# CELER_01

- Propiedad del archivo: RIB Spain
- Formato: FIEBDC-3/2016
- Programa: Presto 20.01
- Tipo: lista de precios
- Fecha de los precios: 15/05/2026
- Divisa: EUR
- IVA: 10 %

## 97700 FUENTES DE LUZ

### 977000000 TUBOS LED T8

**U977000000300** CELER TUBO LED T8 SECURITY GLASS 7W 600MM 950LM 3000K C5
Precio: 9.02
Suministro e instalación de tubo LED T8 marca Celer modelo Security Glass C5 de 600mm de longitud, 7W de potencia, 300° de ángulo de haz y temperatura de color de 3000K. Emite un flujo lumínico de 950 lúmenes. Fabricado en vidrio con recubrimiento de polímero anti-estallido.. Incluso accesorio, pequeño material, mano de obra de instalación y pruebas.

| Código | Ud | Descripción | Rendimiento | Precio | Importe |
|---|---|---|---|---|---|
| D7000000300 |  | CELER TUBO LED T8 SECURITY GLASS 7W 600MM 950LM 3000K C5 (material) | 1 | 4.505 | 4.51 |
| DECO977000000300 |  | ECOTASA - CELER TUBO LED T8 SECURITY GLASS 7W 600MM 950LM 3 (material) | 1 | 0 | 0.00 |
| D%N00010100 | % | Medios auxiliares (18/05/2026) | 1 % | 4.51 | 0.05 |
| D8989898003 |  | MANO DE OBRA OFICIAL 1ª (mano de obra) | 0.15 | 28 | 4.20 |
| D%N00020300 | % | Costes indirectos (18/05/2026) | 3 % | 8.76 | 0.26 |
|  |  | Total |  |  | 9.02 |

**U977000000301** CELER TUBO LED T8 SECURITY GLASS 7W 600MM 1000LM 4000K C5
Precio: 9.02
Suministro e instalación de tubo LED T8 marca Celer modelo Security Glass C5 de 600mm de longitud, 7W de potencia, 300° de ángulo de haz y temperatura de color de 4000K. Emite un flujo lumínico de 1.000 lúmenes. Fabricado en vidrio con recubrimiento de polímero anti-estallido.. Incluso accesorio, pequeño material, mano de obra de instalación y pruebas.

| Código | Ud | Descripción | Rendimiento | Precio | Importe |
|---|---|---|---|---|---|
| D7000000301 |  | CELER TUBO LED T8 SECURITY GLASS 7W 600MM 1000LM 4000K C5 (material) | 1 | 4.505 | 4.51 |
| DECO977000000301 |  | ECOTASA - CELER TUBO LED T8 SECURITY GLASS 7W 600MM 1000LM (material) | 1 | 0 | 0.00 |
| D%N00010100 | % | Medios auxiliares | 1 % | 4.51 | 0.05 |
| D8989898003 |  | MANO DE OBRA OFICIAL 1ª | 0.15 | 28 | 4.20 |
| D%N00020300 | % | Costes indirectos | 3 % | 8.76 | 0.26 |
|  |  | Total |  |  | 9.02 |

**U977000000302** CELER TUBO LED T8 SECURITY GLASS 7W 600MM 1000LM 6500K C5
Precio: 9.02
Suministro e instalación de tubo LED T8 marca Celer modelo Security Glass C5 de 600mm de longitud, 7W de potencia, 300° de ángulo de haz y temperatura de color de 6500K. Emite un flujo lumínico de 1.000 lúmenes. Fabricado en vidrio con recubrimiento de polímero anti-estallido.. Incluso accesorio, pequeño material, mano de obra de instalación y pruebas.

| Código | Ud | Descripción | Rendimiento | Precio | Importe |
|---|---|---|---|---|---|
| D7000000302 |  | CELER TUBO LED T8 SECURITY GLASS 7W 600MM 1000LM 6500K C5 (material) | 1 | 4.505 | 4.51 |
| DECO977000000302 |  | ECOTASA - CELER TUBO LED T8 SECURITY GLASS 7W 600MM 1000LM (material) | 1 | 0 | 0.00 |
| D%N00010100 | % | Medios auxiliares | 1 % | 4.51 | 0.05 |
| D8989898003 |  | MANO DE OBRA OFICIAL 1ª | 0.15 | 28 | 4.20 |
| D%N00020300 | % | Costes indirectos | 3 % | 8.76 | 0.26 |
|  |  | Total |  |  | 9.02 |

**U977000000303** CELER TUBO LED T8 SECURITY GLASS 15W 1200MM 2100LM 3000K C5
Precio: 10.32
Suministro e instalación de tubo LED T8 marca Celer modelo Security Glass C5 de 1.200mm de longitud, 15W de potencia, 300° de ángulo de haz y temperatura de color de 3000K. Emite un flujo lumínico de 2.100 lúmenes. Fabricado en vidrio con recubrimiento de polímero anti-estallido.. Incluso accesorio, pequeño material, mano de obra de instalación y pruebas.

| Código | Ud | Descripción | Rendimiento | Precio | Importe |
|---|---|---|---|---|---|
| D7000000303 |  | CELER TUBO LED T8 SECURITY GLASS 15W 1200MM 2100LM 3000K C5 (material) | 1 | 5.759 | 5.76 |
| DECO977000000303 |  | ECOTASA - CELER TUBO LED T8 SECURITY GLASS 15W 1200MM 2100L (material) | 1 | 0 | 0.00 |
| D%N00010100 | % | Medios auxiliares | 1 % | 5.76 | 0.06 |
| D8989898003 |  | MANO DE OBRA OFICIAL 1ª | 0.15 | 28 | 4.20 |
| D%N00020300 | % | Costes indirectos | 3 % | 10.02 | 0.30 |
|  |  | Total |  |  | 10.32 |

**U977000000304** CELER TUBO LED T8 SECURITY GLASS 15W 1200MM 2200LM 4000K C5
Precio: 10.32
Suministro e instalación de tubo LED T8 marca Celer modelo Security Glass C5 de 1.200mm de longitud, 15W de potencia, 300° de ángulo de haz y temperatura de color de 4000K. Emite un flujo lumínico de 2.200 lúmenes. Fabricado en vidrio con recubrimiento de polímero anti-estallido.. Incluso accesorio, pequeño material, mano de obra de instalación y pruebas.

| Código | Ud | Descripción | Rendimiento | Precio | Importe |
|---|---|---|---|---|---|
| D7000000304 |  | CELER TUBO LED T8 SECURITY GLASS 15W 1200MM 2200LM 4000K C5 (material) | 1 | 5.759 | 5.76 |
| DECO977000000304 |  | ECOTASA - CELER TUBO LED T8 SECURITY GLASS 15W 1200MM 2200L (material) | 1 | 0 | 0.00 |
| D%N00010100 | % | Medios auxiliares | 1 % | 5.76 | 0.06 |
| D8989898003 |  | MANO DE OBRA OFICIAL 1ª | 0.15 | 28 | 4.20 |
| D%N00020300 | % | Costes indirectos | 3 % | 10.02 | 0.30 |
|  |  | Total |  |  | 10.32 |

**U977000000305** CELER TUBO LED T8 SECURITY GLASS 15W 1200MM 2200LM 6500K C5
Precio: 10.32
Suministro e instalación de tubo LED T8 marca Celer modelo Security Glass C5 de 1.200mm de longitud, 15W de potencia, 300° de ángulo de haz y temperatura de color de 6500K. Emite un flujo lumínico de 2.200 lúmenes. Fabricado en vidrio con recubrimiento de polímero anti-estallido.. Incluso accesorio, pequeño material, mano de obra de instalación y pruebas.

| Código | Ud | Descripción | Rendimiento | Precio | Importe |
|---|---|---|---|---|---|
| D7000000305 |  | CELER TUBO LED T8 SECURITY GLASS 15W 1200MM 2200LM 6500K C5 (material) | 1 | 5.759 | 5.76 |
| DECO977000000305 |  | ECOTASA - CELER TUBO LED T8 SECURITY GLASS 15W 1200MM 2200L (material) | 1 | 0 | 0.00 |
| D%N00010100 | % | Medios auxiliares | 1 % | 5.76 | 0.06 |
| D8989898003 |  | MANO DE OBRA OFICIAL 1ª | 0.15 | 28 | 4.20 |
| D%N00020300 | % | Costes indirectos | 3 % | 10.02 | 0.30 |
|  |  | Total |  |  | 10.32 |

**U977000000306** CELER TUBO LED T8 SECURITY GLASS 19W 1500MM 2600LM 3000K C5
Precio: 11.41
Suministro e instalación de tubo LED T8 marca Celer modelo Security Glass C5 de 1.500mm de longitud, 19W de potencia, 300° de ángulo de haz y temperatura de color de 3000K. Emite un flujo lumínico de 2.600 lúmenes. Fabricado en vidrio con recubrimiento de polímero anti-estallido.. Incluso accesorio, pequeño material, mano de obra de instalación y pruebas.

| Código | Ud | Descripción | Rendimiento | Precio | Importe |
|---|---|---|---|---|---|
| D7000000306 |  | CELER TUBO LED T8 SECURITY GLASS 19W 1500MM 2600LM 3000K C5 (material) | 1 | 6.806 | 6.81 |
| DECO977000000306 |  | ECOTASA - CELER TUBO LED T8 SECURITY GLASS 19W 1500MM 2600L (material) | 1 | 0 | 0.00 |
| D%N00010100 | % | Medios auxiliares | 1 % | 6.81 | 0.07 |
| D8989898003 |  | MANO DE OBRA OFICIAL 1ª | 0.15 | 28 | 4.20 |
| D%N00020300 | % | Costes indirectos | 3 % | 11.08 | 0.33 |
|  |  | Total |  |  | 11.41 |

**U977000000307** CELER TUBO LED T8 SECURITY GLASS 19W 1500MM 2700LM 4000K C5
Precio: 11.41
Suministro e instalación de tubo LED T8 marca Celer modelo Security Glass C5 de 1.500mm de longitud, 19W de potencia, 300° de ángulo de haz y temperatura de color de 4000K. Emite un flujo lumínico de 2.700 lúmenes. Fabricado en vidrio con recubrimiento de polímero anti-estallido.. Incluso accesorio, pequeño material, mano de obra de instalación y pruebas.

| Código | Ud | Descripción | Rendimiento | Precio | Importe |
|---|---|---|---|---|---|
| D7000000307 |  | CELER TUBO LED T8 SECURITY GLASS 19W 1500MM 2700LM 4000K C5 (material) | 1 | 6.806 | 6.81 |
| DECO977000000307 |  | ECOTASA - CELER TUBO LED T8 SECURITY GLASS 19W 1500MM 2700L (material) | 1 | 0 | 0.00 |
| D%N00010100 | % | Medios auxiliares | 1 % | 6.81 | 0.07 |
| D8989898003 |  | MANO DE OBRA OFICIAL 1ª | 0.15 | 28 | 4.20 |
| D%N00020300 | % | Costes indirectos | 3 % | 11.08 | 0.33 |
|  |  | Total |  |  | 11.41 |

**U977000000308** CELER TUBO LED T8 SECURITY GLASS 19W 1500MM 2700LM 6500K C5
Precio: 11.41
Suministro e instalación de tubo LED T8 marca Celer modelo Security Glass C5 de 1.500mm de longitud, 19W de potencia, 300° de ángulo de haz y temperatura de color de 6500K. Emite un flujo lumínico de 2.700 lúmenes. Fabricado en vidrio con recubrimiento de polímero anti-estallido.. Incluso accesorio, pequeño material, mano de obra de instalación y pruebas.

| Código | Ud | Descripción | Rendimiento | Precio | Importe |
|---|---|---|---|---|---|
| D7000000308 |  | CELER TUBO LED T8 SECURITY GLASS 19W 1500MM 2700LM 6500K C5 (material) | 1 | 6.806 | 6.81 |
| DECO977000000308 |  | ECOTASA - CELER TUBO LED T8 SECURITY GLASS 19W 1500MM 2700L (material) | 1 | 0 | 0.00 |
| D%N00010100 | % | Medios auxiliares | 1 % | 6.81 | 0.07 |
| D8989898003 |  | MANO DE OBRA OFICIAL 1ª | 0.15 | 28 | 4.20 |
| D%N00020300 | % | Costes indirectos | 3 % | 11.08 | 0.33 |
|  |  | Total |  |  | 11.41 |

**U977000000310** CELER TUBO LED T8 SEC GLASS 10.5W 1200MM 4000K 2205LM HE
Precio: 16.5
Suministro e instalación de tubo LED T8 marca Celer modelo Security Glass HE de 1.200mm de longitud, 10.5W de potencia, 300° de ángulo de haz y temperatura de color de 4000K. Emite un flujo lumínico de 2.205 lúmenes. Fabricado en vidrio con recubrimiento de polímero anti-estallido.. Incluso accesorio, pequeño material, mano de obra de instalación y pruebas.

| Código | Ud | Descripción | Rendimiento | Precio | Importe |
|---|---|---|---|---|---|
| D7000000310 |  | CELER TUBO LED T8 SEC GLASS 10.5W 1200MM 4000K 2205LM HE (material) | 1 | 11.7 | 11.70 |
| DECO977000000310 |  | ECOTASA - CELER TUBO LED T8 SEC GLASS 10.5W 1200MM 4000K 220 (material) | 1 | 0 | 0.00 |
| D%N00010100 | % | Medios auxiliares | 1 % | 11.70 | 0.12 |
| D8989898003 |  | MANO DE OBRA OFICIAL 1ª | 0.15 | 28 | 4.20 |
| D%N00020300 | % | Costes indirectos | 3 % | 16.02 | 0.48 |
|  |  | Total |  |  | 16.5 |

**U977000000311** CELER TUBO LED T8 SEC GLASS 10.5W 1200MM 6500K 2205LM HE
Precio: 16.5
Suministro e instalación de tubo LED T8 marca Celer modelo Security Glass HE de 1.200mm de longitud, 10.5W de potencia, 300° de ángulo de haz y temperatura de color de 6500K. Emite un flujo lumínico de 2.205 lúmenes. Fabricado en vidrio con recubrimiento de polímero anti-estallido.. Incluso accesorio, pequeño material, mano de obra de instalación y pruebas.

| Código | Ud | Descripción | Rendimiento | Precio | Importe |
|---|---|---|---|---|---|
| D7000000311 |  | CELER TUBO LED T8 SEC GLASS 10.5W 1200MM 6500K 2205LM HE (material) | 1 | 11.7 | 11.70 |
| DECO977000000311 |  | ECOTASA - CELER TUBO LED T8 SEC GLASS 10.5W 1200MM 6500K 220 (material) | 1 | 0 | 0.00 |
| D%N00010100 | % | Medios auxiliares | 1 % | 11.70 | 0.12 |
| D8989898003 |  | MANO DE OBRA OFICIAL 1ª | 0.15 | 28 | 4.20 |
| D%N00020300 | % | Costes indirectos | 3 % | 16.02 | 0.48 |
|  |  | Total |  |  | 16.5 |

**U977000000312** CELER TUBO LED T8 SEC GLASS 13W 1500MM 4000K 2730LM HE
Precio: 17.85
Suministro e instalación de tubo LED T8 marca Celer modelo Security Glass HE de 1.500mm de longitud, 13W de potencia, 300° de ángulo de haz y temperatura de color de 4000K. Emite un flujo lumínico de 2.730 lúmenes. Fabricado en vidrio con recubrimiento de polímero anti-estallido.. Incluso accesorio, pequeño material, mano de obra de instalación y pruebas.

| Código | Ud | Descripción | Rendimiento | Precio | Importe |
|---|---|---|---|---|---|
| D7000000312 |  | CELER TUBO LED T8 SEC GLASS 13W 1500MM 4000K 2730LM HE (material) | 1 | 13 | 13.00 |
| DECO977000000312 |  | ECOTASA - CELER TUBO LED T8 SEC GLASS 13W 1500MM 4000K 2730L (material) | 1 | 0 | 0.00 |
| D%N00010100 | % | Medios auxiliares | 1 % | 13.00 | 0.13 |
| D8989898003 |  | MANO DE OBRA OFICIAL 1ª | 0.15 | 28 | 4.20 |
| D%N00020300 | % | Costes indirectos | 3 % | 17.33 | 0.52 |
|  |  | Total |  |  | 17.85 |

**U977000000313** CELER TUBO LED T8 SEC GLASS 13W 1500MM 6500K 2730LM HE
Precio: 17.85
Suministro e instalación de tubo LED T8 marca Celer modelo Security Glass HE de 1.500mm de longitud, 13W de potencia, 300° de ángulo de haz y temperatura de color de 6500K. Emite un flujo lumínico de 2.730 lúmenes. Fabricado en vidrio con recubrimiento de polímero anti-estallido.. Incluso accesorio, pequeño material, mano de obra de instalación y pruebas.

| Código | Ud | Descripción | Rendimiento | Precio | Importe |
|---|---|---|---|---|---|
| D7000000313 |  | CELER TUBO LED T8 SEC GLASS 13W 1500MM 6500K 2730LM HE (material) | 1 | 13 | 13.00 |
| DECO977000000313 |  | ECOTASA - CELER TUBO LED T8 SEC GLASS 13W 1500MM 6500K 2730L (material) | 1 | 0 | 0.00 |
| D%N00010100 | % | Medios auxiliares | 1 % | 13.00 | 0.13 |
| D8989898003 |  | MANO DE OBRA OFICIAL 1ª | 0.15 | 28 | 4.20 |
| D%N00020300 | % | Costes indirectos | 3 % | 17.33 | 0.52 |
|  |  | Total |  |  | 17.85 |

### 977000001 TUBOS LED T5

**U977000001001** CELER TUBO LED T5 HE 7W (14W) 549MM 1000LM 4000K
Precio: 10.96
Suministro e instalación de tubo LED T5 marca Celer modelo Security Glass HE de 549mm de longitud, 7W de potencia, 180° de ángulo de haz y temperatura de color de 4000K. Emite un flujo lumínico de 1.000 lúmenes. Fabricado en vidrio con recubrimiento de polímero anti-estallido.. Incluso accesorio, pequeño material, mano de obra de instalación y pruebas.

| Código | Ud | Descripción | Rendimiento | Precio | Importe |
|---|---|---|---|---|---|
| D7000001001 |  | CELER TUBO LED T5 HE 7W (14W) 549MM 1000LM 4000K (material) | 1 | 6.379 | 6.38 |
| D%N00010100 | % | Medios auxiliares | 1 % | 6.38 | 0.06 |
| D8989898003 |  | MANO DE OBRA OFICIAL 1ª | 0.15 | 28 | 4.20 |
| D%N00020300 | % | Costes indirectos | 3 % | 10.64 | 0.32 |
|  |  | Total |  |  | 10.96 |

**U977000001003** CELER TUBO LED T5 HE 7W (14W) 549MM 1000LM 6500K
Precio: 10.96
Suministro e instalación de tubo LED T5 marca Celer modelo Security Glass HE de 549mm de longitud, 7W de potencia, 180° de ángulo de haz y temperatura de color de 6500K. Emite un flujo lumínico de 1.000 lúmenes. Fabricado en vidrio con recubrimiento de polímero anti-estallido.. Incluso accesorio, pequeño material, mano de obra de instalación y pruebas.

| Código | Ud | Descripción | Rendimiento | Precio | Importe |
|---|---|---|---|---|---|
| D7000001003 |  | CELER TUBO LED T5 HE 7W (14W) 549MM 1000LM 6500K (material) | 1 | 6.379 | 6.38 |
| D%N00010100 | % | Medios auxiliares | 1 % | 6.38 | 0.06 |
| D8989898003 |  | MANO DE OBRA OFICIAL 1ª | 0.15 | 28 | 4.20 |
| D%N00020300 | % | Costes indirectos | 3 % | 10.64 | 0.32 |
|  |  | Total |  |  | 10.96 |

**U977000001006** CELER TUBO LED T5 HE 18W (35W) 1449MM 2800LM 4000K
Precio: 14.57
Suministro e instalación de tubo LED T5 marca Celer modelo Security Glass HE de 1449mm de longitud, 18W de potencia, 180° de ángulo de haz y temperatura de color de 4000K. Emite un flujo lumínico de 2.800 lúmenes. Fabricado en vidrio con recubrimiento de polímero anti-estallido.. Incluso accesorio, pequeño material, mano de obra de instalación y pruebas.

| Código | Ud | Descripción | Rendimiento | Precio | Importe |
|---|---|---|---|---|---|
| D7000001006 |  | CELER TUBO LED T5 HE 18W (35W) 1449MM 2800LM 4000K (material) | 1 | 9.847 | 9.85 |
| D%N00010100 | % | Medios auxiliares | 1 % | 9.85 | 0.10 |
| D8989898003 |  | MANO DE OBRA OFICIAL 1ª | 0.15 | 28 | 4.20 |
| D%N00020300 | % | Costes indirectos | 3 % | 14.15 | 0.42 |
|  |  | Total |  |  | 14.57 |

**U977000001008** CELER TUBO LED T5 HE 18W (35W) 1449MM 2800LM 6500K
Precio: 14.57
Suministro e instalación de tubo LED T5 marca Celer modelo Security Glass HE de 549mm de longitud, 18W de potencia, 180° de ángulo de haz y temperatura de color de 6500K. Emite un flujo lumínico de 2.800 lúmenes. Fabricado en vidrio con recubrimiento de polímero anti-estallido.. Incluso accesorio, pequeño material, mano de obra de instalación y pruebas.

| Código | Ud | Descripción | Rendimiento | Precio | Importe |
|---|---|---|---|---|---|
| D7000001008 |  | CELER TUBO LED T5 HE 18W (35W) 1449MM 2800LM 6500K (material) | 1 | 9.847 | 9.85 |
| D%N00010100 | % | Medios auxiliares | 1 % | 9.85 | 0.10 |
| D8989898003 |  | MANO DE OBRA OFICIAL 1ª | 0.15 | 28 | 4.20 |
| D%N00020300 | % | Costes indirectos | 3 % | 14.15 | 0.42 |
|  |  | Total |  |  | 14.57 |

**U977000001011** CELER TUBO LED T5 HO 10W (24W) 549MM 1500LM 4000K
Precio: 11.85
Suministro e instalación de tubo LED T5 marca Celer modelo Security Glass HO de 549mm de longitud, 10W de potencia, 180° de ángulo de haz y temperatura de color de 4000K. Emite un flujo lumínico de 1.500 lúmenes. Fabricado en vidrio con recubrimiento de polímero anti-estallido.. Incluso accesorio, pequeño material, mano de obra de instalación y pruebas.

| Código | Ud | Descripción | Rendimiento | Precio | Importe |
|---|---|---|---|---|---|
| D7000001011 |  | CELER TUBO LED T5 HO 10W (24W) 549MM 1500LM 4000K (material) | 1 | 7.226 | 7.23 |
| D%N00010100 | % | Medios auxiliares | 1 % | 7.23 | 0.07 |
| D8989898003 |  | MANO DE OBRA OFICIAL 1ª | 0.15 | 28 | 4.20 |
| D%N00020300 | % | Costes indirectos | 3 % | 11.50 | 0.35 |
|  |  | Total |  |  | 11.85 |

**U977000001013** CELER TUBO LED T5 HO 10W (24W) 549MM 1500LM 6500K
Precio: 11.85
Suministro e instalación de tubo LED T5 marca Celer modelo Security Glass HO de 549mm de longitud, 10W de potencia, 180° de ángulo de haz y temperatura de color de 6500K. Emite un flujo lumínico de 1.500 lúmenes. Fabricado en vidrio con recubrimiento de polímero anti-estallido.. Incluso accesorio, pequeño material, mano de obra de instalación y pruebas.

| Código | Ud | Descripción | Rendimiento | Precio | Importe |
|---|---|---|---|---|---|
| D7000001013 |  | CELER TUBO LED T5 HO 10W (24W) 549MM 1500LM 6500K (material) | 1 | 7.226 | 7.23 |
| D%N00010100 | % | Medios auxiliares | 1 % | 7.23 | 0.07 |
| D8989898003 |  | MANO DE OBRA OFICIAL 1ª | 0.15 | 28 | 4.20 |
| D%N00020300 | % | Costes indirectos | 3 % | 11.50 | 0.35 |
|  |  | Total |  |  | 11.85 |

**U977000001016** CELER TUBO LED T5 HO 26W (54W) 1149MM 4000LM 4000K
Precio: 15.08
Suministro e instalación de tubo LED T5 marca Celer modelo Security Glass HO de 1149mm de longitud, 26W de potencia, 180° de ángulo de haz y temperatura de color de 4000K. Emite un flujo lumínico de 4.000 lúmenes. Fabricado en vidrio con recubrimiento de polímero anti-estallido.. Incluso accesorio, pequeño material, mano de obra de instalación y pruebas.

| Código | Ud | Descripción | Rendimiento | Precio | Importe |
|---|---|---|---|---|---|
| D7000001016 |  | CELER TUBO LED T5 HO 26W (54W) 1149MM 4000LM 4000K (material) | 1 | 10.342 | 10.34 |
| D%N00010100 | % | Medios auxiliares | 1 % | 10.34 | 0.10 |
| D8989898003 |  | MANO DE OBRA OFICIAL 1ª | 0.15 | 28 | 4.20 |
| D%N00020300 | % | Costes indirectos | 3 % | 14.64 | 0.44 |
|  |  | Total |  |  | 15.08 |

**U977000001018** CELER TUBO LED T5 HO 26W (54W) 1149MM 4000LM 6500K
Precio: 15.08
Suministro e instalación de tubo LED T5 marca Celer modelo Security Glass HO de 1149mm de longitud, 26W de potencia, 180° de ángulo de haz y temperatura de color de 6500K. Emite un flujo lumínico de 4.000 lúmenes. Fabricado en vidrio con recubrimiento de polímero anti-estallido.. Incluso accesorio, pequeño material, mano de obra de instalación y pruebas.

| Código | Ud | Descripción | Rendimiento | Precio | Importe |
|---|---|---|---|---|---|
| D7000001018 |  | CELER TUBO LED T5 HO 26W (54W) 1149MM 4000LM 6500K (material) | 1 | 10.342 | 10.34 |
| D%N00010100 | % | Medios auxiliares | 1 % | 10.34 | 0.10 |
| D8989898003 |  | MANO DE OBRA OFICIAL 1ª | 0.15 | 28 | 4.20 |
| D%N00020300 | % | Costes indirectos | 3 % | 14.64 | 0.44 |
|  |  | Total |  |  | 15.08 |

**U977000001021** CELER TUBO LED T5 HO 26W (49W) 1449MM 4000LM 4000K
Precio: 15.7
Suministro e instalación de tubo LED T5 marca Celer modelo Security Glass HO de 1449mm de longitud, 26W de potencia, 180° de ángulo de haz y temperatura de color de 4000K. Emite un flujo lumínico de 4.000 lúmenes. Fabricado en vidrio con recubrimiento de polímero anti-estallido.. Incluso accesorio, pequeño material, mano de obra de instalación y pruebas.

| Código | Ud | Descripción | Rendimiento | Precio | Importe |
|---|---|---|---|---|---|
| D7000001021 |  | CELER TUBO LED T5 HO 26W (49W) 1449MM 4000LM 4000K (material) | 1 | 10.927 | 10.93 |
| D%N00010100 | % | Medios auxiliares | 1 % | 10.93 | 0.11 |
| D8989898003 |  | MANO DE OBRA OFICIAL 1ª | 0.15 | 28 | 4.20 |
| D%N00020300 | % | Costes indirectos | 3 % | 15.24 | 0.46 |
|  |  | Total |  |  | 15.7 |

**U977000001023** CELER TUBO LED T5 HO 26W (49W) 1449MM 4000LM 6500K
Precio: 15.7
Suministro e instalación de tubo LED T5 marca Celer modelo Security Glass HO de 1449mm de longitud, 26W de potencia, 180° de ángulo de haz y temperatura de color de 6500K. Emite un flujo lumínico de 4.000 lúmenes. Fabricado en vidrio con recubrimiento de polímero anti-estallido.. Incluso accesorio, pequeño material, mano de obra de instalación y pruebas.

| Código | Ud | Descripción | Rendimiento | Precio | Importe |
|---|---|---|---|---|---|
| D7000001023 |  | CELER TUBO LED T5 HO 26W (49W) 1449MM 4000LM 6500K (material) | 1 | 10.927 | 10.93 |
| D%N00010100 | % | Medios auxiliares | 1 % | 10.93 | 0.11 |
| D8989898003 |  | MANO DE OBRA OFICIAL 1ª | 0.15 | 28 | 4.20 |
| D%N00020300 | % | Costes indirectos | 3 % | 15.24 | 0.46 |
|  |  | Total |  |  | 15.7 |

**U977000001026** CELER TUBO LED T5 HO 36W (80W) 1449MM 5600LM 4000K
Precio: 16.51
Suministro e instalación de tubo LED T5 marca Celer modelo Security Glass HO de 1449mm de longitud, 36W de potencia, 180° de ángulo de haz y temperatura de color de 4000K. Emite un flujo lumínico de 5.600 lúmenes. Fabricado en vidrio con recubrimiento de polímero anti-estallido.. Incluso accesorio, pequeño material, mano de obra de instalación y pruebas.

| Código | Ud | Descripción | Rendimiento | Precio | Importe |
|---|---|---|---|---|---|
| D7000001026 |  | CELER TUBO LED T5 HO 36W (80W) 1449MM 5600LM 4000K (material) | 1 | 11.71 | 11.71 |
| D%N00010100 | % | Medios auxiliares | 1 % | 11.71 | 0.12 |
| D8989898003 |  | MANO DE OBRA OFICIAL 1ª | 0.15 | 28 | 4.20 |
| D%N00020300 | % | Costes indirectos | 3 % | 16.03 | 0.48 |
|  |  | Total |  |  | 16.51 |

**U977000001028** CELER TUBO LED T5 HO 36W (80W) 1449MM 5600LM 6500K
Precio: 16.51
Suministro e instalación de tubo LED T5 marca Celer modelo Security Glass HO de 1449mm de longitud, 36W de potencia, 180° de ángulo de haz y temperatura de color de 6500K. Emite un flujo lumínico de 5.600 lúmenes. Fabricado en vidrio con recubrimiento de polímero anti-estallido.. Incluso accesorio, pequeño material, mano de obra de instalación y pruebas.

| Código | Ud | Descripción | Rendimiento | Precio | Importe |
|---|---|---|---|---|---|
| D7000001028 |  | CELER TUBO LED T5 HO 36W (80W) 1449MM 5600LM 6500K (material) | 1 | 11.71 | 11.71 |
| D%N00010100 | % | Medios auxiliares | 1 % | 11.71 | 0.12 |
| D8989898003 |  | MANO DE OBRA OFICIAL 1ª | 0.15 | 28 | 4.20 |
| D%N00020300 | % | Costes indirectos | 3 % | 16.03 | 0.48 |
|  |  | Total |  |  | 16.51 |

### 977000010 LÁMPARAS LED GU10

**U977000010020** CELER LAMPARA LED GU10 NEOSPOT 2,5W 60° 2700K 300LM
Precio: 6.52
Suministro e instalación de lámpara spotlight GU10 marca Celer modelo Neospot de 2,5W, con un ángulo de apertura de 60º, temperatura de colo 2700K e IRC>80. Flujo útil 300lm. Conexión directa a red 230V, con base de conexión GU10. Clase II. Medidas: Ø50mm diámetro y 56mm de alto. Incluso accesorio, pequeño material, mano de obra de instalación y pruebas.

| Código | Ud | Descripción | Rendimiento | Precio | Importe |
|---|---|---|---|---|---|
| D7000010020 |  | CELER LAMPARA LED GU10 NEOSPOT 2,5W 60° 2700K 300LM (material) | 1 | 2.113 | 2.11 |
| D%N00010100 | % | Medios auxiliares | 1 % | 2.11 | 0.02 |
| D8989898003 |  | MANO DE OBRA OFICIAL 1ª | 0.15 | 28 | 4.20 |
| D%N00020300 | % | Costes indirectos | 3 % | 6.33 | 0.19 |
|  |  | Total |  |  | 6.52 |

**U977000010021** CELER LAMPARA LED GU10 NEOSPOT 2,5W 60° 3000K 300LM
Precio: 6.52
Suministro e instalación de lámpara spotlight GU10 marca Celer modelo Neospot de 2,5W, con un ángulo de apertura de 60º, temperatura de colo 3000K e IRC>80. Flujo útil 300lm. Conexión directa a red 230V, con base de conexión GU10. Clase II. Medidas: Ø50mm diámetro y 56mm de alto. Incluso accesorio, pequeño material, mano de obra de instalación y pruebas.

| Código | Ud | Descripción | Rendimiento | Precio | Importe |
|---|---|---|---|---|---|
| D7000010021 |  | CELER LAMPARA LED GU10 NEOSPOT 2,5W 60° 3000K 300LM (material) | 1 | 2.113 | 2.11 |
| D%N00010100 | % | Medios auxiliares | 1 % | 2.11 | 0.02 |
| D8989898003 |  | MANO DE OBRA OFICIAL 1ª | 0.15 | 28 | 4.20 |
| D%N00020300 | % | Costes indirectos | 3 % | 6.33 | 0.19 |
|  |  | Total |  |  | 6.52 |

**U977000010025** CELER LAMPARA LED GU10 6.5W 60° 3000K 230V 720LM
Precio: 9.5
Suministro e instalación de lámpara 50 mm spotlight LED Celer. Lámpara tipo Ultra Power (6,5W) que Flujo útil 720lm con un ángulo de apertura de 60º, IRC>80 y 3000K. Conexión directa a red (230V) con base de conexión GU10. Clase II. Fabricada con LED OSRAM.. Incluso accesorio, pequeño material, mano de obra de instalación y pruebas.

| Código | Ud | Descripción | Rendimiento | Precio | Importe |
|---|---|---|---|---|---|
| D7000010025 |  | CELER LAMPARA LED GU10 6.5W 60° 3000K 230V 720LM (material) | 1 | 4.973 | 4.97 |
| DECO977000010025 |  | ECOTASA - CELER LAMPARA LED GU10 6.5W 60° 3000K 230V 720LM (material) | 1 | 0 | 0.00 |
| D%N00010100 | % | Medios auxiliares | 1 % | 4.97 | 0.05 |
| D8989898003 |  | MANO DE OBRA OFICIAL 1ª | 0.15 | 28 | 4.20 |
| D%N00020300 | % | Costes indirectos | 3 % | 9.22 | 0.28 |
|  |  | Total |  |  | 9.5 |

**U977000010026** CELER LAMPARA LED GU10 6.5W 60° 4000K 230V 750LM
Precio: 9.5
Suministro e instalación de lámpara 50 mm spotlight LED Celer. Lámpara tipo Ultra Power (6,5W) que Flujo útil 750lm con un ángulo de apertura de 60º, IRC>80 y 4000K. Conexión directa a red (230V) con base de conexión GU10. Clase II. Fabricada con LED OSRAM.. Incluso accesorio, pequeño material, mano de obra de instalación y pruebas.

| Código | Ud | Descripción | Rendimiento | Precio | Importe |
|---|---|---|---|---|---|
| D7000010026 |  | CELER LAMPARA LED GU10 6.5W 60° 4000K 230V 750LM (material) | 1 | 4.973 | 4.97 |
| DECO977000010026 |  | ECOTASA - CELER LAMPARA LED GU10 6.5W 60° 4000K 230V 750LM (material) | 1 | 0 | 0.00 |
| D%N00010100 | % | Medios auxiliares | 1 % | 4.97 | 0.05 |
| D8989898003 |  | MANO DE OBRA OFICIAL 1ª | 0.15 | 28 | 4.20 |
| D%N00020300 | % | Costes indirectos | 3 % | 9.22 | 0.28 |
|  |  | Total |  |  | 9.5 |

**U977000010030** CELER LAMPARA LED GU10 6.5W 60° 5500K 230V 750LM
Precio: 9.5
Suministro e instalación de lámpara 50 mm spotlight LED Celer. Lámpara tipo Ultra Power (6,5W) que Flujo útil 750lm con un ángulo de apertura de 60º, IRC>80 y 5500K. Conexión directa a red (230V) con base de conexión GU10. Clase II. Fabricada con LED OSRAM.. Incluso accesorio, pequeño material, mano de obra de instalación y pruebas.

| Código | Ud | Descripción | Rendimiento | Precio | Importe |
|---|---|---|---|---|---|
| D7000010030 |  | CELER LAMPARA LED GU10 6.5W 60° 5500K 230V 750LM (material) | 1 | 4.973 | 4.97 |
| DECO977000010030 |  | ECOTASA - CELER LAMPARA LED GU10 6.5W 60° 5500K 230V 750LM (material) | 1 | 0 | 0.00 |
| D%N00010100 | % | Medios auxiliares | 1 % | 4.97 | 0.05 |
| D8989898003 |  | MANO DE OBRA OFICIAL 1ª | 0.15 | 28 | 4.20 |
| D%N00020300 | % | Costes indirectos | 3 % | 9.22 | 0.28 |
|  |  | Total |  |  | 9.5 |

**U977000010070** CELER LAMPARA LED GU10 NEOSPOT 7.5W 60° 2700K 700LM
Precio: 8.54
Suministro e instalación de lámpara 50 mm spotlight LED Celer. Lámpara NEOSTPOT (7.5W) que Flujo útil 700lm con un ángulo de apertura de 60º, IRC>80 y 2700K. Conexión directa a red 230V, con base de conexión GU10. Clase II. Fabricada en vidrio con LED EPISTAR.. Incluso accesorio, pequeño material, mano de obra de instalación y pruebas.

| Código | Ud | Descripción | Rendimiento | Precio | Importe |
|---|---|---|---|---|---|
| D7000010070 |  | CELER LAMPARA LED GU10 NEOSPOT 7.5W 60° 2700K 700LM (material) | 1 | 4.054 | 4.05 |
| DECO977000010070 |  | ECOTASA - CELER LAMPARA LED GU10 NEOSPOT 7.5W 60° 2700K 700L (material) | 1 | 0 | 0.00 |
| D%N00010100 | % | Medios auxiliares | 1 % | 4.05 | 0.04 |
| D8989898003 |  | MANO DE OBRA OFICIAL 1ª | 0.15 | 28 | 4.20 |
| D%N00020300 | % | Costes indirectos | 3 % | 8.29 | 0.25 |
|  |  | Total |  |  | 8.54 |

**U977000010071** CELER LAMPARA LED GU10 NEOSPOT 7.5W 60° 3000K 700LM
Precio: 8.54
Suministro e instalación de lámpara 50 mm spotlight LED Celer. Lámpara NEOSTPOT (7.5W) que Flujo útil 700lm con un ángulo de apertura de 60º, IRC>80 y 3000K. Conexión directa a red 230V, con base de conexión GU10. Clase II. Fabricada en vidrio con LED EPISTAR.. Incluso accesorio, pequeño material, mano de obra de instalación y pruebas.

| Código | Ud | Descripción | Rendimiento | Precio | Importe |
|---|---|---|---|---|---|
| D7000010071 |  | CELER LAMPARA LED GU10 NEOSPOT 7.5W 60° 3000K 700LM (material) | 1 | 4.054 | 4.05 |
| DECO977000010071 |  | ECOTASA - CELER LAMPARA LED GU10 NEOSPOT 7.5W 60° 3000K 700L (material) | 1 | 0 | 0.00 |
| D%N00010100 | % | Medios auxiliares | 1 % | 4.05 | 0.04 |
| D8989898003 |  | MANO DE OBRA OFICIAL 1ª | 0.15 | 28 | 4.20 |
| D%N00020300 | % | Costes indirectos | 3 % | 8.29 | 0.25 |
|  |  | Total |  |  | 8.54 |

**U977000010072** CELER LAMPARA LED GU10 NEOSPOT 7.5W 60° 4000K 750LM
Precio: 8.54
Suministro e instalación de lámpara 50 mm spotlight LED Celer. Lámpara NEOSTPOT (7.5W) que Flujo útil 750lm con un ángulo de apertura de 60º, IRC>80 y 4000K. Conexión directa a red 230V, con base de conexión GU10. Clase II. Fabricada en vidrio con LED EPISTAR.. Incluso accesorio, pequeño material, mano de obra de instalación y pruebas.

| Código | Ud | Descripción | Rendimiento | Precio | Importe |
|---|---|---|---|---|---|
| D7000010072 |  | CELER LAMPARA LED GU10 NEOSPOT 7.5W 60° 4000K 750LM (material) | 1 | 4.054 | 4.05 |
| DECO977000010072 |  | ECOTASA - CELER LAMPARA LED GU10 NEOSPOT 7.5W 60° 4000K 750L (material) | 1 | 0 | 0.00 |
| D%N00010100 | % | Medios auxiliares | 1 % | 4.05 | 0.04 |
| D8989898003 |  | MANO DE OBRA OFICIAL 1ª | 0.15 | 28 | 4.20 |
| D%N00020300 | % | Costes indirectos | 3 % | 8.29 | 0.25 |
|  |  | Total |  |  | 8.54 |

**U977000010073** CELER LAMPARA LED GU10 NEOSPOT 7.5W 60° 5500K 750LM
Precio: 9.42
Suministro e instalación de lámpara 50 mm spotlight LED Celer. Lámpara NEOSPOT (7,5W) que emite 750LM con un ángulo de apertura de 60º, IRC>80 y 5500K. Conexión directa a red 230V, con base de conexión GU10. Fabricada con LED SAN-AN.. Incluso accesorio, pequeño material, mano de obra de instalación y pruebas.

| Código | Ud | Descripción | Rendimiento | Precio | Importe |
|---|---|---|---|---|---|
| D7000010073 |  | CELER LAMPARA LED GU10 NEOSPOT 7.5W 60° 5500K 750LM (material) | 1 | 4.054 | 4.05 |
| DECO977000010073 |  | ECOTASA - CELER LAMPARA LED GU10 NEOSPOT 7.5W 60° 5500K 750L (material) | 1 | 0 | 0.00 |
| D%N00010150 | % | Medios auxiliares (18/05/2026) | 1.5 % | 4.05 | 0.06 |
| D8989898003 |  | MANO DE OBRA OFICIAL 1ª | 0.18 | 28 | 5.04 |
| D%N00020300 | % | Costes indirectos | 3 % | 9.15 | 0.27 |
|  |  | Total |  |  | 9.42 |

**U977000010075** CELER LAMPARA LED GU10 NEOSPOT 7.5W 120° 3000K 700LM
Precio: 8.54
Suministro e instalación de lámpara 50 mm spotlight LED Celer. Lámpara NEOSTPOT (7.5W) que Flujo útil 700lm con un ángulo de apertura de 120º, IRC>80 y 3000K. Conexión directa a red 230V, con base de conexión GU10. Clase II. Fabricada en vidrio con LED EPISTAR.. Incluso accesorio, pequeño material, mano de obra de instalación y pruebas.

| Código | Ud | Descripción | Rendimiento | Precio | Importe |
|---|---|---|---|---|---|
| D7000010075 |  | CELER LAMPARA LED GU10 NEOSPOT 7.5W 120° 3000K 700LM (material) | 1 | 4.054 | 4.05 |
| DECO977000010075 |  | ECOTASA - CELER LAMPARA LED GU10 NEOSPOT 7.5W 120° 3000K 700 (material) | 1 | 0 | 0.00 |
| D%N00010100 | % | Medios auxiliares | 1 % | 4.05 | 0.04 |
| D8989898003 |  | MANO DE OBRA OFICIAL 1ª | 0.15 | 28 | 4.20 |
| D%N00020300 | % | Costes indirectos | 3 % | 8.29 | 0.25 |
|  |  | Total |  |  | 8.54 |

**U977000010076** CELER LAMPARA LED GU10 NEOSPOT 7.5W 120° 4000K 750LM
Precio: 8.54
Suministro e instalación de lámpara 50 mm spotlight LED Celer. Lámpara NEOSTPOT (7.5W) que Flujo útil 750lm con un ángulo de apertura de 120º, IRC>80 y 4000K. Conexión directa a red 230V, con base de conexión GU10. Clase II. Fabricada en vidrio con LED EPISTAR.. Incluso accesorio, pequeño material, mano de obra de instalación y pruebas.

| Código | Ud | Descripción | Rendimiento | Precio | Importe |
|---|---|---|---|---|---|
| D7000010076 |  | CELER LAMPARA LED GU10 NEOSPOT 7.5W 120° 4000K 750LM (material) | 1 | 4.054 | 4.05 |
| DECO977000010076 |  | ECOTASA - CELER LAMPARA LED GU10 NEOSPOT 7.5W 120° 4000K 750 (material) | 1 | 0 | 0.00 |
| D%N00010100 | % | Medios auxiliares | 1 % | 4.05 | 0.04 |
| D8989898003 |  | MANO DE OBRA OFICIAL 1ª | 0.15 | 28 | 4.20 |
| D%N00020300 | % | Costes indirectos | 3 % | 8.29 | 0.25 |
|  |  | Total |  |  | 8.54 |

**U977000010081** CELER LAMPARA LED GU10 NEOSPOT REG 7.5W 60° 3000K 700LM
Precio: 10.54
Suministro e instalación de lámpara 50 mm spotlight LED Celer. Lámpara NEOSTPOT (7.5W) que Flujo útil 700lm con un ángulo de apertura de 60º, IRC>80 y 3000K. Conexión directa a red 230V, con base de conexión GU10. Clase II. Fabricada en vidrio con LED EPISTAR. Regulable. Incluso accesorio, pequeño material, mano de obra de instalación y pruebas.

| Código | Ud | Descripción | Rendimiento | Precio | Importe |
|---|---|---|---|---|---|
| D7000010081 |  | CELER LAMPARA LED GU10 NEOSPOT REG 7.5W 60° 3000K 700LM (material) | 1 | 5.967 | 5.97 |
| DECO977000010081 |  | ECOTASA - CELER LAMPARA LED GU10 NEOSPOT REG 7.5W 60° 3000K (material) | 1 | 0 | 0.00 |
| D%N00010100 | % | Medios auxiliares | 1 % | 5.97 | 0.06 |
| D8989898003 |  | MANO DE OBRA OFICIAL 1ª | 0.15 | 28 | 4.20 |
| D%N00020300 | % | Costes indirectos | 3 % | 10.23 | 0.31 |
|  |  | Total |  |  | 10.54 |

**U977000010082** CELER LAMPARA LED GU10 NEOSPOT REG 7.5W 60° 4000K 750LM
Precio: 10.54
Suministro e instalación de lámpara 50 mm spotlight LED Celer. Lámpara NEOSTPOT (7.5W) que Flujo útil 750lm con un ángulo de apertura de 60º, IRC>80 y 4000K. Conexión directa a red 230V, con base de conexión GU10. Clase II. Fabricada en vidrio con LED EPISTAR. Regulable. Incluso accesorio, pequeño material, mano de obra de instalación y pruebas.

| Código | Ud | Descripción | Rendimiento | Precio | Importe |
|---|---|---|---|---|---|
| D7000010082 |  | CELER LAMPARA LED GU10 NEOSPOT REG 7.5W 60° 4000K 750LM (material) | 1 | 5.967 | 5.97 |
| DECO977000010082 |  | ECOTASA - CELER LAMPARA LED GU10 NEOSPOT REG 7.5W 60° 4000K (material) | 1 | 0 | 0.00 |
| D%N00010100 | % | Medios auxiliares | 1 % | 5.97 | 0.06 |
| D8989898003 |  | MANO DE OBRA OFICIAL 1ª | 0.15 | 28 | 4.20 |
| D%N00020300 | % | Costes indirectos | 3 % | 10.23 | 0.31 |
|  |  | Total |  |  | 10.54 |

**U977000010100** CELER LAMPARA LED GU10 NEOSPOT 5W 60° 2700K 500LM
Precio: 7.22
Suministro e instalación de lámpara 50 mm spotlight LED Celer. Lámpara NEOSTPOT (5W) que Flujo útil 500lm con un ángulo de apertura de 60º, IRC>80 y 2700K. Conexión directa a red 230V, con base de conexión GU10. Clase II. Fabricada en vidrio con LED EPISTAR.. Incluso accesorio, pequeño material, mano de obra de instalación y pruebas.

| Código | Ud | Descripción | Rendimiento | Precio | Importe |
|---|---|---|---|---|---|
| D7000010100 |  | CELER LAMPARA LED GU10 NEOSPOT 5W 60° 2700K 500LM (material) | 1 | 2.779 | 2.78 |
| DECO977000010100 |  | ECOTASA - CELER LAMPARA LED GU10 NEOSPOT 5W 60° 2700K 500LM (material) | 1 | 0 | 0.00 |
| D%N00010100 | % | Medios auxiliares | 1 % | 2.78 | 0.03 |
| D8989898003 |  | MANO DE OBRA OFICIAL 1ª | 0.15 | 28 | 4.20 |
| D%N00020300 | % | Costes indirectos | 3 % | 7.01 | 0.21 |
|  |  | Total |  |  | 7.22 |

**U977000010101** CELER LAMPARA LED GU10 NEOSPOT 5W 60° 3000K 500LM
Precio: 7.22
Suministro e instalación de lámpara 50 mm spotlight LED Celer. Lámpara NEOSTPOT (5W) que Flujo útil 510lm con un ángulo de apertura de 60º, IRC>80 y 3000K. Conexión directa a red 230V, con base de conexión GU10. Clase II. Fabricada en vidrio con LED EPISTAR.. Incluso accesorio, pequeño material, mano de obra de instalación y pruebas.

| Código | Ud | Descripción | Rendimiento | Precio | Importe |
|---|---|---|---|---|---|
| D7000010101 |  | CELER LAMPARA LED GU10 NEOSPOT 5W 60° 3000K 500LM (material) | 1 | 2.779 | 2.78 |
| DECO977000010101 |  | ECOTASA - CELER LAMPARA LED GU10 NEOSPOT 5W 60° 3000K 500LM (material) | 1 | 0 | 0.00 |
| D%N00010100 | % | Medios auxiliares | 1 % | 2.78 | 0.03 |
| D8989898003 |  | MANO DE OBRA OFICIAL 1ª | 0.15 | 28 | 4.20 |
| D%N00020300 | % | Costes indirectos | 3 % | 7.01 | 0.21 |
|  |  | Total |  |  | 7.22 |

**U977000010102** CELER LAMPARA LED GU10 NEOSPOT 5W 60° 4000K 550LM
Precio: 7.22
Suministro e instalación de lámpara 50 mm spotlight LED Celer. Lámpara NEOSTPOT (5W) que Flujo útil 530lm con un ángulo de apertura de 60º, IRC>80 y 4000K. Conexión directa a red 230V, con base de conexión GU10. Clase II. Fabricada en vidrio con LED EPISTAR.. Incluso accesorio, pequeño material, mano de obra de instalación y pruebas.

| Código | Ud | Descripción | Rendimiento | Precio | Importe |
|---|---|---|---|---|---|
| D7000010102 |  | CELER LAMPARA LED GU10 NEOSPOT 5W 60° 4000K 550LM (material) | 1 | 2.779 | 2.78 |
| DECO977000010102 |  | ECOTASA - CELER LAMPARA LED GU10 NEOSPOT 5W 60° 4000K 550LM (material) | 1 | 0 | 0.00 |
| D%N00010100 | % | Medios auxiliares | 1 % | 2.78 | 0.03 |
| D8989898003 |  | MANO DE OBRA OFICIAL 1ª | 0.15 | 28 | 4.20 |
| D%N00020300 | % | Costes indirectos | 3 % | 7.01 | 0.21 |
|  |  | Total |  |  | 7.22 |

**U977000010103** CELER LAMPARA LED GU10 NEOSPOT 5W 60° 5500K 550LM
Precio: 7.22
Suministro e instalación de lámpara 50 mm spotlight LED Celer. Lámpara NEOSTPOT (5W) que Flujo útil 550lm con un ángulo de apertura de 60º, IRC>80 y 5500K. Conexión directa a red 230V, con base de conexión GU10. Clase II. Fabricada en vidrio con LED EPISTAR.. Incluso accesorio, pequeño material, mano de obra de instalación y pruebas.

| Código | Ud | Descripción | Rendimiento | Precio | Importe |
|---|---|---|---|---|---|
| D7000010103 |  | CELER LAMPARA LED GU10 NEOSPOT 5W 60° 5500K 550LM (material) | 1 | 2.779 | 2.78 |
| DECO977000010103 |  | ECOTASA - CELER LAMPARA LED GU10 NEOSPOT 5W 60° 5500K 550LM (material) | 1 | 0 | 0.00 |
| D%N00010100 | % | Medios auxiliares | 1 % | 2.78 | 0.03 |
| D8989898003 |  | MANO DE OBRA OFICIAL 1ª | 0.15 | 28 | 4.20 |
| D%N00020300 | % | Costes indirectos | 3 % | 7.01 | 0.21 |
|  |  | Total |  |  | 7.22 |

**U977000010111** CELER LAMPARA LED GU10 NEOSPOT 5W 120° 3000K 500LM
Precio: 7.22
Suministro e instalación de lámpara 50 mm spotlight LED Celer. Lámpara NEOSTPOT (5W) que Flujo útil 500lm con un ángulo de apertura de 120º, IRC>80 y 3000K. Conexión directa a red 230V, con base de conexión GU10. Clase II. Fabricada en vidrio con LED EPISTAR.. Incluso accesorio, pequeño material, mano de obra de instalación y pruebas.

| Código | Ud | Descripción | Rendimiento | Precio | Importe |
|---|---|---|---|---|---|
| D7000010111 |  | CELER LAMPARA LED GU10 NEOSPOT 5W 120° 3000K 500LM (material) | 1 | 2.779 | 2.78 |
| DECO977000010111 |  | ECOTASA - CELER LAMPARA LED GU10 NEOSPOT 5W 120° 3000K 500LM (material) | 1 | 0 | 0.00 |
| D%N00010100 | % | Medios auxiliares | 1 % | 2.78 | 0.03 |
| D8989898003 |  | MANO DE OBRA OFICIAL 1ª | 0.15 | 28 | 4.20 |
| D%N00020300 | % | Costes indirectos | 3 % | 7.01 | 0.21 |
|  |  | Total |  |  | 7.22 |

**U977000010112** CELER LAMPARA LED GU10 NEOSPOT 5W 120° 4000K 550LM
Precio: 7.22
Suministro e instalación de lámpara 50 mm spotlight LED Celer. Lámpara NEOSTPOT (5W) que Flujo útil 550lm con un ángulo de apertura de 120º, IRC>80 y 4000K. Conexión directa a red 230V, con base de conexión GU10. Clase II. Fabricada en vidrio con LED EPISTAR.. Incluso accesorio, pequeño material, mano de obra de instalación y pruebas.

| Código | Ud | Descripción | Rendimiento | Precio | Importe |
|---|---|---|---|---|---|
| D7000010112 |  | CELER LAMPARA LED GU10 NEOSPOT 5W 120° 4000K 550LM (material) | 1 | 2.779 | 2.78 |
| DECO977000010112 |  | ECOTASA - CELER LAMPARA LED GU10 NEOSPOT 5W 120° 4000K 550LM (material) | 1 | 0 | 0.00 |
| D%N00010100 | % | Medios auxiliares | 1 % | 2.78 | 0.03 |
| D8989898003 |  | MANO DE OBRA OFICIAL 1ª | 0.15 | 28 | 4.20 |
| D%N00020300 | % | Costes indirectos | 3 % | 7.01 | 0.21 |
|  |  | Total |  |  | 7.22 |

### 977000014 LÁMPARAS LED E-14

**U977000014018** CELER LAMPARA LED VELA OPAL E14 5W 3000K 220V C3
Precio: 6.76
Suministro e instalación de lámpara E14 tipo Vela marca Celer modelo AmpLED opal B10. Temperatura de color 3.000K. Emite 450 lm con tan sólo 5w. IRC (>80). Apertura: 230º. Medidas: Ø35x105mm.. Incluso accesorio, pequeño material, mano de obra de instalación y pruebas.

| Código | Ud | Descripción | Rendimiento | Precio | Importe |
|---|---|---|---|---|---|
| D7000014018 |  | CELER LAMPARA LED VELA OPAL E14 5W 3000K 220V C3 (material) | 1 | 2.343 | 2.34 |
| DECO977000014018 |  | ECOTASA - CELER LAMPARA LED VELA OPAL E14 5W 3000K 220V C3 (material) | 1 | 0 | 0.00 |
| D%N00010100 | % | Medios auxiliares | 1 % | 2.34 | 0.02 |
| D8989898003 |  | MANO DE OBRA OFICIAL 1ª | 0.15 | 28 | 4.20 |
| D%N00020300 | % | Costes indirectos | 3 % | 6.56 | 0.20 |
|  |  | Total |  |  | 6.76 |

**U977000014019** CELER LAMPARA LED VELA OPAL E14 5W 4000K 220V C3
Precio: 6.76
Suministro e instalación de lámpara E14 tipo Vela marca Celer modelo AmpLED opal B10. Temperatura de color 4.000K. Emite 500 lm con tan sólo 5w. IRC (>80). Apertura: 230º. Medidas: Ø35x105mm.. Incluso accesorio, pequeño material, mano de obra de instalación y pruebas.

| Código | Ud | Descripción | Rendimiento | Precio | Importe |
|---|---|---|---|---|---|
| D7000014019 |  | CELER LAMPARA LED VELA OPAL E14 5W 4000K 220V C3 (material) | 1 | 2.343 | 2.34 |
| DECO977000014019 |  | ECOTASA - CELER LAMPARA LED VELA OPAL E14 5W 4000K 220V C3 (material) | 1 | 0 | 0.00 |
| D%N00010100 | % | Medios auxiliares | 1 % | 2.34 | 0.02 |
| D8989898003 |  | MANO DE OBRA OFICIAL 1ª | 0.15 | 28 | 4.20 |
| D%N00020300 | % | Costes indirectos | 3 % | 6.56 | 0.20 |
|  |  | Total |  |  | 6.76 |

**U977000014025** CELER LAMPARA LED VELA FILAMENTO E14 4W 2700K 220V C3
Precio: 6.83
Suministro e instalación de lámpara E14 Celer tipo Vela con filamento LED. Modelo AmpLED B10 Classic. LED EPISTAR. Elevada eficiencia al emitir 400 lm con tan sólo 4w. Su luz es cálida (2.700K) y tiene elevado IRC (>80). Ángulo: 360º. Medidas: 35*100mm.. Incluso accesorio, pequeño material, mano de obra de instalación y pruebas.

| Código | Ud | Descripción | Rendimiento | Precio | Importe |
|---|---|---|---|---|---|
| D7000014025 |  | CELER LAMPARA LED VELA FILAMENTO E14 4W 2700K 220V C3 (material) | 1 | 2.405 | 2.41 |
| DECO977000014025 |  | ECOTASA - CELER LAMPARA LED VELA FILAMENTO E14 4W 2700K 220V (material) | 1 | 0 | 0.00 |
| D%N00010100 | % | Medios auxiliares | 1 % | 2.41 | 0.02 |
| D8989898003 |  | MANO DE OBRA OFICIAL 1ª | 0.15 | 28 | 4.20 |
| D%N00020300 | % | Costes indirectos | 3 % | 6.63 | 0.20 |
|  |  | Total |  |  | 6.83 |

**U977000014026** CELER LAMPARA LED VELA FILAMENTO E14 4W 4000K 220V C3
Precio: 6.83
Suministro e instalación de lámpara E14 tipo Vela con filamento marca Celer modelo AmpLED B10 Classic. Temperatura de color 4.000K. Emite 400 lm con tan sólo 4w. IRC (>80). Apertura: 360º. Medidas: Ø35x100mm.. Incluso accesorio, pequeño material, mano de obra de instalación y pruebas.

| Código | Ud | Descripción | Rendimiento | Precio | Importe |
|---|---|---|---|---|---|
| D7000014026 |  | CELER LAMPARA LED VELA FILAMENTO E14 4W 4000K 220V C3 (material) | 1 | 2.405 | 2.41 |
| DECO977000014026 |  | ECOTASA - CELER LAMPARA LED VELA FILAMENTO E14 4W 4000K 220V (material) | 1 | 0 | 0.00 |
| D%N00010100 | % | Medios auxiliares | 1 % | 2.41 | 0.02 |
| D8989898003 |  | MANO DE OBRA OFICIAL 1ª | 0.15 | 28 | 4.20 |
| D%N00020300 | % | Costes indirectos | 3 % | 6.63 | 0.20 |
|  |  | Total |  |  | 6.83 |

**U977000014027** CELER LAMPARA LED VELA FILAMENTO E14 4W 3000K 220V C3
Precio: 6.83
Suministro e instalación de lámpara E14 Celer tipo Vela con filamento LED. Modelo AmpLED B10 Classic. LED EPISTAR. Elevada eficiencia al emitir 400 lm con tan sólo 4w. Su luz es cálida (3.000K) y tiene elevado IRC (>80). Ángulo: 360º. Medidas: 35*100mm.. Incluso accesorio, pequeño material, mano de obra de instalación y pruebas.

| Código | Ud | Descripción | Rendimiento | Precio | Importe |
|---|---|---|---|---|---|
| D7000014027 |  | CELER LAMPARA LED VELA FILAMENTO E14 4W 3000K 220V C3 (material) | 1 | 2.405 | 2.41 |
| DECO977000014027 |  | ECOTASA - CELER LAMPARA LED VELA FILAMENTO E14 4W 3000K 220V (material) | 1 | 0 | 0.00 |
| D%N00010100 | % | Medios auxiliares | 1 % | 2.41 | 0.02 |
| D8989898003 |  | MANO DE OBRA OFICIAL 1ª | 0.15 | 28 | 4.20 |
| D%N00020300 | % | Costes indirectos | 3 % | 6.63 | 0.20 |
|  |  | Total |  |  | 6.83 |

**U977000014035** CELER LAMPARA LED ESFERICA FILAMENTO E14 4W 2700K 220V C3
Precio: 6.46
Suministro e instalación de lámpara E14 Celer tipo esférica con filamento LED. Modelo AmpLED G45 Classic. LED EPISTAR. Elevada eficiencia al emitir 400 lm con tan sólo 4w. Su luz es cálida (2.700K) y tiene elevado IRC (>80). Ángulo: 360º. Medidas: 45*75mm.. Incluso accesorio, pequeño material, mano de obra de instalación y pruebas.

| Código | Ud | Descripción | Rendimiento | Precio | Importe |
|---|---|---|---|---|---|
| D7000014035 |  | CELER LAMPARA LED ESFERICA FILAMENTO E14 4W 2700K 220V C3 (material) | 1 | 2.048 | 2.05 |
| DECO977000014035 |  | ECOTASA - CELER LAMPARA LED ESFERICA FILAMENTO E14 4W 2700K (material) | 1 | 0 | 0.00 |
| D%N00010100 | % | Medios auxiliares | 1 % | 2.05 | 0.02 |
| D8989898003 |  | MANO DE OBRA OFICIAL 1ª | 0.15 | 28 | 4.20 |
| D%N00020300 | % | Costes indirectos | 3 % | 6.27 | 0.19 |
|  |  | Total |  |  | 6.46 |

**U977000014036** CELER LAMPARA LED ESFERICA FILAMENTO E14 4W 4000K 220V C3
Precio: 6.46
Suministro e instalación de lámpara E14 Celer tipo esférica con filamento LED. Modelo AmpLED G45 Classic. LED EPISTAR. Elevada eficiencia al emitir 450 lm con tan sólo 4w. Su luz es neutra (4.000K) y tiene elevado IRC (>80). Ángulo: 360º. Medidas: 45*75mm.. Incluso accesorio, pequeño material, mano de obra de instalación y pruebas.

| Código | Ud | Descripción | Rendimiento | Precio | Importe |
|---|---|---|---|---|---|
| D7000014036 |  | CELER LAMPARA LED ESFERICA FILAMENTO E14 4W 4000K 220V C3 (material) | 1 | 2.048 | 2.05 |
| DECO977000014036 |  | ECOTASA - CELER LAMPARA LED ESFERICA FILAMENTO E14 4W 4000K (material) | 1 | 0 | 0.00 |
| D%N00010100 | % | Medios auxiliares | 1 % | 2.05 | 0.02 |
| D8989898003 |  | MANO DE OBRA OFICIAL 1ª | 0.15 | 28 | 4.20 |
| D%N00020300 | % | Costes indirectos | 3 % | 6.27 | 0.19 |
|  |  | Total |  |  | 6.46 |

**U977000014037** CELER LAMPARA LED ESFERICA FILAMENTO E14 4W 3000K 220V C3
Precio: 6.46
Suministro e instalación de lámpara E14 Celer tipo esférica con filamento LED. Modelo AmpLED G45 Classic. LED EPISTAR. Elevada eficiencia al emitir 400 lm con tan sólo 4w. Su luz es cálida (2.700K) y tiene elevado IRC (>80). Ángulo: 360º. Medidas: 45*76mm.. Incluso accesorio, pequeño material, mano de obra de instalación y pruebas.

| Código | Ud | Descripción | Rendimiento | Precio | Importe |
|---|---|---|---|---|---|
| D7000014037 |  | CELER LAMPARA LED ESFERICA FILAMENTO E14 4W 3000K 220V C3 (material) | 1 | 2.048 | 2.05 |
| DECO977000014037 |  | ECOTASA - CELER LAMPARA LED ESFERICA FILAMENTO E14 4W 3000K (material) | 1 | 0 | 0.00 |
| D%N00010100 | % | Medios auxiliares | 1 % | 2.05 | 0.02 |
| D8989898003 |  | MANO DE OBRA OFICIAL 1ª | 0.15 | 28 | 4.20 |
| D%N00020300 | % | Costes indirectos | 3 % | 6.27 | 0.19 |
|  |  | Total |  |  | 6.46 |

**U977000014055** CELER LAMPARA LED ESFERICA OPAL E14 5W 3000K 220V C3
Precio: 6.29
Suministro e instalación de lámpara E14 Celer tipo esférica modelo AmpLED opal G45. Temperatura de color 3.000K. Emite 420 lm con tan sólo 5w. IRC (>80). Apertura: 220º. Medidas: Ø45x80mm.. Incluso accesorio, pequeño material, mano de obra de instalación y pruebas.

| Código | Ud | Descripción | Rendimiento | Precio | Importe |
|---|---|---|---|---|---|
| D7000014055 |  | CELER LAMPARA LED ESFERICA OPAL E14 5W 3000K 220V C3 (material) | 1 | 1.885 | 1.89 |
| DECO977000014055 |  | ECOTASA - CELER LAMPARA LED ESFERICA OPAL E14 5W 3000K 220V (material) | 1 | 0 | 0.00 |
| D%N00010100 | % | Medios auxiliares | 1 % | 1.89 | 0.02 |
| D8989898003 |  | MANO DE OBRA OFICIAL 1ª | 0.15 | 28 | 4.20 |
| D%N00020300 | % | Costes indirectos | 3 % | 6.11 | 0.18 |
|  |  | Total |  |  | 6.29 |

**U977000014056** CELER LAMPARA LED ESFERICA OPAL E14 5W 4000K 220V C3
Precio: 6.29
Suministro e instalación de lámpara E14 tipo esférica marca Celer modelo AmpLED opal G45. Temperatura de color 4.000K. Emite 420 lm con tan sólo 5w. IRC (>80). Apertura: 220º. Medidas: Ø45x80mm.. Incluso accesorio, pequeño material, mano de obra de instalación y pruebas.

| Código | Ud | Descripción | Rendimiento | Precio | Importe |
|---|---|---|---|---|---|
| D7000014056 |  | CELER LAMPARA LED ESFERICA OPAL E14 5W 4000K 220V C3 (material) | 1 | 1.885 | 1.89 |
| DECO977000014056 |  | ECOTASA - CELER LAMPARA LED ESFERICA OPAL E14 5W 4000K 220V (material) | 1 | 0 | 0.00 |
| D%N00010100 | % | Medios auxiliares | 1 % | 1.89 | 0.02 |
| D8989898003 |  | MANO DE OBRA OFICIAL 1ª | 0.15 | 28 | 4.20 |
| D%N00020300 | % | Costes indirectos | 3 % | 6.11 | 0.18 |
|  |  | Total |  |  | 6.29 |

**U977000014101** CELER LAMPARA LED R39 3W E14 3000K
Precio: 7.43
Suministro e instalación de lámpara Reflectora R39 E14 Celer. Está equipada con LED EPISTAR de elevada eficiencia al emitir 270 lm con tan sólo 3W. Su luz es cálida (3.000K) y tiene elevado IRC (>80). FP>0,9. Alimentación: 230V. Ángulo de 120º. Temperatura de trabajo: -20 a 40ºC.. Incluso accesorio, pequeño material, mano de obra de instalación y pruebas.

| Código | Ud | Descripción | Rendimiento | Precio | Importe |
|---|---|---|---|---|---|
| D7000014101 |  | CELER LAMPARA LED R39 3W E14 3000K (material) | 1 | 2.984 | 2.98 |
| DECO977000014101 |  | ECOTASA - CELER LAMPARA LED R39 3W E14 3000K (material) | 1 | 0 | 0.00 |
| D%N00010100 | % | Medios auxiliares | 1 % | 2.98 | 0.03 |
| D8989898003 |  | MANO DE OBRA OFICIAL 1ª | 0.15 | 28 | 4.20 |
| D%N00020300 | % | Costes indirectos | 3 % | 7.21 | 0.22 |
|  |  | Total |  |  | 7.43 |

**U977000014102** CELER LAMPARA LED R50 5W E14 3000K
Precio: 8.13
Suministro e instalación de lámpara Reflectora R50 E14 Celer. Está equipada con LED EPISTAR de elevada eficiencia al emitir 450 lm con tan sólo 5W. Su luz es cálida (3.000K) y tiene elevado IRC (>80). FP>0,9. Alimentación: 230V. Ángulo de 120º. Temperatura de trabajo: -20 a 40ºC.. Incluso accesorio, pequeño material, mano de obra de instalación y pruebas.

| Código | Ud | Descripción | Rendimiento | Precio | Importe |
|---|---|---|---|---|---|
| D7000014102 |  | CELER LAMPARA LED R50 5W E14 3000K (material) | 1 | 3.647 | 3.65 |
| DECO977000014102 |  | ECOTASA - CELER LAMPARA LED R50 5W E14 3000K (material) | 1 | 0 | 0.00 |
| D%N00010100 | % | Medios auxiliares | 1 % | 3.65 | 0.04 |
| D8989898003 |  | MANO DE OBRA OFICIAL 1ª | 0.15 | 28 | 4.20 |
| D%N00020300 | % | Costes indirectos | 3 % | 7.89 | 0.24 |
|  |  | Total |  |  | 8.13 |

### 977000027 LÁMPARAS LED E-27

**U977000027023** CELER LAMPARA LED A60 FILAMENTO E27 5W 1060LM HE 2700K
Precio: 10.41
Suministro e instalación de lámpara E27 Celer tipo pera (A60) con filamento LED. Modelo AmpLED A60 Alta Eficiencia (HE) de 5W. Emite 1.060lm. Temperatura de color 2.700K e IRC>80. Ángulo: 320º. Vida útil 50.000h L70. Medidas: Ø60mm*105mm.. Incluso accesorio, pequeño material, mano de obra de instalación y pruebas.

| Código | Ud | Descripción | Rendimiento | Precio | Importe |
|---|---|---|---|---|---|
| D7000027023 |  | CELER LAMPARA LED A60 FILAMENTO E27 5W 1060LM HE 2700K (material) | 1 | 5.85 | 5.85 |
| DECO977000027023 |  | ECOTASA - CELER LAMPARA LED A60 FILAMENTO E27 5W 1060LM HE 2 (material) | 1 | 0 | 0.00 |
| D%N00010100 | % | Medios auxiliares | 1 % | 5.85 | 0.06 |
| D8989898003 |  | MANO DE OBRA OFICIAL 1ª | 0.15 | 28 | 4.20 |
| D%N00020300 | % | Costes indirectos | 3 % | 10.11 | 0.30 |
|  |  | Total |  |  | 10.41 |

**U977000027025** CELER LAMPARA LED A60 FILAMENTO E27 5W 1060LM HE 3000K
Precio: 10.41
Suministro e instalación de lámpara E27 Celer tipo pera (A60) con filamento LED. Modelo AmpLED A60 Alta Eficiencia (HE) de 5W. Emite 1.060lm. Temperatura de color 3.000K e IRC>80. Ángulo: 320º. Vida útil 50.000h L70. Medidas: Ø60mm*105mm.. Incluso accesorio, pequeño material, mano de obra de instalación y pruebas.

| Código | Ud | Descripción | Rendimiento | Precio | Importe |
|---|---|---|---|---|---|
| D7000027025 |  | CELER LAMPARA LED A60 FILAMENTO E27 5W 1060LM HE 3000K (material) | 1 | 5.85 | 5.85 |
| DECO977000027025 |  | ECOTASA - CELER LAMPARA LED A60 FILAMENTO E27 5W 1060LM HE 3 (material) | 1 | 0 | 0.00 |
| D%N00010100 | % | Medios auxiliares | 1 % | 5.85 | 0.06 |
| D8989898003 |  | MANO DE OBRA OFICIAL 1ª | 0.15 | 28 | 4.20 |
| D%N00020300 | % | Costes indirectos | 3 % | 10.11 | 0.30 |
|  |  | Total |  |  | 10.41 |

**U977000027027** CELER LAMPARA LED A60 FILAMENTO E27 5W 1060LM HE 4000K
Precio: 10.41
Suministro e instalación de lámpara E27 Celer tipo pera (A60) con filamento LED. Modelo AmpLED A60 Alta Eficiencia (HE) de 5W. Emite 1.060lm. Temperatura de color 4.000K e IRC>80. Ángulo: 320º. Vida útil 50.000h L70. Medidas: Ø60mm*105mm.. Incluso accesorio, pequeño material, mano de obra de instalación y pruebas.

| Código | Ud | Descripción | Rendimiento | Precio | Importe |
|---|---|---|---|---|---|
| D7000027027 |  | CELER LAMPARA LED A60 FILAMENTO E27 5W 1060LM HE 4000K (material) | 1 | 5.85 | 5.85 |
| DECO977000027027 |  | ECOTASA - CELER LAMPARA LED A60 FILAMENTO E27 5W 1060LM HE 4 (material) | 1 | 0 | 0.00 |
| D%N00010100 | % | Medios auxiliares | 1 % | 5.85 | 0.06 |
| D8989898003 |  | MANO DE OBRA OFICIAL 1ª | 0.15 | 28 | 4.20 |
| D%N00020300 | % | Costes indirectos | 3 % | 10.11 | 0.30 |
|  |  | Total |  |  | 10.41 |

**U977000027035** CELER LAMPARA LED ESFERICA FILAMENTO E27 4W 2700K 220V C3
Precio: 6.46
Suministro e instalación de lámpara E27 Celer tipo pera (A60) con filamento LED. Modelo AmpLED G45 Classic. LED EPISTAR. Elevada eficiencia al emitir 400 lm con tan sólo 4w. Su luz es cálida (2.700K) y tiene elevado IRC (>80). Ángulo: 360º.. Incluso accesorio, pequeño material, mano de obra de instalación y pruebas.

| Código | Ud | Descripción | Rendimiento | Precio | Importe |
|---|---|---|---|---|---|
| D7000027035 |  | CELER LAMPARA LED ESFERICA FILAMENTO E27 4W 2700K 220V C3 (material) | 1 | 2.048 | 2.05 |
| DECO977000027035 |  | ECOTASA - CELER LAMPARA LED ESFERICA FILAMENTO E27 4W 2700K (material) | 1 | 0 | 0.00 |
| D%N00010100 | % | Medios auxiliares | 1 % | 2.05 | 0.02 |
| D8989898003 |  | MANO DE OBRA OFICIAL 1ª | 0.15 | 28 | 4.20 |
| D%N00020300 | % | Costes indirectos | 3 % | 6.27 | 0.19 |
|  |  | Total |  |  | 6.46 |

**U977000027036** CELER LAMPARA LED ESFERICA OPAL E27 5W 3000K 220V C3
Precio: 6.29
Suministro e instalación de lámpara E27 tipo esférica marca Celer modelo AmpLED opal G45. Temperatura de color 3.000K. Emite 420 lm con tan sólo 5w. IRC (>80). Apertura: 220º. Medidas: Ø45x80mm.. Incluso accesorio, pequeño material, mano de obra de instalación y pruebas.

| Código | Ud | Descripción | Rendimiento | Precio | Importe |
|---|---|---|---|---|---|
| D7000027036 |  | CELER LAMPARA LED ESFERICA OPAL E27 5W 3000K 220V C3 (material) | 1 | 1.885 | 1.89 |
| DECO977000027036 |  | ECOTASA - CELER LAMPARA LED ESFERICA OPAL E27 5W 3000K 220V (material) | 1 | 0 | 0.00 |
| D%N00010100 | % | Medios auxiliares | 1 % | 1.89 | 0.02 |
| D8989898003 |  | MANO DE OBRA OFICIAL 1ª | 0.15 | 28 | 4.20 |
| D%N00020300 | % | Costes indirectos | 3 % | 6.11 | 0.18 |
|  |  | Total |  |  | 6.29 |

**U977000027037** CELER LAMPARA LED ESFERICA OPAL E27 5W 4000K 220V C3
Precio: 6.29
Suministro e instalación de lámpara E27 tipo esférica marca Celer modelo AmpLED opal G45. Temperatura de color 4.000K. Emite 420 lm con tan sólo 5w. IRC (>80). Apertura: 220º. Medidas: Ø45x80mm.. Incluso accesorio, pequeño material, mano de obra de instalación y pruebas.

| Código | Ud | Descripción | Rendimiento | Precio | Importe |
|---|---|---|---|---|---|
| D7000027037 |  | CELER LAMPARA LED ESFERICA OPAL E27 5W 4000K 220V C3 (material) | 1 | 1.885 | 1.89 |
| DECO977000027037 |  | ECOTASA - CELER LAMPARA LED ESFERICA OPAL E27 5W 4000K 220V (material) | 1 | 0 | 0.00 |
| D%N00010100 | % | Medios auxiliares | 1 % | 1.89 | 0.02 |
| D8989898003 |  | MANO DE OBRA OFICIAL 1ª | 0.15 | 28 | 4.20 |
| D%N00020300 | % | Costes indirectos | 3 % | 6.11 | 0.18 |
|  |  | Total |  |  | 6.29 |

**U977000027038** CELER LAMPARA AMPLED OPAL E27 A60 REGULABLE 9W 3000K
Precio: 8.24
Suministro e instalación de lámpara regulable E27 Celer de tipo pera (A60) con difusor opal. Modelo AmpLED A60 opal regulable. Está equipada con LED EPISTAR de elevada eficiencia al emitir 950 lm con tan sólo 9W. Su luz es cálida (3.000K) y tiene elevado IRC (>80). Ángulo de 230º. Regulable.. Incluso accesorio, pequeño material, mano de obra de instalación y pruebas.

| Código | Ud | Descripción | Rendimiento | Precio | Importe |
|---|---|---|---|---|---|
| D7000027038 |  | CELER LAMPARA AMPLED OPAL E27 A60 REGULABLE 9W 3000K (material) | 1 | 3.757 | 3.76 |
| DECO977000027038 |  | ECOTASA - CELER LAMPARA AMPLED OPAL E27 A60 REGULABLE 9W 300 (material) | 1 | 0 | 0.00 |
| D%N00010100 | % | Medios auxiliares | 1 % | 3.76 | 0.04 |
| D8989898003 |  | MANO DE OBRA OFICIAL 1ª | 0.15 | 28 | 4.20 |
| D%N00020300 | % | Costes indirectos | 3 % | 8.00 | 0.24 |
|  |  | Total |  |  | 8.24 |

**U977000027039** CELER LAMPARA LED A60 FILAMENTO E27 5W 3000K 220V C3
Precio: 7.14
Suministro e instalación de lámpara E27 Celer tipo pera (A60) con filamento LED. Modelo AmpLED G45 Classic. LED EPISTAR. Elevada eficiencia al emitir 600 lm con tan sólo 5w. Su luz es cálida (3.000K) y tiene elevado IRC (>80). Ángulo: 360º. Medidas: Ø60mm*110mm.. Incluso accesorio, pequeño material, mano de obra de instalación y pruebas.

| Código | Ud | Descripción | Rendimiento | Precio | Importe |
|---|---|---|---|---|---|
| D7000027039 |  | CELER LAMPARA LED A60 FILAMENTO E27 5W 3000K 220V C3 (material) | 1 | 2.698 | 2.70 |
| DECO977000027039 |  | ECOTASA - CELER LAMPARA LED A60 FILAMENTO E27 5W 3000K 220V (material) | 1 | 0 | 0.00 |
| D%N00010100 | % | Medios auxiliares | 1 % | 2.70 | 0.03 |
| D8989898003 |  | MANO DE OBRA OFICIAL 1ª | 0.15 | 28 | 4.20 |
| D%N00020300 | % | Costes indirectos | 3 % | 6.93 | 0.21 |
|  |  | Total |  |  | 7.14 |

**U977000027047** CELER LAMPARA AMPLED OPAL E27 A60 REGULABLE 9W 2700K 230º
Precio: 8.23
Suministro e instalación de lámpara regulable E27 Celer de tipo pera (A60) con difusor opal. Modelo AmpLED A60 opal regulable. Está equipada con LED EPISTAR de elevada eficiencia al emitir 950 lm con tan sólo 9w. Su luz es cálida (2.700K) y tiene elevado IRC (>80). Ángulo de 230º. Regulable.. Incluso accesorio, pequeño material, mano de obra de instalación y pruebas.

| Código | Ud | Descripción | Rendimiento | Precio | Importe |
|---|---|---|---|---|---|
| D7000027047 |  | CELER LAMPARA AMPLED OPAL E27 A60 REGULABLE 9W 2700K 230º (material) | 1 | 3.754 | 3.75 |
| DECO977000027047 |  | ECOTASA - CELER LAMPARA AMPLED OPAL E27 A60 REGULABLE 9W 270 (material) | 1 | 0 | 0.00 |
| D%N00010100 | % | Medios auxiliares | 1 % | 3.75 | 0.04 |
| D8989898003 |  | MANO DE OBRA OFICIAL 1ª | 0.15 | 28 | 4.20 |
| D%N00020300 | % | Costes indirectos | 3 % | 7.99 | 0.24 |
|  |  | Total |  |  | 8.23 |

**U977000027048** CELER LAMPARA LED A60 FILAMENTO E27 5W 2700K 220V C3
Precio: 7.14
Suministro e instalación de lámpara E27 Celer tipo pera (A60) con filamento LED. Modelo AmpLED G45 Classic. LED EPISTAR. Elevada eficiencia al emitir 600 lm con tan sólo 5w. Su luz es cálida (2.700K) y tiene elevado IRC (>80). Ángulo: 360º. Medidas: Ø60mm*110mm.. Incluso accesorio, pequeño material, mano de obra de instalación y pruebas.

| Código | Ud | Descripción | Rendimiento | Precio | Importe |
|---|---|---|---|---|---|
| D7000027048 |  | CELER LAMPARA LED A60 FILAMENTO E27 5W 2700K 220V C3 (material) | 1 | 2.698 | 2.70 |
| DECO977000027048 |  | ECOTASA - CELER LAMPARA LED A60 FILAMENTO E27 5W 2700K 220V (material) | 1 | 0 | 0.00 |
| D%N00010100 | % | Medios auxiliares | 1 % | 2.70 | 0.03 |
| D8989898003 |  | MANO DE OBRA OFICIAL 1ª | 0.15 | 28 | 4.20 |
| D%N00020300 | % | Costes indirectos | 3 % | 6.93 | 0.21 |
|  |  | Total |  |  | 7.14 |

**U977000027049** CELER LAMPARA LED A60 FILAMENTO E27 5W 4000K 220V C3
Precio: 7.14
Suministro e instalación de lámpara E27 Celer tipo pera (A60) con filamento LED. Modelo AmpLED G45 Classic. LED EPISTAR. Elevada eficiencia al emitir 700 lm con tan sólo 5w. Su luz es neutra (4.000K) y tiene elevado IRC (>80). Ángulo: 360º. Medidas: Ø60mm*110mm.. Incluso accesorio, pequeño material, mano de obra de instalación y pruebas.

| Código | Ud | Descripción | Rendimiento | Precio | Importe |
|---|---|---|---|---|---|
| D7000027049 |  | CELER LAMPARA LED A60 FILAMENTO E27 5W 4000K 220V C3 (material) | 1 | 2.698 | 2.70 |
| DECO977000027049 |  | ECOTASA - CELER LAMPARA LED A60 FILAMENTO E27 5W 4000K 220V (material) | 1 | 0 | 0.00 |
| D%N00010100 | % | Medios auxiliares | 1 % | 2.70 | 0.03 |
| D8989898003 |  | MANO DE OBRA OFICIAL 1ª | 0.15 | 28 | 4.20 |
| D%N00020300 | % | Costes indirectos | 3 % | 6.93 | 0.21 |
|  |  | Total |  |  | 7.14 |

**U977000027056** CELER LAMPARA LED E27 PAR38 15W 60º 1130LM 100-240V 3000K C2
Precio: 18.53
Suministro e instalación de lámpara E27 Celer de forma similar a la Lámpara de incandescencia de tipo PAR38. Está equipada con LED EPISTAR de elevada eficiencia al emitir 1.130 lm con tan sólo 15w. Temperatura de color 3.000K e IRC>80. Ángulo de 60º. Alimentación: 230V. Clase II. Medidas: Ø120x132mm.. Incluso accesorio, pequeño material, mano de obra de instalación y pruebas.

| Código | Ud | Descripción | Rendimiento | Precio | Importe |
|---|---|---|---|---|---|
| D7000027056 |  | CELER LAMPARA LED E27 PAR38 15W 60º 1130LM 100-240V 3000K C2 (material) | 1 | 13.65 | 13.65 |
| DECO977000027056 |  | ECOTASA - CELER LAMPARA LED E27 PAR38 15W 60º 1130LM 100-240 (material) | 1 | 0 | 0.00 |
| D%N00010100 | % | Medios auxiliares | 1 % | 13.65 | 0.14 |
| D8989898003 |  | MANO DE OBRA OFICIAL 1ª | 0.15 | 28 | 4.20 |
| D%N00020300 | % | Costes indirectos | 3 % | 17.99 | 0.54 |
|  |  | Total |  |  | 18.53 |

**U977000027057** CELER LAMPARA LED E27 PAR38 15W 60º 1130LM 100-240V 4000K C2
Precio: 18.53
Suministro e instalación de lámpara E27 Celer de forma similar a la Lámpara de incandescencia de tipo PAR38. Está equipada con LED EPISTAR de elevada eficiencia al emitir 1.130 lm con tan sólo 15w. Temperatura de color 4.000K e IRC>80. Ángulo de 60º. Alimentación: 230V. Clase II. Medidas: Ø120x132mm.. Incluso accesorio, pequeño material, mano de obra de instalación y pruebas.

| Código | Ud | Descripción | Rendimiento | Precio | Importe |
|---|---|---|---|---|---|
| D7000027057 |  | CELER LAMPARA LED E27 PAR38 15W 60º 1130LM 100-240V 4000K C2 (material) | 1 | 13.65 | 13.65 |
| DECO977000027057 |  | ECOTASA - CELER LAMPARA LED E27 PAR38 15W 60º 1130LM 100-240 (material) | 1 | 0 | 0.00 |
| D%N00010100 | % | Medios auxiliares | 1 % | 13.65 | 0.14 |
| D8989898003 |  | MANO DE OBRA OFICIAL 1ª | 0.15 | 28 | 4.20 |
| D%N00020300 | % | Costes indirectos | 3 % | 17.99 | 0.54 |
|  |  | Total |  |  | 18.53 |

**U977000027061** CELER LAMPARA LED E27 PAR30-S 9W 35º 1050LM 4000K
Precio: 15.02
Suministro e instalación de lámpara E27 Celer de forma similar a la Lámpara de incandescencia de tipo PAR30S. Está equipada con LED EPISTAR de elevada eficiencia al emitir 1.050 lm con tan sólo 9w. Temperatura de color 4.000K e IRC>80. Ángulo de 35º. Alimentación: 230V. Clase II. Medidas: Ø95x96mm.. Incluso accesorio, pequeño material, mano de obra de instalación y pruebas.

| Código | Ud | Descripción | Rendimiento | Precio | Importe |
|---|---|---|---|---|---|
| D7000027061 |  | CELER LAMPARA LED E27 PAR30-S 9W 35º 1050LM 4000K (material) | 1 | 10.277 | 10.28 |
| DECO977000027061 |  | ECOTASA - CELER LAMPARA LED E27 PAR30-S 9W 35º 1050LM 4000K (material) | 1 | 0 | 0.00 |
| D%N00010100 | % | Medios auxiliares | 1 % | 10.28 | 0.10 |
| D8989898003 |  | MANO DE OBRA OFICIAL 1ª | 0.15 | 28 | 4.20 |
| D%N00020300 | % | Costes indirectos | 3 % | 14.58 | 0.44 |
|  |  | Total |  |  | 15.02 |

**U977000027062** CELER LAMPARA LED E27 PAR30-S 9W 35º 1050LM 3000K C2
Precio: 15.02
Suministro e instalación de lámpara E27 Celer de forma similar a la Lámpara de incandescencia de tipo PAR30S. Temperatura de color 3.000K. Emite 1.050 lm con tan sólo 9w. IRC>80. Ángulo de 35º. Alimentación: 220-240V. Clase II. Medidas: Ø95x96mm.. Incluso accesorio, pequeño material, mano de obra de instalación y pruebas.

| Código | Ud | Descripción | Rendimiento | Precio | Importe |
|---|---|---|---|---|---|
| D7000027062 |  | CELER LAMPARA LED E27 PAR30-S 9W 35º 1050LM 3000K C2 (material) | 1 | 10.277 | 10.28 |
| DECO977000027062 |  | ECOTASA - CELER LAMPARA LED E27 PAR30-S 9W 35º 1050LM 3000K (material) | 1 | 0 | 0.00 |
| D%N00010100 | % | Medios auxiliares | 1 % | 10.28 | 0.10 |
| D8989898003 |  | MANO DE OBRA OFICIAL 1ª | 0.15 | 28 | 4.20 |
| D%N00020300 | % | Costes indirectos | 3 % | 14.58 | 0.44 |
|  |  | Total |  |  | 15.02 |

**U977000027065** CELER LAMPARA AMPLED OPAL E27 A60 5W 2700K
Precio: 7.51
Suministro e instalación de lámpara E27 tipo pera (A60) marca Celer modelo Ampled A60. Temperatura de color 2.700K. Emite 475 lm con tan sólo 5w. IRC (>80). Apertura: 220º. Medidas: Ø60x108mm.. Incluso accesorio, pequeño material, mano de obra de instalación y pruebas.

| Código | Ud | Descripción | Rendimiento | Precio | Importe |
|---|---|---|---|---|---|
| D7000027065 |  | CELER LAMPARA AMPLED OPAL E27 A60 5W 2700K (material) | 1 | 3.055 | 3.06 |
| DECO977000027065 |  | ECOTASA - CELER LAMPARA AMPLED OPAL E27 A60 5W 2700K (material) | 1 | 0 | 0.00 |
| D%N00010100 | % | Medios auxiliares | 1 % | 3.06 | 0.03 |
| D8989898003 |  | MANO DE OBRA OFICIAL 1ª | 0.15 | 28 | 4.20 |
| D%N00020300 | % | Costes indirectos | 3 % | 7.29 | 0.22 |
|  |  | Total |  |  | 7.51 |

**U977000027066** CELER LAMPARA AMPLED OPAL E27 A60 5W 3000K
Precio: 7.51
Suministro e instalación de lámpara E27 tipo pera (A60) marca Celer modelo Ampled A60. Temperatura de color 3.000K. Emite 475 lm con tan sólo 5w. IRC (>80). Apertura: 220º. Medidas: Ø60x108mm.. Incluso accesorio, pequeño material, mano de obra de instalación y pruebas.

| Código | Ud | Descripción | Rendimiento | Precio | Importe |
|---|---|---|---|---|---|
| D7000027066 |  | CELER LAMPARA AMPLED OPAL E27 A60 5W 3000K (material) | 1 | 3.055 | 3.06 |
| DECO977000027066 |  | ECOTASA - CELER LAMPARA AMPLED OPAL E27 A60 5W 3000K (material) | 1 | 0 | 0.00 |
| D%N00010100 | % | Medios auxiliares | 1 % | 3.06 | 0.03 |
| D8989898003 |  | MANO DE OBRA OFICIAL 1ª | 0.15 | 28 | 4.20 |
| D%N00020300 | % | Costes indirectos | 3 % | 7.29 | 0.22 |
|  |  | Total |  |  | 7.51 |

**U977000027067** CELER LAMPARA AMPLED OPAL E27 A60 5W 4000K
Precio: 7.51
Suministro e instalación de lámpara E27 tipo pera (A60) marca Celer modelo Ampled A60. Temperatura de color 4.000K. Emite 475 lm con tan sólo 5w. IRC (>80). Apertura: 220º. Medidas: Ø60x108mm.. Incluso accesorio, pequeño material, mano de obra de instalación y pruebas.

| Código | Ud | Descripción | Rendimiento | Precio | Importe |
|---|---|---|---|---|---|
| D7000027067 |  | CELER LAMPARA AMPLED OPAL E27 A60 5W 4000K (material) | 1 | 3.055 | 3.06 |
| DECO977000027067 |  | ECOTASA - CELER LAMPARA AMPLED OPAL E27 A60 5W 4000K (material) | 1 | 0 | 0.00 |
| D%N00010100 | % | Medios auxiliares | 1 % | 3.06 | 0.03 |
| D8989898003 |  | MANO DE OBRA OFICIAL 1ª | 0.15 | 28 | 4.20 |
| D%N00020300 | % | Costes indirectos | 3 % | 7.29 | 0.22 |
|  |  | Total |  |  | 7.51 |

**U977000027068** CELER LAMPARA AMPLED OPAL E27 A60 5W 6500K
Precio: 7.51
Suministro e instalación de lámpara E27 tipo pera (A60) marca Celer modelo Ampled A60. Temperatura de color 6.500K. Emite 475 lm con tan sólo 5w. IRC (>80). Apertura: 220º. Medidas: Ø60x108mm.. Incluso accesorio, pequeño material, mano de obra de instalación y pruebas.

| Código | Ud | Descripción | Rendimiento | Precio | Importe |
|---|---|---|---|---|---|
| D7000027068 |  | CELER LAMPARA AMPLED OPAL E27 A60 5W 6500K (material) | 1 | 3.055 | 3.06 |
| DECO977000027068 |  | ECOTASA - CELER LAMPARA AMPLED OPAL E27 A60 5W 6500K (material) | 1 | 0 | 0.00 |
| D%N00010100 | % | Medios auxiliares | 1 % | 3.06 | 0.03 |
| D8989898003 |  | MANO DE OBRA OFICIAL 1ª | 0.15 | 28 | 4.20 |
| D%N00020300 | % | Costes indirectos | 3 % | 7.29 | 0.22 |
|  |  | Total |  |  | 7.51 |

**U977000027073** CELER LAMPARA AMPLED OPAL E27 A60 REGULABLE 5W 6500K
Precio: 7.78
Suministro e instalación de lámpara regulable E27 Celer de tipo pera (A60) con difusor opal. Modelo AmpLED A60 opal regulable. Está equipada con LED EPISTAR de elevada eficiencia al emitir 475 lm con tan sólo 5w. Su luz es fría (6.500K) y tiene elevado IRC (>80). Ángulo de 230º. Regulable.. Incluso accesorio, pequeño material, mano de obra de instalación y pruebas.

| Código | Ud | Descripción | Rendimiento | Precio | Importe |
|---|---|---|---|---|---|
| D7000027073 |  | CELER LAMPARA AMPLED OPAL E27 A60 REGULABLE 5W 6500K (material) | 1 | 3.315 | 3.32 |
| DECO977000027073 |  | ECOTASA - CELER LAMPARA AMPLED OPAL E27 A60 REGULABLE 5W 650 (material) | 1 | 0 | 0.00 |
| D%N00010100 | % | Medios auxiliares | 1 % | 3.32 | 0.03 |
| D8989898003 |  | MANO DE OBRA OFICIAL 1ª | 0.15 | 28 | 4.20 |
| D%N00020300 | % | Costes indirectos | 3 % | 7.55 | 0.23 |
|  |  | Total |  |  | 7.78 |

**U977000027076** CELER LAMPARA AMPLED OPAL E27 A60 REGULABLE 9W 4000K
Precio: 8.23
Suministro e instalación de lámpara regulable E27 Celer de tipo pera (A60) con difusor opal. Modelo AmpLED A60 opal regulable. Está equipada con LED EPISTAR de elevada eficiencia al emitir 950 lm con tan sólo 9w. Su luz es neutra (4.000K) y tiene elevado IRC (>80). Ángulo de 230º. Regulable.. Incluso accesorio, pequeño material, mano de obra de instalación y pruebas.

| Código | Ud | Descripción | Rendimiento | Precio | Importe |
|---|---|---|---|---|---|
| D7000027076 |  | CELER LAMPARA AMPLED OPAL E27 A60 REGULABLE 9W 4000K (material) | 1 | 3.754 | 3.75 |
| DECO977000027076 |  | ECOTASA - CELER LAMPARA AMPLED OPAL E27 A60 REGULABLE 9W 400 (material) | 1 | 0 | 0.00 |
| D%N00010100 | % | Medios auxiliares | 1 % | 3.75 | 0.04 |
| D8989898003 |  | MANO DE OBRA OFICIAL 1ª | 0.15 | 28 | 4.20 |
| D%N00020300 | % | Costes indirectos | 3 % | 7.99 | 0.24 |
|  |  | Total |  |  | 8.23 |

**U977000027077** CELER LAMPARA AMPLED OPAL E27 A60 REGULABLE 9W 5000K
Precio: 8.23
Suministro e instalación de lámpara regulable E27 Celer de tipo pera (A60) con difusor opal. Modelo AmpLED A60 opal regulable. Está equipada con LED EPISTAR de elevada eficiencia al emitir 950 lm con tan sólo 9w. Su luz es fría (6.500K) y tiene elevado IRC (>80). Ángulo de 230º. Regulable.. Incluso accesorio, pequeño material, mano de obra de instalación y pruebas.

| Código | Ud | Descripción | Rendimiento | Precio | Importe |
|---|---|---|---|---|---|
| D7000027077 |  | CELER LAMPARA AMPLED OPAL E27 A60 REGULABLE 9W 5000K (material) | 1 | 3.754 | 3.75 |
| DECO977000027077 |  | ECOTASA - CELER LAMPARA AMPLED OPAL E27 A60 REGULABLE 9W 500 (material) | 1 | 0 | 0.00 |
| D%N00010100 | % | Medios auxiliares | 1 % | 3.75 | 0.04 |
| D8989898003 |  | MANO DE OBRA OFICIAL 1ª | 0.15 | 28 | 4.20 |
| D%N00020300 | % | Costes indirectos | 3 % | 7.99 | 0.24 |
|  |  | Total |  |  | 8.23 |

**U977000027085** CELER LAMPARA LED GLOBO OPAL E27 10,5W 3000K 220V C3
Precio: 11.3
Suministro e instalación de lámpara E27 tipo globo marca Celer modelo Globo opal. Temperatura de color 3.000K. Emite 1.250 lm con tan sólo 10,5w. IRC (>80). Apertura: 200º. Medidas: Ø95x129mm.. Incluso accesorio, pequeño material, mano de obra de instalación y pruebas.

| Código | Ud | Descripción | Rendimiento | Precio | Importe |
|---|---|---|---|---|---|
| D7000027085 |  | CELER LAMPARA LED GLOBO OPAL E27 10,5W 3000K 220V C3 (material) | 1 | 6.695 | 6.70 |
| DECO977000027085 |  | ECOTASA - CELER LAMPARA LED GLOBO OPAL E27 10,5W 3000K 220V (material) | 1 | 0 | 0.00 |
| D%N00010100 | % | Medios auxiliares | 1 % | 6.70 | 0.07 |
| D8989898003 |  | MANO DE OBRA OFICIAL 1ª | 0.15 | 28 | 4.20 |
| D%N00020300 | % | Costes indirectos | 3 % | 10.97 | 0.33 |
|  |  | Total |  |  | 11.3 |

**U977000027086** CELER LAMPARA LED GLOBO OPAL E27 10,5W 4000K 220V C3
Precio: 11.3
Suministro e instalación de lámpara E27 tipo globo marca Celer modelo Globo opal. Temperatura de color 4.000K. Emite 1.400 lm con tan sólo 10,5w. IRC (>80). Apertura: 200º. Medidas: Ø95x129mm.. Incluso accesorio, pequeño material, mano de obra de instalación y pruebas.

| Código | Ud | Descripción | Rendimiento | Precio | Importe |
|---|---|---|---|---|---|
| D7000027086 |  | CELER LAMPARA LED GLOBO OPAL E27 10,5W 4000K 220V C3 (material) | 1 | 6.695 | 6.70 |
| DECO977000027086 |  | ECOTASA - CELER LAMPARA LED GLOBO OPAL E27 10,5W 4000K 220V (material) | 1 | 0 | 0.00 |
| D%N00010100 | % | Medios auxiliares | 1 % | 6.70 | 0.07 |
| D8989898003 |  | MANO DE OBRA OFICIAL 1ª | 0.15 | 28 | 4.20 |
| D%N00020300 | % | Costes indirectos | 3 % | 10.97 | 0.33 |
|  |  | Total |  |  | 11.3 |

**U977000027089** CELER LAMPARA LED ESFERICA FILAMENTO E27 4W 3000K 220V C3
Precio: 6.46
Suministro e instalación de lámpara E27 Celer tipo pera (A60) con filamento LED. Modelo AmpLED G45 Classic. LED EPISTAR. Elevada eficiencia al emitir 450 lm con tan sólo 4w. Su luz es neutra (4.000K) y tiene elevado IRC (>80). Ángulo: 360º. Medidas 45*76mm.. Incluso accesorio, pequeño material, mano de obra de instalación y pruebas.

| Código | Ud | Descripción | Rendimiento | Precio | Importe |
|---|---|---|---|---|---|
| D7000027089 |  | CELER LAMPARA LED ESFERICA FILAMENTO E27 4W 3000K 220V C3 (material) | 1 | 2.048 | 2.05 |
| DECO977000027089 |  | ECOTASA - CELER LAMPARA LED ESFERICA FILAMENTO E27 4W 3000K (material) | 1 | 0 | 0.00 |
| D%N00010100 | % | Medios auxiliares | 1 % | 2.05 | 0.02 |
| D8989898003 |  | MANO DE OBRA OFICIAL 1ª | 0.15 | 28 | 4.20 |
| D%N00020300 | % | Costes indirectos | 3 % | 6.27 | 0.19 |
|  |  | Total |  |  | 6.46 |

**U977000027090** CELER LAMPARA LED ESFERICA FILAMENTO E27 4W 4000K 220V C3
Precio: 6.46
Suministro e instalación de lámpara E27 Celer tipo pera (A60) con filamento LED. Modelo AmpLED G45 Classic. LED EPISTAR. Elevada eficiencia al emitir 450 lm con tan sólo 4w. Su luz es neutra (4.000K) y tiene elevado IRC (>80). Ángulo: 360º.. Incluso accesorio, pequeño material, mano de obra de instalación y pruebas.

| Código | Ud | Descripción | Rendimiento | Precio | Importe |
|---|---|---|---|---|---|
| D7000027090 |  | CELER LAMPARA LED ESFERICA FILAMENTO E27 4W 4000K 220V C3 (material) | 1 | 2.048 | 2.05 |
| DECO977000027090 |  | ECOTASA - CELER LAMPARA LED ESFERICA FILAMENTO E27 4W 4000K (material) | 1 | 0 | 0.00 |
| D%N00010100 | % | Medios auxiliares | 1 % | 2.05 | 0.02 |
| D8989898003 |  | MANO DE OBRA OFICIAL 1ª | 0.15 | 28 | 4.20 |
| D%N00020300 | % | Costes indirectos | 3 % | 6.27 | 0.19 |
|  |  | Total |  |  | 6.46 |

**U977000027101** CELER LAMPARA LED R63 6W E27 3000K
Precio: 9.5
Suministro e instalación de lámpara Reflectora R63 E27 Celer. Está equipada con LED EPISTAR de elevada eficiencia al emitir 540 lm con tan sólo 6W. Su luz es cálida (3.000K) y tiene elevado IRC (>80). FP>0,9. Alimentación: 230V. Ángulo de 120º. Temperatura de trabajo: -20 a 40ºC. Incluso accesorio, pequeño material, mano de obra de instalación y pruebas.

| Código | Ud | Descripción | Rendimiento | Precio | Importe |
|---|---|---|---|---|---|
| D7000027101 |  | CELER LAMPARA LED R63 6W E27 3000K (material) | 1 | 4.973 | 4.97 |
| DECO977000027101 |  | ECOTASA - CELER LAMPARA LED R63 6W E27 3000K (material) | 1 | 0 | 0.00 |
| D%N00010100 | % | Medios auxiliares | 1 % | 4.97 | 0.05 |
| D8989898003 |  | MANO DE OBRA OFICIAL 1ª | 0.15 | 28 | 4.20 |
| D%N00020300 | % | Costes indirectos | 3 % | 9.22 | 0.28 |
|  |  | Total |  |  | 9.5 |

**U977000027102** CELER LAMPARA LED R80 10W E27 3000K
Precio: 10.08
Suministro e instalación de lámpara Reflectora R80 E27 Celer. Está equipada con LED EPISTAR de elevada eficiencia al emitir 750 lm con tan sólo 10W. Su luz es cálida (3.000K) y tiene elevado IRC (>80). FP>0,9. Alimentación: 230V. Ángulo de 120º. Temperatura de trabajo: -20 a 40ºC. Incluso accesorio, pequeño material, mano de obra de instalación y pruebas.

| Código | Ud | Descripción | Rendimiento | Precio | Importe |
|---|---|---|---|---|---|
| D7000027102 |  | CELER LAMPARA LED R80 10W E27 3000K (material) | 1 | 5.525 | 5.53 |
| DECO977000027102 |  | ECOTASA - CELER LAMPARA LED R80 10W E27 3000K (material) | 1 | 0 | 0.00 |
| D%N00010100 | % | Medios auxiliares | 1 % | 5.53 | 0.06 |
| D8989898003 |  | MANO DE OBRA OFICIAL 1ª | 0.15 | 28 | 4.20 |
| D%N00020300 | % | Costes indirectos | 3 % | 9.79 | 0.29 |
|  |  | Total |  |  | 10.08 |

**U977000027103** CELER LAMPARA LED R90 10,5W E27 3000K
Precio: 14.68
Suministro e instalación de lámpara Reflectora R90 E27 Celer. Está equipada con LED EPISTAR de elevada eficiencia al emitir 850 lm con tan sólo 10,5W. Su luz es cálida (3.000K) y tiene elevado IRC (>80). FP>0,9. Alimentación: 230V. Ángulo de 120º. Temperatura de trabajo: -20. Incluso accesorio, pequeño material, mano de obra de instalación y pruebas.

| Código | Ud | Descripción | Rendimiento | Precio | Importe |
|---|---|---|---|---|---|
| D7000027103 |  | CELER LAMPARA LED R90 10,5W E27 3000K (material) | 1 | 9.945 | 9.95 |
| DECO977000027103 |  | ECOTASA - CELER LAMPARA LED R90 10,5W E27 3000K (material) | 1 | 0 | 0.00 |
| D%N00010100 | % | Medios auxiliares | 1 % | 9.95 | 0.10 |
| D8989898003 |  | MANO DE OBRA OFICIAL 1ª | 0.15 | 28 | 4.20 |
| D%N00020300 | % | Costes indirectos | 3 % | 14.25 | 0.43 |
|  |  | Total |  |  | 14.68 |

**U977000027144** CELER LAMPARA LED E27 A60 MATE 9W 3000K 220º C4
Precio: 7.56
Suministro e instalación de lámpara E27 tipo pera (A60) marca Celer modelo Ampled A60. Temperatura de color 3.000K. Emite 1.050 lm con tan sólo 9w. IRC (>80). Apertura: 220º. Medidas: Ø60x108mm.. Incluso accesorio, pequeño material, mano de obra de instalación y pruebas.

| Código | Ud | Descripción | Rendimiento | Precio | Importe |
|---|---|---|---|---|---|
| D7000027144 |  | CELER LAMPARA LED E27 A60 MATE 9W 3000K 220º C4 (material) | 1 | 3.11 | 3.11 |
| DECO977000027144 |  | ECOTASA - CELER LAMPARA LED E27 A60 MATE 9W 3000K 220º C4 (material) | 1 | 0 | 0.00 |
| D%N00010100 | % | Medios auxiliares | 1 % | 3.11 | 0.03 |
| D8989898003 |  | MANO DE OBRA OFICIAL 1ª | 0.15 | 28 | 4.20 |
| D%N00020300 | % | Costes indirectos | 3 % | 7.34 | 0.22 |
|  |  | Total |  |  | 7.56 |

**U977000027145** CELER LAMPARA LED E27 A60 MATE 9W 4000K 220º C4
Precio: 7.56
Suministro e instalación de lámpara E27 tipo pera (A60) marca Celer modelo Ampled A60. Temperatura de color 4.000K. Emite 1.050 lm con tan sólo 9w. IRC (>80). Apertura: 220º. Medidas: Ø60x108mm.. Incluso accesorio, pequeño material, mano de obra de instalación y pruebas.

| Código | Ud | Descripción | Rendimiento | Precio | Importe |
|---|---|---|---|---|---|
| D7000027145 |  | CELER LAMPARA LED E27 A60 MATE 9W 4000K 220º C4 (material) | 1 | 3.11 | 3.11 |
| DECO977000027145 |  | ECOTASA - CELER LAMPARA LED E27 A60 MATE 9W 4000K 220º C4 (material) | 1 | 0 | 0.00 |
| D%N00010100 | % | Medios auxiliares | 1 % | 3.11 | 0.03 |
| D8989898003 |  | MANO DE OBRA OFICIAL 1ª | 0.15 | 28 | 4.20 |
| D%N00020300 | % | Costes indirectos | 3 % | 7.34 | 0.22 |
|  |  | Total |  |  | 7.56 |

**U977000027146** CELER LAMPARA LED E27 A60 MATE 9W 5000K 220º C4
Precio: 7.56
Suministro e instalación de lámpara E27 tipo pera (A60) marca Celer modelo Ampled A60. Temperatura de color 5.000K. Emite 1.050 lm con tan sólo 9w. IRC (>80). Apertura: 220º. Medidas: Ø60x108mm.. Incluso accesorio, pequeño material, mano de obra de instalación y pruebas.

| Código | Ud | Descripción | Rendimiento | Precio | Importe |
|---|---|---|---|---|---|
| D7000027146 |  | CELER LAMPARA LED E27 A60 MATE 9W 5000K 220º C4 (material) | 1 | 3.11 | 3.11 |
| DECO977000027146 |  | ECOTASA - CELER LAMPARA LED E27 A60 MATE 9W 5000K 220º C4 (material) | 1 | 0 | 0.00 |
| D%N00010100 | % | Medios auxiliares | 1 % | 3.11 | 0.03 |
| D8989898003 |  | MANO DE OBRA OFICIAL 1ª | 0.15 | 28 | 4.20 |
| D%N00020300 | % | Costes indirectos | 3 % | 7.34 | 0.22 |
|  |  | Total |  |  | 7.56 |

**U977000027150** CELER LAMPARA AMPLED OPAL E27 A60 12W 3000K 1500LM
Precio: 8.34
Suministro e instalación de lámpara E27 tipo pera (A60) marca Celer modelo Ampled A60 de 12W. Temperatura de color 3.000K. Emite 1.500lm. IRC>80. Apertura: 230º. Medidas: Ø60x119mm.. Incluso accesorio, pequeño material, mano de obra de instalación y pruebas.

| Código | Ud | Descripción | Rendimiento | Precio | Importe |
|---|---|---|---|---|---|
| D7000027150 |  | CELER LAMPARA AMPLED OPAL E27 A60 12W 3000K 1500LM (material) | 1 | 3.861 | 3.86 |
| DECO977000027150 |  | ECOTASA - CELER LAMPARA AMPLED OPAL E27 A60 12W 3000K 1500LM (material) | 1 | 0 | 0.00 |
| D%N00010100 | % | Medios auxiliares | 1 % | 3.86 | 0.04 |
| D8989898003 |  | MANO DE OBRA OFICIAL 1ª | 0.15 | 28 | 4.20 |
| D%N00020300 | % | Costes indirectos | 3 % | 8.10 | 0.24 |
|  |  | Total |  |  | 8.34 |

**U977000027151** CELER LAMPARA AMPLED OPAL E27 A60 12W 4000K 1500LM
Precio: 8.34
Suministro e instalación de lámpara E27 tipo pera (A60) marca Celer modelo Ampled A60 de 12W. Temperatura de color 4.000K. Emite 1.500lm. IRC>80. Apertura: 230º. Medidas: Ø60x119mm.. Incluso accesorio, pequeño material, mano de obra de instalación y pruebas.

| Código | Ud | Descripción | Rendimiento | Precio | Importe |
|---|---|---|---|---|---|
| D7000027151 |  | CELER LAMPARA AMPLED OPAL E27 A60 12W 4000K 1500LM (material) | 1 | 3.861 | 3.86 |
| DECO977000027151 |  | ECOTASA - CELER LAMPARA AMPLED OPAL E27 A60 12W 4000K 1500LM (material) | 1 | 0 | 0.00 |
| D%N00010100 | % | Medios auxiliares | 1 % | 3.86 | 0.04 |
| D8989898003 |  | MANO DE OBRA OFICIAL 1ª | 0.15 | 28 | 4.20 |
| D%N00020300 | % | Costes indirectos | 3 % | 8.10 | 0.24 |
|  |  | Total |  |  | 8.34 |

**U977000027999** CELER LAMPARA AMPLED OPAL E27 A60 REGULABLE 5W 6500K
Precio: 7.78
Suministro e instalación de lámpara regulable E27 Celer de tipo pera (A60) con difusor opal. Modelo AmpLED A60 opal regulable. Está equipada con LED EPISTAR de elevada eficiencia al emitir 475 lm con tan sólo 5w. Su luz es fría (6.500K) y tiene elevado IRC (>80). Ángulo de 230º. Regulable.. Incluso accesorio, pequeño material, mano de obra de instalación y pruebas.

| Código | Ud | Descripción | Rendimiento | Precio | Importe |
|---|---|---|---|---|---|
| D7000027073 |  | CELER LAMPARA AMPLED OPAL E27 A60 REGULABLE 5W 6500K | 1 | 3.315 | 3.32 |
| DECO977000027999 |  | ECOTASA - CELER LAMPARA AMPLED OPAL E27 A60 REGULABLE 5W 650 (material) | 1 | 0 | 0.00 |
| D%N00010100 | % | Medios auxiliares | 1 % | 3.32 | 0.03 |
| D8989898003 |  | MANO DE OBRA OFICIAL 1ª | 0.15 | 28 | 4.20 |
| D%N00020300 | % | Costes indirectos | 3 % | 7.55 | 0.23 |
|  |  | Total |  |  | 7.78 |

### 977000080 LÁMPARAS LED G9, G4, RS7

**U977000080032** CELER LAMPARA LED G9 BIPIN 3.5W 200-240V 3000K C2
Precio: 9.53
Suministro e instalación de lámpara BIPIN LED Celer. Lámpara tipo High Power (3,5W) que Flujo útil 380lm con un ángulo de apertura de 300º, IRC>80 y 3000K. Alimentación 230V, con base de conexión G9. Fabricada con LED EPISTAR.. Incluso accesorio, pequeño material, mano de obra de instalación y pruebas.

| Código | Ud | Descripción | Rendimiento | Precio | Importe |
|---|---|---|---|---|---|
| D7000080032 |  | CELER LAMPARA LED G9 BIPIN 3.5W 200-240V 3000K C2 (material) | 1 | 4.998 | 5.00 |
| DECO977000080032 |  | ECOTASA - CELER LAMPARA LED G9 BIPIN 3.5W 200-240V 3000K C2 (material) | 1 | 0 | 0.00 |
| D%N00010100 | % | Medios auxiliares | 1 % | 5.00 | 0.05 |
| D8989898003 |  | MANO DE OBRA OFICIAL 1ª | 0.15 | 28 | 4.20 |
| D%N00020300 | % | Costes indirectos | 3 % | 9.25 | 0.28 |
|  |  | Total |  |  | 9.53 |

**U977000080033** CELER LAMPARA LED G9 BIPIN 3.5W 200-240V 4000K C2
Precio: 9.53
Suministro e instalación de lámpara BIPIN LED Celer. Lámpara tipo High Power (3,5W) que Flujo útil 380lm con un ángulo de apertura de 300º, IRC>80 y 4000K. Alimentación 230V, con base de conexión G9. Fabricada con LED EPISTAR.. Incluso accesorio, pequeño material, mano de obra de instalación y pruebas.

| Código | Ud | Descripción | Rendimiento | Precio | Importe |
|---|---|---|---|---|---|
| D7000080033 |  | CELER LAMPARA LED G9 BIPIN 3.5W 200-240V 4000K C2 (material) | 1 | 4.998 | 5.00 |
| DECO977000080033 |  | ECOTASA - CELER LAMPARA LED G9 BIPIN 3.5W 200-240V 4000K C2 (material) | 1 | 0 | 0.00 |
| D%N00010100 | % | Medios auxiliares | 1 % | 5.00 | 0.05 |
| D8989898003 |  | MANO DE OBRA OFICIAL 1ª | 0.15 | 28 | 4.20 |
| D%N00020300 | % | Costes indirectos | 3 % | 9.25 | 0.28 |
|  |  | Total |  |  | 9.53 |

**U977000080034** CELER LAMPARA LED G9 BIPIN 3.5W 200-240V 2700K C2
Precio: 9.53
Suministro e instalación de lámpara BIPIN LED Celer. Lámpara tipo High Power (3,5W) que Flujo útil 330lm con un ángulo de apertura de 300º, IRC>80 y 2700K. Alimentación 230V, con base de conexión G9. Fabricada con LED EPISTAR.. Incluso accesorio, pequeño material, mano de obra de instalación y pruebas.

| Código | Ud | Descripción | Rendimiento | Precio | Importe |
|---|---|---|---|---|---|
| D7000080034 |  | CELER LAMPARA LED G9 BIPIN 3.5W 200-240V 2700K C2 (material) | 1 | 4.998 | 5.00 |
| DECO977000080034 |  | ECOTASA - CELER LAMPARA LED G9 BIPIN 3.5W 200-240V 2700K C2 (material) | 1 | 0 | 0.00 |
| D%N00010100 | % | Medios auxiliares | 1 % | 5.00 | 0.05 |
| D8989898003 |  | MANO DE OBRA OFICIAL 1ª | 0.15 | 28 | 4.20 |
| D%N00020300 | % | Costes indirectos | 3 % | 9.25 | 0.28 |
|  |  | Total |  |  | 9.53 |

**U977000080035** CELER LAMPARA LED BIPIN G4 1,2W 100LM 12V 3000K C2
Precio: 7.79
Suministro e instalación de lámpara BIPIN LED Celer. Lámpara tipo High Power (1,2W) que Flujo útil 100lm con un ángulo de apertura de 360º, IRC>80 y 3000K. Conexión a baja tensión (12V) con base de conexión G4. Fabricada con LED EPISTAR.. Incluso accesorio, pequeño material, mano de obra de instalación y pruebas.

| Código | Ud | Descripción | Rendimiento | Precio | Importe |
|---|---|---|---|---|---|
| D7000080035 |  | CELER LAMPARA LED BIPIN G4 1,2W 100LM 12V 3000K C2 (material) | 1 | 3.325 | 3.33 |
| DECO977000080035 |  | ECOTASA - CELER LAMPARA LED BIPIN G4 1,2W 100LM 12V 3000K C2 (material) | 1 | 0 | 0.00 |
| D%N00010100 | % | Medios auxiliares | 1 % | 3.33 | 0.03 |
| D8989898003 |  | MANO DE OBRA OFICIAL 1ª | 0.15 | 28 | 4.20 |
| D%N00020300 | % | Costes indirectos | 3 % | 7.56 | 0.23 |
|  |  | Total |  |  | 7.79 |

**U977000080041** CELER LAMPARA R7S 78MM LED 5W 3000K 500LM
Precio: 13.7
Suministro e instalación de lámpara reflectora R7S LED Celer. De 5W y 3000K. Flujo útil 500lm con un agulo de apertura de 360º. IRC>80. Alimentación: 230V con base de conexión R7S. Fabricada con LED EPISTAR. Temperatura de trabajo: -20 a 40ºC. Medidas: Ø23,5x78mm. Incluso accesorio, pequeño material, mano de obra de instalación y pruebas.

| Código | Ud | Descripción | Rendimiento | Precio | Importe |
|---|---|---|---|---|---|
| D7000080041 |  | CELER LAMPARA R7S 78MM LED 5W 3000K 500LM (material) | 1 | 9.012 | 9.01 |
| DECO977000080041 |  | ECOTASA - CELER LAMPARA R7S 78MM LED 5W 3000K 500LM (material) | 1 | 0 | 0.00 |
| D%N00010100 | % | Medios auxiliares | 1 % | 9.01 | 0.09 |
| D8989898003 |  | MANO DE OBRA OFICIAL 1ª | 0.15 | 28 | 4.20 |
| D%N00020300 | % | Costes indirectos | 3 % | 13.30 | 0.40 |
|  |  | Total |  |  | 13.7 |

**U977000080042** CELER LAMPARA R7S 78MM LED 5W 4000K 500LM
Precio: 13.7
Suministro e instalación de lámpara reflectora R7S LED Celer. De 5W y 4000K. Flujo útil 500lm con un agulo de apertura de 360º. IRC>80. Alimentación: 230V con base de conexión R7S. Fabricada con LED EPISTAR. Temperatura de trabajo: -20 a 40ºC. Medidas: Ø23,5x78mm. Incluso accesorio, pequeño material, mano de obra de instalación y pruebas.

| Código | Ud | Descripción | Rendimiento | Precio | Importe |
|---|---|---|---|---|---|
| D7000080042 |  | CELER LAMPARA R7S 78MM LED 5W 4000K 500LM (material) | 1 | 9.012 | 9.01 |
| DECO977000080042 |  | ECOTASA - CELER LAMPARA R7S 78MM LED 5W 4000K 500LM (material) | 1 | 0 | 0.00 |
| D%N00010100 | % | Medios auxiliares | 1 % | 9.01 | 0.09 |
| D8989898003 |  | MANO DE OBRA OFICIAL 1ª | 0.15 | 28 | 4.20 |
| D%N00020300 | % | Costes indirectos | 3 % | 13.30 | 0.40 |
|  |  | Total |  |  | 13.7 |

**U977000080051** CELER LAMPARA R7S 114MM LED 12W 3000K 1200LM
Precio: 18.95
Suministro e instalación de lámpara reflectora R7S LED Celer. De 12W y 3000K. Flujo útil 1.200lm con un agulo de apertura de 360º. IRC>80. Alimentación: 230V con base de conexión R7S. Fabricada con LED EPISTAR. Temperatura de trabajo: -20 a 40ºC. Medidas: Ø28x118mm. Incluso accesorio, pequeño material, mano de obra de instalación y pruebas.

| Código | Ud | Descripción | Rendimiento | Precio | Importe |
|---|---|---|---|---|---|
| D7000080051 |  | CELER LAMPARA R7S 114MM LED 12W 3000K 1200LM (material) | 1 | 14.059 | 14.06 |
| DECO977000080051 |  | ECOTASA - CELER LAMPARA R7S 114MM LED 12W 3000K 1200LM (material) | 1 | 0 | 0.00 |
| D%N00010100 | % | Medios auxiliares | 1 % | 14.06 | 0.14 |
| D8989898003 |  | MANO DE OBRA OFICIAL 1ª | 0.15 | 28 | 4.20 |
| D%N00020300 | % | Costes indirectos | 3 % | 18.40 | 0.55 |
|  |  | Total |  |  | 18.95 |

**U977000080052** CELER LAMPARA R7S 114MM LED 12W 4000K 1200LM
Precio: 18.95
Suministro e instalación de lámpara reflectora R7S LED Celer. De 12W y 4000K. Flujo útil 1.200lm con un agulo de apertura de 360º. IRC>80. Alimentación: 230V con base de conexión R7S. Fabricada con LED EPISTAR. Temperatura de trabajo: -20 a 40ºC. Medidas: Ø28x118mm. Incluso accesorio, pequeño material, mano de obra de instalación y pruebas.

| Código | Ud | Descripción | Rendimiento | Precio | Importe |
|---|---|---|---|---|---|
| D7000080052 |  | CELER LAMPARA R7S 114MM LED 12W 4000K 1200LM (material) | 1 | 14.059 | 14.06 |
| DECO977000080052 |  | ECOTASA - CELER LAMPARA R7S 114MM LED 12W 4000K 1200LM (material) | 1 | 0 | 0.00 |
| D%N00010100 | % | Medios auxiliares | 1 % | 14.06 | 0.14 |
| D8989898003 |  | MANO DE OBRA OFICIAL 1ª | 0.15 | 28 | 4.20 |
| D%N00020300 | % | Costes indirectos | 3 % | 18.40 | 0.55 |
|  |  | Total |  |  | 18.95 |

## 97710T TIRAS LED (04/03/2025)

### 977100035 TIRAS DE LED IP20

**U977100035198** CELER ML TIRA 80LED/M IP20 2700K 4,8W/M 24V CORTE MEDIDA C4
Precio: 13.98
Suministro e instalación de tira LED IP20 al corte Blancamarca Celer de 4,8W/m. Temperatura de color 2.700K (blanco cálido), Flujo útil 730lm/m. Medidas 10mm de ancho y 1,5mm de alto. Tirada máxima 15 metros. Alimentada a 24V, regulable, IRC>80, ángulo de apertura 120º, Índice de protección IP20. Tira LED profesional para iluminación lineal y montaje en interiores, producto versatil que se selecciona la longitud que se necesita, sin recortes ni desperdicio. Puede cortarse cada 10cm.. Incluso accesorio, pequeño material, mano de obra de instalación y pruebas.

| Código | Ud | Descripción | Rendimiento | Precio | Importe |
|---|---|---|---|---|---|
| D7100035198 |  | CELER ML TIRA 80LED/M IP20 2700K 4,8W/M 24V CORTE MEDIDA C4 (material) | 1 | 6.5 | 6.50 |
| DECO977100035198 |  | ECOTASA - CELER ML TIRA 80LED/M IP20 2700K 4,8W/M 24V CORTE (material) | 1 | 0 | 0.00 |
| D%N00010100 | % | Medios auxiliares | 1 % | 6.50 | 0.07 |
| D8989898003 |  | MANO DE OBRA OFICIAL 1ª | 0.25 | 28 | 7.00 |
| D%N00020300 | % | Costes indirectos | 3 % | 13.57 | 0.41 |
|  |  | Total |  |  | 13.98 |

**U977100035199** CELER ML TIRA 80LED/M IP20 3000K 4,8W/M 24V CORTE MEDIDA C4
Precio: 13.98
Suministro e instalación de tira LED IP20 al corte Blancamarca Celer de 4,8W/m. Temperatura de color 3.000K (blanco cálido), Flujo útil 750lm/m. Medidas 10mm de ancho y 1,5mm de alto. Tirada máxima 15 metros. Alimentada a 24V, regulable, IRC>80, ángulo de apertura 120º, Índice de protección IP20. Tira LED profesional para iluminación lineal y montaje en interiores, producto versatil que se selecciona la longitud que se necesita, sin recortes ni desperdicio. Puede cortarse cada 10cm.. Incluso accesorio, pequeño material, mano de obra de instalación y pruebas.

| Código | Ud | Descripción | Rendimiento | Precio | Importe |
|---|---|---|---|---|---|
| D7100035199 |  | CELER ML TIRA 80LED/M IP20 3000K 4,8W/M 24V CORTE MEDIDA C4 (material) | 1 | 6.5 | 6.50 |
| DECO977100035199 |  | ECOTASA - CELER ML TIRA 80LED/M IP20 3000K 4,8W/M 24V CORTE (material) | 1 | 0 | 0.00 |
| D%N00010100 | % | Medios auxiliares | 1 % | 6.50 | 0.07 |
| D8989898003 |  | MANO DE OBRA OFICIAL 1ª | 0.25 | 28 | 7.00 |
| D%N00020300 | % | Costes indirectos | 3 % | 13.57 | 0.41 |
|  |  | Total |  |  | 13.98 |

**U977100035205** CELER ML TIRA 80LED/M IP20 4000K 4,8W/M 24V CORTE MEDIDA C4
Precio: 13.98
Suministro e instalación de tira LED IP20 al corte Blancamarca Celer de 4,8W/m. Temperatura de color 4.000K (blanco neutro), Flujo útil 800lm/m. Medidas 10mm de ancho y 1,5mm de alto. Tirada máxima 15 metros. Alimentada a 24V, regulable, IRC>80, ángulo de apertura 120º, Índice de protección IP20. Tira LED profesional para iluminación lineal y montaje en interiores, producto versatil que se selecciona la longitud que se necesita, sin recortes ni desperdicio. Puede cortarse cada 10cm.. Incluso accesorio, pequeño material, mano de obra de instalación y pruebas.

| Código | Ud | Descripción | Rendimiento | Precio | Importe |
|---|---|---|---|---|---|
| D7100035205 |  | CELER ML TIRA 80LED/M IP20 4000K 4,8W/M 24V CORTE MEDIDA C4 (material) | 1 | 6.5 | 6.50 |
| DECO977100035205 |  | ECOTASA - CELER ML TIRA 80LED/M IP20 4000K 4,8W/M 24V CORTE (material) | 1 | 0 | 0.00 |
| D%N00010100 | % | Medios auxiliares | 1 % | 6.50 | 0.07 |
| D8989898003 |  | MANO DE OBRA OFICIAL 1ª | 0.25 | 28 | 7.00 |
| D%N00020300 | % | Costes indirectos | 3 % | 13.57 | 0.41 |
|  |  | Total |  |  | 13.98 |

**U977100035206** CELER ML TIRA 80LED/M IP20 5500K 4,8W/M 24V CORTE MEDIDA C4
Precio: 13.98
Suministro e instalación de tira LED IP20 al corte Blancamarca Celer de 4,8W/m. Temperatura de color 5.500K (blanco frío), Flujo útil 800lm/m. Medidas 10mm de ancho y 1,5mm de alto. Tirada máxima 15 metros. Alimentada a 24V, regulable, IRC>80, ángulo de apertura 120º, Índice de protección IP20. Tira LED profesional para iluminación lineal y montaje en interiores, producto versatil que se selecciona la longitud que se necesita, sin recortes ni desperdicio. Puede cortarse cada 10cm.. Incluso accesorio, pequeño material, mano de obra de instalación y pruebas.

| Código | Ud | Descripción | Rendimiento | Precio | Importe |
|---|---|---|---|---|---|
| D7100035206 |  | CELER ML TIRA 80LED/M IP20 5500K 4,8W/M 24V CORTE MEDIDA C4 (material) | 1 | 6.5 | 6.50 |
| DECO977100035206 |  | ECOTASA - CELER ML TIRA 80LED/M IP20 5500K 4,8W/M 24V CORTE (material) | 1 | 0 | 0.00 |
| D%N00010100 | % | Medios auxiliares | 1 % | 6.50 | 0.07 |
| D8989898003 |  | MANO DE OBRA OFICIAL 1ª | 0.25 | 28 | 7.00 |
| D%N00020300 | % | Costes indirectos | 3 % | 13.57 | 0.41 |
|  |  | Total |  |  | 13.98 |

**U977100035190** CELER ML TIRA 128LED/M IP20 2700K 10W/M 24V CORTE MEDIDA C4
Precio: 15.48
Suministro e instalación de tira LED IP20 al corte Blancamarca Celer de 10W/m. Temperatura de color 2.700K (blanco cálido), Flujo útil 1.580lm/m. Medidas 10mm de ancho y 1,5mm de alto. Tirada máxima 10 metros. Alimentada a 24V, regulable, IRC>80, ángulo de apertura 120º, Índice de protección IP20. Tira LED profesional para iluminación lineal y montaje en interiores, producto versatil que se selecciona la longitud que se necesita, sin recortes ni desperdicio. Puede cortarse cada 6cm.. Incluso accesorio, pequeño material, mano de obra de instalación y pruebas.

| Código | Ud | Descripción | Rendimiento | Precio | Importe |
|---|---|---|---|---|---|
| D7100035190 |  | CELER ML TIRA 128LED/M IP20 2700K 10W/M 24V CORTE MEDIDA C4 (material) | 1 | 7.95 | 7.95 |
| DECO977100035190 |  | ECOTASA - CELER ML TIRA 128LED/M IP20 2700K 10W/M 24V CORTE (material) | 1 | 0 | 0.00 |
| D%N00010100 | % | Medios auxiliares | 1 % | 7.95 | 0.08 |
| D8989898003 |  | MANO DE OBRA OFICIAL 1ª | 0.25 | 28 | 7.00 |
| D%N00020300 | % | Costes indirectos | 3 % | 15.03 | 0.45 |
|  |  | Total |  |  | 15.48 |

**U977100035191** CELER ML TIRA 128LED/M IP20 3000K 10W/M 24V CORTE MEDIDA C4
Precio: 15.48
Suministro e instalación de tira LED IP20 al corte Blancamarca Celer de 10W/m. Temperatura de color 3.000K (blanco cálido), Flujo útil 1.600lm/m. Medidas 10mm de ancho y 1,5mm de alto. Tirada máxima 10 metros. Alimentada a 24V, regulable, IRC>80, ángulo de apertura 120º, Índice de protección IP20. Tira LED profesional para iluminación lineal y montaje en interiores, producto versatil que se selecciona la longitud que se necesita, sin recortes ni desperdicio. Puede cortarse cada 6cm.. Incluso accesorio, pequeño material, mano de obra de instalación y pruebas.

| Código | Ud | Descripción | Rendimiento | Precio | Importe |
|---|---|---|---|---|---|
| D7100035191 |  | CELER ML TIRA 128LED/M IP20 3000K 10W/M 24V CORTE MEDIDA C4 (material) | 1 | 7.95 | 7.95 |
| DECO977100035191 |  | ECOTASA - CELER ML TIRA 128LED/M IP20 3000K 10W/M 24V CORTE (material) | 1 | 0 | 0.00 |
| D%N00010100 | % | Medios auxiliares | 1 % | 7.95 | 0.08 |
| D8989898003 |  | MANO DE OBRA OFICIAL 1ª | 0.25 | 28 | 7.00 |
| D%N00020300 | % | Costes indirectos | 3 % | 15.03 | 0.45 |
|  |  | Total |  |  | 15.48 |

**U977100035192** CELER ML TIRA 128LED/M IP20 4000K 10W/M 24V CORTE MEDIDA C4
Precio: 15.48
Suministro e instalación de tira LED IP20 al corte Blancamarca Celer de 10W/m. Temperatura de color 4.000K (blanco neutro), Flujo útil 1.700lm/m. Medidas 10mm de ancho y 1,5mm de alto. Tirada máxima 10 metros. Alimentada a 24V, regulable, IRC>80, ángulo de apertura 120º, Índice de protección IP20. Tira LED profesional para iluminación lineal y montaje en interiores, producto versatil que se selecciona la longitud que se necesita, sin recortes ni desperdicio. Puede cortarse cada 6cm.. Incluso accesorio, pequeño material, mano de obra de instalación y pruebas.

| Código | Ud | Descripción | Rendimiento | Precio | Importe |
|---|---|---|---|---|---|
| D7100035192 |  | CELER ML TIRA 128LED/M IP20 4000K 10W/M 24V CORTE MEDIDA C4 (material) | 1 | 7.95 | 7.95 |
| DECO977100035192 |  | ECOTASA - CELER ML TIRA 128LED/M IP20 4000K 10W/M 24V CORTE (material) | 1 | 0 | 0.00 |
| D%N00010100 | % | Medios auxiliares | 1 % | 7.95 | 0.08 |
| D8989898003 |  | MANO DE OBRA OFICIAL 1ª | 0.25 | 28 | 7.00 |
| D%N00020300 | % | Costes indirectos | 3 % | 15.03 | 0.45 |
|  |  | Total |  |  | 15.48 |

**U977100035193** CELER ML TIRA 128LED/M IP20 5500K 10W/M 24V CORTE MEDIDA C4
Precio: 15.48
Suministro e instalación de tira LED IP20 al corte Blancamarca Celer de 10W/m. Temperatura de color 5.500K (blanco frío), Flujo útil 1.700lm/m. Medidas 10mm de ancho y 1,5mm de alto. Tirada máxima 10 metros. Alimentada a 24V, regulable, IRC>80, ángulo de apertura 120º, Índice de protección IP20. Tira LED profesional para iluminación lineal y montaje en interiores, producto versatil que se selecciona la longitud que se necesita, sin recortes ni desperdicio. Puede cortarse cada 6cm.. Incluso accesorio, pequeño material, mano de obra de instalación y pruebas.

| Código | Ud | Descripción | Rendimiento | Precio | Importe |
|---|---|---|---|---|---|
| D7100035193 |  | CELER ML TIRA 128LED/M IP20 5500K 10W/M 24V CORTE MEDIDA C4 (material) | 1 | 7.95 | 7.95 |
| DECO977100035193 |  | ECOTASA - CELER ML TIRA 128LED/M IP20 5500K 10W/M 24V CORTE (material) | 1 | 0 | 0.00 |
| D%N00010100 | % | Medios auxiliares | 1 % | 7.95 | 0.08 |
| D8989898003 |  | MANO DE OBRA OFICIAL 1ª | 0.25 | 28 | 7.00 |
| D%N00020300 | % | Costes indirectos | 3 % | 15.03 | 0.45 |
|  |  | Total |  |  | 15.48 |

**U977100035194** CELER ML TIRA 200LED/M IP20 2700K 15W/M 24V CORTE MEDIDA C4
Precio: 20.05
Suministro e instalación de tira LED IP20 al corte Blancamarca Celer de 15W/m. Temperatura de color 2.700K (blanco cálido), Flujo útil 2.550lm/m. Medidas 10mm de ancho y 1,5mm de alto. Tirada máxima 7 metros. Alimentada a 24V, regulable, IRC>80, ángulo de apertura 120º, Índice de protección IP20. Tira LED profesional para iluminación lineal y montaje en interiores, producto versatil que se selecciona la longitud que se necesita, sin recortes ni desperdicio. Puede cortarse cada 4cm.. Incluso accesorio, pequeño material, mano de obra de instalación y pruebas.

| Código | Ud | Descripción | Rendimiento | Precio | Importe |
|---|---|---|---|---|---|
| D7100035194 |  | CELER ML TIRA 200LED/M IP20 2700K 15W/M 24V CORTE MEDIDA C4 (material) | 1 | 12.35 | 12.35 |
| DECO977100035194 |  | ECOTASA - CELER ML TIRA 200LED/M IP20 2700K 15W/M 24V CORTE (material) | 1 | 0 | 0.00 |
| D%N00010100 | % | Medios auxiliares | 1 % | 12.35 | 0.12 |
| D8989898003 |  | MANO DE OBRA OFICIAL 1ª | 0.25 | 28 | 7.00 |
| D%N00020300 | % | Costes indirectos | 3 % | 19.47 | 0.58 |
|  |  | Total |  |  | 20.05 |

**U977100035195** CELER ML TIRA 200LED/M IP20 3000K 15W/M 24V CORTE MEDIDA C4
Precio: 20.05
Suministro e instalación de tira LED IP20 al corte Blancamarca Celer de 15W/m. Temperatura de color 3.000K (blanco cálido), Flujo útil 2.600lm/m. Medidas 10mm de ancho y 1,5mm de alto. Tirada máxima 7 metros. Alimentada a 24V, regulable, IRC>80, ángulo de apertura 120º, Índice de protección IP20. Tira LED profesional para iluminación lineal y montaje en interiores, producto versatil que se selecciona la longitud que se necesita, sin recortes ni desperdicio. Puede cortarse cada 4cm.. Incluso accesorio, pequeño material, mano de obra de instalación y pruebas.

| Código | Ud | Descripción | Rendimiento | Precio | Importe |
|---|---|---|---|---|---|
| D7100035195 |  | CELER ML TIRA 200LED/M IP20 3000K 15W/M 24V CORTE MEDIDA C4 (material) | 1 | 12.35 | 12.35 |
| DECO977100035195 |  | ECOTASA - CELER ML TIRA 200LED/M IP20 3000K 15W/M 24V CORTE (material) | 1 | 0 | 0.00 |
| D%N00010100 | % | Medios auxiliares | 1 % | 12.35 | 0.12 |
| D8989898003 |  | MANO DE OBRA OFICIAL 1ª | 0.25 | 28 | 7.00 |
| D%N00020300 | % | Costes indirectos | 3 % | 19.47 | 0.58 |
|  |  | Total |  |  | 20.05 |

**U977100035196** CELER ML TIRA 200LED/M IP20 4000K 15W/M 24V CORTE MEDIDA C4
Precio: 20.05
Suministro e instalación de tira LED IP20 al corte Blancamarca Celer de 15W/m. Temperatura de color 4.000K (blanco neutro), Flujo útil 2.750lm/m. Medidas 10mm de ancho y 1,5mm de alto. Tirada máxima 7 metros. Alimentada a 24V, regulable, IRC>80, ángulo de apertura 120º, Índice de protección IP20. Tira LED profesional para iluminación lineal y montaje en interiores, producto versatil que se selecciona la longitud que se necesita, sin recortes ni desperdicio. Puede cortarse cada 4cm.. Incluso accesorio, pequeño material, mano de obra de instalación y pruebas.

| Código | Ud | Descripción | Rendimiento | Precio | Importe |
|---|---|---|---|---|---|
| D7100035196 |  | CELER ML TIRA 200LED/M IP20 4000K 15W/M 24V CORTE MEDIDA C4 (material) | 1 | 12.35 | 12.35 |
| DECO977100035196 |  | ECOTASA - CELER ML TIRA 200LED/M IP20 4000K 15W/M 24V CORTE (material) | 1 | 0 | 0.00 |
| D%N00010100 | % | Medios auxiliares | 1 % | 12.35 | 0.12 |
| D8989898003 |  | MANO DE OBRA OFICIAL 1ª | 0.25 | 28 | 7.00 |
| D%N00020300 | % | Costes indirectos | 3 % | 19.47 | 0.58 |
|  |  | Total |  |  | 20.05 |

**U977100035197** CELER ML TIRA 200LED/M IP20 5500K 15W/M 24V CORTE MEDIDA C4
Precio: 20.05
Suministro e instalación de tira LED IP20 al corte Blancamarca Celer de 15W/m. Temperatura de color 5.500K (blanco frío), Flujo útil 2.900lm/m. Medidas 10mm de ancho y 1,5mm de alto. Tirada máxima 7 metros. Alimentada a 24V, regulable, IRC>80, ángulo de apertura 120º, Índice de protección IP20. Tira LED profesional para iluminación lineal y montaje en interiores, producto versatil que se selecciona la longitud que se necesita, sin recortes ni desperdicio. Puede cortarse cada 4cm.. Incluso accesorio, pequeño material, mano de obra de instalación y pruebas.

| Código | Ud | Descripción | Rendimiento | Precio | Importe |
|---|---|---|---|---|---|
| D7100035197 |  | CELER ML TIRA 200LED/M IP20 5500K 15W/M 24V CORTE MEDIDA C4 (material) | 1 | 12.35 | 12.35 |
| DECO977100035197 |  | ECOTASA - CELER ML TIRA 200LED/M IP20 5500K 15W/M 24V CORTE (material) | 1 | 0 | 0.00 |
| D%N00010100 | % | Medios auxiliares | 1 % | 12.35 | 0.12 |
| D8989898003 |  | MANO DE OBRA OFICIAL 1ª | 0.25 | 28 | 7.00 |
| D%N00020300 | % | Costes indirectos | 3 % | 19.47 | 0.58 |
|  |  | Total |  |  | 20.05 |

**U977100035170** CELER ML TIRA LED COB 2700K 5W/M 24V IP20 CORTE A MEDIDA
Precio: 20.7
Suministro e instalación de tira LED COB al corte marca Celer de 5W/m. Temperatura de color 2.700K. Flujo útil 500lm/m. De 10mm de ancho. Alimentada a 24V, regulable, IRC90, ángulo de apertura 120º, Índice de protección IP20. Tira LED profesional para iluminación lineal y montaje en interiores, producto versatil que se selecciona la longitud que se necesita, sin recortes ni desperdicio. Puede cortarse cada 6.25cm. Tirada máxima 5 metros.. Incluso accesorio, pequeño material, mano de obra de instalación y pruebas.

| Código | Ud | Descripción | Rendimiento | Precio | Importe |
|---|---|---|---|---|---|
| D7100035170 |  | CELER ML TIRA LED COB 2700K 5W/M 24V IP20 CORTE A MEDIDA (material) | 1 | 12.968 | 12.97 |
| D%N00010100 | % | Medios auxiliares | 1 % | 12.97 | 0.13 |
| D8989898003 |  | MANO DE OBRA OFICIAL 1ª | 0.25 | 28 | 7.00 |
| D%N00020300 | % | Costes indirectos | 3 % | 20.10 | 0.60 |
|  |  | Total |  |  | 20.7 |

**U977100035174** CELER ML TIRA LED COB 3000K 5W/M 24V IP20 CORTE A MEDIDA
Precio: 20.7
Suministro e instalación de tira LED COB al corte marca Celer de 5W/m. Temperatura de color 3.000K. Flujo útil 500lm/m. De 10mm de ancho. Alimentada a 24V, regulable, IRC90, ángulo de apertura 120º, Índice de protección IP20. Tira LED profesional para iluminación lineal y montaje en interiores, producto versatil que se selecciona la longitud que se necesita, sin recortes ni desperdicio. Puede cortarse cada 6.25cm. Tirada máxima 5 metros.. Incluso accesorio, pequeño material, mano de obra de instalación y pruebas.

| Código | Ud | Descripción | Rendimiento | Precio | Importe |
|---|---|---|---|---|---|
| D7100035174 |  | CELER ML TIRA LED COB 3000K 5W/M 24V IP20 CORTE A MEDIDA (material) | 1 | 12.968 | 12.97 |
| D%N00010100 | % | Medios auxiliares | 1 % | 12.97 | 0.13 |
| D8989898003 |  | MANO DE OBRA OFICIAL 1ª | 0.25 | 28 | 7.00 |
| D%N00020300 | % | Costes indirectos | 3 % | 20.10 | 0.60 |
|  |  | Total |  |  | 20.7 |

**U977100035175** CELER ML TIRA LED COB 4000K 5W/M 24V IP20 CORTE A MEDIDA
Precio: 20.7
Suministro e instalación de tira LED COB al corte marca Celer de 5W/m. Temperatura de color 4.000K. Flujo útil 550lm/m. De 10mm de ancho. Alimentada a 24V, regulable, IRC90, ángulo de apertura 120º, Índice de protección IP20. Tira LED profesional para iluminación lineal y montaje en interiores, producto versatil que se selecciona la longitud que se necesita, sin recortes ni desperdicio. Puede cortarse cada 6.25cm. Tirada máxima 5 metros.. Incluso accesorio, pequeño material, mano de obra de instalación y pruebas.

| Código | Ud | Descripción | Rendimiento | Precio | Importe |
|---|---|---|---|---|---|
| D7100035175 |  | CELER ML TIRA LED COB 4000K 5W/M 24V IP20 CORTE A MEDIDA (material) | 1 | 12.968 | 12.97 |
| D%N00010100 | % | Medios auxiliares | 1 % | 12.97 | 0.13 |
| D8989898003 |  | MANO DE OBRA OFICIAL 1ª | 0.25 | 28 | 7.00 |
| D%N00020300 | % | Costes indirectos | 3 % | 20.10 | 0.60 |
|  |  | Total |  |  | 20.7 |

**U977100035176** CELER ML TIRA LED COB 5500K 5W/M 24V IP20 CORTE A MEDIDA
Precio: 20.7
Suministro e instalación de tira LED COB al corte marca Celer de 5W/m. Temperatura de color 5.500K. Flujo útil 575lm/m. De 10mm de ancho. Alimentada a 24V, regulable, IRC90, ángulo de apertura 120º, Índice de protección IP20. Tira LED profesional para iluminación lineal y montaje en interiores, producto versatil que se selecciona la longitud que se necesita, sin recortes ni desperdicio. Puede cortarse cada 6.25cm. Tirada máxima 5 metros.. Incluso accesorio, pequeño material, mano de obra de instalación y pruebas.

| Código | Ud | Descripción | Rendimiento | Precio | Importe |
|---|---|---|---|---|---|
| D7100035176 |  | CELER ML TIRA LED COB 5500K 5W/M 24V IP20 CORTE A MEDIDA (material) | 1 | 12.968 | 12.97 |
| D%N00010100 | % | Medios auxiliares | 1 % | 12.97 | 0.13 |
| D8989898003 |  | MANO DE OBRA OFICIAL 1ª | 0.25 | 28 | 7.00 |
| D%N00020300 | % | Costes indirectos | 3 % | 20.10 | 0.60 |
|  |  | Total |  |  | 20.7 |

**U977100035084** CELER ML TIRA LED COB 2700K 12W/M 24V IP20 CORTE A MEDIDA
Precio: 20.7
Suministro e instalación de tira LED COB al corte marca Celer de 12W/m. Temperatura de color 2.700K. Flujo útil 1.000lm/m. De 10mm de ancho. Alimentada a 24V, regulable, IRC90, ángulo de apertura 120º, Índice de protección IP20. Tira LED profesional para iluminación lineal y montaje en interiores, producto versatil que se selecciona la longitud que se necesita, sin recortes ni desperdicio. Puede cortarse cada 6.25cm. Tirada máxima 5 metros.. Incluso accesorio, pequeño material, mano de obra de instalación y pruebas.

| Código | Ud | Descripción | Rendimiento | Precio | Importe |
|---|---|---|---|---|---|
| D7100035084 |  | CELER ML TIRA LED COB 2700K 12W/M 24V IP20 CORTE A MEDIDA (material) | 1 | 12.968 | 12.97 |
| DECO977100035084 |  | ECOTASA - CELER ML TIRA LED COB 2700K 12W/M 24V IP20 CORTE A (material) | 1 | 0 | 0.00 |
| D%N00010100 | % | Medios auxiliares | 1 % | 12.97 | 0.13 |
| D8989898003 |  | MANO DE OBRA OFICIAL 1ª | 0.25 | 28 | 7.00 |
| D%N00020300 | % | Costes indirectos | 3 % | 20.10 | 0.60 |
|  |  | Total |  |  | 20.7 |

**U977100035085** CELER ML TIRA LED COB 3000K 12W/M 24V IP20 CORTE A MEDIDA
Precio: 20.7
Suministro e instalación de tira LED COB al corte marca Celer de 12W/m. Temperatura de color 3.000K. Flujo útil 1.100lm/m. De 10mm de ancho. Alimentada a 24V, regulable, IRC90, ángulo de apertura 120º, Índice de protección IP20. Tira LED profesional para iluminación lineal y montaje en interiores, producto versatil que se selecciona la longitud que se necesita, sin recortes ni desperdicio. Puede cortarse cada 6.25cm. Tirada máxima 5 metros.. Incluso accesorio, pequeño material, mano de obra de instalación y pruebas.

| Código | Ud | Descripción | Rendimiento | Precio | Importe |
|---|---|---|---|---|---|
| D7100035085 |  | CELER ML TIRA LED COB 3000K 12W/M 24V IP20 CORTE A MEDIDA (material) | 1 | 12.968 | 12.97 |
| DECO977100035085 |  | ECOTASA - CELER ML TIRA LED COB 3000K 12W/M 24V IP20 CORTE A (material) | 1 | 0 | 0.00 |
| D%N00010100 | % | Medios auxiliares | 1 % | 12.97 | 0.13 |
| D8989898003 |  | MANO DE OBRA OFICIAL 1ª | 0.25 | 28 | 7.00 |
| D%N00020300 | % | Costes indirectos | 3 % | 20.10 | 0.60 |
|  |  | Total |  |  | 20.7 |

**U977100035086** CELER ML TIRA LED COB 4000K 12W/M 24V IP20 CORTE A MEDIDA
Precio: 20.7
Suministro e instalación de tira LED COB al corte marca Celer de 12W/m. Temperatura de color 4.000K. Flujo útil 1.150lm/m. De 10mm de ancho y 1,5mm de altura. Alimentada a 24V, regulable, IRC90, ángulo de apertura 120º, Índice de protección IP20. Tira LED profesional para iluminación lineal y montaje en interiores, producto versatil que se selecciona la longitud que se necesita, sin recortes ni desperdicio. Puede cortarse cada 6.25cm. Tirada máxima 5 metros.. Incluso accesorio, pequeño material, mano de obra de instalación y pruebas.

| Código | Ud | Descripción | Rendimiento | Precio | Importe |
|---|---|---|---|---|---|
| D7100035086 |  | CELER ML TIRA LED COB 4000K 12W/M 24V IP20 CORTE A MEDIDA (material) | 1 | 12.968 | 12.97 |
| DECO977100035086 |  | ECOTASA - CELER ML TIRA LED COB 4000K 12W/M 24V IP20 CORTE A (material) | 1 | 0 | 0.00 |
| D%N00010100 | % | Medios auxiliares | 1 % | 12.97 | 0.13 |
| D8989898003 |  | MANO DE OBRA OFICIAL 1ª | 0.25 | 28 | 7.00 |
| D%N00020300 | % | Costes indirectos | 3 % | 20.10 | 0.60 |
|  |  | Total |  |  | 20.7 |

**U977100035087** CELER ML TIRA LED COB 5500K 12W/M 24V IP20 CORTE A MEDIDA
Precio: 20.7
Suministro e instalación de tira LED COB al corte marca Celer de 12W/m. Temperatura de color 5.500K. Flujo útil 1.200lm/m. De 10mm de ancho y 1,5mm de altura. Alimentada a 24V, regulable, IRC90, ángulo de apertura 120º, Índice de protección IP20. Tira LED profesional para iluminación lineal y montaje en interiores, producto versatil que se selecciona la longitud que se necesita, sin recortes ni desperdicio. Puede cortarse cada 6.25cm. Tirada máxima 5 metros.. Incluso accesorio, pequeño material, mano de obra de instalación y pruebas.

| Código | Ud | Descripción | Rendimiento | Precio | Importe |
|---|---|---|---|---|---|
| D7100035087 |  | CELER ML TIRA LED COB 5500K 12W/M 24V IP20 CORTE A MEDIDA (material) | 1 | 12.968 | 12.97 |
| DECO977100035087 |  | ECOTASA - CELER ML TIRA LED COB 5500K 12W/M 24V IP20 CORTE A (material) | 1 | 0 | 0.00 |
| D%N00010100 | % | Medios auxiliares | 1 % | 12.97 | 0.13 |
| D8989898003 |  | MANO DE OBRA OFICIAL 1ª | 0.25 | 28 | 7.00 |
| D%N00020300 | % | Costes indirectos | 3 % | 20.10 | 0.60 |
|  |  | Total |  |  | 20.7 |

**U977100035095** CELER ML TIRA LED COB 2700K 12W/M 24V IP67 CORTEA MEDIDA
Precio: 22.84
Suministro e instalación de tira LED COB al corte marca Celer de 12W/m. Temperatura de color2.700K. Flujo útil 1.000lm/m. De 10mm de ancho y 1,5mm de altura. Alimentada a 24V, regulable, IRC80, ángulo de apertura 220º, Índice de protección IP67. Tira LED profesional para iluminación lineal y montaje en interiores, producto versatil que se selecciona la longitud que se necesita, sin recortes ni desperdicio. Puede cortarse cada 6.25cm. Tirada máxima 5 metros.. Incluso accesorio, pequeño material, mano de obra de instalación y pruebas.

| Código | Ud | Descripción | Rendimiento | Precio | Importe |
|---|---|---|---|---|---|
| D7100035095 |  | CELER ML TIRA LED COB 2700K 12W/M 24V IP67 CORTEA MEDIDA (material) | 1 | 15.015 | 15.02 |
| D%N00010100 | % | Medios auxiliares | 1 % | 15.02 | 0.15 |
| D8989898003 |  | MANO DE OBRA OFICIAL 1ª | 0.25 | 28 | 7.00 |
| D%N00020300 | % | Costes indirectos | 3 % | 22.17 | 0.67 |
|  |  | Total |  |  | 22.84 |

**U977100035096** CELER ML TIRA LED COB 3000K 12W/M 24V IP67 CORTEA MEDIDA
Precio: 22.84
Suministro e instalación de tira LED COB al corte marca Celer de 12W/m. Temperatura de color 3.000K. Flujo útil 1.050lm/m. De 10mm de ancho y 1,5mm de altura. Alimentada a 24V, regulable, IRC80, ángulo de apertura 220º, Índice de protección IP67. Tira LED profesional para iluminación lineal y montaje en interiores, producto versatil que se selecciona la longitud que se necesita, sin recortes ni desperdicio. Puede cortarse cada 6.25cm. Tirada máxima 5 metros.. Incluso accesorio, pequeño material, mano de obra de instalación y pruebas.

| Código | Ud | Descripción | Rendimiento | Precio | Importe |
|---|---|---|---|---|---|
| D7100035096 |  | CELER ML TIRA LED COB 3000K 12W/M 24V IP67 CORTEA MEDIDA (material) | 1 | 15.015 | 15.02 |
| D%N00010100 | % | Medios auxiliares | 1 % | 15.02 | 0.15 |
| D8989898003 |  | MANO DE OBRA OFICIAL 1ª | 0.25 | 28 | 7.00 |
| D%N00020300 | % | Costes indirectos | 3 % | 22.17 | 0.67 |
|  |  | Total |  |  | 22.84 |

**U977100035097** CELER ML TIRA LED COB 4000K 12W/M 24V IP67 CORTEA MEDIDA
Precio: 22.84
Suministro e instalación de tira LED COB al corte marca Celer de 12W/m. Temperatura de color 4.000K. Flujo útil 1.140lm/m. De 10mm de ancho y 1,5mm de altura. Alimentada a 24V, regulable, IRC80, ángulo de apertura 220º, Índice de protección IP67. Tira LED profesional para iluminación lineal y montaje en interiores, producto versatil que se selecciona la longitud que se necesita, sin recortes ni desperdicio. Puede cortarse cada 6.25cm. Tirada máxima 5 metros.. Incluso accesorio, pequeño material, mano de obra de instalación y pruebas.

| Código | Ud | Descripción | Rendimiento | Precio | Importe |
|---|---|---|---|---|---|
| D7100035097 |  | CELER ML TIRA LED COB 4000K 12W/M 24V IP67 CORTEA MEDIDA (material) | 1 | 15.015 | 15.02 |
| D%N00010100 | % | Medios auxiliares | 1 % | 15.02 | 0.15 |
| D8989898003 |  | MANO DE OBRA OFICIAL 1ª | 0.25 | 28 | 7.00 |
| D%N00020300 | % | Costes indirectos | 3 % | 22.17 | 0.67 |
|  |  | Total |  |  | 22.84 |

**U977100035098** CELER ML TIRA LED COB 5500K 12W/M 24V IP67 CORTEA MEDIDA
Precio: 22.84
Suministro e instalación de tira LED COB al corte marca Celer de 12W/m. Temperatura de color 5.500K. Flujo útil 1.130lm/m. De 10mm de ancho y 1,5mm de altura. Alimentada a 24V, regulable, IRC80, ángulo de apertura 220º, Índice de protección IP67. Tira LED profesional para iluminación lineal y montaje en interiores, producto versatil que se selecciona la longitud que se necesita, sin recortes ni desperdicio. Puede cortarse cada 6.25cm. Tirada máxima 5 metros.. Incluso accesorio, pequeño material, mano de obra de instalación y pruebas.

| Código | Ud | Descripción | Rendimiento | Precio | Importe |
|---|---|---|---|---|---|
| D7100035098 |  | CELER ML TIRA LED COB 5500K 12W/M 24V IP67 CORTEA MEDIDA (material) | 1 | 15.015 | 15.02 |
| D%N00010100 | % | Medios auxiliares | 1 % | 15.02 | 0.15 |
| D8989898003 |  | MANO DE OBRA OFICIAL 1ª | 0.25 | 28 | 7.00 |
| D%N00020300 | % | Costes indirectos | 3 % | 22.17 | 0.67 |
|  |  | Total |  |  | 22.84 |

**U977100035186** CELER ML TIRA 60LED/M IP20 3000K 4W/M 24V 4MM CORTE MEDIDA
Precio: 13.94
Suministro e instalación de tira LED IP20 al corte blancamarca Celer de 4W/m. Temperatura de color 3.000K (blanco cálido), 440lm/m. Medidas 4mm de ancho y 1,2mm de alto. Tirada máxima 8 metros. Alimentada a 24V, regulable, IRC>80, ángulo de apertura 120º, Índice de protección IP20. Para iluminación lineal y montaje en interiores. Punto de corte 10 cm. Incluso accesorio, pequeño material, mano de obra de instalación y pruebas.

| Código | Ud | Descripción | Rendimiento | Precio | Importe |
|---|---|---|---|---|---|
| D7100035186 |  | CELER ML TIRA 60LED/M IP20 3000K 4W/M 24V 4MM CORTE MEDIDA (material) | 1 | 6.468 | 6.47 |
| DECO977100035186 |  | ECOTASA - CELER ML TIRA 60LED/M IP20 3000K 4W/M 24V 4MM CORT (material) | 1 | 0 | 0.00 |
| D%N00010100 | % | Medios auxiliares | 1 % | 6.47 | 0.06 |
| D8989898003 |  | MANO DE OBRA OFICIAL 1ª | 0.25 | 28 | 7.00 |
| D%N00020300 | % | Costes indirectos | 3 % | 13.53 | 0.41 |
|  |  | Total |  |  | 13.94 |

**U977100035187** CELER ML TIRA 60LED/M IP20 4000K 4W/M 24V 4MM CORTE MEDIDA
Precio: 13.94
Suministro e instalación de tira LED IP20 al corte blancamarca Celer de 4W/m. Temperatura de color 4.000K (blanco neutro), 445lm/m. Medidas 4mm de ancho y 1,2mm de alto. Tirada máxima 8 metros. Alimentada a 24V, regulable, IRC>80, ángulo de apertura 120º, Índice de protección IP20. Para iluminación lineal y montaje en interiores. Punto de corte 10 cm. Incluso accesorio, pequeño material, mano de obra de instalación y pruebas.

| Código | Ud | Descripción | Rendimiento | Precio | Importe |
|---|---|---|---|---|---|
| D7100035187 |  | CELER ML TIRA 60LED/M IP20 4000K 4W/M 24V 4MM CORTE MEDIDA (material) | 1 | 6.468 | 6.47 |
| DECO977100035187 |  | ECOTASA - CELER ML TIRA 60LED/M IP20 4000K 4W/M 24V 4MM CORT (material) | 1 | 0 | 0.00 |
| D%N00010100 | % | Medios auxiliares | 1 % | 6.47 | 0.06 |
| D8989898003 |  | MANO DE OBRA OFICIAL 1ª | 0.25 | 28 | 7.00 |
| D%N00020300 | % | Costes indirectos | 3 % | 13.53 | 0.41 |
|  |  | Total |  |  | 13.94 |

**U977100035188** CELER ML TIRA 60LED/M IP20 5500K 4W/M 24V 4MM CORTE MEDIDA
Precio: 13.94
Suministro e instalación de tira LED IP20 al corte blancamarca Celer de 4W/m. Temperatura de color 5.500K (blanco frío), Flujo útil 450lm/m. Medidas 4mm de ancho y 1,2mm de alto. Tirada máxima 8 metros. Alimentada a 24V, regulable, IRC>80, ángulo de apertura 120º, Índice de protección IP20. Para iluminación lineal y montaje en interiores. Punto de corte 10 cm. Incluso accesorio, pequeño material, mano de obra de instalación y pruebas.

| Código | Ud | Descripción | Rendimiento | Precio | Importe |
|---|---|---|---|---|---|
| D7100035188 |  | CELER ML TIRA 60LED/M IP20 5500K 4W/M 24V 4MM CORTE MEDIDA (material) | 1 | 6.468 | 6.47 |
| DECO977100035188 |  | ECOTASA - CELER ML TIRA 60LED/M IP20 5500K 4W/M 24V 4MM CORT (material) | 1 | 0 | 0.00 |
| D%N00010100 | % | Medios auxiliares | 1 % | 6.47 | 0.06 |
| D8989898003 |  | MANO DE OBRA OFICIAL 1ª | 0.25 | 28 | 7.00 |
| D%N00020300 | % | Costes indirectos | 3 % | 13.53 | 0.41 |
|  |  | Total |  |  | 13.94 |

**U977100035184** CELER ML TIRA LED IP20 BLANCO VARIABLE 2 EN 1 20W 24V CORTE
Precio: 22.3
Suministro e instalación de tira LED IP20 al corte BlancoVariable 2 en 1 marca Celer de 20W/m.Cuenta con LEDs 2 en 1 (blanco-frío) para variar la CCT. Medidas 10mm de ancho y 1,5mm de alto. Alimentada a 24V, regulable, ángulo de apertura 120º, Índice de protección IP20. Tira profesional que integra los LEDs blancos de dos temperaturas de color, permitiendo combinar dos gamas de producto para lograr distintas temperaturas de color e intensidad variadas. De este modo, genera ambientes distintos sin tener que usar distintas tiras de LED. Se suministra al corte por lo que se selecciona la longitud que se necesita sin cortes ni desperdicio.. Incluso accesorio, pequeño material, mano de obra de instalación y pruebas.

| Código | Ud | Descripción | Rendimiento | Precio | Importe |
|---|---|---|---|---|---|
| D7100035184 |  | CELER ML TIRA LED IP20 BLANCO VARIABLE 2 EN 1 20W 24V CORTE (material) | 1 | 14.502 | 14.50 |
| DECO977100035184 |  | ECOTASA - CELER ML TIRA LED IP20 BLANCO VARIABLE 2 EN 1 20W (material) | 1 | 0 | 0.00 |
| D%N00010100 | % | Medios auxiliares | 1 % | 14.50 | 0.15 |
| D8989898003 |  | MANO DE OBRA OFICIAL 1ª | 0.25 | 28 | 7.00 |
| D%N00020300 | % | Costes indirectos | 3 % | 21.65 | 0.65 |
|  |  | Total |  |  | 22.3 |

**U977100035135** CELER ML TIRA 60LED/M IP20 RGB 14,4W/M 24V CORTE MEDIDA C3
Precio: 19.28
Suministro e instalación de tIra LED IP20 al corte RGB marca Celer de 14,4W/m. Medidas 10mm de ancho y 1,5mm de alto. Tirada máxima 5 metros. Alimentada a 24V, regulable, IRC>80, ángulo de apertura 120º, Índice de protección IP20. Puede cortarse cada 10cm. Tira LED adecuada para decoración de espacios interiores: foseados, acentuación y bañado de paredes. Se suministra al corte por lo que se selecciona la longitud que se necesita sin cortes ni desperdicio.. Incluso accesorio, pequeño material, mano de obra de instalación y pruebas.

| Código | Ud | Descripción | Rendimiento | Precio | Importe |
|---|---|---|---|---|---|
| D7100035135 |  | CELER ML TIRA 60LED/M IP20 RGB 14,4W/M 24V CORTE MEDIDA C3 (material) | 1 | 11.603 | 11.60 |
| DECO977100035135 |  | ECOTASA - CELER ML TIRA 60LED/M IP20 RGB 14,4W/M 24V CORTE M (material) | 1 | 0 | 0.00 |
| D%N00010100 | % | Medios auxiliares | 1 % | 11.60 | 0.12 |
| D8989898003 |  | MANO DE OBRA OFICIAL 1ª | 0.25 | 28 | 7.00 |
| D%N00020300 | % | Costes indirectos | 3 % | 18.72 | 0.56 |
|  |  | Total |  |  | 19.28 |

**U977100035182** CELER ML TIRA IP20 RGB+3000K 15,5W/M 24V CORTE C3
Precio: 22.11
Suministro e instalación de tira LED IP20 al corte RGB+blanco 3.000K marca Celer. Temperatura de color 3000K+RGB: *731.6 lm/m. Medidas 12mm de ancho y 1,5mm de alto. Tirada máxima 10 metros. Alimentada a 24V, regulable, ángulo de apertura 120º, CRI80, Índice de protección IP20. Tira profesional que permite lograr mezclas de color e intensidad variables al integrar luz LED RGB y blanca. *Todos los LEDs encendidos a su máxima potencia.. Incluso accesorio, pequeño material, mano de obra de instalación y pruebas.

| Código | Ud | Descripción | Rendimiento | Precio | Importe |
|---|---|---|---|---|---|
| D7100035182 |  | CELER ML TIRA IP20 RGB+3000K 15,5W/M 24V CORTE C3 (material) | 1 | 14.333 | 14.33 |
| DECO977100035182 |  | ECOTASA - CELER ML TIRA IP20 RGB+3000K 15,5W/M 24V CORTE C3 (material) | 1 | 0 | 0.00 |
| D%N00010100 | % | Medios auxiliares | 1 % | 14.33 | 0.14 |
| D8989898003 |  | MANO DE OBRA OFICIAL 1ª | 0.25 | 28 | 7.00 |
| D%N00020300 | % | Costes indirectos | 3 % | 21.47 | 0.64 |
|  |  | Total |  |  | 22.11 |

**U977100035183** CELER ML TIRA IP20 RGB+4000K 15,5W/M 24V CORTE C3
Precio: 22.11
Suministro e instalación de tira LED IP20 al corte RGB+blanco 4.000K marca Celer. Temperatura de color 4000K+RGB: *820 lm/m. Medidas 12mm de ancho y 1,5mm de alto. Tirada máxima 10 metros. Alimentada a 24V, regulable, ángulo de apertura 120º, CRI80, Índice de protección IP20. Tira profesional que permite lograr mezclas de color e intensidad variables al integrar luz LED RGB y blanca. *Todos los LEDs encendidos a su máxima potencia.. Incluso accesorio, pequeño material, mano de obra de instalación y pruebas.

| Código | Ud | Descripción | Rendimiento | Precio | Importe |
|---|---|---|---|---|---|
| D7100035183 |  | CELER ML TIRA IP20 RGB+4000K 15,5W/M 24V CORTE C3 (material) | 1 | 14.333 | 14.33 |
| DECO977100035183 |  | ECOTASA - CELER ML TIRA IP20 RGB+4000K 15,5W/M 24V CORTE C3 (material) | 1 | 0 | 0.00 |
| D%N00010100 | % | Medios auxiliares | 1 % | 14.33 | 0.14 |
| D8989898003 |  | MANO DE OBRA OFICIAL 1ª | 0.25 | 28 | 7.00 |
| D%N00020300 | % | Costes indirectos | 3 % | 21.47 | 0.64 |
|  |  | Total |  |  | 22.11 |

**U977100035185** CELER ML TIRA LED IP20 RGB+BLANCO VAR. 15W 24V CORTE
Precio: 26.04
Suministro e instalación de tIra LED IP20 al corte RGBTW marca Celer de 15W/m. Integra LEDs RGB y Blanco Variable en el mismo chip, pudiendo funcionar de manera independiente para lograr mezclas de color e intesidad variadas. LEDs blancos en 2 temperaturas de color, 2.700K y 6.500K. Emite 1.045lm en 4.000K. Medidas 12mm de ancho y 1,5mm de alto. Alimentada a 24V, regulable, IRC>80, ángulo de apertura 120º, Índice de protección IP20. Puede cortarse cada 10cm. Tira LED adecuada para decoración de espacios interiores: foseados, acentuación y bañado de paredes. Se suministra al corte por lo que se selecciona la longitud que se necesita sin cortes ni desperdicio.. Incluso accesorio, pequeño material, mano de obra de instalación y pruebas.

| Código | Ud | Descripción | Rendimiento | Precio | Importe |
|---|---|---|---|---|---|
| D7100035185 |  | CELER ML TIRA LED IP20 RGB+BLANCO VAR. 15W 24V CORTE (material) | 1 | 18.103 | 18.10 |
| DECO977100035185 |  | ECOTASA - CELER ML TIRA LED IP20 RGB+BLANCO VAR. 15W 24V COR (material) | 1 | 0 | 0.00 |
| D%N00010100 | % | Medios auxiliares | 1 % | 18.10 | 0.18 |
| D8989898003 |  | MANO DE OBRA OFICIAL 1ª | 0.25 | 28 | 7.00 |
| D%N00020300 | % | Costes indirectos | 3 % | 25.28 | 0.76 |
|  |  | Total |  |  | 26.04 |

**U977100035732** CELER ML TIRA LED IP20 DIGITAL SPI RGB 14W 24V AL CORTE
Precio: 20.73
Suministro e instalación de tIra LED Digital SPI RGB IP20al corte marca Celer de 14W/m. De 10mm de ancho. 12 pixels por metro. Tirada máxima 10 metros (ampliable con amplificadores). Alimentada a 24V, regulable, ángulo de apertura 120º. Índice de protección IP67. Permite direccionar cada pixel de manera individual. Control con App Celer light. Incluso accesorio, pequeño material, mano de obra de instalación y pruebas.

| Código | Ud | Descripción | Rendimiento | Precio | Importe |
|---|---|---|---|---|---|
| D7100035732 |  | CELER ML TIRA LED IP20 DIGITAL SPI RGB 14W 24V AL CORTE (material) | 1 | 13 | 13.00 |
| DECO977100035732 |  | ECOTASA - CELER ML TIRA LED IP20 DIGITAL SPI RGB 14W 24V AL (material) | 1 | 0 | 0.00 |
| D%N00010100 | % | Medios auxiliares | 1 % | 13.00 | 0.13 |
| D8989898003 |  | MANO DE OBRA OFICIAL 1ª | 0.25 | 28 | 7.00 |
| D%N00020300 | % | Costes indirectos | 3 % | 20.13 | 0.60 |
|  |  | Total |  |  | 20.73 |

### 977100036 TIRAS LED IP67

**U977100035250** CELER ML TIRA LED NEON 2700K 11W/M 24V IP67 RA90 GIRO LAT.
Precio: 40.98
Suministro e instalación de tira LED Neon IP67 al corte marca Celer de 11W/m posición Lateral. Temperatura de color 2.700K. Flujo útil 600lm/m. De 16mm de ancho y 16mm de altura. Alimentada a 24V, regulable, IRC90, ángulo de apertura 110º, Índice de protección IP67. Puede cortarse cada 5cm. Tirada máxima 5 metros.. Incluso accesorio, pequeño material, mano de obra de instalación y pruebas.

| Código | Ud | Descripción | Rendimiento | Precio | Importe |
|---|---|---|---|---|---|
| D7100035250 |  | CELER ML TIRA LED NEON 2700K 11W/M 24V IP67 RA90 GIRO LAT. (material) | 1 | 32.468 | 32.47 |
| D%N00010100 | % | Medios auxiliares | 1 % | 32.47 | 0.32 |
| D8989898003 |  | MANO DE OBRA OFICIAL 1ª | 0.25 | 28 | 7.00 |
| D%N00020300 | % | Costes indirectos | 3 % | 39.79 | 1.19 |
|  |  | Total |  |  | 40.98 |

**U977100035251** CELER ML TIRA LED NEON 3000K 11W/M 24V IP67 RA90 GIRO LAT.
Precio: 40.98
Suministro e instalación de tira LED Neon IP67 al corte marca Celer de 11W/m posición Lateral. Temperatura de color 3.000K. Flujo útil 612lm/m. De 16mm de ancho y 16mm de altura. Alimentada a 24V, regulable, IRC90, ángulo de apertura 110º, Índice de protección IP67. Puede cortarse cada 5cm. Tirada máxima 5 metros.. Incluso accesorio, pequeño material, mano de obra de instalación y pruebas.

| Código | Ud | Descripción | Rendimiento | Precio | Importe |
|---|---|---|---|---|---|
| D7100035251 |  | CELER ML TIRA LED NEON 3000K 11W/M 24V IP67 RA90 GIRO LAT. (material) | 1 | 32.468 | 32.47 |
| D%N00010100 | % | Medios auxiliares | 1 % | 32.47 | 0.32 |
| D8989898003 |  | MANO DE OBRA OFICIAL 1ª | 0.25 | 28 | 7.00 |
| D%N00020300 | % | Costes indirectos | 3 % | 39.79 | 1.19 |
|  |  | Total |  |  | 40.98 |

**U977100035252** CELER ML TIRA LED NEON 4000K 11W/M 24V IP67 RA90 GIRO LAT.
Precio: 40.98
Suministro e instalación de tira LED Neon IP67 al corte marca Celer de 11W/m posición Lateral. Temperatura de color 4.000K. Flujo útil 660lm/m. De 16mm de ancho y 16mm de altura. Alimentada a 24V, regulable, IRC90, ángulo de apertura 110º, Índice de protección IP67. Puede cortarse cada 5cm. Tirada máxima 5 metros.. Incluso accesorio, pequeño material, mano de obra de instalación y pruebas.

| Código | Ud | Descripción | Rendimiento | Precio | Importe |
|---|---|---|---|---|---|
| D7100035252 |  | CELER ML TIRA LED NEON 4000K 11W/M 24V IP67 RA90 GIRO LAT. (material) | 1 | 32.468 | 32.47 |
| D%N00010100 | % | Medios auxiliares | 1 % | 32.47 | 0.32 |
| D8989898003 |  | MANO DE OBRA OFICIAL 1ª | 0.25 | 28 | 7.00 |
| D%N00020300 | % | Costes indirectos | 3 % | 39.79 | 1.19 |
|  |  | Total |  |  | 40.98 |

**U977100035253** CELER ML TIRA LED NEON 5000K 11W/M 24V IP67 RA90 GIRO LAT.
Precio: 40.98
Suministro e instalación de tira LED Neon IP67 al corte marca Celer de 11W/m posición Lateral. Temperatura de color 5.000K. Flujo útil 636lm/m. De 16mm de ancho y 16mm de altura. Alimentada a 24V, regulable, IRC90, ángulo de apertura 110º, Índice de protección IP67. Puede cortarse cada 5cm. Tirada máxima 5 metros.. Incluso accesorio, pequeño material, mano de obra de instalación y pruebas.

| Código | Ud | Descripción | Rendimiento | Precio | Importe |
|---|---|---|---|---|---|
| D7100035253 |  | CELER ML TIRA LED NEON 5000K 11W/M 24V IP67 RA90 GIRO LAT. (material) | 1 | 32.468 | 32.47 |
| D%N00010100 | % | Medios auxiliares | 1 % | 32.47 | 0.32 |
| D8989898003 |  | MANO DE OBRA OFICIAL 1ª | 0.25 | 28 | 7.00 |
| D%N00020300 | % | Costes indirectos | 3 % | 39.79 | 1.19 |
|  |  | Total |  |  | 40.98 |

**U977100035254** CELER ML TIRA LED NEON 2700K 11W/M 24V IP67 RA90 GIRO FRONT.
Precio: 40.98
Suministro e instalación de tira LED Neon IP67 al corte marca Celer de 11W/m posición Lateral. Temperatura de color 3.000K. Flujo útil 612lm/m. De 16mm de ancho y 16mm de altura. Alimentada a 24V, regulable, IRC90, ángulo de apertura 110º, Índice de protección IP67. Puede cortarse cada 5cm. Tirada máxima 5 metros.. Incluso accesorio, pequeño material, mano de obra de instalación y pruebas.

| Código | Ud | Descripción | Rendimiento | Precio | Importe |
|---|---|---|---|---|---|
| D7100035254 |  | CELER ML TIRA LED NEON 2700K 11W/M 24V IP67 RA90 GIRO FRONT. (material) | 1 | 32.468 | 32.47 |
| D%N00010100 | % | Medios auxiliares | 1 % | 32.47 | 0.32 |
| D8989898003 |  | MANO DE OBRA OFICIAL 1ª | 0.25 | 28 | 7.00 |
| D%N00020300 | % | Costes indirectos | 3 % | 39.79 | 1.19 |
|  |  | Total |  |  | 40.98 |

**U977100035255** CELER ML TIRA LED NEON 3000K 11W/M 24V IP67 RA90 GIRO FRONT.
Precio: 40.98
Suministro e instalación de tira LED Neon IP67 al corte marca Celer de 11W/m posición Lateral. Temperatura de color 2.700K. Flujo útil 600lm/m. De 16mm de ancho y 16mm de altura. Alimentada a 24V, regulable, IRC90, ángulo de apertura 110º, Índice de protección IP67. Puede cortarse cada 5cm. Tirada máxima 5 metros.. Incluso accesorio, pequeño material, mano de obra de instalación y pruebas.

| Código | Ud | Descripción | Rendimiento | Precio | Importe |
|---|---|---|---|---|---|
| D7100035255 |  | CELER ML TIRA LED NEON 3000K 11W/M 24V IP67 RA90 GIRO FRONT. (material) | 1 | 32.468 | 32.47 |
| D%N00010100 | % | Medios auxiliares | 1 % | 32.47 | 0.32 |
| D8989898003 |  | MANO DE OBRA OFICIAL 1ª | 0.25 | 28 | 7.00 |
| D%N00020300 | % | Costes indirectos | 3 % | 39.79 | 1.19 |
|  |  | Total |  |  | 40.98 |

**U977100035256** CELER ML TIRA LED NEON 4000K 11W/M 24V IP67 RA90 GIRO FRONT.
Precio: 40.98
Suministro e instalación de tira LED Neon IP67 al corte marca Celer de 11W/m posición Frontal. Temperatura de color 3.000K. Flujo útil 792lm/m. De 16mm de ancho y 16mm de altura. Alimentada a 24V, regulable, IRC90, ángulo de apertura 110º, Índice de protección IP67. Puede cortarse cada 5cm. Tirada máxima 5 metros.. Incluso accesorio, pequeño material, mano de obra de instalación y pruebas.

| Código | Ud | Descripción | Rendimiento | Precio | Importe |
|---|---|---|---|---|---|
| D7100035256 |  | CELER ML TIRA LED NEON 4000K 11W/M 24V IP67 RA90 GIRO FRONT. (material) | 1 | 32.468 | 32.47 |
| D%N00010100 | % | Medios auxiliares | 1 % | 32.47 | 0.32 |
| D8989898003 |  | MANO DE OBRA OFICIAL 1ª | 0.25 | 28 | 7.00 |
| D%N00020300 | % | Costes indirectos | 3 % | 39.79 | 1.19 |
|  |  | Total |  |  | 40.98 |

**U977100035257** CELER ML TIRA LED NEON 5000K 11W/M 24V IP67 RA90 GIRO FRONT.
Precio: 40.98
Suministro e instalación de tira LED Neon IP67 al corte marca Celer de 11W/m posición Frontal. Temperatura de color 4.000K. Flujo útil 816lm/m. De 16mm de ancho y 16mm de altura. Alimentada a 24V, regulable, IRC90, ángulo de apertura 110º, Índice de protección IP67. Puede cortarse cada 5cm. Tirada máxima 5 metros.. Incluso accesorio, pequeño material, mano de obra de instalación y pruebas.

| Código | Ud | Descripción | Rendimiento | Precio | Importe |
|---|---|---|---|---|---|
| D7100035257 |  | CELER ML TIRA LED NEON 5000K 11W/M 24V IP67 RA90 GIRO FRONT. (material) | 1 | 32.468 | 32.47 |
| D%N00010100 | % | Medios auxiliares | 1 % | 32.47 | 0.32 |
| D8989898003 |  | MANO DE OBRA OFICIAL 1ª | 0.25 | 28 | 7.00 |
| D%N00020300 | % | Costes indirectos | 3 % | 39.79 | 1.19 |
|  |  | Total |  |  | 40.98 |

**U977100035124** CELER ML TIRA LEDS 2700K 15W/M 230V IP67 CORTE A MEDIDA
Precio: 21.55
Suministro e instalación de tira LED IP67 al corte 230V Blanca marca Celer de 15W/m. Temperatura de color 2.700K, Flujo útil 1500lm/m. Medidas 12mm de ancho y 5mm de alto. Tirada máxima 50 metros. Alimentada a 230V, regulable, IRC>80, ángulo de apertura 120º, Índice de protección IP67. Tira LED decorativa para iluminación lineal y montaje en interior o exterior. Conexión directa a red. Puede cortarse cada 10cm.. Incluso accesorio, pequeño material, mano de obra de instalación y pruebas.

| Código | Ud | Descripción | Rendimiento | Precio | Importe |
|---|---|---|---|---|---|
| D7100035124 |  | CELER ML TIRA LEDS 2700K 15W/M 230V IP67 CORTE A MEDIDA (material) | 1 | 13.78 | 13.78 |
| DECO977100035124 |  | ECOTASA - CELER ML TIRA LEDS 2700K 15W/M 230V IP67 CORTE A M (material) | 1 | 0 | 0.00 |
| D%N00010100 | % | Medios auxiliares | 1 % | 13.78 | 0.14 |
| D8989898003 |  | MANO DE OBRA OFICIAL 1ª | 0.25 | 28 | 7.00 |
| D%N00020300 | % | Costes indirectos | 3 % | 20.92 | 0.63 |
|  |  | Total |  |  | 21.55 |

**U977100035125** CELER ML TIRA LEDS 3000K 15W/M 230V IP67 CORTE A MEDIDA
Precio: 21.55
Suministro e instalación de tira LED IP67 al corte 230V Blanca marca Celer de 15W. Temperatura de color 3.000K (blanco cálido), Flujo útil 1530lm/m. Medidas 12mm de ancho y 5mm de alto. Tirada máxima 50 metros. Alimentada a 230V, regulable, IRC>80, ángulo de apertura 120º, Índice de protección IP67. Tira LED decorativa para iluminación lineal y montaje en interior o exterior. Conexión directa a red. Puede cortarse cada 10cm.. Incluso accesorio, pequeño material, mano de obra de instalación y pruebas.

| Código | Ud | Descripción | Rendimiento | Precio | Importe |
|---|---|---|---|---|---|
| D7100035125 |  | CELER ML TIRA LEDS 3000K 15W/M 230V IP67 CORTE A MEDIDA (material) | 1 | 13.78 | 13.78 |
| DECO977100035125 |  | ECOTASA - CELER ML TIRA LEDS 3000K 15W/M 230V IP67 CORTE A M (material) | 1 | 0 | 0.00 |
| D%N00010100 | % | Medios auxiliares | 1 % | 13.78 | 0.14 |
| D8989898003 |  | MANO DE OBRA OFICIAL 1ª | 0.25 | 28 | 7.00 |
| D%N00020300 | % | Costes indirectos | 3 % | 20.92 | 0.63 |
|  |  | Total |  |  | 21.55 |

**U977100035126** CELER ML TIRA LEDS 4000K 15W/M 230V IP67 CORTE A MEDIDA
Precio: 21.55
Suministro e instalación de tira LED IP67 al corte 230V Blanca marca Celer de 15W. Temperatura de color 4.000K (blanco neutro), Flujo útil 1570lm/m. Medidas 12mm de ancho y 5mm de alto. Tirada máxima 50 metros. Alimentada a 230V, regulable, IRC>80, ángulo de apertura 120º, Índice de protección IP67. Tira LED decorativa para iluminación lineal y montaje en interior o exterior. Conexión directa a red. Puede cortarse cada 10cm.. Incluso accesorio, pequeño material, mano de obra de instalación y pruebas.

| Código | Ud | Descripción | Rendimiento | Precio | Importe |
|---|---|---|---|---|---|
| D7100035126 |  | CELER ML TIRA LEDS 4000K 15W/M 230V IP67 CORTE A MEDIDA (material) | 1 | 13.78 | 13.78 |
| DECO977100035126 |  | ECOTASA - CELER ML TIRA LEDS 4000K 15W/M 230V IP67 CORTE A M (material) | 1 | 0 | 0.00 |
| D%N00010100 | % | Medios auxiliares | 1 % | 13.78 | 0.14 |
| D8989898003 |  | MANO DE OBRA OFICIAL 1ª | 0.25 | 28 | 7.00 |
| D%N00020300 | % | Costes indirectos | 3 % | 20.92 | 0.63 |
|  |  | Total |  |  | 21.55 |

**U977100035127** CELER ML TIRA LEDS 5500K 15W/M 230V IP67 CORTE A MEDIDA
Precio: 21.55
Suministro e instalación de tira LED IP67 al corte 230V Blanca marca Celer de 15W. Temperatura de color 5.500K (blanco frío), Flujo útil 1620lm/m. Medidas 12mm de ancho y 5mm de alto. Tirada máxima 50 metros. Alimentada a 230V, regulable, IRC>80, ángulo de apertura 120º, Índice de protección IP67. Tira LED decorativa para iluminación lineal y montaje en interior o exterior. Conexión directa a red. Puede cortarse cada 10cm.. Incluso accesorio, pequeño material, mano de obra de instalación y pruebas.

| Código | Ud | Descripción | Rendimiento | Precio | Importe |
|---|---|---|---|---|---|
| D7100035127 |  | CELER ML TIRA LEDS 5500K 15W/M 230V IP67 CORTE A MEDIDA (material) | 1 | 13.78 | 13.78 |
| DECO977100035127 |  | ECOTASA - CELER ML TIRA LEDS 5500K 15W/M 230V IP67 CORTE A M (material) | 1 | 0 | 0.00 |
| D%N00010100 | % | Medios auxiliares | 1 % | 13.78 | 0.14 |
| D8989898003 |  | MANO DE OBRA OFICIAL 1ª | 0.25 | 28 | 7.00 |
| D%N00020300 | % | Costes indirectos | 3 % | 20.92 | 0.63 |
|  |  | Total |  |  | 21.55 |

**U977100036020** CELER ML TIRA 80LED/M IP67 2700K 4,8W/M 24V AL CORTE C4
Precio: 14.65
Suministro e instalación de tira LED IP67 al corte Blancamarca Celer de 4,8W/m. Temperatura de color 2.700K (blanco cálido), Flujo útil 700lm/m. Medidas 14mm de ancho y 4mm de alto. Tirada máxima 15 metros. Alimentada a 24V, regulable, IRC>80, ángulo de apertura 120º, Índice de protección IP67. Tira LED profesional para iluminación lineal y montaje en interiores o exteriores, producto versatil que se selecciona la longitud que se necesita, sin recortes ni desperdicio. Puede cortarse cada 10cm.. Incluso accesorio, pequeño material, mano de obra de instalación y pruebas.

| Código | Ud | Descripción | Rendimiento | Precio | Importe |
|---|---|---|---|---|---|
| D7100036020 |  | CELER ML TIRA 80LED/M IP67 2700K 4,8W/M 24V AL CORTE C4 (material) | 1 | 7.15 | 7.15 |
| D%N00010100 | % | Medios auxiliares | 1 % | 7.15 | 0.07 |
| D8989898003 |  | MANO DE OBRA OFICIAL 1ª | 0.25 | 28 | 7.00 |
| D%N00020300 | % | Costes indirectos | 3 % | 14.22 | 0.43 |
|  |  | Total |  |  | 14.65 |

**U977100035290** CELER ML TIRA 80LED/M IP67 3000K 4,8W/M 24V AL CORTE C4
Precio: 14.65
Suministro e instalación de tira LED IP67 al corte Blancamarca Celer de 4,8W/m. Temperatura de color 3.000K (blanco cálido), Flujo útil 730lm/m. Medidas 14mm de ancho y 4mm de alto. Tirada máxima 15 metros. Alimentada a 24V, regulable, IRC>80, ángulo de apertura 120º, Índice de protección IP67. Tira LED profesional para iluminación lineal y montaje en interiores o exteriores, producto versatil que se selecciona la longitud que se necesita, sin recortes ni desperdicio. Puede cortarse cada 10cm.. Incluso accesorio, pequeño material, mano de obra de instalación y pruebas.

| Código | Ud | Descripción | Rendimiento | Precio | Importe |
|---|---|---|---|---|---|
| D7100035290 |  | CELER ML TIRA 80LED/M IP67 3000K 4,8W/M 24V AL CORTE C4 (material) | 1 | 7.15 | 7.15 |
| DECO977100035290 |  | ECOTASA - CELER ML TIRA 80LED/M IP67 3000K 4,8W/M 24V AL COR (material) | 1 | 0 | 0.00 |
| D%N00010100 | % | Medios auxiliares | 1 % | 7.15 | 0.07 |
| D8989898003 |  | MANO DE OBRA OFICIAL 1ª | 0.25 | 28 | 7.00 |
| D%N00020300 | % | Costes indirectos | 3 % | 14.22 | 0.43 |
|  |  | Total |  |  | 14.65 |

**U977100035291** CELER ML TIRA 80LED/M IP67 4000K 4,8W/M 24V AL CORTE C4
Precio: 14.65
Suministro e instalación de tira LED IP67 al corte Blancamarca Celer de 4,8W/m. Temperatura de color 4.000K (blanco neutro), Flujo útil 750lm/m. Medidas 14mm de ancho y 4mm de alto. Tirada máxima 15 metros. Alimentada a 24V, regulable, IRC>80, ángulo de apertura 120º, Índice de protección IP67. Tira LED profesional para iluminación lineal y montaje en interiores o exteriores, producto versatil que se selecciona la longitud que se necesita, sin recortes ni desperdicio. Puede cortarse cada 10cm.. Incluso accesorio, pequeño material, mano de obra de instalación y pruebas.

| Código | Ud | Descripción | Rendimiento | Precio | Importe |
|---|---|---|---|---|---|
| D7100035291 |  | CELER ML TIRA 80LED/M IP67 4000K 4,8W/M 24V AL CORTE C4 (material) | 1 | 7.15 | 7.15 |
| DECO977100035291 |  | ECOTASA - CELER ML TIRA 80LED/M IP67 4000K 4,8W/M 24V AL COR (material) | 1 | 0 | 0.00 |
| D%N00010100 | % | Medios auxiliares | 1 % | 7.15 | 0.07 |
| D8989898003 |  | MANO DE OBRA OFICIAL 1ª | 0.25 | 28 | 7.00 |
| D%N00020300 | % | Costes indirectos | 3 % | 14.22 | 0.43 |
|  |  | Total |  |  | 14.65 |

**U977100035292** CELER ML TIRA 80LED/M IP67 5500K 4,8W/M 24V AL CORTE C4
Precio: 14.65
Suministro e instalación de tira LED IP67 al corte Blancamarca Celer de 4,8W/m. Temperatura de color 5.500K (blanco frío), Flujo útil 750lm/m. Medidas 14mm de ancho y 4mm de alto. Tirada máxima 15 metros. Alimentada a 24V, regulable, IRC>80, ángulo de apertura 120º, Índice de protección IP67. Tira LED profesional para iluminación lineal y montaje en interiores o exteriores, producto versatil que se selecciona la longitud que se necesita, sin recortes ni desperdicio. Puede cortarse cada 10cm.. Incluso accesorio, pequeño material, mano de obra de instalación y pruebas.

| Código | Ud | Descripción | Rendimiento | Precio | Importe |
|---|---|---|---|---|---|
| D7100035292 |  | CELER ML TIRA 80LED/M IP67 5500K 4,8W/M 24V AL CORTE C4 (material) | 1 | 7.15 | 7.15 |
| DECO977100035292 |  | ECOTASA - CELER ML TIRA 80LED/M IP67 5500K 4,8W/M 24V AL COR (material) | 1 | 0 | 0.00 |
| D%N00010100 | % | Medios auxiliares | 1 % | 7.15 | 0.07 |
| D8989898003 |  | MANO DE OBRA OFICIAL 1ª | 0.25 | 28 | 7.00 |
| D%N00020300 | % | Costes indirectos | 3 % | 14.22 | 0.43 |
|  |  | Total |  |  | 14.65 |

**U977100036021** CELER ML TIRA 128LED/M IP67 2700K 10W/M 24V AL CORTE C4
Precio: 16.75
Suministro e instalación de tira LED IP67 al corte Blancamarca Celer de 10W/m. Temperatura de color 2.700K (blanco cálido), Flujo útil 1.500lm/m. Medidas 14mm de ancho y 4mm de alto. Tirada máxima 10 metros. Alimentada a 24V, regulable, IRC>80, ángulo de apertura 120º, Índice de protección IP67. Tira LED profesional para iluminación lineal y montaje en interiores o exteriores, producto versatil que se selecciona la longitud que se necesita, sin recortes ni desperdicio. Puede cortarse cada 6,25cm.. Incluso accesorio, pequeño material, mano de obra de instalación y pruebas.

| Código | Ud | Descripción | Rendimiento | Precio | Importe |
|---|---|---|---|---|---|
| D7100036021 |  | CELER ML TIRA 128LED/M IP67 2700K 10W/M 24V AL CORTE C4 (material) | 1 | 9.165 | 9.17 |
| D%N00010100 | % | Medios auxiliares | 1 % | 9.17 | 0.09 |
| D8989898003 |  | MANO DE OBRA OFICIAL 1ª | 0.25 | 28 | 7.00 |
| D%N00020300 | % | Costes indirectos | 3 % | 16.26 | 0.49 |
|  |  | Total |  |  | 16.75 |

**U977100035293** CELER ML TIRA 128LED/M IP67 3000K 10W/M 24V AL CORTE C4
Precio: 16.75
Suministro e instalación de tira LED IP67 al corte Blancamarca Celer de 10W/m. Temperatura de color 3.000K (blanco cálido), Flujo útil 1.550lm/m. Medidas 14mm de ancho y 4mm de alto. Tirada máxima 10 metros. Alimentada a 24V, regulable, IRC>80, ángulo de apertura 120º, Índice de protección IP67. Tira LED profesional para iluminación lineal y montaje en interiores o exteriores, producto versatil que se selecciona la longitud que se necesita, sin recortes ni desperdicio. Puede cortarse cada 6,25cm.. Incluso accesorio, pequeño material, mano de obra de instalación y pruebas.

| Código | Ud | Descripción | Rendimiento | Precio | Importe |
|---|---|---|---|---|---|
| D7100035293 |  | CELER ML TIRA 128LED/M IP67 3000K 10W/M 24V AL CORTE C4 (material) | 1 | 9.165 | 9.17 |
| DECO977100035293 |  | ECOTASA - CELER ML TIRA 128LED/M IP67 3000K 10W/M 24V AL COR (material) | 1 | 0 | 0.00 |
| D%N00010100 | % | Medios auxiliares | 1 % | 9.17 | 0.09 |
| D8989898003 |  | MANO DE OBRA OFICIAL 1ª | 0.25 | 28 | 7.00 |
| D%N00020300 | % | Costes indirectos | 3 % | 16.26 | 0.49 |
|  |  | Total |  |  | 16.75 |

**U977100035294** CELER ML TIRA 128LED/M IP67 4000K 10W/M 24V AL CORTE C4
Precio: 16.75
Suministro e instalación de tira LED IP67 al corte Blancamarca Celer de 10W/m. Temperatura de color 4.000K (blanco neutro), Flujo útil 1.600lm/m. Medidas 14mm de ancho y 4mm de alto. Tirada máxima 10 metros. Alimentada a 24V, regulable, IRC>80, ángulo de apertura 120º, Índice de protección IP67. Tira LED profesional para iluminación lineal y montaje en interiores o exteriores, producto versatil que se selecciona la longitud que se necesita, sin recortes ni desperdicio. Puede cortarse cada 6,25cm.. Incluso accesorio, pequeño material, mano de obra de instalación y pruebas.

| Código | Ud | Descripción | Rendimiento | Precio | Importe |
|---|---|---|---|---|---|
| D7100035294 |  | CELER ML TIRA 128LED/M IP67 4000K 10W/M 24V AL CORTE C4 (material) | 1 | 9.165 | 9.17 |
| DECO977100035294 |  | ECOTASA - CELER ML TIRA 128LED/M IP67 4000K 10W/M 24V AL COR (material) | 1 | 0 | 0.00 |
| D%N00010100 | % | Medios auxiliares | 1 % | 9.17 | 0.09 |
| D8989898003 |  | MANO DE OBRA OFICIAL 1ª | 0.25 | 28 | 7.00 |
| D%N00020300 | % | Costes indirectos | 3 % | 16.26 | 0.49 |
|  |  | Total |  |  | 16.75 |

**U977100035295** CELER ML TIRA 128LED/M IP67 5500K 10W/M 24V AL CORTE C4
Precio: 16.75
Suministro e instalación de tira LED IP67 al corte Blancamarca Celer de 10W/m. Temperatura de color 5.500K (blanco frío), Flujo útil 1.600lm/m. Medidas 14mm de ancho y 4mm de alto. Tirada máxima 10 metros. Alimentada a 24V, regulable, IRC>80, ángulo de apertura 120º, Índice de protección IP67. Tira LED profesional para iluminación lineal y montaje en interiores o exteriores, producto versatil que se selecciona la longitud que se necesita, sin recortes ni desperdicio. Puede cortarse cada 6,25cm.. Incluso accesorio, pequeño material, mano de obra de instalación y pruebas.

| Código | Ud | Descripción | Rendimiento | Precio | Importe |
|---|---|---|---|---|---|
| D7100035295 |  | CELER ML TIRA 128LED/M IP67 5500K 10W/M 24V AL CORTE C4 (material) | 1 | 9.165 | 9.17 |
| DECO977100035295 |  | ECOTASA - CELER ML TIRA 128LED/M IP67 5500K 10W/M 24V AL COR (material) | 1 | 0 | 0.00 |
| D%N00010100 | % | Medios auxiliares | 1 % | 9.17 | 0.09 |
| D8989898003 |  | MANO DE OBRA OFICIAL 1ª | 0.25 | 28 | 7.00 |
| D%N00020300 | % | Costes indirectos | 3 % | 16.26 | 0.49 |
|  |  | Total |  |  | 16.75 |

**U977100036022** CELER ML TIRA 200LED/M IP67 2700K 15W/M 24V AL CORTE C4
Precio: 20.7
Suministro e instalación de tira LED IP67 al corte Blancamarca Celer de 15W/m. Temperatura de color 2.700K (blanco cálido), Flujo útil 2.300lm/m. Medidas 14mm de ancho y 4mm de alto. Tirada máxima 7 metros. Alimentada a 24V, regulable, IRC>80, ángulo de apertura 120º, Índice de protección IP67. Tira LED profesional para iluminación lineal y montaje en interiores o exteriores, producto versatil que se selecciona la longitud que se necesita, sin recortes ni desperdicio. Puede cortarse cada 4cm.. Incluso accesorio, pequeño material, mano de obra de instalación y pruebas.

| Código | Ud | Descripción | Rendimiento | Precio | Importe |
|---|---|---|---|---|---|
| D7100036022 |  | CELER ML TIRA 200LED/M IP67 2700K 15W/M 24V AL CORTE C4 (material) | 1 | 12.968 | 12.97 |
| D%N00010100 | % | Medios auxiliares | 1 % | 12.97 | 0.13 |
| D8989898003 |  | MANO DE OBRA OFICIAL 1ª | 0.25 | 28 | 7.00 |
| D%N00020300 | % | Costes indirectos | 3 % | 20.10 | 0.60 |
|  |  | Total |  |  | 20.7 |

**U977100035296** CELER ML TIRA 200LED/M IP67 3000K 15W/M 24V AL CORTE C4
Precio: 20.7
Suministro e instalación de tira LED IP67 al corte Blancamarca Celer de 15W/m. Temperatura de color 3.000K (blanco cálido), Flujo útil 2.300lm/m. Medidas 14mm de ancho y 4mm de alto. Tirada máxima 7 metros. Alimentada a 24V, regulable, IRC>80, ángulo de apertura 120º, Índice de protección IP67. Tira LED profesional para iluminación lineal y montaje en interiores o exteriores, producto versatil que se selecciona la longitud que se necesita, sin recortes ni desperdicio. Puede cortarse cada 4cm.. Incluso accesorio, pequeño material, mano de obra de instalación y pruebas.

| Código | Ud | Descripción | Rendimiento | Precio | Importe |
|---|---|---|---|---|---|
| D7100035296 |  | CELER ML TIRA 200LED/M IP67 3000K 15W/M 24V AL CORTE C4 (material) | 1 | 12.968 | 12.97 |
| DECO977100035296 |  | ECOTASA - CELER ML TIRA 200LED/M IP67 3000K 15W/M 24V AL COR (material) | 1 | 0 | 0.00 |
| D%N00010100 | % | Medios auxiliares | 1 % | 12.97 | 0.13 |
| D8989898003 |  | MANO DE OBRA OFICIAL 1ª | 0.25 | 28 | 7.00 |
| D%N00020300 | % | Costes indirectos | 3 % | 20.10 | 0.60 |
|  |  | Total |  |  | 20.7 |

**U977100035297** CELER ML TIRA 200LED/M IP67 4000K 15W/M 24V AL CORTE C4
Precio: 20.7
Suministro e instalación de tira LED IP67 al corte Blancamarca Celer de 15W/m. Temperatura de color 4.000K (blanco neutro), Flujo útil 2.400lm/m. Medidas 14mm de ancho y 4mm de alto. Tirada máxima 7 metros. Alimentada a 24V, regulable, IRC>80, ángulo de apertura 120º, Índice de protección IP67. Tira LED profesional para iluminación lineal y montaje en interiores o exteriores, producto versatil que se selecciona la longitud que se necesita, sin recortes ni desperdicio. Puede cortarse cada 4cm.. Incluso accesorio, pequeño material, mano de obra de instalación y pruebas.

| Código | Ud | Descripción | Rendimiento | Precio | Importe |
|---|---|---|---|---|---|
| D7100035297 |  | CELER ML TIRA 200LED/M IP67 4000K 15W/M 24V AL CORTE C4 (material) | 1 | 12.968 | 12.97 |
| DECO977100035297 |  | ECOTASA - CELER ML TIRA 200LED/M IP67 4000K 15W/M 24V AL COR (material) | 1 | 0 | 0.00 |
| D%N00010100 | % | Medios auxiliares | 1 % | 12.97 | 0.13 |
| D8989898003 |  | MANO DE OBRA OFICIAL 1ª | 0.25 | 28 | 7.00 |
| D%N00020300 | % | Costes indirectos | 3 % | 20.10 | 0.60 |
|  |  | Total |  |  | 20.7 |

**U977100035298** CELER ML TIRA 200LED/M IP67 5500K 15W/M 24V AL CORTE C4
Precio: 20.7
Suministro e instalación de tira LED IP67 al corte Blancamarca Celer de 15W/m. Temperatura de color 5.500K (blanco frío), Flujo útil 2.450lm/m. Medidas 14mm de ancho y 4mm de alto. Tirada máxima 7 metros. Alimentada a 24V, regulable, IRC>80, ángulo de apertura 120º, Índice de protección IP67. Tira LED profesional para iluminación lineal y montaje en interiores o exteriores, producto versatil que se selecciona la longitud que se necesita, sin recortes ni desperdicio. Puede cortarse cada 4cm.. Incluso accesorio, pequeño material, mano de obra de instalación y pruebas.

| Código | Ud | Descripción | Rendimiento | Precio | Importe |
|---|---|---|---|---|---|
| D7100035298 |  | CELER ML TIRA 200LED/M IP67 5500K 15W/M 24V AL CORTE C4 (material) | 1 | 12.968 | 12.97 |
| DECO977100035298 |  | ECOTASA - CELER ML TIRA 200LED/M IP67 5500K 15W/M 24V AL COR (material) | 1 | 0 | 0.00 |
| D%N00010100 | % | Medios auxiliares | 1 % | 12.97 | 0.13 |
| D8989898003 |  | MANO DE OBRA OFICIAL 1ª | 0.25 | 28 | 7.00 |
| D%N00020300 | % | Costes indirectos | 3 % | 20.10 | 0.60 |
|  |  | Total |  |  | 20.7 |

**U977100036170** CELER ML TIRA LED COB 2700K 5W/M 24V IP67 CORTE A MEDIDA
Precio: 22.84
Suministro e instalación de tira LED COB al corte marca Celer de 5W/m. Temperatura de color 2.700K. Flujo útil 475lm/m. De 10mm de ancho. Alimentada a 24V, regulable, IRC90, ángulo de apertura 120º, Índice de protección IP67. Tira LED profesional para iluminación lineal y montaje en interiores, producto versatil que se selecciona la longitud que se necesita, sin recortes ni desperdicio. Puede cortarse cada 6.25cm. Tirada máxima 5 metros.. Incluso accesorio, pequeño material, mano de obra de instalación y pruebas.

| Código | Ud | Descripción | Rendimiento | Precio | Importe |
|---|---|---|---|---|---|
| D7100036170 |  | CELER ML TIRA LED COB 2700K 5W/M 24V IP67 CORTE A MEDIDA (material) | 1 | 15.015 | 15.02 |
| D%N00010100 | % | Medios auxiliares | 1 % | 15.02 | 0.15 |
| D8989898003 |  | MANO DE OBRA OFICIAL 1ª | 0.25 | 28 | 7.00 |
| D%N00020300 | % | Costes indirectos | 3 % | 22.17 | 0.67 |
|  |  | Total |  |  | 22.84 |

**U977100036171** CELER ML TIRA LED COB 3000K 5W/M 24V IP67 CORTE A MEDIDA
Precio: 22.84
Suministro e instalación de tira LED COB al corte marca Celer de 5W/m. Temperatura de color 3.000K. Flujo útil 500lm/m. De 10mm de ancho. Alimentada a 24V, regulable, IRC90, ángulo de apertura 120º, Índice de protección IP67. Tira LED profesional para iluminación lineal y montaje en interiores, producto versatil que se selecciona la longitud que se necesita, sin recortes ni desperdicio. Puede cortarse cada 6.25cm. Tirada máxima 5 metros.. Incluso accesorio, pequeño material, mano de obra de instalación y pruebas.

| Código | Ud | Descripción | Rendimiento | Precio | Importe |
|---|---|---|---|---|---|
| D7100036171 |  | CELER ML TIRA LED COB 3000K 5W/M 24V IP67 CORTE A MEDIDA (material) | 1 | 15.015 | 15.02 |
| D%N00010100 | % | Medios auxiliares | 1 % | 15.02 | 0.15 |
| D8989898003 |  | MANO DE OBRA OFICIAL 1ª | 0.25 | 28 | 7.00 |
| D%N00020300 | % | Costes indirectos | 3 % | 22.17 | 0.67 |
|  |  | Total |  |  | 22.84 |

**U977100036172** CELER ML TIRA LED COB 4000K 5W/M 24V IP67 CORTE A MEDIDA
Precio: 22.84
Suministro e instalación de tira LED COB al corte marca Celer de 5W/m. Temperatura de color 4.000K. Flujo útil 525lm/m. De 10mm de ancho. Alimentada a 24V, regulable, IRC90, ángulo de apertura 120º, Índice de protección IP67. Tira LED profesional para iluminación lineal y montaje en interiores, producto versatil que se selecciona la longitud que se necesita, sin recortes ni desperdicio. Puede cortarse cada 6.25cm. Tirada máxima 5 metros.. Incluso accesorio, pequeño material, mano de obra de instalación y pruebas.

| Código | Ud | Descripción | Rendimiento | Precio | Importe |
|---|---|---|---|---|---|
| D7100036172 |  | CELER ML TIRA LED COB 4000K 5W/M 24V IP67 CORTE A MEDIDA (material) | 1 | 15.015 | 15.02 |
| D%N00010100 | % | Medios auxiliares | 1 % | 15.02 | 0.15 |
| D8989898003 |  | MANO DE OBRA OFICIAL 1ª | 0.25 | 28 | 7.00 |
| D%N00020300 | % | Costes indirectos | 3 % | 22.17 | 0.67 |
|  |  | Total |  |  | 22.84 |

**U977100036173** CELER ML TIRA LED COB 5500K 5W/M 24V IP67 CORTE A MEDIDA
Precio: 22.84
Suministro e instalación de tira LED COB al corte marca Celer de 5W/m. Temperatura de color 5.500K. Flujo útil 550lm/m. De 10mm de ancho. Alimentada a 24V, regulable, IRC90, ángulo de apertura 120º, Índice de protección IP67. Tira LED profesional para iluminación lineal y montaje en interiores, producto versatil que se selecciona la longitud que se necesita, sin recortes ni desperdicio. Puede cortarse cada 6.25cm. Tirada máxima 5 metros.. Incluso accesorio, pequeño material, mano de obra de instalación y pruebas.

| Código | Ud | Descripción | Rendimiento | Precio | Importe |
|---|---|---|---|---|---|
| D7100036173 |  | CELER ML TIRA LED COB 5500K 5W/M 24V IP67 CORTE A MEDIDA (material) | 1 | 15.015 | 15.02 |
| D%N00010100 | % | Medios auxiliares | 1 % | 15.02 | 0.15 |
| D8989898003 |  | MANO DE OBRA OFICIAL 1ª | 0.25 | 28 | 7.00 |
| D%N00020300 | % | Costes indirectos | 3 % | 22.17 | 0.67 |
|  |  | Total |  |  | 22.84 |

**U977100035235** CELER ML TIRA 60LED/M IP67 RGB 14,4W/M 24V AL CORTE C3
Precio: 20.05
Suministro e instalación de tIra LED IP67 al corte RGB marca Celer de 14,4W/m. Medidas 13mm de ancho y 4mm de alto. Tirada máxima 7 metros. Alimentada a 24V, regulable, IRC>80, ángulo de apertura 120º. Índice de protección IP67. Tira LED adecuada para decoración de espacios interiores y exteriores ya que permite destacar elementos y crear efectos decorativos con el color de la luz. Esta fabricada con protección de silicona y se caracteriza por su gran resistencia a impactos y agentes externos. Se puede utilizar con un perfil de 15mm.. Incluso accesorio, pequeño material, mano de obra de instalación y pruebas.

| Código | Ud | Descripción | Rendimiento | Precio | Importe |
|---|---|---|---|---|---|
| D7100035235 |  | CELER ML TIRA 60LED/M IP67 RGB 14,4W/M 24V AL CORTE C3 (material) | 1 | 12.35 | 12.35 |
| DECO977100035235 |  | ECOTASA - CELER ML TIRA 60LED/M IP67 RGB 14,4W/M 24V AL CORT (material) | 1 | 0 | 0.00 |
| D%N00010100 | % | Medios auxiliares | 1 % | 12.35 | 0.12 |
| D8989898003 |  | MANO DE OBRA OFICIAL 1ª | 0.25 | 28 | 7.00 |
| D%N00020300 | % | Costes indirectos | 3 % | 19.47 | 0.58 |
|  |  | Total |  |  | 20.05 |

**U977100035200** CELER ROLLO 5ML TIRA PANADERIA 12.8W IP67 ALIMENTACION
Precio: 133.96
Suministro e instalación de tira LED IP67 al corte para Panadería marca Celer de 12.8W, Flujo útil 1050lm/m. Medidas 12mm de ancho y 5mm de alto. Tirada máxima 5 metros. Alimentada a 24V, regulable, IRC90, ángulo de apertura 120º, Índice de protección IP67. Tira LED especial para alimentación, destaca por su versatilidad, ofreciendo la máxima flexibilidad y adaptación a las necesidades del espacio. Puede cortarse cada 5cm. Incluso accesorio, pequeño material, mano de obra de instalación y pruebas.

| Código | Ud | Descripción | Rendimiento | Precio | Importe |
|---|---|---|---|---|---|
| D7100035200 |  | CELER ROLLO 5ML TIRA PANADERIA 12.8W IP67 ALIMENTACION (material) | 1 | 121.843 | 121.84 |
| DECO977100035200 |  | ECOTASA - CELER ROLLO 5ML TIRA PANADERIA 12.8W IP67 ALIMENTA (material) | 1 | 0 | 0.00 |
| D%N00010100 | % | Medios auxiliares | 1 % | 121.84 | 1.22 |
| D8989898003 |  | MANO DE OBRA OFICIAL 1ª | 0.25 | 28 | 7.00 |
| D%N00020300 | % | Costes indirectos | 3 % | 130.06 | 3.90 |
|  |  | Total |  |  | 133.96 |

**U977100035201** CELER ROLLO 5ML TIRA VEGETALES 12.8W IP67 ALIMENTACION
Precio: 133.96
Suministro e instalación de tira LED IP67 al corte para Vegetales marca Celer de 12.8W, Flujo útil 1300lm/m. Medidas 12mm de ancho y 5mm de alto. Tirada máxima 5 metros. Alimentada a 24V, regulable, IRC>80, ángulo de apertura 120º, Índice de protección IP67. Tira LED especial para alimentación, destaca por su versatilidad, ofreciendo la máxima flexibilidad y adaptación a las necesidades del espacio. Puede cortarse cada 5cm. Incluso accesorio, pequeño material, mano de obra de instalación y pruebas.

| Código | Ud | Descripción | Rendimiento | Precio | Importe |
|---|---|---|---|---|---|
| D7100035201 |  | CELER ROLLO 5ML TIRA VEGETALES 12.8W IP67 ALIMENTACION (material) | 1 | 121.843 | 121.84 |
| DECO977100035201 |  | ECOTASA - CELER ROLLO 5ML TIRA VEGETALES 12.8W IP67 ALIMENTA (material) | 1 | 0 | 0.00 |
| D%N00010100 | % | Medios auxiliares | 1 % | 121.84 | 1.22 |
| D8989898003 |  | MANO DE OBRA OFICIAL 1ª | 0.25 | 28 | 7.00 |
| D%N00020300 | % | Costes indirectos | 3 % | 130.06 | 3.90 |
|  |  | Total |  |  | 133.96 |

**U977100035202** CELER ROLLO 5ML TIRA PESCADERIA 12.8W IP67 ALIMENTACION
Precio: 133.96
Suministro e instalación de Tira LED IP67 al corte para Pescadería marca Celer de 12.8W, Flujo útil 1300lm/m. Medidas 12mm de ancho. Tirada máxima 5 metros. Alimentada a 24V, regulable, IRC>80, ángulo de apertura 120º, Índice de protección IP67. Tira LED especial para alimentación, destaca por su versatilidad, ofreciendo la máxima flexibilidad y adaptación a las necesidades del espacio. Puede cortarse cada 5cm. Incluso accesorio, pequeño material, mano de obra de instalación y pruebas.

| Código | Ud | Descripción | Rendimiento | Precio | Importe |
|---|---|---|---|---|---|
| D7100035202 |  | CELER ROLLO 5ML TIRA PESCADERIA 12.8W IP67 ALIMENTACION (material) | 1 | 121.843 | 121.84 |
| DECO977100035202 |  | ECOTASA - CELER ROLLO 5ML TIRA PESCADERIA 12.8W IP67 ALIMENT (material) | 1 | 0 | 0.00 |
| D%N00010100 | % | Medios auxiliares | 1 % | 121.84 | 1.22 |
| D8989898003 |  | MANO DE OBRA OFICIAL 1ª | 0.25 | 28 | 7.00 |
| D%N00020300 | % | Costes indirectos | 3 % | 130.06 | 3.90 |
|  |  | Total |  |  | 133.96 |

**U977100035203** CELER ROLLO 5ML TIRA CARNE 12.8W IP67 ALIMENTACION
Precio: 133.96
Suministro e instalación de tira LED IP67 al corte para Carne marca Celer de 12.8W, Flujo útil 1150lm/m. Medidas 12mm de ancho. Tirada máxima 5 metros. Alimentada a 24V, regulable, IRC>80, ángulo de apertura 120º, Índice de protección IP67. Tira LED especial para alimentación, destaca por su versatilidad, ofreciendo la máxima flexibilidad y adaptación a las necesidades del espacio. Puede cortarse cada 5cm. Incluso accesorio, pequeño material, mano de obra de instalación y pruebas.

| Código | Ud | Descripción | Rendimiento | Precio | Importe |
|---|---|---|---|---|---|
| D7100035203 |  | CELER ROLLO 5ML TIRA CARNE 12.8W IP67 ALIMENTACION (material) | 1 | 121.843 | 121.84 |
| DECO977100035203 |  | ECOTASA - CELER ROLLO 5ML TIRA CARNE 12.8W IP67 ALIMENTACION (material) | 1 | 0 | 0.00 |
| D%N00010100 | % | Medios auxiliares | 1 % | 121.84 | 1.22 |
| D8989898003 |  | MANO DE OBRA OFICIAL 1ª | 0.25 | 28 | 7.00 |
| D%N00020300 | % | Costes indirectos | 3 % | 130.06 | 3.90 |
|  |  | Total |  |  | 133.96 |

**U977100035733** CELER ML TIRA LED IP67 DIGITAL SPI RGB 14W 24V AL CORTE
Precio: 24.11
Suministro e instalación de tIra LED Digital SPI RGB IP67al corte marca Celer de 14W/m. De 10mm de ancho. 12 pixels por metro. Tirada máxima 10 metros (ampliable con amplificadores). Alimentada a 24V, regulable, ángulo de apertura 120º. Índice de protección IP67. Permite direccionar cada pixel de manera individual. Control con App Celer light. Incluso accesorio, pequeño material, mano de obra de instalación y pruebas.

| Código | Ud | Descripción | Rendimiento | Precio | Importe |
|---|---|---|---|---|---|
| D7100035733 |  | CELER ML TIRA LED IP67 DIGITAL SPI RGB 14W 24V AL CORTE (material) | 1 | 16.25 | 16.25 |
| DECO977100035733 |  | ECOTASA - CELER ML TIRA LED IP67 DIGITAL SPI RGB 14W 24V AL (material) | 1 | 0 | 0.00 |
| D%N00010100 | % | Medios auxiliares | 1 % | 16.25 | 0.16 |
| D8989898003 |  | MANO DE OBRA OFICIAL 1ª | 0.25 | 28 | 7.00 |
| D%N00020300 | % | Costes indirectos | 3 % | 23.41 | 0.70 |
|  |  | Total |  |  | 24.11 |

**U977100035540** CELER ML TIRA LED NEON SPI RGB 11W/M 24V IP67 GIRO LAT
Precio: 51.16
Suministro e instalación de tira LED Neon IP67 al corte marca Celer de 11W/m posición Frontal. Temperatura de color 5.000K. Flujo útil 852lm/m. De 16mm de ancho y 16mm de altura. Alimentada a 24V, regulable, IRC90, ángulo de apertura 110º, Índice de protección IP67. Puede cortarse cada 5cm. Tirada máxima 5 metros.. Incluso accesorio, pequeño material, mano de obra de instalación y pruebas.

| Código | Ud | Descripción | Rendimiento | Precio | Importe |
|---|---|---|---|---|---|
| D7100035540 |  | CELER ML TIRA LED NEON SPI RGB 11W/M 24V IP67 GIRO LAT (material) | 1 | 42.25 | 42.25 |
| D%N00010100 | % | Medios auxiliares | 1 % | 42.25 | 0.42 |
| D8989898003 |  | MANO DE OBRA OFICIAL 1ª | 0.25 | 28 | 7.00 |
| D%N00020300 | % | Costes indirectos | 3 % | 49.67 | 1.49 |
|  |  | Total |  |  | 51.16 |

**U977100035541** CELER ML TIRA LED NEON SPI RGB 11W/M 24V IP67 GIRO FRONT
Precio: 51.16
Suministro e instalación de tira LED Neon IP67 al corte marca Celer de 11W/m posición Frontal. Temperatura de color 3.000K. Flujo útil 852lm/m. De 16mm de ancho y 16mm de altura. Alimentada a 24V, regulable, IRC90, ángulo de apertura 110º, Índice de protección IP67. Puede cortarse cada 5cm. Tirada máxima 5 metros.. Incluso accesorio, pequeño material, mano de obra de instalación y pruebas.

| Código | Ud | Descripción | Rendimiento | Precio | Importe |
|---|---|---|---|---|---|
| D7100035541 |  | CELER ML TIRA LED NEON SPI RGB 11W/M 24V IP67 GIRO FRONT (material) | 1 | 42.25 | 42.25 |
| D%N00010100 | % | Medios auxiliares | 1 % | 42.25 | 0.42 |
| D8989898003 |  | MANO DE OBRA OFICIAL 1ª | 0.25 | 28 | 7.00 |
| D%N00020300 | % | Costes indirectos | 3 % | 49.67 | 1.49 |
|  |  | Total |  |  | 51.16 |

### 977100037 TIRAS LED ACCESORIOS (04/03/2025)

**U977250045885** CELER ADHESIVO TRANSPARENTE 10ML PARA TIRA LED IP67
Precio: 4.31
Suministro e instalación de adhesivo transparente de 10mlpara tira led IP67. Incluso accesorio, pequeño material, mano de obra de instalación y pruebas.

| Código | Ud | Descripción | Rendimiento | Precio | Importe |
|---|---|---|---|---|---|
| D7250045885 |  | CELER ADHESIVO TRANSPARENTE 10ML PARA TIRA LED IP67 (material) | 1 | 1.365 | 1.37 |
| D%N00010100 | % | Medios auxiliares | 1 % | 1.37 | 0.01 |
| D8989898003 |  | MANO DE OBRA OFICIAL 1ª | 0.1 | 28 | 2.80 |
| D%N00020300 | % | Costes indirectos | 3 % | 4.18 | 0.13 |
|  |  | Total |  |  | 4.31 |

**U977250080161** CELER PEGAMENTO 10ML PARA TIRA LED NEON
Precio: 9.06
Suministro e instalación de pegamento 10 ml para tira ledNEON. Incluso accesorio, pequeño material, mano de obra de instalación y pruebas.

| Código | Ud | Descripción | Rendimiento | Precio | Importe |
|---|---|---|---|---|---|
| D7250080161 |  | CELER PEGAMENTO 10ML PARA TIRA LED NEON (material) | 1 | 4.55 | 4.55 |
| D%N00010100 | % | Medios auxiliares | 1 % | 4.55 | 0.05 |
| D8989898003 |  | MANO DE OBRA OFICIAL 1ª | 0.15 | 28 | 4.20 |
| D%N00020300 | % | Costes indirectos | 3 % | 8.80 | 0.26 |
|  |  | Total |  |  | 9.06 |

**U977250080160** CELER ML CABLE REDONDO 2HILOS 4,5 PVC TIRA LED NEON UL2464
Precio: 5.42
Suministro e instalación de mL cable redondo 2 hilos 4,5 PVC UL2464. Incluso accesorio, pequeño material, mano de obra de instalación y pruebas.

| Código | Ud | Descripción | Rendimiento | Precio | Importe |
|---|---|---|---|---|---|
| D7250080160 |  | CELER ML CABLE REDONDO 2HILOS 4,5 PVC TIRA LED NEON UL2464 (material) | 1 | 1.05 | 1.05 |
| D%N00010100 | % | Medios auxiliares | 1 % | 1.05 | 0.01 |
| D8989898003 |  | MANO DE OBRA OFICIAL 1ª | 0.15 | 28 | 4.20 |
| D%N00020300 | % | Costes indirectos | 3 % | 5.26 | 0.16 |
|  |  | Total |  |  | 5.42 |

**U977250080177** CELER ML CABLE REDONDO 4HILOS 4,5 PVC TIRA NEON RGB UL2464
Precio: 5.48
Suministro e instalación de mL cable redondo 4 hilos 4,5 PVC UL2464. Incluso accesorio, pequeño material, mano de obra de instalación y pruebas.

| Código | Ud | Descripción | Rendimiento | Precio | Importe |
|---|---|---|---|---|---|
| D7250080177 |  | CELER ML CABLE REDONDO 4HILOS 4,5 PVC TIRA NEON RGB UL2464 (material) | 1 | 1.113 | 1.11 |
| D%N00010100 | % | Medios auxiliares | 1 % | 1.11 | 0.01 |
| D8989898003 |  | MANO DE OBRA OFICIAL 1ª | 0.15 | 28 | 4.20 |
| D%N00020300 | % | Costes indirectos | 3 % | 5.32 | 0.16 |
|  |  | Total |  |  | 5.48 |

**U977250080178** CELER ML CABLE REDONDO 4HILOS 6 SILICONA TIRA NEON RGB 22AWG
Precio: 8.39
Suministro e instalación de mL cable redondo 4 hilos 6 silicona 22AWG. Incluso accesorio, pequeño material, mano de obra de instalación y pruebas.

| Código | Ud | Descripción | Rendimiento | Precio | Importe |
|---|---|---|---|---|---|
| D7250080178 |  | CELER ML CABLE REDONDO 4HILOS 6 SILICONA TIRA NEON RGB 22AWG (material) | 1 | 3.906 | 3.91 |
| D%N00010100 | % | Medios auxiliares | 1 % | 3.91 | 0.04 |
| D8989898003 |  | MANO DE OBRA OFICIAL 1ª | 0.15 | 28 | 4.20 |
| D%N00020300 | % | Costes indirectos | 3 % | 8.15 | 0.24 |
|  |  | Total |  |  | 8.39 |

**U977253000013** DNY REPLALE3 REGULADOR LAMPARAS LED 3 HILOS CON BORNAS
Precio: 69.25
Suministro e instalación de regulador de pastilla de corte de fase triac hasta 350W marca Eltako modelo RE PLA LE3. Incluso accesorio, pequeño material, mano de obra de instalación y pruebas.

| Código | Ud | Descripción | Rendimiento | Precio | Importe |
|---|---|---|---|---|---|
| D6806060013 |  | DNY REPLALE3 REGULADOR LAMPARAS LED 3 HILOS CON BORNAS (material; 22/05/2026) | 1 | 59.63 | 59.63 |
| D%N00010100 | % | Medios auxiliares | 1 % | 59.63 | 0.60 |
| D8989898003 |  | MANO DE OBRA OFICIAL 1ª | 0.25 | 28 | 7.00 |
| D%N00020300 | % | Costes indirectos | 3 % | 67.23 | 2.02 |
|  |  | Total |  |  | 69.25 |

**U977258045805** ELTAKO REGULADOR UNIVERSAL INCAND. 400W-LED (04/03/2025)
Precio: 75.75
Suministro e instalación de regulador de pastilla de corte de fase triac hasta 400W marca Eltako referencia 61100801. Incluso accesorio, pequeño material, mano de obra de instalación y pruebas.

| Código | Ud | Descripción | Rendimiento | Precio | Importe |
|---|---|---|---|---|---|
| D6805510805 |  | ELTAKO REGULADOR UNIVERSAL INCAND. 400W-LED (material; 04/03/2025) | 1 | 65.875 | 65.88 |
| D%N00010100 | % | Medios auxiliares | 1 % | 65.88 | 0.66 |
| D8989898003 |  | MANO DE OBRA OFICIAL 1ª | 0.25 | 28 | 7.00 |
| D%N00020300 | % | Costes indirectos | 3 % | 73.54 | 2.21 |
|  |  | Total |  |  | 75.75 |

### 977100038 PERFILES TIRA LED

**U977100035650** CELER ML PERFIL ALU SUPERFICIE SUSPENDIDO 31MM
Precio: 22.21
Suministro e instalación de perfil de aluminio marca Celer para instalación suspendida y en superficie. Permite instalar tira de LED Celer protegiéndola y disipando el calor. Dimensiones: 35x37.5mm (int. 31mm). Se vende en barras de 2ml.. Incluso accesorio, pequeño material, mano de obra de instalación y pruebas.

| Código | Ud | Descripción | Rendimiento | Precio | Importe |
|---|---|---|---|---|---|
| D7100035650 |  | CELER ML PERFIL ALU SUPERFICIE SUSPENDIDO 31MM (material) | 1 | 14.56 | 14.56 |
| D8989898003 |  | MANO DE OBRA OFICIAL 1ª | 0.25 | 28 | 7.00 |
| D%N00020300 | % | Costes indirectos | 3 % | 21.56 | 0.65 |
|  |  | Total |  |  | 22.21 |

**U977100035651** CELER ML PERFIL ALU SUPERFICIE SUSPENDIDO 31MM NEGRO
Precio: 22.98
Suministro e instalación de perfil de aluminio marca Celer color negro para instalación suspendida y en superficie. Permite instalar tira de LED Celer protegiéndola y disipando el calor. Dimensiones: 35x37.5mm (int. 31mm). Se vende en barras de 2ml.
. Incluso accesorio, pequeño material, mano de obra de instalación y pruebas.

| Código | Ud | Descripción | Rendimiento | Precio | Importe |
|---|---|---|---|---|---|
| D7100035651 |  | CELER ML PERFIL ALU SUPERFICIE SUSPENDIDO 31MM NEGRO (material) | 1 | 15.308 | 15.31 |
| D8989898003 |  | MANO DE OBRA OFICIAL 1ª | 0.25 | 28 | 7.00 |
| D%N00020300 | % | Costes indirectos | 3 % | 22.31 | 0.67 |
|  |  | Total |  |  | 22.98 |

**U977100035652** CELER ML PERFIL ALU SUPERFICIE SUSPENDIDO 46MM
Precio: 28.77
Suministro e instalación de perfil de aluminio marca Celer para instalación suspendida y en superficie.Permite instalar tira de LED Celer protegiéndola y disipando el calor. Dimensiones: 50x37.5mm (int. 46mm). Se vende en barras de 2ml.. Incluso accesorio, pequeño material, mano de obra de instalación y pruebas.

| Código | Ud | Descripción | Rendimiento | Precio | Importe |
|---|---|---|---|---|---|
| D7100035652 |  | CELER ML PERFIL ALU SUPERFICIE SUSPENDIDO 46MM (material) | 1 | 20.93 | 20.93 |
| D8989898003 |  | MANO DE OBRA OFICIAL 1ª | 0.25 | 28 | 7.00 |
| D%N00020300 | % | Costes indirectos | 3 % | 27.93 | 0.84 |
|  |  | Total |  |  | 28.77 |

**U977100035653** CELER ML PERFIL ALU SUPERFICIE SUSPENDIDO 46MM NEGRO
Precio: 31.08
Suministro e instalación de perfil de aluminio marca Celer para instalación suspendida y en superficie. Permite instalar tira de LED Celer protegiéndola y disipando el calor. Dimensiones: 50x37.5mm (int. 46mm). Se vende en barras de 2ml.. Incluso accesorio, pequeño material, mano de obra de instalación y pruebas.

| Código | Ud | Descripción | Rendimiento | Precio | Importe |
|---|---|---|---|---|---|
| D7100035653 |  | CELER ML PERFIL ALU SUPERFICIE SUSPENDIDO 46MM NEGRO (material) | 1 | 23.173 | 23.17 |
| D8989898003 |  | MANO DE OBRA OFICIAL 1ª | 0.25 | 28 | 7.00 |
| D%N00020300 | % | Costes indirectos | 3 % | 30.17 | 0.91 |
|  |  | Total |  |  | 31.08 |

**U977100035654** CELER ML PERFIL ALUMINIO SUSPENDIDO 76MM
Precio: 36.67
Suministro e instalación de perfil de aluminio marca Celer para instalación suspendida y de superficie de tira de LED. Permite instalar tira de LED Celer protegiéndola y disipando el calor. Dimensiones: 80x37.5mm (int. 76mm). Se vende en barras de 2ml.. Incluso accesorio, pequeño material, mano de obra de instalación y pruebas.

| Código | Ud | Descripción | Rendimiento | Precio | Importe |
|---|---|---|---|---|---|
| D7100035654 |  | CELER ML PERFIL ALUMINIO SUSPENDIDO 76MM (material) | 1 | 28.6 | 28.60 |
| D8989898003 |  | MANO DE OBRA OFICIAL 1ª | 0.25 | 28 | 7.00 |
| D%N00020300 | % | Costes indirectos | 3 % | 35.60 | 1.07 |
|  |  | Total |  |  | 36.67 |

**U977100035655** CELER ML PERFIL ALUMINIO SUSPENDIDO DOBLE C/PASACABLES 46MM
Precio: 37.81
Suministro e instalación de perfil de aluminio marca Celer para instalación suspendida de tira de LED. Instalación de iluminación orientada directa e indirecta. Además, dispone de espacio para facilitar el paso de cables a lo largo del perfil. Permite instalar tira LED Celer protegiéndola y disipando el calor. Dimensiones: 50x90mm (int. 46mm). Se vende en barras de 2ml.. Incluso accesorio, pequeño material, mano de obra de instalación y pruebas.

| Código | Ud | Descripción | Rendimiento | Precio | Importe |
|---|---|---|---|---|---|
| D7100035655 |  | CELER ML PERFIL ALUMINIO SUSPENDIDO DOBLE C/PASACABLES 46MM (material) | 1 | 29.705 | 29.71 |
| D8989898003 |  | MANO DE OBRA OFICIAL 1ª | 0.25 | 28 | 7.00 |
| D%N00020300 | % | Costes indirectos | 3 % | 36.71 | 1.10 |
|  |  | Total |  |  | 37.81 |

**U977100035656** CELER ML PERFIL ALUMINIO SUSPENDIDO DOBLE C/PASACABLES 57MM
Precio: 40.12
Suministro e instalación de perfil de aluminio marca Celer para instalación suspendida de tira de LED. Instalación de iluminación orientada directa e indirecta. Además, dispone de espacio para facilitar el paso de cables a lo largo del perfil. Permite instalar tira LED Celer protegiéndola y disipando el calor. Dimensiones: 60x90mm (int. 56.5mm). Se vende en barras de 2ml.. Incluso accesorio, pequeño material, mano de obra de instalación y pruebas.

| Código | Ud | Descripción | Rendimiento | Precio | Importe |
|---|---|---|---|---|---|
| D7100035656 |  | CELER ML PERFIL ALUMINIO SUSPENDIDO DOBLE C/PASACABLES 57MM (material) | 1 | 31.948 | 31.95 |
| D8989898003 |  | MANO DE OBRA OFICIAL 1ª | 0.25 | 28 | 7.00 |
| D%N00020300 | % | Costes indirectos | 3 % | 38.95 | 1.17 |
|  |  | Total |  |  | 40.12 |

**U977100035657** CELER ML PERFIL ALUMINIO ANGULAR SUSPENDIDO INT32/EXT90MM
Precio: 39.91
Suministro e instalación de perfil de aluminio angular marca Celer para instalación suspendida de tira de LED. Permite instalar tira de LED Celer protegiéndola y disipando el calor. Dimensiones: 90x37.5mm (int. 77.4mm) Se vende en barras de 2ml.. Incluso accesorio, pequeño material, mano de obra de instalación y pruebas.

| Código | Ud | Descripción | Rendimiento | Precio | Importe |
|---|---|---|---|---|---|
| D7100035657 |  | CELER ML PERFIL ALUMINIO ANGULAR SUSPENDIDO INT32/EXT90MM (material) | 1 | 31.753 | 31.75 |
| D8989898003 |  | MANO DE OBRA OFICIAL 1ª | 0.25 | 28 | 7.00 |
| D%N00020300 | % | Costes indirectos | 3 % | 38.75 | 1.16 |
|  |  | Total |  |  | 39.91 |

**U977100035658** CELER ML PERFIL ALUMINIO LETRERO SUSPENDIDO
Precio: 31.85
Suministro e instalación de perfil de aluminio marca Celer para instalación suspendida de letrero con tira de LED. Permite instalar tira de LED Celer protegiéndola y disipando el calor a la vez que permite instalar un cristal para señalización. Altura: 34.5mm. Ancho interior: 6,5mm. Ancho exterior: 23mm. Se vende en barras de 2ml.. Incluso accesorio, pequeño material, mano de obra de instalación y pruebas.

| Código | Ud | Descripción | Rendimiento | Precio | Importe |
|---|---|---|---|---|---|
| D7100035658 |  | CELER ML PERFIL ALUMINIO LETRERO SUSPENDIDO (material) | 1 | 23.92 | 23.92 |
| D8989898003 |  | MANO DE OBRA OFICIAL 1ª | 0.25 | 28 | 7.00 |
| D%N00020300 | % | Costes indirectos | 3 % | 30.92 | 0.93 |
|  |  | Total |  |  | 31.85 |

**U977100035660** CELER ML PERFIL ALUM EMPOTRABLE 8MM C2
Precio: 10.86
Suministro e instalación de perfil de aluminio marca Celer para instalación empotrada de tira de LED. Permite instalar tira de LED Celer protegiéndola y disipando el calor. Altura: 8mm. Ancho interior: 12,2mm. Ancho exterior: 23mm. Se vende en barras de 2ml.. Incluso accesorio, pequeño material, mano de obra de instalación y pruebas.

| Código | Ud | Descripción | Rendimiento | Precio | Importe |
|---|---|---|---|---|---|
| D7100035660 |  | CELER ML PERFIL ALUM EMPOTRABLE 8MMX23MM C2 (material) | 1 | 3.543 | 3.54 |
| D8989898003 |  | MANO DE OBRA OFICIAL 1ª | 0.25 | 28 | 7.00 |
| D%N00020300 | % | Costes indirectos | 3 % | 10.54 | 0.32 |
|  |  | Total |  |  | 10.86 |

**U977100035688** CELER ML PERFIL ALUMINIO 33,5MMx50MM FOSEADO BLANCO
Precio: 37.21
Suministro e instalación de perfil de aluminio marca Celer modelo Foseado, color blanco, para instalación en superficie. Permite instalar tira de LED Celer protegiéndola y disipando el calor. Dimensiones 33x50mm (int. 13,2mm). Se vende en barras de 2ml.. Incluso accesorio, pequeño material, mano de obra de instalación y pruebas.

| Código | Ud | Descripción | Rendimiento | Precio | Importe |
|---|---|---|---|---|---|
| D7100035688 |  | CELER ML PERFIL ALUMINIO 33,5MMx50MM FOSEADO BLANCO (material) | 1 | 21.905 | 21.91 |
| D%N00010100 | % | Medios auxiliares | 1 % | 21.91 | 0.22 |
| D8989898003 |  | MANO DE OBRA OFICIAL 1ª | 0.5 | 28 | 14.00 |
| D%N00020300 | % | Costes indirectos | 3 % | 36.13 | 1.08 |
|  |  | Total |  |  | 37.21 |

**U977100035721** CELER ML PERFIL POLIVALENTE TIRA IP67-IP20/CARRIL CABLEADO
Precio: 11.47
Suministro e instalación de perfil de aluminio marca Celer para instalacion en superficie. Modelo Polivalente, para tira IP67 o IP20. Permite instalar tira de LED Celer protegiéndola y disipando el calor. Dimensiones 26x19,5mm (int. 16.9m). Se vende en barras de 2ml.. Incluso accesorio, pequeño material, mano de obra de instalación y pruebas.

| Código | Ud | Descripción | Rendimiento | Precio | Importe |
|---|---|---|---|---|---|
| D7100035721 |  | CELER ML PERFIL POLIVALENTE TIRA IP67-IP20/CARRIL CABLEADO (material) | 1 | 4.095 | 4.10 |
| D%N00010100 | % | Medios auxiliares | 1 % | 4.10 | 0.04 |
| D8989898003 |  | MANO DE OBRA OFICIAL 1ª | 0.25 | 28 | 7.00 |
| D%N00020300 | % | Costes indirectos | 3 % | 11.14 | 0.33 |
|  |  | Total |  |  | 11.47 |

**U977100035722** CELER ML PERFIL RINCONERA 16X16 TIRA IP20 HAZ AMPLIO
Precio: 6.17
Suministro e instalación de perfil de aluminio marca Celer para instalación de tira de LED en rinconera tira IP20 haz amplio. Permite instalar la tira de LED Celer protegiéndola y disipando el calor. Dimensiones: 16x16mm (int. 10mm). Se vende en barras de 2ml.. Incluso accesorio, pequeño material, mano de obra de instalación y pruebas.

| Código | Ud | Descripción | Rendimiento | Precio | Importe |
|---|---|---|---|---|---|
| D7100035722 |  | CELER ML PERFIL RINCONERA 16X16 TIRA IP20 HAZ AMPLIO (material) | 1 | 3.185 | 3.19 |
| D8989898003 |  | MANO DE OBRA OFICIAL 1ª | 0.1 | 28 | 2.80 |
| D%N00020300 | % | Costes indirectos | 3 % | 5.99 | 0.18 |
|  |  | Total |  |  | 6.17 |

**U977100035723** CELER ML PERFIL RINCONERA 30X30 HAZ AMPLIO TIRA IP20-IP67
Precio: 9.25
Suministro e instalación de perfil de aluminio marca Celer para instalación de tira de LED en rinconera tira IP20-IP67 haz amplio. Permite instalar la tira de LED Celer protegiéndola y disipando el calor. Dimensiones: 30x30mm (int. 20mm). Se vende en barras de 2ml.. Incluso accesorio, pequeño material, mano de obra de instalación y pruebas.

| Código | Ud | Descripción | Rendimiento | Precio | Importe |
|---|---|---|---|---|---|
| D7100035723 |  | CELER ML PERFIL RINCONERA 30X30 HAZ AMPLIO TIRA IP20-IP67 (material) | 1 | 6.175 | 6.18 |
| D8989898003 |  | MANO DE OBRA OFICIAL 1ª | 0.1 | 28 | 2.80 |
| D%N00020300 | % | Costes indirectos | 3 % | 8.98 | 0.27 |
|  |  | Total |  |  | 9.25 |

**U977100035724** CELER ML PERFIL TIRA IP20 EMPOTRAR C/MARCO
Precio: 11.15
Suministro e instalación de perfil de aluminio marca Celer para instalación empotrada de tira de LED. Permite instalar tira de LED Celer protegiéndola y disipando el calor. Altura: 8mm. Ancho interior: 12.2mm. Ancho de corte: 17.1mm. Ancho exterior: 37.2mm. Se vende en barras de 2ml.. Incluso accesorio, pequeño material, mano de obra de instalación y pruebas.

| Código | Ud | Descripción | Rendimiento | Precio | Importe |
|---|---|---|---|---|---|
| D7100035724 |  | CELER ML PERFIL TIRA IP20 EMPOTRAR C/MARCO (material) | 1 | 8.028 | 8.03 |
| D8989898003 |  | MANO DE OBRA OFICIAL 1ª | 0.1 | 28 | 2.80 |
| D%N00020300 | % | Costes indirectos | 3 % | 10.83 | 0.32 |
|  |  | Total |  |  | 11.15 |

**U977100035726** CELER ML PERFIL ALU EMPOTRABLE SLIM 30,4x10,8MM
Precio: 13.77
Suministro e instalación de perfil de aluminio marca Celer para instalacion empotrable modelo Slim. Dimensiones 30,4x10,8mm. Se suministra en barras de 2ml.. Incluso accesorio, pequeño material, mano de obra de instalación y pruebas.

| Código | Ud | Descripción | Rendimiento | Precio | Importe |
|---|---|---|---|---|---|
| D7100035726 |  | CELER ML PERFIL ALU EMPOTRABLE SLIM 30,4x10,8MM (material) | 1 | 6.305 | 6.31 |
| D%N00010100 | % | Medios auxiliares | 1 % | 6.31 | 0.06 |
| D8989898003 |  | MANO DE OBRA OFICIAL 1ª | 0.25 | 28 | 7.00 |
| D%N00020300 | % | Costes indirectos | 3 % | 13.37 | 0.40 |
|  |  | Total |  |  | 13.77 |

**U977100035727** CELER ML PERFIL ALU EMPOTRABLE SLIM 30,4x10,8MM BLANCO
Precio: 16.57
Suministro e instalación de perfil de aluminio marca Celer para instalacion empotrable modelo Slim color blanco. Dimensiones 30,4x10,8mm. Se suministra en barras de 2ml.. Incluso accesorio, pequeño material, mano de obra de instalación y pruebas.

| Código | Ud | Descripción | Rendimiento | Precio | Importe |
|---|---|---|---|---|---|
| D7100035727 |  | CELER ML PERFIL ALU EMPOTRABLE SLIM 30,4x10,8MM BLANCO (material) | 1 | 9.003 | 9.00 |
| D%N00010100 | % | Medios auxiliares | 1 % | 9.00 | 0.09 |
| D8989898003 |  | MANO DE OBRA OFICIAL 1ª | 0.25 | 28 | 7.00 |
| D%N00020300 | % | Costes indirectos | 3 % | 16.09 | 0.48 |
|  |  | Total |  |  | 16.57 |

**U977100035728** CELER ML PERFIL ALU EMPOTRABLE SLIM 30,4x10,8MM NEGRO
Precio: 16.57
Suministro e instalación de perfil de aluminio marca Celer para instalacion empotrable modelo Slim color negro. Dimensiones 30,4x10,8mm. Se suministra en barras de 2ml.. Incluso accesorio, pequeño material, mano de obra de instalación y pruebas.

| Código | Ud | Descripción | Rendimiento | Precio | Importe |
|---|---|---|---|---|---|
| D7100035728 |  | CELER ML PERFIL ALU EMPOTRABLE SLIM 30,4x10,8MM NEGRO (material) | 1 | 9.003 | 9.00 |
| D%N00010100 | % | Medios auxiliares | 1 % | 9.00 | 0.09 |
| D8989898003 |  | MANO DE OBRA OFICIAL 1ª | 0.25 | 28 | 7.00 |
| D%N00020300 | % | Costes indirectos | 3 % | 16.09 | 0.48 |
|  |  | Total |  |  | 16.57 |

**U977100035820** CELER ML PERFIL NEGRO SUPERFIC 15MMX23MM
Precio: 16.82
Suministro e instalación de perfil de aluminio marca Celer para instalacion en superficie, color blanco. Especial para tira IP67. Permite instalar tira de LED Celer protegiéndola y disipando el calor. Dimensiones 15x23mm (int. 17.9m). Se vende en barras de 2ml.. Incluso accesorio, pequeño material, mano de obra de instalación y pruebas.

| Código | Ud | Descripción | Rendimiento | Precio | Importe |
|---|---|---|---|---|---|
| D7100035820 |  | CELER ML PERFIL NEGRO SUPERFIC 15MMx23MM (material) | 1 | 9.328 | 9.33 |
| D8989898003 |  | MANO DE OBRA OFICIAL 1ª | 0.25 | 28 | 7.00 |
| D%N00020300 | % | Costes indirectos | 3 % | 16.33 | 0.49 |
|  |  | Total |  |  | 16.82 |

**U977100035821** CELER ML PERFIL NEGRO SUPERFICIE 8MM
Precio: 11.26
Suministro e instalación de perfil de aluminio marca Celer para instalacion en superficie. Permite instalar tira de LED Celer protegiéndola y disipando el calor. Dimensiones 17.1x8mm (int. 12.2mm). Se vende en barras de 2ml.. Incluso accesorio, pequeño material, mano de obra de instalación y pruebas.

| Código | Ud | Descripción | Rendimiento | Precio | Importe |
|---|---|---|---|---|---|
| D7100035821 |  | CELER ML PERFIL NEGRO SUPERFICIE 8MM (material) | 1 | 3.933 | 3.93 |
| D8989898003 |  | MANO DE OBRA OFICIAL 1ª | 0.25 | 28 | 7.00 |
| D%N00020300 | % | Costes indirectos | 3 % | 10.93 | 0.33 |
|  |  | Total |  |  | 11.26 |

**U977100035822** CELER ML PERFIL NEGRO ESQUINA 90º
Precio: 14.34
Suministro e instalación de perfil de aluminio color negro marca Celer para instalación de tira de LED en esquina. Permite instalar la tira de LED Celer. protegiéndola y disipando el calor. Dimensiones: 18.4x18.4mm (int. 12.2mm). Se vende en barras de 2ml.. Incluso accesorio, pequeño material, mano de obra de instalación y pruebas.

| Código | Ud | Descripción | Rendimiento | Precio | Importe |
|---|---|---|---|---|---|
| D7100035822 |  | CELER ML PERFIL NEGRO ESQUINA 90º (material) | 1 | 6.923 | 6.92 |
| D8989898003 |  | MANO DE OBRA OFICIAL 1ª | 0.25 | 28 | 7.00 |
| D%N00020300 | % | Costes indirectos | 3 % | 13.92 | 0.42 |
|  |  | Total |  |  | 14.34 |

**U977100035823** CELER ML PERFIL NEGRO EMPOTRABLE 8MM
Precio: 11.26
Suministro e instalación de perfil de aluminio marca Celer, color negro, para instalación empotrada de tira de LED. Permite instalar tira de LED Celer protegiéndola y disipando el calor. Altura: 8mm. Ancho interior:12,2mm.Ancho exterior:17,1mm.Se vende en barras de 2ml.. Incluso accesorio, pequeño material, mano de obra de instalación y pruebas.

| Código | Ud | Descripción | Rendimiento | Precio | Importe |
|---|---|---|---|---|---|
| D7100035823 |  | CELER ML PERFIL NEGRO EMPOTRABLE 8MM (material) | 1 | 3.933 | 3.93 |
| D8989898003 |  | MANO DE OBRA OFICIAL 1ª | 0.25 | 28 | 7.00 |
| D%N00020300 | % | Costes indirectos | 3 % | 10.93 | 0.33 |
|  |  | Total |  |  | 11.26 |

**U977100035824** CELER ML PERFIL NEGRO SUPERFICIE 15MM
Precio: 13.94
Suministro e instalación de perfil de aluminio color negro marca Celer para instalación en superficie de tira de LED. Permite instalar tira de LED Celer protegiéndola y disipando el calor. Dimensiones 17.1x14.6mm (int. 12.2mm). Se vende en barras de 2ml.. Incluso accesorio, pequeño material, mano de obra de instalación y pruebas.

| Código | Ud | Descripción | Rendimiento | Precio | Importe |
|---|---|---|---|---|---|
| D7100035824 |  | CELER ML PERFIL NEGRO SUPERFICIE 15MM (material) | 1 | 6.533 | 6.53 |
| D8989898003 |  | MANO DE OBRA OFICIAL 1ª | 0.25 | 28 | 7.00 |
| D%N00020300 | % | Costes indirectos | 3 % | 13.53 | 0.41 |
|  |  | Total |  |  | 13.94 |

**U977100035825** CELER ML PERFIL NEGRO EMPOTRABLE 15MM
Precio: 14.14
Suministro e instalación de perfil de aluminio marca Celer, color negro, para instalación empotrada de tira de LED. Permite instalar tira de LED Celer protegiéndola y disipando el calor. Altura: 14.6mm. Ancho interior: 12.2mm. Ancho exterior: 23mm. Se vende en barras de 2ml.. Incluso accesorio, pequeño material, mano de obra de instalación y pruebas.

| Código | Ud | Descripción | Rendimiento | Precio | Importe |
|---|---|---|---|---|---|
| D7100035825 |  | CELER ML PERFIL NEGRO EMPOTRABLE 15MM (material) | 1 | 6.728 | 6.73 |
| D8989898003 |  | MANO DE OBRA OFICIAL 1ª | 0.25 | 28 | 7.00 |
| D%N00020300 | % | Costes indirectos | 3 % | 13.73 | 0.41 |
|  |  | Total |  |  | 14.14 |

**U977100035831** CELER ML PERFIL BLANCO SUPERFICIE 8MM
Precio: 11.26
Suministro e instalación de perfil de aluminio color blanco marca Celer para instalacion en superficie. Permite instalar tira de LED Celer protegiéndola y disipando el calor. Dimensiones 17.1x8mm (int. 12.2mm). Se vende en barras de 2ml.. Incluso accesorio, pequeño material, mano de obra de instalación y pruebas.

| Código | Ud | Descripción | Rendimiento | Precio | Importe |
|---|---|---|---|---|---|
| D7100035831 |  | CELER ML PERFIL BLANCO SUPERFICIE 8MM (material) | 1 | 3.933 | 3.93 |
| D8989898003 |  | MANO DE OBRA OFICIAL 1ª | 0.25 | 28 | 7.00 |
| D%N00020300 | % | Costes indirectos | 3 % | 10.93 | 0.33 |
|  |  | Total |  |  | 11.26 |

**U977100035832** CELER ML PERFIL BLANCO ESQUINA 90º
Precio: 14.34
Suministro e instalación de perfil de aluminio color blanco marca Celer para instalación de tira de LED en esquina. Permite instalar la tira de LED Celer. protegiéndola y disipando el calor. Dimensiones: 18.4x18.4mm (int. 12.2mm). Se vende en barras de 2ml.. Incluso accesorio, pequeño material, mano de obra de instalación y pruebas.

| Código | Ud | Descripción | Rendimiento | Precio | Importe |
|---|---|---|---|---|---|
| D7100035832 |  | CELER ML PERFIL BLANCO ESQUINA 90º (material) | 1 | 6.923 | 6.92 |
| D8989898003 |  | MANO DE OBRA OFICIAL 1ª | 0.25 | 28 | 7.00 |
| D%N00020300 | % | Costes indirectos | 3 % | 13.92 | 0.42 |
|  |  | Total |  |  | 14.34 |

**U977100035833** CELER ML PERFIL BLANCO EMPOTRABLE 8MM
Precio: 11.26
Suministro e instalación de perfil de aluminio marca Celer, color blanco, para instalación empotrada de tira de LED. Permite instalar tira de LED Celer protegiéndola y disipando el calor. Altura: 8mm. Ancho interior:12,2mm.Ancho exterior:17,1mm.Se vende en barras de 2ml.. Incluso accesorio, pequeño material, mano de obra de instalación y pruebas.

| Código | Ud | Descripción | Rendimiento | Precio | Importe |
|---|---|---|---|---|---|
| D7100035833 |  | CELER ML PERFIL BLANCO EMPOTRABLE 8MM (material) | 1 | 3.933 | 3.93 |
| D8989898003 |  | MANO DE OBRA OFICIAL 1ª | 0.25 | 28 | 7.00 |
| D%N00020300 | % | Costes indirectos | 3 % | 10.93 | 0.33 |
|  |  | Total |  |  | 11.26 |

**U977100035834** CELER ML PERFIL BLANCO SUPERFICIE 15MM
Precio: 13.94
Suministro e instalación de perfil de aluminio color blanco marca Celer para instalación en superficie de tira de LED. Permite instalar tira de LED Celer protegiéndola y disipando el calor. Dimensiones 17.1x14.6mm (int. 12.2mm). Se vende en barras de 2ml.. Incluso accesorio, pequeño material, mano de obra de instalación y pruebas.

| Código | Ud | Descripción | Rendimiento | Precio | Importe |
|---|---|---|---|---|---|
| D7100035834 |  | CELER ML PERFIL BLANCO SUPERFICIE 15MM (material) | 1 | 6.533 | 6.53 |
| D8989898003 |  | MANO DE OBRA OFICIAL 1ª | 0.25 | 28 | 7.00 |
| D%N00020300 | % | Costes indirectos | 3 % | 13.53 | 0.41 |
|  |  | Total |  |  | 13.94 |

**U977100035835** CELER ML PERFIL BLANCO EMPOTRABLE 15MM
Precio: 14.14
Suministro e instalación de perfil de aluminio marca Celer, color blanco, para instalación empotrada de tira de LED. Permite instalar tira de LED Celer protegiéndola y disipando el calor. Altura: 14.6mm. Ancho interior: 12.2mm. Ancho exterior: 23mm. Se vende en barras de 2ml.. Incluso accesorio, pequeño material, mano de obra de instalación y pruebas.

| Código | Ud | Descripción | Rendimiento | Precio | Importe |
|---|---|---|---|---|---|
| D7100035835 |  | CELER ML PERFIL BLANCO EMPOTRABLE 15MM (material) | 1 | 6.728 | 6.73 |
| D8989898003 |  | MANO DE OBRA OFICIAL 1ª | 0.25 | 28 | 7.00 |
| D%N00020300 | % | Costes indirectos | 3 % | 13.73 | 0.41 |
|  |  | Total |  |  | 14.14 |

**U977100035845** CELER ML PERFIL BLANCO SUPERFIC 15MMx23MM
Precio: 16.91
Suministro e instalación de perfil de aluminio color blanco marca Celer para instalacion en superficie. Especial para tira IP67. Permite instalar tira de LED Celer protegiéndola y disipando el calor. Dimensiones 15x23mm (int. 17.9m). Se vende en barras de 2ml.. Incluso accesorio, pequeño material, mano de obra de instalación y pruebas.

| Código | Ud | Descripción | Rendimiento | Precio | Importe |
|---|---|---|---|---|---|
| D7100035845 |  | CELER ML PERFIL BLANCO SUPERFIC 15MMx23MM (material) | 1 | 9.328 | 9.33 |
| D%N00010100 | % | Medios auxiliares | 1 % | 9.33 | 0.09 |
| D8989898003 |  | MANO DE OBRA OFICIAL 1ª | 0.25 | 28 | 7.00 |
| D%N00020300 | % | Costes indirectos | 3 % | 16.42 | 0.49 |
|  |  | Total |  |  | 16.91 |

**U977100035955** CELER ML PERIFL ALU. SUPERFICIE TIRA NEON CON KIT DE ANCLAJE
Precio: 14.65
Suministro e instalación de ml de perfil de aluminio de superficie para tira de neón, con kit de anclaje. Incluso accesorio, pequeño material, mano de obra de instalación y pruebas.

| Código | Ud | Descripción | Rendimiento | Precio | Importe |
|---|---|---|---|---|---|
| D7100035955 |  | CELER ML PERIFL ALU. SUPERFICIE TIRA NEON CON KIT DE ANCLAJE (material) | 1 | 7.15 | 7.15 |
| D%N00010100 | % | Medios auxiliares | 1 % | 7.15 | 0.07 |
| D8989898003 |  | MANO DE OBRA OFICIAL 1ª | 0.25 | 28 | 7.00 |
| D%N00020300 | % | Costes indirectos | 3 % | 14.22 | 0.43 |
|  |  | Total |  |  | 14.65 |

**U977100035230** CELER ML PERFIL ALUMINIO 17MMx25MM CONFORT VISUAL
Precio: 22.88
Suministro e instalación de perfil de aluminio marca Celer modelo Confort visual, de bajo UGR, para instalación en superficie. Permite instalar tira de LED Celer protegiéndola y disipando el calor. Dimensiones 17.5x25mm (int. 12.6mm). Se vende en barras de 2ml.. Incluso accesorio, pequeño material, mano de obra de instalación y pruebas.

| Código | Ud | Descripción | Rendimiento | Precio | Importe |
|---|---|---|---|---|---|
| D7100035230 |  | CELER ML PERFIL ALUMINIO 17MMx25MM CONFORT VISUAL (material) | 1 | 8.125 | 8.13 |
| DECO977100035230 |  | ECOTASA - CELER ML PERFIL ALUMINIO 17MMx25MM CONFORT VISUAL (material) | 1 | 0 | 0.00 |
| D%N00010100 | % | Medios auxiliares | 1 % | 8.13 | 0.08 |
| D8989898003 |  | MANO DE OBRA OFICIAL 1ª | 0.5 | 28 | 14.00 |
| D%N00020300 | % | Costes indirectos | 3 % | 22.21 | 0.67 |
|  |  | Total |  |  | 22.88 |

**U977100035231** CELER ML PERFIL ALUMINIO 17MMx25MM CONFORT VISUAL NEGRO
Precio: 27.94
Suministro e instalación de perfil de aluminio marca Celer modelo Confort visual, de bajo UGR, color negro, para instalación en superficie. Permite instalar tira de LED Celer protegiéndola y disipando el calor. Dimensiones 17.5x25mm (int. 12.6mm). Se vende en barras de 2ml.. Incluso accesorio, pequeño material, mano de obra de instalación y pruebas.

| Código | Ud | Descripción | Rendimiento | Precio | Importe |
|---|---|---|---|---|---|
| D7100035231 |  | CELER ML PERFIL ALUMINIO 17MMx25MM CONFORT VISUAL NEGRO (material) | 1 | 13 | 13.00 |
| DECO977100035231 |  | ECOTASA - CELER ML PERFIL ALUMINIO 17MMx25MM CONFORT VISUAL (material) | 1 | 0 | 0.00 |
| D%N00010100 | % | Medios auxiliares | 1 % | 13.00 | 0.13 |
| D8989898003 |  | MANO DE OBRA OFICIAL 1ª | 0.5 | 28 | 14.00 |
| D%N00020300 | % | Costes indirectos | 3 % | 27.13 | 0.81 |
|  |  | Total |  |  | 27.94 |

**U977100035232** CELER ML PERFIL ALUMINIO 17MMx25MM CONFORT VISUAL BLANCO
Precio: 27.94
Suministro e instalación de perfil de aluminio marca Celer modelo Confort visual, de bajo UGR, color blanco, para instalación en superficie. Permite instalar tira de LED Celer protegiéndola y disipando el calor. Dimensiones 17.5x25mm (int. 12.6mm). Se vende en barras de 2ml.. Incluso accesorio, pequeño material, mano de obra de instalación y pruebas.

| Código | Ud | Descripción | Rendimiento | Precio | Importe |
|---|---|---|---|---|---|
| D7100035232 |  | CELER ML PERFIL ALUMINIO 17MMx25MM CONFORT VISUAL BLANCO (material) | 1 | 13 | 13.00 |
| DECO977100035232 |  | ECOTASA - CELER ML PERFIL ALUMINIO 17MMx25MM CONFORT VISUAL (material) | 1 | 0 | 0.00 |
| D%N00010100 | % | Medios auxiliares | 1 % | 13.00 | 0.13 |
| D8989898003 |  | MANO DE OBRA OFICIAL 1ª | 0.5 | 28 | 14.00 |
| D%N00020300 | % | Costes indirectos | 3 % | 27.13 | 0.81 |
|  |  | Total |  |  | 27.94 |

**U977100035550** CELER ML PERFIL CURVABLE 4.5MM TIRA LED
Precio: 10.53
Suministro e instalación de perfil curvable de aluminio marca Celer para instalacion en superficie. Para tira de 12W/m. Permite instalar tira de LED Celer protegiéndola y disipando el calor. Dimensiones 6.5x16mm (int. 4.5m). Se vende en barras de 2ml.. Incluso accesorio, pequeño material, mano de obra de instalación y pruebas.

| Código | Ud | Descripción | Rendimiento | Precio | Importe |
|---|---|---|---|---|---|
| D7100035550 |  | CELER ML PERFIL CURVABLE 4.5MM TIRA LED (material) | 1 | 3.185 | 3.19 |
| D%N00010100 | % | Medios auxiliares | 1 % | 3.19 | 0.03 |
| D8989898003 |  | MANO DE OBRA OFICIAL 1ª | 0.25 | 28 | 7.00 |
| D%N00020300 | % | Costes indirectos | 3 % | 10.22 | 0.31 |
|  |  | Total |  |  | 10.53 |

**U977100035581** CELER ML PERFIL ALUMINIO SUPERFICIE 8MM TIRA LED 4MM
Precio: 10.66
Suministro e instalación de perfil de aluminio marca Celer para instalacion en superficie. Para tira de 4mm. Permite instalar tira de LED Celer protegiéndola y disipando el calor. Dimensiones 8x9mm (int. 5.7m). Se vende en barras de 2ml.. Incluso accesorio, pequeño material, mano de obra de instalación y pruebas.

| Código | Ud | Descripción | Rendimiento | Precio | Importe |
|---|---|---|---|---|---|
| D7100035581 |  | CELER ML PERFIL ALUMINIO SUPERFICIE 8MM TIRA LED 4MM (material) | 1 | 3.348 | 3.35 |
| D8989898003 |  | MANO DE OBRA OFICIAL 1ª | 0.25 | 28 | 7.00 |
| D%N00020300 | % | Costes indirectos | 3 % | 10.35 | 0.31 |
|  |  | Total |  |  | 10.66 |

**U977100035586** CELER ML PERFIL ALUM EMPOTRABLE 8MM TIRA LED 4MM
Precio: 10.86
Suministro e instalación de perfil de aluminio marca Celer para instalación empotrada de tira de LED. Especial para tira LED 4mm. Permite instalar tira de LED Celer protegiéndola y disipando el calor. Altura: 9mm. Ancho interior: 5.7mm. Anchor de corte: 8mm. Ancho exterior: 14mm. Se vende en barras de 2ml.. Incluso accesorio, pequeño material, mano de obra de instalación y pruebas.

| Código | Ud | Descripción | Rendimiento | Precio | Importe |
|---|---|---|---|---|---|
| D7100035586 |  | CELER ML PERFIL ALUM EMPOTRABLE 8MM TIRA LED 4MM (material) | 1 | 3.543 | 3.54 |
| D8989898003 |  | MANO DE OBRA OFICIAL 1ª | 0.25 | 28 | 7.00 |
| D%N00020300 | % | Costes indirectos | 3 % | 10.54 | 0.32 |
|  |  | Total |  |  | 10.86 |

**U977100035601** CELER ML PERFIL ALUMINIO SUPERFICIE 8MM
Precio: 10.66
Suministro e instalación de perfil de aluminio marca Celer para instalacion en superficie. Permite instalar tira de LED Celer protegiéndola y disipando el calor. Dimensiones 17.1x8mm (int. 12.2mm). Se vende en barras de 2ml.. Incluso accesorio, pequeño material, mano de obra de instalación y pruebas.

| Código | Ud | Descripción | Rendimiento | Precio | Importe |
|---|---|---|---|---|---|
| D7100035601 |  | CELER ML PERFIL ALUMINIO SUPERFICIE 8MM (material) | 1 | 3.348 | 3.35 |
| D8989898003 |  | MANO DE OBRA OFICIAL 1ª | 0.25 | 28 | 7.00 |
| D%N00020300 | % | Costes indirectos | 3 % | 10.35 | 0.31 |
|  |  | Total |  |  | 10.66 |

**U977100035603** CELER ML PERFIL ALUMINIO RESALTE SUPERFICIE 9MM
Precio: 15.48
Suministro e instalación de perfil de aluminio con forma de resalte, marca Celer, para instalación en superficie de tira de LED. Permite instalar tira de LED Celer C2 protegiéndola y disipando el calor. Altura:11mm. Ancho interior:12,2mm.Ancho exterior:56,5mm. Se vende en barras de 2ml.. Incluso accesorio, pequeño material, mano de obra de instalación y pruebas.

| Código | Ud | Descripción | Rendimiento | Precio | Importe |
|---|---|---|---|---|---|
| D7100035603 |  | CELER ML PERFIL ALUMINIO RESALTE SUPERFICIE 9MM (material) | 1 | 8.028 | 8.03 |
| D8989898003 |  | MANO DE OBRA OFICIAL 1ª | 0.25 | 28 | 7.00 |
| D%N00020300 | % | Costes indirectos | 3 % | 15.03 | 0.45 |
|  |  | Total |  |  | 15.48 |

**U977100035604** CELER ML PERFIL ALUMINIO CUADRADO ORIENTABLE
Precio: 15.11
Suministro e instalación de perfil de aluminio cuadrado marca Celer para instalacion suspendida y de superficie. Permite instalar tira de LED Celer protegiéndola y disipando el calor. Dimensiones 19x18.9mm (int. 15mm).. Incluso accesorio, pequeño material, mano de obra de instalación y pruebas.

| Código | Ud | Descripción | Rendimiento | Precio | Importe |
|---|---|---|---|---|---|
| D7100035604 |  | CELER ML PERFIL ALUMINIO CUADRADO ORIENTABLE (material) | 1 | 7.67 | 7.67 |
| D8989898003 |  | MANO DE OBRA OFICIAL 1ª | 0.25 | 28 | 7.00 |
| D%N00020300 | % | Costes indirectos | 3 % | 14.67 | 0.44 |
|  |  | Total |  |  | 15.11 |

**U977100035606** CELER ML PERFIL ALUMINIO ESCALERA
Precio: 12.64
Suministro e instalación de perfil de aluminio marca Celer para instalación de tira de LED en escalera. Permite señalizar los escalones con tira de LED Celer C2 protegiéndola y disipando el calor. Altura: 27,8mm. Ancho interior: 12.5mm. Ancho exterior: 67mm. Se vende en barras de 2ml.. Incluso accesorio, pequeño material, mano de obra de instalación y pruebas.

| Código | Ud | Descripción | Rendimiento | Precio | Importe |
|---|---|---|---|---|---|
| D7100035606 |  | CELER ML PERFIL ALUMINIO ESCALERA (material) | 1 | 5.265 | 5.27 |
| D8989898003 |  | MANO DE OBRA OFICIAL 1ª | 0.25 | 28 | 7.00 |
| D%N00020300 | % | Costes indirectos | 3 % | 12.27 | 0.37 |
|  |  | Total |  |  | 12.64 |

**U977100035607** CELER ML PERFIL ALUMINIO ESQUINA 90º
Precio: 13.17
Suministro e instalación de perfil de aluminio marca Celer para instalación de tira de LED en esquina. Permite instalar la tira de LED Celer. protegiéndola y disipando el calor. Dimensiones: 18.4x18.4mm (int. 12.2mm). Se vende en barras de 2ml.. Incluso accesorio, pequeño material, mano de obra de instalación y pruebas.

| Código | Ud | Descripción | Rendimiento | Precio | Importe |
|---|---|---|---|---|---|
| D7100035607 |  | CELER ML PERFIL ALUMINIO ESQUINA 90º (material) | 1 | 5.785 | 5.79 |
| D8989898003 |  | MANO DE OBRA OFICIAL 1ª | 0.25 | 28 | 7.00 |
| D%N00020300 | % | Costes indirectos | 3 % | 12.79 | 0.38 |
|  |  | Total |  |  | 13.17 |

**U977100035608** CELER ML PERFIL ALUMINIO BAÑADOR PARED SUPERFICIE
Precio: 21.07
Suministro e instalación de perfil de aluminio marca Celer para instalación de tira de LED en superficie. Permite bañar de luz la pared al instalar la tira de LED Celer C2 protegiéndola y disipando el calor. Altura: 70mm. Ancho interior: 13mm. Ancho exterior: 27,7mm. Se vende en barras de 2ml.. Incluso accesorio, pequeño material, mano de obra de instalación y pruebas.

| Código | Ud | Descripción | Rendimiento | Precio | Importe |
|---|---|---|---|---|---|
| D7100035608 |  | CELER ML PERFIL ALUMINIO BAÑADOR PARED SUPERFICIE (material) | 1 | 13.455 | 13.46 |
| D8989898003 |  | MANO DE OBRA OFICIAL 1ª | 0.25 | 28 | 7.00 |
| D%N00020300 | % | Costes indirectos | 3 % | 20.46 | 0.61 |
|  |  | Total |  |  | 21.07 |

**U977100035631** CELER ML PERFIL ALUMINIO SUPERFICIE 15MM
Precio: 11.06
Suministro e instalación de perfil de aluminio marca Celer para instalación en superficie de tira de LED. Permite instalar tira de LED Celer protegiéndola y disipando el calor. Dimensiones 17.1x14.6mm (int. 12.2mm). Se vende en barras de 2ml.. Incluso accesorio, pequeño material, mano de obra de instalación y pruebas.

| Código | Ud | Descripción | Rendimiento | Precio | Importe |
|---|---|---|---|---|---|
| D7100035631 |  | CELER ML PERFIL ALUMINIO SUPERFICIE 15MM (material) | 1 | 3.738 | 3.74 |
| D8989898003 |  | MANO DE OBRA OFICIAL 1ª | 0.25 | 28 | 7.00 |
| D%N00020300 | % | Costes indirectos | 3 % | 10.74 | 0.32 |
|  |  | Total |  |  | 11.06 |

**U977100035632** CELER ML PERFIL ALUM EMPOTRABLE 15MM
Precio: 12.4
Suministro e instalación de perfil de aluminio marca Celer para instalación empotrada de tira de LED. Permite instalar tira de LED Celer protegiéndola y disipando el calor. Altura: 14.6mm. Ancho interior: 12.2mm. Ancho exterior: 23mm. Se vende en barras de 2ml.. Incluso accesorio, pequeño material, mano de obra de instalación y pruebas.

| Código | Ud | Descripción | Rendimiento | Precio | Importe |
|---|---|---|---|---|---|
| D7100035632 |  | CELER ML PERFIL ALUM EMPOTRABLE 15MM (material) | 1 | 5.038 | 5.04 |
| D8989898003 |  | MANO DE OBRA OFICIAL 1ª | 0.25 | 28 | 7.00 |
| D%N00020300 | % | Costes indirectos | 3 % | 12.04 | 0.36 |
|  |  | Total |  |  | 12.4 |

**U977100035640** CELER ML PERFIL ALUM EMPOTRABLE 31MM
Precio: 23.38
Suministro e instalación de perfil de aluminio marca Celer para instalación empotrada de tira de LED. Permite instalar tira de LED Celer protegiéndola y disipando el calor. Altura: 37.5mm. Ancho interior: 31mm. Ancho de corte: 35mm. Ancho exterior 49mm. Se vende en barras de 2ml.. Incluso accesorio, pequeño material, mano de obra de instalación y pruebas.

| Código | Ud | Descripción | Rendimiento | Precio | Importe |
|---|---|---|---|---|---|
| D7100035640 |  | CELER ML PERFIL ALUM EMPOTRABLE 31MM (material) | 1 | 15.698 | 15.70 |
| D8989898003 |  | MANO DE OBRA OFICIAL 1ª | 0.25 | 28 | 7.00 |
| D%N00020300 | % | Costes indirectos | 3 % | 22.70 | 0.68 |
|  |  | Total |  |  | 23.38 |

**U977100035641** CELER ML PERFIL ALUM EMPOTRABLE 46MM
Precio: 35.13
Suministro e instalación de perfil de aluminio marca Celer para instalación empotrada de tira de LED. Permite instalar tira de LED Celer protegiéndola y disipando el calor. Altura: 45mm. Ancho interior: 46mm. Ancho de corte: 50mm. Ancho exterior: 64mm. Se vende en barras de 2ml. Incluso accesorio, pequeño material, mano de obra de instalación y pruebas.

| Código | Ud | Descripción | Rendimiento | Precio | Importe |
|---|---|---|---|---|---|
| D7100035641 |  | CELER ML PERFIL ALUM EMPOTRABLE 46MM (material) | 1 | 27.105 | 27.11 |
| D8989898003 |  | MANO DE OBRA OFICIAL 1ª | 0.25 | 28 | 7.00 |
| D%N00020300 | % | Costes indirectos | 3 % | 34.11 | 1.02 |
|  |  | Total |  |  | 35.13 |

**U977100035642** CELER ML PERFIL ALUM EMPOTRABLE 76MM
Precio: 43.39
Suministro e instalación de perfil de aluminio marca Celer para instalación empotrada de tira de LED. Permite instalar tira de LED Celer protegiéndola y disipando el calor. Altura: 45mm. Ancho interior: 76mm. Ancho de corte: 80mm. Ancho exterior 94mm. Se vende en barras de 2ml.. Incluso accesorio, pequeño material, mano de obra de instalación y pruebas.

| Código | Ud | Descripción | Rendimiento | Precio | Importe |
|---|---|---|---|---|---|
| D7100035642 |  | CELER ML PERFIL ALUM EMPOTRABLE 76MM (material) | 1 | 35.133 | 35.13 |
| D8989898003 |  | MANO DE OBRA OFICIAL 1ª | 0.25 | 28 | 7.00 |
| D%N00020300 | % | Costes indirectos | 3 % | 42.13 | 1.26 |
|  |  | Total |  |  | 43.39 |

**U977100035645** CELER ML PERFIL ALUM SUPERFIC 15MMX23MM
Precio: 13.74
Suministro e instalación de perfil de aluminio marca Celer para instalacion en superficie. Especial para tira IP67. Permite instalar tira de LED Celer protegiéndola y disipando el calor. Dimensiones 15x23mm (int. 17.9m). Se vende en barras de 2ml.. Incluso accesorio, pequeño material, mano de obra de instalación y pruebas.

| Código | Ud | Descripción | Rendimiento | Precio | Importe |
|---|---|---|---|---|---|
| D7100035645 |  | CELER ML PERFIL ALUM SUPERFIC 15MMx23MM (material) | 1 | 6.338 | 6.34 |
| D8989898003 |  | MANO DE OBRA OFICIAL 1ª | 0.25 | 28 | 7.00 |
| D%N00020300 | % | Costes indirectos | 3 % | 13.34 | 0.40 |
|  |  | Total |  |  | 13.74 |

**U977100035735** CELER TAPA PERFIL ALUMINIO FOSEADO BLANCO
Precio: 27.26
Suministro e instalación de tapa para perfil Foseado Celer, color blanco. Incluso accesorio, pequeño material, mano de obra de instalación y pruebas.

| Código | Ud | Descripción | Rendimiento | Precio | Importe |
|---|---|---|---|---|---|
| D7100035735 |  | CELER TAPA PERFIL ALUMINIO FOSEADO BLANCO (material) | 1 | 12.35 | 12.35 |
| D%N00010100 | % | Medios auxiliares | 1 % | 12.35 | 0.12 |
| D8989898003 |  | MANO DE OBRA OFICIAL 1ª | 0.5 | 28 | 14.00 |
| D%N00020300 | % | Costes indirectos | 3 % | 26.47 | 0.79 |
|  |  | Total |  |  | 27.26 |

**U977100038621** CELER TAPA DERECHA PERFIL ALUMINIO ESCALERA
Precio: 4.85
Suministro e instalación de tapa para perfil escalera Celer cuando es instalado con difusor transparente u opal. Para instalar en lado derecho. Altura: 27-4mm. Ancho: 67mm.. Incluso accesorio, pequeño material, mano de obra de instalación y pruebas.

| Código | Ud | Descripción | Rendimiento | Precio | Importe |
|---|---|---|---|---|---|
| D7100035621 |  | CELER TAPA DERECHA PERFIL ALUMINIO ESCALERA (material) | 1 | 1.885 | 1.89 |
| D%N00010100 | % | Medios auxiliares | 1 % | 1.89 | 0.02 |
| D8989898003 |  | MANO DE OBRA OFICIAL 1ª | 0.1 | 28 | 2.80 |
| D%N00020300 | % | Costes indirectos | 3 % | 4.71 | 0.14 |
|  |  | Total |  |  | 4.85 |

**U977100038672** CELER CLIP SUJECION PERFIL ALUMINIO ESQUINA
Precio: 4.9
Suministro e instalación de clip de sujeción para perfil aluminio esquina. Incluso accesorio, pequeño material, mano de obra de instalación y pruebas.

| Código | Ud | Descripción | Rendimiento | Precio | Importe |
|---|---|---|---|---|---|
| D7100035672 |  | CELER CLIP SUJECION PERFIL ALUMINIO ESQUINA (material) | 1 | 0.553 | 0.55 |
| D%N00010100 | % | Medios auxiliares | 1 % | 0.55 | 0.01 |
| D8989898003 |  | MANO DE OBRA OFICIAL 1ª | 0.15 | 28 | 4.20 |
| D%N00020300 | % | Costes indirectos | 3 % | 4.76 | 0.14 |
|  |  | Total |  |  | 4.9 |

**U977100038759** CELER TAPA PERFIL ALUMINIO SUSPENDIDO 76MM
Precio: 6.38
Suministro e instalación de tapa para perfil de aluminio suspendido de 76mm. Incluso accesorio, pequeño material, mano de obra de instalación y pruebas.

| Código | Ud | Descripción | Rendimiento | Precio | Importe |
|---|---|---|---|---|---|
| D7100035759 |  | CELER TAPA PERFIL ALUMINIO SUSPENDIDO 76MM (material) | 1 | 1.966 | 1.97 |
| D%N00010100 | % | Medios auxiliares | 1 % | 1.97 | 0.02 |
| D8989898003 |  | MANO DE OBRA OFICIAL 1ª | 0.15 | 28 | 4.20 |
| D%N00020300 | % | Costes indirectos | 3 % | 6.19 | 0.19 |
|  |  | Total |  |  | 6.38 |

**U977100035647** CELER TAPA PERFIL ALUM SUPERFICIE 15MMX23MM
Precio: 3.29
Suministro e instalación de tapa para perfil de superficie Celer 15x23mm para tira de IP67, cuando es instalado con difusor transparente u opal.. Incluso accesorio, pequeño material, mano de obra de instalación y pruebas.

| Código | Ud | Descripción | Rendimiento | Precio | Importe |
|---|---|---|---|---|---|
| D7100035647 |  | CELER TAPA PERFIL ALUM SUPERFICIE 15MMX23MM (material) | 1 | 0.39 | 0.39 |
| D8989898003 |  | MANO DE OBRA OFICIAL 1ª | 0.1 | 28 | 2.80 |
| D%N00020300 | % | Costes indirectos | 3 % | 3.19 | 0.10 |
|  |  | Total |  |  | 3.29 |

**U977100035648** CELER CLIP SUJECION PERFIL ALU. SUPERF. 15MMX23MM
Precio: 3.45
Suministro e instalación de clip sujeción para perfil de superficie de 15x23mm para tira de IP67, cuando es instalado con difusor transparente u opal. Incluso accesorio, pequeño material, mano de obra de instalación y pruebas.

| Código | Ud | Descripción | Rendimiento | Precio | Importe |
|---|---|---|---|---|---|
| D7100035648 |  | CELER CLIP SUJECION PERFIL ALU. SUPERF. 15MMX23MM (material) | 1 | 0.553 | 0.55 |
| D8989898003 |  | MANO DE OBRA OFICIAL 1ª | 0.1 | 28 | 2.80 |
| D%N00020300 | % | Costes indirectos | 3 % | 3.35 | 0.10 |
|  |  | Total |  |  | 3.45 |

**U977100035670** CELER CLIP ALUM. SUJECION PERFIL ALUMINIO ESQUINA
Precio: 3.45
Suministro e instalación de clip sujeción de aluminio para perfil de superficie Celer. Puede ser utilizado con perfil Celer 7100035607.. Incluso accesorio, pequeño material, mano de obra de instalación y pruebas.

| Código | Ud | Descripción | Rendimiento | Precio | Importe |
|---|---|---|---|---|---|
| D7100035670 |  | CELER CLIP ALUM. SUJECION PERFIL ALUMINIO ESQUINA (material) | 1 | 0.553 | 0.55 |
| D8989898003 |  | MANO DE OBRA OFICIAL 1ª | 0.1 | 28 | 2.80 |
| D%N00020300 | % | Costes indirectos | 3 % | 3.35 | 0.10 |
|  |  | Total |  |  | 3.45 |

**U977100035671** CELER CLIP SUJECION PERFIL ALUMINIO
Precio: 3.45
Suministro e instalación de clip sujeción para perfil de superficie Celer. Puede ser utilizado con perfil Celer 7100035601, 7100035603, 7100035604 y 7100035608.. Incluso accesorio, pequeño material, mano de obra de instalación y pruebas.

| Código | Ud | Descripción | Rendimiento | Precio | Importe |
|---|---|---|---|---|---|
| D7100035671 |  | CELER CLIP SUJECION PERFIL ALUMINIO (material) | 1 | 0.553 | 0.55 |
| D8989898003 |  | MANO DE OBRA OFICIAL 1ª | 0.1 | 28 | 2.80 |
| D%N00020300 | % | Costes indirectos | 3 % | 3.35 | 0.10 |
|  |  | Total |  |  | 3.45 |

**U977100035672** CELER CLIP SUJECION PERFIL ALUMINIO ESQUINA
Precio: 4.9
Suministro e instalación de clip de sujeción para perfil aluminio esquina. Incluso accesorio, pequeño material, mano de obra de instalación y pruebas.

| Código | Ud | Descripción | Rendimiento | Precio | Importe |
|---|---|---|---|---|---|
| D7100035672 |  | CELER CLIP SUJECION PERFIL ALUMINIO ESQUINA | 1 | 0.553 | 0.55 |
| D%N00010100 | % | Medios auxiliares | 1 % | 0.55 | 0.01 |
| D8989898003 |  | MANO DE OBRA OFICIAL 1ª | 0.15 | 28 | 4.20 |
| D%N00020300 | % | Costes indirectos | 3 % | 4.76 | 0.14 |
|  |  | Total |  |  | 4.9 |

**U977100035673** CELER CLIP SUJECION BASCULANTE PERFIL ALUMINIO ORIENTABLE
Precio: 7.7
Suministro e instalación de clip sujeción para perfil de superficie Celer. Puede ser utilizado con perfil Celer 7100035604.. Incluso accesorio, pequeño material, mano de obra de instalación y pruebas.

| Código | Ud | Descripción | Rendimiento | Precio | Importe |
|---|---|---|---|---|---|
| D7100035673 |  | CELER CLIP SUJECION BASCULANTE PERFIL ALUMINIO ORIENTABLE (material) | 1 | 4.68 | 4.68 |
| D8989898003 |  | MANO DE OBRA OFICIAL 1ª | 0.1 | 28 | 2.80 |
| D%N00020300 | % | Costes indirectos | 3 % | 7.48 | 0.22 |
|  |  | Total |  |  | 7.7 |

**U977100035677** CELER CLIP PERFIL RINCONERA 16X16
Precio: 3.66
Suministro e instalación de clip sujeción para perfil de superficie Celer rinconera 16x16. Puede ser utilizado con perfil Celer 7100035722.. Incluso accesorio, pequeño material, mano de obra de instalación y pruebas.

| Código | Ud | Descripción | Rendimiento | Precio | Importe |
|---|---|---|---|---|---|
| D7100035677 |  | CELER CLIP PERFIL RINCONERA 16X16 (material) | 1 | 0.748 | 0.75 |
| D8989898003 |  | MANO DE OBRA OFICIAL 1ª | 0.1 | 28 | 2.80 |
| D%N00020300 | % | Costes indirectos | 3 % | 3.55 | 0.11 |
|  |  | Total |  |  | 3.66 |

**U977100035678** CELER CLIP PERFIL RINCONERA 30X30
Precio: 4.03
Suministro e instalación de clip sujeción para perfil de superficie Celer rinconera 30x30. Puede ser utilizado con perfil Celer 7100035723.. Incluso accesorio, pequeño material, mano de obra de instalación y pruebas.

| Código | Ud | Descripción | Rendimiento | Precio | Importe |
|---|---|---|---|---|---|
| D7100035678 |  | CELER CLIP PERFIL RINCONERA 30X30 (material) | 1 | 1.105 | 1.11 |
| D8989898003 |  | MANO DE OBRA OFICIAL 1ª | 0.1 | 28 | 2.80 |
| D%N00020300 | % | Costes indirectos | 3 % | 3.91 | 0.12 |
|  |  | Total |  |  | 4.03 |

**U977100035683** CELER MUELLES ANCLAJE PERFIL ALUM EMPOTRABLE 31MM
Precio: 4.83
Suministro e instalación de muelles para anclaje de perfil aluminio Celer empotrable deancho interior de 31mm.. Incluso accesorio, pequeño material, mano de obra de instalación y pruebas.

| Código | Ud | Descripción | Rendimiento | Precio | Importe |
|---|---|---|---|---|---|
| D7100035683 |  | CELER MUELLES ANCLAJE PERFIL ALUM EMPOTRABLE 31MM (material) | 1 | 1.885 | 1.89 |
| D8989898003 |  | MANO DE OBRA OFICIAL 1ª | 0.1 | 28 | 2.80 |
| D%N00020300 | % | Costes indirectos | 3 % | 4.69 | 0.14 |
|  |  | Total |  |  | 4.83 |

**U977100035684** CELER MUELLES ANCLAJE PERFIL ALUM EMPOTRABLE ALTO= 45MM
Precio: 6.17
Suministro e instalación de muelles para anclaje de perfil aluminio Celer empotrable dealto 45mm.. Incluso accesorio, pequeño material, mano de obra de instalación y pruebas.

| Código | Ud | Descripción | Rendimiento | Precio | Importe |
|---|---|---|---|---|---|
| D7100035684 |  | CELER MUELLES ANCLAJE PERFIL ALUM EMPOTRABLE ALTO= 45MM (material) | 1 | 3.185 | 3.19 |
| D8989898003 |  | MANO DE OBRA OFICIAL 1ª | 0.1 | 28 | 2.80 |
| D%N00020300 | % | Costes indirectos | 3 % | 5.99 | 0.18 |
|  |  | Total |  |  | 6.17 |

**U977100035685** CELER SUSPENSION PERFIL SUSPENDIDO DOBLE DOS CABLES
Precio: 6.17
Suministro e instalación de cable de suspensión doble marca Celer.. Incluso accesorio, pequeño material, mano de obra de instalación y pruebas.

| Código | Ud | Descripción | Rendimiento | Precio | Importe |
|---|---|---|---|---|---|
| D7100035685 |  | CELER SUSPENSION PERFIL SUSPENDIDO DOBLE DOS CABLES (material) | 1 | 3.185 | 3.19 |
| D8989898003 |  | MANO DE OBRA OFICIAL 1ª | 0.1 | 28 | 2.80 |
| D%N00020300 | % | Costes indirectos | 3 % | 5.99 | 0.18 |
|  |  | Total |  |  | 6.17 |

**U977100035686** CELER SUSPENSION PERFIL UN CABLE
Precio: 6.33
Suministro e instalación de cable de suspensión marca Celer.. Incluso accesorio, pequeño material, mano de obra de instalación y pruebas.

| Código | Ud | Descripción | Rendimiento | Precio | Importe |
|---|---|---|---|---|---|
| D7100035686 |  | CELER SUSPENSION PERFIL UN CABLE (material) | 1 | 3.348 | 3.35 |
| D8989898003 |  | MANO DE OBRA OFICIAL 1ª | 0.1 | 28 | 2.80 |
| D%N00020300 | % | Costes indirectos | 3 % | 6.15 | 0.18 |
|  |  | Total |  |  | 6.33 |

**U977100035687** CELER FIJACION PERFIL ALUMINIO LETRERO SUSPENDIDO
Precio: 3.45
Suministro e instalación de tornillo para perfil aluminioletrero suspendido Celer. Permite fijar el cristal informativo en el perfil letrero de Celer.. Incluso accesorio, pequeño material, mano de obra de instalación y pruebas.

| Código | Ud | Descripción | Rendimiento | Precio | Importe |
|---|---|---|---|---|---|
| D7100035687 |  | CELER FIJACION PERFIL ALUMINIO LETRERO SUSPENDIDO (material) | 1 | 0.553 | 0.55 |
| D8989898003 |  | MANO DE OBRA OFICIAL 1ª | 0.1 | 28 | 2.80 |
| D%N00020300 | % | Costes indirectos | 3 % | 3.35 | 0.10 |
|  |  | Total |  |  | 3.45 |

**U977100035691** CELER CLIP SUJECION PERFIL ALUMINIO SUSPENDIDO 31MM
Precio: 5.19
Suministro e instalación de clip sujeción para perfil aluminio superficie Celer de alto 31mm.. Incluso accesorio, pequeño material, mano de obra de instalación y pruebas.

| Código | Ud | Descripción | Rendimiento | Precio | Importe |
|---|---|---|---|---|---|
| D7100035691 |  | CELER CLIP SUJECION PERFIL ALUMINIO SUSPENDIDO 31MM (material) | 1 | 2.243 | 2.24 |
| D8989898003 |  | MANO DE OBRA OFICIAL 1ª | 0.1 | 28 | 2.80 |
| D%N00020300 | % | Costes indirectos | 3 % | 5.04 | 0.15 |
|  |  | Total |  |  | 5.19 |

**U977100035692** CELER CLIP SUJECION PERFIL ALUMINIO SUSPENDIDO ALTO=38MM
Precio: 6.33
Suministro e instalación de clip sujeción para perfil aluminio superficie Celer de alto 38mm.. Incluso accesorio, pequeño material, mano de obra de instalación y pruebas.

| Código | Ud | Descripción | Rendimiento | Precio | Importe |
|---|---|---|---|---|---|
| D7100035692 |  | CELER CLIP SUJECION PERFIL ALUMINIO SUSPENDIDO ALTO=38MM (material) | 1 | 3.348 | 3.35 |
| D8989898003 |  | MANO DE OBRA OFICIAL 1ª | 0.1 | 28 | 2.80 |
| D%N00020300 | % | Costes indirectos | 3 % | 6.15 | 0.18 |
|  |  | Total |  |  | 6.33 |

**U977100035693** CELER CLIP SUJECION PERFIL NEGRO
Precio: 3.66
Suministro e instalación de clip sujeción color negro para perfil de superficie Celer.. Incluso accesorio, pequeño material, mano de obra de instalación y pruebas.

| Código | Ud | Descripción | Rendimiento | Precio | Importe |
|---|---|---|---|---|---|
| D7100035693 |  | CELER CLIP SUJECION PERFIL NEGRO (material) | 1 | 0.748 | 0.75 |
| D8989898003 |  | MANO DE OBRA OFICIAL 1ª | 0.1 | 28 | 2.80 |
| D%N00020300 | % | Costes indirectos | 3 % | 3.55 | 0.11 |
|  |  | Total |  |  | 3.66 |

**U977100035695** CELER CLIP SUJECION PERFIL BLANCO
Precio: 3.66
Suministro e instalación de clip sujeción color negro para perfil de superficie Celer.. Incluso accesorio, pequeño material, mano de obra de instalación y pruebas.

| Código | Ud | Descripción | Rendimiento | Precio | Importe |
|---|---|---|---|---|---|
| D7100035695 |  | CELER CLIP SUJECION PERFIL BLANCO (material) | 1 | 0.748 | 0.75 |
| D8989898003 |  | MANO DE OBRA OFICIAL 1ª | 0.1 | 28 | 2.80 |
| D%N00020300 | % | Costes indirectos | 3 % | 3.55 | 0.11 |
|  |  | Total |  |  | 3.66 |

**U977100035731** CELER ML TAPA CLIPABLE MULTIUSO PERFIL POLIVALENTE
Precio: 6.17
Suministro e instalación de clip sujeción para perfil de superficie Celer. Puede ser utilizado con perfil Celer 7100035721.. Incluso accesorio, pequeño material, mano de obra de instalación y pruebas.

| Código | Ud | Descripción | Rendimiento | Precio | Importe |
|---|---|---|---|---|---|
| D7100035731 |  | CELER ML TAPA CLIPABLE MULTIUSO PERFIL POLIVALENTE (material) | 1 | 3.185 | 3.19 |
| D8989898003 |  | MANO DE OBRA OFICIAL 1ª | 0.1 | 28 | 2.80 |
| D%N00020300 | % | Costes indirectos | 3 % | 5.99 | 0.18 |
|  |  | Total |  |  | 6.17 |

**U977100035743** CELER TAPA FINAL PERFIL POLIVALENTE
Precio: 3.45
Suministro e instalación de tapa para perfil aluminio polivalente de superficie Celer 16.9mm cuando es instalado con difusor transparente u opal.. Incluso accesorio, pequeño material, mano de obra de instalación y pruebas.

| Código | Ud | Descripción | Rendimiento | Precio | Importe |
|---|---|---|---|---|---|
| D7100035743 |  | CELER TAPA FINAL PERFIL POLIVALENTE (material) | 1 | 0.553 | 0.55 |
| D8989898003 |  | MANO DE OBRA OFICIAL 1ª | 0.1 | 28 | 2.80 |
| D%N00020300 | % | Costes indirectos | 3 % | 3.35 | 0.10 |
|  |  | Total |  |  | 3.45 |

**U977100035744** CELER TAPA FINAL PERFIL RINCONERA 16X16 CUADRADA
Precio: 3.29
Suministro e instalación de tapa para perfil aluminio rinconera 16x16 cuadrada Celer. Incluso accesorio, pequeño material, mano de obra de instalación y pruebas.

| Código | Ud | Descripción | Rendimiento | Precio | Importe |
|---|---|---|---|---|---|
| D7100035744 |  | CELER TAPA FINAL PERFIL RINCONERA 16X16 CUADRADA (material) | 1 | 0.39 | 0.39 |
| D8989898003 |  | MANO DE OBRA OFICIAL 1ª | 0.1 | 28 | 2.80 |
| D%N00020300 | % | Costes indirectos | 3 % | 3.19 | 0.10 |
|  |  | Total |  |  | 3.29 |

**U977100035746** CELER TAPA FINAL PERFIL RINCONERA 30X30 CUADRADA
Precio: 3.85
Suministro e instalación de tapa para perfil aluminio rinconera 30x30 cuadrada Celer. Incluso accesorio, pequeño material, mano de obra de instalación y pruebas.

| Código | Ud | Descripción | Rendimiento | Precio | Importe |
|---|---|---|---|---|---|
| D7100035746 |  | CELER TAPA FINAL PERFIL RINCONERA 30X30 CUADRADA (material) | 1 | 0.943 | 0.94 |
| D8989898003 |  | MANO DE OBRA OFICIAL 1ª | 0.1 | 28 | 2.80 |
| D%N00020300 | % | Costes indirectos | 3 % | 3.74 | 0.11 |
|  |  | Total |  |  | 3.85 |

**U977100035750** CELER TAPA PERFIL ALUM EMPOTRABLE 31MM LENTE ENRASADA
Precio: 4.22
Suministro e instalación de tapa para perfil aluminio empotrable Celer de ancho interior de 31mm, montada con lente Celer enrasada.. Incluso accesorio, pequeño material, mano de obra de instalación y pruebas.

| Código | Ud | Descripción | Rendimiento | Precio | Importe |
|---|---|---|---|---|---|
| D7100035750 |  | CELER TAPA PERFIL ALUM EMPOTRABLE 31MM LENTE ENRASADA (material) | 1 | 1.3 | 1.30 |
| D8989898003 |  | MANO DE OBRA OFICIAL 1ª | 0.1 | 28 | 2.80 |
| D%N00020300 | % | Costes indirectos | 3 % | 4.10 | 0.12 |
|  |  | Total |  |  | 4.22 |

**U977100035752** CELER TAPA PERFIL ALUM EMPOTRABLE 76MM
Precio: 5.56
Suministro e instalación de tapa para perfil aluminio empotrable Celer de ancho interior de 76mm.. Incluso accesorio, pequeño material, mano de obra de instalación y pruebas.

| Código | Ud | Descripción | Rendimiento | Precio | Importe |
|---|---|---|---|---|---|
| D7100035752 |  | CELER TAPA PERFIL ALUM EMPOTRABLE 76MM (material) | 1 | 2.6 | 2.60 |
| D8989898003 |  | MANO DE OBRA OFICIAL 1ª | 0.1 | 28 | 2.80 |
| D%N00020300 | % | Costes indirectos | 3 % | 5.40 | 0.16 |
|  |  | Total |  |  | 5.56 |

**U977100035753** CELER TAPA PERFIL ALUMINIO SUSP-SUPER 31MM LENTE ENRASADA
Precio: 4.43
Suministro e instalación de tapa para perfil aluminio Celer de ancho interior de 31mm montada con lente Celer enrasada. Incluso accesorio, pequeño material, mano de obra de instalación y pruebas.

| Código | Ud | Descripción | Rendimiento | Precio | Importe |
|---|---|---|---|---|---|
| D7100035753 |  | CELER TAPA PERFIL ALUMINIO SUSP-SUPER 31MM LENTE ENRASADA (material) | 1 | 1.495 | 1.50 |
| D8989898003 |  | MANO DE OBRA OFICIAL 1ª | 0.1 | 28 | 2.80 |
| D%N00020300 | % | Costes indirectos | 3 % | 4.30 | 0.13 |
|  |  | Total |  |  | 4.43 |

**U977100035754** CELER TAPA PERFIL ALUMINIO SUSP-SUPER 31MM LENTE ENRASADA NG
Precio: 5
Suministro e instalación de tapa para perfil aluminio Celer de ancho interior de 31mm,montada con lente Celer enrasada. color negro.. Incluso accesorio, pequeño material, mano de obra de instalación y pruebas.

| Código | Ud | Descripción | Rendimiento | Precio | Importe |
|---|---|---|---|---|---|
| D7100035754 |  | CELER TAPA PERFIL ALUMINIO SUSP-SUPER 31MM LENTE ENRASADA NG (material) | 1 | 2.048 | 2.05 |
| D8989898003 |  | MANO DE OBRA OFICIAL 1ª | 0.1 | 28 | 2.80 |
| D%N00020300 | % | Costes indirectos | 3 % | 4.85 | 0.15 |
|  |  | Total |  |  | 5 |

**U977100035757** CELER TAPA PERFIL ALUMINIO SUSPENDIDO-SUSPENDIDO 46MM
Precio: 16.22
Suministro e instalación de tapa para perfil suspendido 43mm Celer, color gris. Incluso accesorio, pequeño material, mano de obra de instalación y pruebas.

| Código | Ud | Descripción | Rendimiento | Precio | Importe |
|---|---|---|---|---|---|
| D7100035757 |  | CELER TAPA PERFIL ALUMINIO SUSPENDIDO-SUSPENDIDO 46MM (material) | 1 | 1.729 | 1.73 |
| D%N00010100 | % | Medios auxiliares | 1 % | 1.73 | 0.02 |
| D8989898003 |  | MANO DE OBRA OFICIAL 1ª | 0.5 | 28 | 14.00 |
| D%N00020300 | % | Costes indirectos | 3 % | 15.75 | 0.47 |
|  |  | Total |  |  | 16.22 |

**U977100035758** CELER TAPA PERFIL ALUMINIO SUSPENDIDO-SUPERFICIE 46MM NEGRO
Precio: 5.56
Suministro e instalación de tapa para perfil aluminio suspendido y superficie Celer de ancho interior de 46mm, montada con lente Celer. color negro.. Incluso accesorio, pequeño material, mano de obra de instalación y pruebas.

| Código | Ud | Descripción | Rendimiento | Precio | Importe |
|---|---|---|---|---|---|
| D7100035758 |  | CELER TAPA PERFIL ALUMINIO SUSPENDIDO-SUPERFICIE 46MM NEGRO (material) | 1 | 2.6 | 2.60 |
| D8989898003 |  | MANO DE OBRA OFICIAL 1ª | 0.1 | 28 | 2.80 |
| D%N00020300 | % | Costes indirectos | 3 % | 5.40 | 0.16 |
|  |  | Total |  |  | 5.56 |

**U977100035759** CELER TAPA PERFIL ALUMINIO SUSPENDIDO 76MM
Precio: 6.38
Suministro e instalación de tapa para perfil de aluminio suspendido de 76mm. Incluso accesorio, pequeño material, mano de obra de instalación y pruebas.

| Código | Ud | Descripción | Rendimiento | Precio | Importe |
|---|---|---|---|---|---|
| D7100035759 |  | CELER TAPA PERFIL ALUMINIO SUSPENDIDO 76MM | 1 | 1.966 | 1.97 |
| D%N00010100 | % | Medios auxiliares | 1 % | 1.97 | 0.02 |
| D8989898003 |  | MANO DE OBRA OFICIAL 1ª | 0.15 | 28 | 4.20 |
| D%N00020300 | % | Costes indirectos | 3 % | 6.19 | 0.19 |
|  |  | Total |  |  | 6.38 |

**U977100035760** CELER TAPA PERFIL ALUMINIO SUSPENDIDO DOBLE 46MM
Precio: 5.77
Suministro e instalación de tapa para perfil aluminio suspendido doble Celer de ancho interior de 46mm, montada con lente Celer.. Incluso accesorio, pequeño material, mano de obra de instalación y pruebas.

| Código | Ud | Descripción | Rendimiento | Precio | Importe |
|---|---|---|---|---|---|
| D7100035760 |  | CELER TAPA PERFIL ALUMINIO SUSPENDIDO DOBLE 46MM (material) | 1 | 2.795 | 2.80 |
| D8989898003 |  | MANO DE OBRA OFICIAL 1ª | 0.1 | 28 | 2.80 |
| D%N00020300 | % | Costes indirectos | 3 % | 5.60 | 0.17 |
|  |  | Total |  |  | 5.77 |

**U977100035763** CELER TAPA PERFIL ALUMINIO LETRERO SUSPENDIDO
Precio: 4.03
Suministro e instalación de tapa para perfil aluminio letrero suspendido Celer.. Incluso accesorio, pequeño material, mano de obra de instalación y pruebas.

| Código | Ud | Descripción | Rendimiento | Precio | Importe |
|---|---|---|---|---|---|
| D7100035763 |  | CELER TAPA PERFIL ALUMINIO LETRERO SUSPENDIDO (material) | 1 | 1.105 | 1.11 |
| D8989898003 |  | MANO DE OBRA OFICIAL 1ª | 0.1 | 28 | 2.80 |
| D%N00020300 | % | Costes indirectos | 3 % | 3.91 | 0.12 |
|  |  | Total |  |  | 4.03 |

**U977100035764** CELER TAPA PERFIL ALU EMPOTRABLE SLIM
Precio: 3.62
Suministro e instalación de tapa para perfil aluminio empotrable Slim. Incluso accesorio, pequeño material, mano de obra de instalación y pruebas.

| Código | Ud | Descripción | Rendimiento | Precio | Importe |
|---|---|---|---|---|---|
| D7100035764 |  | CELER TAPA PERFIL ALU EMPOTRABLE SLIM (material) | 1 | 0.696 | 0.70 |
| D%N00010100 | % | Medios auxiliares | 1 % | 0.70 | 0.01 |
| D8989898003 |  | MANO DE OBRA OFICIAL 1ª | 0.1 | 28 | 2.80 |
| D%N00020300 | % | Costes indirectos | 3 % | 3.51 | 0.11 |
|  |  | Total |  |  | 3.62 |

**U977100035765** CELER TAPA PERFIL ALU EMPOTRABLE SLIM BLANC0
Precio: 3.7
Suministro e instalación de tapa para perfil aluminio empotrable Slim color blanco. Incluso accesorio, pequeño material, mano de obra de instalación y pruebas.

| Código | Ud | Descripción | Rendimiento | Precio | Importe |
|---|---|---|---|---|---|
| D7100035765 |  | CELER TAPA PERFIL ALU EMPOTRABLE SLIM BLANC0 (material) | 1 | 0.78 | 0.78 |
| D%N00010100 | % | Medios auxiliares | 1 % | 0.78 | 0.01 |
| D8989898003 |  | MANO DE OBRA OFICIAL 1ª | 0.1 | 28 | 2.80 |
| D%N00020300 | % | Costes indirectos | 3 % | 3.59 | 0.11 |
|  |  | Total |  |  | 3.7 |

**U977100035766** CELER TAPA PERFIL ALU EMPOTRABLE SLIM NEGRO
Precio: 3.7
Suministro e instalación de tapa para perfil aluminio empotrable Slim color negro. Incluso accesorio, pequeño material, mano de obra de instalación y pruebas.

| Código | Ud | Descripción | Rendimiento | Precio | Importe |
|---|---|---|---|---|---|
| D7100035766 |  | CELER TAPA PERFIL ALU EMPOTRABLE SLIM NEGRO (material) | 1 | 0.78 | 0.78 |
| D%N00010100 | % | Medios auxiliares | 1 % | 0.78 | 0.01 |
| D8989898003 |  | MANO DE OBRA OFICIAL 1ª | 0.1 | 28 | 2.80 |
| D%N00020300 | % | Costes indirectos | 3 % | 3.59 | 0.11 |
|  |  | Total |  |  | 3.7 |

**U977100035767** CELER CLIP SUJECION PERFIL ALU EMPOTRABLE SLIM
Precio: 3.91
Suministro e instalación de clip de sujeción para perfil aluminio empotrable Slim. Incluso accesorio, pequeño material, mano de obra de instalación y pruebas.

| Código | Ud | Descripción | Rendimiento | Precio | Importe |
|---|---|---|---|---|---|
| D7100035767 |  | CELER CLIP SUJECION PERFIL ALU EMPOTRABLE SLIM (material) | 1 | 0.988 | 0.99 |
| D%N00010100 | % | Medios auxiliares | 1 % | 0.99 | 0.01 |
| D8989898003 |  | MANO DE OBRA OFICIAL 1ª | 0.1 | 28 | 2.80 |
| D%N00020300 | % | Costes indirectos | 3 % | 3.80 | 0.11 |
|  |  | Total |  |  | 3.91 |

**U977100035768** CELER CLIP SUJECION PERFIL ALU EMPOTRABLE SLIM BLANCO
Precio: 4.15
Suministro e instalación de clip de sujeción para perfil aluminio empotrable Slim color blanco. Incluso accesorio, pequeño material, mano de obra de instalación y pruebas.

| Código | Ud | Descripción | Rendimiento | Precio | Importe |
|---|---|---|---|---|---|
| D7100035768 |  | CELER CLIP SUJECION PERFIL ALU EMPOTRABLE SLIM BLANCO (material) | 1 | 1.222 | 1.22 |
| D%N00010100 | % | Medios auxiliares | 1 % | 1.22 | 0.01 |
| D8989898003 |  | MANO DE OBRA OFICIAL 1ª | 0.1 | 28 | 2.80 |
| D%N00020300 | % | Costes indirectos | 3 % | 4.03 | 0.12 |
|  |  | Total |  |  | 4.15 |

**U977100035769** CELER CLIP SUJECION PERFIL ALU EMPOTRABLE SLIM NEGRO
Precio: 4.15
Suministro e instalación de clip de sujeción para perfil aluminio empotrable Slim color negro. Incluso accesorio, pequeño material, mano de obra de instalación y pruebas.

| Código | Ud | Descripción | Rendimiento | Precio | Importe |
|---|---|---|---|---|---|
| D7100035769 |  | CELER CLIP SUJECION PERFIL ALU EMPOTRABLE SLIM NEGRO (material) | 1 | 1.222 | 1.22 |
| D%N00010100 | % | Medios auxiliares | 1 % | 1.22 | 0.01 |
| D8989898003 |  | MANO DE OBRA OFICIAL 1ª | 0.1 | 28 | 2.80 |
| D%N00020300 | % | Costes indirectos | 3 % | 4.03 | 0.12 |
|  |  | Total |  |  | 4.15 |

**U977100035770** CELER TAPA PERFIL ALUMINIO 17MMx25MM CONFORT VISUAL
Precio: 14.92
Suministro e instalación de tapa para perfil confort visual Celer, color gris. Incluso accesorio, pequeño material, mano de obra de instalación y pruebas.

| Código | Ud | Descripción | Rendimiento | Precio | Importe |
|---|---|---|---|---|---|
| D7100035770 |  | CELER TAPA PERFIL ALUMINIO 17MMx25MM CONFORT VISUAL (material) | 1 | 0.488 | 0.49 |
| D%N00010100 | % | Medios auxiliares | 1 % | 0.49 | 0.00 |
| D8989898003 |  | MANO DE OBRA OFICIAL 1ª | 0.5 | 28 | 14.00 |
| D%N00020300 | % | Costes indirectos | 3 % | 14.49 | 0.43 |
|  |  | Total |  |  | 14.92 |

**U977100035785** CELER TAPA FINAL PARA TIRA LED 15W 230V IP67
Precio: 3.63
Suministro e instalación de tapa final para tira de LED 230V marca Celer. Ha de instalarse al final de la tira de LED para evitar que el extremo alimentado quede al aire.. Incluso accesorio, pequeño material, mano de obra de instalación y pruebas.

| Código | Ud | Descripción | Rendimiento | Precio | Importe |
|---|---|---|---|---|---|
| D7100035785 |  | CELER TAPA FINAL PARA TIRA LED 15W 230V IP67 (material) | 1 | 0.715 | 0.72 |
| D8989898003 |  | MANO DE OBRA OFICIAL 1ª | 0.1 | 28 | 2.80 |
| D%N00020300 | % | Costes indirectos | 3 % | 3.52 | 0.11 |
|  |  | Total |  |  | 3.63 |

**U977100035786** CELER TAPA VOLTAJE PARA TIRA LED 15W 230V IP67
Precio: 3.55
Suministro e instalación de tapa voltaje para tira de LED230V marca Celer.. Incluso accesorio, pequeño material, mano de obra de instalación y pruebas.

| Código | Ud | Descripción | Rendimiento | Precio | Importe |
|---|---|---|---|---|---|
| D7100035786 |  | CELER TAPA VOLTAJE PARA TIRA LED 15W 230V IP67 (material) | 1 | 0.65 | 0.65 |
| D8989898003 |  | MANO DE OBRA OFICIAL 1ª | 0.1 | 28 | 2.80 |
| D%N00020300 | % | Costes indirectos | 3 % | 3.45 | 0.10 |
|  |  | Total |  |  | 3.55 |

**U977100035796** CELER TAPA P/PERFIL ALUM EMPOTRAR C/MARCO Y LENTE
Precio: 3.36
Suministro e instalación de tapa para perfil de empotrar con marco Celer cuando es instalado con lente. Altura: 8mm. Ancho: 37-2mm. Incluso accesorio, pequeño material, mano de obra de instalación y pruebas.

| Código | Ud | Descripción | Rendimiento | Precio | Importe |
|---|---|---|---|---|---|
| D7100035796 |  | CELER TAPA P/PERFIL ALUM EMPOTRAR C/MARCO Y LENTE (material) | 1 | 0.455 | 0.46 |
| D8989898003 |  | MANO DE OBRA OFICIAL 1ª | 0.1 | 28 | 2.80 |
| D%N00020300 | % | Costes indirectos | 3 % | 3.26 | 0.10 |
|  |  | Total |  |  | 3.36 |

**U977100035797** CELER TAPA PERFIL ALUMINIO 17MMx25MM CONFORT VISUAL NEGRO
Precio: 15.1
Suministro e instalación de tapa para perfil confort visual Celer, color negro. Incluso accesorio, pequeño material, mano de obra de instalación y pruebas.

| Código | Ud | Descripción | Rendimiento | Precio | Importe |
|---|---|---|---|---|---|
| D7100035797 |  | CELER TAPA PERFIL ALUMINIO 17MMx25MM CONFORT VISUAL NEGRO (material) | 1 | 0.65 | 0.65 |
| D%N00010100 | % | Medios auxiliares | 1 % | 0.65 | 0.01 |
| D8989898003 |  | MANO DE OBRA OFICIAL 1ª | 0.5 | 28 | 14.00 |
| D%N00020300 | % | Costes indirectos | 3 % | 14.66 | 0.44 |
|  |  | Total |  |  | 15.1 |

**U977100035798** CELER TAPA PERFIL ALUMINIO 17MMx25MM CONFORT VISUAL BLANCO
Precio: 15.1
Suministro e instalación de tapa para perfil confort visual Celer, color blanco. Incluso accesorio, pequeño material, mano de obra de instalación y pruebas.

| Código | Ud | Descripción | Rendimiento | Precio | Importe |
|---|---|---|---|---|---|
| D7100035798 |  | CELER TAPA PERFIL ALUMINIO 17MMx25MM CONFORT VISUAL BLANCO (material) | 1 | 0.65 | 0.65 |
| D%N00010100 | % | Medios auxiliares | 1 % | 0.65 | 0.01 |
| D8989898003 |  | MANO DE OBRA OFICIAL 1ª | 0.5 | 28 | 14.00 |
| D%N00020300 | % | Costes indirectos | 3 % | 14.66 | 0.44 |
|  |  | Total |  |  | 15.1 |

**U977100035811** CELER CONECTOR 120º PARA PERFIL
Precio: 6.33
Suministro e instalación de conector de 120º para perfil de tira de LED marca Celer.. Incluso accesorio, pequeño material, mano de obra de instalación y pruebas.

| Código | Ud | Descripción | Rendimiento | Precio | Importe |
|---|---|---|---|---|---|
| D7100035811 |  | CELER CONECTOR 120º PARA PERFIL (material) | 1 | 3.348 | 3.35 |
| D8989898003 |  | MANO DE OBRA OFICIAL 1ª | 0.1 | 28 | 2.80 |
| D%N00020300 | % | Costes indirectos | 3 % | 6.15 | 0.18 |
|  |  | Total |  |  | 6.33 |

**U977100035812** CELER CONECTOR 90º PARA PERFIL
Precio: 6.33
Suministro e instalación de conector de 90º para perfil de tira de LED marca Celer. Incluso accesorio, pequeño material, mano de obra de instalación y pruebas.

| Código | Ud | Descripción | Rendimiento | Precio | Importe |
|---|---|---|---|---|---|
| D7100035812 |  | CELER CONECTOR 90º PARA PERFIL (material) | 1 | 3.348 | 3.35 |
| D8989898003 |  | MANO DE OBRA OFICIAL 1ª | 0.1 | 28 | 2.80 |
| D%N00020300 | % | Costes indirectos | 3 % | 6.15 | 0.18 |
|  |  | Total |  |  | 6.33 |

**U977100035813** CELER CONECTOR LINEAL 180º PARA PERFIL
Precio: 6.33
Suministro e instalación de conector lineal de 180º para perfil de tira de LED marca Celer. Incluso accesorio, pequeño material, mano de obra de instalación y pruebas.

| Código | Ud | Descripción | Rendimiento | Precio | Importe |
|---|---|---|---|---|---|
| D7100035813 |  | CELER CONECTOR LINEAL 180º PARA PERFIL (material) | 1 | 3.348 | 3.35 |
| D8989898003 |  | MANO DE OBRA OFICIAL 1ª | 0.1 | 28 | 2.80 |
| D%N00020300 | % | Costes indirectos | 3 % | 6.15 | 0.18 |
|  |  | Total |  |  | 6.33 |

**U977100035814** CELER CONECTOR LATERAL B 180º PARA PERFIL
Precio: 6.33
Suministro e instalación de conector lineal lateral de 180º para perfil de tira de LED marca Celer. Incluso accesorio, pequeño material, mano de obra de instalación y pruebas.

| Código | Ud | Descripción | Rendimiento | Precio | Importe |
|---|---|---|---|---|---|
| D7100035814 |  | CELER CONECTOR LATERAL B 180º PARA PERFIL (material) | 1 | 3.348 | 3.35 |
| D8989898003 |  | MANO DE OBRA OFICIAL 1ª | 0.1 | 28 | 2.80 |
| D%N00020300 | % | Costes indirectos | 3 % | 6.15 | 0.18 |
|  |  | Total |  |  | 6.33 |

**U977100035815** CELER CLIP SUJECION PERFIL NEGRO SUPERF. 15MMX23MM
Precio: 3.66
Suministro e instalación de clip sujeción para perfil de superficie de 15x23mm para tira de IP67, color negro, cuando es instalado con difusor transparente u opal. Incluso accesorio, pequeño material, mano de obra de instalación y pruebas.

| Código | Ud | Descripción | Rendimiento | Precio | Importe |
|---|---|---|---|---|---|
| D7100035815 |  | CELER CLIP SUJECION PERFIL NEGRO SUPERF. 15MMX23MM (material) | 1 | 0.748 | 0.75 |
| D8989898003 |  | MANO DE OBRA OFICIAL 1ª | 0.1 | 28 | 2.80 |
| D%N00020300 | % | Costes indirectos | 3 % | 3.55 | 0.11 |
|  |  | Total |  |  | 3.66 |

**U977100035816** CELER CLIP SUJECION PERFIL BLANCO SUPERF. 15MMX23MM
Precio: 3.66
Suministro e instalación de clip sujeción para perfil de superficie de 15x23mm para tira de IP67, color blanco, cuando es instalado con difusor transparente u opal. Incluso accesorio, pequeño material, mano de obra de instalación y pruebas.

| Código | Ud | Descripción | Rendimiento | Precio | Importe |
|---|---|---|---|---|---|
| D7100035816 |  | CELER CLIP SUJECION PERFIL BLANCO SUPERF. 15MMX23MM (material) | 1 | 0.748 | 0.75 |
| D8989898003 |  | MANO DE OBRA OFICIAL 1ª | 0.1 | 28 | 2.80 |
| D%N00020300 | % | Costes indirectos | 3 % | 3.55 | 0.11 |
|  |  | Total |  |  | 3.66 |

**U977100035826** CELER TAPA PERFIL NEGRO SUPERFICIE 8MM C/DIFUSOR
Precio: 3.29
Suministro e instalación de tapa para perfil color negro de superficie Celer cuando es instalado con difusor transparente u opal. Altura: 8,6mm. Ancho: 17mm. Incluso accesorio, pequeño material, mano de obra de instalación y pruebas.

| Código | Ud | Descripción | Rendimiento | Precio | Importe |
|---|---|---|---|---|---|
| D7100035826 |  | CELER TAPA PERFIL NEGRO SUPERFICIE 8MM C/DIFUSOR (material) | 1 | 0.39 | 0.39 |
| D8989898003 |  | MANO DE OBRA OFICIAL 1ª | 0.1 | 28 | 2.80 |
| D%N00020300 | % | Costes indirectos | 3 % | 3.19 | 0.10 |
|  |  | Total |  |  | 3.29 |

**U977100035827** CELER TAPA PERFIL NEGRO ESQUINA 90º C/DIFUSOR
Precio: 3.29
Suministro e instalación de tapa para perfil de esquina 90º color negro Celer cuando es instalado con difusor lente.. Incluso accesorio, pequeño material, mano de obra de instalación y pruebas.

| Código | Ud | Descripción | Rendimiento | Precio | Importe |
|---|---|---|---|---|---|
| D7100035827 |  | CELER TAPA PERFIL NEGRO ESQUINA 90º C/DIFUSOR (material) | 1 | 0.39 | 0.39 |
| D8989898003 |  | MANO DE OBRA OFICIAL 1ª | 0.1 | 28 | 2.80 |
| D%N00020300 | % | Costes indirectos | 3 % | 3.19 | 0.10 |
|  |  | Total |  |  | 3.29 |

**U977100035828** CELER TAPA PERFIL NEGRO EMPOTRABLE 8MM
Precio: 3.29
Suministro e instalación de tapa para perfil empotrable Celer 23x8mm, color negro, cuando es instalado con difusor transparente u opal.. Incluso accesorio, pequeño material, mano de obra de instalación y pruebas.

| Código | Ud | Descripción | Rendimiento | Precio | Importe |
|---|---|---|---|---|---|
| D7100035828 |  | CELER TAPA PERFIL NEGRO EMPOTRABLE 8MM (material) | 1 | 0.39 | 0.39 |
| D8989898003 |  | MANO DE OBRA OFICIAL 1ª | 0.1 | 28 | 2.80 |
| D%N00020300 | % | Costes indirectos | 3 % | 3.19 | 0.10 |
|  |  | Total |  |  | 3.29 |

**U977100035829** CELER TAPA PERFIL NEGRO SUPERFICIE 15MM
Precio: 3.29
Suministro e instalación de tapa para perfil color negro de superficie Celer 15mm cuando es instalado con difusor transparente u opal. Altura: 15,2mm. Ancho: 17,1mm. Incluso accesorio, pequeño material, mano de obra de instalación y pruebas.

| Código | Ud | Descripción | Rendimiento | Precio | Importe |
|---|---|---|---|---|---|
| D7100035829 |  | CELER TAPA PERFIL NEGRO SUPERFICIE 15MM (material) | 1 | 0.39 | 0.39 |
| D8989898003 |  | MANO DE OBRA OFICIAL 1ª | 0.1 | 28 | 2.80 |
| D%N00020300 | % | Costes indirectos | 3 % | 3.19 | 0.10 |
|  |  | Total |  |  | 3.29 |

**U977100035830** CELER TAPA PERFIL NEGRO EMPOTRABLE 15MM
Precio: 3.29
Suministro e instalación de tapa para perfil empotrable Celer 23x14.6mm, color negro, cuando es instalado con difusor transparente u opal.. Incluso accesorio, pequeño material, mano de obra de instalación y pruebas.

| Código | Ud | Descripción | Rendimiento | Precio | Importe |
|---|---|---|---|---|---|
| D7100035830 |  | CELER TAPA PERFIL NEGRO EMPOTRABLE 15MM (material) | 1 | 0.39 | 0.39 |
| D8989898003 |  | MANO DE OBRA OFICIAL 1ª | 0.1 | 28 | 2.80 |
| D%N00020300 | % | Costes indirectos | 3 % | 3.19 | 0.10 |
|  |  | Total |  |  | 3.29 |

**U977100035836** CELER TAPA PERFIL BLANCO SUPERFICIE 8MM C/DIFUSOR
Precio: 3.29
Suministro e instalación de tapa para perfil color blancode superficie Celer cuando es instalado con difusor transparente u opal. Altura: 8,6mm. Ancho: 17mm. Incluso accesorio, pequeño material, mano de obra de instalación y pruebas.

| Código | Ud | Descripción | Rendimiento | Precio | Importe |
|---|---|---|---|---|---|
| D7100035836 |  | CELER TAPA PERFIL BLANCO SUPERFICIE 8MM C/DIFUSOR (material) | 1 | 0.39 | 0.39 |
| D8989898003 |  | MANO DE OBRA OFICIAL 1ª | 0.1 | 28 | 2.80 |
| D%N00020300 | % | Costes indirectos | 3 % | 3.19 | 0.10 |
|  |  | Total |  |  | 3.29 |

**U977100035837** CELER TAPA PERFIL BLANCO ESQUINA 90º C/DIFUSOR
Precio: 3.29
Suministro e instalación de tapa para perfil de esquina 90º color blanco Celer cuando es instalado con difusor lente.. Incluso accesorio, pequeño material, mano de obra de instalación y pruebas.

| Código | Ud | Descripción | Rendimiento | Precio | Importe |
|---|---|---|---|---|---|
| D7100035837 |  | CELER TAPA PERFIL BLANCO ESQUINA 90º C/DIFUSOR (material) | 1 | 0.39 | 0.39 |
| D8989898003 |  | MANO DE OBRA OFICIAL 1ª | 0.1 | 28 | 2.80 |
| D%N00020300 | % | Costes indirectos | 3 % | 3.19 | 0.10 |
|  |  | Total |  |  | 3.29 |

**U977100035838** CELER TAPA PERFIL BLANCO EMPOTRABLE 8MM
Precio: 3.29
Suministro e instalación de tapa para perfil empotrable Celer 23x8mm, color blanco, cuando es instalado con difusor transparente u opal.. Incluso accesorio, pequeño material, mano de obra de instalación y pruebas.

| Código | Ud | Descripción | Rendimiento | Precio | Importe |
|---|---|---|---|---|---|
| D7100035838 |  | CELER TAPA PERFIL BLANCO EMPOTRABLE 8MM (material) | 1 | 0.39 | 0.39 |
| D8989898003 |  | MANO DE OBRA OFICIAL 1ª | 0.1 | 28 | 2.80 |
| D%N00020300 | % | Costes indirectos | 3 % | 3.19 | 0.10 |
|  |  | Total |  |  | 3.29 |

**U977100035839** CELER TAPA PERFIL BLANCO SUPERFICIE 15MM
Precio: 3.29
Suministro e instalación de tapa para perfil color blancode superficie Celer 15mm cuando es instalado con difusor transparente u opal. Altura: 15,2mm. Ancho: 17,1mm. Incluso accesorio, pequeño material, mano de obra de instalación y pruebas.

| Código | Ud | Descripción | Rendimiento | Precio | Importe |
|---|---|---|---|---|---|
| D7100035839 |  | CELER TAPA PERFIL BLANCO SUPERFICIE 15MM (material) | 1 | 0.39 | 0.39 |
| D8989898003 |  | MANO DE OBRA OFICIAL 1ª | 0.1 | 28 | 2.80 |
| D%N00020300 | % | Costes indirectos | 3 % | 3.19 | 0.10 |
|  |  | Total |  |  | 3.29 |

**U977100035840** CELER TAPA PERFIL BLANCO EMPOTRABLE 15MM
Precio: 3.29
Suministro e instalación de tapa para perfil empotrable Celer 23x14.6mm, color blanco, cuando es instalado con difusor transparente u opal.. Incluso accesorio, pequeño material, mano de obra de instalación y pruebas.

| Código | Ud | Descripción | Rendimiento | Precio | Importe |
|---|---|---|---|---|---|
| D7100035840 |  | CELER TAPA PERFIL BLANCO EMPOTRABLE 15MM (material) | 1 | 0.39 | 0.39 |
| D8989898003 |  | MANO DE OBRA OFICIAL 1ª | 0.1 | 28 | 2.80 |
| D%N00020300 | % | Costes indirectos | 3 % | 3.19 | 0.10 |
|  |  | Total |  |  | 3.29 |

**U977100035841** CELER TAPA PERFIL BLANCO SUPERFICIE 15MMX23MM
Precio: 3.29
Suministro e instalación de tapa para perfil de superficie Celer 15x23mm para tira de IP67, color blanco, cuando es instalado con difusor transparente u opal.. Incluso accesorio, pequeño material, mano de obra de instalación y pruebas.

| Código | Ud | Descripción | Rendimiento | Precio | Importe |
|---|---|---|---|---|---|
| D7100035841 |  | CELER TAPA PERFIL BLANCO SUPERFICIE 15MMX23MM (material) | 1 | 0.39 | 0.39 |
| D8989898003 |  | MANO DE OBRA OFICIAL 1ª | 0.1 | 28 | 2.80 |
| D%N00020300 | % | Costes indirectos | 3 % | 3.19 | 0.10 |
|  |  | Total |  |  | 3.29 |

**U977100035850** CELER TAPA PERFIL NEGRO SUPERFICIE 15MMX23MM
Precio: 3.29
Suministro e instalación de tapa para perfil de superficie Celer 15x23mm para tira de IP67, color negro, cuando es instalado con difusor transparente u opal.. Incluso accesorio, pequeño material, mano de obra de instalación y pruebas.

| Código | Ud | Descripción | Rendimiento | Precio | Importe |
|---|---|---|---|---|---|
| D7100035850 |  | CELER TAPA PERFIL NEGRO SUPERFICIE 15MMX23MM (material) | 1 | 0.39 | 0.39 |
| D8989898003 |  | MANO DE OBRA OFICIAL 1ª | 0.1 | 28 | 2.80 |
| D%N00020300 | % | Costes indirectos | 3 % | 3.19 | 0.10 |
|  |  | Total |  |  | 3.29 |

**U977100035956** CELER CLIP Y TORNILLO PERIFL ALU. SUPERFICIE TIRA LED NEON
Precio: 4.83
Suministro e instalación de clip y tornillo de sujeción para perfil de superficie para tira de neón. Incluso accesorio, pequeño material, mano de obra de instalación y pruebas.

| Código | Ud | Descripción | Rendimiento | Precio | Importe |
|---|---|---|---|---|---|
| D7100035956 |  | CELER CLIP Y TORNILLO PERIFL ALU. SUPERFICIE TIRA LED NEON (material) | 1 | 0.488 | 0.49 |
| D%N00010100 | % | Medios auxiliares | 1 % | 0.49 | 0.00 |
| D8989898003 |  | MANO DE OBRA OFICIAL 1ª | 0.15 | 28 | 4.20 |
| D%N00020300 | % | Costes indirectos | 3 % | 4.69 | 0.14 |
|  |  | Total |  |  | 4.83 |

**U977100035957** CELER TAPA VOLTAJE FRONTAL PARA TIRA LED NEON
Precio: 4.73
Suministro e instalación de tapa voltaje frontal para tira led NEON. Incluso accesorio, pequeño material, mano de obra de instalación y pruebas.

| Código | Ud | Descripción | Rendimiento | Precio | Importe |
|---|---|---|---|---|---|
| D7100035957 |  | CELER TAPA VOLTAJE FRONTAL PARA TIRA LED NEON (material) | 1 | 0.39 | 0.39 |
| D%N00010100 | % | Medios auxiliares | 1 % | 0.39 | 0.00 |
| D8989898003 |  | MANO DE OBRA OFICIAL 1ª | 0.15 | 28 | 4.20 |
| D%N00020300 | % | Costes indirectos | 3 % | 4.59 | 0.14 |
|  |  | Total |  |  | 4.73 |

**U977100035958** CELER TAPA VOLTAJE LATERAL PARA TIRA LED NEON
Precio: 4.73
Suministro e instalación de tapa voltaje lateral para tira led NEON. Incluso accesorio, pequeño material, mano de obra de instalación y pruebas.

| Código | Ud | Descripción | Rendimiento | Precio | Importe |
|---|---|---|---|---|---|
| D7100035958 |  | CELER TAPA VOLTAJE LATERAL PARA TIRA LED NEON (material) | 1 | 0.39 | 0.39 |
| D%N00010100 | % | Medios auxiliares | 1 % | 0.39 | 0.00 |
| D8989898003 |  | MANO DE OBRA OFICIAL 1ª | 0.15 | 28 | 4.20 |
| D%N00020300 | % | Costes indirectos | 3 % | 4.59 | 0.14 |
|  |  | Total |  |  | 4.73 |

**U977100035959** CELER TAPA VOLTAJE CIEGA PARA TIRA LED NEON
Precio: 4.73
Suministro e instalación de tapa voltaje ciega para tira led NEON. Incluso accesorio, pequeño material, mano de obra de instalación y pruebas.

| Código | Ud | Descripción | Rendimiento | Precio | Importe |
|---|---|---|---|---|---|
| D7100035959 |  | CELER TAPA VOLTAJE CIEGA PARA TIRA LED NEON (material) | 1 | 0.39 | 0.39 |
| D%N00010100 | % | Medios auxiliares | 1 % | 0.39 | 0.00 |
| D8989898003 |  | MANO DE OBRA OFICIAL 1ª | 0.15 | 28 | 4.20 |
| D%N00020300 | % | Costes indirectos | 3 % | 4.59 | 0.14 |
|  |  | Total |  |  | 4.73 |

**U977100035551** CELER TAPA PERFIL CURVABLE TIRA LED
Precio: 7.79
Suministro e instalación de tapa para perfil curvable de superficie de 4,5mm para tira led marca Celer. Incluso accesorio, pequeño material, mano de obra de instalación y pruebas.

| Código | Ud | Descripción | Rendimiento | Precio | Importe |
|---|---|---|---|---|---|
| D7100035551 |  | CELER TAPA PERFIL CURVABLE TIRA LED (material) | 1 | 0.553 | 0.55 |
| D%N00010100 | % | Medios auxiliares | 1 % | 0.55 | 0.01 |
| D8989898003 |  | MANO DE OBRA OFICIAL 1ª | 0.25 | 28 | 7.00 |
| D%N00020300 | % | Costes indirectos | 3 % | 7.56 | 0.23 |
|  |  | Total |  |  | 7.79 |

**U977100035552** CELER CLIP SUJECION PERFIL CURVABLE TIRA LED
Precio: 3.45
Suministro e instalación de clip sujeción para perfil curvable Celer de 4.5mm, cuando es instalado con difusor transparente u opal.. Incluso accesorio, pequeño material, mano de obra de instalación y pruebas.

| Código | Ud | Descripción | Rendimiento | Precio | Importe |
|---|---|---|---|---|---|
| D7100035552 |  | CELER CLIP SUJECION PERFIL CURVABLE TIRA LED (material) | 1 | 0.553 | 0.55 |
| D8989898003 |  | MANO DE OBRA OFICIAL 1ª | 0.1 | 28 | 2.80 |
| D%N00020300 | % | Costes indirectos | 3 % | 3.35 | 0.10 |
|  |  | Total |  |  | 3.45 |

**U977100035582** CELER TAPA PERFIL ALUMINIO SUPERFICIE 8MM TIRA LED 4MM
Precio: 3.29
Suministro e instalación de tapa para perfil de superficie Celer 8x9mm para tira de 4mm, cuando es instalado con difusor transparente u opal.. Incluso accesorio, pequeño material, mano de obra de instalación y pruebas.

| Código | Ud | Descripción | Rendimiento | Precio | Importe |
|---|---|---|---|---|---|
| D7100035582 |  | CELER TAPA PERFIL ALUMINIO SUPERFICIE 8MM PARA TIRA LED 4MM (material) | 1 | 0.39 | 0.39 |
| D8989898003 |  | MANO DE OBRA OFICIAL 1ª | 0.1 | 28 | 2.80 |
| D%N00020300 | % | Costes indirectos | 3 % | 3.19 | 0.10 |
|  |  | Total |  |  | 3.29 |

**U977100035583** CELER CLIP SUJECION PERFIL ALUMINIO TIRA LED 4MM
Precio: 3.29
Suministro e instalación de clip sujeción color para perfil de superficie o de empotrar para tira de 4mm, cuando es instalado con difusor transparente u opal. Incluso accesorio, pequeño material, mano de obra de instalación y pruebas.

| Código | Ud | Descripción | Rendimiento | Precio | Importe |
|---|---|---|---|---|---|
| D7100035583 |  | CELER CLIP SUJECION PERFIL ALUMINIO TIRA LED 4MM (material) | 1 | 0.39 | 0.39 |
| D8989898003 |  | MANO DE OBRA OFICIAL 1ª | 0.1 | 28 | 2.80 |
| D%N00020300 | % | Costes indirectos | 3 % | 3.19 | 0.10 |
|  |  | Total |  |  | 3.29 |

**U977100035587** CELER TAPA PERFIL ALUM EMPOTRABLE 8MM TIRA LED 4MM
Precio: 3.29
Suministro e instalación de tapa para perfil empotrable Celer 14x9mm para tira de 4mm, cuando es instalado con difusor transparente u opal.. Incluso accesorio, pequeño material, mano de obra de instalación y pruebas.

| Código | Ud | Descripción | Rendimiento | Precio | Importe |
|---|---|---|---|---|---|
| D7100035587 |  | CELER TAPA PERFIL ALUM EMPOTRABLE 8MM PARA TIRA LED 4MM (material) | 1 | 0.39 | 0.39 |
| D8989898003 |  | MANO DE OBRA OFICIAL 1ª | 0.1 | 28 | 2.80 |
| D%N00020300 | % | Costes indirectos | 3 % | 3.19 | 0.10 |
|  |  | Total |  |  | 3.29 |

**U977100035609** CELER TAPA PERFIL ALUMINIO SUPERFICIE 8MM CON DIFUSOR
Precio: 3.29
Suministro e instalación de tapa para perfil de superficie Celer cuando es instalado con difusor transparente u opal. Altura: 8,6mm. Ancho: 17mm. Incluso accesorio, pequeño material, mano de obra de instalación y pruebas.

| Código | Ud | Descripción | Rendimiento | Precio | Importe |
|---|---|---|---|---|---|
| D7100035609 |  | CELER TAPA PERFIL ALUMINIO SUPERFICIE 8MM CON DIFUSOR (material) | 1 | 0.39 | 0.39 |
| D8989898003 |  | MANO DE OBRA OFICIAL 1ª | 0.1 | 28 | 2.80 |
| D%N00020300 | % | Costes indirectos | 3 % | 3.19 | 0.10 |
|  |  | Total |  |  | 3.29 |

**U977100035610** CELER TAPA PERFIL ALUM EMPOTRABLE 8MM
Precio: 3.29
Suministro e instalación de tapa para perfil empotrable Celer cuando es instalado con difusor transparente u opal. Altura: 8,6mm. Ancho: 17mm. Incluso accesorio, pequeño material, mano de obra de instalación y pruebas.

| Código | Ud | Descripción | Rendimiento | Precio | Importe |
|---|---|---|---|---|---|
| D7100035610 |  | CELER TAPA PERFIL ALUM EMPOTRABLE 8MM (material) | 1 | 0.39 | 0.39 |
| D8989898003 |  | MANO DE OBRA OFICIAL 1ª | 0.1 | 28 | 2.80 |
| D%N00020300 | % | Costes indirectos | 3 % | 3.19 | 0.10 |
|  |  | Total |  |  | 3.29 |

**U977100035611** CELER TAPA PERFIL ALUMINIO RESALTE SUPERFICIE 9MM
Precio: 3.45
Suministro e instalación de tapa para perfil de resalte Celer cuando es instalado con difusor transparente u opal. Altura: 8,6mm. Ancho: 52,4mm. Incluso accesorio, pequeño material, mano de obra de instalación y pruebas.

| Código | Ud | Descripción | Rendimiento | Precio | Importe |
|---|---|---|---|---|---|
| D7100035611 |  | CELER TAPA PERFIL ALUMINIO RESALTE SUPERFICIE 9MM (material) | 1 | 0.553 | 0.55 |
| D8989898003 |  | MANO DE OBRA OFICIAL 1ª | 0.1 | 28 | 2.80 |
| D%N00020300 | % | Costes indirectos | 3 % | 3.35 | 0.10 |
|  |  | Total |  |  | 3.45 |

**U977100035612** CELER TAPA PERFIL ALUMINIO ORIENTABLE
Precio: 3.66
Suministro e instalación de tapa para perfil orientable Celer cuando es instalado con difusor transparente u opal. Altura: 8,6mm. Ancho: 17mm. Incluso accesorio, pequeño material, mano de obra de instalación y pruebas.

| Código | Ud | Descripción | Rendimiento | Precio | Importe |
|---|---|---|---|---|---|
| D7100035612 |  | CELER TAPA PERFIL ALUMINIO ORIENTABLE (material) | 1 | 0.748 | 0.75 |
| D8989898003 |  | MANO DE OBRA OFICIAL 1ª | 0.1 | 28 | 2.80 |
| D%N00020300 | % | Costes indirectos | 3 % | 3.55 | 0.11 |
|  |  | Total |  |  | 3.66 |

**U977100035620** CELER TAPA IZQUIERDA PERFIL ALUMINIO ESCALERA
Precio: 3.52
Suministro e instalación de tapa para perfil escalera Celer cuando es instalado con difusor transparente u opal. Para instalar en lado izquierdo. Altura: 27-4mm. Ancho: 67mm.. Incluso accesorio, pequeño material, mano de obra de instalación y pruebas.

| Código | Ud | Descripción | Rendimiento | Precio | Importe |
|---|---|---|---|---|---|
| D7100035620 |  | CELER TAPA IZQUIERDA PERFIL ALUMINIO ESCALERA (material) | 1 | 0.618 | 0.62 |
| D8989898003 |  | MANO DE OBRA OFICIAL 1ª | 0.1 | 28 | 2.80 |
| D%N00020300 | % | Costes indirectos | 3 % | 3.42 | 0.10 |
|  |  | Total |  |  | 3.52 |

**U977100035621** CELER TAPA DERECHA PERFIL ALUMINIO ESCALERA
Precio: 4.85
Suministro e instalación de tapa para perfil escalera Celer cuando es instalado con difusor transparente u opal. Para instalar en lado derecho. Altura: 27-4mm. Ancho: 67mm.. Incluso accesorio, pequeño material, mano de obra de instalación y pruebas.

| Código | Ud | Descripción | Rendimiento | Precio | Importe |
|---|---|---|---|---|---|
| D7100035621 |  | CELER TAPA DERECHA PERFIL ALUMINIO ESCALERA | 1 | 1.885 | 1.89 |
| D%N00010100 | % | Medios auxiliares | 1 % | 1.89 | 0.02 |
| D8989898003 |  | MANO DE OBRA OFICIAL 1ª | 0.1 | 28 | 2.80 |
| D%N00020300 | % | Costes indirectos | 3 % | 4.71 | 0.14 |
|  |  | Total |  |  | 4.85 |

**U977100035625** CELER TAPA PERFIL ALUMINIO ESQUINA 90º CON DIFUSOR
Precio: 3.15
Suministro e instalación de tapa para perfil de esquina Celer cuando es instalado con difusor transparente u opal. Altura: 18,4mm. Ancho: 18,4mm.. Incluso accesorio, pequeño material, mano de obra de instalación y pruebas.

| Código | Ud | Descripción | Rendimiento | Precio | Importe |
|---|---|---|---|---|---|
| D7100035625 |  | CELER TAPA PERFIL ALUMINIO ESQUINA 90º CON DIFUSOR (material) | 1 | 0.26 | 0.26 |
| D8989898003 |  | MANO DE OBRA OFICIAL 1ª | 0.1 | 28 | 2.80 |
| D%N00020300 | % | Costes indirectos | 3 % | 3.06 | 0.09 |
|  |  | Total |  |  | 3.15 |

**U977100035626** CELER TAPA PERFIL ALUMINIO BAÑADOR PARED SUPERFICIE
Precio: 5
Suministro e instalación de tapa para perfil de superficie bañador de pared Celer. Altura: 70mm. Ancho: 27,7mm.. Incluso accesorio, pequeño material, mano de obra de instalación y pruebas.

| Código | Ud | Descripción | Rendimiento | Precio | Importe |
|---|---|---|---|---|---|
| D7100035626 |  | CELER TAPA PERFIL ALUMINIO BAÑADOR PARED SUPERFICIE (material) | 1 | 2.048 | 2.05 |
| D8989898003 |  | MANO DE OBRA OFICIAL 1ª | 0.1 | 28 | 2.80 |
| D%N00020300 | % | Costes indirectos | 3 % | 4.85 | 0.15 |
|  |  | Total |  |  | 5 |

**U977100035627** CELER TAPA PERFIL ALUMINIO SUPERFICIE 8MM CON LENTE
Precio: 3.29
Suministro e instalación de tapa para perfil de superficie 8mm Celer cuando es instalado con difusor lente. Altura: 13mm. Ancho: 17mm. Incluso accesorio, pequeño material, mano de obra de instalación y pruebas.

| Código | Ud | Descripción | Rendimiento | Precio | Importe |
|---|---|---|---|---|---|
| D7100035627 |  | CELER TAPA PERFIL ALUMINIO SUPERFICIE 8MM CON LENTE (material) | 1 | 0.39 | 0.39 |
| D8989898003 |  | MANO DE OBRA OFICIAL 1ª | 0.1 | 28 | 2.80 |
| D%N00020300 | % | Costes indirectos | 3 % | 3.19 | 0.10 |
|  |  | Total |  |  | 3.29 |

**U977100035638** CELER TAPA PERFIL ALUMINIO SUPERFICIE 15MM
Precio: 3.29
Suministro e instalación de tapa para perfil de superficie Celer 15mm cuando es instalado con difusor transparente u opal. Altura: 15,2mm. Ancho: 17,1mm. Incluso accesorio, pequeño material, mano de obra de instalación y pruebas.

| Código | Ud | Descripción | Rendimiento | Precio | Importe |
|---|---|---|---|---|---|
| D7100035638 |  | CELER TAPA PERFIL ALUMINIO SUPERFICIE 15MM (material) | 1 | 0.39 | 0.39 |
| D8989898003 |  | MANO DE OBRA OFICIAL 1ª | 0.1 | 28 | 2.80 |
| D%N00020300 | % | Costes indirectos | 3 % | 3.19 | 0.10 |
|  |  | Total |  |  | 3.29 |

**U977100035639** CELER TAPA PERFIL ALUM EMPOTRABLE 15MM
Precio: 3.29
Suministro e instalación de tapa para perfil empotrable 15mm Celer cuando es instalado con difusor transparente u opal. Altura: 15,2mm. Ancho: 23mm. Incluso accesorio, pequeño material, mano de obra de instalación y pruebas.

| Código | Ud | Descripción | Rendimiento | Precio | Importe |
|---|---|---|---|---|---|
| D7100035639 |  | CELER TAPA PERFIL ALUM EMPOTRABLE 15MM (material) | 1 | 0.39 | 0.39 |
| D8989898003 |  | MANO DE OBRA OFICIAL 1ª | 0.1 | 28 | 2.80 |
| D%N00020300 | % | Costes indirectos | 3 % | 3.19 | 0.10 |
|  |  | Total |  |  | 3.29 |

### 977100039 DIFUSORES Y LENTES TIRA LED

**U977100039698** CELER ML DIFUSOR OPAL PC P/PERFIL ESCALERA ALUMINIO
Precio: 10.9
Suministro e instalación de difusor opal para perfil escalera Celer que matiza ligeramente la luz emitida. Se vende en barras de 2ml.. Incluso accesorio, pequeño material, mano de obra de instalación y pruebas.

| Código | Ud | Descripción | Rendimiento | Precio | Importe |
|---|---|---|---|---|---|
| D7100035698 |  | CELER ML DIFUSOR OPAL PC P/PERFIL ESCALERA ALUMINIO (material) | 1 | 3.543 | 3.54 |
| D%N00010100 | % | Medios auxiliares | 1 % | 3.54 | 0.04 |
| D8989898003 |  | MANO DE OBRA OFICIAL 1ª | 0.25 | 28 | 7.00 |
| D%N00020300 | % | Costes indirectos | 3 % | 10.58 | 0.32 |
|  |  | Total |  |  | 10.9 |

**U977100035553** CELER ML DIFUSOR TRANSPARENTE P/PERFIL CURVABLE TIRA LED
Precio: 5.77
Suministro e instalación de difusor transparente para perfil Celer curvable. Se vende en barras de 2ml. Incluso accesorio, pequeño material, mano de obra de instalación y pruebas.

| Código | Ud | Descripción | Rendimiento | Precio | Importe |
|---|---|---|---|---|---|
| D7100035553 |  | CELER ML DIFUSOR TRANSPARENTE P/PERFIL CURVABLE TIRA LED (material) | 1 | 2.795 | 2.80 |
| D8989898003 |  | MANO DE OBRA OFICIAL 1ª | 0.1 | 28 | 2.80 |
| D%N00020300 | % | Costes indirectos | 3 % | 5.60 | 0.17 |
|  |  | Total |  |  | 5.77 |

**U977100035554** CELER ML DIFUSOR OPAL P/PERFIL CURVABLE TIRA LED
Precio: 5.77
Suministro e instalación de difusor opal para perfil Celer curvable. Se vende en barras de 2ml. Incluso accesorio, pequeño material, mano de obra de instalación y pruebas.

| Código | Ud | Descripción | Rendimiento | Precio | Importe |
|---|---|---|---|---|---|
| D7100035554 |  | CELER ML DIFUSOR OPAL P/PERFIL CURVABLE TIRA LED (material) | 1 | 2.795 | 2.80 |
| D8989898003 |  | MANO DE OBRA OFICIAL 1ª | 0.1 | 28 | 2.80 |
| D%N00020300 | % | Costes indirectos | 3 % | 5.60 | 0.17 |
|  |  | Total |  |  | 5.77 |

**U977100035584** CELER ML DIFUSOR TRANSPARENTE P/PERFIL ALUMINIO TIRA LED 4MM
Precio: 5.56
Suministro e instalación de difusor transparente para perfil Celer que matiza ligeramente la luz emitida. Puede utilizarse con todos los perfiles de Celer de ancho interior=17.9mm (especiales para tira de 4mm). Se vende en barras de 2ml. Incluso accesorio, pequeño material, mano de obra de instalación y pruebas.

| Código | Ud | Descripción | Rendimiento | Precio | Importe |
|---|---|---|---|---|---|
| D7100035584 |  | CELER ML DIFUSOR TRANSPARENTE P/PERFIL ALUMINIO TIRA LED 4MM (material) | 1 | 2.6 | 2.60 |
| D8989898003 |  | MANO DE OBRA OFICIAL 1ª | 0.1 | 28 | 2.80 |
| D%N00020300 | % | Costes indirectos | 3 % | 5.40 | 0.16 |
|  |  | Total |  |  | 5.56 |

**U977100035585** CELER ML DIFUSOR OPAL TIRA LED 4MM P/PERFIL ALUMINIO
Precio: 5.56
Suministro e instalación de difusor opal para perfil Celer que matiza ligeramente la luz emitida. Puede utilizarse con todos los perfiles de Celer de ancho interior=17.9mm (especiales para tira de 4mm). Se vende en barras de 2ml. Incluso accesorio, pequeño material, mano de obra de instalación y pruebas.

| Código | Ud | Descripción | Rendimiento | Precio | Importe |
|---|---|---|---|---|---|
| D7100035585 |  | CELER ML DIFUSOR OPAL TIRA LED 4MM P/PERFIL ALUMINIO (material) | 1 | 2.6 | 2.60 |
| D8989898003 |  | MANO DE OBRA OFICIAL 1ª | 0.1 | 28 | 2.80 |
| D%N00020300 | % | Costes indirectos | 3 % | 5.40 | 0.16 |
|  |  | Total |  |  | 5.56 |

**U977100035680** CELER ML DIFUSOR TRANSPARENTE P/PERFIL ALUMINIO
Precio: 6.17
Suministro e instalación de difusor transparente para perfil Celer que permite pasar toda la luz. Puede utilizarse con los perfiles de Celer de ancho interior=15mm. Se vende en barras de 2ml.
. Incluso accesorio, pequeño material, mano de obra de instalación y pruebas.

| Código | Ud | Descripción | Rendimiento | Precio | Importe |
|---|---|---|---|---|---|
| D7100035680 |  | CELER ML DIFUSOR TRANSPARENTE P/PERFIL ALUMINIO (material) | 1 | 3.185 | 3.19 |
| D8989898003 |  | MANO DE OBRA OFICIAL 1ª | 0.1 | 28 | 2.80 |
| D%N00020300 | % | Costes indirectos | 3 % | 5.99 | 0.18 |
|  |  | Total |  |  | 6.17 |

**U977100035682** CELER ML DIFUSOR OPAL P/PERFIL ALUMINIO
Precio: 6.17
Suministro e instalación de difusor opal para perfil Celer que matiza ligeramente la luz emitida. Puede utilizarse con los perfiles de Celer de ancho interior=15mm. Se vende en barras de 2ml.
. Incluso accesorio, pequeño material, mano de obra de instalación y pruebas.

| Código | Ud | Descripción | Rendimiento | Precio | Importe |
|---|---|---|---|---|---|
| D7100035682 |  | CELER ML DIFUSOR OPAL P/PERFIL ALUMINIO (material) | 1 | 3.185 | 3.19 |
| D8989898003 |  | MANO DE OBRA OFICIAL 1ª | 0.1 | 28 | 2.80 |
| D%N00020300 | % | Costes indirectos | 3 % | 5.99 | 0.18 |
|  |  | Total |  |  | 6.17 |

**U977100035690** CELER ML DIFUSOR LENTE P/PERFIL ALUMINIO
Precio: 6.17
Suministro e instalación de difusor lente para perfil Celer que permite concentrar el haz de luz emitida. Puede utilizarse con los perfiles 7100035601 y 7100035607. Se vende en barras de 2ml.. Incluso accesorio, pequeño material, mano de obra de instalación y pruebas.

| Código | Ud | Descripción | Rendimiento | Precio | Importe |
|---|---|---|---|---|---|
| D7100035690 |  | CELER ML DIFUSOR LENTE P/PERFIL ALUMINIO (material) | 1 | 3.185 | 3.19 |
| D8989898003 |  | MANO DE OBRA OFICIAL 1ª | 0.1 | 28 | 2.80 |
| D%N00020300 | % | Costes indirectos | 3 % | 5.99 | 0.18 |
|  |  | Total |  |  | 6.17 |

**U977100035697** CELER ML DIFUSOR NEGRO P/PERFIL ALUMINIO
Precio: 6.53
Suministro e instalación de difusor negro para perfil Celer que matiza la luz emitida. Puede utilizarse con los perfiles de Celer de ancho interior=15mm. Se vende en barras de 2ml. Incluso accesorio, pequeño material, mano de obra de instalación y pruebas.

| Código | Ud | Descripción | Rendimiento | Precio | Importe |
|---|---|---|---|---|---|
| D7100035697 |  | CELER ML DIFUSOR NEGRO P/PERFIL ALUMINIO (material) | 1 | 3.543 | 3.54 |
| D8989898003 |  | MANO DE OBRA OFICIAL 1ª | 0.1 | 28 | 2.80 |
| D%N00020300 | % | Costes indirectos | 3 % | 6.34 | 0.19 |
|  |  | Total |  |  | 6.53 |

**U977100035698** CELER ML DIFUSOR OPAL PC P/PERFIL ESCALERA ALUMINIO
Precio: 10.9
Suministro e instalación de difusor opal para perfil escalera Celer que matiza ligeramente la luz emitida. Se vende en barras de 2ml.. Incluso accesorio, pequeño material, mano de obra de instalación y pruebas.

| Código | Ud | Descripción | Rendimiento | Precio | Importe |
|---|---|---|---|---|---|
| D7100035698 |  | CELER ML DIFUSOR OPAL PC P/PERFIL ESCALERA ALUMINIO | 1 | 3.543 | 3.54 |
| D%N00010100 | % | Medios auxiliares | 1 % | 3.54 | 0.04 |
| D8989898003 |  | MANO DE OBRA OFICIAL 1ª | 0.25 | 28 | 7.00 |
| D%N00020300 | % | Costes indirectos | 3 % | 10.58 | 0.32 |
|  |  | Total |  |  | 10.9 |

**U977100035699** CELER ML DIFUSOR OPAL MICROPRISMATICO P/PERFIL ALUMINIO
Precio: 18.48
Suministro e instalación de difusor microprismático de bajo UGR para perfil Celer. Se vende en barras de 2ml.. Incluso accesorio, pequeño material, mano de obra de instalación y pruebas.

| Código | Ud | Descripción | Rendimiento | Precio | Importe |
|---|---|---|---|---|---|
| D7100035699 |  | CELER ML DIFUSOR OPAL MICROPRISMATICO P/PERFIL ALUMINIO (material) | 1 | 3.9 | 3.90 |
| D%N00010100 | % | Medios auxiliares | 1 % | 3.90 | 0.04 |
| D8989898003 |  | MANO DE OBRA OFICIAL 1ª | 0.5 | 28 | 14.00 |
| D%N00020300 | % | Costes indirectos | 3 % | 17.94 | 0.54 |
|  |  | Total |  |  | 18.48 |

**U977100035701** CELER ML LENTE OPAL40 CUADRADA 20MM
Precio: 6.23
Suministro e instalación de difusor lente opal cuadrada para perfil aluminio de 20mm Celer que matiza ligeramente la luz emitida. Se vende en barras de 2ml.. Incluso accesorio, pequeño material, mano de obra de instalación y pruebas.

| Código | Ud | Descripción | Rendimiento | Precio | Importe |
|---|---|---|---|---|---|
| D7100035701 |  | CELER ML LENTE OPAL40 CUADRADA 20MM (material) | 1 | 3.25 | 3.25 |
| D8989898003 |  | MANO DE OBRA OFICIAL 1ª | 0.1 | 28 | 2.80 |
| D%N00020300 | % | Costes indirectos | 3 % | 6.05 | 0.18 |
|  |  | Total |  |  | 6.23 |

**U977100035702** CELER ML LENTE OPAL40 CUADRADA 22MM
Precio: 6.4
Suministro e instalación de difusor lente opal cuadrada para perfil aluminio de 22mm Celer que matiza ligeramente la luz emitida. Se vende en barras de 2ml.. Incluso accesorio, pequeño material, mano de obra de instalación y pruebas.

| Código | Ud | Descripción | Rendimiento | Precio | Importe |
|---|---|---|---|---|---|
| D7100035702 |  | CELER ML LENTE OPAL40 CUADRADA 22MM (material) | 1 | 3.413 | 3.41 |
| D8989898003 |  | MANO DE OBRA OFICIAL 1ª | 0.1 | 28 | 2.80 |
| D%N00020300 | % | Costes indirectos | 3 % | 6.21 | 0.19 |
|  |  | Total |  |  | 6.4 |

**U977100035703** CELER ML LENTE OPAL40 CUADRADA 40MM
Precio: 6.93
Suministro e instalación de difusor lente opal cuadrada para perfil aluminio Celer de 40mm Celer que matiza ligeramente la luz emitida. Se vende en barras de 2ml.. Incluso accesorio, pequeño material, mano de obra de instalación y pruebas.

| Código | Ud | Descripción | Rendimiento | Precio | Importe |
|---|---|---|---|---|---|
| D7100035703 |  | CELER ML LENTE OPAL40 CUADRADA 40MM (material) | 1 | 3.933 | 3.93 |
| D8989898003 |  | MANO DE OBRA OFICIAL 1ª | 0.1 | 28 | 2.80 |
| D%N00020300 | % | Costes indirectos | 3 % | 6.73 | 0.20 |
|  |  | Total |  |  | 6.93 |

**U977100035705** CELER ML LENTE PERFIL 15MM OPAL40 REDONDA
Precio: 6.17
Suministro e instalación de difusor lente opal redonda para perfil aluminio Celer de 15mm Celer que matiza ligeramente la luz emitida. Se vende en barras de 2ml.. Incluso accesorio, pequeño material, mano de obra de instalación y pruebas.

| Código | Ud | Descripción | Rendimiento | Precio | Importe |
|---|---|---|---|---|---|
| D7100035705 |  | CELER ML LENTE PERFIL 15MM OPAL40 REDONDA (material) | 1 | 3.185 | 3.19 |
| D8989898003 |  | MANO DE OBRA OFICIAL 1ª | 0.1 | 28 | 2.80 |
| D%N00020300 | % | Costes indirectos | 3 % | 5.99 | 0.18 |
|  |  | Total |  |  | 6.17 |

**U977100035706** CELER ML LENTE OPAL40 REDONDA PERFIL RINCONERA 16X16
Precio: 5.19
Suministro e instalación de difusor lente opal redondo para perfil aluminio rinconera de 16x16mm Celer que matiza ligeramente la luz emitida. Se vende en barras de 2ml.. Incluso accesorio, pequeño material, mano de obra de instalación y pruebas.

| Código | Ud | Descripción | Rendimiento | Precio | Importe |
|---|---|---|---|---|---|
| D7100035706 |  | CELER ML LENTE OPAL40 REDONDA PERFIL RINCONERA 16X16 (material) | 1 | 2.243 | 2.24 |
| D8989898003 |  | MANO DE OBRA OFICIAL 1ª | 0.1 | 28 | 2.80 |
| D%N00020300 | % | Costes indirectos | 3 % | 5.04 | 0.15 |
|  |  | Total |  |  | 5.19 |

**U977100035707** CELER ML LENTE PERFIL RINCONERA 30X OPAL40 REDONDA30
Precio: 6.93
Suministro e instalación de difusor lente opal redondo para perfil aluminio rinconera de 30x30mm Celer que matiza ligeramente la luz emitida. Se vende en barras de 2ml.. Incluso accesorio, pequeño material, mano de obra de instalación y pruebas.

| Código | Ud | Descripción | Rendimiento | Precio | Importe |
|---|---|---|---|---|---|
| D7100035707 |  | CELER ML LENTE PERFIL RINCONERA 30X OPAL40 REDONDA30 (material) | 1 | 3.933 | 3.93 |
| D8989898003 |  | MANO DE OBRA OFICIAL 1ª | 0.1 | 28 | 2.80 |
| D%N00020300 | % | Costes indirectos | 3 % | 6.73 | 0.20 |
|  |  | Total |  |  | 6.93 |

**U977100035711** CELER ML LENTE TRANSPARENTE CUADRADA 20MM
Precio: 6.23
Suministro e instalación de difusor lente transparente cuadrada para perfil aluminio Celer de 20mm. Se vende en barras de 2ml.. Incluso accesorio, pequeño material, mano de obra de instalación y pruebas.

| Código | Ud | Descripción | Rendimiento | Precio | Importe |
|---|---|---|---|---|---|
| D7100035711 |  | CELER ML LENTE TRANSPARENTE CUADRADA 20MM (material) | 1 | 3.25 | 3.25 |
| D8989898003 |  | MANO DE OBRA OFICIAL 1ª | 0.1 | 28 | 2.80 |
| D%N00020300 | % | Costes indirectos | 3 % | 6.05 | 0.18 |
|  |  | Total |  |  | 6.23 |

**U977100035712** CELER ML LENTE TRANSPARENTE CUADRADA 22MM
Precio: 6.4
Suministro e instalación de difusor lente transparente cuadrada para perfil aluminio Celer de 22mm. Se vende en barras de 2ml.. Incluso accesorio, pequeño material, mano de obra de instalación y pruebas.

| Código | Ud | Descripción | Rendimiento | Precio | Importe |
|---|---|---|---|---|---|
| D7100035712 |  | CELER ML LENTE TRANSPARENTE CUADRADA 22MM (material) | 1 | 3.413 | 3.41 |
| D8989898003 |  | MANO DE OBRA OFICIAL 1ª | 0.1 | 28 | 2.80 |
| D%N00020300 | % | Costes indirectos | 3 % | 6.21 | 0.19 |
|  |  | Total |  |  | 6.4 |

**U977100035713** CELER ML LENTE TRANSPARENTE CUADRADA 40MM
Precio: 6.93
Suministro e instalación de difusor lente transparente cuadrada para perfil aluminio Celer de 40mm. Se vende en barras de 2ml.. Incluso accesorio, pequeño material, mano de obra de instalación y pruebas.

| Código | Ud | Descripción | Rendimiento | Precio | Importe |
|---|---|---|---|---|---|
| D7100035713 |  | CELER ML LENTE TRANSPARENTE CUADRADA 40MM (material) | 1 | 3.933 | 3.93 |
| D8989898003 |  | MANO DE OBRA OFICIAL 1ª | 0.1 | 28 | 2.80 |
| D%N00020300 | % | Costes indirectos | 3 % | 6.73 | 0.20 |
|  |  | Total |  |  | 6.93 |

**U977100035715** CELER ML LENTE TRANSPARENTE REDONDA 15MM
Precio: 6.17
Suministro e instalación de difusor lente transparente redonda para perfil aluminio Celer de 15mm. Se vende en barras de 2ml.. Incluso accesorio, pequeño material, mano de obra de instalación y pruebas.

| Código | Ud | Descripción | Rendimiento | Precio | Importe |
|---|---|---|---|---|---|
| D7100035715 |  | CELER ML LENTE TRANSPARENTE REDONDA 15MM (material) | 1 | 3.185 | 3.19 |
| D8989898003 |  | MANO DE OBRA OFICIAL 1ª | 0.1 | 28 | 2.80 |
| D%N00020300 | % | Costes indirectos | 3 % | 5.99 | 0.18 |
|  |  | Total |  |  | 6.17 |

**U977100035716** CELER ML LENTE TRANSPARENTE REDONDA 22MM
Precio: 6.57
Suministro e instalación de difusor lente transparente redonda para perfil aluminio Celer de 22mm. Se vende en barras de 2ml.. Incluso accesorio, pequeño material, mano de obra de instalación y pruebas.

| Código | Ud | Descripción | Rendimiento | Precio | Importe |
|---|---|---|---|---|---|
| D7100035716 |  | CELER ML LENTE TRANSPARENTE REDONDA 22MM (material) | 1 | 3.575 | 3.58 |
| D8989898003 |  | MANO DE OBRA OFICIAL 1ª | 0.1 | 28 | 2.80 |
| D%N00020300 | % | Costes indirectos | 3 % | 6.38 | 0.19 |
|  |  | Total |  |  | 6.57 |

**U977100035717** CELER ML LENTE TRANSPARENTE REDONDA 40MM
Precio: 6.93
Suministro e instalación de difusor lente transparente redonda para perfil aluminio Celer de 40mm. Se vende en barras de 2ml.. Incluso accesorio, pequeño material, mano de obra de instalación y pruebas.

| Código | Ud | Descripción | Rendimiento | Precio | Importe |
|---|---|---|---|---|---|
| D7100035717 |  | CELER ML LENTE TRANSPARENTE REDONDA 40MM (material) | 1 | 3.933 | 3.93 |
| D8989898003 |  | MANO DE OBRA OFICIAL 1ª | 0.1 | 28 | 2.80 |
| D%N00020300 | % | Costes indirectos | 3 % | 6.73 | 0.20 |
|  |  | Total |  |  | 6.93 |

**U977100035771** CELER ML LENTE OPAL BOVEDA CUADRADA 15MM PERFIL ALUM 31MM
Precio: 12.12
Suministro e instalación de difusor lente opal para perfil aluminio Celer que matiza ligeramente la luz emitida. Puede utilizarse con los perfiles de aluminio Celer de 31mm. Bóveda cuadrada, alto=15mm. Se vende en barras de 2ml.. Incluso accesorio, pequeño material, mano de obra de instalación y pruebas.

| Código | Ud | Descripción | Rendimiento | Precio | Importe |
|---|---|---|---|---|---|
| D7100035771 |  | CELER ML LENTE OPAL BOVEDA CUADRADA 15MM PERFIL ALUM 31MM (material) | 1 | 8.97 | 8.97 |
| D8989898003 |  | MANO DE OBRA OFICIAL 1ª | 0.1 | 28 | 2.80 |
| D%N00020300 | % | Costes indirectos | 3 % | 11.77 | 0.35 |
|  |  | Total |  |  | 12.12 |

**U977100035772** CELER ML LENTE OPAL BOVEDA CUADRADA 25MM PERFIL ALUM 31MM
Precio: 14.64
Suministro e instalación de difusor lente opal para perfil aluminio Celer que matiza ligeramente la luz emitida. Puede utilizarse con los perfiles de aluminio Celer de 31mm. Bóveda cuadrada, alto=25mm. Se vende en barras de 2ml.. Incluso accesorio, pequeño material, mano de obra de instalación y pruebas.

| Código | Ud | Descripción | Rendimiento | Precio | Importe |
|---|---|---|---|---|---|
| D7100035772 |  | CELER ML LENTE OPAL BOVEDA CUADRADA 25MM PERFIL ALUM 31MM (material) | 1 | 11.408 | 11.41 |
| D8989898003 |  | MANO DE OBRA OFICIAL 1ª | 0.1 | 28 | 2.80 |
| D%N00020300 | % | Costes indirectos | 3 % | 14.21 | 0.43 |
|  |  | Total |  |  | 14.64 |

**U977100035773** CELER ML LENTE OPAL PERFIL ALUMINIO 46MM
Precio: 14.23
Suministro e instalación de difusor lente opal para perfil aluminio Celer que matiza ligeramente la luz emitida. Puede utilizarse con los perfiles de Celer de ancho interior=46mm. Se vende en barras de 2ml.. Incluso accesorio, pequeño material, mano de obra de instalación y pruebas.

| Código | Ud | Descripción | Rendimiento | Precio | Importe |
|---|---|---|---|---|---|
| D7100035773 |  | CELER ML LENTE OPAL PERFIL ALUMINIO 46MM (material) | 1 | 11.018 | 11.02 |
| D8989898003 |  | MANO DE OBRA OFICIAL 1ª | 0.1 | 28 | 2.80 |
| D%N00020300 | % | Costes indirectos | 3 % | 13.82 | 0.41 |
|  |  | Total |  |  | 14.23 |

**U977100035774** CELER ML LENTE OPAL PERFIL ALUMINIO 76MM/ANGULAR 32-90MM
Precio: 19.43
Suministro e instalación de difusor lente opal para perfil aluminio Celer que matiza ligeramente la luz emitida. Puede utilizarse con los perfiles de Celer de 76mm y angular (Int:32mm, Ext:90mm). Se vende en barras de 2ml.. Incluso accesorio, pequeño material, mano de obra de instalación y pruebas.

| Código | Ud | Descripción | Rendimiento | Precio | Importe |
|---|---|---|---|---|---|
| D7100035774 |  | CELER ML LENTE OPAL PERFIL ALUMINIO 76MM/ANGULAR 32-90MM (material) | 1 | 16.055 | 16.06 |
| D8989898003 |  | MANO DE OBRA OFICIAL 1ª | 0.1 | 28 | 2.80 |
| D%N00020300 | % | Costes indirectos | 3 % | 18.86 | 0.57 |
|  |  | Total |  |  | 19.43 |

**U977100035775** CELER ML LENTE OPAL ENRASADA PERFIL ALUMINIO 31MM
Precio: 11.56
Suministro e instalación de difusor lente opal enrasada para perfil aluminio Celer que matiza ligeramente la luz emitida. Puede utilizarse con los perfiles de Celer de 31mm. Se vende en barras de 2ml.. Incluso accesorio, pequeño material, mano de obra de instalación y pruebas.

| Código | Ud | Descripción | Rendimiento | Precio | Importe |
|---|---|---|---|---|---|
| D7100035775 |  | CELER ML DIFUSOR OPAL ENRASADO PERFIL ALUMINIO 31MM (material) | 1 | 8.418 | 8.42 |
| D8989898003 |  | MANO DE OBRA OFICIAL 1ª | 0.1 | 28 | 2.80 |
| D%N00020300 | % | Costes indirectos | 3 % | 11.22 | 0.34 |
|  |  | Total |  |  | 11.56 |

**U977100035776** CELER ML LENTE INFERIOR PERFIL ALUMINIO DOBLE 56MM
Precio: 14.43
Suministro e instalación de difusor lente opal para perfil aluminio Celer que matiza ligeramente la luz emitida. Puede utilizarse con los perfiles de aluminio suspendido Celer doble: parte inferior. Se vende en barras de 2ml.. Incluso accesorio, pequeño material, mano de obra de instalación y pruebas.

| Código | Ud | Descripción | Rendimiento | Precio | Importe |
|---|---|---|---|---|---|
| D7100035776 |  | CELER ML DIFUSOR OPAL INFERIOR PERFIL ALUMINIO DOBLE 56MM (material) | 1 | 11.213 | 11.21 |
| D8989898003 |  | MANO DE OBRA OFICIAL 1ª | 0.1 | 28 | 2.80 |
| D%N00020300 | % | Costes indirectos | 3 % | 14.01 | 0.42 |
|  |  | Total |  |  | 14.43 |

**U977100035777** CELER ML LENTE SUPERIOR PERFIL ALUMINIO DOBLE 46MM
Precio: 7.14
Suministro e instalación de difusor lente opal para perfil aluminio Celer que matiza ligeramente la luz emitida. Puede utilizarse con los perfiles de aluminio suspendido Celer doble: parte superior. Se vende en barras de 2ml.. Incluso accesorio, pequeño material, mano de obra de instalación y pruebas.

| Código | Ud | Descripción | Rendimiento | Precio | Importe |
|---|---|---|---|---|---|
| D7100035777 |  | CELER ML DIFUSOR OPAL PERFIL ALUMINIO 22.5MM X 5MM (material) | 1 | 4.134 | 4.13 |
| D8989898003 |  | MANO DE OBRA OFICIAL 1ª | 0.1 | 28 | 2.80 |
| D%N00020300 | % | Costes indirectos | 3 % | 6.93 | 0.21 |
|  |  | Total |  |  | 7.14 |

**U977100035860** CELER ML DIFUSOR NEGRO PERFIL NEGRO 15MMX23MM
Precio: 8.53
Suministro e instalación de difusor negro para perfil Celer que matiza ligeramente la luz emitida. Puede utilizarse con todos los perfiles de Celer de ancho interior=17.9mm (especiales para tira IP67). Se vende en barras de 2ml.. Incluso accesorio, pequeño material, mano de obra de instalación y pruebas.

| Código | Ud | Descripción | Rendimiento | Precio | Importe |
|---|---|---|---|---|---|
| D7100035860 |  | CELER ML DIFUSOR NEGRO PERFIL NEGRO 15MMX23MM (material) | 1 | 5.428 | 5.43 |
| D%N00010100 | % | Medios auxiliares | 1 % | 5.43 | 0.05 |
| D8989898003 |  | MANO DE OBRA OFICIAL 1ª | 0.1 | 28 | 2.80 |
| D%N00020300 | % | Costes indirectos | 3 % | 8.28 | 0.25 |
|  |  | Total |  |  | 8.53 |

**U977100035880** CELER ML DIFUSOR NEGRO ENRASADO PERFIL ALUMINIO 31MM
Precio: 23.89
Suministro e instalación de difusor negro para perfil Celer que matiza la luz emitida. Puede utilizarse con los perfiles de Celer de ancho interior=31mm. Se vende en barras de 2ml.. Incluso accesorio, pequeño material, mano de obra de instalación y pruebas.

| Código | Ud | Descripción | Rendimiento | Precio | Importe |
|---|---|---|---|---|---|
| D7100035880 |  | CELER ML DIFUSOR NEGRO ENRASADO PERFIL ALUMINIO 31MM (material) | 1 | 9.1 | 9.10 |
| D%N00010100 | % | Medios auxiliares | 1 % | 9.10 | 0.09 |
| D8989898003 |  | MANO DE OBRA OFICIAL 1ª | 0.5 | 28 | 14.00 |
| D%N00020300 | % | Costes indirectos | 3 % | 23.19 | 0.70 |
|  |  | Total |  |  | 23.89 |

**U977100035646** CELER ML DIFUSOR OPAL PERFIL ALUM 15MMX23MM
Precio: 6.93
Suministro e instalación de difusor opal para perfil Celer que matiza ligeramente la luz emitida. Puede utilizarse con todos los perfiles de Celer de ancho interior=17.9mm (especiales para tira IP67). Se vende en barras de 2ml. Incluso accesorio, pequeño material, mano de obra de instalación y pruebas.

| Código | Ud | Descripción | Rendimiento | Precio | Importe |
|---|---|---|---|---|---|
| D7100035646 |  | CELER ML DIFUSOR OPAL PERFIL ALUM 15MMX23MM (material) | 1 | 3.933 | 3.93 |
| D8989898003 |  | MANO DE OBRA OFICIAL 1ª | 0.1 | 28 | 2.80 |
| D%N00020300 | % | Costes indirectos | 3 % | 6.73 | 0.20 |
|  |  | Total |  |  | 6.93 |

### 977100040 FUENTES DE ALIMENTACIÓN

#### 977250062 FUENTES DE ALIMENTACION IP20

**U977250062000** CELER FUENTE ALIMENTACION LED 35W 24VDC IP20
Precio: 19.38
Suministro e instalación de fuente de alimentación IP20 para tira de LED marca Celer de 35W y 24V. Corriente 1A. Dimensiones 160x58x20mm. Incluso accesorio, pequeño material, mano de obra de instalación y pruebas.

| Código | Ud | Descripción | Rendimiento | Precio | Importe |
|---|---|---|---|---|---|
| D7250062000 |  | CELER FUENTE ALIMENTACION LED 35W 24VDC IP20 (material) | 1 | 11.7 | 11.70 |
| D%N00010100 | % | Medios auxiliares | 1 % | 11.70 | 0.12 |
| D8989898003 |  | MANO DE OBRA OFICIAL 1ª | 0.25 | 28 | 7.00 |
| D%N00020300 | % | Costes indirectos | 3 % | 18.82 | 0.56 |
|  |  | Total |  |  | 19.38 |

**U977250062001** CELER FUENTE ALIMENTACION LED 60W 24VDC IP20
Precio: 22.43
Suministro e instalación de fuente de alimentación IP20 para tira de LED marca Celer de 60W y 24V. Corriente 2,1A. Dimensiones 185x64x22mm. Incluso accesorio, pequeño material, mano de obra de instalación y pruebas.

| Código | Ud | Descripción | Rendimiento | Precio | Importe |
|---|---|---|---|---|---|
| D7250062001 |  | CELER FUENTE ALIMENTACION LED 60W 24VDC IP20 (material) | 1 | 14.625 | 14.63 |
| D%N00010100 | % | Medios auxiliares | 1 % | 14.63 | 0.15 |
| D8989898003 |  | MANO DE OBRA OFICIAL 1ª | 0.25 | 28 | 7.00 |
| D%N00020300 | % | Costes indirectos | 3 % | 21.78 | 0.65 |
|  |  | Total |  |  | 22.43 |

**U977250062002** CELER FUENTE ALIMENTACION LED 100W 24VDC IP20
Precio: 31.22
Suministro e instalación de fuente de alimentación IP20 para tira de LED marca Celer de 100W y 24V. Corriente 4,1A. Dimensiones 180x66x32mm.. Incluso accesorio, pequeño material, mano de obra de instalación y pruebas.

| Código | Ud | Descripción | Rendimiento | Precio | Importe |
|---|---|---|---|---|---|
| D7250062002 |  | CELER FUENTE ALIMENTACION LED 100W 24VDC IP20 (material) | 1 | 23.075 | 23.08 |
| D%N00010100 | % | Medios auxiliares | 1 % | 23.08 | 0.23 |
| D8989898003 |  | MANO DE OBRA OFICIAL 1ª | 0.25 | 28 | 7.00 |
| D%N00020300 | % | Costes indirectos | 3 % | 30.31 | 0.91 |
|  |  | Total |  |  | 31.22 |

**U977250062003** CELER FUENTE ALIMENTACION LED 150W 24VDC IP20
Precio: 36.02
Suministro e instalación de fuente de alimentación IP20 para tira de LED marca Celer de 150W y 24V. Corriente 6,25A. Dimensiones 205x71x32mm.. Incluso accesorio, pequeño material, mano de obra de instalación y pruebas.

| Código | Ud | Descripción | Rendimiento | Precio | Importe |
|---|---|---|---|---|---|
| D7250062003 |  | CELER FUENTE ALIMENTACION LED 150W 24VDC IP20 (material) | 1 | 27.69 | 27.69 |
| D%N00010100 | % | Medios auxiliares | 1 % | 27.69 | 0.28 |
| D8989898003 |  | MANO DE OBRA OFICIAL 1ª | 0.25 | 28 | 7.00 |
| D%N00020300 | % | Costes indirectos | 3 % | 34.97 | 1.05 |
|  |  | Total |  |  | 36.02 |

**U977250062004** CELER FUENTE ALIMENTACION LED 200W 24VDC IP20
Precio: 55.49
Suministro e instalación de fuente de alimentación IP20 para tira de LED marca Celer de 200W y 24V. Corriente 8,45A. Dimensiones 205x71x32mm.. Incluso accesorio, pequeño material, mano de obra de instalación y pruebas.

| Código | Ud | Descripción | Rendimiento | Precio | Importe |
|---|---|---|---|---|---|
| D7250062004 |  | CELER FUENTE ALIMENTACION LED 200W 24VDC IP20 (material) | 1 | 46.41 | 46.41 |
| D%N00010100 | % | Medios auxiliares | 1 % | 46.41 | 0.46 |
| D8989898003 |  | MANO DE OBRA OFICIAL 1ª | 0.25 | 28 | 7.00 |
| D%N00020300 | % | Costes indirectos | 3 % | 53.87 | 1.62 |
|  |  | Total |  |  | 55.49 |

**U977250062005** CELER FUENTE ALIMENTACION LED 250W 24VDC IP20
Precio: 66.38
Suministro e instalación de fuente de alimentación IP20 para tira de LED marca Celer de 250W y 24V. Corriente 10,4A. Dimensiones 210x80x36mm.. Incluso accesorio, pequeño material, mano de obra de instalación y pruebas.

| Código | Ud | Descripción | Rendimiento | Precio | Importe |
|---|---|---|---|---|---|
| D7250062005 |  | CELER FUENTE ALIMENTACION LED 250W 24VDC IP20 (material) | 1 | 56.875 | 56.88 |
| D%N00010100 | % | Medios auxiliares | 1 % | 56.88 | 0.57 |
| D8989898003 |  | MANO DE OBRA OFICIAL 1ª | 0.25 | 28 | 7.00 |
| D%N00020300 | % | Costes indirectos | 3 % | 64.45 | 1.93 |
|  |  | Total |  |  | 66.38 |

**U977250062006** CELER FUENTE ALIMENTACION LED 300W 24VDC IP20
Precio: 77.2
Suministro e instalación de fuente de alimentación IP20 para tira de LED marca Celer de 300W y 24V. Corriente 12,5A. Dimensiones 210x80x36mm.. Incluso accesorio, pequeño material, mano de obra de instalación y pruebas.

| Código | Ud | Descripción | Rendimiento | Precio | Importe |
|---|---|---|---|---|---|
| D7250062006 |  | CELER FUENTE ALIMENTACION LED 300W 24VDC IP20 (material) | 1 | 67.275 | 67.28 |
| D%N00010100 | % | Medios auxiliares | 1 % | 67.28 | 0.67 |
| D8989898003 |  | MANO DE OBRA OFICIAL 1ª | 0.25 | 28 | 7.00 |
| D%N00020300 | % | Costes indirectos | 3 % | 74.95 | 2.25 |
|  |  | Total |  |  | 77.2 |

**U977250062010** CELER FUENTE ALIMENTACION LED 75W 24VDC IP20 SLIM
Precio: 26.14
Suministro e instalación de fuente de alimentación IP20 para tira de LED marca Celer modelo Slim de 75W y 24V. Corriente 0,5A. Dimensiones 305x30x17mm.. Incluso accesorio, pequeño material, mano de obra de instalación y pruebas.

| Código | Ud | Descripción | Rendimiento | Precio | Importe |
|---|---|---|---|---|---|
| D7250062010 |  | CELER FUENTE ALIMENTACION LED 75W 24VDC IP20 SLIM (material) | 1 | 18.2 | 18.20 |
| D%N00010100 | % | Medios auxiliares | 1 % | 18.20 | 0.18 |
| D8989898003 |  | MANO DE OBRA OFICIAL 1ª | 0.25 | 28 | 7.00 |
| D%N00020300 | % | Costes indirectos | 3 % | 25.38 | 0.76 |
|  |  | Total |  |  | 26.14 |

**U977250062011** CELER FUENTE ALIMENTACION LED 100W 24VDC IP20 SLIM
Precio: 33.06
Suministro e instalación de fuente de alimentación IP20 para tira de LED marca Celer modelo Slim de 100W y 24V. Corriente 0,6A. Dimensiones 320x30x19mm.. Incluso accesorio, pequeño material, mano de obra de instalación y pruebas.

| Código | Ud | Descripción | Rendimiento | Precio | Importe |
|---|---|---|---|---|---|
| D7250062011 |  | CELER FUENTE ALIMENTACION LED 100W 24VDC IP20 SLIM (material) | 1 | 24.85 | 24.85 |
| D%N00010100 | % | Medios auxiliares | 1 % | 24.85 | 0.25 |
| D8989898003 |  | MANO DE OBRA OFICIAL 1ª | 0.25 | 28 | 7.00 |
| D%N00020300 | % | Costes indirectos | 3 % | 32.10 | 0.96 |
|  |  | Total |  |  | 33.06 |

**U977250062012** CELER FUENTE ALIMENTACION LED 150W 24VDC IP20 SLIM
Precio: 38.23
Suministro e instalación de fuente de alimentación IP20 para tira de LED marca Celer modelo Slim de 150W y 24V. Corriente 1,4A. Dimensiones 360x32x24mm.. Incluso accesorio, pequeño material, mano de obra de instalación y pruebas.

| Código | Ud | Descripción | Rendimiento | Precio | Importe |
|---|---|---|---|---|---|
| D7250062012 |  | CELER FUENTE ALIMENTACION LED 150W 24VDC IP20 SLIM (material) | 1 | 29.82 | 29.82 |
| D%N00010100 | % | Medios auxiliares | 1 % | 29.82 | 0.30 |
| D8989898003 |  | MANO DE OBRA OFICIAL 1ª | 0.25 | 28 | 7.00 |
| D%N00020300 | % | Costes indirectos | 3 % | 37.12 | 1.11 |
|  |  | Total |  |  | 38.23 |

#### 977250067 FUENTES DE ALIMENTACION IP67 (20/05/2026)

**U977250067000** CELER FUENTE ALIMENTACION LED 35W 24VDC IP67 (20/05/2026)
Precio: 21.57
Suministro e instalación de fuente de alimentación IP67 para tira de LED marca Celer de 35W y 24V. Corriente 1,5A. Dimensiones 148x40x30mm. Incluso accesorio, pequeño material, mano de obra de instalación y pruebas.

| Código | Ud | Descripción | Rendimiento | Precio | Importe |
|---|---|---|---|---|---|
| D7250067000 | u | Driver LED Celer 35W 1500mA 24V salida fija (20/05/2026) | 1 | 13.31 | 13.31 |
| %02000100 | % | Medios auxiliares (20/05/2026) | 1 % | 13.31 | 0.13 |
| mo 01 | h | Mano de obra (mano de obra; 20/05/2026) | 0.25 | 30 | 7.50 |
| %0300300 | % | Costos indirectos (20/05/2026) | 3 % | 20.94 | 0.63 |
|  |  | Total |  |  | 21.57 |

**U977250067001** CELER FUENTE ALIMENTACION LED 60W 24VDC IP67 (20/05/2026)
Precio: 7.73
Suministro e instalación de fuente de alimentación IP67 para tira de LED marca Celer de 60W y 24V. Corriente 2,5A. Dimensiones 163x43x33mm. Incluso accesorio, pequeño material, mano de obra de instalación y pruebas.

| Código | Ud | Descripción | Rendimiento | Precio | Importe |
|---|---|---|---|---|---|
| D7250067001 | u | Driver LED Celer 60W 2500mA 24V salida fija (20/05/2026) | 1 | 0 | 0.00 |
| %02000100 | % | Medios auxiliares | 1 % | 0.00 | 0.00 |
| mo 01 | h | Mano de obra | 0.25 | 30 | 7.50 |
| %0300300 | % | Costos indirectos | 3 % | 7.50 | 0.23 |
|  |  | Total |  |  | 7.73 |

**U977250067002** CELER FUENTE ALIMENTACION LED 100W 24VDC IP67 (20/05/2026)
Precio: 7.73
Suministro e instalación de fuente de alimentación IP67 para tira de LED marca Celer de 100W y 24V. Corriente 4,2A. Dimensiones 193x52x37mm. Incluso accesorio, pequeño material, mano de obra de instalación y pruebas.

| Código | Ud | Descripción | Rendimiento | Precio | Importe |
|---|---|---|---|---|---|
| D7250067002 | u | Driver LED Celer 100W 4200mA 24V salida fija (20/05/2026) | 1 | 0 | 0.00 |
| %02000100 | % | Medios auxiliares | 1 % | 0.00 | 0.00 |
| mo 01 | h | Mano de obra | 0.25 | 30 | 7.50 |
| %0300300 | % | Costos indirectos | 3 % | 7.50 | 0.23 |
|  |  | Total |  |  | 7.73 |

**U977250067003** CELER FUENTE ALIMENTACION LED 150W 24VDC IP67 (20/05/2026)
Precio: 56.71
Suministro e instalación de fuente de alimentación IP67 para tira de LED marca Celer de 150W y 24V. Corriente 6,3A. Dimensiones 191x68x37mm. Incluso accesorio, pequeño material, mano de obra de instalación y pruebas.

| Código | Ud | Descripción | Rendimiento | Precio | Importe |
|---|---|---|---|---|---|
| D7250067003 | u | Driver LED Celer 150W 6300mA 24V salida fija (20/05/2026) | 1 | 47.09 | 47.09 |
| %02000100 | % | Medios auxiliares | 1 % | 47.09 | 0.47 |
| mo 01 | h | Mano de obra | 0.25 | 30 | 7.50 |
| %0300300 | % | Costos indirectos | 3 % | 55.06 | 1.65 |
|  |  | Total |  |  | 56.71 |

**U977250067004** CELER FUENTE ALIMENTACION LED 200W 24VDC IP67 (20/05/2026)
Precio: 59.55
Suministro e instalación de fuente de alimentación IP67 para tira de LED marca Celer de 200W y 24V. Corriente 8,45A. Dimensiones 191x68x37mm. Incluso accesorio, pequeño material, mano de obra de instalación y pruebas.

| Código | Ud | Descripción | Rendimiento | Precio | Importe |
|---|---|---|---|---|---|
| D7250067004 | u | Driver LED Celer 200W 8450mA 24V salida fija (20/05/2026) | 1 | 49.82 | 49.82 |
| %02000100 | % | Medios auxiliares | 1 % | 49.82 | 0.50 |
| mo 01 | h | Mano de obra | 0.25 | 30 | 7.50 |
| %0300300 | % | Costos indirectos | 3 % | 57.82 | 1.73 |
|  |  | Total |  |  | 59.55 |

**U977250067005** CELER FUENTE ALIMENTACION LED 250W 24VDC IP67 (20/05/2026)
Precio: 71.97
Suministro e instalación de fuente de alimentación IP67 para tira de LED marca Celer de 250W y 24V. Corriente 10,4A. Dimensiones 280x71x47mm.. Incluso accesorio, pequeño material, mano de obra de instalación y pruebas.

| Código | Ud | Descripción | Rendimiento | Precio | Importe |
|---|---|---|---|---|---|
| D7250067005 | u | Driver LED Celer 250W 10400mA 24V salida fija (20/05/2026) | 1 | 61.75 | 61.75 |
| %02000100 | % | Medios auxiliares | 1 % | 61.75 | 0.62 |
| mo 01 | h | Mano de obra | 0.25 | 30 | 7.50 |
| %0300300 | % | Costos indirectos | 3 % | 69.87 | 2.10 |
|  |  | Total |  |  | 71.97 |

**U977250067006** CELER FUENTE ALIMENTACION LED 300W 24VDC IP67 (20/05/2026)
Precio: 95.64
Suministro e instalación de fuente de alimentación IP67 para tira de LED marca Celer de 300W y 24V. Corriente 12,5A. Dimensiones 280x71x47mm.. Incluso accesorio, pequeño material, mano de obra de instalación y pruebas.

| Código | Ud | Descripción | Rendimiento | Precio | Importe |
|---|---|---|---|---|---|
| D7250067006 | u | Driver LED Celer 300W 12500mA 24V salida fija (20/05/2026) | 1 | 84.5 | 84.50 |
| %02000100 | % | Medios auxiliares | 1 % | 84.50 | 0.85 |
| mo 01 | h | Mano de obra | 0.25 | 30 | 7.50 |
| %0300300 | % | Costos indirectos | 3 % | 92.85 | 2.79 |
|  |  | Total |  |  | 95.64 |

#### 977100040D FUENTES DE ALIMENTACION REGULABLES DALI

**U977250062020** CELER FUENTE ALIMENTACION LED 60W DALI 2 PUSH 24VDC IP20
Precio: 48.47
Suministro e instalación de fuente de alimentación IP20 para tira de LED marca Celer de 60W y 24V. Regulable Dali-2. Incluye función PUSH-DIM para ajustar la intensidad lumínica desde un pulsador. Corriente 0,5A. Dimensiones 222,5x45,5x30,5mm. Incluso accesorio, pequeño material, mano de obra de instalación y pruebas.

| Código | Ud | Descripción | Rendimiento | Precio | Importe |
|---|---|---|---|---|---|
| D7250062020 |  | CELER FUENTE ALIMENTACION LED 60W DALI 2 PUSH 24VDC IP20 (material) | 1 | 39.655 | 39.66 |
| D%N00010100 | % | Medios auxiliares | 1 % | 39.66 | 0.40 |
| D8989898003 |  | MANO DE OBRA OFICIAL 1ª | 0.25 | 28 | 7.00 |
| D%N00020300 | % | Costes indirectos | 3 % | 47.06 | 1.41 |
|  |  | Total |  |  | 48.47 |

**U977250062021** CELER FUENTE ALIMENTACION LED 100W DALI 2 PUSH 24VDC IP20
Precio: 65.32
Suministro e instalación de fuente de alimentación IP20 para tira de LED marca Celer de 100W y 24V. Regulable Dali-2. Incluye función PUSH-DIM para ajustar la intensidad lumínica desde un pulsador. Corriente 0,78A. Dimensiones 308x45,5x30,5mm. Incluso accesorio, pequeño material, mano de obra de instalación y pruebas.

| Código | Ud | Descripción | Rendimiento | Precio | Importe |
|---|---|---|---|---|---|
| D7250062021 |  | CELER FUENTE ALIMENTACION LED 100W DALI 2 PUSH 24VDC IP20 (material) | 1 | 55.86 | 55.86 |
| D%N00010100 | % | Medios auxiliares | 1 % | 55.86 | 0.56 |
| D8989898003 |  | MANO DE OBRA OFICIAL 1ª | 0.25 | 28 | 7.00 |
| D%N00020300 | % | Costes indirectos | 3 % | 63.42 | 1.90 |
|  |  | Total |  |  | 65.32 |

**U977250062022** CELER FUENTE ALIMENTACION LED 150W DALI 2 PUSH 24VDC IP20
Precio: 76.24
Suministro e instalación de fuente de alimentación IP20 para tira de LED marca Celer de 150W y 24V. Regulable Dali-2. Incluye función PUSH-DIM para ajustar la intensidad lumínica desde un pulsador. Corriente 1,2A. Dimensiones 308x45,5x30,5mm. Incluso accesorio, pequeño material, mano de obra de instalación y pruebas.

| Código | Ud | Descripción | Rendimiento | Precio | Importe |
|---|---|---|---|---|---|
| D7250062022 |  | CELER FUENTE ALIMENTACION LED 150W DALI 2 PUSH 24VDC IP20 (material) | 1 | 66.36 | 66.36 |
| D%N00010100 | % | Medios auxiliares | 1 % | 66.36 | 0.66 |
| D8989898003 |  | MANO DE OBRA OFICIAL 1ª | 0.25 | 28 | 7.00 |
| D%N00020300 | % | Costes indirectos | 3 % | 74.02 | 2.22 |
|  |  | Total |  |  | 76.24 |

**U977250062023** CELER FUENTE ALIMENTACION LED 200W DALI 2 PUSH 24VDC IP20
Precio: 85.93
Suministro e instalación de fuente de alimentación IP20 para tira de LED marca Celer de 200W y 24V. Regulable Dali-2. Incluye función PUSH-DIM para ajustar la intensidad lumínica desde un pulsador. Corriente 0,5A. Dimensiones 325x60x35,5mm. Incluso accesorio, pequeño material, mano de obra de instalación y pruebas.

| Código | Ud | Descripción | Rendimiento | Precio | Importe |
|---|---|---|---|---|---|
| D7250062023 |  | CELER FUENTE ALIMENTACION LED 200W DALI 2 PUSH 24VDC IP20 (material) | 1 | 75.67 | 75.67 |
| D%N00010100 | % | Medios auxiliares | 1 % | 75.67 | 0.76 |
| D8989898003 |  | MANO DE OBRA OFICIAL 1ª | 0.25 | 28 | 7.00 |
| D%N00020300 | % | Costes indirectos | 3 % | 83.43 | 2.50 |
|  |  | Total |  |  | 85.93 |

### 977100041 MANDOS Y CONTROLADORES TIRA LED

**U977100041001** CELER MANDO PREMIUM SPI 8 ESCENAS C2
Precio: 36.7
Suministro e instalación de mando a distancia Premium para tira SPI marca Celer. Configuración de hasta 8 escenas. Funcionamiento con pilas.. Incluso accesorio, pequeño material, mano de obra de instalación y pruebas.

| Código | Ud | Descripción | Rendimiento | Precio | Importe |
|---|---|---|---|---|---|
| D7100041001 |  | CELER MANDO PREMIUM SPI 8 ESCENAS C2 (material) | 1 | 32.5 | 32.50 |
| D%N00010100 | % | Medios auxiliares | 1 % | 32.50 | 0.33 |
| D8989898003 |  | MANO DE OBRA OFICIAL 1ª | 0.1 | 28 | 2.80 |
| D%N00020300 | % | Costes indirectos | 3 % | 35.63 | 1.07 |
|  |  | Total |  |  | 36.7 |

**U977100041837** CELER MANDO BLANCO VARIABLE
Precio: 19.57
Suministro e instalación de mando para controlador BlancoVariable. Incluso accesorio, pequeño material, mano de obra de instalación y pruebas.

| Código | Ud | Descripción | Rendimiento | Precio | Importe |
|---|---|---|---|---|---|
| D7250045837 |  | CELER MANDO BLANCO VARIABLE (material) | 1 | 18.525 | 18.53 |
| DECO977100041837 |  | ECOTASA - CELER MANDO BLANCO VARIABLE (material) | 1 | 0 | 0.00 |
| D%N00010100 | % | Medios auxiliares | 1 % | 18.53 | 0.19 |
| D8989898003 |  | MANO DE OBRA OFICIAL 1ª | 0.01 | 28 | 0.28 |
| D%N00020300 | % | Costes indirectos | 3 % | 19.00 | 0.57 |
|  |  | Total |  |  | 19.57 |

**U977100041999** CELER MANDO PARED PREMIUM SPI 4 ESCENAS C2
Precio: 53.6
Suministro e instalación de mando Premium para tira SPI marca Celer, con comunicación por radiofrecuencia. Alcance hasta 30m. Barra táctil ultrasensible para ajustar el color. Configuración de hasta 4 escenas. Con imán en la parte posterior para colocarlo en el soporte trasero o en cualquier superficie metálica Funcionamiento con pilas.. Incluso accesorio, pequeño material, mano de obra de instalación y pruebas.

| Código | Ud | Descripción | Rendimiento | Precio | Importe |
|---|---|---|---|---|---|
| D7100041000 |  | CELER MANDO PARED PREMIUM SPI 4 ESCENAS C2 (material) | 1 | 48.75 | 48.75 |
| D%N00010100 | % | Medios auxiliares | 1 % | 48.75 | 0.49 |
| D8989898003 |  | MANO DE OBRA OFICIAL 1ª | 0.1 | 28 | 2.80 |
| D%N00020300 | % | Costes indirectos | 3 % | 52.04 | 1.56 |
|  |  | Total |  |  | 53.6 |

**U977250045809** CELER MANDO PARA CONTROLADOR MONOCOLOR 4 CANALES C3
Precio: 17.09
Suministro e instalación de mando monocolor marca Celer para controlador monocolor Celer C3. Funcionamiento con pilas. Controlador a la venta por separado. Permite modular la velocidad de cambio y el brillo.. Incluso accesorio, pequeño material, mano de obra de instalación y pruebas.

| Código | Ud | Descripción | Rendimiento | Precio | Importe |
|---|---|---|---|---|---|
| D7250045809 |  | CELER MANDO PARA CONTROLADOR MONOCOLOR 4 CANALES C3 (material) | 1 | 13.65 | 13.65 |
| D%N00010100 | % | Medios auxiliares | 1 % | 13.65 | 0.14 |
| D8989898003 |  | MANO DE OBRA OFICIAL 1ª | 0.1 | 28 | 2.80 |
| D%N00020300 | % | Costes indirectos | 3 % | 16.59 | 0.50 |
|  |  | Total |  |  | 17.09 |

**U977250045829** CELER MANDO PREMIUM MONOCOLOR REGULABLE
Precio: 24.66
Suministro e instalación de mando monocolor marca Celer con comunicación por radiofrecuencia. Alcance hasta 30m. Funcionamiento con batería. Controlador a la venta por separado. Deslizamiento táctil ultrasensible para el ajuste del brillo.. Incluso accesorio, pequeño material, mano de obra de instalación y pruebas.

| Código | Ud | Descripción | Rendimiento | Precio | Importe |
|---|---|---|---|---|---|
| D7250045829 |  | CELER MANDO PREMIUM MONOCOLOR REGULABLE (material) | 1 | 20.93 | 20.93 |
| D%N00010100 | % | Medios auxiliares | 1 % | 20.93 | 0.21 |
| D8989898003 |  | MANO DE OBRA OFICIAL 1ª | 0.1 | 28 | 2.80 |
| D%N00020300 | % | Costes indirectos | 3 % | 23.94 | 0.72 |
|  |  | Total |  |  | 24.66 |

**U977250045830** CELER MANDO PREMIUM MONOCOLOR REGULABLE 4 ZONAS
Precio: 28.92
Suministro e instalación de mando monocolor marca Celer con comunicación por radiofrecuencia. Alcance hasta 30m. Funcionamiento con pilas. Controlador a la venta por separado. Rueda de color táctil ultrasensible. Control de hasta 4 zonas.. Incluso accesorio, pequeño material, mano de obra de instalación y pruebas.

| Código | Ud | Descripción | Rendimiento | Precio | Importe |
|---|---|---|---|---|---|
| D7250045830 |  | CELER MANDO PREMIUM MONOCOLOR REGULABLE 4 ZONAS (material) | 1 | 25.025 | 25.03 |
| D%N00010100 | % | Medios auxiliares | 1 % | 25.03 | 0.25 |
| D8989898003 |  | MANO DE OBRA OFICIAL 1ª | 0.1 | 28 | 2.80 |
| D%N00020300 | % | Costes indirectos | 3 % | 28.08 | 0.84 |
|  |  | Total |  |  | 28.92 |

**U977250045831** CELER MANDO PREMIUM MONOCOLOR REGULABLE RF 1 ZONA
Precio: 18.04
Suministro e instalación de mando monocolor marca Celer con comunicación por radiofrecuencia. Alcance hasta 30m. Funcionamiento con batería. Controlador a la venta por separado. Regulador de intensidad de luz portátil con una tecla. Control de 1 zona.. Incluso accesorio, pequeño material, mano de obra de instalación y pruebas.

| Código | Ud | Descripción | Rendimiento | Precio | Importe |
|---|---|---|---|---|---|
| D7250045831 |  | CELER MANDO PREMIUM MONOCOLOR REGULABLE RF 1 ZONA (material) | 1 | 14.56 | 14.56 |
| D%N00010100 | % | Medios auxiliares | 1 % | 14.56 | 0.15 |
| D8989898003 |  | MANO DE OBRA OFICIAL 1ª | 0.1 | 28 | 2.80 |
| D%N00020300 | % | Costes indirectos | 3 % | 17.51 | 0.53 |
|  |  | Total |  |  | 18.04 |

**U977250045008** CELER CONTROLADOR MONOCOLOR Y BLANCO VAR. C4
Precio: 22.08
Suministro e instalación de controlador 4 canales marca Celer para tira LED monocolor y blanco variable. Funcionamiento a 12/24v. Mando a la venta por separado. Incluso accesorio, pequeño material, mano de obra de instalación y pruebas.

| Código | Ud | Descripción | Rendimiento | Precio | Importe |
|---|---|---|---|---|---|
| D7250045008 |  | CELER CONTROLADOR MONOCOLOR Y BLANCO VAR. C4 (material) | 1 | 14.3 | 14.30 |
| DECO977250045008 |  | ECOTASA - CELER CONTROLADOR MONOCOLOR Y BLANCO VAR. C4 (material) | 1 | 0 | 0.00 |
| D%N00010100 | % | Medios auxiliares | 1 % | 14.30 | 0.14 |
| D8989898003 |  | MANO DE OBRA OFICIAL 1ª | 0.25 | 28 | 7.00 |
| D%N00020300 | % | Costes indirectos | 3 % | 21.44 | 0.64 |
|  |  | Total |  |  | 22.08 |

**U977250045832** CELER CONTROLADOR PREMIUM
Precio: 47.99
Suministro e instalación de controlador Premium marca Celer con control remoto inalámbrico. 1 canal. 4 frecuencias PWM. Posibilidad de seleccionar la curva de regulación logarítmica o lineal. Mando a la venta por separado.. Incluso accesorio, pequeño material, mano de obra de instalación y pruebas.

| Código | Ud | Descripción | Rendimiento | Precio | Importe |
|---|---|---|---|---|---|
| D7250045832 |  | CELER CONTROLADOR PREMIUM (material) | 1 | 43.355 | 43.36 |
| D%N00010100 | % | Medios auxiliares | 1 % | 43.36 | 0.43 |
| D8989898003 |  | MANO DE OBRA OFICIAL 1ª | 0.1 | 28 | 2.80 |
| D%N00020300 | % | Costes indirectos | 3 % | 46.59 | 1.40 |
|  |  | Total |  |  | 47.99 |

**U977250045833** CELER AMPLIFICADOR PREMIUM
Precio: 26.58
Suministro e instalación de amplificador Premium marca Celer de 1 canal. Entrada de señal PWM. Receptor de señal PWM. Repetidor de potencia en serie o en paralelo para ampliar la salida de forma ilimitada. Corriente de salida 15A.. Incluso accesorio, pequeño material, mano de obra de instalación y pruebas.

| Código | Ud | Descripción | Rendimiento | Precio | Importe |
|---|---|---|---|---|---|
| D7250045833 |  | CELER AMPLIFICADOR PREMIUM (material) | 1 | 22.783 | 22.78 |
| D%N00010100 | % | Medios auxiliares | 1 % | 22.78 | 0.23 |
| D8989898003 |  | MANO DE OBRA OFICIAL 1ª | 0.1 | 28 | 2.80 |
| D%N00020300 | % | Costes indirectos | 3 % | 25.81 | 0.77 |
|  |  | Total |  |  | 26.58 |

**U977250045835** CELER AMPLIFICADOR TIRA LED 5 CANALES
Precio: 18.11
Suministro e instalación de amplificador para tira LED Celer de 5 canales. Voltaje de entrada: 12V / 24V. Corriente máxima por canal 6 A.. Incluso accesorio, pequeño material, mano de obra de instalación y pruebas.

| Código | Ud | Descripción | Rendimiento | Precio | Importe |
|---|---|---|---|---|---|
| D7250045835 |  | CELER AMPLIFICADOR TIRA LED 5 CANALES (material) | 1 | 14.625 | 14.63 |
| DECO977250045835 |  | ECOTASA - CELER AMPLIFICADOR TIRA LED 5 CANALES (material) | 1 | 0 | 0.00 |
| D%N00010100 | % | Medios auxiliares | 1 % | 14.63 | 0.15 |
| D8989898003 |  | MANO DE OBRA OFICIAL 1ª | 0.1 | 28 | 2.80 |
| D%N00020300 | % | Costes indirectos | 3 % | 17.58 | 0.53 |
|  |  | Total |  |  | 18.11 |

**U977250045836** CELER MANDO PARA CONTROLADOR RGB Y RGBW
Precio: 23.84
Suministro e instalación de mando marca Celer para controlador RGB y RGBW Celer de 4 canales. Controlador a la venta por separado.. Incluso accesorio, pequeño material, mano de obra de instalación y pruebas.

| Código | Ud | Descripción | Rendimiento | Precio | Importe |
|---|---|---|---|---|---|
| D7250045836 |  | CELER MANDO PARA CONTROLADOR RGB Y RGBW (material) | 1 | 20.15 | 20.15 |
| DECO977250045836 |  | ECOTASA - CELER MANDO PARA CONTROLADOR RGB Y RGBW (material) | 1 | 0 | 0.00 |
| D%N00010100 | % | Medios auxiliares | 1 % | 20.15 | 0.20 |
| D8989898003 |  | MANO DE OBRA OFICIAL 1ª | 0.1 | 28 | 2.80 |
| D%N00020300 | % | Costes indirectos | 3 % | 23.15 | 0.69 |
|  |  | Total |  |  | 23.84 |

**U977250045842** CELER CONTROLADOR RGB Y RGBW 4 CANALES C4
Precio: 32.23
Suministro e instalación de controlador 4 canales marca Celer para tira LED RGB y RGBW. Funcionamiento a 12/24v. Mando a la venta por separado. Incluso accesorio, pequeño material, mano de obra de instalación y pruebas.

| Código | Ud | Descripción | Rendimiento | Precio | Importe |
|---|---|---|---|---|---|
| D7250045842 |  | CELER CONTROLADOR RGB Y RGBW 4 CANALES C4 (material) | 1 | 24.05 | 24.05 |
| D%N00010100 | % | Medios auxiliares | 1 % | 24.05 | 0.24 |
| D8989898003 |  | MANO DE OBRA OFICIAL 1ª | 0.25 | 28 | 7.00 |
| D%N00020300 | % | Costes indirectos | 3 % | 31.29 | 0.94 |
|  |  | Total |  |  | 32.23 |

**U977250045845** CELER MANDO PREMIUM RGB + BLANCO VARIABLE
Precio: 33.99
Suministro e instalación de mando Premium RGBTW marca Celer con comunicación por radiofrecuencia. Alcance hasta 30m. Funciona con controladores ELD RGB+CCT de doble color o RGB (controlador a la venta por separado). Barra táctil ultrasensible para ajustar el color. Puede enlazarse con 1 o varios receptores. Control de hasta 4 zonas. Con imán en la parte posterior para colocarlo en el soporte trasero o en cualquier superficie metálica Funcionamiento con pilas.. Incluso accesorio, pequeño material, mano de obra de instalación y pruebas.

| Código | Ud | Descripción | Rendimiento | Precio | Importe |
|---|---|---|---|---|---|
| D7250045845 |  | CELER MANDO PREMIUM RGB + BLANCO VARIABLE (material) | 1 | 29.9 | 29.90 |
| D%N00010100 | % | Medios auxiliares | 1 % | 29.90 | 0.30 |
| D8989898003 |  | MANO DE OBRA OFICIAL 1ª | 0.1 | 28 | 2.80 |
| D%N00020300 | % | Costes indirectos | 3 % | 33.00 | 0.99 |
|  |  | Total |  |  | 33.99 |

**U977250045848** CELER MANDO PREMIUM RGB + BLANCO VARIABLE 4 ZONAS
Precio: 40.98
Suministro e instalación de mando Premium RGBW 4 zonas marca Celer con comunicación por radiofrecuencia. Alcance hasta 30m. Barra táctil ultrasensible para ajustar el color. Puede enlazarse con 1 o varios receptores. Control de hasta 4 zonas. Con imán en la parte posterior para colocarlo en el soporte trasero o en cualquier superficie metálica Funcionamiento con pilas.. Incluso accesorio, pequeño material, mano de obra de instalación y pruebas.

| Código | Ud | Descripción | Rendimiento | Precio | Importe |
|---|---|---|---|---|---|
| D7250045848 |  | CELER MANDO PREMIUM RGB + BLANCO VARIABLE 4 ZONAS (material) | 1 | 32.468 | 32.47 |
| D%N00010100 | % | Medios auxiliares | 1 % | 32.47 | 0.32 |
| D8989898003 |  | MANO DE OBRA OFICIAL 1ª | 0.25 | 28 | 7.00 |
| D%N00020300 | % | Costes indirectos | 3 % | 39.79 | 1.19 |
|  |  | Total |  |  | 40.98 |

**U977250045150** CELER BOLSA 10 CLIPS Y 20 TORNILLOS TIRA LED 230V 15W IP67
Precio: 3.58
Suministro e instalación de bolsa que incluyen 10 clips y20 tornillos para sujetar la tira de LED 230V de Celer.. Incluso accesorio, pequeño material, mano de obra de instalación y pruebas.

| Código | Ud | Descripción | Rendimiento | Precio | Importe |
|---|---|---|---|---|---|
| D7250045150 |  | CELER BOLSA 10 CLIPS Y 20 TORNILLOS TIRA LED 230V 15W IP67 (material) | 1 | 0.683 | 0.68 |
| D8989898003 |  | MANO DE OBRA OFICIAL 1ª | 0.1 | 28 | 2.80 |
| D%N00020300 | % | Costes indirectos | 3 % | 3.48 | 0.10 |
|  |  | Total |  |  | 3.58 |

**U977250045850** CELER PULSADOR TACTIL CONTACTO PARA PERFIL DE TIRA LED
Precio: 16.54
Suministro e instalación de pulsador táctil para tira de LED. Permite controlar la tira LED de manera táctil. Regulador LED monocromático con minisensor de voltaje constante y 1 canal para perfiles de aluminio. Potencia máxima: 36W a 12V y 72W a 24V. Generalmente se instala en el perfil de aluminio de la tira LED.. Incluso accesorio, pequeño material, mano de obra de instalación y pruebas.

| Código | Ud | Descripción | Rendimiento | Precio | Importe |
|---|---|---|---|---|---|
| D7250045850 |  | CELER PULSADOR TACTIL CONTACTO PARA PERFIL DE TIRA LED (material) | 1 | 8.97 | 8.97 |
| D%N00010100 | % | Medios auxiliares | 1 % | 8.97 | 0.09 |
| D8989898003 |  | MANO DE OBRA OFICIAL 1ª | 0.25 | 28 | 7.00 |
| D%N00020300 | % | Costes indirectos | 3 % | 16.06 | 0.48 |
|  |  | Total |  |  | 16.54 |

**U977250045855** CELER SENSOR SIN CONTACTO PARA PERFIL DE TIRA LED
Precio: 14.21
Suministro e instalación de sensor Sin Contacto para tirade LED. Permite controlar la tira LED sin contacto. Interruptor con sensor de movimiento de mano, conectado directamente a la tira de LED de baja tensión. Alcance de detección 8cm. Ángulo de detección 15-30º. Potencia máxima: 48W a 12V y 96W a 24V. Generalmente se instala en el perfil de aluminio de la tira LED.. Incluso accesorio, pequeño material, mano de obra de instalación y pruebas.

| Código | Ud | Descripción | Rendimiento | Precio | Importe |
|---|---|---|---|---|---|
| D7250045855 |  | CELER SENSOR SIN CONTACTO PARA PERFIL DE TIRA LED (material) | 1 | 6.728 | 6.73 |
| D%N00010100 | % | Medios auxiliares | 1 % | 6.73 | 0.07 |
| D8989898003 |  | MANO DE OBRA OFICIAL 1ª | 0.25 | 28 | 7.00 |
| D%N00020300 | % | Costes indirectos | 3 % | 13.80 | 0.41 |
|  |  | Total |  |  | 14.21 |

**U977250045856** CELER SENSOR PIR PARA PERFIL DE TIRA LED
Precio: 17.7
Suministro e instalación de sensor PIR para tira de LED. Cuando una persona entra en el área de detección la tira se enciende y cuando sale se apaga después de 30 segundos. Interruptor del sensor de movimiento PIR, conectado directamente a la tira de LED de baja tensión. Alcance de detección 3m. Ángulo de detección 120º. Potencia máxima: 36W a 12V y 72W a 24V. Generalmente se instala en el perfil de aluminio de la tira LED.. Incluso accesorio, pequeño material, mano de obra de instalación y pruebas.

| Código | Ud | Descripción | Rendimiento | Precio | Importe |
|---|---|---|---|---|---|
| D7250045856 |  | CELER SENSOR PIR PARA PERFIL DE TIRA LED (material) | 1 | 10.075 | 10.08 |
| D%N00010100 | % | Medios auxiliares | 1 % | 10.08 | 0.10 |
| D8989898003 |  | MANO DE OBRA OFICIAL 1ª | 0.25 | 28 | 7.00 |
| D%N00020300 | % | Costes indirectos | 3 % | 17.18 | 0.52 |
|  |  | Total |  |  | 17.7 |

**U977250045857** CELER SENSOR RADIOFRECUENCIA PARA TIRA LED
Precio: 38.79
Suministro e instalación de sensor RF para tira de LED. Detector de moviminto por microondas activos con sistema HF 10,525GHz. Detecta el movimiento a través de plástico, vidrio y materiales finos no metálicos. Sensor de movimiento y sensor de luz diurna incorporados, ajustables mediante potenciómetro. Alcance de detección 20m de diámetro. Ángulo de detección: 150º en pared y 360º en techo. Altura máxima 15m. IP20. Incluso accesorio, pequeño material, mano de obra de instalación y pruebas.

| Código | Ud | Descripción | Rendimiento | Precio | Importe |
|---|---|---|---|---|---|
| D7250045857 |  | CELER SENSOR RADIOFRECUENCIA PARA TIRA LED (material) | 1 | 30.355 | 30.36 |
| D%N00010100 | % | Medios auxiliares | 1 % | 30.36 | 0.30 |
| D8989898003 |  | MANO DE OBRA OFICIAL 1ª | 0.25 | 28 | 7.00 |
| D%N00020300 | % | Costes indirectos | 3 % | 37.66 | 1.13 |
|  |  | Total |  |  | 38.79 |

**U977250045875** CELER MANDO PARED RF TACTIL MONOCOLOR BL
Precio: 59.52
Suministro e instalación de mando táctil Monocolor para instalación en pared con comunicación por radiofrecuencia, marca Celer, color blanco. 4 canales. Con controlador de tensión constante monocolor incorporado. Panel táctil de vidrio de alta resistencia untrasensible con rueda de color táctil en el centro y retroiluminación.. Incluso accesorio, pequeño material, mano de obra de instalación y pruebas.

| Código | Ud | Descripción | Rendimiento | Precio | Importe |
|---|---|---|---|---|---|
| D7250045875 |  | CELER MANDO PARED RF TACTIL MONOCOLOR BL (material) | 1 | 43.355 | 43.36 |
| D%N00010100 | % | Medios auxiliares | 1 % | 43.36 | 0.43 |
| D8989898003 |  | MANO DE OBRA OFICIAL 1ª | 0.5 | 28 | 14.00 |
| D%N00020300 | % | Costes indirectos | 3 % | 57.79 | 1.73 |
|  |  | Total |  |  | 59.52 |

**U977250045876** CELER MANDO PARED RF TACTIL BLANCO VARIABLE BL
Precio: 53.09
Suministro e instalación de mando táctil Blanco Variable para instalación en pared con comunicación por radiofrecuencia, marca Celer, color blanco. 4 canales. Panel táctil de vidrio de alta resistencia untrasensible con rueda de color táctil en el centro y retroiluminación.. Incluso accesorio, pequeño material, mano de obra de instalación y pruebas.

| Código | Ud | Descripción | Rendimiento | Precio | Importe |
|---|---|---|---|---|---|
| D7250045876 |  | CELER MANDO PARED RF TACTIL BLANCO VARIABLE BL (material) | 1 | 44.103 | 44.10 |
| D%N00010100 | % | Medios auxiliares | 1 % | 44.10 | 0.44 |
| D8989898003 |  | MANO DE OBRA OFICIAL 1ª | 0.25 | 28 | 7.00 |
| D%N00020300 | % | Costes indirectos | 3 % | 51.54 | 1.55 |
|  |  | Total |  |  | 53.09 |

**U977250045877** CELER MANDO PARED RF TACTIL RGB BL
Precio: 53.87
Suministro e instalación de mando táctil RGB para instalación en pared con comunicación por radiofrecuencia, marca Celer, color blanco. 4 canales. Panel táctil de vidrio de alta resistencia untrasensible con rueda de color táctil en el centro y retroiluminación.. Incluso accesorio, pequeño material, mano de obra de instalación y pruebas.

| Código | Ud | Descripción | Rendimiento | Precio | Importe |
|---|---|---|---|---|---|
| D7250045877 |  | CELER MANDO PARED RF TACTIL RGB BL (material) | 1 | 44.85 | 44.85 |
| D%N00010100 | % | Medios auxiliares | 1 % | 44.85 | 0.45 |
| D8989898003 |  | MANO DE OBRA OFICIAL 1ª | 0.25 | 28 | 7.00 |
| D%N00020300 | % | Costes indirectos | 3 % | 52.30 | 1.57 |
|  |  | Total |  |  | 53.87 |

**U977250045878** CELER MANDO PARED RF TACTIL RGBW BL
Precio: 54.65
Suministro e instalación de mando táctil RGBW para instalación en pared con comunicación por radiofrecuencia, marca Celer, color blanco. 4 canales. Panel táctil de vidrio de alta resistencia untrasensible.. Incluso accesorio, pequeño material, mano de obra de instalación y pruebas.

| Código | Ud | Descripción | Rendimiento | Precio | Importe |
|---|---|---|---|---|---|
| D7250045878 |  | CELER MANDO PARED RF TACTIL RGBW BL (material) | 1 | 45.598 | 45.60 |
| D%N00010100 | % | Medios auxiliares | 1 % | 45.60 | 0.46 |
| D8989898003 |  | MANO DE OBRA OFICIAL 1ª | 0.25 | 28 | 7.00 |
| D%N00020300 | % | Costes indirectos | 3 % | 53.06 | 1.59 |
|  |  | Total |  |  | 54.65 |

**U977250045879** CELER MANDO PARED RF TACTIL RGB BLANCO VARIABLE BL
Precio: 55.42
Suministro e instalación de mando táctil RGBTW para instalación en pared con comunicación por radiofrecuencia, marca Celer, color blanco. 4 canales. Panel táctil de vidrio de alta resistencia untrasensible.. Incluso accesorio, pequeño material, mano de obra de instalación y pruebas.

| Código | Ud | Descripción | Rendimiento | Precio | Importe |
|---|---|---|---|---|---|
| D7250045879 |  | CELER MANDO PARED RF TACTIL RGB BLANCO VARIABLE BL (material) | 1 | 46.345 | 46.35 |
| D%N00010100 | % | Medios auxiliares | 1 % | 46.35 | 0.46 |
| D8989898003 |  | MANO DE OBRA OFICIAL 1ª | 0.25 | 28 | 7.00 |
| D%N00020300 | % | Costes indirectos | 3 % | 53.81 | 1.61 |
|  |  | Total |  |  | 55.42 |

**U977250045880** CELER CONTROLADOR RF 20A 480W 4 CANALES
Precio: 36.76
Suministro e instalación de controlador de 4 canales paratira LED RF, marca Celer. Funcionamiento a 12/24v. Corriente de entrada 20A. Potencia de salida 480W. Compatibilidad con mando a distancia Celer 2, 4G (a la venta por separado) de una o varias zonas de un color, color dual, RGB/RGBW. Función de transmisión automática: transmite la señal automáticamente a otro controlador con un alcance de 30m.. Incluso accesorio, pequeño material, mano de obra de instalación y pruebas.

| Código | Ud | Descripción | Rendimiento | Precio | Importe |
|---|---|---|---|---|---|
| D7250045880 |  | CELER CONTROLADOR RF 20A 480W 4 CANALES (material) | 1 | 28.405 | 28.41 |
| D%N00010100 | % | Medios auxiliares | 1 % | 28.41 | 0.28 |
| D8989898003 |  | MANO DE OBRA OFICIAL 1ª | 0.25 | 28 | 7.00 |
| D%N00020300 | % | Costes indirectos | 3 % | 35.69 | 1.07 |
|  |  | Total |  |  | 36.76 |

**U977250045881** CELER CONTROLADOR RF 25A 600W 5 CANALES
Precio: 42.21
Suministro e instalación de controlador de 5 canales paratira LED RF, marca Celer. Funcionamiento a 12/24v. Corriente de entrada 25,5A. Potencia de salida 600W. Compatibilidad con mando a distancia Celer 2, 4G (a la venta por separado) de una o varias zonas RGB+CCT. Función de transmisión automática: transmite la señal automáticamente a otro controlador con un alcance de 30m.. Incluso accesorio, pequeño material, mano de obra de instalación y pruebas.

| Código | Ud | Descripción | Rendimiento | Precio | Importe |
|---|---|---|---|---|---|
| D7250045881 |  | CELER CONTROLADOR RF 25A 600W 5 CANALES (material) | 1 | 33.638 | 33.64 |
| D%N00010100 | % | Medios auxiliares | 1 % | 33.64 | 0.34 |
| D8989898003 |  | MANO DE OBRA OFICIAL 1ª | 0.25 | 28 | 7.00 |
| D%N00020300 | % | Costes indirectos | 3 % | 40.98 | 1.23 |
|  |  | Total |  |  | 42.21 |

| Código | Descripción | Precio |
|---|---|---|
| U977250045885 | CELER ADHESIVO TRANSPARENTE 10ML PARA TIRA LED IP67 | 4.31 |

**U977250045890** CELER MANDO PREMIUM BLANCO VARIABLE REGULABLE 1 ZONA
Precio: 26.14
Suministro e instalación de mando Premium blanco variable(TW) marca Celer con comunicación por radiofrecuencia. Contro de 1 zona. Alcance hasta 30m. Barra táctil ultrasensible para ajustar el color. Con imán en la parte posterior para colocarlo en el soporte trasero o en cualquier superficie metálica Funcionamiento con pilas.. Incluso accesorio, pequeño material, mano de obra de instalación y pruebas.

| Código | Ud | Descripción | Rendimiento | Precio | Importe |
|---|---|---|---|---|---|
| D7250045890 |  | CELER MANDO PREMIUM BLANCO VARIABLE REGULABLE 1 ZONA (material) | 1 | 18.2 | 18.20 |
| D%N00010100 | % | Medios auxiliares | 1 % | 18.20 | 0.18 |
| D8989898003 |  | MANO DE OBRA OFICIAL 1ª | 0.25 | 28 | 7.00 |
| D%N00020300 | % | Costes indirectos | 3 % | 25.38 | 0.76 |
|  |  | Total |  |  | 26.14 |

**U977250045891** CELER MANDO PREMIUM RGB REGULABLE 1 ZONA
Precio: 27.5
Suministro e instalación de mando Premium RGB marca Celercon comunicación por radiofrecuencia. Contro de 1 zona. Alcance hasta 30m. Barra táctil ultrasensible para ajustar el color. Con imán en la parte posterior para colocarlo en el soporte trasero o en cualquier superficie metálica Funcionamiento con pilas.. Incluso accesorio, pequeño material, mano de obra de instalación y pruebas.

| Código | Ud | Descripción | Rendimiento | Precio | Importe |
|---|---|---|---|---|---|
| D7250045891 |  | CELER MANDO PREMIUM RGB REGULABLE 1 ZONA (material) | 1 | 19.5 | 19.50 |
| D%N00010100 | % | Medios auxiliares | 1 % | 19.50 | 0.20 |
| D8989898003 |  | MANO DE OBRA OFICIAL 1ª | 0.25 | 28 | 7.00 |
| D%N00020300 | % | Costes indirectos | 3 % | 26.70 | 0.80 |
|  |  | Total |  |  | 27.5 |

**U977250045892** CELER MANDO PREMIUM RGB + BLANCO REGULABLE 1 ZONA
Precio: 28.85
Suministro e instalación de mando Premium RGBW marca Celer con comunicación por radiofrecuencia. Contro de 1 zona. Alcance hasta 30m. Barra táctil ultrasensible para ajustar el color. Con imán en la parte posterior para colocarlo en el soporte trasero o en cualquier superficie metálica Funcionamiento con pilas.. Incluso accesorio, pequeño material, mano de obra de instalación y pruebas.

| Código | Ud | Descripción | Rendimiento | Precio | Importe |
|---|---|---|---|---|---|
| D7250045892 |  | CELER MANDO PREMIUM RGB + BLANCO REGULABLE 1 ZONA (material) | 1 | 20.8 | 20.80 |
| D%N00010100 | % | Medios auxiliares | 1 % | 20.80 | 0.21 |
| D8989898003 |  | MANO DE OBRA OFICIAL 1ª | 0.25 | 28 | 7.00 |
| D%N00020300 | % | Costes indirectos | 3 % | 28.01 | 0.84 |
|  |  | Total |  |  | 28.85 |

## 97710 LUMINARIAS INTERIOR (04/03/2025)

### 977100030 AROS Y SPOTLIGHTS

**U977100030265** CELER ARO IP65 BLANCO GU10 PLUS C2
Precio: 21.86
Suministro e instalación de aro decorativo empotrable marca Celer, modelo confort visual IP65, con portalámparas GU10. Fabricado en aluminio con acabado blanco. Medidas: Ø85x46mm. Diam. de corte: Ø70mm.. Incluso accesorio, pequeño material, mano de obra de instalación y pruebas.

| Código | Ud | Descripción | Rendimiento | Precio | Importe |
|---|---|---|---|---|---|
| D7100030265 |  | CELER ARO IP65 BLANCO GU10 PLUS C2 (material) | 1 | 7.15 | 7.15 |
| D%N00010100 | % | Medios auxiliares | 1 % | 7.15 | 0.07 |
| D8989898003 |  | MANO DE OBRA OFICIAL 1ª | 0.5 | 28 | 14.00 |
| D%N00020300 | % | Costes indirectos | 3 % | 21.22 | 0.64 |
|  |  | Total |  |  | 21.86 |

**U977100030266** CELER ARO IP65 NEGRO GU10 PLUS C2
Precio: 21.86
Suministro e instalación de aro decorativo empotrable marca Celer, modelo confort visual IP65, con portalámparas GU10. Fabricado en aluminio con acabado negro. Medidas: Ø85x46mm. Diam. de corte: Ø70mm.. Incluso accesorio, pequeño material, mano de obra de instalación y pruebas.

| Código | Ud | Descripción | Rendimiento | Precio | Importe |
|---|---|---|---|---|---|
| D7100030266 |  | CELER ARO IP65 NEGRO GU10 PLUS C2 (material) | 1 | 7.15 | 7.15 |
| D%N00010100 | % | Medios auxiliares | 1 % | 7.15 | 0.07 |
| D8989898003 |  | MANO DE OBRA OFICIAL 1ª | 0.5 | 28 | 14.00 |
| D%N00020300 | % | Costes indirectos | 3 % | 21.22 | 0.64 |
|  |  | Total |  |  | 21.86 |

**U977100030270** CELER ARO REDONDO CONFORT VISUAL 45MM BLANCO GU10 PLUS C2
Precio: 21.09
Suministro e instalación de aro decorativo empotrable CONFORT VISUAL GU10 PLUS marca Celer con portalámparas GU10. Fabricado en aluminio con acabado blanco. Medidas: Ø80x45mm. Diam. de corte: Ø68mm.. Incluso accesorio, pequeño material, mano de obra de instalación y pruebas.

| Código | Ud | Descripción | Rendimiento | Precio | Importe |
|---|---|---|---|---|---|
| D7100030270 |  | CELER ARO REDONDO CONFORT VISUAL 45MM BLANCO GU10 PLUS C2 (material) | 1 | 6.422 | 6.42 |
| D%N00010100 | % | Medios auxiliares | 1 % | 6.42 | 0.06 |
| D8989898003 |  | MANO DE OBRA OFICIAL 1ª | 0.5 | 28 | 14.00 |
| D%N00020300 | % | Costes indirectos | 3 % | 20.48 | 0.61 |
|  |  | Total |  |  | 21.09 |

**U977100030271** CELER ARO REDONDO CONFORT VISUAL 45MM NEGRO GU10 PLUS C2
Precio: 21.09
Suministro e instalación de aro decorativo empotrable CONFORT VISUAL GU10 PLUS marca Celer con portalámparas GU10. Fabricado en aluminio con acabado negro. Medidas: Ø80x45mm. Diam. de corte: Ø68mm.. Incluso accesorio, pequeño material, mano de obra de instalación y pruebas.

| Código | Ud | Descripción | Rendimiento | Precio | Importe |
|---|---|---|---|---|---|
| D7100030271 |  | CELER ARO REDONDO CONFORT VISUAL 45MM NEGRO GU10 PLUS C2 (material) | 1 | 6.422 | 6.42 |
| D%N00010100 | % | Medios auxiliares | 1 % | 6.42 | 0.06 |
| D8989898003 |  | MANO DE OBRA OFICIAL 1ª | 0.5 | 28 | 14.00 |
| D%N00020300 | % | Costes indirectos | 3 % | 20.48 | 0.61 |
|  |  | Total |  |  | 21.09 |

**U977100030272** CELER ARO REDONDO CONFORT VISUAL SOFT 40MM BL GU10 PLUS C2
Precio: 21.53
Suministro e instalación de aro decorativo empotrable CONFORT VISUAL SOFT GU10 PLUS marca Celer con portalámparas GU10. Fabricado en aluminio con acabado blanco. Medidas: Ø85x40mm. Diam. de corte: Ø75mm.. Incluso accesorio, pequeño material, mano de obra de instalación y pruebas.

| Código | Ud | Descripción | Rendimiento | Precio | Importe |
|---|---|---|---|---|---|
| D7100030272 |  | CELER ARO REDONDO CONFORT VISUAL SOFT 40MM BL GU10 PLUS C2 (material) | 1 | 6.825 | 6.83 |
| D%N00010100 | % | Medios auxiliares | 1 % | 6.83 | 0.07 |
| D8989898003 |  | MANO DE OBRA OFICIAL 1ª | 0.5 | 28 | 14.00 |
| D%N00020300 | % | Costes indirectos | 3 % | 20.90 | 0.63 |
|  |  | Total |  |  | 21.53 |

**U977100030273** CELER ARO REDONDO CONFORT VISUAL SOFT 40MM NG GU10 PLUS C2
Precio: 21.53
Suministro e instalación de aro decorativo empotrable CONFORT VISUAL SOFT GU10 PLUS marca Celer con portalámparas GU10. Fabricado en aluminio con acabado negro. Medidas: Ø85x40mm. Diam. de corte: Ø75mm. .. Incluso accesorio, pequeño material, mano de obra de instalación y pruebas.

| Código | Ud | Descripción | Rendimiento | Precio | Importe |
|---|---|---|---|---|---|
| D7100030273 |  | CELER ARO REDONDO CONFORT VISUAL SOFT 40MM NG GU10 PLUS C2 (material) | 1 | 6.825 | 6.83 |
| D%N00010100 | % | Medios auxiliares | 1 % | 6.83 | 0.07 |
| D8989898003 |  | MANO DE OBRA OFICIAL 1ª | 0.5 | 28 | 14.00 |
| D%N00020300 | % | Costes indirectos | 3 % | 20.90 | 0.63 |
|  |  | Total |  |  | 21.53 |

**U977100030280** CELER ARO FIJO ALUMINIO BLANCO GU10 PLUS C2
Precio: 17.13
Suministro e instalación de aro decorativo empotrable marca Celer, modelo fijo, con portalámparas GU10. Fabricado en aluminio con acabado blanco. Medidas: Ø78x25mm. Diam. de corte: Ø63mm.. Incluso accesorio, pequeño material, mano de obra de instalación y pruebas.

| Código | Ud | Descripción | Rendimiento | Precio | Importe |
|---|---|---|---|---|---|
| D7100030280 |  | CELER ARO FIJO ALUMINIO BLANCO GU10 PLUS C2 (material) | 1 | 2.6 | 2.60 |
| D%N00010100 | % | Medios auxiliares | 1 % | 2.60 | 0.03 |
| D8989898003 |  | MANO DE OBRA OFICIAL 1ª | 0.5 | 28 | 14.00 |
| D%N00020300 | % | Costes indirectos | 3 % | 16.63 | 0.50 |
|  |  | Total |  |  | 17.13 |

**U977100030281** CELER ARO FIJO ALUMINIO NEGRO GU10 PLUS C2
Precio: 17.13
Suministro e instalación de aro decorativo empotrable marca Celer, modelo fijo, con portalámparas GU10. Fabricado en aluminio con acabado negro. Medidas: Ø78x25mm. Diam. de corte: Ø63mm.. Incluso accesorio, pequeño material, mano de obra de instalación y pruebas.

| Código | Ud | Descripción | Rendimiento | Precio | Importe |
|---|---|---|---|---|---|
| D7100030281 |  | CELER ARO FIJO ALUMINIO NEGRO GU10 PLUS C2 (material) | 1 | 2.6 | 2.60 |
| D%N00010100 | % | Medios auxiliares | 1 % | 2.60 | 0.03 |
| D8989898003 |  | MANO DE OBRA OFICIAL 1ª | 0.5 | 28 | 14.00 |
| D%N00020300 | % | Costes indirectos | 3 % | 16.63 | 0.50 |
|  |  | Total |  |  | 17.13 |

**U977100030282** CELER ARO FIJO DOBLE ALUMINIO BLANCO GU10 PLUS C2
Precio: 17.8
Suministro e instalación de aro decorativo empotrable marca Celer, modelo fijo doble, con portalámparas GU10. Fabricado en aluminio con acabado blanco. Medidas: Ø77x25mm. Diam. de corte: Ø60mm.. Incluso accesorio, pequeño material, mano de obra de instalación y pruebas.

| Código | Ud | Descripción | Rendimiento | Precio | Importe |
|---|---|---|---|---|---|
| D7100030282 |  | CELER ARO FIJO DOBLE ALUMINIO BLANCO GU10 PLUS C2 (material) | 1 | 3.25 | 3.25 |
| D%N00010100 | % | Medios auxiliares | 1 % | 3.25 | 0.03 |
| D8989898003 |  | MANO DE OBRA OFICIAL 1ª | 0.5 | 28 | 14.00 |
| D%N00020300 | % | Costes indirectos | 3 % | 17.28 | 0.52 |
|  |  | Total |  |  | 17.8 |

**U977100030283** CELER ARO FIJO DOBLE ALUMINIO NEGRO GU10 PLUS C2
Precio: 17.8
Suministro e instalación de aro decorativo empotrable, marca Celer modelo fijo doble, con portalámparas GU10. Fabricado en aluminio con acabado negro. Medidas: Ø77x25mm. Diam. de corte: Ø60mm.. Incluso accesorio, pequeño material, mano de obra de instalación y pruebas.

| Código | Ud | Descripción | Rendimiento | Precio | Importe |
|---|---|---|---|---|---|
| D7100030283 |  | CELER ARO FIJO DOBLE ALUMINIO NEGRO GU10 PLUS C2 (material) | 1 | 3.25 | 3.25 |
| D%N00010100 | % | Medios auxiliares | 1 % | 3.25 | 0.03 |
| D8989898003 |  | MANO DE OBRA OFICIAL 1ª | 0.5 | 28 | 14.00 |
| D%N00020300 | % | Costes indirectos | 3 % | 17.28 | 0.52 |
|  |  | Total |  |  | 17.8 |

**U977100030284** CELER ARO BASCULANTE ALUMINIO BLANCO GU10 PLUS C2
Precio: 18.48
Suministro e instalación de aro decorativo empotrable marca Celer, modelo basculante, con portalámparas GU10. Fabricado en aluminio con acabado blanco. Medidas: Ø84x25mm. Diam. de corte: Ø74mm.. Incluso accesorio, pequeño material, mano de obra de instalación y pruebas.

| Código | Ud | Descripción | Rendimiento | Precio | Importe |
|---|---|---|---|---|---|
| D7100030284 |  | CELER ARO BASCULANTE ALUMINIO BLANCO GU10 PLUS C2 (material) | 1 | 3.9 | 3.90 |
| D%N00010100 | % | Medios auxiliares | 1 % | 3.90 | 0.04 |
| D8989898003 |  | MANO DE OBRA OFICIAL 1ª | 0.5 | 28 | 14.00 |
| D%N00020300 | % | Costes indirectos | 3 % | 17.94 | 0.54 |
|  |  | Total |  |  | 18.48 |

**U977100030285** CELER ARO BASCULANTE ALUMINIO NEGRO GU10 PLUS C2
Precio: 18.48
Suministro e instalación de aro decorativo empotrable marca Celer, modelo basculante con portalámparas GU10. Fabricado en aluminio con acabado negro. Medidas: Ø84x25mm. Diam. de corte: Ø74mm.. Incluso accesorio, pequeño material, mano de obra de instalación y pruebas.

| Código | Ud | Descripción | Rendimiento | Precio | Importe |
|---|---|---|---|---|---|
| D7100030285 |  | CELER ARO BASCULANTE ALUMINIO NEGRO GU10 PLUS C2 (material) | 1 | 3.9 | 3.90 |
| D%N00010100 | % | Medios auxiliares | 1 % | 3.90 | 0.04 |
| D8989898003 |  | MANO DE OBRA OFICIAL 1ª | 0.5 | 28 | 14.00 |
| D%N00020300 | % | Costes indirectos | 3 % | 17.94 | 0.54 |
|  |  | Total |  |  | 18.48 |

**U977100030286** CELER ARO BASCULANTE INYECCION CUADRADO ALU BL GU10 PLUS C2
Precio: 19.32
Suministro e instalación de aro decorativo empotrable marca Celer modelo basculante cuadrado, con portalámparas GU10. Fabricado en aluminio con acabado blanco. Medidas: 83x83x22mm. Diam. de corte: Ø73mm.. Incluso accesorio, pequeño material, mano de obra de instalación y pruebas.

| Código | Ud | Descripción | Rendimiento | Precio | Importe |
|---|---|---|---|---|---|
| D7100030286 |  | CELER ARO BASCULANTE INYECCION CUADRADO ALU BL GU10 PLUS C2 (material) | 1 | 4.713 | 4.71 |
| D%N00010100 | % | Medios auxiliares | 1 % | 4.71 | 0.05 |
| D8989898003 |  | MANO DE OBRA OFICIAL 1ª | 0.5 | 28 | 14.00 |
| D%N00020300 | % | Costes indirectos | 3 % | 18.76 | 0.56 |
|  |  | Total |  |  | 19.32 |

**U977100030287** CELER ARO BASCULANTE INYECCION CUADRADO ALU NEG GU10 PLUS C2
Precio: 19.32
Suministro e instalación de aro decorativo empotrable marca Celer modelo basculante cuadrado, con portalámparas GU10. Fabricado en aluminio con acabado negro. Medidas: 83x83x22mm. Diam. de corte: Ø73mm.. Incluso accesorio, pequeño material, mano de obra de instalación y pruebas.

| Código | Ud | Descripción | Rendimiento | Precio | Importe |
|---|---|---|---|---|---|
| D7100030287 |  | CELER ARO BASCULANTE INYECCION CUADRADO ALU NEG GU10 PLUS C2 (material) | 1 | 4.713 | 4.71 |
| D%N00010100 | % | Medios auxiliares | 1 % | 4.71 | 0.05 |
| D8989898003 |  | MANO DE OBRA OFICIAL 1ª | 0.5 | 28 | 14.00 |
| D%N00020300 | % | Costes indirectos | 3 % | 18.76 | 0.56 |
|  |  | Total |  |  | 19.32 |

**U977100030288** CELER ARO BASCULANTE DOBLE CUADRADO ALU BLANCO GU10 PLUS C2
Precio: 21.19
Suministro e instalación de aro decorativo empotrable marca Celer, modelo basculante cuadrado doble, con portalámparas GU10. Fabricado en aluminio con acabado blanco. Medidas: 92x92x25mm. Diam. de corte: Ø80mm.. Incluso accesorio, pequeño material, mano de obra de instalación y pruebas.

| Código | Ud | Descripción | Rendimiento | Precio | Importe |
|---|---|---|---|---|---|
| D7100030288 |  | CELER ARO BASCULANTE DOBLE CUADRADO ALU BLANCO GU10 PLUS C2 (material) | 1 | 6.5 | 6.50 |
| D%N00010100 | % | Medios auxiliares | 1 % | 6.50 | 0.07 |
| D8989898003 |  | MANO DE OBRA OFICIAL 1ª | 0.5 | 28 | 14.00 |
| D%N00020300 | % | Costes indirectos | 3 % | 20.57 | 0.62 |
|  |  | Total |  |  | 21.19 |

**U977100030289** CELER ARO BASCULANTE DOBLE CUADRADO ALU NEGRO GU10 PLUS C2
Precio: 21.19
Suministro e instalación de aro decorativo empotrable marca Celer, modelo basculante cuadrado doble, con portalámparas GU10. Fabricado en aluminio con acabado negro. Medidas: 92x92x25mm. Diam. de corte: Ø80mm.. Incluso accesorio, pequeño material, mano de obra de instalación y pruebas.

| Código | Ud | Descripción | Rendimiento | Precio | Importe |
|---|---|---|---|---|---|
| D7100030289 |  | CELER ARO BASCULANTE DOBLE CUADRADO ALU NEGRO GU10 PLUS C2 (material) | 1 | 6.5 | 6.50 |
| D%N00010100 | % | Medios auxiliares | 1 % | 6.50 | 0.07 |
| D8989898003 |  | MANO DE OBRA OFICIAL 1ª | 0.5 | 28 | 14.00 |
| D%N00020300 | % | Costes indirectos | 3 % | 20.57 | 0.62 |
|  |  | Total |  |  | 21.19 |

**U977100030290** CELER ARO CUADRADO FIJO BLANCO GU10 PLUS C2
Precio: 20.85
Suministro e instalación de aro decorativo empotrable marca Celer, modelo fijo cuadrado, con portalámparas GU10. Fabricado en aluminio con acabado blanco. Medidas: 92x92x25mm. Diam. de corte: Ø80mm.. Incluso accesorio, pequeño material, mano de obra de instalación y pruebas.

| Código | Ud | Descripción | Rendimiento | Precio | Importe |
|---|---|---|---|---|---|
| D7100030290 |  | CELER ARO CUADRADO FIJO BLANCO GU10 PLUS C2 (material) | 1 | 6.175 | 6.18 |
| D%N00010100 | % | Medios auxiliares | 1 % | 6.18 | 0.06 |
| D8989898003 |  | MANO DE OBRA OFICIAL 1ª | 0.5 | 28 | 14.00 |
| D%N00020300 | % | Costes indirectos | 3 % | 20.24 | 0.61 |
|  |  | Total |  |  | 20.85 |

**U977100030291** CELER ARO CUADRADO FIJO NEGRO GU10 PLUS C2
Precio: 20.85
Suministro e instalación de aro decorativo empotrable marca Celer, modelo fijo cuadrado, con portalámparas GU10. Fabricado en aluminio con acabado negro. Medidas: 92x92x25mm. Diam. de corte: Ø80mm.. Incluso accesorio, pequeño material, mano de obra de instalación y pruebas.

| Código | Ud | Descripción | Rendimiento | Precio | Importe |
|---|---|---|---|---|---|
| D7100030291 |  | CELER ARO CUADRADO FIJO NEGRO GU10 PLUS C2 (material) | 1 | 6.175 | 6.18 |
| D%N00010100 | % | Medios auxiliares | 1 % | 6.18 | 0.06 |
| D8989898003 |  | MANO DE OBRA OFICIAL 1ª | 0.5 | 28 | 14.00 |
| D%N00020300 | % | Costes indirectos | 3 % | 20.24 | 0.61 |
|  |  | Total |  |  | 20.85 |

**U977100030292** CELER ARO ORIENTABLE ALUMINIO BLANCO GU10 PLUS C2
Precio: 20.51
Suministro e instalación de aro decorativo empotrable marca Celer, modelo orientable, con portalámparas GU10. Fabricado en aluminio con acabado blanco. Medidas:Ø85x25mm. Diam. de corte: Ø70mm.. Incluso accesorio, pequeño material, mano de obra de instalación y pruebas.

| Código | Ud | Descripción | Rendimiento | Precio | Importe |
|---|---|---|---|---|---|
| D7100030292 |  | CELER ARO ORIENTABLE ALUMINIO BLANCO GU10 PLUS C2 (material) | 1 | 5.85 | 5.85 |
| D%N00010100 | % | Medios auxiliares | 1 % | 5.85 | 0.06 |
| D8989898003 |  | MANO DE OBRA OFICIAL 1ª | 0.5 | 28 | 14.00 |
| D%N00020300 | % | Costes indirectos | 3 % | 19.91 | 0.60 |
|  |  | Total |  |  | 20.51 |

**U977100030293** CELER ARO ORIENTABLE ALUMINIO NEGRO GU10 PLUS C2
Precio: 20.51
Suministro e instalación de aro decorativo empotrable marca Celer, modelo orientable, con portalámparas GU10. Fabricado en aluminio con acabado negro. Medidas:Ø85x25mm. Diam. de corte: Ø70mm.. Incluso accesorio, pequeño material, mano de obra de instalación y pruebas.

| Código | Ud | Descripción | Rendimiento | Precio | Importe |
|---|---|---|---|---|---|
| D7100030293 |  | CELER ARO ORIENTABLE ALUMINIO NEGRO GU10 PLUS C2 (material) | 1 | 5.85 | 5.85 |
| D%N00010100 | % | Medios auxiliares | 1 % | 5.85 | 0.06 |
| D8989898003 |  | MANO DE OBRA OFICIAL 1ª | 0.5 | 28 | 14.00 |
| D%N00020300 | % | Costes indirectos | 3 % | 19.91 | 0.60 |
|  |  | Total |  |  | 20.51 |

**U977100030294** CELER ARO REDONDO CONFORT VISUAL ASIMET. BLANCO GU10 PLUS C2
Precio: 19.16
Suministro e instalación de aro decorativo empotrable marca Celer, modelo confort visual asimétrico, con portalámparas GU10. Fabricado en aluminio con acabado blanco. Medidas:Ø86x60mm. Diam. de corte: Ø80mm.. Incluso accesorio, pequeño material, mano de obra de instalación y pruebas.

| Código | Ud | Descripción | Rendimiento | Precio | Importe |
|---|---|---|---|---|---|
| D7100030294 |  | CELER ARO REDONDO CONFORT VISUAL ASIMET. BLANCO GU10 PLUS C2 (material) | 1 | 4.55 | 4.55 |
| D%N00010100 | % | Medios auxiliares | 1 % | 4.55 | 0.05 |
| D8989898003 |  | MANO DE OBRA OFICIAL 1ª | 0.5 | 28 | 14.00 |
| D%N00020300 | % | Costes indirectos | 3 % | 18.60 | 0.56 |
|  |  | Total |  |  | 19.16 |

**U977100030295** CELER ARO REDONDO CONFORT VISUAL ASIMET. NEGRO GU10 PLUS C2
Precio: 19.16
Suministro e instalación de aro decorativo empotrable marca Celer, modelo confort visual asimétrico, con portalámparas GU10. Fabricado en aluminio con acabado negro. Medidas:Ø86x60mm. Diam. de corte: Ø80mm.. Incluso accesorio, pequeño material, mano de obra de instalación y pruebas.

| Código | Ud | Descripción | Rendimiento | Precio | Importe |
|---|---|---|---|---|---|
| D7100030295 |  | CELER ARO REDONDO CONFORT VISUAL ASIMET. NEGRO GU10 PLUS C2 (material) | 1 | 4.55 | 4.55 |
| D%N00010100 | % | Medios auxiliares | 1 % | 4.55 | 0.05 |
| D8989898003 |  | MANO DE OBRA OFICIAL 1ª | 0.5 | 28 | 14.00 |
| D%N00020300 | % | Costes indirectos | 3 % | 18.60 | 0.56 |
|  |  | Total |  |  | 19.16 |

**U977100030296** CELER ARO DOBLE ORIENTABLE MAX ALUMINIO BLANCO GU10 PLUS C2
Precio: 19.8
Suministro e instalación de aro decorativo empotrable marca Celer, modelo doble orientable max, con portalámparas GU10. Fabricado en aluminio con acabado blanco. Medidas:Ø110x28mm. Diam. de corte: Ø68mm.. Incluso accesorio, pequeño material, mano de obra de instalación y pruebas.

| Código | Ud | Descripción | Rendimiento | Precio | Importe |
|---|---|---|---|---|---|
| D7100030296 |  | CELER ARO DOBLE ORIENTABLE MAX ALUMINIO BLANCO GU10 PLUS C2 (material) | 1 | 5.168 | 5.17 |
| D%N00010100 | % | Medios auxiliares | 1 % | 5.17 | 0.05 |
| D8989898003 |  | MANO DE OBRA OFICIAL 1ª | 0.5 | 28 | 14.00 |
| D%N00020300 | % | Costes indirectos | 3 % | 19.22 | 0.58 |
|  |  | Total |  |  | 19.8 |

**U977100030297** CELER ARO DOBLE ORIENTABLE MAX ALUMINIO NEGRO GU10 PLUS C2
Precio: 19.8
Suministro e instalación de aro decorativo empotrable marca Celer, modelo doble orientable max, con portalámparas GU10. Fabricado en aluminio con acabado negro. Medidas:Ø110x28mm. Diam. de corte: Ø68mm.. Incluso accesorio, pequeño material, mano de obra de instalación y pruebas.

| Código | Ud | Descripción | Rendimiento | Precio | Importe |
|---|---|---|---|---|---|
| D7100030297 |  | CELER ARO DOBLE ORIENTABLE MAX ALUMINIO NEGRO GU10 PLUS C2 (material) | 1 | 5.168 | 5.17 |
| D%N00010100 | % | Medios auxiliares | 1 % | 5.17 | 0.05 |
| D8989898003 |  | MANO DE OBRA OFICIAL 1ª | 0.5 | 28 | 14.00 |
| D%N00020300 | % | Costes indirectos | 3 % | 19.22 | 0.58 |
|  |  | Total |  |  | 19.8 |

**U977100020258** CELER EMPOTRABLE LED BASCULANTE 6W 2700K BL C2
Precio: 34.71
Suministro e instalación de aro empotrable LED Basculante6W marca Celer. Temperatura de color 2700K (blanco cálido), Flujo útil 720lm. Fabricado en aluminio con acabado en blanco. Medidas: Ø96x55mm. Diam. de corte: Ø83mm. Regulable TRIAC, IRC 80, Ángulo de apertura 40º, PF>0,9, IP44.. Incluso accesorio, pequeño material, mano de obra de instalación y pruebas.

| Código | Ud | Descripción | Rendimiento | Precio | Importe |
|---|---|---|---|---|---|
| D7100020258 |  | CELER EMPOTRABLE LED BASCULANTE 6W 2700K BL C2 (material) | 1 | 19.5 | 19.50 |
| D%N00010100 | % | Medios auxiliares | 1 % | 19.50 | 0.20 |
| D8989898003 |  | MANO DE OBRA OFICIAL 1ª | 0.5 | 28 | 14.00 |
| D%N00020300 | % | Costes indirectos | 3 % | 33.70 | 1.01 |
|  |  | Total |  |  | 34.71 |

**U977100020400** CELER EMPOTRABLE LED IP65 5W IP65 3000K 450LM BLANCO
Precio: 34.24
Suministro e instalación de aro empotrable LED Fijo 5W marca Celer. Temperatura de color 3000K (blanco cálido), Flujo útil 460lm. Fabricado en aluminio con acabado en blanco. Medidas: Ø80*76mm. Diam. de corte: Ø63mm. IRC 80, Ángulo de apertura 60º, PF>0,9, IP65.. Incluso accesorio, pequeño material, mano de obra de instalación y pruebas.

| Código | Ud | Descripción | Rendimiento | Precio | Importe |
|---|---|---|---|---|---|
| D7100020400 |  | CELER EMPOTRABLE LED IP65 5W IP65 3000K 450LM BLANCO (material) | 1 | 19.045 | 19.05 |
| DECO977100020400 |  | ECOTASA - CELER EMPOTRABLE LED IP65 5W IP65 3000K 450LM BLAN (material) | 1 | 0 | 0.00 |
| D%N00010100 | % | Medios auxiliares | 1 % | 19.05 | 0.19 |
| D8989898003 |  | MANO DE OBRA OFICIAL 1ª | 0.5 | 28 | 14.00 |
| D%N00020300 | % | Costes indirectos | 3 % | 33.24 | 1.00 |
|  |  | Total |  |  | 34.24 |

**U977100020401** CELER EMPOTRABLE LED IP65 5W IP65 4000K 450LM BLANCO
Precio: 34.24
Suministro e instalación de aro empotrable LED Fijo 5W marca Celer. Temperatura de color 4000K (blanco neutro), Flujo útil 480lm. Fabricado en aluminio con acabado en blanco. Medidas: Ø80*76mm. Diam. de corte: Ø63mm. IRC 80, Ángulo de apertura 60º, PF>0,9, IP65.. Incluso accesorio, pequeño material, mano de obra de instalación y pruebas.

| Código | Ud | Descripción | Rendimiento | Precio | Importe |
|---|---|---|---|---|---|
| D7100020401 |  | CELER EMPOTRABLE LED IP65 5W IP65 4000K 450LM BLANCO (material) | 1 | 19.045 | 19.05 |
| DECO977100020401 |  | ECOTASA - CELER EMPOTRABLE LED IP65 5W IP65 4000K 450LM BLAN (material) | 1 | 0 | 0.00 |
| D%N00010100 | % | Medios auxiliares | 1 % | 19.05 | 0.19 |
| D8989898003 |  | MANO DE OBRA OFICIAL 1ª | 0.5 | 28 | 14.00 |
| D%N00020300 | % | Costes indirectos | 3 % | 33.24 | 1.00 |
|  |  | Total |  |  | 34.24 |

**U977100020402** CELER EMPOTRABLE LED IP65 5W IP65 5000K 450LM BLANCO
Precio: 34.24
Suministro e instalación de aro empotrable LED Fijo 5W marca Celer. Temperatura de color 5000K (blanco frío), Flujo útil 500lm. Fabricado en aluminio con acabado en blanco. Medidas: Ø80*76mm. Diam. de corte: Ø63mm. IRC 80, Ángulo de apertura 60º, PF>0,9, IP65.. Incluso accesorio, pequeño material, mano de obra de instalación y pruebas.

| Código | Ud | Descripción | Rendimiento | Precio | Importe |
|---|---|---|---|---|---|
| D7100020402 |  | CELER EMPOTRABLE LED IP65 5W IP65 5000K 450LM BLANCO (material) | 1 | 19.045 | 19.05 |
| DECO977100020402 |  | ECOTASA - CELER EMPOTRABLE LED IP65 5W IP65 5000K 450LM BLAN (material) | 1 | 0 | 0.00 |
| D%N00010100 | % | Medios auxiliares | 1 % | 19.05 | 0.19 |
| D8989898003 |  | MANO DE OBRA OFICIAL 1ª | 0.5 | 28 | 14.00 |
| D%N00020300 | % | Costes indirectos | 3 % | 33.24 | 1.00 |
|  |  | Total |  |  | 34.24 |

**U977100020420** CELER EMPOTRABLE LED CONFORT VISUAL AVANT 4W 2700K BL C2
Precio: 31.32
Suministro e instalación de aro empotrable LED AVANT Confort Visual UGR<19 de 4W marca Celer. Temperatura de color 2.700K (blanco cálido), Flujo útil 350lm. IRC 80, Ángulo de apertura 40º, PF>0,9, IP20. Fabricado en aluminio con acabado en blanco. Medidas: Ø50x45mm. Diam. de corte: Ø42mm.. Incluso accesorio, pequeño material, mano de obra de instalación y pruebas.

| Código | Ud | Descripción | Rendimiento | Precio | Importe |
|---|---|---|---|---|---|
| D7100020420 |  | CELER EMPOTRABLE LED CONFORT VISUAL AVANT 4W 2700K BL C2 (material) | 1 | 16.25 | 16.25 |
| DECO977100020420 |  | ECOTASA - CELER EMPOTRABLE LED CONFORT VISUAL AVANT 4W 2700K (material) | 1 | 0 | 0.00 |
| D%N00010100 | % | Medios auxiliares | 1 % | 16.25 | 0.16 |
| D8989898003 |  | MANO DE OBRA OFICIAL 1ª | 0.5 | 28 | 14.00 |
| D%N00020300 | % | Costes indirectos | 3 % | 30.41 | 0.91 |
|  |  | Total |  |  | 31.32 |

**U977100020421** CELER EMPOTRABLE LED CONFORT VISUAL AVANT 4W 3000K BL C2
Precio: 31.32
Suministro e instalación de aro empotrable LED AVANT Confort Visual UGR<19 de 4W marca Celer. Temperatura de color 3.000K (blanco cálido), Flujo útil 350lm. IRC 80, Ángulo de apertura 40º, PF>0,9, IP20. Fabricado en aluminio con acabado en blanco. Medidas: Ø50x45mm. Diam. de corte: Ø42mm.. Incluso accesorio, pequeño material, mano de obra de instalación y pruebas.

| Código | Ud | Descripción | Rendimiento | Precio | Importe |
|---|---|---|---|---|---|
| D7100020421 |  | CELER EMPOTRABLE LED CONFORT VISUAL AVANT 4W 3000K BL C2 (material) | 1 | 16.25 | 16.25 |
| DECO977100020421 |  | ECOTASA - CELER EMPOTRABLE LED CONFORT VISUAL AVANT 4W 3000K (material) | 1 | 0 | 0.00 |
| D%N00010100 | % | Medios auxiliares | 1 % | 16.25 | 0.16 |
| D8989898003 |  | MANO DE OBRA OFICIAL 1ª | 0.5 | 28 | 14.00 |
| D%N00020300 | % | Costes indirectos | 3 % | 30.41 | 0.91 |
|  |  | Total |  |  | 31.32 |

**U977100020422** CELER EMPOTRABLE LED CONFORT VISUAL AVANT 6W 2700K BL C2
Precio: 33.35
Suministro e instalación de aro empotrable LED AVANT Confort Visual UGR<19 de 6W marca Celer. Temperatura de color 2.700K (blanco cálido), Flujo útil 520lm. IRC 80, Ángulo de apertura 40º, PF>0,9, IP20. Fabricado en aluminio con acabado en blanco. Medidas: Ø90x85mm. Diam. de corte: Ø75mm.. Incluso accesorio, pequeño material, mano de obra de instalación y pruebas.

| Código | Ud | Descripción | Rendimiento | Precio | Importe |
|---|---|---|---|---|---|
| D7100020422 |  | CELER EMPOTRABLE LED CONFORT VISUAL AVANT 6W 2700K BL C2 (material) | 1 | 18.2 | 18.20 |
| DECO977100020422 |  | ECOTASA - CELER EMPOTRABLE LED CONFORT VISUAL AVANT 6W 2700K (material) | 1 | 0 | 0.00 |
| D%N00010100 | % | Medios auxiliares | 1 % | 18.20 | 0.18 |
| D8989898003 |  | MANO DE OBRA OFICIAL 1ª | 0.5 | 28 | 14.00 |
| D%N00020300 | % | Costes indirectos | 3 % | 32.38 | 0.97 |
|  |  | Total |  |  | 33.35 |

**U977100020423** CELER EMPOTRABLE LED CONFORT VISUAL AVANT 6W 3000K BL C2
Precio: 33.35
Suministro e instalación de aro empotrable LED AVANT Confort Visual UGR<19 de 6W marca Celer. Temperatura de color 3.000K (blanco cálido), Flujo útil 560lm. IRC 80, Ángulo de apertura 40º, PF>0,9, IP20. Fabricado en aluminio con acabado en blanco. Medidas: Ø95x85mm. Diam. de corte: Ø75mm.. Incluso accesorio, pequeño material, mano de obra de instalación y pruebas.

| Código | Ud | Descripción | Rendimiento | Precio | Importe |
|---|---|---|---|---|---|
| D7100020423 |  | CELER EMPOTRABLE LED CONFORT VISUAL AVANT 6W 3000K BL C2 (material) | 1 | 18.2 | 18.20 |
| DECO977100020423 |  | ECOTASA - CELER EMPOTRABLE LED CONFORT VISUAL AVANT 6W 3000K (material) | 1 | 0 | 0.00 |
| D%N00010100 | % | Medios auxiliares | 1 % | 18.20 | 0.18 |
| D8989898003 |  | MANO DE OBRA OFICIAL 1ª | 0.5 | 28 | 14.00 |
| D%N00020300 | % | Costes indirectos | 3 % | 32.38 | 0.97 |
|  |  | Total |  |  | 33.35 |

**U977100020424** CELER EMPOTRABLE LED CONFORT VISUAL AVANT 6W 4000K BL C2
Precio: 33.35
Suministro e instalación de aro empotrable LED AVANT Confort Visual UGR<19 de 6W marca Celer. Temperatura de color 4.000K (blanco neutro), Flujo útil 580lm. IRC 80, Ángulo de apertura 40º, PF>0,9, IP20. Fabricado en aluminio con acabado en blanco. Medidas: Ø95x85mm. Diam. de corte: Ø75mm.. Incluso accesorio, pequeño material, mano de obra de instalación y pruebas.

| Código | Ud | Descripción | Rendimiento | Precio | Importe |
|---|---|---|---|---|---|
| D7100020424 |  | CELER EMPOTRABLE LED CONFORT VISUAL AVANT 6W 4000K BL C2 (material) | 1 | 18.2 | 18.20 |
| DECO977100020424 |  | ECOTASA - CELER EMPOTRABLE LED CONFORT VISUAL AVANT 6W 4000K (material) | 1 | 0 | 0.00 |
| D%N00010100 | % | Medios auxiliares | 1 % | 18.20 | 0.18 |
| D8989898003 |  | MANO DE OBRA OFICIAL 1ª | 0.5 | 28 | 14.00 |
| D%N00020300 | % | Costes indirectos | 3 % | 32.38 | 0.97 |
|  |  | Total |  |  | 33.35 |

**U977100020425** CELER EMPOTRABLE LED BASCULANTE 6W 3000K BL C2
Precio: 34.71
Suministro e instalación de aro empotrable LED Basculante6W marca Celer. Temperatura de color 3000K (blanco cálido), Flujo útil 720lm. Fabricado en aluminio con acabado en blanco. Medidas: Ø96x55mm. Diam. de corte: Ø83mm. Regulable TRIAC, IRC 80, Ángulo de apertura 40º, PF>0,9, IP44.. Incluso accesorio, pequeño material, mano de obra de instalación y pruebas.

| Código | Ud | Descripción | Rendimiento | Precio | Importe |
|---|---|---|---|---|---|
| D7100020425 |  | CELER EMPOTRABLE LED BASCULANTE 6W 3000K BL C2 (material) | 1 | 19.5 | 19.50 |
| DECO977100020425 |  | ECOTASA - CELER EMPOTRABLE LED BASCULANTE 6W 3000K BL C2 (material) | 1 | 0 | 0.00 |
| D%N00010100 | % | Medios auxiliares | 1 % | 19.50 | 0.20 |
| D8989898003 |  | MANO DE OBRA OFICIAL 1ª | 0.5 | 28 | 14.00 |
| D%N00020300 | % | Costes indirectos | 3 % | 33.70 | 1.01 |
|  |  | Total |  |  | 34.71 |

**U977100020426** CELER EMPOTRABLE LED BASCULANTE 6W 4000K BL C2
Precio: 34.71
Suministro e instalación de aro empotrable LED Basculante6W marca Celer. Temperatura de color 4000K (blanco neutro), Flujo útil 720lm. Fabricado en aluminio con acabado en blanco. Medidas: Ø96x55mm. Diam. de corte: Ø83mm. Regulable TRIAC, IRC 80, Ángulo de apertura 40º, PF>0,9, IP44.. Incluso accesorio, pequeño material, mano de obra de instalación y pruebas.

| Código | Ud | Descripción | Rendimiento | Precio | Importe |
|---|---|---|---|---|---|
| D7100020426 |  | CELER EMPOTRABLE LED BASCULANTE 6W 4000K BL C2 (material) | 1 | 19.5 | 19.50 |
| DECO977100020426 |  | ECOTASA - CELER EMPOTRABLE LED BASCULANTE 6W 4000K BL C2 (material) | 1 | 0 | 0.00 |
| D%N00010100 | % | Medios auxiliares | 1 % | 19.50 | 0.20 |
| D8989898003 |  | MANO DE OBRA OFICIAL 1ª | 0.5 | 28 | 14.00 |
| D%N00020300 | % | Costes indirectos | 3 % | 33.70 | 1.01 |
|  |  | Total |  |  | 34.71 |

**U977100020427** CELER EMPOTRABLE LED CONFORT VISUAL 6W 2700K BL C2
Precio: 34.33
Suministro e instalación de aro empotrable LED modelo Confort Visual 6W marca Celer. Temperatura de color 2.700K (blanco cálido), Flujo útil 720lm. Fabricado en aluminio con acabado en blanco. Medidas: Ø96x57mm. Diam. de corte: Ø83mm. Regulable TRIAC, IRC 80, Ángulo de apertura 40º, PF>0,9, IP44.. Incluso accesorio, pequeño material, mano de obra de instalación y pruebas.

| Código | Ud | Descripción | Rendimiento | Precio | Importe |
|---|---|---|---|---|---|
| D7100020427 |  | CELER EMPOTRABLE LED CONFORT VISUAL 6W 2700K BL C2 (material) | 1 | 19.143 | 19.14 |
| DECO977100020427 |  | ECOTASA - CELER EMPOTRABLE LED CONFORT VISUAL 6W 2700K BL C2 (material) | 1 | 0 | 0.00 |
| D%N00010100 | % | Medios auxiliares | 1 % | 19.14 | 0.19 |
| D8989898003 |  | MANO DE OBRA OFICIAL 1ª | 0.5 | 28 | 14.00 |
| D%N00020300 | % | Costes indirectos | 3 % | 33.33 | 1.00 |
|  |  | Total |  |  | 34.33 |

**U977100020428** CELER EMPOTRABLE LED CONFORT VISUAL 6W 3000K BL C2
Precio: 34.33
Suministro e instalación de aro empotrable LED modelo Confort Visual 6W marca Celer. Temperatura de color 3.000K (blanco cálido), Flujo útil 720lm. Fabricado en aluminio con acabado en blanco. Medidas: Ø96x57mm. Diam. de corte: Ø83mm. Regulable TRIAC, IRC 80, Ángulo de apertura 40º, PF>0,9, IP44.. Incluso accesorio, pequeño material, mano de obra de instalación y pruebas.

| Código | Ud | Descripción | Rendimiento | Precio | Importe |
|---|---|---|---|---|---|
| D7100020428 |  | CELER EMPOTRABLE LED CONFORT VISUAL 6W 3000K BL C2 (material) | 1 | 19.143 | 19.14 |
| DECO977100020428 |  | ECOTASA - CELER EMPOTRABLE LED CONFORT VISUAL 6W 3000K BL C2 (material) | 1 | 0 | 0.00 |
| D%N00010100 | % | Medios auxiliares | 1 % | 19.14 | 0.19 |
| D8989898003 |  | MANO DE OBRA OFICIAL 1ª | 0.5 | 28 | 14.00 |
| D%N00020300 | % | Costes indirectos | 3 % | 33.33 | 1.00 |
|  |  | Total |  |  | 34.33 |

**U977100020429** CELER EMPOTRABLE LED CONFORT VISUAL 6W 4000K BL C2
Precio: 34.33
Suministro e instalación de aro empotrable LED modelo Confort Visual 6W marca Celer. Temperatura de color 4.000K (blanco neutro), Flujo útil 720lm. Fabricado en aluminio con acabado en blanco. Medidas: Ø96x57mm. Diam. de corte: Ø83mm. Regulable TRIAC, IRC 80, Ángulo de apertura 40º, PF>0,9, IP44.. Incluso accesorio, pequeño material, mano de obra de instalación y pruebas.

| Código | Ud | Descripción | Rendimiento | Precio | Importe |
|---|---|---|---|---|---|
| D7100020429 |  | CELER EMPOTRABLE LED CONFORT VISUAL 6W 4000K BL C2 (material) | 1 | 19.143 | 19.14 |
| DECO977100020429 |  | ECOTASA - CELER EMPOTRABLE LED CONFORT VISUAL 6W 4000K BL C2 (material) | 1 | 0 | 0.00 |
| D%N00010100 | % | Medios auxiliares | 1 % | 19.14 | 0.19 |
| D8989898003 |  | MANO DE OBRA OFICIAL 1ª | 0.5 | 28 | 14.00 |
| D%N00020300 | % | Costes indirectos | 3 % | 33.33 | 1.00 |
|  |  | Total |  |  | 34.33 |

**U977100020430** CELER EMPOTRABLE LED 6W 3000K IP65 BL C2
Precio: 34.98
Suministro e instalación de aro empotrable LED IP65 6W marca Celer. Temperatura de color 3000K (blanco cálido), Flujo útil 720lm. Fabricado en aluminio con acabado en blanco. Medidas: Ø84x55mm. Diam. de corte: Ø70mm. IRC 80, Ángulo de apertura 40º, PF>0,9, IP65. Con posibilidad de aro con acabado en negro o aluminio. Incluso accesorio, pequeño material, mano de obra de instalación y pruebas.

| Código | Ud | Descripción | Rendimiento | Precio | Importe |
|---|---|---|---|---|---|
| D7100020430 |  | CELER EMPOTRABLE LED 6W 3000K IP65 BL C2 (material) | 1 | 19.76 | 19.76 |
| DECO977100020430 |  | ECOTASA - CELER EMPOTRABLE LED 6W 3000K IP65 BL C2 (material) | 1 | 0 | 0.00 |
| D%N00010100 | % | Medios auxiliares | 1 % | 19.76 | 0.20 |
| D8989898003 |  | MANO DE OBRA OFICIAL 1ª | 0.5 | 28 | 14.00 |
| D%N00020300 | % | Costes indirectos | 3 % | 33.96 | 1.02 |
|  |  | Total |  |  | 34.98 |

**U977100020431** CELER EMPOTRABLE LED 6W 4000K IP65 BL C2
Precio: 34.98
Suministro e instalación de aro empotrable LED IP65 6W marca Celer. Temperatura de color 4000K (blanco neutro), Flujo útil 720lm. Fabricado en aluminio con acabado en blanco. Medidas: Ø84x55mm. Diam. de corte: Ø70mm. IRC 80, Ángulo de apertura 40º, PF>0,9, IP65. Con posibilidad de aro con acabado en negro o aluminio. Incluso accesorio, pequeño material, mano de obra de instalación y pruebas.

| Código | Ud | Descripción | Rendimiento | Precio | Importe |
|---|---|---|---|---|---|
| D7100020431 |  | CELER EMPOTRABLE LED 6W 4000K IP65 BL C2 (material) | 1 | 19.76 | 19.76 |
| DECO977100020431 |  | ECOTASA - CELER EMPOTRABLE LED 6W 4000K IP65 BL C2 (material) | 1 | 0 | 0.00 |
| D%N00010100 | % | Medios auxiliares | 1 % | 19.76 | 0.20 |
| D8989898003 |  | MANO DE OBRA OFICIAL 1ª | 0.5 | 28 | 14.00 |
| D%N00020300 | % | Costes indirectos | 3 % | 33.96 | 1.02 |
|  |  | Total |  |  | 34.98 |

**U977100020442** CELER EMPOTRABLE LED CONFORT VISUAL AVANT 6W 2700K NG C2
Precio: 33.35
Suministro e instalación de aro empotrable LED marca Celer modelo Confort Visual Avant UGR<19 de 6W. Temperatura de color 2.700K (blanco cálido), Flujo útil 520lm. IRC 80, haz de apertura 40º, PF>0,9, IP20. Fabricado en aluminio con acabado en negro. Medidas: Ø95x85mm. Diam. de corte: Ø75mm.. Incluso accesorio, pequeño material, mano de obra de instalación y pruebas.

| Código | Ud | Descripción | Rendimiento | Precio | Importe |
|---|---|---|---|---|---|
| D7100020442 |  | CELER EMPOTRABLE LED CONFORT VISUAL AVANT 6W 2700K NG C2 (material) | 1 | 18.2 | 18.20 |
| DECO977100020442 |  | ECOTASA - CELER EMPOTRABLE LED CONFORT VISUAL AVANT 6W 2700K (material) | 1 | 0 | 0.00 |
| D%N00010100 | % | Medios auxiliares | 1 % | 18.20 | 0.18 |
| D8989898003 |  | MANO DE OBRA OFICIAL 1ª | 0.5 | 28 | 14.00 |
| D%N00020300 | % | Costes indirectos | 3 % | 32.38 | 0.97 |
|  |  | Total |  |  | 33.35 |

**U977100020444** CELER EMPOTRABLE LED CONFORT VISUAL AVANT 6W 3000K NG C2
Precio: 33.35
Suministro e instalación de aro empotrable LED marca Celer modelo Confort Visual Avant UGR<19 de 6W. Temperatura de color 3.000K , Flujo útil 560lm. IRC 80, haz de apertura 40º, PF>0,9, IP20. Fabricado en aluminio con acabado en negro. Medidas: Ø95x85mm. Diam. de corte: Ø75mm.. Incluso accesorio, pequeño material, mano de obra de instalación y pruebas.

| Código | Ud | Descripción | Rendimiento | Precio | Importe |
|---|---|---|---|---|---|
| D7100020444 |  | CELER EMPOTRABLE LED CONFORT VISUAL AVANT 6W 3000K NG C2 (material) | 1 | 18.2 | 18.20 |
| DECO977100020444 |  | ECOTASA - CELER EMPOTRABLE LED CONFORT VISUAL AVANT 6W 3000K (material) | 1 | 0 | 0.00 |
| D%N00010100 | % | Medios auxiliares | 1 % | 18.20 | 0.18 |
| D8989898003 |  | MANO DE OBRA OFICIAL 1ª | 0.5 | 28 | 14.00 |
| D%N00020300 | % | Costes indirectos | 3 % | 32.38 | 0.97 |
|  |  | Total |  |  | 33.35 |

**U977100020445** CELER EMPOTRABLE LED CONFORT VISUAL AVANT 6W 4000K NG C2
Precio: 33.35
Suministro e instalación de aro empotrable LED marca Celer modelo Confort Visual Avant UGR<19 de 6W. Temperatura de color 4.000K , Flujo útil 580lm. IRC 80, haz de apertura 40º, PF>0,9, IP20. Fabricado en aluminio con acabado en negro. Medidas: Ø95x85mm. Diam. de corte: Ø75mm.. Incluso accesorio, pequeño material, mano de obra de instalación y pruebas.

| Código | Ud | Descripción | Rendimiento | Precio | Importe |
|---|---|---|---|---|---|
| D7100020445 |  | CELER EMPOTRABLE LED CONFORT VISUAL AVANT 6W 4000K NG C2 (material) | 1 | 18.2 | 18.20 |
| DECO977100020445 |  | ECOTASA - CELER EMPOTRABLE LED CONFORT VISUAL AVANT 6W 4000K (material) | 1 | 0 | 0.00 |
| D%N00010100 | % | Medios auxiliares | 1 % | 18.20 | 0.18 |
| D8989898003 |  | MANO DE OBRA OFICIAL 1ª | 0.5 | 28 | 14.00 |
| D%N00020300 | % | Costes indirectos | 3 % | 32.38 | 0.97 |
|  |  | Total |  |  | 33.35 |

**U977100020460** CELER EMPOTRABLE LED CONFORT VISUAL AVANT 4W 4000K BL C2
Precio: 31.32
Suministro e instalación de aro empotrable LED marca Celer modelo Confort Visual Avant UGR<19 de 4W. Temperatura de color 4.000K , Flujo útil 350lm. IRC 80, haz de apertura 20º, PF>0,9, IP20. Fabricado en aluminio con acabado en blanco. Medidas: Ø50x45mm. Diam. de corte: Ø42mm.. Incluso accesorio, pequeño material, mano de obra de instalación y pruebas.

| Código | Ud | Descripción | Rendimiento | Precio | Importe |
|---|---|---|---|---|---|
| D7100020460 |  | CELER EMPOTRABLE LED CONFORT VISUAL AVANT 4W 4000K BL C2 (material) | 1 | 16.25 | 16.25 |
| D%N00010100 | % | Medios auxiliares | 1 % | 16.25 | 0.16 |
| D8989898003 |  | MANO DE OBRA OFICIAL 1ª | 0.5 | 28 | 14.00 |
| D%N00020300 | % | Costes indirectos | 3 % | 30.41 | 0.91 |
|  |  | Total |  |  | 31.32 |

**U977100020461** CELER EMPOTRABLE LED CONFORT VISUAL AVANT 4W 4000K NG C2
Precio: 31.32
Suministro e instalación de aro empotrable LED marca Celer modelo Confort Visual Avant UGR<19 de 4W. Temperatura de color 4.000K , Flujo útil 350lm. IRC 80, haz de apertura 20º, PF>0,9, IP20. Fabricado en aluminio con acabado en negro. Medidas: Ø50x45mm. Diam. de corte: Ø42mm.. Incluso accesorio, pequeño material, mano de obra de instalación y pruebas.

| Código | Ud | Descripción | Rendimiento | Precio | Importe |
|---|---|---|---|---|---|
| D7100020461 |  | CELER EMPOTRABLE LED CONFORT VISUAL AVANT 4W 4000K NG C2 (material) | 1 | 16.25 | 16.25 |
| D%N00010100 | % | Medios auxiliares | 1 % | 16.25 | 0.16 |
| D8989898003 |  | MANO DE OBRA OFICIAL 1ª | 0.5 | 28 | 14.00 |
| D%N00020300 | % | Costes indirectos | 3 % | 30.41 | 0.91 |
|  |  | Total |  |  | 31.32 |

**U977100020490** CELER EMPOTRABLE LED CONFORT VISUAL AVANT 15W 2700K BL C2
Precio: 44.18
Suministro e instalación de aro empotrable LED marca Celer modelo Confort Visual Avant UGR<19 de 15W. Temperatura de color 2.700K , Flujo útil 1.458lm. IRC 80, haz de apertura 40º, PF>0,9, IP20. Fabricado en aluminio con acabado en blanco. Medidas: Ø125x129mm. Diam. de corte: Ø115mm.. Incluso accesorio, pequeño material, mano de obra de instalación y pruebas.

| Código | Ud | Descripción | Rendimiento | Precio | Importe |
|---|---|---|---|---|---|
| D7100020490 |  | CELER EMPOTRABLE LED CONFORT VISUAL AVANT 15W 2700K BL C2 (material) | 1 | 28.6 | 28.60 |
| DECO977100020490 |  | ECOTASA - CELER EMPOTRABLE LED CONFORT VISUAL AVANT 15W 2700 (material) | 1 | 0 | 0.00 |
| D%N00010100 | % | Medios auxiliares | 1 % | 28.60 | 0.29 |
| D8989898003 |  | MANO DE OBRA OFICIAL 1ª | 0.5 | 28 | 14.00 |
| D%N00020300 | % | Costes indirectos | 3 % | 42.89 | 1.29 |
|  |  | Total |  |  | 44.18 |

**U977100020491** CELER EMPOTRABLE LED CONFORT VISUAL AVANT 15W 3000K BL C2
Precio: 44.18
Suministro e instalación de aro empotrable LED marca Celer modelo Confort Visual Avant UGR<19 de 15W. Temperatura de color 3.000K , Flujo útil 1.500lm. IRC 80, haz de apertura 40º, PF>0,9, IP20. Fabricado en aluminio con acabado en blanco. Medidas: Ø125x129mm. Diam. de corte: Ø115mm.. Incluso accesorio, pequeño material, mano de obra de instalación y pruebas.

| Código | Ud | Descripción | Rendimiento | Precio | Importe |
|---|---|---|---|---|---|
| D7100020491 |  | CELER EMPOTRABLE LED CONFORT VISUAL AVANT 15W 3000K BL C2 (material) | 1 | 28.6 | 28.60 |
| DECO977100020491 |  | ECOTASA - CELER EMPOTRABLE LED CONFORT VISUAL AVANT 15W 3000 (material) | 1 | 0 | 0.00 |
| D%N00010100 | % | Medios auxiliares | 1 % | 28.60 | 0.29 |
| D8989898003 |  | MANO DE OBRA OFICIAL 1ª | 0.5 | 28 | 14.00 |
| D%N00020300 | % | Costes indirectos | 3 % | 42.89 | 1.29 |
|  |  | Total |  |  | 44.18 |

**U977100020492** CELER EMPOTRABLE LED CONFORT VISUAL AVANT 15W 4000K BL C2
Precio: 44.18
Suministro e instalación de aro empotrable LED marca Celer modelo Confort Visual Avant UGR<19 de 15W, Temperatura de color 4.000K , Flujo útil 1.500lm. IRC 80, haz de apertura 40º, PF>0,9, IP20. Fabricado en aluminio con acabado en blanco. Medidas: Ø125x129mm. Diam. de corte: Ø115mm.. Incluso accesorio, pequeño material, mano de obra de instalación y pruebas.

| Código | Ud | Descripción | Rendimiento | Precio | Importe |
|---|---|---|---|---|---|
| D7100020492 |  | CELER EMPOTRABLE LED CONFORT VISUAL AVANT 15W 4000K BL C2 (material) | 1 | 28.6 | 28.60 |
| DECO977100020492 |  | ECOTASA - CELER EMPOTRABLE LED CONFORT VISUAL AVANT 15W 4000 (material) | 1 | 0 | 0.00 |
| D%N00010100 | % | Medios auxiliares | 1 % | 28.60 | 0.29 |
| D8989898003 |  | MANO DE OBRA OFICIAL 1ª | 0.5 | 28 | 14.00 |
| D%N00020300 | % | Costes indirectos | 3 % | 42.89 | 1.29 |
|  |  | Total |  |  | 44.18 |

**U977100020495** CELER EMPOTRABLE LED CONFORT VISUAL AVANT 4W 2700K NG C2
Precio: 31.32
Suministro e instalación de aro empotrable LED marca Celer modelo Confort Visual Avant UGR<19 de 4W. Temperatura de color 2.700K , Flujo útil 350lm. IRC 80, haz de apertura 20º, PF>0,9, IP20. Fabricado en aluminio con acabado en negro. Medidas: Ø50x45mm. Diam. de corte: Ø42mm.. Incluso accesorio, pequeño material, mano de obra de instalación y pruebas.

| Código | Ud | Descripción | Rendimiento | Precio | Importe |
|---|---|---|---|---|---|
| D7100020495 |  | CELER EMPOTRABLE LED CONFORT VISUAL AVANT 4W 2700K NG C2 (material) | 1 | 16.25 | 16.25 |
| DECO977100020495 |  | ECOTASA - CELER EMPOTRABLE LED CONFORT VISUAL AVANT 4W 2700K (material) | 1 | 0 | 0.00 |
| D%N00010100 | % | Medios auxiliares | 1 % | 16.25 | 0.16 |
| D8989898003 |  | MANO DE OBRA OFICIAL 1ª | 0.5 | 28 | 14.00 |
| D%N00020300 | % | Costes indirectos | 3 % | 30.41 | 0.91 |
|  |  | Total |  |  | 31.32 |

**U977100020496** CELER EMPOTRABLE LED CONFORT VISUAL AVANT 4W 3000K NG C2
Precio: 31.32
Suministro e instalación de aro empotrable LED marca Celer modelo Confort Visual Avant UGR<19 de 4W. Temperatura de color 3.000K , Flujo útil 350lm. IRC 80, haz de apertura 40º, PF>0,9, IP20. Fabricado en aluminio con acabado en negro. Medidas: Ø50x45mm. Diam. de corte: Ø42mm.. Incluso accesorio, pequeño material, mano de obra de instalación y pruebas.

| Código | Ud | Descripción | Rendimiento | Precio | Importe |
|---|---|---|---|---|---|
| D7100020496 |  | CELER EMPOTRABLE LED CONFORT VISUAL AVANT 4W 3000K NG C2 (material) | 1 | 16.25 | 16.25 |
| DECO977100020496 |  | ECOTASA - CELER EMPOTRABLE LED CONFORT VISUAL AVANT 4W 3000K (material) | 1 | 0 | 0.00 |
| D%N00010100 | % | Medios auxiliares | 1 % | 16.25 | 0.16 |
| D8989898003 |  | MANO DE OBRA OFICIAL 1ª | 0.5 | 28 | 14.00 |
| D%N00020300 | % | Costes indirectos | 3 % | 30.41 | 0.91 |
|  |  | Total |  |  | 31.32 |

### 977100020 DOWNLIGHTS

**U977100020195** CELER DOWNLIGHT SPK LED CORTE Ø90 8W 2700K 700LM BLANCO C2
Precio: 25.74
Suministro e instalación de downlight LED SPK marca Celer8W color blanco. Temperatura de color 2.700K (blanco cálido), Flujo útil 700lm. Corte Ø90mm. Medidas Ø106mm y 56mm de altura. IRC>80, Ángulo 90º e IP20.. Incluso accesorio, pequeño material, mano de obra de instalación y pruebas.

| Código | Ud | Descripción | Rendimiento | Precio | Importe |
|---|---|---|---|---|---|
| D7100020195 |  | CELER DOWNLIGHT SPK LED CORTE Ø90 8W 2700K 700LM BLANCO C2 (material) | 1 | 10.881 | 10.88 |
| D%N00010100 | % | Medios auxiliares | 1 % | 10.88 | 0.11 |
| D8989898003 |  | MANO DE OBRA OFICIAL 1ª | 0.5 | 28 | 14.00 |
| D%N00020300 | % | Costes indirectos | 3 % | 24.99 | 0.75 |
|  |  | Total |  |  | 25.74 |

**U977100020151** CELER DOWNLIGHT SPK LED CORTE Ø90 8W 3000K BLANCO C2
Precio: 25.74
Suministro e instalación de downlight marca Celer modelo SPK de 8W. Temperatura de color 3.000K, Flujo útil 800lm. Corte Ø90mm. Medidas Ø115mm y 62mm de altura. IRC>80. Ángulo 100º. IP20. Color blanco. Incluso accesorio, pequeño material, mano de obra de instalación y pruebas.

| Código | Ud | Descripción | Rendimiento | Precio | Importe |
|---|---|---|---|---|---|
| D7100020151 |  | CELER DOWNLIGHT SPK LED CORTE Ø90 8W 3000K BLANCO C2 (material) | 1 | 10.881 | 10.88 |
| DECO977100020151 |  | ECOTASA - CELER DOWNLIGHT SPK LED CORTE Ø90 8W 3000K BLANCO (material) | 1 | 0 | 0.00 |
| D%N00010100 | % | Medios auxiliares | 1 % | 10.88 | 0.11 |
| D8989898003 |  | MANO DE OBRA OFICIAL 1ª | 0.5 | 28 | 14.00 |
| D%N00020300 | % | Costes indirectos | 3 % | 24.99 | 0.75 |
|  |  | Total |  |  | 25.74 |

**U977100020152** CELER DOWNLIGHT SPK LED CORTE Ø90 8W 4000K BLANCO C2
Precio: 25.74
Suministro e instalación de downlight marca Celer modelo SPK de 8W. Temperatura de color 4.000K, Flujo útil 800lm. Corte Ø90mm. Medidas Ø115mm y 62mm de altura. IRC>80. Ángulo 100º. IP20. Color blanco. Incluso accesorio, pequeño material, mano de obra de instalación y pruebas.

| Código | Ud | Descripción | Rendimiento | Precio | Importe |
|---|---|---|---|---|---|
| D7100020152 |  | CELER DOWNLIGHT SPK LED CORTE Ø90 8W 4000K BLANCO C2 (material) | 1 | 10.881 | 10.88 |
| DECO977100020152 |  | ECOTASA - CELER DOWNLIGHT SPK LED CORTE Ø90 8W 4000K BLANCO (material) | 1 | 0 | 0.00 |
| D%N00010100 | % | Medios auxiliares | 1 % | 10.88 | 0.11 |
| D8989898003 |  | MANO DE OBRA OFICIAL 1ª | 0.5 | 28 | 14.00 |
| D%N00020300 | % | Costes indirectos | 3 % | 24.99 | 0.75 |
|  |  | Total |  |  | 25.74 |

**U977100020196** CELER DOWNLIGHT SPK LED CORTE Ø100 10W 2700K 800LM BLANCO C2
Precio: 28.98
Suministro e instalación de downlight LED SPK marca Celer10W color blanco. Temperatura de color 2.700K (blanco cálido), Flujo útil 800lm. Corte Ø100mm. Medidas Ø125mm y 66mm de altura. IRC>80, Ángulo 90º e IP20.. Incluso accesorio, pequeño material, mano de obra de instalación y pruebas.

| Código | Ud | Descripción | Rendimiento | Precio | Importe |
|---|---|---|---|---|---|
| D7100020196 |  | CELER DOWNLIGHT SPK LED CORTE Ø100 10W 2700K 800LM BLANCO C2 (material) | 1 | 13.995 | 14.00 |
| D%N00010100 | % | Medios auxiliares | 1 % | 14.00 | 0.14 |
| D8989898003 |  | MANO DE OBRA OFICIAL 1ª | 0.5 | 28 | 14.00 |
| D%N00020300 | % | Costes indirectos | 3 % | 28.14 | 0.84 |
|  |  | Total |  |  | 28.98 |

**U977100020153** CELER DOWNLIGHT SPK LED CORTE Ø100 10W 3000K BLANCO C2
Precio: 28.98
Suministro e instalación de downlight marca Celer modelo SPK de 10W. Temperatura de color 3.000K, Flujo útil 1.000lm. Corte Ø100mm. Medidas Ø130mm y 73mm de altura. IRC>80. Ángulo 100º. IP20. Color blanco. Incluso accesorio, pequeño material, mano de obra de instalación y pruebas.

| Código | Ud | Descripción | Rendimiento | Precio | Importe |
|---|---|---|---|---|---|
| D7100020153 |  | CELER DOWNLIGHT SPK LED CORTE Ø100 10W 3000K BLANCO C2 (material) | 1 | 13.995 | 14.00 |
| DECO977100020153 |  | ECOTASA - CELER DOWNLIGHT SPK LED CORTE Ø100 10W 3000K BLANC (material) | 1 | 0 | 0.00 |
| D%N00010100 | % | Medios auxiliares | 1 % | 14.00 | 0.14 |
| D8989898003 |  | MANO DE OBRA OFICIAL 1ª | 0.5 | 28 | 14.00 |
| D%N00020300 | % | Costes indirectos | 3 % | 28.14 | 0.84 |
|  |  | Total |  |  | 28.98 |

**U977100020154** CELER DOWNLIGHT SPK LED CORTE Ø100 10W 4000K BLANCO C2
Precio: 28.98
Suministro e instalación de downlight marca Celer modelo SPK de 10W. Temperatura de color 4.000K, Flujo útil 1.000lm. Corte Ø100mm. Medidas Ø130mm y 73mm de altura. IRC>80. Ángulo 100º. IP20. Color blanco. Incluso accesorio, pequeño material, mano de obra de instalación y pruebas.

| Código | Ud | Descripción | Rendimiento | Precio | Importe |
|---|---|---|---|---|---|
| D7100020154 |  | CELER DOWNLIGHT SPK LED CORTE Ø100 10W 4000K BLANCO C2 (material) | 1 | 13.995 | 14.00 |
| DECO977100020154 |  | ECOTASA - CELER DOWNLIGHT SPK LED CORTE Ø100 10W 4000K BLANC (material) | 1 | 0 | 0.00 |
| D%N00010100 | % | Medios auxiliares | 1 % | 14.00 | 0.14 |
| D8989898003 |  | MANO DE OBRA OFICIAL 1ª | 0.5 | 28 | 14.00 |
| D%N00020300 | % | Costes indirectos | 3 % | 28.14 | 0.84 |
|  |  | Total |  |  | 28.98 |

**U977100020197** CELER DOWNLIGHT SPK LED CORTE Ø150 16W 2700K 1400LMBLANCO C2
Precio: 36.52
Suministro e instalación de downlight LED SPK marca Celer16W color blanco. Temperatura de color 2.700K (blanco cálido), Flujo útil 1.400lm. Corte Ø150mm. Medidas Ø165mm y 75mm de altura. IRC>80, Ángulo 90º e IP20.. Incluso accesorio, pequeño material, mano de obra de instalación y pruebas.

| Código | Ud | Descripción | Rendimiento | Precio | Importe |
|---|---|---|---|---|---|
| D7100020197 |  | CELER DOWNLIGHT SPK LED CORTE Ø150 16W 2700K 1400LMBLANCO C2 (material) | 1 | 21.249 | 21.25 |
| D%N00010100 | % | Medios auxiliares | 1 % | 21.25 | 0.21 |
| D8989898003 |  | MANO DE OBRA OFICIAL 1ª | 0.5 | 28 | 14.00 |
| D%N00020300 | % | Costes indirectos | 3 % | 35.46 | 1.06 |
|  |  | Total |  |  | 36.52 |

**U977100020155** CELER DOWNLIGHT SPK LED CORTE Ø150 16W 3000K BLANCO C2
Precio: 36.52
Suministro e instalación de downlight marca Celer modelo SPK de 16W. Temperatura de color 3.000K, Flujo útil 1.600lm. Corte Ø150mm. Medidas Ø173mm y 79mm de altura. IRC>80. Ángulo 100º. IP20. Color blanco. Incluso accesorio, pequeño material, mano de obra de instalación y pruebas.

| Código | Ud | Descripción | Rendimiento | Precio | Importe |
|---|---|---|---|---|---|
| D7100020155 |  | CELER DOWNLIGHT SPK LED CORTE Ø150 16W 3000K BLANCO C2 (material) | 1 | 21.249 | 21.25 |
| DECO977100020155 |  | ECOTASA - CELER DOWNLIGHT SPK LED CORTE Ø150 16W 3000K BLANC (material) | 1 | 0 | 0.00 |
| D%N00010100 | % | Medios auxiliares | 1 % | 21.25 | 0.21 |
| D8989898003 |  | MANO DE OBRA OFICIAL 1ª | 0.5 | 28 | 14.00 |
| D%N00020300 | % | Costes indirectos | 3 % | 35.46 | 1.06 |
|  |  | Total |  |  | 36.52 |

**U977100020156** CELER DOWNLIGHT SPK LED CORTE Ø150 16W 4000K BLANCO C2
Precio: 36.52
Suministro e instalación de downlight marca Celer modelo SPK de 16W. Temperatura de color 4.000K, Flujo útil 1.600lm. Corte Ø150mm. Medidas Ø173mm y 79mm de altura. IRC>80. Ángulo 100º. IP20. Color blanco. Incluso accesorio, pequeño material, mano de obra de instalación y pruebas.

| Código | Ud | Descripción | Rendimiento | Precio | Importe |
|---|---|---|---|---|---|
| D7100020156 |  | CELER DOWNLIGHT SPK LED CORTE Ø150 16W 4000K BLANCO C2 (material) | 1 | 21.249 | 21.25 |
| DECO977100020156 |  | ECOTASA - CELER DOWNLIGHT SPK LED CORTE Ø150 16W 4000K BLANC (material) | 1 | 0 | 0.00 |
| D%N00010100 | % | Medios auxiliares | 1 % | 21.25 | 0.21 |
| D8989898003 |  | MANO DE OBRA OFICIAL 1ª | 0.5 | 28 | 14.00 |
| D%N00020300 | % | Costes indirectos | 3 % | 35.46 | 1.06 |
|  |  | Total |  |  | 36.52 |

**U977100020157** CELER DOWNLIGHT SPK LED CORTE Ø200 23W 3000K BLANCO C2
Precio: 39.57
Suministro e instalación de downlight marca Celer modelo SPK de 23W. Temperatura de color 3.000K, Flujo útil 2.300lm. Corte Ø200mm. Medidas Ø243mm y 97mm de altura. IRC>80. Ángulo 100º. IP20. Color blanco. Incluso accesorio, pequeño material, mano de obra de instalación y pruebas.

| Código | Ud | Descripción | Rendimiento | Precio | Importe |
|---|---|---|---|---|---|
| D7100020157 |  | CELER DOWNLIGHT SPK LED CORTE Ø200 23W 3000K BLANCO C2 (material) | 1 | 24.18 | 24.18 |
| DECO977100020157 |  | ECOTASA - CELER DOWNLIGHT SPK LED CORTE Ø200 23W 3000K BLANC (material) | 1 | 0 | 0.00 |
| D%N00010100 | % | Medios auxiliares | 1 % | 24.18 | 0.24 |
| D8989898003 |  | MANO DE OBRA OFICIAL 1ª | 0.5 | 28 | 14.00 |
| D%N00020300 | % | Costes indirectos | 3 % | 38.42 | 1.15 |
|  |  | Total |  |  | 39.57 |

**U977100020198** CELER DOWNLIGHT SPK LED CORTE Ø200 23W 2700K 1800LMBLANCO C2
Precio: 39.57
Suministro e instalación de downlight LED SPK marca Celer23W color blanco. Temperatura de color 2.700K (blanco cálido), Flujo útil 1.850lm. Corte Ø200mm. Medidas Ø216mm y 90mm de altura. IRC>80, Ángulo 90º e IP20.. Incluso accesorio, pequeño material, mano de obra de instalación y pruebas.

| Código | Ud | Descripción | Rendimiento | Precio | Importe |
|---|---|---|---|---|---|
| D7100020198 |  | CELER DOWNLIGHT SPK LED CORTE Ø200 23W 2700K 1800LMBLANCO C2 (material) | 1 | 24.18 | 24.18 |
| D%N00010100 | % | Medios auxiliares | 1 % | 24.18 | 0.24 |
| D8989898003 |  | MANO DE OBRA OFICIAL 1ª | 0.5 | 28 | 14.00 |
| D%N00020300 | % | Costes indirectos | 3 % | 38.42 | 1.15 |
|  |  | Total |  |  | 39.57 |

**U977100020158** CELER DOWNLIGHT SPK LED CORTE Ø200 23W 4000K BLANCO C2
Precio: 39.57
Suministro e instalación de downlight marca Celer modelo SPK de 23W. Temperatura de color 4.000K, Flujo útil 2.300lm. Corte Ø200mm. Medidas Ø243mm y 97mm de altura. IRC>80. Ángulo 100º. IP20. Color blanco. Incluso accesorio, pequeño material, mano de obra de instalación y pruebas.

| Código | Ud | Descripción | Rendimiento | Precio | Importe |
|---|---|---|---|---|---|
| D7100020158 |  | CELER DOWNLIGHT SPK LED CORTE Ø200 23W 4000K BLANCO C2 (material) | 1 | 24.18 | 24.18 |
| DECO977100020158 |  | ECOTASA - CELER DOWNLIGHT SPK LED CORTE Ø200 23W 4000K BLANC (material) | 1 | 0 | 0.00 |
| D%N00010100 | % | Medios auxiliares | 1 % | 24.18 | 0.24 |
| D8989898003 |  | MANO DE OBRA OFICIAL 1ª | 0.5 | 28 | 14.00 |
| D%N00020300 | % | Costes indirectos | 3 % | 38.42 | 1.15 |
|  |  | Total |  |  | 39.57 |

**U977100020160** CELER DOWNLIGHT PANEL LED REDONDO CORTE Ø135 9W 3000K BL C3
Precio: 26.66
Suministro e instalación de downlight LED Panel Redondo marca Celer 9W color blanco. Temperatura de color 3.000K (blanco cálido), Flujo útil 800lm. Medidas Ø135mm corte y 20mm de altura. IRC>80, Ángulo 120º e IP20. No regulable. Incluye equipo de alimentación.. Incluso accesorio, pequeño material, mano de obra de instalación y pruebas.

| Código | Ud | Descripción | Rendimiento | Precio | Importe |
|---|---|---|---|---|---|
| D7100020160 |  | CELER DOWNLIGHT PANEL LED REDONDO CORTE Ø135 9W 3000K BL C3 (material) | 1 | 11.759 | 11.76 |
| DECO977100020160 |  | ECOTASA - CELER DOWNLIGHT PANEL LED REDONDO CORTE Ø135 9W 30 (material) | 1 | 0 | 0.00 |
| D%N00010100 | % | Medios auxiliares | 1 % | 11.76 | 0.12 |
| D8989898003 |  | MANO DE OBRA OFICIAL 1ª | 0.5 | 28 | 14.00 |
| D%N00020300 | % | Costes indirectos | 3 % | 25.88 | 0.78 |
|  |  | Total |  |  | 26.66 |

**U977100020161** CELER DOWNLIGHT PANEL LED REDONDO CORTE Ø135 9W 4000K BL C3
Precio: 26.66
Suministro e instalación de downlight LED Panel Redondo marca Celer 9W color blanco. Temperatura de color 4.000K (blanco neutro), Flujo útil 830lm. Medidas Ø135mm corte y 20mm de altura. IRC>80, Ángulo 120º e IP20. No regulable. Incluye equipo de alimentación.. Incluso accesorio, pequeño material, mano de obra de instalación y pruebas.

| Código | Ud | Descripción | Rendimiento | Precio | Importe |
|---|---|---|---|---|---|
| D7100020161 |  | CELER DOWNLIGHT PANEL LED REDONDO CORTE Ø135 9W 4000K BL C3 (material) | 1 | 11.759 | 11.76 |
| DECO977100020161 |  | ECOTASA - CELER DOWNLIGHT PANEL LED REDONDO CORTE Ø135 9W 40 (material) | 1 | 0 | 0.00 |
| D%N00010100 | % | Medios auxiliares | 1 % | 11.76 | 0.12 |
| D8989898003 |  | MANO DE OBRA OFICIAL 1ª | 0.5 | 28 | 14.00 |
| D%N00020300 | % | Costes indirectos | 3 % | 25.88 | 0.78 |
|  |  | Total |  |  | 26.66 |

**U977100020162** CELER DOWNLIGHT PANEL LED REDONDO CORTE Ø135 9W 5500K BL C3
Precio: 26.66
Suministro e instalación de downlight LED Panel Redondo marca Celer 9W color blanco. Temperatura de color 5.500K (blanco frío), Flujo útil 860lm. Medidas Ø135mm corte y 20mm de altura. IRC>80, Ángulo 120º e IP20. No regulable. Incluye equipo de alimentación.. Incluso accesorio, pequeño material, mano de obra de instalación y pruebas.

| Código | Ud | Descripción | Rendimiento | Precio | Importe |
|---|---|---|---|---|---|
| D7100020162 |  | CELER DOWNLIGHT PANEL LED REDONDO CORTE Ø135 9W 5500K BL C3 (material) | 1 | 11.759 | 11.76 |
| DECO977100020162 |  | ECOTASA - CELER DOWNLIGHT PANEL LED REDONDO CORTE Ø135 9W 55 (material) | 1 | 0 | 0.00 |
| D%N00010100 | % | Medios auxiliares | 1 % | 11.76 | 0.12 |
| D8989898003 |  | MANO DE OBRA OFICIAL 1ª | 0.5 | 28 | 14.00 |
| D%N00020300 | % | Costes indirectos | 3 % | 25.88 | 0.78 |
|  |  | Total |  |  | 26.66 |

**U977100020209** CELER DOWNLIGHT PANEL LED RED CORTE Ø210 15W 3000K BL C4
Precio: 30.93
Suministro e instalación de downlight LED Panel Redondo marca Celer 15W color blanco. Temperatura de color 3.000K (blanco cálido), Flujo útil 1530lm. Medidas Ø210mm corte y 20mm de altura. IRC>80, Ángulo 120º e IP20. No Regulable. Incluye equipo de alimentación.. Incluso accesorio, pequeño material, mano de obra de instalación y pruebas.

| Código | Ud | Descripción | Rendimiento | Precio | Importe |
|---|---|---|---|---|---|
| D7100020209 |  | CELER DOWNLIGHT PANEL LED RED CORTE Ø210 15W 3000K BL C4 (material) | 1 | 15.867 | 15.87 |
| DECO977100020209 |  | ECOTASA - CELER DOWNLIGHT PANEL LED RED CORTE Ø210 15W 3000K (material) | 1 | 0 | 0.00 |
| D%N00010100 | % | Medios auxiliares | 1 % | 15.87 | 0.16 |
| D8989898003 |  | MANO DE OBRA OFICIAL 1ª | 0.5 | 28 | 14.00 |
| D%N00020300 | % | Costes indirectos | 3 % | 30.03 | 0.90 |
|  |  | Total |  |  | 30.93 |

**U977100020210** CELER DOWNLIGHT PANEL LED RED CORTE Ø210 15W 4000K BL C4
Precio: 30.93
Suministro e instalación de downlight LED Panel Redondo marca Celer 15W color blanco. Temperatura de color 4.000K (blanco neutro), Flujo útil 1530lm. Medidas Ø210mm corte y 20mm de altura. IRC>80, Ángulo 120º e IP20. No Regulable. Incluye equipo de alimentación.. Incluso accesorio, pequeño material, mano de obra de instalación y pruebas.

| Código | Ud | Descripción | Rendimiento | Precio | Importe |
|---|---|---|---|---|---|
| D7100020210 |  | CELER DOWNLIGHT PANEL LED RED CORTE Ø210 15W 4000K BL C4 (material) | 1 | 15.867 | 15.87 |
| DECO977100020210 |  | ECOTASA - CELER DOWNLIGHT PANEL LED RED CORTE Ø210 15W 4000K (material) | 1 | 0 | 0.00 |
| D%N00010100 | % | Medios auxiliares | 1 % | 15.87 | 0.16 |
| D8989898003 |  | MANO DE OBRA OFICIAL 1ª | 0.5 | 28 | 14.00 |
| D%N00020300 | % | Costes indirectos | 3 % | 30.03 | 0.90 |
|  |  | Total |  |  | 30.93 |

**U977100020211** CELER DOWNLIGHT PANEL LED RED CORTE Ø210 15W 5500K BL C4
Precio: 30.93
Suministro e instalación de downlight LED Panel Redondo marca Celer 15W color blanco. Temperatura de color 5.500K (blanco frío), Flujo útil 1530lm. Medidas Ø210mm corte y 20mm de altura. IRC>80, Ángulo 120º e IP20. No Regulable. Incluye equipo de alimentación.. Incluso accesorio, pequeño material, mano de obra de instalación y pruebas.

| Código | Ud | Descripción | Rendimiento | Precio | Importe |
|---|---|---|---|---|---|
| D7100020211 |  | CELER DOWNLIGHT PANEL LED RED CORTE Ø210 15W 5500K BL C4 (material) | 1 | 15.867 | 15.87 |
| DECO977100020211 |  | ECOTASA - CELER DOWNLIGHT PANEL LED RED CORTE Ø210 15W 5500K (material) | 1 | 0 | 0.00 |
| D%N00010100 | % | Medios auxiliares | 1 % | 15.87 | 0.16 |
| D8989898003 |  | MANO DE OBRA OFICIAL 1ª | 0.5 | 28 | 14.00 |
| D%N00020300 | % | Costes indirectos | 3 % | 30.03 | 0.90 |
|  |  | Total |  |  | 30.93 |

**U977100020240** CELER DOWNLIGHT PANEL LED RED CTE Ø210 15W TRIAC 4000K BL C4
Precio: 43.17
Suministro e instalación de downlight LED Panel Redondo marca Celer 15W color blanco. Temperatura de color 4.000K (blanco neutro), Flujo útil 1530lm. Medidas Ø210mm corte y 20mm de altura. IRC>80, Ángulo 120º e IP20. Regulable. Incluye equipo de alimentación. Driver regulable TRIAC.. Incluso accesorio, pequeño material, mano de obra de instalación y pruebas.

| Código | Ud | Descripción | Rendimiento | Precio | Importe |
|---|---|---|---|---|---|
| D7100020240 |  | CELER DOWNLIGHT PANEL LED RED CTE Ø210 15W TRIAC 4000K BL C4 (material) | 1 | 27.625 | 27.63 |
| DECO977100020240 |  | ECOTASA - CELER DOWNLIGHT PANEL LED RED CTE Ø210 15W TRIAC 4 (material) | 1 | 0 | 0.00 |
| D%N00010100 | % | Medios auxiliares | 1 % | 27.63 | 0.28 |
| D8989898003 |  | MANO DE OBRA OFICIAL 1ª | 0.5 | 28 | 14.00 |
| D%N00020300 | % | Costes indirectos | 3 % | 41.91 | 1.26 |
|  |  | Total |  |  | 43.17 |

**U977100020241** CELER DOWNLIGHT PANEL LED RED CTE Ø210 15W TRIAC 5500K BL C4
Precio: 43.17
Suministro e instalación de downlight LED Panel Redondo marca Celer 15W color blanco. Temperatura de color 5.500K (blanco frío), Flujo útil 1530lm. Medidas Ø210mm corte y 20mm de altura. IRC>80, Ángulo 120º e IP20. Regulable. Incluye equipo de alimentación. Driver regulable TRIAC.. Incluso accesorio, pequeño material, mano de obra de instalación y pruebas.

| Código | Ud | Descripción | Rendimiento | Precio | Importe |
|---|---|---|---|---|---|
| D7100020241 |  | CELER DOWNLIGHT PANEL LED RED CTE Ø210 15W TRIAC 5500K BL C4 (material) | 1 | 27.625 | 27.63 |
| DECO977100020241 |  | ECOTASA - CELER DOWNLIGHT PANEL LED RED CTE Ø210 15W TRIAC 5 (material) | 1 | 0 | 0.00 |
| D%N00010100 | % | Medios auxiliares | 1 % | 27.63 | 0.28 |
| D8989898003 |  | MANO DE OBRA OFICIAL 1ª | 0.5 | 28 | 14.00 |
| D%N00020300 | % | Costes indirectos | 3 % | 41.91 | 1.26 |
|  |  | Total |  |  | 43.17 |

**U977100020230** CELER DOWNLIGHT NEOPANEL LED RED CORTE Ø115 6W 2700K BL
Precio: 23.51
Suministro e instalación de downlight Neopanel LED, marcaCeler 6W color blanco. Temperatura de color 2.700K (blanco cálido), Flujo útil 580lm. Medidas Ø115mm corte y 25mm de altura. IRC>80, Ángulo 120 e IP20. Incluye equipo de alimentación.. Incluso accesorio, pequeño material, mano de obra de instalación y pruebas.

| Código | Ud | Descripción | Rendimiento | Precio | Importe |
|---|---|---|---|---|---|
| D7100020230 |  | CELER DOWNLIGHT NEOPANEL LED RED CORTE Ø115 6W 2700K BL (material) | 1 | 8.736 | 8.74 |
| D%N00010100 | % | Medios auxiliares | 1 % | 8.74 | 0.09 |
| D8989898003 |  | MANO DE OBRA OFICIAL 1ª | 0.5 | 28 | 14.00 |
| D%N00020300 | % | Costes indirectos | 3 % | 22.83 | 0.68 |
|  |  | Total |  |  | 23.51 |

**U977100020231** CELER DOWNLIGHT NEOPANEL LED RED CORTE Ø115 6W 3000K BL
Precio: 23.51
Suministro e instalación de downlight Neopanel LED, marcaCeler 6W color blanco. Temperatura de color 3.000K (blanco cálido), Flujo útil 600lm. Medidas Ø115mm corte y 25mm de altura. IRC>80, Ángulo 120 e IP20. Incluye equipo de alimentación.. Incluso accesorio, pequeño material, mano de obra de instalación y pruebas.

| Código | Ud | Descripción | Rendimiento | Precio | Importe |
|---|---|---|---|---|---|
| D7100020231 |  | CELER DOWNLIGHT NEOPANEL LED RED CORTE Ø115 6W 3000K BL (material) | 1 | 8.736 | 8.74 |
| DECO977100020231 |  | ECOTASA - CELER DOWNLIGHT NEOPANEL LED RED CORTE Ø115 6W 300 (material) | 1 | 0 | 0.00 |
| D%N00010100 | % | Medios auxiliares | 1 % | 8.74 | 0.09 |
| D8989898003 |  | MANO DE OBRA OFICIAL 1ª | 0.5 | 28 | 14.00 |
| D%N00020300 | % | Costes indirectos | 3 % | 22.83 | 0.68 |
|  |  | Total |  |  | 23.51 |

**U977100020232** CELER DOWNLIGHT NEOPANEL LED RED CORTE Ø115 6W 4000K BL
Precio: 23.51
Suministro e instalación de downlight Neopanel LED, marcaCeler 6W color blanco. Temperatura de color 4.000K (blanco neutro), Flujo útil 600lm. Medidas Ø115mm corte y 25mm de altura. IRC>80, Ángulo 120 e IP20. Incluye equipo de alimentación.. Incluso accesorio, pequeño material, mano de obra de instalación y pruebas.

| Código | Ud | Descripción | Rendimiento | Precio | Importe |
|---|---|---|---|---|---|
| D7100020232 |  | CELER DOWNLIGHT NEOPANEL LED RED CORTE Ø115 6W 4000K BL (material) | 1 | 8.736 | 8.74 |
| DECO977100020232 |  | ECOTASA - CELER DOWNLIGHT NEOPANEL LED RED CORTE Ø115 6W 400 (material) | 1 | 0 | 0.00 |
| D%N00010100 | % | Medios auxiliares | 1 % | 8.74 | 0.09 |
| D8989898003 |  | MANO DE OBRA OFICIAL 1ª | 0.5 | 28 | 14.00 |
| D%N00020300 | % | Costes indirectos | 3 % | 22.83 | 0.68 |
|  |  | Total |  |  | 23.51 |

**U977100020233** CELER DOWNLIGHT NEOPANEL LED RED CORTE Ø115 6W 5500K BL
Precio: 23.51
Suministro e instalación de downlight Neopanel LED, marcaCeler 6W color blanco. Temperatura de color 5.500K (blanco frío), Flujo útil 650lm. Medidas Ø115mm corte y 25mm de altura. IRC>80, Ángulo 120 e IP20. Incluye equipo de alimentación.. Incluso accesorio, pequeño material, mano de obra de instalación y pruebas.

| Código | Ud | Descripción | Rendimiento | Precio | Importe |
|---|---|---|---|---|---|
| D7100020233 |  | CELER DOWNLIGHT NEOPANEL LED RED CORTE Ø115 6W 5500K BL (material) | 1 | 8.736 | 8.74 |
| DECO977100020233 |  | ECOTASA - CELER DOWNLIGHT NEOPANEL LED RED CORTE Ø115 6W 550 (material) | 1 | 0 | 0.00 |
| D%N00010100 | % | Medios auxiliares | 1 % | 8.74 | 0.09 |
| D8989898003 |  | MANO DE OBRA OFICIAL 1ª | 0.5 | 28 | 14.00 |
| D%N00020300 | % | Costes indirectos | 3 % | 22.83 | 0.68 |
|  |  | Total |  |  | 23.51 |

**U977100020234** CELER DOWNLIGHT NEOPANEL LED RED CORTE Ø155 12W 2700K BL
Precio: 24.8
Suministro e instalación de downlight Neopanel LED, marcaCeler 12W color blanco. Temperatura de color 2.700K (blanco cálido), Flujo útil 1.200lm. Medidas Ø155mm corte y 25mm de altura. IRC>80, Ángulo 120 e IP20. Incluye equipo de alimentación.. Incluso accesorio, pequeño material, mano de obra de instalación y pruebas.

| Código | Ud | Descripción | Rendimiento | Precio | Importe |
|---|---|---|---|---|---|
| D7100020234 |  | CELER DOWNLIGHT NEOPANEL LED RED CORTE Ø155 12W 2700K BL (material) | 1 | 9.984 | 9.98 |
| D%N00010100 | % | Medios auxiliares | 1 % | 9.98 | 0.10 |
| D8989898003 |  | MANO DE OBRA OFICIAL 1ª | 0.5 | 28 | 14.00 |
| D%N00020300 | % | Costes indirectos | 3 % | 24.08 | 0.72 |
|  |  | Total |  |  | 24.8 |

**U977100020235** CELER DOWNLIGHT NEOPANEL LED RED CORTE Ø155 12W 3000K BL
Precio: 24.8
Suministro e instalación de downlight Neopanel LED, marcaCeler 12W color blanco. Temperatura de color 3.000K (blanco cálido), Flujo útil 1250lm. Medidas Ø155mm corte y 25mm de altura. IRC>80, Ángulo 120 e IP20. Incluye equipo de alimentación.. Incluso accesorio, pequeño material, mano de obra de instalación y pruebas.

| Código | Ud | Descripción | Rendimiento | Precio | Importe |
|---|---|---|---|---|---|
| D7100020235 |  | CELER DOWNLIGHT NEOPANEL LED RED CORTE Ø155 12W 3000K BL (material) | 1 | 9.984 | 9.98 |
| DECO977100020235 |  | ECOTASA - CELER DOWNLIGHT NEOPANEL LED RED CORTE Ø155 12W 30 (material) | 1 | 0 | 0.00 |
| D%N00010100 | % | Medios auxiliares | 1 % | 9.98 | 0.10 |
| D8989898003 |  | MANO DE OBRA OFICIAL 1ª | 0.5 | 28 | 14.00 |
| D%N00020300 | % | Costes indirectos | 3 % | 24.08 | 0.72 |
|  |  | Total |  |  | 24.8 |

**U977100020236** CELER DOWNLIGHT NEOPANEL LED RED CORTE Ø155 12W 4000K BL
Precio: 24.8
Suministro e instalación de downlight Neopanel LED, marcaCeler 12W color blanco. Temperatura de color 4.000K (blanco neutro), Flujo útil 1250lm. Medidas Ø155mm corte y 25mm de altura. IRC>80, Ángulo 120 e IP20. Incluye equipo de alimentación.. Incluso accesorio, pequeño material, mano de obra de instalación y pruebas.

| Código | Ud | Descripción | Rendimiento | Precio | Importe |
|---|---|---|---|---|---|
| D7100020236 |  | CELER DOWNLIGHT NEOPANEL LED RED CORTE Ø155 12W 4000K BL (material) | 1 | 9.984 | 9.98 |
| DECO977100020236 |  | ECOTASA - CELER DOWNLIGHT NEOPANEL LED RED CORTE Ø155 12W 40 (material) | 1 | 0 | 0.00 |
| D%N00010100 | % | Medios auxiliares | 1 % | 9.98 | 0.10 |
| D8989898003 |  | MANO DE OBRA OFICIAL 1ª | 0.5 | 28 | 14.00 |
| D%N00020300 | % | Costes indirectos | 3 % | 24.08 | 0.72 |
|  |  | Total |  |  | 24.8 |

**U977100020237** CELER DOWNLIGHT NEOPANEL LED RED CORTE Ø155 12W 5500K BL
Precio: 24.8
Suministro e instalación de downlight Neopanel LED, marcaCeler 18W color blanco. Temperatura de color 5.500K (blanco frío), Flujo útil 1300lm. Medidas Ø155mm corte y 25mm de altura. IRC>80, Ángulo 120 e IP20. Incluye equipo de alimentación.. Incluso accesorio, pequeño material, mano de obra de instalación y pruebas.

| Código | Ud | Descripción | Rendimiento | Precio | Importe |
|---|---|---|---|---|---|
| D7100020237 |  | CELER DOWNLIGHT NEOPANEL LED RED CORTE Ø155 12W 5500K BL (material) | 1 | 9.984 | 9.98 |
| DECO977100020237 |  | ECOTASA - CELER DOWNLIGHT NEOPANEL LED RED CORTE Ø155 12W 55 (material) | 1 | 0 | 0.00 |
| D%N00010100 | % | Medios auxiliares | 1 % | 9.98 | 0.10 |
| D8989898003 |  | MANO DE OBRA OFICIAL 1ª | 0.5 | 28 | 14.00 |
| D%N00020300 | % | Costes indirectos | 3 % | 24.08 | 0.72 |
|  |  | Total |  |  | 24.8 |

**U977100020214** CELER DOWNLIGHT NEOPANEL LED RED CORTE Ø210 18W 2700K BL
Precio: 26.55
Suministro e instalación de downlight Neopanel LED, marcaCeler 18W color blanco. Temperatura de color 2.700K (blanco cálido), Flujo útil 1.850lm. Medidas Ø210mm corte y 25mm de altura. IRC>80, Ángulo 120 e IP20. Incluye equipo de alimentación.. Incluso accesorio, pequeño material, mano de obra de instalación y pruebas.

| Código | Ud | Descripción | Rendimiento | Precio | Importe |
|---|---|---|---|---|---|
| D7100020214 |  | CELER DOWNLIGHT NEOPANEL LED RED CORTE Ø210 18W 2700K BL (material) | 1 | 11.655 | 11.66 |
| D%N00010100 | % | Medios auxiliares | 1 % | 11.66 | 0.12 |
| D8989898003 |  | MANO DE OBRA OFICIAL 1ª | 0.5 | 28 | 14.00 |
| D%N00020300 | % | Costes indirectos | 3 % | 25.78 | 0.77 |
|  |  | Total |  |  | 26.55 |

**U977100020215** CELER DOWNLIGHT NEOPANEL LED RED CORTE Ø210 18W 3000K BL
Precio: 26.55
Suministro e instalación de downlight Neopanel LED, marcaCeler 18W color blanco. Temperatura de color 3.000K (blanco cálido), Flujo útil 1900lm. Medidas Ø210mm corte y 25mm de altura. IRC>80, Ángulo 120 e IP20. Incluye equipo de alimentación.. Incluso accesorio, pequeño material, mano de obra de instalación y pruebas.

| Código | Ud | Descripción | Rendimiento | Precio | Importe |
|---|---|---|---|---|---|
| D7100020215 |  | CELER DOWNLIGHT NEOPANEL LED RED CORTE Ø210 18W 3000K BL (material) | 1 | 11.655 | 11.66 |
| DECO977100020215 |  | ECOTASA - CELER DOWNLIGHT NEOPANEL LED RED CORTE Ø210 18W 30 (material) | 1 | 0 | 0.00 |
| D%N00010100 | % | Medios auxiliares | 1 % | 11.66 | 0.12 |
| D8989898003 |  | MANO DE OBRA OFICIAL 1ª | 0.5 | 28 | 14.00 |
| D%N00020300 | % | Costes indirectos | 3 % | 25.78 | 0.77 |
|  |  | Total |  |  | 26.55 |

**U977100020216** CELER DOWNLIGHT NEOPANEL LED RED CORTE Ø210 18W 4000K BL
Precio: 26.55
Suministro e instalación de downlight Neopanel LED, marcaCeler 18W color blanco. Temperatura de color 4.000K (blanco neutro), Flujo útil 2050lm. Medidas Ø210mm corte y 25mm de altura. IRC>80, Ángulo 120 e IP20. Incluye equipo de alimentación.. Incluso accesorio, pequeño material, mano de obra de instalación y pruebas.

| Código | Ud | Descripción | Rendimiento | Precio | Importe |
|---|---|---|---|---|---|
| D7100020216 |  | CELER DOWNLIGHT NEOPANEL LED RED CORTE Ø210 18W 4000K BL (material) | 1 | 11.655 | 11.66 |
| DECO977100020216 |  | ECOTASA - CELER DOWNLIGHT NEOPANEL LED RED CORTE Ø210 18W 40 (material) | 1 | 0 | 0.00 |
| D%N00010100 | % | Medios auxiliares | 1 % | 11.66 | 0.12 |
| D8989898003 |  | MANO DE OBRA OFICIAL 1ª | 0.5 | 28 | 14.00 |
| D%N00020300 | % | Costes indirectos | 3 % | 25.78 | 0.77 |
|  |  | Total |  |  | 26.55 |

**U977100020217** CELER DOWNLIGHT NEOPANEL LED RED CORTE Ø210 18W 5500K BL
Precio: 26.55
Suministro e instalación de downlight Neopanel LED, marcaCeler 18W color blanco. Temperatura de color 5.500K (blanco frío), Flujo útil 2050lm. Medidas Ø210mm corte y 25mm de altura. IRC>80, Ángulo 120 e IP20. Incluye equipo de alimentación.. Incluso accesorio, pequeño material, mano de obra de instalación y pruebas.

| Código | Ud | Descripción | Rendimiento | Precio | Importe |
|---|---|---|---|---|---|
| D7100020217 |  | CELER DOWNLIGHT NEOPANEL LED RED CORTE Ø210 18W 5500K BL (material) | 1 | 11.655 | 11.66 |
| DECO977100020217 |  | ECOTASA - CELER DOWNLIGHT NEOPANEL LED RED CORTE Ø210 18W 55 (material) | 1 | 0 | 0.00 |
| D%N00010100 | % | Medios auxiliares | 1 % | 11.66 | 0.12 |
| D8989898003 |  | MANO DE OBRA OFICIAL 1ª | 0.5 | 28 | 14.00 |
| D%N00020300 | % | Costes indirectos | 3 % | 25.78 | 0.77 |
|  |  | Total |  |  | 26.55 |

**U977100020295** CELER DOWNLIGHT NEOPANEL LED RED CTE Ø210 18W 2700K TRIAC BL
Precio: 34.71
Suministro e instalación de downlight Neopanel LED, marcaCeler 18W color blanco. Temperatura de color 2.700K (blanco cálido), Flujo útil 1.850lm. Medidas Ø210mm corte y 25mm de altura. IRC>80, Ángulo 120 e IP20. Incluye equipo de alimentación regulable Triac.. Incluso accesorio, pequeño material, mano de obra de instalación y pruebas.

| Código | Ud | Descripción | Rendimiento | Precio | Importe |
|---|---|---|---|---|---|
| D7100020295 |  | CELER DOWNLIGHT NEOPANEL LED RED CTE Ø210 18W 2700K TRIAC BL (material) | 1 | 19.5 | 19.50 |
| D%N00010100 | % | Medios auxiliares | 1 % | 19.50 | 0.20 |
| D8989898003 |  | MANO DE OBRA OFICIAL 1ª | 0.5 | 28 | 14.00 |
| D%N00020300 | % | Costes indirectos | 3 % | 33.70 | 1.01 |
|  |  | Total |  |  | 34.71 |

**U977100020245** CELER DOWNLIGHT NEOPANEL LED RED CTE Ø210 18W 3000K TRIAC BL
Precio: 34.71
Suministro e instalación de downlight Neopanel LED, marcaCELER 18W color blanco. Temperatura de color 3.000K. Flujo útil 1.900lm. Medidas Ø224x21mm, con 210mm corte. IRC>80, haz de apertura 120º e IP20.Regulación mediante TRIAC.. Incluso accesorio, pequeño material, mano de obra de instalación y pruebas.

| Código | Ud | Descripción | Rendimiento | Precio | Importe |
|---|---|---|---|---|---|
| D7100020245 |  | CELER DOWNLIGHT NEOPANEL LED RED CTE Ø210 18W 3000K TRIAC BL (material) | 1 | 19.5 | 19.50 |
| D%N00010100 | % | Medios auxiliares | 1 % | 19.50 | 0.20 |
| D8989898003 |  | MANO DE OBRA OFICIAL 1ª | 0.5 | 28 | 14.00 |
| D%N00020300 | % | Costes indirectos | 3 % | 33.70 | 1.01 |
|  |  | Total |  |  | 34.71 |

**U977100020246** CELER DOWNLIGHT NEOPANEL LED RED CTE Ø210 18W 4000K TRIAC BL
Precio: 34.71
Suministro e instalación de downlight Neopanel LED, marcaCELER 18W color blanco. Temperatura de color 4.000K. Flujo útil 2.050lm. Medidas Ø224x21mm, con 210mm corte. IRC>80, haz de apertura 120º e IP20.Regulación mediante TRIAC.. Incluso accesorio, pequeño material, mano de obra de instalación y pruebas.

| Código | Ud | Descripción | Rendimiento | Precio | Importe |
|---|---|---|---|---|---|
| D7100020246 |  | CELER DOWNLIGHT NEOPANEL LED RED CTE Ø210 18W 4000K TRIAC BL (material) | 1 | 19.5 | 19.50 |
| D%N00010100 | % | Medios auxiliares | 1 % | 19.50 | 0.20 |
| D8989898003 |  | MANO DE OBRA OFICIAL 1ª | 0.5 | 28 | 14.00 |
| D%N00020300 | % | Costes indirectos | 3 % | 33.70 | 1.01 |
|  |  | Total |  |  | 34.71 |

**U977100020247** CELER DOWNLIGHT NEOPANEL LED RED CTE Ø210 18W 5500K TRIAC BL
Precio: 34.71
Suministro e instalación de downlight Neopanel LED, marcaCELER 18W color blanco. Temperatura de color 5.500K. Flujo útil 2.050lm. Medidas Ø224x21mm, con 210mm corte. IRC>80, haz de apertura 120º e IP20. Regulación mediante TRIAC.. Incluso accesorio, pequeño material, mano de obra de instalación y pruebas.

| Código | Ud | Descripción | Rendimiento | Precio | Importe |
|---|---|---|---|---|---|
| D7100020247 |  | CELER DOWNLIGHT NEOPANEL LED RED CTE Ø210 18W 5500K TRIAC BL (material) | 1 | 19.5 | 19.50 |
| D%N00010100 | % | Medios auxiliares | 1 % | 19.50 | 0.20 |
| D8989898003 |  | MANO DE OBRA OFICIAL 1ª | 0.5 | 28 | 14.00 |
| D%N00020300 | % | Costes indirectos | 3 % | 33.70 | 1.01 |
|  |  | Total |  |  | 34.71 |

**U977100020201** CELER DOWNLIGHT SWING RECTANGULAR LED BASCUL 35W 3000K DIM
Precio: 75.28
Suministro e instalación de downlight LED Swing Rectangular marca Celer 35W color blanco. Regulable TRIAC y orientable. Temperatura de color 3.000K (blanco cálido), Flujo útil 2.700lm. Medidas de corte 230*130mm y 116.5mm de altura. IRC>80, Ángulo 100º e IP20.. Incluso accesorio, pequeño material, mano de obra de instalación y pruebas.

| Código | Ud | Descripción | Rendimiento | Precio | Importe |
|---|---|---|---|---|---|
| D7100020201 |  | CELER DOWNLIGHT SWING RECTANGULAR LED BASCUL 35W 3000K DIM (material) | 1 | 58.5 | 58.50 |
| DECO977100020201 |  | ECOTASA - CELER DOWNLIGHT SWING RECTANGULAR LED BASCUL 35W 3 (material) | 1 | 0 | 0.00 |
| D%N00010100 | % | Medios auxiliares | 1 % | 58.50 | 0.59 |
| D8989898003 |  | MANO DE OBRA OFICIAL 1ª | 0.5 | 28 | 14.00 |
| D%N00020300 | % | Costes indirectos | 3 % | 73.09 | 2.19 |
|  |  | Total |  |  | 75.28 |

**U977100020202** CELER DOWNLIGHT SWING RECTANGULAR LED BASCUL 35W 4000K DIM
Precio: 75.28
Suministro e instalación de downlight LED Swing Rectangular marca Celer 35W color blanco. Regulable TRIAC y orientable. Temperatura de color 4.000K (blanco neutro), Flujo útil 2.900lm. Medidas de corte 230*130mm y 116.5mm de altura. IRC>80, Ángulo 100º e IP20.. Incluso accesorio, pequeño material, mano de obra de instalación y pruebas.

| Código | Ud | Descripción | Rendimiento | Precio | Importe |
|---|---|---|---|---|---|
| D7100020202 |  | CELER DOWNLIGHT SWING RECTANGULAR LED BASCUL 35W 4000K DIM (material) | 1 | 58.5 | 58.50 |
| DECO977100020202 |  | ECOTASA - CELER DOWNLIGHT SWING RECTANGULAR LED BASCUL 35W 4 (material) | 1 | 0 | 0.00 |
| D%N00010100 | % | Medios auxiliares | 1 % | 58.50 | 0.59 |
| D8989898003 |  | MANO DE OBRA OFICIAL 1ª | 0.5 | 28 | 14.00 |
| D%N00020300 | % | Costes indirectos | 3 % | 73.09 | 2.19 |
|  |  | Total |  |  | 75.28 |

**U977100020205** CELER DOWNLIGHT SWING REDONDO LED 40W 3000K
Precio: 75.28
Suministro e instalación de downlight LED Swing Redondo, orientable y extraíble, marca Celer, de 40W y temperatura de color 3.000K (blanco cálido), Flujo útil 3.400m. Medidas Ø165mm corte. IRC>90, Ángulo 40º e IP40. Color blanco.. Incluso accesorio, pequeño material, mano de obra de instalación y pruebas.

| Código | Ud | Descripción | Rendimiento | Precio | Importe |
|---|---|---|---|---|---|
| D7100020205 |  | CELER DOWNLIGHT SWING REDONDO LED 39W 3000K (material) | 1 | 58.5 | 58.50 |
| DECO977100020205 |  | ECOTASA - CELER DOWNLIGHT SWING REDONDO LED 39W 3000K (material) | 1 | 0 | 0.00 |
| D%N00010100 | % | Medios auxiliares | 1 % | 58.50 | 0.59 |
| D8989898003 |  | MANO DE OBRA OFICIAL 1ª | 0.5 | 28 | 14.00 |
| D%N00020300 | % | Costes indirectos | 3 % | 73.09 | 2.19 |
|  |  | Total |  |  | 75.28 |

**U977100020206** CELER DOWNLIGHT SWING REDONDO LED 40W 4000K
Precio: 75.28
Suministro e instalación de downlight LED Swing Redondo, orientable y extraíble, marca Celer, de 40W y temperatura de color 4.000K (blanco neutro), Flujo útil 3.500lm. Medidas Ø165mm corte. IRC>90, Ángulo 40º e IP40. Color blanco.. Incluso accesorio, pequeño material, mano de obra de instalación y pruebas.

| Código | Ud | Descripción | Rendimiento | Precio | Importe |
|---|---|---|---|---|---|
| D7100020206 |  | CELER DOWNLIGHT SWING REDONDO LED 39W 4000K (material) | 1 | 58.5 | 58.50 |
| DECO977100020206 |  | ECOTASA - CELER DOWNLIGHT SWING REDONDO LED 39W 4000K (material) | 1 | 0 | 0.00 |
| D%N00010100 | % | Medios auxiliares | 1 % | 58.50 | 0.59 |
| D8989898003 |  | MANO DE OBRA OFICIAL 1ª | 0.5 | 28 | 14.00 |
| D%N00020300 | % | Costes indirectos | 3 % | 73.09 | 2.19 |
|  |  | Total |  |  | 75.28 |

**U977100020280** CELER DOWNLIGHT TEKNIK DALI 2 Ø125 15W 3000K CRI90 BL
Precio: 69.2
Suministro e instalación de downlight LED TEKNIK marca CELER. Potencia 15W. Temperatura de color 3.000 K. IRC>90 y UGR 19. Haz de apertura 60º. Flujo útil 1.080lm. Con accesorio incluido UGR 16. Fabricado en aluminio con acabado en blanco. Medidas: Ø135x95mm. Diámetro de corte: Ø125mm.PF>0,9, IP65 con driver regulable DALI.. Incluso accesorio, pequeño material, mano de obra de instalación y pruebas.

| Código | Ud | Descripción | Rendimiento | Precio | Importe |
|---|---|---|---|---|---|
| D7100020280 |  | CELER DOWNLIGHT TEKNIK DALI 2 Ø125 15W 3000K CRI90 BL (material) | 1 | 52.65 | 52.65 |
| DECO977100020280 |  | ECOTASA - CELER DOWNLIGHT TEKNIK DALI 2 Ø125 15W 3000K CRI90 (material) | 1 | 0 | 0.00 |
| D%N00010100 | % | Medios auxiliares | 1 % | 52.65 | 0.53 |
| D8989898003 |  | MANO DE OBRA OFICIAL 1ª | 0.5 | 28 | 14.00 |
| D%N00020300 | % | Costes indirectos | 3 % | 67.18 | 2.02 |
|  |  | Total |  |  | 69.2 |

**U977100020281** CELER DOWNLIGHT TEKNIK DALI 2 Ø125 15W 4000K CRI90 BL
Precio: 69.2
Suministro e instalación de downlight LED TEKNIK marca CELER. Potencia 15W. Temperatura de color 4.000 K. IRC>90 y UGR 19. Haz de apertura 60º. Flujo útil 1.200lm. Con accesorio incluido UGR 16. Fabricado en aluminio con acabado en blanco. Medidas: Ø135x95mm. Diámetro de corte: Ø125mm.PF>0,9, IP65 con driver regulable DALI.. Incluso accesorio, pequeño material, mano de obra de instalación y pruebas.

| Código | Ud | Descripción | Rendimiento | Precio | Importe |
|---|---|---|---|---|---|
| D7100020281 |  | CELER DOWNLIGHT TEKNIK DALI 2 Ø125 15W 4000K CRI90 BL (material) | 1 | 52.65 | 52.65 |
| DECO977100020281 |  | ECOTASA - CELER DOWNLIGHT TEKNIK DALI 2 Ø125 15W 4000K CRI90 (material) | 1 | 0 | 0.00 |
| D%N00010100 | % | Medios auxiliares | 1 % | 52.65 | 0.53 |
| D8989898003 |  | MANO DE OBRA OFICIAL 1ª | 0.5 | 28 | 14.00 |
| D%N00020300 | % | Costes indirectos | 3 % | 67.18 | 2.02 |
|  |  | Total |  |  | 69.2 |

**U977100020282** CELER DOWNLIGHT TEKNIK DALI 2 Ø150 23W 3000K CRI90 BL
Precio: 81.36
Suministro e instalación de downlight LED TEKNIK marca CELER. Potencia 23W. Temperatura de color 3.000 K. IRC>90 y UGR 19. Haz de apertura 60º. Flujo útil 2.250lm. Fabricado en aluminio con acabado en blanco. Medidas: Ø160x109mm. Diámetro de corte: Ø150mm.PF>0,9, IP65 con driver regulable DALI.. Incluso accesorio, pequeño material, mano de obra de instalación y pruebas.

| Código | Ud | Descripción | Rendimiento | Precio | Importe |
|---|---|---|---|---|---|
| D7100020282 |  | CELER DOWNLIGHT TEKNIK DALI 2 Ø150 23W 3000K CRI90 BL (material) | 1 | 64.35 | 64.35 |
| DECO977100020282 |  | ECOTASA - CELER DOWNLIGHT TEKNIK DALI 2 Ø150 23W 3000K CRI90 (material) | 1 | 0 | 0.00 |
| D%N00010100 | % | Medios auxiliares | 1 % | 64.35 | 0.64 |
| D8989898003 |  | MANO DE OBRA OFICIAL 1ª | 0.5 | 28 | 14.00 |
| D%N00020300 | % | Costes indirectos | 3 % | 78.99 | 2.37 |
|  |  | Total |  |  | 81.36 |

**U977100020283** CELER DOWNLIGHT TEKNIK DALI 2 Ø150 23W 4000K CRI90 BL
Precio: 81.36
Suministro e instalación de downlight LED TEKNIK marca CELER. Potencia 23W. Temperatura de color 4.000 K. IRC>90 y UGR 19. Haz de apertura 60º. Flujo útil 2.500lm. Con accesorio incluido UGR 16. Fabricado en aluminio con acabado en blanco. Medidas: Ø160x109mm. Diámetro de corte: Ø150mm.PF>0,9, IP65 con driver regulable DALI.. Incluso accesorio, pequeño material, mano de obra de instalación y pruebas.

| Código | Ud | Descripción | Rendimiento | Precio | Importe |
|---|---|---|---|---|---|
| D7100020283 |  | CELER DOWNLIGHT TEKNIK DALI 2 Ø150 23W 4000K CRI90 BL (material) | 1 | 64.35 | 64.35 |
| DECO977100020283 |  | ECOTASA - CELER DOWNLIGHT TEKNIK DALI 2 Ø150 23W 4000K CRI90 (material) | 1 | 0 | 0.00 |
| D%N00010100 | % | Medios auxiliares | 1 % | 64.35 | 0.64 |
| D8989898003 |  | MANO DE OBRA OFICIAL 1ª | 0.5 | 28 | 14.00 |
| D%N00020300 | % | Costes indirectos | 3 % | 78.99 | 2.37 |
|  |  | Total |  |  | 81.36 |

**U977100020284** CELER DOWNLIGHT TEKNIK DALI 2 Ø175 33W 3000K CRI90 BL
Precio: 91.51
Suministro e instalación de downlight LED TEKNIK marca CELER. Potencia 33W. Temperatura de color 3.000 K. IRC>90 y UGR 19. Haz de apertura 60º. Flujo útil 3.240lm. Fabricado en aluminio con acabado en blanco. Medidas: Ø186x121mm. Diámetro de corte: Ø175mm.PF>0,9, IP65 con driver regulable DALI.. Incluso accesorio, pequeño material, mano de obra de instalación y pruebas.

| Código | Ud | Descripción | Rendimiento | Precio | Importe |
|---|---|---|---|---|---|
| D7100020284 |  | CELER DOWNLIGHT TEKNIK DALI 2 Ø175 33W 3000K CRI90 BL (material) | 1 | 74.1 | 74.10 |
| DECO977100020284 |  | ECOTASA - CELER DOWNLIGHT TEKNIK DALI 2 Ø175 33W 3000K CRI90 (material) | 1 | 0 | 0.00 |
| D%N00010100 | % | Medios auxiliares | 1 % | 74.10 | 0.74 |
| D8989898003 |  | MANO DE OBRA OFICIAL 1ª | 0.5 | 28 | 14.00 |
| D%N00020300 | % | Costes indirectos | 3 % | 88.84 | 2.67 |
|  |  | Total |  |  | 91.51 |

**U977100020285** CELER DOWNLIGHT TEKNIK DALI 2 Ø175 33W 4000K CRI90 BL
Precio: 91.51
Suministro e instalación de downlight LED TEKNIK marca CELER. Potencia 33W. Temperatura de color 4.000 K. IRC>90 y UGR 19. Haz de apertura 60º. Flujo útil 3.600lm. Con accesorio incluido UGR 16. Fabricado en aluminio con acabado en blanco. Medidas: Ø186x121mm. Diámetro de corte: Ø175mm.PF>0,9, IP65 con driver regulable DALI.. Incluso accesorio, pequeño material, mano de obra de instalación y pruebas.

| Código | Ud | Descripción | Rendimiento | Precio | Importe |
|---|---|---|---|---|---|
| D7100020285 |  | CELER DOWNLIGHT TEKNIK DALI 2 Ø175 33W 4000K CRI90 BL (material) | 1 | 74.1 | 74.10 |
| DECO977100020285 |  | ECOTASA - CELER DOWNLIGHT TEKNIK DALI 2 Ø175 33W 4000K CRI90 (material) | 1 | 0 | 0.00 |
| D%N00010100 | % | Medios auxiliares | 1 % | 74.10 | 0.74 |
| D8989898003 |  | MANO DE OBRA OFICIAL 1ª | 0.5 | 28 | 14.00 |
| D%N00020300 | % | Costes indirectos | 3 % | 88.84 | 2.67 |
|  |  | Total |  |  | 91.51 |

**U977100020320** CELER DOWNLIGHT LED SUPERFICIE 6W 3000K IRC80 BLANCO C2
Precio: 23.03
Suministro e instalación de downlight superficie Slim C2 LED, marca Celer 6W color blanco. Temperatura de color 3.000K (blanco cálido), Flujo útil 400lm. Medidas Ø140mm y 15mm de altura. IRC>80, Ángulo 120 e IP20. Incluye equipo de alimentación.. Incluso accesorio, pequeño material, mano de obra de instalación y pruebas.

| Código | Ud | Descripción | Rendimiento | Precio | Importe |
|---|---|---|---|---|---|
| D7100020320 |  | CELER DOWNLIGHT LED SUPERFICIE 6W 3000K IRC80 BLANCO C2 (material) | 1 | 8.282 | 8.28 |
| DECO977100020320 |  | ECOTASA - CELER DOWNLIGHT LED SUPERFICIE 6W 3000K IRC80 BLAN (material) | 1 | 0 | 0.00 |
| D%N00010100 | % | Medios auxiliares | 1 % | 8.28 | 0.08 |
| D8989898003 |  | MANO DE OBRA OFICIAL 1ª | 0.5 | 28 | 14.00 |
| D%N00020300 | % | Costes indirectos | 3 % | 22.36 | 0.67 |
|  |  | Total |  |  | 23.03 |

**U977100020321** CELER DOWNLIGHT LED SUPERFICIE 6W 4000K IRC80 BLANCO C2
Precio: 23.03
Suministro e instalación de downlight superficie Slim C2 LED, marca Celer 6W color blanco. Temperatura de color 4.000K (blanco neutro), Flujo útil 450lm. Medidas Ø140mm y 15mm de altura. IRC>80, Ángulo 120 e IP20. Incluye equipo de alimentación.. Incluso accesorio, pequeño material, mano de obra de instalación y pruebas.

| Código | Ud | Descripción | Rendimiento | Precio | Importe |
|---|---|---|---|---|---|
| D7100020321 |  | CELER DOWNLIGHT LED SUPERFICIE 6W 4000K IRC80 BLANCO C2 (material) | 1 | 8.282 | 8.28 |
| DECO977100020321 |  | ECOTASA - CELER DOWNLIGHT LED SUPERFICIE 6W 4000K IRC80 BLAN (material) | 1 | 0 | 0.00 |
| D%N00010100 | % | Medios auxiliares | 1 % | 8.28 | 0.08 |
| D8989898003 |  | MANO DE OBRA OFICIAL 1ª | 0.5 | 28 | 14.00 |
| D%N00020300 | % | Costes indirectos | 3 % | 22.36 | 0.67 |
|  |  | Total |  |  | 23.03 |

**U977100020322** CELER DOWNLIGHT LED SUPERFICIE 6W 5500K IRC80 BLANCO C2
Precio: 23.03
Suministro e instalación de downlight superficie Slim C2 LED, marca Celer 6W color blanco. Temperatura de color 5.500K (blanco frío), Flujo útil 480lm. Medidas Ø140mm y 15mm de altura. IRC>80, Ángulo 120 e IP20. Incluye equipo de alimentación.. Incluso accesorio, pequeño material, mano de obra de instalación y pruebas.

| Código | Ud | Descripción | Rendimiento | Precio | Importe |
|---|---|---|---|---|---|
| D7100020322 |  | CELER DOWNLIGHT LED SUPERFICIE 6W 5500K IRC80 BLANCO C2 (material) | 1 | 8.282 | 8.28 |
| DECO977100020322 |  | ECOTASA - CELER DOWNLIGHT LED SUPERFICIE 6W 5500K IRC80 BLAN (material) | 1 | 0 | 0.00 |
| D%N00010100 | % | Medios auxiliares | 1 % | 8.28 | 0.08 |
| D8989898003 |  | MANO DE OBRA OFICIAL 1ª | 0.5 | 28 | 14.00 |
| D%N00020300 | % | Costes indirectos | 3 % | 22.36 | 0.67 |
|  |  | Total |  |  | 23.03 |

**U977100020323** CELER DOWNLIGHT LED SUPERFICIE 12W 3000K IRC80 BLANCO C2
Precio: 25.21
Suministro e instalación de Downlight superficie Slim C2LED, marca Celer 12W color blanco. Temperatura de color 3.000K (blanco cálido), Flujo útil 1000lm. Medidas Ø165mm y 15mm de altura. IRC>80, Ángulo 120 e IP20. Incluye equipo de alimentación.. Incluso accesorio, pequeño material, mano de obra de instalación y pruebas.

| Código | Ud | Descripción | Rendimiento | Precio | Importe |
|---|---|---|---|---|---|
| D7100020323 |  | CELER DOWNLIGHT LED SUPERFICIE 12W 3000K IRC80 BLANCO C2 (material) | 1 | 10.375 | 10.38 |
| DECO977100020323 |  | ECOTASA - CELER DOWNLIGHT LED SUPERFICIE 12W 3000K IRC80 BLA (material) | 1 | 0 | 0.00 |
| D%N00010100 | % | Medios auxiliares | 1 % | 10.38 | 0.10 |
| D8989898003 |  | MANO DE OBRA OFICIAL 1ª | 0.5 | 28 | 14.00 |
| D%N00020300 | % | Costes indirectos | 3 % | 24.48 | 0.73 |
|  |  | Total |  |  | 25.21 |

**U977100020324** CELER DOWNLIGHT LED SUPERFICIE 12W 4000K IRC80 BLANCO C2
Precio: 25.21
Suministro e instalación de downlight superficie Slim C2 LED, marca Celer 12W color blanco. Temperatura de color 4.000K (blanco neutro), Flujo útil 1050lm. Medidas Ø165mm y 15mm de altura. IRC>80, Ángulo 120 e IP20. Incluye equipo de alimentación.. Incluso accesorio, pequeño material, mano de obra de instalación y pruebas.

| Código | Ud | Descripción | Rendimiento | Precio | Importe |
|---|---|---|---|---|---|
| D7100020324 |  | CELER DOWNLIGHT LED SUPERFICIE 12W 4000K IRC80 BLANCO C2 (material) | 1 | 10.375 | 10.38 |
| DECO977100020324 |  | ECOTASA - CELER DOWNLIGHT LED SUPERFICIE 12W 4000K IRC80 BLA (material) | 1 | 0 | 0.00 |
| D%N00010100 | % | Medios auxiliares | 1 % | 10.38 | 0.10 |
| D8989898003 |  | MANO DE OBRA OFICIAL 1ª | 0.5 | 28 | 14.00 |
| D%N00020300 | % | Costes indirectos | 3 % | 24.48 | 0.73 |
|  |  | Total |  |  | 25.21 |

**U977100020325** CELER DOWNLIGHT LED SUPERFICIE 12W 5500K IRC80 BLANCO C2
Precio: 25.21
Suministro e instalación de downlight superficie Slim C2 LED, marca Celer 12W color blanco. Temperatura de color 5.500K (blanco frío), Flujo útil 1100lm. Medidas Ø165mm y 15mm de altura. IRC>80, Ángulo 120 e IP20. Incluye equipo de alimentación.. Incluso accesorio, pequeño material, mano de obra de instalación y pruebas.

| Código | Ud | Descripción | Rendimiento | Precio | Importe |
|---|---|---|---|---|---|
| D7100020325 |  | CELER DOWNLIGHT LED SUPERFICIE 12W 5500K IRC80 BLANCO C2 (material) | 1 | 10.375 | 10.38 |
| DECO977100020325 |  | ECOTASA - CELER DOWNLIGHT LED SUPERFICIE 12W 5500K IRC80 BLA (material) | 1 | 0 | 0.00 |
| D%N00010100 | % | Medios auxiliares | 1 % | 10.38 | 0.10 |
| D8989898003 |  | MANO DE OBRA OFICIAL 1ª | 0.5 | 28 | 14.00 |
| D%N00020300 | % | Costes indirectos | 3 % | 24.48 | 0.73 |
|  |  | Total |  |  | 25.21 |

**U977100020326** CELER DOWNLIGHT LED SUPERFICIE 18W 3000K IRC80 BLANCO C2
Precio: 30.22
Suministro e instalación de downlight superficie Slim C2 LED, marca Celer 18W color blanco. Temperatura de color 3.000K (blanco cálido), Flujo útil 1550lm. Medidas Ø217mm y 15mm de altura. IRC>80, Ángulo 120 e IP20. Incluye equipo de alimentación.. Incluso accesorio, pequeño material, mano de obra de instalación y pruebas.

| Código | Ud | Descripción | Rendimiento | Precio | Importe |
|---|---|---|---|---|---|
| D7100020326 |  | CELER DOWNLIGHT LED SUPERFICIE 18W 3000K IRC80 BLANCO C2 (material) | 1 | 15.189 | 15.19 |
| DECO977100020326 |  | ECOTASA - CELER DOWNLIGHT LED SUPERFICIE 18W 3000K IRC80 BLA (material) | 1 | 0 | 0.00 |
| D%N00010100 | % | Medios auxiliares | 1 % | 15.19 | 0.15 |
| D8989898003 |  | MANO DE OBRA OFICIAL 1ª | 0.5 | 28 | 14.00 |
| D%N00020300 | % | Costes indirectos | 3 % | 29.34 | 0.88 |
|  |  | Total |  |  | 30.22 |

**U977100020327** CELER DOWNLIGHT LED SUPERFICIE 18W 4000K IRC80 BLANCO C2
Precio: 30.22
Suministro e instalación de downlight superficie Slim C2 LED, marca Celer 18W color blanco. Temperatura de color 4.000K (blanco neutro), Flujo útil 1650lm. Medidas Ø217mm y 15mm de altura. IRC>80, Ángulo 120 e IP20. Incluye equipo de alimentación.. Incluso accesorio, pequeño material, mano de obra de instalación y pruebas.

| Código | Ud | Descripción | Rendimiento | Precio | Importe |
|---|---|---|---|---|---|
| D7100020327 |  | CELER DOWNLIGHT LED SUPERFICIE 18W 4000K IRC80 BLANCO C2 (material) | 1 | 15.189 | 15.19 |
| DECO977100020327 |  | ECOTASA - CELER DOWNLIGHT LED SUPERFICIE 18W 4000K IRC80 BLA (material) | 1 | 0 | 0.00 |
| D%N00010100 | % | Medios auxiliares | 1 % | 15.19 | 0.15 |
| D8989898003 |  | MANO DE OBRA OFICIAL 1ª | 0.5 | 28 | 14.00 |
| D%N00020300 | % | Costes indirectos | 3 % | 29.34 | 0.88 |
|  |  | Total |  |  | 30.22 |

**U977100020328** CELER DOWNLIGHT LED SUPERFICIE 18W 5500K IRC80 BLANCO C2
Precio: 30.22
Suministro e instalación de downlight superficie Slim C2 LED, marca Celer 18W color blanco. Temperatura de color 5.500K (blanco frío), Flujo útil 1700lm. Medidas Ø217mm y 15mm de altura. IRC>80, Ángulo 120 e IP20. Incluye equipo de alimentación.. Incluso accesorio, pequeño material, mano de obra de instalación y pruebas.

| Código | Ud | Descripción | Rendimiento | Precio | Importe |
|---|---|---|---|---|---|
| D7100020328 |  | CELER DOWNLIGHT LED SUPERFICIE 18W 5500K IRC80 BLANCO C2 (material) | 1 | 15.189 | 15.19 |
| DECO977100020328 |  | ECOTASA - CELER DOWNLIGHT LED SUPERFICIE 18W 5500K IRC80 BLA (material) | 1 | 0 | 0.00 |
| D%N00010100 | % | Medios auxiliares | 1 % | 15.19 | 0.15 |
| D8989898003 |  | MANO DE OBRA OFICIAL 1ª | 0.5 | 28 | 14.00 |
| D%N00020300 | % | Costes indirectos | 3 % | 29.34 | 0.88 |
|  |  | Total |  |  | 30.22 |

**U977100020329** CELER DOWNLIGHT LED SUPERFICIE 24W 3000K IRC80 BLANCO C2
Precio: 33.93
Suministro e instalación de downlight superficie Slim C2 LED, marca Celer 24W color blanco. Temperatura de color 3.000K (blanco cálido), Flujo útil 2100lm. Medidas Ø292mm y 15mm de altura. IRC>80, Ángulo 120 e IP20. Incluye equipo de alimentación.. Incluso accesorio, pequeño material, mano de obra de instalación y pruebas.

| Código | Ud | Descripción | Rendimiento | Precio | Importe |
|---|---|---|---|---|---|
| D7100020329 |  | CELER DOWNLIGHT LED SUPERFICIE 24W 3000K IRC80 BLANCO C2 (material) | 1 | 18.747 | 18.75 |
| DECO977100020329 |  | ECOTASA - CELER DOWNLIGHT LED SUPERFICIE 24W 3000K IRC80 BLA (material) | 1 | 0 | 0.00 |
| D%N00010100 | % | Medios auxiliares | 1 % | 18.75 | 0.19 |
| D8989898003 |  | MANO DE OBRA OFICIAL 1ª | 0.5 | 28 | 14.00 |
| D%N00020300 | % | Costes indirectos | 3 % | 32.94 | 0.99 |
|  |  | Total |  |  | 33.93 |

**U977100020330** CELER DOWNLIGHT LED SUPERFICIE 24W 4000K IRC80 BLANCO C2
Precio: 33.93
Suministro e instalación de downlight superficie Slim C2 LED, marca Celer 24W color blanco. Temperatura de color 4.000K (blanco neutro), Flujo útil 2200lm. Medidas Ø292mm y 15mm de altura. IRC>80, Ángulo 120 e IP20. Incluye equipo de alimentación.. Incluso accesorio, pequeño material, mano de obra de instalación y pruebas.

| Código | Ud | Descripción | Rendimiento | Precio | Importe |
|---|---|---|---|---|---|
| D7100020330 |  | CELER DOWNLIGHT LED SUPERFICIE 24W 4000K IRC80 BLANCO C2 (material) | 1 | 18.747 | 18.75 |
| DECO977100020330 |  | ECOTASA - CELER DOWNLIGHT LED SUPERFICIE 24W 4000K IRC80 BLA (material) | 1 | 0 | 0.00 |
| D%N00010100 | % | Medios auxiliares | 1 % | 18.75 | 0.19 |
| D8989898003 |  | MANO DE OBRA OFICIAL 1ª | 0.5 | 28 | 14.00 |
| D%N00020300 | % | Costes indirectos | 3 % | 32.94 | 0.99 |
|  |  | Total |  |  | 33.93 |

**U977100020331** CELER DOWNLIGHT LED SUPERFICIE 24W 5500K IRC80 BLANCO C2
Precio: 33.93
Suministro e instalación de downlight superficie Slim C2 LED, marca Celer 24W color blanco. Temperatura de color 5.500K (blanco frío), Flujo útil 2250lm. Medidas Ø292mm y 15mm de altura. IRC>80, Ángulo 120 e IP20. Incluye equipo de alimentación.. Incluso accesorio, pequeño material, mano de obra de instalación y pruebas.

| Código | Ud | Descripción | Rendimiento | Precio | Importe |
|---|---|---|---|---|---|
| D7100020331 |  | CELER DOWNLIGHT LED SUPERFICIE 24W 5500K IRC80 BLANCO C2 (material) | 1 | 18.747 | 18.75 |
| DECO977100020331 |  | ECOTASA - CELER DOWNLIGHT LED SUPERFICIE 24W 5500K IRC80 BLA (material) | 1 | 0 | 0.00 |
| D%N00010100 | % | Medios auxiliares | 1 % | 18.75 | 0.19 |
| D8989898003 |  | MANO DE OBRA OFICIAL 1ª | 0.5 | 28 | 14.00 |
| D%N00020300 | % | Costes indirectos | 3 % | 32.94 | 0.99 |
|  |  | Total |  |  | 33.93 |

**U977100020480** CELER DOWNLIGHT SPK UGR<19 LED 14W 3000K 1900LM C2
Precio: 41.47
Suministro e instalación de downlight marca CELER SPK UGRde 14 W de potencia, alimentación 220/240 VAC, regulable DALI2, clase II, flujo útil 1900 lm, temperatura de color 3000K , IRC >80 , UGR <19 , haz de apertura 60 º , dimensiones ø174x87 mm , IP20, IK06 , vida útil 50000h, temperatura de funcionamiento de -20 a +40 ºC , color blanco.. Incluso accesorio, pequeño material, mano de obra de instalación y pruebas.

| Código | Ud | Descripción | Rendimiento | Precio | Importe |
|---|---|---|---|---|---|
| D7100020480 |  | CELER DOWNLIGHT SPK UGR<19 LED 14W 3000K 1900LM C2 (material) | 1 | 26 | 26.00 |
| DECO977100020480 |  | ECOTASA - CELER DOWNLIGHT SPK UGR<19 LED 14W 3000K 1900LM C2 (material) | 1 | 0 | 0.00 |
| D%N00010100 | % | Medios auxiliares | 1 % | 26.00 | 0.26 |
| D8989898003 |  | MANO DE OBRA OFICIAL 1ª | 0.5 | 28 | 14.00 |
| D%N00020300 | % | Costes indirectos | 3 % | 40.26 | 1.21 |
|  |  | Total |  |  | 41.47 |

**U977100020481** CELER DOWNLIGHT SPK UGR<19 LED 14W 4000K 2000LM C2
Precio: 41.47
Suministro e instalación de downlight marca CELER SPK UGRde 14 W de potencia, alimentación 220/240 VAC, no regulable, clase II, flujo útil 2000 lm, temperatura de color 4000K , IRC >80 , UGR <19 , haz de apertura 60 º , dimensiones ø174x87 mm , IP20, IK06 , vida útil 50000h, temperatura de funcionamiento de -20 a +40 ºC , color blanco.. Incluso accesorio, pequeño material, mano de obra de instalación y pruebas.

| Código | Ud | Descripción | Rendimiento | Precio | Importe |
|---|---|---|---|---|---|
| D7100020481 |  | CELER DOWNLIGHT SPK UGR<19 LED 14W 4000K 2000LM C2 (material) | 1 | 26 | 26.00 |
| DECO977100020481 |  | ECOTASA - CELER DOWNLIGHT SPK UGR<19 LED 14W 4000K 2000LM C2 (material) | 1 | 0 | 0.00 |
| D%N00010100 | % | Medios auxiliares | 1 % | 26.00 | 0.26 |
| D8989898003 |  | MANO DE OBRA OFICIAL 1ª | 0.5 | 28 | 14.00 |
| D%N00020300 | % | Costes indirectos | 3 % | 40.26 | 1.21 |
|  |  | Total |  |  | 41.47 |

**U977100020482** CELER DOWNLIGHT SPK UGR<19 LED 22W 3000K 2900LM C2
Precio: 56.34
Suministro e instalación de downlight marca CELER SPK UGRde 22 W de potencia, alimentación 220/240 VAC, no regulable, clase II, flujo útil 2900 lm, temperatura de color 3000K , IRC >80 , UGR <19 , haz de apertura 60 º , dimensiones ø232x111 mm , IP20, IK06 , vida útil 50000h, temperatura de funcionamiento de -20 a +40 ºC , color blanco.. Incluso accesorio, pequeño material, mano de obra de instalación y pruebas.

| Código | Ud | Descripción | Rendimiento | Precio | Importe |
|---|---|---|---|---|---|
| D7100020482 |  | CELER DOWNLIGHT SPK UGR<19 LED 22W 3000K 2900LM C2 (material) | 1 | 40.3 | 40.30 |
| DECO977100020482 |  | ECOTASA - CELER DOWNLIGHT SPK UGR<19 LED 22W 3000K 2900LM C2 (material) | 1 | 0 | 0.00 |
| D%N00010100 | % | Medios auxiliares | 1 % | 40.30 | 0.40 |
| D8989898003 |  | MANO DE OBRA OFICIAL 1ª | 0.5 | 28 | 14.00 |
| D%N00020300 | % | Costes indirectos | 3 % | 54.70 | 1.64 |
|  |  | Total |  |  | 56.34 |

**U977100020483** CELER DOWNLIGHT SPK UGR<19 LED 22W 4000K 3000LM C2
Precio: 56.34
Suministro e instalación de downlight marca CELER SPK UGRde 22 W de potencia, alimentación 220/240 VAC, no regulable, clase II, flujo útil 3000 lm, temperatura de color 4000K , IRC >80 , UGR <19 , haz de apertura 60 º , dimensiones ø232x111 mm , IP20, IK06 , vida útil 50000h, temperatura de funcionamiento de -20 a +40 ºC , color blanco.. Incluso accesorio, pequeño material, mano de obra de instalación y pruebas.

| Código | Ud | Descripción | Rendimiento | Precio | Importe |
|---|---|---|---|---|---|
| D7100020483 |  | CELER DOWNLIGHT SPK UGR<19 LED 22W 4000K 3000LM C2 (material) | 1 | 40.3 | 40.30 |
| DECO977100020483 |  | ECOTASA - CELER DOWNLIGHT SPK UGR<19 LED 22W 4000K 3000LM C2 (material) | 1 | 0 | 0.00 |
| D%N00010100 | % | Medios auxiliares | 1 % | 40.30 | 0.40 |
| D8989898003 |  | MANO DE OBRA OFICIAL 1ª | 0.5 | 28 | 14.00 |
| D%N00020300 | % | Costes indirectos | 3 % | 54.70 | 1.64 |
|  |  | Total |  |  | 56.34 |

**U977100020484** CELER DOWNLIGHT SPK UGR<19 LED 22W 3000K DALI 2 2900LM C2
Precio: 72.87
Suministro e instalación de downlight marca CELER SPK UGRde 22 W de potencia, alimentación 220/240 VAC, regulable DALI2, clase II, flujo útil 2900 lm, temperatura de color 3000K , IRC >80 , UGR <19 , haz de apertura 60 º , dimensiones ø232x111 mm , IP20, IK06 , vida útil 50000h, temperatura de funcionamiento de -20 a +40 ºC , color blanco.. Incluso accesorio, pequeño material, mano de obra de instalación y pruebas.

| Código | Ud | Descripción | Rendimiento | Precio | Importe |
|---|---|---|---|---|---|
| D7100020484 |  | CELER DOWNLIGHT SPK UGR<19 LED 22W 3000K DALI 2 2900LM C2 (material) | 1 | 56.193 | 56.19 |
| DECO977100020484 |  | ECOTASA - CELER DOWNLIGHT SPK UGR<19 LED 22W 3000K DALI 2 29 (material) | 1 | 0 | 0.00 |
| D%N00010100 | % | Medios auxiliares | 1 % | 56.19 | 0.56 |
| D8989898003 |  | MANO DE OBRA OFICIAL 1ª | 0.5 | 28 | 14.00 |
| D%N00020300 | % | Costes indirectos | 3 % | 70.75 | 2.12 |
|  |  | Total |  |  | 72.87 |

**U977100020485** CELER DOWNLIGHT SPK UGR<19 LED 22W 4000K DALI 2 3000LM C2
Precio: 72.87
Suministro e instalación de downlight marca CELER SPK UGRde 22 W de potencia, alimentación 220/240 VAC, regulable DALI2, clase II, flujo útil 3000 lm, temperatura de color 4000K , IRC >80 , UGR <19 , haz de apertura 60 º , dimensiones ø232x111 mm , IP20, IK06 , vida útil 50000h, temperatura de funcionamiento de -20 a +40 ºC , color blanco.. Incluso accesorio, pequeño material, mano de obra de instalación y pruebas.

| Código | Ud | Descripción | Rendimiento | Precio | Importe |
|---|---|---|---|---|---|
| D7100020485 |  | CELER DOWNLIGHT SPK UGR<19 LED 22W 4000K DALI 2 3000LM C2 (material) | 1 | 56.193 | 56.19 |
| DECO977100020485 |  | ECOTASA - CELER DOWNLIGHT SPK UGR<19 LED 22W 4000K DALI 2 30 (material) | 1 | 0 | 0.00 |
| D%N00010100 | % | Medios auxiliares | 1 % | 56.19 | 0.56 |
| D8989898003 |  | MANO DE OBRA OFICIAL 1ª | 0.5 | 28 | 14.00 |
| D%N00020300 | % | Costes indirectos | 3 % | 70.75 | 2.12 |
|  |  | Total |  |  | 72.87 |

**U977100020500** CELER DOWNLIGHT ALUS CORTE Ø125 9W 1100LM 3000K IP44 BLANCO
Precio: 36.07
Suministro e instalación de downlight marca CELER ALUS de9 W de potencia, alimentación 220/240 VAC, no regulable, clase II, flujo útil 1100 lm, temperatura de color 3000K , IRC >80 , haz de apertura 90 º , dimensiones ø134x58 mm , IP44 , vida útil 50000h, temperatura de funcionamiento de -20 a +40 ºC , color blanco.. Incluso accesorio, pequeño material, mano de obra de instalación y pruebas.

| Código | Ud | Descripción | Rendimiento | Precio | Importe |
|---|---|---|---|---|---|
| D7100020500 |  | CELER DOWNLIGHT ALUS CORTE Ø125 9W 1100LM 3000K IP44 BLANCO (material) | 1 | 20.807 | 20.81 |
| DECO977100020500 |  | ECOTASA - CELER DOWNLIGHT ALUS CORTE Ø125 9W 1100LM 3000K IP (material) | 1 | 0 | 0.00 |
| D%N00010100 | % | Medios auxiliares | 1 % | 20.81 | 0.21 |
| D8989898003 |  | MANO DE OBRA OFICIAL 1ª | 0.5 | 28 | 14.00 |
| D%N00020300 | % | Costes indirectos | 3 % | 35.02 | 1.05 |
|  |  | Total |  |  | 36.07 |

**U977100020501** CELER DOWNLIGHT ALUS CORTE Ø125 9W 1100LM 4000K IP44 BLANCO
Precio: 36.07
Suministro e instalación de downlight marca CELER ALUS de9 W de potencia, alimentación 220/240 VAC, no regulable, clase II, flujo útil 1100 lm, temperatura de color 4000K , IRC >80 , haz de apertura 90 º , dimensiones ø134x58 mm , IP44 , vida útil 50000h, temperatura de funcionamiento de -20 a +40 ºC , color blanco.. Incluso accesorio, pequeño material, mano de obra de instalación y pruebas.

| Código | Ud | Descripción | Rendimiento | Precio | Importe |
|---|---|---|---|---|---|
| D7100020501 |  | CELER DOWNLIGHT ALUS CORTE Ø125 9W 1100LM 4000K IP44 BLANCO (material) | 1 | 20.807 | 20.81 |
| DECO977100020501 |  | ECOTASA - CELER DOWNLIGHT ALUS CORTE Ø125 9W 1100LM 4000K IP (material) | 1 | 0 | 0.00 |
| D%N00010100 | % | Medios auxiliares | 1 % | 20.81 | 0.21 |
| D8989898003 |  | MANO DE OBRA OFICIAL 1ª | 0.5 | 28 | 14.00 |
| D%N00020300 | % | Costes indirectos | 3 % | 35.02 | 1.05 |
|  |  | Total |  |  | 36.07 |

**U977100020502** CELER DOWNLIGHT ALUS CORTE Ø125 9W 1100LM 5500K IP44 BLANCO
Precio: 36.07
Suministro e instalación de downlight marca CELER ALUS de9 W de potencia, alimentación 220/240 VAC, no regulable, clase II, flujo útil 1100 lm, temperatura de color 5500K , IRC >80 , haz de apertura 90 º , dimensiones ø134x58 mm , IP44 , vida útil 50000h, temperatura de funcionamiento de -20 a +40 ºC , color blanco.. Incluso accesorio, pequeño material, mano de obra de instalación y pruebas.

| Código | Ud | Descripción | Rendimiento | Precio | Importe |
|---|---|---|---|---|---|
| D7100020502 |  | CELER DOWNLIGHT ALUS CORTE Ø125 9W 1100LM 5500K IP44 BLANCO (material) | 1 | 20.807 | 20.81 |
| DECO977100020502 |  | ECOTASA - CELER DOWNLIGHT ALUS CORTE Ø125 9W 1100LM 5500K IP (material) | 1 | 0 | 0.00 |
| D%N00010100 | % | Medios auxiliares | 1 % | 20.81 | 0.21 |
| D8989898003 |  | MANO DE OBRA OFICIAL 1ª | 0.5 | 28 | 14.00 |
| D%N00020300 | % | Costes indirectos | 3 % | 35.02 | 1.05 |
|  |  | Total |  |  | 36.07 |

**U977100020503** CELER DOWNLIGHT ALUS CORTE Ø145 17W 2200LM 3000K IP44 BLANCO
Precio: 41.31
Suministro e instalación de downlight marca CELER ALUS de17 W de potencia, alimentación 220/240 VAC, no regulable, clase II, flujo útil 2200 lm, temperatura de color 3000K , IRC >80 , haz de apertura 90 º , dimensiones ø155x58 mm , IP44 , vida útil 50000h, temperatura de funcionamiento de -20 a +40 ºC , color blanco.. Incluso accesorio, pequeño material, mano de obra de instalación y pruebas.

| Código | Ud | Descripción | Rendimiento | Precio | Importe |
|---|---|---|---|---|---|
| D7100020503 |  | CELER DOWNLIGHT ALUS CORTE Ø145 17W 2200LM 3000K IP44 BLANCO (material) | 1 | 25.851 | 25.85 |
| DECO977100020503 |  | ECOTASA - CELER DOWNLIGHT ALUS CORTE Ø145 17W 2200LM 3000K I (material) | 1 | 0 | 0.00 |
| D%N00010100 | % | Medios auxiliares | 1 % | 25.85 | 0.26 |
| D8989898003 |  | MANO DE OBRA OFICIAL 1ª | 0.5 | 28 | 14.00 |
| D%N00020300 | % | Costes indirectos | 3 % | 40.11 | 1.20 |
|  |  | Total |  |  | 41.31 |

**U977100020504** CELER DOWNLIGHT ALUS CORTE Ø145 17W 2200LM 4000K IP44 BLANCO
Precio: 41.31
Suministro e instalación de downlight marca CELER ALUS de17 W de potencia, alimentación 220/240 VAC, no regulable, clase II, flujo útil 2200 lm, temperatura de color 4000K , IRC >80 , haz de apertura 90 º , dimensiones ø155x58 mm , IP44 , vida útil 50000h, temperatura de funcionamiento de -20 a +40 ºC , color blanco.. Incluso accesorio, pequeño material, mano de obra de instalación y pruebas.

| Código | Ud | Descripción | Rendimiento | Precio | Importe |
|---|---|---|---|---|---|
| D7100020504 |  | CELER DOWNLIGHT ALUS CORTE Ø145 17W 2200LM 4000K IP44 BLANCO (material) | 1 | 25.851 | 25.85 |
| DECO977100020504 |  | ECOTASA - CELER DOWNLIGHT ALUS CORTE Ø145 17W 2200LM 4000K I (material) | 1 | 0 | 0.00 |
| D%N00010100 | % | Medios auxiliares | 1 % | 25.85 | 0.26 |
| D8989898003 |  | MANO DE OBRA OFICIAL 1ª | 0.5 | 28 | 14.00 |
| D%N00020300 | % | Costes indirectos | 3 % | 40.11 | 1.20 |
|  |  | Total |  |  | 41.31 |

**U977100020505** CELER DOWNLIGHT ALUS CORTE Ø145 17W 2200LM 5500K IP44 BLANCO
Precio: 41.31
Suministro e instalación de downlight marca CELER ALUS de17 W de potencia, alimentación 220/240 VAC, no regulable, clase II, flujo útil 2200 lm, temperatura de color 5500K , IRC >80 , haz de apertura 90 º , dimensiones ø155x58 mm , IP44 , vida útil 50000h, temperatura de funcionamiento de -20 a +40 ºC , color blanco.. Incluso accesorio, pequeño material, mano de obra de instalación y pruebas.

| Código | Ud | Descripción | Rendimiento | Precio | Importe |
|---|---|---|---|---|---|
| D7100020505 |  | CELER DOWNLIGHT ALUS CORTE Ø145 17W 2200LM 5500K IP44 BLANCO (material) | 1 | 25.851 | 25.85 |
| DECO977100020505 |  | ECOTASA - CELER DOWNLIGHT ALUS CORTE Ø145 17W 2200LM 5500K I (material) | 1 | 0 | 0.00 |
| D%N00010100 | % | Medios auxiliares | 1 % | 25.85 | 0.26 |
| D8989898003 |  | MANO DE OBRA OFICIAL 1ª | 0.5 | 28 | 14.00 |
| D%N00020300 | % | Costes indirectos | 3 % | 40.11 | 1.20 |
|  |  | Total |  |  | 41.31 |

**U977100020506** CELER DOWNLIGHT ALUS CORTE Ø200 25W 3300LM 3000K IP44 BLANCO
Precio: 48.53
Suministro e instalación de downlight marca CELER ALUS de25 W de potencia, alimentación 220/240 VAC, no regulable, clase II, flujo útil 3300 lm, temperatura de color 3000K , IRC >80 , haz de apertura 90 º , dimensiones ø209x58 mm , IP44 , vida útil 50000h, temperatura de funcionamiento de -20 a +40 ºC , color blanco.. Incluso accesorio, pequeño material, mano de obra de instalación y pruebas.

| Código | Ud | Descripción | Rendimiento | Precio | Importe |
|---|---|---|---|---|---|
| D7100020506 |  | CELER DOWNLIGHT ALUS CORTE Ø200 25W 3300LM 3000K IP44 BLANCO (material) | 1 | 32.786 | 32.79 |
| DECO977100020506 |  | ECOTASA - CELER DOWNLIGHT ALUS CORTE Ø200 25W 3300LM 3000K I (material) | 1 | 0 | 0.00 |
| D%N00010100 | % | Medios auxiliares | 1 % | 32.79 | 0.33 |
| D8989898003 |  | MANO DE OBRA OFICIAL 1ª | 0.5 | 28 | 14.00 |
| D%N00020300 | % | Costes indirectos | 3 % | 47.12 | 1.41 |
|  |  | Total |  |  | 48.53 |

**U977100020507** CELER DOWNLIGHT ALUS CORTE Ø200 25W 3300LM 4000K IP44 BLANCO
Precio: 48.53
Suministro e instalación de downlight marca CELER ALUS de25 W de potencia, alimentación 220/240 VAC, no regulable, clase II, flujo útil 3300 lm, temperatura de color 4000K , IRC >80 , haz de apertura 90 º , dimensiones ø209x59 mm , IP44 , vida útil 50000h, temperatura de funcionamiento de -20 a +40 ºC , color blanco.. Incluso accesorio, pequeño material, mano de obra de instalación y pruebas.

| Código | Ud | Descripción | Rendimiento | Precio | Importe |
|---|---|---|---|---|---|
| D7100020507 |  | CELER DOWNLIGHT ALUS CORTE Ø200 25W 3300LM 4000K IP44 BLANCO (material) | 1 | 32.786 | 32.79 |
| DECO977100020507 |  | ECOTASA - CELER DOWNLIGHT ALUS CORTE Ø200 25W 3300LM 4000K I (material) | 1 | 0 | 0.00 |
| D%N00010100 | % | Medios auxiliares | 1 % | 32.79 | 0.33 |
| D8989898003 |  | MANO DE OBRA OFICIAL 1ª | 0.5 | 28 | 14.00 |
| D%N00020300 | % | Costes indirectos | 3 % | 47.12 | 1.41 |
|  |  | Total |  |  | 48.53 |

**U977100020508** CELER DOWNLIGHT ALUS CORTE Ø200 25W 3300LM 5500K IP44 BLANCO
Precio: 48.53
Suministro e instalación de downlight marca CELER ALUS de25 W de potencia, alimentación 220/240 VAC, no regulable, clase II, flujo útil 3300 lm, temperatura de color 5500K , IRC >80 , haz de apertura 90 º , dimensiones ø209x60 mm , IP44 , vida útil 50000h, temperatura de funcionamiento de -20 a +40 ºC , color blanco.. Incluso accesorio, pequeño material, mano de obra de instalación y pruebas.

| Código | Ud | Descripción | Rendimiento | Precio | Importe |
|---|---|---|---|---|---|
| D7100020508 |  | CELER DOWNLIGHT ALUS CORTE Ø200 25W 3300LM 5500K IP44 BLANCO (material) | 1 | 32.786 | 32.79 |
| DECO977100020508 |  | ECOTASA - CELER DOWNLIGHT ALUS CORTE Ø200 25W 3300LM 5500K I (material) | 1 | 0 | 0.00 |
| D%N00010100 | % | Medios auxiliares | 1 % | 32.79 | 0.33 |
| D8989898003 |  | MANO DE OBRA OFICIAL 1ª | 0.5 | 28 | 14.00 |
| D%N00020300 | % | Costes indirectos | 3 % | 47.12 | 1.41 |
|  |  | Total |  |  | 48.53 |

**U977100020509** CELER DOWNLIGHT ALUS CORTE Ø200 25W DALI 2 4000K IP44 BLANCO
Precio: 65.58
Suministro e instalación de downlight marca CELER ALUS de25 W de potencia, alimentación 220/240 VAC, regulable DALI2, clase II, flujo útil 3300 lm, temperatura de color 4000K , IRC >80 , haz de apertura 90 º , dimensiones ø209x61 mm , IP44 , vida útil 50000h, temperatura de funcionamiento de -20 a +40 ºC , color blanco.. Incluso accesorio, pequeño material, mano de obra de instalación y pruebas.

| Código | Ud | Descripción | Rendimiento | Precio | Importe |
|---|---|---|---|---|---|
| D7100020509 |  | CELER DOWNLIGHT ALUS CORTE Ø200 25W DALI 2 4000K IP44 BLANCO (material) | 1 | 49.179 | 49.18 |
| DECO977100020509 |  | ECOTASA - CELER DOWNLIGHT ALUS CORTE Ø200 25W DALI 2 4000K I (material) | 1 | 0 | 0.00 |
| D%N00010100 | % | Medios auxiliares | 1 % | 49.18 | 0.49 |
| D8989898003 |  | MANO DE OBRA OFICIAL 1ª | 0.5 | 28 | 14.00 |
| D%N00020300 | % | Costes indirectos | 3 % | 63.67 | 1.91 |
|  |  | Total |  |  | 65.58 |

**U977100020259** CELER DOWNLIGHT ALUS CORTE Ø200 25W DALI 2 5500K IP44 BLANCO
Precio: 65.58
Suministro e instalación de downlight marca CELER ALUS de25 W de potencia, alimentación 220/240 VAC, regulable DALI2, clase II, flujo útil 3.250 lm, temperatura de color 5500K , IRC >80 , haz de apertura 90 º , dimensiones ø209x61 mm , IP44 , vida útil 50000h, temperatura de funcionamiento de -20 a +40 ºC , color blanco.. Incluso accesorio, pequeño material, mano de obra de instalación y pruebas.

| Código | Ud | Descripción | Rendimiento | Precio | Importe |
|---|---|---|---|---|---|
| D7100020259 |  | CELER DOWNLIGHT ALUS CORTE Ø200 25W DALI 2 5500K IP44 BLANCO (material) | 1 | 49.179 | 49.18 |
| D%N00010100 | % | Medios auxiliares | 1 % | 49.18 | 0.49 |
| D8989898003 |  | MANO DE OBRA OFICIAL 1ª | 0.5 | 28 | 14.00 |
| D%N00020300 | % | Costes indirectos | 3 % | 63.67 | 1.91 |
|  |  | Total |  |  | 65.58 |

**U977100020885** CELER DOWNLIGHT IP65 8.5W 4000K 900LM C2
Precio: 58.37
Suministro e instalación de downlight LED IP65 marca Celer de 8,5W. Temperatura de color 4.000K (blanco neutro), Flujo útil 900lm. Medidas Ø115mm diámetro y 48mm de altura. Corte Ø95mm. IRC>80, Ángulo 105º. Grado de protección IP65 para todo el conjunto (driver + luminaria). Vida útil 50.000h L70. Color blanco.. Incluso accesorio, pequeño material, mano de obra de instalación y pruebas.

| Código | Ud | Descripción | Rendimiento | Precio | Importe |
|---|---|---|---|---|---|
| D7100020885 |  | CELER DOWNLIGHT IP65 8.5W 4000K 900LM C2 (material) | 1 | 42.25 | 42.25 |
| D%N00010100 | % | Medios auxiliares | 1 % | 42.25 | 0.42 |
| D8989898003 |  | MANO DE OBRA OFICIAL 1ª | 0.5 | 28 | 14.00 |
| D%N00020300 | % | Costes indirectos | 3 % | 56.67 | 1.70 |
|  |  | Total |  |  | 58.37 |

**U977100020886** CELER DOWNLIGHT IP65 8.5W 3000K 900LM C2
Precio: 58.37
Suministro e instalación de downlight LED IP65 marca Celer de 8,5W. Temperatura de color 3.000K (blanco cálido), Flujo útil 900lm. Medidas Ø115mm diámetro y 48mm de altura. Corte Ø95mm. IRC>80, Ángulo 105º. Grado de protección IP65 para todo el conjunto (driver + luminaria). Vida útil 50.000h L70. Color blanco.. Incluso accesorio, pequeño material, mano de obra de instalación y pruebas.

| Código | Ud | Descripción | Rendimiento | Precio | Importe |
|---|---|---|---|---|---|
| D7100020886 |  | CELER DOWNLIGHT IP65 8.5W 3000K 900LM C2 (material) | 1 | 42.25 | 42.25 |
| D%N00010100 | % | Medios auxiliares | 1 % | 42.25 | 0.42 |
| D8989898003 |  | MANO DE OBRA OFICIAL 1ª | 0.5 | 28 | 14.00 |
| D%N00020300 | % | Costes indirectos | 3 % | 56.67 | 1.70 |
|  |  | Total |  |  | 58.37 |

**U977100020887** CELER DOWNLIGHT IP65 17W 4000K 2000LM C2
Precio: 77.98
Suministro e instalación de downlight LED IP65 marca Celer de 8,5W. Temperatura de color 4.000K (blanco neutro), Flujo útil 2.000lm. Medidas Ø195mm diámetro y 60mm de altura. Corte Ø165mm. IRC>80, Ángulo 105º. Grado de protección IP65 para todo el conjunto (driver + luminaria). Vida útil 50.000h L70. Color blanco.. Incluso accesorio, pequeño material, mano de obra de instalación y pruebas.

| Código | Ud | Descripción | Rendimiento | Precio | Importe |
|---|---|---|---|---|---|
| D7100020887 |  | CELER DOWNLIGHT IP65 17W 4000K 2000LM C2 (material) | 1 | 61.1 | 61.10 |
| D%N00010100 | % | Medios auxiliares | 1 % | 61.10 | 0.61 |
| D8989898003 |  | MANO DE OBRA OFICIAL 1ª | 0.5 | 28 | 14.00 |
| D%N00020300 | % | Costes indirectos | 3 % | 75.71 | 2.27 |
|  |  | Total |  |  | 77.98 |

**U977100020888** CELER DOWNLIGHT IP65 17W 3000K 2000LM C2
Precio: 77.98
Suministro e instalación de downlight LED IP65 marca Celer de 8,5W. Temperatura de color 3.000K (blanco cálido), Flujo útil 2.000lm. Medidas Ø195mm diámetro y 60mm de altura. Corte Ø165mm. IRC>80, Ángulo 105º. Grado de protección IP65 para todo el conjunto (driver + luminaria). Vida útil 50.000h L70. Color blanco.. Incluso accesorio, pequeño material, mano de obra de instalación y pruebas.

| Código | Ud | Descripción | Rendimiento | Precio | Importe |
|---|---|---|---|---|---|
| D7100020888 |  | CELER DOWNLIGHT IP65 17W 3000K 2000LM C2 (material) | 1 | 61.1 | 61.10 |
| D%N00010100 | % | Medios auxiliares | 1 % | 61.10 | 0.61 |
| D8989898003 |  | MANO DE OBRA OFICIAL 1ª | 0.5 | 28 | 14.00 |
| D%N00020300 | % | Costes indirectos | 3 % | 75.71 | 2.27 |
|  |  | Total |  |  | 77.98 |

**U977250080171** CELER ACCESORIO SUPERFICIE DOWNLIGHT TEKNIK 15W 133MM
Precio: 21.77
Suministro e instalación de accesorio para montaje en superficie de downlight Teknik marca Celer de 15W. Incluso accesorio, pequeño material, mano de obra de instalación y pruebas.

| Código | Ud | Descripción | Rendimiento | Precio | Importe |
|---|---|---|---|---|---|
| D7250080171 |  | CELER ACCESORIO SUPERFICIE DOWNLIGHT TEKNIK 15W 133MM (material) | 1 | 14 | 14.00 |
| D%N00010100 | % | Medios auxiliares | 1 % | 14.00 | 0.14 |
| D8989898003 |  | MANO DE OBRA OFICIAL 1ª | 0.25 | 28 | 7.00 |
| D%N00020300 | % | Costes indirectos | 3 % | 21.14 | 0.63 |
|  |  | Total |  |  | 21.77 |

**U977250080172** CELER ACCESORIO SUPERFICIE DOWNLIGHT TEKNIK 23W 153MM
Precio: 25.42
Suministro e instalación de accesorio para montaje en superficie de downlight Teknik marca Celer de 23W. Incluso accesorio, pequeño material, mano de obra de instalación y pruebas.

| Código | Ud | Descripción | Rendimiento | Precio | Importe |
|---|---|---|---|---|---|
| D7250080172 |  | CELER ACCESORIO SUPERFICIE DOWNLIGHT TEKNIK 23W 153MM (material) | 1 | 17.5 | 17.50 |
| D%N00010100 | % | Medios auxiliares | 1 % | 17.50 | 0.18 |
| D8989898003 |  | MANO DE OBRA OFICIAL 1ª | 0.25 | 28 | 7.00 |
| D%N00020300 | % | Costes indirectos | 3 % | 24.68 | 0.74 |
|  |  | Total |  |  | 25.42 |

**U977250080173** CELER ACCESORIO SUPERFICIE DOWNLIGHT TEKNIK 33W 173MM
Precio: 29.06
Suministro e instalación de accesorio para montaje en superficie de downlight Teknik marca Celer de 33W. Incluso accesorio, pequeño material, mano de obra de instalación y pruebas.

| Código | Ud | Descripción | Rendimiento | Precio | Importe |
|---|---|---|---|---|---|
| D7250080173 |  | CELER ACCESORIO SUPERFICIE DOWNLIGHT TEKNIK 33W 173MM (material) | 1 | 21 | 21.00 |
| D%N00010100 | % | Medios auxiliares | 1 % | 21.00 | 0.21 |
| D8989898003 |  | MANO DE OBRA OFICIAL 1ª | 0.25 | 28 | 7.00 |
| D%N00020300 | % | Costes indirectos | 3 % | 28.21 | 0.85 |
|  |  | Total |  |  | 29.06 |

**U977250040070** DRIVER DOWNLIGHT REGULACION TRIAC LIFUD 9W
Precio: 17.79
Suministro e instalación de driver LIFUD 9W TRIAC para downlight. Incluso accesorio, pequeño material, mano de obra de instalación y pruebas.

| Código | Ud | Descripción | Rendimiento | Precio | Importe |
|---|---|---|---|---|---|
| D7250040070 |  | LIFUD DRIVER LED 8-14W TRIAC LF-GDE014YG (material) | 1 | 14.333 | 14.33 |
| D%N00010100 | % | Medios auxiliares | 1 % | 14.33 | 0.14 |
| D8989898003 |  | MANO DE OBRA OFICIAL 1ª | 0.1 | 28 | 2.80 |
| D%N00020300 | % | Costes indirectos | 3 % | 17.27 | 0.52 |
|  |  | Total |  |  | 17.79 |

**U977250040072** DRIVER DOWNLIGHT REG. DALI II MULTIPOTENCIA 9W-18W BOKE
Precio: 27.9
Suministro e instalación de driver Multipotencia Boke 9-18W DALI II para downlight. Incluso accesorio, pequeño material, mano de obra de instalación y pruebas.

| Código | Ud | Descripción | Rendimiento | Precio | Importe |
|---|---|---|---|---|---|
| D7250040072 |  | DRIVER DOWNLIGHT REG. DALI II MULTIPOTENCIA 9W-18W BOKE (material) | 1 | 24.05 | 24.05 |
| D%N00010100 | % | Medios auxiliares | 1 % | 24.05 | 0.24 |
| D8989898003 |  | MANO DE OBRA OFICIAL 1ª | 0.1 | 28 | 2.80 |
| D%N00020300 | % | Costes indirectos | 3 % | 27.09 | 0.81 |
|  |  | Total |  |  | 27.9 |

### 977100005 PANELES (04/03/2025)

**U977100005004** CELER PANEL LED 60X60 36W HCL DALI 2 2700K-6500K UGR<19 BL
Precio: 139.51
Suministro e instalación de panel LED HCL marca Celer Modelo HCL UGR 60x60 de 36W. Fabricado con estructura de doble soldadura interna, pulida y sin costura; con sistema de protección del chip mediante absorbedores perimetrales de dilataciones; y lámina trasera moldeada para evitar la fuga de luz y la entrada de insectos. Con temperatura de color variable entre 2.700K y 6.500K. Potencia 36W. Flujo útil 3.600 lm. Medidas 595x595mm. Altura: 10mm. IP40. UGR<19. IRC>80. Incluye equipo de alimentación regulable DALI 2 DT8. Alimentación 220-240V. Flicker free. SDCM<5. Factor de potencia >0,9. Vida útil 50.000h L80B20.. Incluso accesorio, pequeño material, mano de obra de instalación y pruebas.

| Código | Ud | Descripción | Rendimiento | Precio | Importe |
|---|---|---|---|---|---|
| D7100005004 |  | CELER PANEL LED 60X60 36W HCL DALI 2 2700K-6500K UGR<19 BL (material) | 1 | 120.25 | 120.25 |
| DECO977100005004 |  | ECOTASA - CELER PANEL LED 60X60 36W HCL DALI 2 2700K-6500K U (material) | 1 | 0 | 0.00 |
| D%N00010100 | % | Medios auxiliares | 1 % | 120.25 | 1.20 |
| D8989898003 |  | MANO DE OBRA OFICIAL 1ª | 0.5 | 28 | 14.00 |
| D%N00020300 | % | Costes indirectos | 3 % | 135.45 | 4.06 |
|  |  | Total |  |  | 139.51 |

**U977100005013** CELER PANEL LED 60X60 36W 4000K 220V IP65 BLANCO
Precio: 92.85
Suministro e instalación de panel LED IP65, marca Celer. Medidas 595*595mm. Altura: 8mm. 36W, temperatura de color 4.000K (blanco neutro), Flujo útil 3.600 lm con un ángulo de apertura de 120º. IP65. IRC>80. Incluye equipo de alimentación. Incluso accesorio, pequeño material, mano de obra de instalación y pruebas.

| Código | Ud | Descripción | Rendimiento | Precio | Importe |
|---|---|---|---|---|---|
| D7100005013 |  | CELER PANEL LED 60X60 36W 4000K 220V IP65 BLANCO (material) | 1 | 75.4 | 75.40 |
| DECO977100005013 |  | ECOTASA - CELER PANEL LED 60X60 36W 4000K 220V IP65 BLANCO (material) | 1 | 0 | 0.00 |
| D%N00010100 | % | Medios auxiliares | 1 % | 75.40 | 0.75 |
| D8989898003 |  | MANO DE OBRA OFICIAL 1ª | 0.5 | 28 | 14.00 |
| D%N00020300 | % | Costes indirectos | 3 % | 90.15 | 2.70 |
|  |  | Total |  |  | 92.85 |

**U977100005017** CELER PANEL CELL 60X60 25W 4000K UGR<16 3500LM CRI90 DALI 2
Precio: 98.94
Suministro e instalación de panel LED decorativo marca Celer Modelo CELL 60x60. Medidas 595x595mm. Altura: 36mm. 25W, temperatura de color 4.000K, Flujo útil 3.500 lm IP40. UGR<16. IRC>90. Incluye equipo de alimentación regulable DALI 2. Alimentación 230V. Flicker free. SDCM<6. Factor de potencia >0,9. Vida útil 50.000h L80.. Incluso accesorio, pequeño material, mano de obra de instalación y pruebas.

| Código | Ud | Descripción | Rendimiento | Precio | Importe |
|---|---|---|---|---|---|
| D7100005017 |  | CELER PANEL CELL 60X60 25W 4000K UGR<16 3500LM CRI90 DALI 2 (material) | 1 | 81.25 | 81.25 |
| D%N00010100 | % | Medios auxiliares | 1 % | 81.25 | 0.81 |
| D8989898003 |  | MANO DE OBRA OFICIAL 1ª | 0.5 | 28 | 14.00 |
| D%N00020300 | % | Costes indirectos | 3 % | 96.06 | 2.88 |
|  |  | Total |  |  | 98.94 |

**U977100005019** CELER PANEL WAVE 60X60 36W 4000K UGR<19 4000LM CRI90 DALI 2
Precio: 81.36
Suministro e instalación de panel LED decorativo marca Celer Modelo WAVE 60x60. Medidas 595x595mm. Altura: 50mm. 36W, temperatura de color 4.000K, Flujo útil 4.000 lm IP40. UGR<19. IRC>90. Incluye equipo de alimentación regulable DALI 2. Alimentación 230V. Flicker free. SDCM<6. Factor de potencia >0,9. Vida útil 50.000h L80.. Incluso accesorio, pequeño material, mano de obra de instalación y pruebas.

| Código | Ud | Descripción | Rendimiento | Precio | Importe |
|---|---|---|---|---|---|
| D7100005019 |  | CELER PANEL WAVE 60X60 36W 4000K UGR<19 4000LM CRI90 DALI 2 (material) | 1 | 64.35 | 64.35 |
| D%N00010100 | % | Medios auxiliares | 1 % | 64.35 | 0.64 |
| D8989898003 |  | MANO DE OBRA OFICIAL 1ª | 0.5 | 28 | 14.00 |
| D%N00020300 | % | Costes indirectos | 3 % | 78.99 | 2.37 |
|  |  | Total |  |  | 81.36 |

**U977100005021** CELER PANEL GREEN 60X60 30W 4000K UGR<16 4000LM CRI90 DALI 2
Precio: 88.13
Suministro e instalación de panel LED decorativo marca Celer Modelo GREEN 60x60. Medidas 595x595mm. Altura: 27mm. 30W, temperatura de color 4.000K, Flujo útil 4.000 lm IP40. UGR<16. IRC>90. Incluye equipo de alimentación regulable DALI 2. Con 2 módulos reemplazables y extraibles. Alimentación 230V. Flicker free. SDCM<6. Factor de potencia >0,9. Vida útil 50.000h L80.. Incluso accesorio, pequeño material, mano de obra de instalación y pruebas.

| Código | Ud | Descripción | Rendimiento | Precio | Importe |
|---|---|---|---|---|---|
| D7100005021 |  | CELER PANEL GREEN 60X60 30W 4000K UGR<16 4000LM CRI90 DALI 2 (material) | 1 | 70.85 | 70.85 |
| D%N00010100 | % | Medios auxiliares | 1 % | 70.85 | 0.71 |
| D8989898003 |  | MANO DE OBRA OFICIAL 1ª | 0.5 | 28 | 14.00 |
| D%N00020300 | % | Costes indirectos | 3 % | 85.56 | 2.57 |
|  |  | Total |  |  | 88.13 |

**U977100005290** CELER PANEL GREEN 60X60 30W 3000K UGR<16 4000LM CRI90 DALI 2
Precio: 94.88
Suministro e instalación de panel LED decorativo marca Celer Modelo GREEN 60x60. Medidas 595x595mm. Altura: 27mm. 30W, temperatura de color 3.000K, Flujo útil 4.000lm IP40. UGR<16. IRC>90. Incluye equipo de alimentación regulable DALI 2. Con 2 módulos reemplazables y extraibles. Alimentación 230V. Flicker free. SDCM<6. Factor de potencia >0,9. Vida útil 50.000h L80.. Incluso accesorio, pequeño material, mano de obra de instalación y pruebas.

| Código | Ud | Descripción | Rendimiento | Precio | Importe |
|---|---|---|---|---|---|
| D7100005290 |  | CELER PANEL GREEN 60X60 30W 3000K UGR<16 4000LM CRI90 DALI 2 (material) | 1 | 77.35 | 77.35 |
| D%N00010100 | % | Medios auxiliares | 1 % | 77.35 | 0.77 |
| D8989898003 |  | MANO DE OBRA OFICIAL 1ª | 0.5 | 28 | 14.00 |
| D%N00020300 | % | Costes indirectos | 3 % | 92.12 | 2.76 |
|  |  | Total |  |  | 94.88 |

**U977100005291** CELER PANEL GREEN 60X60 30W 5500K UGR<16 4200LM CRI90 DALI 2
Precio: 94.88
Suministro e instalación de panel LED decorativo marca Celer Modelo GREEN 60x60. Medidas 595x595mm. Altura: 27mm. 30W, temperatura de color 5.500K, Flujo útil 4.200lm IP40. UGR<16. IRC>90. Incluye equipo de alimentación regulable DALI 2. Con 2 módulos reemplazables y extraibles. Alimentación 230V. Flicker free. SDCM<6. Factor de potencia >0,9. Vida útil 50.000h L80.. Incluso accesorio, pequeño material, mano de obra de instalación y pruebas.

| Código | Ud | Descripción | Rendimiento | Precio | Importe |
|---|---|---|---|---|---|
| D7100005291 |  | CELER PANEL GREEN 60X60 30W 5500K UGR<16 4200LM CRI90 DALI 2 (material) | 1 | 77.35 | 77.35 |
| D%N00010100 | % | Medios auxiliares | 1 % | 77.35 | 0.77 |
| D8989898003 |  | MANO DE OBRA OFICIAL 1ª | 0.5 | 28 | 14.00 |
| D%N00020300 | % | Costes indirectos | 3 % | 92.12 | 2.76 |
|  |  | Total |  |  | 94.88 |

**U977100005321** CELER PANEL LED 60X60 32W 3000K 220V 4000LM UGR<19 NEXT C2
Precio: 58.26
Suministro e instalación de panel LED marca Celer Modelo NEXT 60x60 C2. Medidas 595x595mm. Altura: 10mm. Fabricado con estructura de doble soldadura interna, pulida y sin costura; con sistema de protección del chip mediante absorbedores perimetrales de dilataciones; y lámina trasera moldeada para evitar la fuga de luz y la entrada de insectos. Potencia 32W, temperatura de color 3.000K, Flujo útil 4.000lm con un ángulo de apertura de 90º. IP40. UGR<19. IRC>80. Incluye equipo de alimentación. Alimentación 220-240V.Flicker free. SDCM<5. Factor de potencia >0,9. Vida útil 50.000h L80B20.. Incluso accesorio, pequeño material, mano de obra de instalación y pruebas.

| Código | Ud | Descripción | Rendimiento | Precio | Importe |
|---|---|---|---|---|---|
| D7100005321 |  | CELER PANEL LED 60X60 32W 3000K 220V 4000LM UGR<19 NEXT C2 (material) | 1 | 42.14 | 42.14 |
| DECO977100005321 |  | ECOTASA - CELER PANEL LED 60X60 32W 3000K 220V 4000LM UGR<19 (material) | 1 | 0 | 0.00 |
| D%N00010100 | % | Medios auxiliares | 1 % | 42.14 | 0.42 |
| D8989898003 |  | MANO DE OBRA OFICIAL 1ª | 0.5 | 28 | 14.00 |
| D%N00020300 | % | Costes indirectos | 3 % | 56.56 | 1.70 |
|  |  | Total |  |  | 58.26 |

**U977100005322** CELER PANEL LED 60X60 32W 4000K 220V 4000LM UGR<19 NEXT C2
Precio: 58.26
Suministro e instalación de panel LED marca Celer Modelo NEXT 60x60 C2. Medidas 595x595mm. Altura: 10mm. Fabricado con estructura de doble soldadura interna, pulida y sin costura; con sistema de protección del chip mediante absorbedores perimetrales de dilataciones; y lámina trasera moldeada para evitar la fuga de luz y la entrada de insectos. Potencia 32W, temperatura de color 4.000K, Flujo útil 4.000lm con un ángulo de apertura de 90º. IP40. UGR<19. IRC>80. Incluye equipo de alimentación. Alimentación 220-240V.Flicker free. SDCM<5. Factor de potencia >0,9. Vida útil 50.000h L80B20.. Incluso accesorio, pequeño material, mano de obra de instalación y pruebas.

| Código | Ud | Descripción | Rendimiento | Precio | Importe |
|---|---|---|---|---|---|
| D7100005322 |  | CELER PANEL LED 60X60 32W 4000K 220V 4000LM UGR<19 NEXT C2 (material) | 1 | 42.14 | 42.14 |
| DECO977100005322 |  | ECOTASA - CELER PANEL LED 60X60 32W 4000K 220V 4000LM UGR<19 (material) | 1 | 0 | 0.00 |
| D%N00010100 | % | Medios auxiliares | 1 % | 42.14 | 0.42 |
| D8989898003 |  | MANO DE OBRA OFICIAL 1ª | 0.5 | 28 | 14.00 |
| D%N00020300 | % | Costes indirectos | 3 % | 56.56 | 1.70 |
|  |  | Total |  |  | 58.26 |

**U977100005323** CELER PANEL LED 60X60 32W 5200K 220V 4000LM UGR<19 NEXT C2
Precio: 58.26
Suministro e instalación de panel LED marca Celer Modelo NEXT 60x60 C2. Medidas 595x595mm. Altura: 10mm. Fabricado con estructura de doble soldadura interna, pulida y sin costura; con sistema de protección del chip mediante absorbedores perimetrales de dilataciones; y lámina trasera moldeada para evitar la fuga de luz y la entrada de insectos. Potencia 32W, temperatura de color 5.200K, Flujo útil 4.000lm con un ángulo de apertura de 90º. IP40. UGR<19. IRC>80. Incluye equipo de alimentación. Alimentación 220-240V.Flicker free. SDCM<5. Factor de potencia >0,9. Vida útil 50.000h L80B20.. Incluso accesorio, pequeño material, mano de obra de instalación y pruebas.

| Código | Ud | Descripción | Rendimiento | Precio | Importe |
|---|---|---|---|---|---|
| D7100005323 |  | CELER PANEL LED 60X60 32W 5200K 220V 4000LM UGR<19 NEXT C2 (material) | 1 | 42.14 | 42.14 |
| DECO977100005323 |  | ECOTASA - CELER PANEL LED 60X60 32W 5200K 220V 4000LM UGR<19 (material) | 1 | 0 | 0.00 |
| D%N00010100 | % | Medios auxiliares | 1 % | 42.14 | 0.42 |
| D8989898003 |  | MANO DE OBRA OFICIAL 1ª | 0.5 | 28 | 14.00 |
| D%N00020300 | % | Costes indirectos | 3 % | 56.56 | 1.70 |
|  |  | Total |  |  | 58.26 |

**U977100005324** CELER PANEL LED 60X60 32W 4000K 220V DALI 2 UGR<19 NEXT C2
Precio: 98.94
Suministro e instalación de panel LED marca Celer Modelo NEXT 60x60 DALI 2 C2. Medidas 595x595mm. Altura: 10mm. Fabricado con estructura de doble soldadura interna, pulida y sin costura; con sistema de protección del chip mediante absorbedores perimetrales de dilataciones; y lámina trasera moldeada para evitar la fuga de luz y la entrada de insectos. Potencia 32W, temperatura de color 4.000K, Flujo útil 4.000lm con un ángulo de apertura de 90º. IP40. UGR<19. IRC>80. Incluye equipo de alimentación regulable Dali 2. Alimentación 220-240V.Flicker free. SDCM<5. Factor de potencia >0,9. Vida útil 50.000h L80B20.. Incluso accesorio, pequeño material, mano de obra de instalación y pruebas.

| Código | Ud | Descripción | Rendimiento | Precio | Importe |
|---|---|---|---|---|---|
| D7100005324 |  | CELER PANEL LED 60X60 32W 4000K 220V DALI 2 UGR<19 NEXT C2 (material) | 1 | 81.25 | 81.25 |
| DECO977100005324 |  | ECOTASA - CELER PANEL LED 60X60 32W 4000K 220V DALI 2 UGR<19 (material) | 1 | 0 | 0.00 |
| D%N00010100 | % | Medios auxiliares | 1 % | 81.25 | 0.81 |
| D8989898003 |  | MANO DE OBRA OFICIAL 1ª | 0.5 | 28 | 14.00 |
| D%N00020300 | % | Costes indirectos | 3 % | 96.06 | 2.88 |
|  |  | Total |  |  | 98.94 |

**U977100005325** CELER PANEL LED 30X120 32W 3000K 220V 4000LM UGR<19 NEXT C2
Precio: 71.07
Suministro e instalación de panel LED marca Celer Modelo NEXT 30x120 C2. Medidas 295x1195mm. Altura: 10mm. Fabricado con estructura de doble soldadura interna, pulida y sin costura; con sistema de protección del chip mediante absorbedores perimetrales de dilataciones; y lámina trasera moldeada para evitar la fuga de luz y la entrada de insectos. Potencia 32W, temperatura de color 3.000K, Flujo útil 4.000lm con un ángulo de apertura de 90º. IP40. UGR<19. IRC>80. Incluye equipo de alimentación. Alimentación 220-240V.Flicker free. SDCM<5. Factor de potencia >0,9. Vida útil 50.000h L80B20.. Incluso accesorio, pequeño material, mano de obra de instalación y pruebas.

| Código | Ud | Descripción | Rendimiento | Precio | Importe |
|---|---|---|---|---|---|
| D7100005325 |  | CELER PANEL LED 30X120 32W 3000K 220V 4000LM UGR<19 NEXT C2 (material) | 1 | 54.457 | 54.46 |
| DECO977100005325 |  | ECOTASA - CELER PANEL LED 30X120 32W 3000K 220V 4000LM UGR<1 (material) | 1 | 0 | 0.00 |
| D%N00010100 | % | Medios auxiliares | 1 % | 54.46 | 0.54 |
| D8989898003 |  | MANO DE OBRA OFICIAL 1ª | 0.5 | 28 | 14.00 |
| D%N00020300 | % | Costes indirectos | 3 % | 69.00 | 2.07 |
|  |  | Total |  |  | 71.07 |

**U977100005326** CELER PANEL LED 30X120 32W 4000K 220V 4000LM UGR<19 NEXT C2
Precio: 71.07
Suministro e instalación de panel LED marca Celer Modelo NEXT 30x120 C2. Medidas 295x1195mm. Altura: 10mm. Fabricado con estructura de doble soldadura interna, pulida y sin costura; con sistema de protección del chip mediante absorbedores perimetrales de dilataciones; y lámina trasera moldeada para evitar la fuga de luz y la entrada de insectos. Potencia 32W, temperatura de color 4.000K, Flujo útil 4.000lm con un ángulo de apertura de 90º. IP40. UGR<19. IRC>80. Incluye equipo de alimentación. Alimentación 220-240V.Flicker free. SDCM<5. Factor de potencia >0,9. Vida útil 50.000h L80B20.. Incluso accesorio, pequeño material, mano de obra de instalación y pruebas.

| Código | Ud | Descripción | Rendimiento | Precio | Importe |
|---|---|---|---|---|---|
| D7100005326 |  | CELER PANEL LED 30X120 32W 4000K 220V 4000LM UGR<19 NEXT C2 (material) | 1 | 54.457 | 54.46 |
| DECO977100005326 |  | ECOTASA - CELER PANEL LED 30X120 32W 4000K 220V 4000LM UGR<1 (material) | 1 | 0 | 0.00 |
| D%N00010100 | % | Medios auxiliares | 1 % | 54.46 | 0.54 |
| D8989898003 |  | MANO DE OBRA OFICIAL 1ª | 0.5 | 28 | 14.00 |
| D%N00020300 | % | Costes indirectos | 3 % | 69.00 | 2.07 |
|  |  | Total |  |  | 71.07 |

**U977100005327** CELER PANEL LED 30X120 32W 5200K 220V 4000LM UGR<19 NEXT C2
Precio: 71.07
Suministro e instalación de panel LED marca Celer Modelo NEXT 30x120 C2. Medidas 295x1195mm. Altura: 10mm. Fabricado con estructura de doble soldadura interna, pulida y sin costura; con sistema de protección del chip mediante absorbedores perimetrales de dilataciones; y lámina trasera moldeada para evitar la fuga de luz y la entrada de insectos. Potencia 32W, temperatura de color 5.200K, Flujo útil 4.000lm con un ángulo de apertura de 90º. IP40. UGR<19. IRC>80. Incluye equipo de alimentación. Alimentación 220-240V.Flicker free. SDCM<5. Factor de potencia >0,9. Vida útil 50.000h L80B20.. Incluso accesorio, pequeño material, mano de obra de instalación y pruebas.

| Código | Ud | Descripción | Rendimiento | Precio | Importe |
|---|---|---|---|---|---|
| D7100005327 |  | CELER PANEL LED 30X120 32W 5200K 220V 4000LM UGR<19 NEXT C2 (material) | 1 | 54.457 | 54.46 |
| DECO977100005327 |  | ECOTASA - CELER PANEL LED 30X120 32W 5200K 220V 4000LM UGR<1 (material) | 1 | 0 | 0.00 |
| D%N00010100 | % | Medios auxiliares | 1 % | 54.46 | 0.54 |
| D8989898003 |  | MANO DE OBRA OFICIAL 1ª | 0.5 | 28 | 14.00 |
| D%N00020300 | % | Costes indirectos | 3 % | 69.00 | 2.07 |
|  |  | Total |  |  | 71.07 |

**U977100005328** CELER PANEL LED 60X120 64W 3000K 220V 7600LM UGR<19 NEXT C2
Precio: 125.11
Suministro e instalación de panel LED marca Celer Modelo NEXT 60x120 C2. Medidas 595x1195mm. Altura: 10mm. Fabricado con estructura de doble soldadura interna, pulida y sin costura; con sistema de protección del chip mediante absorbedores perimetrales de dilataciones; y lámina trasera moldeada para evitar la fuga de luz y la entrada de insectos. Potencia 64W, temperatura de color 3.000K, Flujo útil 7.700lm con un ángulo de apertura de 90º. IP40. UGR<19. IRC>80. Incluye equipo de alimentación. Alimentación 220-240V.Flicker free. SDCM<5. Factor de potencia >0,9. Vida útil 50.000h L80B20.. Incluso accesorio, pequeño material, mano de obra de instalación y pruebas.

| Código | Ud | Descripción | Rendimiento | Precio | Importe |
|---|---|---|---|---|---|
| D7100005328 |  | CELER PANEL LED 60X120 64W 3000K 220V 7600LM UGR<19 NEXT C2 (material) | 1 | 106.412 | 106.41 |
| DECO977100005328 |  | ECOTASA - CELER PANEL LED 60X120 64W 3000K 220V 7600LM UGR<1 (material) | 1 | 0 | 0.00 |
| D%N00010100 | % | Medios auxiliares | 1 % | 106.41 | 1.06 |
| D8989898003 |  | MANO DE OBRA OFICIAL 1ª | 0.5 | 28 | 14.00 |
| D%N00020300 | % | Costes indirectos | 3 % | 121.47 | 3.64 |
|  |  | Total |  |  | 125.11 |

**U977100005329** CELER PANEL LED 60X120 64W 4000K 220V 7600LM UGR<19 NEXT C2
Precio: 125.11
Suministro e instalación de panel LED marca Celer Modelo NEXT 60x120 C2. Medidas 595x1195mm. Altura: 10mm. Fabricado con estructura de doble soldadura interna, pulida y sin costura; con sistema de protección del chip mediante absorbedores perimetrales de dilataciones; y lámina trasera moldeada para evitar la fuga de luz y la entrada de insectos. Potencia 64W, temperatura de color 4.000K, Flujo útil 7.700lm con un ángulo de apertura de 90º. IP40. UGR<19. IRC>80. Incluye equipo de alimentación. Alimentación 220-240V.Flicker free. SDCM<5. Factor de potencia >0,9. Vida útil 50.000h L80B20.. Incluso accesorio, pequeño material, mano de obra de instalación y pruebas.

| Código | Ud | Descripción | Rendimiento | Precio | Importe |
|---|---|---|---|---|---|
| D7100005329 |  | CELER PANEL LED 60X120 64W 4000K 220V 7600LM UGR<19 NEXT C2 (material) | 1 | 106.412 | 106.41 |
| DECO977100005329 |  | ECOTASA - CELER PANEL LED 60X120 64W 4000K 220V 7600LM UGR<1 (material) | 1 | 0 | 0.00 |
| D%N00010100 | % | Medios auxiliares | 1 % | 106.41 | 1.06 |
| D8989898003 |  | MANO DE OBRA OFICIAL 1ª | 0.5 | 28 | 14.00 |
| D%N00020300 | % | Costes indirectos | 3 % | 121.47 | 3.64 |
|  |  | Total |  |  | 125.11 |

**U977100005330** CELER PANEL LED 60X120 64W 5200K 220V 7600LM UGR<19 NEXT C2
Precio: 125.11
Suministro e instalación de panel LED marca Celer Modelo NEXT 60x120 C2. Medidas 595x1195mm. Altura: 10mm. Fabricado con estructura de doble soldadura interna, pulida y sin costura; con sistema de protección del chip mediante absorbedores perimetrales de dilataciones; y lámina trasera moldeada para evitar la fuga de luz y la entrada de insectos. Potencia 64W, temperatura de color 5.200K, Flujo útil 7.700lm con un ángulo de apertura de 90º. IP40. UGR<19. IRC>80. Incluye equipo de alimentación. Alimentación 220-240V.Flicker free. SDCM<5. Factor de potencia >0,9. Vida útil 50.000h L80B20.. Incluso accesorio, pequeño material, mano de obra de instalación y pruebas.

| Código | Ud | Descripción | Rendimiento | Precio | Importe |
|---|---|---|---|---|---|
| D7100005330 |  | CELER PANEL LED 60X120 64W 5200K 220V 7600LM UGR<19 NEXT C2 (material) | 1 | 106.412 | 106.41 |
| DECO977100005330 |  | ECOTASA - CELER PANEL LED 60X120 64W 5200K 220V 7600LM UGR<1 (material) | 1 | 0 | 0.00 |
| D%N00010100 | % | Medios auxiliares | 1 % | 106.41 | 1.06 |
| D8989898003 |  | MANO DE OBRA OFICIAL 1ª | 0.5 | 28 | 14.00 |
| D%N00020300 | % | Costes indirectos | 3 % | 121.47 | 3.64 |
|  |  | Total |  |  | 125.11 |

**U977100005340** CELER PANEL LED 60X60 26W 4000K IP54 3500LM UGR<22 COMPACT
Precio: 42.82
Suministro e instalación de panel LED marca Celer Modelo COMPACT 60x60 UGR22. Medidas 595x595mm. Altura: 28mm. Potencia 26W, temperatura de color 4.000K, Flujo útil 3.500 lm. Tecnología Backlit con un ángulo de apertura de 120º. IP54. UGR<22. IRC>80. Incluye equipo de alimentación. Alimentación 220-240V. Flicker free. SDCM<5. Factor de potencia >0,9. Vida útil 50.000h L80.. Incluso accesorio, pequeño material, mano de obra de instalación y pruebas.

| Código | Ud | Descripción | Rendimiento | Precio | Importe |
|---|---|---|---|---|---|
| D7100005340 |  | CELER PANEL LED 60X60 26W 4000K IP54 3500LM UGR<22 COMPACT (material) | 1 | 27.3 | 27.30 |
| DECO977100005340 |  | ECOTASA - CELER PANEL LED 60X60 26W 4000K IP54 3500LM UGR<22 (material) | 1 | 0 | 0.00 |
| D%N00010100 | % | Medios auxiliares | 1 % | 27.30 | 0.27 |
| D8989898003 |  | MANO DE OBRA OFICIAL 1ª | 0.5 | 28 | 14.00 |
| D%N00020300 | % | Costes indirectos | 3 % | 41.57 | 1.25 |
|  |  | Total |  |  | 42.82 |

**U977100005341** CELER PANEL LED 60X60 26W 5000K IP54 3500LM UGR<22 COMPACT
Precio: 42.82
Suministro e instalación de panel LED marca Celer Modelo COMPACT 60x60 UGR22. Medidas 595x595mm. Altura: 26mm. Potencia 26W, temperatura de color 5.000K, Flujo útil 3.500 lm. Tecnología Backlit con un ángulo de apertura de 120º. IP54. UGR<22. IRC>80. Incluye equipo de alimentación. Alimentación 220-240V. Flicker free. SDCM<5. Factor de potencia >0,9. Vida útil 50.000h L80.. Incluso accesorio, pequeño material, mano de obra de instalación y pruebas.

| Código | Ud | Descripción | Rendimiento | Precio | Importe |
|---|---|---|---|---|---|
| D7100005341 |  | CELER PANEL LED 60X60 26W 5000K IP54 3500LM UGR<22 COMPACT (material) | 1 | 27.3 | 27.30 |
| DECO977100005341 |  | ECOTASA - CELER PANEL LED 60X60 26W 5000K IP54 3500LM UGR<22 (material) | 1 | 0 | 0.00 |
| D%N00010100 | % | Medios auxiliares | 1 % | 27.30 | 0.27 |
| D8989898003 |  | MANO DE OBRA OFICIAL 1ª | 0.5 | 28 | 14.00 |
| D%N00020300 | % | Costes indirectos | 3 % | 41.57 | 1.25 |
|  |  | Total |  |  | 42.82 |

**U977100005344** CELER PANEL LED 60X60 26W 4000K IP54 3500LM UGR<19 COMPACT
Precio: 48.23
Suministro e instalación de panel LED marca Celer Modelo COMPACT 60x60 UGR19. Medidas 595x595mm. Altura: 28mm. Potencia 26W, temperatura de color 4.000K, Flujo útil 3.500 lm. Tecnología Backlit con un ángulo de apertura de 120º. IP54. UGR<19. IRC>80. Incluye equipo de alimentación. Alimentación 220-240V. Flicker free. SDCM<5. Factor de potencia >0,9. Vida útil 50.000h L80.. Incluso accesorio, pequeño material, mano de obra de instalación y pruebas.

| Código | Ud | Descripción | Rendimiento | Precio | Importe |
|---|---|---|---|---|---|
| D7100005344 |  | CELER PANEL LED 60X60 26W 4000K IP54 3500LM UGR<19 COMPACT (material) | 1 | 32.5 | 32.50 |
| D%N00010100 | % | Medios auxiliares | 1 % | 32.50 | 0.33 |
| D8989898003 |  | MANO DE OBRA OFICIAL 1ª | 0.5 | 28 | 14.00 |
| D%N00020300 | % | Costes indirectos | 3 % | 46.83 | 1.40 |
|  |  | Total |  |  | 48.23 |

**U977100005345** CELER PANEL LED 60X60 26W 5000K IP54 3500LM UGR<19 COMPACT
Precio: 48.23
Suministro e instalación de panel LED marca Celer Modelo COMPACT 60x60 UGR19. Medidas 595x595mm. Altura: 26mm. Potencia 26W, temperatura de color 5.000K, Flujo útil 3.500 lm. Tecnología Backlit con un ángulo de apertura de 120º. IP54. UGR<19. IRC>80. Incluye equipo de alimentación. Alimentación 220-240V. Flicker free. SDCM<5. Factor de potencia >0,9. Vida útil 50.000h L80.. Incluso accesorio, pequeño material, mano de obra de instalación y pruebas.

| Código | Ud | Descripción | Rendimiento | Precio | Importe |
|---|---|---|---|---|---|
| D7100005345 |  | CELER PANEL LED 60X60 26W 5000K IP54 3500LM UGR<19 COMPACT (material) | 1 | 32.5 | 32.50 |
| DECO977100005345 |  | ECOTASA - CELER PANEL LED 60X60 26W 5000K IP54 3500LM UGR<19 (material) | 1 | 0 | 0.00 |
| D%N00010100 | % | Medios auxiliares | 1 % | 32.50 | 0.33 |
| D8989898003 |  | MANO DE OBRA OFICIAL 1ª | 0.5 | 28 | 14.00 |
| D%N00020300 | % | Costes indirectos | 3 % | 46.83 | 1.40 |
|  |  | Total |  |  | 48.23 |

**U977100005812** CELER ACC. PACK 4 MUELLES INST. PANEL LED NEXT
Precio: 10.76
Suministro e instalación de celer ACC. PACK 4 MUELLES INST. PANEL LED NEXT. Incluso accesorio, pequeño material, mano de obra de instalación y pruebas.

| Código | Ud | Descripción | Rendimiento | Precio | Importe |
|---|---|---|---|---|---|
| D7100005812 |  | Celer ACC. PACK 4 MUELLES INST. PANEL LED NEXT (material) | 1 | 7.651 | 7.65 |
| D8989898003 |  | MANO DE OBRA OFICIAL 1ª | 0.1 | 28 | 2.80 |
| D%N00020300 | % | Costes indirectos | 3 % | 10.45 | 0.31 |
|  |  | Total |  |  | 10.76 |

**U977100005900** CELER ACC. PACK 4 MUELLES INST. PARA PANEL LED COMPACT
Precio: 12.25
Suministro e instalación de pack de 4 muelles para instalación de panel Celer compact. Incluso accesorio, pequeño material, mano de obra de instalación y pruebas.

| Código | Ud | Descripción | Rendimiento | Precio | Importe |
|---|---|---|---|---|---|
| D7100005900 |  | CELER ACC. PACK 4 MUELLES INST. PARA PANEL LED COMPACT (material) | 1 | 7.605 | 7.61 |
| D%N00010100 | % | Medios auxiliares | 1 % | 7.61 | 0.08 |
| D8989898003 |  | MANO DE OBRA OFICIAL 1ª | 0.15 | 28 | 4.20 |
| D%N00020300 | % | Costes indirectos | 3 % | 11.89 | 0.36 |
|  |  | Total |  |  | 12.25 |

**U977100005815** CELER ACC. SUSPENSION PANEL LED
Precio: 27.81
Suministro e instalación de accesorio de instalación vertical para los paneles LED Celer. Permite instalar el panel colgado desde la superficie de instalación.. Incluso accesorio, pequeño material, mano de obra de instalación y pruebas.

| Código | Ud | Descripción | Rendimiento | Precio | Importe |
|---|---|---|---|---|---|
| D7100005815 |  | CELER ACC. SUSPENSION PANEL LED (material) | 1 | 13 | 13.00 |
| D8989898003 |  | MANO DE OBRA OFICIAL 1ª | 0.5 | 28 | 14.00 |
| D%N00020300 | % | Costes indirectos | 3 % | 27.00 | 0.81 |
|  |  | Total |  |  | 27.81 |

**U977100005838** CELER MARCO EMPOTRAR PANEL LED 30X120 NEXT y EVO
Precio: 35.38
Suministro e instalación de marco de instalación empotrada para los paneles LED Celer 30x120 NEXT y EVO. Medidas 315x1.232mm. Altura: 31mm. Es necesario utilizarlo con el accesorio de instalación empotrada. Permite instalar el panel empotrado en la superficie de instalación (Por ejemplo en escayola). De aluminio. color blanco.. Incluso accesorio, pequeño material, mano de obra de instalación y pruebas.

| Código | Ud | Descripción | Rendimiento | Precio | Importe |
|---|---|---|---|---|---|
| D7100005838 |  | CELER MARCO EMPOTRAR PANEL LED 30X120 NEXT y EVO (material) | 1 | 20.15 | 20.15 |
| D%N00010100 | % | Medios auxiliares | 1 % | 20.15 | 0.20 |
| D8989898003 |  | MANO DE OBRA OFICIAL 1ª | 0.5 | 28 | 14.00 |
| D%N00020300 | % | Costes indirectos | 3 % | 34.35 | 1.03 |
|  |  | Total |  |  | 35.38 |

**U977100005839** CELER MARCO EMPOTRAR PANEL LED 60X120 NEXT y EVO
Precio: 39.11
Suministro e instalación de marco de instalación empotrada para los paneles LED Celer 60x120 NEXT y EVO. Medidas 632x1.232mm. Altura: 31mm. Es necesario utilizarlo con el accesorio de instalación empotrada. Permite instalar el panel empotrado en la superficie de instalación (Por ejemplo en escayola). De aluminio. color blanco.. Incluso accesorio, pequeño material, mano de obra de instalación y pruebas.

| Código | Ud | Descripción | Rendimiento | Precio | Importe |
|---|---|---|---|---|---|
| D7100005839 |  | CELER MARCO EMPOTRAR PANEL LED 60X120 NEXT y EVO (material) | 1 | 23.725 | 23.73 |
| D%N00010100 | % | Medios auxiliares | 1 % | 23.73 | 0.24 |
| D8989898003 |  | MANO DE OBRA OFICIAL 1ª | 0.5 | 28 | 14.00 |
| D%N00020300 | % | Costes indirectos | 3 % | 37.97 | 1.14 |
|  |  | Total |  |  | 39.11 |

**U977100005840** CELER MARCO EMPOTRAR PANEL LED 60X60 NEXT y EVO
Precio: 31.32
Suministro e instalación de marco de instalación empotrada para los paneles LED Celer 60x60 NEXT y EVO. Medidas 632x632mm. Altura: 31mm. Es necesario utilizarlo con el accesorio de instalación empotrada. Permite instalar el panel empotrado en la superficie de instalación (Por ejemplo en escayola). De aluminio. color blanco.. Incluso accesorio, pequeño material, mano de obra de instalación y pruebas.

| Código | Ud | Descripción | Rendimiento | Precio | Importe |
|---|---|---|---|---|---|
| D7100005840 |  | CELER MARCO EMPOTRAR PANEL LED 60X60 NEXT y EVO (material) | 1 | 16.25 | 16.25 |
| D%N00010100 | % | Medios auxiliares | 1 % | 16.25 | 0.16 |
| D8989898003 |  | MANO DE OBRA OFICIAL 1ª | 0.5 | 28 | 14.00 |
| D%N00020300 | % | Costes indirectos | 3 % | 30.41 | 0.91 |
|  |  | Total |  |  | 31.32 |

**U977100005845** CELER MARCO EASYFIT PANEL LED 60X60 BLANCO NEXT y EVO
Precio: 27.5
Suministro e instalación de marco de instalación en superficie para los paneles LED Celer 60x60 NEXT y EVO. Medidas 602x602mm. Altura: 50mm. Permite instalar el panel en superficie, donde no disponen de losetas móviles en falsos techos. De aluminio. color blanco.. Incluso accesorio, pequeño material, mano de obra de instalación y pruebas.

| Código | Ud | Descripción | Rendimiento | Precio | Importe |
|---|---|---|---|---|---|
| D7100005845 |  | CELER MARCO EASYFIT PANEL LED 60X60 BLANCO NEXT y EVO (material) | 1 | 19.5 | 19.50 |
| D%N00010100 | % | Medios auxiliares | 1 % | 19.50 | 0.20 |
| D8989898003 |  | MANO DE OBRA OFICIAL 1ª | 0.25 | 28 | 7.00 |
| D%N00020300 | % | Costes indirectos | 3 % | 26.70 | 0.80 |
|  |  | Total |  |  | 27.5 |

**U977100005846** CELER MARCO EASYFIT PANEL LED 30x120 BLANCO NEXT y EVO
Precio: 36.29
Suministro e instalación de marco de instalación en superficie para los paneles LED Celer 30x120 NEXT y EVO. Medidas 302x1202mm. Altura: 50mm. Permite instalar el panel en superficie, donde no disponen de losetas móviles en falsos techos. De aluminio. color blanco.. Incluso accesorio, pequeño material, mano de obra de instalación y pruebas.

| Código | Ud | Descripción | Rendimiento | Precio | Importe |
|---|---|---|---|---|---|
| D7100005846 |  | CELER MARCO EASYFIT PANEL LED 30x120 BLANCO NEXT y EVO (material) | 1 | 27.95 | 27.95 |
| D%N00010100 | % | Medios auxiliares | 1 % | 27.95 | 0.28 |
| D8989898003 |  | MANO DE OBRA OFICIAL 1ª | 0.25 | 28 | 7.00 |
| D%N00020300 | % | Costes indirectos | 3 % | 35.23 | 1.06 |
|  |  | Total |  |  | 36.29 |

**U977100005847** CELER MARCO EASYFIT PANEL LED 60x120 BLANCO NEXT y EVO
Precio: 38.48
Suministro e instalación de marco de instalación en superficie para los paneles LED Celer 60x120 NEXT y EVO. Medidas 602x1202mm. Altura: 50mm. Permite instalar el panel en superficie, donde no disponen de losetas móviles en falsos techos. De aluminio. color blanco.. Incluso accesorio, pequeño material, mano de obra de instalación y pruebas.

| Código | Ud | Descripción | Rendimiento | Precio | Importe |
|---|---|---|---|---|---|
| D7100005847 |  | CELER MARCO EASYFIT PANEL LED 60x120 BLANCO NEXT y EVO (material) | 1 | 30.063 | 30.06 |
| D%N00010100 | % | Medios auxiliares | 1 % | 30.06 | 0.30 |
| D8989898003 |  | MANO DE OBRA OFICIAL 1ª | 0.25 | 28 | 7.00 |
| D%N00020300 | % | Costes indirectos | 3 % | 37.36 | 1.12 |
|  |  | Total |  |  | 38.48 |

**U977100005848** CELER MARCO EASYFIT PANEL LED 60X60 BLANCO COMPACT
Precio: 34.71
Suministro e instalación de marco de instalación en superficie para los paneles LED Celer Compact. Medidas 600x600mm. Altura: 63mm. Permite instalar el panel en superficie, donde no disponen de losetas móviles en falsos techos. De aluminio. color blanco.. Incluso accesorio, pequeño material, mano de obra de instalación y pruebas.

| Código | Ud | Descripción | Rendimiento | Precio | Importe |
|---|---|---|---|---|---|
| D7100005848 |  | CELER MARCO EASYFIT PANEL LED 60X60 BLANCO COMPACT (material) | 1 | 19.5 | 19.50 |
| D%N00010100 | % | Medios auxiliares | 1 % | 19.50 | 0.20 |
| D8989898003 |  | MANO DE OBRA OFICIAL 1ª | 0.5 | 28 | 14.00 |
| D%N00020300 | % | Costes indirectos | 3 % | 33.70 | 1.01 |
|  |  | Total |  |  | 34.71 |

**U977250040059** DRIVER BOKE MULTIPOTENCIA MAX42W DALI II O PUSH S/PARP 4 PIN
Precio: 31.96
Suministro e instalación de driver multipotencia de 42W regulable DALI II o Push. Flicker free. Incluso accesorio, pequeño material, mano de obra de instalación y pruebas.

| Código | Ud | Descripción | Rendimiento | Precio | Importe |
|---|---|---|---|---|---|
| D7250040059 |  | DRIVER BOKE MULTIPOTENCIA MAX42W DALI II O PUSH S/PARP 4 PIN (material) | 1 | 27.95 | 27.95 |
| D%N00010100 | % | Medios auxiliares | 1 % | 27.95 | 0.28 |
| D8989898003 |  | MANO DE OBRA OFICIAL 1ª | 0.1 | 28 | 2.80 |
| D%N00020300 | % | Costes indirectos | 3 % | 31.03 | 0.93 |
|  |  | Total |  |  | 31.96 |

**U977866070005** BEG SENSOR CONTROLADOR DALI HCL SUPERFICIE
Precio: 358.72
Suministro e instalación de detector de presencia bidireccional con controlador DALI integrado para HCL marca BEG modelo PD4-M-HCL2-FT. De superficie. Fuente DALI integrada y 3 entradas para pulsadores. Curvas HCL preconfiguradas y ajustables.Modo Broadcast de comunicación ajustable (1 zona de iluminación, sin direccionamiento) o Multicast (varias zonas de iluminación, HVAC con direccionamiento). Dim-2-Warm: la intensidad y temperatura de color pueden ser ajustadas infinitamente mediante una pulsación larga. Activación de escenas de iluminación con accesorio. Medición de luz mixta mediante sensor crepuscular interno y externo. Sensor externo pivotable en 45º. Configurable mediante APP Android o iOS. Hasta un máximo de 64 luminarias con drivers DT8 (Tipo de color Tc). Reloj integrado que permite regular automáticamente la temperatura de color y el nivel de luminosidad de consigna con el fin de reforzar los biorritmos humanos. Temperatura de color ajustable de manera independiente y contínua mediante una entrada de pulsador separada. Función luz de orientación.. Incluso accesorio, pequeño material, mano de obra de instalación y pruebas.

| Código | Ud | Descripción | Rendimiento | Precio | Importe |
|---|---|---|---|---|---|
| D7866070030 |  | BEG SENSOR CONTROLADOR DALI HCL SUPERFICIE (material; 22/05/2026) | 1 | 337.89 | 337.89 |
| D%N00010100 | % | Medios auxiliares | 1 % | 337.89 | 3.38 |
| D8989898003 |  | MANO DE OBRA OFICIAL 1ª | 0.25 | 28 | 7.00 |
| D%N00020300 | % | Costes indirectos | 3 % | 348.27 | 10.45 |
|  |  | Total |  |  | 358.72 |

**U977866070025** BEG SENSOR CONTROLADOR DALI HCL EMPOTRABLE
Precio: 326.82
Suministro e instalación de detector de presencia bidireccional con controlador DALI integrado para HCL marca BEG modelo PD4-M-HCL2-SU. Empotrable. Fuente DALI integrada y 3 entradas para pulsadores. Curvas HCL preconfiguradas y ajustables.Modo Broadcast de comunicación ajustable (1 zona de iluminación, sin direccionamiento) o Multicast (varias zonas de iluminación, HVAC con direccionamiento). Dim-2-Warm: la intensidad y temperatura de color pueden ser ajustadas infinitamente mediante una pulsación larga. Activación de escenas de iluminación con accesorio. Medición de luz mixta mediante sensor crepuscular interno y externo. Sensor externo pivotable en 45º. Configurable mediante APP Android o iOS. Hasta un máximo de 64 luminarias con drivers DT8 (Tipo de color Tc). Reloj integrado que permite regular automáticamente la temperatura de color y el nivel de luminosidad de consigna con el fin de reforzar los biorritmos humanos. Temperatura de color ajustable de manera independiente y contínua mediante una entrada de pulsador separada. Función luz de orientación.. Incluso accesorio, pequeño material, mano de obra de instalación y pruebas.

| Código | Ud | Descripción | Rendimiento | Precio | Importe |
|---|---|---|---|---|---|
| D7866070025 |  | BEG SENSOR CONTROLADOR DALI HCL EMPOTRABLE (material; 22/05/2026) | 1 | 307.23 | 307.23 |
| D%N00010100 | % | Medios auxiliares | 1 % | 307.23 | 3.07 |
| D8989898003 |  | MANO DE OBRA OFICIAL 1ª | 0.25 | 28 | 7.00 |
| D%N00020300 | % | Costes indirectos | 3 % | 317.30 | 9.52 |
|  |  | Total |  |  | 326.82 |

**U977866075085** BEG ADAPTADOR IR-BT
Precio: 92.2
Suministro e instalación de adaptador para smartphones marca BEG modelo IR-BT. Permite controlar y programar todos los detectores, luminarias e interruptores crepusculares B.E.G. susceptibles de ser programados vía mando a distancia. Incluso accesorio, pequeño material, mano de obra de instalación y pruebas.

| Código | Ud | Descripción | Rendimiento | Precio | Importe |
|---|---|---|---|---|---|
| D7866075085 |  | BEG ADAPTADOR IR-BT (material; 22/05/2026) | 1 | 88.35 | 88.35 |
| D%N00010100 | % | Medios auxiliares | 1 % | 88.35 | 0.88 |
| D8989898003 |  | MANO DE OBRA OFICIAL 1ª | 0.01 | 28 | 0.28 |
| D%N00020300 | % | Costes indirectos | 3 % | 89.51 | 2.69 |
|  |  | Total |  |  | 92.2 |

**U977866075105** BEG MANDO A DISTANCIA IR-HCL2-MINI
Precio: 26.98
Suministro e instalación de minimando a distancia marca BEG modelo IR-HCL2-MINI. Activa 4 escenas preprogramadas y una curva HCL dinámica. Incluso accesorio, pequeño material, mano de obra de instalación y pruebas.

| Código | Ud | Descripción | Rendimiento | Precio | Importe |
|---|---|---|---|---|---|
| D7866075105 |  | BEG MANDO A DISTANCIA IR-HCL2-MINI (material; 22/05/2026) | 1 | 25.65 | 25.65 |
| D%N00010100 | % | Medios auxiliares | 1 % | 25.65 | 0.26 |
| D8989898003 |  | MANO DE OBRA OFICIAL 1ª | 0.01 | 28 | 0.28 |
| D%N00020300 | % | Costes indirectos | 3 % | 26.19 | 0.79 |
|  |  | Total |  |  | 26.98 |

**U977251800358** DALCNET TIMER-CASAMBI (04/03/2025)
Precio: 221.3
Suministro e instalación de timer CASAMBI marca Dalcnet modelo DC-0126. Permite mantener la memoria con un reloj interno cuando se pierde la alimentación y se encarga de poner en marcha la programación y escenas cuando vuelve la luz. Entrada de pulsador programable. Formato de caja. Con 24h de autonomía. Alimentación 12-24V. Incluso accesorio, pequeño material, mano de obra de instalación y pruebas.

| Código | Ud | Descripción | Rendimiento | Precio | Importe |
|---|---|---|---|---|---|
| D7259923308 |  | DALCNET TIMER-CASAMBI (material; 04/03/2025) | 1 | 205.785 | 205.79 |
| D%N00010100 | % | Medios auxiliares | 1 % | 205.79 | 2.06 |
| D8989898003 |  | MANO DE OBRA OFICIAL 1ª | 0.25 | 28 | 7.00 |
| D%N00020300 | % | Costes indirectos | 3 % | 214.85 | 6.45 |
|  |  | Total |  |  | 221.3 |

### 977100010 PLAFONES Y APLIQUES

**U977100010001** CELER APLIQUE LECTURA REDONDO GU10 Y LED INDIRECTO NEGRO
Precio: 54.99
Suministro e instalación de aplique de lectura orientable, marca CELER, modelo GU10, con luz principal con casquillo GU10 luz indirecta LED. Equipado con dos interruptores y una entrada de carga. Color negro.. Incluso accesorio, pequeño material, mano de obra de instalación y pruebas.

| Código | Ud | Descripción | Rendimiento | Precio | Importe |
|---|---|---|---|---|---|
| D7100010001 |  | CELER APLIQUE LECTURA REDONDO GU10 Y LED INDIRECTO NEGRO (material) | 1 | 39 | 39.00 |
| DECO977100010001 |  | ECOTASA - CELER APLIQUE LECTURA REDONDO GU10 Y LED INDIRECTO (material) | 1 | 0 | 0.00 |
| D%N00010100 | % | Medios auxiliares | 1 % | 39.00 | 0.39 |
| D8989898003 |  | MANO DE OBRA OFICIAL 1ª | 0.5 | 28 | 14.00 |
| D%N00020300 | % | Costes indirectos | 3 % | 53.39 | 1.60 |
|  |  | Total |  |  | 54.99 |

**U977100010002** CELER APLIQUE LECTURA REDONDO GU10 Y LED INDIRECTO BLANCO
Precio: 54.99
Suministro e instalación de aplique de lectura orientable, marca CELER, modelo GU10, con luz principal con casquillo GU10 luz indirecta LED. Equipado con dos interruptores y una entrada de carga. Color blanco.. Incluso accesorio, pequeño material, mano de obra de instalación y pruebas.

| Código | Ud | Descripción | Rendimiento | Precio | Importe |
|---|---|---|---|---|---|
| D7100010002 |  | CELER APLIQUE LECTURA REDONDO GU10 Y LED INDIRECTO BLANCO (material) | 1 | 39 | 39.00 |
| DECO977100010002 |  | ECOTASA - CELER APLIQUE LECTURA REDONDO GU10 Y LED INDIRECTO (material) | 1 | 0 | 0.00 |
| D%N00010100 | % | Medios auxiliares | 1 % | 39.00 | 0.39 |
| D8989898003 |  | MANO DE OBRA OFICIAL 1ª | 0.5 | 28 | 14.00 |
| D%N00020300 | % | Costes indirectos | 3 % | 53.39 | 1.60 |
|  |  | Total |  |  | 54.99 |

**U977100010003** CELER APLIQUE LECTURA REDONDO 3000K Y LED INDIRECTO NEGRO
Precio: 71.89
Suministro e instalación de aplique de lectura orientable, marca CELER, modelo LED, con luz principal con LED de 15W y 3.000K y luz indirecta LED. Equipado con dos interruptores y una entrada de carga. Color negro.. Incluso accesorio, pequeño material, mano de obra de instalación y pruebas.

| Código | Ud | Descripción | Rendimiento | Precio | Importe |
|---|---|---|---|---|---|
| D7100010003 |  | CELER APLIQUE LECTURA REDONDO 3000K Y LED INDIRECTO NEGRO (material) | 1 | 55.25 | 55.25 |
| DECO977100010003 |  | ECOTASA - CELER APLIQUE LECTURA REDONDO 3000K Y LED INDIRECT (material) | 1 | 0 | 0.00 |
| D%N00010100 | % | Medios auxiliares | 1 % | 55.25 | 0.55 |
| D8989898003 |  | MANO DE OBRA OFICIAL 1ª | 0.5 | 28 | 14.00 |
| D%N00020300 | % | Costes indirectos | 3 % | 69.80 | 2.09 |
|  |  | Total |  |  | 71.89 |

**U977100010004** CELER APLIQUE LECTURA REDONDO 3000K Y LED INDIRECTO BLANCO
Precio: 71.89
Suministro e instalación de aplique de lectura orientable, marca CELER, modelo LED, con luz principal con LED de 15W y 3.000K y luz indirecta LED. Equipado con dos interruptores y una entrada de carga. Color blanco.. Incluso accesorio, pequeño material, mano de obra de instalación y pruebas.

| Código | Ud | Descripción | Rendimiento | Precio | Importe |
|---|---|---|---|---|---|
| D7100010004 |  | CELER APLIQUE LECTURA REDONDO 3000K Y LED INDIRECTO BLANCO (material) | 1 | 55.25 | 55.25 |
| DECO977100010004 |  | ECOTASA - CELER APLIQUE LECTURA REDONDO 3000K Y LED INDIRECT (material) | 1 | 0 | 0.00 |
| D%N00010100 | % | Medios auxiliares | 1 % | 55.25 | 0.55 |
| D8989898003 |  | MANO DE OBRA OFICIAL 1ª | 0.5 | 28 | 14.00 |
| D%N00020300 | % | Costes indirectos | 3 % | 69.80 | 2.09 |
|  |  | Total |  |  | 71.89 |

**U977100010060** CELER PLAFON REDONDO NEO 18W 3000K 1800LM IP44
Precio: 39.44
Suministro e instalación de plafón redondo marca Celer modelo NEO de 18W. Temperatura de color 3.000K, Flujo útil 1.800lm. Difusor opal, medidas: Ø307mm diámetro, alto 71mm. IRC>80, Ángulo de apertura de 130º e IRC>80. IP44. Incluye equipo de alimentación.. Incluso accesorio, pequeño material, mano de obra de instalación y pruebas.

| Código | Ud | Descripción | Rendimiento | Precio | Importe |
|---|---|---|---|---|---|
| D7100010060 |  | CELER PLAFON REDONDO NEO 18W 3000K 1800LM IP44 (material) | 1 | 24.05 | 24.05 |
| DECO977100010060 |  | ECOTASA - CELER PLAFON REDONDO NEO 18W 3000K 1800LM IP44 (material) | 1 | 0 | 0.00 |
| D%N00010100 | % | Medios auxiliares | 1 % | 24.05 | 0.24 |
| D8989898003 |  | MANO DE OBRA OFICIAL 1ª | 0.5 | 28 | 14.00 |
| D%N00020300 | % | Costes indirectos | 3 % | 38.29 | 1.15 |
|  |  | Total |  |  | 39.44 |

**U977100010061** CELER PLAFON REDONDO NEO 18W 4000K 1800LM IP44
Precio: 39.44
Suministro e instalación de plafón redondo marca Celer modelo NEO de 18W. Temperatura de color 4.000K, Flujo útil 1.800lm. Difusor opal, medidas: Ø307mm diámetro, alto 71mm. IRC>80, Ángulo de apertura de 130º e IRC>80. IP44. Incluye equipo de alimentación.. Incluso accesorio, pequeño material, mano de obra de instalación y pruebas.

| Código | Ud | Descripción | Rendimiento | Precio | Importe |
|---|---|---|---|---|---|
| D7100010061 |  | CELER PLAFON REDONDO NEO 18W 4000K 1800LM IP44 (material) | 1 | 24.05 | 24.05 |
| DECO977100010061 |  | ECOTASA - CELER PLAFON REDONDO NEO 18W 4000K 1800LM IP44 (material) | 1 | 0 | 0.00 |
| D%N00010100 | % | Medios auxiliares | 1 % | 24.05 | 0.24 |
| D8989898003 |  | MANO DE OBRA OFICIAL 1ª | 0.5 | 28 | 14.00 |
| D%N00020300 | % | Costes indirectos | 3 % | 38.29 | 1.15 |
|  |  | Total |  |  | 39.44 |

**U977100010094** CELER PLAFON REDONDO NEO 18W 5000K 1800LM IP44
Precio: 39.44
Suministro e instalación de plafón redondo marca Celer modelo NEO de 18W. Temperatura de color 5.500K, Flujo útil 1.800lm. Difusor opal, medidas: Ø307mm diámetro, alto 71mm. IRC>80, Ángulo de apertura de 130º e IRC>80. IP44. Incluye equipo de alimentación.. Incluso accesorio, pequeño material, mano de obra de instalación y pruebas.

| Código | Ud | Descripción | Rendimiento | Precio | Importe |
|---|---|---|---|---|---|
| D7100010094 |  | CELER PLAFON REDONDO NEO 18W 5000K 1800LM IP44 (material) | 1 | 24.05 | 24.05 |
| D%N00010100 | % | Medios auxiliares | 1 % | 24.05 | 0.24 |
| D8989898003 |  | MANO DE OBRA OFICIAL 1ª | 0.5 | 28 | 14.00 |
| D%N00020300 | % | Costes indirectos | 3 % | 38.29 | 1.15 |
|  |  | Total |  |  | 39.44 |

**U977100010065** CELER PLAFON REDONDO NEO 18W 3000K C/SENSOR 1800LM IP44
Precio: 52.63
Suministro e instalación de plafón redondo marca Celer modelo NEO de 18W con sensor. Temperatura de color 3.000K, Flujo útil 1.800lm. Difusor opal, medidas: Ø307mm diámetro, alto 71mm. IRC>80, Ángulo de apertura de 130º e IRC>80. IP44. Con sensor de movimiento y luminosidad integrado. Incluye equipo de alimentación.. Incluso accesorio, pequeño material, mano de obra de instalación y pruebas.

| Código | Ud | Descripción | Rendimiento | Precio | Importe |
|---|---|---|---|---|---|
| D7100010065 |  | CELER PLAFON REDONDO NEO 18W 3000K C/SENSOR 1800LM IP44 (material) | 1 | 36.725 | 36.73 |
| DECO977100010065 |  | ECOTASA - CELER PLAFON REDONDO NEO 18W 3000K C/SENSOR 1800LM (material) | 1 | 0 | 0.00 |
| D%N00010100 | % | Medios auxiliares | 1 % | 36.73 | 0.37 |
| D8989898003 |  | MANO DE OBRA OFICIAL 1ª | 0.5 | 28 | 14.00 |
| D%N00020300 | % | Costes indirectos | 3 % | 51.10 | 1.53 |
|  |  | Total |  |  | 52.63 |

**U977100010066** CELER PLAFON REDONDO NEO 18W 4000K C/SENSOR 1800LM IP44
Precio: 52.63
Suministro e instalación de plafón redondo marca Celer modelo NEO de 18W con sensor. Temperatura de color 4.000K, Flujo útil 1.800lm. Difusor opal, medidas: Ø307mm diámetro, alto 71mm. IRC>80, Ángulo de apertura de 130º e IRC>80. IP44. Con sensor de movimiento y luminosidad integrado. Incluye equipo de alimentación.. Incluso accesorio, pequeño material, mano de obra de instalación y pruebas.

| Código | Ud | Descripción | Rendimiento | Precio | Importe |
|---|---|---|---|---|---|
| D7100010066 |  | CELER PLAFON REDONDO NEO 18W 4000K C/SENSOR 1800LM IP44 (material) | 1 | 36.725 | 36.73 |
| DECO977100010066 |  | ECOTASA - CELER PLAFON REDONDO NEO 18W 4000K C/SENSOR 1800LM (material) | 1 | 0 | 0.00 |
| D%N00010100 | % | Medios auxiliares | 1 % | 36.73 | 0.37 |
| D8989898003 |  | MANO DE OBRA OFICIAL 1ª | 0.5 | 28 | 14.00 |
| D%N00020300 | % | Costes indirectos | 3 % | 51.10 | 1.53 |
|  |  | Total |  |  | 52.63 |

**U977100010095** CELER PLAFON REDONDO NEO 18W 5000K C/SENSOR 1800LM IP44
Precio: 52.63
Suministro e instalación de plafón redondo marca Celer modelo NEO de 18W con sensor. Temperatura de color 5.500K, Flujo útil 1.800lm. Difusor opal, medidas: Ø307mm diámetro, alto 71mm. IRC>80, Ángulo de apertura de 130º e IRC>80. IP44. Con sensor de movimiento y luminosidad integrado. Incluye equipo de alimentación.. Incluso accesorio, pequeño material, mano de obra de instalación y pruebas.

| Código | Ud | Descripción | Rendimiento | Precio | Importe |
|---|---|---|---|---|---|
| D7100010095 |  | CELER PLAFON REDONDO NEO 18W 5000K C/SENSOR 1800LM IP44 (material) | 1 | 36.725 | 36.73 |
| D%N00010100 | % | Medios auxiliares | 1 % | 36.73 | 0.37 |
| D8989898003 |  | MANO DE OBRA OFICIAL 1ª | 0.5 | 28 | 14.00 |
| D%N00020300 | % | Costes indirectos | 3 % | 51.10 | 1.53 |
|  |  | Total |  |  | 52.63 |

**U977100010078** CELER PLAFON REDONDO LED IP40 12W PIR 4000K 1500LM C3
Precio: 48.87
Suministro e instalación de plafón redondo LED IP40 12W PIR, marca Celer. Temperatura de color 4.000K (blanco neutro), Flujo útil 1500lm. Difusor opal, medidas: Ø300mm diámetro, alto 100mm. IRC>80, Ángulo de apertura de 120º e IRC>80. Con sensor de movimiento PIR (infrarrojos) y su alcance de detección en la versión con detector es de hasta 6mts de diámetro. Incluye equipo de alimentación.. Incluso accesorio, pequeño material, mano de obra de instalación y pruebas.

| Código | Ud | Descripción | Rendimiento | Precio | Importe |
|---|---|---|---|---|---|
| D7100010078 |  | CELER PLAFON REDONDO LED IP40 12W PIR 4000K 1500LM C3 (material) | 1 | 33.118 | 33.12 |
| DECO977100010078 |  | ECOTASA - CELER PLAFON REDONDO LED IP40 12W PIR 4000K 1500LM (material) | 1 | 0 | 0.00 |
| D%N00010100 | % | Medios auxiliares | 1 % | 33.12 | 0.33 |
| D8989898003 |  | MANO DE OBRA OFICIAL 1ª | 0.5 | 28 | 14.00 |
| D%N00020300 | % | Costes indirectos | 3 % | 47.45 | 1.42 |
|  |  | Total |  |  | 48.87 |

**U977100010080** CELER PLAFON RED LED IP54 12W 220V 3000K 1400LM C3
Precio: 41.94
Suministro e instalación de plafón redondo LED IP54 12W, marca Celer. Temperatura de color 3.000K. Flujo útil 1.400lm. Difusor opal, medidas: Ø220x50mm. Ángulo de apertura de 120º e IRC>80. Incluye equipo de alimentación.. Incluso accesorio, pequeño material, mano de obra de instalación y pruebas.

| Código | Ud | Descripción | Rendimiento | Precio | Importe |
|---|---|---|---|---|---|
| D7100010080 |  | CELER PLAFON RED LED IP54 12W 220V 3000K 1400LM C3 (material) | 1 | 26.455 | 26.46 |
| DECO977100010080 |  | ECOTASA - CELER PLAFON RED LED IP54 12W 220V 3000K 1400LM C3 (material) | 1 | 0 | 0.00 |
| D%N00010100 | % | Medios auxiliares | 1 % | 26.46 | 0.26 |
| D8989898003 |  | MANO DE OBRA OFICIAL 1ª | 0.5 | 28 | 14.00 |
| D%N00020300 | % | Costes indirectos | 3 % | 40.72 | 1.22 |
|  |  | Total |  |  | 41.94 |

**U977100010081** CELER PLAFON RED LED IP54 12W 220V 4000K 1500LM C3
Precio: 41.94
Suministro e instalación de plafón redondo LED IP54 12W, marca Celer. Temperatura de color 4.000K. Flujo útil 1.500lm. Difusor opal, medidas: Ø220x50mm. Ángulo de apertura de 120º e IRC>80. Incluye equipo de alimentación.. Incluso accesorio, pequeño material, mano de obra de instalación y pruebas.

| Código | Ud | Descripción | Rendimiento | Precio | Importe |
|---|---|---|---|---|---|
| D7100010081 |  | CELER PLAFON RED LED IP54 12W 220V 4000K 1500LM C3 (material) | 1 | 26.455 | 26.46 |
| DECO977100010081 |  | ECOTASA - CELER PLAFON RED LED IP54 12W 220V 4000K 1500LM C3 (material) | 1 | 0 | 0.00 |
| D%N00010100 | % | Medios auxiliares | 1 % | 26.46 | 0.26 |
| D8989898003 |  | MANO DE OBRA OFICIAL 1ª | 0.5 | 28 | 14.00 |
| D%N00020300 | % | Costes indirectos | 3 % | 40.72 | 1.22 |
|  |  | Total |  |  | 41.94 |

**U977100010082** CELER PLAFON RED LED IP54 12W 220V C/SENSOR 3000K 1400LM C3
Precio: 51.61
Suministro e instalación de plafón redondo LED IP54 12W con sensor, marca Celer. Temperatura de color 3.000K. Flujo útil 1.400lm. Difusor opal, medidas: Ø220x50mm. Ángulo de apertura de 120º e IRC>80. Incluye equipo de alimentación. Con sensor de movimiento y luminosidad (MW) con un rango de detección de hasta 5m.. Incluso accesorio, pequeño material, mano de obra de instalación y pruebas.

| Código | Ud | Descripción | Rendimiento | Precio | Importe |
|---|---|---|---|---|---|
| D7100010082 |  | CELER PLAFON RED LED IP54 12W 220V C/SENSOR 3000K 1400LM C3 (material) | 1 | 35.75 | 35.75 |
| DECO977100010082 |  | ECOTASA - CELER PLAFON RED LED IP54 12W 220V C/SENSOR 3000K (material) | 1 | 0 | 0.00 |
| D%N00010100 | % | Medios auxiliares | 1 % | 35.75 | 0.36 |
| D8989898003 |  | MANO DE OBRA OFICIAL 1ª | 0.5 | 28 | 14.00 |
| D%N00020300 | % | Costes indirectos | 3 % | 50.11 | 1.50 |
|  |  | Total |  |  | 51.61 |

**U977100010083** CELER PLAFON RED LED IP54 12W 220V C/SENSOR 4000K 1500LM C3
Precio: 51.61
Suministro e instalación de plafón redondo LED IP54 12W con sensor, marca Celer. Temperatura de color 4.000K. Flujo útil 1.500lm. Difusor opal, medidas: Ø220x50mm. Ángulo de apertura de 120º e IRC>80. Incluye equipo de alimentación. Con sensor de movimiento y luminosidad (MW) con un rango de detección de hasta 5m.. Incluso accesorio, pequeño material, mano de obra de instalación y pruebas.

| Código | Ud | Descripción | Rendimiento | Precio | Importe |
|---|---|---|---|---|---|
| D7100010083 |  | CELER PLAFON RED LED IP54 12W 220V C/SENSOR 4000K 1500LM C3 (material) | 1 | 35.75 | 35.75 |
| DECO977100010083 |  | ECOTASA - CELER PLAFON RED LED IP54 12W 220V C/SENSOR 4000K (material) | 1 | 0 | 0.00 |
| D%N00010100 | % | Medios auxiliares | 1 % | 35.75 | 0.36 |
| D8989898003 |  | MANO DE OBRA OFICIAL 1ª | 0.5 | 28 | 14.00 |
| D%N00020300 | % | Costes indirectos | 3 % | 50.11 | 1.50 |
|  |  | Total |  |  | 51.61 |

**U977100010084** CELER PLAFON CUAD LED IP54 12W 220V 3000K 1400LM C3
Precio: 41.94
Suministro e instalación de plafón cuadrado LED IP54 12W,marca Celer. Temperatura de color 3.000K. Flujo útil 1.400lm. Difusor opal, medidas: 280x280x50mm. Ángulo de apertura de 120º e IRC>80. Incluye equipo de alimentación.. Incluso accesorio, pequeño material, mano de obra de instalación y pruebas.

| Código | Ud | Descripción | Rendimiento | Precio | Importe |
|---|---|---|---|---|---|
| D7100010084 |  | CELER PLAFON CUAD LED IP54 12W 220V 3000K 1400LM C3 (material) | 1 | 26.455 | 26.46 |
| DECO977100010084 |  | ECOTASA - CELER PLAFON CUAD LED IP54 12W 220V 3000K 1400LM C (material) | 1 | 0 | 0.00 |
| D%N00010100 | % | Medios auxiliares | 1 % | 26.46 | 0.26 |
| D8989898003 |  | MANO DE OBRA OFICIAL 1ª | 0.5 | 28 | 14.00 |
| D%N00020300 | % | Costes indirectos | 3 % | 40.72 | 1.22 |
|  |  | Total |  |  | 41.94 |

**U977100010085** CELER PLAFON CUAD LED IP54 12W 220V 4000K 1500LM C3
Precio: 41.94
Suministro e instalación de plafón cuadrado LED IP54 12W,marca Celer. Temperatura de color 4.000K. Flujo útil 1.500lm. Difusor opal, medidas: 280x280x50mm. Ángulo de apertura de 120º e IRC>80. Incluye equipo de alimentación.. Incluso accesorio, pequeño material, mano de obra de instalación y pruebas.

| Código | Ud | Descripción | Rendimiento | Precio | Importe |
|---|---|---|---|---|---|
| D7100010085 |  | CELER PLAFON CUAD LED IP54 12W 220V 4000K 1500LM C3 (material) | 1 | 26.455 | 26.46 |
| DECO977100010085 |  | ECOTASA - CELER PLAFON CUAD LED IP54 12W 220V 4000K 1500LM C (material) | 1 | 0 | 0.00 |
| D%N00010100 | % | Medios auxiliares | 1 % | 26.46 | 0.26 |
| D8989898003 |  | MANO DE OBRA OFICIAL 1ª | 0.5 | 28 | 14.00 |
| D%N00020300 | % | Costes indirectos | 3 % | 40.72 | 1.22 |
|  |  | Total |  |  | 41.94 |

**U977100010086** CELER PLAFON CUAD LED IP54 12W 220V C/SENSOR 3000K 1400LM C3
Precio: 51.61
Suministro e instalación de plafón cuadrado LED IP54 12W con sensor, marca Celer. Temperatura de color 3.000K. Flujo útil 1.400lm. Difusor opal, medidas: 280x280x50mm. Ángulo de apertura de 120º e IRC>80. Incluye equipo de alimentación. Con sensor de movimiento y luminosidad (MW) con un rango de detección de hasta 5m.. Incluso accesorio, pequeño material, mano de obra de instalación y pruebas.

| Código | Ud | Descripción | Rendimiento | Precio | Importe |
|---|---|---|---|---|---|
| D7100010086 |  | CELER PLAFON CUAD LED IP54 12W 220V C/SENSOR 3000K 1400LM C3 (material) | 1 | 35.75 | 35.75 |
| DECO977100010086 |  | ECOTASA - CELER PLAFON CUAD LED IP54 12W 220V C/SENSOR 3000K (material) | 1 | 0 | 0.00 |
| D%N00010100 | % | Medios auxiliares | 1 % | 35.75 | 0.36 |
| D8989898003 |  | MANO DE OBRA OFICIAL 1ª | 0.5 | 28 | 14.00 |
| D%N00020300 | % | Costes indirectos | 3 % | 50.11 | 1.50 |
|  |  | Total |  |  | 51.61 |

**U977100010087** CELER PLAFON CUAD LED IP54 12W 220V C/SENSOR 4000K 1500LM C3
Precio: 51.61
Suministro e instalación de plafón cuadrado LED IP54 12W con sensor, marca Celer. Temperatura de color 4.000K. Flujo útil 1.500lm. Difusor opal, medidas: 280x280x50mm. Ángulo de apertura de 120º e IRC>80. Incluye equipo de alimentación. Con sensor de movimiento y luminosidad (MW) con un rango de detección de hasta 5m.. Incluso accesorio, pequeño material, mano de obra de instalación y pruebas.

| Código | Ud | Descripción | Rendimiento | Precio | Importe |
|---|---|---|---|---|---|
| D7100010087 |  | CELER PLAFON CUAD LED IP54 12W 220V C/SENSOR 4000K 1500LM C3 (material) | 1 | 35.75 | 35.75 |
| DECO977100010087 |  | ECOTASA - CELER PLAFON CUAD LED IP54 12W 220V C/SENSOR 4000K (material) | 1 | 0 | 0.00 |
| D%N00010100 | % | Medios auxiliares | 1 % | 35.75 | 0.36 |
| D8989898003 |  | MANO DE OBRA OFICIAL 1ª | 0.5 | 28 | 14.00 |
| D%N00020300 | % | Costes indirectos | 3 % | 50.11 | 1.50 |
|  |  | Total |  |  | 51.61 |

**U977100010090** CELER PLAFON RED LED IP54 12W 220V 2700K 1400LM C3
Precio: 41.94
Suministro e instalación de plafón redondo LED IP54 12W, marca Celer. Temperatura de color 2.700K. Flujo útil 1.400lm. Difusor opal, medidas: Ø220x50mm. Ángulo de apertura de 120º e IRC>80. Incluye equipo de alimentación.. Incluso accesorio, pequeño material, mano de obra de instalación y pruebas.

| Código | Ud | Descripción | Rendimiento | Precio | Importe |
|---|---|---|---|---|---|
| D7100010090 |  | CELER PLAFON RED LED IP54 12W 220V 2700K 1400LM C3 (material) | 1 | 26.455 | 26.46 |
| D%N00010100 | % | Medios auxiliares | 1 % | 26.46 | 0.26 |
| D8989898003 |  | MANO DE OBRA OFICIAL 1ª | 0.5 | 28 | 14.00 |
| D%N00020300 | % | Costes indirectos | 3 % | 40.72 | 1.22 |
|  |  | Total |  |  | 41.94 |

**U977100010091** CELER PLAFON RED LED IP54 12W 220V C/SENSOR 2700K 1400LM C3
Precio: 51.61
Suministro e instalación de plafón redondo LED IP54 12W con sensor, marca Celer. Temperatura de color 2.700K. Flujo útil 1.400lm. Difusor opal, medidas: Ø220x50mm. Ángulo de apertura de 120º e IRC>80. Incluye equipo de alimentación. Con sensor de movimiento y luminosidad (MW) con un rango de detección de hasta 5m.. Incluso accesorio, pequeño material, mano de obra de instalación y pruebas.

| Código | Ud | Descripción | Rendimiento | Precio | Importe |
|---|---|---|---|---|---|
| D7100010091 |  | CELER PLAFON RED LED IP54 12W 220V C/SENSOR 2700K 1400LM C3 (material) | 1 | 35.75 | 35.75 |
| D%N00010100 | % | Medios auxiliares | 1 % | 35.75 | 0.36 |
| D8989898003 |  | MANO DE OBRA OFICIAL 1ª | 0.5 | 28 | 14.00 |
| D%N00020300 | % | Costes indirectos | 3 % | 50.11 | 1.50 |
|  |  | Total |  |  | 51.61 |

**U977100010092** CELER PLAFON CUAD LED IP54 12W 220V 2700K 1400LM C3
Precio: 41.94
Suministro e instalación de plafón cuadrado LED IP54 12W,marca Celer. Temperatura de color 2.700K. Flujo útil 1.400lm. Difusor opal, medidas: 280x280x50mm. Ángulo de apertura de 120º e IRC>80. Incluye equipo de alimentación.. Incluso accesorio, pequeño material, mano de obra de instalación y pruebas.

| Código | Ud | Descripción | Rendimiento | Precio | Importe |
|---|---|---|---|---|---|
| D7100010092 |  | CELER PLAFON CUAD LED IP54 12W 220V 2700K 1400LM C3 (material) | 1 | 26.455 | 26.46 |
| D%N00010100 | % | Medios auxiliares | 1 % | 26.46 | 0.26 |
| D8989898003 |  | MANO DE OBRA OFICIAL 1ª | 0.5 | 28 | 14.00 |
| D%N00020300 | % | Costes indirectos | 3 % | 40.72 | 1.22 |
|  |  | Total |  |  | 41.94 |

**U977100010093** CELER PLAFON CUAD LED IP54 12W 220V C/SENSOR 2700K 1400LM C3
Precio: 51.61
Suministro e instalación de plafón cuadrado LED IP54 12W con sensor, marca Celer. Temperatura de color 2.700K. Flujo útil 1.400lm. Difusor opal, medidas: 280x280x50mm. Ángulo de apertura de 120º e IRC>80. Incluye equipo de alimentación. Con sensor de movimiento y luminosidad (MW) con un rango de detección de hasta 5m.. Incluso accesorio, pequeño material, mano de obra de instalación y pruebas.

| Código | Ud | Descripción | Rendimiento | Precio | Importe |
|---|---|---|---|---|---|
| D7100010093 |  | CELER PLAFON CUAD LED IP54 12W 220V C/SENSOR 2700K 1400LM C3 (material) | 1 | 35.75 | 35.75 |
| D%N00010100 | % | Medios auxiliares | 1 % | 35.75 | 0.36 |
| D8989898003 |  | MANO DE OBRA OFICIAL 1ª | 0.5 | 28 | 14.00 |
| D%N00020300 | % | Costes indirectos | 3 % | 50.11 | 1.50 |
|  |  | Total |  |  | 51.61 |

**U977100010110** CELER PROYECTOR GU10 BASE SUPERFICIE BLANCO C2
Precio: 35.57
Suministro e instalación de proyector GU10 Base Superficie, marca Celer, color blanco. Carga máxima 7,5W. Medidas: Ø105x140mm, IP20.. Incluso accesorio, pequeño material, mano de obra de instalación y pruebas.

| Código | Ud | Descripción | Rendimiento | Precio | Importe |
|---|---|---|---|---|---|
| D7100010110 |  | CELER PROYECTOR GU10 BASE SUPERFICIE BLANCO C2 (material) | 1 | 20.329 | 20.33 |
| DECO977100010110 |  | ECOTASA - CELER PROYECTOR GU10 BASE SUPERFICIE BLANCO C2 (material) | 1 | 0 | 0.00 |
| D%N00010100 | % | Medios auxiliares | 1 % | 20.33 | 0.20 |
| D8989898003 |  | MANO DE OBRA OFICIAL 1ª | 0.5 | 28 | 14.00 |
| D%N00020300 | % | Costes indirectos | 3 % | 34.53 | 1.04 |
|  |  | Total |  |  | 35.57 |

**U977100010111** CELER PROYECTOR GU10 BASE SUPERFICIE NEGRO C2
Precio: 35.57
Suministro e instalación de proyector GU10 Base Superficie, marca Celer, color negro. Carga máxima 7,5W. Medidas: Ø105x140mm, IP20.. Incluso accesorio, pequeño material, mano de obra de instalación y pruebas.

| Código | Ud | Descripción | Rendimiento | Precio | Importe |
|---|---|---|---|---|---|
| D7100010111 |  | CELER PROYECTOR GU10 BASE SUPERFICIE NEGRO C2 (material) | 1 | 20.329 | 20.33 |
| DECO977100010111 |  | ECOTASA - CELER PROYECTOR GU10 BASE SUPERFICIE NEGRO C2 (material) | 1 | 0 | 0.00 |
| D%N00010100 | % | Medios auxiliares | 1 % | 20.33 | 0.20 |
| D8989898003 |  | MANO DE OBRA OFICIAL 1ª | 0.5 | 28 | 14.00 |
| D%N00020300 | % | Costes indirectos | 3 % | 34.53 | 1.04 |
|  |  | Total |  |  | 35.57 |

**U977100010112** CELER PROYECTOR GU10 COLGANTE SUPERFICIE BLANCO C2
Precio: 36.63
Suministro e instalación de proyector GU10 Colgante blanco marca Celer de carga máx 7,5W. Medidas: Ø65x180mm y 1,20m max. de cable. IP20. Alimentación: 230V.. Incluso accesorio, pequeño material, mano de obra de instalación y pruebas.

| Código | Ud | Descripción | Rendimiento | Precio | Importe |
|---|---|---|---|---|---|
| D7100010112 |  | CELER PROYECTOR GU10 COLGANTE SUPERFICIE BLANCO C2 (material) | 1 | 21.353 | 21.35 |
| DECO977100010112 |  | ECOTASA - CELER PROYECTOR GU10 COLGANTE SUPERFICIE BLANCO C2 (material) | 1 | 0 | 0.00 |
| D%N00010100 | % | Medios auxiliares | 1 % | 21.35 | 0.21 |
| D8989898003 |  | MANO DE OBRA OFICIAL 1ª | 0.5 | 28 | 14.00 |
| D%N00020300 | % | Costes indirectos | 3 % | 35.56 | 1.07 |
|  |  | Total |  |  | 36.63 |

**U977100010113** CELER PROYECTOR GU10 COLGANTE SUPERFICIE NEGRO C2
Precio: 36.63
Suministro e instalación de proyector GU10 Colgante negromarca Celer de carga máx 7,5W. Medidas: Ø65x180mm y 1,20m max. de cable. IP20. Alimentación: 230V.. Incluso accesorio, pequeño material, mano de obra de instalación y pruebas.

| Código | Ud | Descripción | Rendimiento | Precio | Importe |
|---|---|---|---|---|---|
| D7100010113 |  | CELER PROYECTOR GU10 COLGANTE SUPERFICIE NEGRO C2 (material) | 1 | 21.353 | 21.35 |
| DECO977100010113 |  | ECOTASA - CELER PROYECTOR GU10 COLGANTE SUPERFICIE NEGRO C2 (material) | 1 | 0 | 0.00 |
| D%N00010100 | % | Medios auxiliares | 1 % | 21.35 | 0.21 |
| D8989898003 |  | MANO DE OBRA OFICIAL 1ª | 0.5 | 28 | 14.00 |
| D%N00020300 | % | Costes indirectos | 3 % | 35.56 | 1.07 |
|  |  | Total |  |  | 36.63 |

**U977100010114** CELER APLIQUE PARED 2XGU10 NEGRO C2
Precio: 42.71
Suministro e instalación de aplique de pared 2xGU10 marcaCeler de carga máx 7,5W. Fabricado en Aluminio, color negro. Medidas: 65x104x180mm, IP20.. Incluso accesorio, pequeño material, mano de obra de instalación y pruebas.

| Código | Ud | Descripción | Rendimiento | Precio | Importe |
|---|---|---|---|---|---|
| D7100010114 |  | CELER APLIQUE PARED 2XGU10 NEGRO C2 (material) | 1 | 27.203 | 27.20 |
| DECO977100010114 |  | ECOTASA - CELER APLIQUE PARED 2XGU10 NEGRO C2 (material) | 1 | 0 | 0.00 |
| D%N00010100 | % | Medios auxiliares | 1 % | 27.20 | 0.27 |
| D8989898003 |  | MANO DE OBRA OFICIAL 1ª | 0.5 | 28 | 14.00 |
| D%N00020300 | % | Costes indirectos | 3 % | 41.47 | 1.24 |
|  |  | Total |  |  | 42.71 |

**U977100010115** CELER APLIQUE PARED 2XGU10 BLANCO C2
Precio: 42.71
Suministro e instalación de aplique de pared 2xGU10 marcaCeler de carga máx 7,5W. Fabricado en Aluminio, color blanco. Medidas: 65x104x180mm, IP20.. Incluso accesorio, pequeño material, mano de obra de instalación y pruebas.

| Código | Ud | Descripción | Rendimiento | Precio | Importe |
|---|---|---|---|---|---|
| D7100010115 |  | CELER APLIQUE PARED 2XGU10 BLANCO C2 (material) | 1 | 27.203 | 27.20 |
| DECO977100010115 |  | ECOTASA - CELER APLIQUE PARED 2XGU10 BLANCO C2 (material) | 1 | 0 | 0.00 |
| D%N00010100 | % | Medios auxiliares | 1 % | 27.20 | 0.27 |
| D8989898003 |  | MANO DE OBRA OFICIAL 1ª | 0.5 | 28 | 14.00 |
| D%N00020300 | % | Costes indirectos | 3 % | 41.47 | 1.24 |
|  |  | Total |  |  | 42.71 |

**U977100010116** CELER APLIQUE SUPERFICIE TECHO GU10 NEGRO C2
Precio: 33.4
Suministro e instalación de aplique de techo GU10 marca Celer de carga máx 7,5W. Fabricado en Aluminio color negro. Medidas: Ø65x120mm, IP20.. Incluso accesorio, pequeño material, mano de obra de instalación y pruebas.

| Código | Ud | Descripción | Rendimiento | Precio | Importe |
|---|---|---|---|---|---|
| D7100010116 |  | CELER APLIQUE SUPERFICIE TECHO GU10 NEGRO C2 (material) | 1 | 18.252 | 18.25 |
| DECO977100010116 |  | ECOTASA - CELER APLIQUE SUPERFICIE TECHO GU10 NEGRO C2 (material) | 1 | 0 | 0.00 |
| D%N00010100 | % | Medios auxiliares | 1 % | 18.25 | 0.18 |
| D8989898003 |  | MANO DE OBRA OFICIAL 1ª | 0.5 | 28 | 14.00 |
| D%N00020300 | % | Costes indirectos | 3 % | 32.43 | 0.97 |
|  |  | Total |  |  | 33.4 |

**U977100010117** CELER APLIQUE SUPERFICIE TECHO GU10 BLANCO C2
Precio: 33.4
Suministro e instalación de aplique de techo GU10 marca Celer de carga máx 7,5W. Fabricado en Aluminio color blanco. Medidas: Ø65x120mm, IP20.. Incluso accesorio, pequeño material, mano de obra de instalación y pruebas.

| Código | Ud | Descripción | Rendimiento | Precio | Importe |
|---|---|---|---|---|---|
| D7100010117 |  | CELER APLIQUE SUPERFICIE TECHO GU10 BLANCO C2 (material) | 1 | 18.252 | 18.25 |
| DECO977100010117 |  | ECOTASA - CELER APLIQUE SUPERFICIE TECHO GU10 BLANCO C2 (material) | 1 | 0 | 0.00 |
| D%N00010100 | % | Medios auxiliares | 1 % | 18.25 | 0.18 |
| D8989898003 |  | MANO DE OBRA OFICIAL 1ª | 0.5 | 28 | 14.00 |
| D%N00020300 | % | Costes indirectos | 3 % | 32.43 | 0.97 |
|  |  | Total |  |  | 33.4 |

**U977100010118** CELER PROYECTOR GU10 BASE EMPOTRABLE BLANCO C2
Precio: 35.57
Suministro e instalación de proyector GU10 Base Empotrable, marca Celer, color blanco. Carga máxima 7,5W. Medidas: Ø80x122,2mm, IP20. Corte Ø70mm. Incluso accesorio, pequeño material, mano de obra de instalación y pruebas.

| Código | Ud | Descripción | Rendimiento | Precio | Importe |
|---|---|---|---|---|---|
| D7100010118 |  | CELER PROYECTOR GU10 BASE EMPOTRABLE BLANCO C2 (material) | 1 | 20.329 | 20.33 |
| DECO977100010118 |  | ECOTASA - CELER PROYECTOR GU10 BASE EMPOTRABLE BLANCO C2 (material) | 1 | 0 | 0.00 |
| D%N00010100 | % | Medios auxiliares | 1 % | 20.33 | 0.20 |
| D8989898003 |  | MANO DE OBRA OFICIAL 1ª | 0.5 | 28 | 14.00 |
| D%N00020300 | % | Costes indirectos | 3 % | 34.53 | 1.04 |
|  |  | Total |  |  | 35.57 |

**U977100010119** CELER PROYECTOR GU10 BASE EMPOTRABLE NEGRO C2
Precio: 35.57
Suministro e instalación de proyector GU10 Base Empotrable, marca Celer, color negro. Carga máxima 7,5W. Medidas: Ø80x122,2mm, IP20. Corte Ø70mm. Incluso accesorio, pequeño material, mano de obra de instalación y pruebas.

| Código | Ud | Descripción | Rendimiento | Precio | Importe |
|---|---|---|---|---|---|
| D7100010119 |  | CELER PROYECTOR GU10 BASE EMPOTRABLE NEGRO C2 (material) | 1 | 20.329 | 20.33 |
| DECO977100010119 |  | ECOTASA - CELER PROYECTOR GU10 BASE EMPOTRABLE NEGRO C2 (material) | 1 | 0 | 0.00 |
| D%N00010100 | % | Medios auxiliares | 1 % | 20.33 | 0.20 |
| D8989898003 |  | MANO DE OBRA OFICIAL 1ª | 0.5 | 28 | 14.00 |
| D%N00020300 | % | Costes indirectos | 3 % | 34.53 | 1.04 |
|  |  | Total |  |  | 35.57 |

**U977100010700** CELER LUMINARIA TECHO LED AYLA 50W 2XCCT 4750LM 700X350MM
Precio: 74.6
Suministro e instalación de luminaria de techo marca Celer modelo Ayla 700x350, de 50W. Temperatura de color seleccionable mediante switch 3.000K/4.000K. Flujo útil 4.750/5.000lm. Difusor opal. Medidas: 700x350x58mm. IRC>80. Ángulo de apertura de 120º. IP20. Incluye equipo de alimentación.. Incluso accesorio, pequeño material, mano de obra de instalación y pruebas.

| Código | Ud | Descripción | Rendimiento | Precio | Importe |
|---|---|---|---|---|---|
| D7100010700 |  | CELER LUMINARIA TECHO LED AYLA 50W 2XCCT 4750LM 700X350MM (material) | 1 | 57.85 | 57.85 |
| DECO977100010700 |  | ECOTASA - CELER LUMINARIA TECHO LED AYLA 50W 2XCCT 4750LM 70 (material) | 1 | 0 | 0.00 |
| D%N00010100 | % | Medios auxiliares | 1 % | 57.85 | 0.58 |
| D8989898003 |  | MANO DE OBRA OFICIAL 1ª | 0.5 | 28 | 14.00 |
| D%N00020300 | % | Costes indirectos | 3 % | 72.43 | 2.17 |
|  |  | Total |  |  | 74.6 |

**U977100010701** CELER LUMINARIA TECHO LED AYLA 50W 2XCCT 4750LM 1200X145MM
Precio: 74.6
Suministro e instalación de luminaria de techo marca Celer modelo Ayla 1185x145, de 50W. Temperatura de color seleccionable mediante switch 3.000K/4.000K. Flujo útil 4.750/5.000lm. Difusor opal. Medidas: 1185x145x58mm. IRC>80. Ángulo de apertura de 120º. IP20. Incluye equipo de alimentación.. Incluso accesorio, pequeño material, mano de obra de instalación y pruebas.

| Código | Ud | Descripción | Rendimiento | Precio | Importe |
|---|---|---|---|---|---|
| D7100010701 |  | CELER LUMINARIA TECHO LED AYLA 50W 2XCCT 4750LM 1200X145MM (material) | 1 | 57.85 | 57.85 |
| DECO977100010701 |  | ECOTASA - CELER LUMINARIA TECHO LED AYLA 50W 2XCCT 4750LM 12 (material) | 1 | 0 | 0.00 |
| D%N00010100 | % | Medios auxiliares | 1 % | 57.85 | 0.58 |
| D8989898003 |  | MANO DE OBRA OFICIAL 1ª | 0.5 | 28 | 14.00 |
| D%N00020300 | % | Costes indirectos | 3 % | 72.43 | 2.17 |
|  |  | Total |  |  | 74.6 |

**U977100010910** CELER PLAFON REDONDO LED IP44 500MM 48W 3XCCT 4000LM
Precio: 106.38
Suministro e instalación de plafón de grandes dimensionesmarca Celer modelo Redondo 500mm de 48W. Con temperatura de color seleccionable mediante switch (3.000K-4.000K-6.000K), Flujo útil 4.000lm. Difusor opal, medidas: Ø500mm diámetro, alto 46mm. IRC>80, Ángulo de apertura de 120º e IRC>80. IP44. Incluye equipo de alimentación.. Incluso accesorio, pequeño material, mano de obra de instalación y pruebas.

| Código | Ud | Descripción | Rendimiento | Precio | Importe |
|---|---|---|---|---|---|
| D7100010910 |  | CELER PLAFON REDONDO LED IP44 500MM 48W 3XCCT 4000LM (material) | 1 | 88.4 | 88.40 |
| DECO977100010910 |  | ECOTASA - CELER PLAFON REDONDO LED IP44 500MM 48W 3XCCT 4000 (material) | 1 | 0 | 0.00 |
| D%N00010100 | % | Medios auxiliares | 1 % | 88.40 | 0.88 |
| D8989898003 |  | MANO DE OBRA OFICIAL 1ª | 0.5 | 28 | 14.00 |
| D%N00020300 | % | Costes indirectos | 3 % | 103.28 | 3.10 |
|  |  | Total |  |  | 106.38 |

**U977150010001** CELER PLAFON OVAL PRO 10W IP65 3000K 1000LM BL&NG
Precio: 26.25
Suministro e instalación de plafón LED IP65 Oval Pro, marca CELER. Potencia 10W. Temperatura de color 3.000K .IRC>80. Flujo útil 1.000lm. Haz de apertura de 120º. Difusor opal. Medidas: 172x93.5mm , alto 57mm.IP65 e IK06. Con 2 aros intercambiables color blanco y negro.. Incluso accesorio, pequeño material, mano de obra de instalación y pruebas.

| Código | Ud | Descripción | Rendimiento | Precio | Importe |
|---|---|---|---|---|---|
| D7150010001 |  | CELER PLAFON OVAL PRO 10W IP65 3000K 1000LM BL&NG (material) | 1 | 11.375 | 11.38 |
| DECO977150010001 |  | ECOTASA - CELER PLAFON OVAL PRO 10W IP65 3000K 1000LM BL&NG (material) | 1 | 0 | 0.00 |
| D%N00010100 | % | Medios auxiliares | 1 % | 11.38 | 0.11 |
| D8989898003 |  | MANO DE OBRA OFICIAL 1ª | 0.5 | 28 | 14.00 |
| D%N00020300 | % | Costes indirectos | 3 % | 25.49 | 0.76 |
|  |  | Total |  |  | 26.25 |

**U977150010821** CELER PLAFON OVAL PRO 10W IP65 4000K 1000LM BL&NG
Precio: 26.25
Suministro e instalación de plafón LED IP65 Oval Pro, marca CELER. Potencia 10W. Temperatura de color 4.000K .IRC>80. Flujo útil 1.000lm. Haz de apertura de 120º. Difusor opal. Medidas: 172x93.5mm , alto 57mm.IP65 e IK06. Con 2 aros intercambiables color blanco y negro.. Incluso accesorio, pequeño material, mano de obra de instalación y pruebas.

| Código | Ud | Descripción | Rendimiento | Precio | Importe |
|---|---|---|---|---|---|
| D7150010000 |  | CELER PLAFON OVAL PRO 10W IP65 4000K 1000LM BL&NG (material) | 1 | 11.375 | 11.38 |
| DECO977150010821 |  | ECOTASA - CELER PLAFON OVAL PRO 10W IP65 4000K 1000LM BL&NG (material) | 1 | 0 | 0.00 |
| D%N00010100 | % | Medios auxiliares | 1 % | 11.38 | 0.11 |
| D8989898003 |  | MANO DE OBRA OFICIAL 1ª | 0.5 | 28 | 14.00 |
| D%N00020300 | % | Costes indirectos | 3 % | 25.49 | 0.76 |
|  |  | Total |  |  | 26.25 |

**U977150010010** CELER PLAFON REDONDO PRO 10W IP65 4000K 1000LM BL&NG
Precio: 28.96
Suministro e instalación de plafón LED IP65 Redondo Pro, marca CELER. Potencia 10W. Temperatura de color 3.000K .IRC>80. Flujo útil 1.000lm. Haz de apertura de 120º. Difusor opal. Medidas: 172x93.5mm , alto 57mm.IP65 e IK 06.. Incluso accesorio, pequeño material, mano de obra de instalación y pruebas.

| Código | Ud | Descripción | Rendimiento | Precio | Importe |
|---|---|---|---|---|---|
| D7150010010 |  | CELER PLAFON REDONDO PRO 10W IP65 4000K 1000LM BL&NG (material) | 1 | 13.975 | 13.98 |
| DECO977150010010 |  | ECOTASA - CELER PLAFON REDONDO PRO 10W IP65 4000K 1000LM BL& (material) | 1 | 0 | 0.00 |
| D%N00010100 | % | Medios auxiliares | 1 % | 13.98 | 0.14 |
| D8989898003 |  | MANO DE OBRA OFICIAL 1ª | 0.5 | 28 | 14.00 |
| D%N00020300 | % | Costes indirectos | 3 % | 28.12 | 0.84 |
|  |  | Total |  |  | 28.96 |

**U977150010011** CELER PLAFON REDONDO PRO 10W IP65 3000K 1000LM BL&NG
Precio: 28.96
Suministro e instalación de plafón LED IP65 Redondo Pro, marca CELER. Potencia 10W. Temperatura de color 4.000K .IRC>80. Flujo útil 1.000lm. Haz de apertura de 120º. Difusor opal. Medidas: 172*93.5mm , alto 57mm.IP65 e IK 06. Con 2 aros intercambiables color blanco y negro.. Incluso accesorio, pequeño material, mano de obra de instalación y pruebas.

| Código | Ud | Descripción | Rendimiento | Precio | Importe |
|---|---|---|---|---|---|
| D7150010011 |  | CELER PLAFON REDONDO PRO 10W IP65 3000K 1000LM BL&NG (material) | 1 | 13.975 | 13.98 |
| DECO977150010011 |  | ECOTASA - CELER PLAFON REDONDO PRO 10W IP65 3000K 1000LM BL& (material) | 1 | 0 | 0.00 |
| D%N00010100 | % | Medios auxiliares | 1 % | 13.98 | 0.14 |
| D8989898003 |  | MANO DE OBRA OFICIAL 1ª | 0.5 | 28 | 14.00 |
| D%N00020300 | % | Costes indirectos | 3 % | 28.12 | 0.84 |
|  |  | Total |  |  | 28.96 |

### 977100045 PROYECTORES PARA CARRIL

**U977100045115** CELER PROYECTOR GU10 CARRIL TRIFASICO BLANCO C2
Precio: 34.41
Suministro e instalación de proyector GU10 para carril trifásico, marca Celer, color blanco. Carga máxima 7,5W. Medidas: Ø60x164,50mm, IP20.. Incluso accesorio, pequeño material, mano de obra de instalación y pruebas.

| Código | Ud | Descripción | Rendimiento | Precio | Importe |
|---|---|---|---|---|---|
| D7100045115 |  | CELER PROYECTOR GU10 CARRIL TRIFASICO BLANCO C2 (material) | 1 | 19.217 | 19.22 |
| D%N00010100 | % | Medios auxiliares | 1 % | 19.22 | 0.19 |
| D8989898003 |  | MANO DE OBRA OFICIAL 1ª | 0.5 | 28 | 14.00 |
| D%N00020300 | % | Costes indirectos | 3 % | 33.41 | 1.00 |
|  |  | Total |  |  | 34.41 |

**U977100045116** CELER PROYECTOR GU10 CARRIL TRIFASICO NEGRO C2
Precio: 34.41
Suministro e instalación de proyector GU10 para carril trifásico, marca Celer, color negro. Carga máxima 7,5W. Medidas: Ø60x164,50mm, IP20.. Incluso accesorio, pequeño material, mano de obra de instalación y pruebas.

| Código | Ud | Descripción | Rendimiento | Precio | Importe |
|---|---|---|---|---|---|
| D7100045116 |  | CELER PROYECTOR GU10 CARRIL TRIFASICO NEGRO C2 (material) | 1 | 19.217 | 19.22 |
| D%N00010100 | % | Medios auxiliares | 1 % | 19.22 | 0.19 |
| D8989898003 |  | MANO DE OBRA OFICIAL 1ª | 0.5 | 28 | 14.00 |
| D%N00020300 | % | Costes indirectos | 3 % | 33.41 | 1.00 |
|  |  | Total |  |  | 34.41 |

**U977100045120** CELER TRACKLIGHT FLOW 15W NEGRO 38º 3000K RA90 C2
Precio: 69.2
Suministro e instalación de proyector LED de carril Tracklight Flow marca CELER de 15W. Temperatura de color 3.000K. IRC>90. Flujo útil 1.500lm. Medidas: 130x80x172m m. Ángulo de apertura de 38 º. Color negro.. Incluso accesorio, pequeño material, mano de obra de instalación y pruebas.

| Código | Ud | Descripción | Rendimiento | Precio | Importe |
|---|---|---|---|---|---|
| D7100045120 |  | CELER TRACKLIGHT FLOW 15W NEGRO 38º 3000K RA90 C2 (material) | 1 | 52.65 | 52.65 |
| DECO977100045120 |  | ECOTASA - CELER TRACKLIGHT FLOW 15W NEGRO 38º 3000K RA90 C2 (material) | 1 | 0 | 0.00 |
| D%N00010100 | % | Medios auxiliares | 1 % | 52.65 | 0.53 |
| D8989898003 |  | MANO DE OBRA OFICIAL 1ª | 0.5 | 28 | 14.00 |
| D%N00020300 | % | Costes indirectos | 3 % | 67.18 | 2.02 |
|  |  | Total |  |  | 69.2 |

**U977100045121** CELER TRACKLIGHT FLOW 15W BLANCO 38º 3000K RA90 C2
Precio: 69.2
Suministro e instalación de proyector LED de carril Tracklight Flow marca CELER de 15W. Temperatura de color 3.000K. IRC>90. Flujo útil 1.500lm. Medidas: 130x80x172m m. Ángulo de apertura de 38 º. Color blanco.. Incluso accesorio, pequeño material, mano de obra de instalación y pruebas.

| Código | Ud | Descripción | Rendimiento | Precio | Importe |
|---|---|---|---|---|---|
| D7100045121 |  | CELER TRACKLIGHT FLOW 15W BLANCO 38º 3000K RA90 C2 (material) | 1 | 52.65 | 52.65 |
| DECO977100045121 |  | ECOTASA - CELER TRACKLIGHT FLOW 15W BLANCO 38º 3000K RA90 C2 (material) | 1 | 0 | 0.00 |
| D%N00010100 | % | Medios auxiliares | 1 % | 52.65 | 0.53 |
| D8989898003 |  | MANO DE OBRA OFICIAL 1ª | 0.5 | 28 | 14.00 |
| D%N00020300 | % | Costes indirectos | 3 % | 67.18 | 2.02 |
|  |  | Total |  |  | 69.2 |

**U977100045122** CELER TRACKLIGHT FLOW 15W NEGRO 38º 4000K RA90 C2
Precio: 69.2
Suministro e instalación de proyector LED de carril Tracklight Flow marca CELER de 15W. Temperatura de color 4.000K. IRC>90. Flujo útil 1.500lm. Medidas: 130x80x172m m. Ángulo de apertura de 38 º. Color negro.. Incluso accesorio, pequeño material, mano de obra de instalación y pruebas.

| Código | Ud | Descripción | Rendimiento | Precio | Importe |
|---|---|---|---|---|---|
| D7100045122 |  | CELER TRACKLIGHT FLOW 15W NEGRO 38º 4000K RA90 C2 (material) | 1 | 52.65 | 52.65 |
| DECO977100045122 |  | ECOTASA - CELER TRACKLIGHT FLOW 15W NEGRO 38º 4000K RA90 C2 (material) | 1 | 0 | 0.00 |
| D%N00010100 | % | Medios auxiliares | 1 % | 52.65 | 0.53 |
| D8989898003 |  | MANO DE OBRA OFICIAL 1ª | 0.5 | 28 | 14.00 |
| D%N00020300 | % | Costes indirectos | 3 % | 67.18 | 2.02 |
|  |  | Total |  |  | 69.2 |

**U977100045123** CELER TRACKLIGHT FLOW 15W BLANCO 38º 4000K RA90 C2
Precio: 69.2
Suministro e instalación de proyector LED de carril Tracklight Flow marca CELER de 15W. Temperatura de color 4.000K. IRC>90. Flujo útil 1.500lm. Medidas: 130x80x172m m. Ángulo de apertura de 38 º. Color blanco.. Incluso accesorio, pequeño material, mano de obra de instalación y pruebas.

| Código | Ud | Descripción | Rendimiento | Precio | Importe |
|---|---|---|---|---|---|
| D7100045123 |  | CELER TRACKLIGHT FLOW 15W BLANCO 38º 4000K RA90 C2 (material) | 1 | 52.65 | 52.65 |
| DECO977100045123 |  | ECOTASA - CELER TRACKLIGHT FLOW 15W BLANCO 38º 4000K RA90 C2 (material) | 1 | 0 | 0.00 |
| D%N00010100 | % | Medios auxiliares | 1 % | 52.65 | 0.53 |
| D8989898003 |  | MANO DE OBRA OFICIAL 1ª | 0.5 | 28 | 14.00 |
| D%N00020300 | % | Costes indirectos | 3 % | 67.18 | 2.02 |
|  |  | Total |  |  | 69.2 |

**U977100045125** CELER TRACKLIGHT FLOW 30W NEGRO 38º 3000K RA90 C2
Precio: 71.89
Suministro e instalación de proyector LED de carril Tracklight Flow marca CELER de 15W. Temperatura de color 3.000K. IRC>90. Flujo útil 3.000lm. Medidas: 130x85x172m m. Ángulo de apertura de 38 º. Color negro.. Incluso accesorio, pequeño material, mano de obra de instalación y pruebas.

| Código | Ud | Descripción | Rendimiento | Precio | Importe |
|---|---|---|---|---|---|
| D7100045125 |  | CELER TRACKLIGHT FLOW 30W NEGRO 38º 3000K RA90 C2 (material) | 1 | 55.25 | 55.25 |
| DECO977100045125 |  | ECOTASA - CELER TRACKLIGHT FLOW 30W NEGRO 38º 3000K RA90 C2 (material) | 1 | 0 | 0.00 |
| D%N00010100 | % | Medios auxiliares | 1 % | 55.25 | 0.55 |
| D8989898003 |  | MANO DE OBRA OFICIAL 1ª | 0.5 | 28 | 14.00 |
| D%N00020300 | % | Costes indirectos | 3 % | 69.80 | 2.09 |
|  |  | Total |  |  | 71.89 |

**U977100045126** CELER TRACKLIGHT FLOW 30W BLANCO 38º 3000K RA90 C2
Precio: 71.89
Suministro e instalación de proyector LED de carril Tracklight Flow marca CELER de 15W. Temperatura de color 3.000K. IRC>90. Flujo útil 3.000lm. Medidas: 130x85x172m m. Ángulo de apertura de 38 º. Color blanco.. Incluso accesorio, pequeño material, mano de obra de instalación y pruebas.

| Código | Ud | Descripción | Rendimiento | Precio | Importe |
|---|---|---|---|---|---|
| D7100045126 |  | CELER TRACKLIGHT FLOW 30W BLANCO 38º 3000K RA90 C2 (material) | 1 | 55.25 | 55.25 |
| DECO977100045126 |  | ECOTASA - CELER TRACKLIGHT FLOW 30W BLANCO 38º 3000K RA90 C2 (material) | 1 | 0 | 0.00 |
| D%N00010100 | % | Medios auxiliares | 1 % | 55.25 | 0.55 |
| D8989898003 |  | MANO DE OBRA OFICIAL 1ª | 0.5 | 28 | 14.00 |
| D%N00020300 | % | Costes indirectos | 3 % | 69.80 | 2.09 |
|  |  | Total |  |  | 71.89 |

**U977100045127** CELER TRACKLIGHT FLOW 30W NEGRO 38º 4000K RA90 C2
Precio: 71.89
Suministro e instalación de proyector LED de carril Tracklight Flow marca CELER de 15W. Temperatura de color 4.000K. IRC>90. Flujo útil 3.000lm. Medidas: 130x85x172m m. Ángulo de apertura de 38 º. Color negro.. Incluso accesorio, pequeño material, mano de obra de instalación y pruebas.

| Código | Ud | Descripción | Rendimiento | Precio | Importe |
|---|---|---|---|---|---|
| D7100045127 |  | CELER TRACKLIGHT FLOW 30W NEGRO 38º 4000K RA90 C2 (material) | 1 | 55.25 | 55.25 |
| DECO977100045127 |  | ECOTASA - CELER TRACKLIGHT FLOW 30W NEGRO 38º 4000K RA90 C2 (material) | 1 | 0 | 0.00 |
| D%N00010100 | % | Medios auxiliares | 1 % | 55.25 | 0.55 |
| D8989898003 |  | MANO DE OBRA OFICIAL 1ª | 0.5 | 28 | 14.00 |
| D%N00020300 | % | Costes indirectos | 3 % | 69.80 | 2.09 |
|  |  | Total |  |  | 71.89 |

**U977100045128** CELER TRACKLIGHT FLOW 30W BLANCO 38º 4000K RA90 C2
Precio: 71.89
Suministro e instalación de proyector LED de carril Tracklight Flow marca CELER de 15W. Temperatura de color 4.000K. IRC>90. Flujo útil 3,000lm. Medidas: 130x85x172m m. Ángulo de apertura de 38 º. Color blanco.. Incluso accesorio, pequeño material, mano de obra de instalación y pruebas.

| Código | Ud | Descripción | Rendimiento | Precio | Importe |
|---|---|---|---|---|---|
| D7100045128 |  | CELER TRACKLIGHT FLOW 30W BLANCO 38º 4000K RA90 C2 (material) | 1 | 55.25 | 55.25 |
| DECO977100045128 |  | ECOTASA - CELER TRACKLIGHT FLOW 30W BLANCO 38º 4000K RA90 C2 (material) | 1 | 0 | 0.00 |
| D%N00010100 | % | Medios auxiliares | 1 % | 55.25 | 0.55 |
| D8989898003 |  | MANO DE OBRA OFICIAL 1ª | 0.5 | 28 | 14.00 |
| D%N00020300 | % | Costes indirectos | 3 % | 69.80 | 2.09 |
|  |  | Total |  |  | 71.89 |

**U977100045130** CELER TRACKLIGHT FLOW DALI 2 30W NEGRO 38º 3000K RA90 C2
Precio: 106.38
Suministro e instalación de proyector LED de carril Tracklight Flow marca CELER de 15W. Temperatura de color 3.000K. IRC>90. Flujo útil 3.000lm. Medidas: 130x85x172m m. Ángulo de apertura de 38 º. Color negro. Con driver regulable DALI.. Incluso accesorio, pequeño material, mano de obra de instalación y pruebas.

| Código | Ud | Descripción | Rendimiento | Precio | Importe |
|---|---|---|---|---|---|
| D7100045130 |  | CELER TRACKLIGHT FLOW DALI 2 30W NEGRO 38º 3000K RA90 C2 (material) | 1 | 88.4 | 88.40 |
| DECO977100045130 |  | ECOTASA - CELER TRACKLIGHT FLOW DALI 2 30W NEGRO 38º 3000K R (material) | 1 | 0 | 0.00 |
| D%N00010100 | % | Medios auxiliares | 1 % | 88.40 | 0.88 |
| D8989898003 |  | MANO DE OBRA OFICIAL 1ª | 0.5 | 28 | 14.00 |
| D%N00020300 | % | Costes indirectos | 3 % | 103.28 | 3.10 |
|  |  | Total |  |  | 106.38 |

**U977100045131** CELER TRACKLIGHT FLOW DALI 2 30W NEGRO 38º 4000K RA90 C2
Precio: 106.38
Suministro e instalación de proyector LED de carril Tracklight Flow marca CELER de 15W. Temperatura de color 4.000K. IRC>90. Flujo útil 3.000lm. Medidas: 130x85x172m m. Ángulo de apertura de 38 º. Color negro. Con driver regulable DALI.. Incluso accesorio, pequeño material, mano de obra de instalación y pruebas.

| Código | Ud | Descripción | Rendimiento | Precio | Importe |
|---|---|---|---|---|---|
| D7100045131 |  | CELER TRACKLIGHT FLOW DALI 2 30W NEGRO 38º 4000K RA90 C2 (material) | 1 | 88.4 | 88.40 |
| DECO977100045131 |  | ECOTASA - CELER TRACKLIGHT FLOW DALI 2 30W NEGRO 38º 4000K R (material) | 1 | 0 | 0.00 |
| D%N00010100 | % | Medios auxiliares | 1 % | 88.40 | 0.88 |
| D8989898003 |  | MANO DE OBRA OFICIAL 1ª | 0.5 | 28 | 14.00 |
| D%N00020300 | % | Costes indirectos | 3 % | 103.28 | 3.10 |
|  |  | Total |  |  | 106.38 |

**U977100045132** CELER TRACKLIGHT FLOW DALI 2 30W BLANCO 38º 3000K RA90 C2
Precio: 106.38
Suministro e instalación de proyector LED de carril Tracklight Flow marca CELER de 15W. Temperatura de color 3.000K. IRC>90. Flujo útil 3.000lm. Medidas: 130x85x172m m. Ángulo de apertura de 38 º. Color blanco. Con driver regulable DALI.. Incluso accesorio, pequeño material, mano de obra de instalación y pruebas.

| Código | Ud | Descripción | Rendimiento | Precio | Importe |
|---|---|---|---|---|---|
| D7100045132 |  | CELER TRACKLIGHT FLOW DALI 2 30W BLANCO 38º 3000K RA90 C2 (material) | 1 | 88.4 | 88.40 |
| DECO977100045132 |  | ECOTASA - CELER TRACKLIGHT FLOW DALI 2 30W BLANCO 38º 3000K (material) | 1 | 0 | 0.00 |
| D%N00010100 | % | Medios auxiliares | 1 % | 88.40 | 0.88 |
| D8989898003 |  | MANO DE OBRA OFICIAL 1ª | 0.5 | 28 | 14.00 |
| D%N00020300 | % | Costes indirectos | 3 % | 103.28 | 3.10 |
|  |  | Total |  |  | 106.38 |

**U977100045133** CELER TRACKLIGHT FLOW DALI 2 30W BLANCO 38º 4000K RA90 C2
Precio: 106.38
Suministro e instalación de proyector LED de carril Tracklight Flow marca CELER de 15W. Temperatura de color 4.000K. IRC>90. Flujo útil 3,000lm. Medidas: 130x85x172m m. Ángulo de apertura de 38 º. Color blanco. Con driver regulable DALI.. Incluso accesorio, pequeño material, mano de obra de instalación y pruebas.

| Código | Ud | Descripción | Rendimiento | Precio | Importe |
|---|---|---|---|---|---|
| D7100045133 |  | CELER TRACKLIGHT FLOW DALI 2 30W BLANCO 38º 4000K RA90 C2 (material) | 1 | 88.4 | 88.40 |
| DECO977100045133 |  | ECOTASA - CELER TRACKLIGHT FLOW DALI 2 30W BLANCO 38º 4000K (material) | 1 | 0 | 0.00 |
| D%N00010100 | % | Medios auxiliares | 1 % | 88.40 | 0.88 |
| D8989898003 |  | MANO DE OBRA OFICIAL 1ª | 0.5 | 28 | 14.00 |
| D%N00020300 | % | Costes indirectos | 3 % | 103.28 | 3.10 |
|  |  | Total |  |  | 106.38 |

**U977100045158** CELER REFLECTOR ÓPTICA 15º TRACKLIGHT FLOW
Precio: 9.31
Suministro e instalación de accesorio Reflector óptica 15º.. Incluso accesorio, pequeño material, mano de obra de instalación y pruebas.

| Código | Ud | Descripción | Rendimiento | Precio | Importe |
|---|---|---|---|---|---|
| D7100045158 |  | CELER REFLECTOR ÓPTICA 15º TRACKLIGHT FLOW (material) | 1 | 2.044 | 2.04 |
| D8989898003 |  | MANO DE OBRA OFICIAL 1ª | 0.25 | 28 | 7.00 |
| D%N00020300 | % | Costes indirectos | 3 % | 9.04 | 0.27 |
|  |  | Total |  |  | 9.31 |

**U977100045159** CELER REFLECTOR ÓPTICA 24º TRACKLIGHT FLOW
Precio: 9.31
Suministro e instalación de accesorio Reflector óptica 24º.. Incluso accesorio, pequeño material, mano de obra de instalación y pruebas.

| Código | Ud | Descripción | Rendimiento | Precio | Importe |
|---|---|---|---|---|---|
| D7100045159 |  | CELER REFLECTOR ÓPTICA 24º TRACKLIGHT FLOW (material) | 1 | 2.044 | 2.04 |
| D8989898003 |  | MANO DE OBRA OFICIAL 1ª | 0.25 | 28 | 7.00 |
| D%N00020300 | % | Costes indirectos | 3 % | 9.04 | 0.27 |
|  |  | Total |  |  | 9.31 |

**U977100045161** CELER PANEL ANTI-DESLUMBRAMIENTO UGR<19 TRACKLIGHT FLOW
Precio: 4.99
Suministro e instalación de accesorio panel anti-deslumbramiento para proyector Celer Tracklight Flow de 15/30W. Incluso accesorio, pequeño material, mano de obra de instalación y pruebas.

| Código | Ud | Descripción | Rendimiento | Precio | Importe |
|---|---|---|---|---|---|
| D7100045161 |  | CELER PANEL ANTI-DESLUMBRAMIENTO UGR<16 TRACKLIGHT FLOW (material) | 1 | 2.044 | 2.04 |
| D8989898003 |  | MANO DE OBRA OFICIAL 1ª | 0.1 | 28 | 2.80 |
| D%N00020300 | % | Costes indirectos | 3 % | 4.84 | 0.15 |
|  |  | Total |  |  | 4.99 |

**U977100045278** CELER TRACKLIGHT FLOW SUPERF. 15W 38º 3000K CRI90 NEGRO
Precio: 61.76
Suministro e instalación de proyector LED de superficie marca Celer modelo Tracklight Flow de 15W. Temperatura de color 3.000K. IRC>90. Flujo útil 1.500lm. Medidas: Ø85x160,5mm. Ángulo de apertura de 38 º. Color negro.. Incluso accesorio, pequeño material, mano de obra de instalación y pruebas.

| Código | Ud | Descripción | Rendimiento | Precio | Importe |
|---|---|---|---|---|---|
| D7100045278 |  | CELER TRACKLIGHT FLOW SUPERF. 15W 38º 3000K CRI90 NEGRO (material) | 1 | 45.5 | 45.50 |
| D%N00010100 | % | Medios auxiliares | 1 % | 45.50 | 0.46 |
| D8989898003 |  | MANO DE OBRA OFICIAL 1ª | 0.5 | 28 | 14.00 |
| D%N00020300 | % | Costes indirectos | 3 % | 59.96 | 1.80 |
|  |  | Total |  |  | 61.76 |

**U977100045279** CELER TRACKLIGHT FLOW SUPERF. 15W 38º 4000K CRI90 NEGRO
Precio: 61.76
Suministro e instalación de proyector LED de superficie marca Celer modelo Tracklight Flow de 15W. Temperatura de color 4.000K. IRC>90. Flujo útil 1.500lm. Medidas: Ø85x160,5mm. Ángulo de apertura de 38 º. Color negro.. Incluso accesorio, pequeño material, mano de obra de instalación y pruebas.

| Código | Ud | Descripción | Rendimiento | Precio | Importe |
|---|---|---|---|---|---|
| D7100045279 |  | CELER TRACKLIGHT FLOW SUPERF. 15W 38º 4000K CRI90 NEGRO (material) | 1 | 45.5 | 45.50 |
| D%N00010100 | % | Medios auxiliares | 1 % | 45.50 | 0.46 |
| D8989898003 |  | MANO DE OBRA OFICIAL 1ª | 0.5 | 28 | 14.00 |
| D%N00020300 | % | Costes indirectos | 3 % | 59.96 | 1.80 |
|  |  | Total |  |  | 61.76 |

**U977100045280** CELER TRACKLIGHT FLOW SUPERF. 15W 38º 3000K CRI90 BLANCO
Precio: 61.76
Suministro e instalación de proyector LED de superficie marca Celer modelo Tracklight Flow de 15W. Temperatura de color 3.000K. IRC>90. Flujo útil 1.500lm. Medidas: Ø85x160,5mm. Ángulo de apertura de 38 º. Color blanco.. Incluso accesorio, pequeño material, mano de obra de instalación y pruebas.

| Código | Ud | Descripción | Rendimiento | Precio | Importe |
|---|---|---|---|---|---|
| D7100045280 |  | CELER TRACKLIGHT FLOW SUPERF. 15W 38º 3000K CRI90 BLANCO (material) | 1 | 45.5 | 45.50 |
| D%N00010100 | % | Medios auxiliares | 1 % | 45.50 | 0.46 |
| D8989898003 |  | MANO DE OBRA OFICIAL 1ª | 0.5 | 28 | 14.00 |
| D%N00020300 | % | Costes indirectos | 3 % | 59.96 | 1.80 |
|  |  | Total |  |  | 61.76 |

**U977100045281** CELER TRACKLIGHT FLOW SUPERF. 15W 38º 4000K CRI90 BLANCO
Precio: 61.76
Suministro e instalación de proyector LED de superficie marca Celer modelo Tracklight Flow de 15W. Temperatura de color 4.000K. IRC>90. Flujo útil 1.500lm. Medidas: Ø85x160,5mm. Ángulo de apertura de 38 º. Color blanco.. Incluso accesorio, pequeño material, mano de obra de instalación y pruebas.

| Código | Ud | Descripción | Rendimiento | Precio | Importe |
|---|---|---|---|---|---|
| D7100045281 |  | CELER TRACKLIGHT FLOW SUPERF. 15W 38º 4000K CRI90 BLANCO (material) | 1 | 45.5 | 45.50 |
| D%N00010100 | % | Medios auxiliares | 1 % | 45.50 | 0.46 |
| D8989898003 |  | MANO DE OBRA OFICIAL 1ª | 0.5 | 28 | 14.00 |
| D%N00020300 | % | Costes indirectos | 3 % | 59.96 | 1.80 |
|  |  | Total |  |  | 61.76 |

**U977100045282** CELER TRACKLIGHT FLOW SUPERF. 30W 38º 3000K CRI90 NEGRO
Precio: 65.14
Suministro e instalación de proyector LED de superficie marca Celer modelo Tracklight Flow de 30W. Temperatura de color 3.000K. IRC>90. Flujo útil 3.000lm. Medidas: Ø85x160,5mm. Ángulo de apertura de 38 º. Color negro.. Incluso accesorio, pequeño material, mano de obra de instalación y pruebas.

| Código | Ud | Descripción | Rendimiento | Precio | Importe |
|---|---|---|---|---|---|
| D7100045282 |  | CELER TRACKLIGHT FLOW SUPERF. 30W 38º 3000K CRI90 NEGRO (material) | 1 | 48.75 | 48.75 |
| D%N00010100 | % | Medios auxiliares | 1 % | 48.75 | 0.49 |
| D8989898003 |  | MANO DE OBRA OFICIAL 1ª | 0.5 | 28 | 14.00 |
| D%N00020300 | % | Costes indirectos | 3 % | 63.24 | 1.90 |
|  |  | Total |  |  | 65.14 |

**U977100045283** CELER TRACKLIGHT FLOW SUPERF. 30W 38º 4000K CRI90 NEGRO
Precio: 65.14
Suministro e instalación de proyector LED de superficie marca Celer modelo Tracklight Flow de 30W. Temperatura de color 4.000K. IRC>90. Flujo útil 3.000lm. Medidas: Ø85x160,5mm. Ángulo de apertura de 38 º. Color negro.. Incluso accesorio, pequeño material, mano de obra de instalación y pruebas.

| Código | Ud | Descripción | Rendimiento | Precio | Importe |
|---|---|---|---|---|---|
| D7100045283 |  | CELER TRACKLIGHT FLOW SUPERF. 30W 38º 4000K CRI90 NEGRO (material) | 1 | 48.75 | 48.75 |
| D%N00010100 | % | Medios auxiliares | 1 % | 48.75 | 0.49 |
| D8989898003 |  | MANO DE OBRA OFICIAL 1ª | 0.5 | 28 | 14.00 |
| D%N00020300 | % | Costes indirectos | 3 % | 63.24 | 1.90 |
|  |  | Total |  |  | 65.14 |

**U977100045284** CELER TRACKLIGHT FLOW SUPERF. 30W 38º 3000K CRI90 BLANCO
Precio: 65.14
Suministro e instalación de proyector LED de superficie marca Celer modelo Tracklight Flow de 30W. Temperatura de color 3.000K. IRC>90. Flujo útil 3.000lm. Medidas: Ø85x160,5mm. Ángulo de apertura de 38 º. Color blanco.. Incluso accesorio, pequeño material, mano de obra de instalación y pruebas.

| Código | Ud | Descripción | Rendimiento | Precio | Importe |
|---|---|---|---|---|---|
| D7100045284 |  | CELER TRACKLIGHT FLOW SUPERF. 30W 38º 3000K CRI90 BLANCO (material) | 1 | 48.75 | 48.75 |
| D%N00010100 | % | Medios auxiliares | 1 % | 48.75 | 0.49 |
| D8989898003 |  | MANO DE OBRA OFICIAL 1ª | 0.5 | 28 | 14.00 |
| D%N00020300 | % | Costes indirectos | 3 % | 63.24 | 1.90 |
|  |  | Total |  |  | 65.14 |

**U977100045285** CELER TRACKLIGHT FLOW SUPERF. 30W 38º 4000K CRI90 BLANCO
Precio: 65.14
Suministro e instalación de proyector LED de superficie marca Celer modelo Tracklight Flow de 30W. Temperatura de color 4.000K. IRC>90. Flujo útil 3.000lm. Medidas: Ø85x160,5mm. Ángulo de apertura de 38 º. Color blanco.. Incluso accesorio, pequeño material, mano de obra de instalación y pruebas.

| Código | Ud | Descripción | Rendimiento | Precio | Importe |
|---|---|---|---|---|---|
| D7100045285 |  | CELER TRACKLIGHT FLOW SUPERF. 30W 38º 4000K CRI90 BLANCO (material) | 1 | 48.75 | 48.75 |
| D%N00010100 | % | Medios auxiliares | 1 % | 48.75 | 0.49 |
| D8989898003 |  | MANO DE OBRA OFICIAL 1ª | 0.5 | 28 | 14.00 |
| D%N00020300 | % | Costes indirectos | 3 % | 63.24 | 1.90 |
|  |  | Total |  |  | 65.14 |

**U977100045290** CELER TRACKLIGHT FLOW EMPOT. 15W-28W 38º 3000K CRI90 BLANCO
Precio: 67.17
Suministro e instalación de proyector LED empotrable marca Celer modelo Tracklight Flow de dos potencias 15/28W. Temperatura de color 3.000K. IRC>90. Flujo útiles 1.500/2.800lm. Medidas: Ø85X142mm. Ángulo de apertura de 38 º. Color blanco.. Incluso accesorio, pequeño material, mano de obra de instalación y pruebas.

| Código | Ud | Descripción | Rendimiento | Precio | Importe |
|---|---|---|---|---|---|
| D7100045290 |  | CELER TRACKLIGHT FLOW EMPOT. 15W-28W 38º 3000K CRI90 BLANCO (material) | 1 | 50.7 | 50.70 |
| D%N00010100 | % | Medios auxiliares | 1 % | 50.70 | 0.51 |
| D8989898003 |  | MANO DE OBRA OFICIAL 1ª | 0.5 | 28 | 14.00 |
| D%N00020300 | % | Costes indirectos | 3 % | 65.21 | 1.96 |
|  |  | Total |  |  | 67.17 |

**U977100045291** CELER TRACKLIGHT FLOW EMPOT. 15W-28W 38º 4000K CRI90 BLANCO
Precio: 67.17
Suministro e instalación de proyector LED empotrable marca Celer modelo Tracklight Flow de dos potencias 15/28W. Temperatura de color 4.000K. IRC>90. Flujo útiles 1.500/2.800lm. Medidas: Ø85X142mm. Ángulo de apertura de 38 º. Color blanco.. Incluso accesorio, pequeño material, mano de obra de instalación y pruebas.

| Código | Ud | Descripción | Rendimiento | Precio | Importe |
|---|---|---|---|---|---|
| D7100045291 |  | CELER TRACKLIGHT FLOW EMPOT. 15W-28W 38º 4000K CRI90 BLANCO (material) | 1 | 50.7 | 50.70 |
| D%N00010100 | % | Medios auxiliares | 1 % | 50.70 | 0.51 |
| D8989898003 |  | MANO DE OBRA OFICIAL 1ª | 0.5 | 28 | 14.00 |
| D%N00020300 | % | Costes indirectos | 3 % | 65.21 | 1.96 |
|  |  | Total |  |  | 67.17 |

**U977100045292** CELER TRACKLIGHT FLOW EMPOT. 15W-28W 38º 3000K CRI90 NEGRO
Precio: 67.17
Suministro e instalación de proyector LED empotrable marca Celer modelo Tracklight Flow de dos potencias 15/28W. Temperatura de color 3.000K. IRC>90. Flujo útiles 1.500/2.800lm. Medidas: Ø85X142mm. Ángulo de apertura de 38 º. Color negro.. Incluso accesorio, pequeño material, mano de obra de instalación y pruebas.

| Código | Ud | Descripción | Rendimiento | Precio | Importe |
|---|---|---|---|---|---|
| D7100045292 |  | CELER TRACKLIGHT FLOW EMPOT. 15W-28W 38º 3000K CRI90 NEGRO (material) | 1 | 50.7 | 50.70 |
| D%N00010100 | % | Medios auxiliares | 1 % | 50.70 | 0.51 |
| D8989898003 |  | MANO DE OBRA OFICIAL 1ª | 0.5 | 28 | 14.00 |
| D%N00020300 | % | Costes indirectos | 3 % | 65.21 | 1.96 |
|  |  | Total |  |  | 67.17 |

**U977100045293** CELER TRACKLIGHT FLOW EMPOT. 15W-28W 38º 4000K CRI90 NEGRO
Precio: 67.17
Suministro e instalación de proyector LED empotrable marca Celer modelo Tracklight Flow de dos potencias 15/28W. Temperatura de color 4.000K. IRC>90. Flujo útiles 1.500/2.800lm. Medidas: Ø85X142mm. Ángulo de apertura de 38 º. Color negro.. Incluso accesorio, pequeño material, mano de obra de instalación y pruebas.

| Código | Ud | Descripción | Rendimiento | Precio | Importe |
|---|---|---|---|---|---|
| D7100045293 |  | CELER TRACKLIGHT FLOW EMPOT. 15W-28W 38º 4000K CRI90 NEGRO (material) | 1 | 50.7 | 50.70 |
| D%N00010100 | % | Medios auxiliares | 1 % | 50.70 | 0.51 |
| D8989898003 |  | MANO DE OBRA OFICIAL 1ª | 0.5 | 28 | 14.00 |
| D%N00020300 | % | Costes indirectos | 3 % | 65.21 | 1.96 |
|  |  | Total |  |  | 67.17 |

**U977100045500** CELER TRACKLIGHT ZOOM 10º-60º 25W 2700K 1-10V RA90 BL
Precio: 81.71
Suministro e instalación de proyector LED de carril marcaCeler modelo Zoom de 25W. Temperatura de color 2.700K. IRC>90. Flujo útil 1.250lm. Medidas: Ø72x80x172mm. Haz de apertura variable entre 10º y 60º. Con regulacion mediante potenciómetro interno. Color blanco.. Incluso accesorio, pequeño material, mano de obra de instalación y pruebas.

| Código | Ud | Descripción | Rendimiento | Precio | Importe |
|---|---|---|---|---|---|
| D7100045500 |  | CELER TRACKLIGHT ZOOM 10º-60º 25W 2700K 1-10V RA90 BL (material) | 1 | 64.675 | 64.68 |
| D%N00010100 | % | Medios auxiliares | 1 % | 64.68 | 0.65 |
| D8989898003 |  | MANO DE OBRA OFICIAL 1ª | 0.5 | 28 | 14.00 |
| D%N00020300 | % | Costes indirectos | 3 % | 79.33 | 2.38 |
|  |  | Total |  |  | 81.71 |

**U977100045501** CELER TRACKLIGHT ZOOM 10º-60º 25W 2700K 1-10V RA90 NG
Precio: 81.71
Suministro e instalación de proyector LED de carril marcaCeler modelo Zoom de 25W. Temperatura de color 2.700K. IRC>90. Flujo útil 1.250lm. Medidas: Ø72x80x172mm. Haz de apertura variable entre 10º y 60º. Con regulacion mediante potenciómetro interno. Color negro.. Incluso accesorio, pequeño material, mano de obra de instalación y pruebas.

| Código | Ud | Descripción | Rendimiento | Precio | Importe |
|---|---|---|---|---|---|
| D7100045501 |  | CELER TRACKLIGHT ZOOM 10º-60º 25W 2700K 1-10V RA90 NG (material) | 1 | 64.675 | 64.68 |
| D%N00010100 | % | Medios auxiliares | 1 % | 64.68 | 0.65 |
| D8989898003 |  | MANO DE OBRA OFICIAL 1ª | 0.5 | 28 | 14.00 |
| D%N00020300 | % | Costes indirectos | 3 % | 79.33 | 2.38 |
|  |  | Total |  |  | 81.71 |

**U977100045502** CELER TRACKLIGHT ZOOM 10º-60º 25W 3000K 1-10V RA90 BL
Precio: 81.71
Suministro e instalación de proyector LED de carril marcaCeler modelo Zoom de 25W. Temperatura de color 3.000K. IRC>90. Flujo útil 1.250lm. Medidas: Ø72x80x172mm. Haz de apertura variable entre 10º y 60º. Con regulacion mediante potenciómetro interno. Color blanco.. Incluso accesorio, pequeño material, mano de obra de instalación y pruebas.

| Código | Ud | Descripción | Rendimiento | Precio | Importe |
|---|---|---|---|---|---|
| D7100045502 |  | CELER TRACKLIGHT ZOOM 10º-60º 25W 3000K 1-10V RA90 BL (material) | 1 | 64.675 | 64.68 |
| D%N00010100 | % | Medios auxiliares | 1 % | 64.68 | 0.65 |
| D8989898003 |  | MANO DE OBRA OFICIAL 1ª | 0.5 | 28 | 14.00 |
| D%N00020300 | % | Costes indirectos | 3 % | 79.33 | 2.38 |
|  |  | Total |  |  | 81.71 |

**U977100045503** CELER TRACKLIGHT ZOOM 10º-60º 25W 3000K 1-10V RA90 NG
Precio: 81.71
Suministro e instalación de proyector LED de carril marcaCeler modelo Zoom de 25W. Temperatura de color 3.000K. IRC>90. Flujo útil 1.250lm. Medidas: Ø72x80x172mm. Haz de apertura variable entre 10º y 60º. Con regulacion mediante potenciómetro interno. Color negro.. Incluso accesorio, pequeño material, mano de obra de instalación y pruebas.

| Código | Ud | Descripción | Rendimiento | Precio | Importe |
|---|---|---|---|---|---|
| D7100045503 |  | CELER TRACKLIGHT ZOOM 10º-60º 25W 3000K 1-10V RA90 NG (material) | 1 | 64.675 | 64.68 |
| D%N00010100 | % | Medios auxiliares | 1 % | 64.68 | 0.65 |
| D8989898003 |  | MANO DE OBRA OFICIAL 1ª | 0.5 | 28 | 14.00 |
| D%N00020300 | % | Costes indirectos | 3 % | 79.33 | 2.38 |
|  |  | Total |  |  | 81.71 |

**U977100045504** CELER TRACKLIGHT ZOOM 10º-60º 25W 4000K 1-10V RA90 BL
Precio: 81.71
Suministro e instalación de proyector LED de carril marcaCeler modelo Zoom de 25W. Temperatura de color 4.000K. IRC>90. Flujo útil 1.250lm. Medidas: Ø72x80x172mm. Haz de apertura variable entre 10º y 60º. Con regulacion mediante potenciómetro interno.. Color blanco.. Incluso accesorio, pequeño material, mano de obra de instalación y pruebas.

| Código | Ud | Descripción | Rendimiento | Precio | Importe |
|---|---|---|---|---|---|
| D7100045504 |  | CELER TRACKLIGHT ZOOM 10º-60º 25W 4000K 1-10V RA90 BL (material) | 1 | 64.675 | 64.68 |
| D%N00010100 | % | Medios auxiliares | 1 % | 64.68 | 0.65 |
| D8989898003 |  | MANO DE OBRA OFICIAL 1ª | 0.5 | 28 | 14.00 |
| D%N00020300 | % | Costes indirectos | 3 % | 79.33 | 2.38 |
|  |  | Total |  |  | 81.71 |

**U977100045505** CELER TRACKLIGHT ZOOM 10º-60º 25W 4000K 1-10V RA90 NG
Precio: 81.71
Suministro e instalación de proyector LED de carril marcaCeler modelo Zoom de 25W. Temperatura de color 4.000K. IRC>90. Flujo útil 1.250lm. Medidas: Ø72x80x172mm. Haz de apertura variable entre 10º y 60º. Con regulacion mediante potenciómetro interno.. Color negro.. Incluso accesorio, pequeño material, mano de obra de instalación y pruebas.

| Código | Ud | Descripción | Rendimiento | Precio | Importe |
|---|---|---|---|---|---|
| D7100045505 |  | CELER TRACKLIGHT ZOOM 10º-60º 25W 4000K 1-10V RA90 NG (material) | 1 | 64.675 | 64.68 |
| D%N00010100 | % | Medios auxiliares | 1 % | 64.68 | 0.65 |
| D8989898003 |  | MANO DE OBRA OFICIAL 1ª | 0.5 | 28 | 14.00 |
| D%N00020300 | % | Costes indirectos | 3 % | 79.33 | 2.38 |
|  |  | Total |  |  | 81.71 |

**U977250080060** CELER ACCESORIO ANTIDESLUMBRAMIENTO TRACKLIGHT ZOOM BL
Precio: 15.58
Suministro e instalación de accesorio anti-deslumbramiento para proyector Tracklight Zoom, color blanco. Incluso accesorio, pequeño material, mano de obra de instalación y pruebas.

| Código | Ud | Descripción | Rendimiento | Precio | Importe |
|---|---|---|---|---|---|
| D7250080060 |  | CELER ACCESORIO ANTIDESLUMBRAMIENTO TRACKLIGHT ZOOM BL (material) | 1 | 8.05 | 8.05 |
| D%N00010100 | % | Medios auxiliares | 1 % | 8.05 | 0.08 |
| D8989898003 |  | MANO DE OBRA OFICIAL 1ª | 0.25 | 28 | 7.00 |
| D%N00020300 | % | Costes indirectos | 3 % | 15.13 | 0.45 |
|  |  | Total |  |  | 15.58 |

**U977250080061** CELER ACCESORIO ANTIDESLUMBRAMIENTO TRACKLIGHT ZOOM NG
Precio: 14.92
Suministro e instalación de accesorio anti-deslumbramiento para proyector Tracklight Zoom, color Negro. Incluso accesorio, pequeño material, mano de obra de instalación y pruebas.

| Código | Ud | Descripción | Rendimiento | Precio | Importe |
|---|---|---|---|---|---|
| D7250080061 |  | CELER ACCESORIO ANTIDESLUMBRAMIENTO TRACKLIGHT ZOOM NG (material) | 1 | 7.42 | 7.42 |
| D%N00010100 | % | Medios auxiliares | 1 % | 7.42 | 0.07 |
| D8989898003 |  | MANO DE OBRA OFICIAL 1ª | 0.25 | 28 | 7.00 |
| D%N00020300 | % | Costes indirectos | 3 % | 14.49 | 0.43 |
|  |  | Total |  |  | 14.92 |

### 977100046 CARRILES Y ACCESORIOS

**U977100045200** CELER CARRIL TRIFASICO SUPERFICIE 1000MM BLANCO DALI C3
Precio: 38.76
Suministro e instalación de carril Trifásico compatible DALI marca Celer. Material: Aluminio Extruido y lacado acabado en blanco. Dimensiones 35,5x32,2 mm. Longitud 1000mm. Instalación en superficie. Conductores internos de cobre con capacidad para 16 A. Compatible con la mayoria de los proyectores del mercado.. Incluso accesorio, pequeño material, mano de obra de instalación y pruebas.

| Código | Ud | Descripción | Rendimiento | Precio | Importe |
|---|---|---|---|---|---|
| D7100045200 |  | CELER CARRIL TRIFASICO SUPERFICIE 1000MM BLANCO DALI C3 (material) | 1 | 23.4 | 23.40 |
| D%N00010100 | % | Medios auxiliares | 1 % | 23.40 | 0.23 |
| D8989898003 |  | MANO DE OBRA OFICIAL 1ª | 0.5 | 28 | 14.00 |
| D%N00020300 | % | Costes indirectos | 3 % | 37.63 | 1.13 |
|  |  | Total |  |  | 38.76 |

**U977100045201** CELER CARRIL TRIFASICO SUPERFICIE 2000MM BLANCO DALI C3
Precio: 57.02
Suministro e instalación de carril Trifásico compatible DALI marca Celer. Material: Aluminio Extruido y lacado acabado en blanco. Dimensiones 35,5x32,2 mm. Longitud 2000mm. Instalación en superficie. Conductores internos de cobre con capacidad para 16 A. Compatible con la mayoria de los proyectores del mercado.. Incluso accesorio, pequeño material, mano de obra de instalación y pruebas.

| Código | Ud | Descripción | Rendimiento | Precio | Importe |
|---|---|---|---|---|---|
| D7100045201 |  | CELER CARRIL TRIFASICO SUPERFICIE 2000MM BLANCO DALI C3 (material) | 1 | 40.95 | 40.95 |
| D%N00010100 | % | Medios auxiliares | 1 % | 40.95 | 0.41 |
| D8989898003 |  | MANO DE OBRA OFICIAL 1ª | 0.5 | 28 | 14.00 |
| D%N00020300 | % | Costes indirectos | 3 % | 55.36 | 1.66 |
|  |  | Total |  |  | 57.02 |

**U977100045202** CELER CARRIL TRIFASICO SUPERFICIE 3000MM BLANCO DALI C3
Precio: 78.32
Suministro e instalación de carril Trifásico compatible DALI marca Celer. Material: Aluminio Extruido y lacado acabado en blanco. Dimensiones 35,5x32,2 mm. Longitud 3000mm. Instalación en superficie. Conductores internos de cobre con capacidad para 16 A. Compatible con la mayoria de los proyectores del mercado.. Incluso accesorio, pequeño material, mano de obra de instalación y pruebas.

| Código | Ud | Descripción | Rendimiento | Precio | Importe |
|---|---|---|---|---|---|
| D7100045202 |  | CELER CARRIL TRIFASICO SUPERFICIE 3000MM BLANCO DALI C3 (material) | 1 | 61.425 | 61.43 |
| D%N00010100 | % | Medios auxiliares | 1 % | 61.43 | 0.61 |
| D8989898003 |  | MANO DE OBRA OFICIAL 1ª | 0.5 | 28 | 14.00 |
| D%N00020300 | % | Costes indirectos | 3 % | 76.04 | 2.28 |
|  |  | Total |  |  | 78.32 |

**U977100045203** CELER ADAPTADOR CARRIL TRIFASICO BLANCO DALI C3
Precio: 11.56
Suministro e instalación de adaptador Carril Trifasico marca Celer. Permite la conexión de equipos al carril trifasico Celer, acabado en blanco.. Incluso accesorio, pequeño material, mano de obra de instalación y pruebas.

| Código | Ud | Descripción | Rendimiento | Precio | Importe |
|---|---|---|---|---|---|
| D7100045203 |  | CELER ADAPTADOR CARRIL TRIFASICO BLANCO DALI C3 (material) | 1 | 8.424 | 8.42 |
| D8989898003 |  | MANO DE OBRA OFICIAL 1ª | 0.1 | 28 | 2.80 |
| D%N00020300 | % | Costes indirectos | 3 % | 11.22 | 0.34 |
|  |  | Total |  |  | 11.56 |

**U977100045204** CELER CONEXION FLEXIBLE CARRIL TRIFASICO BLANCO DALI C3
Precio: 28.68
Suministro e instalación de conexión Flexible carril trifásico marca Celer. Permite la conexión flexible entre carriles trifásicos Celer, para la realización de ángulos especiales. Dimensiones: 35*285mm. Acabado en blanco.. Incluso accesorio, pequeño material, mano de obra de instalación y pruebas.

| Código | Ud | Descripción | Rendimiento | Precio | Importe |
|---|---|---|---|---|---|
| D7100045204 |  | CELER CONEXION FLEXIBLE CARRIL TRIFASICO BLANCO DALI C3 (material) | 1 | 25.038 | 25.04 |
| D8989898003 |  | MANO DE OBRA OFICIAL 1ª | 0.1 | 28 | 2.80 |
| D%N00020300 | % | Costes indirectos | 3 % | 27.84 | 0.84 |
|  |  | Total |  |  | 28.68 |

**U977100045205** CELER CONEXION RECTA CARRIL TRIFASICO BLANCO DALI C3
Precio: 16.8
Suministro e instalación de conexión Recta carril trifásico marca Celer. Permite la conexión lineal entre carriles trifásicos Celer, para la realización de ángulos especiales. Dimensiones: 35*203mm. Acabado en blanco.. Incluso accesorio, pequeño material, mano de obra de instalación y pruebas.

| Código | Ud | Descripción | Rendimiento | Precio | Importe |
|---|---|---|---|---|---|
| D7100045205 |  | CELER CONEXION RECTA CARRIL TRIFASICO BLANCO DALI C3 (material) | 1 | 13.514 | 13.51 |
| D8989898003 |  | MANO DE OBRA OFICIAL 1ª | 0.1 | 28 | 2.80 |
| D%N00020300 | % | Costes indirectos | 3 % | 16.31 | 0.49 |
|  |  | Total |  |  | 16.8 |

**U977100045206** CELER ALIMENTACION DERECHA CARRIL TRIFASICO BLANCO DALI C3
Precio: 11.93
Suministro e instalación de alimentación derecha carril trifásico marca Celer. Provee alimentación al carril trifásico Celer. Dimensiones 35*139mm. Acabado en blanco.. Incluso accesorio, pequeño material, mano de obra de instalación y pruebas.

| Código | Ud | Descripción | Rendimiento | Precio | Importe |
|---|---|---|---|---|---|
| D7100045206 |  | CELER ALIMENTACION DERECHA CARRIL TRIFASICO BLANCO DALI C3 (material) | 1 | 8.775 | 8.78 |
| D8989898003 |  | MANO DE OBRA OFICIAL 1ª | 0.1 | 28 | 2.80 |
| D%N00020300 | % | Costes indirectos | 3 % | 11.58 | 0.35 |
|  |  | Total |  |  | 11.93 |

**U977100045207** CELER ALIMENTACION IZQUIERDA CARRIL TRIFASICO BLANCO DALI C3
Precio: 11.93
Suministro e instalación de alimentación izquierda carriltrifásico marca Celer. Provee alimentación al carril trifásico Celer. Dimensiones 35*139mm. Acabado en blanco. Incluso accesorio, pequeño material, mano de obra de instalación y pruebas.

| Código | Ud | Descripción | Rendimiento | Precio | Importe |
|---|---|---|---|---|---|
| D7100045207 |  | CELER ALIMENTACION IZQUIERDA CARRIL TRIFASICO BLANCO DALI C3 (material) | 1 | 8.775 | 8.78 |
| D8989898003 |  | MANO DE OBRA OFICIAL 1ª | 0.1 | 28 | 2.80 |
| D%N00020300 | % | Costes indirectos | 3 % | 11.58 | 0.35 |
|  |  | Total |  |  | 11.93 |

**U977100045208** CELER CODO 90 DERECHA CARRIL TRIFASICO BLANCO DALI C3
Precio: 21.74
Suministro e instalación de conexión codo 90º derecha carril trifásico marca Celer . Provee alimentación y continuidad a 90º al carril trifásico Celer. Dimensiones: 119*119mm. Acabado blanco.. Incluso accesorio, pequeño material, mano de obra de instalación y pruebas.

| Código | Ud | Descripción | Rendimiento | Precio | Importe |
|---|---|---|---|---|---|
| D7100045208 |  | CELER CODO 90 DERECHA CARRIL TRIFASICO BLANCO DALI C3 (material) | 1 | 18.311 | 18.31 |
| D8989898003 |  | MANO DE OBRA OFICIAL 1ª | 0.1 | 28 | 2.80 |
| D%N00020300 | % | Costes indirectos | 3 % | 21.11 | 0.63 |
|  |  | Total |  |  | 21.74 |

**U977100045209** CELER CODO 90 IZQUIERDA CARRIL TRIFASICO BLANCO DALI C3
Precio: 21.93
Suministro e instalación de accesorio conexión Codo 90º izquierda para carril trifásico marca Celer. Provee alimentación y continuidad a 90º al carril trifásico Celer. Dimensiones: 119*119mm. Acabado blanco.. Incluso accesorio, pequeño material, mano de obra de instalación y pruebas.

| Código | Ud | Descripción | Rendimiento | Precio | Importe |
|---|---|---|---|---|---|
| D7100045209 |  | CELER CODO 90 IZQUIERDA CARRIL TRIFASICO BLANCO DALI C3 (material) | 1 | 18.311 | 18.31 |
| D%N00010100 | % | Medios auxiliares | 1 % | 18.31 | 0.18 |
| D8989898003 |  | MANO DE OBRA OFICIAL 1ª | 0.1 | 28 | 2.80 |
| D%N00020300 | % | Costes indirectos | 3 % | 21.29 | 0.64 |
|  |  | Total |  |  | 21.93 |

**U977100045210** CELER TAPA FINAL CARRIL TRIFASICO BLANCO DALI C3
Precio: 3.91
Suministro e instalación de tapa final carril trifásico marca Celer. Dimensiones: 35*31mm. Acabado negro.. Incluso accesorio, pequeño material, mano de obra de instalación y pruebas.

| Código | Ud | Descripción | Rendimiento | Precio | Importe |
|---|---|---|---|---|---|
| D7100045210 |  | CELER TAPA FINAL CARRIL TRIFASICO BLANCO DALI C3 (material) | 1 | 0.995 | 1.00 |
| D8989898003 |  | MANO DE OBRA OFICIAL 1ª | 0.1 | 28 | 2.80 |
| D%N00020300 | % | Costes indirectos | 3 % | 3.80 | 0.11 |
|  |  | Total |  |  | 3.91 |

**U977100045211** CELER UNION INTERNA CARRIL TRIFASICO BLANCO DALI C3
Precio: 8.43
Suministro e instalación de unión Interna carril trifásico marca Celer . Provee unión interna dentro carril trifásico Celer. Dimensiones: 107*20mm. Acabado blanco.. Incluso accesorio, pequeño material, mano de obra de instalación y pruebas.

| Código | Ud | Descripción | Rendimiento | Precio | Importe |
|---|---|---|---|---|---|
| D7100045211 |  | CELER UNION INTERNA CARRIL TRIFASICO BLANCO DALI C3 (material) | 1 | 5.382 | 5.38 |
| D8989898003 |  | MANO DE OBRA OFICIAL 1ª | 0.1 | 28 | 2.80 |
| D%N00020300 | % | Costes indirectos | 3 % | 8.18 | 0.25 |
|  |  | Total |  |  | 8.43 |

**U977100045212** CELER CRUZ CARRIL TRIFASICO BLANCO DALI C3
Precio: 35.31
Suministro e instalación de accesorio conexión CRUZ para carril trifásico marca Celer. Provee alimentación y continuidad en cruz al carril trifásico Celer. Dimensiones: 203*203mm. Acabado blanco. Incluso accesorio, pequeño material, mano de obra de instalación y pruebas.. Incluso accesorio, pequeño material, mano de obra de instalación y pruebas.

| Código | Ud | Descripción | Rendimiento | Precio | Importe |
|---|---|---|---|---|---|
| D7100045212 |  | CELER CRUZ CARRIL TRIFASICO BLANCO DALI C3 (material) | 1 | 31.168 | 31.17 |
| D%N00010100 | % | Medios auxiliares | 1 % | 31.17 | 0.31 |
| D8989898003 |  | MANO DE OBRA OFICIAL 1ª | 0.1 | 28 | 2.80 |
| D%N00020300 | % | Costes indirectos | 3 % | 34.28 | 1.03 |
|  |  | Total |  |  | 35.31 |

**U977100045213** CELER CONEXION TE IZQUIERDA CARRIL TRIFASICO BLANCO DALI C3
Precio: 21.62
Suministro e instalación de conexión TE Izquierda carril trifásico marca Celer . Provee alimentación y continuidad en TE al carril trifásico Celer. Dimensiones: 119*203mm. Acabado blanco.. Incluso accesorio, pequeño material, mano de obra de instalación y pruebas.

| Código | Ud | Descripción | Rendimiento | Precio | Importe |
|---|---|---|---|---|---|
| D7100045213 |  | CELER CONEXION TE IZQUIERDA CARRIL TRIFASICO BLANCO DALI C3 (material) | 1 | 18.194 | 18.19 |
| D8989898003 |  | MANO DE OBRA OFICIAL 1ª | 0.1 | 28 | 2.80 |
| D%N00020300 | % | Costes indirectos | 3 % | 20.99 | 0.63 |
|  |  | Total |  |  | 21.62 |

**U977100045214** CELER CONEXION TE DERECHA CARRIL TRIFASICO BLANCO DALI C3
Precio: 21.62
Suministro e instalación de conexión TE Derecha carril trifásico marca Celer . Provee alimentación y continuidad en TE al carril trifásico Celer. Dimensiones: 119*203mm. Acabado blanco.. Incluso accesorio, pequeño material, mano de obra de instalación y pruebas.

| Código | Ud | Descripción | Rendimiento | Precio | Importe |
|---|---|---|---|---|---|
| D7100045214 |  | CELER CONEXION TE DERECHA CARRIL TRIFASICO BLANCO DALI C3 (material) | 1 | 18.194 | 18.19 |
| D8989898003 |  | MANO DE OBRA OFICIAL 1ª | 0.1 | 28 | 2.80 |
| D%N00020300 | % | Costes indirectos | 3 % | 20.99 | 0.63 |
|  |  | Total |  |  | 21.62 |

**U977100045215** CELER KIT SUSPENSION SIRGA 1,5ML CARRIL TRIF BLANCO DALI C3
Precio: 8.91
Suministro e instalación de kit Suspension Sirga 1,5ml carril trifásico marca Celer. Se compone de florón, sirga de 1,5ml y soporte carril trifásico Celer. Acabado blanco.. Incluso accesorio, pequeño material, mano de obra de instalación y pruebas.

| Código | Ud | Descripción | Rendimiento | Precio | Importe |
|---|---|---|---|---|---|
| D7100045215 |  | CELER KIT SUSPENSION SIRGA 1,5ML CARRIL TRIF BLANCO DALI C3 (material) | 1 | 5.85 | 5.85 |
| D8989898003 |  | MANO DE OBRA OFICIAL 1ª | 0.1 | 28 | 2.80 |
| D%N00020300 | % | Costes indirectos | 3 % | 8.65 | 0.26 |
|  |  | Total |  |  | 8.91 |

**U977100045216** CELER KIT SUSPENSION SIRGA 2ML CARRIL TRIF BLANCO DALI C3
Precio: 9.52
Suministro e instalación de kit Suspension Sirga 2ml carril trifásico marca Celer. Se compone de florón, sirga de 2ml y soporte carril trifásico Celer. Acabado blanco.. Incluso accesorio, pequeño material, mano de obra de instalación y pruebas.

| Código | Ud | Descripción | Rendimiento | Precio | Importe |
|---|---|---|---|---|---|
| D7100045216 |  | CELER KIT SUSPENSION SIRGA 2ML CARRIL TRIF BLANCO DALI C3 (material) | 1 | 6.435 | 6.44 |
| D8989898003 |  | MANO DE OBRA OFICIAL 1ª | 0.1 | 28 | 2.80 |
| D%N00020300 | % | Costes indirectos | 3 % | 9.24 | 0.28 |
|  |  | Total |  |  | 9.52 |

**U977100045217** CELER KIT FIJACION TECHO CARRIL TRIFASICO BLANCO DALI C3
Precio: 5.95
Suministro e instalación de kit de Fijación Techo en Carril Trifásico marca Celer. Acabado blanco.. Incluso accesorio, pequeño material, mano de obra de instalación y pruebas.

| Código | Ud | Descripción | Rendimiento | Precio | Importe |
|---|---|---|---|---|---|
| D7100045217 |  | CELER KIT FIJACION TECHO CARRIL TRIFASICO BLANCO DALI C3 (material) | 1 | 2.984 | 2.98 |
| D8989898003 |  | MANO DE OBRA OFICIAL 1ª | 0.1 | 28 | 2.80 |
| D%N00020300 | % | Costes indirectos | 3 % | 5.78 | 0.17 |
|  |  | Total |  |  | 5.95 |

**U977100045218** CELER ACCESORIO GANCHO SOPORTE CARRIL TRIF BLANCO DALI C3
Precio: 5.48
Suministro e instalación de accesorio Gancho para soporteen Carril Trifasico marca Celer. Permite colgar equipos al carril trifasico Celer. Para realizar la conexión eléctrica, utilice el adaptador de Carril Celer código 7100045203. color blanco.. Incluso accesorio, pequeño material, mano de obra de instalación y pruebas.

| Código | Ud | Descripción | Rendimiento | Precio | Importe |
|---|---|---|---|---|---|
| D7100045218 |  | CELER ACCESORIO GANCHO SOPORTE CARRIL TRIF BLANCO DALI C3 (material) | 1 | 2.516 | 2.52 |
| D8989898003 |  | MANO DE OBRA OFICIAL 1ª | 0.1 | 28 | 2.80 |
| D%N00020300 | % | Costes indirectos | 3 % | 5.32 | 0.16 |
|  |  | Total |  |  | 5.48 |

**U977100045219** CELER CARRIL TRIFASICO SUPERFICIE 1000MM NEGRO DALI C3
Precio: 37.73
Suministro e instalación de carril Trifásico compatible DALI marca Celer. Material: Aluminio Extruido y lacado acabado en negro. Dimensiones 35,5x32,2 mm. Longitud 1000mm. Instalación en superficie. Conductores internos de cobre con capacidad para 16 A. Compatible con la mayoria de los proyectores del mercado.. Incluso accesorio, pequeño material, mano de obra de instalación y pruebas.

| Código | Ud | Descripción | Rendimiento | Precio | Importe |
|---|---|---|---|---|---|
| D7100045219 |  | CELER CARRIL TRIFASICO SUPERFICIE 1000MM NEGRO DALI C3 (material) | 1 | 22.406 | 22.41 |
| D%N00010100 | % | Medios auxiliares | 1 % | 22.41 | 0.22 |
| D8989898003 |  | MANO DE OBRA OFICIAL 1ª | 0.5 | 28 | 14.00 |
| D%N00020300 | % | Costes indirectos | 3 % | 36.63 | 1.10 |
|  |  | Total |  |  | 37.73 |

**U977100045220** CELER CARRIL TRIFASICO SUPERFICIE 2000MM NEGRO DALI C3
Precio: 56.85
Suministro e instalación de carril Trifásico compatible DALI marca Celer. Material: Aluminio Extruido y lacado acabado en negro. Dimensiones 35,5x32,2 mm. Longitud 2000mm. Instalación en superficie. Conductores internos de cobre con capacidad para 16 A. Compatible con la mayoria de los proyectores del mercado.. Incluso accesorio, pequeño material, mano de obra de instalación y pruebas.

| Código | Ud | Descripción | Rendimiento | Precio | Importe |
|---|---|---|---|---|---|
| D7100045220 |  | CELER CARRIL TRIFASICO SUPERFICIE 2000MM NEGRO DALI C3 (material) | 1 | 40.775 | 40.78 |
| D%N00010100 | % | Medios auxiliares | 1 % | 40.78 | 0.41 |
| D8989898003 |  | MANO DE OBRA OFICIAL 1ª | 0.5 | 28 | 14.00 |
| D%N00020300 | % | Costes indirectos | 3 % | 55.19 | 1.66 |
|  |  | Total |  |  | 56.85 |

**U977100045221** CELER CARRIL TRIFASICO SUPERFICIE 3000MM NEGRO DALI C3
Precio: 77.34
Suministro e instalación de carril Trifásico compatible DALI marca Celer. Material: Aluminio Extruido y lacado acabado en negro. Dimensiones 35,5x32,2 mm. Longitud 3000mm. Instalación en superficie. Conductores internos de cobre con capacidad para 16 A. Compatible con la mayoria de los proyectores del mercado.. Incluso accesorio, pequeño material, mano de obra de instalación y pruebas.

| Código | Ud | Descripción | Rendimiento | Precio | Importe |
|---|---|---|---|---|---|
| D7100045221 |  | CELER CARRIL TRIFASICO SUPERFICIE 3000MM NEGRO DALI C3 (material) | 1 | 60.489 | 60.49 |
| D%N00010100 | % | Medios auxiliares | 1 % | 60.49 | 0.60 |
| D8989898003 |  | MANO DE OBRA OFICIAL 1ª | 0.5 | 28 | 14.00 |
| D%N00020300 | % | Costes indirectos | 3 % | 75.09 | 2.25 |
|  |  | Total |  |  | 77.34 |

**U977100045222** CELER ADAPTADOR CARRIL TRIFASICO NEGRO DALI C3
Precio: 11.14
Suministro e instalación de adaptador Carril Trifasico marca Celer. Permite la conexión de equipos al carril trifasico Celer, acabado en negro.. Incluso accesorio, pequeño material, mano de obra de instalación y pruebas.

| Código | Ud | Descripción | Rendimiento | Precio | Importe |
|---|---|---|---|---|---|
| D7100045222 |  | CELER ADAPTADOR CARRIL TRIFASICO NEGRO DALI C3 (material) | 1 | 8.015 | 8.02 |
| D8989898003 |  | MANO DE OBRA OFICIAL 1ª | 0.1 | 28 | 2.80 |
| D%N00020300 | % | Costes indirectos | 3 % | 10.82 | 0.32 |
|  |  | Total |  |  | 11.14 |

**U977100045223** CELER CONEXION FLEXIBLE CARRIL TRIFASICO NEGRO DALI C3
Precio: 27.41
Suministro e instalación de conexión Flexible carril trifásico marca Celer. Permite la conexión flexible entre carriles trifásicos Celer, para la realización de ángulos especiales. Dimensiones: 35*285mm. Acabado en negro.. Incluso accesorio, pequeño material, mano de obra de instalación y pruebas.

| Código | Ud | Descripción | Rendimiento | Precio | Importe |
|---|---|---|---|---|---|
| D7100045223 |  | CELER CONEXION FLEXIBLE CARRIL TRIFASICO NEGRO DALI C3 (material) | 1 | 23.81 | 23.81 |
| D8989898003 |  | MANO DE OBRA OFICIAL 1ª | 0.1 | 28 | 2.80 |
| D%N00020300 | % | Costes indirectos | 3 % | 26.61 | 0.80 |
|  |  | Total |  |  | 27.41 |

**U977100045224** CELER CONEXION RECTA CARRIL TRIFASICO NEGRO DALI C3
Precio: 16.14
Suministro e instalación de conexión Recta carril trifásico marca Celer. Permite la conexión lineal entre carriles trifásicos Celer, para la realización de ángulos especiales. Dimensiones: 35*203mm. Acabado en negro.. Incluso accesorio, pequeño material, mano de obra de instalación y pruebas.

| Código | Ud | Descripción | Rendimiento | Precio | Importe |
|---|---|---|---|---|---|
| D7100045224 |  | CELER CONEXION RECTA CARRIL TRIFASICO NEGRO DALI C3 (material) | 1 | 12.87 | 12.87 |
| D8989898003 |  | MANO DE OBRA OFICIAL 1ª | 0.1 | 28 | 2.80 |
| D%N00020300 | % | Costes indirectos | 3 % | 15.67 | 0.47 |
|  |  | Total |  |  | 16.14 |

**U977100045225** CELER ALIMENTACION DERECHA CARRIL TRIFASICO NEGRO DALI C3
Precio: 11.44
Suministro e instalación de alimentación derecha carril trifásico marca Celer. Provee alimentación al carril trifásico Celer. Dimensiones 35*139mm. Acabado en negro.. Incluso accesorio, pequeño material, mano de obra de instalación y pruebas.

| Código | Ud | Descripción | Rendimiento | Precio | Importe |
|---|---|---|---|---|---|
| D7100045225 |  | CELER ALIMENTACION DERECHA CARRIL TRIFASICO NEGRO DALI C3 (material) | 1 | 8.307 | 8.31 |
| D8989898003 |  | MANO DE OBRA OFICIAL 1ª | 0.1 | 28 | 2.80 |
| D%N00020300 | % | Costes indirectos | 3 % | 11.11 | 0.33 |
|  |  | Total |  |  | 11.44 |

**U977100045226** CELER ALIMENTACION IZQUIERDA CARRIL TRIFASICO NEGRO DALI C3
Precio: 11.44
Suministro e instalación de alimentación izquierda carriltrifásico marca Celer. Provee alimentación al carril trifásico Celer. Dimensiones 35*139mm. Acabado en negro.. Incluso accesorio, pequeño material, mano de obra de instalación y pruebas.

| Código | Ud | Descripción | Rendimiento | Precio | Importe |
|---|---|---|---|---|---|
| D7100045226 |  | CELER ALIMENTACION IZQUIERDA CARRIL TRIFASICO NEGRO DALI C3 (material) | 1 | 8.307 | 8.31 |
| D8989898003 |  | MANO DE OBRA OFICIAL 1ª | 0.1 | 28 | 2.80 |
| D%N00020300 | % | Costes indirectos | 3 % | 11.11 | 0.33 |
|  |  | Total |  |  | 11.44 |

**U977100045227** CELER CODO 90 DERECHA CARRIL TRIFASICO NEGRO DALI C3
Precio: 20.84
Suministro e instalación de conexión codo 90º derecha carril trifásico marca Celer . Provee alimentación y continuidad a 90º al carril trifásico Celer. Dimensiones: 119*119mm. Acabado negro.. Incluso accesorio, pequeño material, mano de obra de instalación y pruebas.

| Código | Ud | Descripción | Rendimiento | Precio | Importe |
|---|---|---|---|---|---|
| D7100045227 |  | CELER CODO 90 DERECHA CARRIL TRIFASICO NEGRO DALI C3 (material) | 1 | 17.433 | 17.43 |
| D8989898003 |  | MANO DE OBRA OFICIAL 1ª | 0.1 | 28 | 2.80 |
| D%N00020300 | % | Costes indirectos | 3 % | 20.23 | 0.61 |
|  |  | Total |  |  | 20.84 |

**U977100045228** CELER CODO 90 IZQUIERDA CARRIL TRIFASICO NEGRO DALI C3
Precio: 20.84
Suministro e instalación de conexión codo 90º izquierda carril trifásico marca Celer . Provee alimentación y continuidad a 90º al carril trifásico Celer. Dimensiones: 119*119mm. Acabado negro.. Incluso accesorio, pequeño material, mano de obra de instalación y pruebas.

| Código | Ud | Descripción | Rendimiento | Precio | Importe |
|---|---|---|---|---|---|
| D7100045228 |  | CELER CODO 90 IZQUIERDA CARRIL TRIFASICO NEGRO DALI C3 (material) | 1 | 17.433 | 17.43 |
| D8989898003 |  | MANO DE OBRA OFICIAL 1ª | 0.1 | 28 | 2.80 |
| D%N00020300 | % | Costes indirectos | 3 % | 20.23 | 0.61 |
|  |  | Total |  |  | 20.84 |

**U977100045229** CELER TAPA FINAL CARRIL TRIFASICO NEGRO DALI C3
Precio: 3.91
Suministro e instalación de tapa final carril trifásico marca Celer. Dimensiones: 35*31mm. Acabado negro.. Incluso accesorio, pequeño material, mano de obra de instalación y pruebas.

| Código | Ud | Descripción | Rendimiento | Precio | Importe |
|---|---|---|---|---|---|
| D7100045229 |  | CELER TAPA FINAL CARRIL TRIFASICO NEGRO DALI C3 (material) | 1 | 0.995 | 1.00 |
| D8989898003 |  | MANO DE OBRA OFICIAL 1ª | 0.1 | 28 | 2.80 |
| D%N00020300 | % | Costes indirectos | 3 % | 3.80 | 0.11 |
|  |  | Total |  |  | 3.91 |

**U977100045230** CELER UNION INTERNA CARRIL TRIFASICO NEGRO DALI C3
Precio: 8.43
Suministro e instalación de unión Interna carril trifásico marca Celer . Provee unión interna dentro carril trifásico Celer. Dimensiones: 107*20mm. Acabado negro.. Incluso accesorio, pequeño material, mano de obra de instalación y pruebas.

| Código | Ud | Descripción | Rendimiento | Precio | Importe |
|---|---|---|---|---|---|
| D7100045230 |  | CELER UNION INTERNA CARRIL TRIFASICO NEGRO DALI C3 (material) | 1 | 5.382 | 5.38 |
| D8989898003 |  | MANO DE OBRA OFICIAL 1ª | 0.1 | 28 | 2.80 |
| D%N00020300 | % | Costes indirectos | 3 % | 8.18 | 0.25 |
|  |  | Total |  |  | 8.43 |

**U977100045231** CELER CRUZ CARRIL TRIFASICO NEGRO DALI C3
Precio: 34.99
Suministro e instalación de conexión CRUZ carril trifásico marca Celer . Provee alimentación y continuidad en cruz al carril trifásico Celer. Dimensiones: 203*203mm. Acabado negro.. Incluso accesorio, pequeño material, mano de obra de instalación y pruebas.

| Código | Ud | Descripción | Rendimiento | Precio | Importe |
|---|---|---|---|---|---|
| D7100045231 |  | CELER CRUZ CARRIL TRIFASICO NEGRO DALI C3 (material) | 1 | 31.168 | 31.17 |
| D8989898003 |  | MANO DE OBRA OFICIAL 1ª | 0.1 | 28 | 2.80 |
| D%N00020300 | % | Costes indirectos | 3 % | 33.97 | 1.02 |
|  |  | Total |  |  | 34.99 |

**U977100045232** CELER CONEXION TE IZQUIERDA CARRIL TRIFASICO NEGRO DALI C3
Precio: 21.62
Suministro e instalación de conexión TE Izquierda carril trifásico marca Celer . Provee alimentación y continuidad en TE al carril trifásico Celer. Dimensiones: 119*203mm. Acabado negro.. Incluso accesorio, pequeño material, mano de obra de instalación y pruebas.

| Código | Ud | Descripción | Rendimiento | Precio | Importe |
|---|---|---|---|---|---|
| D7100045232 |  | CELER CONEXION TE IZQUIERDA CARRIL TRIFASICO NEGRO DALI C3 (material) | 1 | 18.194 | 18.19 |
| D8989898003 |  | MANO DE OBRA OFICIAL 1ª | 0.1 | 28 | 2.80 |
| D%N00020300 | % | Costes indirectos | 3 % | 20.99 | 0.63 |
|  |  | Total |  |  | 21.62 |

**U977100045233** CELER CONEXION TE DERECHA CARRIL TRIFASICO NEGRO DALI C3
Precio: 21.62
Suministro e instalación de conexión TE Derecha carril trifásico marca Celer . Provee alimentación y continuidad en TE al carril trifásico Celer. Dimensiones: 119*203mm. Acabado negro.. Incluso accesorio, pequeño material, mano de obra de instalación y pruebas.

| Código | Ud | Descripción | Rendimiento | Precio | Importe |
|---|---|---|---|---|---|
| D7100045233 |  | CELER CONEXION TE DERECHA CARRIL TRIFASICO NEGRO DALI C3 (material) | 1 | 18.194 | 18.19 |
| D8989898003 |  | MANO DE OBRA OFICIAL 1ª | 0.1 | 28 | 2.80 |
| D%N00020300 | % | Costes indirectos | 3 % | 20.99 | 0.63 |
|  |  | Total |  |  | 21.62 |

**U977100045234** CELER KIT SUSPENSION SIRGA 1,5ML CARRIL TRIF NEGRO DALI C3
Precio: 8.91
Suministro e instalación de kit Suspension Sirga 1,5ml carril trifásico marca Celer. Se compone de florón, sirga de 1,5ml y soporte carril trifásico Celer. Acabado negro.. Incluso accesorio, pequeño material, mano de obra de instalación y pruebas.

| Código | Ud | Descripción | Rendimiento | Precio | Importe |
|---|---|---|---|---|---|
| D7100045234 |  | CELER KIT SUSPENSION SIRGA 1,5ML CARRIL TRIF NEGRO DALI C3 (material) | 1 | 5.85 | 5.85 |
| D8989898003 |  | MANO DE OBRA OFICIAL 1ª | 0.1 | 28 | 2.80 |
| D%N00020300 | % | Costes indirectos | 3 % | 8.65 | 0.26 |
|  |  | Total |  |  | 8.91 |

**U977100045235** CELER KIT SUSPENSION SIRGA 2ML CARRIL TRIF NEGRO DALI C3
Precio: 9.52
Suministro e instalación de kit Suspension Sirga 2ml carril trifásico marca Celer. Se compone de florón, sirga de 1,5ml y soporte carril trifásico Celer. Acabado negro.. Incluso accesorio, pequeño material, mano de obra de instalación y pruebas.

| Código | Ud | Descripción | Rendimiento | Precio | Importe |
|---|---|---|---|---|---|
| D7100045235 |  | CELER KIT SUSPENSION SIRGA 2ML CARRIL TRIF NEGRO DALI C3 (material) | 1 | 6.435 | 6.44 |
| D8989898003 |  | MANO DE OBRA OFICIAL 1ª | 0.1 | 28 | 2.80 |
| D%N00020300 | % | Costes indirectos | 3 % | 9.24 | 0.28 |
|  |  | Total |  |  | 9.52 |

**U977100045236** CELER KIT FIJACION TECHO CARRIL TRIFASICO NEGRO DALI C3
Precio: 5.95
Suministro e instalación de kit de Fijación Techo en Carril Trifásico marca Celer. Acabado negro.. Incluso accesorio, pequeño material, mano de obra de instalación y pruebas.

| Código | Ud | Descripción | Rendimiento | Precio | Importe |
|---|---|---|---|---|---|
| D7100045236 |  | CELER KIT FIJACION TECHO CARRIL TRIFASICO NEGRO DALI C3 (material) | 1 | 2.984 | 2.98 |
| D8989898003 |  | MANO DE OBRA OFICIAL 1ª | 0.1 | 28 | 2.80 |
| D%N00020300 | % | Costes indirectos | 3 % | 5.78 | 0.17 |
|  |  | Total |  |  | 5.95 |

**U977100045237** CELER ACCESORIO GANCHO SOPORTE CARRIL TRIF NEGRO DALI C3
Precio: 5.48
Suministro e instalación de accesorio Gancho para soporteen Carril Trifasico marca Celer. Permite colgar equipos al carril trifasico Celer. Para realizar la conexión eléctrica, utilice el adaptador de Carril Celer código 7100045222. color negro.. Incluso accesorio, pequeño material, mano de obra de instalación y pruebas.

| Código | Ud | Descripción | Rendimiento | Precio | Importe |
|---|---|---|---|---|---|
| D7100045237 |  | CELER ACCESORIO GANCHO SOPORTE CARRIL TRIF NEGRO DALI C3 (material) | 1 | 2.516 | 2.52 |
| D8989898003 |  | MANO DE OBRA OFICIAL 1ª | 0.1 | 28 | 2.80 |
| D%N00020300 | % | Costes indirectos | 3 % | 5.32 | 0.16 |
|  |  | Total |  |  | 5.48 |

**U977100046001** CELER UNION 90º PARA PERFIL 17MMX25MM CONFORT VISUAL
Precio: 6.2
Suministro e instalación de accesorio de unión 90º para perfil Celer confort visual. Incluso accesorio, pequeño material, mano de obra de instalación y pruebas.

| Código | Ud | Descripción | Rendimiento | Precio | Importe |
|---|---|---|---|---|---|
| D7100046001 |  | CELER UNION 90º PARA PERFIL 17MMX25MM CONFORT VISUAL (material) | 1 | 3.185 | 3.19 |
| D%N00010100 | % | Medios auxiliares | 1 % | 3.19 | 0.03 |
| D8989898003 |  | MANO DE OBRA OFICIAL 1ª | 0.1 | 28 | 2.80 |
| D%N00020300 | % | Costes indirectos | 3 % | 6.02 | 0.18 |
|  |  | Total |  |  | 6.2 |

**U977100046999** CELER UNION 180º PARA PERFIL 17MMX25MM CONFORT VISUAL
Precio: 6.2
Suministro e instalación de accesorio de unión 180º para perfil Celer confort visual. Incluso accesorio, pequeño material, mano de obra de instalación y pruebas.

| Código | Ud | Descripción | Rendimiento | Precio | Importe |
|---|---|---|---|---|---|
| D7100046000 |  | CELER UNION 180º PARA PERFIL 17MMX25MM CONFORT VISUAL (material) | 1 | 3.185 | 3.19 |
| D%N00010100 | % | Medios auxiliares | 1 % | 3.19 | 0.03 |
| D8989898003 |  | MANO DE OBRA OFICIAL 1ª | 0.1 | 28 | 2.80 |
| D%N00020300 | % | Costes indirectos | 3 % | 6.02 | 0.18 |
|  |  | Total |  |  | 6.2 |

### 977100025 SISTEMAS LINEALES

**U977100025100** CELER INLINE 1200MM 36W 3000K 4700LM OPAL BL
Precio: 138.67
Suministro e instalación de luminaria lineal modular LED Inline marca CELER. Potencia 36W. Temperatura color 3.000K. Flujo útil 4.700lm. Difusor opal con una apertura de 110º. Iluminación continua sin cortes. Medidas: 1.212x57x76mm. Protección IP20. IRC>80. Temperatura de funcionamiento de -10ºC a 45ºC. Cuerpo de aluminio pintado en color blanco. con driver on/off multipotencia, no regulable.. Incluso accesorio, pequeño material, mano de obra de instalación y pruebas.

| Código | Ud | Descripción | Rendimiento | Precio | Importe |
|---|---|---|---|---|---|
| D7100025100 |  | CELER INLINE 1200MM 36W 3000K 4700LM OPAL BL (material) | 1 | 119.438 | 119.44 |
| DECO977100025100 |  | ECOTASA - CELER INLINE 1200MM 36W 3000K 4700LM OPAL BL (material) | 1 | 0 | 0.00 |
| D%N00010100 | % | Medios auxiliares | 1 % | 119.44 | 1.19 |
| D8989898003 |  | MANO DE OBRA OFICIAL 1ª | 0.5 | 28 | 14.00 |
| D%N00020300 | % | Costes indirectos | 3 % | 134.63 | 4.04 |
|  |  | Total |  |  | 138.67 |

**U977100025101** CELER INLINE 1200MM 36W 3000K 4300LM OPAL NG
Precio: 138.67
Suministro e instalación de luminaria lineal modular LED Inline marca CELER. Potencia 36W. Temperatura color 3.000K. Flujo útil 4.300lm. Difusor opal con una apertura de 110º. Iluminación continua sin cortes. Medidas: 1.212x57x76mm. Protección IP20. IRC>80. Temperatura de funcionamiento de -10ºC a 45ºC. Cuerpo de aluminio pintado en color negro. con driver on/off multipotencia, no regulable.. Incluso accesorio, pequeño material, mano de obra de instalación y pruebas.

| Código | Ud | Descripción | Rendimiento | Precio | Importe |
|---|---|---|---|---|---|
| D7100025101 |  | CELER INLINE 1200MM 36W 3000K 4300LM OPAL NG (material) | 1 | 119.438 | 119.44 |
| DECO977100025101 |  | ECOTASA - CELER INLINE 1200MM 36W 3000K 4300LM OPAL NG (material) | 1 | 0 | 0.00 |
| D%N00010100 | % | Medios auxiliares | 1 % | 119.44 | 1.19 |
| D8989898003 |  | MANO DE OBRA OFICIAL 1ª | 0.5 | 28 | 14.00 |
| D%N00020300 | % | Costes indirectos | 3 % | 134.63 | 4.04 |
|  |  | Total |  |  | 138.67 |

**U977100025102** CELER INLINE 1200MM 36W 4000K 5000LM OPAL BL
Precio: 138.67
Suministro e instalación de luminaria lineal modular LED Inline marca CELER. Potencia 36W. Temperatura color 4.000K. Flujo útil 5.000lm. Difusor opal con una apertura de 110º. Iluminación continua sin cortes. Medidas: 1.212x57x76mm. Protección IP20. IRC>80. Temperatura de funcionamiento de -10ºC a 45ºC. Cuerpo de aluminio pintado en color blanco. con driver on/off multipotencia, no regulable.. Incluso accesorio, pequeño material, mano de obra de instalación y pruebas.

| Código | Ud | Descripción | Rendimiento | Precio | Importe |
|---|---|---|---|---|---|
| D7100025102 |  | CELER INLINE 1200MM 36W 4000K 5000LM OPAL BL (material) | 1 | 119.438 | 119.44 |
| DECO977100025102 |  | ECOTASA - CELER INLINE 1200MM 36W 4000K 5000LM OPAL BL (material) | 1 | 0 | 0.00 |
| D%N00010100 | % | Medios auxiliares | 1 % | 119.44 | 1.19 |
| D8989898003 |  | MANO DE OBRA OFICIAL 1ª | 0.5 | 28 | 14.00 |
| D%N00020300 | % | Costes indirectos | 3 % | 134.63 | 4.04 |
|  |  | Total |  |  | 138.67 |

**U977100025103** CELER INLINE 1200MM 36W 4000K 4700LM OPAL NG
Precio: 138.67
Suministro e instalación de luminaria lineal modular LED Inline marca CELER. Potencia 36W. Temperatura color 4.000K. Flujo útil 4.700lm. Difusor opal con una apertura de 110º. Iluminación continua sin cortes. Medidas: 1.212x57x76mm. Protección IP20. IRC>80. Temperatura de funcionamiento de -10ºC a 45ºC. Cuerpo de aluminio pintado en color negro. con driver on/off multipotencia, no regulable.. Incluso accesorio, pequeño material, mano de obra de instalación y pruebas.

| Código | Ud | Descripción | Rendimiento | Precio | Importe |
|---|---|---|---|---|---|
| D7100025103 |  | CELER INLINE 1200MM 36W 4000K 4700LM OPAL NG (material) | 1 | 119.438 | 119.44 |
| DECO977100025103 |  | ECOTASA - CELER INLINE 1200MM 36W 4000K 4700LM OPAL NG (material) | 1 | 0 | 0.00 |
| D%N00010100 | % | Medios auxiliares | 1 % | 119.44 | 1.19 |
| D8989898003 |  | MANO DE OBRA OFICIAL 1ª | 0.5 | 28 | 14.00 |
| D%N00020300 | % | Costes indirectos | 3 % | 134.63 | 4.04 |
|  |  | Total |  |  | 138.67 |

**U977100025200** CELER INLINE 1500MM 45W 3000K 5900LM OPAL BL
Precio: 174.17
Suministro e instalación de luminaria lineal modular LED Inline marca CELER. Potencia 45W. Temperatura color 3.000K. Flujo útil 5.900lm. Difusor opal con una apertura de 110º. Iluminación continua sin cortes. Medidas: 1.512x57x76mm. Protección IP20. IRC>80. Temperatura de funcionamiento de -10ºC a 45ºC. Cuerpo de aluminio pintado en color blanco. con driver on/off multipotencia, no regulable.. Incluso accesorio, pequeño material, mano de obra de instalación y pruebas.

| Código | Ud | Descripción | Rendimiento | Precio | Importe |
|---|---|---|---|---|---|
| D7100025200 |  | CELER INLINE 1500MM 45W 3000K 5900LM OPAL BL (material) | 1 | 153.563 | 153.56 |
| DECO977100025200 |  | ECOTASA - CELER INLINE 1500MM 45W 3000K 5900LM OPAL BL (material) | 1 | 0 | 0.00 |
| D%N00010100 | % | Medios auxiliares | 1 % | 153.56 | 1.54 |
| D8989898003 |  | MANO DE OBRA OFICIAL 1ª | 0.5 | 28 | 14.00 |
| D%N00020300 | % | Costes indirectos | 3 % | 169.10 | 5.07 |
|  |  | Total |  |  | 174.17 |

**U977100025201** CELER INLINE 1500MM 45W 3000K 5400LM OPAL NG
Precio: 174.17
Suministro e instalación de luminaria lineal modular LED Inline marca CELER. Potencia 45W. Temperatura color 3.000K. Flujo útil 5.400lm. Difusor opal con una apertura de 110º. Iluminación continua sin cortes. Medidas: 1.512x57x76mm. Protección IP20. IRC>80. Temperatura de funcionamiento de -10ºC a 45ºC. Cuerpo de aluminio pintado en color negro. con driver on/off multipotencia, no regulable.. Incluso accesorio, pequeño material, mano de obra de instalación y pruebas.

| Código | Ud | Descripción | Rendimiento | Precio | Importe |
|---|---|---|---|---|---|
| D7100025201 |  | CELER INLINE 1500MM 45W 3000K 5400LM OPAL NG (material) | 1 | 153.563 | 153.56 |
| DECO977100025201 |  | ECOTASA - CELER INLINE 1500MM 45W 3000K 5400LM OPAL NG (material) | 1 | 0 | 0.00 |
| D%N00010100 | % | Medios auxiliares | 1 % | 153.56 | 1.54 |
| D8989898003 |  | MANO DE OBRA OFICIAL 1ª | 0.5 | 28 | 14.00 |
| D%N00020300 | % | Costes indirectos | 3 % | 169.10 | 5.07 |
|  |  | Total |  |  | 174.17 |

**U977100025202** CELER INLINE 1500MM 45W 4000K 6300LM OPAL BL
Precio: 174.17
Suministro e instalación de luminaria lineal modular LED Inline marca CELER. Potencia 45W. Temperatura color 4.000K. Flujo útil 6.300lm. Difusor opal con una apertura de 110º. Iluminación continua sin cortes. Medidas: 1.512x57x76mm. Protección IP20. IRC>80. Temperatura de funcionamiento de -10ºC a 45ºC. Cuerpo de aluminio pintado en color blanco. con driver on/off multipotencia, no regulable.. Incluso accesorio, pequeño material, mano de obra de instalación y pruebas.

| Código | Ud | Descripción | Rendimiento | Precio | Importe |
|---|---|---|---|---|---|
| D7100025202 |  | CELER INLINE 1500MM 45W 4000K 6300LM OPAL BL (material) | 1 | 153.563 | 153.56 |
| DECO977100025202 |  | ECOTASA - CELER INLINE 1500MM 45W 4000K 6300LM OPAL BL (material) | 1 | 0 | 0.00 |
| D%N00010100 | % | Medios auxiliares | 1 % | 153.56 | 1.54 |
| D8989898003 |  | MANO DE OBRA OFICIAL 1ª | 0.5 | 28 | 14.00 |
| D%N00020300 | % | Costes indirectos | 3 % | 169.10 | 5.07 |
|  |  | Total |  |  | 174.17 |

**U977100025203** CELER INLINE 1500MM 45W 4000K 5900LM OPAL NG
Precio: 174.17
Suministro e instalación de luminaria lineal modular LED Inline marca CELER. Potencia 45W. Temperatura color 4.000K. Flujo útil 5.900lm. Difusor opal con una apertura de 110º. Iluminación continua sin cortes. Medidas: 1.512x57x76mm. Protección IP20. IRC>80. Temperatura de funcionamiento de -10ºC a 45ºC. Cuerpo de aluminio pintado en color negro. con driver on/off multipotencia, no regulable.. Incluso accesorio, pequeño material, mano de obra de instalación y pruebas.

| Código | Ud | Descripción | Rendimiento | Precio | Importe |
|---|---|---|---|---|---|
| D7100025203 |  | CELER INLINE 1500MM 45W 4000K 5900LM OPAL NG (material) | 1 | 153.563 | 153.56 |
| DECO977100025203 |  | ECOTASA - CELER INLINE 1500MM 45W 4000K 5900LM OPAL NG (material) | 1 | 0 | 0.00 |
| D%N00010100 | % | Medios auxiliares | 1 % | 153.56 | 1.54 |
| D8989898003 |  | MANO DE OBRA OFICIAL 1ª | 0.5 | 28 | 14.00 |
| D%N00020300 | % | Costes indirectos | 3 % | 169.10 | 5.07 |
|  |  | Total |  |  | 174.17 |

**U977100025300** CELER INLINE 1200MM 36W 3000K 4700LM OPAL DALI 2 BL
Precio: 176.38
Suministro e instalación de luminaria lineal modular LED Inline marca CELER. Potencia 36W. Temperatura color 3.000K. Flujo útil 4.700lm. Difusor opal con una apertura de 110º. Iluminación continua sin cortes. Medidas: 1.212x57x76mm. Protección IP20. IRC>80. Temperatura de funcionamiento de -10ºC a 45ºC. Cuerpo de aluminio pintado en color blanco. Con driver regulable Dali.. Incluso accesorio, pequeño material, mano de obra de instalación y pruebas.

| Código | Ud | Descripción | Rendimiento | Precio | Importe |
|---|---|---|---|---|---|
| D7100025300 |  | CELER INLINE 1200MM 36W 3000K 4700LM OPAL DALI 2 BL (material) | 1 | 155.675 | 155.68 |
| D%N00010100 | % | Medios auxiliares | 1 % | 155.68 | 1.56 |
| D8989898003 |  | MANO DE OBRA OFICIAL 1ª | 0.5 | 28 | 14.00 |
| D%N00020300 | % | Costes indirectos | 3 % | 171.24 | 5.14 |
|  |  | Total |  |  | 176.38 |

**U977100025301** CELER INLINE 1200MM 36W 3000K 4300LM OPAL DALI 2 NG
Precio: 176.38
Suministro e instalación de luminaria lineal modular LED Inline marca CELER. Potencia 36W. Temperatura color 3.000K. Flujo útil 4.300lm. Difusor opal con una apertura de 110º. Iluminación continua sin cortes. Medidas: 1.212x57x76mm. Protección IP20. IRC>80. Temperatura de funcionamiento de -10ºC a 45ºC. Cuerpo de aluminio pintado en color negro. Con driver regulable Dali.. Incluso accesorio, pequeño material, mano de obra de instalación y pruebas.

| Código | Ud | Descripción | Rendimiento | Precio | Importe |
|---|---|---|---|---|---|
| D7100025301 |  | CELER INLINE 1200MM 36W 3000K 4300LM OPAL DALI 2 NG (material) | 1 | 155.675 | 155.68 |
| D%N00010100 | % | Medios auxiliares | 1 % | 155.68 | 1.56 |
| D8989898003 |  | MANO DE OBRA OFICIAL 1ª | 0.5 | 28 | 14.00 |
| D%N00020300 | % | Costes indirectos | 3 % | 171.24 | 5.14 |
|  |  | Total |  |  | 176.38 |

**U977100025302** CELER INLINE 1200MM 36W 4000K 5000LM OPAL DALI 2 BL
Precio: 176.38
Suministro e instalación de luminaria lineal modular LED Inline marca CELER. Potencia 36W. Temperatura color 4.000K. Flujo útil 5.000lm. Difusor opal con una apertura de 110º. Iluminación continua sin cortes. Medidas: 1.212x57x76mm. Protección IP20. IRC>80. Temperatura de funcionamiento de -10ºC a 45ºC. Cuerpo de aluminio pintado en color blanco. Con driver regulable Dali.. Incluso accesorio, pequeño material, mano de obra de instalación y pruebas.

| Código | Ud | Descripción | Rendimiento | Precio | Importe |
|---|---|---|---|---|---|
| D7100025302 |  | CELER INLINE 1200MM 36W 4000K 5000LM OPAL DALI 2 BL (material) | 1 | 155.675 | 155.68 |
| D%N00010100 | % | Medios auxiliares | 1 % | 155.68 | 1.56 |
| D8989898003 |  | MANO DE OBRA OFICIAL 1ª | 0.5 | 28 | 14.00 |
| D%N00020300 | % | Costes indirectos | 3 % | 171.24 | 5.14 |
|  |  | Total |  |  | 176.38 |

**U977100025303** CELER INLINE 1200MM 36W 4000K 4700LM OPAL DALI 2 NG
Precio: 176.38
Suministro e instalación de luminaria lineal modular LED Inline marca CELER. Potencia 36W. Temperatura color 4.000K. Flujo útil 4.700lm. Difusor opal con una apertura de 110º. Iluminación continua sin cortes. Medidas: 1.212x57x76mm. Protección IP20. IRC>80. Temperatura de funcionamiento de -10ºC a 45ºC. Cuerpo de aluminio pintado en color negro. Con driver regulable Dali.. Incluso accesorio, pequeño material, mano de obra de instalación y pruebas.

| Código | Ud | Descripción | Rendimiento | Precio | Importe |
|---|---|---|---|---|---|
| D7100025303 |  | CELER INLINE 1200MM 36W 4000K 4700LM OPAL DALI 2 NG (material) | 1 | 155.675 | 155.68 |
| D%N00010100 | % | Medios auxiliares | 1 % | 155.68 | 1.56 |
| D8989898003 |  | MANO DE OBRA OFICIAL 1ª | 0.5 | 28 | 14.00 |
| D%N00020300 | % | Costes indirectos | 3 % | 171.24 | 5.14 |
|  |  | Total |  |  | 176.38 |

**U977100025304** CELER INLINE 1500MM 45W 3000K 5900LM OPAL DALI 2 BL
Precio: 208.49
Suministro e instalación de luminaria lineal modular LED Inline marca CELER. Potencia 45W. Temperatura color 3.000K. Flujo útil 5.900lm. Difusor opal con una apertura de 110º. Iluminación continua sin cortes. Medidas: 1.512x57x76mm. Protección IP20. IRC>80. Temperatura de funcionamiento de -10ºC a 45ºC. Cuerpo de aluminio pintado en color blanco. Con driver regulable Dali.. Incluso accesorio, pequeño material, mano de obra de instalación y pruebas.

| Código | Ud | Descripción | Rendimiento | Precio | Importe |
|---|---|---|---|---|---|
| D7100025304 |  | CELER INLINE 1500MM 45W 3000K 5900LM OPAL DALI 2 BL (material) | 1 | 186.55 | 186.55 |
| D%N00010100 | % | Medios auxiliares | 1 % | 186.55 | 1.87 |
| D8989898003 |  | MANO DE OBRA OFICIAL 1ª | 0.5 | 28 | 14.00 |
| D%N00020300 | % | Costes indirectos | 3 % | 202.42 | 6.07 |
|  |  | Total |  |  | 208.49 |

**U977100025305** CELER INLINE 1500MM 45W 3000K 5400LM OPAL DALI 2 NG
Precio: 208.49
Suministro e instalación de luminaria lineal modular LED Inline marca CELER. Potencia 45W. Temperatura color 3.000K. Flujo útil 5.400lm. Difusor opal con una apertura de 110º. Iluminación continua sin cortes. Medidas: 1.512x57x76mm. Protección IP20. IRC>80. Temperatura de funcionamiento de -10ºC a 45ºC. Cuerpo de aluminio pintado en color negro. Con driver regulable Dali.. Incluso accesorio, pequeño material, mano de obra de instalación y pruebas.

| Código | Ud | Descripción | Rendimiento | Precio | Importe |
|---|---|---|---|---|---|
| D7100025305 |  | CELER INLINE 1500MM 45W 3000K 5400LM OPAL DALI 2 NG (material) | 1 | 186.55 | 186.55 |
| D%N00010100 | % | Medios auxiliares | 1 % | 186.55 | 1.87 |
| D8989898003 |  | MANO DE OBRA OFICIAL 1ª | 0.5 | 28 | 14.00 |
| D%N00020300 | % | Costes indirectos | 3 % | 202.42 | 6.07 |
|  |  | Total |  |  | 208.49 |

**U977100025306** CELER INLINE 1500MM 45W 4000K 6300LM OPAL DALI 2 BL
Precio: 208.49
Suministro e instalación de luminaria lineal modular LED Inline marca CELER. Potencia 45W. Temperatura color 4.000K. Flujo útil 6.300lm. Difusor opal con una apertura de 110º. Iluminación continua sin cortes. Medidas: 1.512x57x76mm. Protección IP20. IRC>80. Temperatura de funcionamiento de -10ºC a 45ºC. Cuerpo de aluminio pintado en color blanco. Con driver regulable Dali.. Incluso accesorio, pequeño material, mano de obra de instalación y pruebas.

| Código | Ud | Descripción | Rendimiento | Precio | Importe |
|---|---|---|---|---|---|
| D7100025306 |  | CELER INLINE 1500MM 45W 4000K 6300LM OPAL DALI 2 BL (material) | 1 | 186.55 | 186.55 |
| D%N00010100 | % | Medios auxiliares | 1 % | 186.55 | 1.87 |
| D8989898003 |  | MANO DE OBRA OFICIAL 1ª | 0.5 | 28 | 14.00 |
| D%N00020300 | % | Costes indirectos | 3 % | 202.42 | 6.07 |
|  |  | Total |  |  | 208.49 |

**U977100025307** CELER INLINE 1500MM 45W 4000K 5900LM OPAL DALI 2 NG
Precio: 208.49
Suministro e instalación de luminaria lineal modular LED Inline marca CELER. Potencia 45W. Temperatura color 4.000K. Flujo útil 5.900lm. Difusor opal con una apertura de 110º. Iluminación continua sin cortes. Medidas: 1.512x57x76mm. Protección IP20. IRC>80. Temperatura de funcionamiento de -10ºC a 45ºC. Cuerpo de aluminio pintado en color negro. Con driver regulable Dali.. Incluso accesorio, pequeño material, mano de obra de instalación y pruebas.

| Código | Ud | Descripción | Rendimiento | Precio | Importe |
|---|---|---|---|---|---|
| D7100025307 |  | CELER INLINE 1500MM 45W 4000K 5900LM OPAL DALI 2 NG (material) | 1 | 186.55 | 186.55 |
| D%N00010100 | % | Medios auxiliares | 1 % | 186.55 | 1.87 |
| D8989898003 |  | MANO DE OBRA OFICIAL 1ª | 0.5 | 28 | 14.00 |
| D%N00020300 | % | Costes indirectos | 3 % | 202.42 | 6.07 |
|  |  | Total |  |  | 208.49 |

**U977100025400** CELER INLINE 1200MM 35W 3000K 4900LM UGR<19 BL
Precio: 146.05
Suministro e instalación de luminaria lineal modular LED Inline marca CELER. Potencia 35W. Temperatura color 3.000K. Flujo útil 4.900lm. Difusor con lente UGR<19 con una apertura de 60º. Iluminación continua sin cortes. Medidas: 1.212x57x76mm. Protección IP20. IRC>80. Temperatura de funcionamiento de -10ºC a 45ºC. Cuerpo de aluminio pintado en color blanco. con driver on/off multipotencia, no regulable.. Incluso accesorio, pequeño material, mano de obra de instalación y pruebas.

| Código | Ud | Descripción | Rendimiento | Precio | Importe |
|---|---|---|---|---|---|
| D7100025400 |  | CELER INLINE 1200MM 35W 3000K 4900LM UGR<19 BL (material) | 1 | 126.529 | 126.53 |
| D%N00010100 | % | Medios auxiliares | 1 % | 126.53 | 1.27 |
| D8989898003 |  | MANO DE OBRA OFICIAL 1ª | 0.5 | 28 | 14.00 |
| D%N00020300 | % | Costes indirectos | 3 % | 141.80 | 4.25 |
|  |  | Total |  |  | 146.05 |

**U977100025401** CELER INLINE 1200MM 35W 3000K 4700LM UGR<19 NG
Precio: 146.05
Suministro e instalación de luminaria lineal modular LED Inline marca CELER. Potencia 35W. Temperatura color 3.000K. Flujo útil 4.700lm. Difusor con lente UGR<19 con una apertura de 60º. Iluminación continua sin cortes. Medidas: 1.212x57x76mm. Protección IP20. IRC>80. Temperatura de funcionamiento de -10ºC a 45ºC. Cuerpo de aluminio pintado en color negro. con driver on/off multipotencia, no regulable.. Incluso accesorio, pequeño material, mano de obra de instalación y pruebas.

| Código | Ud | Descripción | Rendimiento | Precio | Importe |
|---|---|---|---|---|---|
| D7100025401 |  | CELER INLINE 1200MM 35W 3000K 4700LM UGR<19 NG (material) | 1 | 126.529 | 126.53 |
| D%N00010100 | % | Medios auxiliares | 1 % | 126.53 | 1.27 |
| D8989898003 |  | MANO DE OBRA OFICIAL 1ª | 0.5 | 28 | 14.00 |
| D%N00020300 | % | Costes indirectos | 3 % | 141.80 | 4.25 |
|  |  | Total |  |  | 146.05 |

**U977100025402** CELER INLINE 1200MM 35W 4000K 5100LM UGR<19 BL
Precio: 146.05
Suministro e instalación de luminaria lineal modular LED Inline marca CELER. Potencia 35W. Temperatura color 4.000K. Flujo útil 5.100lm. Difusor con lente UGR<19 con una apertura de 60º. Iluminación continua sin cortes. Medidas: 1.212x57x76mm. Protección IP20. IRC>80. Temperatura de funcionamiento de -10ºC a 45ºC. Cuerpo de aluminio pintado en color blanco. con driver on/off multipotencia, no regulable.. Incluso accesorio, pequeño material, mano de obra de instalación y pruebas.

| Código | Ud | Descripción | Rendimiento | Precio | Importe |
|---|---|---|---|---|---|
| D7100025402 |  | CELER INLINE 1200MM 35W 4000K 5100LM UGR<19 BL (material) | 1 | 126.529 | 126.53 |
| D%N00010100 | % | Medios auxiliares | 1 % | 126.53 | 1.27 |
| D8989898003 |  | MANO DE OBRA OFICIAL 1ª | 0.5 | 28 | 14.00 |
| D%N00020300 | % | Costes indirectos | 3 % | 141.80 | 4.25 |
|  |  | Total |  |  | 146.05 |

**U977100025403** CELER INLINE 1200MM 35W 4000K 4900LM UGR<19 NG
Precio: 146.05
Suministro e instalación de luminaria lineal modular LED Inline marca CELER. Potencia 35W. Temperatura color 4.000K. Flujo útil 4.900lm. Difusor con lente UGR<19 con una apertura de 60º. Iluminación continua sin cortes. Medidas: 1.212x57x76mm. Protección IP20. IRC>80. Temperatura de funcionamiento de -10ºC a 45ºC. Cuerpo de aluminio pintado en color negro. con driver on/off multipotencia, no regulable.. Incluso accesorio, pequeño material, mano de obra de instalación y pruebas.

| Código | Ud | Descripción | Rendimiento | Precio | Importe |
|---|---|---|---|---|---|
| D7100025403 |  | CELER INLINE 1200MM 35W 4000K 4900LM UGR<19 NG (material) | 1 | 126.529 | 126.53 |
| D%N00010100 | % | Medios auxiliares | 1 % | 126.53 | 1.27 |
| D8989898003 |  | MANO DE OBRA OFICIAL 1ª | 0.5 | 28 | 14.00 |
| D%N00020300 | % | Costes indirectos | 3 % | 141.80 | 4.25 |
|  |  | Total |  |  | 146.05 |

**U977100025404** CELER INLINE 1500MM 40W 3000K 5600LM UGR<19 BL
Precio: 182.27
Suministro e instalación de luminaria lineal modular LED Inline marca CELER. Potencia 40W. Temperatura color 3.000K. Flujo útil 5.600lm. Difusor con lente UGR<19 con una apertura de 60º. Iluminación continua sin cortes. Medidas: 1.512x57x76mm. Protección IP20. IRC>80. Temperatura de funcionamiento de -10ºC a 45ºC. Cuerpo de aluminio pintado en color blanco. con driver on/off multipotencia, no regulable.. Incluso accesorio, pequeño material, mano de obra de instalación y pruebas.

| Código | Ud | Descripción | Rendimiento | Precio | Importe |
|---|---|---|---|---|---|
| D7100025404 |  | CELER INLINE 1500MM 40W 3000K 5600LM UGR<19 BL (material) | 1 | 161.35 | 161.35 |
| D%N00010100 | % | Medios auxiliares | 1 % | 161.35 | 1.61 |
| D8989898003 |  | MANO DE OBRA OFICIAL 1ª | 0.5 | 28 | 14.00 |
| D%N00020300 | % | Costes indirectos | 3 % | 176.96 | 5.31 |
|  |  | Total |  |  | 182.27 |

**U977100025405** CELER INLINE 1500MM 40W 3000K 5400LM UGR<19 NG
Precio: 182.27
Suministro e instalación de luminaria lineal modular LED Inline marca CELER. Potencia 40W. Temperatura color 3.000K. Flujo útil 5.400lm. Difusor con lente UGR<19 con una apertura de 60º. Iluminación continua sin cortes. Medidas: 1.512x57x76mm. Protección IP20. IRC>80. Temperatura de funcionamiento de -10ºC a 45ºC. Cuerpo de aluminio pintado en color negro. con driver on/off multipotencia, no regulable.. Incluso accesorio, pequeño material, mano de obra de instalación y pruebas.

| Código | Ud | Descripción | Rendimiento | Precio | Importe |
|---|---|---|---|---|---|
| D7100025405 |  | CELER INLINE 1500MM 40W 3000K 5400LM UGR<19 NG (material) | 1 | 161.35 | 161.35 |
| D%N00010100 | % | Medios auxiliares | 1 % | 161.35 | 1.61 |
| D8989898003 |  | MANO DE OBRA OFICIAL 1ª | 0.5 | 28 | 14.00 |
| D%N00020300 | % | Costes indirectos | 3 % | 176.96 | 5.31 |
|  |  | Total |  |  | 182.27 |

**U977100025406** CELER INLINE 1500MM 40W 4000K 6000LM UGR<19 BL
Precio: 182.27
Suministro e instalación de luminaria lineal modular LED Inline marca CELER. Potencia 40W. Temperatura color 4.000K. Flujo útil 6.000lm. Difusor con lente UGR<19 con una apertura de 60º. Iluminación continua sin cortes. Medidas: 1.512x57x76mm. Protección IP20. IRC>80. Temperatura de funcionamiento de -10ºC a 45ºC. Cuerpo de aluminio pintado en color blanco. con driver on/off multipotencia, no regulable.. Incluso accesorio, pequeño material, mano de obra de instalación y pruebas.

| Código | Ud | Descripción | Rendimiento | Precio | Importe |
|---|---|---|---|---|---|
| D7100025406 |  | CELER INLINE 1500MM 40W 4000K 6000LM UGR<19 BL (material) | 1 | 161.35 | 161.35 |
| D%N00010100 | % | Medios auxiliares | 1 % | 161.35 | 1.61 |
| D8989898003 |  | MANO DE OBRA OFICIAL 1ª | 0.5 | 28 | 14.00 |
| D%N00020300 | % | Costes indirectos | 3 % | 176.96 | 5.31 |
|  |  | Total |  |  | 182.27 |

**U977100025407** CELER INLINE 1500MM 40W 4000K 5800LM UGR<19 NG
Precio: 182.27
Suministro e instalación de luminaria lineal modular LED Inline marca CELER. Potencia 40W. Temperatura color 4.000K. Flujo útil 5.800lm. Difusor con lente UGR<19 con una apertura de 60º. Iluminación continua sin cortes. Medidas: 1.512x57x76mm. Protección IP20. IRC>80. Temperatura de funcionamiento de -10ºC a 45ºC. Cuerpo de aluminio pintado en color negro. con driver on/off multipotencia, no regulable.. Incluso accesorio, pequeño material, mano de obra de instalación y pruebas.

| Código | Ud | Descripción | Rendimiento | Precio | Importe |
|---|---|---|---|---|---|
| D7100025407 |  | CELER INLINE 1500MM 40W 4000K 5800LM UGR<19 NG (material) | 1 | 161.35 | 161.35 |
| D%N00010100 | % | Medios auxiliares | 1 % | 161.35 | 1.61 |
| D8989898003 |  | MANO DE OBRA OFICIAL 1ª | 0.5 | 28 | 14.00 |
| D%N00020300 | % | Costes indirectos | 3 % | 176.96 | 5.31 |
|  |  | Total |  |  | 182.27 |

**U977100025430** CELER INLINE 1200MM 35W 3000K 4900LM DALI 2 UGR<19 BL
Precio: 178.38
Suministro e instalación de luminaria lineal modular LED Inline marca CELER. Potencia 35W. Temperatura color 3.000K. Flujo útil 4.900lm. Difusor con lente UGR<19 con una apertura de 60º. Iluminación continua sin cortes. Medidas: 1.212x57x76mm. Protección IP20. IRC>80. Temperatura de funcionamiento de -10ºC a 45ºC. Cuerpo de aluminio pintado en color blanco. Con driver regulable Dali.. Incluso accesorio, pequeño material, mano de obra de instalación y pruebas.

| Código | Ud | Descripción | Rendimiento | Precio | Importe |
|---|---|---|---|---|---|
| D7100025430 |  | CELER INLINE 1200MM 35W 3000K 4900LM DALI 2 UGR<19 BL (material) | 1 | 157.602 | 157.60 |
| D%N00010100 | % | Medios auxiliares | 1 % | 157.60 | 1.58 |
| D8989898003 |  | MANO DE OBRA OFICIAL 1ª | 0.5 | 28 | 14.00 |
| D%N00020300 | % | Costes indirectos | 3 % | 173.18 | 5.20 |
|  |  | Total |  |  | 178.38 |

**U977100025431** CELER INLINE 1200MM 35W 3000K 4700LM DALI 2 UGR<19 NG
Precio: 178.38
Suministro e instalación de luminaria lineal modular LED Inline marca CELER. Potencia 35W. Temperatura color 3.000K. Flujo útil 4.700lm. Difusor con lente UGR<19 con una apertura de 60º. Iluminación continua sin cortes. Medidas: 1.212x57x76mm. Protección IP20. IRC>80. Temperatura de funcionamiento de -10ºC a 45ºC. Cuerpo de aluminio pintado en color negro. Con driver regulable Dali.. Incluso accesorio, pequeño material, mano de obra de instalación y pruebas.

| Código | Ud | Descripción | Rendimiento | Precio | Importe |
|---|---|---|---|---|---|
| D7100025431 |  | CELER INLINE 1200MM 35W 3000K 4700LM DALI 2 UGR<19 NG (material) | 1 | 157.602 | 157.60 |
| D%N00010100 | % | Medios auxiliares | 1 % | 157.60 | 1.58 |
| D8989898003 |  | MANO DE OBRA OFICIAL 1ª | 0.5 | 28 | 14.00 |
| D%N00020300 | % | Costes indirectos | 3 % | 173.18 | 5.20 |
|  |  | Total |  |  | 178.38 |

**U977100025432** CELER INLINE 1200MM 35W 4000K 5100LM DALI 2 UGR<19 BL
Precio: 178.38
Suministro e instalación de luminaria lineal modular LED Inline marca CELER. Potencia 35W. Temperatura color 4.000K. Flujo útil 5.100lm. Difusor con lente UGR<19 con una apertura de 60º. Iluminación continua sin cortes. Medidas: 1.212x57x76mm. Protección IP20. IRC>80. Temperatura de funcionamiento de -10ºC a 45ºC. Cuerpo de aluminio pintado en color blanco. Con driver regulable Dali.. Incluso accesorio, pequeño material, mano de obra de instalación y pruebas.

| Código | Ud | Descripción | Rendimiento | Precio | Importe |
|---|---|---|---|---|---|
| D7100025432 |  | CELER INLINE 1200MM 35W 4000K 5100LM DALI 2 UGR<19 BL (material) | 1 | 157.602 | 157.60 |
| D%N00010100 | % | Medios auxiliares | 1 % | 157.60 | 1.58 |
| D8989898003 |  | MANO DE OBRA OFICIAL 1ª | 0.5 | 28 | 14.00 |
| D%N00020300 | % | Costes indirectos | 3 % | 173.18 | 5.20 |
|  |  | Total |  |  | 178.38 |

**U977100025433** CELER INLINE 1200MM 35W 4000K 4900LM DALI 2 UGR<19 NG
Precio: 178.38
Suministro e instalación de luminaria lineal modular LED Inline marca CELER. Potencia 35W. Temperatura color 4.000K. Flujo útil 4.900lm. Difusor con lente UGR<19 con una apertura de 60º. Iluminación continua sin cortes. Medidas: 1.212x57x76mm. Protección IP20. IRC>80. Temperatura de funcionamiento de -10ºC a 45ºC. Cuerpo de aluminio pintado en color negro. Con driver regulable Dali.. Incluso accesorio, pequeño material, mano de obra de instalación y pruebas.

| Código | Ud | Descripción | Rendimiento | Precio | Importe |
|---|---|---|---|---|---|
| D7100025433 |  | CELER INLINE 1200MM 35W 4000K 4900LM DALI 2 UGR<19 NG (material) | 1 | 157.602 | 157.60 |
| D%N00010100 | % | Medios auxiliares | 1 % | 157.60 | 1.58 |
| D8989898003 |  | MANO DE OBRA OFICIAL 1ª | 0.5 | 28 | 14.00 |
| D%N00020300 | % | Costes indirectos | 3 % | 173.18 | 5.20 |
|  |  | Total |  |  | 178.38 |

**U977100025434** CELER INLINE 1500MM 40W 3000K 5600LM DALI 2 UGR<19 BL
Precio: 211.21
Suministro e instalación de luminaria lineal modular LED Inline marca CELER. Potencia 40W. Temperatura color 3.000K. Flujo útil 5.600lm. Difusor con lente UGR<19 con una apertura de 60º. Iluminación continua sin cortes. Medidas: 1.512x57x76mm. Protección IP20. IRC>80. Temperatura de funcionamiento de -10ºC a 45ºC. Cuerpo de aluminio pintado en color blanco. Con driver regulable Dali.. Incluso accesorio, pequeño material, mano de obra de instalación y pruebas.

| Código | Ud | Descripción | Rendimiento | Precio | Importe |
|---|---|---|---|---|---|
| D7100025434 |  | CELER INLINE 1500MM 40W 3000K 5600LM DALI 2 UGR<19 BL (material) | 1 | 189.172 | 189.17 |
| D%N00010100 | % | Medios auxiliares | 1 % | 189.17 | 1.89 |
| D8989898003 |  | MANO DE OBRA OFICIAL 1ª | 0.5 | 28 | 14.00 |
| D%N00020300 | % | Costes indirectos | 3 % | 205.06 | 6.15 |
|  |  | Total |  |  | 211.21 |

**U977100025435** CELER INLINE 1500MM 40W 3000K 5400LM DALI 2 UGR<19 NG
Precio: 211.21
Suministro e instalación de luminaria lineal modular LED Inline marca CELER. Potencia 40W. Temperatura color 3.000K. Flujo útil 5.400lm. Difusor con lente UGR<19 con una apertura de 60º. Iluminación continua sin cortes. Medidas: 1.512x57x76mm. Protección IP20. IRC>80. Temperatura de funcionamiento de -10ºC a 45ºC. Cuerpo de aluminio pintado en color negro. Con driver regulable Dali.. Incluso accesorio, pequeño material, mano de obra de instalación y pruebas.

| Código | Ud | Descripción | Rendimiento | Precio | Importe |
|---|---|---|---|---|---|
| D7100025435 |  | CELER INLINE 1500MM 40W 3000K 5400LM DALI 2 UGR<19 NG (material) | 1 | 189.172 | 189.17 |
| D%N00010100 | % | Medios auxiliares | 1 % | 189.17 | 1.89 |
| D8989898003 |  | MANO DE OBRA OFICIAL 1ª | 0.5 | 28 | 14.00 |
| D%N00020300 | % | Costes indirectos | 3 % | 205.06 | 6.15 |
|  |  | Total |  |  | 211.21 |

**U977100025436** CELER INLINE 1500MM 40W 4000K 6000LM DALI 2 UGR<19 BL
Precio: 211.21
Suministro e instalación de luminaria lineal modular LED Inline marca CELER. Potencia 40W. Temperatura color 4.000K. Flujo útil 6.000lm. Difusor con lente UGR<19 con una apertura de 60º. Iluminación continua sin cortes. Medidas: 1.512x57x76mm. Protección IP20. IRC>80. Temperatura de funcionamiento de -10ºC a 45ºC. Cuerpo de aluminio pintado en color blanco. Con driver regulable Dali.. Incluso accesorio, pequeño material, mano de obra de instalación y pruebas.

| Código | Ud | Descripción | Rendimiento | Precio | Importe |
|---|---|---|---|---|---|
| D7100025436 |  | CELER INLINE 1500MM 40W 4000K 6000LM DALI 2 UGR<19 BL (material) | 1 | 189.172 | 189.17 |
| D%N00010100 | % | Medios auxiliares | 1 % | 189.17 | 1.89 |
| D8989898003 |  | MANO DE OBRA OFICIAL 1ª | 0.5 | 28 | 14.00 |
| D%N00020300 | % | Costes indirectos | 3 % | 205.06 | 6.15 |
|  |  | Total |  |  | 211.21 |

**U977100025437** CELER INLINE 1500MM 40W 4000K 5800LM DALI 2 UGR<19 NG
Precio: 211.21
Suministro e instalación de luminaria lineal modular LED Inline marca CELER. Potencia 40W. Temperatura color 4.000K. Flujo útil 5.800lm. Difusor con lente UGR<19 con una apertura de 60º. Iluminación continua sin cortes. Medidas: 1.512x57x76mm. Protección IP20. IRC>80. Temperatura de funcionamiento de -10ºC a 45ºC. Cuerpo de aluminio pintado en color negro. Con driver regulable Dali.. Incluso accesorio, pequeño material, mano de obra de instalación y pruebas.

| Código | Ud | Descripción | Rendimiento | Precio | Importe |
|---|---|---|---|---|---|
| D7100025437 |  | CELER INLINE 1500MM 40W 4000K 5800LM DALI 2 UGR<19 NG (material) | 1 | 189.172 | 189.17 |
| D%N00010100 | % | Medios auxiliares | 1 % | 189.17 | 1.89 |
| D8989898003 |  | MANO DE OBRA OFICIAL 1ª | 0.5 | 28 | 14.00 |
| D%N00020300 | % | Costes indirectos | 3 % | 205.06 | 6.15 |
|  |  | Total |  |  | 211.21 |

**U977100025410** CELER INLINE 1200MM 35W 3000K 4900LM ASIMETRICA BL
Precio: 146.05
Suministro e instalación de luminaria lineal modular LED Inline marca CELER. Potencia 35W. Temperatura color 3.000K. Flujo útil 4.900lm. Difusor con lente asimétrica. Iluminación continua sin cortes. Medidas: 1.212x57x76mm. Protección IP20. IRC>80. Temperatura de funcionamiento de -10ºC a 45ºC. Cuerpo de aluminio pintado en color blanco. con driver on/off multipotencia, no regulable.. Incluso accesorio, pequeño material, mano de obra de instalación y pruebas.

| Código | Ud | Descripción | Rendimiento | Precio | Importe |
|---|---|---|---|---|---|
| D7100025410 |  | CELER INLINE 1200MM 35W 3000K 4900LM ASIMETRICA BL (material) | 1 | 126.529 | 126.53 |
| D%N00010100 | % | Medios auxiliares | 1 % | 126.53 | 1.27 |
| D8989898003 |  | MANO DE OBRA OFICIAL 1ª | 0.5 | 28 | 14.00 |
| D%N00020300 | % | Costes indirectos | 3 % | 141.80 | 4.25 |
|  |  | Total |  |  | 146.05 |

**U977100025411** CELER INLINE 1200MM 35W 3000K 4700LM ASIMETRICA NG
Precio: 146.05
Suministro e instalación de luminaria lineal modular LED Inline marca CELER. Potencia 35W. Temperatura color 3.000K. Flujo útil 4.700lm. Difusor con lente asimétrica. Iluminación continua sin cortes. Medidas: 1.212x57x76mm. Protección IP20. IRC>80. Temperatura de funcionamiento de -10ºC a 45ºC. Cuerpo de aluminio pintado en color negro. con driver on/off multipotencia, no regulable.. Incluso accesorio, pequeño material, mano de obra de instalación y pruebas.

| Código | Ud | Descripción | Rendimiento | Precio | Importe |
|---|---|---|---|---|---|
| D7100025411 |  | CELER INLINE 1200MM 35W 3000K 4700LM ASIMETRICA NG (material) | 1 | 126.529 | 126.53 |
| D%N00010100 | % | Medios auxiliares | 1 % | 126.53 | 1.27 |
| D8989898003 |  | MANO DE OBRA OFICIAL 1ª | 0.5 | 28 | 14.00 |
| D%N00020300 | % | Costes indirectos | 3 % | 141.80 | 4.25 |
|  |  | Total |  |  | 146.05 |

**U977100025412** CELER INLINE 1200MM 35W 4000K 5100LM ASIMETRICA BL
Precio: 146.05
Suministro e instalación de luminaria lineal modular LED Inline marca CELER. Potencia 35W. Temperatura color 4.000K. Flujo útil 5.100lm. Difusor con lente asimétrica. Iluminación continua sin cortes. Medidas: 1.212x57x76mm. Protección IP20. IRC>80. Temperatura de funcionamiento de -10ºC a 45ºC. Cuerpo de aluminio pintado en color blanco. con driver on/off multipotencia, no regulable.. Incluso accesorio, pequeño material, mano de obra de instalación y pruebas.

| Código | Ud | Descripción | Rendimiento | Precio | Importe |
|---|---|---|---|---|---|
| D7100025412 |  | CELER INLINE 1200MM 35W 4000K 5100LM ASIMETRICA BL (material) | 1 | 126.529 | 126.53 |
| D%N00010100 | % | Medios auxiliares | 1 % | 126.53 | 1.27 |
| D8989898003 |  | MANO DE OBRA OFICIAL 1ª | 0.5 | 28 | 14.00 |
| D%N00020300 | % | Costes indirectos | 3 % | 141.80 | 4.25 |
|  |  | Total |  |  | 146.05 |

**U977100025413** CELER INLINE 1200MM 35W 4000K 4900LM ASIMETRICA NG
Precio: 146.05
Suministro e instalación de luminaria lineal modular LED Inline marca CELER. Potencia 35W. Temperatura color 4.000K. Flujo útil 4.900lm. Difusor con lente asimétrica. Iluminación continua sin cortes. Medidas: 1.212x57x76mm. Protección IP20. IRC>80. Temperatura de funcionamiento de -10ºC a 45ºC. Cuerpo de aluminio pintado en color negro. con driver on/off multipotencia, no regulable.. Incluso accesorio, pequeño material, mano de obra de instalación y pruebas.

| Código | Ud | Descripción | Rendimiento | Precio | Importe |
|---|---|---|---|---|---|
| D7100025413 |  | CELER INLINE 1200MM 35W 4000K 4900LM ASIMETRICA NG (material) | 1 | 126.529 | 126.53 |
| D%N00010100 | % | Medios auxiliares | 1 % | 126.53 | 1.27 |
| D8989898003 |  | MANO DE OBRA OFICIAL 1ª | 0.5 | 28 | 14.00 |
| D%N00020300 | % | Costes indirectos | 3 % | 141.80 | 4.25 |
|  |  | Total |  |  | 146.05 |

**U977100025414** CELER INLINE 1500MM 40W 3000K 5600LM ASIMETRICA BL
Precio: 182.27
Suministro e instalación de luminaria lineal modular LED Inline marca CELER. Potencia 40W. Temperatura color 3.000K. Flujo útil 5.600lm. Difusor con lente asimétrica. Iluminación continua sin cortes. Medidas: 1.512x57x76mm. Protección IP20. IRC>80. Temperatura de funcionamiento de -10ºC a 45ºC. Cuerpo de aluminio pintado en color blanco. con driver on/off multipotencia, no regulable.. Incluso accesorio, pequeño material, mano de obra de instalación y pruebas.

| Código | Ud | Descripción | Rendimiento | Precio | Importe |
|---|---|---|---|---|---|
| D7100025414 |  | CELER INLINE 1500MM 40W 3000K 5600LM ASIMETRICA BL (material) | 1 | 161.35 | 161.35 |
| D%N00010100 | % | Medios auxiliares | 1 % | 161.35 | 1.61 |
| D8989898003 |  | MANO DE OBRA OFICIAL 1ª | 0.5 | 28 | 14.00 |
| D%N00020300 | % | Costes indirectos | 3 % | 176.96 | 5.31 |
|  |  | Total |  |  | 182.27 |

**U977100025415** CELER INLINE 1500MM 40W 3000K 5400LM ASIMETRICA NG
Precio: 182.27
Suministro e instalación de luminaria lineal modular LED Inline marca CELER. Potencia 40W. Temperatura color 3.000K. Flujo útil 5.400lm. Difusor con lente asimétrica. Iluminación continua sin cortes. Medidas: 1.512x57x76mm. Protección IP20. IRC>80. Temperatura de funcionamiento de -10ºC a 45ºC. Cuerpo de aluminio pintado en color negro. con driver on/off multipotencia, no regulable.. Incluso accesorio, pequeño material, mano de obra de instalación y pruebas.

| Código | Ud | Descripción | Rendimiento | Precio | Importe |
|---|---|---|---|---|---|
| D7100025415 |  | CELER INLINE 1500MM 40W 3000K 5400LM ASIMETRICA NG (material) | 1 | 161.35 | 161.35 |
| D%N00010100 | % | Medios auxiliares | 1 % | 161.35 | 1.61 |
| D8989898003 |  | MANO DE OBRA OFICIAL 1ª | 0.5 | 28 | 14.00 |
| D%N00020300 | % | Costes indirectos | 3 % | 176.96 | 5.31 |
|  |  | Total |  |  | 182.27 |

**U977100025416** CELER INLINE 1500MM 40W 4000K 6000LM ASIMETRICA BL
Precio: 182.27
Suministro e instalación de luminaria lineal modular LED Inline marca CELER. Potencia 40W. Temperatura color 4.000K. Flujo útil 6.000lm. Difusor con lente asimétrica. Iluminación continua sin cortes. Medidas: 1.512x57x76mm. Protección IP20. IRC>80. Temperatura de funcionamiento de -10ºC a 45ºC. Cuerpo de aluminio pintado en color blanco. con driver on/off multipotencia, no regulable.. Incluso accesorio, pequeño material, mano de obra de instalación y pruebas.

| Código | Ud | Descripción | Rendimiento | Precio | Importe |
|---|---|---|---|---|---|
| D7100025416 |  | CELER INLINE 1500MM 40W 4000K 6000LM ASIMETRICA BL (material) | 1 | 161.35 | 161.35 |
| D%N00010100 | % | Medios auxiliares | 1 % | 161.35 | 1.61 |
| D8989898003 |  | MANO DE OBRA OFICIAL 1ª | 0.5 | 28 | 14.00 |
| D%N00020300 | % | Costes indirectos | 3 % | 176.96 | 5.31 |
|  |  | Total |  |  | 182.27 |

**U977100025417** CELER INLINE 1500MM 40W 4000K 5800LM ASIMETRICA NG
Precio: 182.27
Suministro e instalación de luminaria lineal modular LED Inline marca CELER. Potencia 40W. Temperatura color 4.000K. Flujo útil 5.800lm. Difusor con lente asimétrica. Iluminación continua sin cortes. Medidas: 1.512x57x76mm. Protección IP20. IRC>80. Temperatura de funcionamiento de -10ºC a 45ºC. Cuerpo de aluminio pintado en color negro. con driver on/off multipotencia, no regulable.. Incluso accesorio, pequeño material, mano de obra de instalación y pruebas.

| Código | Ud | Descripción | Rendimiento | Precio | Importe |
|---|---|---|---|---|---|
| D7100025417 |  | CELER INLINE 1500MM 40W 4000K 5800LM ASIMETRICA NG (material) | 1 | 161.35 | 161.35 |
| D%N00010100 | % | Medios auxiliares | 1 % | 161.35 | 1.61 |
| D8989898003 |  | MANO DE OBRA OFICIAL 1ª | 0.5 | 28 | 14.00 |
| D%N00020300 | % | Costes indirectos | 3 % | 176.96 | 5.31 |
|  |  | Total |  |  | 182.27 |

**U977100025440** CELER INLINE 1200MM 35W 3000K 4900LM DALI 2 ASIMETRICA BL
Precio: 178.38
Suministro e instalación de luminaria lineal modular LED Inline marca CELER. Potencia 35W. Temperatura color 3.000K. Flujo útil 4.900lm. Difusor con lente asimétrica. Iluminación continua sin cortes. Medidas: 1.212x57x76mm. Protección IP20. IRC>80. Temperatura de funcionamiento de -10ºC a 45ºC. Cuerpo de aluminio pintado en color blanco. Con driver regulable Dali.. Incluso accesorio, pequeño material, mano de obra de instalación y pruebas.

| Código | Ud | Descripción | Rendimiento | Precio | Importe |
|---|---|---|---|---|---|
| D7100025440 |  | CELER INLINE 1200MM 35W 3000K 4900LM DALI 2 ASIMETRICA BL (material) | 1 | 157.602 | 157.60 |
| D%N00010100 | % | Medios auxiliares | 1 % | 157.60 | 1.58 |
| D8989898003 |  | MANO DE OBRA OFICIAL 1ª | 0.5 | 28 | 14.00 |
| D%N00020300 | % | Costes indirectos | 3 % | 173.18 | 5.20 |
|  |  | Total |  |  | 178.38 |

**U977100025441** CELER INLINE 1200MM 35W 3000K 4700LM DALI 2 ASIMETRICA NG
Precio: 178.38
Suministro e instalación de luminaria lineal modular LED Inline marca CELER. Potencia 35W. Temperatura color 3.000K. Flujo útil 4.700lm. Difusor con lente asimétrica. Iluminación continua sin cortes. Medidas: 1.212x57x76mm. Protección IP20. IRC>80. Temperatura de funcionamiento de -10ºC a 45ºC. Cuerpo de aluminio pintado en color negro. Con driver regulable Dali.. Incluso accesorio, pequeño material, mano de obra de instalación y pruebas.

| Código | Ud | Descripción | Rendimiento | Precio | Importe |
|---|---|---|---|---|---|
| D7100025441 |  | CELER INLINE 1200MM 35W 3000K 4700LM DALI 2 ASIMETRICA NG (material) | 1 | 157.602 | 157.60 |
| D%N00010100 | % | Medios auxiliares | 1 % | 157.60 | 1.58 |
| D8989898003 |  | MANO DE OBRA OFICIAL 1ª | 0.5 | 28 | 14.00 |
| D%N00020300 | % | Costes indirectos | 3 % | 173.18 | 5.20 |
|  |  | Total |  |  | 178.38 |

**U977100025442** CELER INLINE 1200MM 35W 4000K 5100LM DALI 2 ASIMETRICA BL
Precio: 178.38
Suministro e instalación de luminaria lineal modular LED Inline marca CELER. Potencia 35W. Temperatura color 4.000K. Flujo útil 5.100lm. Difusor con lente asimétrica. Iluminación continua sin cortes. Medidas: 1.212x57x76mm. Protección IP20. IRC>80. Temperatura de funcionamiento de -10ºC a 45ºC. Cuerpo de aluminio pintado en color blanco. Con driver regulable Dali.. Incluso accesorio, pequeño material, mano de obra de instalación y pruebas.

| Código | Ud | Descripción | Rendimiento | Precio | Importe |
|---|---|---|---|---|---|
| D7100025442 |  | CELER INLINE 1200MM 35W 4000K 5100LM DALI 2 ASIMETRICA BL (material) | 1 | 157.602 | 157.60 |
| D%N00010100 | % | Medios auxiliares | 1 % | 157.60 | 1.58 |
| D8989898003 |  | MANO DE OBRA OFICIAL 1ª | 0.5 | 28 | 14.00 |
| D%N00020300 | % | Costes indirectos | 3 % | 173.18 | 5.20 |
|  |  | Total |  |  | 178.38 |

**U977100025443** CELER INLINE 1200MM 35W 4000K 4900LM DALI 2 ASIMETRICA NG
Precio: 178.38
Suministro e instalación de luminaria lineal modular LED Inline marca CELER. Potencia 35W. Temperatura color 4.000K. Flujo útil 4.900lm. Difusor con lente asimétrica. Iluminación continua sin cortes. Medidas: 1.212x57x76mm. Protección IP20. IRC>80. Temperatura de funcionamiento de -10ºC a 45ºC. Cuerpo de aluminio pintado en color negro. Con driver regulable Dali.. Incluso accesorio, pequeño material, mano de obra de instalación y pruebas.

| Código | Ud | Descripción | Rendimiento | Precio | Importe |
|---|---|---|---|---|---|
| D7100025443 |  | CELER INLINE 1200MM 35W 4000K 4900LM DALI 2 ASIMETRICA NG (material) | 1 | 157.602 | 157.60 |
| D%N00010100 | % | Medios auxiliares | 1 % | 157.60 | 1.58 |
| D8989898003 |  | MANO DE OBRA OFICIAL 1ª | 0.5 | 28 | 14.00 |
| D%N00020300 | % | Costes indirectos | 3 % | 173.18 | 5.20 |
|  |  | Total |  |  | 178.38 |

**U977100025444** CELER INLINE 1500MM 40W 3000K 5600LM DALI 2 ASIMETRICA BL
Precio: 211.21
Suministro e instalación de luminaria lineal modular LED Inline marca CELER. Potencia 40W. Temperatura color 3.000K. Flujo útil 5.600lm. Difusor con lente asimétrica. Iluminación continua sin cortes. Medidas: 1.512x57x76mm. Protección IP20. IRC>80. Temperatura de funcionamiento de -10ºC a 45ºC. Cuerpo de aluminio pintado en color blanco. Con driver regulable Dali.. Incluso accesorio, pequeño material, mano de obra de instalación y pruebas.

| Código | Ud | Descripción | Rendimiento | Precio | Importe |
|---|---|---|---|---|---|
| D7100025444 |  | CELER INLINE 1500MM 40W 3000K 5600LM DALI 2 ASIMETRICA BL (material) | 1 | 189.172 | 189.17 |
| D%N00010100 | % | Medios auxiliares | 1 % | 189.17 | 1.89 |
| D8989898003 |  | MANO DE OBRA OFICIAL 1ª | 0.5 | 28 | 14.00 |
| D%N00020300 | % | Costes indirectos | 3 % | 205.06 | 6.15 |
|  |  | Total |  |  | 211.21 |

**U977100025445** CELER INLINE 1500MM 40W 3000K 5400LM DALI 2 ASIMETRICA NG
Precio: 211.21
Suministro e instalación de luminaria lineal modular LED Inline marca CELER. Potencia 40W. Temperatura color 3.000K. Flujo útil 5.400lm. Difusor con lente asimétrica. Iluminación continua sin cortes. Medidas: 1.512x57x76mm. Protección IP20. IRC>80. Temperatura de funcionamiento de -10ºC a 45ºC. Cuerpo de aluminio pintado en color negro. Con driver regulable Dali.. Incluso accesorio, pequeño material, mano de obra de instalación y pruebas.

| Código | Ud | Descripción | Rendimiento | Precio | Importe |
|---|---|---|---|---|---|
| D7100025445 |  | CELER INLINE 1500MM 40W 3000K 5400LM DALI 2 ASIMETRICA NG (material) | 1 | 189.172 | 189.17 |
| D%N00010100 | % | Medios auxiliares | 1 % | 189.17 | 1.89 |
| D8989898003 |  | MANO DE OBRA OFICIAL 1ª | 0.5 | 28 | 14.00 |
| D%N00020300 | % | Costes indirectos | 3 % | 205.06 | 6.15 |
|  |  | Total |  |  | 211.21 |

**U977100025446** CELER INLINE 1500MM 40W 4000K 6000LM DALI 2 ASIMETRICA BL
Precio: 211.21
Suministro e instalación de luminaria lineal modular LED Inline marca CELER. Potencia 40W. Temperatura color 4.000K. Flujo útil 6.000lm. Difusor con lente asimétrica. Iluminación continua sin cortes. Medidas: 1.512x57x76mm. Protección IP20. IRC>80. Temperatura de funcionamiento de -10ºC a 45ºC. Cuerpo de aluminio pintado en color blanco. Con driver regulable Dali.. Incluso accesorio, pequeño material, mano de obra de instalación y pruebas.

| Código | Ud | Descripción | Rendimiento | Precio | Importe |
|---|---|---|---|---|---|
| D7100025446 |  | CELER INLINE 1500MM 40W 4000K 6000LM DALI 2 ASIMETRICA BL (material) | 1 | 189.172 | 189.17 |
| D%N00010100 | % | Medios auxiliares | 1 % | 189.17 | 1.89 |
| D8989898003 |  | MANO DE OBRA OFICIAL 1ª | 0.5 | 28 | 14.00 |
| D%N00020300 | % | Costes indirectos | 3 % | 205.06 | 6.15 |
|  |  | Total |  |  | 211.21 |

**U977100025447** CELER INLINE 1500MM 40W 4000K 5800LM DALI 2 ASIMETRICA NG
Precio: 211.21
Suministro e instalación de luminaria lineal modular LED Inline marca CELER. Potencia 40W. Temperatura color 4.000K. Flujo útil 5.800lm. Difusor con lente asimétrica. Iluminación continua sin cortes. Medidas: 1.512x57x76mm. Protección IP20. IRC>80. Temperatura de funcionamiento de -10ºC a 45ºC. Cuerpo de aluminio pintado en color negro. Con driver regulable Dali.. Incluso accesorio, pequeño material, mano de obra de instalación y pruebas.

| Código | Ud | Descripción | Rendimiento | Precio | Importe |
|---|---|---|---|---|---|
| D7100025447 |  | CELER INLINE 1500MM 40W 4000K 5800LM DALI 2 ASIMETRICA NG (material) | 1 | 189.172 | 189.17 |
| D%N00010100 | % | Medios auxiliares | 1 % | 189.17 | 1.89 |
| D8989898003 |  | MANO DE OBRA OFICIAL 1ª | 0.5 | 28 | 14.00 |
| D%N00020300 | % | Costes indirectos | 3 % | 205.06 | 6.15 |
|  |  | Total |  |  | 211.21 |

**U977100025420** CELER INLINE 1200MM 35W 3000K 4900LM DOBLE ASIMETRICA BL
Precio: 146.05
Suministro e instalación de luminaria lineal modular LED Inline marca CELER. Potencia 35W. Temperatura color 3.000K. Flujo útil 4.900lm. Difusor con lente doble asimétrica. Iluminación continua sin cortes. Medidas: 1.212x57x76mm. Protección IP20. IRC>80. Temperatura de funcionamiento de -10ºC a 45ºC. Cuerpo de aluminio pintado en color blanco. con driver on/off multipotencia, no regulable.. Incluso accesorio, pequeño material, mano de obra de instalación y pruebas.

| Código | Ud | Descripción | Rendimiento | Precio | Importe |
|---|---|---|---|---|---|
| D7100025420 |  | CELER INLINE 1200MM 35W 3000K 4900LM DOBLE ASIMETRICA BL (material) | 1 | 126.529 | 126.53 |
| D%N00010100 | % | Medios auxiliares | 1 % | 126.53 | 1.27 |
| D8989898003 |  | MANO DE OBRA OFICIAL 1ª | 0.5 | 28 | 14.00 |
| D%N00020300 | % | Costes indirectos | 3 % | 141.80 | 4.25 |
|  |  | Total |  |  | 146.05 |

**U977100025421** CELER INLINE 1200MM 35W 3000K 4700LM DOBLE ASIMETRICA NG
Precio: 146.05
Suministro e instalación de luminaria lineal modular LED Inline marca CELER. Potencia 35W. Temperatura color 3.000K. Flujo útil 4.700lm. Difusor con lente doble asimétrica. Iluminación continua sin cortes. Medidas: 1.212x57x76mm. Protección IP20. IRC>80. Temperatura de funcionamiento de -10ºC a 45ºC. Cuerpo de aluminio pintado en color negro. con driver on/off multipotencia, no regulable.. Incluso accesorio, pequeño material, mano de obra de instalación y pruebas.

| Código | Ud | Descripción | Rendimiento | Precio | Importe |
|---|---|---|---|---|---|
| D7100025421 |  | CELER INLINE 1200MM 35W 3000K 4700LM DOBLE ASIMETRICA NG (material) | 1 | 126.529 | 126.53 |
| D%N00010100 | % | Medios auxiliares | 1 % | 126.53 | 1.27 |
| D8989898003 |  | MANO DE OBRA OFICIAL 1ª | 0.5 | 28 | 14.00 |
| D%N00020300 | % | Costes indirectos | 3 % | 141.80 | 4.25 |
|  |  | Total |  |  | 146.05 |

**U977100025422** CELER INLINE 1200MM 35W 4000K 5100LM DOBLE ASIMETRICA BL
Precio: 146.05
Suministro e instalación de luminaria lineal modular LED Inline marca CELER. Potencia 35W. Temperatura color 4.000K. Flujo útil 5.100lm. Difusor con lente doble asimétrica. Iluminación continua sin cortes. Medidas: 1.212x57x76mm. Protección IP20. IRC>80. Temperatura de funcionamiento de -10ºC a 45ºC. Cuerpo de aluminio pintado en color blanco. con driver on/off multipotencia, no regulable.. Incluso accesorio, pequeño material, mano de obra de instalación y pruebas.

| Código | Ud | Descripción | Rendimiento | Precio | Importe |
|---|---|---|---|---|---|
| D7100025422 |  | CELER INLINE 1200MM 35W 4000K 5100LM DOBLE ASIMETRICA BL (material) | 1 | 126.529 | 126.53 |
| D%N00010100 | % | Medios auxiliares | 1 % | 126.53 | 1.27 |
| D8989898003 |  | MANO DE OBRA OFICIAL 1ª | 0.5 | 28 | 14.00 |
| D%N00020300 | % | Costes indirectos | 3 % | 141.80 | 4.25 |
|  |  | Total |  |  | 146.05 |

**U977100025423** CELER INLINE 1200MM 35W 4000K 4900LM DOBLE ASIMETRICA NG
Precio: 146.05
Suministro e instalación de luminaria lineal modular LED Inline marca CELER. Potencia 35W. Temperatura color 4.000K. Flujo útil 4.900lm. Difusor con lente doble asimétrica. Iluminación continua sin cortes. Medidas: 1.212x57x76mm. Protección IP20. IRC>80. Temperatura de funcionamiento de -10ºC a 45ºC. Cuerpo de aluminio pintado en color negro. con driver on/off multipotencia, no regulable.. Incluso accesorio, pequeño material, mano de obra de instalación y pruebas.

| Código | Ud | Descripción | Rendimiento | Precio | Importe |
|---|---|---|---|---|---|
| D7100025423 |  | CELER INLINE 1200MM 35W 4000K 4900LM DOBLE ASIMETRICA NG (material) | 1 | 126.529 | 126.53 |
| D%N00010100 | % | Medios auxiliares | 1 % | 126.53 | 1.27 |
| D8989898003 |  | MANO DE OBRA OFICIAL 1ª | 0.5 | 28 | 14.00 |
| D%N00020300 | % | Costes indirectos | 3 % | 141.80 | 4.25 |
|  |  | Total |  |  | 146.05 |

**U977100025424** CELER INLINE 1500MM 40W 3000K 5600LM DOBLE ASIMETRICA BL
Precio: 182.27
Suministro e instalación de luminaria lineal modular LED Inline marca CELER. Potencia 40W. Temperatura color 3.000K. Flujo útil 5.600lm. Difusor con lente doble asimétrica. Iluminación continua sin cortes. Medidas: 1.512x57x76mm. Protección IP20. IRC>80. Temperatura de funcionamiento de -10ºC a 45ºC. Cuerpo de aluminio pintado en color blanco. con driver on/off multipotencia, no regulable.. Incluso accesorio, pequeño material, mano de obra de instalación y pruebas.

| Código | Ud | Descripción | Rendimiento | Precio | Importe |
|---|---|---|---|---|---|
| D7100025424 |  | CELER INLINE 1500MM 40W 3000K 5600LM DOBLE ASIMETRICA BL (material) | 1 | 161.35 | 161.35 |
| D%N00010100 | % | Medios auxiliares | 1 % | 161.35 | 1.61 |
| D8989898003 |  | MANO DE OBRA OFICIAL 1ª | 0.5 | 28 | 14.00 |
| D%N00020300 | % | Costes indirectos | 3 % | 176.96 | 5.31 |
|  |  | Total |  |  | 182.27 |

**U977100025425** CELER INLINE 1500MM 40W 3000K 5400LM DOBLE ASIMETRICA NG
Precio: 182.27
Suministro e instalación de luminaria lineal modular LED Inline marca CELER. Potencia 40W. Temperatura color 3.000K. Flujo útil 5.400lm. Difusor con lente doble asimétrica. Iluminación continua sin cortes. Medidas: 1.512x57x76mm. Protección IP20. IRC>80. Temperatura de funcionamiento de -10ºC a 45ºC. Cuerpo de aluminio pintado en color negro. con driver on/off multipotencia, no regulable.. Incluso accesorio, pequeño material, mano de obra de instalación y pruebas.

| Código | Ud | Descripción | Rendimiento | Precio | Importe |
|---|---|---|---|---|---|
| D7100025425 |  | CELER INLINE 1500MM 40W 3000K 5400LM DOBLE ASIMETRICA NG (material) | 1 | 161.35 | 161.35 |
| D%N00010100 | % | Medios auxiliares | 1 % | 161.35 | 1.61 |
| D8989898003 |  | MANO DE OBRA OFICIAL 1ª | 0.5 | 28 | 14.00 |
| D%N00020300 | % | Costes indirectos | 3 % | 176.96 | 5.31 |
|  |  | Total |  |  | 182.27 |

**U977100025426** CELER INLINE 1500MM 40W 4000K 6000LM DOBLE ASIMETRICA BL
Precio: 182.27
Suministro e instalación de luminaria lineal modular LED Inline marca CELER. Potencia 40W. Temperatura color 4.000K. Flujo útil 6.000lm. Difusor con lente doble asimétrica. Iluminación continua sin cortes. Medidas: 1.512x57x76mm. Protección IP20. IRC>80. Temperatura de funcionamiento de -10ºC a 45ºC. Cuerpo de aluminio pintado en color blanco. con driver on/off multipotencia, no regulable.. Incluso accesorio, pequeño material, mano de obra de instalación y pruebas.

| Código | Ud | Descripción | Rendimiento | Precio | Importe |
|---|---|---|---|---|---|
| D7100025426 |  | CELER INLINE 1500MM 40W 4000K 6000LM DOBLE ASIMETRICA BL (material) | 1 | 161.35 | 161.35 |
| D%N00010100 | % | Medios auxiliares | 1 % | 161.35 | 1.61 |
| D8989898003 |  | MANO DE OBRA OFICIAL 1ª | 0.5 | 28 | 14.00 |
| D%N00020300 | % | Costes indirectos | 3 % | 176.96 | 5.31 |
|  |  | Total |  |  | 182.27 |

**U977100025427** CELER INLINE 1500MM 40W 4000K 5800LM DOBLE ASIMETRICA NG
Precio: 182.27
Suministro e instalación de luminaria lineal modular LED Inline marca CELER. Potencia 40W. Temperatura color 4.000K. Flujo útil 5.800lm. Difusor con lente doble asimétrica. Iluminación continua sin cortes. Medidas: 1.512x57x76mm. Protección IP20. IRC>80. Temperatura de funcionamiento de -10ºC a 45ºC. Cuerpo de aluminio pintado en color negro. con driver on/off multipotencia, no regulable.. Incluso accesorio, pequeño material, mano de obra de instalación y pruebas.

| Código | Ud | Descripción | Rendimiento | Precio | Importe |
|---|---|---|---|---|---|
| D7100025427 |  | CELER INLINE 1500MM 40W 4000K 5800LM DOBLE ASIMETRICA NG (material) | 1 | 161.35 | 161.35 |
| D%N00010100 | % | Medios auxiliares | 1 % | 161.35 | 1.61 |
| D8989898003 |  | MANO DE OBRA OFICIAL 1ª | 0.5 | 28 | 14.00 |
| D%N00020300 | % | Costes indirectos | 3 % | 176.96 | 5.31 |
|  |  | Total |  |  | 182.27 |

**U977100025450** CELER INLINE 1200MM 35W 3000K 4900LM DALI 2 DOBLE ASIMET BL
Precio: 178.38
Suministro e instalación de luminaria lineal modular LED Inline marca CELER. Potencia 35W. Temperatura color 3.000K. Flujo útil 4.900lm. Difusor con lente doble asimétrica. Iluminación continua sin cortes. Medidas: 1.212x57x76mm. Protección IP20. IRC>80. Temperatura de funcionamiento de -10ºC a 45ºC. Cuerpo de aluminio pintado en color blanco. Con driver regulable Dali.. Incluso accesorio, pequeño material, mano de obra de instalación y pruebas.

| Código | Ud | Descripción | Rendimiento | Precio | Importe |
|---|---|---|---|---|---|
| D7100025450 |  | CELER INLINE 1200MM 35W 3000K 4900LM DALI 2 DOBLE ASIMET BL (material) | 1 | 157.602 | 157.60 |
| D%N00010100 | % | Medios auxiliares | 1 % | 157.60 | 1.58 |
| D8989898003 |  | MANO DE OBRA OFICIAL 1ª | 0.5 | 28 | 14.00 |
| D%N00020300 | % | Costes indirectos | 3 % | 173.18 | 5.20 |
|  |  | Total |  |  | 178.38 |

**U977100025451** CELER INLINE 1200MM 35W 3000K 4700LM DALI 2 DOBLE ASIMET NG
Precio: 178.38
Suministro e instalación de luminaria lineal modular LED Inline marca CELER. Potencia 35W. Temperatura color 3.000K. Flujo útil 4.700lm. Difusor con lente doble asimétrica. Iluminación continua sin cortes. Medidas: 1.212x57x76mm. Protección IP20. IRC>80. Temperatura de funcionamiento de -10ºC a 45ºC. Cuerpo de aluminio pintado en color negro. Con driver regulable Dali.. Incluso accesorio, pequeño material, mano de obra de instalación y pruebas.

| Código | Ud | Descripción | Rendimiento | Precio | Importe |
|---|---|---|---|---|---|
| D7100025451 |  | CELER INLINE 1200MM 35W 3000K 4700LM DALI 2 DOBLE ASIMET NG (material) | 1 | 157.602 | 157.60 |
| D%N00010100 | % | Medios auxiliares | 1 % | 157.60 | 1.58 |
| D8989898003 |  | MANO DE OBRA OFICIAL 1ª | 0.5 | 28 | 14.00 |
| D%N00020300 | % | Costes indirectos | 3 % | 173.18 | 5.20 |
|  |  | Total |  |  | 178.38 |

**U977100025452** CELER INLINE 1200MM 35W 4000K 5100LM DALI 2 DOBLE ASIMET BL
Precio: 178.38
Suministro e instalación de luminaria lineal modular LED Inline marca CELER. Potencia 35W. Temperatura color 4.000K. Flujo útil 5.100lm. Difusor con lente doble asimétrica. Iluminación continua sin cortes. Medidas: 1.212x57x76mm. Protección IP20. IRC>80. Temperatura de funcionamiento de -10ºC a 45ºC. Cuerpo de aluminio pintado en color blanco. Con driver regulable Dali.. Incluso accesorio, pequeño material, mano de obra de instalación y pruebas.

| Código | Ud | Descripción | Rendimiento | Precio | Importe |
|---|---|---|---|---|---|
| D7100025452 |  | CELER INLINE 1200MM 35W 4000K 5100LM DALI 2 DOBLE ASIMET BL (material) | 1 | 157.602 | 157.60 |
| D%N00010100 | % | Medios auxiliares | 1 % | 157.60 | 1.58 |
| D8989898003 |  | MANO DE OBRA OFICIAL 1ª | 0.5 | 28 | 14.00 |
| D%N00020300 | % | Costes indirectos | 3 % | 173.18 | 5.20 |
|  |  | Total |  |  | 178.38 |

**U977100025453** CELER INLINE 1200MM 35W 4000K 4900LM DALI 2 DOBLE ASIMET NG
Precio: 178.38
Suministro e instalación de luminaria lineal modular LED Inline marca CELER. Potencia 35W. Temperatura color 4.000K. Flujo útil 4.900lm. Difusor con lente doble asimétrica. Iluminación continua sin cortes. Medidas: 1.212x57x76mm. Protección IP20. IRC>80. Temperatura de funcionamiento de -10ºC a 45ºC. Cuerpo de aluminio pintado en color negro. Con driver regulable Dali.. Incluso accesorio, pequeño material, mano de obra de instalación y pruebas.

| Código | Ud | Descripción | Rendimiento | Precio | Importe |
|---|---|---|---|---|---|
| D7100025453 |  | CELER INLINE 1200MM 35W 4000K 4900LM DALI 2 DOBLE ASIMET NG (material) | 1 | 157.602 | 157.60 |
| D%N00010100 | % | Medios auxiliares | 1 % | 157.60 | 1.58 |
| D8989898003 |  | MANO DE OBRA OFICIAL 1ª | 0.5 | 28 | 14.00 |
| D%N00020300 | % | Costes indirectos | 3 % | 173.18 | 5.20 |
|  |  | Total |  |  | 178.38 |

**U977100025454** CELER INLINE 1500MM 40W 3000K 5600LM DALI 2 DOBLE ASIMET BL
Precio: 211.21
Suministro e instalación de luminaria lineal modular LED Inline marca CELER. Potencia 40W. Temperatura color 3.000K. Flujo útil 5.600lm. Difusor con lente doble asimétrica. Iluminación continua sin cortes. Medidas: 1.512x57x76mm. Protección IP20. IRC>80. Temperatura de funcionamiento de -10ºC a 45ºC. Cuerpo de aluminio pintado en color blanco. Con driver regulable Dali.. Incluso accesorio, pequeño material, mano de obra de instalación y pruebas.

| Código | Ud | Descripción | Rendimiento | Precio | Importe |
|---|---|---|---|---|---|
| D7100025454 |  | CELER INLINE 1500MM 40W 3000K 5600LM DALI 2 DOBLE ASIMET BL (material) | 1 | 189.172 | 189.17 |
| D%N00010100 | % | Medios auxiliares | 1 % | 189.17 | 1.89 |
| D8989898003 |  | MANO DE OBRA OFICIAL 1ª | 0.5 | 28 | 14.00 |
| D%N00020300 | % | Costes indirectos | 3 % | 205.06 | 6.15 |
|  |  | Total |  |  | 211.21 |

**U977100025455** CELER INLINE 1500MM 40W 3000K 5400LM DALI 2 DOBLE ASIMET NG
Precio: 211.21
Suministro e instalación de luminaria lineal modular LED Inline marca CELER. Potencia 40W. Temperatura color 3.000K. Flujo útil 5.400lm. Difusor con lente doble asimétrica. Iluminación continua sin cortes. Medidas: 1.512x57x76mm. Protección IP20. IRC>80. Temperatura de funcionamiento de -10ºC a 45ºC. Cuerpo de aluminio pintado en color negro. Con driver regulable Dali.. Incluso accesorio, pequeño material, mano de obra de instalación y pruebas.

| Código | Ud | Descripción | Rendimiento | Precio | Importe |
|---|---|---|---|---|---|
| D7100025455 |  | CELER INLINE 1500MM 40W 3000K 5400LM DALI 2 DOBLE ASIMET NG (material) | 1 | 189.172 | 189.17 |
| D%N00010100 | % | Medios auxiliares | 1 % | 189.17 | 1.89 |
| D8989898003 |  | MANO DE OBRA OFICIAL 1ª | 0.5 | 28 | 14.00 |
| D%N00020300 | % | Costes indirectos | 3 % | 205.06 | 6.15 |
|  |  | Total |  |  | 211.21 |

**U977100025456** CELER INLINE 1500MM 40W 4000K 6000LM DALI 2 DOBLE ASIMET BL
Precio: 211.21
Suministro e instalación de luminaria lineal modular LED Inline marca CELER. Potencia 40W. Temperatura color 4.000K. Flujo útil 6.000lm. Difusor con lente doble asimétrica. Iluminación continua sin cortes. Medidas: 1.512x57x76mm. Protección IP20. IRC>80. Temperatura de funcionamiento de -10ºC a 45ºC. Cuerpo de aluminio pintado en color blanco. Con driver regulable Dali.. Incluso accesorio, pequeño material, mano de obra de instalación y pruebas.

| Código | Ud | Descripción | Rendimiento | Precio | Importe |
|---|---|---|---|---|---|
| D7100025456 |  | CELER INLINE 1500MM 40W 4000K 6000LM DALI 2 DOBLE ASIMET BL (material) | 1 | 189.172 | 189.17 |
| D%N00010100 | % | Medios auxiliares | 1 % | 189.17 | 1.89 |
| D8989898003 |  | MANO DE OBRA OFICIAL 1ª | 0.5 | 28 | 14.00 |
| D%N00020300 | % | Costes indirectos | 3 % | 205.06 | 6.15 |
|  |  | Total |  |  | 211.21 |

**U977100025457** CELER INLINE 1500MM 40W 4000K 5800LM DALI 2 DOBLE ASIMET NG
Precio: 211.21
Suministro e instalación de luminaria lineal modular LED Inline marca CELER. Potencia 40W. Temperatura color 4.000K. Flujo útil 5.800lm. Difusor con lente doble asimétrica. Iluminación continua sin cortes. Medidas: 1.512x57x76mm. Protección IP20. IRC>80. Temperatura de funcionamiento de -10ºC a 45ºC. Cuerpo de aluminio pintado en color negro. Con driver regulable Dali.. Incluso accesorio, pequeño material, mano de obra de instalación y pruebas.

| Código | Ud | Descripción | Rendimiento | Precio | Importe |
|---|---|---|---|---|---|
| D7100025457 |  | CELER INLINE 1500MM 40W 4000K 5800LM DALI 2 DOBLE ASIMET NG (material) | 1 | 189.172 | 189.17 |
| D%N00010100 | % | Medios auxiliares | 1 % | 189.17 | 1.89 |
| D8989898003 |  | MANO DE OBRA OFICIAL 1ª | 0.5 | 28 | 14.00 |
| D%N00020300 | % | Costes indirectos | 3 % | 205.06 | 6.15 |
|  |  | Total |  |  | 211.21 |

### 977100026 ACCESORIOS SISTEMAS LINEALES

**U977100025600** CELER INLINE ACC UNION L DALI 2 12W 3000K 1380LM OPAL BL
Precio: 95.61
Suministro e instalación de sistema CELER INLINE. Accesorio de unión tipo L. Driver DALI 2 regulable potencia 12W. Flujo 1380lm. Temperatura de color 3000k. IRC>80. Salida de luz OPAL . Protección IP20. Temperatura de funcionamiento de -10ºC a 45ºC. Cuerpo de aluminio pintado en color blanco.. Incluso accesorio, pequeño material, mano de obra de instalación y pruebas.

| Código | Ud | Descripción | Rendimiento | Precio | Importe |
|---|---|---|---|---|---|
| D7100025600 |  | CELER INLINE ACC UNION L DALI 2 12W 3000K 1380LM OPAL BL (material) | 1 | 84.981 | 84.98 |
| D%N00010100 | % | Medios auxiliares | 1 % | 84.98 | 0.85 |
| D8989898003 |  | MANO DE OBRA OFICIAL 1ª | 0.25 | 28 | 7.00 |
| D%N00020300 | % | Costes indirectos | 3 % | 92.83 | 2.78 |
|  |  | Total |  |  | 95.61 |

**U977100025601** CELER INLINE ACC UNION T DALI 2 15W 3000K 1875LM OPAL BL
Precio: 102.72
Suministro e instalación de sistema CELER INLINE. Accesorio de unión tipo T. Driver DALI 2 regulable potencia 15W. Flujo 1875lm. Temperatura de color 3000k. IRC>80. Salida de luz OPAL . Protección IP20. Temperatura de funcionamiento de -10ºC a 45ºC. Cuerpo de aluminio pintado en color blanco.. Incluso accesorio, pequeño material, mano de obra de instalación y pruebas.

| Código | Ud | Descripción | Rendimiento | Precio | Importe |
|---|---|---|---|---|---|
| D7100025601 |  | CELER INLINE ACC UNION T DALI 2 15W 3000K 1875LM OPAL BL (material) | 1 | 91.806 | 91.81 |
| D%N00010100 | % | Medios auxiliares | 1 % | 91.81 | 0.92 |
| D8989898003 |  | MANO DE OBRA OFICIAL 1ª | 0.25 | 28 | 7.00 |
| D%N00020300 | % | Costes indirectos | 3 % | 99.73 | 2.99 |
|  |  | Total |  |  | 102.72 |

**U977100025602** CELER INLINE ACC UNION Y DALI 2 18W 3000K 2070LM OPAL BL
Precio: 107.11
Suministro e instalación de sistema CELER INLINE. Accesorio de unión tipo Y. Driver DALI 2 regulable potencia 18W. Flujo 2070lm. Temperatura de color 3000k. IRC>80. Salida de luz OPAL . Protección IP20. Temperatura de funcionamiento de -10ºC a 45ºC. Cuerpo de aluminio pintado en color blanco.. Incluso accesorio, pequeño material, mano de obra de instalación y pruebas.

| Código | Ud | Descripción | Rendimiento | Precio | Importe |
|---|---|---|---|---|---|
| D7100025602 |  | CELER INLINE ACC UNION Y DALI 2 18W 3000K 2070LM OPAL BL (material) | 1 | 96.031 | 96.03 |
| D%N00010100 | % | Medios auxiliares | 1 % | 96.03 | 0.96 |
| D8989898003 |  | MANO DE OBRA OFICIAL 1ª | 0.25 | 28 | 7.00 |
| D%N00020300 | % | Costes indirectos | 3 % | 103.99 | 3.12 |
|  |  | Total |  |  | 107.11 |

**U977100025603** CELER INLINE ACC UNION + DALI 2 18W 3000K 2160LM OPAL BL
Precio: 115.57
Suministro e instalación de sistema CELER INLINE. Accesorio de unión tipo +. Driver DALI 2 regulable potencia 18W. Flujo 2160lm. Temperatura de color 3000k. IRC>80. Salida de luz OPAL . Protección IP20. Temperatura de funcionamiento de -10ºC a 45ºC. Cuerpo de aluminio pintado en color blanco.. Incluso accesorio, pequeño material, mano de obra de instalación y pruebas.

| Código | Ud | Descripción | Rendimiento | Precio | Importe |
|---|---|---|---|---|---|
| D7100025603 |  | CELER INLINE ACC UNION + DALI 2 18W 3000K 2160LM OPAL BL (material) | 1 | 104.156 | 104.16 |
| D%N00010100 | % | Medios auxiliares | 1 % | 104.16 | 1.04 |
| D8989898003 |  | MANO DE OBRA OFICIAL 1ª | 0.25 | 28 | 7.00 |
| D%N00020300 | % | Costes indirectos | 3 % | 112.20 | 3.37 |
|  |  | Total |  |  | 115.57 |

**U977100025604** CELER INLINE ACC UNION X DALI 2 18W 3000K 2160LM OPAL BL
Precio: 114.55
Suministro e instalación de sistema CELER INLINE. Accesorio de unión tipo X. Driver DALI 2 regulable potencia 18W. Flujo 2160lm. Temperatura de color 3000k. IRC>80. Salida de luz OPAL . Protección IP20. Temperatura de funcionamiento de -10ºC a 45ºC. Cuerpo de aluminio pintado en color blanco.. Incluso accesorio, pequeño material, mano de obra de instalación y pruebas.

| Código | Ud | Descripción | Rendimiento | Precio | Importe |
|---|---|---|---|---|---|
| D7100025604 |  | CELER INLINE ACC UNION X DALI 2 18W 3000K 2160LM OPAL BL (material) | 1 | 103.181 | 103.18 |
| D%N00010100 | % | Medios auxiliares | 1 % | 103.18 | 1.03 |
| D8989898003 |  | MANO DE OBRA OFICIAL 1ª | 0.25 | 28 | 7.00 |
| D%N00020300 | % | Costes indirectos | 3 % | 111.21 | 3.34 |
|  |  | Total |  |  | 114.55 |

**U977100025605** CELER INLINE ACC UNION L DALI 2 12W 3000K 1200LM OPAL NG
Precio: 95.61
Suministro e instalación de sistema CELER INLINE. Accesorio de unión tipo L. Driver DALI 2 regulable potencia 12W. Flujo 1200lm. Temperatura de color 3000k. IRC>80. Salida de luz OPAL . Protección IP20. Temperatura de funcionamiento de -10ºC a 45ºC. Cuerpo de aluminio pintado en color negro.. Incluso accesorio, pequeño material, mano de obra de instalación y pruebas.

| Código | Ud | Descripción | Rendimiento | Precio | Importe |
|---|---|---|---|---|---|
| D7100025605 |  | CELER INLINE ACC UNION L DALI 2 12W 3000K 1200LM OPAL NG (material) | 1 | 84.981 | 84.98 |
| D%N00010100 | % | Medios auxiliares | 1 % | 84.98 | 0.85 |
| D8989898003 |  | MANO DE OBRA OFICIAL 1ª | 0.25 | 28 | 7.00 |
| D%N00020300 | % | Costes indirectos | 3 % | 92.83 | 2.78 |
|  |  | Total |  |  | 95.61 |

**U977100025606** CELER INLINE ACC UNION T DALI 2 15W 3000K 1650LM OPAL NG
Precio: 102.72
Suministro e instalación de sistema CELER INLINE. Accesorio de unión tipo T. Driver DALI 2 regulable potencia 15W. Flujo 1650lm. Temperatura de color 3000k. IRC>80. Salida de luz OPAL . Protección IP20. Temperatura de funcionamiento de -10ºC a 45ºC. Cuerpo de aluminio pintado en color negro.. Incluso accesorio, pequeño material, mano de obra de instalación y pruebas.

| Código | Ud | Descripción | Rendimiento | Precio | Importe |
|---|---|---|---|---|---|
| D7100025606 |  | CELER INLINE ACC UNION T DALI 2 15W 3000K 1650LM OPAL NG (material) | 1 | 91.806 | 91.81 |
| D%N00010100 | % | Medios auxiliares | 1 % | 91.81 | 0.92 |
| D8989898003 |  | MANO DE OBRA OFICIAL 1ª | 0.25 | 28 | 7.00 |
| D%N00020300 | % | Costes indirectos | 3 % | 99.73 | 2.99 |
|  |  | Total |  |  | 102.72 |

**U977100025607** CELER INLINE ACC UNION Y DALI 2 18W 3000K 1800LM OPAL NG
Precio: 107.11
Suministro e instalación de sistema CELER INLINE. Accesorio de unión tipo Y. Driver DALI 2 regulable potencia 18W. Flujo 1800lm. Temperatura de color 3000k. IRC>80. Salida de luz OPAL . Protección IP20. Temperatura de funcionamiento de -10ºC a 45ºC. Cuerpo de aluminio pintado en color negro.. Incluso accesorio, pequeño material, mano de obra de instalación y pruebas.

| Código | Ud | Descripción | Rendimiento | Precio | Importe |
|---|---|---|---|---|---|
| D7100025607 |  | CELER INLINE ACC UNION Y DALI 2 18W 3000K 1800LM OPAL NG (material) | 1 | 96.031 | 96.03 |
| D%N00010100 | % | Medios auxiliares | 1 % | 96.03 | 0.96 |
| D8989898003 |  | MANO DE OBRA OFICIAL 1ª | 0.25 | 28 | 7.00 |
| D%N00020300 | % | Costes indirectos | 3 % | 103.99 | 3.12 |
|  |  | Total |  |  | 107.11 |

**U977100025608** CELER INLINE ACC UNION + DALI 2 18W 3000K 1800LM OPAL NG
Precio: 115.57
Suministro e instalación de sistema CELER INLINE. Accesorio de unión tipo +. Driver DALI 2 regulable potencia 18W. Flujo 1800lm. Temperatura de color 3000k. IRC>80. Salida de luz OPAL . Protección IP20. Temperatura de funcionamiento de -10ºC a 45ºC. Cuerpo de aluminio pintado en color negro.. Incluso accesorio, pequeño material, mano de obra de instalación y pruebas.

| Código | Ud | Descripción | Rendimiento | Precio | Importe |
|---|---|---|---|---|---|
| D7100025608 |  | CELER INLINE ACC UNION + DALI 2 18W 3000K 1800LM OPAL NG (material) | 1 | 104.156 | 104.16 |
| D%N00010100 | % | Medios auxiliares | 1 % | 104.16 | 1.04 |
| D8989898003 |  | MANO DE OBRA OFICIAL 1ª | 0.25 | 28 | 7.00 |
| D%N00020300 | % | Costes indirectos | 3 % | 112.20 | 3.37 |
|  |  | Total |  |  | 115.57 |

**U977100025609** CELER INLINE ACC UNION X DALI 2 18W 3000K 1980LM OPAL NG
Precio: 114.55
Suministro e instalación de sistema CELER INLINE. Accesorio de unión tipo X. Driver DALI 2 regulable potencia 18W. Flujo 1980lm. Temperatura de color 3000k. IRC>80. Salida de luz OPAL . Protección IP20. Temperatura de funcionamiento de -10ºC a 45ºC. Cuerpo de aluminio pintado en color negro.. Incluso accesorio, pequeño material, mano de obra de instalación y pruebas.

| Código | Ud | Descripción | Rendimiento | Precio | Importe |
|---|---|---|---|---|---|
| D7100025609 |  | CELER INLINE ACC UNION X DALI 2 18W 3000K 1980LM OPAL NG (material) | 1 | 103.181 | 103.18 |
| D%N00010100 | % | Medios auxiliares | 1 % | 103.18 | 1.03 |
| D8989898003 |  | MANO DE OBRA OFICIAL 1ª | 0.25 | 28 | 7.00 |
| D%N00020300 | % | Costes indirectos | 3 % | 111.21 | 3.34 |
|  |  | Total |  |  | 114.55 |

**U977100025610** CELER INLINE ACC UNION L DALI 2 12W 4000K 1500LM OPAL BL
Precio: 95.61
Suministro e instalación de sistema CELER INLINE. Accesorio de unión tipo L. Driver DALI 2 regulable potencia 12W. Flujo 1500lm. Temperatura de color 4000k. IRC>80. Salida de luz OPAL . Protección IP20. Temperatura de funcionamiento de -10ºC a 45ºC. Cuerpo de aluminio pintado en color blanco.. Incluso accesorio, pequeño material, mano de obra de instalación y pruebas.

| Código | Ud | Descripción | Rendimiento | Precio | Importe |
|---|---|---|---|---|---|
| D7100025610 |  | CELER INLINE ACC UNION L DALI 2 12W 4000K 1500LM OPAL BL (material) | 1 | 84.981 | 84.98 |
| D%N00010100 | % | Medios auxiliares | 1 % | 84.98 | 0.85 |
| D8989898003 |  | MANO DE OBRA OFICIAL 1ª | 0.25 | 28 | 7.00 |
| D%N00020300 | % | Costes indirectos | 3 % | 92.83 | 2.78 |
|  |  | Total |  |  | 95.61 |

**U977100025611** CELER INLINE ACC UNION T DALI 2 15W 4000K 2025LM OPAL BL
Precio: 102.72
Suministro e instalación de sistema CELER INLINE. Accesorio de unión tipo T. Driver DALI 2 regulable potencia 15W. Flujo 2025lm. Temperatura de color 4000k. IRC>80. Salida de luz OPAL . Protección IP20. Temperatura de funcionamiento de -10ºC a 45ºC. Cuerpo de aluminio pintado en color blanco.. Incluso accesorio, pequeño material, mano de obra de instalación y pruebas.

| Código | Ud | Descripción | Rendimiento | Precio | Importe |
|---|---|---|---|---|---|
| D7100025611 |  | CELER INLINE ACC UNION T DALI 2 15W 4000K 2025LM OPAL BL (material) | 1 | 91.806 | 91.81 |
| D%N00010100 | % | Medios auxiliares | 1 % | 91.81 | 0.92 |
| D8989898003 |  | MANO DE OBRA OFICIAL 1ª | 0.25 | 28 | 7.00 |
| D%N00020300 | % | Costes indirectos | 3 % | 99.73 | 2.99 |
|  |  | Total |  |  | 102.72 |

**U977100025612** CELER INLINE ACC UNION Y DALI 2 18W 4000K 2160LM OPAL BL
Precio: 107.11
Suministro e instalación de sistema CELER INLINE. Accesorio de unión tipo Y. Driver DALI 2 regulable potencia 18W. Flujo 2160lm. Temperatura de color 4000k. IRC>80. Salida de luz OPAL . Protección IP20. Temperatura de funcionamiento de -10ºC a 45ºC. Cuerpo de aluminio pintado en color blanco.. Incluso accesorio, pequeño material, mano de obra de instalación y pruebas.

| Código | Ud | Descripción | Rendimiento | Precio | Importe |
|---|---|---|---|---|---|
| D7100025612 |  | CELER INLINE ACC UNION Y DALI 2 18W 4000K 2160LM OPAL BL (material) | 1 | 96.031 | 96.03 |
| D%N00010100 | % | Medios auxiliares | 1 % | 96.03 | 0.96 |
| D8989898003 |  | MANO DE OBRA OFICIAL 1ª | 0.25 | 28 | 7.00 |
| D%N00020300 | % | Costes indirectos | 3 % | 103.99 | 3.12 |
|  |  | Total |  |  | 107.11 |

**U977100025613** CELER INLINE ACC UNION + DALI 2 18W 4000K 2340LM OPAL BL
Precio: 115.57
Suministro e instalación de sistema CELER INLINE. Accesorio de unión tipo +. Driver DALI 2 regulable potencia 18W. Flujo 2340lm. Temperatura de color 4000k. IRC>80. Salida de luz OPAL . Protección IP20. Temperatura de funcionamiento de -10ºC a 45ºC. Cuerpo de aluminio pintado en color blanco.. Incluso accesorio, pequeño material, mano de obra de instalación y pruebas.

| Código | Ud | Descripción | Rendimiento | Precio | Importe |
|---|---|---|---|---|---|
| D7100025613 |  | CELER INLINE ACC UNION + DALI 2 18W 4000K 2340LM OPAL BL (material) | 1 | 104.156 | 104.16 |
| D%N00010100 | % | Medios auxiliares | 1 % | 104.16 | 1.04 |
| D8989898003 |  | MANO DE OBRA OFICIAL 1ª | 0.25 | 28 | 7.00 |
| D%N00020300 | % | Costes indirectos | 3 % | 112.20 | 3.37 |
|  |  | Total |  |  | 115.57 |

**U977100025614** CELER INLINE ACC UNION X DALI 2 18W 4000K 2340LM OPAL BL
Precio: 114.55
Suministro e instalación de sistema CELER INLINE. Accesorio de unión tipo X. Driver DALI 2 regulable potencia 18W. Flujo 2340lm. Temperatura de color 4000k. IRC>80. Salida de luz OPAL . Protección IP20. Temperatura de funcionamiento de -10ºC a 45ºC. Cuerpo de aluminio pintado en color blanco.. Incluso accesorio, pequeño material, mano de obra de instalación y pruebas.

| Código | Ud | Descripción | Rendimiento | Precio | Importe |
|---|---|---|---|---|---|
| D7100025614 |  | CELER INLINE ACC UNION X DALI 2 18W 4000K 2340LM OPAL BL (material) | 1 | 103.181 | 103.18 |
| D%N00010100 | % | Medios auxiliares | 1 % | 103.18 | 1.03 |
| D8989898003 |  | MANO DE OBRA OFICIAL 1ª | 0.25 | 28 | 7.00 |
| D%N00020300 | % | Costes indirectos | 3 % | 111.21 | 3.34 |
|  |  | Total |  |  | 114.55 |

**U977100025615** CELER INLINE ACC UNION L DALI 2 12W 4000K 1320LM OPAL NG
Precio: 95.61
Suministro e instalación de sistema CELER INLINE. Accesorio de unión tipo L. Driver DALI 2 regulable potencia 12W. Flujo 1320lm. Temperatura de color 4000k. IRC>80. Salida de luz OPAL . Protección IP20. Temperatura de funcionamiento de -10ºC a 45ºC. Cuerpo de aluminio pintado en color negro.. Incluso accesorio, pequeño material, mano de obra de instalación y pruebas.

| Código | Ud | Descripción | Rendimiento | Precio | Importe |
|---|---|---|---|---|---|
| D7100025615 |  | CELER INLINE ACC UNION L DALI 2 12W 4000K 1320LM OPAL NG (material) | 1 | 84.981 | 84.98 |
| D%N00010100 | % | Medios auxiliares | 1 % | 84.98 | 0.85 |
| D8989898003 |  | MANO DE OBRA OFICIAL 1ª | 0.25 | 28 | 7.00 |
| D%N00020300 | % | Costes indirectos | 3 % | 92.83 | 2.78 |
|  |  | Total |  |  | 95.61 |

**U977100025616** CELER INLINE ACC UNION T DALI 2 15W 4000K 1800LM OPAL NG
Precio: 102.72
Suministro e instalación de sistema CELER INLINE. Accesorio de unión tipo T. Driver DALI 2 regulable potencia 15W. Flujo 1800lm. Temperatura de color 4000k. IRC>80. Salida de luz OPAL . Protección IP20. Temperatura de funcionamiento de -10ºC a 45ºC. Cuerpo de aluminio pintado en color negro.. Incluso accesorio, pequeño material, mano de obra de instalación y pruebas.

| Código | Ud | Descripción | Rendimiento | Precio | Importe |
|---|---|---|---|---|---|
| D7100025616 |  | CELER INLINE ACC UNION T DALI 2 15W 4000K 1800LM OPAL NG (material) | 1 | 91.806 | 91.81 |
| D%N00010100 | % | Medios auxiliares | 1 % | 91.81 | 0.92 |
| D8989898003 |  | MANO DE OBRA OFICIAL 1ª | 0.25 | 28 | 7.00 |
| D%N00020300 | % | Costes indirectos | 3 % | 99.73 | 2.99 |
|  |  | Total |  |  | 102.72 |

**U977100025617** CELER INLINE ACC UNION Y DALI 2 18W 4000K 1890LM OPAL NG
Precio: 107.11
Suministro e instalación de sistema CELER INLINE. Accesorio de unión tipo Y. Driver DALI 2 regulable potencia 18W. Flujo 1890lm. Temperatura de color 4000k. IRC>80. Salida de luz OPAL . Protección IP20. Temperatura de funcionamiento de -10ºC a 45ºC. Cuerpo de aluminio pintado en color negro.. Incluso accesorio, pequeño material, mano de obra de instalación y pruebas.

| Código | Ud | Descripción | Rendimiento | Precio | Importe |
|---|---|---|---|---|---|
| D7100025617 |  | CELER INLINE ACC UNION Y DALI 2 18W 4000K 1890LM OPAL NG (material) | 1 | 96.031 | 96.03 |
| D%N00010100 | % | Medios auxiliares | 1 % | 96.03 | 0.96 |
| D8989898003 |  | MANO DE OBRA OFICIAL 1ª | 0.25 | 28 | 7.00 |
| D%N00020300 | % | Costes indirectos | 3 % | 103.99 | 3.12 |
|  |  | Total |  |  | 107.11 |

**U977100025618** CELER INLINE ACC UNION + DALI 2 18W 4000K 1980LM OPAL NG
Precio: 115.57
Suministro e instalación de sistema CELER INLINE. Accesorio de unión tipo +. Driver DALI 2 regulable potencia 18W. Flujo 1980lm. Temperatura de color 4000k. IRC>80. Salida de luz OPAL . Protección IP20. Temperatura de funcionamiento de -10ºC a 45ºC. Cuerpo de aluminio pintado en color negro.. Incluso accesorio, pequeño material, mano de obra de instalación y pruebas.

| Código | Ud | Descripción | Rendimiento | Precio | Importe |
|---|---|---|---|---|---|
| D7100025618 |  | CELER INLINE ACC UNION + DALI 2 18W 4000K 1980LM OPAL NG (material) | 1 | 104.156 | 104.16 |
| D%N00010100 | % | Medios auxiliares | 1 % | 104.16 | 1.04 |
| D8989898003 |  | MANO DE OBRA OFICIAL 1ª | 0.25 | 28 | 7.00 |
| D%N00020300 | % | Costes indirectos | 3 % | 112.20 | 3.37 |
|  |  | Total |  |  | 115.57 |

**U977100025619** CELER INLINE ACC UNION X DALI 2 18W 4000K 1980LM OPAL NG
Precio: 114.55
Suministro e instalación de sistema CELER INLINE. Accesorio de unión tipo X. Driver DALI 2 regulable potencia 18W. Flujo 1980lm. Temperatura de color 4000k. IRC>80. Salida de luz OPAL . Protección IP20. Temperatura de funcionamiento de -10ºC a 45ºC. Cuerpo de aluminio pintado en color negro.. Incluso accesorio, pequeño material, mano de obra de instalación y pruebas.

| Código | Ud | Descripción | Rendimiento | Precio | Importe |
|---|---|---|---|---|---|
| D7100025619 |  | CELER INLINE ACC UNION X DALI 2 18W 4000K 1980LM OPAL NG (material) | 1 | 103.181 | 103.18 |
| D%N00010100 | % | Medios auxiliares | 1 % | 103.18 | 1.03 |
| D8989898003 |  | MANO DE OBRA OFICIAL 1ª | 0.25 | 28 | 7.00 |
| D%N00020300 | % | Costes indirectos | 3 % | 111.21 | 3.34 |
|  |  | Total |  |  | 114.55 |

**U977100025620** CELER INLINE ACC UNION L DALI 2 12W 3000K 1680LM UGR<19 BL
Precio: 95.61
Suministro e instalación de sistema CELER INLINE. Accesorio de unión tipo L. Driver DALI 2 regulable potencia 12W. Flujo 1680lm. Temperatura de color 3000k. IRC>80. Lente UGR<19 . Protección IP20. Temperatura de funcionamiento de -10ºC a 45ºC. Cuerpo de aluminio pintado en color blanco.. Incluso accesorio, pequeño material, mano de obra de instalación y pruebas.

| Código | Ud | Descripción | Rendimiento | Precio | Importe |
|---|---|---|---|---|---|
| D7100025620 |  | CELER INLINE ACC UNION L DALI 2 12W 3000K 1680LM UGR<19 BL (material) | 1 | 84.981 | 84.98 |
| D%N00010100 | % | Medios auxiliares | 1 % | 84.98 | 0.85 |
| D8989898003 |  | MANO DE OBRA OFICIAL 1ª | 0.25 | 28 | 7.00 |
| D%N00020300 | % | Costes indirectos | 3 % | 92.83 | 2.78 |
|  |  | Total |  |  | 95.61 |

**U977100025621** CELER INLINE ACC UNION T DALI 2 15W 3000K 2175LM UGR<19 BL
Precio: 102.72
Suministro e instalación de sistema CELER INLINE. Accesorio de unión tipo T. Driver DALI 2 regulable potencia 15W. Flujo 2175lm. Temperatura de color 3000k. IRC>80. Lente UGR<19 . Protección IP20. Temperatura de funcionamiento de -10ºC a 45ºC. Cuerpo de aluminio pintado en color blanco.. Incluso accesorio, pequeño material, mano de obra de instalación y pruebas.

| Código | Ud | Descripción | Rendimiento | Precio | Importe |
|---|---|---|---|---|---|
| D7100025621 |  | CELER INLINE ACC UNION T DALI 2 15W 3000K 2175LM UGR<19 BL (material) | 1 | 91.806 | 91.81 |
| D%N00010100 | % | Medios auxiliares | 1 % | 91.81 | 0.92 |
| D8989898003 |  | MANO DE OBRA OFICIAL 1ª | 0.25 | 28 | 7.00 |
| D%N00020300 | % | Costes indirectos | 3 % | 99.73 | 2.99 |
|  |  | Total |  |  | 102.72 |

**U977100025622** CELER INLINE ACC UNION Y DALI 2 18W 3000K 2430LM UGR<19 BL
Precio: 107.11
Suministro e instalación de sistema CELER INLINE. Accesorio de unión tipo Y. Driver DALI 2 regulable potencia 18W. Flujo 2430lm. Temperatura de color 3000k. IRC>80. Lente UGR<19 . Protección IP20. Temperatura de funcionamiento de -10ºC a 45ºC. Cuerpo de aluminio pintado en color blanco.. Incluso accesorio, pequeño material, mano de obra de instalación y pruebas.

| Código | Ud | Descripción | Rendimiento | Precio | Importe |
|---|---|---|---|---|---|
| D7100025622 |  | CELER INLINE ACC UNION Y DALI 2 18W 3000K 2430LM UGR<19 BL (material) | 1 | 96.031 | 96.03 |
| D%N00010100 | % | Medios auxiliares | 1 % | 96.03 | 0.96 |
| D8989898003 |  | MANO DE OBRA OFICIAL 1ª | 0.25 | 28 | 7.00 |
| D%N00020300 | % | Costes indirectos | 3 % | 103.99 | 3.12 |
|  |  | Total |  |  | 107.11 |

**U977100025623** CELER INLINE ACC UNION + DALI 2 18W 3000K 2500LM UGR<19 BL
Precio: 115.57
Suministro e instalación de sistema CELER INLINE. Accesorio de unión tipo +. Driver DALI 2 regulable potencia 18W. Flujo 2500lm. Temperatura de color 3000k. IRC>80. Lente UGR<19 . Protección IP20. Temperatura de funcionamiento de -10ºC a 45ºC. Cuerpo de aluminio pintado en color blanco.. Incluso accesorio, pequeño material, mano de obra de instalación y pruebas.

| Código | Ud | Descripción | Rendimiento | Precio | Importe |
|---|---|---|---|---|---|
| D7100025623 |  | CELER INLINE ACC UNION + DALI 2 18W 3000K 2500LM UGR<19 BL (material) | 1 | 104.156 | 104.16 |
| D%N00010100 | % | Medios auxiliares | 1 % | 104.16 | 1.04 |
| D8989898003 |  | MANO DE OBRA OFICIAL 1ª | 0.25 | 28 | 7.00 |
| D%N00020300 | % | Costes indirectos | 3 % | 112.20 | 3.37 |
|  |  | Total |  |  | 115.57 |

**U977100025624** CELER INLINE ACC UNION X DALI 2 18W 3000K 2430LM UGR<19 BL
Precio: 114.55
Suministro e instalación de sistema CELER INLINE. Accesorio de unión tipo X. Driver DALI 2 regulable potencia 18W. Flujo 2430lm. Temperatura de color 3000k. IRC>80. Lente UGR<19 . Protección IP20. Temperatura de funcionamiento de -10ºC a 45ºC. Cuerpo de aluminio pintado en color blanco.. Incluso accesorio, pequeño material, mano de obra de instalación y pruebas.

| Código | Ud | Descripción | Rendimiento | Precio | Importe |
|---|---|---|---|---|---|
| D7100025624 |  | CELER INLINE ACC UNION X DALI 2 18W 3000K 2430LM UGR<19 BL (material) | 1 | 103.181 | 103.18 |
| D%N00010100 | % | Medios auxiliares | 1 % | 103.18 | 1.03 |
| D8989898003 |  | MANO DE OBRA OFICIAL 1ª | 0.25 | 28 | 7.00 |
| D%N00020300 | % | Costes indirectos | 3 % | 111.21 | 3.34 |
|  |  | Total |  |  | 114.55 |

**U977100025625** CELER INLINE ACC UNION L DALI 2 12W 3000K 1560LM UGR<19 NG
Precio: 95.61
Suministro e instalación de sistema CELER INLINE. Accesorio de unión tipo L. Driver DALI 2 regulable potencia 12W. Flujo 1560lm. Temperatura de color 3000k. IRC>80. Lente UGR<19 . Protección IP20. Temperatura de funcionamiento de -10ºC a 45ºC. Cuerpo de aluminio pintado en color negro.. Incluso accesorio, pequeño material, mano de obra de instalación y pruebas.

| Código | Ud | Descripción | Rendimiento | Precio | Importe |
|---|---|---|---|---|---|
| D7100025625 |  | CELER INLINE ACC UNION L DALI 2 12W 3000K 1560LM UGR<19 NG (material) | 1 | 84.981 | 84.98 |
| D%N00010100 | % | Medios auxiliares | 1 % | 84.98 | 0.85 |
| D8989898003 |  | MANO DE OBRA OFICIAL 1ª | 0.25 | 28 | 7.00 |
| D%N00020300 | % | Costes indirectos | 3 % | 92.83 | 2.78 |
|  |  | Total |  |  | 95.61 |

**U977100025626** CELER INLINE ACC UNION T DALI 2 15W 3000K 1950LM UGR<19 NG
Precio: 102.72
Suministro e instalación de sistema CELER INLINE. Accesorio de unión tipo T. Driver DALI 2 regulable potencia 15W. Flujo 1950lm. Temperatura de color 3000k. IRC>80. Lente UGR<19 . Protección IP20. Temperatura de funcionamiento de -10ºC a 45ºC. Cuerpo de aluminio pintado en color negro.. Incluso accesorio, pequeño material, mano de obra de instalación y pruebas.

| Código | Ud | Descripción | Rendimiento | Precio | Importe |
|---|---|---|---|---|---|
| D7100025626 |  | CELER INLINE ACC UNION T DALI 2 15W 3000K 1950LM UGR<19 NG (material) | 1 | 91.806 | 91.81 |
| D%N00010100 | % | Medios auxiliares | 1 % | 91.81 | 0.92 |
| D8989898003 |  | MANO DE OBRA OFICIAL 1ª | 0.25 | 28 | 7.00 |
| D%N00020300 | % | Costes indirectos | 3 % | 99.73 | 2.99 |
|  |  | Total |  |  | 102.72 |

**U977100025627** CELER INLINE ACC UNION Y DALI 2 18W 3000K 2340LM UGR<19 NG
Precio: 107.11
Suministro e instalación de sistema CELER INLINE. Accesorio de unión tipo Y. Driver DALI 2 regulable potencia 18W. Flujo 2340lm. Temperatura de color 3000k. IRC>80. Lente UGR<19 . Protección IP20. Temperatura de funcionamiento de -10ºC a 45ºC. Cuerpo de aluminio pintado en color negro.. Incluso accesorio, pequeño material, mano de obra de instalación y pruebas.

| Código | Ud | Descripción | Rendimiento | Precio | Importe |
|---|---|---|---|---|---|
| D7100025627 |  | CELER INLINE ACC UNION Y DALI 2 18W 3000K 2340LM UGR<19 NG (material) | 1 | 96.031 | 96.03 |
| D%N00010100 | % | Medios auxiliares | 1 % | 96.03 | 0.96 |
| D8989898003 |  | MANO DE OBRA OFICIAL 1ª | 0.25 | 28 | 7.00 |
| D%N00020300 | % | Costes indirectos | 3 % | 103.99 | 3.12 |
|  |  | Total |  |  | 107.11 |

**U977100025628** CELER INLINE ACC UNION + DALI 2 18W 3000K 2250LM UGR<19 NG
Precio: 115.57
Suministro e instalación de sistema CELER INLINE. Accesorio de unión tipo +. Driver DALI 2 regulable potencia 18W. Flujo 2250lm. Temperatura de color 3000k. IRC>80. Lente UGR<19 . Protección IP20. Temperatura de funcionamiento de -10ºC a 45ºC. Cuerpo de aluminio pintado en color negro.. Incluso accesorio, pequeño material, mano de obra de instalación y pruebas.

| Código | Ud | Descripción | Rendimiento | Precio | Importe |
|---|---|---|---|---|---|
| D7100025628 |  | CELER INLINE ACC UNION + DALI 2 18W 3000K 2250LM UGR<19 NG (material) | 1 | 104.156 | 104.16 |
| D%N00010100 | % | Medios auxiliares | 1 % | 104.16 | 1.04 |
| D8989898003 |  | MANO DE OBRA OFICIAL 1ª | 0.25 | 28 | 7.00 |
| D%N00020300 | % | Costes indirectos | 3 % | 112.20 | 3.37 |
|  |  | Total |  |  | 115.57 |

**U977100025629** CELER INLINE ACC UNION X DALI 2 18W 3000K 2340LM UGR<19 NG
Precio: 114.55
Suministro e instalación de sistema CELER INLINE. Accesorio de unión tipo X. Driver DALI 2 regulable potencia 18W. Flujo 2340lm. Temperatura de color 3000k. IRC>80. Lente UGR<19 . Protección IP20. Temperatura de funcionamiento de -10ºC a 45ºC. Cuerpo de aluminio pintado en color negro.. Incluso accesorio, pequeño material, mano de obra de instalación y pruebas.

| Código | Ud | Descripción | Rendimiento | Precio | Importe |
|---|---|---|---|---|---|
| D7100025629 |  | CELER INLINE ACC UNION X DALI 2 18W 3000K 2340LM UGR<19 NG (material) | 1 | 103.181 | 103.18 |
| D%N00010100 | % | Medios auxiliares | 1 % | 103.18 | 1.03 |
| D8989898003 |  | MANO DE OBRA OFICIAL 1ª | 0.25 | 28 | 7.00 |
| D%N00020300 | % | Costes indirectos | 3 % | 111.21 | 3.34 |
|  |  | Total |  |  | 114.55 |

**U977100025630** CELER INLINE ACC UNION L DALI 2 12W 4000K 1800LM UGR<19 BL
Precio: 95.61
Suministro e instalación de sistema CELER INLINE. Accesorio de unión tipo L. Driver DALI 2 regulable potencia 12W. Flujo 1800lm. Temperatura de color 4000k. IRC>80. Lente UGR<19 . Protección IP20. Temperatura de funcionamiento de -10ºC a 45ºC. Cuerpo de aluminio pintado en color blanco.. Incluso accesorio, pequeño material, mano de obra de instalación y pruebas.

| Código | Ud | Descripción | Rendimiento | Precio | Importe |
|---|---|---|---|---|---|
| D7100025630 |  | CELER INLINE ACC UNION L DALI 2 12W 4000K 1800LM UGR<19 BL (material) | 1 | 84.981 | 84.98 |
| D%N00010100 | % | Medios auxiliares | 1 % | 84.98 | 0.85 |
| D8989898003 |  | MANO DE OBRA OFICIAL 1ª | 0.25 | 28 | 7.00 |
| D%N00020300 | % | Costes indirectos | 3 % | 92.83 | 2.78 |
|  |  | Total |  |  | 95.61 |

**U977100025631** CELER INLINE ACC UNION T DALI 2 15W 4000K 2250LM UGR<19 BL
Precio: 102.72
Suministro e instalación de sistema CELER INLINE. Accesorio de unión tipo T. Driver DALI 2 regulable potencia 15W. Flujo 2250lm. Temperatura de color 4000k. IRC>80. Lente UGR<19 . Protección IP20. Temperatura de funcionamiento de -10ºC a 45ºC. Cuerpo de aluminio pintado en color blanco.. Incluso accesorio, pequeño material, mano de obra de instalación y pruebas.

| Código | Ud | Descripción | Rendimiento | Precio | Importe |
|---|---|---|---|---|---|
| D7100025631 |  | CELER INLINE ACC UNION T DALI 2 15W 4000K 2250LM UGR<19 BL (material) | 1 | 91.806 | 91.81 |
| D%N00010100 | % | Medios auxiliares | 1 % | 91.81 | 0.92 |
| D8989898003 |  | MANO DE OBRA OFICIAL 1ª | 0.25 | 28 | 7.00 |
| D%N00020300 | % | Costes indirectos | 3 % | 99.73 | 2.99 |
|  |  | Total |  |  | 102.72 |

**U977100025632** CELER INLINE ACC UNION Y DALI 2 18W 4000K 2500LM UGR<19 BL
Precio: 107.11
Suministro e instalación de sistema CELER INLINE. Accesorio de unión tipo Y. Driver DALI 2 regulable potencia 18W. Flujo 2500lm. Temperatura de color 4000k. IRC>80. Lente UGR<19 . Protección IP20. Temperatura de funcionamiento de -10ºC a 45ºC. Cuerpo de aluminio pintado en color blanco.. Incluso accesorio, pequeño material, mano de obra de instalación y pruebas.

| Código | Ud | Descripción | Rendimiento | Precio | Importe |
|---|---|---|---|---|---|
| D7100025632 |  | CELER INLINE ACC UNION Y DALI 2 18W 4000K 2500LM UGR<19 BL (material) | 1 | 96.031 | 96.03 |
| D%N00010100 | % | Medios auxiliares | 1 % | 96.03 | 0.96 |
| D8989898003 |  | MANO DE OBRA OFICIAL 1ª | 0.25 | 28 | 7.00 |
| D%N00020300 | % | Costes indirectos | 3 % | 103.99 | 3.12 |
|  |  | Total |  |  | 107.11 |

**U977100025633** CELER INLINE ACC UNION + DALI 2 18W 4000K 2500LM UGR<19 BL
Precio: 115.57
Suministro e instalación de sistema CELER INLINE. Accesorio de unión tipo +. Driver DALI 2 regulable potencia 18W. Flujo 2500lm. Temperatura de color 4000k. IRC>80. Lente UGR<19 . Protección IP20. Temperatura de funcionamiento de -10ºC a 45ºC. Cuerpo de aluminio pintado en color blanco.. Incluso accesorio, pequeño material, mano de obra de instalación y pruebas.

| Código | Ud | Descripción | Rendimiento | Precio | Importe |
|---|---|---|---|---|---|
| D7100025633 |  | CELER INLINE ACC UNION + DALI 2 18W 4000K 2500LM UGR<19 BL (material) | 1 | 104.156 | 104.16 |
| D%N00010100 | % | Medios auxiliares | 1 % | 104.16 | 1.04 |
| D8989898003 |  | MANO DE OBRA OFICIAL 1ª | 0.25 | 28 | 7.00 |
| D%N00020300 | % | Costes indirectos | 3 % | 112.20 | 3.37 |
|  |  | Total |  |  | 115.57 |

**U977100025634** CELER INLINE ACC UNION X DALI 2 18W 4000K 2610LM UGR<19 BL
Precio: 114.55
Suministro e instalación de sistema CELER INLINE. Accesorio de unión tipo X. Driver DALI 2 regulable potencia 18W. Flujo 2610lm. Temperatura de color 4000k. IRC>80. Lente UGR<19 . Protección IP20. Temperatura de funcionamiento de -10ºC a 45ºC. Cuerpo de aluminio pintado en color blanco.. Incluso accesorio, pequeño material, mano de obra de instalación y pruebas.

| Código | Ud | Descripción | Rendimiento | Precio | Importe |
|---|---|---|---|---|---|
| D7100025634 |  | CELER INLINE ACC UNION X DALI 2 18W 4000K 2610LM UGR<19 BL (material) | 1 | 103.181 | 103.18 |
| D%N00010100 | % | Medios auxiliares | 1 % | 103.18 | 1.03 |
| D8989898003 |  | MANO DE OBRA OFICIAL 1ª | 0.25 | 28 | 7.00 |
| D%N00020300 | % | Costes indirectos | 3 % | 111.21 | 3.34 |
|  |  | Total |  |  | 114.55 |

**U977100025635** CELER INLINE ACC UNION L DALI 2 12W 4000K 1680LM UGR<19 NG
Precio: 95.61
Suministro e instalación de sistema CELER INLINE. Accesorio de unión tipo L. Driver DALI 2 regulable potencia 12W. Flujo 1680lm. Temperatura de color 4000k. IRC>80. Lente UGR<19 . Protección IP20. Temperatura de funcionamiento de -10ºC a 45ºC. Cuerpo de aluminio pintado en color negro.. Incluso accesorio, pequeño material, mano de obra de instalación y pruebas.

| Código | Ud | Descripción | Rendimiento | Precio | Importe |
|---|---|---|---|---|---|
| D7100025635 |  | CELER INLINE ACC UNION L DALI 2 12W 4000K 1680LM UGR<19 NG (material) | 1 | 84.981 | 84.98 |
| D%N00010100 | % | Medios auxiliares | 1 % | 84.98 | 0.85 |
| D8989898003 |  | MANO DE OBRA OFICIAL 1ª | 0.25 | 28 | 7.00 |
| D%N00020300 | % | Costes indirectos | 3 % | 92.83 | 2.78 |
|  |  | Total |  |  | 95.61 |

**U977100025636** CELER INLINE ACC UNION T DALI 2 15W 4000K 2175LM UGR<19 NG
Precio: 102.72
Suministro e instalación de sistema CELER INLINE. Accesorio de unión tipo T. Driver DALI 2 regulable potencia 15W. Flujo 2175lm. Temperatura de color 4000k. IRC>80. Lente UGR<19 . Protección IP20. Temperatura de funcionamiento de -10ºC a 45ºC. Cuerpo de aluminio pintado en color negro.. Incluso accesorio, pequeño material, mano de obra de instalación y pruebas.

| Código | Ud | Descripción | Rendimiento | Precio | Importe |
|---|---|---|---|---|---|
| D7100025636 |  | CELER INLINE ACC UNION T DALI 2 15W 4000K 2175LM UGR<19 NG (material) | 1 | 91.806 | 91.81 |
| D%N00010100 | % | Medios auxiliares | 1 % | 91.81 | 0.92 |
| D8989898003 |  | MANO DE OBRA OFICIAL 1ª | 0.25 | 28 | 7.00 |
| D%N00020300 | % | Costes indirectos | 3 % | 99.73 | 2.99 |
|  |  | Total |  |  | 102.72 |

**U977100025637** CELER INLINE ACC UNION Y DALI 2 18W 4000K 2430LM UGR<19 NG
Precio: 107.11
Suministro e instalación de sistema CELER INLINE. Accesorio de unión tipo Y. Driver DALI 2 regulable potencia 18W. Flujo 2430lm. Temperatura de color 4000k. IRC>80. Lente UGR<19 . Protección IP20. Temperatura de funcionamiento de -10ºC a 45ºC. Cuerpo de aluminio pintado en color negro.. Incluso accesorio, pequeño material, mano de obra de instalación y pruebas.

| Código | Ud | Descripción | Rendimiento | Precio | Importe |
|---|---|---|---|---|---|
| D7100025637 |  | CELER INLINE ACC UNION Y DALI 2 18W 4000K 2430LM UGR<19 NG (material) | 1 | 96.031 | 96.03 |
| D%N00010100 | % | Medios auxiliares | 1 % | 96.03 | 0.96 |
| D8989898003 |  | MANO DE OBRA OFICIAL 1ª | 0.25 | 28 | 7.00 |
| D%N00020300 | % | Costes indirectos | 3 % | 103.99 | 3.12 |
|  |  | Total |  |  | 107.11 |

**U977100025638** CELER INLINE ACC UNION + DALI 2 18W 4000K 2430LM UGR<19 NG
Precio: 115.57
Suministro e instalación de sistema CELER INLINE. Accesorio de unión tipo +. Driver DALI 2 regulable potencia 18W. Flujo 2430lm. Temperatura de color 4000k. IRC>80. Lente UGR<19 . Protección IP20. Temperatura de funcionamiento de -10ºC a 45ºC. Cuerpo de aluminio pintado en color negro.. Incluso accesorio, pequeño material, mano de obra de instalación y pruebas.

| Código | Ud | Descripción | Rendimiento | Precio | Importe |
|---|---|---|---|---|---|
| D7100025638 |  | CELER INLINE ACC UNION + DALI 2 18W 4000K 2430LM UGR<19 NG (material) | 1 | 104.156 | 104.16 |
| D%N00010100 | % | Medios auxiliares | 1 % | 104.16 | 1.04 |
| D8989898003 |  | MANO DE OBRA OFICIAL 1ª | 0.25 | 28 | 7.00 |
| D%N00020300 | % | Costes indirectos | 3 % | 112.20 | 3.37 |
|  |  | Total |  |  | 115.57 |

**U977100025639** CELER INLINE ACC UNION X DALI 2 18W 4000K 2500LM UGR<19 NG
Precio: 114.55
Suministro e instalación de sistema CELER INLINE. Accesorio de unión tipo X. Driver DALI 2 regulable potencia 18W. Flujo 2500lm. Temperatura de color 4000k. IRC>80. Lente UGR<19 . Protección IP20. Temperatura de funcionamiento de -10ºC a 45ºC. Cuerpo de aluminio pintado en color negro.. Incluso accesorio, pequeño material, mano de obra de instalación y pruebas.

| Código | Ud | Descripción | Rendimiento | Precio | Importe |
|---|---|---|---|---|---|
| D7100025639 |  | CELER INLINE ACC UNION X DALI 2 18W 4000K 2500LM UGR<19 NG (material) | 1 | 103.181 | 103.18 |
| D%N00010100 | % | Medios auxiliares | 1 % | 103.18 | 1.03 |
| D8989898003 |  | MANO DE OBRA OFICIAL 1ª | 0.25 | 28 | 7.00 |
| D%N00020300 | % | Costes indirectos | 3 % | 111.21 | 3.34 |
|  |  | Total |  |  | 114.55 |

**U977100025900** CELER ML LINEAL INLINE DIFUSOR OPAL
Precio: 12.62
Suministro e instalación de sistema CELER INLINE. Accesorio Difusor cortables. Difusor color opal.. Incluso accesorio, pequeño material, mano de obra de instalación y pruebas.

| Código | Ud | Descripción | Rendimiento | Precio | Importe |
|---|---|---|---|---|---|
| D7100025900 |  | CELER ML LINEAL INLINE DIFUSOR OPAL (material) | 1 | 5.2 | 5.20 |
| D%N00010100 | % | Medios auxiliares | 1 % | 5.20 | 0.05 |
| D8989898003 |  | MANO DE OBRA OFICIAL 1ª | 0.25 | 28 | 7.00 |
| D%N00020300 | % | Costes indirectos | 3 % | 12.25 | 0.37 |
|  |  | Total |  |  | 12.62 |

**U977100025901** CELER ML LINEAL INLINE DIFUSOR NEGRO
Precio: 12.62
Suministro e instalación de sistema CELER INLINE. Accesorio Difusor al cortables. Difusor color negro. Incluso accesorio, pequeño material, mano de obra de instalación y pruebas.

| Código | Ud | Descripción | Rendimiento | Precio | Importe |
|---|---|---|---|---|---|
| D7100025901 |  | CELER ML LINEAL INLINE DIFUSOR NEGRO (material) | 1 | 5.2 | 5.20 |
| D%N00010100 | % | Medios auxiliares | 1 % | 5.20 | 0.05 |
| D8989898003 |  | MANO DE OBRA OFICIAL 1ª | 0.25 | 28 | 7.00 |
| D%N00020300 | % | Costes indirectos | 3 % | 12.25 | 0.37 |
|  |  | Total |  |  | 12.62 |

**U977100025927** CELER ML LINEAL INLINE DIFUSOR SEMITRANSPARENTE
Precio: 13.01
Suministro e instalación de sistema CELER INLINE. Accesorio Difusor al corte. Difusor color semi-transparente (para lentes UGR<19, asimétrica y doble asimétrica).. Incluso accesorio, pequeño material, mano de obra de instalación y pruebas.

| Código | Ud | Descripción | Rendimiento | Precio | Importe |
|---|---|---|---|---|---|
| D7100025927 |  | CELER ML LINEAL INLINE DIFUSOR SEMITRANSPARENTE (material) | 1 | 5.571 | 5.57 |
| D%N00010100 | % | Medios auxiliares | 1 % | 5.57 | 0.06 |
| D8989898003 |  | MANO DE OBRA OFICIAL 1ª | 0.25 | 28 | 7.00 |
| D%N00020300 | % | Costes indirectos | 3 % | 12.63 | 0.38 |
|  |  | Total |  |  | 13.01 |

**U977100025902** CELER LINEAL INLINE ADAPTADOR CARRIL TRIF. DALI BL
Precio: 38.09
Suministro e instalación de adaptador de carril trifásico dali para luminaria Celer Inline, color blanco. Incluso accesorio, pequeño material, mano de obra de instalación y pruebas.

| Código | Ud | Descripción | Rendimiento | Precio | Importe |
|---|---|---|---|---|---|
| D7100025902 |  | CELER LINEAL INLINE ADAPTADOR CARRIL TRIF. DALI BL (material) | 1 | 22.75 | 22.75 |
| D%N00010100 | % | Medios auxiliares | 1 % | 22.75 | 0.23 |
| D8989898003 |  | MANO DE OBRA OFICIAL 1ª | 0.5 | 28 | 14.00 |
| D%N00020300 | % | Costes indirectos | 3 % | 36.98 | 1.11 |
|  |  | Total |  |  | 38.09 |

**U977100025903** CELER LINEAL INLINE ADAPTADOR CARRIL TRIF. DALI NG
Precio: 38.09
Suministro e instalación de adaptador de carril trifásico dali para luminaria Celer Inline, color negro. Incluso accesorio, pequeño material, mano de obra de instalación y pruebas.

| Código | Ud | Descripción | Rendimiento | Precio | Importe |
|---|---|---|---|---|---|
| D7100025903 |  | CELER LINEAL INLINE ADAPTADOR CARRIL TRIF. DALI NG (material) | 1 | 22.75 | 22.75 |
| D%N00010100 | % | Medios auxiliares | 1 % | 22.75 | 0.23 |
| D8989898003 |  | MANO DE OBRA OFICIAL 1ª | 0.5 | 28 | 14.00 |
| D%N00020300 | % | Costes indirectos | 3 % | 36.98 | 1.11 |
|  |  | Total |  |  | 38.09 |

**U977100025904** CELER LINEAL INLINE ACC. INSTALACION EMPOTRADA BL
Precio: 20.51
Suministro e instalación de accesorio para instalación empotrada de luminaria Celer Inline, color blanco. Incluso accesorio, pequeño material, mano de obra de instalación y pruebas.

| Código | Ud | Descripción | Rendimiento | Precio | Importe |
|---|---|---|---|---|---|
| D7100025904 |  | CELER LINEAL INLINE ACC. INSTALACION EMPOTRADA BL (material) | 1 | 5.85 | 5.85 |
| D%N00010100 | % | Medios auxiliares | 1 % | 5.85 | 0.06 |
| D8989898003 |  | MANO DE OBRA OFICIAL 1ª | 0.5 | 28 | 14.00 |
| D%N00020300 | % | Costes indirectos | 3 % | 19.91 | 0.60 |
|  |  | Total |  |  | 20.51 |

**U977100025905** CELER LINEAL INLINE ACC. INSTALACION EMPOTRADA NG
Precio: 20.51
Suministro e instalación de accesorio para instalación empotrada de luminaria Celer Inline, color negro. Incluso accesorio, pequeño material, mano de obra de instalación y pruebas.

| Código | Ud | Descripción | Rendimiento | Precio | Importe |
|---|---|---|---|---|---|
| D7100025905 |  | CELER LINEAL INLINE ACC. INSTALACION EMPOTRADA NG (material) | 1 | 5.85 | 5.85 |
| D%N00010100 | % | Medios auxiliares | 1 % | 5.85 | 0.06 |
| D8989898003 |  | MANO DE OBRA OFICIAL 1ª | 0.5 | 28 | 14.00 |
| D%N00020300 | % | Costes indirectos | 3 % | 19.91 | 0.60 |
|  |  | Total |  |  | 20.51 |

**U977100025906** CELER LINEAL INLINE ACC. INSTALACION PARED BL
Precio: 17.47
Suministro e instalación de accesorio para instalación a pared de luminaria Celer Inline, color blanco. Incluso accesorio, pequeño material, mano de obra de instalación y pruebas.

| Código | Ud | Descripción | Rendimiento | Precio | Importe |
|---|---|---|---|---|---|
| D7100025906 |  | CELER LINEAL INLINE ACC. INSTALACION PARED BL (material) | 1 | 2.925 | 2.93 |
| D%N00010100 | % | Medios auxiliares | 1 % | 2.93 | 0.03 |
| D8989898003 |  | MANO DE OBRA OFICIAL 1ª | 0.5 | 28 | 14.00 |
| D%N00020300 | % | Costes indirectos | 3 % | 16.96 | 0.51 |
|  |  | Total |  |  | 17.47 |

**U977100025907** CELER LINEAL INLINE ACC. INSTALACION PARED NG
Precio: 17.47
Suministro e instalación de accesorio para instalación a pared de luminaria Celer Inline, color negro. Incluso accesorio, pequeño material, mano de obra de instalación y pruebas.

| Código | Ud | Descripción | Rendimiento | Precio | Importe |
|---|---|---|---|---|---|
| D7100025907 |  | CELER LINEAL INLINE ACC. INSTALACION PARED NG (material) | 1 | 2.925 | 2.93 |
| D%N00010100 | % | Medios auxiliares | 1 % | 2.93 | 0.03 |
| D8989898003 |  | MANO DE OBRA OFICIAL 1ª | 0.5 | 28 | 14.00 |
| D%N00020300 | % | Costes indirectos | 3 % | 16.96 | 0.51 |
|  |  | Total |  |  | 17.47 |

**U977100025908** CELER LINEAL INLINE SIRGA 1500MM INST.SUSPENDIDA BL
Precio: 21.86
Suministro e instalación de accesorio para instalación suspendida de luminaria Celer Inline, color blanco. Longitud 1,5m.. Incluso accesorio, pequeño material, mano de obra de instalación y pruebas.

| Código | Ud | Descripción | Rendimiento | Precio | Importe |
|---|---|---|---|---|---|
| D7100025908 |  | CELER LINEAL INLINE SIRGA 1500MM INST.SUSPENDIDA BL (material) | 1 | 7.15 | 7.15 |
| D%N00010100 | % | Medios auxiliares | 1 % | 7.15 | 0.07 |
| D8989898003 |  | MANO DE OBRA OFICIAL 1ª | 0.5 | 28 | 14.00 |
| D%N00020300 | % | Costes indirectos | 3 % | 21.22 | 0.64 |
|  |  | Total |  |  | 21.86 |

**U977100025909** CELER LINEAL INLINE SIRGA 1500MM INST.SUSPENDIDA NG
Precio: 21.86
Suministro e instalación de accesorio para instalación suspendida de luminaria Celer Inline, color negro. Longitud 1,5m.. Incluso accesorio, pequeño material, mano de obra de instalación y pruebas.

| Código | Ud | Descripción | Rendimiento | Precio | Importe |
|---|---|---|---|---|---|
| D7100025909 |  | CELER LINEAL INLINE SIRGA 1500MM INST.SUSPENDIDA NG (material) | 1 | 7.15 | 7.15 |
| D%N00010100 | % | Medios auxiliares | 1 % | 7.15 | 0.07 |
| D8989898003 |  | MANO DE OBRA OFICIAL 1ª | 0.5 | 28 | 14.00 |
| D%N00020300 | % | Costes indirectos | 3 % | 21.22 | 0.64 |
|  |  | Total |  |  | 21.86 |

**U977100025910** CELER LINEAL INLINE CAJA SUPERFICIE SUSP. DALI BL
Precio: 30.31
Suministro e instalación de caja de superficie para luminaria Celer Inline, color blanco. Incluso accesorio, pequeño material, mano de obra de instalación y pruebas.

| Código | Ud | Descripción | Rendimiento | Precio | Importe |
|---|---|---|---|---|---|
| D7100025910 |  | CELER LINEAL INLINE CAJA SUPERFICIE SUSP. DALI BL (material) | 1 | 15.275 | 15.28 |
| D%N00010100 | % | Medios auxiliares | 1 % | 15.28 | 0.15 |
| D8989898003 |  | MANO DE OBRA OFICIAL 1ª | 0.5 | 28 | 14.00 |
| D%N00020300 | % | Costes indirectos | 3 % | 29.43 | 0.88 |
|  |  | Total |  |  | 30.31 |

**U977100025911** CELER LINEAL INLINE CAJA SUPERFICIE SUSP. DALI NG
Precio: 30.31
Suministro e instalación de caja de superficie para luminaria Celer Inline, color negro. Incluso accesorio, pequeño material, mano de obra de instalación y pruebas.

| Código | Ud | Descripción | Rendimiento | Precio | Importe |
|---|---|---|---|---|---|
| D7100025911 |  | CELER LINEAL INLINE CAJA SUPERFICIE SUSP. DALI NG (material) | 1 | 15.275 | 15.28 |
| D%N00010100 | % | Medios auxiliares | 1 % | 15.28 | 0.15 |
| D8989898003 |  | MANO DE OBRA OFICIAL 1ª | 0.5 | 28 | 14.00 |
| D%N00020300 | % | Costes indirectos | 3 % | 29.43 | 0.88 |
|  |  | Total |  |  | 30.31 |

**U977100025912** CELER LINEAL INLINE ACC. CABLE DALI 1500MM BL
Precio: 21.86
Suministro e instalación de cable Dali para luminaria Celer Inline, color blanco. Incluso accesorio, pequeño material, mano de obra de instalación y pruebas.

| Código | Ud | Descripción | Rendimiento | Precio | Importe |
|---|---|---|---|---|---|
| D7100025912 |  | CELER LINEAL INLINE ACC. CABLE DALI 1500MM BL (material) | 1 | 7.15 | 7.15 |
| D%N00010100 | % | Medios auxiliares | 1 % | 7.15 | 0.07 |
| D8989898003 |  | MANO DE OBRA OFICIAL 1ª | 0.5 | 28 | 14.00 |
| D%N00020300 | % | Costes indirectos | 3 % | 21.22 | 0.64 |
|  |  | Total |  |  | 21.86 |

**U977100025913** CELER LINEAL INLINE ACC. CABLE DALI 1500MM NG
Precio: 21.86
Suministro e instalación de cable Dali para luminaria Celer Inline, color negro. Incluso accesorio, pequeño material, mano de obra de instalación y pruebas.

| Código | Ud | Descripción | Rendimiento | Precio | Importe |
|---|---|---|---|---|---|
| D7100025913 |  | CELER LINEAL INLINE ACC. CABLE DALI 1500MM NG (material) | 1 | 7.15 | 7.15 |
| D%N00010100 | % | Medios auxiliares | 1 % | 7.15 | 0.07 |
| D8989898003 |  | MANO DE OBRA OFICIAL 1ª | 0.5 | 28 | 14.00 |
| D%N00020300 | % | Costes indirectos | 3 % | 21.22 | 0.64 |
|  |  | Total |  |  | 21.86 |

**U977100026914** DRIVER BOKE DALI2 MULTICORRIENTE PARA CELER INLINE
Precio: 48.9
Suministro e instalación de driver Boke Dali2 multicorriente para Celer Inline. Incluso accesorio, pequeño material, mano de obra de instalación y pruebas.

| Código | Ud | Descripción | Rendimiento | Precio | Importe |
|---|---|---|---|---|---|
| D7100025914 |  | DRIVER BOKE DALI2 MULTICORRIENTE PARA CELER INLINE (material) | 1 | 33.15 | 33.15 |
| D%N00010100 | % | Medios auxiliares | 1 % | 33.15 | 0.33 |
| D8989898003 |  | MANO DE OBRA OFICIAL 1ª | 0.5 | 28 | 14.00 |
| D%N00020300 | % | Costes indirectos | 3 % | 47.48 | 1.42 |
|  |  | Total |  |  | 48.9 |

### 977100070 LUMINARIAS ESTANCAS

**U977100070101** CELER PANTALLA ESTANCA T8 LED 1X600MM PCPC S/TUBOS
Precio: 16.75
Suministro e instalación de pantalla LED Estanca para Tubo LED 1x600 marca Celer. Máximo 50W para tubos T8. Medidas: 670*65*70mm. Protección IP65, IK08, alimentación 230 VAC. Fabricada en policarbonato (PC), se caracteriza por su alta resistencia a impactos (IK08), agua, polvo, insectos (IP65). Aporta máxima seguridad contra cortocircuitos: cableado interno compatible con tubos retrofit o de alimentación por un solo extremo.. Incluso accesorio, pequeño material, mano de obra de instalación y pruebas.

| Código | Ud | Descripción | Rendimiento | Precio | Importe |
|---|---|---|---|---|---|
| D7100070101 |  | CELER PANTALLA ESTANCA T8 LED 1X600MM PCPC S/TUBOS (material) | 1 | 9.165 | 9.17 |
| DECO977100070101 |  | ECOTASA - CELER PANTALLA ESTANCA T8 LED 1X600MM PCPC S/TUBOS (material) | 1 | 0 | 0.00 |
| D%N00010100 | % | Medios auxiliares | 1 % | 9.17 | 0.09 |
| D8989898003 |  | MANO DE OBRA OFICIAL 1ª | 0.25 | 28 | 7.00 |
| D%N00020300 | % | Costes indirectos | 3 % | 16.26 | 0.49 |
|  |  | Total |  |  | 16.75 |

**U977100070102** CELER PANTALLA ESTANCA T8 LED 2X600MM PCPC S/TUBOS
Precio: 19.65
Suministro e instalación de pantalla LED Estanca para Tubo LED 2x600 marca Celer. Máximo 50W para tubos T8. Medidas: 670*102*70mm. Protección IP65, IK08, alimentación 230 VAC. Fabricada en policarbonato (PC), se caracteriza por su alta resistencia a impactos (IK08), agua, polvo, insectos (IP65). Aporta máxima seguridad contra cortocircuitos: cableado interno compatible con tubos retrofit o de alimentación por un solo extremo.. Incluso accesorio, pequeño material, mano de obra de instalación y pruebas.

| Código | Ud | Descripción | Rendimiento | Precio | Importe |
|---|---|---|---|---|---|
| D7100070102 |  | CELER PANTALLA ESTANCA T8 LED 2X600MM PCPC S/TUBOS (material) | 1 | 11.96 | 11.96 |
| DECO977100070102 |  | ECOTASA - CELER PANTALLA ESTANCA T8 LED 2X600MM PCPC S/TUBOS (material) | 1 | 0 | 0.00 |
| D%N00010100 | % | Medios auxiliares | 1 % | 11.96 | 0.12 |
| D8989898003 |  | MANO DE OBRA OFICIAL 1ª | 0.25 | 28 | 7.00 |
| D%N00020300 | % | Costes indirectos | 3 % | 19.08 | 0.57 |
|  |  | Total |  |  | 19.65 |

**U977100070103** CELER PANTALLA ESTANCA T8 LED 1X1200MM PCPC S/TUBOS
Precio: 22.76
Suministro e instalación de pantalla LED Estanca para Tubo LED 1X1200 marca Celer. Máximo 50W para tubos T8. Medidas: 1270*65*70mm. Protección IP65, IK08, alimentación 230 VAC. Fabricada en policarbonato (PC), se caracteriza por su alta resistencia a impactos (IK08), agua, polvo, insectos (IP65). Aporta máxima seguridad contra cortocircuitos: cableado interno compatible con tubos retrofit o de alimentación por un solo extremo.. Incluso accesorio, pequeño material, mano de obra de instalación y pruebas.

| Código | Ud | Descripción | Rendimiento | Precio | Importe |
|---|---|---|---|---|---|
| D7100070103 |  | CELER PANTALLA ESTANCA T8 LED 1X1200MM PCPC S/TUBOS (material) | 1 | 14.95 | 14.95 |
| DECO977100070103 |  | ECOTASA - CELER PANTALLA ESTANCA T8 LED 1X1200MM PCPC S/TUBO (material) | 1 | 0 | 0.00 |
| D%N00010100 | % | Medios auxiliares | 1 % | 14.95 | 0.15 |
| D8989898003 |  | MANO DE OBRA OFICIAL 1ª | 0.25 | 28 | 7.00 |
| D%N00020300 | % | Costes indirectos | 3 % | 22.10 | 0.66 |
|  |  | Total |  |  | 22.76 |

**U977100070104** CELER PANTALLA ESTANCA T8 LED 2X1200MM PCPC S/TUBOS
Precio: 28.01
Suministro e instalación de pantalla LED Estanca para Tubo LED 2X1200 marca Celer. Máximo 50W para tubos T8. Medidas: 1270*102*70mm. Protección IP65, IK08, alimentación 230 VAC. Fabricada en policarbonato (PC), se caracteriza por su alta resistencia a impactos (IK08), agua, polvo, insectos (IP65). Aporta máxima seguridad contra cortocircuitos: cableado interno compatible con tubos retrofit o de alimentación por un solo extremo.. Incluso accesorio, pequeño material, mano de obra de instalación y pruebas.

| Código | Ud | Descripción | Rendimiento | Precio | Importe |
|---|---|---|---|---|---|
| D7100070104 |  | CELER PANTALLA ESTANCA T8 LED 2X1200MM PCPC S/TUBOS (material) | 1 | 19.988 | 19.99 |
| DECO977100070104 |  | ECOTASA - CELER PANTALLA ESTANCA T8 LED 2X1200MM PCPC S/TUBO (material) | 1 | 0 | 0.00 |
| D%N00010100 | % | Medios auxiliares | 1 % | 19.99 | 0.20 |
| D8989898003 |  | MANO DE OBRA OFICIAL 1ª | 0.25 | 28 | 7.00 |
| D%N00020300 | % | Costes indirectos | 3 % | 27.19 | 0.82 |
|  |  | Total |  |  | 28.01 |

**U977100070105** CELER PANTALLA ESTANCA T8 LED 1X1500MM PCPC S/TUBOS
Precio: 26.08
Suministro e instalación de pantalla LED Estanca para Tubo LED 1X1500 marca Celer. Máximo 50W para tubos T8. Medidas: 1570*65*70mm. Protección IP65, IK08, alimentación 230 VAC. Fabricada en policarbonato (PC), se caracteriza por su alta resistencia a impactos (IK08), agua, polvo, insectos (IP65). Aporta máxima seguridad contra cortocircuitos: cableado interno compatible con tubos retrofit o de alimentación por un solo extremo.. Incluso accesorio, pequeño material, mano de obra de instalación y pruebas.

| Código | Ud | Descripción | Rendimiento | Precio | Importe |
|---|---|---|---|---|---|
| D7100070105 |  | CELER PANTALLA ESTANCA T8 LED 1X1500MM PCPC S/TUBOS (material) | 1 | 18.135 | 18.14 |
| DECO977100070105 |  | ECOTASA - CELER PANTALLA ESTANCA T8 LED 1X1500MM PCPC S/TUBO (material) | 1 | 0 | 0.00 |
| D%N00010100 | % | Medios auxiliares | 1 % | 18.14 | 0.18 |
| D8989898003 |  | MANO DE OBRA OFICIAL 1ª | 0.25 | 28 | 7.00 |
| D%N00020300 | % | Costes indirectos | 3 % | 25.32 | 0.76 |
|  |  | Total |  |  | 26.08 |

**U977100070106** CELER PANTALLA ESTANCA T8 LED 2X1500MM PCPC S/TUBOS
Precio: 32.88
Suministro e instalación de pantalla LED Estanca para Tubo LED 2X1500 marca Celer. Máximo 50W para tubos T8. Medidas: 1570*102*70mm. Protección IP65, IK08, alimentación 230 VAC. Fabricada en policarbonato (PC), se caracteriza por su alta resistencia a impactos (IK08), agua, polvo, insectos (IP65). Aporta máxima seguridad contra cortocircuitos: cableado interno compatible con tubos retrofit o de alimentación por un solo extremo.. Incluso accesorio, pequeño material, mano de obra de instalación y pruebas.

| Código | Ud | Descripción | Rendimiento | Precio | Importe |
|---|---|---|---|---|---|
| D7100070106 |  | CELER PANTALLA ESTANCA T8 LED 2X1500MM PCPC S/TUBOS (material) | 1 | 24.668 | 24.67 |
| DECO977100070106 |  | ECOTASA - CELER PANTALLA ESTANCA T8 LED 2X1500MM PCPC S/TUBO (material) | 1 | 0 | 0.00 |
| D%N00010100 | % | Medios auxiliares | 1 % | 24.67 | 0.25 |
| D8989898003 |  | MANO DE OBRA OFICIAL 1ª | 0.25 | 28 | 7.00 |
| D%N00020300 | % | Costes indirectos | 3 % | 31.92 | 0.96 |
|  |  | Total |  |  | 32.88 |

**U977100070110** CELER PANTALLA LEDBLOCK IP66 LED 700MM 18W 4000K C4
Precio: 38.52
Suministro e instalación de pantalla LED Estanca marca Celer Modelo LEDBlock C4 de 18W. Temperatura color 4.000K (blanco neutro). Flujo útil 2.470 lm con una apertura de 120º. Medidas: 700x60mm. Protección IP66 e IK10, IRC>80, Flicker Free, alimentación 220-240 VAC. Pantalla fabricada en un solo cuerpo de policarbonato, resistente y ligera. Ideal para montajes sobre rejilla. Con conexión por ambos extremos. Incluso accesorio, pequeño material, mano de obra de instalación y pruebas.

| Código | Ud | Descripción | Rendimiento | Precio | Importe |
|---|---|---|---|---|---|
| D7100070110 |  | CELER PANTALLA LEDBLOCK IP66 LED 700MM 18W 4000K C4 (material) | 1 | 23.173 | 23.17 |
| DECO977100070110 |  | ECOTASA - CELER PANTALLA LEDBLOCK IP66 LED 700MM 18W 4000K (material) | 1 | 0 | 0.00 |
| D%N00010100 | % | Medios auxiliares | 1 % | 23.17 | 0.23 |
| D8989898003 |  | MANO DE OBRA OFICIAL 1ª | 0.5 | 28 | 14.00 |
| D%N00020300 | % | Costes indirectos | 3 % | 37.40 | 1.12 |
|  |  | Total |  |  | 38.52 |

**U977100070111** CELER PANTALLA LEDBLOCK IP66 LED 700MM 18W 5700K C4
Precio: 38.52
Suministro e instalación de pantalla LED Estanca marca Celer Modelo LEDBlock C4 de 18W. Temperatura color 5.700K (blanco neutro). Flujo útil 2.600 lm con una apertura de 120º. Medidas: 700x60mm. Protección IP66 e IK10, IRC>80, Flicker Free, alimentación 220-240 VAC. Pantalla fabricada en un solo cuerpo de policarbonato, resistente y ligera. Ideal para montajes sobre rejilla.. Incluso accesorio, pequeño material, mano de obra de instalación y pruebas.

| Código | Ud | Descripción | Rendimiento | Precio | Importe |
|---|---|---|---|---|---|
| D7100070111 |  | CELER PANTALLA LEDBLOCK IP66 LED 700MM 18W 5700K C4 (material) | 1 | 23.173 | 23.17 |
| DECO977100070111 |  | ECOTASA - CELER PANTALLA LEDBLOCK IP66 LED 700MM 18W 5700K (material) | 1 | 0 | 0.00 |
| D%N00010100 | % | Medios auxiliares | 1 % | 23.17 | 0.23 |
| D8989898003 |  | MANO DE OBRA OFICIAL 1ª | 0.5 | 28 | 14.00 |
| D%N00020300 | % | Costes indirectos | 3 % | 37.40 | 1.12 |
|  |  | Total |  |  | 38.52 |

**U977100070112** CELER PANTALLA LEDBLOCK IP66 LED 1300MM 25W 4000K C4
Precio: 45.8
Suministro e instalación de pantalla LED Estanca marca Celer Modelo LEDBlock C4 de 25W. Temperatura color 4.000K (blanco neutro). Flujo útil 3.750lm con una apertura de 120º. Medidas: 1300x60mm. Protección IP66 e IK10, IRC>80, Flicker Free, alimentación 220-240 VAC. Pantalla fabricada en un solo cuerpo de policarbonato, resistente y ligera. Ideal para montajes sobre rejilla.. Incluso accesorio, pequeño material, mano de obra de instalación y pruebas.

| Código | Ud | Descripción | Rendimiento | Precio | Importe |
|---|---|---|---|---|---|
| D7100070112 |  | CELER PANTALLA LEDBLOCK IP66 LED 1300MM 25W 4000K C4 (material) | 1 | 30.167 | 30.17 |
| DECO977100070112 |  | ECOTASA - CELER PANTALLA LEDBLOCK IP66 LED 1300MM 25W 4000K (material) | 1 | 0 | 0.00 |
| D%N00010100 | % | Medios auxiliares | 1 % | 30.17 | 0.30 |
| D8989898003 |  | MANO DE OBRA OFICIAL 1ª | 0.5 | 28 | 14.00 |
| D%N00020300 | % | Costes indirectos | 3 % | 44.47 | 1.33 |
|  |  | Total |  |  | 45.8 |

**U977100070113** CELER PANTALLA LEDBLOCK IP66 LED 1300MM 25W 5700K C4
Precio: 45.8
Suministro e instalación de pantalla LED Estanca marca Celer Modelo LEDBlock C4 de 25W. Temperatura color 5.700K. Flujo útil 3.880lm con una apertura de 120º. Medidas: 1300x60mm. Protección IP66 e IK10, IRC>80, Flicker Free, alimentación 220-240 VAC. Pantalla fabricada en un solo cuerpo de policarbonato, resistente y ligera. Ideal para montajes sobre rejilla.. Incluso accesorio, pequeño material, mano de obra de instalación y pruebas.

| Código | Ud | Descripción | Rendimiento | Precio | Importe |
|---|---|---|---|---|---|
| D7100070113 |  | CELER PANTALLA LEDBLOCK IP66 LED 1300MM 25W 5700K C4 (material) | 1 | 30.167 | 30.17 |
| DECO977100070113 |  | ECOTASA - CELER PANTALLA LEDBLOCK IP66 LED 1300MM 25W 5700K (material) | 1 | 0 | 0.00 |
| D%N00010100 | % | Medios auxiliares | 1 % | 30.17 | 0.30 |
| D8989898003 |  | MANO DE OBRA OFICIAL 1ª | 0.5 | 28 | 14.00 |
| D%N00020300 | % | Costes indirectos | 3 % | 44.47 | 1.33 |
|  |  | Total |  |  | 45.8 |

**U977100070114** CELER PANTALLA LEDBLOCK IP66 LED 1600MM 41W 4000K C4
Precio: 50.73
Suministro e instalación de pantalla LED Estanca marca Celer Modelo LEDBlock C4 de 41W. Temperatura color 4.000K (blanco neutro). Flujo útil 5.300lm con una apertura de 120º. Medidas: 1600x60mm. IP66 e IK10, IRC>80, Flicker Free, alimentación 220-240 VAC. Pantalla fabricada en un solo cuerpo de policarbonato, resistente y ligera. Ideal para montajes sobre rejilla.. Incluso accesorio, pequeño material, mano de obra de instalación y pruebas.

| Código | Ud | Descripción | Rendimiento | Precio | Importe |
|---|---|---|---|---|---|
| D7100070114 |  | CELER PANTALLA LEDBLOCK IP66 LED 1600MM 41W 4000K C4 (material) | 1 | 34.897 | 34.90 |
| DECO977100070114 |  | ECOTASA - CELER PANTALLA LEDBLOCK IP66 LED 1600MM 41W 4000K (material) | 1 | 0 | 0.00 |
| D%N00010100 | % | Medios auxiliares | 1 % | 34.90 | 0.35 |
| D8989898003 |  | MANO DE OBRA OFICIAL 1ª | 0.5 | 28 | 14.00 |
| D%N00020300 | % | Costes indirectos | 3 % | 49.25 | 1.48 |
|  |  | Total |  |  | 50.73 |

**U977100070115** CELER PANTALLA LEDBLOCK IP66 LED 1600MM 41W 5700K C4
Precio: 50.73
Suministro e instalación de pantalla LED Estanca marca Celer Modelo LEDBlock C4 de 41W. Temperatura color 5.700K. Flujo útil 5.300lm con una apertura de 120º. Medidas: 1600x60mm. Protección IP66 e IK10, IRC>80, Flicker Free, alimentación 220-240 VAC. Pantalla fabricada en un solo cuerpo de policarbonato, resistente y ligera. Ideal para montajes sobre rejilla.. Incluso accesorio, pequeño material, mano de obra de instalación y pruebas.

| Código | Ud | Descripción | Rendimiento | Precio | Importe |
|---|---|---|---|---|---|
| D7100070115 |  | CELER PANTALLA LEDBLOCK IP66 LED 1600MM 41W 5700K C4 (material) | 1 | 34.897 | 34.90 |
| DECO977100070115 |  | ECOTASA - CELER PANTALLA LEDBLOCK IP66 LED 1600MM 41W 5700K (material) | 1 | 0 | 0.00 |
| D%N00010100 | % | Medios auxiliares | 1 % | 34.90 | 0.35 |
| D8989898003 |  | MANO DE OBRA OFICIAL 1ª | 0.5 | 28 | 14.00 |
| D%N00020300 | % | Costes indirectos | 3 % | 49.25 | 1.48 |
|  |  | Total |  |  | 50.73 |

**U977100070120** CELER PANTALLA MONOBLOCK IP65 LED 660MM 12W 4000K C3
Precio: 37.69
Suministro e instalación de pantalla LED Estanca marca Celer modelo Monoblock C3 de 12W. Temperatura color 4.000K. Flujo útil 1.600 lm con una apertura de 120º. Medidas: 660x70x70mm. Protección IP65 e IK08, IRC>80, Flicker Free, alimentación 220-240 VAC. Pantalla estanca de elevada eficiencia que consta de cuerpo de policarbonato y cierres de acero inoxidable. Se caracteriza por su alta resistencia a impactos (IK08), agua, polvo e insectos (IP65).. Incluso accesorio, pequeño material, mano de obra de instalación y pruebas.

| Código | Ud | Descripción | Rendimiento | Precio | Importe |
|---|---|---|---|---|---|
| D7100070120 |  | CELER PANTALLA MONOBLOCK IP65 LED 660MM 12W 4000K C3 (material) | 1 | 22.374 | 22.37 |
| DECO977100070120 |  | ECOTASA - CELER PANTALLA MONOBLOCK IP65 LED 660MM 12W 4000K (material) | 1 | 0 | 0.00 |
| D%N00010100 | % | Medios auxiliares | 1 % | 22.37 | 0.22 |
| D8989898003 |  | MANO DE OBRA OFICIAL 1ª | 0.5 | 28 | 14.00 |
| D%N00020300 | % | Costes indirectos | 3 % | 36.59 | 1.10 |
|  |  | Total |  |  | 37.69 |

**U977100070121** CELER PANTALLA MONOBLOCK IP65 LED 660MM 12W 5700K C3
Precio: 37.69
Suministro e instalación de pantalla LED Estanca marca Celer modelo Monoblock C3 de 12W. Temperatura color 5.700K. Flujo útil 1.600 lm con una apertura de 120º. Medidas: 660x70x70mm. Protección IP65 e IK08, IRC>80, Flicker Free, alimentación 220-240 VAC. Pantalla estanca de elevada eficiencia que consta de cuerpo de policarbonato y cierres de acero inoxidable. Se caracteriza por su alta resistencia a impactos (IK08), agua, polvo e insectos (IP65).. Incluso accesorio, pequeño material, mano de obra de instalación y pruebas.

| Código | Ud | Descripción | Rendimiento | Precio | Importe |
|---|---|---|---|---|---|
| D7100070121 |  | CELER PANTALLA MONOBLOCK IP65 LED 660MM 12W 5700K C3 (material) | 1 | 22.374 | 22.37 |
| DECO977100070121 |  | ECOTASA - CELER PANTALLA MONOBLOCK IP65 LED 660MM 12W 5700K (material) | 1 | 0 | 0.00 |
| D%N00010100 | % | Medios auxiliares | 1 % | 22.37 | 0.22 |
| D8989898003 |  | MANO DE OBRA OFICIAL 1ª | 0.5 | 28 | 14.00 |
| D%N00020300 | % | Costes indirectos | 3 % | 36.59 | 1.10 |
|  |  | Total |  |  | 37.69 |

**U977100070122** CELER PANTALLA MONOBLOCK IP65 LED 660MM 20W 4000K C3
Precio: 40.87
Suministro e instalación de pantalla LED Estanca marca Celer modelo Monoblock C3 de 20W. Temperatura color 4.000K. Flujo útil 2.630 lm con una apertura de 120º. Medidas: 660x70x70mm. Protección IP65 e IK08, IRC>80, Flicker Free, alimentación 220-240 VAC. Pantalla estanca de elevada eficiencia que consta de cuerpo de policarbonato y cierres de acero inoxidable. Se caracteriza por su alta resistencia a impactos (IK08), agua, polvo e insectos (IP65).. Incluso accesorio, pequeño material, mano de obra de instalación y pruebas.

| Código | Ud | Descripción | Rendimiento | Precio | Importe |
|---|---|---|---|---|---|
| D7100070122 |  | CELER PANTALLA MONOBLOCK IP65 LED 660MM 20W 4000K C3 (material) | 1 | 25.427 | 25.43 |
| DECO977100070122 |  | ECOTASA - CELER PANTALLA MONOBLOCK IP65 LED 660MM 20W 4000K (material) | 1 | 0 | 0.00 |
| D%N00010100 | % | Medios auxiliares | 1 % | 25.43 | 0.25 |
| D8989898003 |  | MANO DE OBRA OFICIAL 1ª | 0.5 | 28 | 14.00 |
| D%N00020300 | % | Costes indirectos | 3 % | 39.68 | 1.19 |
|  |  | Total |  |  | 40.87 |

**U977100070123** CELER PANTALLA MONOBLOCK IP65 LED 660MM 20W 5700K C3
Precio: 40.87
Suministro e instalación de pantalla LED Estanca marca Celer modelo Monoblock C3 de 20W. Temperatura color 5.700K. Flujo útil 2.800 lm con una apertura de 120º. Medidas: 660x70x70mm. Protección IP65 e IK08, IRC>80, Flicker Free, alimentación 220-240 VAC. Pantalla estanca de elevada eficiencia que consta de cuerpo de policarbonato y cierres de acero inoxidable. Se caracteriza por su alta resistencia a impactos (IK08), agua, polvo e insectos (IP65).. Incluso accesorio, pequeño material, mano de obra de instalación y pruebas.

| Código | Ud | Descripción | Rendimiento | Precio | Importe |
|---|---|---|---|---|---|
| D7100070123 |  | CELER PANTALLA MONOBLOCK IP65 LED 660MM 20W 5700K C3 (material) | 1 | 25.427 | 25.43 |
| DECO977100070123 |  | ECOTASA - CELER PANTALLA MONOBLOCK IP65 LED 660MM 20W 5700K (material) | 1 | 0 | 0.00 |
| D%N00010100 | % | Medios auxiliares | 1 % | 25.43 | 0.25 |
| D8989898003 |  | MANO DE OBRA OFICIAL 1ª | 0.5 | 28 | 14.00 |
| D%N00020300 | % | Costes indirectos | 3 % | 39.68 | 1.19 |
|  |  | Total |  |  | 40.87 |

**U977100070124** CELER PANTALLA MONOBLOCK IP65 LED 1230MM 16W 4000K C3
Precio: 47.92
Suministro e instalación de pantalla LED Estanca marca Celer modelo Monoblock C3 de 16W. Temperatura color 4.000K. Flujo útil 2.400 lm con una apertura de 120º. Medidas: 1230x70x70mm. Protección IP65 e IK08, IRC>80, Flicker Free, alimentación 220-240 VAC. Pantalla estanca de elevada eficiencia que consta de cuerpo de policarbonato y cierres de acero inoxidable. Se caracteriza por su alta resistencia a impactos (IK08), agua, polvo e insectos (IP65).. Incluso accesorio, pequeño material, mano de obra de instalación y pruebas.

| Código | Ud | Descripción | Rendimiento | Precio | Importe |
|---|---|---|---|---|---|
| D7100070124 |  | CELER PANTALLA MONOBLOCK IP65 LED 1230MM 16W 4000K C3 (material) | 1 | 32.196 | 32.20 |
| DECO977100070124 |  | ECOTASA - CELER PANTALLA MONOBLOCK IP65 LED 1230MM 16W 4000K (material) | 1 | 0 | 0.00 |
| D%N00010100 | % | Medios auxiliares | 1 % | 32.20 | 0.32 |
| D8989898003 |  | MANO DE OBRA OFICIAL 1ª | 0.5 | 28 | 14.00 |
| D%N00020300 | % | Costes indirectos | 3 % | 46.52 | 1.40 |
|  |  | Total |  |  | 47.92 |

**U977100070125** CELER PANTALLA MONOBLOCK IP65 LED 1230MM 16W 5700K C3
Precio: 47.92
Suministro e instalación de pantalla LED Estanca marca Celer modelo Monoblock C3 de 16W. Temperatura color 5.700K. Flujo útil 2.400 lm con una apertura de 120º. Medidas: 1230x70x70mm. Protección IP65 e IK08, IRC>80, Flicker Free, alimentación 220-240 VAC. Pantalla estanca de elevada eficiencia que consta de cuerpo de policarbonato y cierres de acero inoxidable. Se caracteriza por su alta resistencia a impactos (IK08), agua, polvo e insectos (IP65).. Incluso accesorio, pequeño material, mano de obra de instalación y pruebas.

| Código | Ud | Descripción | Rendimiento | Precio | Importe |
|---|---|---|---|---|---|
| D7100070125 |  | CELER PANTALLA MONOBLOCK IP65 LED 1230MM 16W 5700K C3 (material) | 1 | 32.196 | 32.20 |
| DECO977100070125 |  | ECOTASA - CELER PANTALLA MONOBLOCK IP65 LED 1230MM 16W 5700K (material) | 1 | 0 | 0.00 |
| D%N00010100 | % | Medios auxiliares | 1 % | 32.20 | 0.32 |
| D8989898003 |  | MANO DE OBRA OFICIAL 1ª | 0.5 | 28 | 14.00 |
| D%N00020300 | % | Costes indirectos | 3 % | 46.52 | 1.40 |
|  |  | Total |  |  | 47.92 |

**U977100070126** CELER PANTALLA MONOBLOCK IP65 LED 1230MM 30W 4000K C3
Precio: 48.84
Suministro e instalación de pantalla LED Estanca marca Celer modelo Monoblock C3 de 30W. Temperatura color 4.000K. Flujo útil 4.500 lm con una apertura de 120º. Medidas: 1230x70x70mm. Protección IP65 e IK08, IRC>80, Flicker Free, alimentación 220-240 VAC. Pantalla estanca de elevada eficiencia que consta de cuerpo de policarbonato y cierres de acero inoxidable. Se caracteriza por su alta resistencia a impactos (IK08), agua, polvo e insectos (IP65).. Incluso accesorio, pequeño material, mano de obra de instalación y pruebas.

| Código | Ud | Descripción | Rendimiento | Precio | Importe |
|---|---|---|---|---|---|
| D7100070126 |  | CELER PANTALLA MONOBLOCK IP65 LED 1230MM 30W 4000K C3 (material) | 1 | 33.087 | 33.09 |
| DECO977100070126 |  | ECOTASA - CELER PANTALLA MONOBLOCK IP65 LED 1230MM 30W 4000K (material) | 1 | 0 | 0.00 |
| D%N00010100 | % | Medios auxiliares | 1 % | 33.09 | 0.33 |
| D8989898003 |  | MANO DE OBRA OFICIAL 1ª | 0.5 | 28 | 14.00 |
| D%N00020300 | % | Costes indirectos | 3 % | 47.42 | 1.42 |
|  |  | Total |  |  | 48.84 |

**U977100070127** CELER PANTALLA MONOBLOCK IP65 LED 1230MM 30W 5700K C3
Precio: 48.84
Suministro e instalación de pantalla LED Estanca marca Celer modelo Monoblock C3 de 30W. Temperatura color 5.700K. Flujo útil 4.750 lm con una apertura de 120º. Medidas: 1230x70x70mm. Protección IP65 e IK08, IRC>80, Flicker Free, alimentación 220-240 VAC. Pantalla estanca de elevada eficiencia que consta de cuerpo de policarbonato y cierres de acero inoxidable. Se caracteriza por su alta resistencia a impactos (IK08), agua, polvo e insectos (IP65).. Incluso accesorio, pequeño material, mano de obra de instalación y pruebas.

| Código | Ud | Descripción | Rendimiento | Precio | Importe |
|---|---|---|---|---|---|
| D7100070127 |  | CELER PANTALLA MONOBLOCK IP65 LED 1230MM 30W 5700K C3 (material) | 1 | 33.087 | 33.09 |
| DECO977100070127 |  | ECOTASA - CELER PANTALLA MONOBLOCK IP65 LED 1230MM 30W 5700K (material) | 1 | 0 | 0.00 |
| D%N00010100 | % | Medios auxiliares | 1 % | 33.09 | 0.33 |
| D8989898003 |  | MANO DE OBRA OFICIAL 1ª | 0.5 | 28 | 14.00 |
| D%N00020300 | % | Costes indirectos | 3 % | 47.42 | 1.42 |
|  |  | Total |  |  | 48.84 |

**U977100070128** CELER PANTALLA MONOBLOCK IP65 LED 1570MM 22W 4000K C3
Precio: 48.9
Suministro e instalación de pantalla LED Estanca marca Celer modelo Monoblock C3 de 22W. Temperatura color 4.000K. Flujo útil 3.300 lm con una apertura de 120º. Medidas: 1570x70x70mm. Protección IP65 e IK08, IRC>80, Flicker Free, alimentación 220-240 VAC. Pantalla estanca de elevada eficiencia que consta de cuerpo de policarbonato y cierres de acero inoxidable. Se caracteriza por su alta resistencia a impactos (IK08), agua, polvo e insectos (IP65).. Incluso accesorio, pequeño material, mano de obra de instalación y pruebas.

| Código | Ud | Descripción | Rendimiento | Precio | Importe |
|---|---|---|---|---|---|
| D7100070128 |  | CELER PANTALLA MONOBLOCK IP65 LED 1570MM 22W 4000K C3 (material) | 1 | 33.15 | 33.15 |
| DECO977100070128 |  | ECOTASA - CELER PANTALLA MONOBLOCK IP65 LED 1570MM 22W 4000K (material) | 1 | 0 | 0.00 |
| D%N00010100 | % | Medios auxiliares | 1 % | 33.15 | 0.33 |
| D8989898003 |  | MANO DE OBRA OFICIAL 1ª | 0.5 | 28 | 14.00 |
| D%N00020300 | % | Costes indirectos | 3 % | 47.48 | 1.42 |
|  |  | Total |  |  | 48.9 |

**U977100070129** CELER PANTALLA MONOBLOCK IP65 LED 1570MM 22W 5700K C3
Precio: 48.9
Suministro e instalación de pantalla LED Estanca marca Celer modelo Monoblock C3 de 22W. Temperatura color 5.700K. Flujo útil 3.300 lm con una apertura de 120º. Medidas: 1570x70x70mm. Protección IP65 e IK08, IRC>80, Flicker Free, alimentación 220-240 VAC. Pantalla estanca de elevada eficiencia que consta de cuerpo de policarbonato y cierres de acero inoxidable. Se caracteriza por su alta resistencia a impactos (IK08), agua, polvo e insectos (IP65).. Incluso accesorio, pequeño material, mano de obra de instalación y pruebas.

| Código | Ud | Descripción | Rendimiento | Precio | Importe |
|---|---|---|---|---|---|
| D7100070129 |  | CELER PANTALLA MONOBLOCK IP65 LED 1570MM 22W 5700K C3 (material) | 1 | 33.15 | 33.15 |
| DECO977100070129 |  | ECOTASA - CELER PANTALLA MONOBLOCK IP65 LED 1570MM 22W 5700K (material) | 1 | 0 | 0.00 |
| D%N00010100 | % | Medios auxiliares | 1 % | 33.15 | 0.33 |
| D8989898003 |  | MANO DE OBRA OFICIAL 1ª | 0.5 | 28 | 14.00 |
| D%N00020300 | % | Costes indirectos | 3 % | 47.48 | 1.42 |
|  |  | Total |  |  | 48.9 |

**U977100070130** CELER PANTALLA MONOBLOCK IP65 LED 1570MM 40W 4000K C3
Precio: 52.96
Suministro e instalación de pantalla LED Estanca marca Celer modelo Monoblock C3 de 40W. Temperatura color 4.000K. Flujo útil 6.000 lm con una apertura de 120º. Medidas: 1570x70x70mm. Protección IP65 e IK08, IRC>80, Flicker Free, alimentación 220-240 VAC. Pantalla estanca de elevada eficiencia que consta de cuerpo de policarbonato y cierres de acero inoxidable. Se caracteriza por su alta resistencia a impactos (IK08), agua, polvo e insectos (IP65).. Incluso accesorio, pequeño material, mano de obra de instalación y pruebas.

| Código | Ud | Descripción | Rendimiento | Precio | Importe |
|---|---|---|---|---|---|
| D7100070130 |  | CELER PANTALLA MONOBLOCK IP65 LED 1570MM 40W 4000K C3 (material) | 1 | 37.05 | 37.05 |
| DECO977100070130 |  | ECOTASA - CELER PANTALLA MONOBLOCK IP65 LED 1570MM 40W 4000K (material) | 1 | 0 | 0.00 |
| D%N00010100 | % | Medios auxiliares | 1 % | 37.05 | 0.37 |
| D8989898003 |  | MANO DE OBRA OFICIAL 1ª | 0.5 | 28 | 14.00 |
| D%N00020300 | % | Costes indirectos | 3 % | 51.42 | 1.54 |
|  |  | Total |  |  | 52.96 |

**U977100070131** CELER PANTALLA MONOBLOCK IP65 LED 1570MM 40W 5700K C3
Precio: 52.96
Suministro e instalación de pantalla LED Estanca marca Celer modelo Monoblock C3 de 40W. Temperatura color 5.700K. Flujo útil 6.200 lm con una apertura de 120º. Medidas: 1570x70x70mm. Protección IP65 e IK08, IRC>80, Flicker Free, alimentación 220-240 VAC. Pantalla estanca de elevada eficiencia que consta de cuerpo de policarbonato y cierres de acero inoxidable. Se caracteriza por su alta resistencia a impactos (IK08), agua, polvo e insectos (IP65).. Incluso accesorio, pequeño material, mano de obra de instalación y pruebas.

| Código | Ud | Descripción | Rendimiento | Precio | Importe |
|---|---|---|---|---|---|
| D7100070131 |  | CELER PANTALLA MONOBLOCK IP65 LED 1570MM 40W 5700K C3 (material) | 1 | 37.05 | 37.05 |
| DECO977100070131 |  | ECOTASA - CELER PANTALLA MONOBLOCK IP65 LED 1570MM 40W 5700K (material) | 1 | 0 | 0.00 |
| D%N00010100 | % | Medios auxiliares | 1 % | 37.05 | 0.37 |
| D8989898003 |  | MANO DE OBRA OFICIAL 1ª | 0.5 | 28 | 14.00 |
| D%N00020300 | % | Costes indirectos | 3 % | 51.42 | 1.54 |
|  |  | Total |  |  | 52.96 |

**U977100070132** CELER PANTALLA MONOBLOCK IP65 LED 1230MM 30W 4000K DALI 2 C3
Precio: 91.4
Suministro e instalación de pantalla LED Estanca marca Celer modelo Monoblock C3 de 30W, regulable DALI. Temperatura color 4.000K. Flujo útil 4.700 lm con una apertura de 120º. Medidas: 1230x85x80mm. Protección IP65 e IK08, IRC>80, Flicker Free, alimentación 220-240 VAC. Pantalla estanca de elevada eficiencia que consta de cuerpo de policarbonato y cierres de acero inoxidable. Se caracteriza por su alta resistencia a impactos (IK08), agua, polvo e insectos (IP65).. Incluso accesorio, pequeño material, mano de obra de instalación y pruebas.

| Código | Ud | Descripción | Rendimiento | Precio | Importe |
|---|---|---|---|---|---|
| D7100070132 |  | CELER PANTALLA MONOBLOCK IP65 LED 1230MM 30W 4000K DALI 2 C3 (material) | 1 | 74.003 | 74.00 |
| DECO977100070132 |  | ECOTASA - CELER PANTALLA MONOBLOCK IP65 LED 1230MM 30W 4000K (material) | 1 | 0 | 0.00 |
| D%N00010100 | % | Medios auxiliares | 1 % | 74.00 | 0.74 |
| D8989898003 |  | MANO DE OBRA OFICIAL 1ª | 0.5 | 28 | 14.00 |
| D%N00020300 | % | Costes indirectos | 3 % | 88.74 | 2.66 |
|  |  | Total |  |  | 91.4 |

**U977100070133** CELER PANTALLA MONOBLOCK IP65 LED 1230MM 30W 5700K DALI 2 C3
Precio: 91.4
Suministro e instalación de pantalla LED Estanca marca Celer modelo Monoblock C3 de 30W, regulable DALI. Temperatura color 5.700K. Flujo útil 4.800 lm con una apertura de 120º. Medidas: 1230x85x80mm. Protección IP65 e IK08, IRC>80, Flicker Free, alimentación 220-240 VAC. Pantalla estanca de elevada eficiencia que consta de cuerpo de policarbonato y cierres de acero inoxidable. Se caracteriza por su alta resistencia a impactos (IK08), agua, polvo e insectos (IP65).. Incluso accesorio, pequeño material, mano de obra de instalación y pruebas.

| Código | Ud | Descripción | Rendimiento | Precio | Importe |
|---|---|---|---|---|---|
| D7100070133 |  | CELER PANTALLA MONOBLOCK IP65 LED 1230MM 30W 5700K DALI 2 C3 (material) | 1 | 74.003 | 74.00 |
| DECO977100070133 |  | ECOTASA - CELER PANTALLA MONOBLOCK IP65 LED 1230MM 30W 5700K (material) | 1 | 0 | 0.00 |
| D%N00010100 | % | Medios auxiliares | 1 % | 74.00 | 0.74 |
| D8989898003 |  | MANO DE OBRA OFICIAL 1ª | 0.5 | 28 | 14.00 |
| D%N00020300 | % | Costes indirectos | 3 % | 88.74 | 2.66 |
|  |  | Total |  |  | 91.4 |

**U977100070134** CELER PANTALLA MONOBLOCK IP65 LED 1570MM 45W 4000K DALI 2 C3
Precio: 98.1
Suministro e instalación de pantalla LED Estanca marca Celer modelo Monoblock C3 de 45W, regulable DALI. Temperatura color 4.000K. Flujo útil 6.200 lm con una apertura de 120º. Medidas: 1570x85x80mm. Protección IP65 e IK08, IRC>80, Flicker Free, alimentación 220-240 VAC. Pantalla estanca de elevada eficiencia que consta de cuerpo de policarbonato y cierres de acero inoxidable. Se caracteriza por su alta resistencia a impactos (IK08), agua, polvo e insectos (IP65).. Incluso accesorio, pequeño material, mano de obra de instalación y pruebas.

| Código | Ud | Descripción | Rendimiento | Precio | Importe |
|---|---|---|---|---|---|
| D7100070134 |  | CELER PANTALLA MONOBLOCK IP65 LED 1570MM 45W 4000K DALI 2 C3 (material) | 1 | 80.438 | 80.44 |
| DECO977100070134 |  | ECOTASA - CELER PANTALLA MONOBLOCK IP65 LED 1570MM 45W 4000K (material) | 1 | 0 | 0.00 |
| D%N00010100 | % | Medios auxiliares | 1 % | 80.44 | 0.80 |
| D8989898003 |  | MANO DE OBRA OFICIAL 1ª | 0.5 | 28 | 14.00 |
| D%N00020300 | % | Costes indirectos | 3 % | 95.24 | 2.86 |
|  |  | Total |  |  | 98.1 |

**U977100070135** CELER PANTALLA MONOBLOCK IP65 LED 1570MM 45W 5700K DALI 2 C3
Precio: 98.1
Suministro e instalación de pantalla LED Estanca marca Celer modelo Monoblock C3 de 45W, regulable DALI. Temperatura color 5.700K. Flujo útil 6.300 lm con una apertura de 120º. Medidas: 1570x85x80mm. Protección IP65 e IK08, IRC>80, Flicker Free, alimentación 220-240 VAC. Pantalla estanca de elevada eficiencia que consta de cuerpo de policarbonato y cierres de acero inoxidable. Se caracteriza por su alta resistencia a impactos (IK08), agua, polvo e insectos (IP65).. Incluso accesorio, pequeño material, mano de obra de instalación y pruebas.

| Código | Ud | Descripción | Rendimiento | Precio | Importe |
|---|---|---|---|---|---|
| D7100070135 |  | CELER PANTALLA MONOBLOCK IP65 LED 1570MM 45W 5700K DALI 2 C3 (material) | 1 | 80.438 | 80.44 |
| DECO977100070135 |  | ECOTASA - CELER PANTALLA MONOBLOCK IP65 LED 1570MM 45W 5700K (material) | 1 | 0 | 0.00 |
| D%N00010100 | % | Medios auxiliares | 1 % | 80.44 | 0.80 |
| D8989898003 |  | MANO DE OBRA OFICIAL 1ª | 0.5 | 28 | 14.00 |
| D%N00020300 | % | Costes indirectos | 3 % | 95.24 | 2.86 |
|  |  | Total |  |  | 98.1 |

**U977100070136** CELER PANTALLA MONOBLOCK IP65 LED 1230MM 30W 4000K C/SENS C3
Precio: 92.77
Suministro e instalación de pantalla LED Estanca marca Celer modelo Monoblock C3 de 30W, con sensor integrado. Temperatura color 4.000K, IRC>80, Flujo útil 4.500lm con una apertura de 120º. Medidas: 1230x85x80mm. Protección IP65 e IK08, Flicker Free, alimentación 220-240 VAC. Incluso accesorio, pequeño material, mano de obra de instalación y pruebas.

| Código | Ud | Descripción | Rendimiento | Precio | Importe |
|---|---|---|---|---|---|
| D7100070136 |  | CELER PANTALLA MONOBLOCK IP65 LED 1230MM 30W 4000K C/SENS C3 (material) | 1 | 75.324 | 75.32 |
| DECO977100070136 |  | ECOTASA - CELER PANTALLA MONOBLOCK IP65 LED 1230MM 30W 4000K (material) | 1 | 0 | 0.00 |
| D%N00010100 | % | Medios auxiliares | 1 % | 75.32 | 0.75 |
| D8989898003 |  | MANO DE OBRA OFICIAL 1ª | 0.5 | 28 | 14.00 |
| D%N00020300 | % | Costes indirectos | 3 % | 90.07 | 2.70 |
|  |  | Total |  |  | 92.77 |

**U977100070137** CELER PANTALLA MONOBLOCK IP65 LED 1230MM 30W 5700K C/SENS C3
Precio: 92.77
Suministro e instalación de pantalla LED Estanca marca Celer modelo Monoblock C3 de 30W, con sensor integrado. Temperatura color 5.700K, IRC>80, Flujo útil 4.600lm con una apertura de 120º. Medidas: 1230x85x80mm. Protección IP65 e IK08, Flicker Free, alimentación 220-240 VAC. Incluso accesorio, pequeño material, mano de obra de instalación y pruebas.

| Código | Ud | Descripción | Rendimiento | Precio | Importe |
|---|---|---|---|---|---|
| D7100070137 |  | CELER PANTALLA MONOBLOCK IP65 LED 1230MM 30W 5700K C/SENS C3 (material) | 1 | 75.324 | 75.32 |
| DECO977100070137 |  | ECOTASA - CELER PANTALLA MONOBLOCK IP65 LED 1230MM 30W 5700K (material) | 1 | 0 | 0.00 |
| D%N00010100 | % | Medios auxiliares | 1 % | 75.32 | 0.75 |
| D8989898003 |  | MANO DE OBRA OFICIAL 1ª | 0.5 | 28 | 14.00 |
| D%N00020300 | % | Costes indirectos | 3 % | 90.07 | 2.70 |
|  |  | Total |  |  | 92.77 |

**U977100070138** CELER PANTALLA MONOBLOCK IP65 LED 1570MM 45W 4000K C/SENS C3
Precio: 111.05
Suministro e instalación de pantalla LED Estanca marca Celer modelo Monoblock C3 de 45W, con sensor integrado. . Temperatura color 4.000K, IRC>80, Flujo útil 6.400lm con una apertura de 120º. Medidas: 1570x85x80mm. Protección IP65 e IK08, Flicker Free, alimentación 220-240 VAC con sensor integrado.. Incluso accesorio, pequeño material, mano de obra de instalación y pruebas.

| Código | Ud | Descripción | Rendimiento | Precio | Importe |
|---|---|---|---|---|---|
| D7100070138 |  | CELER PANTALLA MONOBLOCK IP65 LED 1570MM 45W 4000K C/SENS C3 (material) | 1 | 92.89 | 92.89 |
| DECO977100070138 |  | ECOTASA - CELER PANTALLA MONOBLOCK IP65 LED 1570MM 45W 4000K (material) | 1 | 0 | 0.00 |
| D%N00010100 | % | Medios auxiliares | 1 % | 92.89 | 0.93 |
| D8989898003 |  | MANO DE OBRA OFICIAL 1ª | 0.5 | 28 | 14.00 |
| D%N00020300 | % | Costes indirectos | 3 % | 107.82 | 3.23 |
|  |  | Total |  |  | 111.05 |

**U977100070139** CELER PANTALLA MONOBLOCK IP65 LED 1570MM 45W 5700K C/SENS C3
Precio: 111.05
Suministro e instalación de pantalla LED Estanca marca Celer modelo Monoblock C3 de 45W, con sensor integrado. . Temperatura color 5.700K, IRC>80, Flujo útil 6.600lm con una apertura de 120º. Medidas: 1570x85x80mm. Protección IP65 e IK08, Flicker Free, alimentación 220-240 VAC con sensor integrado.. Incluso accesorio, pequeño material, mano de obra de instalación y pruebas.

| Código | Ud | Descripción | Rendimiento | Precio | Importe |
|---|---|---|---|---|---|
| D7100070139 |  | CELER PANTALLA MONOBLOCK IP65 LED 1570MM 45W 5700K C/SENS C3 (material) | 1 | 92.89 | 92.89 |
| DECO977100070139 |  | ECOTASA - CELER PANTALLA MONOBLOCK IP65 LED 1570MM 45W 5700K (material) | 1 | 0 | 0.00 |
| D%N00010100 | % | Medios auxiliares | 1 % | 92.89 | 0.93 |
| D8989898003 |  | MANO DE OBRA OFICIAL 1ª | 0.5 | 28 | 14.00 |
| D%N00020300 | % | Costes indirectos | 3 % | 107.82 | 3.23 |
|  |  | Total |  |  | 111.05 |

**U977100070140** CELER PANTALLA MONOBLOCK IP65 1230MM 30W 4000K EMERG. C3
Precio: 114.05
Suministro e instalación de pantalla LED Estanca marca Celer modelo Monoblock C3 de 30W con kit de emergencia. Temperatura color 4.000K. Flujo útil 4.500lm (280lm en modo emergencia) con una apertura de 120º. Medidas: 1230x70x70mm. Pantalla estanca de elevada eficiencia que consta de cuerpo de policarbonato y cierres de acero inoxidable. Protección IP65 e IK08. IRC>80, Flicker Free, alimentación 220-240 VAC.. Incluso accesorio, pequeño material, mano de obra de instalación y pruebas.

| Código | Ud | Descripción | Rendimiento | Precio | Importe |
|---|---|---|---|---|---|
| D7100070140 |  | CELER PANTALLA MONOBLOCK IP65 1230MM 30W 4000K EMERG. C3 (material) | 1 | 102.7 | 102.70 |
| D%N00010100 | % | Medios auxiliares | 1 % | 102.70 | 1.03 |
| D8989898003 |  | MANO DE OBRA OFICIAL 1ª | 0.25 | 28 | 7.00 |
| D%N00020300 | % | Costes indirectos | 3 % | 110.73 | 3.32 |
|  |  | Total |  |  | 114.05 |

**U977100070141** CELER PANTALLA MONOBLOCK IP65 1230MM 30W 5700K EMERG. C3
Precio: 114.05
Suministro e instalación de pantalla LED Estanca marca Celer modelo Monoblock C3 de 30W con kit de emergencia. Temperatura color 5.700K. Flujo útil 4.750lm (280lm en modo emergencia) con una apertura de 120º. Medidas: 1230x70x70mm. Pantalla estanca de elevada eficiencia que consta de cuerpo de policarbonato y cierres de acero inoxidable. Protección IP65 e IK08. IRC>80, Flicker Free, alimentación 220-240 VAC.. Incluso accesorio, pequeño material, mano de obra de instalación y pruebas.

| Código | Ud | Descripción | Rendimiento | Precio | Importe |
|---|---|---|---|---|---|
| D7100070141 |  | CELER PANTALLA MONOBLOCK IP65 1230MM 30W 5700K EMERG. C3 (material) | 1 | 102.7 | 102.70 |
| D%N00010100 | % | Medios auxiliares | 1 % | 102.70 | 1.03 |
| D8989898003 |  | MANO DE OBRA OFICIAL 1ª | 0.25 | 28 | 7.00 |
| D%N00020300 | % | Costes indirectos | 3 % | 110.73 | 3.32 |
|  |  | Total |  |  | 114.05 |

**U977100070142** CELER PANTALLA MONOBLOCK IP65 1570MM 40W 4000K EMERG. C3
Precio: 118.78
Suministro e instalación de pantalla LED Estanca marca Celer modelo Monoblock C3 de 40W con kit de emergencia. Temperatura color 4.000K. Flujo útil 6.000lm (300lm en modo emergencia) con una apertura de 120º. Medidas: 1570x70x70mm. Pantalla estanca de elevada eficiencia que consta de cuerpo de policarbonato y cierres de acero inoxidable. Protección IP65 e IK08. IRC>80, Flicker Free, alimentación 220-240 VAC.. Incluso accesorio, pequeño material, mano de obra de instalación y pruebas.

| Código | Ud | Descripción | Rendimiento | Precio | Importe |
|---|---|---|---|---|---|
| D7100070142 |  | CELER PANTALLA MONOBLOCK IP65 1570MM 40W 4000K EMERG. C3 (material) | 1 | 107.25 | 107.25 |
| D%N00010100 | % | Medios auxiliares | 1 % | 107.25 | 1.07 |
| D8989898003 |  | MANO DE OBRA OFICIAL 1ª | 0.25 | 28 | 7.00 |
| D%N00020300 | % | Costes indirectos | 3 % | 115.32 | 3.46 |
|  |  | Total |  |  | 118.78 |

**U977100070143** CELER PANTALLA MONOBLOCK IP65 1570MM 40W 5700K EMERG. C3
Precio: 118.78
Suministro e instalación de pantalla LED Estanca marca Celer modelo Monoblock C3 de 40W con kit de emergencia. Temperatura color 5.700K. Flujo útil 6.200lm (300lm en modo emergencia) con una apertura de 120º. Medidas: 1570x70x70mm. Pantalla estanca de elevada eficiencia que consta de cuerpo de policarbonato y cierres de acero inoxidable. Protección IP65 e IK08. IRC>80, Flicker Free, alimentación 220-240 VAC.. Incluso accesorio, pequeño material, mano de obra de instalación y pruebas.

| Código | Ud | Descripción | Rendimiento | Precio | Importe |
|---|---|---|---|---|---|
| D7100070143 |  | CELER PANTALLA MONOBLOCK IP65 1570MM 40W 5700K EMERG. C3 (material) | 1 | 107.25 | 107.25 |
| D%N00010100 | % | Medios auxiliares | 1 % | 107.25 | 1.07 |
| D8989898003 |  | MANO DE OBRA OFICIAL 1ª | 0.25 | 28 | 7.00 |
| D%N00020300 | % | Costes indirectos | 3 % | 115.32 | 3.46 |
|  |  | Total |  |  | 118.78 |

**U977100070145** CELER PANTALLA MONOBLOCK IP65 1230MM 16W 4000K EMERG. C3
Precio: 112.69
Suministro e instalación de pantalla LED Estanca marca Celer modelo Monoblock C3 de 16W con kit de emergencia. Temperatura color 4.000K. Flujo útil 2.400lm (280lm en modo emergencia) con una apertura de 120º. Medidas: 1230x70x70mm. Pantalla estanca de elevada eficiencia que consta de cuerpo de policarbonato y cierres de acero inoxidable. Protección IP65 e IK08. IRC>80, Flicker Free, alimentación 220-240 VAC.. Incluso accesorio, pequeño material, mano de obra de instalación y pruebas.

| Código | Ud | Descripción | Rendimiento | Precio | Importe |
|---|---|---|---|---|---|
| D7100070145 |  | CELER PANTALLA MONOBLOCK IP65 1230MM 16W 4000K EMERG. C3 (material) | 1 | 101.4 | 101.40 |
| D%N00010100 | % | Medios auxiliares | 1 % | 101.40 | 1.01 |
| D8989898003 |  | MANO DE OBRA OFICIAL 1ª | 0.25 | 28 | 7.00 |
| D%N00020300 | % | Costes indirectos | 3 % | 109.41 | 3.28 |
|  |  | Total |  |  | 112.69 |

**U977100070146** CELER PANTALLA MONOBLOCK IP65 1230MM 16W 5700K EMERG. C3
Precio: 112.69
Suministro e instalación de pantalla LED Estanca marca Celer modelo Monoblock C3 de 16W con kit de emergencia. Temperatura color 5.700K. Flujo útil 2.400lm (280lm en modo emergencia) con una apertura de 120º. Medidas: 1230x70x70mm. Pantalla estanca de elevada eficiencia que consta de cuerpo de policarbonato y cierres de acero inoxidable. Protección IP65 e IK08. IRC>80, Flicker Free, alimentación 220-240 VAC.. Incluso accesorio, pequeño material, mano de obra de instalación y pruebas.

| Código | Ud | Descripción | Rendimiento | Precio | Importe |
|---|---|---|---|---|---|
| D7100070146 |  | CELER PANTALLA MONOBLOCK IP65 1230MM 16W 5700K EMERG. C3 (material) | 1 | 101.4 | 101.40 |
| D%N00010100 | % | Medios auxiliares | 1 % | 101.40 | 1.01 |
| D8989898003 |  | MANO DE OBRA OFICIAL 1ª | 0.25 | 28 | 7.00 |
| D%N00020300 | % | Costes indirectos | 3 % | 109.41 | 3.28 |
|  |  | Total |  |  | 112.69 |

**U977100070147** CELER PANTALLA MONOBLOCK IP65 1570MM 22W 4000K EMERG. C3
Precio: 114.72
Suministro e instalación de pantalla LED Estanca marca Celer modelo Monoblock C3 de 22W con kit de emergencia. Temperatura color 4.000K. Flujo útil 3.300lm (300lm en modo emergencia) con una apertura de 120º. Medidas: 1570x70x70mm. Pantalla estanca de elevada eficiencia que consta de cuerpo de policarbonato y cierres de acero inoxidable. Protección IP65 e IK08. IRC>80, Flicker Free, alimentación 220-240 VAC.. Incluso accesorio, pequeño material, mano de obra de instalación y pruebas.

| Código | Ud | Descripción | Rendimiento | Precio | Importe |
|---|---|---|---|---|---|
| D7100070147 |  | CELER PANTALLA MONOBLOCK IP65 1570MM 22W 4000K EMERG. C3 (material) | 1 | 103.35 | 103.35 |
| D%N00010100 | % | Medios auxiliares | 1 % | 103.35 | 1.03 |
| D8989898003 |  | MANO DE OBRA OFICIAL 1ª | 0.25 | 28 | 7.00 |
| D%N00020300 | % | Costes indirectos | 3 % | 111.38 | 3.34 |
|  |  | Total |  |  | 114.72 |

**U977100070148** CELER PANTALLA MONOBLOCK IP65 1570MM 22W 5700K EMERG. C3
Precio: 114.72
Suministro e instalación de pantalla LED Estanca marca Celer modelo Monoblock C3 de 22W con kit de emergencia. Temperatura color 5.700K. Flujo útil 3.300lm (300lm en modo emergencia) con una apertura de 120º. Medidas: 1570x70x70mm. Pantalla estanca de elevada eficiencia que consta de cuerpo de policarbonato y cierres de acero inoxidable. Protección IP65 e IK08. IRC>80, Flicker Free, alimentación 220-240 VAC.. Incluso accesorio, pequeño material, mano de obra de instalación y pruebas.

| Código | Ud | Descripción | Rendimiento | Precio | Importe |
|---|---|---|---|---|---|
| D7100070148 |  | CELER PANTALLA MONOBLOCK IP65 1570MM 22W 5700K EMERG. C3 (material) | 1 | 103.35 | 103.35 |
| D%N00010100 | % | Medios auxiliares | 1 % | 103.35 | 1.03 |
| D8989898003 |  | MANO DE OBRA OFICIAL 1ª | 0.25 | 28 | 7.00 |
| D%N00020300 | % | Costes indirectos | 3 % | 111.38 | 3.34 |
|  |  | Total |  |  | 114.72 |

**U977100070904** CELER TAPA ESTANCA PARA PANTALLA REGULABLE GRANJA AVICOLA
Precio: 6.36
Suministro e instalación de tapa estanca para pantalla estanca para granja avícola marca Celer. Incluso accesorio, pequeño material, mano de obra de instalación y pruebas.

| Código | Ud | Descripción | Rendimiento | Precio | Importe |
|---|---|---|---|---|---|
| D7100070904 |  | CELER TAPA ESTANCA PARA PANTALLA REGULABLE GRANJA AVICOLA (material) | 1 | 1.95 | 1.95 |
| D%N00010100 | % | Medios auxiliares | 1 % | 1.95 | 0.02 |
| D8989898003 |  | MANO DE OBRA OFICIAL 1ª | 0.15 | 28 | 4.20 |
| D%N00020300 | % | Costes indirectos | 3 % | 6.17 | 0.19 |
|  |  | Total |  |  | 6.36 |

### 977100075 LUMINARIAS ESTANCAS P/GRANJAS

**U977100075700** CELER ESTANCA GRANJA AVICOLA POLLO ENGORDE 5000K REG
Precio: 88.81
Suministro e instalación de pantalla LED Estanca especialpara granjas avícolas marca Celer tipo Pollo de engorde de 25W. Temperatura de color 4.000K (blanco neutro). Flujo útil 3.000lm con una apertura de 180º. Medidas: Ø32x1270mm. Protección IP65, IK07, IRC>80, Flicker Free, alimentación 230VAC. Cuerpo de policarbonato. Con 1,2 metros de cable por cada extremo. Temperatura de funcionamiento de -20ºC a 45ºC. Vida útil 50.000h L70.. Incluso accesorio, pequeño material, mano de obra de instalación y pruebas.

| Código | Ud | Descripción | Rendimiento | Precio | Importe |
|---|---|---|---|---|---|
| D7100070700 |  | CELER ESTANCA GRANJA AVICOLA POLLO ENGORDE 5000K REG (material) | 1 | 71.5 | 71.50 |
| DECO977100075700 |  | ECOTASA - CELER ESTANCA GRANJA AVICOLA POLLO ENGORDE 5000K R (material) | 1 | 0 | 0.00 |
| D%N00010100 | % | Medios auxiliares | 1 % | 71.50 | 0.72 |
| D8989898003 |  | MANO DE OBRA OFICIAL 1ª | 0.5 | 28 | 14.00 |
| D%N00020300 | % | Costes indirectos | 3 % | 86.22 | 2.59 |
|  |  | Total |  |  | 88.81 |

**U977100075705** CELER ESTANCA GRANJA AVICOLA GALLINA PONEDORA 2700K REG
Precio: 75.28
Suministro e instalación de pantalla LED Estanca especialpara granjas avícolas marca Celer tipo Ponedoras de 25W. Temperatura de color 2.700K (blanco cálido). Flujo útil 3.000lm con una apertura de 180º. Medidas: Ø32x1270mm. Protección IP65, IK07, IRC>80, Flicker Free, alimentación 230VAC. Cuerpo de policarbonato. Con 1,2 metros de cable por cada extremo. Temperatura de funcionamiento de -20ºC a 45ºC. Vida útil 50.000h L70.. Incluso accesorio, pequeño material, mano de obra de instalación y pruebas.

| Código | Ud | Descripción | Rendimiento | Precio | Importe |
|---|---|---|---|---|---|
| D7100070705 |  | CELER ESTANCA GRANJA AVICOLA GALLINA PONEDORA 2700K REG (material) | 1 | 58.5 | 58.50 |
| DECO977100075705 |  | ECOTASA - CELER ESTANCA GRANJA AVICOLA GALLINA PONEDORA 2700 (material) | 1 | 0 | 0.00 |
| D%N00010100 | % | Medios auxiliares | 1 % | 58.50 | 0.59 |
| D8989898003 |  | MANO DE OBRA OFICIAL 1ª | 0.5 | 28 | 14.00 |
| D%N00020300 | % | Costes indirectos | 3 % | 73.09 | 2.19 |
|  |  | Total |  |  | 75.28 |

**U977100075710** CELER ESTANCA GRANJA AVICOLA GALLINA REPRODUCTORA 3000K REG
Precio: 75.28
Suministro e instalación de pantalla LED Estanca especialpara granjas avícolas marca Celer tipo Reproductoras de 25W. Temperatura de color 3.000K (blanco cálido). Flujo útil 3.000lm con una apertura de 180º. Medidas: Ø32x1270mm. Protección IP65, IK07, IRC>80, Flicker Free, alimentación 230VAC. Cuerpo de policarbonato. Con 1,2 metros de cable por cada extremo. Temperatura de funcionamiento de -20ºC a 45ºC. Vida útil 50.000h L70.. Incluso accesorio, pequeño material, mano de obra de instalación y pruebas.

| Código | Ud | Descripción | Rendimiento | Precio | Importe |
|---|---|---|---|---|---|
| D7100070710 |  | CELER ESTANCA GRANJA AVICOLA GALLINA REPRODUCTORA 3000K REG (material) | 1 | 58.5 | 58.50 |
| DECO977100075710 |  | ECOTASA - CELER ESTANCA GRANJA AVICOLA GALLINA REPRODUCTORA (material) | 1 | 0 | 0.00 |
| D%N00010100 | % | Medios auxiliares | 1 % | 58.50 | 0.59 |
| D8989898003 |  | MANO DE OBRA OFICIAL 1ª | 0.5 | 28 | 14.00 |
| D%N00020300 | % | Costes indirectos | 3 % | 73.09 | 2.19 |
|  |  | Total |  |  | 75.28 |

**U977250040050** CELER DIMMER TRIAC C/PROGRAMADOR 4500W 4L GRANJA AVICOLA
Precio: 1502.05
Suministro e instalación de controlador marca Celer modelo Dimmer TRIAC de 4.500W con programador, para regulación de luz monocolor. Con 3 canales de salida de 1.500W cada uno. Alimentación 230VAC 50Hz. IP54. Color negro.. Incluso accesorio, pequeño material, mano de obra de instalación y pruebas.

| Código | Ud | Descripción | Rendimiento | Precio | Importe |
|---|---|---|---|---|---|
| D7250040050 |  | CELER DIMMER TRIAC C/PROGRAMADOR 4500W 4L GRANJA AVICOLA (material) | 1 | 1430 | 1430.00 |
| D%N00010100 | % | Medios auxiliares | 1 % | 1430.00 | 14.30 |
| D8989898003 |  | MANO DE OBRA OFICIAL 1ª | 0.5 | 28 | 14.00 |
| D%N00020300 | % | Costes indirectos | 3 % | 1458.30 | 43.75 |
|  |  | Total |  |  | 1502.05 |

**U977250040051** CELER DIMMER TRIAC 1500W 50HZ 230V GRANJA AVICOLA
Precio: 589.19
Suministro e instalación de controlador marca Celer modelo Dimmer TRIAC de 1.500W para regulación de luz monocolor. Con 3 canales de salida de 500W cada uno. Alimentación 230VAC 50Hz. IP54. Color negro.. Incluso accesorio, pequeño material, mano de obra de instalación y pruebas.

| Código | Ud | Descripción | Rendimiento | Precio | Importe |
|---|---|---|---|---|---|
| D7250040051 |  | CELER DIMMER TRIAC 1500W 50HZ 230V GRANJA AVICOLA (material) | 1 | 552.5 | 552.50 |
| D%N00010100 | % | Medios auxiliares | 1 % | 552.50 | 5.53 |
| D8989898003 |  | MANO DE OBRA OFICIAL 1ª | 0.5 | 28 | 14.00 |
| D%N00020300 | % | Costes indirectos | 3 % | 572.03 | 17.16 |
|  |  | Total |  |  | 589.19 |

**U977250040052** CELER PROGRAMADOR 4.0 TRIAC 6 CANALES GRANJA AVICOLA
Precio: 724.43
Suministro e instalación de programador marca Celer modelo 4.0 TRIAC de 6 canales, para regulación de luz monocolor. Color negro. Incluso accesorio, pequeño material, mano de obra de instalación y pruebas.

| Código | Ud | Descripción | Rendimiento | Precio | Importe |
|---|---|---|---|---|---|
| D7250040052 |  | CELER PROGRAMADOR 4.0 TRIAC 6 CANALES GRANJA AVICOLA (material) | 1 | 682.5 | 682.50 |
| D%N00010100 | % | Medios auxiliares | 1 % | 682.50 | 6.83 |
| D8989898003 |  | MANO DE OBRA OFICIAL 1ª | 0.5 | 28 | 14.00 |
| D%N00020300 | % | Costes indirectos | 3 % | 703.33 | 21.10 |
|  |  | Total |  |  | 724.43 |

### 977100080 CAMPANAS INDUSTRIALES

**U977100080600** CELER LED HIGHBAY HE NR 75W 90º 4000K 14.400LM C5
Precio: 167.46
Suministro e instalación de cELER LED HIGHBAY alta eficiencia con driver no regulable. Potencia 75W. Apertura de haz 90º. IRC>80. Temperatura de color 4.000K. Flujo útil 14.400lm. 220/240VAC. IP65. IK10. Vida útil 50.000h. Temperatura de funcionamiento -20ºC a +45ºC. Dimensiones ø300x169mm. Color negro.. Incluso accesorio, pequeño material, mano de obra de instalación y pruebas.

| Código | Ud | Descripción | Rendimiento | Precio | Importe |
|---|---|---|---|---|---|
| D7100080600 |  | CELER LED HIGHBAY HE NR 75W 90º 4000K 14.400LM C5 (material) | 1 | 133.25 | 133.25 |
| D%N00010100 | % | Medios auxiliares | 1 % | 133.25 | 1.33 |
| D8989898003 |  | MANO DE OBRA OFICIAL 1ª | 1 | 28 | 28.00 |
| D%N00020300 | % | Costes indirectos | 3 % | 162.58 | 4.88 |
|  |  | Total |  |  | 167.46 |

**U977100080601** CELER LED HIGHBAY HE NR 75W 90º 5000K 14.700LM C5
Precio: 167.46
Suministro e instalación de cELER LED HIGHBAY alta eficiencia con driver no regulable. Potencia 75W. Apertura de haz 90º. IRC>80. Temperatura de color 5.000K. Flujo útil 14.700lm. 220/240VAC. IP65. IK10. Vida útil 50.000h. Temperatura de funcionamiento -20ºC a +45ºC. Dimensiones ø300x169mm. Color negro.. Incluso accesorio, pequeño material, mano de obra de instalación y pruebas.

| Código | Ud | Descripción | Rendimiento | Precio | Importe |
|---|---|---|---|---|---|
| D7100080601 |  | CELER LED HIGHBAY HE NR 75W 90º 5000K 14.700LM C5 (material) | 1 | 133.25 | 133.25 |
| D%N00010100 | % | Medios auxiliares | 1 % | 133.25 | 1.33 |
| D8989898003 |  | MANO DE OBRA OFICIAL 1ª | 1 | 28 | 28.00 |
| D%N00020300 | % | Costes indirectos | 3 % | 162.58 | 4.88 |
|  |  | Total |  |  | 167.46 |

**U977100080602** CELER LED HIGHBAY HE NR 115W 90º 4000K 21.500LM C5
Precio: 177.6
Suministro e instalación de cELER LED HIGHBAY alta eficiencia con driver no regulable. Potencia 115W. Apertura de haz 90º. IRC>80. Temperatura de color 4.000K. Flujo útil 21.500lm. 220/240VAC. IP65. IK10. Vida útil 50.000h. Temperatura de funcionamiento -20ºC a +45ºC. Dimensiones ø300x169mm. Color negro.. Incluso accesorio, pequeño material, mano de obra de instalación y pruebas.

| Código | Ud | Descripción | Rendimiento | Precio | Importe |
|---|---|---|---|---|---|
| D7100080602 |  | CELER LED HIGHBAY HE NR 115W 90º 4000K 21.500LM C5 (material) | 1 | 143 | 143.00 |
| D%N00010100 | % | Medios auxiliares | 1 % | 143.00 | 1.43 |
| D8989898003 |  | MANO DE OBRA OFICIAL 1ª | 1 | 28 | 28.00 |
| D%N00020300 | % | Costes indirectos | 3 % | 172.43 | 5.17 |
|  |  | Total |  |  | 177.6 |

**U977100080603** CELER LED HIGHBAY HE NR 115W 90º 5000K 22.000LM C5
Precio: 177.6
Suministro e instalación de cELER LED HIGHBAY alta eficiencia con driver no regulable. Potencia 115W. Apertura de haz 90º. IRC>80. Temperatura de color 5.000K. Flujo útil 22.000lm. 220/240VAC. IP65. IK10. Vida útil 50.000h. Temperatura de funcionamiento -20ºC a +45ºC. Dimensiones ø300x169mm. Color negro.. Incluso accesorio, pequeño material, mano de obra de instalación y pruebas.

| Código | Ud | Descripción | Rendimiento | Precio | Importe |
|---|---|---|---|---|---|
| D7100080603 |  | CELER LED HIGHBAY HE NR 115W 90º 5000K 22.000LM C5 (material) | 1 | 143 | 143.00 |
| D%N00010100 | % | Medios auxiliares | 1 % | 143.00 | 1.43 |
| D8989898003 |  | MANO DE OBRA OFICIAL 1ª | 1 | 28 | 28.00 |
| D%N00020300 | % | Costes indirectos | 3 % | 172.43 | 5.17 |
|  |  | Total |  |  | 177.6 |

**U977100080604** CELER LED HIGHBAY HE NR 150W 90º 4000K 28.600LM C5
Precio: 201.27
Suministro e instalación de cELER LED HIGHBAY alta eficiencia con driver no regulable. Potencia 150W. Apertura de haz 90º. IRC>80. Temperatura de color 4.000K. Flujo útil 28.600lm. 220/240VAC. IP65. IK10. Vida útil 50.000h. Temperatura de funcionamiento -20ºC a +45ºC. Dimensiones ø300x169mm. Color negro.. Incluso accesorio, pequeño material, mano de obra de instalación y pruebas.

| Código | Ud | Descripción | Rendimiento | Precio | Importe |
|---|---|---|---|---|---|
| D7100080604 |  | CELER LED HIGHBAY HE NR 150W 90º 4000K 28.600LM C5 (material) | 1 | 165.75 | 165.75 |
| D%N00010100 | % | Medios auxiliares | 1 % | 165.75 | 1.66 |
| D8989898003 |  | MANO DE OBRA OFICIAL 1ª | 1 | 28 | 28.00 |
| D%N00020300 | % | Costes indirectos | 3 % | 195.41 | 5.86 |
|  |  | Total |  |  | 201.27 |

**U977100080605** CELER LED HIGHBAY HE NR 150W 90º 5000K 29.000LM C5
Precio: 201.27
Suministro e instalación de cELER LED HIGHBAY alta eficiencia con driver no regulable. Potencia 150W. Apertura de haz 90º. IRC>80. Temperatura de color 5.000K. Flujo útil 29.000lm. 220/240VAC. IP65. IK10. Vida útil 50.000h. Temperatura de funcionamiento -20ºC a +45ºC. Dimensiones ø300x169mm. Color negro.. Incluso accesorio, pequeño material, mano de obra de instalación y pruebas.

| Código | Ud | Descripción | Rendimiento | Precio | Importe |
|---|---|---|---|---|---|
| D7100080605 |  | CELER LED HIGHBAY HE NR 150W 90º 5000K 29.000LM C5 (material) | 1 | 165.75 | 165.75 |
| D%N00010100 | % | Medios auxiliares | 1 % | 165.75 | 1.66 |
| D8989898003 |  | MANO DE OBRA OFICIAL 1ª | 1 | 28 | 28.00 |
| D%N00020300 | % | Costes indirectos | 3 % | 195.41 | 5.86 |
|  |  | Total |  |  | 201.27 |

**U977100080606** CELER LED HIGHBAY HE NR 170W 90º 4000K 31.300LM C5
Precio: 214.8
Suministro e instalación de cELER LED HIGHBAY alta eficiencia con driver no regulable. Potencia 170W. Apertura de haz 90º. IRC>80. Temperatura de color 4.000K. Flujo útil 31.300lm. 220/240VAC. IP65. IK10. Vida útil 50.000h. Temperatura de funcionamiento -20ºC a +45ºC. Dimensiones ø300x169mm. Color negro.. Incluso accesorio, pequeño material, mano de obra de instalación y pruebas.

| Código | Ud | Descripción | Rendimiento | Precio | Importe |
|---|---|---|---|---|---|
| D7100080606 |  | CELER LED HIGHBAY HE NR 170W 90º 4000K 31.300LM C5 (material) | 1 | 178.75 | 178.75 |
| D%N00010100 | % | Medios auxiliares | 1 % | 178.75 | 1.79 |
| D8989898003 |  | MANO DE OBRA OFICIAL 1ª | 1 | 28 | 28.00 |
| D%N00020300 | % | Costes indirectos | 3 % | 208.54 | 6.26 |
|  |  | Total |  |  | 214.8 |

**U977100080607** CELER LED HIGHBAY HE NR 170W 90º 5000K 32.800LM C5
Precio: 214.8
Suministro e instalación de cELER LED HIGHBAY alta eficiencia con driver no regulable. Potencia 170W. Apertura de haz 90º. IRC>80. Temperatura de color 5.000K. Flujo útil 32.800lm. 220/240VAC. IP65. IK10. Vida útil 50.000h. Temperatura de funcionamiento -20ºC a +45ºC. Dimensiones ø300x169mm. Color negro.. Incluso accesorio, pequeño material, mano de obra de instalación y pruebas.

| Código | Ud | Descripción | Rendimiento | Precio | Importe |
|---|---|---|---|---|---|
| D7100080607 |  | CELER LED HIGHBAY HE NR 170W 90º 5000K 32.800LM C5 (material) | 1 | 178.75 | 178.75 |
| D%N00010100 | % | Medios auxiliares | 1 % | 178.75 | 1.79 |
| D8989898003 |  | MANO DE OBRA OFICIAL 1ª | 1 | 28 | 28.00 |
| D%N00020300 | % | Costes indirectos | 3 % | 208.54 | 6.26 |
|  |  | Total |  |  | 214.8 |

**U977100080608** CELER LED HIGHBAY HE NR 75W 60º 4000K 14.400LM C5
Precio: 179.97
Suministro e instalación de cELER LED HIGHBAY alta eficiencia con driver no regulable. Potencia 75W. Apertura de haz 60º. IRC>80. Temperatura de color 4.000K. Flujo útil 14.400lm. 220/240VAC. IP65. IK10. Vida útil 50.000h. Temperatura de funcionamiento -20ºC a +45ºC. Dimensiones ø300x169mm. Color negro.. Incluso accesorio, pequeño material, mano de obra de instalación y pruebas.

| Código | Ud | Descripción | Rendimiento | Precio | Importe |
|---|---|---|---|---|---|
| D7100080608 |  | CELER LED HIGHBAY HE NR 75W 60º 4000K 14.400LM C5 (material) | 1 | 145.275 | 145.28 |
| D%N00010100 | % | Medios auxiliares | 1 % | 145.28 | 1.45 |
| D8989898003 |  | MANO DE OBRA OFICIAL 1ª | 1 | 28 | 28.00 |
| D%N00020300 | % | Costes indirectos | 3 % | 174.73 | 5.24 |
|  |  | Total |  |  | 179.97 |

**U977100080609** CELER LED HIGHBAY HE NR 75W 60º 5000K 14.700LM C5
Precio: 179.97
Suministro e instalación de cELER LED HIGHBAY alta eficiencia con driver no regulable. Potencia 75W. Apertura de haz 60º. IRC>80. Temperatura de color 5.000K. Flujo útil 14.700lm. 220/240VAC. IP65. IK10. Vida útil 50.000h. Temperatura de funcionamiento -20ºC a +45ºC. Dimensiones ø300x169mm. Color negro.. Incluso accesorio, pequeño material, mano de obra de instalación y pruebas.

| Código | Ud | Descripción | Rendimiento | Precio | Importe |
|---|---|---|---|---|---|
| D7100080609 |  | CELER LED HIGHBAY HE NR 75W 60º 5000K 14.700LM C5 (material) | 1 | 145.275 | 145.28 |
| D%N00010100 | % | Medios auxiliares | 1 % | 145.28 | 1.45 |
| D8989898003 |  | MANO DE OBRA OFICIAL 1ª | 1 | 28 | 28.00 |
| D%N00020300 | % | Costes indirectos | 3 % | 174.73 | 5.24 |
|  |  | Total |  |  | 179.97 |

**U977100080610** CELER LED HIGHBAY HE NR 75W 120º 4000K 14.400LM C5
Precio: 179.97
Suministro e instalación de cELER LED HIGHBAY alta eficiencia con driver no regulable. Potencia 75W. Apertura de haz 120º. IRC>80. Temperatura de color 4.000K. Flujo útil 14.400lm. 220/240VAC. IP65. IK10. Vida útil 50.000h. Temperatura de funcionamiento -20ºC a +45ºC. Dimensiones ø300x169mm. Color negro.. Incluso accesorio, pequeño material, mano de obra de instalación y pruebas.

| Código | Ud | Descripción | Rendimiento | Precio | Importe |
|---|---|---|---|---|---|
| D7100080610 |  | CELER LED HIGHBAY HE NR 75W 120º 4000K 14.400LM C5 (material) | 1 | 145.275 | 145.28 |
| D%N00010100 | % | Medios auxiliares | 1 % | 145.28 | 1.45 |
| D8989898003 |  | MANO DE OBRA OFICIAL 1ª | 1 | 28 | 28.00 |
| D%N00020300 | % | Costes indirectos | 3 % | 174.73 | 5.24 |
|  |  | Total |  |  | 179.97 |

**U977100080611** CELER LED HIGHBAY HE NR 75W 120º 5000K 14.700LM C5
Precio: 179.97
Suministro e instalación de cELER LED HIGHBAY alta eficiencia con driver no regulable. Potencia 75W. Apertura de haz 120º. IRC>80. Temperatura de color 5.000K. Flujo útil 14.700lm. 220/240VAC. IP65. IK10. Vida útil 50.000h. Temperatura de funcionamiento -20ºC a +45ºC. Dimensiones ø300x169mm. Color negro.. Incluso accesorio, pequeño material, mano de obra de instalación y pruebas.

| Código | Ud | Descripción | Rendimiento | Precio | Importe |
|---|---|---|---|---|---|
| D7100080611 |  | CELER LED HIGHBAY HE NR 75W 120º 5000K 14.700LM C5 (material) | 1 | 145.275 | 145.28 |
| D%N00010100 | % | Medios auxiliares | 1 % | 145.28 | 1.45 |
| D8989898003 |  | MANO DE OBRA OFICIAL 1ª | 1 | 28 | 28.00 |
| D%N00020300 | % | Costes indirectos | 3 % | 174.73 | 5.24 |
|  |  | Total |  |  | 179.97 |

**U977100080612** CELER LED HIGHBAY HE NR 115W 60º 4000K 21.500LM C5
Precio: 189.1
Suministro e instalación de cELER LED HIGHBAY alta eficiencia con driver no regulable. Potencia 115W. Apertura de haz 60º. IRC>80. Temperatura de color 4.000K. Flujo útil 21.500lm. 220/240VAC. IP65. IK10. Vida útil 50.000h. Temperatura de funcionamiento -20ºC a +45ºC. Dimensiones ø300x169mm. Color negro.. Incluso accesorio, pequeño material, mano de obra de instalación y pruebas.

| Código | Ud | Descripción | Rendimiento | Precio | Importe |
|---|---|---|---|---|---|
| D7100080612 |  | CELER LED HIGHBAY HE NR 115W 60º 4000K 21.500LM C5 (material) | 1 | 154.05 | 154.05 |
| D%N00010100 | % | Medios auxiliares | 1 % | 154.05 | 1.54 |
| D8989898003 |  | MANO DE OBRA OFICIAL 1ª | 1 | 28 | 28.00 |
| D%N00020300 | % | Costes indirectos | 3 % | 183.59 | 5.51 |
|  |  | Total |  |  | 189.1 |

**U977100080613** CELER LED HIGHBAY HE NR 115W 60º 5000K 22.000LM C5
Precio: 189.1
Suministro e instalación de cELER LED HIGHBAY alta eficiencia con driver no regulable. Potencia 115W. Apertura de haz 60º. IRC>80. Temperatura de color 5.000K. Flujo útil 22.000lm. 220/240VAC. IP65. IK10. Vida útil 50.000h. Temperatura de funcionamiento -20ºC a +45ºC. Dimensiones ø300x169mm. Color negro.. Incluso accesorio, pequeño material, mano de obra de instalación y pruebas.

| Código | Ud | Descripción | Rendimiento | Precio | Importe |
|---|---|---|---|---|---|
| D7100080613 |  | CELER LED HIGHBAY HE NR 115W 60º 5000K 22.000LM C5 (material) | 1 | 154.05 | 154.05 |
| D%N00010100 | % | Medios auxiliares | 1 % | 154.05 | 1.54 |
| D8989898003 |  | MANO DE OBRA OFICIAL 1ª | 1 | 28 | 28.00 |
| D%N00020300 | % | Costes indirectos | 3 % | 183.59 | 5.51 |
|  |  | Total |  |  | 189.1 |

**U977100080615** CELER LED HIGHBAY HE NR 115W 120º 4000K 21.500LM C5
Precio: 189.1
Suministro e instalación de cELER LED HIGHBAY alta eficiencia con driver no regulable. Potencia 115W. Apertura de haz 120º. IRC>80. Temperatura de color 4.000K. Flujo útil 21.500lm. 220/240VAC. IP65. IK10. Vida útil 50.000h. Temperatura de funcionamiento -20ºC a +45ºC. Dimensiones ø300x169mm. Color negro.. Incluso accesorio, pequeño material, mano de obra de instalación y pruebas.

| Código | Ud | Descripción | Rendimiento | Precio | Importe |
|---|---|---|---|---|---|
| D7100080615 |  | CELER LED HIGHBAY HE NR 115W 120º 4000K 21.500LM C5 (material) | 1 | 154.05 | 154.05 |
| D%N00010100 | % | Medios auxiliares | 1 % | 154.05 | 1.54 |
| D8989898003 |  | MANO DE OBRA OFICIAL 1ª | 1 | 28 | 28.00 |
| D%N00020300 | % | Costes indirectos | 3 % | 183.59 | 5.51 |
|  |  | Total |  |  | 189.1 |

**U977100080616** CELER LED HIGHBAY HE NR 115W 120º 5000K 22.000LM C5
Precio: 189.1
Suministro e instalación de cELER LED HIGHBAY alta eficiencia con driver no regulable. Potencia 115W. Apertura de haz 120º. IRC>80. Temperatura de color 5.000K. Flujo útil 22.000lm. 220/240VAC. IP65. IK10. Vida útil 50.000h. Temperatura de funcionamiento -20ºC a +45ºC. Dimensiones ø300x169mm. Color negro.. Incluso accesorio, pequeño material, mano de obra de instalación y pruebas.

| Código | Ud | Descripción | Rendimiento | Precio | Importe |
|---|---|---|---|---|---|
| D7100080616 |  | CELER LED HIGHBAY HE NR 115W 120º 5000K 22.000LM C5 (material) | 1 | 154.05 | 154.05 |
| D%N00010100 | % | Medios auxiliares | 1 % | 154.05 | 1.54 |
| D8989898003 |  | MANO DE OBRA OFICIAL 1ª | 1 | 28 | 28.00 |
| D%N00020300 | % | Costes indirectos | 3 % | 183.59 | 5.51 |
|  |  | Total |  |  | 189.1 |

**U977100080617** CELER LED HIGHBAY HE NR 150W 60º 4000K 28.600LM C5
Precio: 216.49
Suministro e instalación de cELER LED HIGHBAY alta eficiencia con driver no regulable. Potencia 150W. Apertura de haz 60º. IRC>80. Temperatura de color 4.000K. Flujo útil 28.600lm. 220/240VAC. IP65. IK10. Vida útil 50.000h. Temperatura de funcionamiento -20ºC a +45ºC. Dimensiones ø300x169mm. Color negro.. Incluso accesorio, pequeño material, mano de obra de instalación y pruebas.

| Código | Ud | Descripción | Rendimiento | Precio | Importe |
|---|---|---|---|---|---|
| D7100080617 |  | CELER LED HIGHBAY HE NR 150W 60º 4000K 28.600LM C5 (material) | 1 | 180.375 | 180.38 |
| D%N00010100 | % | Medios auxiliares | 1 % | 180.38 | 1.80 |
| D8989898003 |  | MANO DE OBRA OFICIAL 1ª | 1 | 28 | 28.00 |
| D%N00020300 | % | Costes indirectos | 3 % | 210.18 | 6.31 |
|  |  | Total |  |  | 216.49 |

**U977100080618** CELER LED HIGHBAY HE NR 150W 60º 5000K 29.000LM C5
Precio: 216.49
Suministro e instalación de cELER LED HIGHBAY alta eficiencia con driver no regulable. Potencia 150W. Apertura de haz 60º. IRC>80. Temperatura de color 5.000K. Flujo útil 29.000lm. 220/240VAC. IP65. IK10. Vida útil 50.000h. Temperatura de funcionamiento -20ºC a +45ºC. Dimensiones ø300x169mm. Color negro.. Incluso accesorio, pequeño material, mano de obra de instalación y pruebas.

| Código | Ud | Descripción | Rendimiento | Precio | Importe |
|---|---|---|---|---|---|
| D7100080618 |  | CELER LED HIGHBAY HE NR 150W 60º 5000K 29.000LM C5 (material) | 1 | 180.375 | 180.38 |
| D%N00010100 | % | Medios auxiliares | 1 % | 180.38 | 1.80 |
| D8989898003 |  | MANO DE OBRA OFICIAL 1ª | 1 | 28 | 28.00 |
| D%N00020300 | % | Costes indirectos | 3 % | 210.18 | 6.31 |
|  |  | Total |  |  | 216.49 |

**U977100080619** CELER LED HIGHBAY HE NR 150W 120º 4000K 28.600LM C5
Precio: 216.49
Suministro e instalación de cELER LED HIGHBAY alta eficiencia con driver no regulable. Potencia 150W. Apertura de haz 120º. IRC>80. Temperatura de color 4.000K. Flujo útil 28.600lm. 220/240VAC. IP65. IK10. Vida útil 50.000h. Temperatura de funcionamiento -20ºC a +45ºC. Dimensiones ø300x169mm. Color negro.. Incluso accesorio, pequeño material, mano de obra de instalación y pruebas.

| Código | Ud | Descripción | Rendimiento | Precio | Importe |
|---|---|---|---|---|---|
| D7100080619 |  | CELER LED HIGHBAY HE NR 150W 120º 4000K 28.600LM C5 (material) | 1 | 180.375 | 180.38 |
| D%N00010100 | % | Medios auxiliares | 1 % | 180.38 | 1.80 |
| D8989898003 |  | MANO DE OBRA OFICIAL 1ª | 1 | 28 | 28.00 |
| D%N00020300 | % | Costes indirectos | 3 % | 210.18 | 6.31 |
|  |  | Total |  |  | 216.49 |

**U977100080620** CELER LED HIGHBAY HE NR 150W 120º 5000K 29.000LM C5
Precio: 216.49
Suministro e instalación de cELER LED HIGHBAY alta eficiencia con driver no regulable. Potencia 150W. Apertura de haz 120º. IRC>80. Temperatura de color 5.000K. Flujo útil 29.000lm. 220/240VAC. IP65. IK10. Vida útil 50.000h. Temperatura de funcionamiento -20ºC a +45ºC. Dimensiones ø300x169mm. Color negro.. Incluso accesorio, pequeño material, mano de obra de instalación y pruebas.

| Código | Ud | Descripción | Rendimiento | Precio | Importe |
|---|---|---|---|---|---|
| D7100080620 |  | CELER LED HIGHBAY HE NR 150W 120º 5000K 29.000LM C5 (material) | 1 | 180.375 | 180.38 |
| D%N00010100 | % | Medios auxiliares | 1 % | 180.38 | 1.80 |
| D8989898003 |  | MANO DE OBRA OFICIAL 1ª | 1 | 28 | 28.00 |
| D%N00020300 | % | Costes indirectos | 3 % | 210.18 | 6.31 |
|  |  | Total |  |  | 216.49 |

**U977100080621** CELER LED HIGHBAY HE NR 170W 60º 4000K 31.300LM C5
Precio: 226.29
Suministro e instalación de cELER LED HIGHBAY alta eficiencia con driver no regulable. Potencia 170W. Apertura de haz 60º. IRC>80. Temperatura de color 4.000K. Flujo útil 31.300lm. 220/240VAC. IP65. IK10. Vida útil 50.000h. Temperatura de funcionamiento -20ºC a +45ºC. Dimensiones ø300x169mm. Color negro.. Incluso accesorio, pequeño material, mano de obra de instalación y pruebas.

| Código | Ud | Descripción | Rendimiento | Precio | Importe |
|---|---|---|---|---|---|
| D7100080621 |  | CELER LED HIGHBAY HE NR 170W 60º 4000K 31.300LM C5 (material) | 1 | 189.8 | 189.80 |
| D%N00010100 | % | Medios auxiliares | 1 % | 189.80 | 1.90 |
| D8989898003 |  | MANO DE OBRA OFICIAL 1ª | 1 | 28 | 28.00 |
| D%N00020300 | % | Costes indirectos | 3 % | 219.70 | 6.59 |
|  |  | Total |  |  | 226.29 |

**U977100080622** CELER LED HIGHBAY HE NR 170W 60º 5000K 32.800LM C5
Precio: 226.29
Suministro e instalación de cELER LED HIGHBAY alta eficiencia con driver no regulable. Potencia 170W. Apertura de haz 60º. IRC>80. Temperatura de color 5.000K. Flujo útil 32.800lm. 220/240VAC. IP65. IK10. Vida útil 50.000h. Temperatura de funcionamiento -20ºC a +45ºC. Dimensiones ø300x169mm. Color negro.. Incluso accesorio, pequeño material, mano de obra de instalación y pruebas.

| Código | Ud | Descripción | Rendimiento | Precio | Importe |
|---|---|---|---|---|---|
| D7100080622 |  | CELER LED HIGHBAY HE NR 170W 60º 5000K 32.800LM C5 (material) | 1 | 189.8 | 189.80 |
| D%N00010100 | % | Medios auxiliares | 1 % | 189.80 | 1.90 |
| D8989898003 |  | MANO DE OBRA OFICIAL 1ª | 1 | 28 | 28.00 |
| D%N00020300 | % | Costes indirectos | 3 % | 219.70 | 6.59 |
|  |  | Total |  |  | 226.29 |

**U977100080623** CELER LED HIGHBAY HE NR 170W 120º 4000K 31.300LM C5
Precio: 226.29
Suministro e instalación de cELER LED HIGHBAY alta eficiencia con driver no regulable. Potencia 170W. Apertura de haz 120º. IRC>80. Temperatura de color 4.000K. Flujo útil 31.300lm. 220/240VAC. IP65. IK10. Vida útil 50.000h. Temperatura de funcionamiento -20ºC a +45ºC. Dimensiones ø300x169mm. Color negro.. Incluso accesorio, pequeño material, mano de obra de instalación y pruebas.

| Código | Ud | Descripción | Rendimiento | Precio | Importe |
|---|---|---|---|---|---|
| D7100080623 |  | CELER LED HIGHBAY HE NR 170W 120º 4000K 31.300LM C5 (material) | 1 | 189.8 | 189.80 |
| D%N00010100 | % | Medios auxiliares | 1 % | 189.80 | 1.90 |
| D8989898003 |  | MANO DE OBRA OFICIAL 1ª | 1 | 28 | 28.00 |
| D%N00020300 | % | Costes indirectos | 3 % | 219.70 | 6.59 |
|  |  | Total |  |  | 226.29 |

**U977100080624** CELER LED HIGHBAY HE NR 170W 120º 5000K 32.800LM C5
Precio: 226.29
Suministro e instalación de cELER LED HIGHBAY alta eficiencia con driver no regulable. Potencia 170W. Apertura de haz 120º. IRC>80. Temperatura de color 5.000K. Flujo útil 32.800lm. 220/240VAC. IP65. IK10. Vida útil 50.000h. Temperatura de funcionamiento -20ºC a +45ºC. Dimensiones ø300x169mm. Color negro.. Incluso accesorio, pequeño material, mano de obra de instalación y pruebas.

| Código | Ud | Descripción | Rendimiento | Precio | Importe |
|---|---|---|---|---|---|
| D7100080624 |  | CELER LED HIGHBAY HE NR 170W 120º 5000K 32.800LM C5 (material) | 1 | 189.8 | 189.80 |
| D%N00010100 | % | Medios auxiliares | 1 % | 189.80 | 1.90 |
| D8989898003 |  | MANO DE OBRA OFICIAL 1ª | 1 | 28 | 28.00 |
| D%N00020300 | % | Costes indirectos | 3 % | 219.70 | 6.59 |
|  |  | Total |  |  | 226.29 |

**U977100080625** CELER LED HIGHBAY HE DALI2 75W 60º 4000K 14.400LM C5
Precio: 206
Suministro e instalación de cELER LED HIGHBAY alta eficiencia con driver DALI 2. Potencia 75W. Apertura de haz 60º. IRC>80. Temperatura de color 4.000K. Flujo útil 14.400lm. 220/240VAC. IP65. IK10. Vida útil 50.000h. Temperatura de funcionamiento -20ºC a +45ºC. Dimensiones ø300x169mm. Color negro.. Incluso accesorio, pequeño material, mano de obra de instalación y pruebas.

| Código | Ud | Descripción | Rendimiento | Precio | Importe |
|---|---|---|---|---|---|
| D7100080625 |  | CELER LED HIGHBAY HE DALI2 75W 60º 4000K 14.400LM C5 (material) | 1 | 170.3 | 170.30 |
| D%N00010100 | % | Medios auxiliares | 1 % | 170.30 | 1.70 |
| D8989898003 |  | MANO DE OBRA OFICIAL 1ª | 1 | 28 | 28.00 |
| D%N00020300 | % | Costes indirectos | 3 % | 200.00 | 6.00 |
|  |  | Total |  |  | 206 |

**U977100080626** CELER LED HIGHBAY HE DALI2 75W 60º 5000K 14.700LM C5
Precio: 206
Suministro e instalación de cELER LED HIGHBAY alta eficiencia con driver DALI 2. Potencia 75W. Apertura de haz 60º. IRC>80. Temperatura de color 5.000K. Flujo útil 14.700lm. 220/240VAC. IP65. IK10. Vida útil 50.000h. Temperatura de funcionamiento -20ºC a +45ºC. Dimensiones ø300x169mm. Color negro.. Incluso accesorio, pequeño material, mano de obra de instalación y pruebas.

| Código | Ud | Descripción | Rendimiento | Precio | Importe |
|---|---|---|---|---|---|
| D7100080626 |  | CELER LED HIGHBAY HE DALI2 75W 60º 5000K 14.700LM C5 (material) | 1 | 170.3 | 170.30 |
| D%N00010100 | % | Medios auxiliares | 1 % | 170.30 | 1.70 |
| D8989898003 |  | MANO DE OBRA OFICIAL 1ª | 1 | 28 | 28.00 |
| D%N00020300 | % | Costes indirectos | 3 % | 200.00 | 6.00 |
|  |  | Total |  |  | 206 |

**U977100080627** CELER LED HIGHBAY HE DALI2 75W 90º 4000K 14.400LM C5
Precio: 193.5
Suministro e instalación de cELER LED HIGHBAY alta eficiencia con driver DALI 2. Potencia 75W. Apertura de haz 90º. IRC>80. Temperatura de color 4.000K. Flujo útil 14.400lm. 220/240VAC. IP65. IK10. Vida útil 50.000h. Temperatura de funcionamiento -20ºC a +45ºC. Dimensiones ø300x169mm. Color negro.. Incluso accesorio, pequeño material, mano de obra de instalación y pruebas.

| Código | Ud | Descripción | Rendimiento | Precio | Importe |
|---|---|---|---|---|---|
| D7100080627 |  | CELER LED HIGHBAY HE DALI2 75W 90º 4000K 14.400LM C5 (material) | 1 | 158.275 | 158.28 |
| D%N00010100 | % | Medios auxiliares | 1 % | 158.28 | 1.58 |
| D8989898003 |  | MANO DE OBRA OFICIAL 1ª | 1 | 28 | 28.00 |
| D%N00020300 | % | Costes indirectos | 3 % | 187.86 | 5.64 |
|  |  | Total |  |  | 193.5 |

**U977100080628** CELER LED HIGHBAY HE DALI2 75W 90º 5000K 14.700LM C5
Precio: 193.5
Suministro e instalación de cELER LED HIGHBAY alta eficiencia con driver DALI 2. Potencia 75W. Apertura de haz 90º. IRC>80. Temperatura de color 5.000K. Flujo útil 14.700lm. 220/240VAC. IP65. IK10. Vida útil 50.000h. Temperatura de funcionamiento -20ºC a +45ºC. Dimensiones ø300x169mm. Color negro.. Incluso accesorio, pequeño material, mano de obra de instalación y pruebas.

| Código | Ud | Descripción | Rendimiento | Precio | Importe |
|---|---|---|---|---|---|
| D7100080628 |  | CELER LED HIGHBAY HE DALI2 75W 90º 5000K 14.700LM C5 (material) | 1 | 158.275 | 158.28 |
| D%N00010100 | % | Medios auxiliares | 1 % | 158.28 | 1.58 |
| D8989898003 |  | MANO DE OBRA OFICIAL 1ª | 1 | 28 | 28.00 |
| D%N00020300 | % | Costes indirectos | 3 % | 187.86 | 5.64 |
|  |  | Total |  |  | 193.5 |

**U977100080629** CELER LED HIGHBAY HE DALI2 75W 120º 4000K 14.400LM C5
Precio: 206
Suministro e instalación de cELER LED HIGHBAY alta eficiencia con driver DALI 2. Potencia 75W. Apertura de haz 120º. IRC>80. Temperatura de color 4.000K. Flujo útil 14.400lm. 220/240VAC. IP65. IK10. Vida útil 50.000h. Temperatura de funcionamiento -20ºC a +45ºC. Dimensiones ø300x169mm. Color negro.. Incluso accesorio, pequeño material, mano de obra de instalación y pruebas.

| Código | Ud | Descripción | Rendimiento | Precio | Importe |
|---|---|---|---|---|---|
| D7100080629 |  | CELER LED HIGHBAY HE DALI2 75W 120º 4000K 14.400LM C5 (material) | 1 | 170.3 | 170.30 |
| D%N00010100 | % | Medios auxiliares | 1 % | 170.30 | 1.70 |
| D8989898003 |  | MANO DE OBRA OFICIAL 1ª | 1 | 28 | 28.00 |
| D%N00020300 | % | Costes indirectos | 3 % | 200.00 | 6.00 |
|  |  | Total |  |  | 206 |

**U977100080630** CELER LED HIGHBAY HE DALI2 75W 120º 5000K 14.700LM C5
Precio: 206
Suministro e instalación de cELER LED HIGHBAY alta eficiencia con driver DALI 2. Potencia 75W. Apertura de haz 120º. IRC>80. Temperatura de color 5.000K. Flujo útil 14.700lm. 220/240VAC. IP65. IK10. Vida útil 50.000h. Temperatura de funcionamiento -20ºC a +45ºC. Dimensiones ø300x169mm. Color negro.. Incluso accesorio, pequeño material, mano de obra de instalación y pruebas.

| Código | Ud | Descripción | Rendimiento | Precio | Importe |
|---|---|---|---|---|---|
| D7100080630 |  | CELER LED HIGHBAY HE DALI2 75W 120º 5000K 14.700LM C5 (material) | 1 | 170.3 | 170.30 |
| D%N00010100 | % | Medios auxiliares | 1 % | 170.30 | 1.70 |
| D8989898003 |  | MANO DE OBRA OFICIAL 1ª | 1 | 28 | 28.00 |
| D%N00020300 | % | Costes indirectos | 3 % | 200.00 | 6.00 |
|  |  | Total |  |  | 206 |

**U977100080631** CELER LED HIGHBAY HE DALI2 115W 60º 4000K 21.500LM C5
Precio: 221.55
Suministro e instalación de cELER LED HIGHBAY alta eficiencia con driver DALI 2. Potencia 115W. Apertura de haz 60º. IRC>80. Temperatura de color 4.000K. Flujo útil 21.500lm. 220/240VAC. IP65. IK10. Vida útil 50.000h. Temperatura de funcionamiento -20ºC a +45ºC. Dimensiones ø300x169mm. Color negro.. Incluso accesorio, pequeño material, mano de obra de instalación y pruebas.

| Código | Ud | Descripción | Rendimiento | Precio | Importe |
|---|---|---|---|---|---|
| D7100080631 |  | CELER LED HIGHBAY HE DALI2 115W 60º 4000K 21.500LM C5 (material) | 1 | 185.25 | 185.25 |
| D%N00010100 | % | Medios auxiliares | 1 % | 185.25 | 1.85 |
| D8989898003 |  | MANO DE OBRA OFICIAL 1ª | 1 | 28 | 28.00 |
| D%N00020300 | % | Costes indirectos | 3 % | 215.10 | 6.45 |
|  |  | Total |  |  | 221.55 |

**U977100080632** CELER LED HIGHBAY HE DALI2 115W 60º 5000K 22.000LM C5
Precio: 221.55
Suministro e instalación de cELER LED HIGHBAY alta eficiencia con driver DALI 2. Potencia 115W. Apertura de haz 60º. IRC>80. Temperatura de color 5.000K. Flujo útil 22.000lm. 220/240VAC. IP65. IK10. Vida útil 50.000h. Temperatura de funcionamiento -20ºC a +45ºC. Dimensiones ø300x169mm. Color negro.. Incluso accesorio, pequeño material, mano de obra de instalación y pruebas.

| Código | Ud | Descripción | Rendimiento | Precio | Importe |
|---|---|---|---|---|---|
| D7100080632 |  | CELER LED HIGHBAY HE DALI2 115W 60º 5000K 22.000LM C5 (material) | 1 | 185.25 | 185.25 |
| D%N00010100 | % | Medios auxiliares | 1 % | 185.25 | 1.85 |
| D8989898003 |  | MANO DE OBRA OFICIAL 1ª | 1 | 28 | 28.00 |
| D%N00020300 | % | Costes indirectos | 3 % | 215.10 | 6.45 |
|  |  | Total |  |  | 221.55 |

**U977100080633** CELER LED HIGHBAY HE DALI2 115W 90º 4000K 21.500LM C5
Precio: 209.39
Suministro e instalación de cELER LED HIGHBAY alta eficiencia con driver DALI 2. Potencia 115W. Apertura de haz 90º. IRC>80. Temperatura de color 4.000K. Flujo útil 21.500lm. 220/240VAC. IP65. IK10. Vida útil 50.000h. Temperatura de funcionamiento -20ºC a +45ºC. Dimensiones ø300x169mm. Color negro.. Incluso accesorio, pequeño material, mano de obra de instalación y pruebas.

| Código | Ud | Descripción | Rendimiento | Precio | Importe |
|---|---|---|---|---|---|
| D7100080633 |  | CELER LED HIGHBAY HE DALI2 115W 90º 4000K 21.500LM C5 (material) | 1 | 173.55 | 173.55 |
| D%N00010100 | % | Medios auxiliares | 1 % | 173.55 | 1.74 |
| D8989898003 |  | MANO DE OBRA OFICIAL 1ª | 1 | 28 | 28.00 |
| D%N00020300 | % | Costes indirectos | 3 % | 203.29 | 6.10 |
|  |  | Total |  |  | 209.39 |

**U977100080634** CELER LED HIGHBAY HE DALI2 115W 90º 5000K 22.000LM C5
Precio: 209.39
Suministro e instalación de cELER LED HIGHBAY alta eficiencia con driver DALI 2. Potencia 115W. Apertura de haz 90º. IRC>80. Temperatura de color 5.000K. Flujo útil 22.000lm. 220/240VAC. IP65. IK10. Vida útil 50.000h. Temperatura de funcionamiento -20ºC a +45ºC. Dimensiones ø300x169mm. Color negro.. Incluso accesorio, pequeño material, mano de obra de instalación y pruebas.

| Código | Ud | Descripción | Rendimiento | Precio | Importe |
|---|---|---|---|---|---|
| D7100080634 |  | CELER LED HIGHBAY HE DALI2 115W 90º 5000K 22.000LM C5 (material) | 1 | 173.55 | 173.55 |
| D%N00010100 | % | Medios auxiliares | 1 % | 173.55 | 1.74 |
| D8989898003 |  | MANO DE OBRA OFICIAL 1ª | 1 | 28 | 28.00 |
| D%N00020300 | % | Costes indirectos | 3 % | 203.29 | 6.10 |
|  |  | Total |  |  | 209.39 |

**U977100080635** CELER LED HIGHBAY HE DALI2 115W 120º 4000K 21.500LM C5
Precio: 221.55
Suministro e instalación de cELER LED HIGHBAY alta eficiencia con driver DALI 2. Potencia 115W. Apertura de haz 120º. IRC>80. Temperatura de color 4.000K. Flujo útil 21.500lm. 220/240VAC. IP65. IK10. Vida útil 50.000h. Temperatura de funcionamiento -20ºC a +45ºC. Dimensiones ø300x169mm. Color negro.. Incluso accesorio, pequeño material, mano de obra de instalación y pruebas.

| Código | Ud | Descripción | Rendimiento | Precio | Importe |
|---|---|---|---|---|---|
| D7100080635 |  | CELER LED HIGHBAY HE DALI2 115W 120º 4000K 21.500LM C5 (material) | 1 | 185.25 | 185.25 |
| D%N00010100 | % | Medios auxiliares | 1 % | 185.25 | 1.85 |
| D8989898003 |  | MANO DE OBRA OFICIAL 1ª | 1 | 28 | 28.00 |
| D%N00020300 | % | Costes indirectos | 3 % | 215.10 | 6.45 |
|  |  | Total |  |  | 221.55 |

**U977100080636** CELER LED HIGHBAY HE DALI2 115W 120º 5000K 22.000LM C5
Precio: 221.55
Suministro e instalación de cELER LED HIGHBAY alta eficiencia con driver DALI 2. Potencia 115W. Apertura de haz 120º. IRC>80. Temperatura de color 5.000K. Flujo útil 22.000lm. 220/240VAC. IP65. IK10. Vida útil 50.000h. Temperatura de funcionamiento -20ºC a +45ºC. Dimensiones ø300x169mm. Color negro.. Incluso accesorio, pequeño material, mano de obra de instalación y pruebas.

| Código | Ud | Descripción | Rendimiento | Precio | Importe |
|---|---|---|---|---|---|
| D7100080636 |  | CELER LED HIGHBAY HE DALI2 115W 120º 5000K 22.000LM C5 (material) | 1 | 185.25 | 185.25 |
| D%N00010100 | % | Medios auxiliares | 1 % | 185.25 | 1.85 |
| D8989898003 |  | MANO DE OBRA OFICIAL 1ª | 1 | 28 | 28.00 |
| D%N00020300 | % | Costes indirectos | 3 % | 215.10 | 6.45 |
|  |  | Total |  |  | 221.55 |

**U977100080637** CELER LED HIGHBAY HE DALI2 150W 60º 4000K 28.600LM C5
Precio: 231.37
Suministro e instalación de cELER LED HIGHBAY alta eficiencia con driver DALI 2. Potencia 150W. Apertura de haz 60º. IRC>80. Temperatura de color 4.000K. Flujo útil 28.600lm. 220/240VAC. IP65. IK10. Vida útil 50.000h. Temperatura de funcionamiento -20ºC a +45ºC. Dimensiones ø300x169mm. Color negro.. Incluso accesorio, pequeño material, mano de obra de instalación y pruebas.

| Código | Ud | Descripción | Rendimiento | Precio | Importe |
|---|---|---|---|---|---|
| D7100080637 |  | CELER LED HIGHBAY HE DALI2 150W 60º 4000K 28.600LM C5 (material) | 1 | 194.675 | 194.68 |
| D%N00010100 | % | Medios auxiliares | 1 % | 194.68 | 1.95 |
| D8989898003 |  | MANO DE OBRA OFICIAL 1ª | 1 | 28 | 28.00 |
| D%N00020300 | % | Costes indirectos | 3 % | 224.63 | 6.74 |
|  |  | Total |  |  | 231.37 |

**U977100080638** CELER LED HIGHBAY HE DALI2 150W 60º 5000K 29.000LM C5
Precio: 231.37
Suministro e instalación de cELER LED HIGHBAY alta eficiencia con driver DALI 2. Potencia 150W. Apertura de haz 60º. IRC>80. Temperatura de color 5.000K. Flujo útil 29.000lm. 220/240VAC. IP65. IK10. Vida útil 50.000h. Temperatura de funcionamiento -20ºC a +45ºC. Dimensiones ø300x169mm. Color negro.. Incluso accesorio, pequeño material, mano de obra de instalación y pruebas.

| Código | Ud | Descripción | Rendimiento | Precio | Importe |
|---|---|---|---|---|---|
| D7100080638 |  | CELER LED HIGHBAY HE DALI2 150W 60º 5000K 29.000LM C5 (material) | 1 | 194.675 | 194.68 |
| D%N00010100 | % | Medios auxiliares | 1 % | 194.68 | 1.95 |
| D8989898003 |  | MANO DE OBRA OFICIAL 1ª | 1 | 28 | 28.00 |
| D%N00020300 | % | Costes indirectos | 3 % | 224.63 | 6.74 |
|  |  | Total |  |  | 231.37 |

**U977100080639** CELER LED HIGHBAY HE DALI2 150W 90º 4000K 28.600LM C5
Precio: 219.52
Suministro e instalación de cELER LED HIGHBAY alta eficiencia con driver DALI 2. Potencia 150W. Apertura de haz 90º. IRC>80. Temperatura de color 4.000K. Flujo útil 28.600lm. 220/240VAC. IP65. IK10. Vida útil 50.000h. Temperatura de funcionamiento -20ºC a +45ºC. Dimensiones ø300x169mm. Color negro.. Incluso accesorio, pequeño material, mano de obra de instalación y pruebas.

| Código | Ud | Descripción | Rendimiento | Precio | Importe |
|---|---|---|---|---|---|
| D7100080639 |  | CELER LED HIGHBAY HE DALI2 150W 90º 4000K 28.600LM C5 (material) | 1 | 183.3 | 183.30 |
| D%N00010100 | % | Medios auxiliares | 1 % | 183.30 | 1.83 |
| D8989898003 |  | MANO DE OBRA OFICIAL 1ª | 1 | 28 | 28.00 |
| D%N00020300 | % | Costes indirectos | 3 % | 213.13 | 6.39 |
|  |  | Total |  |  | 219.52 |

**U977100080640** CELER LED HIGHBAY HE DALI2 150W 90º 5000K 29.000LM C5
Precio: 219.52
Suministro e instalación de cELER LED HIGHBAY alta eficiencia con driver DALI 2. Potencia 150W. Apertura de haz 90º. IRC>80. Temperatura de color 5.000K. Flujo útil 29.000lm. 220/240VAC. IP65. IK10. Vida útil 50.000h. Temperatura de funcionamiento -20ºC a +45ºC. Dimensiones ø300x169mm. Color negro.. Incluso accesorio, pequeño material, mano de obra de instalación y pruebas.

| Código | Ud | Descripción | Rendimiento | Precio | Importe |
|---|---|---|---|---|---|
| D7100080640 |  | CELER LED HIGHBAY HE DALI2 150W 90º 5000K 29.000LM C5 (material) | 1 | 183.3 | 183.30 |
| D%N00010100 | % | Medios auxiliares | 1 % | 183.30 | 1.83 |
| D8989898003 |  | MANO DE OBRA OFICIAL 1ª | 1 | 28 | 28.00 |
| D%N00020300 | % | Costes indirectos | 3 % | 213.13 | 6.39 |
|  |  | Total |  |  | 219.52 |

**U977100080641** CELER LED HIGHBAY HE DALI2 150W 120º 4000K 28.600LM C5
Precio: 231.37
Suministro e instalación de cELER LED HIGHBAY alta eficiencia con driver DALI 2. Potencia 150W. Apertura de haz 120º. IRC>80. Temperatura de color 4.000K. Flujo útil 28.600lm. 220/240VAC. IP65. IK10. Vida útil 50.000h. Temperatura de funcionamiento -20ºC a +45ºC. Dimensiones ø300x169mm. Color negro.. Incluso accesorio, pequeño material, mano de obra de instalación y pruebas.

| Código | Ud | Descripción | Rendimiento | Precio | Importe |
|---|---|---|---|---|---|
| D7100080641 |  | CELER LED HIGHBAY HE DALI2 150W 120º 4000K 28.600LM C5 (material) | 1 | 194.675 | 194.68 |
| D%N00010100 | % | Medios auxiliares | 1 % | 194.68 | 1.95 |
| D8989898003 |  | MANO DE OBRA OFICIAL 1ª | 1 | 28 | 28.00 |
| D%N00020300 | % | Costes indirectos | 3 % | 224.63 | 6.74 |
|  |  | Total |  |  | 231.37 |

**U977100080642** CELER LED HIGHBAY HE DALI2 150W 120º 5000K 29.000LM C5
Precio: 231.37
Suministro e instalación de cELER LED HIGHBAY alta eficiencia con driver DALI 2. Potencia 150W. Apertura de haz 120º. IRC>80. Temperatura de color 5.000K. Flujo útil 29.000lm. 220/240VAC. IP65. IK10. Vida útil 50.000h. Temperatura de funcionamiento -20ºC a +45ºC. Dimensiones ø300x169mm. Color negro.. Incluso accesorio, pequeño material, mano de obra de instalación y pruebas.

| Código | Ud | Descripción | Rendimiento | Precio | Importe |
|---|---|---|---|---|---|
| D7100080642 |  | CELER LED HIGHBAY HE DALI2 150W 120º 5000K 29.000LM C5 (material) | 1 | 194.675 | 194.68 |
| D%N00010100 | % | Medios auxiliares | 1 % | 194.68 | 1.95 |
| D8989898003 |  | MANO DE OBRA OFICIAL 1ª | 1 | 28 | 28.00 |
| D%N00020300 | % | Costes indirectos | 3 % | 224.63 | 6.74 |
|  |  | Total |  |  | 231.37 |

**U977100080643** CELER LED HIGHBAY HE DALI2 170W 60º 4000K 31.300LM C5
Precio: 242.25
Suministro e instalación de cELER LED HIGHBAY alta eficiencia con driver DALI 2. Potencia 170W. Apertura de haz 60º. IRC>80. Temperatura de color 4.000K. Flujo útil 31.300lm. 220/240VAC. IP65. IK10. Vida útil 50.000h. Temperatura de funcionamiento -20ºC a +45ºC. Dimensiones ø300x169mm. Color negro.. Incluso accesorio, pequeño material, mano de obra de instalación y pruebas.

| Código | Ud | Descripción | Rendimiento | Precio | Importe |
|---|---|---|---|---|---|
| D7100080643 |  | CELER LED HIGHBAY HE DALI2 170W 60º 4000K 31.300LM C5 (material) | 1 | 205.14 | 205.14 |
| D%N00010100 | % | Medios auxiliares | 1 % | 205.14 | 2.05 |
| D8989898003 |  | MANO DE OBRA OFICIAL 1ª | 1 | 28 | 28.00 |
| D%N00020300 | % | Costes indirectos | 3 % | 235.19 | 7.06 |
|  |  | Total |  |  | 242.25 |

**U977100080644** CELER LED HIGHBAY HE DALI2 170W 60º 5000K 32.800LM C5
Precio: 242.25
Suministro e instalación de cELER LED HIGHBAY alta eficiencia con driver DALI 2. Potencia 170W. Apertura de haz 60º. IRC>80. Temperatura de color 5.000K. Flujo útil 32.800lm. 220/240VAC. IP65. IK10. Vida útil 50.000h. Temperatura de funcionamiento -20ºC a +45ºC. Dimensiones ø300x169mm. Color negro.. Incluso accesorio, pequeño material, mano de obra de instalación y pruebas.

| Código | Ud | Descripción | Rendimiento | Precio | Importe |
|---|---|---|---|---|---|
| D7100080644 |  | CELER LED HIGHBAY HE DALI2 170W 60º 5000K 32.800LM C5 (material) | 1 | 205.14 | 205.14 |
| D%N00010100 | % | Medios auxiliares | 1 % | 205.14 | 2.05 |
| D8989898003 |  | MANO DE OBRA OFICIAL 1ª | 1 | 28 | 28.00 |
| D%N00020300 | % | Costes indirectos | 3 % | 235.19 | 7.06 |
|  |  | Total |  |  | 242.25 |

**U977100080645** CELER LED HIGHBAY HE DALI2 170W 90º 4000K 31.300LM C5
Precio: 238.09
Suministro e instalación de cELER LED HIGHBAY alta eficiencia con driver DALI 2. Potencia 170W. Apertura de haz 90º. IRC>80. Temperatura de color 4.000K. Flujo útil 31.300lm. 220/240VAC. IP65. IK10. Vida útil 50.000h. Temperatura de funcionamiento -20ºC a +45ºC. Dimensiones ø300x169mm. Color negro.. Incluso accesorio, pequeño material, mano de obra de instalación y pruebas.

| Código | Ud | Descripción | Rendimiento | Precio | Importe |
|---|---|---|---|---|---|
| D7100080645 |  | CELER LED HIGHBAY HE DALI2 170W 90º 4000K 31.300LM C5 (material) | 1 | 201.149 | 201.15 |
| D%N00010100 | % | Medios auxiliares | 1 % | 201.15 | 2.01 |
| D8989898003 |  | MANO DE OBRA OFICIAL 1ª | 1 | 28 | 28.00 |
| D%N00020300 | % | Costes indirectos | 3 % | 231.16 | 6.93 |
|  |  | Total |  |  | 238.09 |

**U977100080646** CELER LED HIGHBAY HE DALI2 170W 90º 5000K 32.800LM C5
Precio: 238.09
Suministro e instalación de cELER LED HIGHBAY alta eficiencia con driver DALI 2. Potencia 170W. Apertura de haz 90º. IRC>80. Temperatura de color 5.000K. Flujo útil 32.800lm. 220/240VAC. IP65. IK10. Vida útil 50.000h. Temperatura de funcionamiento -20ºC a +45ºC. Dimensiones ø300x169mm. Color negro.. Incluso accesorio, pequeño material, mano de obra de instalación y pruebas.

| Código | Ud | Descripción | Rendimiento | Precio | Importe |
|---|---|---|---|---|---|
| D7100080646 |  | CELER LED HIGHBAY HE DALI2 170W 90º 5000K 32.800LM C5 (material) | 1 | 201.149 | 201.15 |
| D%N00010100 | % | Medios auxiliares | 1 % | 201.15 | 2.01 |
| D8989898003 |  | MANO DE OBRA OFICIAL 1ª | 1 | 28 | 28.00 |
| D%N00020300 | % | Costes indirectos | 3 % | 231.16 | 6.93 |
|  |  | Total |  |  | 238.09 |

**U977100080647** CELER LED HIGHBAY HE DALI2 170W 120º 4000K 31.300LM C5
Precio: 242.25
Suministro e instalación de cELER LED HIGHBAY alta eficiencia con driver DALI 2. Potencia 170W. Apertura de haz 120º. IRC>80. Temperatura de color 4.000K. Flujo útil 31.300lm. 220/240VAC. IP65. IK10. Vida útil 50.000h. Temperatura de funcionamiento -20ºC a +45ºC. Dimensiones ø300x169mm. Color negro.. Incluso accesorio, pequeño material, mano de obra de instalación y pruebas.

| Código | Ud | Descripción | Rendimiento | Precio | Importe |
|---|---|---|---|---|---|
| D7100080647 |  | CELER LED HIGHBAY HE DALI2 170W 120º 4000K 31.300LM C5 (material) | 1 | 205.14 | 205.14 |
| D%N00010100 | % | Medios auxiliares | 1 % | 205.14 | 2.05 |
| D8989898003 |  | MANO DE OBRA OFICIAL 1ª | 1 | 28 | 28.00 |
| D%N00020300 | % | Costes indirectos | 3 % | 235.19 | 7.06 |
|  |  | Total |  |  | 242.25 |

**U977100080648** CELER LED HIGHBAY HE DALI2 170W 120º 5000K 32.800LM C5
Precio: 242.25
Suministro e instalación de cELER LED HIGHBAY alta eficiencia con driver DALI 2. Potencia 170W. Apertura de haz 120º. IRC>80. Temperatura de color 5.000K. Flujo útil 32.800lm. 220/240VAC. IP65. IK10. Vida útil 50.000h. Temperatura de funcionamiento -20ºC a +45ºC. Dimensiones ø300x169mm. Color negro.. Incluso accesorio, pequeño material, mano de obra de instalación y pruebas.

| Código | Ud | Descripción | Rendimiento | Precio | Importe |
|---|---|---|---|---|---|
| D7100080648 |  | CELER LED HIGHBAY HE DALI2 170W 120º 5000K 32.800LM C5 (material) | 1 | 205.14 | 205.14 |
| D%N00010100 | % | Medios auxiliares | 1 % | 205.14 | 2.05 |
| D8989898003 |  | MANO DE OBRA OFICIAL 1ª | 1 | 28 | 28.00 |
| D%N00020300 | % | Costes indirectos | 3 % | 235.19 | 7.06 |
|  |  | Total |  |  | 242.25 |

**U977100080807** CELER LIRA PARA HIGHBAY HE
Precio: 25.47
Suministro e instalación de Lira para campanas Highbay LED HE C4 de CELER.. Incluso accesorio, pequeño material, mano de obra de instalación y pruebas.

| Código | Ud | Descripción | Rendimiento | Precio | Importe |
|---|---|---|---|---|---|
| D7100080807 |  | CELER LIRA PARA HIGHBAY 100W A 240W C3 Y C4 (material) | 1 | 17.55 | 17.55 |
| D%N00010100 | % | Medios auxiliares | 1 % | 17.55 | 0.18 |
| D8989898003 |  | MANO DE OBRA OFICIAL 1ª | 0.25 | 28 | 7.00 |
| D%N00020300 | % | Costes indirectos | 3 % | 24.73 | 0.74 |
|  |  | Total |  |  | 25.47 |

**U977100080830** CELER REFRACTOR UGR<19 CAMPANA HIGHBAY
Precio: 42.01
Suministro e instalación de reflactor para limitar el deslumbramiento UGR para campna Highbay Celer HE. Incluso accesorio, pequeño material, mano de obra de instalación y pruebas.

| Código | Ud | Descripción | Rendimiento | Precio | Importe |
|---|---|---|---|---|---|
| D7100080830 |  | CELER REFRACTOR UGR<19 CAMPANA HIGHBAY (material) | 1 | 26.52 | 26.52 |
| D%N00010100 | % | Medios auxiliares | 1 % | 26.52 | 0.27 |
| D8989898003 |  | MANO DE OBRA OFICIAL 1ª | 0.5 | 28 | 14.00 |
| D%N00020300 | % | Costes indirectos | 3 % | 40.79 | 1.22 |
|  |  | Total |  |  | 42.01 |

### 977100060 REGLETAS

**U977100060060** CELER REGLETA LED ALUMINIO 3W 220V 300MM 3000K C/INT C4
Precio: 16.35
Suministro e instalación de regleta decorativa LED Celer DECOLINE C4. Fabricada en aluminio con difusor opal. Longitud 288 mm. Consumo 3W, temperatura de color 3000K. Flujo útil 300 lm con una apertura de 130º. Con interruptor. Incluye accesorios de montaje y cable de alimentación.. Incluso accesorio, pequeño material, mano de obra de instalación y pruebas.

| Código | Ud | Descripción | Rendimiento | Precio | Importe |
|---|---|---|---|---|---|
| D7100060060 |  | CELER REGLETA LED ALUMINIO 3W 220V 300MM 3000K C/INT C4 (material) | 1 | 8.775 | 8.78 |
| DECO977100060060 |  | ECOTASA - CELER REGLETA LED ALUMINIO 3W 220V 300MM 3000K C/I (material) | 1 | 0 | 0.00 |
| D%N00010100 | % | Medios auxiliares | 1 % | 8.78 | 0.09 |
| D8989898003 |  | MANO DE OBRA OFICIAL 1ª | 0.25 | 28 | 7.00 |
| D%N00020300 | % | Costes indirectos | 3 % | 15.87 | 0.48 |
|  |  | Total |  |  | 16.35 |

**U977100060061** CELER REGLETA LED ALUMINIO 3W 220V 300MM 4000K C/INT C4
Precio: 16.35
Suministro e instalación de regleta decorativa LED Celer DECOLINE C4. Fabricada en aluminio con difusor opal. Longitud 288 mm. Consumo 3W, temperatura de color 4000K. Flujo útil 300 lm con una apertura de 130º. Con interruptor. Incluye accesorios de montaje y cable de alimentación.. Incluso accesorio, pequeño material, mano de obra de instalación y pruebas.

| Código | Ud | Descripción | Rendimiento | Precio | Importe |
|---|---|---|---|---|---|
| D7100060061 |  | CELER REGLETA LED ALUMINIO 3W 220V 300MM 4000K C/INT C4 (material) | 1 | 8.775 | 8.78 |
| DECO977100060061 |  | ECOTASA - CELER REGLETA LED ALUMINIO 3W 220V 300MM 4000K C/I (material) | 1 | 0 | 0.00 |
| D%N00010100 | % | Medios auxiliares | 1 % | 8.78 | 0.09 |
| D8989898003 |  | MANO DE OBRA OFICIAL 1ª | 0.25 | 28 | 7.00 |
| D%N00020300 | % | Costes indirectos | 3 % | 15.87 | 0.48 |
|  |  | Total |  |  | 16.35 |

**U977100060062** CELER REGLETA LED ALUMINIO 6W 220V 600MM 3000K C/INT C4
Precio: 18.47
Suministro e instalación de regleta decorativa LED Celer DECOLINE C4. Fabricada en aluminio con difusor opal. Longitud 580 mm. Consumo 6W, temperatura de color 3000K. Flujo útil 600 lm con una apertura de 130º. Con interruptor. Incluye accesorios de montaje y cable de alimentación.. Incluso accesorio, pequeño material, mano de obra de instalación y pruebas.

| Código | Ud | Descripción | Rendimiento | Precio | Importe |
|---|---|---|---|---|---|
| D7100060062 |  | CELER REGLETA LED ALUMINIO 6W 220V 600MM 3000K C/INT C4 (material) | 1 | 10.823 | 10.82 |
| DECO977100060062 |  | ECOTASA - CELER REGLETA LED ALUMINIO 6W 220V 600MM 3000K C/I (material) | 1 | 0 | 0.00 |
| D%N00010100 | % | Medios auxiliares | 1 % | 10.82 | 0.11 |
| D8989898003 |  | MANO DE OBRA OFICIAL 1ª | 0.25 | 28 | 7.00 |
| D%N00020300 | % | Costes indirectos | 3 % | 17.93 | 0.54 |
|  |  | Total |  |  | 18.47 |

**U977100060063** CELER REGLETA LED ALUMINIO 6W 220V 600MM 4000K C/INT C4
Precio: 18.47
Suministro e instalación de regleta decorativa LED Celer DECOLINE C4. Fabricada en aluminio con difusor opal. Longitud 580 mm. Consumo 6W, temperatura de color 4000K. Flujo útil 600 lm con una apertura de 130º. Con interruptor. Incluye accesorios de montaje y cable de alimentación.. Incluso accesorio, pequeño material, mano de obra de instalación y pruebas.

| Código | Ud | Descripción | Rendimiento | Precio | Importe |
|---|---|---|---|---|---|
| D7100060063 |  | CELER REGLETA LED ALUMINIO 6W 220V 600MM 4000K C/INT C4 (material) | 1 | 10.823 | 10.82 |
| DECO977100060063 |  | ECOTASA - CELER REGLETA LED ALUMINIO 6W 220V 600MM 4000K C/I (material) | 1 | 0 | 0.00 |
| D%N00010100 | % | Medios auxiliares | 1 % | 10.82 | 0.11 |
| D8989898003 |  | MANO DE OBRA OFICIAL 1ª | 0.25 | 28 | 7.00 |
| D%N00020300 | % | Costes indirectos | 3 % | 17.93 | 0.54 |
|  |  | Total |  |  | 18.47 |

**U977100060064** CELER REGLETA LED ALUMINIO 8W 220V 900MM 3000K C/INT C4
Precio: 20.02
Suministro e instalación de regleta decorativa LED Celer DECOLINE C4. Fabricada en aluminio con difusor opal. Longitud 880 mm. Consumo 8W, temperatura de color 3000K. Flujo útil 800 lm con una apertura de 130º. Con interruptor. Incluye accesorios de montaje y cable de alimentación.. Incluso accesorio, pequeño material, mano de obra de instalación y pruebas.

| Código | Ud | Descripción | Rendimiento | Precio | Importe |
|---|---|---|---|---|---|
| D7100060064 |  | CELER REGLETA LED ALUMINIO 8W 220V 900MM 3000K C/INT C4 (material) | 1 | 12.318 | 12.32 |
| DECO977100060064 |  | ECOTASA - CELER REGLETA LED ALUMINIO 8W 220V 900MM 3000K C/I (material) | 1 | 0 | 0.00 |
| D%N00010100 | % | Medios auxiliares | 1 % | 12.32 | 0.12 |
| D8989898003 |  | MANO DE OBRA OFICIAL 1ª | 0.25 | 28 | 7.00 |
| D%N00020300 | % | Costes indirectos | 3 % | 19.44 | 0.58 |
|  |  | Total |  |  | 20.02 |

**U977100060065** CELER REGLETA LED ALUMINIO 8W 220V 900MM 4000K C/INT C4
Precio: 20.02
Suministro e instalación de regleta decorativa LED Celer DECOLINE C4. Fabricada en aluminio con difusor opal. Longitud 880 mm. Consumo 8W, temperatura de color 4000K. Flujo útil 800 lm con una apertura de 130º. Con interruptor. Incluye accesorios de montaje y cable de alimentación.. Incluso accesorio, pequeño material, mano de obra de instalación y pruebas.

| Código | Ud | Descripción | Rendimiento | Precio | Importe |
|---|---|---|---|---|---|
| D7100060065 |  | CELER REGLETA LED ALUMINIO 8W 220V 900MM 4000K C/INT C4 (material) | 1 | 12.318 | 12.32 |
| DECO977100060065 |  | ECOTASA - CELER REGLETA LED ALUMINIO 8W 220V 900MM 4000K C/I (material) | 1 | 0 | 0.00 |
| D%N00010100 | % | Medios auxiliares | 1 % | 12.32 | 0.12 |
| D8989898003 |  | MANO DE OBRA OFICIAL 1ª | 0.25 | 28 | 7.00 |
| D%N00020300 | % | Costes indirectos | 3 % | 19.44 | 0.58 |
|  |  | Total |  |  | 20.02 |

**U977100060066** CELER REGLETA LED ALUMINIO 14W 220V 1200MM 3000K C/INT C4
Precio: 21.58
Suministro e instalación de regleta decorativa LED Celer DECOLINE C4. Fabricada en aluminio con difusor opal. Longitud 1180 mm. Consumo 14W, temperatura de color 3000K. Flujo útil 1400 lm con una apertura de 130º. Con interruptor. Incluye accesorios de montaje y cable de alimentación.. Incluso accesorio, pequeño material, mano de obra de instalación y pruebas.

| Código | Ud | Descripción | Rendimiento | Precio | Importe |
|---|---|---|---|---|---|
| D7100060066 |  | CELER REGLETA LED ALUMINIO 14W 220V 1200MM 3000K C/INT C4 (material) | 1 | 13.813 | 13.81 |
| DECO977100060066 |  | ECOTASA - CELER REGLETA LED ALUMINIO 14W 220V 1200MM 3000K C (material) | 1 | 0 | 0.00 |
| D%N00010100 | % | Medios auxiliares | 1 % | 13.81 | 0.14 |
| D8989898003 |  | MANO DE OBRA OFICIAL 1ª | 0.25 | 28 | 7.00 |
| D%N00020300 | % | Costes indirectos | 3 % | 20.95 | 0.63 |
|  |  | Total |  |  | 21.58 |

**U977100060067** CELER REGLETA LED ALUMINIO 14W 220V 1200MM 4000K C/INT C4
Precio: 21.58
Suministro e instalación de regleta decorativa LED Celer DECOLINE C4. Fabricada en aluminio con difusor opal. Longitud 1180 mm. Consumo 14W, temperatura de color 4000K. Flujo útil 1400 lm con una apertura de 130º. Con interruptor. Incluye accesorios de montaje y cable de alimentación.. Incluso accesorio, pequeño material, mano de obra de instalación y pruebas.

| Código | Ud | Descripción | Rendimiento | Precio | Importe |
|---|---|---|---|---|---|
| D7100060067 |  | CELER REGLETA LED ALUMINIO 14W 220V 1200MM 4000K C/INT C4 (material) | 1 | 13.813 | 13.81 |
| DECO977100060067 |  | ECOTASA - CELER REGLETA LED ALUMINIO 14W 220V 1200MM 4000K C (material) | 1 | 0 | 0.00 |
| D%N00010100 | % | Medios auxiliares | 1 % | 13.81 | 0.14 |
| D8989898003 |  | MANO DE OBRA OFICIAL 1ª | 0.25 | 28 | 7.00 |
| D%N00020300 | % | Costes indirectos | 3 % | 20.95 | 0.63 |
|  |  | Total |  |  | 21.58 |

**U977100060068** CELER REGLETA LED ALUMINIO 16W 220V 1500MM 3000K C/INT C4
Precio: 24.52
Suministro e instalación de regleta decorativa LED Celer DECOLINE C4. Fabricada en aluminio con difusor opal. Longitud 1480 mm. Consumo 16W, temperatura de color 3000K. Flujo útil 1600 lm con una apertura de 130º. Con interruptor. Incluye accesorios de montaje y cable de alimentación.. Incluso accesorio, pequeño material, mano de obra de instalación y pruebas.

| Código | Ud | Descripción | Rendimiento | Precio | Importe |
|---|---|---|---|---|---|
| D7100060068 |  | CELER REGLETA LED ALUMINIO 16W 220V 1500MM 3000K C/INT C4 (material) | 1 | 16.64 | 16.64 |
| DECO977100060068 |  | ECOTASA - CELER REGLETA LED ALUMINIO 16W 220V 1500MM 3000K C (material) | 1 | 0 | 0.00 |
| D%N00010100 | % | Medios auxiliares | 1 % | 16.64 | 0.17 |
| D8989898003 |  | MANO DE OBRA OFICIAL 1ª | 0.25 | 28 | 7.00 |
| D%N00020300 | % | Costes indirectos | 3 % | 23.81 | 0.71 |
|  |  | Total |  |  | 24.52 |

**U977100060069** CELER REGLETA LED ALUMINIO 16W 220V 1500MM 4000K C/INT C4
Precio: 24.52
Suministro e instalación de regleta decorativa LED Celer DECOLINE C4. Fabricada en aluminio con difusor opal. Longitud 1480 mm. Consumo 16W, temperatura de color 4000K. Flujo útil 1600 lm con una apertura de 130º. Con interruptor. Incluye accesorios de montaje y cable de alimentación.. Incluso accesorio, pequeño material, mano de obra de instalación y pruebas.

| Código | Ud | Descripción | Rendimiento | Precio | Importe |
|---|---|---|---|---|---|
| D7100060069 |  | CELER REGLETA LED ALUMINIO 16W 220V 1500MM 4000K C/INT C4 (material) | 1 | 16.64 | 16.64 |
| DECO977100060069 |  | ECOTASA - CELER REGLETA LED ALUMINIO 16W 220V 1500MM 4000K C (material) | 1 | 0 | 0.00 |
| D%N00010100 | % | Medios auxiliares | 1 % | 16.64 | 0.17 |
| D8989898003 |  | MANO DE OBRA OFICIAL 1ª | 0.25 | 28 | 7.00 |
| D%N00020300 | % | Costes indirectos | 3 % | 23.81 | 0.71 |
|  |  | Total |  |  | 24.52 |

### 977150085 PORTÁTILES Y LUZ DE OBRA

**U977150085010** CELER CARRO CON ROLLO TIRA LED OBRA 50M 230V IP65 600W 6500K
Precio: 299.73
Suministro e instalación de rollo de tira led de 50m con carro. IP65. Temperatura de color 6.500K. IRC80. Potencia 600W. Dimensiones 425x335x535mm. Peso 14Kg.. Incluso accesorio, pequeño material, mano de obra de instalación y pruebas.

| Código | Ud | Descripción | Rendimiento | Precio | Importe |
|---|---|---|---|---|---|
| D7150085010 |  | CELER CARRO CON ROLLO TIRA LED OBRA 50M 230V IP65 600W 6500K (material) | 1 | 285.35 | 285.35 |
| D%N00010100 | % | Medios auxiliares | 1 % | 285.35 | 2.85 |
| D8989898003 |  | MANO DE OBRA OFICIAL 1ª | 0.1 | 28 | 2.80 |
| D%N00020300 | % | Costes indirectos | 3 % | 291.00 | 8.73 |
|  |  | Total |  |  | 299.73 |

**U977150085011** CELER ROLLO TIRA LED OBRA 50ML 230V IP65 600W 6500K
Precio: 171.94
Suministro e instalación de rollo de tira led de 50m. IP65. Temperatura de color 6.500K. IRC80. Potencia 600W. Dimensiones 320x320x170mm. Peso 14Kg.. Incluso accesorio, pequeño material, mano de obra de instalación y pruebas.

| Código | Ud | Descripción | Rendimiento | Precio | Importe |
|---|---|---|---|---|---|
| D7150085011 |  | CELER ROLLO TIRA LED OBRA 50ML 230V IP65 600W 6500K (material) | 1 | 162.5 | 162.50 |
| D%N00010100 | % | Medios auxiliares | 1 % | 162.50 | 1.63 |
| D8989898003 |  | MANO DE OBRA OFICIAL 1ª | 0.1 | 28 | 2.80 |
| D%N00020300 | % | Costes indirectos | 3 % | 166.93 | 5.01 |
|  |  | Total |  |  | 171.94 |

**U977150085012** CELER CONECTOR TIRA LED OBRA 230V 1,7M IP44
Precio: 15.06
Suministro e instalación de conector tira led 230V de 1,7m de longitud e IP44.. Incluso accesorio, pequeño material, mano de obra de instalación y pruebas.

| Código | Ud | Descripción | Rendimiento | Precio | Importe |
|---|---|---|---|---|---|
| D7150085012 |  | CELER CONECTOR TIRA LED OBRA 230V 1,7M IP44 (material) | 1 | 11.7 | 11.70 |
| D%N00010100 | % | Medios auxiliares | 1 % | 11.70 | 0.12 |
| D8989898003 |  | MANO DE OBRA OFICIAL 1ª | 0.1 | 28 | 2.80 |
| D%N00020300 | % | Costes indirectos | 3 % | 14.62 | 0.44 |
|  |  | Total |  |  | 15.06 |

**U977150085013** CELER ENROLLADOR CON TIRA LED OBRA 25M 230V IP65 300W 6500K
Precio: 151.65
Suministro e instalación de rollo de tira led de 25m con enrollador. IP65. Temperatura de color 6.500K. IRC80. Potencia 300W. Dimensiones 320x260x420mm. Peso 6,5Kg.. Incluso accesorio, pequeño material, mano de obra de instalación y pruebas.

| Código | Ud | Descripción | Rendimiento | Precio | Importe |
|---|---|---|---|---|---|
| D7150085013 |  | CELER ENROLLADOR CON TIRA LED OBRA 25M 230V IP65 300W 6500K (material) | 1 | 143 | 143.00 |
| D%N00010100 | % | Medios auxiliares | 1 % | 143.00 | 1.43 |
| D8989898003 |  | MANO DE OBRA OFICIAL 1ª | 0.1 | 28 | 2.80 |
| D%N00020300 | % | Costes indirectos | 3 % | 147.23 | 4.42 |
|  |  | Total |  |  | 151.65 |

**U977150085014** CELER ROLLO TIRA LED OBRA 25M 230V IP65 300W 6500K
Precio: 94.17
Suministro e instalación de rollo de tira led de 25m. IP65. Temperatura de color 6.500K. IRC80. Potencia 300W. Dimensiones 320x320x135mm. Peso 5Kg.. Incluso accesorio, pequeño material, mano de obra de instalación y pruebas.

| Código | Ud | Descripción | Rendimiento | Precio | Importe |
|---|---|---|---|---|---|
| D7150085014 |  | CELER ROLLO TIRA LED OBRA 25M 230V IP65 300W 6500K (material) | 1 | 87.75 | 87.75 |
| D%N00010100 | % | Medios auxiliares | 1 % | 87.75 | 0.88 |
| D8989898003 |  | MANO DE OBRA OFICIAL 1ª | 0.1 | 28 | 2.80 |
| D%N00020300 | % | Costes indirectos | 3 % | 91.43 | 2.74 |
|  |  | Total |  |  | 94.17 |

**U977150040220** CELER PROYECTOR LED SLIM RECARGABLE REGULABLE 10W 6000K
Precio: 46.34
Suministro e instalación de proyector LED recargable y regulable, marca Celer modelo SLIM. Con una autonomía de 6h. Proyector con protección IP65. Flujo útil 1.000 lm con 10W de potencia. Temperatura de color: 6.000K (blanco frío). Vida útil 30.000h L70. Temperatura de funcionamiento de -20 a 45ºC. Medidas: 146x112x280mm. Peso: 0,9kg Incluye batería 3.7V, 4A Li-ion y salida USB. Alimentación: 12V-24V.. Incluso accesorio, pequeño material, mano de obra de instalación y pruebas.

| Código | Ud | Descripción | Rendimiento | Precio | Importe |
|---|---|---|---|---|---|
| D7150040220 |  | CELER PROYECTOR LED SLIM RECARGABLE REGULABLE 10W 6000K (material) | 1 | 30.68 | 30.68 |
| DECO977150040220 |  | ECOTASA - CELER PROYECTOR LED SLIM RECARGABLE REGULABLE 10W (material) | 1 | 0 | 0.00 |
| D%N00010100 | % | Medios auxiliares | 1 % | 30.68 | 0.31 |
| D8989898003 |  | MANO DE OBRA OFICIAL 1ª | 0.5 | 28 | 14.00 |
| D%N00020300 | % | Costes indirectos | 3 % | 44.99 | 1.35 |
|  |  | Total |  |  | 46.34 |

**U977150040222** CELER PROYECTOR LED SLIM RECARGABLE REGULABLE 20W 6000K
Precio: 61.76
Suministro e instalación de proyector LED recargable y regulable, marca Celer modelo SLIM. Con una autonomía de 6h. Proyector con protección IP65. Flujo útil 2.000 lm con 20W de potencia. Temperatura de color: 6.000K (blanco frío). Vida útil 30.000h L70. Temperatura de funcionamiento de -20 a 45ºC. Medidas: 146x112x280mm. Peso: 1,1kg Incluye batería 7.4V, 4A Li-ion y salida USB. Alimentación: 12V-24V.. Incluso accesorio, pequeño material, mano de obra de instalación y pruebas.

| Código | Ud | Descripción | Rendimiento | Precio | Importe |
|---|---|---|---|---|---|
| D7150040222 |  | CELER PROYECTOR LED SLIM RECARGABLE REGULABLE 20W 6000K (material) | 1 | 45.5 | 45.50 |
| DECO977150040222 |  | ECOTASA - CELER PROYECTOR LED SLIM RECARGABLE REGULABLE 20W (material) | 1 | 0 | 0.00 |
| D%N00010100 | % | Medios auxiliares | 1 % | 45.50 | 0.46 |
| D8989898003 |  | MANO DE OBRA OFICIAL 1ª | 0.5 | 28 | 14.00 |
| D%N00020300 | % | Costes indirectos | 3 % | 59.96 | 1.80 |
|  |  | Total |  |  | 61.76 |

**U977150040910** CELER JUEGO PIES MAGNETICO P/PROYECTOR LED RECARGABLE REGUL
Precio: 10.92
Suministro e instalación de juego de pies magnéticos paraproyector LED recargable y regulable, marca Celer.. Incluso accesorio, pequeño material, mano de obra de instalación y pruebas.

| Código | Ud | Descripción | Rendimiento | Precio | Importe |
|---|---|---|---|---|---|
| D7150040910 |  | CELER JUEGO PIES MAGNETICO P/PROYECTOR LED RECARGABLE REGUL (material) | 1 | 7.8 | 7.80 |
| D8989898003 |  | MANO DE OBRA OFICIAL 1ª | 0.1 | 28 | 2.80 |
| D%N00020300 | % | Costes indirectos | 3 % | 10.60 | 0.32 |
|  |  | Total |  |  | 10.92 |

**U977150040915** CELER TRIPODE SLIM 2X2000LM 6000K 20W 3M CABLE
Precio: 63.75
Suministro e instalación de trípode marca Celer modelo SLIM, con 2 proyectores LED de 20W y 6000K, 3m de cable y enchufe. Proyectores IP65 e IK07. Trípode altura regulable de 615mm a 1600mm. Con 3 interruptores (1 general en el cable y 1 en cada foco), 3m de cable, enchufe y recogedor de cable incorporado. Dimensiones de los proyectores: 160x165x38mm. Alimentación: 100V-240V. IRC>80. Vida útil 30.000h L70. Temperatura de funcionamiento: -20ºC a 40ºC.. Incluso accesorio, pequeño material, mano de obra de instalación y pruebas.

| Código | Ud | Descripción | Rendimiento | Precio | Importe |
|---|---|---|---|---|---|
| D7150040915 |  | CELER TRIPODE SLIM 2X2000LM 6000K 20W 3M CABLE (material) | 1 | 58.5 | 58.50 |
| D%N00010100 | % | Medios auxiliares | 1 % | 58.50 | 0.59 |
| D8989898003 |  | MANO DE OBRA OFICIAL 1ª | 0.1 | 28 | 2.80 |
| D%N00020300 | % | Costes indirectos | 3 % | 61.89 | 1.86 |
|  |  | Total |  |  | 63.75 |

**U977250080103** CELER CARGADOR PROYECTOR LED SLIM RECARGABLE 10-20W
Precio: 11.78
Suministro e instalación de accesorio Cargador para proyector Celer recargable de 10-20W. Incluso accesorio, pequeño material, mano de obra de instalación y pruebas.

| Código | Ud | Descripción | Rendimiento | Precio | Importe |
|---|---|---|---|---|---|
| D7250080103 |  | CELER CARGADOR PROYECTOR LED SLIM RECARGABLE 10-20W (material) | 1 | 11.05 | 11.05 |
| D%N00010100 | % | Medios auxiliares | 1 % | 11.05 | 0.11 |
| D8989898003 |  | MANO DE OBRA OFICIAL 1ª | 0.01 | 28 | 0.28 |
| D%N00020300 | % | Costes indirectos | 3 % | 11.44 | 0.34 |
|  |  | Total |  |  | 11.78 |

## 97715 LUMINARIAS EXTERIOR (28/11/2024)

### 977150040 PROYECTORES EXTERIOR

**U977150040196** CELER PROYECTOR LEDEXT EVO 30W 4000K 5300LM IP65 NEGRO C5
Precio: 109.98
Suministro e instalación de proyector exterior LED, marcaCeler modelo LEDEXT EVO C5 de 30W. Temperatura de color: 4.000K (blanco neutro). Haz de 120º. Flujo útil 5.300lm. Protección IP65 e IK08. Medidas: 265x184x54mm. Peso: 2,2kg. Alimentación: 220V-240V. IRC>80. Temperatura de funcionamiento -25 a 50º. Vida útil 50.000h L80. Factor de potencia >0,9. Clase I.. Incluso accesorio, pequeño material, mano de obra de instalación y pruebas.

| Código | Ud | Descripción | Rendimiento | Precio | Importe |
|---|---|---|---|---|---|
| D7150040196 |  | CELER PROYECTOR LEDEXT EVO 30W 4000K 5300LM IP65 NEGRO C5 (material) | 1 | 78 | 78.00 |
| D%N00010100 | % | Medios auxiliares | 1 % | 78.00 | 0.78 |
| D8989898003 |  | MANO DE OBRA OFICIAL 1ª | 1 | 28 | 28.00 |
| D%N00020300 | % | Costes indirectos | 3 % | 106.78 | 3.20 |
|  |  | Total |  |  | 109.98 |

**U977150040197** CELER PROYECTOR LEDEXT EVO 30W 5500K 5300LM IP65 NEGRO C5
Precio: 109.98
Suministro e instalación de proyector exterior LED, marcaCeler modelo LEDEXT EVO C5 de 30W. Temperatura de color: 5.500K (blanco frío). Haz de 120º. Flujo útil 5.300lm. Protección IP65 e IK08. Medidas: 265x184x54mm. Peso: 2,2kg. Alimentación: 220V-240V. IRC>80. Temperatura de funcionamiento -25 a 50º. Vida útil 50.000h L80. Factor de potencia >0,9. Clase I.. Incluso accesorio, pequeño material, mano de obra de instalación y pruebas.

| Código | Ud | Descripción | Rendimiento | Precio | Importe |
|---|---|---|---|---|---|
| D7150040197 |  | CELER PROYECTOR LEDEXT EVO 30W 5500K 5300LM IP65 NEGRO C5 (material) | 1 | 78 | 78.00 |
| D%N00010100 | % | Medios auxiliares | 1 % | 78.00 | 0.78 |
| D8989898003 |  | MANO DE OBRA OFICIAL 1ª | 1 | 28 | 28.00 |
| D%N00020300 | % | Costes indirectos | 3 % | 106.78 | 3.20 |
|  |  | Total |  |  | 109.98 |

**U977150040173** CELER PROYECTOR LEDEXT EVO 75W 4000K 13000LM IP65 NEGRO C5
Precio: 143.8
Suministro e instalación de proyector exterior LED, marcaCeler modelo LEDEXT EVO C5 de 75W. Temperatura de color: 4.000K (blanco neutro). Haz de 120º. Flujo útil 13.000lm. Protección IP65 e IK08. Medidas: 302x277x55mm. Peso: 3,7kg. Alimentación: 220V-240V. IRC>80. Temperatura de funcionamiento -25 a 50º. Vida útil 50.000h L80. Factor de potencia >0,9. Clase I.. Incluso accesorio, pequeño material, mano de obra de instalación y pruebas.

| Código | Ud | Descripción | Rendimiento | Precio | Importe |
|---|---|---|---|---|---|
| D7150040173 |  | CELER PROYECTOR LEDEXT EVO 75W 4000K 13000LM IP65 NEGRO C5 (material) | 1 | 110.5 | 110.50 |
| DECO977150040173 |  | ECOTASA - CELER PROYECTOR LEDEXT EVO 75W 4000K 13000LM IP65 (material) | 1 | 0 | 0.00 |
| D%N00010100 | % | Medios auxiliares | 1 % | 110.50 | 1.11 |
| D8989898003 |  | MANO DE OBRA OFICIAL 1ª | 1 | 28 | 28.00 |
| D%N00020300 | % | Costes indirectos | 3 % | 139.61 | 4.19 |
|  |  | Total |  |  | 143.8 |

**U977150040174** CELER PROYECTOR LEDEXT EVO 75W 5500K 13000LM IP65 NEGRO C5
Precio: 143.8
Suministro e instalación de proyector exterior LED, marcaCeler modelo LEDEXT EVO C5 de 75W. Temperatura de color: 5.500K (blanco frío). Haz de 120º. Flujo útil 13.000lm. Protección IP65 e IK08. Medidas: 302x277x55mm. Peso: 3,7kg. Alimentación: 220V-240V. IRC>80. Temperatura de funcionamiento -25 a 50º. Vida útil 50.000h L80. Factor de potencia >0,9. Clase I.. Incluso accesorio, pequeño material, mano de obra de instalación y pruebas.

| Código | Ud | Descripción | Rendimiento | Precio | Importe |
|---|---|---|---|---|---|
| D7150040174 |  | CELER PROYECTOR LEDEXT EVO 75W 5500K 13000LM IP65 NEGRO C5 (material) | 1 | 110.5 | 110.50 |
| DECO977150040174 |  | ECOTASA - CELER PROYECTOR LEDEXT EVO 75W 5500K 13000LM IP65 (material) | 1 | 0 | 0.00 |
| D%N00010100 | % | Medios auxiliares | 1 % | 110.50 | 1.11 |
| D8989898003 |  | MANO DE OBRA OFICIAL 1ª | 1 | 28 | 28.00 |
| D%N00020300 | % | Costes indirectos | 3 % | 139.61 | 4.19 |
|  |  | Total |  |  | 143.8 |

**U977150040175** CELER PROYECTOR LEDEXT EVO 120W 4000K 19800LM IP65 NEGRO C5
Precio: 173.54
Suministro e instalación de proyector exterior LED, marcaCeler modelo LEDEXT EVO C5 de 120W. Temperatura de color: 4.000K (blanco neutro). Haz de 120º. Flujo útil 19.800lm. Protección IP65 e IK08. Medidas: 358x278x60mm. Peso: 4,6kg. Alimentación: 220V-240V. IRC>80. Temperatura de funcionamiento -25 a 50º. Vida útil 50.000h L80. Factor de potencia >0,9. Clase I.. Incluso accesorio, pequeño material, mano de obra de instalación y pruebas.

| Código | Ud | Descripción | Rendimiento | Precio | Importe |
|---|---|---|---|---|---|
| D7150040175 |  | CELER PROYECTOR LEDEXT EVO 120W 4000K 19800LM IP65 NEGRO C5 (material) | 1 | 139.1 | 139.10 |
| DECO977150040175 |  | ECOTASA - CELER PROYECTOR LEDEXT EVO 120W 4000K 19800LM IP65 (material) | 1 | 0 | 0.00 |
| D%N00010100 | % | Medios auxiliares | 1 % | 139.10 | 1.39 |
| D8989898003 |  | MANO DE OBRA OFICIAL 1ª | 1 | 28 | 28.00 |
| D%N00020300 | % | Costes indirectos | 3 % | 168.49 | 5.05 |
|  |  | Total |  |  | 173.54 |

**U977150040176** CELER PROYECTOR LEDEXT EVO 120W 5500K 19800LM IP65 NEGRO C5
Precio: 173.54
Suministro e instalación de proyector exterior LED, marcaCeler modelo LEDEXT EVO C5 de 120W. Temperatura de color: 5.500K (blanco frío). Haz de 120º. Flujo útil 19.800lm. Protección IP65 e IK08. Medidas: 358x278x60mm. Peso: 4,6kg. Alimentación: 220V-240V. IRC>80. Temperatura de funcionamiento -25 a 50º. Vida útil 50.000h L80. Factor de potencia >0,9. Clase I.. Incluso accesorio, pequeño material, mano de obra de instalación y pruebas.

| Código | Ud | Descripción | Rendimiento | Precio | Importe |
|---|---|---|---|---|---|
| D7150040176 |  | CELER PROYECTOR LEDEXT EVO 120W 5500K 19800LM IP65 NEGRO C5 (material) | 1 | 139.1 | 139.10 |
| DECO977150040176 |  | ECOTASA - CELER PROYECTOR LEDEXT EVO 120W 5500K 19800LM IP65 (material) | 1 | 0 | 0.00 |
| D%N00010100 | % | Medios auxiliares | 1 % | 139.10 | 1.39 |
| D8989898003 |  | MANO DE OBRA OFICIAL 1ª | 1 | 28 | 28.00 |
| D%N00020300 | % | Costes indirectos | 3 % | 168.49 | 5.05 |
|  |  | Total |  |  | 173.54 |

**U977150040177** CELER PROYECTOR LEDEXT EVO 150W 4000K 26000LM IP65 NEGRO C5
Precio: 201.94
Suministro e instalación de proyector exterior LED, marcaCeler modelo LEDEXT EVO C5 de 150W. Temperatura de color: 4.000K (blanco neutro). Haz de 120º. Flujo útil 26.000lm. Protección IP65 e IK08. Medidas: 360x328x60mm. Peso: 5,0kg. Alimentación: 220V-240V. IRC>80. Temperatura de funcionamiento -25 a 50º. Vida útil 50.000h L80. Factor de potencia >0,9. Clase I.. Incluso accesorio, pequeño material, mano de obra de instalación y pruebas.

| Código | Ud | Descripción | Rendimiento | Precio | Importe |
|---|---|---|---|---|---|
| D7150040177 |  | CELER PROYECTOR LEDEXT EVO 150W 4000K 26000LM IP65 NEGRO C5 (material) | 1 | 166.4 | 166.40 |
| DECO977150040177 |  | ECOTASA - CELER PROYECTOR LEDEXT EVO 150W 4000K 26000LM IP65 (material) | 1 | 0 | 0.00 |
| D%N00010100 | % | Medios auxiliares | 1 % | 166.40 | 1.66 |
| D8989898003 |  | MANO DE OBRA OFICIAL 1ª | 1 | 28 | 28.00 |
| D%N00020300 | % | Costes indirectos | 3 % | 196.06 | 5.88 |
|  |  | Total |  |  | 201.94 |

**U977150040178** CELER PROYECTOR LEDEXT EVO 150W 5500K 26000LM IP65 NEGRO C5
Precio: 201.94
Suministro e instalación de proyector exterior LED, marcaCeler modelo LEDEXT EVO C5 de 150W. Temperatura de color: 5.500K (blanco frío). Haz de 120º. Flujo útil 26.000lm. Protección IP65 e IK08. Medidas: 358x275x60mm. Peso: 5,0kg. Alimentación: 220V-240V. IRC>80. Temperatura de funcionamiento -25 a 50º. Vida útil 50.000h L80. Factor de potencia >0,9. Clae I.. Incluso accesorio, pequeño material, mano de obra de instalación y pruebas.

| Código | Ud | Descripción | Rendimiento | Precio | Importe |
|---|---|---|---|---|---|
| D7150040178 |  | CELER PROYECTOR LEDEXT EVO 150W 5500K 26000LM IP65 NEGRO C5 (material) | 1 | 166.4 | 166.40 |
| DECO977150040178 |  | ECOTASA - CELER PROYECTOR LEDEXT EVO 150W 5500K 26000LM IP65 (material) | 1 | 0 | 0.00 |
| D%N00010100 | % | Medios auxiliares | 1 % | 166.40 | 1.66 |
| D8989898003 |  | MANO DE OBRA OFICIAL 1ª | 1 | 28 | 28.00 |
| D%N00020300 | % | Costes indirectos | 3 % | 196.06 | 5.88 |
|  |  | Total |  |  | 201.94 |

**U977150040305** CELER PROY OPTIPRO 50W ON/OFF ASIM. 24x115º 3000K C2
Precio: 208.02
Suministro e instalación de proyector asimétrico marca CELER modelo OPTIPRO C2 de 50W de potencia, flujo útil 5.600 lm, temperatura de color 3.000k e IRC>80. Óptica 24ºx115º. IP65 e IK08. Clase I. Alimentación 220/240 VAC, no regulable. Dimensiones 435x368x60mm. Vida útil 50.000h L80B10, temperatura de funcionamiento de -20 a +45 ºC , color negro. Peso 5,03Kg.. Incluso accesorio, pequeño material, mano de obra de instalación y pruebas.

| Código | Ud | Descripción | Rendimiento | Precio | Importe |
|---|---|---|---|---|---|
| D7150040305 |  | CELER PROY OPTIPRO 50W ON/OFF ASIM. 24x115º 3000K C2 (material) | 1 | 172.244 | 172.24 |
| D%N00010100 | % | Medios auxiliares | 1 % | 172.24 | 1.72 |
| D8989898003 |  | MANO DE OBRA OFICIAL 1ª | 1 | 28 | 28.00 |
| D%N00020300 | % | Costes indirectos | 3 % | 201.96 | 6.06 |
|  |  | Total |  |  | 208.02 |

**U977150040306** CELER PROY OPTIPRO 50W ON/OFF ASIM. 24x115º 4000K C2
Precio: 208.02
Suministro e instalación de proyector asimétrico marca CELER modelo OPTIPRO C2 de 50W de potencia, flujo útil 5.750 lm, temperatura de color 4.000k e IRC>80. Óptica 24ºx115º. IP65 e IK08. Clase I. Alimentación 220/240 VAC, no regulable. Dimensiones 435x368x60mm. Vida útil 50.000h L80B10, temperatura de funcionamiento de -20 a +45 ºC , color negro. Peso 5,03Kg.. Incluso accesorio, pequeño material, mano de obra de instalación y pruebas.

| Código | Ud | Descripción | Rendimiento | Precio | Importe |
|---|---|---|---|---|---|
| D7150040306 |  | CELER PROY OPTIPRO 50W ON/OFF ASIM. 24x115º 4000K C2 (material) | 1 | 172.244 | 172.24 |
| D%N00010100 | % | Medios auxiliares | 1 % | 172.24 | 1.72 |
| D8989898003 |  | MANO DE OBRA OFICIAL 1ª | 1 | 28 | 28.00 |
| D%N00020300 | % | Costes indirectos | 3 % | 201.96 | 6.06 |
|  |  | Total |  |  | 208.02 |

**U977150040307** CELER PROY OPTIPRO 50W ON/OFF ASIM. 24x115º 5000K C2
Precio: 208.02
Suministro e instalación de proyector asimétrico marca CELER modelo OPTIPRO C2 de 50W de potencia, flujo útil 5.750 lm, temperatura de color 5.000k e IRC>80. Óptica 24ºx115º. IP65 e IK08. Clase I. Alimentación 220/240 VAC, no regulable. Dimensiones 435x368x60mm. Vida útil 50.000h L80B10, temperatura de funcionamiento de -20 a +45 ºC , color negro. Peso 5,03Kg.. Incluso accesorio, pequeño material, mano de obra de instalación y pruebas.

| Código | Ud | Descripción | Rendimiento | Precio | Importe |
|---|---|---|---|---|---|
| D7150040307 |  | CELER PROY OPTIPRO 50W ON/OFF ASIM. 24x115º 5000K C2 (material) | 1 | 172.244 | 172.24 |
| D%N00010100 | % | Medios auxiliares | 1 % | 172.24 | 1.72 |
| D8989898003 |  | MANO DE OBRA OFICIAL 1ª | 1 | 28 | 28.00 |
| D%N00020300 | % | Costes indirectos | 3 % | 201.96 | 6.06 |
|  |  | Total |  |  | 208.02 |

**U977150040308** CELER PROY OPTIPRO 50W ON/OFF ASIM. 88x150º 3000K C2
Precio: 212.08
Suministro e instalación de proyector asimétrico marca CELER modelo OPTIPRO C2 de 50W de potencia, flujo útil 5.600 lm, temperatura de color 3.000k e IRC>80. Óptica 88ºX150º. IP65 e IK08. Clase I. Alimentación 220/240 VAC, no regulable. Dimensiones 435x368x60mm. Vida útil 50.000h L80B10, temperatura de funcionamiento de -20 a +45 ºC , color negro. Peso 5,03Kg.. Incluso accesorio, pequeño material, mano de obra de instalación y pruebas.

| Código | Ud | Descripción | Rendimiento | Precio | Importe |
|---|---|---|---|---|---|
| D7150040308 |  | CELER PROY OPTIPRO 50W ON/OFF ASIM. 88x150º 3000K C2 (material) | 1 | 176.144 | 176.14 |
| D%N00010100 | % | Medios auxiliares | 1 % | 176.14 | 1.76 |
| D8989898003 |  | MANO DE OBRA OFICIAL 1ª | 1 | 28 | 28.00 |
| D%N00020300 | % | Costes indirectos | 3 % | 205.90 | 6.18 |
|  |  | Total |  |  | 212.08 |

**U977150040309** CELER PROY OPTIPRO 50W ON/OFF ASIM. 88x150º 4000K C2
Precio: 212.08
Suministro e instalación de proyector asimétrico marca CELER modelo OPTIPRO C2 de 50W de potencia, flujo útil 5.750 lm, temperatura de color 4.000k e IRC>80. Óptica 88ºX150º. IP65 e IK08. Clase I. Alimentación 220/240 VAC, no regulable. Dimensiones 435x368x60mm. Vida útil 50.000h L80B10, temperatura de funcionamiento de -20 a +45 ºC , color negro. Peso 5,03Kg.. Incluso accesorio, pequeño material, mano de obra de instalación y pruebas.

| Código | Ud | Descripción | Rendimiento | Precio | Importe |
|---|---|---|---|---|---|
| D7150040309 |  | CELER PROY OPTIPRO 50W ON/OFF ASIM. 88x150º 4000K C2 (material) | 1 | 176.144 | 176.14 |
| D%N00010100 | % | Medios auxiliares | 1 % | 176.14 | 1.76 |
| D8989898003 |  | MANO DE OBRA OFICIAL 1ª | 1 | 28 | 28.00 |
| D%N00020300 | % | Costes indirectos | 3 % | 205.90 | 6.18 |
|  |  | Total |  |  | 212.08 |

**U977150040314** CELER PROY OPTIPRO 50W ON/OFF ASIM. 88x150º 5000K C2
Precio: 212.08
Suministro e instalación de proyector asimétrico marca CELER modelo OPTIPRO C2 de 50W de potencia, flujo útil 5.750 lm, temperatura de color 5.000k e IRC>80. Óptica 88ºX150º. IP65 e IK08. Clase I. Alimentación 220/240 VAC, no regulable. Dimensiones 435x368x60mm. Vida útil 50.000h L80B10, temperatura de funcionamiento de -20 a +45 ºC , color negro. Peso 5,03Kg.. Incluso accesorio, pequeño material, mano de obra de instalación y pruebas.

| Código | Ud | Descripción | Rendimiento | Precio | Importe |
|---|---|---|---|---|---|
| D7150040314 |  | CELER PROY OPTIPRO 50W ON/OFF ASIM. 88x150º 5000K C2 (material) | 1 | 176.144 | 176.14 |
| D%N00010100 | % | Medios auxiliares | 1 % | 176.14 | 1.76 |
| D8989898003 |  | MANO DE OBRA OFICIAL 1ª | 1 | 28 | 28.00 |
| D%N00020300 | % | Costes indirectos | 3 % | 205.90 | 6.18 |
|  |  | Total |  |  | 212.08 |

**U977150040315** CELER PROY OPTIPRO 50W ON/OFF SIM 25º 3000K C2
Precio: 212.08
Suministro e instalación de proyector asimétrico marca CELER modelo OPTIPRO C2 de 50W de potencia, flujo útil 5.600 lm, temperatura de color 3.000k e IRC>80. Óptica 25º. IP65 e IK08. Clase I. Alimentación 220/240 VAC, no regulable. Dimensiones 435x368x60mm. Vida útil 50.000h L80B10, temperatura de funcionamiento de -20 a +45 ºC , color negro. Peso 5,03Kg.. Incluso accesorio, pequeño material, mano de obra de instalación y pruebas.

| Código | Ud | Descripción | Rendimiento | Precio | Importe |
|---|---|---|---|---|---|
| D7150040315 |  | CELER PROY OPTIPRO 50W ON/OFF SIM 25º 3000K C2 (material) | 1 | 176.144 | 176.14 |
| D%N00010100 | % | Medios auxiliares | 1 % | 176.14 | 1.76 |
| D8989898003 |  | MANO DE OBRA OFICIAL 1ª | 1 | 28 | 28.00 |
| D%N00020300 | % | Costes indirectos | 3 % | 205.90 | 6.18 |
|  |  | Total |  |  | 212.08 |

**U977150040316** CELER PROY OPTIPRO 50W ON/OFF SIM 25º 4000K C2
Precio: 212.08
Suministro e instalación de proyector asimétrico marca CELER modelo OPTIPRO C2 de 50W de potencia, flujo útil 5.750 lm, temperatura de color 4.000k e IRC>80. Óptica 25º. IP65 e IK08. Clase I. Alimentación 220/240 VAC, no regulable. Dimensiones 435x368x60mm. Vida útil 50.000h L80B10, temperatura de funcionamiento de -20 a +45 ºC , color negro. Peso 5,03Kg.. Incluso accesorio, pequeño material, mano de obra de instalación y pruebas.

| Código | Ud | Descripción | Rendimiento | Precio | Importe |
|---|---|---|---|---|---|
| D7150040316 |  | CELER PROY OPTIPRO 50W ON/OFF SIM 25º 4000K C2 (material) | 1 | 176.144 | 176.14 |
| D%N00010100 | % | Medios auxiliares | 1 % | 176.14 | 1.76 |
| D8989898003 |  | MANO DE OBRA OFICIAL 1ª | 1 | 28 | 28.00 |
| D%N00020300 | % | Costes indirectos | 3 % | 205.90 | 6.18 |
|  |  | Total |  |  | 212.08 |

**U977150040317** CELER PROY OPTIPRO 50W ON/OFF SIM 25º 5000K C2
Precio: 212.08
Suministro e instalación de proyector asimétrico marca CELER modelo OPTIPRO C2 de 50W de potencia, flujo útil 5.750 lm, temperatura de color 5.000k e IRC>80. Óptica 25º. IP65 e IK08. Clase I. Alimentación 220/240 VAC, no regulable. Dimensiones 435x368x60mm. Vida útil 50.000h L80B10, temperatura de funcionamiento de -20 a +45 ºC , color negro. Peso 5,03Kg.. Incluso accesorio, pequeño material, mano de obra de instalación y pruebas.

| Código | Ud | Descripción | Rendimiento | Precio | Importe |
|---|---|---|---|---|---|
| D7150040317 |  | CELER PROY OPTIPRO 50W ON/OFF SIM 25º 5000K C2 (material) | 1 | 176.144 | 176.14 |
| D%N00010100 | % | Medios auxiliares | 1 % | 176.14 | 1.76 |
| D8989898003 |  | MANO DE OBRA OFICIAL 1ª | 1 | 28 | 28.00 |
| D%N00020300 | % | Costes indirectos | 3 % | 205.90 | 6.18 |
|  |  | Total |  |  | 212.08 |

**U977150040318** CELER PROY OPTIPRO 50W ON/OFF SIM. 60º 3000K C2
Precio: 212.08
Suministro e instalación de proyector asimétrico marca CELER modelo OPTIPRO C2 de 50W de potencia, flujo útil 5.600 lm, temperatura de color 3.000k e IRC>80. Óptica 60º. IP65 e IK08. Clase I. Alimentación 220/240 VAC, no regulable. Dimensiones 435x368x60mm. Vida útil 50.000h L80B10, temperatura de funcionamiento de -20 a +45 ºC , color negro. Peso 5,03Kg.. Incluso accesorio, pequeño material, mano de obra de instalación y pruebas.

| Código | Ud | Descripción | Rendimiento | Precio | Importe |
|---|---|---|---|---|---|
| D7150040318 |  | CELER PROY OPTIPRO 50W ON/OFF SIM. 60º 3000K C2 (material) | 1 | 176.144 | 176.14 |
| D%N00010100 | % | Medios auxiliares | 1 % | 176.14 | 1.76 |
| D8989898003 |  | MANO DE OBRA OFICIAL 1ª | 1 | 28 | 28.00 |
| D%N00020300 | % | Costes indirectos | 3 % | 205.90 | 6.18 |
|  |  | Total |  |  | 212.08 |

**U977150040319** CELER PROY OPTIPRO 50W ON/OFF SIM. 60º 4000K C2
Precio: 212.08
Suministro e instalación de proyector asimétrico marca CELER modelo OPTIPRO C2 de 50W de potencia, flujo útil 5.750 lm, temperatura de color 4.000k e IRC>80. Óptica 60º. IP65 e IK08. Clase I. Alimentación 220/240 VAC, no regulable. Dimensiones 435x368x60mm. Vida útil 50.000h L80B10, temperatura de funcionamiento de -20 a +45 ºC , color negro. Peso 5,03Kg.. Incluso accesorio, pequeño material, mano de obra de instalación y pruebas.

| Código | Ud | Descripción | Rendimiento | Precio | Importe |
|---|---|---|---|---|---|
| D7150040319 |  | CELER PROY OPTIPRO 50W ON/OFF SIM. 60º 4000K C2 (material) | 1 | 176.144 | 176.14 |
| D%N00010100 | % | Medios auxiliares | 1 % | 176.14 | 1.76 |
| D8989898003 |  | MANO DE OBRA OFICIAL 1ª | 1 | 28 | 28.00 |
| D%N00020300 | % | Costes indirectos | 3 % | 205.90 | 6.18 |
|  |  | Total |  |  | 212.08 |

**U977150040332** CELER PROY OPTIPRO 50W ON/OFF SIM. 60º 5000K C2
Precio: 212.08
Suministro e instalación de proyector asimétrico marca CELER modelo OPTIPRO C2 de 50W de potencia, flujo útil 5.750 lm, temperatura de color 5.000k e IRC>80. Óptica 60º. IP65 e IK08. Clase I. Alimentación 220/240 VAC, no regulable. Dimensiones 435x368x60mm. Vida útil 50.000h L80B10, temperatura de funcionamiento de -20 a +45 ºC , color negro. Peso 5,03Kg.. Incluso accesorio, pequeño material, mano de obra de instalación y pruebas.

| Código | Ud | Descripción | Rendimiento | Precio | Importe |
|---|---|---|---|---|---|
| D7150040332 |  | CELER PROY OPTIPRO 50W ON/OFF SIM. 60º 5000K C2 (material) | 1 | 176.144 | 176.14 |
| D%N00010100 | % | Medios auxiliares | 1 % | 176.14 | 1.76 |
| D8989898003 |  | MANO DE OBRA OFICIAL 1ª | 1 | 28 | 28.00 |
| D%N00020300 | % | Costes indirectos | 3 % | 205.90 | 6.18 |
|  |  | Total |  |  | 212.08 |

**U977150040320** CELER PROYECTOR OPTIPRO 80W 11200LM 3000K ASIM. 24X115 C2
Precio: 192.15
Suministro e instalación de proyector asimétrico marca CELER modelo OPTIPRO de 80W de potencia, flujo útil 11.200 lm, temperatura de color 3.000K e IRC >80. Óptica asimétrica 24ºx115º . IP65 e IK08. Clase I. Alimentación 220/240 VAC, no regulable. Dimensiones 368x435x60mm. Vida útil 50.000h L80B10, temperatura de funcionamiento de -20 a +45 ºC , color negro.. Incluso accesorio, pequeño material, mano de obra de instalación y pruebas.

| Código | Ud | Descripción | Rendimiento | Precio | Importe |
|---|---|---|---|---|---|
| D7150040320 |  | CELER PROY OPTIPRO 80W 11200LM 3000K ASIM. 24X115º C2 (material) | 1 | 156.975 | 156.98 |
| DECO977150040320 |  | ECOTASA - CELER PROY OPTIPRO 80W 11200LM 3000K ASIM. 24X115º (material) | 1 | 0 | 0.00 |
| D%N00010100 | % | Medios auxiliares | 1 % | 156.98 | 1.57 |
| D8989898003 |  | MANO DE OBRA OFICIAL 1ª | 1 | 28 | 28.00 |
| D%N00020300 | % | Costes indirectos | 3 % | 186.55 | 5.60 |
|  |  | Total |  |  | 192.15 |

**U977150040321** CELER PROYECTOR OPTIPRO 80W 11500LM 4000K ASIM. 24X115 C2
Precio: 192.15
Suministro e instalación de proyector asimétrico marca CELER modelo OPTIPRO de 80W de potencia, flujo útil 11.500 lm, temperatura de color 4.000K e IRC >80. Óptica asimétrica 24ºx115º . IP65 e IK08. Clase I. Alimentación 220/240 VAC, no regulable. Dimensiones 368x435x60mm. Vida útil 50.000h L80B10, temperatura de funcionamiento de -20 a +45 ºC , color negro. Con certificado ENEC. Incluso accesorio, pequeño material, mano de obra de instalación y pruebas.

| Código | Ud | Descripción | Rendimiento | Precio | Importe |
|---|---|---|---|---|---|
| D7150040321 |  | CELER PROY OPTIPRO 80W 11500LM 4000K ASIM. 24X115º C2 (material) | 1 | 156.975 | 156.98 |
| DECO977150040321 |  | ECOTASA - CELER PROY OPTIPRO 80W 11500LM 4000K ASIM. 24X115º (material) | 1 | 0 | 0.00 |
| D%N00010100 | % | Medios auxiliares | 1 % | 156.98 | 1.57 |
| D8989898003 |  | MANO DE OBRA OFICIAL 1ª | 1 | 28 | 28.00 |
| D%N00020300 | % | Costes indirectos | 3 % | 186.55 | 5.60 |
|  |  | Total |  |  | 192.15 |

**U977150040322** CELER PROYECTOR OPTIPRO 80W 11500LM 5000K ASIM. 24X115 C2
Precio: 192.15
Suministro e instalación de proyector asimétrico marca CELER modelo OPTIPRO de 80W de potencia, flujo útil 11.500 lm, temperatura de color 5.000K e IRC >80. Óptica asimétrica 24ºx115º . IP65 e IK08. Clase I. Alimentación 220/240 VAC, no regulable. Dimensiones 368x435x60mm. Vida útil 50.000h L80B10, temperatura de funcionamiento de -20 a +45 ºC , color negro. Con certificado ENEC. Incluso accesorio, pequeño material, mano de obra de instalación y pruebas.

| Código | Ud | Descripción | Rendimiento | Precio | Importe |
|---|---|---|---|---|---|
| D7150040322 |  | CELER PROY OPTIPRO 80W 11500LM 5000K ASIM. 24X115º C2 (material) | 1 | 156.975 | 156.98 |
| DECO977150040322 |  | ECOTASA - CELER PROY OPTIPRO 80W 11500LM 5000K ASIM. 24X115º (material) | 1 | 0 | 0.00 |
| D%N00010100 | % | Medios auxiliares | 1 % | 156.98 | 1.57 |
| D8989898003 |  | MANO DE OBRA OFICIAL 1ª | 1 | 28 | 28.00 |
| D%N00020300 | % | Costes indirectos | 3 % | 186.55 | 5.60 |
|  |  | Total |  |  | 192.15 |

**U977150040323** CELER PROYECTOR OPTIPRO 135W 18600LM 3000K ASIM. 24X115 C2
Precio: 227.64
Suministro e instalación de proyector asimétrico marca CELER modelo OPTIPRO de 135W de potencia, flujo útil 18.600 lm, temperatura de color 3.000K e IRC >80. Óptica asimétrica 24ºx115º . IP65 e IK08. Clase I. Alimentación 220/240 VAC, no regulable. Dimensiones 368x435x60mm. Vida útil 50.000h L80B10, temperatura de funcionamiento de -20 a +45 ºC , color negro. Con certificado ENEC. Incluso accesorio, pequeño material, mano de obra de instalación y pruebas.

| Código | Ud | Descripción | Rendimiento | Precio | Importe |
|---|---|---|---|---|---|
| D7150040323 |  | CELER PROY OPTIPRO 135W 18600LM 3000K ASIM. 24X115º C2 (material) | 1 | 191.1 | 191.10 |
| DECO977150040323 |  | ECOTASA - CELER PROY OPTIPRO 135W 18600LM 3000K ASIM. 24X115 (material) | 1 | 0 | 0.00 |
| D%N00010100 | % | Medios auxiliares | 1 % | 191.10 | 1.91 |
| D8989898003 |  | MANO DE OBRA OFICIAL 1ª | 1 | 28 | 28.00 |
| D%N00020300 | % | Costes indirectos | 3 % | 221.01 | 6.63 |
|  |  | Total |  |  | 227.64 |

**U977150040324** CELER PROYECTOR OPTIPRO 135W 18900LM 4000K ASIM. 24X115C2
Precio: 227.64
Suministro e instalación de proyector asimétrico marca CELER modelo OPTIPRO de 135W de potencia, flujo útil 18.900 lm, temperatura de color 4.000K e IRC >80. Óptica asimétrica 24ºx115º . IP65 e IK08. Clase I. Alimentación 220/240 VAC, no regulable. Dimensiones 368x435x60mm. Vida útil 50.000h L80B10, temperatura de funcionamiento de -20 a +45 ºC , color negro. Con certificado ENEC. Incluso accesorio, pequeño material, mano de obra de instalación y pruebas.

| Código | Ud | Descripción | Rendimiento | Precio | Importe |
|---|---|---|---|---|---|
| D7150040324 |  | CELER PROY OPTIPRO 135W 18900LM 4000K ASIM. 24X115º C2 (material) | 1 | 191.1 | 191.10 |
| DECO977150040324 |  | ECOTASA - CELER PROY OPTIPRO 135W 18900LM 4000K ASIM. 24X115 (material) | 1 | 0 | 0.00 |
| D%N00010100 | % | Medios auxiliares | 1 % | 191.10 | 1.91 |
| D8989898003 |  | MANO DE OBRA OFICIAL 1ª | 1 | 28 | 28.00 |
| D%N00020300 | % | Costes indirectos | 3 % | 221.01 | 6.63 |
|  |  | Total |  |  | 227.64 |

**U977150040325** CELER PROYECTOR OPTIPRO 135W 18900LM 5000K ASIM. 24X115 C2
Precio: 227.64
Suministro e instalación de proyector asimétrico marca CELER modelo OPTIPRO de 135W de potencia, flujo útil 18.900 lm, temperatura de color 5.000K e IRC >80. Óptica asimétrica 24ºx115º . IP65 e IK08. Clase I. Alimentación 220/240 VAC, no regulable. Dimensiones 368x435x60mm. Vida útil 50.000h L80B10, temperatura de funcionamiento de -20 a +45 ºC , color negro.. Incluso accesorio, pequeño material, mano de obra de instalación y pruebas.

| Código | Ud | Descripción | Rendimiento | Precio | Importe |
|---|---|---|---|---|---|
| D7150040325 |  | CELER PROY OPTIPRO 135W 18900LM 5000K ASIM. 24X115º C2 (material) | 1 | 191.1 | 191.10 |
| DECO977150040325 |  | ECOTASA - CELER PROY OPTIPRO 135W 18900LM 5000K ASIM. 24X115 (material) | 1 | 0 | 0.00 |
| D%N00010100 | % | Medios auxiliares | 1 % | 191.10 | 1.91 |
| D8989898003 |  | MANO DE OBRA OFICIAL 1ª | 1 | 28 | 28.00 |
| D%N00020300 | % | Costes indirectos | 3 % | 221.01 | 6.63 |
|  |  | Total |  |  | 227.64 |

**U977150040326** CELER PROYECTOR OPTIPRO 180W 25200LM 4000K ASIM. 24X115 C2
Precio: 284.44
Suministro e instalación de proyector asimétrico marca CELER modelo OPTIPRO de 180W de potencia, flujo útil 25.200 lm, temperatura de color 4.000K e IRC >80. Óptica asimétrica 24ºx115º . IP65 e IK08. Clase I. Alimentación 220/240 VAC, no regulable. Dimensiones 368x542x60mm. Vida útil 50.000h L80B10, temperatura de funcionamiento de -20 a +45 ºC , color negro. Con certificado ENEC. Incluso accesorio, pequeño material, mano de obra de instalación y pruebas.

| Código | Ud | Descripción | Rendimiento | Precio | Importe |
|---|---|---|---|---|---|
| D7150040326 |  | CELER PROY OPTIPRO 180W 25200LM 4000K ASIM. 24X115º C2 (material) | 1 | 245.7 | 245.70 |
| DECO977150040326 |  | ECOTASA - CELER PROY OPTIPRO 180W 25200LM 4000K ASIM. 24X115 (material) | 1 | 0 | 0.00 |
| D%N00010100 | % | Medios auxiliares | 1 % | 245.70 | 2.46 |
| D8989898003 |  | MANO DE OBRA OFICIAL 1ª | 1 | 28 | 28.00 |
| D%N00020300 | % | Costes indirectos | 3 % | 276.16 | 8.28 |
|  |  | Total |  |  | 284.44 |

**U977150040327** CELER PROYECTOR OPTIPRO 180W 25200LM 5000K ASIM. 24X115 C2
Precio: 284.44
Suministro e instalación de proyector asimétrico marca CELER modelo OPTIPRO de 180W de potencia, flujo útil 25.200 lm, temperatura de color 5.000K e IRC >80. Óptica asimétrica 24ºx115º . IP65 e IK08. Clase I. Alimentación 220/240 VAC, no regulable. Dimensiones 368x542x60mm. Vida útil 50.000h L80B10, temperatura de funcionamiento de -20 a +45 ºC , color negro. Con certificado ENEC. Incluso accesorio, pequeño material, mano de obra de instalación y pruebas.

| Código | Ud | Descripción | Rendimiento | Precio | Importe |
|---|---|---|---|---|---|
| D7150040327 |  | CELER PROY OPTIPRO 180W 25200LM 5000K ASIM. 24X115º C2 (material) | 1 | 245.7 | 245.70 |
| DECO977150040327 |  | ECOTASA - CELER PROY OPTIPRO 180W 25200LM 5000K ASIM. 24X115 (material) | 1 | 0 | 0.00 |
| D%N00010100 | % | Medios auxiliares | 1 % | 245.70 | 2.46 |
| D8989898003 |  | MANO DE OBRA OFICIAL 1ª | 1 | 28 | 28.00 |
| D%N00020300 | % | Costes indirectos | 3 % | 276.16 | 8.28 |
|  |  | Total |  |  | 284.44 |

**U977150040328** CELER PROYECTOR OPTIPRO 210W 29400LM 4000K ASIM. 24X115 C2
Precio: 330.59
Suministro e instalación de proyector asimétrico marca CELER modelo OPTIPRO de 210W de potencia, flujo útil 29.400 lm, temperatura de color 4.000K e IRC >80. Óptica asimétrica 24ºx115º . IP65 e IK08. Clase I. Alimentación 220/240 VAC, no regulable. Dimensiones 368x542x60mm. Vida útil 50.000h L80B10, temperatura de funcionamiento de -20 a +45 ºC , color negro. Con certificado ENEC. Incluso accesorio, pequeño material, mano de obra de instalación y pruebas.

| Código | Ud | Descripción | Rendimiento | Precio | Importe |
|---|---|---|---|---|---|
| D7150040328 |  | CELER PROY OPTIPRO 210W 29400LM 4000K ASIM. 24X115º C2 (material) | 1 | 290.063 | 290.06 |
| DECO977150040328 |  | ECOTASA - CELER PROY OPTIPRO 210W 29400LM 4000K ASIM. 24X115 (material) | 1 | 0 | 0.00 |
| D%N00010100 | % | Medios auxiliares | 1 % | 290.06 | 2.90 |
| D8989898003 |  | MANO DE OBRA OFICIAL 1ª | 1 | 28 | 28.00 |
| D%N00020300 | % | Costes indirectos | 3 % | 320.96 | 9.63 |
|  |  | Total |  |  | 330.59 |

**U977150040329** CELER PROYECTOR OPTIPRO 210W 29400LM 5000K ASIM. 24X115 C2
Precio: 330.59
Suministro e instalación de proyector asimétrico marca CELER modelo OPTIPRO de 210W de potencia, flujo útil 29.400 lm, temperatura de color 5.000K e IRC >80. Óptica asimétrica 24ºx115º . IP65 e IK08. Clase I. Alimentación 220/240 VAC, no regulable. Dimensiones 368x542x60mm. Vida útil 50.000h L80B10, temperatura de funcionamiento de -20 a +45 ºC , color negro.. Incluso accesorio, pequeño material, mano de obra de instalación y pruebas.

| Código | Ud | Descripción | Rendimiento | Precio | Importe |
|---|---|---|---|---|---|
| D7150040329 |  | CELER PROY OPTIPRO 210W 29400LM 5000K ASIM. 24X115º C2 (material) | 1 | 290.063 | 290.06 |
| DECO977150040329 |  | ECOTASA - CELER PROY OPTIPRO 210W 29400LM 5000K ASIM. 24X115 (material) | 1 | 0 | 0.00 |
| D%N00010100 | % | Medios auxiliares | 1 % | 290.06 | 2.90 |
| D8989898003 |  | MANO DE OBRA OFICIAL 1ª | 1 | 28 | 28.00 |
| D%N00020300 | % | Costes indirectos | 3 % | 320.96 | 9.63 |
|  |  | Total |  |  | 330.59 |

**U977150040330** CELER PROYECTOR OPTIPRO 240W 33600LM 4000K ASIM. 24X115 C2
Precio: 343.27
Suministro e instalación de proyector asimétrico marca CELER modelo OPTIPRO de 240W de potencia, flujo útil 33.600 lm, temperatura de color 4.000K e IRC >80. Óptica asimétrica 24ºx115º . IP65 e IK08. Clase I. Alimentación 220/240 VAC, no regulable. Dimensiones 368x542x60mm. Vida útil 50.000h L80B10, temperatura de funcionamiento de -20 a +45 ºC , color negro. Con certificado ENEC. Incluso accesorio, pequeño material, mano de obra de instalación y pruebas.

| Código | Ud | Descripción | Rendimiento | Precio | Importe |
|---|---|---|---|---|---|
| D7150040330 |  | CELER PROY OPTIPRO 240W 33600LM 4000K ASIM. 24X115º C2 (material) | 1 | 302.25 | 302.25 |
| DECO977150040330 |  | ECOTASA - CELER PROY OPTIPRO 240W 33600LM 4000K ASIM. 24X115 (material) | 1 | 0 | 0.00 |
| D%N00010100 | % | Medios auxiliares | 1 % | 302.25 | 3.02 |
| D8989898003 |  | MANO DE OBRA OFICIAL 1ª | 1 | 28 | 28.00 |
| D%N00020300 | % | Costes indirectos | 3 % | 333.27 | 10.00 |
|  |  | Total |  |  | 343.27 |

**U977150040331** CELER PROYECTOR OPTIPRO 240W 33600LM 5000K ASIM. 24X115 C2
Precio: 343.27
Suministro e instalación de proyector asimétrico marca CELER modelo OPTIPRO de 240W de potencia, flujo útil 33.600 lm, temperatura de color 5.000K e IRC >80. Óptica asimétrica 24ºx115º . IP65 e IK08. Clase I. Alimentación 220/240 VAC, no regulable. Dimensiones 368x542x60mm. Vida útil 50.000h L80B10, temperatura de funcionamiento de -20 a +45 ºC , color negro. Con certificado ENEC. Incluso accesorio, pequeño material, mano de obra de instalación y pruebas.

| Código | Ud | Descripción | Rendimiento | Precio | Importe |
|---|---|---|---|---|---|
| D7150040331 |  | CELER PROY OPTIPRO 240W 33600LM 5000K ASIM. 24X115º C2 (material) | 1 | 302.25 | 302.25 |
| DECO977150040331 |  | ECOTASA - CELER PROY OPTIPRO 240W 33600LM 5000K ASIM. 24X115 (material) | 1 | 0 | 0.00 |
| D%N00010100 | % | Medios auxiliares | 1 % | 302.25 | 3.02 |
| D8989898003 |  | MANO DE OBRA OFICIAL 1ª | 1 | 28 | 28.00 |
| D%N00020300 | % | Costes indirectos | 3 % | 333.27 | 10.00 |
|  |  | Total |  |  | 343.27 |

**U977150040360** CELER PROY OPTIPRO 300W ON/OFF ASIM 24X115º 4000K 42000LM C2
Precio: 375.05
Suministro e instalación de proyector asimétrico marca CELER modelo OPTIPRO C2 de 300W de potencia, flujo útil 42.000 lm, temperatura de color 4.000k e IRC>80. Óptica 24ºx115º. IP65 e IK08. Clase I. Alimentación 220/240 VAC, no regulable. Dimensiones 542x368x60mm. Vida útil 50.000h L80B10, temperatura de funcionamiento de -20 a +45 ºC , color negro. Peso 7,52Kg.. Incluso accesorio, pequeño material, mano de obra de instalación y pruebas.

| Código | Ud | Descripción | Rendimiento | Precio | Importe |
|---|---|---|---|---|---|
| D7150040360 |  | CELER PROY OPTIPRO 300W ON/OFF ASIM 24X115º 4000K 42000LM C2 (material) | 1 | 332.8 | 332.80 |
| D%N00010100 | % | Medios auxiliares | 1 % | 332.80 | 3.33 |
| D8989898003 |  | MANO DE OBRA OFICIAL 1ª | 1 | 28 | 28.00 |
| D%N00020300 | % | Costes indirectos | 3 % | 364.13 | 10.92 |
|  |  | Total |  |  | 375.05 |

**U977150040361** CELER PROY OPTIPRO 300W ON/OFF ASIM 24X115º 5000K 42000LM C2
Precio: 375.05
Suministro e instalación de proyector asimétrico marca CELER modelo OPTIPRO C2 de 300W de potencia, flujo útil 42.000 lm, temperatura de color 5.000k e IRC>80. Óptica 24ºx115º. IP65 e IK08. Clase I. Alimentación 220/240 VAC, no regulable. Dimensiones 542x368x60mm. Vida útil 50.000h L80B10, temperatura de funcionamiento de -20 a +45 ºC , color negro. Peso 7,52Kg.. Incluso accesorio, pequeño material, mano de obra de instalación y pruebas.

| Código | Ud | Descripción | Rendimiento | Precio | Importe |
|---|---|---|---|---|---|
| D7150040361 |  | CELER PROY OPTIPRO 300W ON/OFF ASIM 24X115º 5000K 42000LM C2 (material) | 1 | 332.8 | 332.80 |
| D%N00010100 | % | Medios auxiliares | 1 % | 332.80 | 3.33 |
| D8989898003 |  | MANO DE OBRA OFICIAL 1ª | 1 | 28 | 28.00 |
| D%N00020300 | % | Costes indirectos | 3 % | 364.13 | 10.92 |
|  |  | Total |  |  | 375.05 |

**U977150040362** CELER PROY OPTIPRO 300W ON/OFF ASIM. 88x150º 4000K C2
Precio: 395.3
Suministro e instalación de proyector asimétrico marca CELER modelo OPTIPRO C2 de 300W de potencia, flujo útil 42.000 lm, temperatura de color 4.000k e IRC>80. Óptica 88ºX150º. IP65 e IK08. Clase I. Alimentación 220/240 VAC, no regulable. Dimensiones 542x368x60mm. Vida útil 50.000h L80B10, temperatura de funcionamiento de -20 a +45 ºC , color negro. Peso 7,52Kg.. Incluso accesorio, pequeño material, mano de obra de instalación y pruebas.

| Código | Ud | Descripción | Rendimiento | Precio | Importe |
|---|---|---|---|---|---|
| D7150040362 |  | CELER PROY OPTIPRO 300W ON/OFF ASIM. 88x150º 4000K C2 (material) | 1 | 352.268 | 352.27 |
| D%N00010100 | % | Medios auxiliares | 1 % | 352.27 | 3.52 |
| D8989898003 |  | MANO DE OBRA OFICIAL 1ª | 1 | 28 | 28.00 |
| D%N00020300 | % | Costes indirectos | 3 % | 383.79 | 11.51 |
|  |  | Total |  |  | 395.3 |

**U977150040363** CELER PROY OPTIPRO 300W ON/OFF ASIM. 88x150º 5000K C2
Precio: 395.3
Suministro e instalación de proyector asimétrico marca CELER modelo OPTIPRO C2 de 300W de potencia, flujo útil 42.000 lm, temperatura de color 5.000k e IRC>80. Óptica 88ºX150º. IP65 e IK08. Clase I. Alimentación 220/240 VAC, no regulable. Dimensiones 542x368x60mm. Vida útil 50.000h L80B10, temperatura de funcionamiento de -20 a +45 ºC , color negro. Peso 7,52Kg.. Incluso accesorio, pequeño material, mano de obra de instalación y pruebas.

| Código | Ud | Descripción | Rendimiento | Precio | Importe |
|---|---|---|---|---|---|
| D7150040363 |  | CELER PROY OPTIPRO 300W ON/OFF ASIM. 88x150º 5000K C2 (material) | 1 | 352.268 | 352.27 |
| D%N00010100 | % | Medios auxiliares | 1 % | 352.27 | 3.52 |
| D8989898003 |  | MANO DE OBRA OFICIAL 1ª | 1 | 28 | 28.00 |
| D%N00020300 | % | Costes indirectos | 3 % | 383.79 | 11.51 |
|  |  | Total |  |  | 395.3 |

**U977150040364** CELER PROY OPTIPRO 300W ON/OFF SIM 25º 4000K C2
Precio: 395.3
Suministro e instalación de proyector asimétrico marca CELER modelo OPTIPRO C2 de 300W de potencia, flujo útil 42.000 lm, temperatura de color 4.000k e IRC>80. Óptica 25º. IP65 e IK08. Clase I. Alimentación 220/240 VAC, no regulable. Dimensiones 542x368x60mm. Vida útil 50.000h L80B10, temperatura de funcionamiento de -20 a +45 ºC , color negro. Peso 7,52Kg.. Incluso accesorio, pequeño material, mano de obra de instalación y pruebas.

| Código | Ud | Descripción | Rendimiento | Precio | Importe |
|---|---|---|---|---|---|
| D7150040364 |  | CELER PROY OPTIPRO 300W ON/OFF SIM 25º 4000K C2 (material) | 1 | 352.268 | 352.27 |
| D%N00010100 | % | Medios auxiliares | 1 % | 352.27 | 3.52 |
| D8989898003 |  | MANO DE OBRA OFICIAL 1ª | 1 | 28 | 28.00 |
| D%N00020300 | % | Costes indirectos | 3 % | 383.79 | 11.51 |
|  |  | Total |  |  | 395.3 |

**U977150040365** CELER PROY OPTIPRO 300W ON/OFF SIM 25º 5000K C2
Precio: 395.3
Suministro e instalación de proyector asimétrico marca CELER modelo OPTIPRO C2 de 300W de potencia, flujo útil 42.000 lm, temperatura de color 5.000k e IRC>80. Óptica 25º. IP65 e IK08. Clase I. Alimentación 220/240 VAC, no regulable. Dimensiones 542x368x60mm. Vida útil 50.000h L80B10, temperatura de funcionamiento de -20 a +45 ºC , color negro. Peso 7,52Kg.. Incluso accesorio, pequeño material, mano de obra de instalación y pruebas.

| Código | Ud | Descripción | Rendimiento | Precio | Importe |
|---|---|---|---|---|---|
| D7150040365 |  | CELER PROY OPTIPRO 300W ON/OFF SIM 25º 5000K C2 (material) | 1 | 352.268 | 352.27 |
| D%N00010100 | % | Medios auxiliares | 1 % | 352.27 | 3.52 |
| D8989898003 |  | MANO DE OBRA OFICIAL 1ª | 1 | 28 | 28.00 |
| D%N00020300 | % | Costes indirectos | 3 % | 383.79 | 11.51 |
|  |  | Total |  |  | 395.3 |

**U977150040366** CELER PROY OPTIPRO 300W ON/OFF SIM. 60º 4000K C2
Precio: 395.3
Suministro e instalación de proyector asimétrico marca CELER modelo OPTIPRO C2 de 300W de potencia, flujo útil 42.000 lm, temperatura de color 4.000k e IRC>80. Óptica 60º. IP65 e IK08. Clase I. Alimentación 220/240 VAC, no regulable. Dimensiones 542x368x60mm. Vida útil 50.000h L80B10, temperatura de funcionamiento de -20 a +45 ºC , color negro. Peso 7,52Kg.. Incluso accesorio, pequeño material, mano de obra de instalación y pruebas.

| Código | Ud | Descripción | Rendimiento | Precio | Importe |
|---|---|---|---|---|---|
| D7150040366 |  | CELER PROY OPTIPRO 300W ON/OFF SIM. 60º 4000K C2 (material) | 1 | 352.268 | 352.27 |
| D%N00010100 | % | Medios auxiliares | 1 % | 352.27 | 3.52 |
| D8989898003 |  | MANO DE OBRA OFICIAL 1ª | 1 | 28 | 28.00 |
| D%N00020300 | % | Costes indirectos | 3 % | 383.79 | 11.51 |
|  |  | Total |  |  | 395.3 |

**U977150040367** CELER PROY OPTIPRO 300W ON/OFF SIM. 60º 5000K C2
Precio: 395.3
Suministro e instalación de proyector asimétrico marca CELER modelo OPTIPRO C2 de 300W de potencia, flujo útil 42.000 lm, temperatura de color 5.000k e IRC>80. Óptica 60º. IP65 e IK08. Clase I. Alimentación 220/240 VAC, no regulable. Dimensiones 542x368x60mm. Vida útil 50.000h L80B10, temperatura de funcionamiento de -20 a +45 ºC , color negro. Peso 7,52Kg.. Incluso accesorio, pequeño material, mano de obra de instalación y pruebas.

| Código | Ud | Descripción | Rendimiento | Precio | Importe |
|---|---|---|---|---|---|
| D7150040367 |  | CELER PROY OPTIPRO 300W ON/OFF SIM. 60º 5000K C2 (material) | 1 | 352.268 | 352.27 |
| D%N00010100 | % | Medios auxiliares | 1 % | 352.27 | 3.52 |
| D8989898003 |  | MANO DE OBRA OFICIAL 1ª | 1 | 28 | 28.00 |
| D%N00020300 | % | Costes indirectos | 3 % | 383.79 | 11.51 |
|  |  | Total |  |  | 395.3 |

**U977150040333** CELER PROY OPTIPRO 50W DALI 2 ASIM. 24x115º 3000K C2
Precio: 247.7
Suministro e instalación de proyector asimétrico marca CELER modelo OPTIPRO C2 de 50W de potencia, flujo útil 5.600 lm, temperatura de color 3.000k e IRC>80. Óptica 24ºx115º. IP65 e IK08. Clase I. Alimentación 220/240 VAC, regulable DALI2. Dimensiones 435x368x60mm. Vida útil 50.000h L80B10, temperatura de funcionamiento de -20 a +45 ºC , color negro. Peso 5,03Kg.. Incluso accesorio, pequeño material, mano de obra de instalación y pruebas.

| Código | Ud | Descripción | Rendimiento | Precio | Importe |
|---|---|---|---|---|---|
| D7150040333 |  | CELER PROY OPTIPRO 50W DALI 2 ASIM. 24x115º 3000K C2 (material) | 1 | 210.386 | 210.39 |
| D%N00010100 | % | Medios auxiliares | 1 % | 210.39 | 2.10 |
| D8989898003 |  | MANO DE OBRA OFICIAL 1ª | 1 | 28 | 28.00 |
| D%N00020300 | % | Costes indirectos | 3 % | 240.49 | 7.21 |
|  |  | Total |  |  | 247.7 |

**U977150040334** CELER PROY OPTIPRO 50W DALI 2 ASIM. 24x115º 4000K C2
Precio: 247.7
Suministro e instalación de proyector asimétrico marca CELER modelo OPTIPRO C2 de 50W de potencia, flujo útil 5.750 lm, temperatura de color 4.000k e IRC>80. Óptica 24ºx115º. IP65 e IK08. Clase I. Alimentación 220/240 VAC, regulable DALI2. Dimensiones 435x368x60mm. Vida útil 50.000h L80B10, temperatura de funcionamiento de -20 a +45 ºC , color negro. Peso 5,03Kg.. Incluso accesorio, pequeño material, mano de obra de instalación y pruebas.

| Código | Ud | Descripción | Rendimiento | Precio | Importe |
|---|---|---|---|---|---|
| D7150040334 |  | CELER PROY OPTIPRO 50W DALI 2 ASIM. 24x115º 4000K C2 (material) | 1 | 210.386 | 210.39 |
| D%N00010100 | % | Medios auxiliares | 1 % | 210.39 | 2.10 |
| D8989898003 |  | MANO DE OBRA OFICIAL 1ª | 1 | 28 | 28.00 |
| D%N00020300 | % | Costes indirectos | 3 % | 240.49 | 7.21 |
|  |  | Total |  |  | 247.7 |

**U977150040335** CELER PROY OPTIPRO 50W DALI 2 ASIM. 24x115º 5000K C2
Precio: 247.7
Suministro e instalación de proyector asimétrico marca CELER modelo OPTIPRO C2 de 50W de potencia, flujo útil 5.750 lm, temperatura de color 5.000k e IRC>80. Óptica 24ºx115º. IP65 e IK08. Clase I. Alimentación 220/240 VAC, regulable DALI2. Dimensiones 435x368x60mm. Vida útil 50.000h L80B10, temperatura de funcionamiento de -20 a +45 ºC , color negro. Peso 5,03Kg.. Incluso accesorio, pequeño material, mano de obra de instalación y pruebas.

| Código | Ud | Descripción | Rendimiento | Precio | Importe |
|---|---|---|---|---|---|
| D7150040335 |  | CELER PROY OPTIPRO 50W DALI 2 ASIM. 24x115º 5000K C2 (material) | 1 | 210.386 | 210.39 |
| D%N00010100 | % | Medios auxiliares | 1 % | 210.39 | 2.10 |
| D8989898003 |  | MANO DE OBRA OFICIAL 1ª | 1 | 28 | 28.00 |
| D%N00020300 | % | Costes indirectos | 3 % | 240.49 | 7.21 |
|  |  | Total |  |  | 247.7 |

**U977150040336** CELER PROY OPTIPRO 50W DALI 2 ASIM. 88x150º 3000K C2
Precio: 247.7
Suministro e instalación de proyector asimétrico marca CELER modelo OPTIPRO C2 de 50W de potencia, flujo útil 5.600 lm, temperatura de color 3.000k e IRC>80. Óptica 88ºX150º. IP65 e IK08. Clase I. Alimentación 220/240 VAC, regulable DALI2. Dimensiones 435x368x60mm. Vida útil 50.000h L80B10, temperatura de funcionamiento de -20 a +45 ºC , color negro. Peso 5,03Kg.. Incluso accesorio, pequeño material, mano de obra de instalación y pruebas.

| Código | Ud | Descripción | Rendimiento | Precio | Importe |
|---|---|---|---|---|---|
| D7150040336 |  | CELER PROY OPTIPRO 50W DALI 2 ASIM. 88x150º 3000K C2 (material) | 1 | 210.386 | 210.39 |
| D%N00010100 | % | Medios auxiliares | 1 % | 210.39 | 2.10 |
| D8989898003 |  | MANO DE OBRA OFICIAL 1ª | 1 | 28 | 28.00 |
| D%N00020300 | % | Costes indirectos | 3 % | 240.49 | 7.21 |
|  |  | Total |  |  | 247.7 |

**U977150040337** CELER PROY OPTIPRO 50W DALI 2 ASIM. 88x150º 4000K C2
Precio: 251.76
Suministro e instalación de proyector asimétrico marca CELER modelo OPTIPRO C2 de 50W de potencia, flujo útil 5.750 lm, temperatura de color 4.000k e IRC>80. Óptica 88ºX150º. IP65 e IK08. Clase I. Alimentación 220/240 VAC, regulable DALI2. Dimensiones 435x368x60mm. Vida útil 50.000h L80B10, temperatura de funcionamiento de -20 a +45 ºC , color negro. Peso 5,03Kg.. Incluso accesorio, pequeño material, mano de obra de instalación y pruebas.

| Código | Ud | Descripción | Rendimiento | Precio | Importe |
|---|---|---|---|---|---|
| D7150040337 |  | CELER PROY OPTIPRO 50W DALI 2 ASIM. 88x150º 4000K C2 (material) | 1 | 214.286 | 214.29 |
| D%N00010100 | % | Medios auxiliares | 1 % | 214.29 | 2.14 |
| D8989898003 |  | MANO DE OBRA OFICIAL 1ª | 1 | 28 | 28.00 |
| D%N00020300 | % | Costes indirectos | 3 % | 244.43 | 7.33 |
|  |  | Total |  |  | 251.76 |

**U977150040338** CELER PROY OPTIPRO 50W DALI 2 ASIM. 88x150º 5000K C2
Precio: 251.76
Suministro e instalación de proyector asimétrico marca CELER modelo OPTIPRO C2 de 50W de potencia, flujo útil 5.750 lm, temperatura de color 5.000k e IRC>80. Óptica 88ºX150º. IP65 e IK08. Clase I. Alimentación 220/240 VAC, regulable DALI2. Dimensiones 435x368x60mm. Vida útil 50.000h L80B10, temperatura de funcionamiento de -20 a +45 ºC , color negro. Peso 5,03Kg.. Incluso accesorio, pequeño material, mano de obra de instalación y pruebas.

| Código | Ud | Descripción | Rendimiento | Precio | Importe |
|---|---|---|---|---|---|
| D7150040338 |  | CELER PROY OPTIPRO 50W DALI 2 ASIM. 88x150º 5000K C2 (material) | 1 | 214.286 | 214.29 |
| D%N00010100 | % | Medios auxiliares | 1 % | 214.29 | 2.14 |
| D8989898003 |  | MANO DE OBRA OFICIAL 1ª | 1 | 28 | 28.00 |
| D%N00020300 | % | Costes indirectos | 3 % | 244.43 | 7.33 |
|  |  | Total |  |  | 251.76 |

**U977150040339** CELER PROY OPTIPRO 50W DALI 2 SIM 25º 3000K C2
Precio: 251.76
Suministro e instalación de proyector asimétrico marca CELER modelo OPTIPRO C2 de 50W de potencia, flujo útil 5.600 lm, temperatura de color 3.000k e IRC>80. Óptica 25º. IP65 e IK08. Clase I. Alimentación 220/240 VAC, regulable DALI2. Dimensiones 435x368x60mm. Vida útil 50.000h L80B10, temperatura de funcionamiento de -20 a +45 ºC , color negro. Peso 5,03Kg.. Incluso accesorio, pequeño material, mano de obra de instalación y pruebas.

| Código | Ud | Descripción | Rendimiento | Precio | Importe |
|---|---|---|---|---|---|
| D7150040339 |  | CELER PROY OPTIPRO 50W DALI 2 SIM 25º 3000K C2 (material) | 1 | 214.286 | 214.29 |
| D%N00010100 | % | Medios auxiliares | 1 % | 214.29 | 2.14 |
| D8989898003 |  | MANO DE OBRA OFICIAL 1ª | 1 | 28 | 28.00 |
| D%N00020300 | % | Costes indirectos | 3 % | 244.43 | 7.33 |
|  |  | Total |  |  | 251.76 |

**U977150040340** CELER PROY OPTIPRO 50W DALI 2 SIM 25º 4000K C2
Precio: 251.76
Suministro e instalación de proyector asimétrico marca CELER modelo OPTIPRO C2 de 50W de potencia, flujo útil 5.750 lm, temperatura de color 4.000k e IRC>80. Óptica 25º. IP65 e IK08. Clase I. Alimentación 220/240 VAC, regulable DALI2. Dimensiones 435x368x60mm. Vida útil 50.000h L80B10, temperatura de funcionamiento de -20 a +45 ºC , color negro. Peso 5,03Kg.. Incluso accesorio, pequeño material, mano de obra de instalación y pruebas.

| Código | Ud | Descripción | Rendimiento | Precio | Importe |
|---|---|---|---|---|---|
| D7150040340 |  | CELER PROY OPTIPRO 50W DALI 2 SIM 25º 4000K C2 (material) | 1 | 214.286 | 214.29 |
| D%N00010100 | % | Medios auxiliares | 1 % | 214.29 | 2.14 |
| D8989898003 |  | MANO DE OBRA OFICIAL 1ª | 1 | 28 | 28.00 |
| D%N00020300 | % | Costes indirectos | 3 % | 244.43 | 7.33 |
|  |  | Total |  |  | 251.76 |

**U977150040341** CELER PROY OPTIPRO 50W DALI 2 SIM 25º 5000K C2
Precio: 251.76
Suministro e instalación de proyector asimétrico marca CELER modelo OPTIPRO C2 de 50W de potencia, flujo útil 5.750 lm, temperatura de color 5.000k e IRC>80. Óptica 25º. IP65 e IK08. Clase I. Alimentación 220/240 VAC, regulable DALI2. Dimensiones 435x368x60mm. Vida útil 50.000h L80B10, temperatura de funcionamiento de -20 a +45 ºC , color negro. Peso 5,03Kg.. Incluso accesorio, pequeño material, mano de obra de instalación y pruebas.

| Código | Ud | Descripción | Rendimiento | Precio | Importe |
|---|---|---|---|---|---|
| D7150040341 |  | CELER PROY OPTIPRO 50W DALI 2 SIM 25º 5000K C2 (material) | 1 | 214.286 | 214.29 |
| D%N00010100 | % | Medios auxiliares | 1 % | 214.29 | 2.14 |
| D8989898003 |  | MANO DE OBRA OFICIAL 1ª | 1 | 28 | 28.00 |
| D%N00020300 | % | Costes indirectos | 3 % | 244.43 | 7.33 |
|  |  | Total |  |  | 251.76 |

**U977150040342** CELER PROY OPTIPRO 50W DALI 2 SIM. 60º 3000K C2
Precio: 251.76
Suministro e instalación de proyector asimétrico marca CELER modelo OPTIPRO C2 de 50W de potencia, flujo útil 5.600 lm, temperatura de color 3.000k e IRC>80. Óptica 60º. IP65 e IK08. Clase I. Alimentación 220/240 VAC, regulable DALI2. Dimensiones 435x368x60mm. Vida útil 50.000h L80B10, temperatura de funcionamiento de -20 a +45 ºC , color negro. Peso 5,03Kg.. Incluso accesorio, pequeño material, mano de obra de instalación y pruebas.

| Código | Ud | Descripción | Rendimiento | Precio | Importe |
|---|---|---|---|---|---|
| D7150040342 |  | CELER PROY OPTIPRO 50W DALI 2 SIM. 60º 3000K C2 (material) | 1 | 214.286 | 214.29 |
| D%N00010100 | % | Medios auxiliares | 1 % | 214.29 | 2.14 |
| D8989898003 |  | MANO DE OBRA OFICIAL 1ª | 1 | 28 | 28.00 |
| D%N00020300 | % | Costes indirectos | 3 % | 244.43 | 7.33 |
|  |  | Total |  |  | 251.76 |

**U977150040343** CELER PROY OPTIPRO 50W DALI 2 SIM. 60º 4000K C2
Precio: 251.76
Suministro e instalación de proyector asimétrico marca CELER modelo OPTIPRO C2 de 50W de potencia, flujo útil 5.750 lm, temperatura de color 4.000k e IRC>80. Óptica 60º. IP65 e IK08. Clase I. Alimentación 220/240 VAC, regulable DALI2. Dimensiones 435x368x60mm. Vida útil 50.000h L80B10, temperatura de funcionamiento de -20 a +45 ºC , color negro. Peso 5,03Kg.. Incluso accesorio, pequeño material, mano de obra de instalación y pruebas.

| Código | Ud | Descripción | Rendimiento | Precio | Importe |
|---|---|---|---|---|---|
| D7150040343 |  | CELER PROY OPTIPRO 50W DALI 2 SIM. 60º 4000K C2 (material) | 1 | 214.286 | 214.29 |
| D%N00010100 | % | Medios auxiliares | 1 % | 214.29 | 2.14 |
| D8989898003 |  | MANO DE OBRA OFICIAL 1ª | 1 | 28 | 28.00 |
| D%N00020300 | % | Costes indirectos | 3 % | 244.43 | 7.33 |
|  |  | Total |  |  | 251.76 |

**U977150040344** CELER PROY OPTIPRO 50W DALI 2 SIM. 60º 5000K C2
Precio: 251.76
Suministro e instalación de proyector asimétrico marca CELER modelo OPTIPRO C2 de 50W de potencia, flujo útil 5.750 lm, temperatura de color 5.000k e IRC>80. Óptica 60º. IP65 e IK08. Clase I. Alimentación 220/240 VAC, regulable DALI2. Dimensiones 435x368x60mm. Vida útil 50.000h L80B10, temperatura de funcionamiento de -20 a +45 ºC , color negro. Peso 5,03Kg.. Incluso accesorio, pequeño material, mano de obra de instalación y pruebas.

| Código | Ud | Descripción | Rendimiento | Precio | Importe |
|---|---|---|---|---|---|
| D7150040344 |  | CELER PROY OPTIPRO 50W DALI 2 SIM. 60º 5000K C2 (material) | 1 | 214.286 | 214.29 |
| D%N00010100 | % | Medios auxiliares | 1 % | 214.29 | 2.14 |
| D8989898003 |  | MANO DE OBRA OFICIAL 1ª | 1 | 28 | 28.00 |
| D%N00020300 | % | Costes indirectos | 3 % | 244.43 | 7.33 |
|  |  | Total |  |  | 251.76 |

**U977150040500** CELER PROYECTOR OPTIPRO 80W 11200LM 3000K ASIM. 88X150 C2
Precio: 192.15
Suministro e instalación de proyector asimétrico marca CELER modelo OPTIPRO de 80W de potencia, flujo útil 11.200 lm, temperatura de color 3.000K e IRC >80. Óptica asimétrica 88ºx150º . IP65 e IK08. Clase I. Alimentación 220/240 VAC, no regulable. Dimensiones 368x435x60mm. Vida útil 50.000h L80B10, temperatura de funcionamiento de -20 a +45 ºC , color negro.. Incluso accesorio, pequeño material, mano de obra de instalación y pruebas.

| Código | Ud | Descripción | Rendimiento | Precio | Importe |
|---|---|---|---|---|---|
| D7150040500 |  | CELER PROY OPTIPRO 80W 11200LM 3000K ASIM. 88X150º C2 (material) | 1 | 156.975 | 156.98 |
| D%N00010100 | % | Medios auxiliares | 1 % | 156.98 | 1.57 |
| D8989898003 |  | MANO DE OBRA OFICIAL 1ª | 1 | 28 | 28.00 |
| D%N00020300 | % | Costes indirectos | 3 % | 186.55 | 5.60 |
|  |  | Total |  |  | 192.15 |

**U977150040501** CELER PROYECTOR OPTIPRO 80W 11500LM 4000K ASIM. 88X150 C2
Precio: 192.15
Suministro e instalación de proyector asimétrico marca CELER modelo OPTIPRO de 80W de potencia, flujo útil 11.500 lm, temperatura de color 4.000K e IRC >80. Óptica asimétrica 88ºx150º . IP65 e IK08. Clase I. Alimentación 220/240 VAC, no regulable. Dimensiones 368x435x60mm. Vida útil 50.000h L80B10, temperatura de funcionamiento de -20 a +45 ºC , color negro. Con certificado ENEC. Incluso accesorio, pequeño material, mano de obra de instalación y pruebas.

| Código | Ud | Descripción | Rendimiento | Precio | Importe |
|---|---|---|---|---|---|
| D7150040501 |  | CELER PROY OPTIPRO 80W 11500LM 4000K ASIM. 88X150º C2 (material) | 1 | 156.975 | 156.98 |
| D%N00010100 | % | Medios auxiliares | 1 % | 156.98 | 1.57 |
| D8989898003 |  | MANO DE OBRA OFICIAL 1ª | 1 | 28 | 28.00 |
| D%N00020300 | % | Costes indirectos | 3 % | 186.55 | 5.60 |
|  |  | Total |  |  | 192.15 |

**U977150040502** CELER PROYECTOR OPTIPRO 80W 11500LM 5000K ASIM. 88X150 C2
Precio: 192.15
Suministro e instalación de proyector asimétrico marca CELER modelo OPTIPRO de 80W de potencia, flujo útil 11.500 lm, temperatura de color 5.000K e IRC >80. Óptica asimétrica 88ºx150º . IP65 e IK08. Clase I. Alimentación 220/240 VAC, no regulable. Dimensiones 368x435x60mm. Vida útil 50.000h L80B10, temperatura de funcionamiento de -20 a +45 ºC , color negro. Con certificado ENEC. Incluso accesorio, pequeño material, mano de obra de instalación y pruebas.

| Código | Ud | Descripción | Rendimiento | Precio | Importe |
|---|---|---|---|---|---|
| D7150040502 |  | CELER PROY OPTIPRO 80W 11500LM 5000K ASIM. 88X150º C2 (material) | 1 | 156.975 | 156.98 |
| D%N00010100 | % | Medios auxiliares | 1 % | 156.98 | 1.57 |
| D8989898003 |  | MANO DE OBRA OFICIAL 1ª | 1 | 28 | 28.00 |
| D%N00020300 | % | Costes indirectos | 3 % | 186.55 | 5.60 |
|  |  | Total |  |  | 192.15 |

**U977150040503** CELER PROYECTOR OPTIPRO 135W 18600LM 3000K ASIM. 88X150 C2
Precio: 231.55
Suministro e instalación de proyector asimétrico marca CELER modelo OPTIPRO de 135W de potencia, flujo útil 18.600 lm, temperatura de color 3.000K e IRC >80. Óptica asimétrica 88ºx150º . IP65 e IK08. Clase I. Alimentación 220/240 VAC, no regulable. Dimensiones 368x435x60mm. Vida útil 50.000h L80B10, temperatura de funcionamiento de -20 a +45 ºC , color negro. Con certificado ENEC. Incluso accesorio, pequeño material, mano de obra de instalación y pruebas.

| Código | Ud | Descripción | Rendimiento | Precio | Importe |
|---|---|---|---|---|---|
| D7150040503 |  | CELER PROY OPTIPRO 135W 18600LM 3000K ASIM. 88X150º C2 (material) | 1 | 194.864 | 194.86 |
| D%N00010100 | % | Medios auxiliares | 1 % | 194.86 | 1.95 |
| D8989898003 |  | MANO DE OBRA OFICIAL 1ª | 1 | 28 | 28.00 |
| D%N00020300 | % | Costes indirectos | 3 % | 224.81 | 6.74 |
|  |  | Total |  |  | 231.55 |

**U977150040504** CELER PROYECTOR OPTIPRO 135W 18900LM 4000K ASIM. 88X150C2
Precio: 231.55
Suministro e instalación de proyector asimétrico marca CELER modelo OPTIPRO de 135W de potencia, flujo útil 18.900 lm, temperatura de color 4.000K e IRC >80. Óptica asimétrica 88ºx150º . IP65 e IK08. Clase I. Alimentación 220/240 VAC, no regulable. Dimensiones 368x435x60mm. Vida útil 50.000h L80B10, temperatura de funcionamiento de -20 a +45 ºC , color negro. Con certificado ENEC. Incluso accesorio, pequeño material, mano de obra de instalación y pruebas.

| Código | Ud | Descripción | Rendimiento | Precio | Importe |
|---|---|---|---|---|---|
| D7150040504 |  | CELER PROY OPTIPRO 135W 18900LM 4000K ASIM. 88X150º C2 (material) | 1 | 194.864 | 194.86 |
| D%N00010100 | % | Medios auxiliares | 1 % | 194.86 | 1.95 |
| D8989898003 |  | MANO DE OBRA OFICIAL 1ª | 1 | 28 | 28.00 |
| D%N00020300 | % | Costes indirectos | 3 % | 224.81 | 6.74 |
|  |  | Total |  |  | 231.55 |

**U977150040505** CELER PROYECTOR OPTIPRO 135W 18900LM 5000K ASIM. 88X150 C2
Precio: 231.55
Suministro e instalación de proyector asimétrico marca CELER modelo OPTIPRO de 135W de potencia, flujo útil 18.900 lm, temperatura de color 5.000K e IRC >80. Óptica asimétrica 88ºx150º . IP65 e IK08. Clase I. Alimentación 220/240 VAC, no regulable. Dimensiones 368x435x60mm. Vida útil 50.000h L80B10, temperatura de funcionamiento de -20 a +45 ºC , color negro. Con certificado ENEC. Incluso accesorio, pequeño material, mano de obra de instalación y pruebas.

| Código | Ud | Descripción | Rendimiento | Precio | Importe |
|---|---|---|---|---|---|
| D7150040505 |  | CELER PROY OPTIPRO 135W 18900LM 5000K ASIM. 88X150º C2 (material) | 1 | 194.864 | 194.86 |
| D%N00010100 | % | Medios auxiliares | 1 % | 194.86 | 1.95 |
| D8989898003 |  | MANO DE OBRA OFICIAL 1ª | 1 | 28 | 28.00 |
| D%N00020300 | % | Costes indirectos | 3 % | 224.81 | 6.74 |
|  |  | Total |  |  | 231.55 |

**U977150040506** CELER PROYECTOR OPTIPRO 180W 25200LM 4000K ASIM. 88X150 C2
Precio: 284.44
Suministro e instalación de proyector asimétrico marca CELER modelo OPTIPRO de 180W de potencia, flujo útil 25.200 lm, temperatura de color 4.000K e IRC >80. Óptica asimétrica 88ºx150º . IP65 e IK08. Clase I. Alimentación 220/240 VAC, no regulable. Dimensiones 368x542x60mm. Vida útil 50.000h L80B10, temperatura de funcionamiento de -20 a +45 ºC , color negro. Con certificado ENEC. Incluso accesorio, pequeño material, mano de obra de instalación y pruebas.

| Código | Ud | Descripción | Rendimiento | Precio | Importe |
|---|---|---|---|---|---|
| D7150040506 |  | CELER PROY OPTIPRO 180W 25200LM 4000K ASIM. 88X150º C2 (material) | 1 | 245.7 | 245.70 |
| D%N00010100 | % | Medios auxiliares | 1 % | 245.70 | 2.46 |
| D8989898003 |  | MANO DE OBRA OFICIAL 1ª | 1 | 28 | 28.00 |
| D%N00020300 | % | Costes indirectos | 3 % | 276.16 | 8.28 |
|  |  | Total |  |  | 284.44 |

**U977150040507** CELER PROYECTOR OPTIPRO 180W 25200LM 5000K ASIM. 88X150 C2
Precio: 284.44
Suministro e instalación de proyector asimétrico marca CELER modelo OPTIPRO de 180W de potencia, flujo útil 25.200 lm, temperatura de color 5.000K e IRC >80. Óptica asimétrica 88ºx150º . IP65 e IK08. Clase I. Alimentación 220/240 VAC, no regulable. Dimensiones 368x542x60mm. Vida útil 50.000h L80B10, temperatura de funcionamiento de -20 a +45 ºC , color negro. Con certificado ENEC. Incluso accesorio, pequeño material, mano de obra de instalación y pruebas.

| Código | Ud | Descripción | Rendimiento | Precio | Importe |
|---|---|---|---|---|---|
| D7150040507 |  | CELER PROY OPTIPRO 180W 25200LM 5000K ASIM. 88X150º C2 (material) | 1 | 245.7 | 245.70 |
| D%N00010100 | % | Medios auxiliares | 1 % | 245.70 | 2.46 |
| D8989898003 |  | MANO DE OBRA OFICIAL 1ª | 1 | 28 | 28.00 |
| D%N00020300 | % | Costes indirectos | 3 % | 276.16 | 8.28 |
|  |  | Total |  |  | 284.44 |

**U977150040508** CELER PROYECTOR OPTIPRO 210W 29400LM 4000K ASIM. 88X150 C2
Precio: 330.59
Suministro e instalación de proyector asimétrico marca CELER modelo OPTIPRO de 210W de potencia, flujo útil 29.400 lm, temperatura de color 4.000K e IRC >80. Óptica asimétrica 88ºx150º . IP65 e IK08. Clase I. Alimentación 220/240 VAC, no regulable. Dimensiones 368x542x60mm. Vida útil 50.000h L80B10, temperatura de funcionamiento de -20 a +45 ºC , color negro. Con certificado ENEC. Incluso accesorio, pequeño material, mano de obra de instalación y pruebas.

| Código | Ud | Descripción | Rendimiento | Precio | Importe |
|---|---|---|---|---|---|
| D7150040508 |  | CELER PROY OPTIPRO 210W 29400LM 4000K ASIM. 88X150º C2 (material) | 1 | 290.063 | 290.06 |
| D%N00010100 | % | Medios auxiliares | 1 % | 290.06 | 2.90 |
| D8989898003 |  | MANO DE OBRA OFICIAL 1ª | 1 | 28 | 28.00 |
| D%N00020300 | % | Costes indirectos | 3 % | 320.96 | 9.63 |
|  |  | Total |  |  | 330.59 |

**U977150040509** CELER PROYECTOR OPTIPRO 210W 29400LM 5000K ASIM. 88X150 C2
Precio: 330.59
Suministro e instalación de proyector asimétrico marca CELER modelo OPTIPRO de 210W de potencia, flujo útil 29.400 lm, temperatura de color 5.000K e IRC >80. Óptica asimétrica 88ºx150º . IP65 e IK08. Clase I. Alimentación 220/240 VAC, no regulable. Dimensiones 368x542x60mm. Vida útil 50.000h L80B10, temperatura de funcionamiento de -20 a +45 ºC , color negro. Con certificado ENEC. Incluso accesorio, pequeño material, mano de obra de instalación y pruebas.

| Código | Ud | Descripción | Rendimiento | Precio | Importe |
|---|---|---|---|---|---|
| D7150040509 |  | CELER PROY OPTIPRO 210W 29400LM 5000K ASIM. 88X150º C2 (material) | 1 | 290.063 | 290.06 |
| D%N00010100 | % | Medios auxiliares | 1 % | 290.06 | 2.90 |
| D8989898003 |  | MANO DE OBRA OFICIAL 1ª | 1 | 28 | 28.00 |
| D%N00020300 | % | Costes indirectos | 3 % | 320.96 | 9.63 |
|  |  | Total |  |  | 330.59 |

**U977150040510** CELER PROYECTOR OPTIPRO 240W 33600LM 4000K ASIM. 88X150 C2
Precio: 343.27
Suministro e instalación de proyector asimétrico marca CELER modelo OPTIPRO de 240W de potencia, flujo útil 33.600 lm, temperatura de color 4.000K e IRC >80. Óptica asimétrica 88ºx150º . IP65 e IK08. Clase I. Alimentación 220/240 VAC, no regulable. Dimensiones 368x542x60mm. Vida útil 50.000h L80B10, temperatura de funcionamiento de -20 a +45 ºC , color negro. Con certificado ENEC. Incluso accesorio, pequeño material, mano de obra de instalación y pruebas.

| Código | Ud | Descripción | Rendimiento | Precio | Importe |
|---|---|---|---|---|---|
| D7150040510 |  | CELER PROY OPTIPRO 240W 33600LM 4000K ASIM. 88X150º C2 (material) | 1 | 302.25 | 302.25 |
| D%N00010100 | % | Medios auxiliares | 1 % | 302.25 | 3.02 |
| D8989898003 |  | MANO DE OBRA OFICIAL 1ª | 1 | 28 | 28.00 |
| D%N00020300 | % | Costes indirectos | 3 % | 333.27 | 10.00 |
|  |  | Total |  |  | 343.27 |

**U977150040511** CELER PROYECTOR OPTIPRO 240W 33600LM 5000K ASIM. 88X150 C2
Precio: 343.27
Suministro e instalación de proyector asimétrico marca CELER modelo OPTIPRO de 240W de potencia, flujo útil 33.600 lm, temperatura de color 5.000K e IRC >80. Óptica asimétrica 88ºx150º . IP65 e IK08. Clase I. Alimentación 220/240 VAC, no regulable. Dimensiones 368x542x60mm. Vida útil 50.000h L80B10, temperatura de funcionamiento de -20 a +45 ºC , color negro. Con certificado ENEC. Incluso accesorio, pequeño material, mano de obra de instalación y pruebas.

| Código | Ud | Descripción | Rendimiento | Precio | Importe |
|---|---|---|---|---|---|
| D7150040511 |  | CELER PROY OPTIPRO 240W 33600LM 5000K ASIM. 88X150º C2 (material) | 1 | 302.25 | 302.25 |
| D%N00010100 | % | Medios auxiliares | 1 % | 302.25 | 3.02 |
| D8989898003 |  | MANO DE OBRA OFICIAL 1ª | 1 | 28 | 28.00 |
| D%N00020300 | % | Costes indirectos | 3 % | 333.27 | 10.00 |
|  |  | Total |  |  | 343.27 |

**U977150040520** CELER PROYECTOR OPTIPRO 80W 11200LM 3000K SIM. 25 C2
Precio: 192.15
Suministro e instalación de proyector marca CELER modelo OPTIPRO de 80W de potencia, flujo útil 11.200 lm, temperatura de color 3.000K e IRC >80. Óptica simétrica 25º. IP65 e IK08. Clase I. Alimentación 220/240 VAC, no regulable. Dimensiones 368x435x60mm. Vida útil 50.000h L80B10, temperatura de funcionamiento de -20 a +45 ºC , color negro. Con certificado ENEC. Incluso accesorio, pequeño material, mano de obra de instalación y pruebas.

| Código | Ud | Descripción | Rendimiento | Precio | Importe |
|---|---|---|---|---|---|
| D7150040520 |  | CELER PROY OPTIPRO 80W 11200LM 3000K SIM. 25º C2 (material) | 1 | 156.975 | 156.98 |
| D%N00010100 | % | Medios auxiliares | 1 % | 156.98 | 1.57 |
| D8989898003 |  | MANO DE OBRA OFICIAL 1ª | 1 | 28 | 28.00 |
| D%N00020300 | % | Costes indirectos | 3 % | 186.55 | 5.60 |
|  |  | Total |  |  | 192.15 |

**U977150040521** CELER PROYECTOR OPTIPRO 80W 11500LM 4000K SIM. 25 C2
Precio: 192.15
Suministro e instalación de proyector marca CELER modelo OPTIPRO de 80W de potencia, flujo útil 11.500 lm, temperatura de color 4.000K e IRC >80. Óptica simétrica 25º. IP65 e IK08. Clase I. Alimentación 220/240 VAC, no regulable. Dimensiones 368x435x60mm. Vida útil 50.000h L80B10, temperatura de funcionamiento de -20 a +45 ºC , color negro. Con certificado ENEC. Incluso accesorio, pequeño material, mano de obra de instalación y pruebas.

| Código | Ud | Descripción | Rendimiento | Precio | Importe |
|---|---|---|---|---|---|
| D7150040521 |  | CELER PROY OPTIPRO 80W 11500LM 4000K SIM. 25º C2 (material) | 1 | 156.975 | 156.98 |
| D%N00010100 | % | Medios auxiliares | 1 % | 156.98 | 1.57 |
| D8989898003 |  | MANO DE OBRA OFICIAL 1ª | 1 | 28 | 28.00 |
| D%N00020300 | % | Costes indirectos | 3 % | 186.55 | 5.60 |
|  |  | Total |  |  | 192.15 |

**U977150040522** CELER PROYECTOR OPTIPRO 80W 11500LM 5000K SIM. 25 C2
Precio: 192.15
Suministro e instalación de proyector marca CELER modelo OPTIPRO de 80W de potencia, flujo útil 11.500 lm, temperatura de color 5.000K e IRC >80. Óptica simétrica 25º. IP65 e IK08. Clase I. Alimentación 220/240 VAC, no regulable. Dimensiones 368x435x60mm. Vida útil 50.000h L80B10, temperatura de funcionamiento de -20 a +45 ºC , color negro. Con certificado ENEC. Incluso accesorio, pequeño material, mano de obra de instalación y pruebas.

| Código | Ud | Descripción | Rendimiento | Precio | Importe |
|---|---|---|---|---|---|
| D7150040522 |  | CELER PROY OPTIPRO 80W 11500LM 5000K SIM. 25º C2 (material) | 1 | 156.975 | 156.98 |
| D%N00010100 | % | Medios auxiliares | 1 % | 156.98 | 1.57 |
| D8989898003 |  | MANO DE OBRA OFICIAL 1ª | 1 | 28 | 28.00 |
| D%N00020300 | % | Costes indirectos | 3 % | 186.55 | 5.60 |
|  |  | Total |  |  | 192.15 |

**U977150040523** CELER PROYECTOR OPTIPRO 135W 18600LM 3000K SIM. 25 C2
Precio: 231.55
Suministro e instalación de proyector marca CELER modelo OPTIPRO de 135W de potencia, flujo útil 18.600 lm, temperatura de color 3.000K e IRC >80. Óptica simétrica 25º. IP65 e IK08. Clase I. Alimentación 220/240 VAC, no regulable. Dimensiones 368x435x60mm. Vida útil 50.000h L80B10, temperatura de funcionamiento de -20 a +45 ºC , color negro. Con certificado ENEC. Incluso accesorio, pequeño material, mano de obra de instalación y pruebas.

| Código | Ud | Descripción | Rendimiento | Precio | Importe |
|---|---|---|---|---|---|
| D7150040523 |  | CELER PROY OPTIPRO 135W 18600LM 3000K SIM. 25º C2 (material) | 1 | 194.864 | 194.86 |
| D%N00010100 | % | Medios auxiliares | 1 % | 194.86 | 1.95 |
| D8989898003 |  | MANO DE OBRA OFICIAL 1ª | 1 | 28 | 28.00 |
| D%N00020300 | % | Costes indirectos | 3 % | 224.81 | 6.74 |
|  |  | Total |  |  | 231.55 |

**U977150040524** CELER PROYECTOR OPTIPRO 135W 18900LM 4000K SIM. 25C2
Precio: 231.55
Suministro e instalación de proyector marca CELER modelo OPTIPRO de 135W de potencia, flujo útil 18.900 lm, temperatura de color 4.000K e IRC >80. Óptica simétrica 25º. IP65 e IK08. Clase I. Alimentación 220/240 VAC, no regulable. Dimensiones 368x435x60mm. Vida útil 50.000h L80B10, temperatura de funcionamiento de -20 a +45 ºC , color negro. Con certificado ENEC. Incluso accesorio, pequeño material, mano de obra de instalación y pruebas.

| Código | Ud | Descripción | Rendimiento | Precio | Importe |
|---|---|---|---|---|---|
| D7150040524 |  | CELER PROY OPTIPRO 135W 18900LM 4000K SIM. 25º C2 (material) | 1 | 194.864 | 194.86 |
| D%N00010100 | % | Medios auxiliares | 1 % | 194.86 | 1.95 |
| D8989898003 |  | MANO DE OBRA OFICIAL 1ª | 1 | 28 | 28.00 |
| D%N00020300 | % | Costes indirectos | 3 % | 224.81 | 6.74 |
|  |  | Total |  |  | 231.55 |

**U977150040525** CELER PROYECTOR OPTIPRO 135W 18900LM 5000K SIM. 25 C2
Precio: 231.55
Suministro e instalación de proyector marca CELER modelo OPTIPRO de 135W de potencia, flujo útil 18.900 lm, temperatura de color 5.000K e IRC >80. Óptica simétrica 25º. IP65 e IK08. Clase I. Alimentación 220/240 VAC, no regulable. Dimensiones 368x435x60mm. Vida útil 50.000h L80B10, temperatura de funcionamiento de -20 a +45 ºC , color negro. Con certificado ENEC. Incluso accesorio, pequeño material, mano de obra de instalación y pruebas.

| Código | Ud | Descripción | Rendimiento | Precio | Importe |
|---|---|---|---|---|---|
| D7150040525 |  | CELER PROY OPTIPRO 135W 18900LM 5000K SIM. 25º C2 (material) | 1 | 194.864 | 194.86 |
| D%N00010100 | % | Medios auxiliares | 1 % | 194.86 | 1.95 |
| D8989898003 |  | MANO DE OBRA OFICIAL 1ª | 1 | 28 | 28.00 |
| D%N00020300 | % | Costes indirectos | 3 % | 224.81 | 6.74 |
|  |  | Total |  |  | 231.55 |

**U977150040526** CELER PROYECTOR OPTIPRO 180W 25200LM 4000K SIM. 25 C2
Precio: 284.44
Suministro e instalación de proyector marca CELER modelo OPTIPRO de 180W de potencia, flujo útil 25.200 lm, temperatura de color 4.000K e IRC >80. Óptica simétrica 25º. IP65 e IK08. Clase I. Alimentación 220/240 VAC, no regulable. Dimensiones 368x542x60mm. Vida útil 50.000h L80B10, temperatura de funcionamiento de -20 a +45 ºC , color negro. Con certificado ENEC. Incluso accesorio, pequeño material, mano de obra de instalación y pruebas.

| Código | Ud | Descripción | Rendimiento | Precio | Importe |
|---|---|---|---|---|---|
| D7150040526 |  | CELER PROY OPTIPRO 180W 25200LM 4000K SIM. 25º C2 (material) | 1 | 245.7 | 245.70 |
| D%N00010100 | % | Medios auxiliares | 1 % | 245.70 | 2.46 |
| D8989898003 |  | MANO DE OBRA OFICIAL 1ª | 1 | 28 | 28.00 |
| D%N00020300 | % | Costes indirectos | 3 % | 276.16 | 8.28 |
|  |  | Total |  |  | 284.44 |

**U977150040527** CELER PROYECTOR OPTIPRO 180W 25200LM 5000K SIM. 25 C2
Precio: 284.44
Suministro e instalación de proyector marca CELER modelo OPTIPRO de 180W de potencia, flujo útil 25.200 lm, temperatura de color 5.000K e IRC >80. Óptica simétrica 25º. IP65 e IK08. Clase I. Alimentación 220/240 VAC, no regulable. Dimensiones 368x542x60mm. Vida útil 50.000h L80B10, temperatura de funcionamiento de -20 a +45 ºC , color negro. Con certificado ENEC. Incluso accesorio, pequeño material, mano de obra de instalación y pruebas.

| Código | Ud | Descripción | Rendimiento | Precio | Importe |
|---|---|---|---|---|---|
| D7150040527 |  | CELER PROY OPTIPRO 180W 25200LM 5000K SIM. 25º C2 (material) | 1 | 245.7 | 245.70 |
| D%N00010100 | % | Medios auxiliares | 1 % | 245.70 | 2.46 |
| D8989898003 |  | MANO DE OBRA OFICIAL 1ª | 1 | 28 | 28.00 |
| D%N00020300 | % | Costes indirectos | 3 % | 276.16 | 8.28 |
|  |  | Total |  |  | 284.44 |

**U977150040528** CELER PROYECTOR OPTIPRO 210W 29400LM 4000K SIM. 25 C2
Precio: 330.59
Suministro e instalación de proyector marca CELER modelo OPTIPRO de 210W de potencia, flujo útil 29.400 lm, temperatura de color 4.000K e IRC >80. Óptica simétrica 25º. IP65 e IK08. Clase I. Alimentación 220/240 VAC, no regulable. Dimensiones 368x542x60mm. Vida útil 50.000h L80B10, temperatura de funcionamiento de -20 a +45 ºC , color negro. Con certificado ENEC. Incluso accesorio, pequeño material, mano de obra de instalación y pruebas.

| Código | Ud | Descripción | Rendimiento | Precio | Importe |
|---|---|---|---|---|---|
| D7150040528 |  | CELER PROY OPTIPRO 210W 29400LM 4000K SIM. 25º C2 (material) | 1 | 290.063 | 290.06 |
| D%N00010100 | % | Medios auxiliares | 1 % | 290.06 | 2.90 |
| D8989898003 |  | MANO DE OBRA OFICIAL 1ª | 1 | 28 | 28.00 |
| D%N00020300 | % | Costes indirectos | 3 % | 320.96 | 9.63 |
|  |  | Total |  |  | 330.59 |

**U977150040529** CELER PROYECTOR OPTIPRO 210W 29400LM 5000K SIM. 25 C2
Precio: 330.59
Suministro e instalación de proyector marca CELER modelo OPTIPRO de 210W de potencia, flujo útil 29.400 lm, temperatura de color 5.000K e IRC >80. Óptica simétrica 25º. IP65 e IK08. Clase I. Alimentación 220/240 VAC, no regulable. Dimensiones 368x542x60mm. Vida útil 50.000h L80B10, temperatura de funcionamiento de -20 a +45 ºC , color negro. Con certificado ENEC. Incluso accesorio, pequeño material, mano de obra de instalación y pruebas.

| Código | Ud | Descripción | Rendimiento | Precio | Importe |
|---|---|---|---|---|---|
| D7150040529 |  | CELER PROY OPTIPRO 210W 29400LM 5000K SIM. 25º C2 (material) | 1 | 290.063 | 290.06 |
| D%N00010100 | % | Medios auxiliares | 1 % | 290.06 | 2.90 |
| D8989898003 |  | MANO DE OBRA OFICIAL 1ª | 1 | 28 | 28.00 |
| D%N00020300 | % | Costes indirectos | 3 % | 320.96 | 9.63 |
|  |  | Total |  |  | 330.59 |

**U977150040530** CELER PROYECTOR OPTIPRO 240W 33600LM 4000K SIM. 25 C2
Precio: 343.27
Suministro e instalación de proyector marca CELER modelo OPTIPRO de 240W de potencia, flujo útil 33.600 lm, temperatura de color 4.000K e IRC >80. Óptica simétrica 25º. IP65 e IK08. Clase I. Alimentación 220/240 VAC, no regulable. Dimensiones 368x542x60mm. Vida útil 50.000h L80B10, temperatura de funcionamiento de -20 a +45 ºC , color negro. Con certificado ENEC. Incluso accesorio, pequeño material, mano de obra de instalación y pruebas.

| Código | Ud | Descripción | Rendimiento | Precio | Importe |
|---|---|---|---|---|---|
| D7150040530 |  | CELER PROY OPTIPRO 240W 33600LM 4000K SIM. 25º C2 (material) | 1 | 302.25 | 302.25 |
| D%N00010100 | % | Medios auxiliares | 1 % | 302.25 | 3.02 |
| D8989898003 |  | MANO DE OBRA OFICIAL 1ª | 1 | 28 | 28.00 |
| D%N00020300 | % | Costes indirectos | 3 % | 333.27 | 10.00 |
|  |  | Total |  |  | 343.27 |

**U977150040531** CELER PROYECTOR OPTIPRO 240W 33600LM 5000K SIM. 25 C2
Precio: 343.27
Suministro e instalación de proyector marca CELER modelo OPTIPRO de 240W de potencia, flujo útil 33.600 lm, temperatura de color 5.000K e IRC >80. Óptica simétrica 25º. IP65 e IK08. Clase I. Alimentación 220/240 VAC, no regulable. Dimensiones 368x542x60mm. Vida útil 50.000h L80B10, temperatura de funcionamiento de -20 a +45 ºC , color negro. Con certificado ENEC. Incluso accesorio, pequeño material, mano de obra de instalación y pruebas.

| Código | Ud | Descripción | Rendimiento | Precio | Importe |
|---|---|---|---|---|---|
| D7150040531 |  | CELER PROY OPTIPRO 240W 33600LM 5000K SIM. 25º C2 (material) | 1 | 302.25 | 302.25 |
| D%N00010100 | % | Medios auxiliares | 1 % | 302.25 | 3.02 |
| D8989898003 |  | MANO DE OBRA OFICIAL 1ª | 1 | 28 | 28.00 |
| D%N00020300 | % | Costes indirectos | 3 % | 333.27 | 10.00 |
|  |  | Total |  |  | 343.27 |

**U977150040540** CELER PROYECTOR OPTIPRO 80W 11200LM 3000K SIM. 60 C2
Precio: 192.15
Suministro e instalación de proyector marca CELER modelo OPTIPRO de 80W de potencia, flujo útil 11.200 lm, temperatura de color 3.000K e IRC >80. Óptica simétrica 60º. IP65 e IK08. Clase I. Alimentación 220/240 VAC, no regulable. Dimensiones 368x435x60mm. Vida útil 50.000h L80B10, temperatura de funcionamiento de -20 a +45 ºC , color negro. Con certificado ENEC. Incluso accesorio, pequeño material, mano de obra de instalación y pruebas.

| Código | Ud | Descripción | Rendimiento | Precio | Importe |
|---|---|---|---|---|---|
| D7150040540 |  | CELER PROY OPTIPRO 80W 11200LM 3000K SIM. 60º C2 (material) | 1 | 156.975 | 156.98 |
| D%N00010100 | % | Medios auxiliares | 1 % | 156.98 | 1.57 |
| D8989898003 |  | MANO DE OBRA OFICIAL 1ª | 1 | 28 | 28.00 |
| D%N00020300 | % | Costes indirectos | 3 % | 186.55 | 5.60 |
|  |  | Total |  |  | 192.15 |

**U977150040541** CELER PROYECTOR OPTIPRO 80W 11500LM 4000K SIM. 60 C2
Precio: 192.15
Suministro e instalación de proyector marca CELER modelo OPTIPRO de 80W de potencia, flujo útil 11.500 lm, temperatura de color 4.000K e IRC >80. Óptica simétrica 60º . IP65 e IK08. Clase I. Alimentación 220/240 VAC, no regulable. Dimensiones 368x435x60mm. Vida útil 50.000h L80B10, temperatura de funcionamiento de -20 a +45 ºC , color negro. Con certificado ENEC. Incluso accesorio, pequeño material, mano de obra de instalación y pruebas.

| Código | Ud | Descripción | Rendimiento | Precio | Importe |
|---|---|---|---|---|---|
| D7150040541 |  | CELER PROY OPTIPRO 80W 11500LM 4000K SIM. 60º C2 (material) | 1 | 156.975 | 156.98 |
| D%N00010100 | % | Medios auxiliares | 1 % | 156.98 | 1.57 |
| D8989898003 |  | MANO DE OBRA OFICIAL 1ª | 1 | 28 | 28.00 |
| D%N00020300 | % | Costes indirectos | 3 % | 186.55 | 5.60 |
|  |  | Total |  |  | 192.15 |

**U977150040542** CELER PROYECTOR OPTIPRO 80W 11500LM 5000K SIM. 60 C2
Precio: 192.15
Suministro e instalación de proyector marca CELER modelo OPTIPRO de 80W de potencia, flujo útil 11.500 lm, temperatura de color 5.000K e IRC >80. Óptica simétrica 60º. IP65 e IK08. Clase I. Alimentación 220/240 VAC, no regulable. Dimensiones 368x435x60mm. Vida útil 50.000h L80B10, temperatura de funcionamiento de -20 a +45 ºC , color negro. Con certificado ENEC. Incluso accesorio, pequeño material, mano de obra de instalación y pruebas.

| Código | Ud | Descripción | Rendimiento | Precio | Importe |
|---|---|---|---|---|---|
| D7150040542 |  | CELER PROY OPTIPRO 80W 11500LM 5000K SIM. 60º C2 (material) | 1 | 156.975 | 156.98 |
| D%N00010100 | % | Medios auxiliares | 1 % | 156.98 | 1.57 |
| D8989898003 |  | MANO DE OBRA OFICIAL 1ª | 1 | 28 | 28.00 |
| D%N00020300 | % | Costes indirectos | 3 % | 186.55 | 5.60 |
|  |  | Total |  |  | 192.15 |

**U977150040543** CELER PROYECTOR OPTIPRO 135W 18600LM 3000K SIM. 60 C2
Precio: 231.55
Suministro e instalación de proyector marca CELER modelo OPTIPRO de 135W de potencia, flujo útil 18.600 lm, temperatura de color 3.000K e IRC >80. Óptica simétrica 60º. IP65 e IK08. Clase I. Alimentación 220/240 VAC, no regulable. Dimensiones 368x435x60mm. Vida útil 50.000h L80B10, temperatura de funcionamiento de -20 a +45 ºC , color negro. Con certificado ENEC. Incluso accesorio, pequeño material, mano de obra de instalación y pruebas.

| Código | Ud | Descripción | Rendimiento | Precio | Importe |
|---|---|---|---|---|---|
| D7150040543 |  | CELER PROY OPTIPRO 135W 18600LM 3000K SIM. 60º C2 (material) | 1 | 194.864 | 194.86 |
| D%N00010100 | % | Medios auxiliares | 1 % | 194.86 | 1.95 |
| D8989898003 |  | MANO DE OBRA OFICIAL 1ª | 1 | 28 | 28.00 |
| D%N00020300 | % | Costes indirectos | 3 % | 224.81 | 6.74 |
|  |  | Total |  |  | 231.55 |

**U977150040544** CELER PROYECTOR OPTIPRO 135W 18900LM 4000K SIM. 60C2
Precio: 231.55
Suministro e instalación de proyector marca CELER modelo OPTIPRO de 135W de potencia, flujo útil 18.900 lm, temperatura de color 4.000K e IRC >80. Óptica simétrica 60º. IP65 e IK08. Clase I. Alimentación 220/240 VAC, no regulable. Dimensiones 368x435x60mm. Vida útil 50.000h L80B10, temperatura de funcionamiento de -20 a +45 ºC , color negro. Con certificado ENEC. Incluso accesorio, pequeño material, mano de obra de instalación y pruebas.

| Código | Ud | Descripción | Rendimiento | Precio | Importe |
|---|---|---|---|---|---|
| D7150040544 |  | CELER PROY OPTIPRO 135W 18900LM 4000K SIM. 60º C2 (material) | 1 | 194.864 | 194.86 |
| D%N00010100 | % | Medios auxiliares | 1 % | 194.86 | 1.95 |
| D8989898003 |  | MANO DE OBRA OFICIAL 1ª | 1 | 28 | 28.00 |
| D%N00020300 | % | Costes indirectos | 3 % | 224.81 | 6.74 |
|  |  | Total |  |  | 231.55 |

**U977150040545** CELER PROYECTOR OPTIPRO 135W 18900LM 5000K SIM. 60 C2
Precio: 231.55
Suministro e instalación de proyector marca CELER modelo OPTIPRO de 135W de potencia, flujo útil 18.900 lm, temperatura de color 5.000K e IRC >80. Óptica simétrica 60º. IP65 e IK08. Clase I. Alimentación 220/240 VAC, no regulable. Dimensiones 368x435x60mm. Vida útil 50.000h L80B10, temperatura de funcionamiento de -20 a +45 ºC , color negro. Con certificado ENEC. Incluso accesorio, pequeño material, mano de obra de instalación y pruebas.

| Código | Ud | Descripción | Rendimiento | Precio | Importe |
|---|---|---|---|---|---|
| D7150040545 |  | CELER PROY OPTIPRO 135W 18900LM 5000K SIM. 60º C2 (material) | 1 | 194.864 | 194.86 |
| D%N00010100 | % | Medios auxiliares | 1 % | 194.86 | 1.95 |
| D8989898003 |  | MANO DE OBRA OFICIAL 1ª | 1 | 28 | 28.00 |
| D%N00020300 | % | Costes indirectos | 3 % | 224.81 | 6.74 |
|  |  | Total |  |  | 231.55 |

**U977150040546** CELER PROYECTOR OPTIPRO 180W 25200LM 4000K SIM. 60 C2
Precio: 284.44
Suministro e instalación de proyector marca CELER modelo OPTIPRO de 180W de potencia, flujo útil 25.200 lm, temperatura de color 4.000K e IRC >80. Óptica simétrica 60º. IP65 e IK08. Clase I. Alimentación 220/240 VAC, no regulable. Dimensiones 368x542x60mm. Vida útil 50.000h L80B10, temperatura de funcionamiento de -20 a +45 ºC , color negro. Con certificado ENEC. Incluso accesorio, pequeño material, mano de obra de instalación y pruebas.

| Código | Ud | Descripción | Rendimiento | Precio | Importe |
|---|---|---|---|---|---|
| D7150040546 |  | CELER PROY OPTIPRO 180W 25200LM 4000K SIM. 60º C2 (material) | 1 | 245.7 | 245.70 |
| D%N00010100 | % | Medios auxiliares | 1 % | 245.70 | 2.46 |
| D8989898003 |  | MANO DE OBRA OFICIAL 1ª | 1 | 28 | 28.00 |
| D%N00020300 | % | Costes indirectos | 3 % | 276.16 | 8.28 |
|  |  | Total |  |  | 284.44 |

**U977150040547** CELER PROYECTOR OPTIPRO 180W 25200LM 5000K SIM. 60 C2
Precio: 284.44
Suministro e instalación de proyector marca CELER modelo OPTIPRO de 180W de potencia, flujo útil 25.200 lm, temperatura de color 5.000K e IRC >80. Óptica simétrica 60º. IP65 e IK08. Clase I. Alimentación 220/240 VAC, no regulable. Dimensiones 368x542x60mm. Vida útil 50.000h L80B10, temperatura de funcionamiento de -20 a +45 ºC , color negro. Con certificado ENEC. Incluso accesorio, pequeño material, mano de obra de instalación y pruebas.

| Código | Ud | Descripción | Rendimiento | Precio | Importe |
|---|---|---|---|---|---|
| D7150040547 |  | CELER PROY OPTIPRO 180W 25200LM 5000K SIM. 60º C2 (material) | 1 | 245.7 | 245.70 |
| D%N00010100 | % | Medios auxiliares | 1 % | 245.70 | 2.46 |
| D8989898003 |  | MANO DE OBRA OFICIAL 1ª | 1 | 28 | 28.00 |
| D%N00020300 | % | Costes indirectos | 3 % | 276.16 | 8.28 |
|  |  | Total |  |  | 284.44 |

**U977150040548** CELER PROYECTOR OPTIPRO 210W 29400LM 4000K SIM. 60 C2
Precio: 330.59
Suministro e instalación de proyector marca CELER modelo OPTIPRO de 210W de potencia, flujo útil 29.400 lm, temperatura de color 4.000K e IRC >80. Óptica simétrica 60º. IP65 e IK08. Clase I. Alimentación 220/240 VAC, no regulable. Dimensiones 368x542x60mm. Vida útil 50.000h L80B10, temperatura de funcionamiento de -20 a +45 ºC , color negro. Con certificado ENEC. Incluso accesorio, pequeño material, mano de obra de instalación y pruebas.

| Código | Ud | Descripción | Rendimiento | Precio | Importe |
|---|---|---|---|---|---|
| D7150040548 |  | CELER PROY OPTIPRO 210W 29400LM 4000K SIM. 60º C2 (material) | 1 | 290.063 | 290.06 |
| D%N00010100 | % | Medios auxiliares | 1 % | 290.06 | 2.90 |
| D8989898003 |  | MANO DE OBRA OFICIAL 1ª | 1 | 28 | 28.00 |
| D%N00020300 | % | Costes indirectos | 3 % | 320.96 | 9.63 |
|  |  | Total |  |  | 330.59 |

**U977150040549** CELER PROYECTOR OPTIPRO 210W 29400LM 5000K SIM. 60 C2
Precio: 330.59
Suministro e instalación de proyector marca CELER modelo OPTIPRO de 210W de potencia, flujo útil 29.400 lm, temperatura de color 5.000K e IRC >80. Óptica simétrica 60º. IP65 e IK08. Clase I. Alimentación 220/240 VAC, no regulable. Dimensiones 368x542x60mm. Vida útil 50.000h L80B10, temperatura de funcionamiento de -20 a +45 ºC , color negro. Con certificado ENEC. Incluso accesorio, pequeño material, mano de obra de instalación y pruebas.

| Código | Ud | Descripción | Rendimiento | Precio | Importe |
|---|---|---|---|---|---|
| D7150040549 |  | CELER PROY OPTIPRO 210W 29400LM 5000K SIM. 60º C2 (material) | 1 | 290.063 | 290.06 |
| D%N00010100 | % | Medios auxiliares | 1 % | 290.06 | 2.90 |
| D8989898003 |  | MANO DE OBRA OFICIAL 1ª | 1 | 28 | 28.00 |
| D%N00020300 | % | Costes indirectos | 3 % | 320.96 | 9.63 |
|  |  | Total |  |  | 330.59 |

**U977150040550** CELER PROYECTOR OPTIPRO 240W 33600LM 4000K SIM. 60 C2
Precio: 343.27
Suministro e instalación de proyector marca CELER modelo OPTIPRO de 240W de potencia, flujo útil 33.600 lm, temperatura de color 4.000K e IRC >80. Óptica simétrica 60º. IP65 e IK08. Clase I. Alimentación 220/240 VAC, no regulable. Dimensiones 368x542x60mm. Vida útil 50.000h L80B10, temperatura de funcionamiento de -20 a +45 ºC , color negro. Con certificado ENEC. Incluso accesorio, pequeño material, mano de obra de instalación y pruebas.

| Código | Ud | Descripción | Rendimiento | Precio | Importe |
|---|---|---|---|---|---|
| D7150040550 |  | CELER PROY OPTIPRO 240W 33600LM 4000K SIM. 60º C2 (material) | 1 | 302.25 | 302.25 |
| D%N00010100 | % | Medios auxiliares | 1 % | 302.25 | 3.02 |
| D8989898003 |  | MANO DE OBRA OFICIAL 1ª | 1 | 28 | 28.00 |
| D%N00020300 | % | Costes indirectos | 3 % | 333.27 | 10.00 |
|  |  | Total |  |  | 343.27 |

**U977150040551** CELER PROYECTOR OPTIPRO 240W 33600LM 5000K SIM. 60 C2
Precio: 343.27
Suministro e instalación de proyector marca CELER modelo OPTIPRO de 240W de potencia, flujo útil 33.600 lm, temperatura de color 5.000K e IRC >80. Óptica simétrica 60º. IP65 e IK08. Clase I. Alimentación 220/240 VAC, no regulable. Dimensiones 368x542x60mm. Vida útil 50.000h L80B10, temperatura de funcionamiento de -20 a +45 ºC , color negro. Con certificado ENEC. Incluso accesorio, pequeño material, mano de obra de instalación y pruebas.

| Código | Ud | Descripción | Rendimiento | Precio | Importe |
|---|---|---|---|---|---|
| D7150040551 |  | CELER PROY OPTIPRO 240W 33600LM 5000K SIM. 60º C2 (material) | 1 | 302.25 | 302.25 |
| D%N00010100 | % | Medios auxiliares | 1 % | 302.25 | 3.02 |
| D8989898003 |  | MANO DE OBRA OFICIAL 1ª | 1 | 28 | 28.00 |
| D%N00020300 | % | Costes indirectos | 3 % | 333.27 | 10.00 |
|  |  | Total |  |  | 343.27 |

**U977150040560** CELER PROY OPTIPRO 80W 11200LM 3000K ASIM 24X115 DALI 2 C2
Precio: 259.93
Suministro e instalación de proyector asimétrico marca CELER modelo OPTIPRO de 80W de potencia, flujo útil 11.200 lm, temperatura de color 3.000K e IRC >80. Óptica asimétrica 24ºx115º . IP65 e IK08. Clase I. Alimentación 220/240 VAC, regulable DALI. Dimensiones 368x435x60mm. Vida útil 50.000h L80B10, temperatura de funcionamiento de -20 a +45 ºC , color negro. Con certificado ENEC. Incluso accesorio, pequeño material, mano de obra de instalación y pruebas.

| Código | Ud | Descripción | Rendimiento | Precio | Importe |
|---|---|---|---|---|---|
| D7150040560 |  | CELER PROY OPTIPRO 80W 11200LM 3000K ASIM 24X115º DALI 2 C2 (material) | 1 | 222.138 | 222.14 |
| D%N00010100 | % | Medios auxiliares | 1 % | 222.14 | 2.22 |
| D8989898003 |  | MANO DE OBRA OFICIAL 1ª | 1 | 28 | 28.00 |
| D%N00020300 | % | Costes indirectos | 3 % | 252.36 | 7.57 |
|  |  | Total |  |  | 259.93 |

**U977150040561** CELER PROY OPTIPRO 80W 11500LM 4000K ASIM 24X115 DALI 2 C2
Precio: 259.93
Suministro e instalación de proyector asimétrico marca CELER modelo OPTIPRO de 80W de potencia, flujo útil 11.500 lm, temperatura de color 4.000K e IRC >80. Óptica asimétrica 24ºx115º . IP65 e IK08. Clase I. Alimentación 220/240 VAC, regulable DALI. Dimensiones 368x435x60mm. Vida útil 50.000h L80B10, temperatura de funcionamiento de -20 a +45 ºC , color negro. Con certificado ENEC. Incluso accesorio, pequeño material, mano de obra de instalación y pruebas.

| Código | Ud | Descripción | Rendimiento | Precio | Importe |
|---|---|---|---|---|---|
| D7150040561 |  | CELER PROY OPTIPRO 80W 11500LM 4000K ASIM 24X115º DALI 2 C2 (material) | 1 | 222.138 | 222.14 |
| D%N00010100 | % | Medios auxiliares | 1 % | 222.14 | 2.22 |
| D8989898003 |  | MANO DE OBRA OFICIAL 1ª | 1 | 28 | 28.00 |
| D%N00020300 | % | Costes indirectos | 3 % | 252.36 | 7.57 |
|  |  | Total |  |  | 259.93 |

**U977150040562** CELER PROY OPTIPRO 80W 11500LM 5000K ASIM 24X115 DALI 2 C2
Precio: 259.93
Suministro e instalación de proyector asimétrico marca CELER modelo OPTIPRO de 80W de potencia, flujo útil 11.500 lm, temperatura de color 5.000K e IRC >80. Óptica asimétrica 24ºx115º . IP65 e IK08. Clase I. Alimentación 220/240 VAC, regulable DALI. Dimensiones 368x435x60mm. Vida útil 50.000h L80B10, temperatura de funcionamiento de -20 a +45 ºC , color negro. Con certificado ENEC. Incluso accesorio, pequeño material, mano de obra de instalación y pruebas.

| Código | Ud | Descripción | Rendimiento | Precio | Importe |
|---|---|---|---|---|---|
| D7150040562 |  | CELER PROY OPTIPRO 80W 11500LM 5000K ASIM 24X115º DALI 2 C2 (material) | 1 | 222.138 | 222.14 |
| D%N00010100 | % | Medios auxiliares | 1 % | 222.14 | 2.22 |
| D8989898003 |  | MANO DE OBRA OFICIAL 1ª | 1 | 28 | 28.00 |
| D%N00020300 | % | Costes indirectos | 3 % | 252.36 | 7.57 |
|  |  | Total |  |  | 259.93 |

**U977150040563** CELER PROY OPTIPRO 135W 18600LM 3000K ASIM 24X115 DALI 2 C2
Precio: 309.52
Suministro e instalación de proyector asimétrico marca CELER modelo OPTIPRO de 135W de potencia, flujo útil 18.600 lm, temperatura de color 3.000K e IRC >80. Óptica asimétrica 24ºx115º . IP65 e IK08. Clase I. Alimentación 220/240 VAC, regulable DALI. Dimensiones 368x435x60mm. Vida útil 50.000h L80B10, temperatura de funcionamiento de -20 a +45 ºC , color negro. Con certificado ENEC. Incluso accesorio, pequeño material, mano de obra de instalación y pruebas.

| Código | Ud | Descripción | Rendimiento | Precio | Importe |
|---|---|---|---|---|---|
| D7150040563 |  | CELER PROY OPTIPRO 135W 18600LM 3000K ASIM 24X115º DALI 2 C2 (material) | 1 | 269.796 | 269.80 |
| D%N00010100 | % | Medios auxiliares | 1 % | 269.80 | 2.70 |
| D8989898003 |  | MANO DE OBRA OFICIAL 1ª | 1 | 28 | 28.00 |
| D%N00020300 | % | Costes indirectos | 3 % | 300.50 | 9.02 |
|  |  | Total |  |  | 309.52 |

**U977150040564** CELER PROY OPTIPRO 135W 18900LM 4000K ASIM 24X115 DALI 2 C2
Precio: 309.52
Suministro e instalación de proyector asimétrico marca CELER modelo OPTIPRO de 135W de potencia, flujo útil 18.900 lm, temperatura de color 4.000K e IRC >80. Óptica asimétrica 24ºx115º . IP65 e IK08. Clase I. Alimentación 220/240 VAC, regulable DALI. Dimensiones 368x435x60mm. Vida útil 50.000h L80B10, temperatura de funcionamiento de -20 a +45 ºC , color negro. Con certificado ENEC. Incluso accesorio, pequeño material, mano de obra de instalación y pruebas.

| Código | Ud | Descripción | Rendimiento | Precio | Importe |
|---|---|---|---|---|---|
| D7150040564 |  | CELER PROY OPTIPRO 135W 18900LM 4000K ASIM 24X115º DALI 2 C2 (material) | 1 | 269.796 | 269.80 |
| D%N00010100 | % | Medios auxiliares | 1 % | 269.80 | 2.70 |
| D8989898003 |  | MANO DE OBRA OFICIAL 1ª | 1 | 28 | 28.00 |
| D%N00020300 | % | Costes indirectos | 3 % | 300.50 | 9.02 |
|  |  | Total |  |  | 309.52 |

**U977150040565** CELER PROY OPTIPRO 135W 18900LM 5000K ASIM 24X115 DALI 2 C2
Precio: 309.52
Suministro e instalación de proyector asimétrico marca CELER modelo OPTIPRO de 135W de potencia, flujo útil 18.900 lm, temperatura de color 5.000K e IRC >80. Óptica asimétrica 24ºx115º . IP65 e IK08. Clase I. Alimentación 220/240 VAC, regulable DALI. Dimensiones 368x435x60mm. Vida útil 50.000h L80B10, temperatura de funcionamiento de -20 a +45 ºC , color negro. Con certificado ENEC. Incluso accesorio, pequeño material, mano de obra de instalación y pruebas.

| Código | Ud | Descripción | Rendimiento | Precio | Importe |
|---|---|---|---|---|---|
| D7150040565 |  | CELER PROY OPTIPRO 135W 18900LM 5000K ASIM 24X115º DALI 2 C2 (material) | 1 | 269.796 | 269.80 |
| D%N00010100 | % | Medios auxiliares | 1 % | 269.80 | 2.70 |
| D8989898003 |  | MANO DE OBRA OFICIAL 1ª | 1 | 28 | 28.00 |
| D%N00020300 | % | Costes indirectos | 3 % | 300.50 | 9.02 |
|  |  | Total |  |  | 309.52 |

**U977150040566** CELER PROY OPTIPRO 180W 25200LM 4000K ASIM 24X115 DALI 2 C2
Precio: 367.61
Suministro e instalación de proyector asimétrico marca CELER modelo OPTIPRO de 180W de potencia, flujo útil 25.200 lm, temperatura de color 4.000K e IRC >80. Óptica asimétrica 24ºx115º . IP65 e IK08. Clase I. Alimentación 220/240 VAC, regulable DALI. Dimensiones 368x542x60mm. Vida útil 50.000h L80B10, temperatura de funcionamiento de -20 a +45 ºC , color negro. Con certificado ENEC. Incluso accesorio, pequeño material, mano de obra de instalación y pruebas.

| Código | Ud | Descripción | Rendimiento | Precio | Importe |
|---|---|---|---|---|---|
| D7150040566 |  | CELER PROY OPTIPRO 180W 25200LM 4000K ASIM 24X115º DALI 2 C2 (material) | 1 | 325.644 | 325.64 |
| D%N00010100 | % | Medios auxiliares | 1 % | 325.64 | 3.26 |
| D8989898003 |  | MANO DE OBRA OFICIAL 1ª | 1 | 28 | 28.00 |
| D%N00020300 | % | Costes indirectos | 3 % | 356.90 | 10.71 |
|  |  | Total |  |  | 367.61 |

**U977150040567** CELER PROY OPTIPRO 180W 25200LM 5000K ASIM 24X115 DALI 2 C2
Precio: 367.61
Suministro e instalación de proyector asimétrico marca CELER modelo OPTIPRO de 180W de potencia, flujo útil 25.200 lm, temperatura de color 5.000K e IRC >80. Óptica asimétrica 24ºx115º . IP65 e IK08. Clase I. Alimentación 220/240 VAC, regulable DALI. Dimensiones 368x542x60mm. Vida útil 50.000h L80B10, temperatura de funcionamiento de -20 a +45 ºC , color negro. Con certificado ENEC. Incluso accesorio, pequeño material, mano de obra de instalación y pruebas.

| Código | Ud | Descripción | Rendimiento | Precio | Importe |
|---|---|---|---|---|---|
| D7150040567 |  | CELER PROY OPTIPRO 180W 25200LM 5000K ASIM 24X115º DALI 2 C2 (material) | 1 | 325.644 | 325.64 |
| D%N00010100 | % | Medios auxiliares | 1 % | 325.64 | 3.26 |
| D8989898003 |  | MANO DE OBRA OFICIAL 1ª | 1 | 28 | 28.00 |
| D%N00020300 | % | Costes indirectos | 3 % | 356.90 | 10.71 |
|  |  | Total |  |  | 367.61 |

**U977150040568** CELER PROY OPTIPRO 210W 29400LM 4000K ASIM 24X115 DALI 2 C2
Precio: 411.77
Suministro e instalación de proyector asimétrico marca CELER modelo OPTIPRO de 210W de potencia, flujo útil 29.400 lm, temperatura de color 4.000K e IRC >80. Óptica asimétrica 24ºx115º . IP65 e IK08. Clase I. Alimentación 220/240 VAC, regulable DALI. Dimensiones 368x542x60mm. Vida útil 50.000h L80B10, temperatura de funcionamiento de -20 a +45 ºC , color negro. Con certificado ENEC. Incluso accesorio, pequeño material, mano de obra de instalación y pruebas.

| Código | Ud | Descripción | Rendimiento | Precio | Importe |
|---|---|---|---|---|---|
| D7150040568 |  | CELER PROY OPTIPRO 210W 29400LM 4000K ASIM 24X115º DALI 2 C2 (material) | 1 | 368.095 | 368.10 |
| D%N00010100 | % | Medios auxiliares | 1 % | 368.10 | 3.68 |
| D8989898003 |  | MANO DE OBRA OFICIAL 1ª | 1 | 28 | 28.00 |
| D%N00020300 | % | Costes indirectos | 3 % | 399.78 | 11.99 |
|  |  | Total |  |  | 411.77 |

**U977150040569** CELER PROY OPTIPRO 210W 29400LM 5000K ASIM 24X115 DALI 2 C2
Precio: 411.77
Suministro e instalación de proyector asimétrico marca CELER modelo OPTIPRO de 210W de potencia, flujo útil 29.400 lm, temperatura de color 5.000K e IRC >80. Óptica asimétrica 24ºx115º . IP65 e IK08. Clase I. Alimentación 220/240 VAC, regulable DALI. Dimensiones 368x542x60mm. Vida útil 50.000h L80B10, temperatura de funcionamiento de -20 a +45 ºC , color negro. Con certificado ENEC. Incluso accesorio, pequeño material, mano de obra de instalación y pruebas.

| Código | Ud | Descripción | Rendimiento | Precio | Importe |
|---|---|---|---|---|---|
| D7150040569 |  | CELER PROY OPTIPRO 210W 29400LM 5000K ASIM 24X115º DALI 2 C2 (material) | 1 | 368.095 | 368.10 |
| D%N00010100 | % | Medios auxiliares | 1 % | 368.10 | 3.68 |
| D8989898003 |  | MANO DE OBRA OFICIAL 1ª | 1 | 28 | 28.00 |
| D%N00020300 | % | Costes indirectos | 3 % | 399.78 | 11.99 |
|  |  | Total |  |  | 411.77 |

**U977150040570** CELER PROY OPTIPRO 240W 33600LM 4000K ASIM 24X115 DALI 2 C2
Precio: 435.55
Suministro e instalación de proyector asimétrico marca CELER modelo OPTIPRO de 240W de potencia, flujo útil 33.600 lm, temperatura de color 4.000K e IRC >80. Óptica asimétrica 24ºx115º . IP65 e IK08. Clase I. Alimentación 220/240 VAC, regulable DALI. Dimensiones 368x542x60mm. Vida útil 50.000h L80B10, temperatura de funcionamiento de -20 a +45 ºC , color negro. Con certificado ENEC. Incluso accesorio, pequeño material, mano de obra de instalación y pruebas.

| Código | Ud | Descripción | Rendimiento | Precio | Importe |
|---|---|---|---|---|---|
| D7150040570 |  | CELER PROY OPTIPRO 240W 33600LM 4000K ASIM 24X115º DALI 2 C2 (material) | 1 | 390.949 | 390.95 |
| D%N00010100 | % | Medios auxiliares | 1 % | 390.95 | 3.91 |
| D8989898003 |  | MANO DE OBRA OFICIAL 1ª | 1 | 28 | 28.00 |
| D%N00020300 | % | Costes indirectos | 3 % | 422.86 | 12.69 |
|  |  | Total |  |  | 435.55 |

**U977150040571** CELER PROY OPTIPRO 240W 33600LM 5000K ASIM 24X115 DALI 2 C2
Precio: 435.55
Suministro e instalación de proyector asimétrico marca CELER modelo OPTIPRO de 240W de potencia, flujo útil 33.600 lm, temperatura de color 5.000K e IRC >80. Óptica asimétrica 24ºx115º . IP65 e IK08. Clase I. Alimentación 220/240 VAC, regulable DALI. Dimensiones 368x542x60mm. Vida útil 50.000h L80B10, temperatura de funcionamiento de -20 a +45 ºC , color negro. Con certificado ENEC. Incluso accesorio, pequeño material, mano de obra de instalación y pruebas.

| Código | Ud | Descripción | Rendimiento | Precio | Importe |
|---|---|---|---|---|---|
| D7150040571 |  | CELER PROY OPTIPRO 240W 33600LM 5000K ASIM 24X115º DALI 2 C2 (material) | 1 | 390.949 | 390.95 |
| D%N00010100 | % | Medios auxiliares | 1 % | 390.95 | 3.91 |
| D8989898003 |  | MANO DE OBRA OFICIAL 1ª | 1 | 28 | 28.00 |
| D%N00020300 | % | Costes indirectos | 3 % | 422.86 | 12.69 |
|  |  | Total |  |  | 435.55 |

**U977150040580** CELER PROY OPTIPRO 80W 11200LM 3000K ASIM 88X150 DALI 2 C2
Precio: 259.93
Suministro e instalación de proyector asimétrico marca CELER modelo OPTIPRO de 80W de potencia, flujo útil 11.200 lm, temperatura de color 3.000K e IRC >80. Óptica asimétrica 88ºx150º . IP65 e IK08. Clase I. Alimentación 220/240 VAC, regulable DALI. Dimensiones 368x435x60mm. Vida útil 50.000h L80B10, temperatura de funcionamiento de -20 a +45 ºC , color negro. Con certificado ENEC. Incluso accesorio, pequeño material, mano de obra de instalación y pruebas.

| Código | Ud | Descripción | Rendimiento | Precio | Importe |
|---|---|---|---|---|---|
| D7150040580 |  | CELER PROY OPTIPRO 80W 11200LM 3000K ASIM 88X150º DALI 2 C2 (material) | 1 | 222.138 | 222.14 |
| D%N00010100 | % | Medios auxiliares | 1 % | 222.14 | 2.22 |
| D8989898003 |  | MANO DE OBRA OFICIAL 1ª | 1 | 28 | 28.00 |
| D%N00020300 | % | Costes indirectos | 3 % | 252.36 | 7.57 |
|  |  | Total |  |  | 259.93 |

**U977150040581** CELER PROY OPTIPRO 80W 11500LM 4000K ASIM 88X150 DALI 2 C2
Precio: 259.93
Suministro e instalación de proyector asimétrico marca CELER modelo OPTIPRO de 80W de potencia, flujo útil 11.500 lm, temperatura de color 4.000K e IRC >80. Óptica asimétrica 88ºx150º . IP65 e IK08. Clase I. Alimentación 220/240 VAC, regulable DALI. Dimensiones 368x435x60mm. Vida útil 50.000h L80B10, temperatura de funcionamiento de -20 a +45 ºC , color negro. Con certificado ENEC. Incluso accesorio, pequeño material, mano de obra de instalación y pruebas.

| Código | Ud | Descripción | Rendimiento | Precio | Importe |
|---|---|---|---|---|---|
| D7150040581 |  | CELER PROY OPTIPRO 80W 11500LM 4000K ASIM 88X150º DALI 2 C2 (material) | 1 | 222.138 | 222.14 |
| D%N00010100 | % | Medios auxiliares | 1 % | 222.14 | 2.22 |
| D8989898003 |  | MANO DE OBRA OFICIAL 1ª | 1 | 28 | 28.00 |
| D%N00020300 | % | Costes indirectos | 3 % | 252.36 | 7.57 |
|  |  | Total |  |  | 259.93 |

**U977150040582** CELER PROY OPTIPRO 80W 11500LM 5000K ASIM 88X150 DALI 2 C2
Precio: 259.93
Suministro e instalación de proyector asimétrico marca CELER modelo OPTIPRO de 80W de potencia, flujo útil 11.500 lm, temperatura de color 5.000K e IRC >80. Óptica asimétrica 88ºx150º . IP65 e IK08. Clase I. Alimentación 220/240 VAC, regulable DALI. Dimensiones 368x435x60mm. Vida útil 50.000h L80B10, temperatura de funcionamiento de -20 a +45 ºC , color negro. Con certificado ENEC. Incluso accesorio, pequeño material, mano de obra de instalación y pruebas.

| Código | Ud | Descripción | Rendimiento | Precio | Importe |
|---|---|---|---|---|---|
| D7150040582 |  | CELER PROY OPTIPRO 80W 11500LM 5000K ASIM 88X150º DALI 2 C2 (material) | 1 | 222.138 | 222.14 |
| D%N00010100 | % | Medios auxiliares | 1 % | 222.14 | 2.22 |
| D8989898003 |  | MANO DE OBRA OFICIAL 1ª | 1 | 28 | 28.00 |
| D%N00020300 | % | Costes indirectos | 3 % | 252.36 | 7.57 |
|  |  | Total |  |  | 259.93 |

**U977150040583** CELER PROY OPTIPRO 135W 18600LM 3000K ASIM 88X150 DALI 2 C2
Precio: 309.52
Suministro e instalación de proyector asimétrico marca CELER modelo OPTIPRO de 135W de potencia, flujo útil 18.600 lm, temperatura de color 3.000K e IRC >80. Óptica asimétrica 88ºx150º . IP65 e IK08. Clase I. Alimentación 220/240 VAC, regulable DALI. Dimensiones 368x435x60mm. Vida útil 50.000h L80B10, temperatura de funcionamiento de -20 a +45 ºC , color negro. Con certificado ENEC. Incluso accesorio, pequeño material, mano de obra de instalación y pruebas.

| Código | Ud | Descripción | Rendimiento | Precio | Importe |
|---|---|---|---|---|---|
| D7150040583 |  | CELER PROY OPTIPRO 135W 18600LM 3000K ASIM 88X150º DALI 2 C2 (material) | 1 | 269.796 | 269.80 |
| D%N00010100 | % | Medios auxiliares | 1 % | 269.80 | 2.70 |
| D8989898003 |  | MANO DE OBRA OFICIAL 1ª | 1 | 28 | 28.00 |
| D%N00020300 | % | Costes indirectos | 3 % | 300.50 | 9.02 |
|  |  | Total |  |  | 309.52 |

**U977150040584** CELER PROY OPTIPRO 135W 18900LM 4000K ASIM 88X150 DALI 2 C2
Precio: 309.52
Suministro e instalación de proyector asimétrico marca CELER modelo OPTIPRO de 135W de potencia, flujo útil 18.900 lm, temperatura de color 4.000K e IRC >80. Óptica asimétrica 88ºx150º . IP65 e IK08. Clase I. Alimentación 220/240 VAC, regulable DALI. Dimensiones 368x435x60mm. Vida útil 50.000h L80B10, temperatura de funcionamiento de -20 a +45 ºC , color negro. Con certificado ENEC. Incluso accesorio, pequeño material, mano de obra de instalación y pruebas.

| Código | Ud | Descripción | Rendimiento | Precio | Importe |
|---|---|---|---|---|---|
| D7150040584 |  | CELER PROY OPTIPRO 135W 18900LM 4000K ASIM 88X150º DALI 2 C2 (material) | 1 | 269.796 | 269.80 |
| D%N00010100 | % | Medios auxiliares | 1 % | 269.80 | 2.70 |
| D8989898003 |  | MANO DE OBRA OFICIAL 1ª | 1 | 28 | 28.00 |
| D%N00020300 | % | Costes indirectos | 3 % | 300.50 | 9.02 |
|  |  | Total |  |  | 309.52 |

**U977150040585** CELER PROY OPTIPRO 135W 18900LM 5000K ASIM 88X150 DALI 2 C2
Precio: 309.52
Suministro e instalación de proyector asimétrico marca CELER modelo OPTIPRO de 135W de potencia, flujo útil 18.900 lm, temperatura de color 5.000K e IRC >80. Óptica asimétrica 88ºx150º . IP65 e IK08. Clase I. Alimentación 220/240 VAC, regulable DALI. Dimensiones 368x435x60mm. Vida útil 50.000h L80B10, temperatura de funcionamiento de -20 a +45 ºC , color negro. Con certificado ENEC. Incluso accesorio, pequeño material, mano de obra de instalación y pruebas.

| Código | Ud | Descripción | Rendimiento | Precio | Importe |
|---|---|---|---|---|---|
| D7150040585 |  | CELER PROY OPTIPRO 135W 18900LM 5000K ASIM 88X150º DALI 2 C2 (material) | 1 | 269.796 | 269.80 |
| D%N00010100 | % | Medios auxiliares | 1 % | 269.80 | 2.70 |
| D8989898003 |  | MANO DE OBRA OFICIAL 1ª | 1 | 28 | 28.00 |
| D%N00020300 | % | Costes indirectos | 3 % | 300.50 | 9.02 |
|  |  | Total |  |  | 309.52 |

**U977150040586** CELER PROY OPTIPRO 180W 25200LM 4000K ASIM 88X150 DALI 2 C2
Precio: 367.61
Suministro e instalación de proyector asimétrico marca CELER modelo OPTIPRO de 180W de potencia, flujo útil 25.200 lm, temperatura de color 4.000K e IRC >80. Óptica asimétrica 88ºx150º . IP65 e IK08. Clase I. Alimentación 220/240 VAC, regulable DALI. Dimensiones 368x542x60mm. Vida útil 50.000h L80B10, temperatura de funcionamiento de -20 a +45 ºC , color negro. Con certificado ENEC. Incluso accesorio, pequeño material, mano de obra de instalación y pruebas.

| Código | Ud | Descripción | Rendimiento | Precio | Importe |
|---|---|---|---|---|---|
| D7150040586 |  | CELER PROY OPTIPRO 180W 25200LM 4000K ASIM 88X150º DALI 2 C2 (material) | 1 | 325.644 | 325.64 |
| D%N00010100 | % | Medios auxiliares | 1 % | 325.64 | 3.26 |
| D8989898003 |  | MANO DE OBRA OFICIAL 1ª | 1 | 28 | 28.00 |
| D%N00020300 | % | Costes indirectos | 3 % | 356.90 | 10.71 |
|  |  | Total |  |  | 367.61 |

**U977150040587** CELER PROY OPTIPRO 180W 25200LM 5000K ASIM 88X150 DALI 2 C2
Precio: 367.61
Suministro e instalación de proyector asimétrico marca CELER modelo OPTIPRO de 180W de potencia, flujo útil 25.200 lm, temperatura de color 5.000K e IRC >80. Óptica asimétrica 88ºx150º . IP65 e IK08. Clase I. Alimentación 220/240 VAC, regulable DALI. Dimensiones 368x542x60mm. Vida útil 50.000h L80B10, temperatura de funcionamiento de -20 a +45 ºC , color negro. Con certificado ENEC. Incluso accesorio, pequeño material, mano de obra de instalación y pruebas.

| Código | Ud | Descripción | Rendimiento | Precio | Importe |
|---|---|---|---|---|---|
| D7150040587 |  | CELER PROY OPTIPRO 180W 25200LM 5000K ASIM 88X150º DALI 2 C2 (material) | 1 | 325.644 | 325.64 |
| D%N00010100 | % | Medios auxiliares | 1 % | 325.64 | 3.26 |
| D8989898003 |  | MANO DE OBRA OFICIAL 1ª | 1 | 28 | 28.00 |
| D%N00020300 | % | Costes indirectos | 3 % | 356.90 | 10.71 |
|  |  | Total |  |  | 367.61 |

**U977150040588** CELER PROY OPTIPRO 210W 29400LM 4000K ASIM 88X150 DALI 2 C2
Precio: 411.77
Suministro e instalación de proyector asimétrico marca CELER modelo OPTIPRO de 210W de potencia, flujo útil 29.400 lm, temperatura de color 4.000K e IRC >80. Óptica asimétrica 88ºx150º . IP65 e IK08. Clase I. Alimentación 220/240 VAC, regulable DALI. Dimensiones 368x542x60mm. Vida útil 50.000h L80B10, temperatura de funcionamiento de -20 a +45 ºC , color negro. Con certificado ENEC. Incluso accesorio, pequeño material, mano de obra de instalación y pruebas.

| Código | Ud | Descripción | Rendimiento | Precio | Importe |
|---|---|---|---|---|---|
| D7150040588 |  | CELER PROY OPTIPRO 210W 29400LM 4000K ASIM 88X150º DALI 2 C2 (material) | 1 | 368.095 | 368.10 |
| D%N00010100 | % | Medios auxiliares | 1 % | 368.10 | 3.68 |
| D8989898003 |  | MANO DE OBRA OFICIAL 1ª | 1 | 28 | 28.00 |
| D%N00020300 | % | Costes indirectos | 3 % | 399.78 | 11.99 |
|  |  | Total |  |  | 411.77 |

**U977150040589** CELER PROY OPTIPRO 210W 29400LM 5000K ASIM 88X150 DALI 2 C2
Precio: 411.77
Suministro e instalación de proyector asimétrico marca CELER modelo OPTIPRO de 210W de potencia, flujo útil 29.400 lm, temperatura de color 5.000K e IRC >80. Óptica asimétrica 88ºx150º . IP65 e IK08. Clase I. Alimentación 220/240 VAC, regulable DALI. Dimensiones 368x542x60mm. Vida útil 50.000h L80B10, temperatura de funcionamiento de -20 a +45 ºC , color negro. Con certificado ENEC. Incluso accesorio, pequeño material, mano de obra de instalación y pruebas.

| Código | Ud | Descripción | Rendimiento | Precio | Importe |
|---|---|---|---|---|---|
| D7150040589 |  | CELER PROY OPTIPRO 210W 29400LM 5000K ASIM 88X150º DALI 2 C2 (material) | 1 | 368.095 | 368.10 |
| D%N00010100 | % | Medios auxiliares | 1 % | 368.10 | 3.68 |
| D8989898003 |  | MANO DE OBRA OFICIAL 1ª | 1 | 28 | 28.00 |
| D%N00020300 | % | Costes indirectos | 3 % | 399.78 | 11.99 |
|  |  | Total |  |  | 411.77 |

**U977150040590** CELER PROY OPTIPRO 240W 33600LM 4000K ASIM 88X150 DALI 2 C2
Precio: 435.55
Suministro e instalación de proyector asimétrico marca CELER modelo OPTIPRO de 240W de potencia, flujo útil 33.600 lm, temperatura de color 4.000K e IRC >80. Óptica asimétrica 88ºx150º . IP65 e IK08. Clase I. Alimentación 220/240 VAC, regulable DALI. Dimensiones 368x542x60mm. Vida útil 50.000h L80B10, temperatura de funcionamiento de -20 a +45 ºC , color negro. Con certificado ENEC. Incluso accesorio, pequeño material, mano de obra de instalación y pruebas.

| Código | Ud | Descripción | Rendimiento | Precio | Importe |
|---|---|---|---|---|---|
| D7150040590 |  | CELER PROY OPTIPRO 240W 33600LM 4000K ASIM 88X150º DALI 2 C2 (material) | 1 | 390.949 | 390.95 |
| D%N00010100 | % | Medios auxiliares | 1 % | 390.95 | 3.91 |
| D8989898003 |  | MANO DE OBRA OFICIAL 1ª | 1 | 28 | 28.00 |
| D%N00020300 | % | Costes indirectos | 3 % | 422.86 | 12.69 |
|  |  | Total |  |  | 435.55 |

**U977150040591** CELER PROY OPTIPRO 240W 33600LM 5000K ASIM 88X150 DALI 2 C2
Precio: 435.55
Suministro e instalación de proyector asimétrico marca CELER modelo OPTIPRO de 240W de potencia, flujo útil 33.600 lm, temperatura de color 5.000K e IRC >80. Óptica asimétrica 88ºx150º . IP65 e IK08. Clase I. Alimentación 220/240 VAC, regulable DALI. Dimensiones 368x542x60mm. Vida útil 50.000h L80B10, temperatura de funcionamiento de -20 a +45 ºC , color negro. Con certificado ENEC. Incluso accesorio, pequeño material, mano de obra de instalación y pruebas.

| Código | Ud | Descripción | Rendimiento | Precio | Importe |
|---|---|---|---|---|---|
| D7150040591 |  | CELER PROY OPTIPRO 240W 33600LM 5000K ASIM 88X150º DALI 2 C2 (material) | 1 | 390.949 | 390.95 |
| D%N00010100 | % | Medios auxiliares | 1 % | 390.95 | 3.91 |
| D8989898003 |  | MANO DE OBRA OFICIAL 1ª | 1 | 28 | 28.00 |
| D%N00020300 | % | Costes indirectos | 3 % | 422.86 | 12.69 |
|  |  | Total |  |  | 435.55 |

**U977150040600** CELER PROY OPTIPRO 80W 11200LM 3000K SIM. 25 DALI 2 C2
Precio: 259.93
Suministro e instalación de proyector marca CELER modelo OPTIPRO de 80W de potencia, flujo útil 11.200 lm, temperatura de color 3.000K e IRC >80. Óptica simétrica 25º. IP65 e IK08. Clase I. Alimentación 220/240 VAC, regulable DALI. Dimensiones 368x435x60mm. Vida útil 50.000h L80B10, temperatura de funcionamiento de -20 a +45 ºC , color negro. Con certificado ENEC. Incluso accesorio, pequeño material, mano de obra de instalación y pruebas.

| Código | Ud | Descripción | Rendimiento | Precio | Importe |
|---|---|---|---|---|---|
| D7150040600 |  | CELER PROY OPTIPRO 80W 11200LM 3000K SIM. 25º DALI 2 C2 (material) | 1 | 222.138 | 222.14 |
| D%N00010100 | % | Medios auxiliares | 1 % | 222.14 | 2.22 |
| D8989898003 |  | MANO DE OBRA OFICIAL 1ª | 1 | 28 | 28.00 |
| D%N00020300 | % | Costes indirectos | 3 % | 252.36 | 7.57 |
|  |  | Total |  |  | 259.93 |

**U977150040601** CELER PROY OPTIPRO 80W 11500LM 4000K SIM. 25 DALI 2 C2
Precio: 259.93
Suministro e instalación de proyector marca CELER modelo OPTIPRO de 80W de potencia, flujo útil 11.500 lm, temperatura de color 4.000K e IRC >80. Óptica simétrica 25º. IP65 e IK08. Clase I. Alimentación 220/240 VAC, regulable DALI. Dimensiones 368x435x60mm. Vida útil 50.000h L80B10, temperatura de funcionamiento de -20 a +45 ºC , color negro. Con certificado ENEC. Incluso accesorio, pequeño material, mano de obra de instalación y pruebas.

| Código | Ud | Descripción | Rendimiento | Precio | Importe |
|---|---|---|---|---|---|
| D7150040601 |  | CELER PROY OPTIPRO 80W 11500LM 4000K SIM. 25º DALI 2 C2 (material) | 1 | 222.138 | 222.14 |
| D%N00010100 | % | Medios auxiliares | 1 % | 222.14 | 2.22 |
| D8989898003 |  | MANO DE OBRA OFICIAL 1ª | 1 | 28 | 28.00 |
| D%N00020300 | % | Costes indirectos | 3 % | 252.36 | 7.57 |
|  |  | Total |  |  | 259.93 |

**U977150040602** CELER PROY OPTIPRO 80W 11500LM 5000K SIM. 25 DALI 2 C2
Precio: 259.93
Suministro e instalación de proyector marca CELER modelo OPTIPRO de 80W de potencia, flujo útil 11.500 lm, temperatura de color 5.000K e IRC >80. Óptica simétrica 25º. IP65 e IK08. Clase I. Alimentación 220/240 VAC, regulable DALI. Dimensiones 368x435x60mm. Vida útil 50.000h L80B10, temperatura de funcionamiento de -20 a +45 ºC , color negro. Con certificado ENEC. Incluso accesorio, pequeño material, mano de obra de instalación y pruebas.

| Código | Ud | Descripción | Rendimiento | Precio | Importe |
|---|---|---|---|---|---|
| D7150040602 |  | CELER PROY OPTIPRO 80W 11500LM 5000K SIM. 25º DALI 2 C2 (material) | 1 | 222.138 | 222.14 |
| D%N00010100 | % | Medios auxiliares | 1 % | 222.14 | 2.22 |
| D8989898003 |  | MANO DE OBRA OFICIAL 1ª | 1 | 28 | 28.00 |
| D%N00020300 | % | Costes indirectos | 3 % | 252.36 | 7.57 |
|  |  | Total |  |  | 259.93 |

**U977150040603** CELER PROY OPTIPRO 135W 18600LM 3000K SIM. 25 DALI 2 C2
Precio: 309.52
Suministro e instalación de proyector marca CELER modelo OPTIPRO de 135W de potencia, flujo útil 18.600 lm, temperatura de color 3.000K e IRC >80. Óptica simétrica 25º. IP65 e IK08. Clase I. Alimentación 220/240 VAC, regulable DALI. Dimensiones 368x435x60mm. Vida útil 50.000h L80B10, temperatura de funcionamiento de -20 a +45 ºC , color negro. Con certificado ENEC. Incluso accesorio, pequeño material, mano de obra de instalación y pruebas.

| Código | Ud | Descripción | Rendimiento | Precio | Importe |
|---|---|---|---|---|---|
| D7150040603 |  | CELER PROY OPTIPRO 135W 18600LM 3000K SIM. 25º DALI 2 C2 (material) | 1 | 269.796 | 269.80 |
| D%N00010100 | % | Medios auxiliares | 1 % | 269.80 | 2.70 |
| D8989898003 |  | MANO DE OBRA OFICIAL 1ª | 1 | 28 | 28.00 |
| D%N00020300 | % | Costes indirectos | 3 % | 300.50 | 9.02 |
|  |  | Total |  |  | 309.52 |

**U977150040604** CELER PROY OPTIPRO 135W 18900LM 4000K SIM. 25 DALI 2 C2
Precio: 309.52
Suministro e instalación de proyector marca CELER modelo OPTIPRO de 135W de potencia, flujo útil 18.900 lm, temperatura de color 4.000K e IRC >80. Óptica simétrica 25º. IP65 e IK08. Clase I. Alimentación 220/240 VAC, regulable DALI. Dimensiones 368x435x60mm. Vida útil 50.000h L80B10, temperatura de funcionamiento de -20 a +45 ºC , color negro. Con certificado ENEC. Incluso accesorio, pequeño material, mano de obra de instalación y pruebas.

| Código | Ud | Descripción | Rendimiento | Precio | Importe |
|---|---|---|---|---|---|
| D7150040604 |  | CELER PROY OPTIPRO 135W 18900LM 4000K SIM. 25º DALI 2 C2 (material) | 1 | 269.796 | 269.80 |
| D%N00010100 | % | Medios auxiliares | 1 % | 269.80 | 2.70 |
| D8989898003 |  | MANO DE OBRA OFICIAL 1ª | 1 | 28 | 28.00 |
| D%N00020300 | % | Costes indirectos | 3 % | 300.50 | 9.02 |
|  |  | Total |  |  | 309.52 |

**U977150040605** CELER PROY OPTIPRO 135W 18900LM 5000K SIM. 25 DALI 2 C2
Precio: 309.52
Suministro e instalación de proyector marca CELER modelo OPTIPRO de 135W de potencia, flujo útil 18.900 lm, temperatura de color 5.000K e IRC >80. Óptica simétrica 25º. IP65 e IK08. Clase I. Alimentación 220/240 VAC, regulable DALI. Dimensiones 368x435x60mm. Vida útil 50.000h L80B10, temperatura de funcionamiento de -20 a +45 ºC , color negro. Con certificado ENEC. Incluso accesorio, pequeño material, mano de obra de instalación y pruebas.

| Código | Ud | Descripción | Rendimiento | Precio | Importe |
|---|---|---|---|---|---|
| D7150040605 |  | CELER PROY OPTIPRO 135W 18900LM 5000K SIM. 25º DALI 2 C2 (material) | 1 | 269.796 | 269.80 |
| D%N00010100 | % | Medios auxiliares | 1 % | 269.80 | 2.70 |
| D8989898003 |  | MANO DE OBRA OFICIAL 1ª | 1 | 28 | 28.00 |
| D%N00020300 | % | Costes indirectos | 3 % | 300.50 | 9.02 |
|  |  | Total |  |  | 309.52 |

**U977150040606** CELER PROY OPTIPRO 180W 25200LM 4000K SIM. 25 DALI 2 C2
Precio: 367.61
Suministro e instalación de proyector marca CELER modelo OPTIPRO de 180W de potencia, flujo útil 25.200 lm, temperatura de color 4.000K e IRC >80. Óptica simétrica 25º. IP65 e IK08. Clase I. Alimentación 220/240 VAC, regulable DALI. Dimensiones 368x542x60mm. Vida útil 50.000h L80B10, temperatura de funcionamiento de -20 a +45 ºC , color negro. Con certificado ENEC. Incluso accesorio, pequeño material, mano de obra de instalación y pruebas.

| Código | Ud | Descripción | Rendimiento | Precio | Importe |
|---|---|---|---|---|---|
| D7150040606 |  | CELER PROY OPTIPRO 180W 25200LM 4000K SIM. 25º DALI 2 C2 (material) | 1 | 325.644 | 325.64 |
| D%N00010100 | % | Medios auxiliares | 1 % | 325.64 | 3.26 |
| D8989898003 |  | MANO DE OBRA OFICIAL 1ª | 1 | 28 | 28.00 |
| D%N00020300 | % | Costes indirectos | 3 % | 356.90 | 10.71 |
|  |  | Total |  |  | 367.61 |

**U977150040607** CELER PROY OPTIPRO 180W 25200LM 5000K SIM. 25 DALI 2 C2
Precio: 367.61
Suministro e instalación de proyector marca CELER modelo OPTIPRO de 180W de potencia, flujo útil 25.200 lm, temperatura de color 5.000K e IRC >80. Óptica simétrica 25º. IP65 e IK08. Clase I. Alimentación 220/240 VAC, regulable DALI. Dimensiones 368x542x60mm. Vida útil 50.000h L80B10, temperatura de funcionamiento de -20 a +45 ºC , color negro. Con certificado ENEC. Incluso accesorio, pequeño material, mano de obra de instalación y pruebas.

| Código | Ud | Descripción | Rendimiento | Precio | Importe |
|---|---|---|---|---|---|
| D7150040607 |  | CELER PROY OPTIPRO 180W 25200LM 5000K SIM. 25º DALI 2 C2 (material) | 1 | 325.644 | 325.64 |
| D%N00010100 | % | Medios auxiliares | 1 % | 325.64 | 3.26 |
| D8989898003 |  | MANO DE OBRA OFICIAL 1ª | 1 | 28 | 28.00 |
| D%N00020300 | % | Costes indirectos | 3 % | 356.90 | 10.71 |
|  |  | Total |  |  | 367.61 |

**U977150040608** CELER PROY OPTIPRO 210W 29400LM 4000K SIM. 25 DALI 2 C2
Precio: 411.77
Suministro e instalación de proyector marca CELER modelo OPTIPRO de 210W de potencia, flujo útil 29.400 lm, temperatura de color 4.000K e IRC >80. Óptica simétrica 25º. IP65 e IK08. Clase I. Alimentación 220/240 VAC, regulable DALI. Dimensiones 368x542x60mm. Vida útil 50.000h L80B10, temperatura de funcionamiento de -20 a +45 ºC , color negro. Con certificado ENEC. Incluso accesorio, pequeño material, mano de obra de instalación y pruebas.

| Código | Ud | Descripción | Rendimiento | Precio | Importe |
|---|---|---|---|---|---|
| D7150040608 |  | CELER PROY OPTIPRO 210W 29400LM 4000K SIM. 25º DALI 2 C2 (material) | 1 | 368.095 | 368.10 |
| D%N00010100 | % | Medios auxiliares | 1 % | 368.10 | 3.68 |
| D8989898003 |  | MANO DE OBRA OFICIAL 1ª | 1 | 28 | 28.00 |
| D%N00020300 | % | Costes indirectos | 3 % | 399.78 | 11.99 |
|  |  | Total |  |  | 411.77 |

**U977150040609** CELER PROY OPTIPRO 210W 29400LM 5000K SIM. 25 DALI 2 C2
Precio: 411.77
Suministro e instalación de proyector marca CELER modelo OPTIPRO de 210W de potencia, flujo útil 29.400 lm, temperatura de color 5.000K e IRC >80. Óptica simétrica 25º. IP65 e IK08. Clase I. Alimentación 220/240 VAC, regulable DALI. Dimensiones 368x542x60mm. Vida útil 50.000h L80B10, temperatura de funcionamiento de -20 a +45 ºC , color negro. Con certificado ENEC. Incluso accesorio, pequeño material, mano de obra de instalación y pruebas.

| Código | Ud | Descripción | Rendimiento | Precio | Importe |
|---|---|---|---|---|---|
| D7150040609 |  | CELER PROY OPTIPRO 210W 29400LM 5000K SIM. 25º DALI 2 C2 (material) | 1 | 368.095 | 368.10 |
| D%N00010100 | % | Medios auxiliares | 1 % | 368.10 | 3.68 |
| D8989898003 |  | MANO DE OBRA OFICIAL 1ª | 1 | 28 | 28.00 |
| D%N00020300 | % | Costes indirectos | 3 % | 399.78 | 11.99 |
|  |  | Total |  |  | 411.77 |

**U977150040610** CELER PROY OPTIPRO 240W 33600LM 4000K SIM. 25 DALI 2 C2
Precio: 435.55
Suministro e instalación de proyector marca CELER modelo OPTIPRO de 240W de potencia, flujo útil 33.600 lm, temperatura de color 4.000K e IRC >80. Óptica simétrica 25º. IP65 e IK08. Clase I. Alimentación 220/240 VAC, regulable DALI. Dimensiones 368x542x60mm. Vida útil 50.000h L80B10, temperatura de funcionamiento de -20 a +45 ºC , color negro. Con certificado ENEC. Incluso accesorio, pequeño material, mano de obra de instalación y pruebas.

| Código | Ud | Descripción | Rendimiento | Precio | Importe |
|---|---|---|---|---|---|
| D7150040610 |  | CELER PROY OPTIPRO 240W 33600LM 4000K SIM. 25º DALI 2 C2 (material) | 1 | 390.949 | 390.95 |
| D%N00010100 | % | Medios auxiliares | 1 % | 390.95 | 3.91 |
| D8989898003 |  | MANO DE OBRA OFICIAL 1ª | 1 | 28 | 28.00 |
| D%N00020300 | % | Costes indirectos | 3 % | 422.86 | 12.69 |
|  |  | Total |  |  | 435.55 |

**U977150040611** CELER PROY OPTIPRO 240W 33600LM 5000K SIM. 25 DALI 2 C2
Precio: 435.55
Suministro e instalación de proyector marca CELER modelo OPTIPRO de 240W de potencia, flujo útil 33.600 lm, temperatura de color 5.000K e IRC >80. Óptica simétrica 25º. IP65 e IK08. Clase I. Alimentación 220/240 VAC, regulable DALI. Dimensiones 368x542x60mm. Vida útil 50.000h L80B10, temperatura de funcionamiento de -20 a +45 ºC , color negro. Con certificado ENEC. Incluso accesorio, pequeño material, mano de obra de instalación y pruebas.

| Código | Ud | Descripción | Rendimiento | Precio | Importe |
|---|---|---|---|---|---|
| D7150040611 |  | CELER PROY OPTIPRO 240W 33600LM 5000K SIM. 25º DALI 2 C2 (material) | 1 | 390.949 | 390.95 |
| D%N00010100 | % | Medios auxiliares | 1 % | 390.95 | 3.91 |
| D8989898003 |  | MANO DE OBRA OFICIAL 1ª | 1 | 28 | 28.00 |
| D%N00020300 | % | Costes indirectos | 3 % | 422.86 | 12.69 |
|  |  | Total |  |  | 435.55 |

**U977150040620** CELER PROY OPTIPRO 80W 11200LM 3000K SIM. 60 DALI 2 C2
Precio: 259.93
Suministro e instalación de proyector marca CELER modelo OPTIPRO de 80W de potencia, flujo útil 11.200 lm, temperatura de color 3.000K e IRC >80. Óptica simétrica 60º. IP65 e IK08. Clase I. Alimentación 220/240 VAC, regulable DALI. Dimensiones 368x435x60mm. Vida útil 50.000h L80B10, temperatura de funcionamiento de -20 a +45 ºC , color negro. Con certificado ENEC. Incluso accesorio, pequeño material, mano de obra de instalación y pruebas.

| Código | Ud | Descripción | Rendimiento | Precio | Importe |
|---|---|---|---|---|---|
| D7150040620 |  | CELER PROY OPTIPRO 80W 11200LM 3000K SIM. 60º DALI 2 C2 (material) | 1 | 222.138 | 222.14 |
| D%N00010100 | % | Medios auxiliares | 1 % | 222.14 | 2.22 |
| D8989898003 |  | MANO DE OBRA OFICIAL 1ª | 1 | 28 | 28.00 |
| D%N00020300 | % | Costes indirectos | 3 % | 252.36 | 7.57 |
|  |  | Total |  |  | 259.93 |

**U977150040621** CELER PROY OPTIPRO 80W 11500LM 4000K SIM. 60 DALI 2 C2
Precio: 259.93
Suministro e instalación de proyector marca CELER modelo OPTIPRO de 80W de potencia, flujo útil 11.500 lm, temperatura de color 4.000K e IRC >80. Óptica simétrica 60º. IP65 e IK08. Clase I. Alimentación 220/240 VAC, regulable DALI. Dimensiones 368x435x60mm. Vida útil 50.000h L80B10, temperatura de funcionamiento de -20 a +45 ºC , color negro. Con certificado ENEC. Incluso accesorio, pequeño material, mano de obra de instalación y pruebas.

| Código | Ud | Descripción | Rendimiento | Precio | Importe |
|---|---|---|---|---|---|
| D7150040621 |  | CELER PROY OPTIPRO 80W 11500LM 4000K SIM. 60º DALI 2 C2 (material) | 1 | 222.138 | 222.14 |
| D%N00010100 | % | Medios auxiliares | 1 % | 222.14 | 2.22 |
| D8989898003 |  | MANO DE OBRA OFICIAL 1ª | 1 | 28 | 28.00 |
| D%N00020300 | % | Costes indirectos | 3 % | 252.36 | 7.57 |
|  |  | Total |  |  | 259.93 |

**U977150040622** CELER PROY OPTIPRO 80W 11500LM 5000K SIM. 60 DALI 2 C2
Precio: 259.93
Suministro e instalación de proyector marca CELER modelo OPTIPRO de 80W de potencia, flujo útil 11.500 lm, temperatura de color 5.000K e IRC >80. Óptica simétrica 60º. IP65 e IK08. Clase I. Alimentación 220/240 VAC, regulable DALI. Dimensiones 368x435x60mm. Vida útil 50.000h L80B10, temperatura de funcionamiento de -20 a +45 ºC , color negro. Con certificado ENEC. Incluso accesorio, pequeño material, mano de obra de instalación y pruebas.

| Código | Ud | Descripción | Rendimiento | Precio | Importe |
|---|---|---|---|---|---|
| D7150040622 |  | CELER PROY OPTIPRO 80W 11500LM 5000K SIM. 60º DALI 2 C2 (material) | 1 | 222.138 | 222.14 |
| D%N00010100 | % | Medios auxiliares | 1 % | 222.14 | 2.22 |
| D8989898003 |  | MANO DE OBRA OFICIAL 1ª | 1 | 28 | 28.00 |
| D%N00020300 | % | Costes indirectos | 3 % | 252.36 | 7.57 |
|  |  | Total |  |  | 259.93 |

**U977150040623** CELER PROY OPTIPRO 135W 18600LM 3000K SIM. 60 DALI 2 C2
Precio: 309.52
Suministro e instalación de proyector marca CELER modelo OPTIPRO de 135W de potencia, flujo útil 18.600 lm, temperatura de color 3.000K e IRC >80. Óptica simétrica 60º. IP65 e IK08. Clase I. Alimentación 220/240 VAC, regulable DALI. Dimensiones 368x435x60mm. Vida útil 50.000h L80B10, temperatura de funcionamiento de -20 a +45 ºC , color negro. Con certificado ENEC. Incluso accesorio, pequeño material, mano de obra de instalación y pruebas.

| Código | Ud | Descripción | Rendimiento | Precio | Importe |
|---|---|---|---|---|---|
| D7150040623 |  | CELER PROY OPTIPRO 135W 18600LM 3000K SIM. 60º DALI 2 C2 (material) | 1 | 269.796 | 269.80 |
| D%N00010100 | % | Medios auxiliares | 1 % | 269.80 | 2.70 |
| D8989898003 |  | MANO DE OBRA OFICIAL 1ª | 1 | 28 | 28.00 |
| D%N00020300 | % | Costes indirectos | 3 % | 300.50 | 9.02 |
|  |  | Total |  |  | 309.52 |

**U977150040624** CELER PROY OPTIPRO 135W 18900LM 4000K SIM. 60 DALI 2 C2
Precio: 309.52
Suministro e instalación de proyector marca CELER modelo OPTIPRO de 135W de potencia, flujo útil 18.900 lm, temperatura de color 4.000K e IRC >80. Óptica simétrica 60º. IP65 e IK08. Clase I. Alimentación 220/240 VAC, regulable DALI. Dimensiones 368x435x60mm. Vida útil 50.000h L80B10, temperatura de funcionamiento de -20 a +45 ºC , color negro. Con certificado ENEC. Incluso accesorio, pequeño material, mano de obra de instalación y pruebas.

| Código | Ud | Descripción | Rendimiento | Precio | Importe |
|---|---|---|---|---|---|
| D7150040624 |  | CELER PROY OPTIPRO 135W 18900LM 4000K SIM. 60º DALI 2 C2 (material) | 1 | 269.796 | 269.80 |
| D%N00010100 | % | Medios auxiliares | 1 % | 269.80 | 2.70 |
| D8989898003 |  | MANO DE OBRA OFICIAL 1ª | 1 | 28 | 28.00 |
| D%N00020300 | % | Costes indirectos | 3 % | 300.50 | 9.02 |
|  |  | Total |  |  | 309.52 |

**U977150040625** CELER PROY OPTIPRO 135W 18900LM 5000K SIM. 60 DALI 2 C2
Precio: 309.52
Suministro e instalación de proyector marca CELER modelo OPTIPRO de 135W de potencia, flujo útil 18.900 lm, temperatura de color 5.000K e IRC >80. Óptica simétrica 60º. IP65 e IK08. Clase I. Alimentación 220/240 VAC, regulable DALI. Dimensiones 368x435x60mm. Vida útil 50.000h L80B10, temperatura de funcionamiento de -20 a +45 ºC , color negro. Con certificado ENEC. Incluso accesorio, pequeño material, mano de obra de instalación y pruebas.

| Código | Ud | Descripción | Rendimiento | Precio | Importe |
|---|---|---|---|---|---|
| D7150040625 |  | CELER PROY OPTIPRO 135W 18900LM 5000K SIM. 60º DALI 2 C2 (material) | 1 | 269.796 | 269.80 |
| D%N00010100 | % | Medios auxiliares | 1 % | 269.80 | 2.70 |
| D8989898003 |  | MANO DE OBRA OFICIAL 1ª | 1 | 28 | 28.00 |
| D%N00020300 | % | Costes indirectos | 3 % | 300.50 | 9.02 |
|  |  | Total |  |  | 309.52 |

**U977150040626** CELER PROY OPTIPRO 180W 25200LM 4000K SIM. 60 DALI 2 C2
Precio: 367.61
Suministro e instalación de proyector marca CELER modelo OPTIPRO de 180W de potencia, flujo útil 25.200 lm, temperatura de color 4.000K e IRC >80. Óptica simétrica 60º. IP65 e IK08. Clase I. Alimentación 220/240 VAC, regulable DALI. Dimensiones 368x542x60mm. Vida útil 50.000h L80B10, temperatura de funcionamiento de -20 a +45 ºC , color negro. Con certificado ENEC. Incluso accesorio, pequeño material, mano de obra de instalación y pruebas.

| Código | Ud | Descripción | Rendimiento | Precio | Importe |
|---|---|---|---|---|---|
| D7150040626 |  | CELER PROY OPTIPRO 180W 25200LM 4000K SIM. 60º DALI 2 C2 (material) | 1 | 325.644 | 325.64 |
| D%N00010100 | % | Medios auxiliares | 1 % | 325.64 | 3.26 |
| D8989898003 |  | MANO DE OBRA OFICIAL 1ª | 1 | 28 | 28.00 |
| D%N00020300 | % | Costes indirectos | 3 % | 356.90 | 10.71 |
|  |  | Total |  |  | 367.61 |

**U977150040627** CELER PROY OPTIPRO 180W 25200LM 5000K SIM. 60 DALI 2 C2
Precio: 367.61
Suministro e instalación de proyector marca CELER modelo OPTIPRO de 180W de potencia, flujo útil 25.200 lm, temperatura de color 5.000K e IRC >80. Óptica simétrica 60º. IP65 e IK08. Clase I. Alimentación 220/240 VAC, regulable DALI. Dimensiones 368x542x60mm. Vida útil 50.000h L80B10, temperatura de funcionamiento de -20 a +45 ºC , color negro. Con certificado ENEC. Incluso accesorio, pequeño material, mano de obra de instalación y pruebas.

| Código | Ud | Descripción | Rendimiento | Precio | Importe |
|---|---|---|---|---|---|
| D7150040627 |  | CELER PROY OPTIPRO 180W 25200LM 5000K SIM. 60º DALI 2 C2 (material) | 1 | 325.644 | 325.64 |
| D%N00010100 | % | Medios auxiliares | 1 % | 325.64 | 3.26 |
| D8989898003 |  | MANO DE OBRA OFICIAL 1ª | 1 | 28 | 28.00 |
| D%N00020300 | % | Costes indirectos | 3 % | 356.90 | 10.71 |
|  |  | Total |  |  | 367.61 |

**U977150040628** CELER PROY OPTIPRO 210W 29400LM 4000K SIM. 60 DALI 2 C2
Precio: 411.77
Suministro e instalación de proyector marca CELER modelo OPTIPRO de 210W de potencia, flujo útil 29.400 lm, temperatura de color 4.000K e IRC >80. Óptica simétrica 60º. IP65 e IK08. Clase I. Alimentación 220/240 VAC, regulable DALI. Dimensiones 368x542x60mm. Vida útil 50.000h L80B10, temperatura de funcionamiento de -20 a +45 ºC , color negro. Con certificado ENEC. Incluso accesorio, pequeño material, mano de obra de instalación y pruebas.

| Código | Ud | Descripción | Rendimiento | Precio | Importe |
|---|---|---|---|---|---|
| D7150040628 |  | CELER PROY OPTIPRO 210W 29400LM 4000K SIM. 60º DALI 2 C2 (material) | 1 | 368.095 | 368.10 |
| D%N00010100 | % | Medios auxiliares | 1 % | 368.10 | 3.68 |
| D8989898003 |  | MANO DE OBRA OFICIAL 1ª | 1 | 28 | 28.00 |
| D%N00020300 | % | Costes indirectos | 3 % | 399.78 | 11.99 |
|  |  | Total |  |  | 411.77 |

**U977150040629** CELER PROY OPTIPRO 210W 29400LM 5000K SIM. 60 DALI 2 C2
Precio: 411.77
Suministro e instalación de proyector marca CELER modelo OPTIPRO de 210W de potencia, flujo útil 29.400 lm, temperatura de color 5.000K e IRC >80. Óptica simétrica 60º. IP65 e IK08. Clase I. Alimentación 220/240 VAC, regulable DALI. Dimensiones 368x542x60mm. Vida útil 50.000h L80B10, temperatura de funcionamiento de -20 a +45 ºC , color negro. Con certificado ENEC. Incluso accesorio, pequeño material, mano de obra de instalación y pruebas.

| Código | Ud | Descripción | Rendimiento | Precio | Importe |
|---|---|---|---|---|---|
| D7150040629 |  | CELER PROY OPTIPRO 210W 29400LM 5000K SIM. 60º DALI 2 C2 (material) | 1 | 368.095 | 368.10 |
| D%N00010100 | % | Medios auxiliares | 1 % | 368.10 | 3.68 |
| D8989898003 |  | MANO DE OBRA OFICIAL 1ª | 1 | 28 | 28.00 |
| D%N00020300 | % | Costes indirectos | 3 % | 399.78 | 11.99 |
|  |  | Total |  |  | 411.77 |

**U977150040630** CELER PROY OPTIPRO 240W 33600LM 4000K SIM. 60 DALI 2 C2
Precio: 435.55
Suministro e instalación de proyector marca CELER modelo OPTIPRO de 240W de potencia, flujo útil 33.600 lm, temperatura de color 4.000K e IRC >80. Óptica simétrica 60º. IP65 e IK08. Clase I. Alimentación 220/240 VAC, regulable DALI. Dimensiones 368x542x60mm. Vida útil 50.000h L80B10, temperatura de funcionamiento de -20 a +45 ºC , color negro. Con certificado ENEC. Incluso accesorio, pequeño material, mano de obra de instalación y pruebas.

| Código | Ud | Descripción | Rendimiento | Precio | Importe |
|---|---|---|---|---|---|
| D7150040630 |  | CELER PROY OPTIPRO 240W 33600LM 4000K SIM. 60º DALI 2 C2 (material) | 1 | 390.949 | 390.95 |
| D%N00010100 | % | Medios auxiliares | 1 % | 390.95 | 3.91 |
| D8989898003 |  | MANO DE OBRA OFICIAL 1ª | 1 | 28 | 28.00 |
| D%N00020300 | % | Costes indirectos | 3 % | 422.86 | 12.69 |
|  |  | Total |  |  | 435.55 |

**U977150040631** CELER PROY OPTIPRO 240W 33600LM 5000K SIM. 60 DALI 2 C2
Precio: 435.55
Suministro e instalación de proyector marca CELER modelo OPTIPRO de 240W de potencia, flujo útil 33.600 lm, temperatura de color 5.000K e IRC >80. Óptica simétrica 60º. IP65 e IK08. Clase I. Alimentación 220/240 VAC, regulable DALI. Dimensiones 368x542x60mm. Vida útil 50.000h L80B10, temperatura de funcionamiento de -20 a +45 ºC , color negro. Con certificado ENEC. Incluso accesorio, pequeño material, mano de obra de instalación y pruebas.

| Código | Ud | Descripción | Rendimiento | Precio | Importe |
|---|---|---|---|---|---|
| D7150040631 |  | CELER PROY OPTIPRO 240W 33600LM 5000K SIM. 60º DALI 2 C2 (material) | 1 | 390.949 | 390.95 |
| D%N00010100 | % | Medios auxiliares | 1 % | 390.95 | 3.91 |
| D8989898003 |  | MANO DE OBRA OFICIAL 1ª | 1 | 28 | 28.00 |
| D%N00020300 | % | Costes indirectos | 3 % | 422.86 | 12.69 |
|  |  | Total |  |  | 435.55 |

**U977150040368** CELER PROY OPTIPRO 300W DALI 2 ASIM. 24x115º 4000K C2
Precio: 407.63
Suministro e instalación de proyector asimétrico marca CELER modelo OPTIPRO C2 de 300W de potencia, flujo útil 42.000 lm, temperatura de color 4.000k e IRC>80. Óptica 24ºx115º. IP65 e IK08. Clase I. Alimentación 220/240 VAC, regulable DALI2. Dimensiones 542x368x60mm. Vida útil 50.000h L80B10, temperatura de funcionamiento de -20 a +45 ºC , color negro. Peso 7,52Kg.. Incluso accesorio, pequeño material, mano de obra de instalación y pruebas.

| Código | Ud | Descripción | Rendimiento | Precio | Importe |
|---|---|---|---|---|---|
| D7150040368 |  | CELER PROY OPTIPRO 300W DALI 2 ASIM. 24x115º 4000K C2 (material) | 1 | 364.124 | 364.12 |
| D%N00010100 | % | Medios auxiliares | 1 % | 364.12 | 3.64 |
| D8989898003 |  | MANO DE OBRA OFICIAL 1ª | 1 | 28 | 28.00 |
| D%N00020300 | % | Costes indirectos | 3 % | 395.76 | 11.87 |
|  |  | Total |  |  | 407.63 |

**U977150040369** CELER PROY OPTIPRO 300W DALI 2 ASIM. 24x115º 5000K C2
Precio: 407.63
Suministro e instalación de proyector asimétrico marca CELER modelo OPTIPRO C2 de 300W de potencia, flujo útil 42.000 lm, temperatura de color 5.000k e IRC>80. Óptica 24ºx115º. IP65 e IK08. Clase I. Alimentación 220/240 VAC, regulable DALI2. Dimensiones 542x368x60mm. Vida útil 50.000h L80B10, temperatura de funcionamiento de -20 a +45 ºC , color negro. Peso 7,52Kg.. Incluso accesorio, pequeño material, mano de obra de instalación y pruebas.

| Código | Ud | Descripción | Rendimiento | Precio | Importe |
|---|---|---|---|---|---|
| D7150040369 |  | CELER PROY OPTIPRO 300W DALI 2 ASIM. 24x115º 5000K C2 (material) | 1 | 364.124 | 364.12 |
| D%N00010100 | % | Medios auxiliares | 1 % | 364.12 | 3.64 |
| D8989898003 |  | MANO DE OBRA OFICIAL 1ª | 1 | 28 | 28.00 |
| D%N00020300 | % | Costes indirectos | 3 % | 395.76 | 11.87 |
|  |  | Total |  |  | 407.63 |

**U977150040370** CELER PROY OPTIPRO 300W DALI 2 ASIM. 88x150º 4000K C2
Precio: 414.94
Suministro e instalación de proyector asimétrico marca CELER modelo OPTIPRO C2 de 300W de potencia, flujo útil 42.000 lm, temperatura de color 4.000k e IRC>80. Óptica 88ºX150º. IP65 e IK08. Clase I. Alimentación 220/240 VAC, regulable DALI2. Dimensiones 542x368x60mm. Vida útil 50.000h L80B10, temperatura de funcionamiento de -20 a +45 ºC , color negro. Peso 7,52Kg.. Incluso accesorio, pequeño material, mano de obra de instalación y pruebas.

| Código | Ud | Descripción | Rendimiento | Precio | Importe |
|---|---|---|---|---|---|
| D7150040370 |  | CELER PROY OPTIPRO 300W DALI 2 ASIM. 88x150º 4000K C2 (material) | 1 | 371.144 | 371.14 |
| D%N00010100 | % | Medios auxiliares | 1 % | 371.14 | 3.71 |
| D8989898003 |  | MANO DE OBRA OFICIAL 1ª | 1 | 28 | 28.00 |
| D%N00020300 | % | Costes indirectos | 3 % | 402.85 | 12.09 |
|  |  | Total |  |  | 414.94 |

**U977150040371** CELER PROY OPTIPRO 300W DALI 2 ASIM. 88x150º 5000K C2
Precio: 414.94
Suministro e instalación de proyector asimétrico marca CELER modelo OPTIPRO C2 de 300W de potencia, flujo útil 42.000 lm, temperatura de color 5.000k e IRC>80. Óptica 88ºX150º. IP65 e IK08. Clase I. Alimentación 220/240 VAC, regulable DALI2. Dimensiones 542x368x60mm. Vida útil 50.000h L80B10, temperatura de funcionamiento de -20 a +45 ºC , color negro. Peso 7,52Kg.. Incluso accesorio, pequeño material, mano de obra de instalación y pruebas.

| Código | Ud | Descripción | Rendimiento | Precio | Importe |
|---|---|---|---|---|---|
| D7150040371 |  | CELER PROY OPTIPRO 300W DALI 2 ASIM. 88x150º 5000K C2 (material) | 1 | 371.144 | 371.14 |
| D%N00010100 | % | Medios auxiliares | 1 % | 371.14 | 3.71 |
| D8989898003 |  | MANO DE OBRA OFICIAL 1ª | 1 | 28 | 28.00 |
| D%N00020300 | % | Costes indirectos | 3 % | 402.85 | 12.09 |
|  |  | Total |  |  | 414.94 |

**U977150040372** CELER PROY OPTIPRO 300W DALI 2 SIM 25º 4000K C2
Precio: 414.94
Suministro e instalación de proyector asimétrico marca CELER modelo OPTIPRO C2 de 300W de potencia, flujo útil 42.000 lm, temperatura de color 4.000k e IRC>80. Óptica 25º. IP65 e IK08. Clase I. Alimentación 220/240 VAC, regulable DALI2. Dimensiones 542x368x60mm. Vida útil 50.000h L80B10, temperatura de funcionamiento de -20 a +45 ºC , color negro. Peso 7,52Kg.. Incluso accesorio, pequeño material, mano de obra de instalación y pruebas.

| Código | Ud | Descripción | Rendimiento | Precio | Importe |
|---|---|---|---|---|---|
| D7150040372 |  | CELER PROY OPTIPRO 300W DALI 2 SIM 25º 4000K C2 (material) | 1 | 371.144 | 371.14 |
| D%N00010100 | % | Medios auxiliares | 1 % | 371.14 | 3.71 |
| D8989898003 |  | MANO DE OBRA OFICIAL 1ª | 1 | 28 | 28.00 |
| D%N00020300 | % | Costes indirectos | 3 % | 402.85 | 12.09 |
|  |  | Total |  |  | 414.94 |

**U977150040373** CELER PROY OPTIPRO 300W DALI 2 SIM 25º 5000K C2
Precio: 414.94
Suministro e instalación de proyector asimétrico marca CELER modelo OPTIPRO C2 de 300W de potencia, flujo útil 42.000 lm, temperatura de color 5.000k e IRC>80. Óptica 25º. IP65 e IK08. Clase I. Alimentación 220/240 VAC, regulable DALI2. Dimensiones 542x368x60mm. Vida útil 50.000h L80B10, temperatura de funcionamiento de -20 a +45 ºC , color negro. Peso 7,52Kg.. Incluso accesorio, pequeño material, mano de obra de instalación y pruebas.

| Código | Ud | Descripción | Rendimiento | Precio | Importe |
|---|---|---|---|---|---|
| D7150040373 |  | CELER PROY OPTIPRO 300W DALI 2 SIM 25º 5000K C2 (material) | 1 | 371.144 | 371.14 |
| D%N00010100 | % | Medios auxiliares | 1 % | 371.14 | 3.71 |
| D8989898003 |  | MANO DE OBRA OFICIAL 1ª | 1 | 28 | 28.00 |
| D%N00020300 | % | Costes indirectos | 3 % | 402.85 | 12.09 |
|  |  | Total |  |  | 414.94 |

**U977150040374** CELER PROY OPTIPRO 300W DALI 2 SIM. 60º 4000K C2
Precio: 414.94
Suministro e instalación de proyector asimétrico marca CELER modelo OPTIPRO C2 de 300W de potencia, flujo útil 42.000 lm, temperatura de color 4.000k e IRC>80. Óptica 60º. IP65 e IK08. Clase I. Alimentación 220/240 VAC, regulable DALI2. Dimensiones 542x368x60mm. Vida útil 50.000h L80B10, temperatura de funcionamiento de -20 a +45 ºC , color negro. Peso 7,52Kg.. Incluso accesorio, pequeño material, mano de obra de instalación y pruebas.

| Código | Ud | Descripción | Rendimiento | Precio | Importe |
|---|---|---|---|---|---|
| D7150040374 |  | CELER PROY OPTIPRO 300W DALI 2 SIM. 60º 4000K C2 (material) | 1 | 371.144 | 371.14 |
| D%N00010100 | % | Medios auxiliares | 1 % | 371.14 | 3.71 |
| D8989898003 |  | MANO DE OBRA OFICIAL 1ª | 1 | 28 | 28.00 |
| D%N00020300 | % | Costes indirectos | 3 % | 402.85 | 12.09 |
|  |  | Total |  |  | 414.94 |

**U977150040375** CELER PROY OPTIPRO 300W DALI 2 SIM. 60º 5000K C2
Precio: 414.94
Suministro e instalación de proyector asimétrico marca CELER modelo OPTIPRO C2 de 300W de potencia, flujo útil 42.000 lm, temperatura de color 5.000k e IRC>80. Óptica 60º. IP65 e IK08. Clase I. Alimentación 220/240 VAC, regulable DALI2. Dimensiones 542x368x60mm. Vida útil 50.000h L80B10, temperatura de funcionamiento de -20 a +45 ºC , color negro. Peso 7,52Kg.. Incluso accesorio, pequeño material, mano de obra de instalación y pruebas.

| Código | Ud | Descripción | Rendimiento | Precio | Importe |
|---|---|---|---|---|---|
| D7150040375 |  | CELER PROY OPTIPRO 300W DALI 2 SIM. 60º 5000K C2 (material) | 1 | 371.144 | 371.14 |
| D%N00010100 | % | Medios auxiliares | 1 % | 371.14 | 3.71 |
| D8989898003 |  | MANO DE OBRA OFICIAL 1ª | 1 | 28 | 28.00 |
| D%N00020300 | % | Costes indirectos | 3 % | 402.85 | 12.09 |
|  |  | Total |  |  | 414.94 |

**U977100045640** CELER PROYECTOR LEDEXT SLIM 20W SENS PIR IP65 3000K NEGRO C3
Precio: 40.79
Suministro e instalación de proyector exterior LEDEXT SLIM con sensor PIR, marca Celer. Proyector con protección IP65 para su instalación en exterior. Flujo útil 2.000 lm con 20W de potencia. Temperatura de color: 3.000K (blanco cálido). CRI>80. Color negro. Medidas: 198x190x53mm. Peso: 0,95kg. IK08. Alimentación 220V-240VAC. Vida útil 50.000h L70.. Incluso accesorio, pequeño material, mano de obra de instalación y pruebas.

| Código | Ud | Descripción | Rendimiento | Precio | Importe |
|---|---|---|---|---|---|
| D7100045640 |  | CELER PROYECTOR LEDEXT SLIM 20W SENS PIR IP65 3000K NEGRO C3 (material) | 1 | 25.35 | 25.35 |
| DECO977100045640 |  | ECOTASA - CELER PROYECTOR LEDEXT SLIM 20W SENS PIR IP65 3000 (material) | 1 | 0 | 0.00 |
| D%N00010100 | % | Medios auxiliares | 1 % | 25.35 | 0.25 |
| D8989898003 |  | MANO DE OBRA OFICIAL 1ª | 0.5 | 28 | 14.00 |
| D%N00020300 | % | Costes indirectos | 3 % | 39.60 | 1.19 |
|  |  | Total |  |  | 40.79 |

**U977100045641** CELER PROYECTOR LEDEXT SLIM 20W SENS PIR IP65 4000K NEGRO C3
Precio: 40.79
Suministro e instalación de proyector exterior LEDEXT SLIM con sensor PIR, marca Celer. Proyector con protección IP65 para su instalación en exterior. Flujo útil 2.000 lm con 20W de potencia. Temperatura de color: 4.000K (blanco neutro). CRI>80. Color negro. Medidas: 198x190x53mm. Peso: 0,95kg. IK08. Alimentación 220V-240VAC. Vida útil 50.000h L70.. Incluso accesorio, pequeño material, mano de obra de instalación y pruebas.

| Código | Ud | Descripción | Rendimiento | Precio | Importe |
|---|---|---|---|---|---|
| D7100045641 |  | CELER PROYECTOR LEDEXT SLIM 20W SENS PIR IP65 4000K NEGRO C3 (material) | 1 | 25.35 | 25.35 |
| DECO977100045641 |  | ECOTASA - CELER PROYECTOR LEDEXT SLIM 20W SENS PIR IP65 4000 (material) | 1 | 0 | 0.00 |
| D%N00010100 | % | Medios auxiliares | 1 % | 25.35 | 0.25 |
| D8989898003 |  | MANO DE OBRA OFICIAL 1ª | 0.5 | 28 | 14.00 |
| D%N00020300 | % | Costes indirectos | 3 % | 39.60 | 1.19 |
|  |  | Total |  |  | 40.79 |

**U977100045250** CELER PROYECTOR LEDEXT SLIM 9W 3000K IP65 NEGRO 1000LM C3
Precio: 26.59
Suministro e instalación de proyector exterior LEDEXT SLIM C3, marca Celer. Proyector con protección IP65 para su instalación en exterior. Flujo útil 1.000 lm con 9W de potencia. Temperatura de color: 3.000K (blanco cálido). CRI>80. Color negro. Medidas: 150x155x26mm. Peso: 0,5kg. IK08. Alimentación 220V-240VAC. Vida útil 50.000h L70.. Incluso accesorio, pequeño material, mano de obra de instalación y pruebas.

| Código | Ud | Descripción | Rendimiento | Precio | Importe |
|---|---|---|---|---|---|
| D7100045250 |  | CELER PROYECTOR LEDEXT SLIM 9W 3000K IP65 NEGRO 1000LM C3 (material) | 1 | 11.7 | 11.70 |
| DECO977100045250 |  | ECOTASA - CELER PROYECTOR LEDEXT SLIM 9W 3000K IP65 NEGRO 10 (material) | 1 | 0 | 0.00 |
| D%N00010100 | % | Medios auxiliares | 1 % | 11.70 | 0.12 |
| D8989898003 |  | MANO DE OBRA OFICIAL 1ª | 0.5 | 28 | 14.00 |
| D%N00020300 | % | Costes indirectos | 3 % | 25.82 | 0.77 |
|  |  | Total |  |  | 26.59 |

**U977100045251** CELER PROYECTOR LEDEXT SLIM 9W 4000K IP65 NEGRO 1000LM C3
Precio: 26.59
Suministro e instalación de proyector exterior LEDEXT SLIM C3, marca Celer. Proyector con protección IP65 para su instalación en exterior. Flujo útil 1.000 lm con 9W de potencia. Temperatura de color: 4.000K (blanco neutro). CRI>80. Color negro. Medidas: 150x155x26mm. Peso: 0,5kg. IK08. Alimentación 220V-240VAC. Vida útil 50.000h L70.. Incluso accesorio, pequeño material, mano de obra de instalación y pruebas.

| Código | Ud | Descripción | Rendimiento | Precio | Importe |
|---|---|---|---|---|---|
| D7100045251 |  | CELER PROYECTOR LEDEXT SLIM 9W 4000K IP65 NEGRO 1000LM C3 (material) | 1 | 11.7 | 11.70 |
| DECO977100045251 |  | ECOTASA - CELER PROYECTOR LEDEXT SLIM 9W 4000K IP65 NEGRO 10 (material) | 1 | 0 | 0.00 |
| D%N00010100 | % | Medios auxiliares | 1 % | 11.70 | 0.12 |
| D8989898003 |  | MANO DE OBRA OFICIAL 1ª | 0.5 | 28 | 14.00 |
| D%N00020300 | % | Costes indirectos | 3 % | 25.82 | 0.77 |
|  |  | Total |  |  | 26.59 |

**U977100045252** CELER PROYECTOR LEDEXT SLIM 9W 5500K IP65 NEGRO 1000LM C3
Precio: 26.59
Suministro e instalación de proyector exterior LEDEXT SLIM C3, marca Celer. Proyector con protección IP65 para su instalación en exterior. Flujo útil 1.000 lm con 9W de potencia. Temperatura de color: 5.500K (blanco frío). CRI>80. Color negro. Medidas: 150x155x26mm. Peso: 0,5kg. IK08. Alimentación 220V-240VAC. Vida útil 50.000h L70.. Incluso accesorio, pequeño material, mano de obra de instalación y pruebas.

| Código | Ud | Descripción | Rendimiento | Precio | Importe |
|---|---|---|---|---|---|
| D7100045252 |  | CELER PROYECTOR LEDEXT SLIM 9W 5500K IP65 NEGRO 1000LM C3 (material) | 1 | 11.7 | 11.70 |
| DECO977100045252 |  | ECOTASA - CELER PROYECTOR LEDEXT SLIM 9W 5500K IP65 NEGRO 10 (material) | 1 | 0 | 0.00 |
| D%N00010100 | % | Medios auxiliares | 1 % | 11.70 | 0.12 |
| D8989898003 |  | MANO DE OBRA OFICIAL 1ª | 0.5 | 28 | 14.00 |
| D%N00020300 | % | Costes indirectos | 3 % | 25.82 | 0.77 |
|  |  | Total |  |  | 26.59 |

**U977100045253** CELER PROYECTOR LEDEXT SLIM 17W 3000K IP65 NEGRO 2000LM C3
Precio: 30.65
Suministro e instalación de proyector exterior LEDEXT SLIM C3, marca Celer. Proyector con protección IP65 para su instalación en exterior. Flujo útil 2.000 lm con 17W de potencia. Temperatura de color: 3.000K (blanco cálido). CRI>80. Color negro. Medidas: 160x198x34mm. Peso: 0,9kg. IK08. Alimentación 220V-240VAC. Vida útil 50.000h L70.. Incluso accesorio, pequeño material, mano de obra de instalación y pruebas.

| Código | Ud | Descripción | Rendimiento | Precio | Importe |
|---|---|---|---|---|---|
| D7100045253 |  | CELER PROYECTOR LEDEXT SLIM 17W 3000K IP65 NEGRO 2000LM C3 (material) | 1 | 15.6 | 15.60 |
| DECO977100045253 |  | ECOTASA - CELER PROYECTOR LEDEXT SLIM 17W 3000K IP65 NEGRO 2 (material) | 1 | 0 | 0.00 |
| D%N00010100 | % | Medios auxiliares | 1 % | 15.60 | 0.16 |
| D8989898003 |  | MANO DE OBRA OFICIAL 1ª | 0.5 | 28 | 14.00 |
| D%N00020300 | % | Costes indirectos | 3 % | 29.76 | 0.89 |
|  |  | Total |  |  | 30.65 |

**U977100045254** CELER PROYECTOR LEDEXT SLIM 17W 4000K IP65 NEGRO 2000LM C3
Precio: 30.65
Suministro e instalación de proyector exterior LEDEXT SLIM C3, marca Celer. Proyector con protección IP65 para su instalación en exterior. Flujo útil 2.000 lm con 17W de potencia. Temperatura de color: 4.000K (blanco neutro). CRI>80. Color negro. Medidas: 160x198x34mm. Peso: 0,9kg. IK08. Alimentación 220V-240VAC. Vida útil 50.000h L70.. Incluso accesorio, pequeño material, mano de obra de instalación y pruebas.

| Código | Ud | Descripción | Rendimiento | Precio | Importe |
|---|---|---|---|---|---|
| D7100045254 |  | CELER PROYECTOR LEDEXT SLIM 17W 4000K IP65 NEGRO 2000LM C3 (material) | 1 | 15.6 | 15.60 |
| DECO977100045254 |  | ECOTASA - CELER PROYECTOR LEDEXT SLIM 17W 4000K IP65 NEGRO 2 (material) | 1 | 0 | 0.00 |
| D%N00010100 | % | Medios auxiliares | 1 % | 15.60 | 0.16 |
| D8989898003 |  | MANO DE OBRA OFICIAL 1ª | 0.5 | 28 | 14.00 |
| D%N00020300 | % | Costes indirectos | 3 % | 29.76 | 0.89 |
|  |  | Total |  |  | 30.65 |

**U977100045255** CELER PROYECTOR LEDEXT SLIM 17W 5500K IP65 NEGRO 2000LM C3
Precio: 30.65
Suministro e instalación de proyector exterior LEDEXT SLIM C3, marca Celer. Proyector con protección IP65 para su instalación en exterior. Flujo útil 2.000 lm con 17W de potencia. Temperatura de color: 5.500K (blanco frío). CRI>80. Color negro. Medidas: 160x198x34mm. Peso: 0,9kg. IK08. Alimentación 220V-240VAC. Vida útil 50.000h L70.. Incluso accesorio, pequeño material, mano de obra de instalación y pruebas.

| Código | Ud | Descripción | Rendimiento | Precio | Importe |
|---|---|---|---|---|---|
| D7100045255 |  | CELER PROYECTOR LEDEXT SLIM 17W 5500K IP65 NEGRO 2000LM C3 (material) | 1 | 15.6 | 15.60 |
| DECO977100045255 |  | ECOTASA - CELER PROYECTOR LEDEXT SLIM 17W 5500K IP65 NEGRO 2 (material) | 1 | 0 | 0.00 |
| D%N00010100 | % | Medios auxiliares | 1 % | 15.60 | 0.16 |
| D8989898003 |  | MANO DE OBRA OFICIAL 1ª | 0.5 | 28 | 14.00 |
| D%N00020300 | % | Costes indirectos | 3 % | 29.76 | 0.89 |
|  |  | Total |  |  | 30.65 |

**U977100045256** CELER PROYECTOR LEDEXT SLIM 25W 3000K IP65 NEGRO 3000LM C3
Precio: 37.54
Suministro e instalación de proyector exterior LEDEXT SLIM C3, marca Celer. Proyector con protección IP65 para su instalación en exterior. Flujo útil 3.000 lm con 25W de potencia. Temperatura de color: 3.000K (blanco cálido). CRI>80. Color negro. Medidas: 215x230x36mm. Peso: 1,2kg. IK08. Alimentación 220V-240VAC. Vida útil 50.000h L70.. Incluso accesorio, pequeño material, mano de obra de instalación y pruebas.

| Código | Ud | Descripción | Rendimiento | Precio | Importe |
|---|---|---|---|---|---|
| D7100045256 |  | CELER PROYECTOR LEDEXT SLIM 25W 3000K IP65 NEGRO 3000LM C3 (material) | 1 | 22.23 | 22.23 |
| DECO977100045256 |  | ECOTASA - CELER PROYECTOR LEDEXT SLIM 25W 3000K IP65 NEGRO 3 (material) | 1 | 0 | 0.00 |
| D%N00010100 | % | Medios auxiliares | 1 % | 22.23 | 0.22 |
| D8989898003 |  | MANO DE OBRA OFICIAL 1ª | 0.5 | 28 | 14.00 |
| D%N00020300 | % | Costes indirectos | 3 % | 36.45 | 1.09 |
|  |  | Total |  |  | 37.54 |

**U977100045257** CELER PROYECTOR LEDEXT SLIM 25W 4000K IP65 NEGRO 3000LM C3
Precio: 37.54
Suministro e instalación de proyector exterior LEDEXT SLIM C3, marca Celer. Proyector con protección IP65 para su instalación en exterior. Flujo útil 3.000 lm con 25W de potencia. Temperatura de color: 4.000K (blanco neutro). CRI>80. Color negro. Medidas: 215x230x36mm. Peso: 1,2kg. IK08. Alimentación 220V-240VAC. Vida útil 50.000h L70.. Incluso accesorio, pequeño material, mano de obra de instalación y pruebas.

| Código | Ud | Descripción | Rendimiento | Precio | Importe |
|---|---|---|---|---|---|
| D7100045257 |  | CELER PROYECTOR LEDEXT SLIM 25W 4000K IP65 NEGRO 3000LM C3 (material) | 1 | 22.23 | 22.23 |
| DECO977100045257 |  | ECOTASA - CELER PROYECTOR LEDEXT SLIM 25W 4000K IP65 NEGRO 3 (material) | 1 | 0 | 0.00 |
| D%N00010100 | % | Medios auxiliares | 1 % | 22.23 | 0.22 |
| D8989898003 |  | MANO DE OBRA OFICIAL 1ª | 0.5 | 28 | 14.00 |
| D%N00020300 | % | Costes indirectos | 3 % | 36.45 | 1.09 |
|  |  | Total |  |  | 37.54 |

**U977100045258** CELER PROYECTOR LEDEXT SLIM 25W 5500K IP65 NEGRO 3000LM C3
Precio: 37.54
Suministro e instalación de proyector exterior LEDEXT SLIM C3, marca Celer. Proyector con protección IP65 para su instalación en exterior. Flujo útil 3.000 lm con 25W de potencia. Temperatura de color: 5.500K (blanco frío). CRI>80. Color negro. Medidas: 215x230x36mm. Peso: 1,2kg. IK08. Alimentación 220V-240VAC. Vida útil 50.000h L70.. Incluso accesorio, pequeño material, mano de obra de instalación y pruebas.

| Código | Ud | Descripción | Rendimiento | Precio | Importe |
|---|---|---|---|---|---|
| D7100045258 |  | CELER PROYECTOR LEDEXT SLIM 25W 5500K IP65 NEGRO 3000LM C3 (material) | 1 | 22.23 | 22.23 |
| DECO977100045258 |  | ECOTASA - CELER PROYECTOR LEDEXT SLIM 25W 5500K IP65 NEGRO 3 (material) | 1 | 0 | 0.00 |
| D%N00010100 | % | Medios auxiliares | 1 % | 22.23 | 0.22 |
| D8989898003 |  | MANO DE OBRA OFICIAL 1ª | 0.5 | 28 | 14.00 |
| D%N00020300 | % | Costes indirectos | 3 % | 36.45 | 1.09 |
|  |  | Total |  |  | 37.54 |

**U977100045259** CELER PROYECTOR LEDEXT SLIM 9W 3000K IP65 BLANCO 1000LM C3
Precio: 26.59
Suministro e instalación de proyector exterior LEDEXT SLIM C3, marca Celer. Proyector con protección IP65 para su instalación en exterior. Flujo útil 1.000 lm con 9W de potencia. Temperatura de color: 3.000K (blanco cálido). CRI>80. Color blanco. Medidas: 150x155x26mm. Peso: 0,5kg. IK08. Alimentación 220V-240VAC. Vida útil 50.000h L70.. Incluso accesorio, pequeño material, mano de obra de instalación y pruebas.

| Código | Ud | Descripción | Rendimiento | Precio | Importe |
|---|---|---|---|---|---|
| D7100045259 |  | CELER PROYECTOR LEDEXT SLIM 9W 3000K IP65 BLANCO 1000LM C3 (material) | 1 | 11.7 | 11.70 |
| DECO977100045259 |  | ECOTASA - CELER PROYECTOR LEDEXT SLIM 9W 3000K IP65 BLANCO 1 (material) | 1 | 0 | 0.00 |
| D%N00010100 | % | Medios auxiliares | 1 % | 11.70 | 0.12 |
| D8989898003 |  | MANO DE OBRA OFICIAL 1ª | 0.5 | 28 | 14.00 |
| D%N00020300 | % | Costes indirectos | 3 % | 25.82 | 0.77 |
|  |  | Total |  |  | 26.59 |

**U977100045260** CELER PROYECTOR LEDEXT SLIM 9W 4000K IP65 BLANCO 1000LM C3
Precio: 26.59
Suministro e instalación de proyector exterior LEDEXT SLIM C3, marca Celer. Proyector con protección IP65 para su instalación en exterior. Flujo útil 1.000 lm con 9W de potencia. Temperatura de color: 4.000K (blanco neutro). CRI>80. Color blanco. Medidas: 150x155x26mm. Peso: 0,5kg. IK08. Alimentación 220V-240VAC. Vida útil 50.000h L70.. Incluso accesorio, pequeño material, mano de obra de instalación y pruebas.

| Código | Ud | Descripción | Rendimiento | Precio | Importe |
|---|---|---|---|---|---|
| D7100045260 |  | CELER PROYECTOR LEDEXT SLIM 9W 4000K IP65 BLANCO 1000LM C3 (material) | 1 | 11.7 | 11.70 |
| DECO977100045260 |  | ECOTASA - CELER PROYECTOR LEDEXT SLIM 9W 4000K IP65 BLANCO 1 (material) | 1 | 0 | 0.00 |
| D%N00010100 | % | Medios auxiliares | 1 % | 11.70 | 0.12 |
| D8989898003 |  | MANO DE OBRA OFICIAL 1ª | 0.5 | 28 | 14.00 |
| D%N00020300 | % | Costes indirectos | 3 % | 25.82 | 0.77 |
|  |  | Total |  |  | 26.59 |

**U977100045261** CELER PROYECTOR LEDEXT SLIM 9W 5500K IP65 BLANCO 1000LM C3
Precio: 26.59
Suministro e instalación de proyector exterior LEDEXT SLIM C3, marca Celer. Proyector con protección IP65 para su instalación en exterior. Flujo útil 1.000 lm con 9W de potencia. Temperatura de color: 5.500K (blanco frío). CRI>80. Color blanco. Medidas: 150x155x26mm. Peso: 0,5kg. IK08. Alimentación 220V-240VAC. Vida útil 50.000h L70.. Incluso accesorio, pequeño material, mano de obra de instalación y pruebas.

| Código | Ud | Descripción | Rendimiento | Precio | Importe |
|---|---|---|---|---|---|
| D7100045261 |  | CELER PROYECTOR LEDEXT SLIM 9W 5500K IP65 BLANCO 1000LM C3 (material) | 1 | 11.7 | 11.70 |
| DECO977100045261 |  | ECOTASA - CELER PROYECTOR LEDEXT SLIM 9W 5500K IP65 BLANCO 1 (material) | 1 | 0 | 0.00 |
| D%N00010100 | % | Medios auxiliares | 1 % | 11.70 | 0.12 |
| D8989898003 |  | MANO DE OBRA OFICIAL 1ª | 0.5 | 28 | 14.00 |
| D%N00020300 | % | Costes indirectos | 3 % | 25.82 | 0.77 |
|  |  | Total |  |  | 26.59 |

**U977100045262** CELER PROYECTOR LEDEXT SLIM 17W 3000K IP65 BLANCO 2000LM C3
Precio: 30.65
Suministro e instalación de proyector exterior LEDEXT SLIM C3, marca Celer. Proyector con protección IP65 para su instalación en exterior. Flujo útil 2.000 lm con 17W de potencia. Temperatura de color: 3.000K (blanco cálido). CRI>80. Color blanco. Medidas: 160x198x34mm. Peso: 0,9kg. IK08. Alimentación 220V-240VAC. Vida útil 50.000h L70.. Incluso accesorio, pequeño material, mano de obra de instalación y pruebas.

| Código | Ud | Descripción | Rendimiento | Precio | Importe |
|---|---|---|---|---|---|
| D7100045262 |  | CELER PROYECTOR LEDEXT SLIM 17W 3000K IP65 BLANCO 2000LM C3 (material) | 1 | 15.6 | 15.60 |
| DECO977100045262 |  | ECOTASA - CELER PROYECTOR LEDEXT SLIM 17W 3000K IP65 BLANCO (material) | 1 | 0 | 0.00 |
| D%N00010100 | % | Medios auxiliares | 1 % | 15.60 | 0.16 |
| D8989898003 |  | MANO DE OBRA OFICIAL 1ª | 0.5 | 28 | 14.00 |
| D%N00020300 | % | Costes indirectos | 3 % | 29.76 | 0.89 |
|  |  | Total |  |  | 30.65 |

**U977100045263** CELER PROYECTOR LEDEXT SLIM 17W 4000K IP65 BLANCO 2000LM C3
Precio: 30.65
Suministro e instalación de proyector exterior LEDEXT SLIM C3, marca Celer. Proyector con protección IP65 para su instalación en exterior. Flujo útil 2.000 lm con 17W de potencia. Temperatura de color: 4.000K (blanco neutro). CRI>80. Color blanco. Medidas: 160x198x34mm. Peso: 0,9kg. IK08. Alimentación 220V-240VAC. Vida útil 50.000h L70.. Incluso accesorio, pequeño material, mano de obra de instalación y pruebas.

| Código | Ud | Descripción | Rendimiento | Precio | Importe |
|---|---|---|---|---|---|
| D7100045263 |  | CELER PROYECTOR LEDEXT SLIM 17W 4000K IP65 BLANCO 2000LM C3 (material) | 1 | 15.6 | 15.60 |
| DECO977100045263 |  | ECOTASA - CELER PROYECTOR LEDEXT SLIM 17W 4000K IP65 BLANCO (material) | 1 | 0 | 0.00 |
| D%N00010100 | % | Medios auxiliares | 1 % | 15.60 | 0.16 |
| D8989898003 |  | MANO DE OBRA OFICIAL 1ª | 0.5 | 28 | 14.00 |
| D%N00020300 | % | Costes indirectos | 3 % | 29.76 | 0.89 |
|  |  | Total |  |  | 30.65 |

**U977100045264** CELER PROYECTOR LEDEXT SLIM 17W 5500K IP65 BLANCO 2000LM C3
Precio: 30.65
Suministro e instalación de proyector exterior LEDEXT SLIM C3, marca Celer. Proyector con protección IP65 para su instalación en exterior. Flujo útil 2.000 lm con 17W de potencia. Temperatura de color: 5.500K (blanco frío). CRI>80. Color blanco. Medidas: 160x198x34mm. Peso: 0,9kg. IK08. Alimentación 220V-240VAC. Vida útil 50.000h L70.. Incluso accesorio, pequeño material, mano de obra de instalación y pruebas.

| Código | Ud | Descripción | Rendimiento | Precio | Importe |
|---|---|---|---|---|---|
| D7100045264 |  | CELER PROYECTOR LEDEXT SLIM 17W 5500K IP65 BLANCO 2000LM C3 (material) | 1 | 15.6 | 15.60 |
| DECO977100045264 |  | ECOTASA - CELER PROYECTOR LEDEXT SLIM 17W 5500K IP65 BLANCO (material) | 1 | 0 | 0.00 |
| D%N00010100 | % | Medios auxiliares | 1 % | 15.60 | 0.16 |
| D8989898003 |  | MANO DE OBRA OFICIAL 1ª | 0.5 | 28 | 14.00 |
| D%N00020300 | % | Costes indirectos | 3 % | 29.76 | 0.89 |
|  |  | Total |  |  | 30.65 |

**U977100045265** CELER PROYECTOR LEDEXT SLIM 25W 3000K IP65 BLANCO 3000LM C3
Precio: 37.54
Suministro e instalación de proyector exterior LEDEXT SLIM C3, marca Celer. Proyector con protección IP65 para su instalación en exterior. Flujo útil 3.000 lm con 25W de potencia. Temperatura de color: 3.000K (blanco cálido). CRI>80. Color blanco. Medidas: 215x230x36mm. Peso: 1,2kg. IK08. Alimentación 220V-240VAC. Vida útil 50.000h L70.. Incluso accesorio, pequeño material, mano de obra de instalación y pruebas.

| Código | Ud | Descripción | Rendimiento | Precio | Importe |
|---|---|---|---|---|---|
| D7100045265 |  | CELER PROYECTOR LEDEXT SLIM 25W 3000K IP65 BLANCO 3000LM C3 (material) | 1 | 22.23 | 22.23 |
| DECO977100045265 |  | ECOTASA - CELER PROYECTOR LEDEXT SLIM 25W 3000K IP65 BLANCO (material) | 1 | 0 | 0.00 |
| D%N00010100 | % | Medios auxiliares | 1 % | 22.23 | 0.22 |
| D8989898003 |  | MANO DE OBRA OFICIAL 1ª | 0.5 | 28 | 14.00 |
| D%N00020300 | % | Costes indirectos | 3 % | 36.45 | 1.09 |
|  |  | Total |  |  | 37.54 |

**U977100045266** CELER PROYECTOR LEDEXT SLIM 25W 4000K IP65 BLANCO 3000LM C3
Precio: 37.54
Suministro e instalación de proyector exterior LEDEXT SLIM C3, marca Celer. Proyector con protección IP65 para su instalación en exterior. Flujo útil 3.000 lm con 25W de potencia. Temperatura de color: 4.000K (blanco neutro). CRI>80. Color blanco. Medidas: 215x230x36mm. Peso: 1,2kg. IK08. Alimentación 220V-240VAC. Vida útil 50.000h L70.. Incluso accesorio, pequeño material, mano de obra de instalación y pruebas.

| Código | Ud | Descripción | Rendimiento | Precio | Importe |
|---|---|---|---|---|---|
| D7100045266 |  | CELER PROYECTOR LEDEXT SLIM 25W 4000K IP65 BLANCO 3000LM C3 (material) | 1 | 22.23 | 22.23 |
| DECO977100045266 |  | ECOTASA - CELER PROYECTOR LEDEXT SLIM 25W 4000K IP65 BLANCO (material) | 1 | 0 | 0.00 |
| D%N00010100 | % | Medios auxiliares | 1 % | 22.23 | 0.22 |
| D8989898003 |  | MANO DE OBRA OFICIAL 1ª | 0.5 | 28 | 14.00 |
| D%N00020300 | % | Costes indirectos | 3 % | 36.45 | 1.09 |
|  |  | Total |  |  | 37.54 |

**U977100045267** CELER PROYECTOR LEDEXT SLIM 25W 5500K IP65 BLANCO 3000LM C3
Precio: 37.54
Suministro e instalación de proyector exterior LEDEXT SLIM C3, marca Celer. Proyector con protección IP65 para su instalación en exterior. Flujo útil 3.000 lm con 25W de potencia. Temperatura de color: 5.500K (blanco frío). CRI>80. Color blanco. Medidas: 215x230x36mm. Peso: 1,2kg. IK08. Alimentación 220V-240VAC. Vida útil 50.000h L70.. Incluso accesorio, pequeño material, mano de obra de instalación y pruebas.

| Código | Ud | Descripción | Rendimiento | Precio | Importe |
|---|---|---|---|---|---|
| D7100045267 |  | CELER PROYECTOR LEDEXT SLIM 25W 5500K IP65 BLANCO 3000LM C3 (material) | 1 | 22.23 | 22.23 |
| DECO977100045267 |  | ECOTASA - CELER PROYECTOR LEDEXT SLIM 25W 5500K IP65 BLANCO (material) | 1 | 0 | 0.00 |
| D%N00010100 | % | Medios auxiliares | 1 % | 22.23 | 0.22 |
| D8989898003 |  | MANO DE OBRA OFICIAL 1ª | 0.5 | 28 | 14.00 |
| D%N00020300 | % | Costes indirectos | 3 % | 36.45 | 1.09 |
|  |  | Total |  |  | 37.54 |

**U977100045268** CELER PROYECTOR LEDEXT SLIM 42W 3000K IP65 NEGRO 5500LM C3
Precio: 47.56
Suministro e instalación de proyector exterior LEDEXT SLIM C3, marca Celer. Proyector con protección IP65 para su instalación en exterior. Flujo útil 5.000 lm con 42W de potencia. Temperatura de color: 3.000K (blanco cálido). CRI>80. Color negro. Medidas: 280x300x48mm. Peso: 2,2kg. IK08. Alimentación 220V-240VAC. Vida útil 50.000h L70.. Incluso accesorio, pequeño material, mano de obra de instalación y pruebas.

| Código | Ud | Descripción | Rendimiento | Precio | Importe |
|---|---|---|---|---|---|
| D7100045268 |  | CELER PROYECTOR LEDEXT SLIM 42W 3000K IP65 NEGRO 5500LM C3 (material) | 1 | 31.85 | 31.85 |
| DECO977100045268 |  | ECOTASA - CELER PROYECTOR LEDEXT SLIM 42W 3000K IP65 NEGRO 5 (material) | 1 | 0 | 0.00 |
| D%N00010100 | % | Medios auxiliares | 1 % | 31.85 | 0.32 |
| D8989898003 |  | MANO DE OBRA OFICIAL 1ª | 0.5 | 28 | 14.00 |
| D%N00020300 | % | Costes indirectos | 3 % | 46.17 | 1.39 |
|  |  | Total |  |  | 47.56 |

**U977100045269** CELER PROYECTOR LEDEXT SLIM 42W 4000K IP65 NEGRO 5500LM C3
Precio: 47.56
Suministro e instalación de proyector exterior LEDEXT SLIM C3, marca Celer. Proyector con protección IP65 para su instalación en exterior. Flujo útil 5.000 lm con 42W de potencia. Temperatura de color: 4.000K (blanco neutro). CRI>80. Color negro. Medidas: 280x300x48mm. Peso: 2,2kg. IK08. Alimentación 220V-240VAC. Vida útil 50.000h L70.. Incluso accesorio, pequeño material, mano de obra de instalación y pruebas.

| Código | Ud | Descripción | Rendimiento | Precio | Importe |
|---|---|---|---|---|---|
| D7100045269 |  | CELER PROYECTOR LEDEXT SLIM 42W 4000K IP65 NEGRO 5500LM C3 (material) | 1 | 31.85 | 31.85 |
| DECO977100045269 |  | ECOTASA - CELER PROYECTOR LEDEXT SLIM 42W 4000K IP65 NEGRO 5 (material) | 1 | 0 | 0.00 |
| D%N00010100 | % | Medios auxiliares | 1 % | 31.85 | 0.32 |
| D8989898003 |  | MANO DE OBRA OFICIAL 1ª | 0.5 | 28 | 14.00 |
| D%N00020300 | % | Costes indirectos | 3 % | 46.17 | 1.39 |
|  |  | Total |  |  | 47.56 |

**U977100045270** CELER PROYECTOR LEDEXT SLIM 42W 5500K IP65 NEGRO 5700LM C3
Precio: 47.56
Suministro e instalación de proyector exterior LEDEXT SLIM C3, marca Celer. Proyector con protección IP65 para su instalación en exterior. Flujo útil 5.000 lm con 42W de potencia. Temperatura de color: 5.500K (blanco frío). CRI>80. Color negro. Medidas: 280x300x48mm. Peso: 2,2kg. IK08. Alimentación 220V-240VAC. Vida útil 50.000h L70.. Incluso accesorio, pequeño material, mano de obra de instalación y pruebas.

| Código | Ud | Descripción | Rendimiento | Precio | Importe |
|---|---|---|---|---|---|
| D7100045270 |  | CELER PROYECTOR LEDEXT SLIM 42W 5500K IP65 NEGRO 5700LM C3 (material) | 1 | 31.85 | 31.85 |
| DECO977100045270 |  | ECOTASA - CELER PROYECTOR LEDEXT SLIM 42W 5500K IP65 NEGRO 5 (material) | 1 | 0 | 0.00 |
| D%N00010100 | % | Medios auxiliares | 1 % | 31.85 | 0.32 |
| D8989898003 |  | MANO DE OBRA OFICIAL 1ª | 0.5 | 28 | 14.00 |
| D%N00020300 | % | Costes indirectos | 3 % | 46.17 | 1.39 |
|  |  | Total |  |  | 47.56 |

**U977100045271** CELER PROYECTOR LEDEXT SLIM 42W 3000K IP65 BLANCO 5500LM C3
Precio: 47.56
Suministro e instalación de proyector exterior LEDEXT SLIM C3, marca Celer. Proyector con protección IP65 para su instalación en exterior. Flujo útil 5.000 lm con 42W de potencia. Temperatura de color: 3.000K (blanco cálido). CRI>80. Color blanco. Medidas: 280x300x48mm. Peso: 2,2kg. IK08. Alimentación 220V-240VAC. Vida útil 50.000h L70.. Incluso accesorio, pequeño material, mano de obra de instalación y pruebas.

| Código | Ud | Descripción | Rendimiento | Precio | Importe |
|---|---|---|---|---|---|
| D7100045271 |  | CELER PROYECTOR LEDEXT SLIM 42W 3000K IP65 BLANCO 5500LM C3 (material) | 1 | 31.85 | 31.85 |
| DECO977100045271 |  | ECOTASA - CELER PROYECTOR LEDEXT SLIM 42W 3000K IP65 BLANCO (material) | 1 | 0 | 0.00 |
| D%N00010100 | % | Medios auxiliares | 1 % | 31.85 | 0.32 |
| D8989898003 |  | MANO DE OBRA OFICIAL 1ª | 0.5 | 28 | 14.00 |
| D%N00020300 | % | Costes indirectos | 3 % | 46.17 | 1.39 |
|  |  | Total |  |  | 47.56 |

**U977100045272** CELER PROYECTOR LEDEXT SLIM 42W 4000K IP65 BLANCO 5500LM C3
Precio: 47.56
Suministro e instalación de proyector exterior LEDEXT SLIM C3, marca Celer. Proyector con protección IP65 para su instalación en exterior. Flujo útil 5.000 lm con 42W de potencia. Temperatura de color: 4.000K (blanco neutro). CRI>80. Color blanco. Medidas: 280x300x48mm. Peso: 2,2kg. IK08. Alimentación 220V-240VAC. Vida útil 50.000h L70.. Incluso accesorio, pequeño material, mano de obra de instalación y pruebas.

| Código | Ud | Descripción | Rendimiento | Precio | Importe |
|---|---|---|---|---|---|
| D7100045272 |  | CELER PROYECTOR LEDEXT SLIM 42W 4000K IP65 BLANCO 5500LM C3 (material) | 1 | 31.85 | 31.85 |
| DECO977100045272 |  | ECOTASA - CELER PROYECTOR LEDEXT SLIM 42W 4000K IP65 BLANCO (material) | 1 | 0 | 0.00 |
| D%N00010100 | % | Medios auxiliares | 1 % | 31.85 | 0.32 |
| D8989898003 |  | MANO DE OBRA OFICIAL 1ª | 0.5 | 28 | 14.00 |
| D%N00020300 | % | Costes indirectos | 3 % | 46.17 | 1.39 |
|  |  | Total |  |  | 47.56 |

**U977100045273** CELER PROYECTOR LEDEXT SLIM 42W 5500K IP65 BLANCO 5700LM C3
Precio: 47.56
Suministro e instalación de proyector exterior LEDEXT SLIM C3, marca Celer. Proyector con protección IP65 para su instalación en exterior. Flujo útil 5.000 lm con 42W de potencia. Temperatura de color: 5.500K (blanco frío). CRI>80. Color blanco. Medidas: 280x300x48mm. Peso: 2,2kg. IK08. Alimentación 220V-240VAC. Vida útil 50.000h L70.. Incluso accesorio, pequeño material, mano de obra de instalación y pruebas.

| Código | Ud | Descripción | Rendimiento | Precio | Importe |
|---|---|---|---|---|---|
| D7100045273 |  | CELER PROYECTOR LEDEXT SLIM 42W 5500K IP65 BLANCO 5700LM C3 (material) | 1 | 31.85 | 31.85 |
| DECO977100045273 |  | ECOTASA - CELER PROYECTOR LEDEXT SLIM 42W 5500K IP65 BLANCO (material) | 1 | 0 | 0.00 |
| D%N00010100 | % | Medios auxiliares | 1 % | 31.85 | 0.32 |
| D8989898003 |  | MANO DE OBRA OFICIAL 1ª | 0.5 | 28 | 14.00 |
| D%N00020300 | % | Costes indirectos | 3 % | 46.17 | 1.39 |
|  |  | Total |  |  | 47.56 |

**U977150040920** CELER SOPORTE PROYECTOR 10W-50W RECTO 600MM BASE 100X100
Precio: 14.77
Suministro e instalación de soporte para proyector de hasta 50W, de 600mm de longitud y base 100x100.. Incluso accesorio, pequeño material, mano de obra de instalación y pruebas.

| Código | Ud | Descripción | Rendimiento | Precio | Importe |
|---|---|---|---|---|---|
| D7150040920 |  | CELER SOPORTE PROYECTOR 10W-75W RECTO 600MM BASE 100X100 (material) | 1 | 11.432 | 11.43 |
| D%N00010100 | % | Medios auxiliares | 1 % | 11.43 | 0.11 |
| D8989898003 |  | MANO DE OBRA OFICIAL 1ª | 0.1 | 28 | 2.80 |
| D%N00020300 | % | Costes indirectos | 3 % | 14.34 | 0.43 |
|  |  | Total |  |  | 14.77 |

**U977150040921** CELER SOPORTE PROYECTOR 10W-50W RECTO 900MM BASE 100X100
Precio: 16.38
Suministro e instalación de soporte para proyector de hasta 50W, de 900mm de longitud y base 100x100.. Incluso accesorio, pequeño material, mano de obra de instalación y pruebas.

| Código | Ud | Descripción | Rendimiento | Precio | Importe |
|---|---|---|---|---|---|
| D7150040921 |  | CELER SOPORTE PROYECTOR 10W-75W RECTO 900MM BASE 100X100 (material) | 1 | 12.968 | 12.97 |
| D%N00010100 | % | Medios auxiliares | 1 % | 12.97 | 0.13 |
| D8989898003 |  | MANO DE OBRA OFICIAL 1ª | 0.1 | 28 | 2.80 |
| D%N00020300 | % | Costes indirectos | 3 % | 15.90 | 0.48 |
|  |  | Total |  |  | 16.38 |

### 977150050 PROYECTORES DEPORTIVOS (28/11/2024)

**U977150050999** CELER PROYECTOR FLOODPRO 400W 5700K 30º DALI 2
Precio: 1193.01
Suministro e instalación de proyector para grandes áreas marca Celer modelo Floodpro de 400W. Temperatura de color 5700K y óptica de 30º . CRI>70. Con cuerpo fabricado en fundición de aluminio y cierre de vidrio. IP66 e IK08. Emite 60.000lm. Clase I. Driver regulable DALI 2. Con protector de sobretensiones 10kV. Vida útil 160,000h L80B10. Dimensiones 479x245x109mm. Peso 14kg.. Incluso accesorio, pequeño material, mano de obra de instalación y pruebas.

| Código | Ud | Descripción | Rendimiento | Precio | Importe |
|---|---|---|---|---|---|
| D7150050000 |  | CELER PROYECTOR FLOODPRO 400W 5700K 30º DALI 2 (material) | 1 | 1091.35 | 1091.35 |
| D%N00010100 | % | Medios auxiliares | 1 % | 1091.35 | 10.91 |
| D8989898003 |  | MANO DE OBRA OFICIAL 1ª | 2 | 28 | 56.00 |
| D%N00020300 | % | Costes indirectos | 3 % | 1158.26 | 34.75 |
|  |  | Total |  |  | 1193.01 |

**U977150050001** CELER PROYECTOR FLOODPRO 400W 5700K 45º DALI 2
Precio: 1193.01
Suministro e instalación de proyector para grandes áreas marca Celer modelo Floodpro de 400W. Temperatura de color 5700K y óptica de 45º . CRI>70. Con cuerpo fabricado en fundición de aluminio y cierre de vidrio. IP66 e IK08. Emite 60.000lm. Clase I. Driver regulable DALI 2. Con protector de sobretensiones 10kV. Vida útil 160,000h L80B10. Dimensiones 479x245x109mm. Peso 14kg. Con certificado ENEC. Incluso accesorio, pequeño material, mano de obra de instalación y pruebas.

| Código | Ud | Descripción | Rendimiento | Precio | Importe |
|---|---|---|---|---|---|
| D7150050001 |  | CELER PROYECTOR FLOODPRO 400W 5700K 45º DALI 2 (material) | 1 | 1091.35 | 1091.35 |
| D%N00010100 | % | Medios auxiliares | 1 % | 1091.35 | 10.91 |
| D8989898003 |  | MANO DE OBRA OFICIAL 1ª | 2 | 28 | 56.00 |
| D%N00020300 | % | Costes indirectos | 3 % | 1158.26 | 34.75 |
|  |  | Total |  |  | 1193.01 |

**U977150050002** CELER PROYECTOR FLOODPRO 400W 5700K 60º DALI 2
Precio: 1193.01
Suministro e instalación de proyector para grandes áreas marca Celer modelo Floodpro de 400W. Temperatura de color 5700K y óptica de 60º . CRI>70. Con cuerpo fabricado en fundición de aluminio y cierre de vidrio. IP66 e IK08. Emite 60.000lm. Clase I. Driver regulable DALI 2. Con protector de sobretensiones 10kV. Vida útil 160,000h L80B10. Dimensiones 479x245x109mm. Peso 14kg. Con certificado ENEC. Incluso accesorio, pequeño material, mano de obra de instalación y pruebas.

| Código | Ud | Descripción | Rendimiento | Precio | Importe |
|---|---|---|---|---|---|
| D7150050002 |  | CELER PROYECTOR FLOODPRO 400W 5700K 60º DALI 2 (material) | 1 | 1091.35 | 1091.35 |
| D%N00010100 | % | Medios auxiliares | 1 % | 1091.35 | 10.91 |
| D8989898003 |  | MANO DE OBRA OFICIAL 1ª | 2 | 28 | 56.00 |
| D%N00020300 | % | Costes indirectos | 3 % | 1158.26 | 34.75 |
|  |  | Total |  |  | 1193.01 |

**U977150050003** CELER PROYECTOR FLOODPRO 400W 5700K ASIMETRICO DALI 2
Precio: 1193.01
Suministro e instalación de proyector para grandes áreas marca Celer modelo Floodpro de 400W. Temperatura de color 5700K y óptica asimétrica 40x86º . CRI>70. Con cuerpo fabricado en fundición de aluminio y cierre de vidrio. IP66 e IK08. Emite 60.000lm. Clase I. Driver regulable DALI 2. Con protector de sobretensiones 10kV. Vida útil 160,000h L80B10. Dimensiones 479x245x109mm. Peso 14kg. Con certificado ENEC. Incluso accesorio, pequeño material, mano de obra de instalación y pruebas.

| Código | Ud | Descripción | Rendimiento | Precio | Importe |
|---|---|---|---|---|---|
| D7150050003 |  | CELER PROYECTOR FLOODPRO 400W 5700K ASIMETRICO DALI 2 (material) | 1 | 1091.35 | 1091.35 |
| D%N00010100 | % | Medios auxiliares | 1 % | 1091.35 | 10.91 |
| D8989898003 |  | MANO DE OBRA OFICIAL 1ª | 2 | 28 | 56.00 |
| D%N00020300 | % | Costes indirectos | 3 % | 1158.26 | 34.75 |
|  |  | Total |  |  | 1193.01 |

**U977150050005** CELER PROYECTOR FLOODPRO 600W 5700K 30º DALI 2
Precio: 1193.01
Suministro e instalación de proyector para grandes áreas marca Celer modelo Floodpro de 600W. Temperatura de color 5700K y óptica de 30º . CRI>70. Con cuerpo fabricado en fundición de aluminio y cierre de vidrio. IP66 e IK08. Emite 90.000lm. Clase I. Driver regulable DALI 2. Con protector de sobretensiones 10kV. Vida útil 160,000h L80B10. Dimensiones 479x245x109mm. Peso 14kg. Con certificado ENEC. Incluso accesorio, pequeño material, mano de obra de instalación y pruebas.

| Código | Ud | Descripción | Rendimiento | Precio | Importe |
|---|---|---|---|---|---|
| D7150050005 |  | CELER PROYECTOR FLOODPRO 600W 5700K 30º DALI 2 (material) | 1 | 1091.35 | 1091.35 |
| D%N00010100 | % | Medios auxiliares | 1 % | 1091.35 | 10.91 |
| D8989898003 |  | MANO DE OBRA OFICIAL 1ª | 2 | 28 | 56.00 |
| D%N00020300 | % | Costes indirectos | 3 % | 1158.26 | 34.75 |
|  |  | Total |  |  | 1193.01 |

**U977150050006** CELER PROYECTOR FLOODPRO 600W 5700K 45º DALI 2
Precio: 1193.01
Suministro e instalación de proyector para grandes áreas marca Celer modelo Floodpro de 600W. Temperatura de color 5700K y óptica de 45º . CRI>70. Con cuerpo fabricado en fundición de aluminio y cierre de vidrio. IP66 e IK08. Emite 90.000lm. Clase I. Driver regulable DALI 2. Con protector de sobretensiones 10kV. Vida útil 160,000h L80B10. Dimensiones 479x245x109mm. Peso 14kg. Con certificado ENEC. Incluso accesorio, pequeño material, mano de obra de instalación y pruebas.

| Código | Ud | Descripción | Rendimiento | Precio | Importe |
|---|---|---|---|---|---|
| D7150050006 |  | CELER PROYECTOR FLOODPRO 600W 5700K 45º DALI 2 (material) | 1 | 1091.35 | 1091.35 |
| D%N00010100 | % | Medios auxiliares | 1 % | 1091.35 | 10.91 |
| D8989898003 |  | MANO DE OBRA OFICIAL 1ª | 2 | 28 | 56.00 |
| D%N00020300 | % | Costes indirectos | 3 % | 1158.26 | 34.75 |
|  |  | Total |  |  | 1193.01 |

**U977150050007** CELER PROYECTOR FLOODPRO 600W 5700K 60º DALI 2
Precio: 1193.01
Suministro e instalación de proyector para grandes áreas marca Celer modelo Floodpro de 600W. Temperatura de color 5700K y óptica de 60º . CRI>70. Con cuerpo fabricado en fundición de aluminio y cierre de vidrio. IP66 e IK08. Emite 90.000lm. Clase I. Driver regulable DALI 2. Con protector de sobretensiones 10kV. Vida útil 160,000h L80B10. Dimensiones 479x245x109mm. Peso 14kg. Con certificado ENEC. Incluso accesorio, pequeño material, mano de obra de instalación y pruebas.

| Código | Ud | Descripción | Rendimiento | Precio | Importe |
|---|---|---|---|---|---|
| D7150050007 |  | CELER PROYECTOR FLOODPRO 600W 5700K 60º DALI 2 (material) | 1 | 1091.35 | 1091.35 |
| D%N00010100 | % | Medios auxiliares | 1 % | 1091.35 | 10.91 |
| D8989898003 |  | MANO DE OBRA OFICIAL 1ª | 2 | 28 | 56.00 |
| D%N00020300 | % | Costes indirectos | 3 % | 1158.26 | 34.75 |
|  |  | Total |  |  | 1193.01 |

**U977150050008** CELER PROYECTOR FLOODPRO 600W 5700K ASIMETRICO DALI 2
Precio: 1193.01
Suministro e instalación de proyector para grandes áreas marca Celer modelo Floodpro de 600W. Temperatura de color 5700K y óptica asimétrica 40x86º . CRI>70. Con cuerpo fabricado en fundición de aluminio y cierre de vidrio. IP66 e IK08. Emite 90.000lm. Clase I. Driver regulable DALI 2. Con protector de sobretensiones 10kV. Vida útil 160,000h L80B10. Dimensiones 479x245x109mm. Peso 14kg. Con certificado ENEC. Incluso accesorio, pequeño material, mano de obra de instalación y pruebas.

| Código | Ud | Descripción | Rendimiento | Precio | Importe |
|---|---|---|---|---|---|
| D7150050008 |  | CELER PROYECTOR FLOODPRO 600W 5700K ASIMETRICO DALI 2 (material) | 1 | 1091.35 | 1091.35 |
| D%N00010100 | % | Medios auxiliares | 1 % | 1091.35 | 10.91 |
| D8989898003 |  | MANO DE OBRA OFICIAL 1ª | 2 | 28 | 56.00 |
| D%N00020300 | % | Costes indirectos | 3 % | 1158.26 | 34.75 |
|  |  | Total |  |  | 1193.01 |

**U977150050010** CELER PROYECTOR FLOODPRO 960W 5700K 30º DALI 2
Precio: 2305.36
Suministro e instalación de proyector para grandes áreas marca Celer modelo Floodpro de 960W. Temperatura de color 5700K y óptica de 30º . CRI>70. Con cuerpo fabricado en fundición de aluminio y cierre de vidrio. IP66 e IK08. Emite 144.000lm. Clase I. Driver regulable DALI 2. Con protector de sobretensiones 10kV. Vida útil 160,000h L80B10. Dimensiones 479x490x109mm. Peso 25Kg. Con certificado ENEC. Incluso accesorio, pequeño material, mano de obra de instalación y pruebas.

| Código | Ud | Descripción | Rendimiento | Precio | Importe |
|---|---|---|---|---|---|
| D7150050010 |  | CELER PROYECTOR FLOODPRO 960W 5700K 30º DALI 2 (material) | 1 | 2160.6 | 2160.60 |
| D%N00010100 | % | Medios auxiliares | 1 % | 2160.60 | 21.61 |
| D8989898003 |  | MANO DE OBRA OFICIAL 1ª | 2 | 28 | 56.00 |
| D%N00020300 | % | Costes indirectos | 3 % | 2238.21 | 67.15 |
|  |  | Total |  |  | 2305.36 |

**U977150050011** CELER PROYECTOR FLOODPRO 960W 5700K 45º DALI 2
Precio: 2305.36
Suministro e instalación de proyector para grandes áreas marca Celer modelo Floodpro de 960W. Temperatura de color 5700K y óptica de 45º . CRI>70. Con cuerpo fabricado en fundición de aluminio y cierre de vidrio. IP66 e IK08. Emite 144.000lm. Clase I. Driver regulable DALI 2. Con protector de sobretensiones 10kV. Vida útil 160,000h L80B10. Dimensiones 479x490x109mm. Peso 25Kg. Con certificado ENEC. Incluso accesorio, pequeño material, mano de obra de instalación y pruebas.

| Código | Ud | Descripción | Rendimiento | Precio | Importe |
|---|---|---|---|---|---|
| D7150050011 |  | CELER PROYECTOR FLOODPRO 960W 5700K 45º DALI 2 (material) | 1 | 2160.6 | 2160.60 |
| D%N00010100 | % | Medios auxiliares | 1 % | 2160.60 | 21.61 |
| D8989898003 |  | MANO DE OBRA OFICIAL 1ª | 2 | 28 | 56.00 |
| D%N00020300 | % | Costes indirectos | 3 % | 2238.21 | 67.15 |
|  |  | Total |  |  | 2305.36 |

**U977150050012** CELER PROYECTOR FLOODPRO 960W 5700K 60º DALI 2
Precio: 2305.36
Suministro e instalación de proyector para grandes áreas marca Celer modelo Floodpro de 960W. Temperatura de color 5700K y óptica de 60º . CRI>70. Con cuerpo fabricado en fundición de aluminio y cierre de vidrio. IP66 e IK08. Emite 144.000lm. Clase I. Driver regulable DALI 2. Con protector de sobretensiones 10kV. Vida útil 160,000h L80B10. Dimensiones 479x490x109mm. Peso 25Kg. Con certificado ENEC. Incluso accesorio, pequeño material, mano de obra de instalación y pruebas.

| Código | Ud | Descripción | Rendimiento | Precio | Importe |
|---|---|---|---|---|---|
| D7150050012 |  | CELER PROYECTOR FLOODPRO 960W 5700K 60º DALI 2 (material) | 1 | 2160.6 | 2160.60 |
| D%N00010100 | % | Medios auxiliares | 1 % | 2160.60 | 21.61 |
| D8989898003 |  | MANO DE OBRA OFICIAL 1ª | 2 | 28 | 56.00 |
| D%N00020300 | % | Costes indirectos | 3 % | 2238.21 | 67.15 |
|  |  | Total |  |  | 2305.36 |

**U977150050013** CELER PROYECTOR FLOODPRO 960W 5700K ASIMETRICO DALI 2
Precio: 2305.36
Suministro e instalación de proyector para grandes áreas marca Celer modelo Floodpro de 960W. Temperatura de color 5700K y óptica asimétrica 40x86º . CRI>70. Con cuerpo fabricado en fundición de aluminio y cierre de vidrio. IP66 e IK08. Emite 144.000lm. Clase I. Driver regulable DALI 2. Con protector de sobretensiones 10kV. Vida útil 160,000h L80B10. Dimensiones 479x490x109mm. Peso 25Kg. Con certificado ENEC. Incluso accesorio, pequeño material, mano de obra de instalación y pruebas.

| Código | Ud | Descripción | Rendimiento | Precio | Importe |
|---|---|---|---|---|---|
| D7150050013 |  | CELER PROYECTOR FLOODPRO 960W 5700K ASIMETRICO DALI 2 (material) | 1 | 2160.6 | 2160.60 |
| D%N00010100 | % | Medios auxiliares | 1 % | 2160.60 | 21.61 |
| D8989898003 |  | MANO DE OBRA OFICIAL 1ª | 2 | 28 | 56.00 |
| D%N00020300 | % | Costes indirectos | 3 % | 2238.21 | 67.15 |
|  |  | Total |  |  | 2305.36 |

**U977150050015** CELER PROYECTOR FLOODPRO 1200W 5700K 30º DALI 2
Precio: 2305.36
Suministro e instalación de proyector para grandes áreas marca Celer modelo Floodpro de 1200W. Temperatura de color 5700K y óptica de 30º . CRI>70. Con cuerpo fabricado en fundición de aluminio y cierre de vidrio. IP66 e IK08. Emite 180.000lm. Clase I. Driver regulable DALI 2. Con protector de sobretensiones 10kV. Vida útil 160,000h L80B10. Dimensiones 479x490x109mm. Peso 25Kg. 25Kg. Con certificados ENEC y ENEC+. Incluso accesorio, pequeño material, mano de obra de instalación y pruebas.

| Código | Ud | Descripción | Rendimiento | Precio | Importe |
|---|---|---|---|---|---|
| D7150050015 |  | CELER PROYECTOR FLOODPRO 1200W 5700K 30º DALI 2 (material) | 1 | 2160.6 | 2160.60 |
| D%N00010100 | % | Medios auxiliares | 1 % | 2160.60 | 21.61 |
| D8989898003 |  | MANO DE OBRA OFICIAL 1ª | 2 | 28 | 56.00 |
| D%N00020300 | % | Costes indirectos | 3 % | 2238.21 | 67.15 |
|  |  | Total |  |  | 2305.36 |

**U977150050016** CELER PROYECTOR FLOODPRO 1200W 5700K 45º DALI 2
Precio: 2305.36
Suministro e instalación de proyector para grandes áreas marca Celer modelo Floodpro de 1200W. Temperatura de color 5700K y óptica de 45º . CRI>70. Con cuerpo fabricado en fundición de aluminio y cierre de vidrio. IP66 e IK08. Emite 180.000lm. Clase I. Driver regulable DALI 2. Con protector de sobretensiones 10kV. Vida útil 160,000h L80B10. Dimensiones 479x490x109mm. Peso 25Kg. Con certificados ENEC y ENEC+. Incluso accesorio, pequeño material, mano de obra de instalación y pruebas.

| Código | Ud | Descripción | Rendimiento | Precio | Importe |
|---|---|---|---|---|---|
| D7150050016 |  | CELER PROYECTOR FLOODPRO 1200W 5700K 45º DALI 2 (material) | 1 | 2160.6 | 2160.60 |
| D%N00010100 | % | Medios auxiliares | 1 % | 2160.60 | 21.61 |
| D8989898003 |  | MANO DE OBRA OFICIAL 1ª | 2 | 28 | 56.00 |
| D%N00020300 | % | Costes indirectos | 3 % | 2238.21 | 67.15 |
|  |  | Total |  |  | 2305.36 |

**U977150050017** CELER PROYECTOR FLOODPRO 1200W 5700K 60º DALI 2
Precio: 2305.36
Suministro e instalación de proyector para grandes áreas marca Celer modelo Floodpro de 1200W. Temperatura de color 5700K y óptica de 60º . CRI>70. Con cuerpo fabricado en fundición de aluminio y cierre de vidrio. IP66 e IK08. Emite 180.000lm. Clase I. Driver regulable DALI 2. Con protector de sobretensiones 10kV. Vida útil 160,000h L80B10. Dimensiones 479x490x109mm. Peso 25Kg. Con certificados ENEC y ENEC+. Incluso accesorio, pequeño material, mano de obra de instalación y pruebas.

| Código | Ud | Descripción | Rendimiento | Precio | Importe |
|---|---|---|---|---|---|
| D7150050017 |  | CELER PROYECTOR FLOODPRO 1200W 5700K 60º DALI 2 (material) | 1 | 2160.6 | 2160.60 |
| D%N00010100 | % | Medios auxiliares | 1 % | 2160.60 | 21.61 |
| D8989898003 |  | MANO DE OBRA OFICIAL 1ª | 2 | 28 | 56.00 |
| D%N00020300 | % | Costes indirectos | 3 % | 2238.21 | 67.15 |
|  |  | Total |  |  | 2305.36 |

**U977150050018** CELER PROYECTOR FLOODPRO 1200W 5700K ASIMETRICO DALI 2
Precio: 2305.36
Suministro e instalación de suministro e instalación de proyector para grandes áreas marca Celer modelo Floodpro de 1200W. Temperatura de color 5700K y óptica asimétrica 40x86º . CRI>70. Con cuerpo fabricado en fundición de aluminio y cierre de vidrio. IP66 e IK08. Emite 180.000lm. Clase I. Driver regulable DALI 2. Con protector de sobretensiones 10kV. Vida útil 160,000h L80B10. Dimensiones 479x490x109mm. Peso 25Kg. Con certificados ENEC y ENEC+. Incluso accesorio, pequeño material, mano de obra de instalación y pruebas.

| Código | Ud | Descripción | Rendimiento | Precio | Importe |
|---|---|---|---|---|---|
| D7150050018 |  | CELER PROYECTOR FLOODPRO 1200W 5700K ASIMETRICO DALI 2 (material) | 1 | 2160.6 | 2160.60 |
| D%N00010100 | % | Medios auxiliares | 1 % | 2160.60 | 21.61 |
| D8989898003 |  | MANO DE OBRA OFICIAL 1ª | 2 | 28 | 56.00 |
| D%N00020300 | % | Costes indirectos | 3 % | 2238.21 | 67.15 |
|  |  | Total |  |  | 2305.36 |

**U977150050900** CELER VISERA PROYECTOR FLOODPRO ÓPTICAS ASIMÉTRICAS
Precio: 36.11
Suministro e instalación de visera proyector Celer Flood Pro para opticas asimetricas. Incluso accesorio, pequeño material, mano de obra de instalación y pruebas.

| Código | Ud | Descripción | Rendimiento | Precio | Importe |
|---|---|---|---|---|---|
| D7150050900 |  | CELER VISERA PROYECTOR FLOODPRO OPTICAS ASIMETRICAS (material) | 1 | 20.846 | 20.85 |
| D%N00010100 | % | Medios auxiliares | 1 % | 20.85 | 0.21 |
| D8989898003 |  | MANO DE OBRA OFICIAL 1ª | 0.5 | 28 | 14.00 |
| D%N00020300 | % | Costes indirectos | 3 % | 35.06 | 1.05 |
|  |  | Total |  |  | 36.11 |

**U977150050901** CELER VISERA PROYECTOR FLOODPRO ÓPTICAS SIMÉTRICAS
Precio: 43.61
Suministro e instalación de visera proyector Celer Flood Pro para opticas simetricas. Incluso accesorio, pequeño material, mano de obra de instalación y pruebas.

| Código | Ud | Descripción | Rendimiento | Precio | Importe |
|---|---|---|---|---|---|
| D7150050901 |  | CELER VISERA PROYECTOR FLOODPRO OPTICAS SIMETRICAS (material) | 1 | 28.061 | 28.06 |
| D%N00010100 | % | Medios auxiliares | 1 % | 28.06 | 0.28 |
| D8989898003 |  | MANO DE OBRA OFICIAL 1ª | 0.5 | 28 | 14.00 |
| D%N00020300 | % | Costes indirectos | 3 % | 42.34 | 1.27 |
|  |  | Total |  |  | 43.61 |

**U977150050906** CELER LASER APUNTAMIENTOS PROYECTOR FLOODPRO
Precio: 157.26

| Código | Ud | Descripción | Rendimiento | Precio | Importe |
|---|---|---|---|---|---|
| D7150050906 |  | CELER LASER APUNTAMIENTOS PROYECTOR FLOODPRO (material) | 1 | 137.306 | 137.31 |
| D%N00010100 | % | Medios auxiliares | 1 % | 137.31 | 1.37 |
| D8989898003 |  | MANO DE OBRA OFICIAL 1ª | 0.5 | 28 | 14.00 |
| D%N00020300 | % | Costes indirectos | 3 % | 152.68 | 4.58 |
|  |  | Total |  |  | 157.26 |

**U977250080150** CELER ILC BOX DEPORTIVO BASIC 8X
Precio: 541.06
Suministro e instalación de envolvente IP66 marca Celer modelo ILC BOX DEPORTIVO BASIC, para instalación en columna o adosada a pared. IP66 e IK09. Clase II. Con entrada de alimentación 230VAC y 8 salidas Dali. Con shocket Nema en la parte superior, nodo inalámbrico de comunicación y pletinas de sujección. Medidas exteriores 300x300x180.. Incluso accesorio, pequeño material, mano de obra de instalación y pruebas.

| Código | Ud | Descripción | Rendimiento | Precio | Importe |
|---|---|---|---|---|---|
| D7250080150 |  | CELER ILC BOX DEPORTIVO BASIC 8X (material) | 1 | 492.38 | 492.38 |
| D%N00010100 | % | Medios auxiliares | 1 % | 492.38 | 4.92 |
| D8989898003 |  | MANO DE OBRA OFICIAL 1ª | 1 | 28 | 28.00 |
| D%N00020300 | % | Costes indirectos | 3 % | 525.30 | 15.76 |
|  |  | Total |  |  | 541.06 |

**U977250080151** CELER ILC BOX DEPORTIVO PRO 8X
Precio: 625.28
Suministro e instalación de envolvente IP66 marca Celer modelo ILC BOX DEPORTIVO PRO, para instalación en columna o adosada a pared. IP66 e IK09. Clase II. Con entrada de alimentación trifásica 230/400VAC, salida trifásica 230/400VAC y 8 salidas Dali.Con shocket Nema en la parte superior, nodo inalámbrico de comunicación y pletinas de sujección. Con SPD de 10KV y contactor trifásico de 32A. Medidas exteriores 300x300x180.. Incluso accesorio, pequeño material, mano de obra de instalación y pruebas.

| Código | Ud | Descripción | Rendimiento | Precio | Importe |
|---|---|---|---|---|---|
| D7250080151 |  | CELER ILC BOX DEPORTIVO PRO 8X (material) | 1 | 573.335 | 573.34 |
| D%N00010100 | % | Medios auxiliares | 1 % | 573.34 | 5.73 |
| D8989898003 |  | MANO DE OBRA OFICIAL 1ª | 1 | 28 | 28.00 |
| D%N00020300 | % | Costes indirectos | 3 % | 607.07 | 18.21 |
|  |  | Total |  |  | 625.28 |

**U977251800185** CASAMBI XPRESS WHITE PULSADOR 8X (04/03/2025)
Precio: 160.52
Suministro e instalación de pulsador inalámbrico Casambi modelo XPRESS LR blanco. Con 4 botones programables (escenas, individual, grupos, secuencias) más 2 botones de regulación y otros 2 botones programables por la APP de Casambi. Incluso accesorio, pequeño material, mano de obra de instalación y pruebas.

| Código | Ud | Descripción | Rendimiento | Precio | Importe |
|---|---|---|---|---|---|
| D7258040185 |  | CASAMBI XPRESS WHITE PULSADOR 8X (material; 04/03/2025) | 1 | 140.438 | 140.44 |
| D%N00010100 | % | Medios auxiliares | 1 % | 140.44 | 1.40 |
| D8989898003 |  | MANO DE OBRA OFICIAL 1ª | 0.5 | 28 | 14.00 |
| D%N00020300 | % | Costes indirectos | 3 % | 155.84 | 4.68 |
|  |  | Total |  |  | 160.52 |

**U977251800186** CASAMBI XPRESS-LR-BLACK PULSADOR 8X
Precio: 160.52
Suministro e instalación de pulsador inalámbrico Casambi modelo XPRESS LR negro. Con 4 botones programables (escenas, individual, grupos, secuencias) más 2 botones de regulación y otros 2 botones programables por la APP de Casambi. Incluso accesorio, pequeño material, mano de obra de instalación y pruebas.

| Código | Ud | Descripción | Rendimiento | Precio | Importe |
|---|---|---|---|---|---|
| D7251800186 |  | CASAMBI XPRESS-LR-BLACK (material; 22/05/2026) | 1 | 140.44 | 140.44 |
| D%N00010100 | % | Medios auxiliares | 1 % | 140.44 | 1.40 |
| D8989898003 |  | MANO DE OBRA OFICIAL 1ª | 0.5 | 28 | 14.00 |
| D%N00020300 | % | Costes indirectos | 3 % | 155.84 | 4.68 |
|  |  | Total |  |  | 160.52 |

**U977251800069** SCEMTEC SC-TI-CAS 4X PULS CASAMBI (28/11/2024)
Precio: 161.28
Suministro e instalación de módulo Casambi con 4 entradas de pulsadores normalmente abiertos. IP20. Programable mediante la app Bluetooth de Casambi . Incluso accesorio, pequeño material, mano de obra de instalación y pruebas.

| Código | Ud | Descripción | Rendimiento | Precio | Importe |
|---|---|---|---|---|---|
| D7251800069 |  | SCEMTEC SC-TI-CAS 4X PULS CASAMBI (material; 28/11/2024) | 1 | 141.1725 | 141.17 |
| D%N00010100 | % | Medios auxiliares | 1 % | 141.17 | 1.41 |
| D8989898003 |  | MANO DE OBRA OFICIAL 1ª | 0.5 | 28 | 14.00 |
| D%N00020300 | % | Costes indirectos | 3 % | 156.58 | 4.70 |
|  |  | Total |  |  | 161.28 |

**U975101050999** ROLLO 3M AUTOBLOCK CINTA METALICA + 8 TORNILLOS
Precio: 40.84
Suministro e instalación de Rollo de cinta metálica de 3m, con 8 tornillos. Incluso accesorio, pequeño material, mano de obra de instalación y pruebas.

| Código | Ud | Descripción | Rendimiento | Precio | Importe |
|---|---|---|---|---|---|
| D5101050000 |  | ROLLO 3M AUTOBLOCK CINTA METALICA + 8 TORNILLOS (material; 22/05/2026) | 1 | 32.33 | 32.33 |
| D%N00010100 | % | Medios auxiliares | 1 % | 32.33 | 0.32 |
| D8989898003 |  | MANO DE OBRA OFICIAL 1ª | 0.25 | 28 | 7.00 |
| D%N00020300 | % | Costes indirectos | 3 % | 39.65 | 1.19 |
|  |  | Total |  |  | 40.84 |

### 977150055 LUMINARIAS SOLARES

**U977150055500** CELER LUM SONNIG 30W 2200K 40X148° PROGRAM P-SON-?
Precio: 28.84
Suministro e instalación de conjunto solar autónomo all-in-one marca Celer modelo Sonnig de 30W. Temperatura de color 2200K y óptica asimétrica 40x148º. Emite 4.800lm. Fijación horizontal y vertical D60mm con posibilidad de inclinación. IP65 e IK08. Vida estimada 50.000h L80B10. Con sensor de presencia PIR integrado y curva nocturna de programación personalizable. Medidas: 796x422x342mm.. Incluso accesorio, pequeño material, mano de obra de instalación y pruebas.

| Código | Ud | Descripción | Rendimiento | Precio | Importe |
|---|---|---|---|---|---|
| D7150055500 |  | CELER LUM SONNIG 30W 2200K 40X148° PROGRAM P-SON-? (material) | 1 | 0 | 0.00 |
| D%N00010100 | % | Medios auxiliares | 1 % | 0.00 | 0.00 |
| D8989898003 |  | MANO DE OBRA OFICIAL 1ª | 1 | 28 | 28.00 |
| D%N00020300 | % | Costes indirectos | 3 % | 28.00 | 0.84 |
|  |  | Total |  |  | 28.84 |

**U977150055501** CELER LUM SONNIG 30W 2700K 40X148° PROGRAM P-SON-?
Precio: 28.84
Suministro e instalación de conjunto solar autónomo all-in-one marca Celer modelo Sonnig de 30W. Temperatura de color 2700K y óptica asimétrica 40x148º. Emite 5.300lm. Fijación horizontal y vertical D60mm con posibilidad de inclinación. IP65 e IK08. Vida estimada 50.000h L80B10. Con sensor de presencia PIR integrado y curva nocturna de programación personalizable. Medidas: 796x422x342mm.. Incluso accesorio, pequeño material, mano de obra de instalación y pruebas.

| Código | Ud | Descripción | Rendimiento | Precio | Importe |
|---|---|---|---|---|---|
| D7150055501 |  | CELER LUM SONNIG 30W 2700K 40X148° PROGRAM P-SON-? (material) | 1 | 0 | 0.00 |
| D%N00010100 | % | Medios auxiliares | 1 % | 0.00 | 0.00 |
| D8989898003 |  | MANO DE OBRA OFICIAL 1ª | 1 | 28 | 28.00 |
| D%N00020300 | % | Costes indirectos | 3 % | 28.00 | 0.84 |
|  |  | Total |  |  | 28.84 |

**U977150055502** CELER LUM SONNIG 30W 3000K 40X148° PROGRAM P-SON-?
Precio: 28.84
Suministro e instalación de conjunto solar autónomo all-in-one marca Celer modelo Sonnig de 30W. Temperatura de color 3000K y óptica asimétrica 40x148º. Emite 5.500lm. Fijación horizontal y vertical D60mm con posibilidad de inclinación. IP65 e IK08. Vida estimada 50.000h L80B10. Con sensor de presencia PIR integrado y curva nocturna de programación personalizable. Medidas: 796x422x342mm.. Incluso accesorio, pequeño material, mano de obra de instalación y pruebas.

| Código | Ud | Descripción | Rendimiento | Precio | Importe |
|---|---|---|---|---|---|
| D7150055502 |  | CELER LUM SONNIG 30W 3000K 40X148° PROGRAM P-SON-? (material) | 1 | 0 | 0.00 |
| D%N00010100 | % | Medios auxiliares | 1 % | 0.00 | 0.00 |
| D8989898003 |  | MANO DE OBRA OFICIAL 1ª | 1 | 28 | 28.00 |
| D%N00020300 | % | Costes indirectos | 3 % | 28.00 | 0.84 |
|  |  | Total |  |  | 28.84 |

**U977150055503** CELER LUM SONNIG 30W 4000K 40X148° PROGRAM P-SON-?
Precio: 28.84
Suministro e instalación de conjunto solar autónomo all-in-one marca Celer modelo Sonnig de 30W. Temperatura de color 4000K y óptica asimétrica 40x148º. Emite 5.700lm. Fijación horizontal y vertical D60mm con posibilidad de inclinación. IP65 e IK08. Vida estimada 50.000h L80B10. Con sensor de presencia PIR integrado y curva nocturna de programación personalizable. Medidas: 796x422x342mm.. Incluso accesorio, pequeño material, mano de obra de instalación y pruebas.

| Código | Ud | Descripción | Rendimiento | Precio | Importe |
|---|---|---|---|---|---|
| D7150055503 |  | CELER LUM SONNIG 30W 4000K 40X148° PROGRAM P-SON-? (material) | 1 | 0 | 0.00 |
| D%N00010100 | % | Medios auxiliares | 1 % | 0.00 | 0.00 |
| D8989898003 |  | MANO DE OBRA OFICIAL 1ª | 1 | 28 | 28.00 |
| D%N00020300 | % | Costes indirectos | 3 % | 28.00 | 0.84 |
|  |  | Total |  |  | 28.84 |

**U977150055504** CELER LUM SONNIG 30W 2200K 55X145° PROGRAM P-SON-?
Precio: 28.84
Suministro e instalación de conjunto solar autónomo all-in-one marca Celer modelo Sonnig de 30W. Temperatura de color 2200K y óptica asimétrica 55x145º. Emite 4.800lm. Fijación horizontal y vertical D60mm con posibilidad de inclinación. IP65 e IK08. Vida estimada 50.000h L80B10. Con sensor de presencia PIR integrado y curva nocturna de programación personalizable. Medidas: 796x422x342mm.. Incluso accesorio, pequeño material, mano de obra de instalación y pruebas.

| Código | Ud | Descripción | Rendimiento | Precio | Importe |
|---|---|---|---|---|---|
| D7150055504 |  | CELER LUM SONNIG 30W 2200K 55X145° PROGRAM P-SON-? (material) | 1 | 0 | 0.00 |
| D%N00010100 | % | Medios auxiliares | 1 % | 0.00 | 0.00 |
| D8989898003 |  | MANO DE OBRA OFICIAL 1ª | 1 | 28 | 28.00 |
| D%N00020300 | % | Costes indirectos | 3 % | 28.00 | 0.84 |
|  |  | Total |  |  | 28.84 |

**U977150055505** CELER LUM SONNIG 30W 2700K 55X145° PROGRAM P-SON-?
Precio: 28.84
Suministro e instalación de conjunto solar autónomo all-in-one marca Celer modelo Sonnig de 30W. Temperatura de color 2700K y óptica asimétrica 55x145º. Emite 5.300lm. Fijación horizontal y vertical D60mm con posibilidad de inclinación. IP65 e IK08. Vida estimada 50.000h L80B10. Con sensor de presencia PIR integrado y curva nocturna de programación personalizable. Medidas: 796x422x342mm.. Incluso accesorio, pequeño material, mano de obra de instalación y pruebas.

| Código | Ud | Descripción | Rendimiento | Precio | Importe |
|---|---|---|---|---|---|
| D7150055505 |  | CELER LUM SONNIG 30W 2700K 55X145° PROGRAM P-SON-? (material) | 1 | 0 | 0.00 |
| D%N00010100 | % | Medios auxiliares | 1 % | 0.00 | 0.00 |
| D8989898003 |  | MANO DE OBRA OFICIAL 1ª | 1 | 28 | 28.00 |
| D%N00020300 | % | Costes indirectos | 3 % | 28.00 | 0.84 |
|  |  | Total |  |  | 28.84 |

**U977150055506** CELER LUM SONNIG 30W 3000K 55X145° PROGRAM P-SON-?
Precio: 28.84
Suministro e instalación de conjunto solar autónomo all-in-one marca Celer modelo Sonnig de 30W. Temperatura de color 3000K y óptica asimétrica 55x145º. Emite 5.500lm. Fijación horizontal y vertical D60mm con posibilidad de inclinación. IP65 e IK08. Vida estimada 50.000h L80B10. Con sensor de presencia PIR integrado y curva nocturna de programación personalizable. Medidas: 796x422x342mm.. Incluso accesorio, pequeño material, mano de obra de instalación y pruebas.

| Código | Ud | Descripción | Rendimiento | Precio | Importe |
|---|---|---|---|---|---|
| D7150055506 |  | CELER LUM SONNIG 30W 3000K 55X145° PROGRAM P-SON-? (material) | 1 | 0 | 0.00 |
| D%N00010100 | % | Medios auxiliares | 1 % | 0.00 | 0.00 |
| D8989898003 |  | MANO DE OBRA OFICIAL 1ª | 1 | 28 | 28.00 |
| D%N00020300 | % | Costes indirectos | 3 % | 28.00 | 0.84 |
|  |  | Total |  |  | 28.84 |

**U977150055507** CELER LUM SONNIG 30W 4000K 55X145° PROGRAM P-SON-?
Precio: 28.84
Suministro e instalación de conjunto solar autónomo all-in-one marca Celer modelo Sonnig de 30W. Temperatura de color 4000K y óptica asimétrica 55x145º. Emite 5.700lm. Fijación horizontal y vertical D60mm con posibilidad de inclinación. IP65 e IK08. Vida estimada 50.000h L80B10. Con sensor de presencia PIR integrado y curva nocturna de programación personalizable. Medidas: 796x422x342mm.. Incluso accesorio, pequeño material, mano de obra de instalación y pruebas.

| Código | Ud | Descripción | Rendimiento | Precio | Importe |
|---|---|---|---|---|---|
| D7150055507 |  | CELER LUM SONNIG 30W 4000K 55X145° PROGRAM P-SON-? (material) | 1 | 0 | 0.00 |
| D%N00010100 | % | Medios auxiliares | 1 % | 0.00 | 0.00 |
| D8989898003 |  | MANO DE OBRA OFICIAL 1ª | 1 | 28 | 28.00 |
| D%N00020300 | % | Costes indirectos | 3 % | 28.00 | 0.84 |
|  |  | Total |  |  | 28.84 |

**U977150055508** CELER LUM SONNIG 50W 2200K 40X148° PROGRAM P-SON-?
Precio: 28.84
Suministro e instalación de conjunto solar autónomo all-in-one marca Celer modelo Sonnig de 50W. Temperatura de color 2200K y óptica asimétrica 40x148º. Emite 7.500lm. Fijación horizontal y vertical D60mm con posibilidad de inclinación. IP65 e IK08. Vida estimada 50.000h L80B10. Con sensor de presencia PIR integrado y curva nocturna de programación personalizable. Medidas: 1.100x422x342mm.. Incluso accesorio, pequeño material, mano de obra de instalación y pruebas.

| Código | Ud | Descripción | Rendimiento | Precio | Importe |
|---|---|---|---|---|---|
| D7150055508 |  | CELER LUM SONNIG 50W 2200K 40X148° PROGRAM P-SON-? (material) | 1 | 0 | 0.00 |
| D%N00010100 | % | Medios auxiliares | 1 % | 0.00 | 0.00 |
| D8989898003 |  | MANO DE OBRA OFICIAL 1ª | 1 | 28 | 28.00 |
| D%N00020300 | % | Costes indirectos | 3 % | 28.00 | 0.84 |
|  |  | Total |  |  | 28.84 |

**U977150055509** CELER LUM SONNIG 50W 2700K 40X148° PROGRAM P-SON-?
Precio: 28.84
Suministro e instalación de conjunto solar autónomo all-in-one marca Celer modelo Sonnig de 50W. Temperatura de color 2700K y óptica asimétrica 40x148º. Emite 8.200lm. Fijación horizontal y vertical D60mm con posibilidad de inclinación. IP65 e IK08. Vida estimada 50.000h L80B10. Con sensor de presencia PIR integrado y curva nocturna de programación personalizable. Medidas: 1.100x422x342mm.. Incluso accesorio, pequeño material, mano de obra de instalación y pruebas.

| Código | Ud | Descripción | Rendimiento | Precio | Importe |
|---|---|---|---|---|---|
| D7150055509 |  | CELER LUM SONNIG 50W 2700K 40X148° PROGRAM P-SON-? (material) | 1 | 0 | 0.00 |
| D%N00010100 | % | Medios auxiliares | 1 % | 0.00 | 0.00 |
| D8989898003 |  | MANO DE OBRA OFICIAL 1ª | 1 | 28 | 28.00 |
| D%N00020300 | % | Costes indirectos | 3 % | 28.00 | 0.84 |
|  |  | Total |  |  | 28.84 |

**U977150055510** CELER LUM SONNIG 50W 3000K 40X148° PROGRAM P-SON-?
Precio: 28.84
Suministro e instalación de conjunto solar autónomo all-in-one marca Celer modelo Sonnig de 50W. Temperatura de color 3000K y óptica asimétrica 40x148º. Emite 8.500lm. Fijación horizontal y vertical D60mm con posibilidad de inclinación. IP65 e IK08. Vida estimada 50.000h L80B10. Con sensor de presencia PIR integrado y curva nocturna de programación personalizable. Medidas: 1.100x422x342mm.. Incluso accesorio, pequeño material, mano de obra de instalación y pruebas.

| Código | Ud | Descripción | Rendimiento | Precio | Importe |
|---|---|---|---|---|---|
| D7150055510 |  | CELER LUM SONNIG 50W 3000K 40X148° PROGRAM P-SON-? (material) | 1 | 0 | 0.00 |
| D%N00010100 | % | Medios auxiliares | 1 % | 0.00 | 0.00 |
| D8989898003 |  | MANO DE OBRA OFICIAL 1ª | 1 | 28 | 28.00 |
| D%N00020300 | % | Costes indirectos | 3 % | 28.00 | 0.84 |
|  |  | Total |  |  | 28.84 |

**U977150055511** CELER LUM SONNIG 50W 4000K 40X148° PROGRAM P-SON-?
Precio: 28.84
Suministro e instalación de conjunto solar autónomo all-in-one marca Celer modelo Sonnig de 50W. Temperatura de color 4000K y óptica asimétrica 40x148º. Emite 8.700lm. Fijación horizontal y vertical D60mm con posibilidad de inclinación. IP65 e IK08. Vida estimada 50.000h L80B10. Con sensor de presencia PIR integrado y curva nocturna de programación personalizable. Medidas: 1.100x422x342mm.. Incluso accesorio, pequeño material, mano de obra de instalación y pruebas.

| Código | Ud | Descripción | Rendimiento | Precio | Importe |
|---|---|---|---|---|---|
| D7150055511 |  | CELER LUM SONNIG 50W 4000K 40X148° PROGRAM P-SON-? (material) | 1 | 0 | 0.00 |
| D%N00010100 | % | Medios auxiliares | 1 % | 0.00 | 0.00 |
| D8989898003 |  | MANO DE OBRA OFICIAL 1ª | 1 | 28 | 28.00 |
| D%N00020300 | % | Costes indirectos | 3 % | 28.00 | 0.84 |
|  |  | Total |  |  | 28.84 |

**U977150055512** CELER LUM SONNIG 50W 2200K 55X145° PROGRAM P-SON-?
Precio: 28.84
Suministro e instalación de conjunto solar autónomo all-in-one marca Celer modelo Sonnig de 50W. Temperatura de color 2200K y óptica asimétrica 55x145º. Emite 7.500lm. Fijación horizontal y vertical D60mm con posibilidad de inclinación. IP65 e IK08. Vida estimada 50.000h L80B10. Con sensor de presencia PIR integrado y curva nocturna de programación personalizable. Medidas: 1.100x422x342mm.. Incluso accesorio, pequeño material, mano de obra de instalación y pruebas.

| Código | Ud | Descripción | Rendimiento | Precio | Importe |
|---|---|---|---|---|---|
| D7150055512 |  | CELER LUM SONNIG 50W 2200K 55X145° PROGRAM P-SON-? (material) | 1 | 0 | 0.00 |
| D%N00010100 | % | Medios auxiliares | 1 % | 0.00 | 0.00 |
| D8989898003 |  | MANO DE OBRA OFICIAL 1ª | 1 | 28 | 28.00 |
| D%N00020300 | % | Costes indirectos | 3 % | 28.00 | 0.84 |
|  |  | Total |  |  | 28.84 |

**U977150055513** CELER LUM SONNIG 50W 2700K 55X145° PROGRAM P-SON-?
Precio: 28.84
Suministro e instalación de conjunto solar autónomo all-in-one marca Celer modelo Sonnig de 50W. Temperatura de color 2700K y óptica asimétrica 55x145º. Emite 8.200lm. Fijación horizontal y vertical D60mm con posibilidad de inclinación. IP65 e IK08. Vida estimada 50.000h L80B10. Con sensor de presencia PIR integrado y curva nocturna de programación personalizable. Medidas: 1.100x422x342mm.. Incluso accesorio, pequeño material, mano de obra de instalación y pruebas.

| Código | Ud | Descripción | Rendimiento | Precio | Importe |
|---|---|---|---|---|---|
| D7150055513 |  | CELER LUM SONNIG 50W 2700K 55X145° PROGRAM P-SON-? (material) | 1 | 0 | 0.00 |
| D%N00010100 | % | Medios auxiliares | 1 % | 0.00 | 0.00 |
| D8989898003 |  | MANO DE OBRA OFICIAL 1ª | 1 | 28 | 28.00 |
| D%N00020300 | % | Costes indirectos | 3 % | 28.00 | 0.84 |
|  |  | Total |  |  | 28.84 |

**U977150055514** CELER LUM SONNIG 50W 3000K 55X145° PROGRAM P-SON-?
Precio: 28.84
Suministro e instalación de conjunto solar autónomo all-in-one marca Celer modelo Sonnig de 50W. Temperatura de color 3000K y óptica asimétrica 55x145º. Emite 8.500lm. Fijación horizontal y vertical D60mm con posibilidad de inclinación. IP65 e IK08. Vida estimada 50.000h L80B10. Con sensor de presencia PIR integrado y curva nocturna de programación personalizable. Medidas: 1.100x422x342mm.. Incluso accesorio, pequeño material, mano de obra de instalación y pruebas.

| Código | Ud | Descripción | Rendimiento | Precio | Importe |
|---|---|---|---|---|---|
| D7150055514 |  | CELER LUM SONNIG 50W 3000K 55X145° PROGRAM P-SON-? (material) | 1 | 0 | 0.00 |
| D%N00010100 | % | Medios auxiliares | 1 % | 0.00 | 0.00 |
| D8989898003 |  | MANO DE OBRA OFICIAL 1ª | 1 | 28 | 28.00 |
| D%N00020300 | % | Costes indirectos | 3 % | 28.00 | 0.84 |
|  |  | Total |  |  | 28.84 |

**U977150055515** CELER LUM SONNIG 50W 4000K 55X145° PROGRAM P-SON-?
Precio: 28.84
Suministro e instalación de conjunto solar autónomo all-in-one marca Celer modelo Sonnig de 50W. Temperatura de color 4000K y óptica asimétrica 55x145º. Emite 8.700lm. Fijación horizontal y vertical D60mm con posibilidad de inclinación. IP65 e IK08. Vida estimada 50.000h L80B10. Con sensor de presencia PIR integrado y curva nocturna de programación personalizable. Medidas: 1.100x422x342mm.. Incluso accesorio, pequeño material, mano de obra de instalación y pruebas.

| Código | Ud | Descripción | Rendimiento | Precio | Importe |
|---|---|---|---|---|---|
| D7150055515 |  | CELER LUM SONNIG 50W 4000K 55X145° PROGRAM P-SON-? (material) | 1 | 0 | 0.00 |
| D%N00010100 | % | Medios auxiliares | 1 % | 0.00 | 0.00 |
| D8989898003 |  | MANO DE OBRA OFICIAL 1ª | 1 | 28 | 28.00 |
| D%N00020300 | % | Costes indirectos | 3 % | 28.00 | 0.84 |
|  |  | Total |  |  | 28.84 |

**U977250080076** CELER MANDO PROGRAMACIÓN LUMINARIA SOLAR SONNIG
Precio: 40.35
Suministro e instalación de mando programación luminaria solar SONNIG. Incluso accesorio, pequeño material, mano de obra de instalación y pruebas.

| Código | Ud | Descripción | Rendimiento | Precio | Importe |
|---|---|---|---|---|---|
| D7250080076 |  | CELER MANDO PROGRAMACIÓN LUMINARIA SOLAR SONNIG (material) | 1 | 38.5 | 38.50 |
| D%N00010100 | % | Medios auxiliares | 1 % | 38.50 | 0.39 |
| D8989898003 |  | MANO DE OBRA OFICIAL 1ª | 0.01 | 28 | 0.28 |
| D%N00020300 | % | Costes indirectos | 3 % | 39.17 | 1.18 |
|  |  | Total |  |  | 40.35 |

### 977150010 JARDINERÍA Y PAISAJISMO

**U977150030000** CELER PIQUETA JARDIN PARA GU10
Precio: 35.98
Suministro e instalación de piqueta para jardín marca Celer con portalámparas GU10. IP65 e IK06. Clase I. Acabado: gris antracita. Medidas: 108x65x420mm. Peso: 0,389kg Alimentación: 220V-240V. Incluso accesorio, pequeño material, mano de obra de instalación y pruebas.

| Código | Ud | Descripción | Rendimiento | Precio | Importe |
|---|---|---|---|---|---|
| D7150030000 |  | CELER PIQUETA JARDIN PARA GU10 (material) | 1 | 20.93 | 20.93 |
| DECO977150030000 |  | ECOTASA - CELER PIQUETA JARDIN PARA GU10 (material) | 1 | 0 | 0.00 |
| D8989898003 |  | MANO DE OBRA OFICIAL 1ª | 0.5 | 28 | 14.00 |
| D%N00020300 | % | Costes indirectos | 3 % | 34.93 | 1.05 |
|  |  | Total |  |  | 35.98 |

**U977150030001** CELER PIQUETA JARDIN LED INTEGRADO 3000K 12W
Precio: 76.63
Suministro e instalación de piqueta para jardín marca Celer con LED integrado. Potencia 12W. Temperatura de color 3.000K (blanco cálido). Flujo útil 1.000lm. IP65 e IK06. Clase I. Acabado: gris antracita. Medidas: 165x92,5x348,5mm. Peso: 1Kg. Alimentación: 220V-240V. Vida útil 30.000h L80.. Incluso accesorio, pequeño material, mano de obra de instalación y pruebas.

| Código | Ud | Descripción | Rendimiento | Precio | Importe |
|---|---|---|---|---|---|
| D7150030001 |  | CELER PIQUETA JARDIN LED INTEGRADO 3000K 12W (material) | 1 | 59.8 | 59.80 |
| DECO977150030001 |  | ECOTASA - CELER PIQUETA JARDIN LED INTEGRADO 3000K 12W (material) | 1 | 0 | 0.00 |
| D%N00010100 | % | Medios auxiliares | 1 % | 59.80 | 0.60 |
| D8989898003 |  | MANO DE OBRA OFICIAL 1ª | 0.5 | 28 | 14.00 |
| D%N00020300 | % | Costes indirectos | 3 % | 74.40 | 2.23 |
|  |  | Total |  |  | 76.63 |

**U977150030002** CELER PIQUETA JARDIN LED INTEGRADO 4000K 12W
Precio: 76.63
Suministro e instalación de piqueta para jardín marca Celer con LED integrado. Potencia 12W. Temperatura de color 4.000K (blanco neutro). Flujo útil 1.000lm. IP65 e IK06. Clase I. Acabado: gris antracita. Medidas: 165x92,5x348,5mm. Peso: 1Kg. Alimentación: 220V-240V. Vida útil 30.000h L80.. Incluso accesorio, pequeño material, mano de obra de instalación y pruebas.

| Código | Ud | Descripción | Rendimiento | Precio | Importe |
|---|---|---|---|---|---|
| D7150030002 |  | CELER PIQUETA JARDIN LED INTEGRADO 4000K 12W (material) | 1 | 59.8 | 59.80 |
| DECO977150030002 |  | ECOTASA - CELER PIQUETA JARDIN LED INTEGRADO 4000K 12W (material) | 1 | 0 | 0.00 |
| D%N00010100 | % | Medios auxiliares | 1 % | 59.80 | 0.60 |
| D8989898003 |  | MANO DE OBRA OFICIAL 1ª | 0.5 | 28 | 14.00 |
| D%N00020300 | % | Costes indirectos | 3 % | 74.40 | 2.23 |
|  |  | Total |  |  | 76.63 |

**U977150030003** CELER PIQUETA JARDIN LED HAZ AJUSTABLE 3000K 8W CRI>90
Precio: 78.66
Suministro e instalación de piqueta para jardín marca CELER de haz ajustable. IP65 e IK06. AcabadoNegro. Medidas: 165x92,5x348,5mm. Alimentación: 220V-240V no regulable.. Incluso accesorio, pequeño material, mano de obra de instalación y pruebas.

| Código | Ud | Descripción | Rendimiento | Precio | Importe |
|---|---|---|---|---|---|
| D7150030003 |  | CELER PIQUETA JARDIN LED HAZ AJUSTABLE 3000K 8W CRI>90 (material) | 1 | 61.75 | 61.75 |
| DECO977150030003 |  | ECOTASA - CELER PIQUETA JARDIN LED HAZ AJUSTABLE 3000K 8W CR (material) | 1 | 0 | 0.00 |
| D%N00010100 | % | Medios auxiliares | 1 % | 61.75 | 0.62 |
| D8989898003 |  | MANO DE OBRA OFICIAL 1ª | 0.5 | 28 | 14.00 |
| D%N00020300 | % | Costes indirectos | 3 % | 76.37 | 2.29 |
|  |  | Total |  |  | 78.66 |

**U977150030010** CELER APLIQUE EXTERIOR PARED G9 BIPIN GRIS ANTRACITA
Precio: 36.19
Suministro e instalación de aplique exterior de pared marca Celer, para lámpara Bipin G9. Potencia máxima 5W. IP54 e IK06. Clase I. Acabado gris antracita. Medidas: 80x114x102mm. Peso: 0,467kg Alimentación: 220V-240V.. Incluso accesorio, pequeño material, mano de obra de instalación y pruebas.

| Código | Ud | Descripción | Rendimiento | Precio | Importe |
|---|---|---|---|---|---|
| D7150030010 |  | CELER APLIQUE EXTERIOR PARED G9 BIPIN GRIS ANTRACITA (material) | 1 | 20.93 | 20.93 |
| DECO977150030010 |  | ECOTASA - CELER APLIQUE EXTERIOR PARED G9 BIPIN GRIS ANTRACI (material) | 1 | 0 | 0.00 |
| D%N00010100 | % | Medios auxiliares | 1 % | 20.93 | 0.21 |
| D8989898003 |  | MANO DE OBRA OFICIAL 1ª | 0.5 | 28 | 14.00 |
| D%N00020300 | % | Costes indirectos | 3 % | 35.14 | 1.05 |
|  |  | Total |  |  | 36.19 |

**U977150030014** CELER APLIQUE EXTERIOR PARED REDONDO GRIS ANTRACITA
Precio: 45.53
Suministro e instalación de aplique exterior de pared marca Celer modelo Redondo. Potencia 3W. Temperatura de color 3.000K (blanco cálido). Flujo útil 160lm con una apertura de 70º. IP65 e IK06. Clase I. Acabado: gris antracita. Medidas: Ø120x37mm. Peso: 0,217Kg. Alimentación: 220V-240V. IRC>80. Vida útil 30.000h L80.. Incluso accesorio, pequeño material, mano de obra de instalación y pruebas.

| Código | Ud | Descripción | Rendimiento | Precio | Importe |
|---|---|---|---|---|---|
| D7150030014 |  | CELER APLIQUE EXTERIOR PARED REDONDO GRIS ANTRACITA (material) | 1 | 29.9 | 29.90 |
| DECO977150030014 |  | ECOTASA - CELER APLIQUE EXTERIOR PARED REDONDO GRIS ANTRACIT (material) | 1 | 0 | 0.00 |
| D%N00010100 | % | Medios auxiliares | 1 % | 29.90 | 0.30 |
| D8989898003 |  | MANO DE OBRA OFICIAL 1ª | 0.5 | 28 | 14.00 |
| D%N00020300 | % | Costes indirectos | 3 % | 44.20 | 1.33 |
|  |  | Total |  |  | 45.53 |

**U977150030020** CELER APLIQUE EXTERIOR PARED NUMERO 3W GRIS ANTR.
Precio: 68.52
Suministro e instalación de aplique exterior de pared marca Celer modelo Número. Potencia 4,5W. Temperatura de color 3.000K (blanco cálido). Flujo útil 160lm con una apertura de 96º. IP54. Acabado: gris antracita. Medidas: 150x200x36mm. Peso: 0,97Kg. IRC 80. Alimentación: 220V-240V. Vida útil 35.000h L70. Incluso accesorio, pequeño material, mano de obra de instalación y pruebas.

| Código | Ud | Descripción | Rendimiento | Precio | Importe |
|---|---|---|---|---|---|
| D7150030020 |  | CELER APLIQUE EXTERIOR PARED NUMERO 3W GRIS ANTR. (material) | 1 | 52 | 52.00 |
| DECO977150030020 |  | ECOTASA - CELER APLIQUE EXTERIOR PARED NUMERO 3W GRIS ANTR. (material) | 1 | 0 | 0.00 |
| D%N00010100 | % | Medios auxiliares | 1 % | 52.00 | 0.52 |
| D8989898003 |  | MANO DE OBRA OFICIAL 1ª | 0.5 | 28 | 14.00 |
| D%N00020300 | % | Costes indirectos | 3 % | 66.52 | 2.00 |
|  |  | Total |  |  | 68.52 |

**U977150030021** CELER APLIQUE EXTERIOR PARED NUMERO 3W BLANCO
Precio: 68.52
Suministro e instalación de aplique exterior de pared marca Celer modelo Número. Potencia 4,5W. Temperatura de color 3.000K (blanco cálido). Flujo útil 160lm con una apertura de 96º. IP54. Acabado: blanco. Medidas: 150x200x36mm. Peso: 0,97Kg. IRC 80. Alimentación: 220V-240V. Vida útil 35.000h L70. Incluso accesorio, pequeño material, mano de obra de instalación y pruebas.

| Código | Ud | Descripción | Rendimiento | Precio | Importe |
|---|---|---|---|---|---|
| D7150030021 |  | CELER APLIQUE EXTERIOR PARED NUMERO 3W BLANCO (material) | 1 | 52 | 52.00 |
| DECO977150030021 |  | ECOTASA - CELER APLIQUE EXTERIOR PARED NUMERO 3W BLANCO (material) | 1 | 0 | 0.00 |
| D%N00010100 | % | Medios auxiliares | 1 % | 52.00 | 0.52 |
| D8989898003 |  | MANO DE OBRA OFICIAL 1ª | 0.5 | 28 | 14.00 |
| D%N00020300 | % | Costes indirectos | 3 % | 66.52 | 2.00 |
|  |  | Total |  |  | 68.52 |

**U977150030022** CELER APLIQUE EXTERIOR PARED CUBO 10W 3000K GRIS ANTR.
Precio: 91.51
Suministro e instalación de aplique exterior de pared marca Celer modelo Cubo. Potencia 13W. Temperatura de color 3.000K (blanco cálido). Flujo útil 580lm con una apertura de 48º. IP54. Acabado: gris antracita. Medidas: 130x154x168mm. Peso: 1,58Kg. IRC 80. Alimentación: 220V-240V. Vida útil 35.000h L70. Incluso accesorio, pequeño material, mano de obra de instalación y pruebas.

| Código | Ud | Descripción | Rendimiento | Precio | Importe |
|---|---|---|---|---|---|
| D7150030022 |  | CELER APLIQUE EXTERIOR PARED CUBO 10W 3000K GRIS ANTR. (material) | 1 | 74.1 | 74.10 |
| DECO977150030022 |  | ECOTASA - CELER APLIQUE EXTERIOR PARED CUBO 10W 3000K GRIS A (material) | 1 | 0 | 0.00 |
| D%N00010100 | % | Medios auxiliares | 1 % | 74.10 | 0.74 |
| D8989898003 |  | MANO DE OBRA OFICIAL 1ª | 0.5 | 28 | 14.00 |
| D%N00020300 | % | Costes indirectos | 3 % | 88.84 | 2.67 |
|  |  | Total |  |  | 91.51 |

**U977150030023** CELER APLIQUE EXTERIOR PARED CUBO 10W 3000K BLANCO
Precio: 91.51
Suministro e instalación de aplique exterior de pared marca Celer modelo Cubo. Potencia 13W. Temperatura de color 3.000K (blanco cálido). Flujo útil 680lm con una apertura de 48º. IP54. Acabado: blanco. Medidas: 130x154x168mm. Peso: 1,58Kg. IRC 80. Alimentación: 220V-240V. Vida útil 35.000h L70. Incluso accesorio, pequeño material, mano de obra de instalación y pruebas.

| Código | Ud | Descripción | Rendimiento | Precio | Importe |
|---|---|---|---|---|---|
| D7150030023 |  | CELER APLIQUE EXTERIOR PARED CUBO 10W 3000K BLANCO (material) | 1 | 74.1 | 74.10 |
| DECO977150030023 |  | ECOTASA - CELER APLIQUE EXTERIOR PARED CUBO 10W 3000K BLANCO (material) | 1 | 0 | 0.00 |
| D%N00010100 | % | Medios auxiliares | 1 % | 74.10 | 0.74 |
| D8989898003 |  | MANO DE OBRA OFICIAL 1ª | 0.5 | 28 | 14.00 |
| D%N00020300 | % | Costes indirectos | 3 % | 88.84 | 2.67 |
|  |  | Total |  |  | 91.51 |

**U977150030030** CELER APLIQUE EXTERIOR PARED CUADRADO 2X6W UP/DOWN GRIS ANTR
Precio: 112.47
Suministro e instalación de aplique exterior de pared Up&Down cuadrado marca Celer. Potencia 2x6W. Temperatura de color 3.000K (blanco cálido). Flujo útil 750lm con una apertura de 73º. IP54 e IK06. Clase I. Acabado: gris antracita. Medidas: 240x106x94mm. Peso: 1,05Kg. Alimentación: 220V-240V. Vida útil 35.000h L80. Incluso accesorio, pequeño material, mano de obra de instalación y pruebas.

| Código | Ud | Descripción | Rendimiento | Precio | Importe |
|---|---|---|---|---|---|
| D7150030030 |  | CELER APLIQUE EXTERIOR PARED CUADRADO 2X6W UP/DOWN GRIS ANTR (material) | 1 | 94.25 | 94.25 |
| DECO977150030030 |  | ECOTASA - CELER APLIQUE EXTERIOR PARED CUADRADO 2X6W UP/DOWN (material) | 1 | 0 | 0.00 |
| D%N00010100 | % | Medios auxiliares | 1 % | 94.25 | 0.94 |
| D8989898003 |  | MANO DE OBRA OFICIAL 1ª | 0.5 | 28 | 14.00 |
| D%N00020300 | % | Costes indirectos | 3 % | 109.19 | 3.28 |
|  |  | Total |  |  | 112.47 |

**U977150030031** CELER APLIQUE EXTERIOR PARED REDONDO 3W 300LM GRIS ANTRAC.
Precio: 65.14
Suministro e instalación de aplique de pared redondo marca CELER. Fabricado en Aluminio color gris antracita. Medidas: Ø160x31mm, IP65.. Incluso accesorio, pequeño material, mano de obra de instalación y pruebas.

| Código | Ud | Descripción | Rendimiento | Precio | Importe |
|---|---|---|---|---|---|
| D7150030031 |  | CELER APLIQUE EXTERIOR PARED REDONDO 3W 300LM GRIS ANTRAC. (material) | 1 | 48.75 | 48.75 |
| DECO977150030031 |  | ECOTASA - CELER APLIQUE EXTERIOR PARED REDONDO 3W 300LM GRIS (material) | 1 | 0 | 0.00 |
| D%N00010100 | % | Medios auxiliares | 1 % | 48.75 | 0.49 |
| D8989898003 |  | MANO DE OBRA OFICIAL 1ª | 0.5 | 28 | 14.00 |
| D%N00020300 | % | Costes indirectos | 3 % | 63.24 | 1.90 |
|  |  | Total |  |  | 65.14 |

**U977150030032** CELER APLIQUE EXTERIOR PARED CUADRADO 3W GRIS ANTRAC.
Precio: 65.14
Suministro e instalación de aplique de pared cuadrado marca CELER. Fabricado en Aluminio color gris antracita. Medidas:160x31x27mm, IP65.. Incluso accesorio, pequeño material, mano de obra de instalación y pruebas.

| Código | Ud | Descripción | Rendimiento | Precio | Importe |
|---|---|---|---|---|---|
| D7150030032 |  | CELER APLIQUE EXTERIOR PARED CUADRADO 3W GRIS ANTRAC. (material) | 1 | 48.75 | 48.75 |
| DECO977150030032 |  | ECOTASA - CELER APLIQUE EXTERIOR PARED CUADRADO 3W GRIS ANTR (material) | 1 | 0 | 0.00 |
| D%N00010100 | % | Medios auxiliares | 1 % | 48.75 | 0.49 |
| D8989898003 |  | MANO DE OBRA OFICIAL 1ª | 0.5 | 28 | 14.00 |
| D%N00020300 | % | Costes indirectos | 3 % | 63.24 | 1.90 |
|  |  | Total |  |  | 65.14 |

**U977150030033** CELER APLIQUE EXTERIOR PARED HORIZONTAL 6W GRIS ANTRAC.
Precio: 78.66
Suministro e instalación de aplique de pared horizontal marca CELER. Fabricado en Aluminio color gris antracita. Medidas:220x57x53mm, IP65.. Incluso accesorio, pequeño material, mano de obra de instalación y pruebas.

| Código | Ud | Descripción | Rendimiento | Precio | Importe |
|---|---|---|---|---|---|
| D7150030033 |  | CELER APLIQUE EXTERIOR PARED HORIZONTAL 6W GRIS ANTRAC. (material) | 1 | 61.75 | 61.75 |
| DECO977150030033 |  | ECOTASA - CELER APLIQUE EXTERIOR PARED HORIZONTAL 6W GRIS AN (material) | 1 | 0 | 0.00 |
| D%N00010100 | % | Medios auxiliares | 1 % | 61.75 | 0.62 |
| D8989898003 |  | MANO DE OBRA OFICIAL 1ª | 0.5 | 28 | 14.00 |
| D%N00020300 | % | Costes indirectos | 3 % | 76.37 | 2.29 |
|  |  | Total |  |  | 78.66 |

**U977150030034** CELER APLIQUE EXTERIOR PARED REDONDO DOWN GU10 GRIS ANTRACIT
Precio: 38.09
Suministro e instalación de aplique exterior de pared GU10 redondo marca Celer. Potencia máxima 11W. Acabado: gris antracita. IP54 e IK06. Medidas: 80x93x68mm. Peso: 0,278Kg. Alimentación: 220V-240V.. Incluso accesorio, pequeño material, mano de obra de instalación y pruebas.

| Código | Ud | Descripción | Rendimiento | Precio | Importe |
|---|---|---|---|---|---|
| D7150030034 |  | CELER APLIQUE EXTERIOR PARED REDONDO DOWN GU10 GRIS ANTRACIT (material) | 1 | 22.75 | 22.75 |
| DECO977150030034 |  | ECOTASA - CELER APLIQUE EXTERIOR PARED REDONDO DOWN GU10 GRI (material) | 1 | 0 | 0.00 |
| D%N00010100 | % | Medios auxiliares | 1 % | 22.75 | 0.23 |
| D8989898003 |  | MANO DE OBRA OFICIAL 1ª | 0.5 | 28 | 14.00 |
| D%N00020300 | % | Costes indirectos | 3 % | 36.98 | 1.11 |
|  |  | Total |  |  | 38.09 |

**U977150030035** CELER APLIQUE EXTERIOR PARED REDONDO UP/DOWN 2XGU10 GRIS AN.
Precio: 45.53
Suministro e instalación de aplique exterior de pared Up&Down GU10 redondo marca Celer. Potencia máxima 2x11W. Acabado: gris antracita. IP54 e IK06. Medidas: 150x93x68mm. Peso: 0,461Kg. Alimentación: 220V-240V.. Incluso accesorio, pequeño material, mano de obra de instalación y pruebas.

| Código | Ud | Descripción | Rendimiento | Precio | Importe |
|---|---|---|---|---|---|
| D7150030035 |  | CELER APLIQUE EXTERIOR PARED REDONDO UP/DOWN 2XGU10 GRIS AN. (material) | 1 | 29.9 | 29.90 |
| DECO977150030035 |  | ECOTASA - CELER APLIQUE EXTERIOR PARED REDONDO UP/DOWN 2XGU1 (material) | 1 | 0 | 0.00 |
| D%N00010100 | % | Medios auxiliares | 1 % | 29.90 | 0.30 |
| D8989898003 |  | MANO DE OBRA OFICIAL 1ª | 0.5 | 28 | 14.00 |
| D%N00020300 | % | Costes indirectos | 3 % | 44.20 | 1.33 |
|  |  | Total |  |  | 45.53 |

**U977150030040** CELER BOLARDO EXTERIOR RING 6W 3000K 500MM
Precio: 109.09
Suministro e instalación de bolardo exterior de 500mm modelo Ring, marca CELER de 6W de y temperatura de color 3.000K. Medidas : Ø108mm y 500 de altura. IP65 e IK06. En color gris antracita.. Incluso accesorio, pequeño material, mano de obra de instalación y pruebas.

| Código | Ud | Descripción | Rendimiento | Precio | Importe |
|---|---|---|---|---|---|
| D7150030040 |  | CELER BOLARDO EXTERIOR RING 6W 3000K 500MM (material) | 1 | 91 | 91.00 |
| DECO977150030040 |  | ECOTASA - CELER BOLARDO EXTERIOR RING 6W 3000K 500MM (material) | 1 | 0 | 0.00 |
| D%N00010100 | % | Medios auxiliares | 1 % | 91.00 | 0.91 |
| D8989898003 |  | MANO DE OBRA OFICIAL 1ª | 0.5 | 28 | 14.00 |
| D%N00020300 | % | Costes indirectos | 3 % | 105.91 | 3.18 |
|  |  | Total |  |  | 109.09 |

**U977150030041** CELER BOLARDO EXTERIOR RING 6W 3000K 800MM
Precio: 122.61
Suministro e instalación de bolardo exterior de 500mm modelo Ring, marca CELER de 6W de y temperatura de color 3.000K. Medidas : Ø108mm y 800 de altura. IP65 e IK06. En color gris antracita.. Incluso accesorio, pequeño material, mano de obra de instalación y pruebas.

| Código | Ud | Descripción | Rendimiento | Precio | Importe |
|---|---|---|---|---|---|
| D7150030041 |  | CELER BOLARDO EXTERIOR RING 6W 3000K 800MM (material) | 1 | 104 | 104.00 |
| DECO977150030041 |  | ECOTASA - CELER BOLARDO EXTERIOR RING 6W 3000K 800MM (material) | 1 | 0 | 0.00 |
| D%N00010100 | % | Medios auxiliares | 1 % | 104.00 | 1.04 |
| D8989898003 |  | MANO DE OBRA OFICIAL 1ª | 0.5 | 28 | 14.00 |
| D%N00020300 | % | Costes indirectos | 3 % | 119.04 | 3.57 |
|  |  | Total |  |  | 122.61 |

**U977150030042** CELER BOLARDO EXTERIOR STAR 3X6W 3000K 500MM
Precio: 149.66
Suministro e instalación de bolardo exterior de 500mm modelo STAR, marca CELER de 18W de y temperatura de color 3.000K. Medidas : Ø120mm y 500 de altura con IP65 e IK06.En color gris antracita.. Incluso accesorio, pequeño material, mano de obra de instalación y pruebas.

| Código | Ud | Descripción | Rendimiento | Precio | Importe |
|---|---|---|---|---|---|
| D7150030042 |  | CELER BOLARDO EXTERIOR STAR 3X6W 3000K 500MM (material) | 1 | 130 | 130.00 |
| DECO977150030042 |  | ECOTASA - CELER BOLARDO EXTERIOR STAR 3X6W 3000K 500MM (material) | 1 | 0 | 0.00 |
| D%N00010100 | % | Medios auxiliares | 1 % | 130.00 | 1.30 |
| D8989898003 |  | MANO DE OBRA OFICIAL 1ª | 0.5 | 28 | 14.00 |
| D%N00020300 | % | Costes indirectos | 3 % | 145.30 | 4.36 |
|  |  | Total |  |  | 149.66 |

**U977150030043** CELER BOLARDO EXTERIOR STAR 3X6W 3000K 800MM
Precio: 173.33
Suministro e instalación de bolardo exterior de 500mm modelo STAR, marca CELER de 18W de y temperatura de color 3.000K. Medidas : Ø120mm y 800 de altura con IP65 e IK06.En color gris antracita.. Incluso accesorio, pequeño material, mano de obra de instalación y pruebas.

| Código | Ud | Descripción | Rendimiento | Precio | Importe |
|---|---|---|---|---|---|
| D7150030043 |  | CELER BOLARDO EXTERIOR STAR 3X6W 3000K 800MM (material) | 1 | 152.75 | 152.75 |
| DECO977150030043 |  | ECOTASA - CELER BOLARDO EXTERIOR STAR 3X6W 3000K 800MM (material) | 1 | 0 | 0.00 |
| D%N00010100 | % | Medios auxiliares | 1 % | 152.75 | 1.53 |
| D8989898003 |  | MANO DE OBRA OFICIAL 1ª | 0.5 | 28 | 14.00 |
| D%N00020300 | % | Costes indirectos | 3 % | 168.28 | 5.05 |
|  |  | Total |  |  | 173.33 |

**U977150030045** CELER BALIZA EXTERIOR FALL 6W 3000K 500MM
Precio: 98.94
Suministro e instalación de baliza exterior de 500mm modelo Fall, marca CELER de 6W de y temperatura de color 3.000K. Flujo útil 380lm. Medidas : 140x80x500mm. IP54 e IK06.. Incluso accesorio, pequeño material, mano de obra de instalación y pruebas.

| Código | Ud | Descripción | Rendimiento | Precio | Importe |
|---|---|---|---|---|---|
| D7150030045 |  | CELER BALIZA EXTERIOR FALL 6W 3000K 500MM (material) | 1 | 81.25 | 81.25 |
| DECO977150030045 |  | ECOTASA - CELER BALIZA EXTERIOR FALL 6W 3000K 500MM (material) | 1 | 0 | 0.00 |
| D%N00010100 | % | Medios auxiliares | 1 % | 81.25 | 0.81 |
| D8989898003 |  | MANO DE OBRA OFICIAL 1ª | 0.5 | 28 | 14.00 |
| D%N00020300 | % | Costes indirectos | 3 % | 96.06 | 2.88 |
|  |  | Total |  |  | 98.94 |

**U977150030046** CELER BALIZA EXTERIOR FALL 6W 3000K 800MM
Precio: 115.85
Suministro e instalación de baliza exterior de 800mm modelo Fall, marca CELER de 6W de y temperatura de color 3.000K. Flujo útil 380lm. Medidas : 140x80x800mm. IP54 e IK06.. Incluso accesorio, pequeño material, mano de obra de instalación y pruebas.

| Código | Ud | Descripción | Rendimiento | Precio | Importe |
|---|---|---|---|---|---|
| D7150030046 |  | CELER BALIZA EXTERIOR FALL 6W 3000K 800MM (material) | 1 | 97.5 | 97.50 |
| DECO977150030046 |  | ECOTASA - CELER BALIZA EXTERIOR FALL 6W 3000K 800MM (material) | 1 | 0 | 0.00 |
| D%N00010100 | % | Medios auxiliares | 1 % | 97.50 | 0.98 |
| D8989898003 |  | MANO DE OBRA OFICIAL 1ª | 0.5 | 28 | 14.00 |
| D%N00020300 | % | Costes indirectos | 3 % | 112.48 | 3.37 |
|  |  | Total |  |  | 115.85 |

**U977150030050** CELER BALIZA EXTERIOR HOLE 13,5W 3000K 500MM IP65 GRIS ANTRA
Precio: 110.44
Suministro e instalación de baliza exterior de 500mm modelo Hole, marca CELER de 13,5W de y temperatura de color 3.000K. Con luz indirecta. Flujo útil 430lm. Medidas : 150x78x500mm. IP65 e IK10. Acabado gris antracita. Incluso accesorio, pequeño material, mano de obra de instalación y pruebas.

| Código | Ud | Descripción | Rendimiento | Precio | Importe |
|---|---|---|---|---|---|
| D7150030050 |  | CELER BALIZA EXTERIOR HOLE 13,5W 3000K 500MM IP65 GRIS ANTRA (material) | 1 | 92.3 | 92.30 |
| D%N00010100 | % | Medios auxiliares | 1 % | 92.30 | 0.92 |
| D8989898003 |  | MANO DE OBRA OFICIAL 1ª | 0.5 | 28 | 14.00 |
| D%N00020300 | % | Costes indirectos | 3 % | 107.22 | 3.22 |
|  |  | Total |  |  | 110.44 |

**U977150030051** CELER BALIZA EXTERIOR HOLE 13,5W 3000K 900MM IP65 GRIS ANTRA
Precio: 148.98
Suministro e instalación de baliza exterior de 900mm modelo Hole, marca CELER de 13,5W de y temperatura de color 3.000K. Con luz indirecta. Flujo útil 430lm. Medidas : 150x78x900mm. IP65 e IK10. Acabado gris antracita. Incluso accesorio, pequeño material, mano de obra de instalación y pruebas.

| Código | Ud | Descripción | Rendimiento | Precio | Importe |
|---|---|---|---|---|---|
| D7150030051 |  | CELER BALIZA EXTERIOR HOLE 13,5W 3000K 900MM IP65 GRIS ANTRA (material) | 1 | 129.35 | 129.35 |
| D%N00010100 | % | Medios auxiliares | 1 % | 129.35 | 1.29 |
| D8989898003 |  | MANO DE OBRA OFICIAL 1ª | 0.5 | 28 | 14.00 |
| D%N00020300 | % | Costes indirectos | 3 % | 144.64 | 4.34 |
|  |  | Total |  |  | 148.98 |

**U977150030130** CELER APLIQUE PARED DUAL 12,5W 3000K 500MM IP54 GRIS ANTRACI
Precio: 85.42
Suministro e instalación de aplique de pared exterior LED, marca Celer modelo DUAL de 12,5W. Con 1 luz indirecta (hacia la pared) y un foco orientable. Temperatura de color: 3.000K. Haz de 110º y 94º. Flujo útil 823. Protección IP54. Medidas: 45x88x490mm. Peso: 1,25kg. Alimentación: 220V-240V. IRC>80. Temperatura de funcionamiento -20 a 40º. Vida útil 50.000h L80. Clase I. Acabado gris antracita. Incluso accesorio, pequeño material, mano de obra de instalación y pruebas.

| Código | Ud | Descripción | Rendimiento | Precio | Importe |
|---|---|---|---|---|---|
| D7150030130 |  | CELER APLIQUE PARED DUAL 12,5W 3000K 500MM IP54 GRIS ANTRACI (material) | 1 | 68.25 | 68.25 |
| D%N00010100 | % | Medios auxiliares | 1 % | 68.25 | 0.68 |
| D8989898003 |  | MANO DE OBRA OFICIAL 1ª | 0.5 | 28 | 14.00 |
| D%N00020300 | % | Costes indirectos | 3 % | 82.93 | 2.49 |
|  |  | Total |  |  | 85.42 |

**U977150030150** CELER LUMINARIA EXTERIOR GLOW 7,5W RGB+3000K WIFI IP65
Precio: 125.36
Suministro e instalación de luminaria portátil RGBW compatible con la APP Celer Light. Dimensiones Ø360x419mm. IP65. Incluye cable de 2m.. Incluso accesorio, pequeño material, mano de obra de instalación y pruebas.

| Código | Ud | Descripción | Rendimiento | Precio | Importe |
|---|---|---|---|---|---|
| D7150030150 |  | CELER LUMINARIA EXTERIOR GLOW 7,5W RGB+3000K WIFI IP65 (material) | 1 | 116.35 | 116.35 |
| D%N00010100 | % | Medios auxiliares | 1 % | 116.35 | 1.16 |
| D8989898003 |  | MANO DE OBRA OFICIAL 1ª | 0.15 | 28 | 4.20 |
| D%N00020300 | % | Costes indirectos | 3 % | 121.71 | 3.65 |
|  |  | Total |  |  | 125.36 |

### 977150075 LUMINARIAS PARA PISCINAS

**U977000075005** CELER POOL LAMPARA LED PISCINA PAR56 MOD. 18W 5000K IP68 ABS
Precio: 102.64
Suministro e instalación de lámpara para piscina en ABS marca Celer modelo POOL PAR56 de 18w. Temperatura de color 5.000K. IP68. Emite 1.800lm. Para piscinas con nicho PAR56 tanto de interior como de exterior. Dimensiones Ø177x38,5mm. Alimentación 12VAC.. Incluso accesorio, pequeño material, mano de obra de instalación y pruebas.

| Código | Ud | Descripción | Rendimiento | Precio | Importe |
|---|---|---|---|---|---|
| D7000075005 |  | CELER POOL LAMPARA LED PISCINA PAR56 MOD. 18W 5000K IP68 ABS (material) | 1 | 94.5 | 94.50 |
| DECO977000075005 |  | ECOTASA - CELER POOL LAMPARA LED PISCINA PAR56 MOD. 18W 5000 (material) | 1 | 0 | 0.00 |
| D%N00010100 | % | Medios auxiliares | 1 % | 94.50 | 0.95 |
| D8989898003 |  | MANO DE OBRA OFICIAL 1ª | 0.15 | 28 | 4.20 |
| D%N00020300 | % | Costes indirectos | 3 % | 99.65 | 2.99 |
|  |  | Total |  |  | 102.64 |

**U977000075006** CELER POOL LAMPARA LED PISCINA PAR56 MODUL.18W RGB IP68 ABS
Precio: 149.97
Suministro e instalación de lámpara para piscina en ABS marca Celer modelo POOL PAR56 de 18w. Temperatura de color RGB. IP68. Para piscinas con nicho PAR56 tanto de interior como de exterior. Dimensiones Ø177x38,5mm. Alimentación 12VAC.. Incluso accesorio, pequeño material, mano de obra de instalación y pruebas.

| Código | Ud | Descripción | Rendimiento | Precio | Importe |
|---|---|---|---|---|---|
| D7000075006 |  | CELER POOL LAMPARA LED PISCINA PAR56 MODUL.18W RGB IP68 ABS (material) | 1 | 140 | 140.00 |
| DECO977000075006 |  | ECOTASA - CELER POOL LAMPARA LED PISCINA PAR56 MODUL.18W RGB (material) | 1 | 0 | 0.00 |
| D%N00010100 | % | Medios auxiliares | 1 % | 140.00 | 1.40 |
| D8989898003 |  | MANO DE OBRA OFICIAL 1ª | 0.15 | 28 | 4.20 |
| D%N00020300 | % | Costes indirectos | 3 % | 145.60 | 4.37 |
|  |  | Total |  |  | 149.97 |

**U977150075002** CELER POOL LED EMPOT. PISCINA CON NICHO 3W 120º 5000K IP68
Precio: 62.77
Suministro e instalación de luminaria empotrable para piscina con nicho marca Celer modelo POOL NE LED de 3w. Temperatura de color 5.000K. Cuerpo de ABS. IP68. Dimensiones Ø103x136mm. Incluso accesorio, pequeño material, mano de obra de instalación y pruebas.

| Código | Ud | Descripción | Rendimiento | Precio | Importe |
|---|---|---|---|---|---|
| D7150075002 |  | CELER POOL LED EMPOT. PISCINA CON NICHO 3W 120º 5000K IP68 (material) | 1 | 46.475 | 46.48 |
| DECO977150075002 |  | ECOTASA - CELER POOL LED EMPOT. PISCINA CON NICHO 3W 120º 50 (material) | 1 | 0 | 0.00 |
| D%N00010100 | % | Medios auxiliares | 1 % | 46.48 | 0.46 |
| D8989898003 |  | MANO DE OBRA OFICIAL 1ª | 0.5 | 28 | 14.00 |
| D%N00020300 | % | Costes indirectos | 3 % | 60.94 | 1.83 |
|  |  | Total |  |  | 62.77 |

**U977150075003** CELER POOL LED EMPOT. PISCINA CON NICHO 3W 120º RGB IP68
Precio: 103.68
Suministro e instalación de luminaria empotrable para piscina con nicho marca Celer modelo POOL NE LED RGB de 3w. Cuerpo de ABS. IP68. Dimensiones Ø103x136mm. Incluso accesorio, pequeño material, mano de obra de instalación y pruebas.

| Código | Ud | Descripción | Rendimiento | Precio | Importe |
|---|---|---|---|---|---|
| D7150075003 |  | CELER POOL LED EMPOT. PISCINA CON NICHO 3W 120º RGB IP68 (material) | 1 | 85.8 | 85.80 |
| DECO977150075003 |  | ECOTASA - CELER POOL LED EMPOT. PISCINA CON NICHO 3W 120º RG (material) | 1 | 0 | 0.00 |
| D%N00010100 | % | Medios auxiliares | 1 % | 85.80 | 0.86 |
| D8989898003 |  | MANO DE OBRA OFICIAL 1ª | 0.5 | 28 | 14.00 |
| D%N00020300 | % | Costes indirectos | 3 % | 100.66 | 3.02 |
|  |  | Total |  |  | 103.68 |

**U977150075005** CELER POOL LED SUPERF. PISCINA HORMIGON 12W 120º 5000K IP68
Precio: 88.81
Suministro e instalación de luminaria de superficie para piscina marca Celer modelo POOL de 12w. Temperatura de color 5.000K (blanco frío). Cuerpo de ABS. IP68 e Ik08. Dimensiones Ø150x32,5mm. Incluso accesorio, pequeño material, mano de obra de instalación y pruebas.

| Código | Ud | Descripción | Rendimiento | Precio | Importe |
|---|---|---|---|---|---|
| D7150075005 |  | CELER POOL LED SUPERF. PISCINA HORMIGON 12W 120º 5000K IP68 (material) | 1 | 71.5 | 71.50 |
| DECO977150075005 |  | ECOTASA - CELER POOL LED SUPERF. PISCINA HORMIGON 12W 120º 5 (material) | 1 | 0 | 0.00 |
| D%N00010100 | % | Medios auxiliares | 1 % | 71.50 | 0.72 |
| D8989898003 |  | MANO DE OBRA OFICIAL 1ª | 0.5 | 28 | 14.00 |
| D%N00020300 | % | Costes indirectos | 3 % | 86.22 | 2.59 |
|  |  | Total |  |  | 88.81 |

**U977150075004** CELER POOL LED SUPERF. PISCINA HORMIGON 30W 120º 5000K IP68
Precio: 152.03
Suministro e instalación de luminaria de superficie para piscina marca Celer modelo POOL de 30w. Temperatura de color 5.000K. Cuerpo de ABS. IP68. Dimensiones Ø290x49,5mm. Incluso accesorio, pequeño material, mano de obra de instalación y pruebas.

| Código | Ud | Descripción | Rendimiento | Precio | Importe |
|---|---|---|---|---|---|
| D7150075004 |  | CELER POOL LED SUPERF. PISCINA HORMIGON 30W 120º 5000K IP68 (material) | 1 | 132.275 | 132.28 |
| DECO977150075004 |  | ECOTASA - CELER POOL LED SUPERF. PISCINA HORMIGON 30W 120º 5 (material) | 1 | 0 | 0.00 |
| D%N00010100 | % | Medios auxiliares | 1 % | 132.28 | 1.32 |
| D8989898003 |  | MANO DE OBRA OFICIAL 1ª | 0.5 | 28 | 14.00 |
| D%N00020300 | % | Costes indirectos | 3 % | 147.60 | 4.43 |
|  |  | Total |  |  | 152.03 |

**U977150075006** CELER POOL LED SUPERFICIE PISCINA HORMIGON 12W 120º RGB IP68
Precio: 122.61
Suministro e instalación de luminaria de superficie para piscina marca Celer modelo POOL RGB de 12w. Cuerpo de ABS. IP68 e Ik08. Dimensiones Ø150x32,5mm. Incluso accesorio, pequeño material, mano de obra de instalación y pruebas.

| Código | Ud | Descripción | Rendimiento | Precio | Importe |
|---|---|---|---|---|---|
| D7150075006 |  | CELER POOL LED SUPERFICIE PISCINA HORMIGON 12W 120º RGB IP68 (material) | 1 | 104 | 104.00 |
| DECO977150075006 |  | ECOTASA - CELER POOL LED SUPERFICIE PISCINA HORMIGON 12W 120 (material) | 1 | 0 | 0.00 |
| D%N00010100 | % | Medios auxiliares | 1 % | 104.00 | 1.04 |
| D8989898003 |  | MANO DE OBRA OFICIAL 1ª | 0.5 | 28 | 14.00 |
| D%N00020300 | % | Costes indirectos | 3 % | 119.04 | 3.57 |
|  |  | Total |  |  | 122.61 |

**U977150075001** CELER POOL LED SUPERF. PISCINA HORMIGON 24W 120º RGB IP68
Precio: 200.38
Suministro e instalación de luminaria de superficie para piscina marca Celer modelo POOL RGB de 24w. Cuerpo de ABS. IP68. Dimensiones Ø290x49,5mm. Incluso accesorio, pequeño material, mano de obra de instalación y pruebas.

| Código | Ud | Descripción | Rendimiento | Precio | Importe |
|---|---|---|---|---|---|
| D7150075001 |  | CELER POOL LED SUPERF. PISCINA HORMIGON 24W 120º RGB IP68 (material) | 1 | 178.75 | 178.75 |
| DECO977150075001 |  | ECOTASA - CELER POOL LED SUPERF. PISCINA HORMIGON 24W 120º R (material) | 1 | 0 | 0.00 |
| D%N00010100 | % | Medios auxiliares | 1 % | 178.75 | 1.79 |
| D8989898003 |  | MANO DE OBRA OFICIAL 1ª | 0.5 | 28 | 14.00 |
| D%N00020300 | % | Costes indirectos | 3 % | 194.54 | 5.84 |
|  |  | Total |  |  | 200.38 |

**U977000075101** CELER POOL LAMPARA LED PISCINA PAR56 18W 120º 5000K IP68 ABS
Precio: 88.08
Suministro e instalación de lámpara para piscina en Inox marca Celer modelo POOL PAR56 de 18w. Temperatura de color 5.000K. Emite 1.800lm IP68. Para piscinas con nicho Par56 tanto de interior como de exterior. Dimensiones Ø177x102mm. Alimentación 12VAC.. Incluso accesorio, pequeño material, mano de obra de instalación y pruebas.

| Código | Ud | Descripción | Rendimiento | Precio | Importe |
|---|---|---|---|---|---|
| D7000075101 |  | CELER POOL LAMPARA LED PISCINA PAR56 18W 120º 5000K IP68 ABS (material) | 1 | 80.5 | 80.50 |
| DECO977000075101 |  | ECOTASA - CELER POOL LAMPARA LED PISCINA PAR56 18W 120º 5000 (material) | 1 | 0 | 0.00 |
| D%N00010100 | % | Medios auxiliares | 1 % | 80.50 | 0.81 |
| D8989898003 |  | MANO DE OBRA OFICIAL 1ª | 0.15 | 28 | 4.20 |
| D%N00020300 | % | Costes indirectos | 3 % | 85.51 | 2.57 |
|  |  | Total |  |  | 88.08 |

**U977000075102** CELER POOL LAMPARA LED PISCINA PAR56 18W 120º RGB IP68 ABS
Precio: 139.05
Suministro e instalación de lámpara para piscina en Inox marca Celer modelo POOL PAR56 de 18w. Temperatura de color RGB. IP68. Para piscinas con nicho Par56 tanto de interior como de exterior. Dimensiones Ø177x102mm. Alimentación 12VAC.. Incluso accesorio, pequeño material, mano de obra de instalación y pruebas.

| Código | Ud | Descripción | Rendimiento | Precio | Importe |
|---|---|---|---|---|---|
| D7000075102 |  | CELER POOL LAMPARA LED PISCINA PAR56 18W 120º RGB IP68 ABS (material) | 1 | 129.5 | 129.50 |
| DECO977000075102 |  | ECOTASA - CELER POOL LAMPARA LED PISCINA PAR56 18W 120º RGB (material) | 1 | 0 | 0.00 |
| D%N00010100 | % | Medios auxiliares | 1 % | 129.50 | 1.30 |
| D8989898003 |  | MANO DE OBRA OFICIAL 1ª | 0.15 | 28 | 4.20 |
| D%N00020300 | % | Costes indirectos | 3 % | 135.00 | 4.05 |
|  |  | Total |  |  | 139.05 |

**U977150080006** CELER POOL ARO SUPERFICIE PISCINA PARA PAR56 MODULAR IP68
Precio: 19.38
Suministro e instalación de aro de superficie para lámpara Pool Par56, marca Celer. IP68. Incluso accesorio, pequeño material, mano de obra de instalación y pruebas.

| Código | Ud | Descripción | Rendimiento | Precio | Importe |
|---|---|---|---|---|---|
| D7250075006 |  | CELER POOL ARO SUPERFICIE PISCINA PARA PAR56 MODULAR IP68 (material) | 1 | 11.7 | 11.70 |
| DECO977150080006 |  | ECOTASA - CELER POOL ARO SUPERFICIE PISCINA PARA PAR56 MODUL (material) | 1 | 0 | 0.00 |
| D%N00010100 | % | Medios auxiliares | 1 % | 11.70 | 0.12 |
| D8989898003 |  | MANO DE OBRA OFICIAL 1ª | 0.25 | 28 | 7.00 |
| D%N00020300 | % | Costes indirectos | 3 % | 18.82 | 0.56 |
|  |  | Total |  |  | 19.38 |

**U977150080007** CELER POOL ANCLAJE PISCINA HORMIGON PARA PAR56 MODULAR
Precio: 25.24
Suministro e instalación de anclaje para lámpara Pool Par56, marca Celer, para piscina de hormigón. Incluso accesorio, pequeño material, mano de obra de instalación y pruebas.

| Código | Ud | Descripción | Rendimiento | Precio | Importe |
|---|---|---|---|---|---|
| D7250075007 |  | CELER POOL ANCLAJE PISCINA HORMIGON PARA PAR56 MODULAR (material) | 1 | 10.4 | 10.40 |
| DECO977150080007 |  | ECOTASA - CELER POOL ANCLAJE PISCINA HORMIGON PARA PAR56 MOD (material) | 1 | 0 | 0.00 |
| D%N00010100 | % | Medios auxiliares | 1 % | 10.40 | 0.10 |
| D8989898003 |  | MANO DE OBRA OFICIAL 1ª | 0.5 | 28 | 14.00 |
| D%N00020300 | % | Costes indirectos | 3 % | 24.50 | 0.74 |
|  |  | Total |  |  | 25.24 |

**U977150080008** CELER POOL ANCLAJE PISCINA VINILO PARA PAR56 MODULAR
Precio: 27.26
Suministro e instalación de anclaje para lámpara Pool Par56, marca Celer, para piscina de vinilo. Incluso accesorio, pequeño material, mano de obra de instalación y pruebas.

| Código | Ud | Descripción | Rendimiento | Precio | Importe |
|---|---|---|---|---|---|
| D7250075008 |  | CELER POOL ANCLAJE PISCINA VINILO PARA PAR56 MODULAR (material) | 1 | 12.35 | 12.35 |
| DECO977150080008 |  | ECOTASA - CELER POOL ANCLAJE PISCINA VINILO PARA PAR56 MODUL (material) | 1 | 0 | 0.00 |
| D%N00010100 | % | Medios auxiliares | 1 % | 12.35 | 0.12 |
| D8989898003 |  | MANO DE OBRA OFICIAL 1ª | 0.5 | 28 | 14.00 |
| D%N00020300 | % | Costes indirectos | 3 % | 26.47 | 0.79 |
|  |  | Total |  |  | 27.26 |

**U977150080009** CELER POOL ANCLAJE PISCINA FIBRA VID. PARA PAR56 MODULAR
Precio: 25.24
Suministro e instalación de anclaje para lámpara Pool Par56, marca Celer, para piscina de fibra de vidrio. Incluso accesorio, pequeño material, mano de obra de instalación y pruebas.

| Código | Ud | Descripción | Rendimiento | Precio | Importe |
|---|---|---|---|---|---|
| D7250075009 |  | CELER POOL ANCLAJE PISCINA FIBRA VID. PARA PAR56 MODULAR (material) | 1 | 10.4 | 10.40 |
| DECO977150080009 |  | ECOTASA - CELER POOL ANCLAJE PISCINA FIBRA VID. PARA PAR56 M (material) | 1 | 0 | 0.00 |
| D%N00010100 | % | Medios auxiliares | 1 % | 10.40 | 0.10 |
| D8989898003 |  | MANO DE OBRA OFICIAL 1ª | 0.5 | 28 | 14.00 |
| D%N00020300 | % | Costes indirectos | 3 % | 24.50 | 0.74 |
|  |  | Total |  |  | 25.24 |

**U977250075001** CELER POOL CAJA UNIONES PARA PISCINA IP68 (20/05/2026)
Precio: 26.33
Suministro e instalación de caja de uniones IP68 para piscina IP68. Incluso accesorio, pequeño material, mano de obra de instalación y pruebas.

| Código | Ud | Descripción | Rendimiento | Precio | Importe |
|---|---|---|---|---|---|
| D7250075001 | u | Caja de empalme para superficie mural/techo Celer Pool plástico 130x95x40mm 3 tomas (20/05/2026) | 1 | 17.88 | 17.88 |
| %02000100 | % | Medios auxiliares | 1 % | 17.88 | 0.18 |
| mo 01 | h | Mano de obra | 0.25 | 30 | 7.50 |
| %0300300 | % | Costos indirectos | 3 % | 25.56 | 0.77 |
|  |  | Total |  |  | 26.33 |

**U977250075002** CELER POOL NICHO PISCINA PARA PAR56 IP68 (20/05/2026)
Precio: 75.68
Suministro e instalación de nicho piscina IP68 para lámpara PAR56.. Incluso accesorio, pequeño material, mano de obra de instalación y pruebas.

| Código | Ud | Descripción | Rendimiento | Precio | Importe |
|---|---|---|---|---|---|
| D7250075002 | u | Caja para empotrar luminaria Celer Pool piscina de hormigón IP68 blanco para PAR56 (20/05/2026) | 1 | 65.33 | 65.33 |
| %02000100 | % | Medios auxiliares | 1 % | 65.33 | 0.65 |
| mo 01 | h | Mano de obra | 0.25 | 30 | 7.50 |
| %0300300 | % | Costos indirectos | 3 % | 73.48 | 2.20 |
|  |  | Total |  |  | 75.68 |

**U977250075003** CELER POOL CONTROLADOR + MANDO RGB PISCINA (20/05/2026)
Precio: 74.66
Suministro e instalación de controlador + mando RGB para piscina. Incluso accesorio, pequeño material, mano de obra de instalación y pruebas.

| Código | Ud | Descripción | Rendimiento | Precio | Importe |
|---|---|---|---|---|---|
| D7250075003 | u | Mando y controlador Celer Pool 1 canal 12-24V luz RGB regulable blanco (20/05/2026) | 1 | 64.35 | 64.35 |
| %02000100 | % | Medios auxiliares | 1 % | 64.35 | 0.64 |
| mo 01 | h | Mano de obra | 0.25 | 30 | 7.50 |
| %0300300 | % | Costos indirectos | 3 % | 72.49 | 2.17 |
|  |  | Total |  |  | 74.66 |

**U977250075004** JUNTA CELER POOL (18/05/2026)
Precio: 3.25
Tipo de producto:accesorio mecánicos para luminarias
Marca:Celer
Modelo:Pool
Tipo de accesorio: junta

| Código | Descripción | Rendimiento | Precio | Importe |
|---|---|---|---|---|
| D7250075004 | Junta Celer Pool (material; 18/05/2026) | 1 | 3.25 | 3.25 |
|  | Total |  |  | 3.25 |

**U977250075005** CELER POOL CONTROLADOR WIFI SMART + MANDO RGB PISCINA (20/05/2026)
Precio: 115.92
Suministro e instalación de controlador WIFI SMART+ mandoRGB para piscina. Incluso accesorio, pequeño material, mano de obra de instalación y pruebas.

| Código | Ud | Descripción | Rendimiento | Precio | Importe |
|---|---|---|---|---|---|
| D7250075005 | u | Mando y controlador Celer Pool 1 canal 12-24V luz RGB regulable blanco wifi (20/05/2026) | 1 | 104 | 104.00 |
| %02000100 | % | Medios auxiliares | 1 % | 104.00 | 1.04 |
| mo 01 | h | Mano de obra | 0.25 | 30 | 7.50 |
| %0300300 | % | Costos indirectos | 3 % | 112.54 | 3.38 |
|  |  | Total |  |  | 115.92 |

**U978220201048** TRAFO MONOF TR28 5.2 40VA 0-230-400-460±15/12-24V IP20 (20/05/2026)
Precio: 36.98
Suministro e instalación de transformador DF TR28 5.2 40 VA. Incluso accesorio, pequeño material, mano de obra de instalación y pruebas.

| Código | Ud | Descripción | Rendimiento | Precio | Importe |
|---|---|---|---|---|---|
| D7250650048 | u | TRAFO MONOF TR28 5.2 40VA 0-230-400-460±15/12-24V IP20 (22/05/2026) | 1 | 28.12 | 28.12 |
| %02000100 | % | Medios auxiliares | 1 % | 28.12 | 0.28 |
| mo 01 | h | Mano de obra | 0.25 | 30 | 7.50 |
| %0300300 | % | Costos indirectos | 3 % | 35.90 | 1.08 |
|  |  | Total |  |  | 36.98 |

**U978220201050** TRAFO MONOF TR28 5.2 63VA 0-230-400-460±15/12-24V IP20 (20/05/2026)
Precio: 39.28
Suministro e instalación de transformador DF TR28 5.2 40 VA. Incluso accesorio, pequeño material, mano de obra de instalación y pruebas.

| Código | Ud | Descripción | Rendimiento | Precio | Importe |
|---|---|---|---|---|---|
| D7250650050 | u | TRAFO MONOF TR28 5.2 63VA 0-230-400-460±15/12-24V IP20 (22/05/2026) | 1 | 30.34 | 30.34 |
| %02000100 | % | Medios auxiliares | 1 % | 30.34 | 0.30 |
| mo 01 | h | Mano de obra | 0.25 | 30 | 7.50 |
| %0300300 | % | Costos indirectos | 3 % | 38.14 | 1.14 |
|  |  | Total |  |  | 39.28 |

**U978220201052** TRAFO MONOF TR28 5.2 100VA 0-230-400-460±15/12-24V IP20 (20/05/2026)
Precio: 43.14
Suministro e instalación de transformador DF TR28 5.2 40 VA. Incluso accesorio, pequeño material, mano de obra de instalación y pruebas.

| Código | Ud | Descripción | Rendimiento | Precio | Importe |
|---|---|---|---|---|---|
| D7250650052 | u | TRAFO MONOF TR28 5.2 100VA 0-230-400-460±15/12-24V IP20 (22/05/2026) | 1 | 34.04 | 34.04 |
| %02000100 | % | Medios auxiliares | 1 % | 34.04 | 0.34 |
| mo 01 | h | Mano de obra | 0.25 | 30 | 7.50 |
| %0300300 | % | Costos indirectos | 3 % | 41.88 | 1.26 |
|  |  | Total |  |  | 43.14 |

**U978220201051** TRAFO MONOF TR28 5.2 160VA 0-230-400-460±15/12-24V IP20 (20/05/2026)
Precio: 56.23
Suministro e instalación de transformador DF TR28 5.2 40 VA. Incluso accesorio, pequeño material, mano de obra de instalación y pruebas.

| Código | Ud | Descripción | Rendimiento | Precio | Importe |
|---|---|---|---|---|---|
| D7250650051 | u | TRAFO MONOF TR28 5.2 160VA 0-230-400-460±15/12-24V IP20 (22/05/2026) | 1 | 46.62 | 46.62 |
| %02000100 | % | Medios auxiliares | 1 % | 46.62 | 0.47 |
| mo 01 | h | Mano de obra | 0.25 | 30 | 7.50 |
| %0300300 | % | Costos indirectos | 3 % | 54.59 | 1.64 |
|  |  | Total |  |  | 56.23 |

## 97720 EMERGENCIAS

### 977200005 EMERGENCIA P/NP IP65 SIN AUTOTEST

**U977200005000** CELER EMERGENCIA LED 60LM 1H IP65 NP/P
Precio: 23.06
Suministro e instalación de luminaria de emergencia IP65 Marca Celer de 60lm NP. Con 1h de autonomía. Clase II. Protección IP65 e IK07. Para funcionamiento Permante o No Permanente (mediante accesorio puente incluido). Dimensiones: 262x98x38mm.. Incluso accesorio, pequeño material, mano de obra de instalación y pruebas.

| Código | Ud | Descripción | Rendimiento | Precio | Importe |
|---|---|---|---|---|---|
| D7200005000 |  | CELER EMERGENCIA LED 60LM 1H IP65 NP/P (material) | 1 | 15.238 | 15.24 |
| DECO977200005000 |  | ECOTASA - CELER EMERGENCIA LED 60LM 1H IP65 NP/P (material) | 1 | 0 | 0.00 |
| D%N00010100 | % | Medios auxiliares | 1 % | 15.24 | 0.15 |
| D8989898003 |  | MANO DE OBRA OFICIAL 1ª | 0.25 | 28 | 7.00 |
| D%N00020300 | % | Costes indirectos | 3 % | 22.39 | 0.67 |
|  |  | Total |  |  | 23.06 |

**U977200005001** CELER EMERGENCIA LED 110LM 1H IP65 NP/P
Precio: 26.32
Suministro e instalación de luminaria de emergencia IP65 Marca Celer de 110lm NP. Con 1h de autonomía. Clase II. Protección IP65 e IK07. Para funcionamiento Permante o No Permanente (mediante accesorio puente incluido). Dimensiones: 262x98x38mm.. Incluso accesorio, pequeño material, mano de obra de instalación y pruebas.

| Código | Ud | Descripción | Rendimiento | Precio | Importe |
|---|---|---|---|---|---|
| D7200005001 |  | CELER EMERGENCIA LED 110LM 1H IP65 NP/P (material) | 1 | 18.365 | 18.37 |
| DECO977200005001 |  | ECOTASA - CELER EMERGENCIA LED 110LM 1H IP65 NP/P (material) | 1 | 0 | 0.00 |
| D%N00010100 | % | Medios auxiliares | 1 % | 18.37 | 0.18 |
| D8989898003 |  | MANO DE OBRA OFICIAL 1ª | 0.25 | 28 | 7.00 |
| D%N00020300 | % | Costes indirectos | 3 % | 25.55 | 0.77 |
|  |  | Total |  |  | 26.32 |

**U977200005002** CELER EMERGENCIA LED 150LM 1H IP65 NP/P
Precio: 28.63
Suministro e instalación de luminaria de emergencia IP65 Marca Celer de 150lm NP. Con 1h de autonomía. Clase II. Protección IP65 e IK07. Para funcionamiento Permante o No Permanente (mediante accesorio puente incluido). Dimensiones: 262x98x38mm.. Incluso accesorio, pequeño material, mano de obra de instalación y pruebas.

| Código | Ud | Descripción | Rendimiento | Precio | Importe |
|---|---|---|---|---|---|
| D7200005002 |  | CELER EMERGENCIA LED 150LM 1H IP65 NP/P (material) | 1 | 20.591 | 20.59 |
| DECO977200005002 |  | ECOTASA - CELER EMERGENCIA LED 150LM 1H IP65 NP/P (material) | 1 | 0 | 0.00 |
| D%N00010100 | % | Medios auxiliares | 1 % | 20.59 | 0.21 |
| D8989898003 |  | MANO DE OBRA OFICIAL 1ª | 0.25 | 28 | 7.00 |
| D%N00020300 | % | Costes indirectos | 3 % | 27.80 | 0.83 |
|  |  | Total |  |  | 28.63 |

**U977200005003** CELER EMERGENCIA LED 200LM 1H IP65 NP/P
Precio: 31.05
Suministro e instalación de luminaria de emergencia IP65 Marca Celer de 200lm NP. Con 1h de autonomía. Clase II. Protección IP65 e IK07. Para funcionamiento Permante o No Permanente (mediante accesorio puente incluido). Dimensiones: 262x98x38mm.. Incluso accesorio, pequeño material, mano de obra de instalación y pruebas.

| Código | Ud | Descripción | Rendimiento | Precio | Importe |
|---|---|---|---|---|---|
| D7200005003 |  | CELER EMERGENCIA LED 200LM 1H IP65 NP/P (material) | 1 | 22.923 | 22.92 |
| DECO977200005003 |  | ECOTASA - CELER EMERGENCIA LED 200LM 1H IP65 NP/P (material) | 1 | 0 | 0.00 |
| D%N00010100 | % | Medios auxiliares | 1 % | 22.92 | 0.23 |
| D8989898003 |  | MANO DE OBRA OFICIAL 1ª | 0.25 | 28 | 7.00 |
| D%N00020300 | % | Costes indirectos | 3 % | 30.15 | 0.90 |
|  |  | Total |  |  | 31.05 |

**U977200005004** CELER EMERGENCIA LED 300LM 1H IP65 NP/P
Precio: 37.04
Suministro e instalación de luminaria de emergencia IP65 Marca Celer de 300lm NP. Con 1h de autonomía. Clase II. Protección IP65 e IK07. Para funcionamiento Permante o No Permanente (mediante accesorio puente incluido). Dimensiones: 262x98x38mm.. Incluso accesorio, pequeño material, mano de obra de instalación y pruebas.

| Código | Ud | Descripción | Rendimiento | Precio | Importe |
|---|---|---|---|---|---|
| D7200005004 |  | CELER EMERGENCIA LED 300LM 1H IP65 NP/P (material) | 1 | 28.673 | 28.67 |
| DECO977200005004 |  | ECOTASA - CELER EMERGENCIA LED 300LM 1H IP65 NP/P (material) | 1 | 0 | 0.00 |
| D%N00010100 | % | Medios auxiliares | 1 % | 28.67 | 0.29 |
| D8989898003 |  | MANO DE OBRA OFICIAL 1ª | 0.25 | 28 | 7.00 |
| D%N00020300 | % | Costes indirectos | 3 % | 35.96 | 1.08 |
|  |  | Total |  |  | 37.04 |

### 977200010 EMERGENCIA P/NP IP65 CON AUTOTEST

**U977200010000** CELER EMERGENCIA LED 60LM 1H IP65 AUTOTEST NP/P
Precio: 26.68
Suministro e instalación de luminaria de emergencia IP65 con autotest Marca Celer de 60lm NP. Con 1h de autonomía. Clase II. Protección IP65 e IK07. Para funcionamiento Permante o No Permanente (mediante accesorio puente incluido). Dimensiones: 262x98x38mm.. Incluso accesorio, pequeño material, mano de obra de instalación y pruebas.

| Código | Ud | Descripción | Rendimiento | Precio | Importe |
|---|---|---|---|---|---|
| D7200010000 |  | CELER EMERGENCIA LED 60LM 1H IP65 AUTOTEST NP/P (material) | 1 | 18.709 | 18.71 |
| DECO977200010000 |  | ECOTASA - CELER EMERGENCIA LED 60LM 1H IP65 AUTOTEST NP/P (material) | 1 | 0 | 0.00 |
| D%N00010100 | % | Medios auxiliares | 1 % | 18.71 | 0.19 |
| D8989898003 |  | MANO DE OBRA OFICIAL 1ª | 0.25 | 28 | 7.00 |
| D%N00020300 | % | Costes indirectos | 3 % | 25.90 | 0.78 |
|  |  | Total |  |  | 26.68 |

**U977200010001** CELER EMERGENCIA LED 110LM 1H IP65 AUTOTEST NP/P
Precio: 29.34
Suministro e instalación de luminaria de emergencia IP65 con autotest Marca Celer de 110lm NP. Con 1h de autonomía. Clase II. Protección IP65 e IK07. Para funcionamiento Permante o No Permanente (mediante accesorio puente incluido). Dimensiones: 262x98x38mm.. Incluso accesorio, pequeño material, mano de obra de instalación y pruebas.

| Código | Ud | Descripción | Rendimiento | Precio | Importe |
|---|---|---|---|---|---|
| D7200010001 |  | CELER EMERGENCIA LED 110LM 1H IP65 AUTOTEST NP/P (material) | 1 | 21.28 | 21.28 |
| DECO977200010001 |  | ECOTASA - CELER EMERGENCIA LED 110LM 1H IP65 AUTOTEST NP/P (material) | 1 | 0 | 0.00 |
| D%N00010100 | % | Medios auxiliares | 1 % | 21.28 | 0.21 |
| D8989898003 |  | MANO DE OBRA OFICIAL 1ª | 0.25 | 28 | 7.00 |
| D%N00020300 | % | Costes indirectos | 3 % | 28.49 | 0.85 |
|  |  | Total |  |  | 29.34 |

**U977200010002** CELER EMERGENCIA LED 150LM 1H IP65 AUTOTEST NP/P
Precio: 31.67
Suministro e instalación de luminaria de emergencia IP65 con autotest Marca Celer de 150lm NP. Con 1h de autonomía. Clase II. Protección IP65 e IK07. Para funcionamiento Permante o No Permanente (mediante accesorio puente incluido). Dimensiones: 262x98x38mm.. Incluso accesorio, pequeño material, mano de obra de instalación y pruebas.

| Código | Ud | Descripción | Rendimiento | Precio | Importe |
|---|---|---|---|---|---|
| D7200010002 |  | CELER EMERGENCIA LED 150LM 1H IP65 AUTOTEST NP/P (material) | 1 | 23.506 | 23.51 |
| DECO977200010002 |  | ECOTASA - CELER EMERGENCIA LED 150LM 1H IP65 AUTOTEST NP/P (material) | 1 | 0 | 0.00 |
| D%N00010100 | % | Medios auxiliares | 1 % | 23.51 | 0.24 |
| D8989898003 |  | MANO DE OBRA OFICIAL 1ª | 0.25 | 28 | 7.00 |
| D%N00020300 | % | Costes indirectos | 3 % | 30.75 | 0.92 |
|  |  | Total |  |  | 31.67 |

**U977200010003** CELER EMERGENCIA LED 200LM 1H IP65 AUTOTEST NP/P
Precio: 34.14
Suministro e instalación de luminaria de emergencia IP65 con autotest Marca Celer de 200lm NP. Con 1h de autonomía. Clase II. Protección IP65 e IK07. Para funcionamiento Permante o No Permanente (mediante accesorio puente incluido). Dimensiones: 262x98x38mm.. Incluso accesorio, pequeño material, mano de obra de instalación y pruebas.

| Código | Ud | Descripción | Rendimiento | Precio | Importe |
|---|---|---|---|---|---|
| D7200010003 |  | CELER EMERGENCIA LED 200LM 1H IP65 AUTOTEST NP/P (material) | 1 | 25.891 | 25.89 |
| DECO977200010003 |  | ECOTASA - CELER EMERGENCIA LED 200LM 1H IP65 AUTOTEST NP/P (material) | 1 | 0 | 0.00 |
| D%N00010100 | % | Medios auxiliares | 1 % | 25.89 | 0.26 |
| D8989898003 |  | MANO DE OBRA OFICIAL 1ª | 0.25 | 28 | 7.00 |
| D%N00020300 | % | Costes indirectos | 3 % | 33.15 | 0.99 |
|  |  | Total |  |  | 34.14 |

**U977200010004** CELER EMERGENCIA LED 300LM 1H IP65 AUTOTEST NP/P
Precio: 40.65
Suministro e instalación de luminaria de emergencia IP65 con autotest Marca Celer de 300lm NP. Con 1h de autonomía. Clase II. Protección IP65 e IK07. Para funcionamiento Permante o No Permanente (mediante accesorio puente incluido). Dimensiones: 262x98x38mm.. Incluso accesorio, pequeño material, mano de obra de instalación y pruebas.

| Código | Ud | Descripción | Rendimiento | Precio | Importe |
|---|---|---|---|---|---|
| D7200010004 |  | CELER EMERGENCIA LED 300LM 1H IP65 AUTOTEST NP/P (material) | 1 | 32.145 | 32.15 |
| DECO977200010004 |  | ECOTASA - CELER EMERGENCIA LED 300LM 1H IP65 AUTOTEST NP/P (material) | 1 | 0 | 0.00 |
| D%N00010100 | % | Medios auxiliares | 1 % | 32.15 | 0.32 |
| D8989898003 |  | MANO DE OBRA OFICIAL 1ª | 0.25 | 28 | 7.00 |
| D%N00020300 | % | Costes indirectos | 3 % | 39.47 | 1.18 |
|  |  | Total |  |  | 40.65 |

**U977200010010** CELER EMERGENCIA LED 60LM 1H IP65 AUTOTEST NP/P NEGRO
Precio: 29.26
Suministro e instalación de luminaria de emergencia IP65 con autotest Marca Celer de 60lm NP. Con 1h de autonomía. Clase II. Protección IP65 e IK07. Para funcionamiento Permante o No Permanente (mediante accesorio puente incluido). Dimensiones: 262x98x38mm. Color negro.. Incluso accesorio, pequeño material, mano de obra de instalación y pruebas.

| Código | Ud | Descripción | Rendimiento | Precio | Importe |
|---|---|---|---|---|---|
| D7200010010 |  | CELER EMERGENCIA LED 60LM 1H IP65 AUTOTEST NP/P NEGRO (material) | 1 | 21.2 | 21.20 |
| D%N00010100 | % | Medios auxiliares | 1 % | 21.20 | 0.21 |
| D8989898003 |  | MANO DE OBRA OFICIAL 1ª | 0.25 | 28 | 7.00 |
| D%N00020300 | % | Costes indirectos | 3 % | 28.41 | 0.85 |
|  |  | Total |  |  | 29.26 |

**U977200010011** CELER EMERGENCIA LED 110LM 1H IP65 AUTOTEST NP/P NEGRO
Precio: 31.47
Suministro e instalación de luminaria de emergencia IP65 con autotest Marca Celer de 110lm NP. Con 1h de autonomía. Clase II. Protección IP65 e IK07. Para funcionamiento Permante o No Permanente (mediante accesorio puente incluido). Dimensiones: 262x98x38mm. Color negro.. Incluso accesorio, pequeño material, mano de obra de instalación y pruebas.

| Código | Ud | Descripción | Rendimiento | Precio | Importe |
|---|---|---|---|---|---|
| D7200010011 |  | CELER EMERGENCIA LED 110LM 1H IP65 AUTOTEST NP/P NEGRO (material) | 1 | 23.32 | 23.32 |
| D%N00010100 | % | Medios auxiliares | 1 % | 23.32 | 0.23 |
| D8989898003 |  | MANO DE OBRA OFICIAL 1ª | 0.25 | 28 | 7.00 |
| D%N00020300 | % | Costes indirectos | 3 % | 30.55 | 0.92 |
|  |  | Total |  |  | 31.47 |

**U977200010020** CELER EMERGENCIA LED 160LM 1H IP20 AUTOTEST NP/P MOON
Precio: 47.27
Suministro e instalación de emergencia decorativa para montaje en pared marca CELER modelo Moon de 160lm. Con 1h de autonomía. Clase II. Protección IP20 e IK07. Funcionamiento no permanente. Dimensiones: 181x150x28mm . Color blanco. Incluso accesorio, pequeño material, mano de obra de instalación y pruebas.

| Código | Ud | Descripción | Rendimiento | Precio | Importe |
|---|---|---|---|---|---|
| D7200010020 |  | CELER EMERGENCIA LED 160LM 1H IP20 AUTOTEST NP/P MOON (material) | 1 | 38.5 | 38.50 |
| D%N00010100 | % | Medios auxiliares | 1 % | 38.50 | 0.39 |
| D8989898003 |  | MANO DE OBRA OFICIAL 1ª | 0.25 | 28 | 7.00 |
| D%N00020300 | % | Costes indirectos | 3 % | 45.89 | 1.38 |
|  |  | Total |  |  | 47.27 |

**U977200010021** CELER EMERGENCIA LED 160LM 1H IP20 AUTOTEST NP/P BRICK
Precio: 50.17
Suministro e instalación de emergencia decorativa para montaje en pared marca CELER modelo Brick de 160lm. Con 1h de autonomía. Clase II. Protección IP20 e IK07. Funcionamiento no permanente. Dimensiones: 181x87x28mm . Color blanco. Incluso accesorio, pequeño material, mano de obra de instalación y pruebas.

| Código | Ud | Descripción | Rendimiento | Precio | Importe |
|---|---|---|---|---|---|
| D7200010021 |  | CELER EMERGENCIA LED 160LM 1H IP20 AUTOTEST NP/P BRICK (material) | 1 | 41.3 | 41.30 |
| D%N00010100 | % | Medios auxiliares | 1 % | 41.30 | 0.41 |
| D8989898003 |  | MANO DE OBRA OFICIAL 1ª | 0.25 | 28 | 7.00 |
| D%N00020300 | % | Costes indirectos | 3 % | 48.71 | 1.46 |
|  |  | Total |  |  | 50.17 |

**U977200010022** CELER EMERGENCIA LED 180LM 1H IP20 AUTOTEST NP/P TUBE
Precio: 53.82
Suministro e instalación de emergencia decorativa para montaje en techo marca CELER modelo Tube color blanco, de 180lm. Con 1h de autonomía. Clase II. Protección IP20 e IK07. Funcionamiento no permanente. Dimensiones: Ø80x160mm .. Incluso accesorio, pequeño material, mano de obra de instalación y pruebas.

| Código | Ud | Descripción | Rendimiento | Precio | Importe |
|---|---|---|---|---|---|
| D7200010022 |  | CELER EMERGENCIA LED TUBE 180LM 1H IP20 AUTOTEST NP BLANCO (material) | 1 | 44.8 | 44.80 |
| D%N00010100 | % | Medios auxiliares | 1 % | 44.80 | 0.45 |
| D8989898003 |  | MANO DE OBRA OFICIAL 1ª | 0.25 | 28 | 7.00 |
| D%N00020300 | % | Costes indirectos | 3 % | 52.25 | 1.57 |
|  |  | Total |  |  | 53.82 |

**U977200010025** CELER EMERGENCIA LED 150LM 1H IP20 AUTOTEST NP/P TUBE NEGRO
Precio: 53.82
Suministro e instalación de emergencia decorativa para montaje en techo marca CELER modelo Tube color negro, de 150lm. Con 1h de autonomía. Clase II. Protección IP20 e IK07. Funcionamiento no permanente. Dimensiones: Ø80x160mm. Incluso accesorio, pequeño material, mano de obra de instalación y pruebas.

| Código | Ud | Descripción | Rendimiento | Precio | Importe |
|---|---|---|---|---|---|
| D7200010025 |  | CELER EMERGENCIA LED TUBE 150LM 1H IP20 AUTOTEST NP NEGRO (material) | 1 | 44.8 | 44.80 |
| D%N00010100 | % | Medios auxiliares | 1 % | 44.80 | 0.45 |
| D8989898003 |  | MANO DE OBRA OFICIAL 1ª | 0.25 | 28 | 7.00 |
| D%N00020300 | % | Costes indirectos | 3 % | 52.25 | 1.57 |
|  |  | Total |  |  | 53.82 |

### 977200015 EMERGENCIA EMPOT. TECHO NP IP20

**U977200015000** CELER EMERGENCIA EMP. TECHO LED 3W 200LM 3H IP20 AUTOTEST
Precio: 38.68
Suministro e instalación de emergencia redonda empotrableen techo marca CELER de 200lm con Autotest. Con 3h de autonomía. Clase II. Protección IP20 e IK07. Funcionamiento no permanente. Dimensiones: Ø60x50mm (lámpara) y 170,2x42,5mm (driver). Con lentes antipánico y pasillo. Incluso accesorio, pequeño material, mano de obra de instalación y pruebas.

| Código | Ud | Descripción | Rendimiento | Precio | Importe |
|---|---|---|---|---|---|
| D7200015000 |  | CELER EMERGENCIA EMP. TECHO LED 3W 200LM 3H IP20 AUTOTEST (material) | 1 | 23.32 | 23.32 |
| DECO977200015000 |  | ECOTASA - CELER EMERGENCIA EMP. TECHO LED 3W 200LM 3H IP20 A (material) | 1 | 0 | 0.00 |
| D%N00010100 | % | Medios auxiliares | 1 % | 23.32 | 0.23 |
| D8989898003 |  | MANO DE OBRA OFICIAL 1ª | 0.5 | 28 | 14.00 |
| D%N00020300 | % | Costes indirectos | 3 % | 37.55 | 1.13 |
|  |  | Total |  |  | 38.68 |

**U977200015001** CELER EMERGENCIA EMP. TECHO LED 3W 200LM 3H IP20 NO-AUTOTEST
Precio: 29.82
Suministro e instalación de emergencia redonda empotrableen techo marca CELER de 200lm. Con 3h de autonomía. Clase II. Protección IP20 e IK07. Funcionamiento no permanente. Dimensiones: Ø60x50mm (lámpara) y 170,2x42,5mm (driver). Con lentes antipánico y pasillo. Incluso accesorio, pequeño material, mano de obra de instalación y pruebas.

| Código | Ud | Descripción | Rendimiento | Precio | Importe |
|---|---|---|---|---|---|
| D7200015001 |  | CELER EMERGENCIA EMP. TECHO LED 3W 200LM 3H IP20 NO-AUTOTEST (material) | 1 | 21.73 | 21.73 |
| DECO977200015001 |  | ECOTASA - CELER EMERGENCIA EMP. TECHO LED 3W 200LM 3H IP20 N (material) | 1 | 0 | 0.00 |
| D%N00010100 | % | Medios auxiliares | 1 % | 21.73 | 0.22 |
| D8989898003 |  | MANO DE OBRA OFICIAL 1ª | 0.25 | 28 | 7.00 |
| D%N00020300 | % | Costes indirectos | 3 % | 28.95 | 0.87 |
|  |  | Total |  |  | 29.82 |

**U977200015100** CELER EMERGENCIA EMP. TECHO LED 3W 150LM IP20 AUTOTEST NG
Precio: 38.68
Suministro e instalación de emergencia redonda empotrableen techo marca CELER de 150lm, con Autotest, color negro. Con 3h de autonomía. Clase II. Protección IP20 e IK07. Funcionamiento no permanente. Dimensiones: Ø60x50mm (lámpara) y 170,2x42,5mm (driver). Con lentes antipánico y pasillo. Incluso accesorio, pequeño material, mano de obra de instalación y pruebas.

| Código | Ud | Descripción | Rendimiento | Precio | Importe |
|---|---|---|---|---|---|
| D7200015100 |  | CELER EMERGENCIA EMP. TECHO LED 3W 150LM IP20 AUTOTEST NG (material) | 1 | 23.32 | 23.32 |
| DECO977200015100 |  | ECOTASA - CELER EMERGENCIA EMP. TECHO LED 3W 150LM IP20 AUTO (material) | 1 | 0 | 0.00 |
| D%N00010100 | % | Medios auxiliares | 1 % | 23.32 | 0.23 |
| D8989898003 |  | MANO DE OBRA OFICIAL 1ª | 0.5 | 28 | 14.00 |
| D%N00020300 | % | Costes indirectos | 3 % | 37.55 | 1.13 |
|  |  | Total |  |  | 38.68 |

**U977200015101** CELER EMERGENCIA EMP. TECHO LED 3W 150LM IP20 NO-AUTOTEST NG
Precio: 37.03
Suministro e instalación de emergencia redonda empotrableen techo marca CELER de 150lm, color negro. Con 3h de autonomía. Clase II. Protección IP20 e IK07. Funcionamiento no permanente. Dimensiones: Ø60x50mm (lámpara) y 170,2x42,5mm (driver). Con lentes antipánico y pasillo. Incluso accesorio, pequeño material, mano de obra de instalación y pruebas.

| Código | Ud | Descripción | Rendimiento | Precio | Importe |
|---|---|---|---|---|---|
| D7200015101 |  | CELER EMERGENCIA EMP. TECHO LED 3W 150LM IP20 NO-AUTOTEST NG (material) | 1 | 21.73 | 21.73 |
| DECO977200015101 |  | ECOTASA - CELER EMERGENCIA EMP. TECHO LED 3W 150LM IP20 NO-A (material) | 1 | 0 | 0.00 |
| D%N00010100 | % | Medios auxiliares | 1 % | 21.73 | 0.22 |
| D8989898003 |  | MANO DE OBRA OFICIAL 1ª | 0.5 | 28 | 14.00 |
| D%N00020300 | % | Costes indirectos | 3 % | 35.95 | 1.08 |
|  |  | Total |  |  | 37.03 |

### 977200041 PROYECTORES DE EMERGENCIA LED

**U977200041002** CELER PROYECTOR EMERGENCIA LED 2000LM 1,5H IP65 NP AUTOTEST
Precio: 156.96
Suministro e instalación de proyector de emergencia IP65 marca CELER de 2.000lm, con 2 focos LED. Con 1,5 h de autonomía. Funcionamiento no permanente con función autotest. Consumo de 9W y haz de apertura de 110º. Medidas: 298x330,9x79mm .Temperatura de funcionamiento de 0ºC a 40ºC. Incluso accesorio, pequeño material, mano de obra de instalación y pruebas.

| Código | Ud | Descripción | Rendimiento | Precio | Importe |
|---|---|---|---|---|---|
| D7200041002 |  | CELER PROYECTOR EMERGENCIA LED 2000LM 1,5H IP65 NP AUTOTEST (material) | 1 | 137.02 | 137.02 |
| DECO977200041002 |  | ECOTASA - CELER PROYECTOR EMERGENCIA LED 2000LM 1,5H IP65 NP (material) | 1 | 0 | 0.00 |
| D%N00010100 | % | Medios auxiliares | 1 % | 137.02 | 1.37 |
| D8989898003 |  | MANO DE OBRA OFICIAL 1ª | 0.5 | 28 | 14.00 |
| D%N00020300 | % | Costes indirectos | 3 % | 152.39 | 4.57 |
|  |  | Total |  |  | 156.96 |

**U977200041009** CELER PROYECTOR EMERGENCIA LED 2700LM 1,5H IP65 NP AUTOTEST
Precio: 192.43
Suministro e instalación de proyector de emergencia IP65 marca CELER de 2.700lm, con 2 focos LED. Con 1,5 h de autonomía. Funcionamiento no permanente con función autotest. Consumo de 12W y haz de apertura de 110º. Medidas: 298x330,9x79mm. Incluso accesorio, pequeño material, mano de obra de instalación y pruebas.

| Código | Ud | Descripción | Rendimiento | Precio | Importe |
|---|---|---|---|---|---|
| D7200041000 |  | CELER PROYECTOR EMERGENCIA LED 2700LM 1,5H IP65 NP AUTOTEST (material) | 1 | 171.12 | 171.12 |
| DECO977200041009 |  | ECOTASA - CELER PROYECTOR EMERGENCIA LED 2700LM 1,5H IP65 NP (material) | 1 | 0 | 0.00 |
| D%N00010100 | % | Medios auxiliares | 1 % | 171.12 | 1.71 |
| D8989898003 |  | MANO DE OBRA OFICIAL 1ª | 0.5 | 28 | 14.00 |
| D%N00020300 | % | Costes indirectos | 3 % | 186.83 | 5.60 |
|  |  | Total |  |  | 192.43 |

### 977200090 ACCESORIOS ILUMINACION EMERGENCIA

**U977200090000** CELER EMERGENCIA MARCO PARA EMPOTRAR
Precio: 10.22
Suministro e instalación de marco para empotrar luminariade emergencia Marca Celer.. Incluso accesorio, pequeño material, mano de obra de instalación y pruebas.

| Código | Ud | Descripción | Rendimiento | Precio | Importe |
|---|---|---|---|---|---|
| D7200090000 |  | CELER EMERGENCIA MARCO PARA EMPOTRAR (material) | 1 | 2.888 | 2.89 |
| D%N00010100 | % | Medios auxiliares | 1 % | 2.89 | 0.03 |
| D8989898003 |  | MANO DE OBRA OFICIAL 1ª | 0.25 | 28 | 7.00 |
| D%N00020300 | % | Costes indirectos | 3 % | 9.92 | 0.30 |
|  |  | Total |  |  | 10.22 |

**U977200090001** CELER PEGATINA PVC EMERGENCIA "SALIDA"
Precio: 3.98
Suministro e instalación de pegatina "Salida" para luminaria de emergencia Celer. Incluso accesorio, pequeño material, mano de obra de instalación y pruebas.

| Código | Ud | Descripción | Rendimiento | Precio | Importe |
|---|---|---|---|---|---|
| D7200090001 |  | CELER PEGATINA PVC EMERGENCIA SALIDA (material) | 1 | 1.045 | 1.05 |
| D%N00010100 | % | Medios auxiliares | 1 % | 1.05 | 0.01 |
| D8989898003 |  | MANO DE OBRA OFICIAL 1ª | 0.1 | 28 | 2.80 |
| D%N00020300 | % | Costes indirectos | 3 % | 3.86 | 0.12 |
|  |  | Total |  |  | 3.98 |

**U977200090002** CELER PEGATINA PVC EMERGENCIA "SALIDA EMERGENCIA"
Precio: 3.98
Suministro e instalación de pegatina "Salida emergencia" para luminaria de emergencia Celer. Incluso accesorio, pequeño material, mano de obra de instalación y pruebas.

| Código | Ud | Descripción | Rendimiento | Precio | Importe |
|---|---|---|---|---|---|
| D7200090002 |  | CELER PEGATINA PVC EMERGENCIA SALIDA EMERGENCIA (material) | 1 | 1.045 | 1.05 |
| D%N00010100 | % | Medios auxiliares | 1 % | 1.05 | 0.01 |
| D8989898003 |  | MANO DE OBRA OFICIAL 1ª | 0.1 | 28 | 2.80 |
| D%N00020300 | % | Costes indirectos | 3 % | 3.86 | 0.12 |
|  |  | Total |  |  | 3.98 |

**U977200090003** CELER PEGATINA PVC EMERGENCIA FLECHA LATERAL
Precio: 3.98
Suministro e instalación de pegatina "flecha lateral" para luminaria de emergencia Celer. Incluso accesorio, pequeño material, mano de obra de instalación y pruebas.

| Código | Ud | Descripción | Rendimiento | Precio | Importe |
|---|---|---|---|---|---|
| D7200090003 |  | CELER PEGATINA PVC EMERGENCIA FLECHA LATERAL (material) | 1 | 1.045 | 1.05 |
| D%N00010100 | % | Medios auxiliares | 1 % | 1.05 | 0.01 |
| D8989898003 |  | MANO DE OBRA OFICIAL 1ª | 0.1 | 28 | 2.80 |
| D%N00020300 | % | Costes indirectos | 3 % | 3.86 | 0.12 |
|  |  | Total |  |  | 3.98 |

**U977200090004** CELER PEGATINA PVC EMERGENCIA FLECHA DCHA SALIDA
Precio: 3.98
Suministro e instalación de pegatina "flecha derecha salida" para luminaria de emergencia Celer. Incluso accesorio, pequeño material, mano de obra de instalación y pruebas.

| Código | Ud | Descripción | Rendimiento | Precio | Importe |
|---|---|---|---|---|---|
| D7200090004 |  | CELER PEGATINA PVC EMERGENCIA FLECHA DCHA SALIDA (material) | 1 | 1.045 | 1.05 |
| D%N00010100 | % | Medios auxiliares | 1 % | 1.05 | 0.01 |
| D8989898003 |  | MANO DE OBRA OFICIAL 1ª | 0.1 | 28 | 2.80 |
| D%N00020300 | % | Costes indirectos | 3 % | 3.86 | 0.12 |
|  |  | Total |  |  | 3.98 |

**U977200090005** CELER PEGATINA PVC EMERGENCIA FLECHA IZQ SALIDA
Precio: 3.98
Suministro e instalación de pegatina "flecha izquierda salida" para luminaria de emergencia Celer. Incluso accesorio, pequeño material, mano de obra de instalación y pruebas.

| Código | Ud | Descripción | Rendimiento | Precio | Importe |
|---|---|---|---|---|---|
| D7200090005 |  | CELER PEGATINA PVC EMERGENCIA FLECHA IZQ SALIDA (material) | 1 | 1.045 | 1.05 |
| D%N00010100 | % | Medios auxiliares | 1 % | 1.05 | 0.01 |
| D8989898003 |  | MANO DE OBRA OFICIAL 1ª | 0.1 | 28 | 2.80 |
| D%N00020300 | % | Costes indirectos | 3 % | 3.86 | 0.12 |
|  |  | Total |  |  | 3.98 |

**U977200090006** CELER PEGATINA PVC EMERGENCIA FLECHA ABAJO
Precio: 3.98
Suministro e instalación de pegatina "flecha abajo" para luminaria de emergencia Celer. Incluso accesorio, pequeño material, mano de obra de instalación y pruebas.

| Código | Ud | Descripción | Rendimiento | Precio | Importe |
|---|---|---|---|---|---|
| D7200090006 |  | CELER PEGATINA PVC EMERGENCIA FLECHA ABAJO (material) | 1 | 1.045 | 1.05 |
| D%N00010100 | % | Medios auxiliares | 1 % | 1.05 | 0.01 |
| D8989898003 |  | MANO DE OBRA OFICIAL 1ª | 0.1 | 28 | 2.80 |
| D%N00020300 | % | Costes indirectos | 3 % | 3.86 | 0.12 |
|  |  | Total |  |  | 3.98 |

**U977200090100** CELER EMERGENCIA MARCO PARA EMPOTRAR NEGRO
Precio: 17.57
Suministro e instalación de marco para empotrar emergencia marca Celer, color negro. Incluso accesorio, pequeño material, mano de obra de instalación y pruebas.

| Código | Ud | Descripción | Rendimiento | Precio | Importe |
|---|---|---|---|---|---|
| D7200090100 |  | CELER EMERGENCIA MARCO PARA EMPOTRAR NEGRO (material) | 1 | 3.025 | 3.03 |
| D%N00010100 | % | Medios auxiliares | 1 % | 3.03 | 0.03 |
| D8989898003 |  | MANO DE OBRA OFICIAL 1ª | 0.5 | 28 | 14.00 |
| D%N00020300 | % | Costes indirectos | 3 % | 17.06 | 0.51 |
|  |  | Total |  |  | 17.57 |

## 97725 REGULACIÓN Y CONTROL

### 97786 DETECCIÓN

#### 977860010E DETECTORES MOVIMIENTO PARED EMPOTRABLE

**U977860010010** CELER DETECTOR MOVIMIENTO PARED EMPOTRAR 9M/1,8 160º
Precio: 48.29
Suministro e instalación de detector de movimiento para pared marca Celer. IP20. Instalación empotrada. Haz de detección de 160º. Distancia máxima de 9m. Para alturas de 1 a 1,8m. Temporización y sensibilidad luminosa ajustables. Para lámparas o luminarias LED, fluorescentes o convencionales. Carga máxima de 150W en LED y fluorescencia y 300W en incandescencia. Corte 48.5mm.. Incluso accesorio, pequeño material, mano de obra de instalación y pruebas.

| Código | Ud | Descripción | Rendimiento | Precio | Importe |
|---|---|---|---|---|---|
| D7860010010 |  | CELER DETECTOR MOVIMIENTO PARED EMPOTRAR 9M/1,8 160º (material) | 1 | 32.55 | 32.55 |
| D%N00010100 | % | Medios auxiliares | 1 % | 32.55 | 0.33 |
| D8989898003 |  | MANO DE OBRA OFICIAL 1ª | 0.5 | 28 | 14.00 |
| D%N00020300 | % | Costes indirectos | 3 % | 46.88 | 1.41 |
|  |  | Total |  |  | 48.29 |

#### 977860010 DETECTORES MOVIMIENTO PARED SUPERF

| Código | Descripción | Precio |
|---|---|---|
| U977860010010 | CELER DETECTOR MOVIMIENTO PARED EMPOTRAR 9M/1,8 160º | 48.29 |

**U977860010015** CELER DETECTOR MOVIMIENTO PARED 12M/2,5 180º
Precio: 37.44
Suministro e instalación de detector de movimiento para pared marca Celer. IP44. Instalación de superficie. Haz de detección de 180º. Distancia máxima de 12m. Para alturas de 1.8 a 2.5m. Temporización y sensibilidad luminosa ajustables. Para lámparas o luminarias LED, fluorescentes o convencionales. Carga máxima de 400W en LED y fluorescencia y 800W en incandescencia.. Incluso accesorio, pequeño material, mano de obra de instalación y pruebas.

| Código | Ud | Descripción | Rendimiento | Precio | Importe |
|---|---|---|---|---|---|
| D7860010015 |  | CELER DETECTOR MOVIMIENTO PARED 12M/2,5 180º (material) | 1 | 22.134 | 22.13 |
| D%N00010100 | % | Medios auxiliares | 1 % | 22.13 | 0.22 |
| D8989898003 |  | MANO DE OBRA OFICIAL 1ª | 0.5 | 28 | 14.00 |
| D%N00020300 | % | Costes indirectos | 3 % | 36.35 | 1.09 |
|  |  | Total |  |  | 37.44 |

**U977860010020** CELER DETECTOR MOVIMIENTO PARED 12M/2,5 180° IP65
Precio: 40.16
Suministro e instalación de detector de movimiento para pared marca Celer. IP65. Instalación de superficie. Haz de detección de 180º. Distancia máxima de 12m. Para alturas de 1.8 a 2.5m. Temporización y sensibilidad luminosa ajustables. Para lámparas o luminarias LED, fluorescentes o convencionales. Carga máxima de 300W en LED y fluorescencia y 1.200W en incandescencia. .. Incluso accesorio, pequeño material, mano de obra de instalación y pruebas.

| Código | Ud | Descripción | Rendimiento | Precio | Importe |
|---|---|---|---|---|---|
| D7860010020 |  | CELER DETECTOR MOVIMIENTO PARED 12M/2,5 180° IP65 (material) | 1 | 24.738 | 24.74 |
| D%N00010100 | % | Medios auxiliares | 1 % | 24.74 | 0.25 |
| D8989898003 |  | MANO DE OBRA OFICIAL 1ª | 0.5 | 28 | 14.00 |
| D%N00020300 | % | Costes indirectos | 3 % | 38.99 | 1.17 |
|  |  | Total |  |  | 40.16 |

**U977860010025** CELER DETECTOR MOVIMIENTO PARED 14M/2,5 240º LARGO ALCANCE
Precio: 46.02
Suministro e instalación de detector de movimiento para pared marca Celer de largo alcance. IP65. Instalación de superficie. Haz de detección de 240º. Distancia máxima de 14m. Para alturas de 1.8 a 2.5m. Temporización y sensibilidad luminosa ajustables. Para lámparas o luminarias LED, fluorescentes o convencionales. Carga máxima de 1.000W en LED y fluorescencia y 2.000W en incandescencia.. Incluso accesorio, pequeño material, mano de obra de instalación y pruebas.

| Código | Ud | Descripción | Rendimiento | Precio | Importe |
|---|---|---|---|---|---|
| D7860010025 |  | CELER DETECTOR MOVIMIENTO PARED 14M/2,5 240º LARGO ALCANCE (material) | 1 | 30.38 | 30.38 |
| D%N00010100 | % | Medios auxiliares | 1 % | 30.38 | 0.30 |
| D8989898003 |  | MANO DE OBRA OFICIAL 1ª | 0.5 | 28 | 14.00 |
| D%N00020300 | % | Costes indirectos | 3 % | 44.68 | 1.34 |
|  |  | Total |  |  | 46.02 |

**U977860010030** CELER DETECTOR MOVIMIENTO PARED 12M/2,5 DOS ZONAS 180º/360º
Precio: 37.64
Suministro e instalación de detector de movimiento para pared marca Celer con haz de detección de 2 zonas (180º frontal y 360º inferior). IP44. Instalación de superficie. Distancia máxima de 12m. Para alturas de 1.8 a 2.5m. Temporización y sensibilidad luminosa ajustables. Para lámparas o luminarias LED, fluorescentes o convencionales. Carga máxima de 400W en LED y fluorescencia y 800W en incandescencia.. Incluso accesorio, pequeño material, mano de obra de instalación y pruebas.

| Código | Ud | Descripción | Rendimiento | Precio | Importe |
|---|---|---|---|---|---|
| D7860010030 |  | CELER DETECTOR MOVIMIENTO PARED 12M/2,5 DOS ZONAS 180º/360º (material) | 1 | 22.32 | 22.32 |
| D%N00010100 | % | Medios auxiliares | 1 % | 22.32 | 0.22 |
| D8989898003 |  | MANO DE OBRA OFICIAL 1ª | 0.5 | 28 | 14.00 |
| D%N00020300 | % | Costes indirectos | 3 % | 36.54 | 1.10 |
|  |  | Total |  |  | 37.64 |

**U977860010115** CELER DETECTOR MOVIMIENTO PARED 12M/2,5 180º NEGRO
Precio: 40.89
Suministro e instalación de detector de movimiento para pared marca Celer, color negro. IP44. Instalación de superficie. Haz de detección de 180º. Distancia máxima de 12m. Para alturas de 1.8 a 2.5m. Temporización y sensibilidad luminosa ajustables. Para lámparas o luminarias LED, fluorescentes o convencionales. Carga máxima de 400W en LED y fluorescencia y 800W en incandescencia.. Incluso accesorio, pequeño material, mano de obra de instalación y pruebas.

| Código | Ud | Descripción | Rendimiento | Precio | Importe |
|---|---|---|---|---|---|
| D7860010115 |  | CELER DETECTOR MOVIMIENTO PARED 12M/2,5 180º NEGRO (material) | 1 | 25.454 | 25.45 |
| D%N00010100 | % | Medios auxiliares | 1 % | 25.45 | 0.25 |
| D8989898003 |  | MANO DE OBRA OFICIAL 1ª | 0.5 | 28 | 14.00 |
| D%N00020300 | % | Costes indirectos | 3 % | 39.70 | 1.19 |
|  |  | Total |  |  | 40.89 |

#### 977860015 DETECTORES MOVIMIENTO TECHO SUPERF

**U977860015010** CELER DETECTOR MOVIMIENTO TECHO SUPERF Ø6M/4 360°
Precio: 52.34
Suministro e instalación de detector de movimiento para techo marca Celer, para instalación de superficie. IP20. Haz de detección de 360º. Distancia máxima de 6m. Para alturas de 2.2 a 4m. Temporización y sensibilidad luminosa ajustables. Para lámparas o luminarias LED, fluorescentes o convencionales. Carga máxima de 1.000W en LED y fluorescencia y 2.00W en incandescencia.. Incluso accesorio, pequeño material, mano de obra de instalación y pruebas.

| Código | Ud | Descripción | Rendimiento | Precio | Importe |
|---|---|---|---|---|---|
| D7860015010 |  | CELER DETECTOR MOVIMIENTO TECHO SUPERF Ø6M/4 360° (material) | 1 | 36.456 | 36.46 |
| D%N00010100 | % | Medios auxiliares | 1 % | 36.46 | 0.36 |
| D8989898003 |  | MANO DE OBRA OFICIAL 1ª | 0.5 | 28 | 14.00 |
| D%N00020300 | % | Costes indirectos | 3 % | 50.82 | 1.52 |
|  |  | Total |  |  | 52.34 |

**U977860015015** CELER DETECTOR MOVIMIENTO TECHO SUPERF MAX Ø12M/4 360°
Precio: 69.95
Suministro e instalación de detector de movimiento para techo marca Celer, para instalación de superficie. IP20. Haz de detección de 360º. Distancia máxima de 12m. Para alturas de 2.2 a 4m. Temporización y sensibilidad luminosa ajustables. Para lámparas o luminarias LED, fluorescentes o convencionales. Carga máxima de 300W en LED y fluorescencia y 1.200W en incandescencia.. Incluso accesorio, pequeño material, mano de obra de instalación y pruebas.

| Código | Ud | Descripción | Rendimiento | Precio | Importe |
|---|---|---|---|---|---|
| D7860015015 |  | CELER DETECTOR MOVIMIENTO TECHO SUPERF MAX Ø12M/4 360° (material) | 1 | 53.382 | 53.38 |
| D%N00010100 | % | Medios auxiliares | 1 % | 53.38 | 0.53 |
| D8989898003 |  | MANO DE OBRA OFICIAL 1ª | 0.5 | 28 | 14.00 |
| D%N00020300 | % | Costes indirectos | 3 % | 67.91 | 2.04 |
|  |  | Total |  |  | 69.95 |

**U977860015110** CELER DETECTOR MOVIMIENTO TECHO SUPERF Ø6M/4 360° NEGRO
Precio: 58.03
Suministro e instalación de detector de movimiento para techo marca Celer, para instalación de superficie, color negro. IP20. Haz de detección de 360º. Distancia máxima de 6m. Para alturas de 2.2 a 4m. Temporización y sensibilidad luminosa ajustables. Para lámparas o luminarias LED, fluorescentes o convencionales. Carga máxima de 1.000W en LED y fluorescencia y 2.00W en incandescencia.. Incluso accesorio, pequeño material, mano de obra de instalación y pruebas.

| Código | Ud | Descripción | Rendimiento | Precio | Importe |
|---|---|---|---|---|---|
| D7860015110 |  | CELER DETECTOR MOVIMIENTO TECHO SUPERF Ø6M/4 360° NEGRO (material) | 1 | 41.924 | 41.92 |
| D%N00010100 | % | Medios auxiliares | 1 % | 41.92 | 0.42 |
| D8989898003 |  | MANO DE OBRA OFICIAL 1ª | 0.5 | 28 | 14.00 |
| D%N00020300 | % | Costes indirectos | 3 % | 56.34 | 1.69 |
|  |  | Total |  |  | 58.03 |

**U977860015115** CELER DETECTOR MOVIMIENTO TECHO SUPERF MAX Ø12M/4 360° NEGRO
Precio: 78.28
Suministro e instalación de detector de movimiento para techo marca Celer, para instalación de superficie, color negro. IP20. Haz de detección de 360º. Distancia máxima de 12m. Para alturas de 2.2 a 4m. Temporización y sensibilidad luminosa ajustables. Para lámparas o luminarias LED, fluorescentes o convencionales. Carga máxima de 300W en LED y fluorescencia y 1.200W en incandescencia.. Incluso accesorio, pequeño material, mano de obra de instalación y pruebas.

| Código | Ud | Descripción | Rendimiento | Precio | Importe |
|---|---|---|---|---|---|
| D7860015115 |  | CELER DETECTOR MOVIMIENTO TECHO SUPERF MAX Ø12M/4 360° NEGRO (material) | 1 | 61.386 | 61.39 |
| D%N00010100 | % | Medios auxiliares | 1 % | 61.39 | 0.61 |
| D8989898003 |  | MANO DE OBRA OFICIAL 1ª | 0.5 | 28 | 14.00 |
| D%N00020300 | % | Costes indirectos | 3 % | 76.00 | 2.28 |
|  |  | Total |  |  | 78.28 |

#### 977860020 DETECTORES MOVIMIENTO TECHO EMPOTR

**U977860020006** CELER DETECTOR MOVIMIENTO TECHO EMPOTRAR Ø8M/4 360° C2
Precio: 45.23
Suministro e instalación de detector de movimiento para techo marca Celer, para instalación empotrada. IP20. Haz de detección de 360º. Distancia máxima de 8m. Para alturas de 2.2 a 4m. Temporización y sensibilidad luminosa ajustables. Para lámparas o luminarias LED, fluorescentes o convencionales. Carga máxima 600W en LED y fluorescencia y 1.200W en incancescencia. Diámetro de corte 65mm.. Incluso accesorio, pequeño material, mano de obra de instalación y pruebas.

| Código | Ud | Descripción | Rendimiento | Precio | Importe |
|---|---|---|---|---|---|
| D7860020006 |  | CELER DETECTOR MOVIMIENTO TECHO EMPOTRAR Ø8M/4 360° C2 (material) | 1 | 29.605 | 29.61 |
| D%N00010100 | % | Medios auxiliares | 1 % | 29.61 | 0.30 |
| D8989898003 |  | MANO DE OBRA OFICIAL 1ª | 0.5 | 28 | 14.00 |
| D%N00020300 | % | Costes indirectos | 3 % | 43.91 | 1.32 |
|  |  | Total |  |  | 45.23 |

**U977860020055** CELER DETECTOR MOVIMIENTO TECHO EMPOTRAR MAX Ø12M/4 360°
Precio: 57.08
Suministro e instalación de detector de movimiento para techo marca Celer, para instalación empotrada. IP20. Haz de detección de 360º. Distancia máxima de 12m. Para alturas de 2.2 a 4m. Temporización y sensibilidad luminosa ajustables. Para lámparas o luminarias LED, fluorescentes o convencionales. Carga máxima 300W en LED y fluorescencia y 1.200W en incancescencia. Diámetro de corte 65mm.. Incluso accesorio, pequeño material, mano de obra de instalación y pruebas.

| Código | Ud | Descripción | Rendimiento | Precio | Importe |
|---|---|---|---|---|---|
| D7860020055 |  | CELER DETECTOR MOVIMIENTO TECHO EMPOTRAR MAX Ø12M/4 360° (material) | 1 | 41.013 | 41.01 |
| D%N00010100 | % | Medios auxiliares | 1 % | 41.01 | 0.41 |
| D8989898003 |  | MANO DE OBRA OFICIAL 1ª | 0.5 | 28 | 14.00 |
| D%N00020300 | % | Costes indirectos | 3 % | 55.42 | 1.66 |
|  |  | Total |  |  | 57.08 |

**U977860020060** CELER DETECTOR MOV.TECHO EMPOT. MINI Ø6M/4 360° C2
Precio: 50.99
Suministro e instalación de detector de movimiento para techo marca Celer, para instalación empotrada. IP20. Haz de detección de 360º. Distancia máxima de 6m. Para alturas de 2.2 a 4m. Temporización y sensibilidad luminosa ajustables. Para lámparas o luminarias LED, fluorescentes o convencionales. Carga máxima 400W en LED y fluorescencia y 800W en incancescencia. Diámetro de corte 42mm.. Incluso accesorio, pequeño material, mano de obra de instalación y pruebas.

| Código | Ud | Descripción | Rendimiento | Precio | Importe |
|---|---|---|---|---|---|
| D7860020060 |  | CELER DETECTOR MOVIMIENTO TECHO EMPOT. MINI Ø6M/4 360° BL C2 (material) | 1 | 35.154 | 35.15 |
| D%N00010100 | % | Medios auxiliares | 1 % | 35.15 | 0.35 |
| D8989898003 |  | MANO DE OBRA OFICIAL 1ª | 0.5 | 28 | 14.00 |
| D%N00020300 | % | Costes indirectos | 3 % | 49.50 | 1.49 |
|  |  | Total |  |  | 50.99 |

**U977860020061** CELER DETECTOR MOVIMIENTO TECHO EMPOT. Ø8M/4 360° COMPACTO
Precio: 46.67
Suministro e instalación de detector de movimiento para techo marca Celer, para instalación empotrada. IP20. Haz de detección de 360º. Distancia máxima de 8m. Para alturas de 2.2 a 4m. Temporización y sensibilidad luminosa ajustables. Para lámparas o luminarias LED, fluorescentes o convencionales. Carga máxima 600W en LED y fluorescencia y 1.200W en incancescencia. Diámetro de corte 63-66mm.. Incluso accesorio, pequeño material, mano de obra de instalación y pruebas.

| Código | Ud | Descripción | Rendimiento | Precio | Importe |
|---|---|---|---|---|---|
| D7860020061 |  | CELER DETECTOR MOVIMIENTO TECHO EMPOT. Ø8M/4 360° COMPACTO (material) | 1 | 31 | 31.00 |
| D%N00010100 | % | Medios auxiliares | 1 % | 31.00 | 0.31 |
| D8989898003 |  | MANO DE OBRA OFICIAL 1ª | 0.5 | 28 | 14.00 |
| D%N00020300 | % | Costes indirectos | 3 % | 45.31 | 1.36 |
|  |  | Total |  |  | 46.67 |

**U977860020062** CELER DETECTOR MOVIMIENTO TECHO EMPOT. Ø8M/4 360° ABATIBLE
Precio: 53.12
Suministro e instalación de detector de movimiento abatible para techo marca Celer, para instalación empotrada. IP20. Haz de detección de 360º. Distancia máxima de 8m. Para alturas de 2.2 a 4m. Temporización y sensibilidad luminosa ajustables. Para lámparas o luminarias LED, fluorescentes o convencionales. Carga máxima 400W en LED y fluorescencia y 800W en incancescencia. Diámetro de corte 67-70mm.. Incluso accesorio, pequeño material, mano de obra de instalación y pruebas.

| Código | Ud | Descripción | Rendimiento | Precio | Importe |
|---|---|---|---|---|---|
| D7860020062 |  | CELER DETECTOR MOVIMIENTO TECHO EMPOT. Ø8M/4 360° ABATIBLE (material) | 1 | 37.2 | 37.20 |
| D%N00010100 | % | Medios auxiliares | 1 % | 37.20 | 0.37 |
| D8989898003 |  | MANO DE OBRA OFICIAL 1ª | 0.5 | 28 | 14.00 |
| D%N00020300 | % | Costes indirectos | 3 % | 51.57 | 1.55 |
|  |  | Total |  |  | 53.12 |

**U977860020063** CELER DETECTOR MOVIMIENTO TECHO EMPOT. MINI Ø6M/4 360° NG C2
Precio: 56.46
Suministro e instalación de detector de movimiento para techo marca Celer, para instalación empotrada, modelo mini color negro. IP20. Haz de detección de 360º. Distancia máxima de 6m. Para alturas de 2.2 a 4m. Temporización y sensibilidad luminosa ajustables. Para lámparas o luminarias LED, fluorescentes o convencionales. Carga máxima 400W en LED y fluorescencia y 800W en incancescencia. Diámetro de corte 44mm.. Incluso accesorio, pequeño material, mano de obra de instalación y pruebas.

| Código | Ud | Descripción | Rendimiento | Precio | Importe |
|---|---|---|---|---|---|
| D7860020063 |  | CELER DETECTOR MOVIMIENTO TECHO EMPOT. MINI Ø6M/4 360° NG C2 (material) | 1 | 40.424 | 40.42 |
| D%N00010100 | % | Medios auxiliares | 1 % | 40.42 | 0.40 |
| D8989898003 |  | MANO DE OBRA OFICIAL 1ª | 0.5 | 28 | 14.00 |
| D%N00020300 | % | Costes indirectos | 3 % | 54.82 | 1.64 |
|  |  | Total |  |  | 56.46 |

**U977860020106** CELER DETECTOR MOVIMIENTO TECHO EMPOT. Ø8M/4 360° C2 NEGRO
Precio: 49.84
Suministro e instalación de detector de movimiento para techo marca Celer, para instalación empotrada, color negro. IP20. Haz de detección de 360º. Distancia máxima de 8m. Para alturas de 2.2 a 4m. Temporización y sensibilidad luminosa ajustables. Para lámparas o luminarias LED, fluorescentes o convencionales. Carga máxima 600W en LED y fluorescencia y 1.200W en incancescencia. Diámetro de corte 65 mm.. Incluso accesorio, pequeño material, mano de obra de instalación y pruebas.

| Código | Ud | Descripción | Rendimiento | Precio | Importe |
|---|---|---|---|---|---|
| D7860020106 |  | CELER DETECTOR MOVIMIENTO TECHO EMPOT. Ø8M/4 360° C2 NEGRO (material) | 1 | 34.046 | 34.05 |
| D%N00010100 | % | Medios auxiliares | 1 % | 34.05 | 0.34 |
| D8989898003 |  | MANO DE OBRA OFICIAL 1ª | 0.5 | 28 | 14.00 |
| D%N00020300 | % | Costes indirectos | 3 % | 48.39 | 1.45 |
|  |  | Total |  |  | 49.84 |

#### 977860030 DETECTORES MOVIMIENTO OCULTO

**U977860030000** CELER DETECTOR MOVIMIENTO OCULTO ALTA FREC 16M/2,5 360°
Precio: 46.93
Suministro e instalación de detector de movimiento ocultoen pared o techo marca Celer, para instalación empotrada. Con funcionamiento por alta frecuencia (5.8GHz). IP20. Haz de detección de 360º en techo y 180º en pared. Distancia máxima de 16m. Para alturas de 1.5 a 3.5m en techo y de 2.2 a 4m en pared. Alta capacidad de atravesar materiales (excepto metales). Detección a larga distancia y regulación crepuscular si se instala mirando a exteriores. Para lámparas o luminarias LED, fluorescentes o convencionales. Carga máxima 300W en LED y fluorescencia y 1.200W en incandescencia. Dimensiones 67x39.4x25mm. Incluso accesorio, pequeño material, mano de obra de instalación y pruebas.

| Código | Ud | Descripción | Rendimiento | Precio | Importe |
|---|---|---|---|---|---|
| D7860030000 |  | CELER DETECTOR MOVIMIENTO OCULTO ALTA FREC 16M/2,5 360° (material) | 1 | 31.248 | 31.25 |
| D%N00010100 | % | Medios auxiliares | 1 % | 31.25 | 0.31 |
| D8989898003 |  | MANO DE OBRA OFICIAL 1ª | 0.5 | 28 | 14.00 |
| D%N00020300 | % | Costes indirectos | 3 % | 45.56 | 1.37 |
|  |  | Total |  |  | 46.93 |

### 977250045 CELER SMART

**U977250045006** CELER AMPLIFICADOR TIRA DIGITAL SPI PREMIUM
Precio: 33.58
Suministro e instalación de amplificador para tira digital SPI Premium, marca Celer. Incluso accesorio, pequeño material, mano de obra de instalación y pruebas.

| Código | Ud | Descripción | Rendimiento | Precio | Importe |
|---|---|---|---|---|---|
| D7250045006 |  | CELER AMPLIFICADOR TIRA DIGITAL SPI PREMIUM (material) | 1 | 25.35 | 25.35 |
| D%N00010100 | % | Medios auxiliares | 1 % | 25.35 | 0.25 |
| D8989898003 |  | MANO DE OBRA OFICIAL 1ª | 0.25 | 28 | 7.00 |
| D%N00020300 | % | Costes indirectos | 3 % | 32.60 | 0.98 |
|  |  | Total |  |  | 33.58 |

**U977250045007** CELER SMART CONTROLADOR TIRA DIGITAL SPI RF WIFI PREMIUM
Precio: 44.4
Suministro e instalación de controlador para tira digitalSPI RF Wifi Premium, marca Celer. Incluso accesorio, pequeño material, mano de obra de instalación y pruebas.

| Código | Ud | Descripción | Rendimiento | Precio | Importe |
|---|---|---|---|---|---|
| D7250045007 |  | CELER SMART CONTROLADOR TIRA DIGITAL SPI RF WIFI PREMIUM (material) | 1 | 35.75 | 35.75 |
| D%N00010100 | % | Medios auxiliares | 1 % | 35.75 | 0.36 |
| D8989898003 |  | MANO DE OBRA OFICIAL 1ª | 0.25 | 28 | 7.00 |
| D%N00020300 | % | Costes indirectos | 3 % | 43.11 | 1.29 |
|  |  | Total |  |  | 44.4 |

**U977250045010** CELER SMART CONTROLADOR PERSIANA/CORTINA WIFI
Precio: 39.98
Suministro e instalación de controlador para persianas, cortinas y estores marca Celer. Funcionamiento a 230v. Regulación mediante app Celer Light o mediante pulsador. Incluso accesorio, pequeño material, mano de obra de instalación y pruebas.

| Código | Ud | Descripción | Rendimiento | Precio | Importe |
|---|---|---|---|---|---|
| D7250045010 |  | CELER SMART CONTROLADOR PERSIANA/CORTINA WIFI (material) | 1 | 31.5 | 31.50 |
| D%N00010100 | % | Medios auxiliares | 1 % | 31.50 | 0.32 |
| D8989898003 |  | MANO DE OBRA OFICIAL 1ª | 0.25 | 28 | 7.00 |
| D%N00020300 | % | Costes indirectos | 3 % | 38.82 | 1.16 |
|  |  | Total |  |  | 39.98 |

**U977250045860** CELER SMART DIMMER RF TRIAC WIFI
Precio: 49.64
Suministro e instalación de unidad de control inalámbricoRF Wifi Celer Smart para el encendido, apagado y regulación de luminarias por corte de fase (TRIAC) de hasta 200W de potencia total. 256 niveles de regulacion suave. Tensión alimentación 100-240VCA. Entrada opcional de interruptor externo. IP20. Alcance comunicación 30m por BLE. Configuración y control mediante APP gratuita Celer Smart en nube con soporte de encendido/apagado, retraso en el encendido/apagado de la luz y función temporizador. Control por voz compatible con Amazon ECHO y altavoz inteligente Tall Genie. Compatible con mandos reguladores RF 2,4GHz Celer. Protección contra sobrecalentamiento/sobrecarga que se restablece automáticamente.. Incluso accesorio, pequeño material, mano de obra de instalación y pruebas.

| Código | Ud | Descripción | Rendimiento | Precio | Importe |
|---|---|---|---|---|---|
| D7250045860 |  | CELER SMART DIMMER RF TRIAC WIFI (material) | 1 | 40.775 | 40.78 |
| D%N00010100 | % | Medios auxiliares | 1 % | 40.78 | 0.41 |
| D8989898003 |  | MANO DE OBRA OFICIAL 1ª | 0.25 | 28 | 7.00 |
| D%N00020300 | % | Costes indirectos | 3 % | 48.19 | 1.45 |
|  |  | Total |  |  | 49.64 |

**U977250045865** CELER SMART CONTROLADOR TIRA LED RF 5 EN 1 WIFI
Precio: 43.39
Suministro e instalación de unidad de control inalámbricoRF Wifi Celer Smart para tiras LED RGBTW (5 canales) por PWM. Tensión alimentación y salida 12-24VDC. Corriente máxima de salida 3A por canal. Entrada opcional de interruptor externo. IP20. Alcance comunicación 30m por BLE. Configuración y control mediante APP gratuita Celer Smart en nube con soporte de encendido/apagado, color RGB y temperatura de color, nivel de brillo, retraso en el encendido/apagado de la luz y función temporizador. Control por voz compatible con Amazon ECHO y altavoz inteligente Tall Genie. Compatible con mandos reguladores RF 2,4GHz Celer. Protección contra polaridad inversa y sobrecalentamiento.. Incluso accesorio, pequeño material, mano de obra de instalación y pruebas.

| Código | Ud | Descripción | Rendimiento | Precio | Importe |
|---|---|---|---|---|---|
| D7250045865 |  | CELER SMART CONTROLADOR TIRA LED RF 5 EN 1 WIFI (material) | 1 | 34.775 | 34.78 |
| D%N00010100 | % | Medios auxiliares | 1 % | 34.78 | 0.35 |
| D8989898003 |  | MANO DE OBRA OFICIAL 1ª | 0.25 | 28 | 7.00 |
| D%N00020300 | % | Costes indirectos | 3 % | 42.13 | 1.26 |
|  |  | Total |  |  | 43.39 |

**U977250045870** CELER SMART INTERRUPTOR ON/OFF RF WIFI
Precio: 46.9
Suministro e instalación de unidad de control inalámbricoRF Wifi Celer Smart interruptor relé para el encendido y apagado de cualquier luminaria LED o carga de hasta 1,5A. Tensión alimentación 100-240VCA. Entrada opcional de interruptor externo. IP20. Alcance comunicación 30m por BLE. Configuración y control mediante APP gratuita Celer Smart en nube con soporte de encendido/apagado, retraso en el encendido/apagado de la luz y función temporizador. Control por voz compatible con Amazon ECHO y altavoz inteligente Tall Genie. Compatible con mandos reguladores RF 2,4GHz Celer. Protección contra sobrecalentamiento/sobrecarga que se restablece automáticamente.. Incluso accesorio, pequeño material, mano de obra de instalación y pruebas.

| Código | Ud | Descripción | Rendimiento | Precio | Importe |
|---|---|---|---|---|---|
| D7250045870 |  | CELER SMART INTERRUPTOR ON/OFF RF WIFI (material) | 1 | 38.15 | 38.15 |
| D%N00010100 | % | Medios auxiliares | 1 % | 38.15 | 0.38 |
| D8989898003 |  | MANO DE OBRA OFICIAL 1ª | 0.25 | 28 | 7.00 |
| D%N00020300 | % | Costes indirectos | 3 % | 45.53 | 1.37 |
|  |  | Total |  |  | 46.9 |

**U977250045871** CELER SMART CONVERTIDOR DALI 2 BUS WIFI
Precio: 40.84
Suministro e instalación de unidad de control polivalentey fuente de alimentación para BUS DALI. Controlable mediante pulsador y la apliación CELER LIGHT. Direcciona hasta 50 equipos en modo broadcast.. Incluso accesorio, pequeño material, mano de obra de instalación y pruebas.

| Código | Ud | Descripción | Rendimiento | Precio | Importe |
|---|---|---|---|---|---|
| D7250045871 |  | CELER SMART CONVERTIDOR DALI 2 BUS WIFI (material) | 1 | 32.333 | 32.33 |
| D%N00010100 | % | Medios auxiliares | 1 % | 32.33 | 0.32 |
| D8989898003 |  | MANO DE OBRA OFICIAL 1ª | 0.25 | 28 | 7.00 |
| D%N00020300 | % | Costes indirectos | 3 % | 39.65 | 1.19 |
|  |  | Total |  |  | 40.84 |

## 977100095 VENTILADORES

**U977100095900** CELER VENTILADOR TECHO MISTRAL DC 35W 1200MM 6 VEL BLANCO
Precio: 146.28
Suministro e instalación de ventilador de techo marca Celer modelo Mistral. Color blanco. De 1,220mm de diámtero y 300mm de altura. Con cuerpo de acero y 3 palas de ABS. IP20. Motor DC. 6 velocidades. Consumo desde 3W hasta 40W en función de la velocidad seleccionada. Con función inversa, para funcionamiento tanto en verano como en invierno.. Incluso accesorio, pequeño material, mano de obra de instalación y pruebas.

| Código | Ud | Descripción | Rendimiento | Precio | Importe |
|---|---|---|---|---|---|
| D7100010900 |  | CELER VENTILADOR TECHO MISTRAL DC 35W 1200MM 6 VEL BLANCO (material) | 1 | 126.75 | 126.75 |
| D%N00010100 | % | Medios auxiliares | 1 % | 126.75 | 1.27 |
| D8989898003 |  | MANO DE OBRA OFICIAL 1ª | 0.5 | 28 | 14.00 |
| D%N00020300 | % | Costes indirectos | 3 % | 142.02 | 4.26 |
|  |  | Total |  |  | 146.28 |

**U977100095901** CELER VENTILADOR TECHO MISTRAL DC 35W 1200MM 6 VEL NEGRO
Precio: 146.28
Suministro e instalación de ventilador de techo marca Celer modelo Mistral. Color negro. De 1,220mm de diámtero y 300mm de altura. Con cuerpo de acero y 3 palas de ABS. IP20. Motor DC. 6 velocidades. Consumo desde 3W hasta 40W en función de la velocidad seleccionada. Con función inversa, para funcionamiento tanto en verano como en invierno.. Incluso accesorio, pequeño material, mano de obra de instalación y pruebas.

| Código | Ud | Descripción | Rendimiento | Precio | Importe |
|---|---|---|---|---|---|
| D7100010901 |  | CELER VENTILADOR TECHO MISTRAL DC 35W 1200MM 6 VEL NEGRO (material) | 1 | 126.75 | 126.75 |
| D%N00010100 | % | Medios auxiliares | 1 % | 126.75 | 1.27 |
| D8989898003 |  | MANO DE OBRA OFICIAL 1ª | 0.5 | 28 | 14.00 |
| D%N00020300 | % | Costes indirectos | 3 % | 142.02 | 4.26 |
|  |  | Total |  |  | 146.28 |

**U977100095905** CELER VENTILADOR TECHO CIERZO DC 40W WIFI LED 3CCT BLANCO
Precio: 197
Suministro e instalación de ventilador de techo con luz marca Celer modelo Cierzo. Color blanco. De 1.320mm de diámtero y 320mm de altura. Con cuerpo de acero y 3 palas de ABS. IP20. Motor DC. 6 velocidades. Consumo desde 3W hasta 40W en función de la velocidad seleccionada. Con función inversa, para funcionamiento tanto en verano como en invierno. Con plafón LED de 24W con temperatura de color seleccionable (2.700K-3.500K-5.330K) mediante APP Celer Smart. Incluso accesorio, pequeño material, mano de obra de instalación y pruebas.

| Código | Ud | Descripción | Rendimiento | Precio | Importe |
|---|---|---|---|---|---|
| D7100010905 |  | CELER VENTILADOR TECHO CIERZO DC 40W WIFI LED 3CCT BLANCO (material) | 1 | 175.5 | 175.50 |
| D%N00010100 | % | Medios auxiliares | 1 % | 175.50 | 1.76 |
| D8989898003 |  | MANO DE OBRA OFICIAL 1ª | 0.5 | 28 | 14.00 |
| D%N00020300 | % | Costes indirectos | 3 % | 191.26 | 5.74 |
|  |  | Total |  |  | 197 |

**U977100095906** CELER VENTILADOR TECHO CIERZO DC 40W WIFI LED 3CCT MADERA
Precio: 208.49
Suministro e instalación de ventilador de techo con luz marca Celer modelo Cierzo. Color madera. De 1.320mm de diámtero y 320mm de altura. Con cuerpo de acero y 3 palas de ABS. IP20. Motor DC. 6 velocidades. Consumo desde 3W hasta 40W en función de la velocidad seleccionada. Con función inversa, para funcionamiento tanto en verano como en invierno. Con plafón LED de 24W con temperatura de color seleccionable (2.700K-3.500K-5.330K) mediante APP Celer Smart. Incluso accesorio, pequeño material, mano de obra de instalación y pruebas.

| Código | Ud | Descripción | Rendimiento | Precio | Importe |
|---|---|---|---|---|---|
| D7100010906 |  | CELER VENTILADOR TECHO CIERZO DC 40W WIFI LED 3CCT MADERA (material) | 1 | 186.55 | 186.55 |
| D%N00010100 | % | Medios auxiliares | 1 % | 186.55 | 1.87 |
| D8989898003 |  | MANO DE OBRA OFICIAL 1ª | 0.5 | 28 | 14.00 |
| D%N00020300 | % | Costes indirectos | 3 % | 202.42 | 6.07 |
|  |  | Total |  |  | 208.49 |

**U977100095920** CELER VENTILADOR TECHO RETRACTIL DC 32W LED 3CCT BLANCO
Precio: 170.62
Suministro e instalación de ventilador de techo retráctilmarca Celer. Color blanco. De 1.067mm de diámetro y 520mm de altura. Con cuerpo de acero y 3 palas retráctiles de ABS. IP20. Motor DC. 6 velocidades. Con plafón led de 1.500lm y temperatura de color seleccionable mediante switch 3.000K/4.000K. Consumo de hasta 32W en función de la velocidad seleccionada. Con función inversa, para funcionamiento tanto en verano como en invierno.. Incluso accesorio, pequeño material, mano de obra de instalación y pruebas.

| Código | Ud | Descripción | Rendimiento | Precio | Importe |
|---|---|---|---|---|---|
| D7100010920 |  | CELER VENTILADOR TECHO RETRACTIL DC 32W LED 3CCT BLANCO (material) | 1 | 150.15 | 150.15 |
| D%N00010100 | % | Medios auxiliares | 1 % | 150.15 | 1.50 |
| D8989898003 |  | MANO DE OBRA OFICIAL 1ª | 0.5 | 28 | 14.00 |
| D%N00020300 | % | Costes indirectos | 3 % | 165.65 | 4.97 |
|  |  | Total |  |  | 170.62 |

**U977100095921** CELER VENTILADOR TECHO RETRACTIL DC 32W LED 3CCT NEGRO
Precio: 170.62
Suministro e instalación de ventilador de techo retráctilmarca Celer. Color negro. De 1.067mm de diámetro y 520mm de altura. Con cuerpo de acero y 3 palas retráctiles de ABS. IP20. Motor DC. 6 velocidades. Con plafón led de 1.500lm y temperatura de color seleccionable mediante switch 3.000K/4.000K. Consumo de hasta 32W en función de la velocidad seleccionada. Con función inversa, para funcionamiento tanto en verano como en invierno.. Incluso accesorio, pequeño material, mano de obra de instalación y pruebas.

| Código | Ud | Descripción | Rendimiento | Precio | Importe |
|---|---|---|---|---|---|
| D7100010921 |  | CELER VENTILADOR TECHO RETRACTIL DC 32W LED 3CCT NEGRO (material) | 1 | 150.15 | 150.15 |
| D%N00010100 | % | Medios auxiliares | 1 % | 150.15 | 1.50 |
| D8989898003 |  | MANO DE OBRA OFICIAL 1ª | 0.5 | 28 | 14.00 |
| D%N00020300 | % | Costes indirectos | 3 % | 165.65 | 4.97 |
|  |  | Total |  |  | 170.62 |

**U977100095922** CELER VENTILADOR TECHO RETRACTIL DC 32W LED 3CCT MADERA
Precio: 184.82
Suministro e instalación de ventilador de techo retráctilmarca Celer. Color madera. De 1.067mm de diámetro y 500mm de altura. Con cuerpo de acero y 3 palas retráctiles de ABS. IP20. Motor DC. 6 velocidades. Con plafón led de 1.500lm y temperatura de color seleccionable mediante switch 3.000K/4.000K. Consumo de hasta 32W en función de la velocidad seleccionada. Con función inversa, para funcionamiento tanto en verano como en invierno.. Incluso accesorio, pequeño material, mano de obra de instalación y pruebas.

| Código | Ud | Descripción | Rendimiento | Precio | Importe |
|---|---|---|---|---|---|
| D7100010922 |  | CELER VENTILADOR TECHO RETRACTIL DC 32W LED 3CCT MADERA (material) | 1 | 163.8 | 163.80 |
| D%N00010100 | % | Medios auxiliares | 1 % | 163.80 | 1.64 |
| D8989898003 |  | MANO DE OBRA OFICIAL 1ª | 0.5 | 28 | 14.00 |
| D%N00020300 | % | Costes indirectos | 3 % | 179.44 | 5.38 |
|  |  | Total |  |  | 184.82 |

**U977100010911** CELER VENTILADOR TECHO INDUSTRIAL ASPROMAX 100W 3M 6VEL NG
Precio: 420.14
Suministro e instalación de ventilador de techo industrial marca Celer modelo Aspromax. Color negro. De 3.045mm de diámtero y 850mm de altura. Con cuerpo de acero y 3 palas de ABS. IP20. Motor DC. 6 velocidades. Consumo desde 15,5W hasta 100W en función de la velocidad seleccionada. Con función inversa, para funcionamiento tanto en verano como en invierno. Peso 19,4KG. Incluye tijas de 610mm y 915mm y mando a distancia.. Incluso accesorio, pequeño material, mano de obra de instalación y pruebas.

| Código | Ud | Descripción | Rendimiento | Precio | Importe |
|---|---|---|---|---|---|
| D7100010911 |  | CELER VENTILADOR TECHO INDUSTRIAL ASPROMAX 100W 3M 6VEL NG (material) | 1 | 390 | 390.00 |
| DECO977100010911 |  | ECOTASA - CELER VENTILADOR TECHO INDUSTRIAL ASPROMAX 100W 3M (material) | 1 | 0 | 0.00 |
| D%N00010100 | % | Medios auxiliares | 1 % | 390.00 | 3.90 |
| D8989898003 |  | MANO DE OBRA OFICIAL 1ª | 0.5 | 28 | 14.00 |
| D%N00020300 | % | Costes indirectos | 3 % | 407.90 | 12.24 |
|  |  | Total |  |  | 420.14 |

**U977100096001** CELER MANDO A DISTANCIA VENTILADOR MISTRAL
Precio: 20.73
Suministro e instalación de mando a distancia para ventilador modelo Mistral de Celer. Incluso accesorio, pequeño material, mano de obra de instalación y pruebas.

| Código | Ud | Descripción | Rendimiento | Precio | Importe |
|---|---|---|---|---|---|
| D7100096001 |  | CELER MANDO A DISTANCIA VENTILADOR MISTRAL (material) | 1 | 13 | 13.00 |
| D%N00010100 | % | Medios auxiliares | 1 % | 13.00 | 0.13 |
| D8989898003 |  | MANO DE OBRA OFICIAL 1ª | 0.25 | 28 | 7.00 |
| D%N00020300 | % | Costes indirectos | 3 % | 20.13 | 0.60 |
|  |  | Total |  |  | 20.73 |

**U977100096002** CELER MANDO A DISTANCIA VENTILADOR CIERZO
Precio: 23.44
Suministro e instalación de mando a distancia para ventilador modelo Cierzo de Celer. Incluso accesorio, pequeño material, mano de obra de instalación y pruebas.

| Código | Ud | Descripción | Rendimiento | Precio | Importe |
|---|---|---|---|---|---|
| D7100096002 |  | CELER MANDO A DISTANCIA VENTILADOR CIERZO (material) | 1 | 15.6 | 15.60 |
| D%N00010100 | % | Medios auxiliares | 1 % | 15.60 | 0.16 |
| D8989898003 |  | MANO DE OBRA OFICIAL 1ª | 0.25 | 28 | 7.00 |
| D%N00020300 | % | Costes indirectos | 3 % | 22.76 | 0.68 |
|  |  | Total |  |  | 23.44 |

**U977100096003** CELER MANDO A DISTANCIA VENTILADOR NO SMART NEGRO
Precio: 16.41
Suministro e instalación de mando a distancia para ventilador modelo Mistral de Celer negro. Incluso accesorio, pequeño material, mano de obra de instalación y pruebas.

| Código | Ud | Descripción | Rendimiento | Precio | Importe |
|---|---|---|---|---|---|
| D7100096003 |  | CELER MANDO A DISTANCIA VENTILADOR NO SMART NEGRO (material) | 1 | 13 | 13.00 |
| D%N00010100 | % | Medios auxiliares | 1 % | 13.00 | 0.13 |
| D8989898003 |  | MANO DE OBRA OFICIAL 1ª | 0.1 | 28 | 2.80 |
| D%N00020300 | % | Costes indirectos | 3 % | 15.93 | 0.48 |
|  |  | Total |  |  | 16.41 |

**U977100096923** CELER MANDO DE PARED VENTILADOR MISTRAL
Precio: 32
Suministro e instalación de mando de pared para ventilador modelo Mistral de Celer. Incluso accesorio, pequeño material, mano de obra de instalación y pruebas.

| Código | Ud | Descripción | Rendimiento | Precio | Importe |
|---|---|---|---|---|---|
| D7100096000 |  | CELER MANDO DE PARED VENTILADOR MISTRAL (material) | 1 | 16.9 | 16.90 |
| D%N00010100 | % | Medios auxiliares | 1 % | 16.90 | 0.17 |
| D8989898003 |  | MANO DE OBRA OFICIAL 1ª | 0.5 | 28 | 14.00 |
| D%N00020300 | % | Costes indirectos | 3 % | 31.07 | 0.93 |
|  |  | Total |  |  | 32 |

**U977100096010** CELER CONTROLADOR MANDO A DIST. VENTILADOR MISTRAL
Precio: 28.85
Suministro e instalación de controlador para ventilador modelo Mistral de Celer. Incluso accesorio, pequeño material, mano de obra de instalación y pruebas.

| Código | Ud | Descripción | Rendimiento | Precio | Importe |
|---|---|---|---|---|---|
| D7100096010 |  | CELER CONTROLADOR MANDO A DIST. VENTILADOR MISTRAL (material) | 1 | 20.8 | 20.80 |
| D%N00010100 | % | Medios auxiliares | 1 % | 20.80 | 0.21 |
| D8989898003 |  | MANO DE OBRA OFICIAL 1ª | 0.25 | 28 | 7.00 |
| D%N00020300 | % | Costes indirectos | 3 % | 28.01 | 0.84 |
|  |  | Total |  |  | 28.85 |

**U977100096011** CELER CONTROLADOR MANDO A DIST. VENTILADOR CIERZO
Precio: 34.26
Suministro e instalación de controlador para ventilador modelo Cierzo de Celer. Incluso accesorio, pequeño material, mano de obra de instalación y pruebas.

| Código | Ud | Descripción | Rendimiento | Precio | Importe |
|---|---|---|---|---|---|
| D7100096011 |  | CELER CONTROLADOR MANDO A DIST. VENTILADOR CIERZO (material) | 1 | 26 | 26.00 |
| D%N00010100 | % | Medios auxiliares | 1 % | 26.00 | 0.26 |
| D8989898003 |  | MANO DE OBRA OFICIAL 1ª | 0.25 | 28 | 7.00 |
| D%N00020300 | % | Costes indirectos | 3 % | 33.26 | 1.00 |
|  |  | Total |  |  | 34.26 |

**U977100096012** CELER CONTROLADOR PARA VENTILADOR RETRACTIL
Precio: 34.26
Suministro e instalación de controlador para ventilador retráctil marca Celer. Incluso accesorio, pequeño material, mano de obra de instalación y pruebas.

| Código | Ud | Descripción | Rendimiento | Precio | Importe |
|---|---|---|---|---|---|
| D7100096012 |  | CELER CONTROLADOR PARA VENTILADOR RETRACTIL (material) | 1 | 26 | 26.00 |
| D%N00010100 | % | Medios auxiliares | 1 % | 26.00 | 0.26 |
| D8989898003 |  | MANO DE OBRA OFICIAL 1ª | 0.25 | 28 | 7.00 |
| D%N00020300 | % | Costes indirectos | 3 % | 33.26 | 1.00 |
|  |  | Total |  |  | 34.26 |

**U977100096030** CELER TIJA 3M VENTILADOR INDUSTRIAL ASPROMAX CELER
Precio: 44.06
Suministro e instalación de tija de 3m para ventilador Aspromax. Incluso accesorio, pequeño material, mano de obra de instalación y pruebas.

| Código | Ud | Descripción | Rendimiento | Precio | Importe |
|---|---|---|---|---|---|
| D7100096030 |  | CELER TIJA 3M VENTILADOR INDUSTRIAL ASPROMAX CELER (material) | 1 | 35.425 | 35.43 |
| D%N00010100 | % | Medios auxiliares | 1 % | 35.43 | 0.35 |
| D8989898003 |  | MANO DE OBRA OFICIAL 1ª | 0.25 | 28 | 7.00 |
| D%N00020300 | % | Costes indirectos | 3 % | 42.78 | 1.28 |
|  |  | Total |  |  | 44.06 |

## Recursos

**D7000000300** CELER TUBO LED T8 SECURITY GLASS 7W 600MM 950LM 3000K C5
Tubo LED T8 marca Celer modelo Security Glass C5 de 600mm de longitud, 7W de potencia, 300° de ángulo de haz y temperatura de color de 3000K. Emite un flujo lumínico de 950 lúmenes. Fabricado en vidrio con recubrimiento de polímero anti-estallido.

**D7000000301** CELER TUBO LED T8 SECURITY GLASS 7W 600MM 1000LM 4000K C5
Tubo LED T8 marca Celer modelo Security Glass C5 de 600mm de longitud, 7W de potencia, 300° de ángulo de haz y temperatura de color de 4000K. Emite un flujo lumínico de 1.000 lúmenes. Fabricado en vidrio con recubrimiento de polímero anti-estallido.

**D7000000302** CELER TUBO LED T8 SECURITY GLASS 7W 600MM 1000LM 6500K C5
Tubo LED T8 marca Celer modelo Security Glass C5 de 600mm de longitud, 7W de potencia, 300° de ángulo de haz y temperatura de color de 6500K. Emite un flujo lumínico de 1.000 lúmenes. Fabricado en vidrio con recubrimiento de polímero anti-estallido.

**D7000000303** CELER TUBO LED T8 SECURITY GLASS 15W 1200MM 2100LM 3000K C5
Tubo LED T8 marca Celer modelo Security Glass C5 de 1.200mm de longitud, 15W de potencia, 300° de ángulo de haz y temperatura de color de 3000K. Emite un flujo lumínico de 2.100 lúmenes. Fabricado en vidrio con recubrimiento de polímero anti-estallido.

**D7000000304** CELER TUBO LED T8 SECURITY GLASS 15W 1200MM 2200LM 4000K C5
Tubo LED T8 marca Celer modelo Security Glass C5 de 1.200mm de longitud, 15W de potencia, 300° de ángulo de haz y temperatura de color de 4000K. Emite un flujo lumínico de 2.200 lúmenes. Fabricado en vidrio con recubrimiento de polímero anti-estallido.

**D7000000305** CELER TUBO LED T8 SECURITY GLASS 15W 1200MM 2200LM 6500K C5
Tubo LED T8 marca Celer modelo Security Glass C5 de 1.200mm de longitud, 15W de potencia, 300° de ángulo de haz y temperatura de color de 6500K. Emite un flujo lumínico de 2.200 lúmenes. Fabricado en vidrio con recubrimiento de polímero anti-estallido.

**D7000000306** CELER TUBO LED T8 SECURITY GLASS 19W 1500MM 2600LM 3000K C5
Tubo LED T8 marca Celer modelo Security Glass C5 de 1.500mm de longitud, 19W de potencia, 300° de ángulo de haz y temperatura de color de 3000K. Emite un flujo lumínico de 2.600 lúmenes. Fabricado en vidrio con recubrimiento de polímero anti-estallido.

**D7000000307** CELER TUBO LED T8 SECURITY GLASS 19W 1500MM 2700LM 4000K C5
Tubo LED T8 marca Celer modelo Security Glass C5 de 1.500mm de longitud, 19W de potencia, 300° de ángulo de haz y temperatura de color de 4000K. Emite un flujo lumínico de 2.700 lúmenes. Fabricado en vidrio con recubrimiento de polímero anti-estallido.

**D7000000308** CELER TUBO LED T8 SECURITY GLASS 19W 1500MM 2700LM 6500K C5
Tubo LED T8 marca Celer modelo Security Glass C5 de 1.500mm de longitud, 19W de potencia, 300° de ángulo de haz y temperatura de color de 6500K. Emite un flujo lumínico de 2.700 lúmenes. Fabricado en vidrio con recubrimiento de polímero anti-estallido.

**D7000000310** CELER TUBO LED T8 SEC GLASS 10.5W 1200MM 4000K 2205LM HE
Tubo LED T8 marca Celer modelo Security Glass HE de 1.200mm de longitud, 10.5W de potencia, 300° de ángulo de haz y temperatura de color de 4000K. Emite un flujo lumínico de 2.205 lúmenes. Fabricado en vidrio con recubrimiento de polímero anti-estallido.

**D7000000311** CELER TUBO LED T8 SEC GLASS 10.5W 1200MM 6500K 2205LM HE
Tubo LED T8 marca Celer modelo Security Glass HE de 1.200mm de longitud, 10.5W de potencia, 300° de ángulo de haz y temperatura de color de 6500K. Emite un flujo lumínico de 2.205 lúmenes. Fabricado en vidrio con recubrimiento de polímero anti-estallido.

**D7000000312** CELER TUBO LED T8 SEC GLASS 13W 1500MM 4000K 2730LM HE
Tubo LED T8 marca Celer modelo Security Glass HE de 1.500mm de longitud, 13W de potencia, 300° de ángulo de haz y temperatura de color de 4000K. Emite un flujo lumínico de 2.730 lúmenes. Fabricado en vidrio con recubrimiento de polímero anti-estallido.

**D7000000313** CELER TUBO LED T8 SEC GLASS 13W 1500MM 6500K 2730LM HE
Tubo LED T8 marca Celer modelo Security Glass HE de 1.500mm de longitud, 13W de potencia, 300° de ángulo de haz y temperatura de color de 6500K. Emite un flujo lumínico de 2.730 lúmenes. Fabricado en vidrio con recubrimiento de polímero anti-estallido.

**D7000001001** CELER TUBO LED T5 HE 7W (14W) 549MM 1000LM 4000K
Tubo LED T5 marca Celer modelo Security Glass HE de 549mm de longitud, 7W de potencia, 180° de ángulo de haz y temperatura de color de 4000K. Emite un flujo lumínico de 1.000 lúmenes. Fabricado en vidrio con recubrimiento de polímero anti-estallido.

**D7000001003** CELER TUBO LED T5 HE 7W (14W) 549MM 1000LM 6500K
Tubo LED T5 marca Celer modelo Security Glass HE de 549mm de longitud, 7W de potencia, 180° de ángulo de haz y temperatura de color de 6500K. Emite un flujo lumínico de 1.000 lúmenes. Fabricado en vidrio con recubrimiento de polímero anti-estallido.

**D7000001006** CELER TUBO LED T5 HE 18W (35W) 1449MM 2800LM 4000K
Tubo LED T5 marca Celer modelo Security Glass HE de 1449mm de longitud, 18W de potencia, 180° de ángulo de haz y temperatura de color de 4000K. Emite un flujo lumínico de 2.800 lúmenes. Fabricado en vidrio con recubrimiento de polímero anti-estallido.

**D7000001008** CELER TUBO LED T5 HE 18W (35W) 1449MM 2800LM 6500K
Tubo LED T5 marca Celer modelo Security Glass HE de 549mm de longitud, 18W de potencia, 180° de ángulo de haz y temperatura de color de 6500K. Emite un flujo lumínico de 2.800 lúmenes. Fabricado en vidrio con recubrimiento de polímero anti-estallido.

**D7000001011** CELER TUBO LED T5 HO 10W (24W) 549MM 1500LM 4000K
Tubo LED T5 marca Celer modelo Security Glass HO de 549mm de longitud, 10W de potencia, 180° de ángulo de haz y temperatura de color de 4000K. Emite un flujo lumínico de 1.500 lúmenes. Fabricado en vidrio con recubrimiento de polímero anti-estallido.

**D7000001013** CELER TUBO LED T5 HO 10W (24W) 549MM 1500LM 6500K
Tubo LED T5 marca Celer modelo Security Glass HO de 549mm de longitud, 10W de potencia, 180° de ángulo de haz y temperatura de color de 6500K. Emite un flujo lumínico de 1.500 lúmenes. Fabricado en vidrio con recubrimiento de polímero anti-estallido.

**D7000001016** CELER TUBO LED T5 HO 26W (54W) 1149MM 4000LM 4000K
Tubo LED T5 marca Celer modelo Security Glass HO de 1149mm de longitud, 26W de potencia, 180° de ángulo de haz y temperatura de color de 4000K. Emite un flujo lumínico de 4.000 lúmenes. Fabricado en vidrio con recubrimiento de polímero anti-estallido.

**D7000001018** CELER TUBO LED T5 HO 26W (54W) 1149MM 4000LM 6500K
Tubo LED T5 marca Celer modelo Security Glass HO de 1149mm de longitud, 26W de potencia, 180° de ángulo de haz y temperatura de color de 6500K. Emite un flujo lumínico de 4.000 lúmenes. Fabricado en vidrio con recubrimiento de polímero anti-estallido.

**D7000001021** CELER TUBO LED T5 HO 26W (49W) 1449MM 4000LM 4000K
Tubo LED T5 marca Celer modelo Security Glass HO de 1449mm de longitud, 26W de potencia, 180° de ángulo de haz y temperatura de color de 4000K. Emite un flujo lumínico de 4.000 lúmenes. Fabricado en vidrio con recubrimiento de polímero anti-estallido.

**D7000001023** CELER TUBO LED T5 HO 26W (49W) 1449MM 4000LM 6500K
Tubo LED T5 marca Celer modelo Security Glass HO de 1449mm de longitud, 26W de potencia, 180° de ángulo de haz y temperatura de color de 6500K. Emite un flujo lumínico de 4.000 lúmenes. Fabricado en vidrio con recubrimiento de polímero anti-estallido.

**D7000001026** CELER TUBO LED T5 HO 36W (80W) 1449MM 5600LM 4000K
Tubo LED T5 marca Celer modelo Security Glass HO de 1449mm de longitud, 36W de potencia, 180° de ángulo de haz y temperatura de color de 4000K. Emite un flujo lumínico de 5.600 lúmenes. Fabricado en vidrio con recubrimiento de polímero anti-estallido.

**D7000001028** CELER TUBO LED T5 HO 36W (80W) 1449MM 5600LM 6500K
Tubo LED T5 marca Celer modelo Security Glass HO de 1449mm de longitud, 36W de potencia, 180° de ángulo de haz y temperatura de color de 6500K. Emite un flujo lumínico de 5.600 lúmenes. Fabricado en vidrio con recubrimiento de polímero anti-estallido.

**D7000010020** CELER LAMPARA LED GU10 NEOSPOT 2,5W 60° 2700K 300LM
Lámpara spotlight GU10 marca Celer modelo Neospot de 2,5W, con un ángulo de apertura de 60º, temperatura de colo 2700K e IRC>80. Flujo útil 300lm. Conexión directa a red 230V, con base de conexión GU10. Clase II. Medidas: Ø50mm diámetro y 56mm de alto

**D7000010021** CELER LAMPARA LED GU10 NEOSPOT 2,5W 60° 3000K 300LM
Lámpara spotlight GU10 marca Celer modelo Neospot de 2,5W, con un ángulo de apertura de 60º, temperatura de colo 3000K e IRC>80. Flujo útil 300lm. Conexión directa a red 230V, con base de conexión GU10. Clase II. Medidas: Ø50mm diámetro y 56mm de alto

**D7000010025** CELER LAMPARA LED GU10 6.5W 60° 3000K 230V 720LM
Lámpara 50 mm spotlight LED Celer. Lámpara tipo Ultra Power (6,5W) que Flujo útil 720lm con un ángulo de apertura de 60º, IRC>80 y 3000K. Conexión directa a red (230V) con base de conexión GU10. Clase II. Fabricada con LED OSRAM.

**D7000010026** CELER LAMPARA LED GU10 6.5W 60° 4000K 230V 750LM
Lámpara 50 mm spotlight LED Celer. Lámpara tipo Ultra Power (6,5W) que Flujo útil 750lm con un ángulo de apertura de 60º, IRC>80 y 4000K. Conexión directa a red (230V) con base de conexión GU10. Clase II. Fabricada con LED OSRAM.

**D7000010030** CELER LAMPARA LED GU10 6.5W 60° 5500K 230V 750LM
Lámpara 50 mm spotlight LED Celer. Lámpara tipo Ultra Power (6,5W) que Flujo útil 750lm con un ángulo de apertura de 60º, IRC>80 y 5500K. Conexión directa a red (230V) con base de conexión GU10. Clase II. Fabricada con LED OSRAM.

**D7000010070** CELER LAMPARA LED GU10 NEOSPOT 7.5W 60° 2700K 700LM
Lámpara 50 mm spotlight LED Celer. Lámpara NEOSTPOT (7.5W) que Flujo útil 700lm con un ángulo de apertura de 60º, IRC>80 y 2700K. Conexión directa a red 230V, con base de conexión GU10. Clase II. Fabricada en vidrio con LED EPISTAR.

**D7000010071** CELER LAMPARA LED GU10 NEOSPOT 7.5W 60° 3000K 700LM
Lámpara 50 mm spotlight LED Celer. Lámpara NEOSTPOT (7.5W) que Flujo útil 700lm con un ángulo de apertura de 60º, IRC>80 y 3000K. Conexión directa a red 230V, con base de conexión GU10. Clase II. Fabricada en vidrio con LED EPISTAR.

**D7000010072** CELER LAMPARA LED GU10 NEOSPOT 7.5W 60° 4000K 750LM
Lámpara 50 mm spotlight LED Celer. Lámpara NEOSTPOT (7.5W) que Flujo útil 750lm con un ángulo de apertura de 60º, IRC>80 y 4000K. Conexión directa a red 230V, con base de conexión GU10. Clase II. Fabricada en vidrio con LED EPISTAR.

**D7000010073** CELER LAMPARA LED GU10 NEOSPOT 7.5W 60° 5500K 750LM
Lámpara 50 mm spotlight LED Celer. Lámpara NEOSTPOT (7.5W) que Flujo útil 750lm con un ángulo de apertura de 60º, IRC>80 y 5500K. Conexión directa a red 230V, con base de conexión GU10. Clase II. Fabricada en vidrio con LED EPISTAR.

**D7000010075** CELER LAMPARA LED GU10 NEOSPOT 7.5W 120° 3000K 700LM
Lámpara 50 mm spotlight LED Celer. Lámpara NEOSTPOT (7.5W) que Flujo útil 700lm con un ángulo de apertura de 120º, IRC>80 y 3000K. Conexión directa a red 230V, con base de conexión GU10. Clase II. Fabricada en vidrio con LED EPISTAR.

**D7000010076** CELER LAMPARA LED GU10 NEOSPOT 7.5W 120° 4000K 750LM
Lámpara 50 mm spotlight LED Celer. Lámpara NEOSTPOT (7.5W) que Flujo útil 750lm con un ángulo de apertura de 120º, IRC>80 y 4000K. Conexión directa a red 230V, con base de conexión GU10. Clase II. Fabricada en vidrio con LED EPISTAR.

**D7000010081** CELER LAMPARA LED GU10 NEOSPOT REG 7.5W 60° 3000K 700LM
Lámpara 50 mm spotlight LED Celer. Lámpara NEOSTPOT (7.5W) que Flujo útil 700lm con un ángulo de apertura de 60º, IRC>80 y 3000K. Conexión directa a red 230V, con base de conexión GU10. Clase II. Fabricada en vidrio con LED EPISTAR. Regulable

**D7000010082** CELER LAMPARA LED GU10 NEOSPOT REG 7.5W 60° 4000K 750LM
Lámpara 50 mm spotlight LED Celer. Lámpara NEOSTPOT (7.5W) que Flujo útil 750lm con un ángulo de apertura de 60º, IRC>80 y 4000K. Conexión directa a red 230V, con base de conexión GU10. Clase II. Fabricada en vidrio con LED EPISTAR. Regulable

**D7000010100** CELER LAMPARA LED GU10 NEOSPOT 5W 60° 2700K 500LM
Lámpara 50 mm spotlight LED Celer. Lámpara NEOSTPOT (5W) que Flujo útil 500lm con un ángulo de apertura de 60º, IRC>80 y 2700K. Conexión directa a red 230V, con base de conexión GU10. Clase II. Fabricada en vidrio con LED EPISTAR.

**D7000010101** CELER LAMPARA LED GU10 NEOSPOT 5W 60° 3000K 500LM
Lámpara 50 mm spotlight LED Celer. Lámpara NEOSTPOT (5W) que Flujo útil 510lm con un ángulo de apertura de 60º, IRC>80 y 3000K. Conexión directa a red 230V, con base de conexión GU10. Clase II. Fabricada en vidrio con LED EPISTAR.

**D7000010102** CELER LAMPARA LED GU10 NEOSPOT 5W 60° 4000K 550LM
Lámpara 50 mm spotlight LED Celer. Lámpara NEOSTPOT (5W) que Flujo útil 530lm con un ángulo de apertura de 60º, IRC>80 y 4000K. Conexión directa a red 230V, con base de conexión GU10. Clase II. Fabricada en vidrio con LED EPISTAR.

**D7000010103** CELER LAMPARA LED GU10 NEOSPOT 5W 60° 5500K 550LM
Lámpara 50 mm spotlight LED Celer. Lámpara NEOSTPOT (5W) que Flujo útil 550lm con un ángulo de apertura de 60º, IRC>80 y 5500K. Conexión directa a red 230V, con base de conexión GU10. Clase II. Fabricada en vidrio con LED EPISTAR.

**D7000010111** CELER LAMPARA LED GU10 NEOSPOT 5W 120° 3000K 500LM
Lámpara 50 mm spotlight LED Celer. Lámpara NEOSTPOT (5W) que Flujo útil 500lm con un ángulo de apertura de 120º, IRC>80 y 3000K. Conexión directa a red 230V, con base de conexión GU10. Clase II. Fabricada en vidrio con LED EPISTAR.

**D7000010112** CELER LAMPARA LED GU10 NEOSPOT 5W 120° 4000K 550LM
Lámpara 50 mm spotlight LED Celer. Lámpara NEOSTPOT (5W) que Flujo útil 550lm con un ángulo de apertura de 120º, IRC>80 y 4000K. Conexión directa a red 230V, con base de conexión GU10. Clase II. Fabricada en vidrio con LED EPISTAR.

**D7000014018** CELER LAMPARA LED VELA OPAL E14 5W 3000K 220V C3
Lámpara E14 tipo Vela marca Celer modelo AmpLED opal B10. Temperatura de color 3.000K. Emite 450 lm con tan sólo 5w. IRC (>80). Apertura: 230º. Medidas: Ø35x105mm.

**D7000014019** CELER LAMPARA LED VELA OPAL E14 5W 4000K 220V C3
Lámpara E14 tipo Vela marca Celer modelo AmpLED opal B10. Temperatura de color 4.000K. Emite 500 lm con tan sólo 5w. IRC (>80). Apertura: 230º. Medidas: Ø35x105mm.

**D7000014025** CELER LAMPARA LED VELA FILAMENTO E14 4W 2700K 220V C3
Lámpara E14 Celer tipo Vela con filamento LED. Modelo AmpLED B10 Classic. LED EPISTAR. Elevada eficiencia al emitir 400 lm con tan sólo 4w. Su luz es cálida (2.700K) y tiene elevado IRC (>80). Ángulo: 360º. Medidas: 35*100mm.

**D7000014026** CELER LAMPARA LED VELA FILAMENTO E14 4W 4000K 220V C3
Lámpara E14 tipo Vela con filamento marca Celer modelo AmpLED B10 Classic. Temperatura de color 4.000K. Emite 400 lm con tan sólo 4w. IRC (>80). Apertura: 360º. Medidas: Ø35x100mm.

**D7000014027** CELER LAMPARA LED VELA FILAMENTO E14 4W 3000K 220V C3
Lámpara E14 Celer tipo Vela con filamento LED. Modelo AmpLED B10 Classic. LED EPISTAR. Elevada eficiencia al emitir 400 lm con tan sólo 4w. Su luz es cálida (3.000K) y tiene elevado IRC (>80). Ángulo: 360º. Medidas: 35*100mm.

**D7000014035** CELER LAMPARA LED ESFERICA FILAMENTO E14 4W 2700K 220V C3
Lámpara E14 Celer tipo esférica con filamento LED. Modelo AmpLED G45 Classic. LED EPISTAR. Elevada eficiencia al emitir 400 lm con tan sólo 4w. Su luz es cálida (2.700K) y tiene elevado IRC (>80). Ángulo: 360º. Medidas: 45*75mm.

**D7000014036** CELER LAMPARA LED ESFERICA FILAMENTO E14 4W 4000K 220V C3
Lámpara E14 Celer tipo esférica con filamento LED. Modelo AmpLED G45 Classic. LED EPISTAR. Elevada eficiencia al emitir 450 lm con tan sólo 4w. Su luz es neutra (4.000K) y tiene elevado IRC (>80). Ángulo: 360º. Medidas: 45*75mm.

**D7000014037** CELER LAMPARA LED ESFERICA FILAMENTO E14 4W 3000K 220V C3
Lámpara E14 Celer tipo esférica con filamento LED. Modelo AmpLED G45 Classic. LED EPISTAR. Elevada eficiencia al emitir 400 lm con tan sólo 4w. Su luz es cálida (2.700K) y tiene elevado IRC (>80). Ángulo: 360º. Medidas: 45*76mm.

**D7000014055** CELER LAMPARA LED ESFERICA OPAL E14 5W 3000K 220V C3
Lámpara E14 Celer tipo esférica modelo AmpLED opal G45. Temperatura de color 3.000K. Emite 420 lm con tan sólo 5w. IRC (>80). Apertura: 220º. Medidas: Ø45x80mm.

**D7000014056** CELER LAMPARA LED ESFERICA OPAL E14 5W 4000K 220V C3
Lámpara E14 tipo esférica marca Celer modelo AmpLED opal G45. Temperatura de color 4.000K. Emite 420 lm con tan sólo 5w. IRC (>80). Apertura: 220º. Medidas: Ø45x80mm.

**D7000014101** CELER LAMPARA LED R39 3W E14 3000K
Lámpara Reflectora R39 E14 Celer. Está equipada con LED EPISTAR de elevada eficiencia al emitir 270 lm con tan sólo 3W. Su luz es cálida (3.000K) y tiene elevado IRC (>80). FP>0,9. Alimentación: 230V. Ángulo de 120º. Temperatura de trabajo: -20 a 40ºC.

**D7000014102** CELER LAMPARA LED R50 5W E14 3000K
Lámpara Reflectora R50 E14 Celer. Está equipada con LED EPISTAR de elevada eficiencia al emitir 450 lm con tan sólo 5W. Su luz es cálida (3.000K) y tiene elevado IRC (>80). FP>0,9. Alimentación: 230V. Ángulo de 120º. Temperatura de trabajo: -20 a 40ºC.

**D7000027023** CELER LAMPARA LED A60 FILAMENTO E27 5W 1060LM HE 2700K
Lámpara E27 Celer tipo pera (A60) con filamento LED. Modelo AmpLED A60 Alta Eficiencia (HE) de 5W. Emite 1.060lm. Temperatura de color 2.700K e IRC>80. Ángulo: 320º. Vida útil 50.000h L70. Medidas: Ø60mm*105mm.

**D7000027025** CELER LAMPARA LED A60 FILAMENTO E27 5W 1060LM HE 3000K
Lámpara E27 Celer tipo pera (A60) con filamento LED. Modelo AmpLED A60 Alta Eficiencia (HE) de 5W. Emite 1.060lm. Temperatura de color 3.000K e IRC>80. Ángulo: 320º. Vida útil 50.000h L70. Medidas: Ø60mm*105mm.

**D7000027027** CELER LAMPARA LED A60 FILAMENTO E27 5W 1060LM HE 4000K
Lámpara E27 Celer tipo pera (A60) con filamento LED. Modelo AmpLED A60 Alta Eficiencia (HE) de 5W. Emite 1.060lm. Temperatura de color 4.000K e IRC>80. Ángulo: 320º. Vida útil 50.000h L70. Medidas: Ø60mm*105mm.

**D7000027035** CELER LAMPARA LED ESFERICA FILAMENTO E27 4W 2700K 220V C3
Lámpara E27 Celer tipo pera (A60) con filamento LED. Modelo AmpLED G45 Classic. LED EPISTAR. Elevada eficiencia al emitir 400 lm con tan sólo 4w. Su luz es cálida (2.700K) y tiene elevado IRC (>80). Ángulo: 360º.

**D7000027036** CELER LAMPARA LED ESFERICA OPAL E27 5W 3000K 220V C3
Lámpara E27 tipo esférica marca Celer modelo AmpLED opal G45. Temperatura de color 3.000K. Emite 420 lm con tan sólo 5w. IRC (>80). Apertura: 220º. Medidas: Ø45x80mm.

**D7000027037** CELER LAMPARA LED ESFERICA OPAL E27 5W 4000K 220V C3
Lámpara E27 tipo esférica marca Celer modelo AmpLED opal G45. Temperatura de color 4.000K. Emite 420 lm con tan sólo 5w. IRC (>80). Apertura: 220º. Medidas: Ø45x80mm.

**D7000027038** CELER LAMPARA AMPLED OPAL E27 A60 REGULABLE 9W 3000K
Lámpara regulable E27 Celer de tipo pera (A60) con difusor opal. Modelo AmpLED A60 opal regulable. Está equipada con LED EPISTAR de elevada eficiencia al emitir 950 lm con tan sólo 9W. Su luz es cálida (3.000K) y tiene elevado IRC (>80). Ángulo de 230º. Regulable.

**D7000027039** CELER LAMPARA LED A60 FILAMENTO E27 5W 3000K 220V C3
Lámpara E27 Celer tipo pera (A60) con filamento LED. Modelo AmpLED G45 Classic. LED EPISTAR. Elevada eficiencia al emitir 600 lm con tan sólo 5w. Su luz es cálida (3.000K) y tiene elevado IRC (>80). Ángulo: 360º. Medidas: Ø60mm*110mm.

**D7000027047** CELER LAMPARA AMPLED OPAL E27 A60 REGULABLE 9W 2700K 230º
Lámpara regulable E27 Celer de tipo pera (A60) con difusor opal. Modelo AmpLED A60 opal regulable. Está equipada con LED EPISTAR de elevada eficiencia al emitir 950 lm con tan sólo 9w. Su luz es cálida (2.700K) y tiene elevado IRC (>80). Ángulo de 230º. Regulable.

**D7000027048** CELER LAMPARA LED A60 FILAMENTO E27 5W 2700K 220V C3
Lámpara E27 Celer tipo pera (A60) con filamento LED. Modelo AmpLED G45 Classic. LED EPISTAR. Elevada eficiencia al emitir 600 lm con tan sólo 5w. Su luz es cálida (2.700K) y tiene elevado IRC (>80). Ángulo: 360º. Medidas: Ø60mm*110mm.

**D7000027049** CELER LAMPARA LED A60 FILAMENTO E27 5W 4000K 220V C3
Lámpara E27 Celer tipo pera (A60) con filamento LED. Modelo AmpLED G45 Classic. LED EPISTAR. Elevada eficiencia al emitir 700 lm con tan sólo 5w. Su luz es neutra (4.000K) y tiene elevado IRC (>80). Ángulo: 360º. Medidas: Ø60mm*110mm.

**D7000027056** CELER LAMPARA LED E27 PAR38 15W 60º 1130LM 100-240V 3000K C2
Lámpara E27 Celer de forma similar a la Lámpara de incandescencia de tipo PAR38. Está equipada con LED EPISTAR de elevada eficiencia al emitir 1.130 lm con tan sólo 15w. Temperatura de color 3.000K e IRC>80. Ángulo de 60º. Alimentación: 230V. Clase II. Medidas: Ø120x132mm.

**D7000027057** CELER LAMPARA LED E27 PAR38 15W 60º 1130LM 100-240V 4000K C2
Lámpara E27 Celer de forma similar a la Lámpara de incandescencia de tipo PAR38. Está equipada con LED EPISTAR de elevada eficiencia al emitir 1.130 lm con tan sólo 15w. Temperatura de color 4.000K e IRC>80. Ángulo de 60º. Alimentación: 230V. Clase II. Medidas: Ø120x132mm.

**D7000027061** CELER LAMPARA LED E27 PAR30-S 9W 35º 1050LM 4000K
Lámpara E27 Celer de forma similar a la Lámpara de incandescencia de tipo PAR30S. Está equipada con LED EPISTAR de elevada eficiencia al emitir 1.050 lm con tan sólo 9w. Temperatura de color 4.000K e IRC>80. Ángulo de 35º. Alimentación: 230V. Clase II. Medidas: Ø95x96mm.

**D7000027062** CELER LAMPARA LED E27 PAR30-S 9W 35º 1050LM 3000K C2
Lámpara E27 Celer de forma similar a la Lámpara de incandescencia de tipo PAR30S. Temperatura de color 3.000K. Emite 1.050 lm con tan sólo 9w. IRC>80. Ángulo de 35º. Alimentación: 220-240V. Clase II. Medidas: Ø95x96mm.

**D7000027065** CELER LAMPARA AMPLED OPAL E27 A60 5W 2700K
Lámpara E27 tipo pera (A60) marca Celer modelo Ampled A60. Temperatura de color 2.700K. Emite 475 lm con tan sólo 5w. IRC (>80). Apertura: 220º. Medidas: Ø60x108mm.

**D7000027066** CELER LAMPARA AMPLED OPAL E27 A60 5W 3000K
Lámpara E27 tipo pera (A60) marca Celer modelo Ampled A60. Temperatura de color 3.000K. Emite 475 lm con tan sólo 5w. IRC (>80). Apertura: 220º. Medidas: Ø60x108mm.

**D7000027067** CELER LAMPARA AMPLED OPAL E27 A60 5W 4000K
Lámpara E27 tipo pera (A60) marca Celer modelo Ampled A60. Temperatura de color 4.000K. Emite 475 lm con tan sólo 5w. IRC (>80). Apertura: 220º. Medidas: Ø60x108mm.

**D7000027068** CELER LAMPARA AMPLED OPAL E27 A60 5W 6500K
Lámpara E27 tipo pera (A60) marca Celer modelo Ampled A60. Temperatura de color 6.500K. Emite 475 lm con tan sólo 5w. IRC (>80). Apertura: 220º. Medidas: Ø60x108mm.

**D7000027073** CELER LAMPARA AMPLED OPAL E27 A60 REGULABLE 5W 6500K
Lámpara regulable E27 Celer de tipo pera (A60) con difusor opal. Modelo AmpLED A60 opal regulable. Está equipada con LED EPISTAR de elevada eficiencia al emitir 475 lm con tan sólo 5w. Su luz es fría (6.500K) y tiene elevado IRC (>80). Ángulo de 230º. Regulable.

**D7000027076** CELER LAMPARA AMPLED OPAL E27 A60 REGULABLE 9W 4000K
Lámpara regulable E27 Celer de tipo pera (A60) con difusor opal. Modelo AmpLED A60 opal regulable. Está equipada con LED EPISTAR de elevada eficiencia al emitir 950 lm con tan sólo 9w. Su luz es neutra (4.000K) y tiene elevado IRC (>80). Ángulo de 230º. Regulable.

**D7000027077** CELER LAMPARA AMPLED OPAL E27 A60 REGULABLE 9W 5000K
Lámpara regulable E27 Celer de tipo pera (A60) con difusor opal. Modelo AmpLED A60 opal regulable. Está equipada con LED EPISTAR de elevada eficiencia al emitir 950 lm con tan sólo 9w. Su luz es fría (6.500K) y tiene elevado IRC (>80). Ángulo de 230º. Regulable.

**D7000027085** CELER LAMPARA LED GLOBO OPAL E27 10,5W 3000K 220V C3
Lámpara E27 tipo globo marca Celer modelo Globo opal. Temperatura de color 3.000K. Emite 1.250 lm con tan sólo 10,5w. IRC (>80). Apertura: 200º. Medidas: Ø95x129mm.

**D7000027086** CELER LAMPARA LED GLOBO OPAL E27 10,5W 4000K 220V C3
Lámpara E27 tipo globo marca Celer modelo Globo opal. Temperatura de color 4.000K. Emite 1.400 lm con tan sólo 10,5w. IRC (>80). Apertura: 200º. Medidas: Ø95x129mm.

**D7000027089** CELER LAMPARA LED ESFERICA FILAMENTO E27 4W 3000K 220V C3
Lámpara E27 Celer tipo pera (A60) con filamento LED. Modelo AmpLED G45 Classic. LED EPISTAR. Elevada eficiencia al emitir 450 lm con tan sólo 4w. Su luz es neutra (4.000K) y tiene elevado IRC (>80). Ángulo: 360º. Medidas 45*76mm.

**D7000027090** CELER LAMPARA LED ESFERICA FILAMENTO E27 4W 4000K 220V C3
Lámpara E27 Celer tipo pera (A60) con filamento LED. Modelo AmpLED G45 Classic. LED EPISTAR. Elevada eficiencia al emitir 450 lm con tan sólo 4w. Su luz es neutra (4.000K) y tiene elevado IRC (>80). Ángulo: 360º.

**D7000027101** CELER LAMPARA LED R63 6W E27 3000K
Lámpara Reflectora R63 E27 Celer. Está equipada con LED EPISTAR de elevada eficiencia al emitir 540 lm con tan sólo 6W. Su luz es cálida (3.000K) y tiene elevado IRC (>80). FP>0,9. Alimentación: 230V. Ángulo de 120º. Temperatura de trabajo: -20 a 40ºC

**D7000027102** CELER LAMPARA LED R80 10W E27 3000K
Lámpara Reflectora R80 E27 Celer. Está equipada con LED EPISTAR de elevada eficiencia al emitir 750 lm con tan sólo 10W. Su luz es cálida (3.000K) y tiene elevado IRC (>80). FP>0,9. Alimentación: 230V. Ángulo de 120º. Temperatura de trabajo: -20 a 40ºC

**D7000027103** CELER LAMPARA LED R90 10,5W E27 3000K
Lámpara Reflectora R90 E27 Celer. Está equipada con LED EPISTAR de elevada eficiencia al emitir 850 lm con tan sólo 10,5W. Su luz es cálida (3.000K) y tiene elevado IRC (>80). FP>0,9. Alimentación: 230V. Ángulo de 120º. Temperatura de trabajo: -20

**D7000027144** CELER LAMPARA LED E27 A60 MATE 9W 3000K 220º C4
Lámpara E27 tipo pera (A60) marca Celer modelo Ampled A60. Temperatura de color 3.000K. Emite 1.050 lm con tan sólo 9w. IRC (>80). Apertura: 220º. Medidas: Ø60x108mm.

**D7000027145** CELER LAMPARA LED E27 A60 MATE 9W 4000K 220º C4
Lámpara E27 tipo pera (A60) marca Celer modelo Ampled A60. Temperatura de color 4.000K. Emite 1.050 lm con tan sólo 9w. IRC (>80). Apertura: 220º. Medidas: Ø60x108mm.

**D7000027146** CELER LAMPARA LED E27 A60 MATE 9W 5000K 220º C4
Lámpara E27 tipo pera (A60) marca Celer modelo Ampled A60. Temperatura de color 6.500K. Emite 1.050 lm con tan sólo 9w. IRC (>80). Apertura: 220º. Medidas: Ø60x108mm.

**D7000027150** CELER LAMPARA AMPLED OPAL E27 A60 12W 3000K 1500LM
Lámpara E27 tipo pera (A60) marca Celer modelo Ampled A60 de 12W. Temperatura de color 3.000K. Emite 1.500lm. IRC>80. Apertura: 230º. Medidas: Ø60x119mm.

**D7000027151** CELER LAMPARA AMPLED OPAL E27 A60 12W 4000K 1500LM
Lámpara E27 tipo pera (A60) marca Celer modelo Ampled A60 de 12W. Temperatura de color 4.000K. Emite 1.500lm. IRC>80. Apertura: 230º. Medidas: Ø60x119mm.

**D7000080032** CELER LAMPARA LED G9 BIPIN 3.5W 200-240V 3000K C2
Lámpara BIPIN LED Celer. Lámpara tipo High Power (3,5W) que Flujo útil 380lm con un ángulo de apertura de 300º, IRC>80 y 3000K. Alimentación 230V, con base de conexión G9. Fabricada con LED EPISTAR.

**D7000080033** CELER LAMPARA LED G9 BIPIN 3.5W 200-240V 4000K C2
Lámpara BIPIN LED Celer. Lámpara tipo High Power (3,5W) que Flujo útil 380lm con un ángulo de apertura de 300º, IRC>80 y 4000K. Alimentación 230V, con base de conexión G9. Fabricada con LED EPISTAR.

**D7000080034** CELER LAMPARA LED G9 BIPIN 3.5W 200-240V 2700K C2
Lámpara BIPIN LED Celer. Lámpara tipo High Power (3,5W) que Flujo útil 330lm con un ángulo de apertura de 300º, IRC>80 y 2700K. Alimentación 230V, con base de conexión G9. Fabricada con LED EPISTAR.

**D7000080035** CELER LAMPARA LED BIPIN G4 1,2W 100LM 12V 3000K C2
Lámpara BIPIN LED Celer. Lámpara tipo High Power (1,2W) que Flujo útil 100lm con un ángulo de apertura de 360º, IRC>80 y 3000K. Conexión a baja tensión (12V) con base de conexión G4. Fabricada con LED EPISTAR.

**D7000080041** CELER LAMPARA R7S 78MM LED 5W 3000K 500LM
Lámpara reflectora R7S LED Celer. De 5W y 3000K. Flujo útil 500lm con un agulo de apertura de 360º. IRC>80. Alimentación: 230V con base de conexión R7S. Fabricada con LED EPISTAR. Temperatura de trabajo: -20 a 40ºC. Medidas: Ø23,5x78mm

**D7000080042** CELER LAMPARA R7S 78MM LED 5W 4000K 500LM
Lámpara reflectora R7S LED Celer. De 5W y 4000K. Flujo útil 500lm con un agulo de apertura de 360º. IRC>80. Alimentación: 230V con base de conexión R7S. Fabricada con LED EPISTAR. Temperatura de trabajo: -20 a 40ºC. Medidas: Ø23,5x78mm

**D7000080051** CELER LAMPARA R7S 114MM LED 12W 3000K 1200LM
Lámpara reflectora R7S LED Celer. De 12W y 3000K. Flujo útil 1.200lm con un agulo de apertura de 360º. IRC>80. Alimentación: 230V con base de conexión R7S. Fabricada con LED EPISTAR. Temperatura de trabajo: -20 a 40ºC. Medidas: Ø28x118mm

**D7000080052** CELER LAMPARA R7S 114MM LED 12W 4000K 1200LM
Lámpara reflectora R7S LED Celer. De 12W y 4000K. Flujo útil 1.200lm con un agulo de apertura de 360º. IRC>80. Alimentación: 230V con base de conexión R7S. Fabricada con LED EPISTAR. Temperatura de trabajo: -20 a 40ºC. Medidas: Ø28x118mm

**D7100035198** CELER ML TIRA 80LED/M IP20 2700K 4,8W/M 24V CORTE MEDIDA C4
Tira LED IP20 al corte Blanca marca Celer de 4,8W/m. Temperatura de color 2.700K (blanco cálido), Flujo útil 730lm/m. Medidas 10mm de ancho y 1,5mm de alto. Tirada máxima 15 metros. Alimentada a 24V, regulable, IRC>80, ángulo de apertura 120º, Índice de protección IP20. Tira LED profesional para iluminación lineal y montaje en interiores, producto versatil que se selecciona la longitud que se necesita, sin recortes ni desperdicio. Puede cortarse cada 10cm.

**D7100035199** CELER ML TIRA 80LED/M IP20 3000K 4,8W/M 24V CORTE MEDIDA C4
Tira LED IP20 al corte Blanca marca Celer de 4,8W/m. Temperatura de color 3.000K (blanco cálido), Flujo útil 750lm/m. Medidas 10mm de ancho y 1,5mm de alto. Tirada máxima 15 metros. Alimentada a 24V, regulable, IRC>80, ángulo de apertura 120º, Índice de protección IP20. Tira LED profesional para iluminación lineal y montaje en interiores, producto versatil que se selecciona la longitud que se necesita, sin recortes ni desperdicio. Puede cortarse cada 10cm.

**D7100035205** CELER ML TIRA 80LED/M IP20 4000K 4,8W/M 24V CORTE MEDIDA C4
Tira LED IP20 al corte Blanca marca Celer de 4,8W/m. Temperatura de color 4.000K (blanco neutro), Flujo útil 800lm/m. Medidas 10mm de ancho y 1,5mm de alto. Tirada máxima 15 metros. Alimentada a 24V, regulable, IRC>80, ángulo de apertura 120º, Índice de protección IP20. Tira LED profesional para iluminación lineal y montaje en interiores, producto versatil que se selecciona la longitud que se necesita, sin recortes ni desperdicio. Puede cortarse cada 10cm.

**D7100035206** CELER ML TIRA 80LED/M IP20 5500K 4,8W/M 24V CORTE MEDIDA C4
Tira LED IP20 al corte Blanca marca Celer de 4,8W/m. Temperatura de color 5.500K (blanco frío), Flujo útil 800lm/m. Medidas 10mm de ancho y 1,5mm de alto. Tirada máxima 15 metros. Alimentada a 24V, regulable, IRC>80, ángulo de apertura 120º, Índice de protección IP20. Tira LED profesional para iluminación lineal y montaje en interiores, producto versatil que se selecciona la longitud que se necesita, sin recortes ni desperdicio. Puede cortarse cada 10cm.

**D7100035190** CELER ML TIRA 128LED/M IP20 2700K 10W/M 24V CORTE MEDIDA C4
Tira LED IP20 al corte Blanca marca Celer de 10W/m. Temperatura de color 2.700K (blanco cálido), Flujo útil 1.580lm/m. Medidas 10mm de ancho y 1,5mm de alto. Tirada máxima 10 metros. Alimentada a 24V, regulable, IRC>80, ángulo de apertura 120º, Índice de protección IP20. Tira LED profesional para iluminación lineal y montaje en interiores, producto versatil que se selecciona la longitud que se necesita, sin recortes ni desperdicio. Puede cortarse cada 6cm.

**D7100035191** CELER ML TIRA 128LED/M IP20 3000K 10W/M 24V CORTE MEDIDA C4
Tira LED IP20 al corte Blanca marca Celer de 10W/m. Temperatura de color 3.000K (blanco cálido), Flujo útil 1.600lm/m. Medidas 10mm de ancho y 1,5mm de alto. Tirada máxima 10 metros. Alimentada a 24V, regulable, IRC>80, ángulo de apertura 120º, Índice de protección IP20. Tira LED profesional para iluminación lineal y montaje en interiores, producto versatil que se selecciona la longitud que se necesita, sin recortes ni desperdicio. Puede cortarse cada 6cm.

**D7100035192** CELER ML TIRA 128LED/M IP20 4000K 10W/M 24V CORTE MEDIDA C4
Tira LED IP20 al corte Blanca marca Celer de 10W/m. Temperatura de color 4.000K (blanco neutro), Flujo útil 1.700lm/m. Medidas 10mm de ancho y 1,5mm de alto. Tirada máxima 10 metros. Alimentada a 24V, regulable, IRC>80, ángulo de apertura 120º, Índice de protección IP20. Tira LED profesional para iluminación lineal y montaje en interiores, producto versatil que se selecciona la longitud que se necesita, sin recortes ni desperdicio. Puede cortarse cada 6cm.

**D7100035193** CELER ML TIRA 128LED/M IP20 5500K 10W/M 24V CORTE MEDIDA C4
Tira LED IP20 al corte Blanca marca Celer de 10W/m. Temperatura de color 5.500K (blanco frío), Flujo útil 1.700lm/m. Medidas 10mm de ancho y 1,5mm de alto. Tirada máxima 10 metros. Alimentada a 24V, regulable, IRC>80, ángulo de apertura 120º, Índice de protección IP20. Tira LED profesional para iluminación lineal y montaje en interiores, producto versatil que se selecciona la longitud que se necesita, sin recortes ni desperdicio. Puede cortarse cada 6cm.

**D7100035194** CELER ML TIRA 200LED/M IP20 2700K 15W/M 24V CORTE MEDIDA C4
Tira LED IP20 al corte Blanca marca Celer de 15W/m. Temperatura de color 2.700K (blanco cálido), Flujo útil 2.550lm/m. Medidas 10mm de ancho y 1,5mm de alto. Tirada máxima 7 metros. Alimentada a 24V, regulable, IRC>80, ángulo de apertura 120º, Índice de protección IP20. Tira LED profesional para iluminación lineal y montaje en interiores, producto versatil que se selecciona la longitud que se necesita, sin recortes ni desperdicio. Puede cortarse cada 4cm.

**D7100035195** CELER ML TIRA 200LED/M IP20 3000K 15W/M 24V CORTE MEDIDA C4
Tira LED IP20 al corte Blanca marca Celer de 15W/m. Temperatura de color 3.000K (blanco cálido), Flujo útil 2.600lm/m. Medidas 10mm de ancho y 1,5mm de alto. Tirada máxima 7 metros. Alimentada a 24V, regulable, IRC>80, ángulo de apertura 120º, Índice de protección IP20. Tira LED profesional para iluminación lineal y montaje en interiores, producto versatil que se selecciona la longitud que se necesita, sin recortes ni desperdicio. Puede cortarse cada 4cm.

**D7100035196** CELER ML TIRA 200LED/M IP20 4000K 15W/M 24V CORTE MEDIDA C4
Tira LED IP20 al corte Blanca marca Celer de 15W/m. Temperatura de color 4.000K (blanco neutro), Flujo útil 2.750lm/m. Medidas 10mm de ancho y 1,5mm de alto. Tirada máxima 7 metros. Alimentada a 24V, regulable, IRC>80, ángulo de apertura 120º, Índice de protección IP20. Tira LED profesional para iluminación lineal y montaje en interiores, producto versatil que se selecciona la longitud que se necesita, sin recortes ni desperdicio. Puede cortarse cada 4cm.

**D7100035197** CELER ML TIRA 200LED/M IP20 5500K 15W/M 24V CORTE MEDIDA C4
Tira LED IP20 al corte Blanca marca Celer de 15W/m. Temperatura de color 5.500K (blanco frío), Flujo útil 2.900lm/m. Medidas 10mm de ancho y 1,5mm de alto. Tirada máxima 7 metros. Alimentada a 24V, regulable, IRC>80, ángulo de apertura 120º, Índice de protección IP20. Tira LED profesional para iluminación lineal y montaje en interiores, producto versatil que se selecciona la longitud que se necesita, sin recortes ni desperdicio. Puede cortarse cada 4cm.

**D7100035170** CELER ML TIRA LED COB 2700K 5W/M 24V IP20 CORTE A MEDIDA
Tira LED COB al corte marca Celer de 5W/m. Temperatura de color 2.700K. Flujo útil 500lm/m. De 10mm de ancho. Alimentada a 24V, regulable, IRC90, ángulo de apertura 120º, Índice de protección IP20. Tira LED profesional para iluminación lineal y montaje en interiores, producto versatil que se selecciona la longitud que se necesita, sin recortes ni desperdicio. Puede cortarse cada 6.25cm. Tirada máxima 5 metros.

**D7100035174** CELER ML TIRA LED COB 3000K 5W/M 24V IP20 CORTE A MEDIDA
Tira LED COB al corte marca Celer de 5W/m. Temperatura de color 3.000K. Flujo útil 500lm/m. De 10mm de ancho. Alimentada a 24V, regulable, IRC90, ángulo de apertura 120º, Índice de protección IP20. Tira LED profesional para iluminación lineal y montaje en interiores, producto versatil que se selecciona la longitud que se necesita, sin recortes ni desperdicio. Puede cortarse cada 6.25cm. Tirada máxima 5 metros.

**D7100035175** CELER ML TIRA LED COB 4000K 5W/M 24V IP20 CORTE A MEDIDA
Tira LED COB al corte marca Celer de 5W/m. Temperatura de color 4.000K. Flujo útil 550lm/m. De 10mm de ancho. Alimentada a 24V, regulable, IRC90, ángulo de apertura 120º, Índice de protección IP20. Tira LED profesional para iluminación lineal y montaje en interiores, producto versatil que se selecciona la longitud que se necesita, sin recortes ni desperdicio. Puede cortarse cada 6.25cm. Tirada máxima 5 metros.

**D7100035176** CELER ML TIRA LED COB 5500K 5W/M 24V IP20 CORTE A MEDIDA
Tira LED COB al corte marca Celer de 5W/m. Temperatura de color 5.500K. Flujo útil 575lm/m. De 10mm de ancho. Alimentada a 24V, regulable, IRC90, ángulo de apertura 120º, Índice de protección IP20. Tira LED profesional para iluminación lineal y montaje en interiores, producto versatil que se selecciona la longitud que se necesita, sin recortes ni desperdicio. Puede cortarse cada 6.25cm. Tirada máxima 5 metros.

**D7100035084** CELER ML TIRA LED COB 2700K 12W/M 24V IP20 CORTE A MEDIDA
Tira LED COB al corte marca Celer de 12W/m. Temperatura de color 2.700K. Flujo útil 1.000lm/m. De 10mm de ancho. Alimentada a 24V, regulable, IRC90, ángulo de apertura 120º, Índice de protección IP20. Tira LED profesional para iluminación lineal y montaje en interiores, producto versatil que se selecciona la longitud que se necesita, sin recortes ni desperdicio. Puede cortarse cada 6.25cm. Tirada máxima 5 metros.

**D7100035085** CELER ML TIRA LED COB 3000K 12W/M 24V IP20 CORTE A MEDIDA
Tira LED COB al corte marca Celer de 12W/m. Temperatura de color 3.000K. Flujo útil 1.100lm/m. De 10mm de ancho. Alimentada a 24V, regulable, IRC90, ángulo de apertura 120º, Índice de protección IP20. Tira LED profesional para iluminación lineal y montaje en interiores, producto versatil que se selecciona la longitud que se necesita, sin recortes ni desperdicio. Puede cortarse cada 6.25cm. Tirada máxima 5 metros.

**D7100035086** CELER ML TIRA LED COB 4000K 12W/M 24V IP20 CORTE A MEDIDA
Tira LED COB al corte marca Celer de 12W/m. Temperatura de color 4.000K. Flujo útil 1.150lm/m. De 10mm de ancho y 1,5mm de altura. Alimentada a 24V, regulable, IRC90, ángulo de apertura 120º, Índice de protección IP20. Tira LED profesional para iluminación lineal y montaje en interiores, producto versatil que se selecciona la longitud que se necesita, sin recortes ni desperdicio. Puede cortarse cada 6.25cm. Tirada máxima 5 metros.

**D7100035087** CELER ML TIRA LED COB 5500K 12W/M 24V IP20 CORTE A MEDIDA
Tira LED COB al corte marca Celer de 12W/m. Temperatura de color 5.500K. Flujo útil 1.200lm/m. De 10mm de ancho y 1,5mm de altura. Alimentada a 24V, regulable, IRC90, ángulo de apertura 120º, Índice de protección IP20. Tira LED profesional para iluminación lineal y montaje en interiores, producto versatil que se selecciona la longitud que se necesita, sin recortes ni desperdicio. Puede cortarse cada 6.25cm. Tirada máxima 5 metros.

**D7100035095** CELER ML TIRA LED COB 2700K 12W/M 24V IP67 CORTEA MEDIDA
Tira LED COB al corte marca Celer de 12W/m. Temperatura de color2.700K. Flujo útil 1.000lm/m. De 10mm de ancho y 1,5mm de altura. Alimentada a 24V, regulable, IRC80, ángulo de apertura 220º, Índice de protección IP67. Tira LED profesional para iluminación lineal y montaje en interiores, producto versatil que se selecciona la longitud que se necesita, sin recortes ni desperdicio. Puede cortarse cada 6.25cm. Tirada máxima 5 metros.

**D7100035096** CELER ML TIRA LED COB 3000K 12W/M 24V IP67 CORTEA MEDIDA
Tira LED COB al corte marca Celer de 12W/m. Temperatura de color 3.000K. Flujo útil 1.050lm/m. De 10mm de ancho y 1,5mm de altura. Alimentada a 24V, regulable, IRC80, ángulo de apertura 220º, Índice de protección IP67. Tira LED profesional para iluminación lineal y montaje en interiores, producto versatil que se selecciona la longitud que se necesita, sin recortes ni desperdicio. Puede cortarse cada 6.25cm. Tirada máxima 5 metros.

**D7100035097** CELER ML TIRA LED COB 4000K 12W/M 24V IP67 CORTEA MEDIDA
Tira LED COB al corte marca Celer de 12W/m. Temperatura de color 4.000K. Flujo útil 1.140lm/m. De 10mm de ancho y 1,5mm de altura. Alimentada a 24V, regulable, IRC80, ángulo de apertura 220º, Índice de protección IP67. Tira LED profesional para iluminación lineal y montaje en interiores, producto versatil que se selecciona la longitud que se necesita, sin recortes ni desperdicio. Puede cortarse cada 6.25cm. Tirada máxima 5 metros.

**D7100035098** CELER ML TIRA LED COB 5500K 12W/M 24V IP67 CORTEA MEDIDA
Tira LED COB al corte marca Celer de 12W/m. Temperatura de color 5.500K. Flujo útil 1.130lm/m. De 10mm de ancho y 1,5mm de altura. Alimentada a 24V, regulable, IRC80, ángulo de apertura 220º, Índice de protección IP67. Tira LED profesional para iluminación lineal y montaje en interiores, producto versatil que se selecciona la longitud que se necesita, sin recortes ni desperdicio. Puede cortarse cada 6.25cm. Tirada máxima 5 metros.

**D7100035186** CELER ML TIRA 60LED/M IP20 3000K 4W/M 24V 4MM CORTE MEDIDA
Tira LED IP20 al corte blanca marca Celer de 4W/m. Temperatura de color 3.000K (blanco cálido), 440lm/m. Medidas 4mm de ancho y 1,2mm de alto. Tirada máxima 8 metros. Alimentada a 24V, regulable, IRC>80, ángulo de apertura 120º, Índice de protección IP20. Para iluminación lineal y montaje en interiores. Punto de corte 10 cm

**D7100035187** CELER ML TIRA 60LED/M IP20 4000K 4W/M 24V 4MM CORTE MEDIDA
Tira LED IP20 al corte blanca marca Celer de 4W/m. Temperatura de color 4.000K (blanco neutro), 445lm/m. Medidas 4mm de ancho y 1,2mm de alto. Tirada máxima 8 metros. Alimentada a 24V, regulable, IRC>80, ángulo de apertura 120º, Índice de protección IP20. Para iluminación lineal y montaje en interiores. Punto de corte 10 cm

**D7100035188** CELER ML TIRA 60LED/M IP20 5500K 4W/M 24V 4MM CORTE MEDIDA
Tira LED IP20 al corte blanca marca Celer de 4W/m. Temperatura de color 5.500K (blanco frío), Flujo útil 450lm/m. Medidas 4mm de ancho y 1,2mm de alto. Tirada máxima 8 metros. Alimentada a 24V, regulable, IRC>80, ángulo de apertura 120º, Índice de protección IP20. Para iluminación lineal y montaje en interiores. Punto de corte 10 cm

**D7100035184** CELER ML TIRA LED IP20 BLANCO VARIABLE 2 EN 1 20W 24V CORTE
Tira LED IP20 al corte Blanco Variable 2 en 1 marca Celer de 20W/m.Cuenta con LEDs 2 en 1 (blanco-frío) para variar la CCT. Medidas 10mm de ancho y 1,5mm de alto. Alimentada a 24V, regulable, ángulo de apertura 120º, Índice de protección IP20. Tira profesional que integra los LEDs blancos de dos temperaturas de color, permitiendo combinar dos gamas de producto para lograr distintas temperaturas de color e intensidad variadas. De este modo, genera ambientes distintos sin tener que usar distintas tiras de LED. Se suministra al corte por lo que se selecciona la longitud que se necesita sin cortes ni desperdicio.

**D7100035135** CELER ML TIRA 60LED/M IP20 RGB 14,4W/M 24V CORTE MEDIDA C3
TIra LED IP20 al corte RGB marca Celer de 14,4W/m. Medidas 10mm de ancho y 1,5mm de alto. Tirada máxima 5 metros. Alimentada a 24V, regulable, IRC>80, ángulo de apertura 120º, Índice de protección IP20. Puede cortarse cada 10cm. Tira LED adecuada para decoración de espacios interiores: foseados, acentuación y bañado de paredes. Se suministra al corte por lo que se selecciona la longitud que se necesita sin cortes ni desperdicio.

**D7100035182** CELER ML TIRA IP20 RGB+3000K 15,5W/M 24V CORTE C3
Tira LED IP20 al corte RGB+blanco 3.000K marca Celer. Temperatura de color 3000K+RGB: *731.6 lm/m. Medidas 12mm de ancho y 1,5mm de alto. Tirada máxima 10 metros. Alimentada a 24V, regulable, ángulo de apertura 120º, CRI80, Índice de protección IP20. Tira profesional que permite lograr mezclas de color e intensidad variables al integrar luz LED RGB y blanca. *Todos los LEDs encendidos a su máxima potencia.

**D7100035183** CELER ML TIRA IP20 RGB+4000K 15,5W/M 24V CORTE C3
Tira LED IP20 al corte RGB+blanco 4.000K marca Celer. Temperatura de color 4000K+RGB: *820 lm/m. Medidas 12mm de ancho y 1,5mm de alto. Tirada máxima 10 metros. Alimentada a 24V, regulable, ángulo de apertura 120º, CRI80, Índice de protección IP20. Tira profesional que permite lograr mezclas de color e intensidad variables al integrar luz LED RGB y blanca. *Todos los LEDs encendidos a su máxima potencia.

**D7100035185** CELER ML TIRA LED IP20 RGB+BLANCO VAR. 15W 24V CORTE
TIra LED IP20 al corte RGBTW marca Celer de 15W/m. Integra LEDs RGB y Blanco Variable en el mismo chip, pudiendo funcionar de manera independiente para lograr mezclas de color e intesidad variadas. LEDs blancos en 2 temperaturas de color, 2.700K y 6.500K. Emite 1.045lm en 4.000K. Medidas 12mm de ancho y 1,5mm de alto. Alimentada a 24V, regulable, IRC>80, ángulo de apertura 120º, Índice de protección IP20. Puede cortarse cada 10cm. Tira LED adecuada para decoración de espacios interiores: foseados, acentuación y bañado de paredes. Se suministra al corte por lo que se selecciona la longitud que se necesita sin cortes ni desperdicio.

**D7100035732** CELER ML TIRA LED IP20 DIGITAL SPI RGB 14W 24V AL CORTE
TIra LED Digital SPI RGB IP20 al corte marca Celer de 14W/m. De 10mm de ancho. 12 pixels por metro. Tirada máxima 10 metros (ampliable con amplificadores). Alimentada a 24V, regulable, ángulo de apertura 120º. Índice de protección IP67. Permite direccionar cada pixel de manera individual. Control con App Celer light

**D7100035250** CELER ML TIRA LED NEON 2700K 11W/M 24V IP67 RA90 GIRO LAT
Tira LED Neon IP67 al corte marca Celer de 11W/m posición Lateral. Temperatura de color 2.700K. Flujo útil 600lm/m. De 16mm de ancho y 16mm de altura. Alimentada a 24V, regulable, IRC90, ángulo de apertura 110º, Índice de protección IP67. Puede cortarse cada 5cm. Tirada máxima 5 metros.

**D7100035251** CELER ML TIRA LED NEON 3000K 11W/M 24V IP67 RA90 GIRO LAT
Tira LED Neon IP67 al corte marca Celer de 11W/m posición Lateral. Temperatura de color 3.000K. Flujo útil 612lm/m. De 16mm de ancho y 16mm de altura. Alimentada a 24V, regulable, IRC90, ángulo de apertura 110º, Índice de protección IP67. Puede cortarse cada 5cm. Tirada máxima 5 metros.

**D7100035252** CELER ML TIRA LED NEON 4000K 11W/M 24V IP67 RA90 GIRO LAT
Tira LED Neon IP67 al corte marca Celer de 11W/m posición Lateral. Temperatura de color 4.000K. Flujo útil 660lm/m. De 16mm de ancho y 16mm de altura. Alimentada a 24V, regulable, IRC90, ángulo de apertura 110º, Índice de protección IP67. Puede cortarse cada 5cm. Tirada máxima 5 metros.

**D7100035253** CELER ML TIRA LED NEON 5000K 11W/M 24V IP67 RA90 GIRO LAT
Tira LED Neon IP67 al corte marca Celer de 11W/m posición Lateral. Temperatura de color 5.000K. Flujo útil 636lm/m. De 16mm de ancho y 16mm de altura. Alimentada a 24V, regulable, IRC90, ángulo de apertura 110º, Índice de protección IP67. Puede cortarse cada 5cm. Tirada máxima 5 metros.

**D7100035254** CELER ML TIRA LED NEON 2700K 11W/M 24V IP67 RA90 GIRO FRONT
Tira LED Neon IP67 al corte marca Celer de 11W/m posición Lateral. Temperatura de color 3.000K. Flujo útil 612lm/m. De 16mm de ancho y 16mm de altura. Alimentada a 24V, regulable, IRC90, ángulo de apertura 110º, Índice de protección IP67. Puede cortarse cada 5cm. Tirada máxima 5 metros.

**D7100035255** CELER ML TIRA LED NEON 3000K 11W/M 24V IP67 RA90 GIRO FRONT
Tira LED Neon IP67 al corte marca Celer de 11W/m posición Lateral. Temperatura de color 2.700K. Flujo útil 600lm/m. De 16mm de ancho y 16mm de altura. Alimentada a 24V, regulable, IRC90, ángulo de apertura 110º, Índice de protección IP67. Puede cortarse cada 5cm. Tirada máxima 5 metros.

**D7100035256** CELER ML TIRA LED NEON 4000K 11W/M 24V IP67 RA90 GIRO FRONT
Tira LED Neon IP67 al corte marca Celer de 11W/m posición Frontal. Temperatura de color 3.000K. Flujo útil 792lm/m. De 16mm de ancho y 16mm de altura. Alimentada a 24V, regulable, IRC90, ángulo de apertura 110º, Índice de protección IP67. Puede cortarse cada 5cm. Tirada máxima 5 metros.

**D7100035257** CELER ML TIRA LED NEON 5000K 11W/M 24V IP67 RA90 GIRO FRONT
Tira LED Neon IP67 al corte marca Celer de 11W/m posición Frontal. Temperatura de color 4.000K. Flujo útil 816lm/m. De 16mm de ancho y 16mm de altura. Alimentada a 24V, regulable, IRC90, ángulo de apertura 110º, Índice de protección IP67. Puede cortarse cada 5cm. Tirada máxima 5 metros.

**D7100035124** CELER ML TIRA LEDS 2700K 15W/M 230V IP67 CORTE A MEDIDA
Tira LED IP67 al corte 230V Blanca marca Celer de 15W/m. Temperatura de color 2.700K, Flujo útil 1500lm/m. Medidas 12mm de ancho y 5mm de alto. Tirada máxima 50 metros. Alimentada a 230V, regulable, IRC>80, ángulo de apertura 120º, Índice de protección IP67. Tira LED decorativa para iluminación lineal y montaje en interior o exterior. Conexión directa a red. Puede cortarse cada 10cm.

**D7100035125** CELER ML TIRA LEDS 3000K 15W/M 230V IP67 CORTE A MEDIDA
Tira LED IP67 al corte 230V Blanca marca Celer de 15W. Temperatura de color 3.000K (blanco cálido), Flujo útil 1530lm/m. Medidas 12mm de ancho y 5mm de alto. Tirada máxima 50 metros. Alimentada a 230V, regulable, IRC>80, ángulo de apertura 120º, Índice de protección IP67. Tira LED decorativa para iluminación lineal y montaje en interior o exterior. Conexión directa a red. Puede cortarse cada 10cm.

**D7100035126** CELER ML TIRA LEDS 4000K 15W/M 230V IP67 CORTE A MEDIDA
Tira LED IP67 al corte 230V Blanca marca Celer de 15W. Temperatura de color 4.000K (blanco neutro), Flujo útil 1570lm/m. Medidas 12mm de ancho y 5mm de alto. Tirada máxima 50 metros. Alimentada a 230V, regulable, IRC>80, ángulo de apertura 120º, Índice de protección IP67. Tira LED decorativa para iluminación lineal y montaje en interior o exterior. Conexión directa a red. Puede cortarse cada 10cm.

**D7100035127** CELER ML TIRA LEDS 5500K 15W/M 230V IP67 CORTE A MEDIDA
Tira LED IP67 al corte 230V Blanca marca Celer de 15W. Temperatura de color 5.500K (blanco frío), Flujo útil 1620lm/m. Medidas 12mm de ancho y 5mm de alto. Tirada máxima 50 metros. Alimentada a 230V, regulable, IRC>80, ángulo de apertura 120º, Índice de protección IP67. Tira LED decorativa para iluminación lineal y montaje en interior o exterior. Conexión directa a red. Puede cortarse cada 10cm.

**D7100036020** CELER ML TIRA 80LED/M IP67 2700K 4,8W/M 24V AL CORTE C4
Tira LED IP67 al corte Blanca marca Celer de 4,8W/m. Temperatura de color 2.700K (blanco cálido), Flujo útil 700lm/m. Medidas 14mm de ancho y 4mm de alto. Tirada máxima 15 metros. Alimentada a 24V, regulable, IRC>80, ángulo de apertura 120º, Índice de protección IP67. Tira LED profesional para iluminación lineal y montaje en interiores o exteriores, producto versatil que se selecciona la longitud que se necesita, sin recortes ni desperdicio. Puede cortarse cada 10cm.

**D7100035290** CELER ML TIRA 80LED/M IP67 3000K 4,8W/M 24V AL CORTE C4
Tira LED IP67 al corte Blanca marca Celer de 4,8W/m. Temperatura de color 3.000K (blanco cálido), Flujo útil 730lm/m. Medidas 14mm de ancho y 4mm de alto. Tirada máxima 15 metros. Alimentada a 24V, regulable, IRC>80, ángulo de apertura 120º, Índice de protección IP67. Tira LED profesional para iluminación lineal y montaje en interiores o exteriores, producto versatil que se selecciona la longitud que se necesita, sin recortes ni desperdicio. Puede cortarse cada 10cm.

**D7100035291** CELER ML TIRA 80LED/M IP67 4000K 4,8W/M 24V AL CORTE C4
Tira LED IP67 al corte Blanca marca Celer de 4,8W/m. Temperatura de color 4.000K (blanco neutro), Flujo útil 750lm/m. Medidas 14mm de ancho y 4mm de alto. Tirada máxima 15 metros. Alimentada a 24V, regulable, IRC>80, ángulo de apertura 120º, Índice de protección IP67. Tira LED profesional para iluminación lineal y montaje en interiores o exteriores, producto versatil que se selecciona la longitud que se necesita, sin recortes ni desperdicio. Puede cortarse cada 10cm.

**D7100035292** CELER ML TIRA 80LED/M IP67 5500K 4,8W/M 24V AL CORTE C4
Tira LED IP67 al corte Blanca marca Celer de 4,8W/m. Temperatura de color 5.500K (blanco frío), Flujo útil 750lm/m. Medidas 14mm de ancho y 4mm de alto. Tirada máxima 15 metros. Alimentada a 24V, regulable, IRC>80, ángulo de apertura 120º, Índice de protección IP67. Tira LED profesional para iluminación lineal y montaje en interiores o exteriores, producto versatil que se selecciona la longitud que se necesita, sin recortes ni desperdicio. Puede cortarse cada 10cm.

**D7100036021** CELER ML TIRA 128LED/M IP67 2700K 10W/M 24V AL CORTE C4
Tira LED IP67 al corte Blanca marca Celer de 10W/m. Temperatura de color 2.700K (blanco cálido), Flujo útil 1.500lm/m. Medidas 14mm de ancho y 4mm de alto. Tirada máxima 10 metros. Alimentada a 24V, regulable, IRC>80, ángulo de apertura 120º, Índice de protección IP67. Tira LED profesional para iluminación lineal y montaje en interiores o exteriores, producto versatil que se selecciona la longitud que se necesita, sin recortes ni desperdicio. Puede cortarse cada 6,25cm.

**D7100035293** CELER ML TIRA 128LED/M IP67 3000K 10W/M 24V AL CORTE C4
Tira LED IP67 al corte Blanca marca Celer de 10W/m. Temperatura de color 3.000K (blanco cálido), Flujo útil 1.550lm/m. Medidas 14mm de ancho y 4mm de alto. Tirada máxima 10 metros. Alimentada a 24V, regulable, IRC>80, ángulo de apertura 120º, Índice de protección IP67. Tira LED profesional para iluminación lineal y montaje en interiores o exteriores, producto versatil que se selecciona la longitud que se necesita, sin recortes ni desperdicio. Puede cortarse cada 6,25cm.

**D7100035294** CELER ML TIRA 128LED/M IP67 4000K 10W/M 24V AL CORTE C4
Tira LED IP67 al corte Blanca marca Celer de 10W/m. Temperatura de color 4.000K (blanco neutro), Flujo útil 1.600lm/m. Medidas 14mm de ancho y 4mm de alto. Tirada máxima 10 metros. Alimentada a 24V, regulable, IRC>80, ángulo de apertura 120º, Índice de protección IP67. Tira LED profesional para iluminación lineal y montaje en interiores o exteriores, producto versatil que se selecciona la longitud que se necesita, sin recortes ni desperdicio. Puede cortarse cada 6,25cm.

**D7100035295** CELER ML TIRA 128LED/M IP67 5500K 10W/M 24V AL CORTE C4
Tira LED IP67 al corte Blanca marca Celer de 10W/m. Temperatura de color 5.500K (blanco frío), Flujo útil 1.600lm/m. Medidas 14mm de ancho y 4mm de alto. Tirada máxima 10 metros. Alimentada a 24V, regulable, IRC>80, ángulo de apertura 120º, Índice de protección IP67. Tira LED profesional para iluminación lineal y montaje en interiores o exteriores, producto versatil que se selecciona la longitud que se necesita, sin recortes ni desperdicio. Puede cortarse cada 6,25cm.

**D7100036022** CELER ML TIRA 200LED/M IP67 2700K 15W/M 24V AL CORTE C4
Tira LED IP67 al corte Blanca marca Celer de 15W/m. Temperatura de color 2.700K (blanco cálido), Flujo útil 2.300lm/m. Medidas 14mm de ancho y 4mm de alto. Tirada máxima 7 metros. Alimentada a 24V, regulable, IRC>80, ángulo de apertura 120º, Índice de protección IP67. Tira LED profesional para iluminación lineal y montaje en interiores o exteriores, producto versatil que se selecciona la longitud que se necesita, sin recortes ni desperdicio. Puede cortarse cada 4cm.

**D7100035296** CELER ML TIRA 200LED/M IP67 3000K 15W/M 24V AL CORTE C4
Tira LED IP67 al corte Blanca marca Celer de 15W/m. Temperatura de color 3.000K (blanco cálido), Flujo útil 2.300lm/m. Medidas 14mm de ancho y 4mm de alto. Tirada máxima 7 metros. Alimentada a 24V, regulable, IRC>80, ángulo de apertura 120º, Índice de protección IP67. Tira LED profesional para iluminación lineal y montaje en interiores o exteriores, producto versatil que se selecciona la longitud que se necesita, sin recortes ni desperdicio. Puede cortarse cada 4cm.

**D7100035297** CELER ML TIRA 200LED/M IP67 4000K 15W/M 24V AL CORTE C4
Tira LED IP67 al corte Blanca marca Celer de 15W/m. Temperatura de color 4.000K (blanco neutro), Flujo útil 2.400lm/m. Medidas 14mm de ancho y 4mm de alto. Tirada máxima 7 metros. Alimentada a 24V, regulable, IRC>80, ángulo de apertura 120º, Índice de protección IP67. Tira LED profesional para iluminación lineal y montaje en interiores o exteriores, producto versatil que se selecciona la longitud que se necesita, sin recortes ni desperdicio. Puede cortarse cada 4cm.

**D7100035298** CELER ML TIRA 200LED/M IP67 5500K 15W/M 24V AL CORTE C4
Tira LED IP67 al corte Blanca marca Celer de 15W/m. Temperatura de color 5.500K (blanco frío), Flujo útil 2.450lm/m. Medidas 14mm de ancho y 4mm de alto. Tirada máxima 7 metros. Alimentada a 24V, regulable, IRC>80, ángulo de apertura 120º, Índice de protección IP67. Tira LED profesional para iluminación lineal y montaje en interiores o exteriores, producto versatil que se selecciona la longitud que se necesita, sin recortes ni desperdicio. Puede cortarse cada 4cm.

**D7100036170** CELER ML TIRA LED COB 2700K 5W/M 24V IP67 CORTE A MEDIDA
Tira LED COB al corte marca Celer de 5W/m. Temperatura de color 2.700K. Flujo útil 475lm/m. De 10mm de ancho. Alimentada a 24V, regulable, IRC90, ángulo de apertura 120º, Índice de protección IP67. Tira LED profesional para iluminación lineal y montaje en interiores, producto versatil que se selecciona la longitud que se necesita, sin recortes ni desperdicio. Puede cortarse cada 6.25cm. Tirada máxima 5 metros.

**D7100036171** CELER ML TIRA LED COB 3000K 5W/M 24V IP67 CORTE A MEDIDA
Tira LED COB al corte marca Celer de 5W/m. Temperatura de color 3.000K. Flujo útil 500lm/m. De 10mm de ancho. Alimentada a 24V, regulable, IRC90, ángulo de apertura 120º, Índice de protección IP67. Tira LED profesional para iluminación lineal y montaje en interiores, producto versatil que se selecciona la longitud que se necesita, sin recortes ni desperdicio. Puede cortarse cada 6.25cm. Tirada máxima 5 metros.

**D7100036172** CELER ML TIRA LED COB 4000K 5W/M 24V IP67 CORTE A MEDIDA
Tira LED COB al corte marca Celer de 5W/m. Temperatura de color 4.000K. Flujo útil 525lm/m. De 10mm de ancho. Alimentada a 24V, regulable, IRC90, ángulo de apertura 120º, Índice de protección IP67. Tira LED profesional para iluminación lineal y montaje en interiores, producto versatil que se selecciona la longitud que se necesita, sin recortes ni desperdicio. Puede cortarse cada 6.25cm. Tirada máxima 5 metros.

**D7100036173** CELER ML TIRA LED COB 5500K 5W/M 24V IP67 CORTE A MEDIDA
Tira LED COB al corte marca Celer de 5W/m. Temperatura de color 5.500K. Flujo útil 550lm/m. De 10mm de ancho. Alimentada a 24V, regulable, IRC90, ángulo de apertura 120º, Índice de protección IP67. Tira LED profesional para iluminación lineal y montaje en interiores, producto versatil que se selecciona la longitud que se necesita, sin recortes ni desperdicio. Puede cortarse cada 6.25cm. Tirada máxima 5 metros.

**D7100035235** CELER ML TIRA 60LED/M IP67 RGB 14,4W/M 24V AL CORTE C3
TIra LED IP67 al corte RGB marca Celer de 14,4W/m. Medidas 13mm de ancho y 4mm de alto. Tirada máxima 7 metros. Alimentada a 24V, regulable, IRC>80, ángulo de apertura 120º. Índice de protección IP67. Tira LED adecuada para decoración de espacios interiores y exteriores ya que permite destacar elementos y crear efectos decorativos con el color de la luz. Esta fabricada con protección de silicona y se caracteriza por su gran resistencia a impactos y agentes externos. Se puede utilizar con un perfil de 15mm.

**D7100035200** CELER ROLLO 5ML TIRA PANADERIA 12.8W IP67 ALIMENTACION
Tira LED IP67 al corte para Panadería marca Celer de 12.8W, Flujo útil 1050lm/m. Medidas 12mm de ancho y 5mm de alto. Tirada máxima 5 metros. Alimentada a 24V, regulable, IRC90, ángulo de apertura 120º, Índice de protección IP67. Tira LED especial para alimentación, destaca por su versatilidad, ofreciendo la máxima flexibilidad y adaptación a las necesidades del espacio. Puede cortarse cada 5cm

**D7100035201** CELER ROLLO 5ML TIRA VEGETALES 12.8W IP67 ALIMENTACION
Tira LED IP67 al corte para Vegetales marca Celer de 12.8W, Flujo útil 1300lm/m. Medidas 12mm de ancho y 5mm de alto. Tirada máxima 5 metros. Alimentada a 24V, regulable, IRC>80, ángulo de apertura 120º, Índice de protección IP67. Tira LED especial para alimentación, destaca por su versatilidad, ofreciendo la máxima flexibilidad y adaptación a las necesidades del espacio. Puede cortarse cada 5cm

**D7100035202** CELER ROLLO 5ML TIRA PESCADERIA 12.8W IP67 ALIMENTACION
Tira LED IP67 al corte para Pescadería marca Celer de 12.8W, Flujo útil 1300lm/m. Medidas 12mm de ancho. Tirada máxima 5 metros. Alimentada a 24V, regulable, IRC>80, ángulo de apertura 120º, Índice de protección IP67. Tira LED especial para alimentación, destaca por su versatilidad, ofreciendo la máxima flexibilidad y adaptación a las necesidades del espacio. Puede cortarse cada 5cm

**D7100035203** CELER ROLLO 5ML TIRA CARNE 12.8W IP67 ALIMENTACION
Tira LED IP67 al corte para Carne marca Celer de 12.8W, Flujo útil 1150lm/m. Medidas 12mm de ancho. Tirada máxima 5 metros. Alimentada a 24V, regulable, IRC>80, ángulo de apertura 120º, Índice de protección IP67. Tira LED especial para alimentación, destaca por su versatilidad, ofreciendo la máxima flexibilidad y adaptación a las necesidades del espacio. Puede cortarse cada 5cm

**D7100035733** CELER ML TIRA LED IP67 DIGITAL SPI RGB 14W 24V AL CORTE
TIra LED Digital SPI RGB IP67 al corte marca Celer de 14W/m. De 10mm de ancho. 12 pixels por metro. Tirada máxima 10 metros (ampliable con amplificadores). Alimentada a 24V, regulable, ángulo de apertura 120º. Índice de protección IP67. Permite direccionar cada pixel de manera individual. Control con App Celer light

**D7100035540** CELER ML TIRA LED NEON SPI RGB 11W/M 24V IP67 GIRO LAT
Tira LED Neon IP67 al corte marca Celer de 11W/m posición Frontal. Temperatura de color 5.000K. Flujo útil 852lm/m. De 16mm de ancho y 16mm de altura. Alimentada a 24V, regulable, IRC90, ángulo de apertura 110º, Índice de protección IP67. Puede cortarse cada 5cm. Tirada máxima 5 metros.

**D7100035541** CELER ML TIRA LED NEON SPI RGB 11W/M 24V IP67 GIRO FRONT
Tira LED Neon IP67 al corte marca Celer de 11W/m posición Frontal. Temperatura de color 3.000K. Flujo útil 852lm/m. De 16mm de ancho y 16mm de altura. Alimentada a 24V, regulable, IRC90, ángulo de apertura 110º, Índice de protección IP67. Puede cortarse cada 5cm. Tirada máxima 5 metros.

**D7250045885** CELER ADHESIVO TRANSPARENTE 10ML PARA TIRA LED IP67
Adhesivo transparente de 10ml para tira led IP67

**D7250080161** CELER PEGAMENTO 10ML PARA TIRA LED NEON
Pegamento 10 ml para tira led NEON

**D7250080160** CELER ML CABLE REDONDO 2HILOS 4,5 PVC TIRA LED NEON UL2464
ML cable redondo 2 hilos 4,5 PVC UL2464

**D7250080177** CELER ML CABLE REDONDO 4HILOS 4,5 PVC TIRA NEON RGB UL2464
ML cable redondo 4 hilos 4,5 PVC UL2464

**D7250080178** CELER ML CABLE REDONDO 4HILOS 6 SILICONA TIRA NEON RGB 22AWG
ML cable redondo 4 hilos 6 silicona 22AWG

**D6805510805** ELTAKO REGULADOR UNIVERSAL INCAND. 400W-LED
Regulador de pastilla de corte de fase triac hasta 400W marca Eltako referencia 61100801.

**D7100035650** CELER ML PERFIL ALU SUPERFICIE SUSPENDIDO 31MM
Perfil de aluminio marca Celer para instalación suspendida y en superficie. Permite instalar tira de LED Celer protegiéndola y disipando el calor. Dimensiones: 35x37.5mm (int. 31mm). Se vende en barras de 2ml.

**D7100035651** CELER ML PERFIL ALU SUPERFICIE SUSPENDIDO 31MM NEGRO
Perfil de aluminio marca Celer color negro para instalación suspendida y en superficie. Permite instalar tira de LED Celer protegiéndola y disipando el calor. Dimensiones: 35x37.5mm (int. 31mm). Se vende en barras de 2ml.

**D7100035652** CELER ML PERFIL ALU SUPERFICIE SUSPENDIDO 46MM
Perfil de aluminio marca Celer para instalación suspendida y en superficie.Permite instalar tira de LED Celer protegiéndola y disipando el calor. Dimensiones: 50x37.5mm (int. 46mm). Se vende en barras de 2ml.

**D7100035653** CELER ML PERFIL ALU SUPERFICIE SUSPENDIDO 46MM NEGRO
Perfil de aluminio marca Celer para instalación suspendida y en superficie. Permite instalar tira de LED Celer protegiéndola y disipando el calor. Dimensiones: 50x37.5mm (int. 46mm). Se vende en barras de 2ml.

**D7100035654** CELER ML PERFIL ALUMINIO SUSPENDIDO 76MM
Perfil de aluminio marca Celer para instalación suspendida y de superficie de tira de LED. Permite instalar tira de LED Celer protegiéndola y disipando el calor. Dimensiones: 80x37.5mm (int. 76mm). Se vende en barras de 2ml.

**D7100035655** CELER ML PERFIL ALUMINIO SUSPENDIDO DOBLE C/PASACABLES 46MM
perfil de aluminio marca Celer para instalación suspendida de tira de LED. Instalación de iluminación orientada directa e indirecta. Además, dispone de espacio para facilitar el paso de cables a lo largo del perfil. Permite instalar tira LED Celer protegiéndola y disipando el calor. Dimensiones: 50x90mm (int. 46mm). Se vende en barras de 2ml.

**D7100035656** CELER ML PERFIL ALUMINIO SUSPENDIDO DOBLE C/PASACABLES 57MM
Perfil de aluminio marca Celer para instalación suspendida de tira de LED. Instalación de iluminación orientada directa e indirecta. Además, dispone de espacio para facilitar el paso de cables a lo largo del perfil. Permite instalar tira LED Celer protegiéndola y disipando el calor. Dimensiones: 60x90mm (int. 56.5mm). Se vende en barras de 2ml.

**D7100035657** CELER ML PERFIL ALUMINIO ANGULAR SUSPENDIDO INT32/EXT90MM
Perfil de aluminio angular marca Celer para instalación suspendida de tira de LED. Permite instalar tira de LED Celer protegiéndola y disipando el calor. Dimensiones: 90x37.5mm (int. 77.4mm) Se vende en barras de 2ml.

**D7100035658** CELER ML PERFIL ALUMINIO LETRERO SUSPENDIDO
Perfil de aluminio marca Celer para instalación suspendida de letrero con tira de LED. Permite instalar tira de LED Celer protegiéndola y disipando el calor a la vez que permite instalar un cristal para señalización. Altura: 34.5mm. Ancho interior: 6,5mm. Ancho exterior: 23mm. Se vende en barras de 2ml.

**D7100035660** CELER ML PERFIL ALUM EMPOTRABLE 8MMX23MM C2
Perfil de aluminio marca Celer para instalación empotrada de tira de LED. Permite instalar tira de LED Celer protegiéndola y disipando el calor. Altura: 8mm. Ancho interior: 12,2mm. Ancho exterior: 23mm. Se vende en barras de 2ml.

**D7100035688** CELER ML PERFIL ALUMINIO 33,5MMx50MM FOSEADO BLANCO
Perfil de aluminio marca Celer modelo Foseado, color blanco, para instalación en superficie. Permite instalar tira de LED Celer protegiéndola y disipando el calor. Dimensiones 33x50mm (int. 13,2mm). Se vende en barras de 2ml.

**D7100035721** CELER ML PERFIL POLIVALENTE TIRA IP67-IP20/CARRIL CABLEADO
Perfil de aluminio marca Celer para instalacion en superficie. Modelo Polivalente, para tira IP67 o IP20. Permite instalar tira de LED Celer protegiéndola y disipando el calor. Dimensiones 26x19,5mm (int. 16.9m). Se vende en barras de 2ml.

**D7100035722** CELER ML PERFIL RINCONERA 16X16 TIRA IP20 HAZ AMPLIO
perfil de aluminio marca Celer para instalación de tira de LED en rinconera tira IP20 haz amplio. Permite instalar la tira de LED Celer protegiéndola y disipando el calor. Dimensiones: 16x16mm (int. 10mm). Se vende en barras de 2ml.

**D7100035723** CELER ML PERFIL RINCONERA 30X30 HAZ AMPLIO TIRA IP20-IP67
perfil de aluminio marca Celer para instalación de tira de LED en rinconera tira IP20-IP67 haz amplio. Permite instalar la tira de LED Celer protegiéndola y disipando el calor. Dimensiones: 30x30mm (int. 20mm). Se vende en barras de 2ml.

**D7100035724** CELER ML PERFIL TIRA IP20 EMPOTRAR C/MARCO
Perfil de aluminio marca Celer para instalación empotrada de tira de LED. Permite instalar tira de LED Celer protegiéndola y disipando el calor. Altura: 8mm. Ancho interior: 12.2mm. Ancho de corte: 17.1mm. Ancho exterior: 37.2mm. Se vende en barras de 2ml.

**D7100035726** CELER ML PERFIL ALU EMPOTRABLE SLIM 30,4x10,8MM
Perfil de aluminio marca Celer para instalacion empotrable modelo Slim. Dimensiones 30,4x10,8mm. Se suministra en barras de 2ml.

**D7100035727** CELER ML PERFIL ALU EMPOTRABLE SLIM 30,4x10,8MM BLANCO
Perfil de aluminio marca Celer para instalacion empotrable modelo Slim color blanco. Dimensiones 30,4x10,8mm. Se suministra en barras de 2ml.

**D7100035728** CELER ML PERFIL ALU EMPOTRABLE SLIM 30,4x10,8MM NEGRO
Perfil de aluminio marca Celer para instalacion empotrable modelo Slim color negro. Dimensiones 30,4x10,8mm. Se suministra en barras de 2ml.

**D7100035820** CELER ML PERFIL NEGRO SUPERFIC 15MMx23MM
Perfil de aluminio marca Celer para instalacion en superficie, color blanco. Especial para tira IP67. Permite instalar tira de LED Celer protegiéndola y disipando el calor. Dimensiones 15x23mm (int. 17.9m). Se vende en barras de 2ml.

**D7100035821** CELER ML PERFIL NEGRO SUPERFICIE 8MM
Perfil de aluminio marca Celer para instalacion en superficie. Permite instalar tira de LED Celer protegiéndola y disipando el calor. Dimensiones 17.1x8mm (int. 12.2mm). Se vende en barras de 2ml.

**D7100035822** CELER ML PERFIL NEGRO ESQUINA 90º
Perfil de aluminio color negro marca Celer para instalación de tira de LED en esquina. Permite instalar la tira de LED Celer. protegiéndola y disipando el calor. Dimensiones: 18.4x18.4mm (int. 12.2mm). Se vende en barras de 2ml.

**D7100035823** CELER ML PERFIL NEGRO EMPOTRABLE 8MM
Perfil de aluminio marca Celer, color negro, para instalación empotrada de tira de LED. Permite instalar tira de LED Celer protegiéndola y disipando el calor. Altura: 8mm. Ancho interior:12,2mm.Ancho exterior:17,1mm.Se vende en barras de 2ml.

**D7100035824** CELER ML PERFIL NEGRO SUPERFICIE 15MM
Perfil de aluminio color negro marca Celer para instalación en superficie de tira de LED. Permite instalar tira de LED Celer protegiéndola y disipando el calor. Dimensiones 17.1x14.6mm (int. 12.2mm). Se vende en barras de 2ml.

**D7100035825** CELER ML PERFIL NEGRO EMPOTRABLE 15MM
Perfil de aluminio marca Celer, color negro, para instalación empotrada de tira de LED. Permite instalar tira de LED Celer protegiéndola y disipando el calor. Altura: 14.6mm. Ancho interior: 12.2mm. Ancho exterior: 23mm. Se vende en barras de 2ml.

**D7100035831** CELER ML PERFIL BLANCO SUPERFICIE 8MM
Perfil de aluminio color blanco marca Celer para instalacion en superficie. Permite instalar tira de LED Celer protegiéndola y disipando el calor. Dimensiones 17.1x8mm (int. 12.2mm). Se vende en barras de 2ml.

**D7100035832** CELER ML PERFIL BLANCO ESQUINA 90º
Perfil de aluminio color blanco marca Celer para instalación de tira de LED en esquina. Permite instalar la tira de LED Celer. protegiéndola y disipando el calor. Dimensiones: 18.4x18.4mm (int. 12.2mm). Se vende en barras de 2ml.

**D7100035833** CELER ML PERFIL BLANCO EMPOTRABLE 8MM
Perfil de aluminio marca Celer, color blanco, para instalación empotrada de tira de LED. Permite instalar tira de LED Celer protegiéndola y disipando el calor. Altura: 8mm. Ancho interior:12,2mm.Ancho exterior:17,1mm.Se vende en barras de 2ml.

**D7100035834** CELER ML PERFIL BLANCO SUPERFICIE 15MM
Perfil de aluminio color blanco marca Celer para instalación en superficie de tira de LED. Permite instalar tira de LED Celer protegiéndola y disipando el calor. Dimensiones 17.1x14.6mm (int. 12.2mm). Se vende en barras de 2ml.

**D7100035835** CELER ML PERFIL BLANCO EMPOTRABLE 15MM
Perfil de aluminio marca Celer, color blanco, para instalación empotrada de tira de LED. Permite instalar tira de LED Celer protegiéndola y disipando el calor. Altura: 14.6mm. Ancho interior: 12.2mm. Ancho exterior: 23mm. Se vende en barras de 2ml.

**D7100035845** CELER ML PERFIL BLANCO SUPERFIC 15MMx23MM
Perfil de aluminio color blanco marca Celer para instalacion en superficie. Especial para tira IP67. Permite instalar tira de LED Celer protegiéndola y disipando el calor. Dimensiones 15x23mm (int. 17.9m). Se vende en barras de 2ml.

**D7100035955** CELER ML PERIFL ALU. SUPERFICIE TIRA NEON CON KIT DE ANCLAJE
ml de perfil de aluminio de superficie para tira de neón, con kit de anclaje

**D7100035230** CELER ML PERFIL ALUMINIO 17MMx25MM CONFORT VISUAL
Perfil de aluminio marca Celer modelo Confort visual, de bajo UGR, para instalación en superficie. Permite instalar tira de LED Celer protegiéndola y disipando el calor. Dimensiones 17.5x25mm (int. 12.6mm). Se vende en barras de 2ml.

**D7100035231** CELER ML PERFIL ALUMINIO 17MMx25MM CONFORT VISUAL NEGRO
Perfil de aluminio marca Celer modelo Confort visual, de bajo UGR, color negro, para instalación en superficie. Permite instalar tira de LED Celer protegiéndola y disipando el calor. Dimensiones 17.5x25mm (int. 12.6mm). Se vende en barras de 2ml.

**D7100035232** CELER ML PERFIL ALUMINIO 17MMx25MM CONFORT VISUAL BLANCO
Perfil de aluminio marca Celer modelo Confort visual, de bajo UGR, color blanco, para instalación en superficie. Permite instalar tira de LED Celer protegiéndola y disipando el calor. Dimensiones 17.5x25mm (int. 12.6mm). Se vende en barras de 2ml.

**D7100035550** CELER ML PERFIL CURVABLE 4.5MM TIRA LED
Perfil curvable de aluminio marca Celer para instalacion en superficie. Para tira de 12W/m. Permite instalar tira de LED Celer protegiéndola y disipando el calor. Dimensiones 6.5x16mm (int. 4.5m). Se vende en barras de 2ml.

**D7100035581** CELER ML PERFIL ALUMINIO SUPERFICIE 8MM TIRA LED 4MM
Perfil de aluminio marca Celer para instalacion en superficie. Para tira de 4mm. Permite instalar tira de LED Celer protegiéndola y disipando el calor. Dimensiones 8x9mm (int. 5.7m). Se vende en barras de 2ml.

**D7100035586** CELER ML PERFIL ALUM EMPOTRABLE 8MM TIRA LED 4MM
Perfil de aluminio marca Celer para instalación empotrada de tira de LED. Especial para tira LED 4mm. Permite instalar tira de LED Celer protegiéndola y disipando el calor. Altura: 9mm. Ancho interior: 5.7mm. Anchor de corte: 8mm. Ancho exterior: 14mm. Se vende en barras de 2ml.

**D7100035601** CELER ML PERFIL ALUMINIO SUPERFICIE 8MM
Perfil de aluminio marca Celer para instalacion en superficie. Permite instalar tira de LED Celer protegiéndola y disipando el calor. Dimensiones 17.1x8mm (int. 12.2mm). Se vende en barras de 2ml.

**D7100035603** CELER ML PERFIL ALUMINIO RESALTE SUPERFICIE 9MM
Perfil de aluminio con forma de resalte, marca Celer, para instalación en superficie de tira de LED. Permite instalar tira de LED Celer C2 protegiéndola y disipando el calor. Altura:11mm. Ancho interior:12,2mm.Ancho exterior:56,5mm. Se vende en barras de 2ml.

**D7100035604** CELER ML PERFIL ALUMINIO CUADRADO ORIENTABLE
Perfil de aluminio cuadrado marca Celer para instalacion suspendida y de superficie. Permite instalar tira de LED Celer protegiéndola y disipando el calor. Dimensiones 19x18.9mm (int. 15mm).

**D7100035606** CELER ML PERFIL ALUMINIO ESCALERA
Perfil de aluminio marca Celer para instalación de tira de LED en escalera. Permite señalizar los escalones con tira de LED Celer C2 protegiéndola y disipando el calor. Altura: 27,8mm. Ancho interior: 12.5mm. Ancho exterior: 67mm. Se vende en barras de 2ml.

**D7100035607** CELER ML PERFIL ALUMINIO ESQUINA 90º
Perfil de aluminio marca Celer para instalación de tira de LED en esquina. Permite instalar la tira de LED Celer. protegiéndola y disipando el calor. Dimensiones: 18.4x18.4mm (int. 12.2mm). Se vende en barras de 2ml.

**D7100035608** CELER ML PERFIL ALUMINIO BAÑADOR PARED SUPERFICIE
Perfil de aluminio marca Celer para instalación de tira de LED en superficie. Permite bañar de luz la pared al instalar la tira de LED Celer C2 protegiéndola y disipando el calor. Altura: 70mm. Ancho interior: 13mm. Ancho exterior: 27,7mm. Se vende en barras de 2ml.

**D7100035631** CELER ML PERFIL ALUMINIO SUPERFICIE 15MM
Perfil de aluminio marca Celer para instalación en superficie de tira de LED. Permite instalar tira de LED Celer protegiéndola y disipando el calor. Dimensiones 17.1x14.6mm (int. 12.2mm). Se vende en barras de 2ml.

**D7100035632** CELER ML PERFIL ALUM EMPOTRABLE 15MM
Perfil de aluminio marca Celer para instalación empotrada de tira de LED. Permite instalar tira de LED Celer protegiéndola y disipando el calor. Altura: 14.6mm. Ancho interior: 12.2mm. Ancho exterior: 23mm. Se vende en barras de 2ml.

**D7100035640** CELER ML PERFIL ALUM EMPOTRABLE 31MM
Perfil de aluminio marca Celer para instalación empotrada de tira de LED. Permite instalar tira de LED Celer protegiéndola y disipando el calor. Altura: 37.5mm. Ancho interior: 31mm. Ancho de corte: 35mm. Ancho exterior 49mm. Se vende en barras de 2ml.

**D7100035641** CELER ML PERFIL ALUM EMPOTRABLE 46MM
Perfil de aluminio marca Celer para instalación empotrada de tira de LED. Permite instalar tira de LED Celer protegiéndola y disipando el calor. Altura: 45mm. Ancho interior: 46mm. Ancho de corte: 50mm. Ancho exterior: 64mm. Se vende en barras de 2ml

**D7100035642** CELER ML PERFIL ALUM EMPOTRABLE 76MM
Perfil de aluminio marca Celer para instalación empotrada de tira de LED. Permite instalar tira de LED Celer protegiéndola y disipando el calor. Altura: 45mm. Ancho interior: 76mm. Ancho de corte: 80mm. Ancho exterior 94mm. Se vende en barras de 2ml.

**D7100035645** CELER ML PERFIL ALUM SUPERFIC 15MMx23MM
Perfil de aluminio marca Celer para instalacion en superficie. Especial para tira IP67. Permite instalar tira de LED Celer protegiéndola y disipando el calor. Dimensiones 15x23mm (int. 17.9m). Se vende en barras de 2ml.

**D7100035735** CELER TAPA PERFIL ALUMINIO FOSEADO BLANCO
Tapa para perfil Foseado Celer, color blanco

**D7100035621** CELER TAPA DERECHA PERFIL ALUMINIO ESCALERA
Tapa para perfil escalera Celer cuando es instalado con difusor transparente u opal. Para instalar en lado derecho. Altura: 27-4mm. Ancho: 67mm.

**D7100035672** CELER CLIP SUJECION PERFIL ALUMINIO ESQUINA
Clip sujeción de plástico para perfil de superficie Celer. Puede ser utilizado con perfil Celer 7100035607.

**D7100035759** CELER TAPA PERFIL ALUMINIO SUSPENDIDO 76MM
Tapa para perfil aluminio suspendido Celer de ancho interior de 76mm.

**D7100035647** CELER TAPA PERFIL ALUM SUPERFICIE 15MMX23MM
Tapa para perfil de superficie Celer 15x23mm para tira de IP67, cuando es instalado con difusor transparente u opal.

**D7100035648** CELER CLIP SUJECION PERFIL ALU. SUPERF. 15MMX23MM
Clip sujeción para perfil de superficie de 15x23mm para tira de IP67, cuando es instalado con difusor transparente u opal

**D7100035670** CELER CLIP ALUM. SUJECION PERFIL ALUMINIO ESQUINA
Clip sujeción de aluminio para perfil de superficie Celer. Puede ser utilizado con perfil Celer 7100035607.

**D7100035671** CELER CLIP SUJECION PERFIL ALUMINIO
Clip sujeción para perfil de superficie Celer. Puede ser utilizado con perfil Celer 7100035601, 7100035603, 7100035604 y 7100035608.

**D7100035673** CELER CLIP SUJECION BASCULANTE PERFIL ALUMINIO ORIENTABLE
Clip sujeción para perfil de superficie Celer. Puede ser utilizado con perfil Celer 7100035604.

**D7100035677** CELER CLIP PERFIL RINCONERA 16X16
Clip sujeción para perfil de superficie Celer rinconera 16x16. Puede ser utilizado con perfil Celer 7100035722.

**D7100035678** CELER CLIP PERFIL RINCONERA 30X30
Clip sujeción para perfil de superficie Celer rinconera 30x30. Puede ser utilizado con perfil Celer 7100035723.

**D7100035683** CELER MUELLES ANCLAJE PERFIL ALUM EMPOTRABLE 31MM
Muelles para anclaje de perfil aluminio Celer empotrable deancho interior de 31mm.

**D7100035684** CELER MUELLES ANCLAJE PERFIL ALUM EMPOTRABLE ALTO= 45MM
Muelles para anclaje de perfil aluminio Celer empotrable dealto 45mm.

**D7100035685** CELER SUSPENSION PERFIL SUSPENDIDO DOBLE DOS CABLES
Cable de suspensión doble marca Celer.

**D7100035686** CELER SUSPENSION PERFIL UN CABLE
Cable de suspensión marca Celer.

**D7100035687** CELER FIJACION PERFIL ALUMINIO LETRERO SUSPENDIDO
Tornillo para perfil aluminioletrero suspendido Celer. Permite fijar el cristal informativo en el perfil letrero de Celer.

**D7100035691** CELER CLIP SUJECION PERFIL ALUMINIO SUSPENDIDO 31MM
Clip sujeción para perfil aluminio superficie Celer de alto 31mm.

**D7100035692** CELER CLIP SUJECION PERFIL ALUMINIO SUSPENDIDO ALTO=38MM
Clip sujeción para perfil aluminio superficie Celer de alto 38mm.

**D7100035693** CELER CLIP SUJECION PERFIL NEGRO
Clip sujeción color negro para perfil de superficie Celer.

**D7100035695** CELER CLIP SUJECION PERFIL BLANCO
Clip sujeción color negro para perfil de superficie Celer.

**D7100035731** CELER ML TAPA CLIPABLE MULTIUSO PERFIL POLIVALENTE
Clip sujeción para perfil de superficie Celer. Puede ser utilizado con perfil Celer 7100035721.

**D7100035743** CELER TAPA FINAL PERFIL POLIVALENTE
Tapa para perfil aluminio polivalente de superficie Celer 16.9mm cuando es instalado con difusor transparente u opal.

**D7100035744** CELER TAPA FINAL PERFIL RINCONERA 16X16 CUADRADA
Tapa para perfil aluminio rinconera 16x16 cuadrada Celer

**D7100035746** CELER TAPA FINAL PERFIL RINCONERA 30X30 CUADRADA
Tapa para perfil aluminio rinconera 30x30 cuadrada Celer

**D7100035750** CELER TAPA PERFIL ALUM EMPOTRABLE 31MM LENTE ENRASADA
Tapa para perfil aluminio empotrable Celer de ancho interior de 31mm, montada con lente Celer enrasada.

**D7100035752** CELER TAPA PERFIL ALUM EMPOTRABLE 76MM
Tapa para perfil aluminio empotrable Celer de ancho interior de 76mm.

**D7100035753** CELER TAPA PERFIL ALUMINIO SUSP-SUPER 31MM LENTE ENRASADA
Tapa para perfil aluminio Celer de ancho interior de 31mm montada con lente Celer enrasada

**D7100035754** CELER TAPA PERFIL ALUMINIO SUSP-SUPER 31MM LENTE ENRASADA NG
Tapa para perfil aluminio Celer de ancho interior de 31mm,montada con lente Celer enrasada. color negro.

**D7100035757** CELER TAPA PERFIL ALUMINIO SUSPENDIDO-SUSPENDIDO 46MM
Tapa para perfil suspendido 43mm Celer, color gris

**D7100035758** CELER TAPA PERFIL ALUMINIO SUSPENDIDO-SUPERFICIE 46MM NEGRO
Tapa para perfil aluminio suspendido y superficie Celer de ancho interior de 46mm, montada con lente Celer. color negro.

**D7100035760** CELER TAPA PERFIL ALUMINIO SUSPENDIDO DOBLE 46MM
Tapa para perfil aluminio suspendido doble Celer de ancho interior de 46mm, montada con lente Celer.

**D7100035763** CELER TAPA PERFIL ALUMINIO LETRERO SUSPENDIDO
Tapa para perfil aluminio letrero suspendido Celer.

**D7100035764** CELER TAPA PERFIL ALU EMPOTRABLE SLIM
Tapa para perfil aluminio empotrable Slim

**D7100035765** CELER TAPA PERFIL ALU EMPOTRABLE SLIM BLANC0
Tapa para perfil aluminio empotrable Slim color blanco

**D7100035766** CELER TAPA PERFIL ALU EMPOTRABLE SLIM NEGRO
Tapa para perfil aluminio empotrable Slim color negro

**D7100035767** CELER CLIP SUJECION PERFIL ALU EMPOTRABLE SLIM
Clip de sujeción para perfil aluminio empotrable Slim

**D7100035768** CELER CLIP SUJECION PERFIL ALU EMPOTRABLE SLIM BLANCO
Clip de sujeción para perfil aluminio empotrable Slim color blanco

**D7100035769** CELER CLIP SUJECION PERFIL ALU EMPOTRABLE SLIM NEGRO
Clip de sujeción para perfil aluminio empotrable Slim color negro

**D7100035770** CELER TAPA PERFIL ALUMINIO 17MMx25MM CONFORT VISUAL
Tapa para perfil confort visual Celer, color gris

**D7100035785** CELER TAPA FINAL PARA TIRA LED 15W 230V IP67
Tapa final para tira de LED 230V marca Celer. Ha de instalarse al final de la tira de LED para evitar que el extremo alimentado quede al aire.

**D7100035786** CELER TAPA VOLTAJE PARA TIRA LED 15W 230V IP67
Tapa voltaje para tira de LED 230V marca Celer.

**D7100035796** CELER TAPA P/PERFIL ALUM EMPOTRAR C/MARCO Y LENTE
Tapa para perfil de empotrar con marco Celer cuando es instalado con lente. Altura: 8mm. Ancho: 37-2mm

**D7100035797** CELER TAPA PERFIL ALUMINIO 17MMx25MM CONFORT VISUAL NEGRO
Tapa para perfil confort visual Celer, color negro

**D7100035798** CELER TAPA PERFIL ALUMINIO 17MMx25MM CONFORT VISUAL BLANCO
Tapa para perfil confort visual Celer, color blanco

**D7100035811** CELER CONECTOR 120º PARA PERFIL
Conector de 120º para perfil de tira de LED marca Celer.

**D7100035812** CELER CONECTOR 90º PARA PERFIL
Conector de 90º para perfil de tira de LED marca Celer

**D7100035813** CELER CONECTOR LINEAL 180º PARA PERFIL
Conector lineal de 180º para perfil de tira de LED marca Celer

**D7100035814** CELER CONECTOR LATERAL B 180º PARA PERFIL
Conector lineal lateral de 180º para perfil de tira de LED marca Celer

**D7100035815** CELER CLIP SUJECION PERFIL NEGRO SUPERF. 15MMX23MM
Clip sujeción para perfil de superficie de 15x23mm para tira de IP67, color negro, cuando es instalado con difusor transparente u opal

**D7100035816** CELER CLIP SUJECION PERFIL BLANCO SUPERF. 15MMX23MM
Clip sujeción para perfil de superficie de 15x23mm para tira de IP67, color blanco, cuando es instalado con difusor transparente u opal

**D7100035826** CELER TAPA PERFIL NEGRO SUPERFICIE 8MM C/DIFUSOR
Tapa para perfil color negro de superficie Celer cuando es instalado con difusor transparente u opal. Altura: 8,6mm. Ancho: 17mm

**D7100035827** CELER TAPA PERFIL NEGRO ESQUINA 90º C/DIFUSOR
Tapa para perfil de esquina 90º color negro Celer cuando es instalado con difusor lente.

**D7100035828** CELER TAPA PERFIL NEGRO EMPOTRABLE 8MM
Tapa para perfil empotrable Celer 23x8mm, color negro, cuando es instalado con difusor transparente u opal.

**D7100035829** CELER TAPA PERFIL NEGRO SUPERFICIE 15MM
Tapa para perfil color negro de superficie Celer 15mm cuando es instalado con difusor transparente u opal. Altura: 15,2mm. Ancho: 17,1mm

**D7100035830** CELER TAPA PERFIL NEGRO EMPOTRABLE 15MM
Tapa para perfil empotrable Celer 23x14.6mm, color negro, cuando es instalado con difusor transparente u opal.

**D7100035836** CELER TAPA PERFIL BLANCO SUPERFICIE 8MM C/DIFUSOR
Tapa para perfil color blanco de superficie Celer cuando es instalado con difusor transparente u opal. Altura: 8,6mm. Ancho: 17mm

**D7100035837** CELER TAPA PERFIL BLANCO ESQUINA 90º C/DIFUSOR
Tapa para perfil de esquina 90º color blanco Celer cuando es instalado con difusor lente.

**D7100035838** CELER TAPA PERFIL BLANCO EMPOTRABLE 8MM
Tapa para perfil empotrable Celer 23x8mm, color blanco, cuando es instalado con difusor transparente u opal.

**D7100035839** CELER TAPA PERFIL BLANCO SUPERFICIE 15MM
Tapa para perfil color blanco de superficie Celer 15mm cuando es instalado con difusor transparente u opal. Altura: 15,2mm. Ancho: 17,1mm

**D7100035840** CELER TAPA PERFIL BLANCO EMPOTRABLE 15MM
Tapa para perfil empotrable Celer 23x14.6mm, color blanco, cuando es instalado con difusor transparente u opal.

**D7100035841** CELER TAPA PERFIL BLANCO SUPERFICIE 15MMX23MM
Tapa para perfil de superficie Celer 15x23mm para tira de IP67, color blanco, cuando es instalado con difusor transparente u opal.

**D7100035850** CELER TAPA PERFIL NEGRO SUPERFICIE 15MMX23MM
Tapa para perfil de superficie Celer 15x23mm para tira de IP67, color negro, cuando es instalado con difusor transparente u opal.

**D7100035956** CELER CLIP Y TORNILLO PERIFL ALU. SUPERFICIE TIRA LED NEON
Clip y tornillo de sujeción para perfil de superficie para tira de neón

**D7100035957** CELER TAPA VOLTAJE FRONTAL PARA TIRA LED NEON
Tapa voltaje frontal para tira led NEON

**D7100035958** CELER TAPA VOLTAJE LATERAL PARA TIRA LED NEON
Tapa voltaje lateral para tira led NEON

**D7100035959** CELER TAPA VOLTAJE CIEGA PARA TIRA LED NEON
Tapa voltaje ciega para tira led NEON

**D7100035551** CELER TAPA PERFIL CURVABLE TIRA LED
Tapa para perfil curvable de superficie de 4,5mm para tira led marca Celer

**D7100035552** CELER CLIP SUJECION PERFIL CURVABLE TIRA LED
Clip sujeción para perfil curvable Celer de 4.5mm, cuando es instalado con difusor transparente u opal.

**D7100035582** CELER TAPA PERFIL ALUMINIO SUPERFICIE 8MM PARA TIRA LED 4MM
Tapa para perfil de superficie Celer 8x9mm para tira de 4mm, cuando es instalado con difusor transparente u opal.

**D7100035583** CELER CLIP SUJECION PERFIL ALUMINIO TIRA LED 4MM
Clip sujeción color para perfil de superficie o de empotrar para tira de 4mm, cuando es instalado con difusor transparente u opal

**D7100035587** CELER TAPA PERFIL ALUM EMPOTRABLE 8MM PARA TIRA LED 4MM
Tapa para perfil empotrable Celer 14x9mm para tira de 4mm, cuando es instalado con difusor transparente u opal.

**D7100035609** CELER TAPA PERFIL ALUMINIO SUPERFICIE 8MM CON DIFUSOR
Tapa para perfil de superficie Celer cuando es instalado con difusor transparente u opal. Altura: 8,6mm. Ancho: 17mm

**D7100035610** CELER TAPA PERFIL ALUM EMPOTRABLE 8MM
Tapa para perfil empotrable Celer cuando es instalado con difusor transparente u opal. Altura: 8,6mm. Ancho: 17mm

**D7100035611** CELER TAPA PERFIL ALUMINIO RESALTE SUPERFICIE 9MM
Tapa para perfil de resalte Celer cuando es instalado con difusor transparente u opal. Altura: 8,6mm. Ancho: 52,4mm

**D7100035612** CELER TAPA PERFIL ALUMINIO ORIENTABLE
Tapa para perfil orientable Celer cuando es instalado con difusor transparente u opal. Altura: 8,6mm. Ancho: 17mm

**D7100035620** CELER TAPA IZQUIERDA PERFIL ALUMINIO ESCALERA
Tapa para perfil escalera Celer cuando es instalado con difusor transparente u opal. Para instalar en lado izquierdo. Altura: 27-4mm. Ancho: 67mm.

**D7100035625** CELER TAPA PERFIL ALUMINIO ESQUINA 90º CON DIFUSOR
Tapa para perfil de esquina Celer cuando es instalado con difusor transparente u opal. Altura: 18,4mm. Ancho: 18,4mm.

**D7100035626** CELER TAPA PERFIL ALUMINIO BAÑADOR PARED SUPERFICIE
Tapa para perfil de superficie bañador de pared Celer. Altura: 70mm. Ancho: 27,7mm.

**D7100035627** CELER TAPA PERFIL ALUMINIO SUPERFICIE 8MM CON LENTE
Tapa para perfil de superficie 8mm Celer cuando es instalado con difusor lente. Altura: 13mm. Ancho: 17mm

**D7100035638** CELER TAPA PERFIL ALUMINIO SUPERFICIE 15MM
Tapa para perfil de superficie Celer 15mm cuando es instalado con difusor transparente u opal. Altura: 15,2mm. Ancho: 17,1mm

**D7100035639** CELER TAPA PERFIL ALUM EMPOTRABLE 15MM
Tapa para perfil empotrable 15mm Celer cuando es instalado con difusor transparente u opal. Altura: 15,2mm. Ancho: 23mm

**D7100035698** CELER ML DIFUSOR OPAL PC P/PERFIL ESCALERA ALUMINIO
Difusor opal para perfil escalera Celer que matiza ligeramente la luz emitida. Se vende en barras de 2ml.

**D7100035553** CELER ML DIFUSOR TRANSPARENTE P/PERFIL CURVABLE TIRA LED
Difusor transparente para perfil Celer curvable. Se vende en barras de 2ml

**D7100035554** CELER ML DIFUSOR OPAL P/PERFIL CURVABLE TIRA LED
Difusor opal para perfil Celer curvable. Se vende en barras de 2ml

**D7100035584** CELER ML DIFUSOR TRANSPARENTE P/PERFIL ALUMINIO TIRA LED 4MM
Difusor transparente para perfil Celer que matiza ligeramente la luz emitida. Puede utilizarse con todos los perfiles de Celer de ancho interior=17.9mm (especiales para tira de 4mm). Se vende en barras de 2ml

**D7100035585** CELER ML DIFUSOR OPAL TIRA LED 4MM P/PERFIL ALUMINIO
Difusor opal para perfil Celer que matiza ligeramente la luz emitida. Puede utilizarse con todos los perfiles de Celer de ancho interior=17.9mm (especiales para tira de 4mm). Se vende en barras de 2ml

**D7100035680** CELER ML DIFUSOR TRANSPARENTE P/PERFIL ALUMINIO
Difusor transparente para perfil Celer que permite pasar toda la luz. Puede utilizarse con los perfiles de Celer de ancho interior=15mm. Se vende en barras de 2ml.

**D7100035682** CELER ML DIFUSOR OPAL P/PERFIL ALUMINIO
Difusor opal para perfil Celer que matiza ligeramente la luz emitida. Puede utilizarse con los perfiles de Celer de ancho interior=15mm. Se vende en barras de 2ml.

**D7100035690** CELER ML DIFUSOR LENTE P/PERFIL ALUMINIO
Difusor lente para perfil Celer que permite concentrar el haz de luz emitida. Puede utilizarse con los perfiles 7100035601 y 7100035607. Se vende en barras de 2ml.

**D7100035697** CELER ML DIFUSOR NEGRO P/PERFIL ALUMINIO
difusor negro para perfil Celer que matiza la luz emitida. Puede utilizarse con los perfiles de Celer de ancho interior=15mm. Se vende en barras de 2ml.

**D7100035699** CELER ML DIFUSOR OPAL MICROPRISMATICO P/PERFIL ALUMINIO
Difusor microprismático de bajo UGR para perfil Celer. Se vende en barras de 2ml.

**D7100035701** CELER ML LENTE OPAL40 CUADRADA 20MM
Difusor lente opal cuadrada para perfil aluminio de 20mm Celer que matiza ligeramente la luz emitida. Se vende en barras de 2ml.

**D7100035702** CELER ML LENTE OPAL40 CUADRADA 22MM
Difusor lente opal cuadrada para perfil aluminio de 22mm Celer que matiza ligeramente la luz emitida. Se vende en barras de 2ml.

**D7100035703** CELER ML LENTE OPAL40 CUADRADA 40MM
Difusor lente opal cuadrada para perfil aluminio Celer de 40mm Celer que matiza ligeramente la luz emitida. Se vende en barras de 2ml.

**D7100035705** CELER ML LENTE PERFIL 15MM OPAL40 REDONDA
Difusor lente opal redonda para perfil aluminio Celer de 15mm Celer que matiza ligeramente la luz emitida. Se vende en barras de 2ml.

**D7100035706** CELER ML LENTE OPAL40 REDONDA PERFIL RINCONERA 16X16
Difusor lente opal redondo para perfil aluminio rinconera de 16x16mm Celer que matiza ligeramente la luz emitida. Se vende en barras de 2ml.

**D7100035707** CELER ML LENTE PERFIL RINCONERA 30X OPAL40 REDONDA30
Difusor lente opal redondo para perfil aluminio rinconera de 30x30mm Celer que matiza ligeramente la luz emitida. Se vende en barras de 2ml.

**D7100035711** CELER ML LENTE TRANSPARENTE CUADRADA 20MM
Difusor lente transparente cuadrada para perfil aluminio Celer de 20mm. Se vende en barras de 2ml.

**D7100035712** CELER ML LENTE TRANSPARENTE CUADRADA 22MM
Difusor lente transparente cuadrada para perfil aluminio Celer de 22mm. Se vende en barras de 2ml.

**D7100035713** CELER ML LENTE TRANSPARENTE CUADRADA 40MM
Difusor lente transparente cuadrada para perfil aluminio Celer de 40mm. Se vende en barras de 2ml.

**D7100035715** CELER ML LENTE TRANSPARENTE REDONDA 15MM
Difusor lente transparente redonda para perfil aluminio Celer de 15mm. Se vende en barras de 2ml.

**D7100035716** CELER ML LENTE TRANSPARENTE REDONDA 22MM
Difusor lente transparente redonda para perfil aluminio Celer de 22mm. Se vende en barras de 2ml.

**D7100035717** CELER ML LENTE TRANSPARENTE REDONDA 40MM
Difusor lente transparente redonda para perfil aluminio Celer de 40mm. Se vende en barras de 2ml.

**D7100035771** CELER ML LENTE OPAL BOVEDA CUADRADA 15MM PERFIL ALUM 31MM
Difusor lente opal para perfil aluminio Celer que matiza ligeramente la luz emitida. Puede utilizarse con los perfiles de aluminio Celer de 31mm. Bóveda cuadrada, alto=15mm. Se vende en barras de 2ml.

**D7100035772** CELER ML LENTE OPAL BOVEDA CUADRADA 25MM PERFIL ALUM 31MM
Difusor lente opal para perfil aluminio Celer que matiza ligeramente la luz emitida. Puede utilizarse con los perfiles de aluminio Celer de 31mm. Bóveda cuadrada, alto=25mm. Se vende en barras de 2ml.

**D7100035773** CELER ML LENTE OPAL PERFIL ALUMINIO 46MM
Difusor lente opal para perfil aluminio Celer que matiza ligeramente la luz emitida. Puede utilizarse con los perfiles de Celer de ancho interior=46mm. Se vende en barras de 2ml.

**D7100035774** CELER ML LENTE OPAL PERFIL ALUMINIO 76MM/ANGULAR 32-90MM
Difusor lente opal para perfil aluminio Celer que matiza ligeramente la luz emitida. Puede utilizarse con los perfiles de Celer de 76mm y angular (Int:32mm, Ext:90mm). Se vende en barras de 2ml.

**D7100035775** CELER ML DIFUSOR OPAL ENRASADO PERFIL ALUMINIO 31MM
Difusor lente opal enrasada para perfil aluminio Celer que matiza ligeramente la luz emitida. Puede utilizarse con los perfiles de Celer de 31mm. Se vende en barras de 2ml.

**D7100035776** CELER ML DIFUSOR OPAL INFERIOR PERFIL ALUMINIO DOBLE 56MM
Difusor lente opal para perfil aluminio Celer que matiza ligeramente la luz emitida. Puede utilizarse con los perfiles de aluminio suspendido Celer doble: parte inferior. Se vende en barras de 2ml.

**D7100035777** CELER ML DIFUSOR OPAL PERFIL ALUMINIO 22.5MM X 5MM
Difusor lente opal para perfil aluminio Celer que matiza ligeramente la luz emitida. Puede utilizarse con los perfiles de aluminio suspendido Celer doble: parte superior. Se vende en barras de 2ml.

**D7100035860** CELER ML DIFUSOR NEGRO PERFIL NEGRO 15MMX23MM
Difusor negro para perfil Celer que matiza ligeramente la luz emitida. Puede utilizarse con todos los perfiles de Celer de ancho interior=17.9mm (especiales para tira IP67). Se vende en barras de 2ml.

**D7100035880** CELER ML DIFUSOR NEGRO ENRASADO PERFIL ALUMINIO 31MM
Difusor negro para perfil Celer que matiza la luz emitida. Puede utilizarse con los perfiles de Celer de ancho interior=31mm. Se vende en barras de 2ml.

**D7100035646** CELER ML DIFUSOR OPAL PERFIL ALUM 15MMX23MM
Difusor opal para perfil Celer que matiza ligeramente la luz emitida. Puede utilizarse con todos los perfiles de Celer de ancho interior=17.9mm (especiales para tira IP67). Se vende en barras de 2ml

**D7250062000** CELER FUENTE ALIMENTACION LED 35W 24VDC IP20
Fuente de alimentación IP20 para tira de LED marca Celer de 35W y 24V. Corriente 1A. Dimensiones 160x58x20mm

**D7250062001** CELER FUENTE ALIMENTACION LED 60W 24VDC IP20
Fuente de alimentación IP20 para tira de LED marca Celer de 60W y 24V. Corriente 2,1A. Dimensiones 185x64x22mm

**D7250062002** CELER FUENTE ALIMENTACION LED 100W 24VDC IP20
Fuente de alimentación IP20 para tira de LED marca Celer de 100W y 24V. Corriente 4,1A. Dimensiones 180x66x32mm.

**D7250062003** CELER FUENTE ALIMENTACION LED 150W 24VDC IP20
Fuente de alimentación IP20 para tira de LED marca Celer de 150W y 24V. Corriente 6,25A. Dimensiones 205x71x32mm.

**D7250062004** CELER FUENTE ALIMENTACION LED 200W 24VDC IP20
Fuente de alimentación IP20 para tira de LED marca Celer de 200W y 24V. Corriente 8,45A. Dimensiones 205x71x32mm.

**D7250062005** CELER FUENTE ALIMENTACION LED 250W 24VDC IP20
Fuente de alimentación IP20 para tira de LED marca Celer de 250W y 24V. Corriente 10,4A. Dimensiones 210x80x36mm.

**D7250062006** CELER FUENTE ALIMENTACION LED 300W 24VDC IP20
Fuente de alimentación IP20 para tira de LED marca Celer de 300W y 24V. Corriente 12,5A. Dimensiones 210x80x36mm.

**D7250062010** CELER FUENTE ALIMENTACION LED 75W 24VDC IP20 SLIM
Fuente de alimentación IP20 para tira de LED marca Celer modelo Slim de 75W y 24V. Corriente 0,5A. Dimensiones 305x30x17mm.

**D7250062011** CELER FUENTE ALIMENTACION LED 100W 24VDC IP20 SLIM
Fuente de alimentación IP20 para tira de LED marca Celer modelo Slim de 100W y 24V. Corriente 0,6A. Dimensiones 320x30x19mm.

**D7250062012** CELER FUENTE ALIMENTACION LED 150W 24VDC IP20 SLIM
Fuente de alimentación IP20 para tira de LED marca Celer modelo Slim de 150W y 24V. Corriente 1,4A. Dimensiones 360x32x24mm.

**D7250062020** CELER FUENTE ALIMENTACION LED 60W DALI 2 PUSH 24VDC IP20
Fuente de alimentación IP20 para tira de LED marca Celer de 60W y 24V. Regulable Dali-2. Incluye función PUSH-DIM para ajustar la intensidad lumínica desde un pulsador. Corriente 0,5A. Dimensiones 222,5x45,5x30,5mm

**D7250062021** CELER FUENTE ALIMENTACION LED 100W DALI 2 PUSH 24VDC IP20
Fuente de alimentación IP20 para tira de LED marca Celer de 100W y 24V. Regulable Dali-2. Incluye función PUSH-DIM para ajustar la intensidad lumínica desde un pulsador. Corriente 0,78A. Dimensiones 308x45,5x30,5mm

**D7250062022** CELER FUENTE ALIMENTACION LED 150W DALI 2 PUSH 24VDC IP20
Fuente de alimentación IP20 para tira de LED marca Celer de 150W y 24V. Regulable Dali-2. Incluye función PUSH-DIM para ajustar la intensidad lumínica desde un pulsador. Corriente 1,2A. Dimensiones 308x45,5x30,5mm

**D7250062023** CELER FUENTE ALIMENTACION LED 200W DALI 2 PUSH 24VDC IP20
Fuente de alimentación IP20 para tira de LED marca Celer de 200W y 24V. Regulable Dali-2. Incluye función PUSH-DIM para ajustar la intensidad lumínica desde un pulsador. Corriente 0,5A. Dimensiones 325x60x35,5mm

**D7100041001** CELER MANDO PREMIUM SPI 8 ESCENAS C2
Mando a distancia Premium para tira SPI marca Celer. Configuración de hasta 8 escenas. Funcionamiento con pilas.

**D7250045837** CELER MANDO BLANCO VARIABLE
Mando marca Celer para controlador blanco variable de 2 canales. Funcionamiento con pilas. Controlador a la venta por separado. Permite modular el brillo y la temperatura de color

**D7100041000** CELER MANDO PARED PREMIUM SPI 4 ESCENAS C2
Mando Premium para tira SPI marca Celer, con comunicación por radiofrecuencia. Alcance hasta 30m. Barra táctil ultrasensible para ajustar el color. Configuración de hasta 4 escenas. Con imán en la parte posterior para colocarlo en el soporte trasero o en cualquier superficie metálica Funcionamiento con pilas.

**D7250045809** CELER MANDO PARA CONTROLADOR MONOCOLOR 4 CANALES C3
Mando monocolor marca Celer para controlador monocolor Celer C3. Funcionamiento con pilas. Controlador a la venta por separado. Permite modular la velocidad de cambio y el brillo.

**D7250045829** CELER MANDO PREMIUM MONOCOLOR REGULABLE
Mando monocolor marca Celer con comunicación por radiofrecuencia. Alcance hasta 30m. Funcionamiento con batería. Controlador a la venta por separado. Deslizamiento táctil ultrasensible para el ajuste del brillo.

**D7250045830** CELER MANDO PREMIUM MONOCOLOR REGULABLE 4 ZONAS
Mando monocolor marca Celer con comunicación por radiofrecuencia. Alcance hasta 30m. Funcionamiento con pilas. Controlador a la venta por separado. Rueda de color táctil ultrasensible. Control de hasta 4 zonas.

**D7250045831** CELER MANDO PREMIUM MONOCOLOR REGULABLE RF 1 ZONA
Mando monocolor marca Celer con comunicación por radiofrecuencia. Alcance hasta 30m. Funcionamiento con batería. Controlador a la venta por separado. Regulador de intensidad de luz portátil con una tecla. Control de 1 zona.

**D7250045008** CELER CONTROLADOR MONOCOLOR Y BLANCO VAR. C4
Controlador 4 canales marca Celer para tira LED monocolor y blanco variable. Funcionamiento a 12/24v. Mando a la venta por separado

**D7250045832** CELER CONTROLADOR PREMIUM
Controlador Premium marca Celer con control remoto inalámbrico. 1 canal. 4 frecuencias PWM. Posibilidad de seleccionar la curva de regulación logarítmica o lineal. Mando a la venta por separado.

**D7250045833** CELER AMPLIFICADOR PREMIUM
Amplificador Premium marca Celer de 1 canal. Entrada de señal PWM. Receptor de señal PWM. Repetidor de potencia en serie o en paralelo para ampliar la salida de forma ilimitada. Corriente de salida 15A.

**D7250045835** CELER AMPLIFICADOR TIRA LED 5 CANALES
Amplificador para tira LED Celer de 5 canales. Voltaje de entrada: 12V / 24V. Corriente máxima por canal 6 A.

**D7250045836** CELER MANDO PARA CONTROLADOR RGB Y RGBW
Mando marca Celer para controlador RGB y RGBW Celer de 4 canales. Controlador a la venta por separado.

**D7250045842** CELER CONTROLADOR RGB Y RGBW 4 CANALES C4
Controlador 4 canales marca Celer para tira LED RGB y RGBW. Funcionamiento a 12/24v. Mando a la venta por separado

**D7250045845** CELER MANDO PREMIUM RGB + BLANCO VARIABLE
Mando Premium RGBTW marca Celer con comunicación por radiofrecuencia. Alcance hasta 30m. Funciona con controladores ELD RGB+CCT de doble color o RGB (controlador a la venta por separado). Barra táctil ultrasensible para ajustar el color. Puede enlazarse con 1 o varios receptores. Control de hasta 4 zonas. Con imán en la parte posterior para colocarlo en el soporte trasero o en cualquier superficie metálica Funcionamiento con pilas.

**D7250045848** CELER MANDO PREMIUM RGB + BLANCO VARIABLE 4 ZONAS
Mando Premium RGBW 4 zonas marca Celer con comunicación por radiofrecuencia. Alcance hasta 30m. Barra táctil ultrasensible para ajustar el color. Puede enlazarse con 1 o varios receptores. Control de hasta 4 zonas. Con imán en la parte posterior para colocarlo en el soporte trasero o en cualquier superficie metálica Funcionamiento con pilas.

**D7250045150** CELER BOLSA 10 CLIPS Y 20 TORNILLOS TIRA LED 230V 15W IP67
Bolsa que incluyen 10 clips y 20 tornillos para sujetar la tira de LED 230V de Celer.

**D7250045850** CELER PULSADOR TACTIL CONTACTO PARA PERFIL DE TIRA LED
Pulsador táctil para tira de LED. Permite controlar la tira LED de manera táctil. Regulador LED monocromático con minisensor de voltaje constante y 1 canal para perfiles de aluminio. Potencia máxima: 36W a 12V y 72W a 24V. Generalmente se instala en el perfil de aluminio de la tira LED.

**D7250045855** CELER SENSOR SIN CONTACTO PARA PERFIL DE TIRA LED
Sensor Sin Contacto para tira de LED. Permite controlar la tira LED sin contacto. Interruptor con sensor de movimiento de mano, conectado directamente a la tira de LED de baja tensión. Alcance de detección 8cm. Ángulo de detección 15-30º. Potencia máxima: 48W a 12V y 96W a 24V. Generalmente se instala en el perfil de aluminio de la tira LED.

**D7250045856** CELER SENSOR PIR PARA PERFIL DE TIRA LED
Sensor PIR para tira de LED. Cuando una persona entra en el área de detección la tira se enciende y cuando sale se apaga después de 30 segundos. Interruptor del sensor de movimiento PIR, conectado directamente a la tira de LED de baja tensión. Alcance de detección 3m. Ángulo de detección 120º. Potencia máxima: 36W a 12V y 72W a 24V. Generalmente se instala en el perfil de aluminio de la tira LED.

**D7250045857** CELER SENSOR RADIOFRECUENCIA PARA TIRA LED
Sensor RF para tira de LED. Detector de moviminto por microondas activos con sistema HF 10,525GHz. Detecta el movimiento a través de plástico, vidrio y materiales finos no metálicos. Sensor de movimiento y sensor de luz diurna incorporados, ajustables mediante potenciómetro. Alcance de detección 20m de diámetro. Ángulo de detección: 150º en pared y 360º en techo. Altura máxima 15m. IP20

**D7250045875** CELER MANDO PARED RF TACTIL MONOCOLOR BL
Mando táctil Monocolor para instalación en pared con comunicación por radiofrecuencia, marca Celer, color blanco. 4 canales. Con controlador de tensión constante monocolor incorporado. Panel táctil de vidrio de alta resistencia untrasensible con rueda de color táctil en el centro y retroiluminación.

**D7250045876** CELER MANDO PARED RF TACTIL BLANCO VARIABLE BL
Mando táctil Blanco Variable para instalación en pared con comunicación por radiofrecuencia, marca Celer, color blanco. 4 canales. Panel táctil de vidrio de alta resistencia untrasensible con rueda de color táctil en el centro y retroiluminación.

**D7250045877** CELER MANDO PARED RF TACTIL RGB BL
Mando táctil RGB para instalación en pared con comunicación por radiofrecuencia, marca Celer, color blanco. 4 canales. Panel táctil de vidrio de alta resistencia untrasensible con rueda de color táctil en el centro y retroiluminación.

**D7250045878** CELER MANDO PARED RF TACTIL RGBW BL
Mando táctil RGBW para instalación en pared con comunicación por radiofrecuencia, marca Celer, color blanco. 4 canales. Panel táctil de vidrio de alta resistencia untrasensible.

**D7250045879** CELER MANDO PARED RF TACTIL RGB BLANCO VARIABLE BL
Mando táctil RGBTW para instalación en pared con comunicación por radiofrecuencia, marca Celer, color blanco. 4 canales. Panel táctil de vidrio de alta resistencia untrasensible.

**D7250045880** CELER CONTROLADOR RF 20A 480W 4 CANALES
Controlador de 4 canales para tira LED RF, marca Celer. Funcionamiento a 12/24v. Corriente de entrada 20A. Potencia de salida 480W. Compatibilidad con mando a distancia Celer 2, 4G (a la venta por separado) de una o varias zonas de un color, color dual, RGB/RGBW. Función de transmisión automática: transmite la señal automáticamente a otro controlador con un alcance de 30m.

**D7250045881** CELER CONTROLADOR RF 25A 600W 5 CANALES
Controlador de 5 canales para tira LED RF, marca Celer. Funcionamiento a 12/24v. Corriente de entrada 25,5A. Potencia de salida 600W. Compatibilidad con mando a distancia Celer 2, 4G (a la venta por separado) de una o varias zonas RGB+CCT. Función de transmisión automática: transmite la señal automáticamente a otro controlador con un alcance de 30m.

**D7250045890** CELER MANDO PREMIUM BLANCO VARIABLE REGULABLE 1 ZONA
Mando Premium blanco variable (TW) marca Celer con comunicación por radiofrecuencia. Contro de 1 zona. Alcance hasta 30m. Barra táctil ultrasensible para ajustar el color. Con imán en la parte posterior para colocarlo en el soporte trasero o en cualquier superficie metálica Funcionamiento con pilas.

**D7250045891** CELER MANDO PREMIUM RGB REGULABLE 1 ZONA
Mando Premium RGB marca Celer con comunicación por radiofrecuencia. Contro de 1 zona. Alcance hasta 30m. Barra táctil ultrasensible para ajustar el color. Con imán en la parte posterior para colocarlo en el soporte trasero o en cualquier superficie metálica Funcionamiento con pilas.

**D7250045892** CELER MANDO PREMIUM RGB + BLANCO REGULABLE 1 ZONA
Mando Premium RGBW marca Celer con comunicación por radiofrecuencia. Contro de 1 zona. Alcance hasta 30m. Barra táctil ultrasensible para ajustar el color. Con imán en la parte posterior para colocarlo en el soporte trasero o en cualquier superficie metálica Funcionamiento con pilas.

**D7100030265** CELER ARO IP65 BLANCO GU10 PLUS C2
Aro decorativo empotrable marca Celer, modelo confort visual IP65, con portalámparas GU10. Fabricado en aluminio con acabado blanco. Medidas: Ø85x46mm. Diam. de corte: Ø70mm.

**D7100030266** CELER ARO IP65 NEGRO GU10 PLUS C2
Aro decorativo empotrable marca Celer, modelo confort visual IP65, con portalámparas GU10. Fabricado en aluminio con acabado negro. Medidas: Ø85x46mm. Diam. de corte: Ø70mm.

**D7100030270** CELER ARO REDONDO CONFORT VISUAL 45MM BLANCO GU10 PLUS C2
Aro decorativo empotrable CONFORT VISUAL GU10 PLUS marca Celer con portalámparas GU10. Fabricado en aluminio con acabado blanco. Medidas: Ø80x45mm. Diam. de corte: Ø68mm.

**D7100030271** CELER ARO REDONDO CONFORT VISUAL 45MM NEGRO GU10 PLUS C2
Aro decorativo empotrable CONFORT VISUAL GU10 PLUS marca Celer con portalámparas GU10. Fabricado en aluminio con acabado negro. Medidas: Ø80x45mm. Diam. de corte: Ø68mm.

**D7100030272** CELER ARO REDONDO CONFORT VISUAL SOFT 40MM BL GU10 PLUS C2
Aro decorativo empotrable CONFORT VISUAL SOFT GU10 PLUS marca Celer con portalámparas GU10. Fabricado en aluminio con acabado blanco. Medidas: Ø85x40mm. Diam. de corte: Ø68mm.

**D7100030273** CELER ARO REDONDO CONFORT VISUAL SOFT 40MM NG GU10 PLUS C2
Aro decorativo empotrable CONFORT VISUAL SOFT GU10 PLUS marca Celer con portalámparas GU10. Fabricado en aluminio con acabado negro. Medidas: Ø85x40mm. Diam. de corte: Ø68mm.

**D7100030280** CELER ARO FIJO ALUMINIO BLANCO GU10 PLUS C2
Aro decorativo empotrable marca Celer, modelo fijo, con portalámparas GU10. Fabricado en aluminio con acabado blanco. Medidas: Ø78x25mm. Diam. de corte: Ø63mm.

**D7100030281** CELER ARO FIJO ALUMINIO NEGRO GU10 PLUS C2
Aro decorativo empotrable marca Celer, modelo fijo, con portalámparas GU10. Fabricado en aluminio con acabado negro. Medidas: Ø78x25mm. Diam. de corte: Ø63mm.

**D7100030282** CELER ARO FIJO DOBLE ALUMINIO BLANCO GU10 PLUS C2
Aro decorativo empotrable marca Celer, modelo fijo doble, con portalámparas GU10. Fabricado en aluminio con acabado blanco. Medidas: Ø77x25mm. Diam. de corte: Ø60mm.

**D7100030283** CELER ARO FIJO DOBLE ALUMINIO NEGRO GU10 PLUS C2
Aro decorativo empotrable, marca Celer modelo fijo doble, con portalámparas GU10. Fabricado en aluminio con acabado negro. Medidas: Ø77x25mm. Diam. de corte: Ø60mm.

**D7100030284** CELER ARO BASCULANTE ALUMINIO BLANCO GU10 PLUS C2
Aro decorativo empotrable marca Celer, modelo basculante, con portalámparas GU10. Fabricado en aluminio con acabado blanco. Medidas: Ø84x25mm. Diam. de corte: Ø74mm.

**D7100030285** CELER ARO BASCULANTE ALUMINIO NEGRO GU10 PLUS C2
Aro decorativo empotrable marca Celer, modelo basculante con portalámparas GU10. Fabricado en aluminio con acabado negro. Medidas: Ø84x25mm. Diam. de corte: Ø74mm.

**D7100030286** CELER ARO BASCULANTE INYECCION CUADRADO ALU BL GU10 PLUS C2
Aro decorativo empotrable marca Celer modelo basculante cuadrado, con portalámparas GU10. Fabricado en aluminio con acabado blanco. Medidas: 83x83x22mm. Diam. de corte: Ø73mm.

**D7100030287** CELER ARO BASCULANTE INYECCION CUADRADO ALU NEG GU10 PLUS C2
Aro decorativo empotrable marca Celer modelo basculante cuadrado, con portalámparas GU10. Fabricado en aluminio con acabado negro. Medidas: 83x83x22mm. Diam. de corte: Ø73mm.

**D7100030288** CELER ARO BASCULANTE DOBLE CUADRADO ALU BLANCO GU10 PLUS C2
Aro decorativo empotrable marca Celer, modelo basculante cuadrado doble, con portalámparas GU10. Fabricado en aluminio con acabado blanco. Medidas: 92x92x25mm. Diam. de corte: Ø80mm.

**D7100030289** CELER ARO BASCULANTE DOBLE CUADRADO ALU NEGRO GU10 PLUS C2
Aro decorativo empotrable marca Celer, modelo basculante cuadrado doble, con portalámparas GU10. Fabricado en aluminio con acabado negro. Medidas: 92x92x25mm. Diam. de corte: Ø80mm.

**D7100030290** CELER ARO CUADRADO FIJO BLANCO GU10 PLUS C2
Aro decorativo empotrable marca Celer, modelo fijo cuadrado, con portalámparas GU10. Fabricado en aluminio con acabado blanco. Medidas: 92x92x25mm. Diam. de corte: Ø80mm.

**D7100030291** CELER ARO CUADRADO FIJO NEGRO GU10 PLUS C2
Aro decorativo empotrable marca Celer, modelo fijo cuadrado, con portalámparas GU10. Fabricado en aluminio con acabado negro. Medidas: 92x92x25mm. Diam. de corte: Ø80mm.

**D7100030292** CELER ARO ORIENTABLE ALUMINIO BLANCO GU10 PLUS C2
Aro decorativo empotrable marca Celer, modelo orientable, con portalámparas GU10. Fabricado en aluminio con acabado blanco. Medidas:Ø85x25mm. Diam. de corte: Ø70mm.

**D7100030293** CELER ARO ORIENTABLE ALUMINIO NEGRO GU10 PLUS C2
Aro decorativo empotrable marca Celer, modelo orientable, con portalámparas GU10. Fabricado en aluminio con acabado negro. Medidas:Ø85x25mm. Diam. de corte: Ø70mm.

**D7100030294** CELER ARO REDONDO CONFORT VISUAL ASIMET. BLANCO GU10 PLUS C2
Aro decorativo empotrable marca Celer, modelo confort visual asimétrico, con portalámparas GU10. Fabricado en aluminio con acabado blanco. Medidas:Ø86x60mm. Diam. de corte: Ø80mm.

**D7100030295** CELER ARO REDONDO CONFORT VISUAL ASIMET. NEGRO GU10 PLUS C2
Aro decorativo empotrable marca Celer, modelo confort visual asimétrico, con portalámparas GU10. Fabricado en aluminio con acabado negro. Medidas:Ø86x60mm. Diam. de corte: Ø80mm.

**D7100030296** CELER ARO DOBLE ORIENTABLE MAX ALUMINIO BLANCO GU10 PLUS C2
Aro decorativo empotrable marca Celer, modelo doble orientable max, con portalámparas GU10. Fabricado en aluminio con acabado blanco. Medidas:Ø110x28mm. Diam. de corte: Ø68mm.

**D7100030297** CELER ARO DOBLE ORIENTABLE MAX ALUMINIO NEGRO GU10 PLUS C2
Aro decorativo empotrable marca Celer, modelo doble orientable max, con portalámparas GU10. Fabricado en aluminio con acabado negro. Medidas:Ø110x28mm. Diam. de corte: Ø68mm.

**D7100020258** CELER EMPOTRABLE LED BASCULANTE 6W 2700K BL C2
Aro empotrable LED Basculante 6W marca Celer. Temperatura de color 2700K (blanco cálido), Flujo útil 720lm. Fabricado en aluminio con acabado en blanco. Medidas: Ø96x55mm. Diam. de corte: Ø83mm. Regulable TRIAC, IRC 80, Ángulo de apertura 40º, PF>0,9, IP44.

**D7100020400** CELER EMPOTRABLE LED IP65 5W IP65 3000K 450LM BLANCO
Aro empotrable LED Fijo 5W marca Celer. Temperatura de color 3000K (blanco cálido), Flujo útil 460lm. Fabricado en aluminio con acabado en blanco. Medidas: Ø80*76mm. Diam. de corte: Ø63mm. IRC 80, Ángulo de apertura 60º, PF>0,9, IP65.

**D7100020401** CELER EMPOTRABLE LED IP65 5W IP65 4000K 450LM BLANCO
Aro empotrable LED Fijo 5W marca Celer. Temperatura de color 4000K (blanco neutro), Flujo útil 480lm. Fabricado en aluminio con acabado en blanco. Medidas: Ø80*76mm. Diam. de corte: Ø63mm. IRC 80, Ángulo de apertura 60º, PF>0,9, IP65.

**D7100020402** CELER EMPOTRABLE LED IP65 5W IP65 5000K 450LM BLANCO
Aro empotrable LED Fijo 5W marca Celer. Temperatura de color 5000K (blanco frío), Flujo útil 500lm. Fabricado en aluminio con acabado en blanco. Medidas: Ø80*76mm. Diam. de corte: Ø63mm. IRC 80, Ángulo de apertura 60º, PF>0,9, IP65.

**D7100020420** CELER EMPOTRABLE LED CONFORT VISUAL AVANT 4W 2700K BL C2
Aro empotrable LED AVANT Confort Visual UGR<19 de 4W marca Celer. Temperatura de color 2.700K (blanco cálido), Flujo útil 350lm. IRC 80, Ángulo de apertura 40º, PF>0,9, IP20. Fabricado en aluminio con acabado en blanco. Medidas: Ø50x45mm. Diam. de corte: Ø42mm.

**D7100020421** CELER EMPOTRABLE LED CONFORT VISUAL AVANT 4W 3000K BL C2
Aro empotrable LED AVANT Confort Visual UGR<19 de 4W marca Celer. Temperatura de color 3.000K (blanco cálido), Flujo útil 350lm. IRC 80, Ángulo de apertura 40º, PF>0,9, IP20. Fabricado en aluminio con acabado en blanco. Medidas: Ø50x45mm. Diam. de corte: Ø42mm.

**D7100020422** CELER EMPOTRABLE LED CONFORT VISUAL AVANT 6W 2700K BL C2
Aro empotrable LED AVANT Confort Visual UGR<19 de 6W marca Celer. Temperatura de color 2.700K (blanco cálido), Flujo útil 520lm. IRC 80, Ángulo de apertura 40º, PF>0,9, IP20. Fabricado en aluminio con acabado en blanco. Medidas: Ø90x85mm. Diam. de corte: Ø75mm.

**D7100020423** CELER EMPOTRABLE LED CONFORT VISUAL AVANT 6W 3000K BL C2
Aro empotrable LED AVANT Confort Visual UGR<19 de 6W marca Celer. Temperatura de color 3.000K (blanco cálido), Flujo útil 560lm. IRC 80, Ángulo de apertura 40º, PF>0,9, IP20. Fabricado en aluminio con acabado en blanco. Medidas: Ø95x85mm. Diam. de corte: Ø75mm.

**D7100020424** CELER EMPOTRABLE LED CONFORT VISUAL AVANT 6W 4000K BL C2
Aro empotrable LED AVANT Confort Visual UGR<19 de 6W marca Celer. Temperatura de color 4.000K (blanco neutro), Flujo útil 580lm. IRC 80, Ángulo de apertura 40º, PF>0,9, IP20. Fabricado en aluminio con acabado en blanco. Medidas: Ø95x85mm. Diam. de corte: Ø75mm.

**D7100020425** CELER EMPOTRABLE LED BASCULANTE 6W 3000K BL C2
Aro empotrable LED Basculante 6W marca Celer. Temperatura de color 3000K (blanco cálido), Flujo útil 720lm. Fabricado en aluminio con acabado en blanco. Medidas: Ø96x55mm. Diam. de corte: Ø83mm. Regulable TRIAC, IRC 80, Ángulo de apertura 40º, PF>0,9, IP44.

**D7100020426** CELER EMPOTRABLE LED BASCULANTE 6W 4000K BL C2
Aro empotrable LED Basculante 6W marca Celer. Temperatura de color 4000K (blanco neutro), Flujo útil 720lm. Fabricado en aluminio con acabado en blanco. Medidas: Ø96x55mm. Diam. de corte: Ø83mm. Regulable TRIAC, IRC 80, Ángulo de apertura 40º, PF>0,9, IP44.

**D7100020427** CELER EMPOTRABLE LED CONFORT VISUAL 6W 2700K BL C2
Aro empotrable LED modelo Confort Visual 6W marca Celer. Temperatura de color 2.700K (blanco cálido), Flujo útil 720lm. Fabricado en aluminio con acabado en blanco. Medidas: Ø96x57mm. Diam. de corte: Ø83mm. Regulable TRIAC, IRC 80, Ángulo de apertura 40º, PF>0,9, IP44.

**D7100020428** CELER EMPOTRABLE LED CONFORT VISUAL 6W 3000K BL C2
Aro empotrable LED modelo Confort Visual 6W marca Celer. Temperatura de color 3.000K (blanco cálido), Flujo útil 720lm. Fabricado en aluminio con acabado en blanco. Medidas: Ø96x57mm. Diam. de corte: Ø83mm. Regulable TRIAC, IRC 80, Ángulo de apertura 40º, PF>0,9, IP44.

**D7100020429** CELER EMPOTRABLE LED CONFORT VISUAL 6W 4000K BL C2
Aro empotrable LED modelo Confort Visual 6W marca Celer. Temperatura de color 4.000K (blanco neutro), Flujo útil 720lm. Fabricado en aluminio con acabado en blanco. Medidas: Ø96x57mm. Diam. de corte: Ø83mm. Regulable TRIAC, IRC 80, Ángulo de apertura 40º, PF>0,9, IP44.

**D7100020430** CELER EMPOTRABLE LED 6W 3000K IP65 BL C2
Aro empotrable LED IP65 6W marca Celer. Temperatura de color 3000K (blanco cálido), Flujo útil 720lm. Fabricado en aluminio con acabado en blanco. Medidas: Ø84x55mm. Diam. de corte: Ø70mm. IRC 80, Ángulo de apertura 40º, PF>0,9, IP65. Con posibilidad de aro con acabado en negro o aluminio

**D7100020431** CELER EMPOTRABLE LED 6W 4000K IP65 BL C2
Aro empotrable LED IP65 6W marca Celer. Temperatura de color 4000K (blanco neutro), Flujo útil 720lm. Fabricado en aluminio con acabado en blanco. Medidas: Ø84x55mm. Diam. de corte: Ø70mm. IRC 80, Ángulo de apertura 40º, PF>0,9, IP65. Con posibilidad de aro con acabado en negro o aluminio

**D7100020442** CELER EMPOTRABLE LED CONFORT VISUAL AVANT 6W 2700K NG C2
Aro empotrable LED marca Celer modelo Confort Visual Avant UGR<19 de 6W. Temperatura de color 2.700K (blanco cálido), Flujo útil 520lm. IRC 80, haz de apertura 40º, PF>0,9, IP20. Fabricado en aluminio con acabado en negro. Medidas: Ø95x85mm. Diam. de corte: Ø75mm.

**D7100020444** CELER EMPOTRABLE LED CONFORT VISUAL AVANT 6W 3000K NG C2
Aro empotrable LED marca Celer modelo Confort Visual Avant UGR<19 de 6W. Temperatura de color 3.000K , Flujo útil 560lm. IRC 80, haz de apertura 40º, PF>0,9, IP20. Fabricado en aluminio con acabado en negro. Medidas: Ø95x85mm. Diam. de corte: Ø75mm.

**D7100020445** CELER EMPOTRABLE LED CONFORT VISUAL AVANT 6W 4000K NG C2
Aro empotrable LED marca Celer modelo Confort Visual Avant UGR<19 de 6W. Temperatura de color 4.000K , Flujo útil 580lm. IRC 80, haz de apertura 40º, PF>0,9, IP20. Fabricado en aluminio con acabado en negro. Medidas: Ø95x85mm. Diam. de corte: Ø75mm.

**D7100020460** CELER EMPOTRABLE LED CONFORT VISUAL AVANT 4W 4000K BL C2
Aro empotrable LED marca Celer modelo Confort Visual Avant UGR<19 de 4W. Temperatura de color 4.000K , Flujo útil 350lm. IRC 80, haz de apertura 20º, PF>0,9, IP20. Fabricado en aluminio con acabado en blanco. Medidas: Ø50x45mm. Diam. de corte: Ø42mm.

**D7100020461** CELER EMPOTRABLE LED CONFORT VISUAL AVANT 4W 4000K NG C2
Aro empotrable LED marca Celer modelo Confort Visual Avant UGR<19 de 4W. Temperatura de color 4.000K , Flujo útil 350lm. IRC 80, haz de apertura 20º, PF>0,9, IP20. Fabricado en aluminio con acabado en negro. Medidas: Ø50x45mm. Diam. de corte: Ø42mm.

**D7100020490** CELER EMPOTRABLE LED CONFORT VISUAL AVANT 15W 2700K BL C2
Aro empotrable LED marca Celer modelo Confort Visual Avant UGR<19 de 15W. Temperatura de color 2.700K , Flujo útil 1.458lm. IRC 80, haz de apertura 40º, PF>0,9, IP20. Fabricado en aluminio con acabado en blanco. Medidas: Ø125x129mm. Diam. de corte: Ø115mm.

**D7100020491** CELER EMPOTRABLE LED CONFORT VISUAL AVANT 15W 3000K BL C2
Aro empotrable LED marca Celer modelo Confort Visual Avant UGR<19 de 15W. Temperatura de color 3.000K , Flujo útil 1.500lm. IRC 80, haz de apertura 40º, PF>0,9, IP20. Fabricado en aluminio con acabado en blanco. Medidas: Ø125x129mm. Diam. de corte: Ø115mm.

**D7100020492** CELER EMPOTRABLE LED CONFORT VISUAL AVANT 15W 4000K BL C2
Aro empotrable LED marca Celer modelo Confort Visual Avant UGR<19 de 15W, Temperatura de color 4.000K , Flujo útil 1.500lm. IRC 80, haz de apertura 40º, PF>0,9, IP20. Fabricado en aluminio con acabado en blanco. Medidas: Ø125x129mm. Diam. de corte: Ø115mm.

**D7100020495** CELER EMPOTRABLE LED CONFORT VISUAL AVANT 4W 2700K NG C2
Aro empotrable LED marca Celer modelo Confort Visual Avant UGR<19 de 4W. Temperatura de color 2.700K , Flujo útil 350lm. IRC 80, haz de apertura 20º, PF>0,9, IP20. Fabricado en aluminio con acabado en negro. Medidas: Ø50x45mm. Diam. de corte: Ø42mm.

**D7100020496** CELER EMPOTRABLE LED CONFORT VISUAL AVANT 4W 3000K NG C2
Aro empotrable LED marca Celer modelo Confort Visual Avant UGR<19 de 4W. Temperatura de color 3.000K , Flujo útil 350lm. IRC 80, haz de apertura 40º, PF>0,9, IP20. Fabricado en aluminio con acabado en negro. Medidas: Ø50x45mm. Diam. de corte: Ø42mm.

**D7100020195** CELER DOWNLIGHT SPK LED CORTE Ø90 8W 2700K 700LM BLANCO C2
Downlight LED SPK marca Celer 8W color blanco. Temperatura de color 2.700K (blanco cálido), Flujo útil 700lm. Corte Ø90mm. Medidas Ø106mm y 56mm de altura. IRC>80, Ángulo 90º e IP20.

**D7100020151** CELER DOWNLIGHT SPK LED CORTE Ø90 8W 3000K BLANCO C2
Downlight marca Celer modelo SPK de 8W. Temperatura de color 3.000K, Flujo útil 800lm. Corte Ø90mm. Medidas Ø115mm y 62mm de altura. IRC>80. Ángulo 100º. IP20. Color blanco

**D7100020152** CELER DOWNLIGHT SPK LED CORTE Ø90 8W 4000K BLANCO C2
Downlight marca Celer modelo SPK de 8W. Temperatura de color 4.000K, Flujo útil 800lm. Corte Ø90mm. Medidas Ø115mm y 62mm de altura. IRC>80. Ángulo 100º. IP20. Color blanco

**D7100020196** CELER DOWNLIGHT SPK LED CORTE Ø100 10W 2700K 800LM BLANCO C2
Downlight LED SPK marca Celer 10W color blanco. Temperatura de color 2.700K (blanco cálido), Flujo útil 800lm. Corte Ø100mm. Medidas Ø125mm y 66mm de altura. IRC>80, Ángulo 90º e IP20.

**D7100020153** CELER DOWNLIGHT SPK LED CORTE Ø100 10W 3000K BLANCO C2
Downlight marca Celer modelo SPK de 10W. Temperatura de color 3.000K, Flujo útil 1.000lm. Corte Ø100mm. Medidas Ø130mm y 73mm de altura. IRC>80. Ángulo 100º. IP20. Color blanco

**D7100020154** CELER DOWNLIGHT SPK LED CORTE Ø100 10W 4000K BLANCO C2
Downlight marca Celer modelo SPK de 10W. Temperatura de color 4.000K, Flujo útil 1.000lm. Corte Ø100mm. Medidas Ø130mm y 73mm de altura. IRC>80. Ángulo 100º. IP20. Color blanco

**D7100020197** CELER DOWNLIGHT SPK LED CORTE Ø150 16W 2700K 1400LMBLANCO C2
Downlight LED SPK marca Celer 16W color blanco. Temperatura de color 2.700K (blanco cálido), Flujo útil 1.400lm. Corte Ø150mm. Medidas Ø165mm y 75mm de altura. IRC>80, Ángulo 90º e IP20.

**D7100020155** CELER DOWNLIGHT SPK LED CORTE Ø150 16W 3000K BLANCO C2
Downlight marca Celer modelo SPK de 16W. Temperatura de color 3.000K, Flujo útil 1.600lm. Corte Ø150mm. Medidas Ø173mm y 79mm de altura. IRC>80. Ángulo 100º. IP20. Color blanco

**D7100020156** CELER DOWNLIGHT SPK LED CORTE Ø150 16W 4000K BLANCO C2
Downlight marca Celer modelo SPK de 16W. Temperatura de color 4.000K, Flujo útil 1.600lm. Corte Ø150mm. Medidas Ø173mm y 79mm de altura. IRC>80. Ángulo 100º. IP20. Color blanco

**D7100020157** CELER DOWNLIGHT SPK LED CORTE Ø200 23W 3000K BLANCO C2
Downlight marca Celer modelo SPK de 23W. Temperatura de color 3.000K, Flujo útil 2.300lm. Corte Ø200mm. Medidas Ø243mm y 97mm de altura. IRC>80. Ángulo 100º. IP20. Color blanco

**D7100020198** CELER DOWNLIGHT SPK LED CORTE Ø200 23W 2700K 1800LMBLANCO C2
Downlight LED SPK marca Celer 23W color blanco. Temperatura de color 2.700K (blanco cálido), Flujo útil 1.850lm. Corte Ø200mm. Medidas Ø216mm y 90mm de altura. IRC>80, Ángulo 90º e IP20.

**D7100020158** CELER DOWNLIGHT SPK LED CORTE Ø200 23W 4000K BLANCO C2
Downlight marca Celer modelo SPK de 23W. Temperatura de color 4.000K, Flujo útil 2.300lm. Corte Ø200mm. Medidas Ø243mm y 97mm de altura. IRC>80. Ángulo 100º. IP20. Color blanco

**D7100020160** CELER DOWNLIGHT PANEL LED REDONDO CORTE Ø135 9W 3000K BL C3
Downlight LED Panel Redondo marca Celer 9W color blanco. Temperatura de color 3.000K (blanco cálido), Flujo útil 800lm. Medidas Ø135mm corte y 20mm de altura. IRC>80, Ángulo 120º e IP20. No regulable. Incluye equipo de alimentación.

**D7100020161** CELER DOWNLIGHT PANEL LED REDONDO CORTE Ø135 9W 4000K BL C3
Downlight LED Panel Redondo marca Celer 9W color blanco. Temperatura de color 4.000K (blanco neutro), Flujo útil 830lm. Medidas Ø135mm corte y 20mm de altura. IRC>80, Ángulo 120º e IP20. No regulable. Incluye equipo de alimentación.

**D7100020162** CELER DOWNLIGHT PANEL LED REDONDO CORTE Ø135 9W 5500K BL C3
Downlight LED Panel Redondo marca Celer 9W color blanco. Temperatura de color 5.500K (blanco frío), Flujo útil 860lm. Medidas Ø135mm corte y 20mm de altura. IRC>80, Ángulo 120º e IP20. No regulable. Incluye equipo de alimentación.

**D7100020209** CELER DOWNLIGHT PANEL LED RED CORTE Ø210 15W 3000K BL C4
Downlight LED Panel Redondo marca Celer 15W color blanco. Temperatura de color 3.000K (blanco cálido), Flujo útil 1530lm. Medidas Ø210mm corte y 20mm de altura. IRC>80, Ángulo 120º e IP20. No Regulable. Incluye equipo de alimentación.

**D7100020210** CELER DOWNLIGHT PANEL LED RED CORTE Ø210 15W 4000K BL C4
Downlight LED Panel Redondo marca Celer 15W color blanco. Temperatura de color 4.000K (blanco neutro), Flujo útil 1530lm. Medidas Ø210mm corte y 20mm de altura. IRC>80, Ángulo 120º e IP20. No Regulable. Incluye equipo de alimentación.

**D7100020211** CELER DOWNLIGHT PANEL LED RED CORTE Ø210 15W 5500K BL C4
Downlight LED Panel Redondo marca Celer 15W color blanco. Temperatura de color 5.500K (blanco frío), Flujo útil 1530lm. Medidas Ø210mm corte y 20mm de altura. IRC>80, Ángulo 120º e IP20. No Regulable. Incluye equipo de alimentación.

**D7100020240** CELER DOWNLIGHT PANEL LED RED CTE Ø210 15W TRIAC 4000K BL C4
Downlight LED Panel Redondo marca Celer 15W color blanco. Temperatura de color 4.000K (blanco neutro), Flujo útil 1530lm. Medidas Ø210mm corte y 20mm de altura. IRC>80, Ángulo 120º e IP20. Regulable. Incluye equipo de alimentación. Driver regulable TRIAC.

**D7100020241** CELER DOWNLIGHT PANEL LED RED CTE Ø210 15W TRIAC 5500K BL C4
Downlight LED Panel Redondo marca Celer 15W color blanco. Temperatura de color 5.500K (blanco frío), Flujo útil 1530lm. Medidas Ø210mm corte y 20mm de altura. IRC>80, Ángulo 120º e IP20. Regulable. Incluye equipo de alimentación. Driver regulable TRIAC.

**D7100020230** CELER DOWNLIGHT NEOPANEL LED RED CORTE Ø115 6W 2700K BL
Downlight Neopanel LED, marca Celer 6W color blanco. Temperatura de color 2.700K (blanco cálido), Flujo útil 580lm. Medidas Ø115mm corte y 25mm de altura. IRC>80, Ángulo 120 e IP20. Incluye equipo de alimentación.

**D7100020231** CELER DOWNLIGHT NEOPANEL LED RED CORTE Ø115 6W 3000K BL
Downlight Neopanel LED, marca Celer 6W color blanco. Temperatura de color 3.000K (blanco cálido), Flujo útil 600lm. Medidas Ø115mm corte y 25mm de altura. IRC>80, Ángulo 120 e IP20. Incluye equipo de alimentación.

**D7100020232** CELER DOWNLIGHT NEOPANEL LED RED CORTE Ø115 6W 4000K BL
Downlight Neopanel LED, marca Celer 6W color blanco. Temperatura de color 4.000K (blanco neutro), Flujo útil 600lm. Medidas Ø115mm corte y 25mm de altura. IRC>80, Ángulo 120 e IP20. Incluye equipo de alimentación.

**D7100020233** CELER DOWNLIGHT NEOPANEL LED RED CORTE Ø115 6W 5500K BL
Downlight Neopanel LED, marca Celer 6W color blanco. Temperatura de color 5.500K (blanco frío), Flujo útil 650lm. Medidas Ø115mm corte y 25mm de altura. IRC>80, Ángulo 120 e IP20. Incluye equipo de alimentación.

**D7100020234** CELER DOWNLIGHT NEOPANEL LED RED CORTE Ø155 12W 2700K BL
Downlight Neopanel LED, marca Celer 12W color blanco. Temperatura de color 2.700K (blanco cálido), Flujo útil 1.200lm. Medidas Ø155mm corte y 25mm de altura. IRC>80, Ángulo 120 e IP20. Incluye equipo de alimentación.

**D7100020235** CELER DOWNLIGHT NEOPANEL LED RED CORTE Ø155 12W 3000K BL
Downlight Neopanel LED, marca Celer 12W color blanco. Temperatura de color 3.000K (blanco cálido), Flujo útil 1250lm. Medidas Ø155mm corte y 25mm de altura. IRC>80, Ángulo 120 e IP20. Incluye equipo de alimentación.

**D7100020236** CELER DOWNLIGHT NEOPANEL LED RED CORTE Ø155 12W 4000K BL
Downlight Neopanel LED, marca Celer 12W color blanco. Temperatura de color 4.000K (blanco neutro), Flujo útil 1250lm. Medidas Ø155mm corte y 25mm de altura. IRC>80, Ángulo 120 e IP20. Incluye equipo de alimentación.

**D7100020237** CELER DOWNLIGHT NEOPANEL LED RED CORTE Ø155 12W 5500K BL
Downlight Neopanel LED, marca Celer 18W color blanco. Temperatura de color 5.500K (blanco frío), Flujo útil 1300lm. Medidas Ø155mm corte y 25mm de altura. IRC>80, Ángulo 120 e IP20. Incluye equipo de alimentación.

**D7100020214** CELER DOWNLIGHT NEOPANEL LED RED CORTE Ø210 18W 2700K BL
Downlight Neopanel LED, marca Celer 18W color blanco. Temperatura de color 2.700K (blanco cálido), Flujo útil 1.850lm. Medidas Ø210mm corte y 25mm de altura. IRC>80, Ángulo 120 e IP20. Incluye equipo de alimentación.

**D7100020215** CELER DOWNLIGHT NEOPANEL LED RED CORTE Ø210 18W 3000K BL
Downlight Neopanel LED, marca Celer 18W color blanco. Temperatura de color 3.000K (blanco cálido), Flujo útil 1900lm. Medidas Ø210mm corte y 25mm de altura. IRC>80, Ángulo 120 e IP20. Incluye equipo de alimentación.

**D7100020216** CELER DOWNLIGHT NEOPANEL LED RED CORTE Ø210 18W 4000K BL
Downlight Neopanel LED, marca Celer 18W color blanco. Temperatura de color 4.000K (blanco neutro), Flujo útil 2050lm. Medidas Ø210mm corte y 25mm de altura. IRC>80, Ángulo 120 e IP20. Incluye equipo de alimentación.

**D7100020217** CELER DOWNLIGHT NEOPANEL LED RED CORTE Ø210 18W 5500K BL
Downlight Neopanel LED, marca Celer 18W color blanco. Temperatura de color 5.500K (blanco frío), Flujo útil 2050lm. Medidas Ø210mm corte y 25mm de altura. IRC>80, Ángulo 120 e IP20. Incluye equipo de alimentación.

**D7100020295** CELER DOWNLIGHT NEOPANEL LED RED CTE Ø210 18W 2700K TRIAC BL
Downlight Neopanel LED, marca Celer 18W color blanco. Temperatura de color 2.700K (blanco cálido), Flujo útil 1.850lm. Medidas Ø210mm corte y 25mm de altura. IRC>80, Ángulo 120 e IP20. Incluye equipo de alimentación regulable Triac.

**D7100020245** CELER DOWNLIGHT NEOPANEL LED RED CTE Ø210 18W 3000K TRIAC BL
Downlight Neopanel LED, marca CELER 18W color blanco. Temperatura de color 3.000K. Flujo útil 1.900lm. Medidas Ø224x21mm, con 210mm corte. IRC>80, haz de apertura 120º e IP20.Regulación mediante TRIAC.

**D7100020246** CELER DOWNLIGHT NEOPANEL LED RED CTE Ø210 18W 4000K TRIAC BL
Downlight Neopanel LED, marca CELER 18W color blanco. Temperatura de color 4.000K. Flujo útil 2.050lm. Medidas Ø224x21mm, con 210mm corte. IRC>80, haz de apertura 120º e IP20.Regulación mediante TRIAC.

**D7100020247** CELER DOWNLIGHT NEOPANEL LED RED CTE Ø210 18W 5500K TRIAC BL
Downlight Neopanel LED, marca CELER 18W color blanco. Temperatura de color 5.500K. Flujo útil 2.050lm. Medidas Ø224x21mm, con 210mm corte. IRC>80, haz de apertura 120º e IP20. Regulación mediante TRIAC.

**D7100020201** CELER DOWNLIGHT SWING RECTANGULAR LED BASCUL 35W 3000K DIM
Downlight LED Swing Rectangular marca Celer 35W color blanco. Regulable TRIAC y orientable. Temperatura de color 3.000K (blanco cálido), Flujo útil 2.700lm. Medidas de corte 230*130mm y 116.5mm de altura. IRC>80, Ángulo 100º e IP20.

**D7100020202** CELER DOWNLIGHT SWING RECTANGULAR LED BASCUL 35W 4000K DIM
Downlight LED Swing Rectangular marca Celer 35W color blanco. Regulable TRIAC y orientable. Temperatura de color 4.000K (blanco neutro), Flujo útil 2.900lm. Medidas de corte 230*130mm y 116.5mm de altura. IRC>80, Ángulo 100º e IP20.

**D7100020205** CELER DOWNLIGHT SWING REDONDO LED 39W 3000K
Downlight LED Swing Redondo, orientable y extraíble, marca Celer, de 40W y temperatura de color 3.000K (blanco cálido), Flujo útil 3.400m. Medidas Ø165mm corte. IRC>90, Ángulo 40º e IP40. Color blanco.

**D7100020206** CELER DOWNLIGHT SWING REDONDO LED 39W 4000K
Downlight LED Swing Redondo, orientable y extraíble, marca Celer, de 40W y temperatura de color 4.000K (blanco neutro), Flujo útil 3.500lm. Medidas Ø165mm corte. IRC>90, Ángulo 40º e IP40. Color blanco.

**D7100020280** CELER DOWNLIGHT TEKNIK DALI 2 Ø125 15W 3000K CRI90 BL
Downlight LED TEKNIK marca CELER. Potencia 15W. Temperatura de color 3.000 K. IRC>90 y UGR 19. Haz de apertura 60º. Flujo útil 1.080lm. Con accesorio incluido UGR 16. Fabricado en aluminio con acabado en blanco. Medidas: Ø135x95mm. Diámetro de corte: Ø125mm.PF>0,9, IP65 con driver regulable DALI.

**D7100020281** CELER DOWNLIGHT TEKNIK DALI 2 Ø125 15W 4000K CRI90 BL
Downlight LED TEKNIK marca CELER. Potencia 15W. Temperatura de color 4.000 K. IRC>90 y UGR 19. Haz de apertura 60º. Flujo útil 1.200lm. Con accesorio incluido UGR 16. Fabricado en aluminio con acabado en blanco. Medidas: Ø135x95mm. Diámetro de corte: Ø125mm.PF>0,9, IP65 con driver regulable DALI.

**D7100020282** CELER DOWNLIGHT TEKNIK DALI 2 Ø150 23W 3000K CRI90 BL
Downlight LED TEKNIK marca CELER. Potencia 23W. Temperatura de color 3.000 K. IRC>90 y UGR 19. Haz de apertura 60º. Flujo útil 2.250lm. Fabricado en aluminio con acabado en blanco. Medidas: Ø160x109mm. Diámetro de corte: Ø150mm.PF>0,9, IP65 con driver regulable DALI.

**D7100020283** CELER DOWNLIGHT TEKNIK DALI 2 Ø150 23W 4000K CRI90 BL
Downlight LED TEKNIK marca CELER. Potencia 23W. Temperatura de color 4.000 K. IRC>90 y UGR 19. Haz de apertura 60º. Flujo útil 2.500lm. Con accesorio incluido UGR 16. Fabricado en aluminio con acabado en blanco. Medidas: Ø160x109mm. Diámetro de corte: Ø150mm.PF>0,9, IP65 con driver regulable DALI.

**D7100020284** CELER DOWNLIGHT TEKNIK DALI 2 Ø175 33W 3000K CRI90 BL
Downlight LED TEKNIK marca CELER. Potencia 33W. Temperatura de color 3.000 K. IRC>90 y UGR 19. Haz de apertura 60º. Flujo útil 3.240lm. Fabricado en aluminio con acabado en blanco. Medidas: Ø186x121mm. Diámetro de corte: Ø175mm.PF>0,9, IP65 con driver regulable DALI.

**D7100020285** CELER DOWNLIGHT TEKNIK DALI 2 Ø175 33W 4000K CRI90 BL
Downlight LED TEKNIK marca CELER. Potencia 33W. Temperatura de color 4.000 K. IRC>90 y UGR 19. Haz de apertura 60º. Flujo útil 3.600lm. Con accesorio incluido UGR 16. Fabricado en aluminio con acabado en blanco. Medidas: Ø186x121mm. Diámetro de corte: Ø175mm.PF>0,9, IP65 con driver regulable DALI.

**D7100020320** CELER DOWNLIGHT LED SUPERFICIE 6W 3000K IRC80 BLANCO C2
Downlight superficie Slim C2 LED, marca Celer 6W color blanco. Temperatura de color 3.000K (blanco cálido), Flujo útil 400lm. Medidas Ø140mm y 15mm de altura. IRC>80, Ángulo 120 e IP20. Incluye equipo de alimentación.

**D7100020321** CELER DOWNLIGHT LED SUPERFICIE 6W 4000K IRC80 BLANCO C2
Downlight superficie Slim C2 LED, marca Celer 6W color blanco. Temperatura de color 4.000K (blanco neutro), Flujo útil 450lm. Medidas Ø140mm y 15mm de altura. IRC>80, Ángulo 120 e IP20. Incluye equipo de alimentación.

**D7100020322** CELER DOWNLIGHT LED SUPERFICIE 6W 5500K IRC80 BLANCO C2
Downlight superficie Slim C2 LED, marca Celer 6W color blanco. Temperatura de color 5.500K (blanco frío), Flujo útil 480lm. Medidas Ø140mm y 15mm de altura. IRC>80, Ángulo 120 e IP20. Incluye equipo de alimentación.

**D7100020323** CELER DOWNLIGHT LED SUPERFICIE 12W 3000K IRC80 BLANCO C2
Downlight superficie Slim C2 LED, marca Celer 12W color blanco. Temperatura de color 3.000K (blanco cálido), Flujo útil 1000lm. Medidas Ø165mm y 15mm de altura. IRC>80, Ángulo 120 e IP20. Incluye equipo de alimentación.

**D7100020324** CELER DOWNLIGHT LED SUPERFICIE 12W 4000K IRC80 BLANCO C2
Downlight superficie Slim C2 LED, marca Celer 12W color blanco. Temperatura de color 4.000K (blanco neutro), Flujo útil 1050lm. Medidas Ø165mm y 15mm de altura. IRC>80, Ángulo 120 e IP20. Incluye equipo de alimentación.

**D7100020325** CELER DOWNLIGHT LED SUPERFICIE 12W 5500K IRC80 BLANCO C2
Downlight superficie Slim C2 LED, marca Celer 12W color blanco. Temperatura de color 5.500K (blanco frío), Flujo útil 1100lm. Medidas Ø165mm y 15mm de altura. IRC>80, Ángulo 120 e IP20. Incluye equipo de alimentación.

**D7100020326** CELER DOWNLIGHT LED SUPERFICIE 18W 3000K IRC80 BLANCO C2
Downlight superficie Slim C2 LED, marca Celer 18W color blanco. Temperatura de color 3.000K (blanco cálido), Flujo útil 1550lm. Medidas Ø217mm y 15mm de altura. IRC>80, Ángulo 120 e IP20. Incluye equipo de alimentación.

**D7100020327** CELER DOWNLIGHT LED SUPERFICIE 18W 4000K IRC80 BLANCO C2
Downlight superficie Slim C2 LED, marca Celer 18W color blanco. Temperatura de color 4.000K (blanco neutro), Flujo útil 1650lm. Medidas Ø217mm y 15mm de altura. IRC>80, Ángulo 120 e IP20. Incluye equipo de alimentación.

**D7100020328** CELER DOWNLIGHT LED SUPERFICIE 18W 5500K IRC80 BLANCO C2
Downlight superficie Slim C2 LED, marca Celer 18W color blanco. Temperatura de color 5.500K (blanco frío), Flujo útil 1700lm. Medidas Ø217mm y 15mm de altura. IRC>80, Ángulo 120 e IP20. Incluye equipo de alimentación.

**D7100020329** CELER DOWNLIGHT LED SUPERFICIE 24W 3000K IRC80 BLANCO C2
Downlight superficie Slim C2 LED, marca Celer 24W color blanco. Temperatura de color 3.000K (blanco cálido), Flujo útil 2100lm. Medidas Ø292mm y 15mm de altura. IRC>80, Ángulo 120 e IP20. Incluye equipo de alimentación.

**D7100020330** CELER DOWNLIGHT LED SUPERFICIE 24W 4000K IRC80 BLANCO C2
Downlight superficie Slim C2 LED, marca Celer 24W color blanco. Temperatura de color 4.000K (blanco neutro), Flujo útil 2200lm. Medidas Ø292mm y 15mm de altura. IRC>80, Ángulo 120 e IP20. Incluye equipo de alimentación.

**D7100020331** CELER DOWNLIGHT LED SUPERFICIE 24W 5500K IRC80 BLANCO C2
Downlight superficie Slim C2 LED, marca Celer 24W color blanco. Temperatura de color 5.500K (blanco frío), Flujo útil 2250lm. Medidas Ø292mm y 15mm de altura. IRC>80, Ángulo 120 e IP20. Incluye equipo de alimentación.

**D7100020480** CELER DOWNLIGHT SPK UGR<19 LED 14W 3000K 1900LM C2
Downlight marca CELER SPK UGR de 14 W de potencia, alimentación 220/240 VAC, regulable DALI2, clase II, flujo útil 1900 lm, temperatura de color 3000K , IRC >80 , UGR <19 , haz de apertura 60 º , dimensiones ø174x87 mm , IP20, IK06 , vida útil 50000h, temperatura de funcionamiento de -20 a +40 ºC , color blanco.

**D7100020481** CELER DOWNLIGHT SPK UGR<19 LED 14W 4000K 2000LM C2
Downlight marca CELER SPK UGR de 14 W de potencia, alimentación 220/240 VAC, no regulable, clase II, flujo útil 2000 lm, temperatura de color 4000K , IRC >80 , UGR <19 , haz de apertura 60 º , dimensiones ø174x87 mm , IP20, IK06 , vida útil 50000h, temperatura de funcionamiento de -20 a +40 ºC , color blanco.

**D7100020482** CELER DOWNLIGHT SPK UGR<19 LED 22W 3000K 2900LM C2
Downlight marca CELER SPK UGR de 22 W de potencia, alimentación 220/240 VAC, no regulable, clase II, flujo útil 2900 lm, temperatura de color 3000K , IRC >80 , UGR <19 , haz de apertura 60 º , dimensiones ø232x111 mm , IP20, IK06 , vida útil 50000h, temperatura de funcionamiento de -20 a +40 ºC , color blanco.

**D7100020483** CELER DOWNLIGHT SPK UGR<19 LED 22W 4000K 3000LM C2
Downlight marca CELER SPK UGR de 22 W de potencia, alimentación 220/240 VAC, no regulable, clase II, flujo útil 3000 lm, temperatura de color 4000K , IRC >80 , UGR <19 , haz de apertura 60 º , dimensiones ø232x111 mm , IP20, IK06 , vida útil 50000h, temperatura de funcionamiento de -20 a +40 ºC , color blanco.

**D7100020484** CELER DOWNLIGHT SPK UGR<19 LED 22W 3000K DALI 2 2900LM C2
Downlight marca CELER SPK UGR de 22 W de potencia, alimentación 220/240 VAC, regulable DALI2, clase II, flujo útil 2900 lm, temperatura de color 3000K , IRC >80 , UGR <19 , haz de apertura 60 º , dimensiones ø232x111 mm , IP20, IK06 , vida útil 50000h, temperatura de funcionamiento de -20 a +40 ºC , color blanco.

**D7100020485** CELER DOWNLIGHT SPK UGR<19 LED 22W 4000K DALI 2 3000LM C2
Downlight marca CELER SPK UGR de 22 W de potencia, alimentación 220/240 VAC, regulable DALI2, clase II, flujo útil 3000 lm, temperatura de color 4000K , IRC >80 , UGR <19 , haz de apertura 60 º , dimensiones ø232x111 mm , IP20, IK06 , vida útil 50000h, temperatura de funcionamiento de -20 a +40 ºC , color blanco.

**D7100020500** CELER DOWNLIGHT ALUS CORTE Ø125 9W 1100LM 3000K IP44 BLANCO
Downlight marca CELER ALUS de 9 W de potencia, alimentación 220/240 VAC, no regulable, clase II, flujo útil 1100 lm, temperatura de color 3000K , IRC >80 , haz de apertura 90 º , dimensiones ø134x58 mm , IP44 , vida útil 50000h, temperatura de funcionamiento de -20 a +40 ºC , color blanco.

**D7100020501** CELER DOWNLIGHT ALUS CORTE Ø125 9W 1100LM 4000K IP44 BLANCO
Downlight marca CELER ALUS de 9 W de potencia, alimentación 220/240 VAC, no regulable, clase II, flujo útil 1100 lm, temperatura de color 4000K , IRC >80 , haz de apertura 90 º , dimensiones ø134x58 mm , IP44 , vida útil 50000h, temperatura de funcionamiento de -20 a +40 ºC , color blanco.

**D7100020502** CELER DOWNLIGHT ALUS CORTE Ø125 9W 1100LM 5500K IP44 BLANCO
Downlight marca CELER ALUS de 9 W de potencia, alimentación 220/240 VAC, no regulable, clase II, flujo útil 1100 lm, temperatura de color 5500K , IRC >80 , haz de apertura 90 º , dimensiones ø134x58 mm , IP44 , vida útil 50000h, temperatura de funcionamiento de -20 a +40 ºC , color blanco.

**D7100020503** CELER DOWNLIGHT ALUS CORTE Ø145 17W 2200LM 3000K IP44 BLANCO
Downlight marca CELER ALUS de 17 W de potencia, alimentación 220/240 VAC, no regulable, clase II, flujo útil 2200 lm, temperatura de color 3000K , IRC >80 , haz de apertura 90 º , dimensiones ø155x58 mm , IP44 , vida útil 50000h, temperatura de funcionamiento de -20 a +40 ºC , color blanco.

**D7100020504** CELER DOWNLIGHT ALUS CORTE Ø145 17W 2200LM 4000K IP44 BLANCO
Downlight marca CELER ALUS de 17 W de potencia, alimentación 220/240 VAC, no regulable, clase II, flujo útil 2200 lm, temperatura de color 4000K , IRC >80 , haz de apertura 90 º , dimensiones ø155x58 mm , IP44 , vida útil 50000h, temperatura de funcionamiento de -20 a +40 ºC , color blanco.

**D7100020505** CELER DOWNLIGHT ALUS CORTE Ø145 17W 2200LM 5500K IP44 BLANCO
Downlight marca CELER ALUS de 17 W de potencia, alimentación 220/240 VAC, no regulable, clase II, flujo útil 2200 lm, temperatura de color 5500K , IRC >80 , haz de apertura 90 º , dimensiones ø155x58 mm , IP44 , vida útil 50000h, temperatura de funcionamiento de -20 a +40 ºC , color blanco.

**D7100020506** CELER DOWNLIGHT ALUS CORTE Ø200 25W 3300LM 3000K IP44 BLANCO
Downlight marca CELER ALUS de 25 W de potencia, alimentación 220/240 VAC, no regulable, clase II, flujo útil 3300 lm, temperatura de color 3000K , IRC >80 , haz de apertura 90 º , dimensiones ø209x58 mm , IP44 , vida útil 50000h, temperatura de funcionamiento de -20 a +40 ºC , color blanco.

**D7100020507** CELER DOWNLIGHT ALUS CORTE Ø200 25W 3300LM 4000K IP44 BLANCO
Downlight marca CELER ALUS de 25 W de potencia, alimentación 220/240 VAC, no regulable, clase II, flujo útil 3300 lm, temperatura de color 4000K , IRC >80 , haz de apertura 90 º , dimensiones ø209x59 mm , IP44 , vida útil 50000h, temperatura de funcionamiento de -20 a +40 ºC , color blanco.

**D7100020508** CELER DOWNLIGHT ALUS CORTE Ø200 25W 3300LM 5500K IP44 BLANCO
Downlight marca CELER ALUS de 25 W de potencia, alimentación 220/240 VAC, no regulable, clase II, flujo útil 3300 lm, temperatura de color 5500K , IRC >80 , haz de apertura 90 º , dimensiones ø209x60 mm , IP44 , vida útil 50000h, temperatura de funcionamiento de -20 a +40 ºC , color blanco.

**D7100020509** CELER DOWNLIGHT ALUS CORTE Ø200 25W DALI 2 4000K IP44 BLANCO
Downlight marca CELER ALUS de 25 W de potencia, alimentación 220/240 VAC, regulable DALI2, clase II, flujo útil 3300 lm, temperatura de color 4000K , IRC >80 , haz de apertura 90 º , dimensiones ø209x61 mm , IP44 , vida útil 50000h, temperatura de funcionamiento de -20 a +40 ºC , color blanco.

**D7100020259** CELER DOWNLIGHT ALUS CORTE Ø200 25W DALI 2 5500K IP44 BLANCO
Downlight marca CELER ALUS de 25 W de potencia, alimentación 220/240 VAC, regulable DALI2, clase II, flujo útil 3.250 lm, temperatura de color 5500K , IRC >80 , haz de apertura 90 º , dimensiones ø209x61 mm , IP44 , vida útil 50000h, temperatura de funcionamiento de -20 a +40 ºC , color blanco.

**D7100020885** CELER DOWNLIGHT IP65 8.5W 4000K 900LM C2
Downlight LED IP65 marca Celer de 8,5W. Temperatura de color 4.000K (blanco neutro), Flujo útil 900lm. Medidas Ø115mm diámetro y 48mm de altura. Corte Ø95mm. IRC>80, Ángulo 105º. Grado de protección IP65 para todo el conjunto (driver + luminaria). Vida útil 50.000h L70. Color blanco.

**D7100020886** CELER DOWNLIGHT IP65 8.5W 3000K 900LM C2
Downlight LED IP65 marca Celer de 8,5W. Temperatura de color 3.000K (blanco cálido), Flujo útil 900lm. Medidas Ø115mm diámetro y 48mm de altura. Corte Ø95mm. IRC>80, Ángulo 105º. Grado de protección IP65 para todo el conjunto (driver + luminaria). Vida útil 50.000h L70. Color blanco.

**D7100020887** CELER DOWNLIGHT IP65 17W 4000K 2000LM C2
Downlight LED IP65 marca Celer de 8,5W. Temperatura de color 4.000K (blanco neutro), Flujo útil 2.000lm. Medidas Ø195mm diámetro y 60mm de altura. Corte Ø165mm. IRC>80, Ángulo 105º. Grado de protección IP65 para todo el conjunto (driver + luminaria). Vida útil 50.000h L70. Color blanco.

**D7100020888** CELER DOWNLIGHT IP65 17W 3000K 2000LM C2
Downlight LED IP65 marca Celer de 8,5W. Temperatura de color 3.000K (blanco cálido), Flujo útil 2.000lm. Medidas Ø195mm diámetro y 60mm de altura. Corte Ø165mm. IRC>80, Ángulo 105º. Grado de protección IP65 para todo el conjunto (driver + luminaria). Vida útil 50.000h L70. Color blanco.

**D7250080171** CELER ACCESORIO SUPERFICIE DOWNLIGHT TEKNIK 15W 133MM
Accesorio para montaje en superficie de downlight Teknik marca Celer de 15W

**D7250080172** CELER ACCESORIO SUPERFICIE DOWNLIGHT TEKNIK 23W 153MM
Accesorio para montaje en superficie de downlight Teknik marca Celer de 23W

**D7250080173** CELER ACCESORIO SUPERFICIE DOWNLIGHT TEKNIK 33W 173MM
Accesorio para montaje en superficie de downlight Teknik marca Celer de 33W

**D7250040070** LIFUD DRIVER LED 8-14W TRIAC LF-GDE014YG
Driver LIFUD 9W TRIAC para downlight

**D7250040072** DRIVER DOWNLIGHT REG. DALI II MULTIPOTENCIA 9W-18W BOKE
Driver Multipotencia Boke 9-18W DALI II para downlight

**D7100005004** CELER PANEL LED 60X60 36W HCL DALI 2 2700K-6500K UGR<19 BL
Panel LED HCL marca Celer Modelo HCL UGR 60x60 de 36W. Fabricado con estructura de doble soldadura interna, pulida y sin costura; con sistema de protección del chip mediante absorbedores perimetrales de dilataciones; y lámina trasera moldeada para evitar la fuga de luz y la entrada de insectos. Con temperatura de color variable entre 2.700K y 6.500K. Potencia 36W. Flujo útil 3.600 lm. Medidas 595x595mm. Altura: 10mm. IP40. UGR<19. IRC>80. Incluye equipo de alimentación regulable DALI 2 DT8. Alimentación 220-240V. Flicker free. SDCM<5. Factor de potencia >0,9. Vida útil 50.000h L80B20.

**D7100005013** CELER PANEL LED 60X60 36W 4000K 220V IP65 BLANCO
Panel LED IP65, marca Celer. Medidas 595*595mm. Altura: 8mm. 36W, temperatura de color 4.000K (blanco neutro), Flujo útil 3.600 lm con un ángulo de apertura de 120º. IP65. IRC>80. Incluye equipo de alimentación

**D7100005017** CELER PANEL CELL 60X60 25W 4000K UGR<16 3500LM CRI90 DALI 2
Panel LED decorativo marca Celer Modelo CELL 60x60. Medidas 595x595mm. Altura: 36mm. 25W, temperatura de color 4.000K, Flujo útil 3.500 lm IP40. UGR<16. IRC>90. Incluye equipo de alimentación regulable DALI 2. Alimentación 230V. Flicker free. SDCM<6. Factor de potencia >0,9. Vida útil 50.000h L80.

**D7100005019** CELER PANEL WAVE 60X60 36W 4000K UGR<19 4000LM CRI90 DALI 2
Panel LED decorativo marca Celer Modelo WAVE 60x60. Medidas 595x595mm. Altura: 50mm. 36W, temperatura de color 4.000K, Flujo útil 4.000 lm IP40. UGR<19. IRC>90. Incluye equipo de alimentación regulable DALI 2. Alimentación 230V. Flicker free. SDCM<6. Factor de potencia >0,9. Vida útil 50.000h L80.

**D7100005021** CELER PANEL GREEN 60X60 30W 4000K UGR<16 4000LM CRI90 DALI 2
Panel LED decorativo marca Celer Modelo GREEN 60x60. Medidas 595x595mm. Altura: 27mm. 30W, temperatura de color 4.000K, Flujo útil 4.000 lm IP40. UGR<16. IRC>90. Incluye equipo de alimentación regulable DALI 2. Con 2 módulos reemplazables y extraibles. Alimentación 230V. Flicker free. SDCM<6. Factor de potencia >0,9. Vida útil 50.000h L80.

**D7100005290** CELER PANEL GREEN 60X60 30W 3000K UGR<16 4000LM CRI90 DALI 2
Panel LED decorativo marca Celer Modelo GREEN 60x60. Medidas 595x595mm. Altura: 27mm. 30W, temperatura de color 3.000K, Flujo útil 4.000lm IP40. UGR<16. IRC>90. Incluye equipo de alimentación regulable DALI 2. Con 2 módulos reemplazables y extraibles. Alimentación 230V. Flicker free. SDCM<6. Factor de potencia >0,9. Vida útil 50.000h L80.

**D7100005291** CELER PANEL GREEN 60X60 30W 5500K UGR<16 4200LM CRI90 DALI 2
Panel LED decorativo marca Celer Modelo GREEN 60x60. Medidas 595x595mm. Altura: 27mm. 30W, temperatura de color 5.500K, Flujo útil 4.200lm IP40. UGR<16. IRC>90. Incluye equipo de alimentación regulable DALI 2. Con 2 módulos reemplazables y extraibles. Alimentación 230V. Flicker free. SDCM<6. Factor de potencia >0,9. Vida útil 50.000h L80.

**D7100005321** CELER PANEL LED 60X60 32W 3000K 220V 4000LM UGR<19 NEXT C2
Panel LED marca Celer Modelo NEXT 60x60 C2. Medidas 595x595mm. Altura: 10mm. Fabricado con estructura de doble soldadura interna, pulida y sin costura; con sistema de protección del chip mediante absorbedores perimetrales de dilataciones; y lámina trasera moldeada para evitar la fuga de luz y la entrada de insectos. Potencia 32W, temperatura de color 3.000K, Flujo útil 4.000lm con un ángulo de apertura de 90º. IP40. UGR<19. IRC>80. Incluye equipo de alimentación. Alimentación 220-240V.Flicker free. SDCM<5. Factor de potencia >0,9. Vida útil 50.000h L80B20.

**D7100005322** CELER PANEL LED 60X60 32W 4000K 220V 4000LM UGR<19 NEXT C2
Panel LED marca Celer Modelo NEXT 60x60 C2. Medidas 595x595mm. Altura: 10mm. Fabricado con estructura de doble soldadura interna, pulida y sin costura; con sistema de protección del chip mediante absorbedores perimetrales de dilataciones; y lámina trasera moldeada para evitar la fuga de luz y la entrada de insectos. Potencia 32W, temperatura de color 4.000K, Flujo útil 4.000lm con un ángulo de apertura de 90º. IP40. UGR<19. IRC>80. Incluye equipo de alimentación. Alimentación 220-240V.Flicker free. SDCM<5. Factor de potencia >0,9. Vida útil 50.000h L80B20.

**D7100005323** CELER PANEL LED 60X60 32W 5200K 220V 4000LM UGR<19 NEXT C2
Panel LED marca Celer Modelo NEXT 60x60 C2. Medidas 595x595mm. Altura: 10mm. Fabricado con estructura de doble soldadura interna, pulida y sin costura; con sistema de protección del chip mediante absorbedores perimetrales de dilataciones; y lámina trasera moldeada para evitar la fuga de luz y la entrada de insectos. Potencia 32W, temperatura de color 5.200K, Flujo útil 4.000lm con un ángulo de apertura de 90º. IP40. UGR<19. IRC>80. Incluye equipo de alimentación. Alimentación 220-240V.Flicker free. SDCM<5. Factor de potencia >0,9. Vida útil 50.000h L80B20.

**D7100005324** CELER PANEL LED 60X60 32W 4000K 220V DALI 2 UGR<19 NEXT C2
Panel LED marca Celer Modelo NEXT 60x60 DALI 2 C2. Medidas 595x595mm. Altura: 10mm. Fabricado con estructura de doble soldadura interna, pulida y sin costura; con sistema de protección del chip mediante absorbedores perimetrales de dilataciones; y lámina trasera moldeada para evitar la fuga de luz y la entrada de insectos. Potencia 32W, temperatura de color 4.000K, Flujo útil 4.000lm con un ángulo de apertura de 90º. IP40. UGR<19. IRC>80. Incluye equipo de alimentación regulable Dali 2. Alimentación 220-240V.Flicker free. SDCM<5. Factor de potencia >0,9. Vida útil 50.000h L80B20.

**D7100005325** CELER PANEL LED 30X120 32W 3000K 220V 4000LM UGR<19 NEXT C2
Panel LED marca Celer Modelo NEXT 30x120 C2. Medidas 295x1195mm. Altura: 10mm. Fabricado con estructura de doble soldadura interna, pulida y sin costura; con sistema de protección del chip mediante absorbedores perimetrales de dilataciones; y lámina trasera moldeada para evitar la fuga de luz y la entrada de insectos. Potencia 32W, temperatura de color 3.000K, Flujo útil 4.000lm con un ángulo de apertura de 90º. IP40. UGR<19. IRC>80. Incluye equipo de alimentación. Alimentación 220-240V.Flicker free. SDCM<5. Factor de potencia >0,9. Vida útil 50.000h L80B20.

**D7100005326** CELER PANEL LED 30X120 32W 4000K 220V 4000LM UGR<19 NEXT C2
Panel LED marca Celer Modelo NEXT 30x120 C2. Medidas 295x1195mm. Altura: 10mm. Fabricado con estructura de doble soldadura interna, pulida y sin costura; con sistema de protección del chip mediante absorbedores perimetrales de dilataciones; y lámina trasera moldeada para evitar la fuga de luz y la entrada de insectos. Potencia 32W, temperatura de color 4.000K, Flujo útil 4.000lm con un ángulo de apertura de 90º. IP40. UGR<19. IRC>80. Incluye equipo de alimentación. Alimentación 220-240V.Flicker free. SDCM<5. Factor de potencia >0,9. Vida útil 50.000h L80B20.

**D7100005327** CELER PANEL LED 30X120 32W 5200K 220V 4000LM UGR<19 NEXT C2
Panel LED marca Celer Modelo NEXT 30x120 C2. Medidas 295x1195mm. Altura: 10mm. Fabricado con estructura de doble soldadura interna, pulida y sin costura; con sistema de protección del chip mediante absorbedores perimetrales de dilataciones; y lámina trasera moldeada para evitar la fuga de luz y la entrada de insectos. Potencia 32W, temperatura de color 5.200K, Flujo útil 4.000lm con un ángulo de apertura de 90º. IP40. UGR<19. IRC>80. Incluye equipo de alimentación. Alimentación 220-240V.Flicker free. SDCM<5. Factor de potencia >0,9. Vida útil 50.000h L80B20.

**D7100005328** CELER PANEL LED 60X120 64W 3000K 220V 7600LM UGR<19 NEXT C2
Panel LED marca Celer Modelo NEXT 60x120 C2. Medidas 595x1195mm. Altura: 10mm. Fabricado con estructura de doble soldadura interna, pulida y sin costura; con sistema de protección del chip mediante absorbedores perimetrales de dilataciones; y lámina trasera moldeada para evitar la fuga de luz y la entrada de insectos. Potencia 32W, temperatura de color 3.000K, Flujo útil 7.700lm con un ángulo de apertura de 90º. IP40. UGR<19. IRC>80. Incluye equipo de alimentación. Alimentación 220-240V.Flicker free. SDCM<5. Factor de potencia >0,9. Vida útil 50.000h L80B20.

**D7100005329** CELER PANEL LED 60X120 64W 4000K 220V 7600LM UGR<19 NEXT C2
Panel LED marca Celer Modelo NEXT 60x120 C2. Medidas 595x1195mm. Altura: 10mm. Fabricado con estructura de doble soldadura interna, pulida y sin costura; con sistema de protección del chip mediante absorbedores perimetrales de dilataciones; y lámina trasera moldeada para evitar la fuga de luz y la entrada de insectos. Potencia 32W, temperatura de color 4.000K, Flujo útil 7.700lm con un ángulo de apertura de 90º. IP40. UGR<19. IRC>80. Incluye equipo de alimentación. Alimentación 220-240V.Flicker free. SDCM<5. Factor de potencia >0,9. Vida útil 50.000h L80B20.

**D7100005330** CELER PANEL LED 60X120 64W 5200K 220V 7600LM UGR<19 NEXT C2
Panel LED marca Celer Modelo NEXT 60x120 C2. Medidas 595x1195mm. Altura: 10mm. Fabricado con estructura de doble soldadura interna, pulida y sin costura; con sistema de protección del chip mediante absorbedores perimetrales de dilataciones; y lámina trasera moldeada para evitar la fuga de luz y la entrada de insectos. Potencia 32W, temperatura de color 5.200K, Flujo útil 7.700lm con un ángulo de apertura de 90º. IP40. UGR<19. IRC>80. Incluye equipo de alimentación. Alimentación 220-240V.Flicker free. SDCM<5. Factor de potencia >0,9. Vida útil 50.000h L80B20.

**D7100005340** CELER PANEL LED 60X60 26W 4000K IP54 3500LM UGR<22 COMPACT
Panel LED marca Celer Modelo COMPACT 60x60 UGR22. Medidas 595x595mm. Altura: 28mm. Potencia 25W, temperatura de color 4.000K, Flujo útil 3.600 lm. Tecnología Backlit con un ángulo de apertura de 120º. IP54. UGR<22. IRC>80. Incluye equipo de alimentación. Alimentación 220-240V. Flicker free. SDCM<5. Factor de potencia >0,9. Vida útil 50.000h L80.

**D7100005341** CELER PANEL LED 60X60 26W 5000K IP54 3500LM UGR<22 COMPACT
Panel LED marca Celer Modelo COMPACT 60x60 UGR22. Medidas 595x595mm. Altura: 26mm. Potencia 26W, temperatura de color 5.000K, Flujo útil 3.500 lm. Tecnología Backlit con un ángulo de apertura de 120º. IP54. UGR<22. IRC>80. Incluye equipo de alimentación. Alimentación 220-240V. Flicker free. SDCM<5. Factor de potencia >0,9. Vida útil 50.000h L80.

**D7100005344** CELER PANEL LED 60X60 26W 4000K IP54 3500LM UGR<19 COMPACT
Panel LED marca Celer Modelo COMPACT 60x60 UGR19. Medidas 595x595mm. Altura: 28mm. Potencia 25W, temperatura de color 4.000K, Flujo útil 3.500 lm. Tecnología Backlit con un ángulo de apertura de 120º. IP54. UGR<19. IRC>80. Incluye equipo de alimentación. Alimentación 220-240V. Flicker free. SDCM<5. Factor de potencia >0,9. Vida útil 50.000h L80.

**D7100005345** CELER PANEL LED 60X60 26W 5000K IP54 3500LM UGR<19 COMPACT
Panel LED marca Celer Modelo COMPACT 60x60 UGR19. Medidas 595x595mm. Altura: 26mm. Potencia 26W, temperatura de color 5.000K, Flujo útil 3.500 lm. Tecnología Backlit con un ángulo de apertura de 120º. IP54. UGR<19. IRC>80. Incluye equipo de alimentación. Alimentación 220-240V. Flicker free. SDCM<5. Factor de potencia >0,9. Vida útil 50.000h L80.

**D7100005900** CELER ACC. PACK 4 MUELLES INST. PARA PANEL LED COMPACT
Pack de 4 muelles para instalación de panel Celer compact

**D7100005815** CELER ACC. SUSPENSION PANEL LED
Accesorio de instalación vertical para los paneles LED Celer. Permite instalar el panel colgado desde la superficie de instalación.

**D7100005838** CELER MARCO EMPOTRAR PANEL LED 30X120 NEXT y EVO
Marco de instalación empotrada para los paneles LED Celer 30x120 NEXT y EVO. Medidas 315x1.232mm. Altura: 31mm. Es necesario utilizarlo con el accesorio de instalación empotrada. Permite instalar el panel empotrado en la superficie de instalación (Por ejemplo en escayola). De aluminio. color blanco.

**D7100005839** CELER MARCO EMPOTRAR PANEL LED 60X120 NEXT y EVO
Marco de instalación empotrada para los paneles LED Celer 60x120 NEXT y EVO. Medidas 632x1.232mm. Altura: 31mm. Es necesario utilizarlo con el accesorio de instalación empotrada. Permite instalar el panel empotrado en la superficie de instalación (Por ejemplo en escayola). De aluminio. color blanco.

**D7100005840** CELER MARCO EMPOTRAR PANEL LED 60X60 NEXT y EVO
Marco de instalación empotrada para los paneles LED Celer 60x60 NEXT y EVO. Medidas 632x632mm. Altura: 31mm. Es necesario utilizarlo con el accesorio de instalación empotrada. Permite instalar el panel empotrado en la superficie de instalación (Por ejemplo en escayola). De aluminio. color blanco.

**D7100005845** CELER MARCO EASYFIT PANEL LED 60X60 BLANCO NEXT y EVO
Marco de instalación en superficie para los paneles LED Celer 60x60 NEXT y EVO. Medidas 602x602mm. Altura: 50mm. Permite instalar el panel en superficie, donde no disponen de losetas móviles en falsos techos. De aluminio. color blanco.

**D7100005846** CELER MARCO EASYFIT PANEL LED 30x120 BLANCO NEXT y EVO
marco de instalación en superficie para los paneles LED Celer 30x120 NEXT y EVO. Medidas 302x1202mm. Altura: 50mm. Permite instalar el panel en superficie, donde no disponen de losetas móviles en falsos techos. De aluminio. color blanco.

**D7100005847** CELER MARCO EASYFIT PANEL LED 60x120 BLANCO NEXT y EVO
Marco de instalación en superficie para los paneles LED Celer 60x120 NEXT y EVO. Medidas 602x1202mm. Altura: 50mm. Permite instalar el panel en superficie, donde no disponen de losetas móviles en falsos techos. De aluminio. color blanco.

**D7100005848** CELER MARCO EASYFIT PANEL LED 60X60 BLANCO COMPACT
Marco de instalación en superficie para los paneles LED Celer Compact. Medidas 600x600mm. Altura: 63mm. Permite instalar el panel en superficie, donde no disponen de losetas móviles en falsos techos. De aluminio. color blanco.

**D7250040059** DRIVER BOKE MULTIPOTENCIA MAX42W DALI II O PUSH S/PARP 4 PIN
Driver multipotencia de 42W regulable DALI II o Push. Flicker free

**D7866070030** BEG SENSOR CONTROLADOR DALI HCL SUPERFICIE
Detector de presencia bidireccional con controlador DALI integrado para HCL marca BEG modelo PD4-M-HCL2-FT. De superficie. Fuente DALI integrada y 3 entradas para pulsadores. Curvas HCL preconfiguradas y ajustables.Modo Broadcast de comunicación ajustable (1 zona de iluminación, sin direccionamiento) o Multicast (varias zonas de iluminación, HVAC con direccionamiento). Dim-2-Warm: la intensidad y temperatura de color pueden ser ajustadas infinitamente mediante una pulsación larga. Activación de escenas de iluminación con accesorio. Medición de luz mixta mediante sensor crepuscular interno y externo. Sensor externo pivotable en 45º. Configurable mediante APP Android o iOS. Hasta un máximo de 64 luminarias con drivers DT8 (Tipo de color Tc). Reloj integrado que permite regular automáticamente la temperatura de color y el nivel de luminosidad de consigna con el fin de reforzar los biorritmos humanos. Temperatura de color ajustable de manera independiente y contínua mediante una entrada de pulsador separada. Función luz de orientación.

**D7866070025** BEG SENSOR CONTROLADOR DALI HCL EMPOTRABLE
Detector de presencia bidireccional con controlador DALI integrado para HCL marca BEG modelo PD4-M-HCL2-SU. Empotrable. Fuente DALI integrada y 3 entradas para pulsadores. Curvas HCL preconfiguradas y ajustables.Modo Broadcast de comunicación ajustable (1 zona de iluminación, sin direccionamiento) o Multicast (varias zonas de iluminación, HVAC con direccionamiento). Dim-2-Warm: la intensidad y temperatura de color pueden ser ajustadas infinitamente mediante una pulsación larga. Activación de escenas de iluminación con accesorio. Medición de luz mixta mediante sensor crepuscular interno y externo. Sensor externo pivotable en 45º. Configurable mediante APP Android o iOS. Hasta un máximo de 64 luminarias con drivers DT8 (Tipo de color Tc). Reloj integrado que permite regular automáticamente la temperatura de color y el nivel de luminosidad de consigna con el fin de reforzar los biorritmos humanos. Temperatura de color ajustable de manera independiente y contínua mediante una entrada de pulsador separada. Función luz de orientación.

**D7866075085** BEG ADAPTADOR IR-BT
Adaptador para smartphones marca BEG modelo IR-BT. Permite controlar y programar todos los detectores, luminarias e interruptores crepusculares B.E.G. susceptibles de ser programados vía mando a distancia

**D7866075105** BEG MANDO A DISTANCIA IR-HCL2-MINI
Minimando a distancia marca BEG modelo IR-HCL2-MINI. Activa 4 escenas preprogramadas y una curva HCL dinámica

**D7259923308** DALCNET TIMER-CASAMBI
Timer CASAMBI marca Dalcnet modelo DC-0126. Permite mantener la memoria con un reloj interno cuando se pierde la alimentación y se encarga de poner en marcha la programación y escenas cuando vuelve la luz. Entrada de pulsador programable. Formato de caja. Con 24h de autonomía. Alimentación 12-24V

**D7100010001** CELER APLIQUE LECTURA REDONDO GU10 Y LED INDIRECTO NEGRO
Aplique de lectura orientable, marca CELER, modelo GU10, con luz principal con casquillo GU10 luz indirecta LED. Equipado con dos interruptores y una entrada de carga. Color negro.

**D7100010002** CELER APLIQUE LECTURA REDONDO GU10 Y LED INDIRECTO BLANCO
Aplique de lectura orientable, marca CELER, modelo GU10, con luz principal con casquillo GU10 luz indirecta LED. Equipado con dos interruptores y una entrada de carga. Color blanco.

**D7100010003** CELER APLIQUE LECTURA REDONDO 3000K Y LED INDIRECTO NEGRO
Aplique de lectura orientable, marca CELER, modelo LED, con luz principal con LED de 15W y 3.000K y luz indirecta LED. Equipado con dos interruptores y una entrada de carga. Color negro.

**D7100010004** CELER APLIQUE LECTURA REDONDO 3000K Y LED INDIRECTO BLANCO
Aplique de lectura orientable, marca CELER, modelo LED, con luz principal con LED de 15W y 3.000K y luz indirecta LED. Equipado con dos interruptores y una entrada de carga. Color blanco.

**D7100010060** CELER PLAFON REDONDO NEO 18W 3000K 1800LM IP44
Plafón redondo marca Celer modelo NEO de 18W. Temperatura de color 3.000K, Flujo útil 1.800lm. Difusor opal, medidas: Ø307mm diámetro, alto 71mm. IRC>80, Ángulo de apertura de 130º e IRC>80. IP44. Incluye equipo de alimentación.

**D7100010061** CELER PLAFON REDONDO NEO 18W 4000K 1800LM IP44
Plafón redondo marca Celer modelo NEO de 18W. Temperatura de color 4.000K, Flujo útil 1.800lm. Difusor opal, medidas: Ø307mm diámetro, alto 71mm. IRC>80, Ángulo de apertura de 130º e IRC>80. IP44. Incluye equipo de alimentación.

**D7100010094** CELER PLAFON REDONDO NEO 18W 5000K 1800LM IP44
Plafón redondo marca Celer modelo NEO de 18W. Temperatura de color 5.500K, Flujo útil 1.800lm. Difusor opal, medidas: Ø307mm diámetro, alto 71mm. IRC>80, Ángulo de apertura de 130º e IRC>80. IP44. Incluye equipo de alimentación.

**D7100010065** CELER PLAFON REDONDO NEO 18W 3000K C/SENSOR 1800LM IP44
Plafón redondo marca Celer modelo NEO de 18W con sensor. Temperatura de color 3.000K, Flujo útil 1.800lm. Difusor opal, medidas: Ø307mm diámetro, alto 71mm. IRC>80, Ángulo de apertura de 130º e IRC>80. IP44. Con sensor de movimiento y luminosidad integrado. Incluye equipo de alimentación.

**D7100010066** CELER PLAFON REDONDO NEO 18W 4000K C/SENSOR 1800LM IP44
Plafón redondo marca Celer modelo NEO de 18W con sensor. Temperatura de color 4.000K, Flujo útil 1.800lm. Difusor opal, medidas: Ø307mm diámetro, alto 71mm. IRC>80, Ángulo de apertura de 130º e IRC>80. IP44. Con sensor de movimiento y luminosidad integrado. Incluye equipo de alimentación.

**D7100010095** CELER PLAFON REDONDO NEO 18W 5000K C/SENSOR 1800LM IP44
Plafón redondo marca Celer modelo NEO de 18W con sensor. Temperatura de color 5.500K, Flujo útil 1.800lm. Difusor opal, medidas: Ø307mm diámetro, alto 71mm. IRC>80, Ángulo de apertura de 130º e IRC>80. IP44. Con sensor de movimiento y luminosidad integrado. Incluye equipo de alimentación.

**D7100010078** CELER PLAFON REDONDO LED IP40 12W PIR 4000K 1500LM C3
Plafón redondo LED IP40 12W PIR, marca Celer. Temperatura de color 4.000K (blanco neutro), Flujo útil 1500lm. Difusor opal, medidas: Ø300mm diámetro, alto 100mm. IRC>80, Ángulo de apertura de 120º e IRC>80. Con sensor de movimiento PIR (infrarrojos) y su alcance de detección en la versión con detector es de hasta 6mts de diámetro. Incluye equipo de alimentación.

**D7100010080** CELER PLAFON RED LED IP54 12W 220V 3000K 1400LM C3
Plafón redondo LED IP54 12W, marca Celer. Temperatura de color 3.000K. Flujo útil 1.400lm. Difusor opal, medidas: Ø220x50mm. Ángulo de apertura de 120º e IRC>80. Incluye equipo de alimentación.

**D7100010081** CELER PLAFON RED LED IP54 12W 220V 4000K 1500LM C3
Plafón redondo LED IP54 12W, marca Celer. Temperatura de color 4.000K. Flujo útil 1.500lm. Difusor opal, medidas: Ø220x50mm. Ángulo de apertura de 120º e IRC>80. Incluye equipo de alimentación.

**D7100010082** CELER PLAFON RED LED IP54 12W 220V C/SENSOR 3000K 1400LM C3
Plafón redondo LED IP54 12W con sensor, marca Celer. Temperatura de color 3.000K. Flujo útil 1.400lm. Difusor opal, medidas: Ø220x50mm. Ángulo de apertura de 120º e IRC>80. Incluye equipo de alimentación. Con sensor de movimiento y luminosidad (MW) con un rango de detección de hasta 5m.

**D7100010083** CELER PLAFON RED LED IP54 12W 220V C/SENSOR 4000K 1500LM C3
Plafón redondo LED IP54 12W con sensor, marca Celer. Temperatura de color 4.000K. Flujo útil 1.500lm. Difusor opal, medidas: Ø220x50mm. Ángulo de apertura de 120º e IRC>80. Incluye equipo de alimentación. Con sensor de movimiento y luminosidad (MW) con un rango de detección de hasta 5m.

**D7100010084** CELER PLAFON CUAD LED IP54 12W 220V 3000K 1400LM C3
Plafón cuadrado LED IP54 12W, marca Celer. Temperatura de color 3.000K. Flujo útil 1.400lm. Difusor opal, medidas: 280x280x50mm. Ángulo de apertura de 120º e IRC>80. Incluye equipo de alimentación.

**D7100010085** CELER PLAFON CUAD LED IP54 12W 220V 4000K 1500LM C3
Plafón cuadrado LED IP54 12W, marca Celer. Temperatura de color 4.000K. Flujo útil 1.500lm. Difusor opal, medidas: 280x280x50mm. Ángulo de apertura de 120º e IRC>80. Incluye equipo de alimentación.

**D7100010086** CELER PLAFON CUAD LED IP54 12W 220V C/SENSOR 3000K 1400LM C3
Plafón cuadrado LED IP54 12W con sensor, marca Celer. Temperatura de color 3.000K. Flujo útil 1.400lm. Difusor opal, medidas: 280x280x50mm. Ángulo de apertura de 120º e IRC>80. Incluye equipo de alimentación. Con sensor de movimiento y luminosidad (MW) con un rango de detección de hasta 5m.

**D7100010087** CELER PLAFON CUAD LED IP54 12W 220V C/SENSOR 4000K 1500LM C3
Plafón cuadrado LED IP54 12W con sensor, marca Celer. Temperatura de color 4.000K. Flujo útil 1.500lm. Difusor opal, medidas: 280x280x50mm. Ángulo de apertura de 120º e IRC>80. Incluye equipo de alimentación. Con sensor de movimiento y luminosidad (MW) con un rango de detección de hasta 5m.

**D7100010090** CELER PLAFON RED LED IP54 12W 220V 2700K 1400LM C3
Plafón redondo LED IP54 12W, marca Celer. Temperatura de color 2.700K. Flujo útil 1.400lm. Difusor opal, medidas: Ø220x50mm. Ángulo de apertura de 120º e IRC>80. Incluye equipo de alimentación.

**D7100010091** CELER PLAFON RED LED IP54 12W 220V C/SENSOR 2700K 1400LM C3
Plafón redondo LED IP54 12W con sensor, marca Celer. Temperatura de color 2.700K. Flujo útil 1.400lm. Difusor opal, medidas: Ø220x50mm. Ángulo de apertura de 120º e IRC>80. Incluye equipo de alimentación. Con sensor de movimiento y luminosidad (MW) con un rango de detección de hasta 5m.

**D7100010092** CELER PLAFON CUAD LED IP54 12W 220V 2700K 1400LM C3
Plafón cuadrado LED IP54 12W, marca Celer. Temperatura de color 2.700K. Flujo útil 1.400lm. Difusor opal, medidas: 280x280x50mm. Ángulo de apertura de 120º e IRC>80. Incluye equipo de alimentación.

**D7100010093** CELER PLAFON CUAD LED IP54 12W 220V C/SENSOR 2700K 1400LM C3
Plafón cuadrado LED IP54 12W con sensor, marca Celer. Temperatura de color 2.700K. Flujo útil 1.400lm. Difusor opal, medidas: 280x280x50mm. Ángulo de apertura de 120º e IRC>80. Incluye equipo de alimentación. Con sensor de movimiento y luminosidad (MW) con un rango de detección de hasta 5m.

**D7100010110** CELER PROYECTOR GU10 BASE SUPERFICIE BLANCO C2
Proyector GU10 Base Superficie, marca Celer, color blanco. Carga máxima 7,5W. Medidas: Ø105x140mm, IP20.

**D7100010111** CELER PROYECTOR GU10 BASE SUPERFICIE NEGRO C2
Proyector GU10 Base Superficie, marca Celer, color negro. Carga máxima 7,5W. Medidas: Ø105x140mm, IP20.

**D7100010112** CELER PROYECTOR GU10 COLGANTE SUPERFICIE BLANCO C2
Proyector GU10 Colgante blanco marca Celer de carga máx 7,5W. Medidas: Ø65x180mm y 1,20m max. de cable. IP20. Alimentación: 230V.

**D7100010113** CELER PROYECTOR GU10 COLGANTE SUPERFICIE NEGRO C2
Proyector GU10 Colgante negro marca Celer de carga máx 7,5W. Medidas: Ø65x180mm y 1,20m max. de cable. IP20. Alimentación: 230V.

**D7100010114** CELER APLIQUE PARED 2XGU10 NEGRO C2
Aplique de pared 2xGU10 marca Celer de carga máx 7,5W. Fabricado en Aluminio, color negro. Medidas: 65x104x180mm, IP20.

**D7100010115** CELER APLIQUE PARED 2XGU10 BLANCO C2
Aplique de pared 2xGU10 marca Celer de carga máx 7,5W. Fabricado en Aluminio, color blanco. Medidas: 65x104x180mm, IP20.

**D7100010116** CELER APLIQUE SUPERFICIE TECHO GU10 NEGRO C2
Aplique de techo GU10 marca Celer de carga máx 7,5W. Fabricado en Aluminio color negro. Medidas: Ø65x120mm, IP20.

**D7100010117** CELER APLIQUE SUPERFICIE TECHO GU10 BLANCO C2
Aplique de techo GU10 marca Celer de carga máx 7,5W. Fabricado en Aluminio color blanco. Medidas: Ø65x120mm, IP20.

**D7100010118** CELER PROYECTOR GU10 BASE EMPOTRABLE BLANCO C2
Proyector GU10 Base Empotrable, marca Celer, color blanco. Carga máxima 7,5W. Medidas: Ø80x122,2mm, IP20. Corte Ø70mm

**D7100010119** CELER PROYECTOR GU10 BASE EMPOTRABLE NEGRO C2
Proyector GU10 Base Empotrable, marca Celer, color negro. Carga máxima 7,5W. Medidas: Ø80x122,2mm, IP20. Corte Ø70mm

**D7100010700** CELER LUMINARIA TECHO LED AYLA 50W 2XCCT 4750LM 700X350MM
Luminaria de techo marca Celer modelo Ayla 700x350, de 50W. Temperatura de color seleccionable mediante switch 3.000K/4.000K. Flujo útil 4.750/5.000lm. Difusor opal. Medidas: 700x350x58mm. IRC>80. Ángulo de apertura de 120º. IP20. Incluye equipo de alimentación.

**D7100010701** CELER LUMINARIA TECHO LED AYLA 50W 2XCCT 4750LM 1200X145MM
Luminaria de techo marca Celer modelo Ayla 1185x145, de 50W. Temperatura de color seleccionable mediante switch 3.000K/4.000K. Flujo útil 4.750/5.000lm. Difusor opal. Medidas: 1185x145x58mm. IRC>80. Ángulo de apertura de 120º. IP20. Incluye equipo de alimentación.

**D7100010910** CELER PLAFON REDONDO LED IP44 500MM 48W 3XCCT 4000LM
Plafón de grandes dimensiones marca Celer modelo Redondo 500mm de 48W. Con temperatura de color seleccionable mediante switch (3.000K-4.000K-6.000K), Flujo útil 4.000lm. Difusor opal, medidas: Ø500mm diámetro, alto 46mm. IRC>80, Ángulo de apertura de 120º e IRC>80. IP44. Incluye equipo de alimentación.

**D7150010001** CELER PLAFON OVAL PRO 10W IP65 3000K 1000LM BL&NG
Plafón LED IP65 Oval Pro, marca CELER. Potencia 10W. Temperatura de color 3.000K .IRC>80. Flujo útil 1.000lm. Haz de apertura de 120º. Difusor opal. Medidas: 172x93.5mm , alto 57mm.IP65 e IK06. Con 2 aros intercambiables color blanco y negro.

**D7150010000** CELER PLAFON OVAL PRO 10W IP65 4000K 1000LM BL&NG
Plafón LED IP65 Oval Pro, marca CELER. Potencia 10W. Temperatura de color 4.000K .IRC>80. Flujo útil 1.000lm. Haz de apertura de 120º. Difusor opal. Medidas: 172x93.5mm , alto 57mm.IP65 e IK06. Con 2 aros intercambiables color blanco y negro.

**D7150010010** CELER PLAFON REDONDO PRO 10W IP65 4000K 1000LM BL&NG
Plafón LED IP65 Redondo Pro, marca CELER. Potencia 10W. Temperatura de color 3.000K .IRC>80. Flujo útil 1.000lm. Haz de apertura de 120º. Difusor opal. Medidas: 172x93.5mm , alto 57mm.IP65 e IK 06.

**D7150010011** CELER PLAFON REDONDO PRO 10W IP65 3000K 1000LM BL&NG
Plafón LED IP65 Redondo Pro, marca CELER. Potencia 10W. Temperatura de color 4.000K .IRC>80. Flujo útil 1.000lm. Haz de apertura de 120º. Difusor opal. Medidas: 172*93.5mm , alto 57mm.IP65 e IK 06. Con 2 aros intercambiables color blanco y negro.

**D7100045120** CELER TRACKLIGHT FLOW 15W NEGRO 38º 3000K RA90 C2
Proyector LED de carril Tracklight Flow marca CELER de 15W. Temperatura de color 3.000K. IRC>90. Flujo útil 1.500lm. Medidas: 130x80x172m m. Ángulo de apertura de 38 º. Color negro.

**D7100045121** CELER TRACKLIGHT FLOW 15W BLANCO 38º 3000K RA90 C2
Proyector LED de carril Tracklight Flow marca CELER de 15W. Temperatura de color 3.000K. IRC>90. Flujo útil 1.500lm. Medidas: 130x80x172m m. Ángulo de apertura de 38 º. Color blanco.

**D7100045122** CELER TRACKLIGHT FLOW 15W NEGRO 38º 4000K RA90 C2
Proyector LED de carril Tracklight Flow marca CELER de 15W. Temperatura de color 4.000K. IRC>90. Flujo útil 1.500lm. Medidas: 130x80x172m m. Ángulo de apertura de 38 º. Color negro.

**D7100045123** CELER TRACKLIGHT FLOW 15W BLANCO 38º 4000K RA90 C2
Proyector LED de carril Tracklight Flow marca CELER de 15W. Temperatura de color 4.000K. IRC>90. Flujo útil 1.500lm. Medidas: 130x80x172m m. Ángulo de apertura de 38 º. Color blanco.

**D7100045125** CELER TRACKLIGHT FLOW 30W NEGRO 38º 3000K RA90 C2
Proyector LED de carril Tracklight Flow marca CELER de 15W. Temperatura de color 3.000K. IRC>90. Flujo útil 3.000lm. Medidas: 130x85x172m m. Ángulo de apertura de 38 º. Color negro.

**D7100045126** CELER TRACKLIGHT FLOW 30W BLANCO 38º 3000K RA90 C2
Proyector LED de carril Tracklight Flow marca CELER de 15W. Temperatura de color 3.000K. IRC>90. Flujo útil 3.000lm. Medidas: 130x85x172m m. Ángulo de apertura de 38 º. Color blanco.

**D7100045127** CELER TRACKLIGHT FLOW 30W NEGRO 38º 4000K RA90 C2
Proyector LED de carril Tracklight Flow marca CELER de 15W. Temperatura de color 4.000K. IRC>90. Flujo útil 3.000lm. Medidas: 130x85x172m m. Ángulo de apertura de 38 º. Color negro.

**D7100045128** CELER TRACKLIGHT FLOW 30W BLANCO 38º 4000K RA90 C2
Proyector LED de carril Tracklight Flow marca CELER de 15W. Temperatura de color 4.000K. IRC>90. Flujo útil 3,000lm. Medidas: 130x85x172m m. Ángulo de apertura de 38 º. Color blanco.

**D7100045130** CELER TRACKLIGHT FLOW DALI 2 30W NEGRO 38º 3000K RA90 C2
Proyector LED de carril Tracklight Flow marca CELER de 15W. Temperatura de color 3.000K. IRC>90. Flujo útil 3.000lm. Medidas: 130x85x172m m. Ángulo de apertura de 38 º. Color negro. Con driver regulable DALI.

**D7100045131** CELER TRACKLIGHT FLOW DALI 2 30W NEGRO 38º 4000K RA90 C2
Proyector LED de carril Tracklight Flow marca CELER de 15W. Temperatura de color 4.000K. IRC>90. Flujo útil 3.000lm. Medidas: 130x85x172m m. Ángulo de apertura de 38 º. Color negro. Con driver regulable DALI.

**D7100045132** CELER TRACKLIGHT FLOW DALI 2 30W BLANCO 38º 3000K RA90 C2
Proyector LED de carril Tracklight Flow marca CELER de 15W. Temperatura de color 3.000K. IRC>90. Flujo útil 3.000lm. Medidas: 130x85x172m m. Ángulo de apertura de 38 º. Color blanco. Con driver regulable DALI.

**D7100045133** CELER TRACKLIGHT FLOW DALI 2 30W BLANCO 38º 4000K RA90 C2
Proyector LED de carril Tracklight Flow marca CELER de 15W. Temperatura de color 4.000K. IRC>90. Flujo útil 3,000lm. Medidas: 130x85x172m m. Ángulo de apertura de 38 º. Color blanco. Con driver regulable DALI.

**D7100045158** CELER REFLECTOR ÓPTICA 15º TRACKLIGHT FLOW
Accesorio Reflector óptica 15º.

**D7100045159** CELER REFLECTOR ÓPTICA 24º TRACKLIGHT FLOW
Accesorio Reflector óptica 24º.

**D7100045161** CELER PANEL ANTI-DESLUMBRAMIENTO UGR<16 TRACKLIGHT FLOW
Accesorio panel anti-deslumbramiento para proyector Celer Tracklight Flow de 15/30W

**D7100045278** CELER TRACKLIGHT FLOW SUPERF. 15W 38º 3000K CRI90 NEGRO
Proyector LED de superficie marca Celer modelo Tracklight Flow de 15W. Temperatura de color 3.000K. IRC>90. Flujo útil 1.500lm. Medidas: Ø85x160,5mm. Ángulo de apertura de 38 º. Color negro.

**D7100045279** CELER TRACKLIGHT FLOW SUPERF. 15W 38º 4000K CRI90 NEGRO
Proyector LED de superficie marca Celer modelo Tracklight Flow de 15W. Temperatura de color 4.000K. IRC>90. Flujo útil 1.500lm. Medidas: Ø85x160,5mm. Ángulo de apertura de 38 º. Color negro.

**D7100045280** CELER TRACKLIGHT FLOW SUPERF. 15W 38º 3000K CRI90 BLANCO
Proyector LED de superficie marca Celer modelo Tracklight Flow de 15W. Temperatura de color 3.000K. IRC>90. Flujo útil 1.500lm. Medidas: Ø85x160,5mm. Ángulo de apertura de 38 º. Color blanco.

**D7100045281** CELER TRACKLIGHT FLOW SUPERF. 15W 38º 4000K CRI90 BLANCO
Proyector LED de superficie marca Celer modelo Tracklight Flow de 15W. Temperatura de color 4.000K. IRC>90. Flujo útil 1.500lm. Medidas: Ø85x160,5mm. Ángulo de apertura de 38 º. Color blanco.

**D7100045282** CELER TRACKLIGHT FLOW SUPERF. 30W 38º 3000K CRI90 NEGRO
Proyector LED de superficie marca Celer modelo Tracklight Flow de 30W. Temperatura de color 3.000K. IRC>90. Flujo útil 3.000lm. Medidas: Ø85x160,5mm. Ángulo de apertura de 38 º. Color negro.

**D7100045283** CELER TRACKLIGHT FLOW SUPERF. 30W 38º 4000K CRI90 NEGRO
Proyector LED de superficie marca Celer modelo Tracklight Flow de 30W. Temperatura de color 4.000K. IRC>90. Flujo útil 3.000lm. Medidas: Ø85x160,5mm. Ángulo de apertura de 38 º. Color negro.

**D7100045284** CELER TRACKLIGHT FLOW SUPERF. 30W 38º 3000K CRI90 BLANCO
Proyector LED de superficie marca Celer modelo Tracklight Flow de 30W. Temperatura de color 3.000K. IRC>90. Flujo útil 3.000lm. Medidas: Ø85x160,5mm. Ángulo de apertura de 38 º. Color blanco.

**D7100045285** CELER TRACKLIGHT FLOW SUPERF. 30W 38º 4000K CRI90 BLANCO
Proyector LED de superficie marca Celer modelo Tracklight Flow de 30W. Temperatura de color 4.000K. IRC>90. Flujo útil 3.000lm. Medidas: Ø85x160,5mm. Ángulo de apertura de 38 º. Color blanco.

**D7100045290** CELER TRACKLIGHT FLOW EMPOT. 15W-28W 38º 3000K CRI90 BLANCO
Proyector LED empotrable marca Celer modelo Tracklight Flow de dos potencias 15/28W. Temperatura de color 3.000K. IRC>90. Flujo útiles 1.500/2.800lm. Medidas: Ø85X142mm. Ángulo de apertura de 38 º. Color blanco.

**D7100045291** CELER TRACKLIGHT FLOW EMPOT. 15W-28W 38º 4000K CRI90 BLANCO
Proyector LED empotrable marca Celer modelo Tracklight Flow de dos potencias 15/28W. Temperatura de color 4.000K. IRC>90. Flujo útiles 1.500/2.800lm. Medidas: Ø85X142mm. Ángulo de apertura de 38 º. Color blanco.

**D7100045292** CELER TRACKLIGHT FLOW EMPOT. 15W-28W 38º 3000K CRI90 NEGRO
Proyector LED empotrable marca Celer modelo Tracklight Flow de dos potencias 15/28W. Temperatura de color 3.000K. IRC>90. Flujo útiles 1.500/2.800lm. Medidas: Ø85X142mm. Ángulo de apertura de 38 º. Color negro.

**D7100045293** CELER TRACKLIGHT FLOW EMPOT. 15W-28W 38º 4000K CRI90 NEGRO
Proyector LED empotrable marca Celer modelo Tracklight Flow de dos potencias 15/28W. Temperatura de color 4.000K. IRC>90. Flujo útiles 1.500/2.800lm. Medidas: Ø85X142mm. Ángulo de apertura de 38 º. Color negro.

**D7100045500** CELER TRACKLIGHT ZOOM 10º-60º 25W 2700K 1-10V RA90 BL
Proyector LED de carril marca Celer modelo Zoom de 25W. Temperatura de color 2.700K. IRC>90. Flujo útil 1.250lm. Medidas: Ø72x80x172mm. Haz de apertura variable entre 10º y 60º. Con regulacion mediante potenciómetro interno. Color blanco.

**D7100045501** CELER TRACKLIGHT ZOOM 10º-60º 25W 2700K 1-10V RA90 NG
Proyector LED de carril marca Celer modelo Zoom de 25W. Temperatura de color 2.700K. IRC>90. Flujo útil 1.250lm. Medidas: Ø72x80x172mm. Haz de apertura variable entre 10º y 60º. Con regulacion mediante potenciómetro interno. Color negro.

**D7100045502** CELER TRACKLIGHT ZOOM 10º-60º 25W 3000K 1-10V RA90 BL
Proyector LED de carril marca Celer modelo Zoom de 25W. Temperatura de color 3.000K. IRC>90. Flujo útil 1.250lm. Medidas: Ø72x80x172mm. Haz de apertura variable entre 10º y 60º. Con regulacion mediante potenciómetro interno. Color blanco.

**D7100045503** CELER TRACKLIGHT ZOOM 10º-60º 25W 3000K 1-10V RA90 NG
Proyector LED de carril marca Celer modelo Zoom de 25W. Temperatura de color 3.000K. IRC>90. Flujo útil 1.250lm. Medidas: Ø72x80x172mm. Haz de apertura variable entre 10º y 60º. Con regulacion mediante potenciómetro interno. Color negro.

**D7100045504** CELER TRACKLIGHT ZOOM 10º-60º 25W 4000K 1-10V RA90 BL
Proyector LED de carril marca Celer modelo Zoom de 25W. Temperatura de color 4.000K. IRC>90. Flujo útil 1.250lm. Medidas: Ø72x80x172mm. Haz de apertura variable entre 10º y 60º. Con regulacion mediante potenciómetro interno.. Color blanco.

**D7100045505** CELER TRACKLIGHT ZOOM 10º-60º 25W 4000K 1-10V RA90 NG
Proyector LED de carril marca Celer modelo Zoom de 25W. Temperatura de color 4.000K. IRC>90. Flujo útil 1.250lm. Medidas: Ø72x80x172mm. Haz de apertura variable entre 10º y 60º. Con regulacion mediante potenciómetro interno.. Color negro.

**D7250080060** CELER ACCESORIO ANTIDESLUMBRAMIENTO TRACKLIGHT ZOOM BL
Accesorio anti-deslumbramiento para proyector Tracklight Zoom, color blanco

**D7250080061** CELER ACCESORIO ANTIDESLUMBRAMIENTO TRACKLIGHT ZOOM NG
Accesorio anti-deslumbramiento para proyector Tracklight Zoom, color Negro

**D7100045200** CELER CARRIL TRIFASICO SUPERFICIE 1000MM BLANCO DALI C3
Carril Trifásico compatible DALI marca Celer. Material: Aluminio Extruido y lacado acabado en blanco. Dimensiones 35,5x32,2 mm. Longitud 1000mm. Instalación en superficie. Conductores internos de cobre con capacidad para 16 A. Compatible con la mayoria de los proyectores del mercado.

**D7100045201** CELER CARRIL TRIFASICO SUPERFICIE 2000MM BLANCO DALI C3
Carril Trifásico compatible DALI marca Celer. Material: Aluminio Extruido y lacado acabado en blanco. Dimensiones 35,5x32,2 mm. Longitud 2000mm. Instalación en superficie. Conductores internos de cobre con capacidad para 16 A. Compatible con la mayoria de los proyectores del mercado.

**D7100045202** CELER CARRIL TRIFASICO SUPERFICIE 3000MM BLANCO DALI C3
Carril Trifásico compatible DALI marca Celer. Material: Aluminio Extruido y lacado acabado en blanco. Dimensiones 35,5x32,2 mm. Longitud 3000mm. Instalación en superficie. Conductores internos de cobre con capacidad para 16 A. Compatible con la mayoria de los proyectores del mercado.

**D7100045203** CELER ADAPTADOR CARRIL TRIFASICO BLANCO DALI C3
Adaptador Carril Trifasico marca Celer. Permite la conexión de equipos al carril trifasico Celer, acabado en blanco.

**D7100045204** CELER CONEXION FLEXIBLE CARRIL TRIFASICO BLANCO DALI C3
Conexión Flexible carril trifásico marca Celer. Permite la conexión flexible entre carriles trifásicos Celer, para la realización de ángulos especiales. Dimensiones: 35*285mm. Acabado en blanco.

**D7100045205** CELER CONEXION RECTA CARRIL TRIFASICO BLANCO DALI C3
Conexión Recta carril trifásico marca Celer. Permite la conexión lineal entre carriles trifásicos Celer, para la realización de ángulos especiales. Dimensiones: 35*203mm. Acabado en blanco.

**D7100045206** CELER ALIMENTACION DERECHA CARRIL TRIFASICO BLANCO DALI C3
Alimentación derecha carril trifásico marca Celer. Provee alimentación al carril trifásico Celer. Dimensiones 35*139mm. Acabado en blanco.

**D7100045207** CELER ALIMENTACION IZQUIERDA CARRIL TRIFASICO BLANCO DALI C3
Alimentación izquierda carril trifásico marca Celer. Provee alimentación al carril trifásico Celer. Dimensiones 35*139mm. Acabado en blanco.

**D7100045208** CELER CODO 90 DERECHA CARRIL TRIFASICO BLANCO DALI C3
Conexión codo 90º derecha carril trifásico marca Celer . Provee alimentación y continuidad a 90º al carril trifásico Celer. Dimensiones: 119*119mm. Acabado blanco.

**D7100045209** CELER CODO 90 IZQUIERDA CARRIL TRIFASICO BLANCO DALI C3
Accesorio conexión Codo 90º izquierda para carril trifásico marca Celer. Provee alimentación y continuidad a 90º al carril trifásico Celer. Dimensiones: 119*119mm. Acabado blanco.

**D7100045210** CELER TAPA FINAL CARRIL TRIFASICO BLANCO DALI C3
Tapa final carril trifásico marca Celer. Dimensiones: 35*31mm. Acabado negro.

**D7100045211** CELER UNION INTERNA CARRIL TRIFASICO BLANCO DALI C3
Unión Interna carril trifásico marca Celer . Provee unión interna dentro carril trifásico Celer. Dimensiones: 107*20mm. Acabado blanco.

**D7100045212** CELER CRUZ CARRIL TRIFASICO BLANCO DALI C3
Accesorio conexión CRUZ para carril trifásico marca Celer. Provee alimentación y continuidad en cruz al carril trifásico Celer. Dimensiones: 203*203mm. Acabado blanco. Incluso accesorio, pequeño material, mano de obra de instalación y pruebas.

**D7100045213** CELER CONEXION TE IZQUIERDA CARRIL TRIFASICO BLANCO DALI C3
Conexión TE Izquierda carril trifásico marca Celer . Provee alimentación y continuidad en TE al carril trifásico Celer. Dimensiones: 119*203mm. Acabado blanco.

**D7100045214** CELER CONEXION TE DERECHA CARRIL TRIFASICO BLANCO DALI C3
Conexión TE Derecha carril trifásico marca Celer . Provee alimentación y continuidad en TE al carril trifásico Celer. Dimensiones: 119*203mm. Acabado blanco.

**D7100045215** CELER KIT SUSPENSION SIRGA 1,5ML CARRIL TRIF BLANCO DALI C3
Kit Suspension Sirga 1,5ml carril trifásico marca Celer. Se compone de florón, sirga de 1,5ml y soporte carril trifásico Celer. Acabado blanco.

**D7100045216** CELER KIT SUSPENSION SIRGA 2ML CARRIL TRIF BLANCO DALI C3
Kit Suspension Sirga 2ml carril trifásico marca Celer. Se compone de florón, sirga de 2ml y soporte carril trifásico Celer. Acabado blanco.

**D7100045217** CELER KIT FIJACION TECHO CARRIL TRIFASICO BLANCO DALI C3
Kit de Fijación Techo en Carril Trifásico marca Celer. Acabado blanco.

**D7100045218** CELER ACCESORIO GANCHO SOPORTE CARRIL TRIF BLANCO DALI C3
Accesorio Gancho para soporte en Carril Trifasico marca Celer. Permite colgar equipos al carril trifasico Celer. Para realizar la conexión eléctrica, utilice el adaptador de Carril Celer código 7100045203. color blanco.

**D7100045219** CELER CARRIL TRIFASICO SUPERFICIE 1000MM NEGRO DALI C3
Carril Trifásico compatible DALI marca Celer. Material: Aluminio Extruido y lacado acabado en negro. Dimensiones 35,5x32,2 mm. Longitud 1000mm. Instalación en superficie. Conductores internos de cobre con capacidad para 16 A. Compatible con la mayoria de los proyectores del mercado.

**D7100045220** CELER CARRIL TRIFASICO SUPERFICIE 2000MM NEGRO DALI C3
Carril Trifásico compatible DALI marca Celer. Material: Aluminio Extruido y lacado acabado en negro. Dimensiones 35,5x32,2 mm. Longitud 2000mm. Instalación en superficie. Conductores internos de cobre con capacidad para 16 A. Compatible con la mayoria de los proyectores del mercado.

**D7100045221** CELER CARRIL TRIFASICO SUPERFICIE 3000MM NEGRO DALI C3
Carril Trifásico compatible DALI marca Celer. Material: Aluminio Extruido y lacado acabado en negro. Dimensiones 35,5x32,2 mm. Longitud 3000mm. Instalación en superficie. Conductores internos de cobre con capacidad para 16 A. Compatible con la mayoria de los proyectores del mercado.

**D7100045222** CELER ADAPTADOR CARRIL TRIFASICO NEGRO DALI C3
Adaptador Carril Trifasico marca Celer. Permite la conexión de equipos al carril trifasico Celer, acabado en negro.

**D7100045223** CELER CONEXION FLEXIBLE CARRIL TRIFASICO NEGRO DALI C3
Conexión Flexible carril trifásico marca Celer. Permite la conexión flexible entre carriles trifásicos Celer, para la realización de ángulos especiales. Dimensiones: 35*285mm. Acabado en negro.

**D7100045224** CELER CONEXION RECTA CARRIL TRIFASICO NEGRO DALI C3
Conexión Recta carril trifásico marca Celer. Permite la conexión lineal entre carriles trifásicos Celer, para la realización de ángulos especiales. Dimensiones: 35*203mm. Acabado en negro.

**D7100045225** CELER ALIMENTACION DERECHA CARRIL TRIFASICO NEGRO DALI C3
Alimentación derecha carril trifásico marca Celer. Provee alimentación al carril trifásico Celer. Dimensiones 35*139mm. Acabado en negro.

**D7100045226** CELER ALIMENTACION IZQUIERDA CARRIL TRIFASICO NEGRO DALI C3
Alimentación izquierda carril trifásico marca Celer. Provee alimentación al carril trifásico Celer. Dimensiones 35*139mm. Acabado en negro.

**D7100045227** CELER CODO 90 DERECHA CARRIL TRIFASICO NEGRO DALI C3
Conexión codo 90º derecha carril trifásico marca Celer . Provee alimentación y continuidad a 90º al carril trifásico Celer. Dimensiones: 119*119mm. Acabado negro.

**D7100045228** CELER CODO 90 IZQUIERDA CARRIL TRIFASICO NEGRO DALI C3
Conexión codo 90º izquierda carril trifásico marca Celer . Provee alimentación y continuidad a 90º al carril trifásico Celer. Dimensiones: 119*119mm. Acabado negro.

**D7100045229** CELER TAPA FINAL CARRIL TRIFASICO NEGRO DALI C3
Tapa final carril trifásico marca Celer. Dimensiones: 35*31mm. Acabado negro.

**D7100045230** CELER UNION INTERNA CARRIL TRIFASICO NEGRO DALI C3
Unión Interna carril trifásico marca Celer . Provee unión interna dentro carril trifásico Celer. Dimensiones: 107*20mm. Acabado negro.

**D7100045231** CELER CRUZ CARRIL TRIFASICO NEGRO DALI C3
Conexión CRUZ carril trifásico marca Celer . Provee alimentación y continuidad en cruz al carril trifásico Celer. Dimensiones: 203*203mm. Acabado negro.

**D7100045232** CELER CONEXION TE IZQUIERDA CARRIL TRIFASICO NEGRO DALI C3
Conexión TE Izquierda carril trifásico marca Celer . Provee alimentación y continuidad en TE al carril trifásico Celer. Dimensiones: 119*203mm. Acabado negro.

**D7100045233** CELER CONEXION TE DERECHA CARRIL TRIFASICO NEGRO DALI C3
Conexión TE Derecha carril trifásico marca Celer . Provee alimentación y continuidad en TE al carril trifásico Celer. Dimensiones: 119*203mm. Acabado negro.

**D7100045234** CELER KIT SUSPENSION SIRGA 1,5ML CARRIL TRIF NEGRO DALI C3
Kit Suspension Sirga 1,5ml carril trifásico marca Celer. Se compone de florón, sirga de 1,5ml y soporte carril trifásico Celer. Acabado negro.

**D7100045235** CELER KIT SUSPENSION SIRGA 2ML CARRIL TRIF NEGRO DALI C3
Kit Suspension Sirga 2ml carril trifásico marca Celer. Se compone de florón, sirga de 1,5ml y soporte carril trifásico Celer. Acabado negro.

**D7100045236** CELER KIT FIJACION TECHO CARRIL TRIFASICO NEGRO DALI C3
Kit de Fijación Techo en Carril Trifásico marca Celer. Acabado negro.

**D7100045237** CELER ACCESORIO GANCHO SOPORTE CARRIL TRIF NEGRO DALI C3
Accesorio Gancho para soporte en Carril Trifasico marca Celer. Permite colgar equipos al carril trifasico Celer. Para realizar la conexión eléctrica, utilice el adaptador de Carril Celer código 7100045222. color negro.

**D7100046001** CELER UNION 90º PARA PERFIL 17MMX25MM CONFORT VISUAL
Accesorio de unión 90º para perfil Celer confort visual

**D7100046000** CELER UNION 180º PARA PERFIL 17MMX25MM CONFORT VISUAL
Accesorio de unión 180º para perfil Celer confort visual

**D7100025100** CELER INLINE 1200MM 36W 3000K 4700LM OPAL BL
Luminaria lineal modular LED Inline marca CELER. Potencia 36W. Temperatura color 3.000K. Flujo útil 4.700lm. Difusor opal con una apertura de 110º. Iluminación continua sin cortes. Medidas: 1.212x57x76mm. Protección IP20. IRC>80. Temperatura de funcionamiento de -10ºC a 45ºC. Cuerpo de aluminio pintado en color blanco. con driver on/off multipotencia, no regulable.

**D7100025101** CELER INLINE 1200MM 36W 3000K 4300LM OPAL NG
Luminaria lineal modular LED Inline marca CELER. Potencia 36W. Temperatura color 3.000K. Flujo útil 4.300lm. Difusor opal con una apertura de 110º. Iluminación continua sin cortes. Medidas: 1.212x57x76mm. Protección IP20. IRC>80. Temperatura de funcionamiento de -10ºC a 45ºC. Cuerpo de aluminio pintado en color negro. con driver on/off multipotencia, no regulable.

**D7100025102** CELER INLINE 1200MM 36W 4000K 5000LM OPAL BL
Luminaria lineal modular LED Inline marca CELER. Potencia 36W. Temperatura color 4.000K. Flujo útil 5.000lm. Difusor opal con una apertura de 110º. Iluminación continua sin cortes. Medidas: 1.212x57x76mm. Protección IP20. IRC>80. Temperatura de funcionamiento de -10ºC a 45ºC. Cuerpo de aluminio pintado en color blanco. con driver on/off multipotencia, no regulable.

**D7100025103** CELER INLINE 1200MM 36W 4000K 4700LM OPAL NG
Luminaria lineal modular LED Inline marca CELER. Potencia 36W. Temperatura color 4.000K. Flujo útil 4.700lm. Difusor opal con una apertura de 110º. Iluminación continua sin cortes. Medidas: 1.212x57x76mm. Protección IP20. IRC>80. Temperatura de funcionamiento de -10ºC a 45ºC. Cuerpo de aluminio pintado en color negro. con driver on/off multipotencia, no regulable.

**D7100025200** CELER INLINE 1500MM 45W 3000K 5900LM OPAL BL
Luminaria lineal modular LED Inline marca CELER. Potencia 45W. Temperatura color 3.000K. Flujo útil 5.900lm. Difusor opal con una apertura de 110º. Iluminación continua sin cortes. Medidas: 1.512x57x76mm. Protección IP20. IRC>80. Temperatura de funcionamiento de -10ºC a 45ºC. Cuerpo de aluminio pintado en color blanco. con driver on/off multipotencia, no regulable.

**D7100025201** CELER INLINE 1500MM 45W 3000K 5400LM OPAL NG
Luminaria lineal modular LED Inline marca CELER. Potencia 45W. Temperatura color 3.000K. Flujo útil 5.400lm. Difusor opal con una apertura de 110º. Iluminación continua sin cortes. Medidas: 1.512x57x76mm. Protección IP20. IRC>80. Temperatura de funcionamiento de -10ºC a 45ºC. Cuerpo de aluminio pintado en color negro. con driver on/off multipotencia, no regulable.

**D7100025202** CELER INLINE 1500MM 45W 4000K 6300LM OPAL BL
Luminaria lineal modular LED Inline marca CELER. Potencia 45W. Temperatura color 4.000K. Flujo útil 6.300lm. Difusor opal con una apertura de 110º. Iluminación continua sin cortes. Medidas: 1.512x57x76mm. Protección IP20. IRC>80. Temperatura de funcionamiento de -10ºC a 45ºC. Cuerpo de aluminio pintado en color blanco. con driver on/off multipotencia, no regulable.

**D7100025203** CELER INLINE 1500MM 45W 4000K 5900LM OPAL NG
Luminaria lineal modular LED Inline marca CELER. Potencia 45W. Temperatura color 4.000K. Flujo útil 5.900lm. Difusor opal con una apertura de 110º. Iluminación continua sin cortes. Medidas: 1.512x57x76mm. Protección IP20. IRC>80. Temperatura de funcionamiento de -10ºC a 45ºC. Cuerpo de aluminio pintado en color negro. con driver on/off multipotencia, no regulable.

**D7100025300** CELER INLINE 1200MM 36W 3000K 4700LM OPAL DALI 2 BL
Luminaria lineal modular LED Inline marca CELER. Potencia 36W. Temperatura color 3.000K. Flujo útil 4.700lm. Difusor opal con una apertura de 110º. Iluminación continua sin cortes. Medidas: 1.212x57x76mm. Protección IP20. IRC>80. Temperatura de funcionamiento de -10ºC a 45ºC. Cuerpo de aluminio pintado en color blanco. Con driver regulable Dali.

**D7100025301** CELER INLINE 1200MM 36W 3000K 4300LM OPAL DALI 2 NG
Luminaria lineal modular LED Inline marca CELER. Potencia 36W. Temperatura color 3.000K. Flujo útil 4.300lm. Difusor opal con una apertura de 110º. Iluminación continua sin cortes. Medidas: 1.212x57x76mm. Protección IP20. IRC>80. Temperatura de funcionamiento de -10ºC a 45ºC. Cuerpo de aluminio pintado en color negro. Con driver regulable Dali.

**D7100025302** CELER INLINE 1200MM 36W 4000K 5000LM OPAL DALI 2 BL
Luminaria lineal modular LED Inline marca CELER. Potencia 36W. Temperatura color 4.000K. Flujo útil 5.000lm. Difusor opal con una apertura de 110º. Iluminación continua sin cortes. Medidas: 1.212x57x76mm. Protección IP20. IRC>80. Temperatura de funcionamiento de -10ºC a 45ºC. Cuerpo de aluminio pintado en color blanco. Con driver regulable Dali.

**D7100025303** CELER INLINE 1200MM 36W 4000K 4700LM OPAL DALI 2 NG
Luminaria lineal modular LED Inline marca CELER. Potencia 36W. Temperatura color 4.000K. Flujo útil 4.700lm. Difusor opal con una apertura de 110º. Iluminación continua sin cortes. Medidas: 1.212x57x76mm. Protección IP20. IRC>80. Temperatura de funcionamiento de -10ºC a 45ºC. Cuerpo de aluminio pintado en color negro. Con driver regulable Dali.

**D7100025304** CELER INLINE 1500MM 45W 3000K 5900LM OPAL DALI 2 BL
Luminaria lineal modular LED Inline marca CELER. Potencia 45W. Temperatura color 3.000K. Flujo útil 5.900lm. Difusor opal con una apertura de 110º. Iluminación continua sin cortes. Medidas: 1.512x57x76mm. Protección IP20. IRC>80. Temperatura de funcionamiento de -10ºC a 45ºC. Cuerpo de aluminio pintado en color blanco. Con driver regulable Dali.

**D7100025305** CELER INLINE 1500MM 45W 3000K 5400LM OPAL DALI 2 NG
Luminaria lineal modular LED Inline marca CELER. Potencia 45W. Temperatura color 3.000K. Flujo útil 5.400lm. Difusor opal con una apertura de 110º. Iluminación continua sin cortes. Medidas: 1.512x57x76mm. Protección IP20. IRC>80. Temperatura de funcionamiento de -10ºC a 45ºC. Cuerpo de aluminio pintado en color negro. Con driver regulable Dali.

**D7100025306** CELER INLINE 1500MM 45W 4000K 6300LM OPAL DALI 2 BL
Luminaria lineal modular LED Inline marca CELER. Potencia 45W. Temperatura color 4.000K. Flujo útil 6.300lm. Difusor opal con una apertura de 110º. Iluminación continua sin cortes. Medidas: 1.512x57x76mm. Protección IP20. IRC>80. Temperatura de funcionamiento de -10ºC a 45ºC. Cuerpo de aluminio pintado en color blanco. Con driver regulable Dali.

**D7100025307** CELER INLINE 1500MM 45W 4000K 5900LM OPAL DALI 2 NG
Luminaria lineal modular LED Inline marca CELER. Potencia 45W. Temperatura color 4.000K. Flujo útil 5.900lm. Difusor opal con una apertura de 110º. Iluminación continua sin cortes. Medidas: 1.512x57x76mm. Protección IP20. IRC>80. Temperatura de funcionamiento de -10ºC a 45ºC. Cuerpo de aluminio pintado en color negro. Con driver regulable Dali.

**D7100025400** CELER INLINE 1200MM 35W 3000K 4900LM UGR<19 BL
Sistema CELER INLINE. Luminaria linear modular LED INLINE. Tamaño 1212x57x76mm. Driver ON/OFF no regulable potencia 35W. Flujo 4600lm. Temperatura de color 3000k. IRC>80. Lente UGR<19 . Protección IP20. Temperatura de funcionamiento de -10ºC a 45ºC. Cuerpo de aluminio pintado en color blanco.

**D7100025401** CELER INLINE 1200MM 35W 3000K 4700LM UGR<19 NG
Sistema CELER INLINE. Luminaria linear modular LED INLINE. Tamaño 1212x57x76mm. Driver ON/OFF no regulable potencia 35W. Flujo 4200lm. Temperatura de color 3000k. IRC>80. Lente UGR<19 . Protección IP20. Temperatura de funcionamiento de -10ºC a 45ºC. Cuerpo de aluminio pintado en color negro.

**D7100025402** CELER INLINE 1200MM 35W 4000K 5100LM UGR<19 BL
Sistema CELER INLINE. Luminaria linear modular LED INLINE. Tamaño 1212x57x76mm. Driver ON/OFF no regulable potencia 35W. Flujo 4900lm. Temperatura de color 4000k. IRC>80. Lente UGR<19 . Protección IP20. Temperatura de funcionamiento de -10ºC a 45ºC. Cuerpo de aluminio pintado en color blanco.

**D7100025403** CELER INLINE 1200MM 35W 4000K 4900LM UGR<19 NG
Sistema CELER INLINE. Luminaria linear modular LED INLINE. Tamaño 1212x57x76mm. Driver ON/OFF no regulable potencia 35W. Flujo 4600lm. Temperatura de color 4000k. IRC>80. Lente UGR<19 . Protección IP20. Temperatura de funcionamiento de -10ºC a 45ºC. Cuerpo de aluminio pintado en color negro.

**D7100025404** CELER INLINE 1500MM 40W 3000K 5600LM UGR<19 BL
Sistema CELER INLINE. Luminaria linear modular LED INLINE. Tamaño 1512x57x76mm. Driver ON/OFF no regulable potencia 40W. Flujo 5600lm. Temperatura de color 3000k. IRC>80. Lente UGR<19 . Protección IP20. Temperatura de funcionamiento de -10ºC a 45ºC. Cuerpo de aluminio pintado en color blanco.

**D7100025405** CELER INLINE 1500MM 40W 3000K 5400LM UGR<19 NG
Sistema CELER INLINE. Luminaria linear modular LED INLINE. Tamaño 1512x57x76mm. Driver ON/OFF no regulable potencia 40W. Flujo 5100lm. Temperatura de color 3000k. IRC>80. Lente UGR<19 . Protección IP20. Temperatura de funcionamiento de -10ºC a 45ºC. Cuerpo de aluminio pintado en color negro.

**D7100025406** CELER INLINE 1500MM 40W 4000K 6000LM UGR<19 BL
Sistema CELER INLINE. Luminaria linear modular LED INLINE. Tamaño 1512x57x76mm. Driver ON/OFF no regulable potencia 40W. Flujo 6000lm. Temperatura de color 4000k. IRC>80. Lente UGR<19 . Protección IP20. Temperatura de funcionamiento de -10ºC a 45ºC. Cuerpo de aluminio pintado en color blanco.

**D7100025407** CELER INLINE 1500MM 40W 4000K 5800LM UGR<19 NG
Sistema CELER INLINE. Luminaria linear modular LED INLINE. Tamaño 1512x57x76mm. Driver ON/OFF no regulable potencia 40W. Flujo 5600lm. Temperatura de color 4000k. IRC>80. Lente UGR<19 . Protección IP20. Temperatura de funcionamiento de -10ºC a 45ºC. Cuerpo de aluminio pintado en color negro.

**D7100025430** CELER INLINE 1200MM 35W 3000K 4900LM DALI 2 UGR<19 BL
Sistema CELER INLINE. Luminaria linear modular LED INLINE. Tamaño 1212x57x76mm. Driver DALI 2 regulable potencia 35W. Flujo 4600lm. Temperatura de color 3000k. IRC>80. Lente UGR<19 . Protección IP20. Temperatura de funcionamiento de -10ºC a 45ºC. Cuerpo de aluminio pintado en color blanco.

**D7100025431** CELER INLINE 1200MM 35W 3000K 4700LM DALI 2 UGR<19 NG
Sistema CELER INLINE. Luminaria linear modular LED INLINE. Tamaño 1212x57x76mm. Driver DALI 2 regulable potencia 35W. Flujo 4200lm. Temperatura de color 3000k. IRC>80. Lente UGR<19 . Protección IP20. Temperatura de funcionamiento de -10ºC a 45ºC. Cuerpo de aluminio pintado en color negro.

**D7100025432** CELER INLINE 1200MM 35W 4000K 5100LM DALI 2 UGR<19 BL
Sistema CELER INLINE. Luminaria linear modular LED INLINE. Tamaño 1212x57x76mm. Driver DALI 2 regulable potencia 35W. Flujo 4900lm. Temperatura de color 4000k. IRC>80. Lente UGR<19 . Protección IP20. Temperatura de funcionamiento de -10ºC a 45ºC. Cuerpo de aluminio pintado en color blanco.

**D7100025433** CELER INLINE 1200MM 35W 4000K 4900LM DALI 2 UGR<19 NG
Sistema CELER INLINE. Luminaria linear modular LED INLINE. Tamaño 1212x57x76mm. Driver DALI 2 regulable potencia 35W. Flujo 4600lm. Temperatura de color 4000k. IRC>80. Lente UGR<19 . Protección IP20. Temperatura de funcionamiento de -10ºC a 45ºC. Cuerpo de aluminio pintado en color negro.

**D7100025434** CELER INLINE 1500MM 40W 3000K 5600LM DALI 2 UGR<19 BL
Sistema CELER INLINE. Luminaria linear modular LED INLINE. Tamaño 1512x57x76mm. Driver DALI 2 regulable potencia 40W. Flujo 5600lm. Temperatura de color 3000k. IRC>80. Lente UGR<19 . Protección IP20. Temperatura de funcionamiento de -10ºC a 45ºC. Cuerpo de aluminio pintado en color blanco.

**D7100025435** CELER INLINE 1500MM 40W 3000K 5400LM DALI 2 UGR<19 NG
Sistema CELER INLINE. Luminaria linear modular LED INLINE. Tamaño 1512x57x76mm. Driver DALI 2 regulable potencia 40W. Flujo 5100lm. Temperatura de color 3000k. IRC>80. Lente UGR<19 . Protección IP20. Temperatura de funcionamiento de -10ºC a 45ºC. Cuerpo de aluminio pintado en color negro.

**D7100025436** CELER INLINE 1500MM 40W 4000K 6000LM DALI 2 UGR<19 BL
Sistema CELER INLINE. Luminaria linear modular LED INLINE. Tamaño 1512x57x76mm. Driver DALI 2 regulable potencia 40W. Flujo 6000lm. Temperatura de color 4000k. IRC>80. Lente UGR<19 . Protección IP20. Temperatura de funcionamiento de -10ºC a 45ºC. Cuerpo de aluminio pintado en color blanco.

**D7100025437** CELER INLINE 1500MM 40W 4000K 5800LM DALI 2 UGR<19 NG
Sistema CELER INLINE. Luminaria linear modular LED INLINE. Tamaño 1512x57x76mm. Driver DALI 2 regulable potencia 40W. Flujo 5600lm. Temperatura de color 4000k. IRC>80. Lente UGR<19 . Protección IP20. Temperatura de funcionamiento de -10ºC a 45ºC. Cuerpo de aluminio pintado en color negro.

**D7100025410** CELER INLINE 1200MM 35W 3000K 4900LM ASIMETRICA BL
Sistema CELER INLINE. Luminaria linear modular LED INLINE. Tamaño 1212x57x76mm. Driver ON/OFF no regulable potencia 35W. Flujo 4600lm. Temperatura de color 3000k. IRC>80.Lente asimetrica . Protección IP20. Temperatura de funcionamiento de -10ºC a 45ºC. Cuerpo de aluminio pintado en color blanco.

**D7100025411** CELER INLINE 1200MM 35W 3000K 4700LM ASIMETRICA NG
Sistema CELER INLINE. Luminaria linear modular LED INLINE. Tamaño 1212x57x76mm. Driver ON/OFF no regulable potencia 35W. Flujo 4200lm. Temperatura de color 3000k. IRC>80.Lente asimetrica . Protección IP20. Temperatura de funcionamiento de -10ºC a 45ºC. Cuerpo de aluminio pintado en color negro.

**D7100025412** CELER INLINE 1200MM 35W 4000K 5100LM ASIMETRICA BL
Sistema CELER INLINE. Luminaria linear modular LED INLINE. Tamaño 1212x57x76mm. Driver ON/OFF no regulable potencia 35W. Flujo 4900lm. Temperatura de color 4000k. IRC>80.Lente asimetrica . Protección IP20. Temperatura de funcionamiento de -10ºC a 45ºC. Cuerpo de aluminio pintado en color blanco.

**D7100025413** CELER INLINE 1200MM 35W 4000K 4900LM ASIMETRICA NG
Sistema CELER INLINE. Luminaria linear modular LED INLINE. Tamaño 1212x57x76mm. Driver ON/OFF no regulable potencia 35W. Flujo 4600lm. Temperatura de color 4000k. IRC>80.Lente asimetrica . Protección IP20. Temperatura de funcionamiento de -10ºC a 45ºC. Cuerpo de aluminio pintado en color negro.

**D7100025414** CELER INLINE 1500MM 40W 3000K 5600LM ASIMETRICA BL
Sistema CELER INLINE. Luminaria linear modular LED INLINE. Tamaño 1512x57x76mm. Driver ON/OFF no regulable potencia 40W. Flujo 5600lm. Temperatura de color 3000k. IRC>80.Lente asimetrica . Protección IP20. Temperatura de funcionamiento de -10ºC a 45ºC. Cuerpo de aluminio pintado en color blanco.

**D7100025415** CELER INLINE 1500MM 40W 3000K 5400LM ASIMETRICA NG
Sistema CELER INLINE. Luminaria linear modular LED INLINE. Tamaño 1512x57x76mm. Driver ON/OFF no regulable potencia 40W. Flujo 5100lm. Temperatura de color 3000k. IRC>80.Lente asimetrica . Protección IP20. Temperatura de funcionamiento de -10ºC a 45ºC. Cuerpo de aluminio pintado en color negro.

**D7100025416** CELER INLINE 1500MM 40W 4000K 6000LM ASIMETRICA BL
Sistema CELER INLINE. Luminaria linear modular LED INLINE. Tamaño 1512x57x76mm. Driver ON/OFF no regulable potencia 40W. Flujo 6000lm. Temperatura de color 4000k. IRC>80.Lente asimetrica . Protección IP20. Temperatura de funcionamiento de -10ºC a 45ºC. Cuerpo de aluminio pintado en color blanco.

**D7100025417** CELER INLINE 1500MM 40W 4000K 5800LM ASIMETRICA NG
Sistema CELER INLINE. Luminaria linear modular LED INLINE. Tamaño 1512x57x76mm. Driver ON/OFF no regulable potencia 40W. Flujo 5600lm. Temperatura de color 4000k. IRC>80.Lente asimetrica . Protección IP20. Temperatura de funcionamiento de -10ºC a 45ºC. Cuerpo de aluminio pintado en color negro.

**D7100025440** CELER INLINE 1200MM 35W 3000K 4900LM DALI 2 ASIMETRICA BL
Sistema CELER INLINE. Luminaria linear modular LED INLINE. Tamaño 1212x57x76mm. Driver DALI 2 regulable potencia 35W. Flujo 4600lm. Temperatura de color 3000k. IRC>80.Lente asimetrica . Protección IP20. Temperatura de funcionamiento de -10ºC a 45ºC. Cuerpo de aluminio pintado en color blanco.

**D7100025441** CELER INLINE 1200MM 35W 3000K 4700LM DALI 2 ASIMETRICA NG
Sistema CELER INLINE. Luminaria linear modular LED INLINE. Tamaño 1212x57x76mm. Driver DALI 2 regulable potencia 35W. Flujo 4200lm. Temperatura de color 3000k. IRC>80.Lente asimetrica . Protección IP20. Temperatura de funcionamiento de -10ºC a 45ºC. Cuerpo de aluminio pintado en color negro.

**D7100025442** CELER INLINE 1200MM 35W 4000K 5100LM DALI 2 ASIMETRICA BL
Sistema CELER INLINE. Luminaria linear modular LED INLINE. Tamaño 1212x57x76mm. Driver DALI 2 regulable potencia 35W. Flujo 4900lm. Temperatura de color 4000k. IRC>80.Lente asimetrica . Protección IP20. Temperatura de funcionamiento de -10ºC a 45ºC. Cuerpo de aluminio pintado en color blanco.

**D7100025443** CELER INLINE 1200MM 35W 4000K 4900LM DALI 2 ASIMETRICA NG
Sistema CELER INLINE. Luminaria linear modular LED INLINE. Tamaño 1212x57x76mm. Driver DALI 2 regulable potencia 35W. Flujo 4600lm. Temperatura de color 4000k. IRC>80.Lente asimetrica . Protección IP20. Temperatura de funcionamiento de -10ºC a 45ºC. Cuerpo de aluminio pintado en color negro.

**D7100025444** CELER INLINE 1500MM 40W 3000K 5600LM DALI 2 ASIMETRICA BL
Sistema CELER INLINE. Luminaria linear modular LED INLINE. Tamaño 1512x57x76mm. Driver DALI 2 regulable potencia 40W. Flujo 5600lm. Temperatura de color 3000k. IRC>80.Lente asimetrica . Protección IP20. Temperatura de funcionamiento de -10ºC a 45ºC. Cuerpo de aluminio pintado en color blanco.

**D7100025445** CELER INLINE 1500MM 40W 3000K 5400LM DALI 2 ASIMETRICA NG
Sistema CELER INLINE. Luminaria linear modular LED INLINE. Tamaño 1512x57x76mm. Driver DALI 2 regulable potencia 40W. Flujo 5100lm. Temperatura de color 3000k. IRC>80.Lente asimetrica . Protección IP20. Temperatura de funcionamiento de -10ºC a 45ºC. Cuerpo de aluminio pintado en color negro.

**D7100025446** CELER INLINE 1500MM 40W 4000K 6000LM DALI 2 ASIMETRICA BL
Sistema CELER INLINE. Luminaria linear modular LED INLINE. Tamaño 1512x57x76mm. Driver DALI 2 regulable potencia 40W. Flujo 6000lm. Temperatura de color 4000k. IRC>80.Lente asimetrica . Protección IP20. Temperatura de funcionamiento de -10ºC a 45ºC. Cuerpo de aluminio pintado en color blanco.

**D7100025447** CELER INLINE 1500MM 40W 4000K 5800LM DALI 2 ASIMETRICA NG
Sistema CELER INLINE. Luminaria linear modular LED INLINE. Tamaño 1512x57x76mm. Driver DALI 2 regulable potencia 40W. Flujo 5600lm. Temperatura de color 4000k. IRC>80.Lente asimetrica . Protección IP20. Temperatura de funcionamiento de -10ºC a 45ºC. Cuerpo de aluminio pintado en color negro.

**D7100025420** CELER INLINE 1200MM 35W 3000K 4900LM DOBLE ASIMETRICA BL
Sistema CELER INLINE. Luminaria linear modular LED INLINE. Tamaño 1212x57x76mm. Driver ON/OFF no regulable potencia 35W. Flujo 4600lm. Temperatura de color 3000k. IRC>80. Lente doble asimetrica . Protección IP20. Temperatura de funcionamiento de -10ºC a 45ºC. Cuerpo de aluminio pintado en color blanco.

**D7100025421** CELER INLINE 1200MM 35W 3000K 4700LM DOBLE ASIMETRICA NG
Sistema CELER INLINE. Luminaria linear modular LED INLINE. Tamaño 1212x57x76mm. Driver ON/OFF no regulable potencia 35W. Flujo 4200lm. Temperatura de color 3000k. IRC>80. Lente doble asimetrica . Protección IP20. Temperatura de funcionamiento de -10ºC a 45ºC. Cuerpo de aluminio pintado en color negro.

**D7100025422** CELER INLINE 1200MM 35W 4000K 5100LM DOBLE ASIMETRICA BL
Sistema CELER INLINE. Luminaria linear modular LED INLINE. Tamaño 1212x57x76mm. Driver ON/OFF no regulable potencia 35W. Flujo 4900lm. Temperatura de color 4000k. IRC>80. Lente doble asimetrica . Protección IP20. Temperatura de funcionamiento de -10ºC a 45ºC. Cuerpo de aluminio pintado en color blanco.

**D7100025423** CELER INLINE 1200MM 35W 4000K 4900LM DOBLE ASIMETRICA NG
Sistema CELER INLINE. Luminaria linear modular LED INLINE. Tamaño 1212x57x76mm. Driver ON/OFF no regulable potencia 35W. Flujo 4600lm. Temperatura de color 4000k. IRC>80. Lente doble asimetrica . Protección IP20. Temperatura de funcionamiento de -10ºC a 45ºC. Cuerpo de aluminio pintado en color negro.

**D7100025424** CELER INLINE 1500MM 40W 3000K 5600LM DOBLE ASIMETRICA BL
Sistema CELER INLINE. Luminaria linear modular LED INLINE. Tamaño 1512x57x76mm. Driver ON/OFF no regulable potencia 40W. Flujo 5600lm. Temperatura de color 3000k. IRC>80. Lente doble asimetrica . Protección IP20. Temperatura de funcionamiento de -10ºC a 45ºC. Cuerpo de aluminio pintado en color blanco.

**D7100025425** CELER INLINE 1500MM 40W 3000K 5400LM DOBLE ASIMETRICA NG
Sistema CELER INLINE. Luminaria linear modular LED INLINE. Tamaño 1512x57x76mm. Driver ON/OFF no regulable potencia 40W. Flujo 5100lm. Temperatura de color 3000k. IRC>80. Lente doble asimetrica . Protección IP20. Temperatura de funcionamiento de -10ºC a 45ºC. Cuerpo de aluminio pintado en color negro.

**D7100025426** CELER INLINE 1500MM 40W 4000K 6000LM DOBLE ASIMETRICA BL
Sistema CELER INLINE. Luminaria linear modular LED INLINE. Tamaño 1512x57x76mm. Driver ON/OFF no regulable potencia 40W. Flujo 6000lm. Temperatura de color 4000k. IRC>80. Lente doble asimetrica . Protección IP20. Temperatura de funcionamiento de -10ºC a 45ºC. Cuerpo de aluminio pintado en color blanco.

**D7100025427** CELER INLINE 1500MM 40W 4000K 5800LM DOBLE ASIMETRICA NG
Sistema CELER INLINE. Luminaria linear modular LED INLINE. Tamaño 1512x57x76mm. Driver ON/OFF no regulable potencia 40W. Flujo 5600lm. Temperatura de color 4000k. IRC>80. Lente doble asimetrica . Protección IP20. Temperatura de funcionamiento de -10ºC a 45ºC. Cuerpo de aluminio pintado en color negro.

**D7100025450** CELER INLINE 1200MM 35W 3000K 4900LM DALI 2 DOBLE ASIMET BL
Sistema CELER INLINE. Luminaria linear modular LED INLINE. Tamaño 1212x57x76mm. Driver DALI 2 regulable potencia 35W. Flujo 4600lm. Temperatura de color 3000k. IRC>80. Lente doble asimetrica . Protección IP20. Temperatura de funcionamiento de -10ºC a 45ºC. Cuerpo de aluminio pintado en color blanco.

**D7100025451** CELER INLINE 1200MM 35W 3000K 4700LM DALI 2 DOBLE ASIMET NG
Sistema CELER INLINE. Luminaria linear modular LED INLINE. Tamaño 1212x57x76mm. Driver DALI 2 regulable potencia 35W. Flujo 4200lm. Temperatura de color 3000k. IRC>80. Lente doble asimetrica . Protección IP20. Temperatura de funcionamiento de -10ºC a 45ºC. Cuerpo de aluminio pintado en color negro.

**D7100025452** CELER INLINE 1200MM 35W 4000K 5100LM DALI 2 DOBLE ASIMET BL
Sistema CELER INLINE. Luminaria linear modular LED INLINE. Tamaño 1212x57x76mm. Driver DALI 2 regulable potencia 35W. Flujo 4900lm. Temperatura de color 4000k. IRC>80. Lente doble asimetrica . Protección IP20. Temperatura de funcionamiento de -10ºC a 45ºC. Cuerpo de aluminio pintado en color blanco.

**D7100025453** CELER INLINE 1200MM 35W 4000K 4900LM DALI 2 DOBLE ASIMET NG
Sistema CELER INLINE. Luminaria linear modular LED INLINE. Tamaño 1212x57x76mm. Driver DALI 2 regulable potencia 35W. Flujo 4600lm. Temperatura de color 4000k. IRC>80. Lente doble asimetrica . Protección IP20. Temperatura de funcionamiento de -10ºC a 45ºC. Cuerpo de aluminio pintado en color negro.

**D7100025454** CELER INLINE 1500MM 40W 3000K 5600LM DALI 2 DOBLE ASIMET BL
Sistema CELER INLINE. Luminaria linear modular LED INLINE. Tamaño 1512x57x76mm. Driver DALI 2 regulable potencia 40W. Flujo 5600lm. Temperatura de color 3000k. IRC>80. Lente doble asimetrica . Protección IP20. Temperatura de funcionamiento de -10ºC a 45ºC. Cuerpo de aluminio pintado en color blanco.

**D7100025455** CELER INLINE 1500MM 40W 3000K 5400LM DALI 2 DOBLE ASIMET NG
Sistema CELER INLINE. Luminaria linear modular LED INLINE. Tamaño 1512x57x76mm. Driver DALI 2 regulable potencia 40W. Flujo 5100lm. Temperatura de color 3000k. IRC>80. Lente doble asimetrica . Protección IP20. Temperatura de funcionamiento de -10ºC a 45ºC. Cuerpo de aluminio pintado en color negro.

**D7100025456** CELER INLINE 1500MM 40W 4000K 6000LM DALI 2 DOBLE ASIMET BL
Sistema CELER INLINE. Luminaria linear modular LED INLINE. Tamaño 1512x57x76mm. Driver DALI 2 regulable potencia 40W. Flujo 6000lm. Temperatura de color 4000k. IRC>80. Lente doble asimetrica . Protección IP20. Temperatura de funcionamiento de -10ºC a 45ºC. Cuerpo de aluminio pintado en color blanco.

**D7100025457** CELER INLINE 1500MM 40W 4000K 5800LM DALI 2 DOBLE ASIMET NG
Sistema CELER INLINE. Luminaria linear modular LED INLINE. Tamaño 1512x57x76mm. Driver DALI 2 regulable potencia 40W. Flujo 5600lm. Temperatura de color 4000k. IRC>80. Lente doble asimetrica . Protección IP20. Temperatura de funcionamiento de -10ºC a 45ºC. Cuerpo de aluminio pintado en color negro.

**D7100025600** CELER INLINE ACC UNION L DALI 2 12W 3000K 1380LM OPAL BL
Sistema CELER INLINE. Accesorio de unión tipo L. Driver DALI 2 regulable potencia 12W. Flujo 1380lm. Temperatura de color 3000k. IRC>80. Salida de luz OPAL . Protección IP20. Temperatura de funcionamiento de -10ºC a 45ºC. Cuerpo de aluminio pintado en color blanco.

**D7100025601** CELER INLINE ACC UNION T DALI 2 15W 3000K 1875LM OPAL BL
Sistema CELER INLINE. Accesorio de unión tipo T. Driver DALI 2 regulable potencia 15W. Flujo 1875lm. Temperatura de color 3000k. IRC>80. Salida de luz OPAL . Protección IP20. Temperatura de funcionamiento de -10ºC a 45ºC. Cuerpo de aluminio pintado en color blanco.

**D7100025602** CELER INLINE ACC UNION Y DALI 2 18W 3000K 2070LM OPAL BL
Sistema CELER INLINE. Accesorio de unión tipo Y. Driver DALI 2 regulable potencia 18W. Flujo 2070lm. Temperatura de color 3000k. IRC>80. Salida de luz OPAL . Protección IP20. Temperatura de funcionamiento de -10ºC a 45ºC. Cuerpo de aluminio pintado en color blanco.

**D7100025603** CELER INLINE ACC UNION + DALI 2 18W 3000K 2160LM OPAL BL
Sistema CELER INLINE. Accesorio de unión tipo +. Driver DALI 2 regulable potencia 18W. Flujo 2160lm. Temperatura de color 3000k. IRC>80. Salida de luz OPAL . Protección IP20. Temperatura de funcionamiento de -10ºC a 45ºC. Cuerpo de aluminio pintado en color blanco.

**D7100025604** CELER INLINE ACC UNION X DALI 2 18W 3000K 2160LM OPAL BL
Sistema CELER INLINE. Accesorio de unión tipo X. Driver DALI 2 regulable potencia 18W. Flujo 2160lm. Temperatura de color 3000k. IRC>80. Salida de luz OPAL . Protección IP20. Temperatura de funcionamiento de -10ºC a 45ºC. Cuerpo de aluminio pintado en color blanco.

**D7100025605** CELER INLINE ACC UNION L DALI 2 12W 3000K 1200LM OPAL NG
Sistema CELER INLINE. Accesorio de unión tipo L. Driver DALI 2 regulable potencia 12W. Flujo 1200lm. Temperatura de color 3000k. IRC>80. Salida de luz OPAL . Protección IP20. Temperatura de funcionamiento de -10ºC a 45ºC. Cuerpo de aluminio pintado en color negro.

**D7100025606** CELER INLINE ACC UNION T DALI 2 15W 3000K 1650LM OPAL NG
Sistema CELER INLINE. Accesorio de unión tipo T. Driver DALI 2 regulable potencia 15W. Flujo 1650lm. Temperatura de color 3000k. IRC>80. Salida de luz OPAL . Protección IP20. Temperatura de funcionamiento de -10ºC a 45ºC. Cuerpo de aluminio pintado en color negro.

**D7100025607** CELER INLINE ACC UNION Y DALI 2 18W 3000K 1800LM OPAL NG
Sistema CELER INLINE. Accesorio de unión tipo Y. Driver DALI 2 regulable potencia 18W. Flujo 1800lm. Temperatura de color 3000k. IRC>80. Salida de luz OPAL . Protección IP20. Temperatura de funcionamiento de -10ºC a 45ºC. Cuerpo de aluminio pintado en color negro.

**D7100025608** CELER INLINE ACC UNION + DALI 2 18W 3000K 1800LM OPAL NG
Sistema CELER INLINE. Accesorio de unión tipo +. Driver DALI 2 regulable potencia 18W. Flujo 1800lm. Temperatura de color 3000k. IRC>80. Salida de luz OPAL . Protección IP20. Temperatura de funcionamiento de -10ºC a 45ºC. Cuerpo de aluminio pintado en color negro.

**D7100025609** CELER INLINE ACC UNION X DALI 2 18W 3000K 1980LM OPAL NG
Sistema CELER INLINE. Accesorio de unión tipo X. Driver DALI 2 regulable potencia 18W. Flujo 1980lm. Temperatura de color 3000k. IRC>80. Salida de luz OPAL . Protección IP20. Temperatura de funcionamiento de -10ºC a 45ºC. Cuerpo de aluminio pintado en color negro.

**D7100025610** CELER INLINE ACC UNION L DALI 2 12W 4000K 1500LM OPAL BL
Sistema CELER INLINE. Accesorio de unión tipo L. Driver DALI 2 regulable potencia 12W. Flujo 1500lm. Temperatura de color 4000k. IRC>80. Salida de luz OPAL . Protección IP20. Temperatura de funcionamiento de -10ºC a 45ºC. Cuerpo de aluminio pintado en color blanco.

**D7100025611** CELER INLINE ACC UNION T DALI 2 15W 4000K 2025LM OPAL BL
Sistema CELER INLINE. Accesorio de unión tipo T. Driver DALI 2 regulable potencia 15W. Flujo 2025lm. Temperatura de color 4000k. IRC>80. Salida de luz OPAL . Protección IP20. Temperatura de funcionamiento de -10ºC a 45ºC. Cuerpo de aluminio pintado en color blanco.

**D7100025612** CELER INLINE ACC UNION Y DALI 2 18W 4000K 2160LM OPAL BL
Sistema CELER INLINE. Accesorio de unión tipo Y. Driver DALI 2 regulable potencia 18W. Flujo 2160lm. Temperatura de color 4000k. IRC>80. Salida de luz OPAL . Protección IP20. Temperatura de funcionamiento de -10ºC a 45ºC. Cuerpo de aluminio pintado en color blanco.

**D7100025613** CELER INLINE ACC UNION + DALI 2 18W 4000K 2340LM OPAL BL
Sistema CELER INLINE. Accesorio de unión tipo +. Driver DALI 2 regulable potencia 18W. Flujo 2340lm. Temperatura de color 4000k. IRC>80. Salida de luz OPAL . Protección IP20. Temperatura de funcionamiento de -10ºC a 45ºC. Cuerpo de aluminio pintado en color blanco.

**D7100025614** CELER INLINE ACC UNION X DALI 2 18W 4000K 2340LM OPAL BL
Sistema CELER INLINE. Accesorio de unión tipo X. Driver DALI 2 regulable potencia 18W. Flujo 2340lm. Temperatura de color 4000k. IRC>80. Salida de luz OPAL . Protección IP20. Temperatura de funcionamiento de -10ºC a 45ºC. Cuerpo de aluminio pintado en color blanco.

**D7100025615** CELER INLINE ACC UNION L DALI 2 12W 4000K 1320LM OPAL NG
Sistema CELER INLINE. Accesorio de unión tipo L. Driver DALI 2 regulable potencia 12W. Flujo 1320lm. Temperatura de color 4000k. IRC>80. Salida de luz OPAL . Protección IP20. Temperatura de funcionamiento de -10ºC a 45ºC. Cuerpo de aluminio pintado en color negro.

**D7100025616** CELER INLINE ACC UNION T DALI 2 15W 4000K 1800LM OPAL NG
Sistema CELER INLINE. Accesorio de unión tipo T. Driver DALI 2 regulable potencia 15W. Flujo 1800lm. Temperatura de color 4000k. IRC>80. Salida de luz OPAL . Protección IP20. Temperatura de funcionamiento de -10ºC a 45ºC. Cuerpo de aluminio pintado en color negro.

**D7100025617** CELER INLINE ACC UNION Y DALI 2 18W 4000K 1890LM OPAL NG
Sistema CELER INLINE. Accesorio de unión tipo Y. Driver DALI 2 regulable potencia 18W. Flujo 1890lm. Temperatura de color 4000k. IRC>80. Salida de luz OPAL . Protección IP20. Temperatura de funcionamiento de -10ºC a 45ºC. Cuerpo de aluminio pintado en color negro.

**D7100025618** CELER INLINE ACC UNION + DALI 2 18W 4000K 1980LM OPAL NG
Sistema CELER INLINE. Accesorio de unión tipo +. Driver DALI 2 regulable potencia 18W. Flujo 1980lm. Temperatura de color 4000k. IRC>80. Salida de luz OPAL . Protección IP20. Temperatura de funcionamiento de -10ºC a 45ºC. Cuerpo de aluminio pintado en color negro.

**D7100025619** CELER INLINE ACC UNION X DALI 2 18W 4000K 1980LM OPAL NG
Sistema CELER INLINE. Accesorio de unión tipo X. Driver DALI 2 regulable potencia 18W. Flujo 1980lm. Temperatura de color 4000k. IRC>80. Salida de luz OPAL . Protección IP20. Temperatura de funcionamiento de -10ºC a 45ºC. Cuerpo de aluminio pintado en color negro.

**D7100025620** CELER INLINE ACC UNION L DALI 2 12W 3000K 1680LM UGR<19 BL
Sistema CELER INLINE. Accesorio de unión tipo L. Driver DALI 2 regulable potencia 12W. Flujo 1680lm. Temperatura de color 3000k. IRC>80. Lente UGR<19 . Protección IP20. Temperatura de funcionamiento de -10ºC a 45ºC. Cuerpo de aluminio pintado en color blanco.

**D7100025621** CELER INLINE ACC UNION T DALI 2 15W 3000K 2175LM UGR<19 BL
Sistema CELER INLINE. Accesorio de unión tipo T. Driver DALI 2 regulable potencia 15W. Flujo 2175lm. Temperatura de color 3000k. IRC>80. Lente UGR<19 . Protección IP20. Temperatura de funcionamiento de -10ºC a 45ºC. Cuerpo de aluminio pintado en color blanco.

**D7100025622** CELER INLINE ACC UNION Y DALI 2 18W 3000K 2430LM UGR<19 BL
Sistema CELER INLINE. Accesorio de unión tipo Y. Driver DALI 2 regulable potencia 18W. Flujo 2430lm. Temperatura de color 3000k. IRC>80. Lente UGR<19 . Protección IP20. Temperatura de funcionamiento de -10ºC a 45ºC. Cuerpo de aluminio pintado en color blanco.

**D7100025623** CELER INLINE ACC UNION + DALI 2 18W 3000K 2500LM UGR<19 BL
Sistema CELER INLINE. Accesorio de unión tipo +. Driver DALI 2 regulable potencia 18W. Flujo 2500lm. Temperatura de color 3000k. IRC>80. Lente UGR<19 . Protección IP20. Temperatura de funcionamiento de -10ºC a 45ºC. Cuerpo de aluminio pintado en color blanco.

**D7100025624** CELER INLINE ACC UNION X DALI 2 18W 3000K 2430LM UGR<19 BL
Sistema CELER INLINE. Accesorio de unión tipo X. Driver DALI 2 regulable potencia 18W. Flujo 2430lm. Temperatura de color 3000k. IRC>80. Lente UGR<19 . Protección IP20. Temperatura de funcionamiento de -10ºC a 45ºC. Cuerpo de aluminio pintado en color blanco.

**D7100025625** CELER INLINE ACC UNION L DALI 2 12W 3000K 1560LM UGR<19 NG
Sistema CELER INLINE. Accesorio de unión tipo L. Driver DALI 2 regulable potencia 12W. Flujo 1560lm. Temperatura de color 3000k. IRC>80. Lente UGR<19 . Protección IP20. Temperatura de funcionamiento de -10ºC a 45ºC. Cuerpo de aluminio pintado en color negro.

**D7100025626** CELER INLINE ACC UNION T DALI 2 15W 3000K 1950LM UGR<19 NG
Sistema CELER INLINE. Accesorio de unión tipo T. Driver DALI 2 regulable potencia 15W. Flujo 1950lm. Temperatura de color 3000k. IRC>80. Lente UGR<19 . Protección IP20. Temperatura de funcionamiento de -10ºC a 45ºC. Cuerpo de aluminio pintado en color negro.

**D7100025627** CELER INLINE ACC UNION Y DALI 2 18W 3000K 2340LM UGR<19 NG
Sistema CELER INLINE. Accesorio de unión tipo Y. Driver DALI 2 regulable potencia 18W. Flujo 2340lm. Temperatura de color 3000k. IRC>80. Lente UGR<19 . Protección IP20. Temperatura de funcionamiento de -10ºC a 45ºC. Cuerpo de aluminio pintado en color negro.

**D7100025628** CELER INLINE ACC UNION + DALI 2 18W 3000K 2250LM UGR<19 NG
Sistema CELER INLINE. Accesorio de unión tipo +. Driver DALI 2 regulable potencia 18W. Flujo 2250lm. Temperatura de color 3000k. IRC>80. Lente UGR<19 . Protección IP20. Temperatura de funcionamiento de -10ºC a 45ºC. Cuerpo de aluminio pintado en color negro.

**D7100025629** CELER INLINE ACC UNION X DALI 2 18W 3000K 2340LM UGR<19 NG
Sistema CELER INLINE. Accesorio de unión tipo X. Driver DALI 2 regulable potencia 18W. Flujo 2340lm. Temperatura de color 3000k. IRC>80. Lente UGR<19 . Protección IP20. Temperatura de funcionamiento de -10ºC a 45ºC. Cuerpo de aluminio pintado en color negro.

**D7100025630** CELER INLINE ACC UNION L DALI 2 12W 4000K 1800LM UGR<19 BL
Sistema CELER INLINE. Accesorio de unión tipo L. Driver DALI 2 regulable potencia 12W. Flujo 1800lm. Temperatura de color 4000k. IRC>80. Lente UGR<19 . Protección IP20. Temperatura de funcionamiento de -10ºC a 45ºC. Cuerpo de aluminio pintado en color blanco.

**D7100025631** CELER INLINE ACC UNION T DALI 2 15W 4000K 2250LM UGR<19 BL
Sistema CELER INLINE. Accesorio de unión tipo T. Driver DALI 2 regulable potencia 15W. Flujo 2250lm. Temperatura de color 4000k. IRC>80. Lente UGR<19 . Protección IP20. Temperatura de funcionamiento de -10ºC a 45ºC. Cuerpo de aluminio pintado en color blanco.

**D7100025632** CELER INLINE ACC UNION Y DALI 2 18W 4000K 2500LM UGR<19 BL
Sistema CELER INLINE. Accesorio de unión tipo Y. Driver DALI 2 regulable potencia 18W. Flujo 2500lm. Temperatura de color 4000k. IRC>80. Lente UGR<19 . Protección IP20. Temperatura de funcionamiento de -10ºC a 45ºC. Cuerpo de aluminio pintado en color blanco.

**D7100025633** CELER INLINE ACC UNION + DALI 2 18W 4000K 2500LM UGR<19 BL
Sistema CELER INLINE. Accesorio de unión tipo +. Driver DALI 2 regulable potencia 18W. Flujo 2500lm. Temperatura de color 4000k. IRC>80. Lente UGR<19 . Protección IP20. Temperatura de funcionamiento de -10ºC a 45ºC. Cuerpo de aluminio pintado en color blanco.

**D7100025634** CELER INLINE ACC UNION X DALI 2 18W 4000K 2610LM UGR<19 BL
Sistema CELER INLINE. Accesorio de unión tipo X. Driver DALI 2 regulable potencia 18W. Flujo 2610lm. Temperatura de color 4000k. IRC>80. Lente UGR<19 . Protección IP20. Temperatura de funcionamiento de -10ºC a 45ºC. Cuerpo de aluminio pintado en color blanco.

**D7100025635** CELER INLINE ACC UNION L DALI 2 12W 4000K 1680LM UGR<19 NG
Sistema CELER INLINE. Accesorio de unión tipo L. Driver DALI 2 regulable potencia 12W. Flujo 1680lm. Temperatura de color 4000k. IRC>80. Lente UGR<19 . Protección IP20. Temperatura de funcionamiento de -10ºC a 45ºC. Cuerpo de aluminio pintado en color negro.

**D7100025636** CELER INLINE ACC UNION T DALI 2 15W 4000K 2175LM UGR<19 NG
Sistema CELER INLINE. Accesorio de unión tipo T. Driver DALI 2 regulable potencia 15W. Flujo 2175lm. Temperatura de color 4000k. IRC>80. Lente UGR<19 . Protección IP20. Temperatura de funcionamiento de -10ºC a 45ºC. Cuerpo de aluminio pintado en color negro.

**D7100025637** CELER INLINE ACC UNION Y DALI 2 18W 4000K 2430LM UGR<19 NG
Sistema CELER INLINE. Accesorio de unión tipo Y. Driver DALI 2 regulable potencia 18W. Flujo 2430lm. Temperatura de color 4000k. IRC>80. Lente UGR<19 . Protección IP20. Temperatura de funcionamiento de -10ºC a 45ºC. Cuerpo de aluminio pintado en color negro.

**D7100025638** CELER INLINE ACC UNION + DALI 2 18W 4000K 2430LM UGR<19 NG
Sistema CELER INLINE. Accesorio de unión tipo +. Driver DALI 2 regulable potencia 18W. Flujo 2430lm. Temperatura de color 4000k. IRC>80. Lente UGR<19 . Protección IP20. Temperatura de funcionamiento de -10ºC a 45ºC. Cuerpo de aluminio pintado en color negro.

**D7100025639** CELER INLINE ACC UNION X DALI 2 18W 4000K 2500LM UGR<19 NG
Sistema CELER INLINE. Accesorio de unión tipo X. Driver DALI 2 regulable potencia 18W. Flujo 2500lm. Temperatura de color 4000k. IRC>80. Lente UGR<19 . Protección IP20. Temperatura de funcionamiento de -10ºC a 45ºC. Cuerpo de aluminio pintado en color negro.

**D7100025900** CELER ML LINEAL INLINE DIFUSOR OPAL
Ml de Difusor opal para luminaria Celer Inline

**D7100025901** CELER ML LINEAL INLINE DIFUSOR NEGRO
Ml de Difusor negro para luminaria Celer Inline

**D7100025927** CELER ML LINEAL INLINE DIFUSOR SEMITRANSPARENTE
Sistema CELER INLINE. Accesorio Difusor al corte. Difusor color semi-transparente (para lentes UGR<19, asimétrica y doble asimétrica).

**D7100025902** CELER LINEAL INLINE ADAPTADOR CARRIL TRIF. DALI BL
Adaptador de carril trifásico dali para luminaria Celer Inline, color blanco

**D7100025903** CELER LINEAL INLINE ADAPTADOR CARRIL TRIF. DALI NG
Adaptador de carril trifásico dali para luminaria Celer Inline, color negro

**D7100025904** CELER LINEAL INLINE ACC. INSTALACION EMPOTRADA BL
Accesorio para instalación empotrada de luminaria Celer Inline, color blanco

**D7100025905** CELER LINEAL INLINE ACC. INSTALACION EMPOTRADA NG
Accesorio para instalación empotrada de luminaria Celer Inline, color negro

**D7100025906** CELER LINEAL INLINE ACC. INSTALACION PARED BL
Accesorio para instalación a pared de luminaria Celer Inline, color blanco

**D7100025907** CELER LINEAL INLINE ACC. INSTALACION PARED NG
Accesorio para instalación a pared de luminaria Celer Inline, color negro

**D7100025908** CELER LINEAL INLINE SIRGA 1500MM INST.SUSPENDIDA BL
Accesorio para instalación suspendida de luminaria Celer Inline, color blanco. Longitud 1,5m.

**D7100025909** CELER LINEAL INLINE SIRGA 1500MM INST.SUSPENDIDA NG
Accesorio para instalación suspendida de luminaria Celer Inline, color negro. Longitud 1,5m.

**D7100025910** CELER LINEAL INLINE CAJA SUPERFICIE SUSP. DALI BL
Caja de superficie para luminaria Celer Inline, color blanco

**D7100025911** CELER LINEAL INLINE CAJA SUPERFICIE SUSP. DALI NG
Caja de superficie para luminaria Celer Inline, color negro

**D7100025912** CELER LINEAL INLINE ACC. CABLE DALI 1500MM BL
Cable Dali para luminaria Celer Inline, color blanco

**D7100025913** CELER LINEAL INLINE ACC. CABLE DALI 1500MM NG
Cable Dali para luminaria Celer Inline, color negro

**D7100070101** CELER PANTALLA ESTANCA T8 LED 1X600MM PCPC S/TUBOS
Pantalla LED Estanca para Tubo LED 1x600 marca Celer. Máximo 50W para tubos T8. Medidas: 670*65*70mm. Protección IP65, IK08, alimentación 230 VAC. Fabricada en policarbonato (PC), se caracteriza por su alta resistencia a impactos (IK08), agua, polvo, insectos (IP65). Aporta máxima seguridad contra cortocircuitos: cableado interno compatible con tubos retrofit o de alimentación por un solo extremo.

**D7100070102** CELER PANTALLA ESTANCA T8 LED 2X600MM PCPC S/TUBOS
Pantalla LED Estanca para Tubo LED 2x600 marca Celer. Máximo 50W para tubos T8. Medidas: 670*102*70mm. Protección IP65, IK08, alimentación 230 VAC. Fabricada en policarbonato (PC), se caracteriza por su alta resistencia a impactos (IK08), agua, polvo, insectos (IP65). Aporta máxima seguridad contra cortocircuitos: cableado interno compatible con tubos retrofit o de alimentación por un solo extremo.

**D7100070103** CELER PANTALLA ESTANCA T8 LED 1X1200MM PCPC S/TUBOS
Pantalla LED Estanca para Tubo LED 1X1200 marca Celer. Máximo 50W para tubos T8. Medidas: 1270*65*70mm. Protección IP65, IK08, alimentación 230 VAC. Fabricada en policarbonato (PC), se caracteriza por su alta resistencia a impactos (IK08), agua, polvo, insectos (IP65). Aporta máxima seguridad contra cortocircuitos: cableado interno compatible con tubos retrofit o de alimentación por un solo extremo.

**D7100070104** CELER PANTALLA ESTANCA T8 LED 2X1200MM PCPC S/TUBOS
Pantalla LED Estanca para Tubo LED 2X1200 marca Celer. Máximo 50W para tubos T8. Medidas: 1270*102*70mm. Protección IP65, IK08, alimentación 230 VAC. Fabricada en policarbonato (PC), se caracteriza por su alta resistencia a impactos (IK08), agua, polvo, insectos (IP65). Aporta máxima seguridad contra cortocircuitos: cableado interno compatible con tubos retrofit o de alimentación por un solo extremo.

**D7100070105** CELER PANTALLA ESTANCA T8 LED 1X1500MM PCPC S/TUBOS
Pantalla LED Estanca para Tubo LED 1X1500 marca Celer. Máximo 50W para tubos T8. Medidas: 1570*65*70mm. Protección IP65, IK08, alimentación 230 VAC. Fabricada en policarbonato (PC), se caracteriza por su alta resistencia a impactos (IK08), agua, polvo, insectos (IP65). Aporta máxima seguridad contra cortocircuitos: cableado interno compatible con tubos retrofit o de alimentación por un solo extremo.

**D7100070106** CELER PANTALLA ESTANCA T8 LED 2X1500MM PCPC S/TUBOS
Pantalla LED Estanca para Tubo LED 2X1500 marca Celer. Máximo 50W para tubos T8. Medidas: 1570*102*70mm. Protección IP65, IK08, alimentación 230 VAC. Fabricada en policarbonato (PC), se caracteriza por su alta resistencia a impactos (IK08), agua, polvo, insectos (IP65). Aporta máxima seguridad contra cortocircuitos: cableado interno compatible con tubos retrofit o de alimentación por un solo extremo.

**D7100070110** CELER PANTALLA LEDBLOCK IP66 LED 700MM 18W 4000K C4
Pantalla LED Estanca marca Celer Modelo LEDBlock C4 de 18W. Temperatura color 4.000K (blanco neutro). Flujo útil 2.470 lm con una apertura de 120º. Medidas: 700x60mm. Protección IP66 e IK10, IRC>80, Flicker Free, alimentación 220-240 VAC. Pantalla fabricada en un solo cuerpo de policarbonato, resistente y ligera. Ideal para montajes sobre rejilla. Con conexión por ambos extremos

**D7100070111** CELER PANTALLA LEDBLOCK IP66 LED 700MM 18W 5700K C4
Pantalla LED Estanca marca Celer Modelo LEDBlock C4 de 18W. Temperatura color 5.700K (blanco neutro). Flujo útil 2.600 lm con una apertura de 120º. Medidas: 700x60mm. Protección IP66 e IK10, IRC>80, Flicker Free, alimentación 220-240 VAC. Pantalla fabricada en un solo cuerpo de policarbonato, resistente y ligera. Ideal para montajes sobre rejilla.

**D7100070112** CELER PANTALLA LEDBLOCK IP66 LED 1300MM 25W 4000K C4
Pantalla LED Estanca marca Celer Modelo LEDBlock C4 de 25W. Temperatura color 4.000K (blanco neutro). Flujo útil 3.750lm con una apertura de 120º. Medidas: 1300x60mm. Protección IP66 e IK10, IRC>80, Flicker Free, alimentación 220-240 VAC. Pantalla fabricada en un solo cuerpo de policarbonato, resistente y ligera. Ideal para montajes sobre rejilla.

**D7100070113** CELER PANTALLA LEDBLOCK IP66 LED 1300MM 25W 5700K C4
Pantalla LED Estanca marca Celer Modelo LEDBlock C4 de 25W. Temperatura color 5.700K. Flujo útil 3.880lm con una apertura de 120º. Medidas: 1300x60mm. Protección IP66 e IK10, IRC>80, Flicker Free, alimentación 220-240 VAC. Pantalla fabricada en un solo cuerpo de policarbonato, resistente y ligera. Ideal para montajes sobre rejilla.

**D7100070114** CELER PANTALLA LEDBLOCK IP66 LED 1600MM 41W 4000K C4
Pantalla LED Estanca marca Celer Modelo LEDBlock C4 de 41W. Temperatura color 4.000K (blanco neutro). Flujo útil 5.300lm con una apertura de 120º. Medidas: 1600x60mm. IP66 e IK10, IRC>80, Flicker Free, alimentación 220-240 VAC. Pantalla fabricada en un solo cuerpo de policarbonato, resistente y ligera. Ideal para montajes sobre rejilla.

**D7100070115** CELER PANTALLA LEDBLOCK IP66 LED 1600MM 41W 5700K C4
Pantalla LED Estanca marca Celer Modelo LEDBlock C4 de 41W. Temperatura color 5.700K. Flujo útil 5.300lm con una apertura de 120º. Medidas: 1600x60mm. Protección IP66 e IK10, IRC>80, Flicker Free, alimentación 220-240 VAC. Pantalla fabricada en un solo cuerpo de policarbonato, resistente y ligera. Ideal para montajes sobre rejilla.

**D7100070120** CELER PANTALLA MONOBLOCK IP65 LED 660MM 12W 4000K C3
Pantalla LED Estanca marca Celer modelo Monoblock C3 de 12W. Temperatura color 4.000K. Flujo útil 1.600 lm con una apertura de 120º. Medidas: 660x70x70mm. Protección IP65 e IK08, IRC>80, Flicker Free, alimentación 220-240 VAC. Pantalla estanca de elevada eficiencia que consta de cuerpo de policarbonato y cierres de acero inoxidable. Se caracteriza por su alta resistencia a impactos (IK08), agua, polvo e insectos (IP65).

**D7100070121** CELER PANTALLA MONOBLOCK IP65 LED 660MM 12W 5700K C3
Pantalla LED Estanca marca Celer modelo Monoblock C3 de 12W. Temperatura color 5.700K. Flujo útil 1.600 lm con una apertura de 120º. Medidas: 660x70x70mm. Protección IP65 e IK08, IRC>80, Flicker Free, alimentación 220-240 VAC. Pantalla estanca de elevada eficiencia que consta de cuerpo de policarbonato y cierres de acero inoxidable. Se caracteriza por su alta resistencia a impactos (IK08), agua, polvo e insectos (IP65).

**D7100070122** CELER PANTALLA MONOBLOCK IP65 LED 660MM 20W 4000K C3
Pantalla LED Estanca marca Celer modelo Monoblock C3 de 20W. Temperatura color 4.000K. Flujo útil 2.630 lm con una apertura de 120º. Medidas: 660x70x70mm. Protección IP65 e IK08, IRC>80, Flicker Free, alimentación 220-240 VAC. Pantalla estanca de elevada eficiencia que consta de cuerpo de policarbonato y cierres de acero inoxidable. Se caracteriza por su alta resistencia a impactos (IK08), agua, polvo e insectos (IP65).

**D7100070123** CELER PANTALLA MONOBLOCK IP65 LED 660MM 20W 5700K C3
Pantalla LED Estanca marca Celer modelo Monoblock C3 de 20W. Temperatura color 5.700K. Flujo útil 2.800 lm con una apertura de 120º. Medidas: 660x70x70mm. Protección IP65 e IK08, IRC>80, Flicker Free, alimentación 220-240 VAC. Pantalla estanca de elevada eficiencia que consta de cuerpo de policarbonato y cierres de acero inoxidable. Se caracteriza por su alta resistencia a impactos (IK08), agua, polvo e insectos (IP65).

**D7100070124** CELER PANTALLA MONOBLOCK IP65 LED 1230MM 16W 4000K C3
Pantalla LED Estanca marca Celer modelo Monoblock C3 de 16W. Temperatura color 4.000K. Flujo útil 2.400 lm con una apertura de 120º. Medidas: 1230x70x70mm. Protección IP65 e IK08, IRC>80, Flicker Free, alimentación 220-240 VAC. Pantalla estanca de elevada eficiencia que consta de cuerpo de policarbonato y cierres de acero inoxidable. Se caracteriza por su alta resistencia a impactos (IK08), agua, polvo e insectos (IP65).

**D7100070125** CELER PANTALLA MONOBLOCK IP65 LED 1230MM 16W 5700K C3
Pantalla LED Estanca marca Celer modelo Monoblock C3 de 16W. Temperatura color 5.700K. Flujo útil 2.400 lm con una apertura de 120º. Medidas: 1230x70x70mm. Protección IP65 e IK08, IRC>80, Flicker Free, alimentación 220-240 VAC. Pantalla estanca de elevada eficiencia que consta de cuerpo de policarbonato y cierres de acero inoxidable. Se caracteriza por su alta resistencia a impactos (IK08), agua, polvo e insectos (IP65).

**D7100070126** CELER PANTALLA MONOBLOCK IP65 LED 1230MM 30W 4000K C3
Pantalla LED Estanca marca Celer modelo Monoblock C3 de 30W. Temperatura color 4.000K. Flujo útil 4.500 lm con una apertura de 120º. Medidas: 1230x70x70mm. Protección IP65 e IK08, IRC>80, Flicker Free, alimentación 220-240 VAC. Pantalla estanca de elevada eficiencia que consta de cuerpo de policarbonato y cierres de acero inoxidable. Se caracteriza por su alta resistencia a impactos (IK08), agua, polvo e insectos (IP65).

**D7100070127** CELER PANTALLA MONOBLOCK IP65 LED 1230MM 30W 5700K C3
Pantalla LED Estanca marca Celer modelo Monoblock C3 de 30W. Temperatura color 5.700K. Flujo útil 4.750 lm con una apertura de 120º. Medidas: 1230x70x70mm. Protección IP65 e IK08, IRC>80, Flicker Free, alimentación 220-240 VAC. Pantalla estanca de elevada eficiencia que consta de cuerpo de policarbonato y cierres de acero inoxidable. Se caracteriza por su alta resistencia a impactos (IK08), agua, polvo e insectos (IP65).

**D7100070128** CELER PANTALLA MONOBLOCK IP65 LED 1570MM 22W 4000K C3
Pantalla LED Estanca marca Celer modelo Monoblock C3 de 22W. Temperatura color 4.000K. Flujo útil 3.300 lm con una apertura de 120º. Medidas: 1570x70x70mm. Protección IP65 e IK08, IRC>80, Flicker Free, alimentación 220-240 VAC. Pantalla estanca de elevada eficiencia que consta de cuerpo de policarbonato y cierres de acero inoxidable. Se caracteriza por su alta resistencia a impactos (IK08), agua, polvo e insectos (IP65).

**D7100070129** CELER PANTALLA MONOBLOCK IP65 LED 1570MM 22W 5700K C3
Pantalla LED Estanca marca Celer modelo Monoblock C3 de 22W. Temperatura color 5.700K. Flujo útil 3.300 lm con una apertura de 120º. Medidas: 1570x70x70mm. Protección IP65 e IK08, IRC>80, Flicker Free, alimentación 220-240 VAC. Pantalla estanca de elevada eficiencia que consta de cuerpo de policarbonato y cierres de acero inoxidable. Se caracteriza por su alta resistencia a impactos (IK08), agua, polvo e insectos (IP65).

**D7100070130** CELER PANTALLA MONOBLOCK IP65 LED 1570MM 40W 4000K C3
Pantalla LED Estanca marca Celer modelo Monoblock C3 de 40W. Temperatura color 4.000K. Flujo útil 6.000 lm con una apertura de 120º. Medidas: 1570x70x70mm. Protección IP65 e IK08, IRC>80, Flicker Free, alimentación 220-240 VAC. Pantalla estanca de elevada eficiencia que consta de cuerpo de policarbonato y cierres de acero inoxidable. Se caracteriza por su alta resistencia a impactos (IK08), agua, polvo e insectos (IP65).

**D7100070131** CELER PANTALLA MONOBLOCK IP65 LED 1570MM 40W 5700K C3
Pantalla LED Estanca marca Celer modelo Monoblock C3 de 40W. Temperatura color 5.700K. Flujo útil 6.200 lm con una apertura de 120º. Medidas: 1570x70x70mm. Protección IP65 e IK08, IRC>80, Flicker Free, alimentación 220-240 VAC. Pantalla estanca de elevada eficiencia que consta de cuerpo de policarbonato y cierres de acero inoxidable. Se caracteriza por su alta resistencia a impactos (IK08), agua, polvo e insectos (IP65).

**D7100070132** CELER PANTALLA MONOBLOCK IP65 LED 1230MM 30W 4000K DALI 2 C3
Pantalla LED Estanca marca Celer modelo Monoblock C3 de 30W, regulable DALI. Temperatura color 4.000K. Flujo útil 4.700 lm con una apertura de 120º. Medidas: 1230x85x80mm. Protección IP65 e IK08, IRC>80, Flicker Free, alimentación 220-240 VAC. Pantalla estanca de elevada eficiencia que consta de cuerpo de policarbonato y cierres de acero inoxidable. Se caracteriza por su alta resistencia a impactos (IK08), agua, polvo e insectos (IP65).

**D7100070133** CELER PANTALLA MONOBLOCK IP65 LED 1230MM 30W 5700K DALI 2 C3
Pantalla LED Estanca marca Celer modelo Monoblock C3 de 30W, regulable DALI. Temperatura color 5.700K. Flujo útil 4.800 lm con una apertura de 120º. Medidas: 1230x85x80mm. Protección IP65 e IK08, IRC>80, Flicker Free, alimentación 220-240 VAC. Pantalla estanca de elevada eficiencia que consta de cuerpo de policarbonato y cierres de acero inoxidable. Se caracteriza por su alta resistencia a impactos (IK08), agua, polvo e insectos (IP65).

**D7100070134** CELER PANTALLA MONOBLOCK IP65 LED 1570MM 45W 4000K DALI 2 C3
Pantalla LED Estanca marca Celer modelo Monoblock C3 de 45W, regulable DALI. Temperatura color 4.000K. Flujo útil 6.200 lm con una apertura de 120º. Medidas: 1570x85x80mm. Protección IP65 e IK08, IRC>80, Flicker Free, alimentación 220-240 VAC. Pantalla estanca de elevada eficiencia que consta de cuerpo de policarbonato y cierres de acero inoxidable. Se caracteriza por su alta resistencia a impactos (IK08), agua, polvo e insectos (IP65).

**D7100070135** CELER PANTALLA MONOBLOCK IP65 LED 1570MM 45W 5700K DALI 2 C3
Pantalla LED Estanca marca Celer modelo Monoblock C3 de 45W, regulable DALI. Temperatura color 5.700K. Flujo útil 6.300 lm con una apertura de 120º. Medidas: 1570x85x80mm. Protección IP65 e IK08, IRC>80, Flicker Free, alimentación 220-240 VAC. Pantalla estanca de elevada eficiencia que consta de cuerpo de policarbonato y cierres de acero inoxidable. Se caracteriza por su alta resistencia a impactos (IK08), agua, polvo e insectos (IP65).

**D7100070136** CELER PANTALLA MONOBLOCK IP65 LED 1230MM 30W 4000K C/SENS C3
Pantalla LED Estanca marca Celer modelo Monoblock C3 de 30W, con sensor integrado. Temperatura color 4.000K, IRC>80, Flujo útil 4.500lm con una apertura de 120º. Medidas: 1230x85x80mm. Protección IP65 e IK08, Flicker Free, alimentación 220-240 VAC

**D7100070137** CELER PANTALLA MONOBLOCK IP65 LED 1230MM 30W 5700K C/SENS C3
Pantalla LED Estanca marca Celer modelo Monoblock C3 de 30W, con sensor integrado. Temperatura color 5.700K, IRC>80, Flujo útil 4.600lm con una apertura de 120º. Medidas: 1230x85x80mm. Protección IP65 e IK08, Flicker Free, alimentación 220-240 VAC

**D7100070138** CELER PANTALLA MONOBLOCK IP65 LED 1570MM 45W 4000K C/SENS C3
Pantalla LED Estanca marca Celer modelo Monoblock C3 de 45W, con sensor integrado. . Temperatura color 4.000K, IRC>80, Flujo útil 6.400lm con una apertura de 120º. Medidas: 1570x85x80mm. Protección IP65 e IK08, Flicker Free, alimentación 220-240 VAC con sensor integrado.

**D7100070139** CELER PANTALLA MONOBLOCK IP65 LED 1570MM 45W 5700K C/SENS C3
Pantalla LED Estanca marca Celer modelo Monoblock C3 de 45W, con sensor integrado. . Temperatura color 5.700K, IRC>80, Flujo útil 6.600lm con una apertura de 120º. Medidas: 1570x85x80mm. Protección IP65 e IK08, Flicker Free, alimentación 220-240 VAC con sensor integrado.

**D7100070140** CELER PANTALLA MONOBLOCK IP65 1230MM 30W 4000K EMERG. C3
Pantalla LED Estanca marca Celer modelo Monoblock C3 de 30W con kit de emergencia. Temperatura color 4.000K. Flujo útil 4.500lm (280lm en modo emergencia) con una apertura de 120º. Medidas: 1230x70x70mm. Pantalla estanca de elevada eficiencia que consta de cuerpo de policarbonato y cierres de acero inoxidable. Protección IP65 e IK08. IRC>80, Flicker Free, alimentación 220-240 VAC.

**D7100070141** CELER PANTALLA MONOBLOCK IP65 1230MM 30W 5700K EMERG. C3
Pantalla LED Estanca marca Celer modelo Monoblock C3 de 30W con kit de emergencia. Temperatura color 5.700K. Flujo útil 4.750lm (280lm en modo emergencia) con una apertura de 120º. Medidas: 1230x70x70mm. Pantalla estanca de elevada eficiencia que consta de cuerpo de policarbonato y cierres de acero inoxidable. Protección IP65 e IK08. IRC>80, Flicker Free, alimentación 220-240 VAC.

**D7100070142** CELER PANTALLA MONOBLOCK IP65 1570MM 40W 4000K EMERG. C3
Pantalla LED Estanca marca Celer modelo Monoblock C3 de 40W con kit de emergencia. Temperatura color 4.000K. Flujo útil 6.000lm (300lm en modo emergencia) con una apertura de 120º. Medidas: 1570x70x70mm. Pantalla estanca de elevada eficiencia que consta de cuerpo de policarbonato y cierres de acero inoxidable. Protección IP65 e IK08. IRC>80, Flicker Free, alimentación 220-240 VAC.

**D7100070143** CELER PANTALLA MONOBLOCK IP65 1570MM 40W 5700K EMERG. C3
Pantalla LED Estanca marca Celer modelo Monoblock C3 de 40W con kit de emergencia. Temperatura color 5.700K. Flujo útil 6.200lm (300lm en modo emergencia) con una apertura de 120º. Medidas: 1570x70x70mm. Pantalla estanca de elevada eficiencia que consta de cuerpo de policarbonato y cierres de acero inoxidable. Protección IP65 e IK08. IRC>80, Flicker Free, alimentación 220-240 VAC.

**D7100070145** CELER PANTALLA MONOBLOCK IP65 1230MM 16W 4000K EMERG. C3
Pantalla LED Estanca marca Celer modelo Monoblock C3 de 16W con kit de emergencia. Temperatura color 4.000K. Flujo útil 2.400lm (280lm en modo emergencia) con una apertura de 120º. Medidas: 1230x70x70mm. Pantalla estanca de elevada eficiencia que consta de cuerpo de policarbonato y cierres de acero inoxidable. Protección IP65 e IK08. IRC>80, Flicker Free, alimentación 220-240 VAC.

**D7100070146** CELER PANTALLA MONOBLOCK IP65 1230MM 16W 5700K EMERG. C3
Pantalla LED Estanca marca Celer modelo Monoblock C3 de 16W con kit de emergencia. Temperatura color 5.700K. Flujo útil 2.400lm (280lm en modo emergencia) con una apertura de 120º. Medidas: 1230x70x70mm. Pantalla estanca de elevada eficiencia que consta de cuerpo de policarbonato y cierres de acero inoxidable. Protección IP65 e IK08. IRC>80, Flicker Free, alimentación 220-240 VAC.

**D7100070147** CELER PANTALLA MONOBLOCK IP65 1570MM 22W 4000K EMERG. C3
Pantalla LED Estanca marca Celer modelo Monoblock C3 de 22W con kit de emergencia. Temperatura color 4.000K. Flujo útil 3.300lm (300lm en modo emergencia) con una apertura de 120º. Medidas: 1570x70x70mm. Pantalla estanca de elevada eficiencia que consta de cuerpo de policarbonato y cierres de acero inoxidable. Protección IP65 e IK08. IRC>80, Flicker Free, alimentación 220-240 VAC.

**D7100070148** CELER PANTALLA MONOBLOCK IP65 1570MM 22W 5700K EMERG. C3
Pantalla LED Estanca marca Celer modelo Monoblock C3 de 22W con kit de emergencia. Temperatura color 5.700K. Flujo útil 3.300lm (300lm en modo emergencia) con una apertura de 120º. Medidas: 1570x70x70mm. Pantalla estanca de elevada eficiencia que consta de cuerpo de policarbonato y cierres de acero inoxidable. Protección IP65 e IK08. IRC>80, Flicker Free, alimentación 220-240 VAC.

**D7100070904** CELER TAPA ESTANCA PARA PANTALLA REGULABLE GRANJA AVICOLA
Tapa estanca para pantalla granja avícola

**D7100070700** CELER ESTANCA GRANJA AVICOLA POLLO ENGORDE 5000K REG
Pantalla LED Estanca especial para granjas avícolas marca Celer tipo Pollo de engorde de 25W. Temperatura de color 4.000K (blanco neutro). Flujo útil 3.000lm con una apertura de 180º. Medidas: Ø32x1270mm. Protección IP65, IK07, IRC>80, Flicker Free, alimentación 230VAC. Cuerpo de policarbonato. Con 1,2 metros de cable por cada extremo. Temperatura de funcionamiento de -20ºC a 45ºC. Vida útil 50.000h L70.

**D7100070705** CELER ESTANCA GRANJA AVICOLA GALLINA PONEDORA 2700K REG
Pantalla LED Estanca especial para granjas avícolas marca Celer tipo Ponedoras de 25W. Temperatura de color 2.700K (blanco cálido). Flujo útil 3.000lm con una apertura de 180º. Medidas: Ø32x1270mm. Protección IP65, IK07, IRC>80, Flicker Free, alimentación 230VAC. Cuerpo de policarbonato. Con 1,2 metros de cable por cada extremo. Temperatura de funcionamiento de -20ºC a 45ºC. Vida útil 50.000h L70.

**D7100070710** CELER ESTANCA GRANJA AVICOLA GALLINA REPRODUCTORA 3000K REG
Pantalla LED Estanca especial para granjas avícolas marca Celer tipo Reproductoras de 25W. Temperatura de color 3.000K (blanco cálido). Flujo útil 3.000lm con una apertura de 180º. Medidas: Ø32x1270mm. Protección IP65, IK07, IRC>80, Flicker Free, alimentación 230VAC. Cuerpo de policarbonato. Con 1,2 metros de cable por cada extremo. Temperatura de funcionamiento de -20ºC a 45ºC. Vida útil 50.000h L70.

**D7250040050** CELER DIMMER TRIAC C/PROGRAMADOR 4500W 4L GRANJA AVICOLA
Controlador marca Celer modelo Dimmer TRIAC de 4.500W con programador, para regulación de luz monocolor. Con 3 canales de salida de 1.500W cada uno. Alimentación 230VAC 50Hz. IP54. Color negro.

**D7250040051** CELER DIMMER TRIAC 1500W 50HZ 230V GRANJA AVICOLA
Controlador marca Celer modelo Dimmer TRIAC de 1.500W para regulación de luz monocolor. Con 3 canales de salida de 500W cada uno. Alimentación 230VAC 50Hz. IP54. Color negro.

**D7250040052** CELER PROGRAMADOR 4.0 TRIAC 6 CANALES GRANJA AVICOLA
Programador marca Celer modelo 4.0 TRIAC de 6 canales, para regulación de luz monocolor. Color negro

**D7100080600** CELER LED HIGHBAY HE NR 75W 90º 4000K 14.400LM C5
CELER LED HIGHBAY alta eficiencia con driver no regulable. Potencia 75W. Apertura de haz 90º. IRC>80. Temperatura de color 4.000K. Flujo útil 14.400lm. 220/240VAC. IP65. IK10. Vida útil 50.000h. Temperatura de funcionamiento -20ºC a +45ºC. Dimensiones ø300x169mm. Color negro.

**D7100080601** CELER LED HIGHBAY HE NR 75W 90º 5000K 14.700LM C5
CELER LED HIGHBAY alta eficiencia con driver no regulable. Potencia 75W. Apertura de haz 90º. IRC>80. Temperatura de color 5.000K. Flujo útil 14.700lm. 220/240VAC. IP65. IK10. Vida útil 50.000h. Temperatura de funcionamiento -20ºC a +45ºC. Dimensiones ø300x169mm. Color negro.

**D7100080602** CELER LED HIGHBAY HE NR 115W 90º 4000K 21.500LM C5
CELER LED HIGHBAY alta eficiencia con driver no regulable. Potencia 115W. Apertura de haz 90º. IRC>80. Temperatura de color 4.000K. Flujo útil 21.500lm. 220/240VAC. IP65. IK10. Vida útil 50.000h. Temperatura de funcionamiento -20ºC a +45ºC. Dimensiones ø300x169mm. Color negro.

**D7100080603** CELER LED HIGHBAY HE NR 115W 90º 5000K 22.000LM C5
CELER LED HIGHBAY alta eficiencia con driver no regulable. Potencia 115W. Apertura de haz 90º. IRC>80. Temperatura de color 5.000K. Flujo útil 22.000lm. 220/240VAC. IP65. IK10. Vida útil 50.000h. Temperatura de funcionamiento -20ºC a +45ºC. Dimensiones ø300x169mm. Color negro.

**D7100080604** CELER LED HIGHBAY HE NR 150W 90º 4000K 28.600LM C5
CELER LED HIGHBAY alta eficiencia con driver no regulable. Potencia 150W. Apertura de haz 90º. IRC>80. Temperatura de color 4.000K. Flujo útil 28.600lm. 220/240VAC. IP65. IK10. Vida útil 50.000h. Temperatura de funcionamiento -20ºC a +45ºC. Dimensiones ø300x169mm. Color negro.

**D7100080605** CELER LED HIGHBAY HE NR 150W 90º 5000K 29.000LM C5
CELER LED HIGHBAY alta eficiencia con driver no regulable. Potencia 150W. Apertura de haz 90º. IRC>80. Temperatura de color 5.000K. Flujo útil 29.000lm. 220/240VAC. IP65. IK10. Vida útil 50.000h. Temperatura de funcionamiento -20ºC a +45ºC. Dimensiones ø300x169mm. Color negro.

**D7100080606** CELER LED HIGHBAY HE NR 170W 90º 4000K 31.300LM C5
CELER LED HIGHBAY alta eficiencia con driver no regulable. Potencia 170W. Apertura de haz 90º. IRC>80. Temperatura de color 4.000K. Flujo útil 31.300lm. 220/240VAC. IP65. IK10. Vida útil 50.000h. Temperatura de funcionamiento -20ºC a +45ºC. Dimensiones ø300x169mm. Color negro.

**D7100080607** CELER LED HIGHBAY HE NR 170W 90º 5000K 32.800LM C5
CELER LED HIGHBAY alta eficiencia con driver no regulable. Potencia 170W. Apertura de haz 90º. IRC>80. Temperatura de color 5.000K. Flujo útil 32.800lm. 220/240VAC. IP65. IK10. Vida útil 50.000h. Temperatura de funcionamiento -20ºC a +45ºC. Dimensiones ø300x169mm. Color negro.

**D7100080608** CELER LED HIGHBAY HE NR 75W 60º 4000K 14.400LM C5
CELER LED HIGHBAY alta eficiencia con driver no regulable. Potencia 75W. Apertura de haz 60º. IRC>80. Temperatura de color 4.000K. Flujo útil 14.400lm. 220/240VAC. IP65. IK10. Vida útil 50.000h. Temperatura de funcionamiento -20ºC a +45ºC. Dimensiones ø300x169mm. Color negro.

**D7100080609** CELER LED HIGHBAY HE NR 75W 60º 5000K 14.700LM C5
CELER LED HIGHBAY alta eficiencia con driver no regulable. Potencia 75W. Apertura de haz 60º. IRC>80. Temperatura de color 5.000K. Flujo útil 14.700lm. 220/240VAC. IP65. IK10. Vida útil 50.000h. Temperatura de funcionamiento -20ºC a +45ºC. Dimensiones ø300x169mm. Color negro.

**D7100080610** CELER LED HIGHBAY HE NR 75W 120º 4000K 14.400LM C5
CELER LED HIGHBAY alta eficiencia con driver no regulable. Potencia 75W. Apertura de haz 120º. IRC>80. Temperatura de color 4.000K. Flujo útil 14.400lm. 220/240VAC. IP65. IK10. Vida útil 50.000h. Temperatura de funcionamiento -20ºC a +45ºC. Dimensiones ø300x169mm. Color negro.

**D7100080611** CELER LED HIGHBAY HE NR 75W 120º 5000K 14.700LM C5
CELER LED HIGHBAY alta eficiencia con driver no regulable. Potencia 75W. Apertura de haz 120º. IRC>80. Temperatura de color 5.000K. Flujo útil 14.700lm. 220/240VAC. IP65. IK10. Vida útil 50.000h. Temperatura de funcionamiento -20ºC a +45ºC. Dimensiones ø300x169mm. Color negro.

**D7100080612** CELER LED HIGHBAY HE NR 115W 60º 4000K 21.500LM C5
CELER LED HIGHBAY alta eficiencia con driver no regulable. Potencia 115W. Apertura de haz 60º. IRC>80. Temperatura de color 4.000K. Flujo útil 21.500lm. 220/240VAC. IP65. IK10. Vida útil 50.000h. Temperatura de funcionamiento -20ºC a +45ºC. Dimensiones ø300x169mm. Color negro.

**D7100080613** CELER LED HIGHBAY HE NR 115W 60º 5000K 22.000LM C5
CELER LED HIGHBAY alta eficiencia con driver no regulable. Potencia 115W. Apertura de haz 60º. IRC>80. Temperatura de color 5.000K. Flujo útil 22.000lm. 220/240VAC. IP65. IK10. Vida útil 50.000h. Temperatura de funcionamiento -20ºC a +45ºC. Dimensiones ø300x169mm. Color negro.

**D7100080615** CELER LED HIGHBAY HE NR 115W 120º 4000K 21.500LM C5
CELER LED HIGHBAY alta eficiencia con driver no regulable. Potencia 115W. Apertura de haz 120º. IRC>80. Temperatura de color 4.000K. Flujo útil 21.500lm. 220/240VAC. IP65. IK10. Vida útil 50.000h. Temperatura de funcionamiento -20ºC a +45ºC. Dimensiones ø300x169mm. Color negro.

**D7100080616** CELER LED HIGHBAY HE NR 115W 120º 5000K 22.000LM C5
CELER LED HIGHBAY alta eficiencia con driver no regulable. Potencia 115W. Apertura de haz 120º. IRC>80. Temperatura de color 5.000K. Flujo útil 22.000lm. 220/240VAC. IP65. IK10. Vida útil 50.000h. Temperatura de funcionamiento -20ºC a +45ºC. Dimensiones ø300x169mm. Color negro.

**D7100080617** CELER LED HIGHBAY HE NR 150W 60º 4000K 28.600LM C5
CELER LED HIGHBAY alta eficiencia con driver no regulable. Potencia 150W. Apertura de haz 60º. IRC>80. Temperatura de color 4.000K. Flujo útil 28.600lm. 220/240VAC. IP65. IK10. Vida útil 50.000h. Temperatura de funcionamiento -20ºC a +45ºC. Dimensiones ø300x169mm. Color negro.

**D7100080618** CELER LED HIGHBAY HE NR 150W 60º 5000K 29.000LM C5
CELER LED HIGHBAY alta eficiencia con driver no regulable. Potencia 150W. Apertura de haz 60º. IRC>80. Temperatura de color 5.000K. Flujo útil 29.000lm. 220/240VAC. IP65. IK10. Vida útil 50.000h. Temperatura de funcionamiento -20ºC a +45ºC. Dimensiones ø300x169mm. Color negro.

**D7100080619** CELER LED HIGHBAY HE NR 150W 120º 4000K 28.600LM C5
CELER LED HIGHBAY alta eficiencia con driver no regulable. Potencia 150W. Apertura de haz 120º. IRC>80. Temperatura de color 4.000K. Flujo útil 28.600lm. 220/240VAC. IP65. IK10. Vida útil 50.000h. Temperatura de funcionamiento -20ºC a +45ºC. Dimensiones ø300x169mm. Color negro.

**D7100080620** CELER LED HIGHBAY HE NR 150W 120º 5000K 29.000LM C5
CELER LED HIGHBAY alta eficiencia con driver no regulable. Potencia 150W. Apertura de haz 120º. IRC>80. Temperatura de color 5.000K. Flujo útil 29.000lm. 220/240VAC. IP65. IK10. Vida útil 50.000h. Temperatura de funcionamiento -20ºC a +45ºC. Dimensiones ø300x169mm. Color negro.

**D7100080621** CELER LED HIGHBAY HE NR 170W 60º 4000K 31.300LM C5
CELER LED HIGHBAY alta eficiencia con driver no regulable. Potencia 170W. Apertura de haz 60º. IRC>80. Temperatura de color 4.000K. Flujo útil 31.300lm. 220/240VAC. IP65. IK10. Vida útil 50.000h. Temperatura de funcionamiento -20ºC a +45ºC. Dimensiones ø300x169mm. Color negro.

**D7100080622** CELER LED HIGHBAY HE NR 170W 60º 5000K 32.800LM C5
CELER LED HIGHBAY alta eficiencia con driver no regulable. Potencia 170W. Apertura de haz 60º. IRC>80. Temperatura de color 5.000K. Flujo útil 32.800lm. 220/240VAC. IP65. IK10. Vida útil 50.000h. Temperatura de funcionamiento -20ºC a +45ºC. Dimensiones ø300x169mm. Color negro.

**D7100080623** CELER LED HIGHBAY HE NR 170W 120º 4000K 31.300LM C5
CELER LED HIGHBAY alta eficiencia con driver no regulable. Potencia 170W. Apertura de haz 120º. IRC>80. Temperatura de color 4.000K. Flujo útil 31.300lm. 220/240VAC. IP65. IK10. Vida útil 50.000h. Temperatura de funcionamiento -20ºC a +45ºC. Dimensiones ø300x169mm. Color negro.

**D7100080624** CELER LED HIGHBAY HE NR 170W 120º 5000K 32.800LM C5
CELER LED HIGHBAY alta eficiencia con driver no regulable. Potencia 170W. Apertura de haz 120º. IRC>80. Temperatura de color 5.000K. Flujo útil 32.800lm. 220/240VAC. IP65. IK10. Vida útil 50.000h. Temperatura de funcionamiento -20ºC a +45ºC. Dimensiones ø300x169mm. Color negro.

**D7100080625** CELER LED HIGHBAY HE DALI2 75W 60º 4000K 14.400LM C5
CELER LED HIGHBAY alta eficiencia con driver DALI 2. Potencia 75W. Apertura de haz 60º. IRC>80. Temperatura de color 4.000K. Flujo útil 14.400lm. 220/240VAC. IP65. IK10. Vida útil 50.000h. Temperatura de funcionamiento -20ºC a +45ºC. Dimensiones ø300x169mm. Color negro.

**D7100080626** CELER LED HIGHBAY HE DALI2 75W 60º 5000K 14.700LM C5
CELER LED HIGHBAY alta eficiencia con driver DALI 2. Potencia 75W. Apertura de haz 60º. IRC>80. Temperatura de color 5.000K. Flujo útil 14.700lm. 220/240VAC. IP65. IK10. Vida útil 50.000h. Temperatura de funcionamiento -20ºC a +45ºC. Dimensiones ø300x169mm. Color negro.

**D7100080627** CELER LED HIGHBAY HE DALI2 75W 90º 4000K 14.400LM C5
CELER LED HIGHBAY alta eficiencia con driver DALI 2. Potencia 75W. Apertura de haz 90º. IRC>80. Temperatura de color 4.000K. Flujo útil 14.400lm. 220/240VAC. IP65. IK10. Vida útil 50.000h. Temperatura de funcionamiento -20ºC a +45ºC. Dimensiones ø300x169mm. Color negro.

**D7100080628** CELER LED HIGHBAY HE DALI2 75W 90º 5000K 14.700LM C5
CELER LED HIGHBAY alta eficiencia con driver DALI 2. Potencia 75W. Apertura de haz 90º. IRC>80. Temperatura de color 5.000K. Flujo útil 14.700lm. 220/240VAC. IP65. IK10. Vida útil 50.000h. Temperatura de funcionamiento -20ºC a +45ºC. Dimensiones ø300x169mm. Color negro.

**D7100080629** CELER LED HIGHBAY HE DALI2 75W 120º 4000K 14.400LM C5
CELER LED HIGHBAY alta eficiencia con driver DALI 2. Potencia 75W. Apertura de haz 120º. IRC>80. Temperatura de color 4.000K. Flujo útil 14.400lm. 220/240VAC. IP65. IK10. Vida útil 50.000h. Temperatura de funcionamiento -20ºC a +45ºC. Dimensiones ø300x169mm. Color negro.

**D7100080630** CELER LED HIGHBAY HE DALI2 75W 120º 5000K 14.700LM C5
CELER LED HIGHBAY alta eficiencia con driver DALI 2. Potencia 75W. Apertura de haz 120º. IRC>80. Temperatura de color 5.000K. Flujo útil 14.700lm. 220/240VAC. IP65. IK10. Vida útil 50.000h. Temperatura de funcionamiento -20ºC a +45ºC. Dimensiones ø300x169mm. Color negro.

**D7100080631** CELER LED HIGHBAY HE DALI2 115W 60º 4000K 21.500LM C5
CELER LED HIGHBAY alta eficiencia con driver DALI 2. Potencia 115W. Apertura de haz 60º. IRC>80. Temperatura de color 4.000K. Flujo útil 21.500lm. 220/240VAC. IP65. IK10. Vida útil 50.000h. Temperatura de funcionamiento -20ºC a +45ºC. Dimensiones ø300x169mm. Color negro.

**D7100080632** CELER LED HIGHBAY HE DALI2 115W 60º 5000K 22.000LM C5
CELER LED HIGHBAY alta eficiencia con driver DALI 2. Potencia 115W. Apertura de haz 60º. IRC>80. Temperatura de color 5.000K. Flujo útil 22.000lm. 220/240VAC. IP65. IK10. Vida útil 50.000h. Temperatura de funcionamiento -20ºC a +45ºC. Dimensiones ø300x169mm. Color negro.

**D7100080633** CELER LED HIGHBAY HE DALI2 115W 90º 4000K 21.500LM C5
CELER LED HIGHBAY alta eficiencia con driver DALI 2. Potencia 115W. Apertura de haz 90º. IRC>80. Temperatura de color 4.000K. Flujo útil 21.500lm. 220/240VAC. IP65. IK10. Vida útil 50.000h. Temperatura de funcionamiento -20ºC a +45ºC. Dimensiones ø300x169mm. Color negro.

**D7100080634** CELER LED HIGHBAY HE DALI2 115W 90º 5000K 22.000LM C5
CELER LED HIGHBAY alta eficiencia con driver DALI 2. Potencia 115W. Apertura de haz 90º. IRC>80. Temperatura de color 5.000K. Flujo útil 22.000lm. 220/240VAC. IP65. IK10. Vida útil 50.000h. Temperatura de funcionamiento -20ºC a +45ºC. Dimensiones ø300x169mm. Color negro.

**D7100080635** CELER LED HIGHBAY HE DALI2 115W 120º 4000K 21.500LM C5
CELER LED HIGHBAY alta eficiencia con driver DALI 2. Potencia 115W. Apertura de haz 120º. IRC>80. Temperatura de color 4.000K. Flujo útil 21.500lm. 220/240VAC. IP65. IK10. Vida útil 50.000h. Temperatura de funcionamiento -20ºC a +45ºC. Dimensiones ø300x169mm. Color negro.

**D7100080636** CELER LED HIGHBAY HE DALI2 115W 120º 5000K 22.000LM C5
CELER LED HIGHBAY alta eficiencia con driver DALI 2. Potencia 115W. Apertura de haz 120º. IRC>80. Temperatura de color 5.000K. Flujo útil 22.000lm. 220/240VAC. IP65. IK10. Vida útil 50.000h. Temperatura de funcionamiento -20ºC a +45ºC. Dimensiones ø300x169mm. Color negro.

**D7100080637** CELER LED HIGHBAY HE DALI2 150W 60º 4000K 28.600LM C5
CELER LED HIGHBAY alta eficiencia con driver DALI 2. Potencia 150W. Apertura de haz 60º. IRC>80. Temperatura de color 4.000K. Flujo útil 28.600lm. 220/240VAC. IP65. IK10. Vida útil 50.000h. Temperatura de funcionamiento -20ºC a +45ºC. Dimensiones ø300x169mm. Color negro.

**D7100080638** CELER LED HIGHBAY HE DALI2 150W 60º 5000K 29.000LM C5
CELER LED HIGHBAY alta eficiencia con driver DALI 2. Potencia 150W. Apertura de haz 60º. IRC>80. Temperatura de color 5.000K. Flujo útil 29.000lm. 220/240VAC. IP65. IK10. Vida útil 50.000h. Temperatura de funcionamiento -20ºC a +45ºC. Dimensiones ø300x169mm. Color negro.

**D7100080639** CELER LED HIGHBAY HE DALI2 150W 90º 4000K 28.600LM C5
CELER LED HIGHBAY alta eficiencia con driver DALI 2. Potencia 150W. Apertura de haz 90º. IRC>80. Temperatura de color 4.000K. Flujo útil 28.600lm. 220/240VAC. IP65. IK10. Vida útil 50.000h. Temperatura de funcionamiento -20ºC a +45ºC. Dimensiones ø300x169mm. Color negro.

**D7100080640** CELER LED HIGHBAY HE DALI2 150W 90º 5000K 29.000LM C5
CELER LED HIGHBAY alta eficiencia con driver DALI 2. Potencia 150W. Apertura de haz 90º. IRC>80. Temperatura de color 5.000K. Flujo útil 29.000lm. 220/240VAC. IP65. IK10. Vida útil 50.000h. Temperatura de funcionamiento -20ºC a +45ºC. Dimensiones ø300x169mm. Color negro.

**D7100080641** CELER LED HIGHBAY HE DALI2 150W 120º 4000K 28.600LM C5
CELER LED HIGHBAY alta eficiencia con driver DALI 2. Potencia 150W. Apertura de haz 120º. IRC>80. Temperatura de color 4.000K. Flujo útil 28.600lm. 220/240VAC. IP65. IK10. Vida útil 50.000h. Temperatura de funcionamiento -20ºC a +45ºC. Dimensiones ø300x169mm. Color negro.

**D7100080642** CELER LED HIGHBAY HE DALI2 150W 120º 5000K 29.000LM C5
CELER LED HIGHBAY alta eficiencia con driver DALI 2. Potencia 150W. Apertura de haz 120º. IRC>80. Temperatura de color 5.000K. Flujo útil 29.000lm. 220/240VAC. IP65. IK10. Vida útil 50.000h. Temperatura de funcionamiento -20ºC a +45ºC. Dimensiones ø300x169mm. Color negro.

**D7100080643** CELER LED HIGHBAY HE DALI2 170W 60º 4000K 31.300LM C5
CELER LED HIGHBAY alta eficiencia con driver DALI 2. Potencia 170W. Apertura de haz 60º. IRC>80. Temperatura de color 4.000K. Flujo útil 31.300lm. 220/240VAC. IP65. IK10. Vida útil 50.000h. Temperatura de funcionamiento -20ºC a +45ºC. Dimensiones ø300x169mm. Color negro.

**D7100080644** CELER LED HIGHBAY HE DALI2 170W 60º 5000K 32.800LM C5
CELER LED HIGHBAY alta eficiencia con driver DALI 2. Potencia 170W. Apertura de haz 60º. IRC>80. Temperatura de color 5.000K. Flujo útil 32.800lm. 220/240VAC. IP65. IK10. Vida útil 50.000h. Temperatura de funcionamiento -20ºC a +45ºC. Dimensiones ø300x169mm. Color negro.

**D7100080645** CELER LED HIGHBAY HE DALI2 170W 90º 4000K 31.300LM C5
CELER LED HIGHBAY alta eficiencia con driver DALI 2. Potencia 170W. Apertura de haz 90º. IRC>80. Temperatura de color 4.000K. Flujo útil 31.300lm. 220/240VAC. IP65. IK10. Vida útil 50.000h. Temperatura de funcionamiento -20ºC a +45ºC. Dimensiones ø300x169mm. Color negro.

**D7100080646** CELER LED HIGHBAY HE DALI2 170W 90º 5000K 32.800LM C5
CELER LED HIGHBAY alta eficiencia con driver DALI 2. Potencia 170W. Apertura de haz 90º. IRC>80. Temperatura de color 5.000K. Flujo útil 32.800lm. 220/240VAC. IP65. IK10. Vida útil 50.000h. Temperatura de funcionamiento -20ºC a +45ºC. Dimensiones ø300x169mm. Color negro.

**D7100080647** CELER LED HIGHBAY HE DALI2 170W 120º 4000K 31.300LM C5
CELER LED HIGHBAY alta eficiencia con driver DALI 2. Potencia 170W. Apertura de haz 120º. IRC>80. Temperatura de color 4.000K. Flujo útil 31.300lm. 220/240VAC. IP65. IK10. Vida útil 50.000h. Temperatura de funcionamiento -20ºC a +45ºC. Dimensiones ø300x169mm. Color negro.

**D7100080648** CELER LED HIGHBAY HE DALI2 170W 120º 5000K 32.800LM C5
CELER LED HIGHBAY alta eficiencia con driver DALI 2. Potencia 170W. Apertura de haz 120º. IRC>80. Temperatura de color 5.000K. Flujo útil 32.800lm. 220/240VAC. IP65. IK10. Vida útil 50.000h. Temperatura de funcionamiento -20ºC a +45ºC. Dimensiones ø300x169mm. Color negro.

**D7100080807** CELER LIRA PARA HIGHBAY 100W A 240W C3 Y C4
Lira para campanas Highbay LED HE C4 de CELER.

**D7100080830** CELER REFRACTOR UGR<19 CAMPANA HIGHBAY
Reflector UGR19 campana Highbay HE C2 de Celer. Fabricado en policarbonato. Medidas: 440mm de diámetro y 180mm de alto.

**D7100060060** CELER REGLETA LED ALUMINIO 3W 220V 300MM 3000K C/INT C4
Regleta decorativa LED Celer DECOLINE C4. Fabricada en aluminio con difusor opal. Longitud 288 mm. Consumo 3W, temperatura de color 3000K. Flujo útil 300 lm con una apertura de 130º. Con interruptor. Incluye accesorios de montaje y cable de alimentación.

**D7100060061** CELER REGLETA LED ALUMINIO 3W 220V 300MM 4000K C/INT C4
Regleta decorativa LED Celer DECOLINE C4. Fabricada en aluminio con difusor opal. Longitud 288 mm. Consumo 3W, temperatura de color 4000K. Flujo útil 300 lm con una apertura de 130º. Con interruptor. Incluye accesorios de montaje y cable de alimentación.

**D7100060062** CELER REGLETA LED ALUMINIO 6W 220V 600MM 3000K C/INT C4
Regleta decorativa LED Celer DECOLINE C4. Fabricada en aluminio con difusor opal. Longitud 580 mm. Consumo 6W, temperatura de color 3000K. Flujo útil 600 lm con una apertura de 130º. Con interruptor. Incluye accesorios de montaje y cable de alimentación.

**D7100060063** CELER REGLETA LED ALUMINIO 6W 220V 600MM 4000K C/INT C4
Regleta decorativa LED Celer DECOLINE C4. Fabricada en aluminio con difusor opal. Longitud 580 mm. Consumo 6W, temperatura de color 4000K. Flujo útil 600 lm con una apertura de 130º. Con interruptor. Incluye accesorios de montaje y cable de alimentación.

**D7100060064** CELER REGLETA LED ALUMINIO 8W 220V 900MM 3000K C/INT C4
Regleta decorativa LED Celer DECOLINE C4. Fabricada en aluminio con difusor opal. Longitud 880 mm. Consumo 8W, temperatura de color 3000K. Flujo útil 800 lm con una apertura de 130º. Con interruptor. Incluye accesorios de montaje y cable de alimentación.

**D7100060065** CELER REGLETA LED ALUMINIO 8W 220V 900MM 4000K C/INT C4
Regleta decorativa LED Celer DECOLINE C4. Fabricada en aluminio con difusor opal. Longitud 880 mm. Consumo 8W, temperatura de color 4000K. Flujo útil 800 lm con una apertura de 130º. Con interruptor. Incluye accesorios de montaje y cable de alimentación.

**D7100060066** CELER REGLETA LED ALUMINIO 14W 220V 1200MM 3000K C/INT C4
Regleta decorativa LED Celer DECOLINE C4. Fabricada en aluminio con difusor opal. Longitud 1180 mm. Consumo 14W, temperatura de color 3000K. Flujo útil 1400 lm con una apertura de 130º. Con interruptor. Incluye accesorios de montaje y cable de alimentación.

**D7100060067** CELER REGLETA LED ALUMINIO 14W 220V 1200MM 4000K C/INT C4
Regleta decorativa LED Celer DECOLINE C4. Fabricada en aluminio con difusor opal. Longitud 1180 mm. Consumo 14W, temperatura de color 4000K. Flujo útil 1400 lm con una apertura de 130º. Con interruptor. Incluye accesorios de montaje y cable de alimentación.

**D7100060068** CELER REGLETA LED ALUMINIO 16W 220V 1500MM 3000K C/INT C4
Regleta decorativa LED Celer DECOLINE C4. Fabricada en aluminio con difusor opal. Longitud 1480 mm. Consumo 16W, temperatura de color 3000K. Flujo útil 1600 lm con una apertura de 130º. Con interruptor. Incluye accesorios de montaje y cable de alimentación.

**D7100060069** CELER REGLETA LED ALUMINIO 16W 220V 1500MM 4000K C/INT C4
Regleta decorativa LED Celer DECOLINE C4. Fabricada en aluminio con difusor opal. Longitud 1480 mm. Consumo 16W, temperatura de color 4000K. Flujo útil 1600 lm con una apertura de 130º. Con interruptor. Incluye accesorios de montaje y cable de alimentación.

**D7150085010** CELER CARRO CON ROLLO TIRA LED OBRA 50M 230V IP65 600W 6500K
Rollo de tira led de 50m con carro. IP65. Temperatura de color 6.500K. IRC80. Potencia 600W. Dimensiones 425x335x535mm. Peso 14Kg.

**D7150085011** CELER ROLLO TIRA LED OBRA 50ML 230V IP65 600W 6500K
Rollo de tira led de 50m. IP65. Temperatura de color 6.500K. IRC80. Potencia 600W. Dimensiones 320x320x170mm. Peso 14Kg.

**D7150085012** CELER CONECTOR TIRA LED OBRA 230V 1,7M IP44
Conector tira led 230V de 1,7m de longitud e IP44.

**D7150085013** CELER ENROLLADOR CON TIRA LED OBRA 25M 230V IP65 300W 6500K
Rollo de tira led de 25m con enrollador. IP65. Temperatura de color 6.500K. IRC80. Potencia 300W. Dimensiones 320x260x420mm. Peso 6,5Kg.

**D7150085014** CELER ROLLO TIRA LED OBRA 25M 230V IP65 300W 6500K
Rollo de tira led de 25m. IP65. Temperatura de color 6.500K. IRC80. Potencia 300W. Dimensiones 320x320x135mm. Peso 5Kg.

**D7150040220** CELER PROYECTOR LED SLIM RECARGABLE REGULABLE 10W 6000K
Proyector LED recargable y regulable, marca Celer modelo SLIM. Con una autonomía de 6h. Proyector con protección IP65. Flujo útil 1.000 lm con 10W de potencia. Temperatura de color: 6.000K (blanco frío). Vida útil 30.000h L70. Temperatura de funcionamiento de -20 a 45ºC. Medidas: 146x112x280mm. Peso: 0,9kg Incluye batería 3.7V, 4A Li-ion y salida USB. Alimentación: 12V-24V.

**D7150040222** CELER PROYECTOR LED SLIM RECARGABLE REGULABLE 20W 6000K
Proyector LED recargable y regulable, marca Celer modelo SLIM. Con una autonomía de 6h. Proyector con protección IP65. Flujo útil 2.000 lm con 20W de potencia. Temperatura de color: 6.000K (blanco frío). Vida útil 30.000h L70. Temperatura de funcionamiento de -20 a 45ºC. Medidas: 146x112x280mm. Peso: 1,1kg Incluye batería 7.4V, 4A Li-ion y salida USB. Alimentación: 12V-24V.

**D7150040910** CELER JUEGO PIES MAGNETICO P/PROYECTOR LED RECARGABLE REGUL
Juego de pies magnéticos para proyector LED recargable y regulable, marca Celer.

**D7150040915** CELER TRIPODE SLIM 2X2000LM 6000K 20W 3M CABLE
Trípode marca Celer modelo SLIM, con 2 proyectores LED de 20W y 6000K, 3m de cable y enchufe. Proyectores IP65 e IK07. Trípode altura regulable de 615mm a 1600mm. Con 3 interruptores (1 general en el cable y 1 en cada foco), 3m de cable, enchufe y recogedor de cable incorporado. Dimensiones de los proyectores: 160x165x38mm. Alimentación: 100V-240V. IRC>80. Vida útil 30.000h L70. Temperatura de funcionamiento: -20ºC a 40ºC.

**D7250080103** CELER CARGADOR PROYECTOR LED SLIM RECARGABLE 10-20W
Accesorio Cargador para proyector Celer recargable de 10-20W

**D7150040196** CELER PROYECTOR LEDEXT EVO 30W 4000K 5300LM IP65 NEGRO C5
Proyector exterior LED, marca Celer modelo LEDEXT EVO C5 de 30W. Temperatura de color: 4.000K (blanco neutro). Haz de 120º. Flujo útil 5.300lm. Protección IP65 e IK08. Medidas: 265x184x54mm. Peso: 2,2kg. Alimentación: 220V-240V. IRC>80. Temperatura de funcionamiento -25 a 50º. Vida útil 50.000h L80. Factor de potencia >0,9. Clase I.

**D7150040197** CELER PROYECTOR LEDEXT EVO 30W 5500K 5300LM IP65 NEGRO C5
Proyector exterior LED, marca Celer modelo LEDEXT EVO C5 de 30W. Temperatura de color: 5.500K (blanco frío). Haz de 120º. Flujo útil 5.300lm. Protección IP65 e IK08. Medidas: 265x184x54mm. Peso: 2,2kg. Alimentación: 220V-240V. IRC>80. Temperatura de funcionamiento -25 a 50º. Vida útil 50.000h L80. Factor de potencia >0,9. Clase I.

**D7150040173** CELER PROYECTOR LEDEXT EVO 75W 4000K 13000LM IP65 NEGRO C5
Proyector exterior LED, marca Celer modelo LEDEXT EVO C5 de 75W. Temperatura de color: 4.000K (blanco neutro). Haz de 120º. Flujo útil 13.000lm. Protección IP65 e IK08. Medidas: 265x184x54mm. Peso: 3,7kg. Alimentación: 220V-240V. IRC>80. Temperatura de funcionamiento -25 a 50º. Vida útil 50.000h L80. Factor de potencia >0,9. Clae I.

**D7150040174** CELER PROYECTOR LEDEXT EVO 75W 5500K 13000LM IP65 NEGRO C5
Proyector exterior LED, marca Celer modelo LEDEXT EVO C5 de 75W. Temperatura de color: 5.500K (blanco frío). Haz de 120º. Flujo útil 13.000lm. Protección IP65 e IK08. Medidas: 265x184x54mm. Peso: 3,7kg. Alimentación: 220V-240V. IRC>80. Temperatura de funcionamiento -25 a 50º. Vida útil 50.000h L80. Factor de potencia >0,9. Clae I.

**D7150040175** CELER PROYECTOR LEDEXT EVO 120W 4000K 19800LM IP65 NEGRO C5
Proyector exterior LED, marca Celer modelo LEDEXT EVO C5 de 120W. Temperatura de color: 4.000K (blanco neutro). Haz de 120º. Flujo útil 19.800lm. Protección IP65 e IK08. Medidas: 302x277x55mm. Peso: 4,6kg. Alimentación: 220V-240V. IRC>80. Temperatura de funcionamiento -25 a 50º. Vida útil 50.000h L80. Factor de potencia >0,9. Clae I.

**D7150040176** CELER PROYECTOR LEDEXT EVO 120W 5500K 19800LM IP65 NEGRO C5
Proyector exterior LED, marca Celer modelo LEDEXT EVO C5 de 120W. Temperatura de color: 5.500K (blanco frío). Haz de 120º. Flujo útil 19.800lm. Protección IP65 e IK08. Medidas: 302x277x55mm. Peso: 4,6kg. Alimentación: 220V-240V. IRC>80. Temperatura de funcionamiento -25 a 50º. Vida útil 50.000h L80. Factor de potencia >0,9. Clae I.

**D7150040177** CELER PROYECTOR LEDEXT EVO 150W 4000K 26000LM IP65 NEGRO C5
Proyector exterior LED, marca Celer modelo LEDEXT EVO C5 de 150W. Temperatura de color: 4.000K (blanco neutro). Haz de 120º. Flujo útil 26.000lm. Protección IP65 e IK08. Medidas: 358x275x60mm. Peso: 5,0kg. Alimentación: 220V-240V. IRC>80. Temperatura de funcionamiento -25 a 50º. Vida útil 50.000h L80. Factor de potencia >0,9. Clae I.

**D7150040178** CELER PROYECTOR LEDEXT EVO 150W 5500K 26000LM IP65 NEGRO C5
Proyector exterior LED, marca Celer modelo LEDEXT EVO C5 de 150W. Temperatura de color: 5.500K (blanco frío). Haz de 120º. Flujo útil 26.000lm. Protección IP65 e IK08. Medidas: 358x275x60mm. Peso: 5,0kg. Alimentación: 220V-240V. IRC>80. Temperatura de funcionamiento -25 a 50º. Vida útil 50.000h L80. Factor de potencia >0,9. Clae I.

**D7150040305** CELER PROY OPTIPRO 50W ON/OFF ASIM. 24x115º 3000K C2
Proyector asimétrico marca CELER modelo OPTIPRO C2 de 50W de potencia, flujo útil 5.600 lm, temperatura de color 3.000k e IRC>80. Óptica 24ºx115º. IP65 e IK08. Clase I. Alimentación 220/240 VAC, no regulable. Dimensiones 435x368x60mm. Vida útil 50.000h L80B10, temperatura de funcionamiento de -20 a +45 ºC , color negro. Peso 5,03Kg.

**D7150040306** CELER PROY OPTIPRO 50W ON/OFF ASIM. 24x115º 4000K C2
Proyector asimétrico marca CELER modelo OPTIPRO C2 de 50W de potencia, flujo útil 5.750 lm, temperatura de color 4.000k e IRC>80. Óptica 24ºx115º. IP65 e IK08. Clase I. Alimentación 220/240 VAC, no regulable. Dimensiones 435x368x60mm. Vida útil 50.000h L80B10, temperatura de funcionamiento de -20 a +45 ºC , color negro. Peso 5,03Kg.

**D7150040307** CELER PROY OPTIPRO 50W ON/OFF ASIM. 24x115º 5000K C2
Proyector asimétrico marca CELER modelo OPTIPRO C2 de 50W de potencia, flujo útil 5.750 lm, temperatura de color 5.000k e IRC>80. Óptica 24ºx115º. IP65 e IK08. Clase I. Alimentación 220/240 VAC, no regulable. Dimensiones 435x368x60mm. Vida útil 50.000h L80B10, temperatura de funcionamiento de -20 a +45 ºC , color negro. Peso 5,03Kg.

**D7150040308** CELER PROY OPTIPRO 50W ON/OFF ASIM. 88x150º 3000K C2
Proyector asimétrico marca CELER modelo OPTIPRO C2 de 50W de potencia, flujo útil 5.600 lm, temperatura de color 3.000k e IRC>80. Óptica 88ºX150º. IP65 e IK08. Clase I. Alimentación 220/240 VAC, no regulable. Dimensiones 435x368x60mm. Vida útil 50.000h L80B10, temperatura de funcionamiento de -20 a +45 ºC , color negro. Peso 5,03Kg.

**D7150040309** CELER PROY OPTIPRO 50W ON/OFF ASIM. 88x150º 4000K C2
Proyector asimétrico marca CELER modelo OPTIPRO C2 de 50W de potencia, flujo útil 5.750 lm, temperatura de color 4.000k e IRC>80. Óptica 88ºX150º. IP65 e IK08. Clase I. Alimentación 220/240 VAC, no regulable. Dimensiones 435x368x60mm. Vida útil 50.000h L80B10, temperatura de funcionamiento de -20 a +45 ºC , color negro. Peso 5,03Kg.

**D7150040314** CELER PROY OPTIPRO 50W ON/OFF ASIM. 88x150º 5000K C2
Proyector asimétrico marca CELER modelo OPTIPRO C2 de 50W de potencia, flujo útil 5.750 lm, temperatura de color 5.000k e IRC>80. Óptica 88ºX150º. IP65 e IK08. Clase I. Alimentación 220/240 VAC, no regulable. Dimensiones 435x368x60mm. Vida útil 50.000h L80B10, temperatura de funcionamiento de -20 a +45 ºC , color negro. Peso 5,03Kg.

**D7150040315** CELER PROY OPTIPRO 50W ON/OFF SIM 25º 3000K C2
Proyector asimétrico marca CELER modelo OPTIPRO C2 de 50W de potencia, flujo útil 5.600 lm, temperatura de color 3.000k e IRC>80. Óptica 25º. IP65 e IK08. Clase I. Alimentación 220/240 VAC, no regulable. Dimensiones 435x368x60mm. Vida útil 50.000h L80B10, temperatura de funcionamiento de -20 a +45 ºC , color negro. Peso 5,03Kg.

**D7150040316** CELER PROY OPTIPRO 50W ON/OFF SIM 25º 4000K C2
Proyector asimétrico marca CELER modelo OPTIPRO C2 de 50W de potencia, flujo útil 5.750 lm, temperatura de color 4.000k e IRC>80. Óptica 25º. IP65 e IK08. Clase I. Alimentación 220/240 VAC, no regulable. Dimensiones 435x368x60mm. Vida útil 50.000h L80B10, temperatura de funcionamiento de -20 a +45 ºC , color negro. Peso 5,03Kg.

**D7150040317** CELER PROY OPTIPRO 50W ON/OFF SIM 25º 5000K C2
Proyector asimétrico marca CELER modelo OPTIPRO C2 de 50W de potencia, flujo útil 5.750 lm, temperatura de color 5.000k e IRC>80. Óptica 25º. IP65 e IK08. Clase I. Alimentación 220/240 VAC, no regulable. Dimensiones 435x368x60mm. Vida útil 50.000h L80B10, temperatura de funcionamiento de -20 a +45 ºC , color negro. Peso 5,03Kg.

**D7150040318** CELER PROY OPTIPRO 50W ON/OFF SIM. 60º 3000K C2
Proyector asimétrico marca CELER modelo OPTIPRO C2 de 50W de potencia, flujo útil 5.600 lm, temperatura de color 3.000k e IRC>80. Óptica 60º. IP65 e IK08. Clase I. Alimentación 220/240 VAC, no regulable. Dimensiones 435x368x60mm. Vida útil 50.000h L80B10, temperatura de funcionamiento de -20 a +45 ºC , color negro. Peso 5,03Kg.

**D7150040319** CELER PROY OPTIPRO 50W ON/OFF SIM. 60º 4000K C2
Proyector asimétrico marca CELER modelo OPTIPRO C2 de 50W de potencia, flujo útil 5.750 lm, temperatura de color 4.000k e IRC>80. Óptica 60º. IP65 e IK08. Clase I. Alimentación 220/240 VAC, no regulable. Dimensiones 435x368x60mm. Vida útil 50.000h L80B10, temperatura de funcionamiento de -20 a +45 ºC , color negro. Peso 5,03Kg.

**D7150040332** CELER PROY OPTIPRO 50W ON/OFF SIM. 60º 5000K C2
Proyector asimétrico marca CELER modelo OPTIPRO C2 de 50W de potencia, flujo útil 5.750 lm, temperatura de color 5.000k e IRC>80. Óptica 60º. IP65 e IK08. Clase I. Alimentación 220/240 VAC, no regulable. Dimensiones 435x368x60mm. Vida útil 50.000h L80B10, temperatura de funcionamiento de -20 a +45 ºC , color negro. Peso 5,03Kg.

**D7150040320** CELER PROY OPTIPRO 80W 11200LM 3000K ASIM. 24X115º C2
Proyector asimétrico marca CELER modelo C2 de 80W de potencia, flujo útil 11.200 lm, temperatura de color 3.000K e IRC >80. Óptica asimétrica 24ºx115º . IP65 e IK08. Clase I. Alimentación 220/240 VAC, no regulable. Dimensiones 368x435x60mm. Vida útil 50.000h L80B10, temperatura de funcionamiento de -20 a +45 ºC , color negro.

**D7150040321** CELER PROY OPTIPRO 80W 11500LM 4000K ASIM. 24X115º C2
Proyector asimétrico marca CELER modelo C2 de 80W de potencia, flujo útil 11.500 lm, temperatura de color 4.000K e IRC >80. Óptica asimétrica 24ºx115º . IP65 e IK08. Clase I. Alimentación 220/240 VAC, no regulable. Dimensiones 368x435x60mm. Vida útil 50.000h L80B10, temperatura de funcionamiento de -20 a +45 ºC , color negro.

**D7150040322** CELER PROY OPTIPRO 80W 11500LM 5000K ASIM. 24X115º C2
Proyector asimétrico marca CELER modelo C2 de 80W de potencia, flujo útil 11.500 lm, temperatura de color 5.000K e IRC >80. Óptica asimétrica 24ºx115º . IP65 e IK08. Clase I. Alimentación 220/240 VAC, no regulable. Dimensiones 368x435x60mm. Vida útil 50.000h L80B10, temperatura de funcionamiento de -20 a +45 ºC , color negro.

**D7150040323** CELER PROY OPTIPRO 135W 18600LM 3000K ASIM. 24X115º C2
Proyector asimétrico marca CELER modelo C2 de 135W de potencia, flujo útil 18.600 lm, temperatura de color 3.000K e IRC >80. Óptica asimétrica 24ºx115º . IP65 e IK08. Clase I. Alimentación 220/240 VAC, no regulable. Dimensiones 368x435x60mm. Vida útil 50.000h L80B10, temperatura de funcionamiento de -20 a +45 ºC , color negro.

**D7150040324** CELER PROY OPTIPRO 135W 18900LM 4000K ASIM. 24X115º C2
Proyector asimétrico marca CELER modelo C2 de 135W de potencia, flujo útil 18.900 lm, temperatura de color 4.000K e IRC >80. Óptica asimétrica 24ºx115º . IP65 e IK08. Clase I. Alimentación 220/240 VAC, no regulable. Dimensiones 368x435x60mm. Vida útil 50.000h L80B10, temperatura de funcionamiento de -20 a +45 ºC , color negro.

**D7150040325** CELER PROY OPTIPRO 135W 18900LM 5000K ASIM. 24X115º C2
Proyector asimétrico marca CELER modelo C2 de 135W de potencia, flujo útil 18.900 lm, temperatura de color 5.000K e IRC >80. Óptica asimétrica 24ºx115º . IP65 e IK08. Clase I. Alimentación 220/240 VAC, no regulable. Dimensiones 368x435x60mm. Vida útil 50.000h L80B10, temperatura de funcionamiento de -20 a +45 ºC , color negro.

**D7150040326** CELER PROY OPTIPRO 180W 25200LM 4000K ASIM. 24X115º C2
Proyector asimétrico marca CELER modelo C2 de 180W de potencia, flujo útil 25.200 lm, temperatura de color 4.000K e IRC >80. Óptica asimétrica 24ºx115º . IP65 e IK08. Clase I. Alimentación 220/240 VAC, no regulable. Dimensiones 368x542x60mm. Vida útil 50.000h L80B10, temperatura de funcionamiento de -20 a +45 ºC , color negro.

**D7150040327** CELER PROY OPTIPRO 180W 25200LM 5000K ASIM. 24X115º C2
Proyector asimétrico marca CELER modelo C2 de 180W de potencia, flujo útil 25.200 lm, temperatura de color 5.000K e IRC >80. Óptica asimétrica 24ºx115º . IP65 e IK08. Clase I. Alimentación 220/240 VAC, no regulable. Dimensiones 368x542x60mm. Vida útil 50.000h L80B10, temperatura de funcionamiento de -20 a +45 ºC , color negro.

**D7150040328** CELER PROY OPTIPRO 210W 29400LM 4000K ASIM. 24X115º C2
Proyector asimétrico marca CELER modelo C2 de 210W de potencia, flujo útil 29.400 lm, temperatura de color 4.000K e IRC >80. Óptica asimétrica 24ºx115º . IP65 e IK08. Clase I. Alimentación 220/240 VAC, no regulable. Dimensiones 368x542x60mm. Vida útil 50.000h L80B10, temperatura de funcionamiento de -20 a +45 ºC , color negro.

**D7150040329** CELER PROY OPTIPRO 210W 29400LM 5000K ASIM. 24X115º C2
Proyector asimétrico marca CELER modelo C2 de 210W de potencia, flujo útil 29.400 lm, temperatura de color 5.000K e IRC >80. Óptica asimétrica 24ºx115º . IP65 e IK08. Clase I. Alimentación 220/240 VAC, no regulable. Dimensiones 368x542x60mm. Vida útil 50.000h L80B10, temperatura de funcionamiento de -20 a +45 ºC , color negro.

**D7150040330** CELER PROY OPTIPRO 240W 33600LM 4000K ASIM. 24X115º C2
Proyector asimétrico marca CELER modelo C2 de 240W de potencia, flujo útil 33.600 lm, temperatura de color 4.000K e IRC >80. Óptica asimétrica 24ºx115º . IP65 e IK08. Clase I. Alimentación 220/240 VAC, no regulable. Dimensiones 368x542x60mm. Vida útil 50.000h L80B10, temperatura de funcionamiento de -20 a +45 ºC , color negro.

**D7150040331** CELER PROY OPTIPRO 240W 33600LM 5000K ASIM. 24X115º C2
Proyector asimétrico marca CELER modelo C2 de 240W de potencia, flujo útil 33.600 lm, temperatura de color 5.000K e IRC >80. Óptica asimétrica 24ºx115º . IP65 e IK08. Clase I. Alimentación 220/240 VAC, no regulable. Dimensiones 368x542x60mm. Vida útil 50.000h L80B10, temperatura de funcionamiento de -20 a +45 ºC , color negro.

**D7150040360** CELER PROY OPTIPRO 300W ON/OFF ASIM 24X115º 4000K 42000LM C2
Proyector asimétrico marca CELER modelo OPTIPRO C2 de 300W de potencia, flujo útil 42.000 lm, temperatura de color 4.000k e IRC>80. Óptica 24ºx115º. IP65 e IK08. Clase I. Alimentación 220/240 VAC, no regulable. Dimensiones 542x368x60mm. Vida útil 50.000h L80B10, temperatura de funcionamiento de -20 a +45 ºC , color negro. Peso 7,52Kg.

**D7150040361** CELER PROY OPTIPRO 300W ON/OFF ASIM 24X115º 5000K 42000LM C2
Proyector asimétrico marca CELER modelo OPTIPRO C2 de 300W de potencia, flujo útil 42.000 lm, temperatura de color 5.000k e IRC>80. Óptica 24ºx115º. IP65 e IK08. Clase I. Alimentación 220/240 VAC, no regulable. Dimensiones 542x368x60mm. Vida útil 50.000h L80B10, temperatura de funcionamiento de -20 a +45 ºC , color negro. Peso 7,52Kg.

**D7150040362** CELER PROY OPTIPRO 300W ON/OFF ASIM. 88x150º 4000K C2
Proyector asimétrico marca CELER modelo OPTIPRO C2 de 300W de potencia, flujo útil 42.000 lm, temperatura de color 4.000k e IRC>80. Óptica 88ºX150º. IP65 e IK08. Clase I. Alimentación 220/240 VAC, no regulable. Dimensiones 542x368x60mm. Vida útil 50.000h L80B10, temperatura de funcionamiento de -20 a +45 ºC , color negro. Peso 7,52Kg.

**D7150040363** CELER PROY OPTIPRO 300W ON/OFF ASIM. 88x150º 5000K C2
Proyector asimétrico marca CELER modelo OPTIPRO C2 de 300W de potencia, flujo útil 42.000 lm, temperatura de color 5.000k e IRC>80. Óptica 88ºX150º. IP65 e IK08. Clase I. Alimentación 220/240 VAC, no regulable. Dimensiones 542x368x60mm. Vida útil 50.000h L80B10, temperatura de funcionamiento de -20 a +45 ºC , color negro. Peso 7,52Kg.

**D7150040364** CELER PROY OPTIPRO 300W ON/OFF SIM 25º 4000K C2
Proyector asimétrico marca CELER modelo OPTIPRO C2 de 300W de potencia, flujo útil 42.000 lm, temperatura de color 4.000k e IRC>80. Óptica 25º. IP65 e IK08. Clase I. Alimentación 220/240 VAC, no regulable. Dimensiones 542x368x60mm. Vida útil 50.000h L80B10, temperatura de funcionamiento de -20 a +45 ºC , color negro. Peso 7,52Kg.

**D7150040365** CELER PROY OPTIPRO 300W ON/OFF SIM 25º 5000K C2
Proyector asimétrico marca CELER modelo OPTIPRO C2 de 300W de potencia, flujo útil 42.000 lm, temperatura de color 5.000k e IRC>80. Óptica 25º. IP65 e IK08. Clase I. Alimentación 220/240 VAC, no regulable. Dimensiones 542x368x60mm. Vida útil 50.000h L80B10, temperatura de funcionamiento de -20 a +45 ºC , color negro. Peso 7,52Kg.

**D7150040366** CELER PROY OPTIPRO 300W ON/OFF SIM. 60º 4000K C2
Proyector asimétrico marca CELER modelo OPTIPRO C2 de 300W de potencia, flujo útil 42.000 lm, temperatura de color 4.000k e IRC>80. Óptica 60º. IP65 e IK08. Clase I. Alimentación 220/240 VAC, no regulable. Dimensiones 542x368x60mm. Vida útil 50.000h L80B10, temperatura de funcionamiento de -20 a +45 ºC , color negro. Peso 7,52Kg.

**D7150040367** CELER PROY OPTIPRO 300W ON/OFF SIM. 60º 5000K C2
Proyector asimétrico marca CELER modelo OPTIPRO C2 de 300W de potencia, flujo útil 42.000 lm, temperatura de color 5.000k e IRC>80. Óptica 60º. IP65 e IK08. Clase I. Alimentación 220/240 VAC, no regulable. Dimensiones 542x368x60mm. Vida útil 50.000h L80B10, temperatura de funcionamiento de -20 a +45 ºC , color negro. Peso 7,52Kg.

**D7150040333** CELER PROY OPTIPRO 50W DALI 2 ASIM. 24x115º 3000K C2
Proyector asimétrico marca CELER modelo OPTIPRO C2 de 50W de potencia, flujo útil 5.600 lm, temperatura de color 3.000k e IRC>80. Óptica 24ºx115º. IP65 e IK08. Clase I. Alimentación 220/240 VAC, regulable DALI2. Dimensiones 435x368x60mm. Vida útil 50.000h L80B10, temperatura de funcionamiento de -20 a +45 ºC , color negro. Peso 5,03Kg.

**D7150040334** CELER PROY OPTIPRO 50W DALI 2 ASIM. 24x115º 4000K C2
Proyector asimétrico marca CELER modelo OPTIPRO C2 de 50W de potencia, flujo útil 5.750 lm, temperatura de color 4.000k e IRC>80. Óptica 24ºx115º. IP65 e IK08. Clase I. Alimentación 220/240 VAC, regulable DALI2. Dimensiones 435x368x60mm. Vida útil 50.000h L80B10, temperatura de funcionamiento de -20 a +45 ºC , color negro. Peso 5,03Kg.

**D7150040335** CELER PROY OPTIPRO 50W DALI 2 ASIM. 24x115º 5000K C2
Proyector asimétrico marca CELER modelo OPTIPRO C2 de 50W de potencia, flujo útil 5.750 lm, temperatura de color 5.000k e IRC>80. Óptica 24ºx115º. IP65 e IK08. Clase I. Alimentación 220/240 VAC, regulable DALI2. Dimensiones 435x368x60mm. Vida útil 50.000h L80B10, temperatura de funcionamiento de -20 a +45 ºC , color negro. Peso 5,03Kg.

**D7150040336** CELER PROY OPTIPRO 50W DALI 2 ASIM. 88x150º 3000K C2
Proyector asimétrico marca CELER modelo OPTIPRO C2 de 50W de potencia, flujo útil 5.600 lm, temperatura de color 3.000k e IRC>80. Óptica 88ºX150º. IP65 e IK08. Clase I. Alimentación 220/240 VAC, regulable DALI2. Dimensiones 435x368x60mm. Vida útil 50.000h L80B10, temperatura de funcionamiento de -20 a +45 ºC , color negro. Peso 5,03Kg.

**D7150040337** CELER PROY OPTIPRO 50W DALI 2 ASIM. 88x150º 4000K C2
Proyector asimétrico marca CELER modelo OPTIPRO C2 de 50W de potencia, flujo útil 5.750 lm, temperatura de color 4.000k e IRC>80. Óptica 88ºX150º. IP65 e IK08. Clase I. Alimentación 220/240 VAC, regulable DALI2. Dimensiones 435x368x60mm. Vida útil 50.000h L80B10, temperatura de funcionamiento de -20 a +45 ºC , color negro. Peso 5,03Kg.

**D7150040338** CELER PROY OPTIPRO 50W DALI 2 ASIM. 88x150º 5000K C2
Proyector asimétrico marca CELER modelo OPTIPRO C2 de 50W de potencia, flujo útil 5.750 lm, temperatura de color 5.000k e IRC>80. Óptica 88ºX150º. IP65 e IK08. Clase I. Alimentación 220/240 VAC, regulable DALI2. Dimensiones 435x368x60mm. Vida útil 50.000h L80B10, temperatura de funcionamiento de -20 a +45 ºC , color negro. Peso 5,03Kg.

**D7150040339** CELER PROY OPTIPRO 50W DALI 2 SIM 25º 3000K C2
Proyector asimétrico marca CELER modelo OPTIPRO C2 de 50W de potencia, flujo útil 5.600 lm, temperatura de color 3.000k e IRC>80. Óptica 25º. IP65 e IK08. Clase I. Alimentación 220/240 VAC, regulable DALI2. Dimensiones 435x368x60mm. Vida útil 50.000h L80B10, temperatura de funcionamiento de -20 a +45 ºC , color negro. Peso 5,03Kg.

**D7150040340** CELER PROY OPTIPRO 50W DALI 2 SIM 25º 4000K C2
Proyector asimétrico marca CELER modelo OPTIPRO C2 de 50W de potencia, flujo útil 5.750 lm, temperatura de color 4.000k e IRC>80. Óptica 25º. IP65 e IK08. Clase I. Alimentación 220/240 VAC, regulable DALI2. Dimensiones 435x368x60mm. Vida útil 50.000h L80B10, temperatura de funcionamiento de -20 a +45 ºC , color negro. Peso 5,03Kg.

**D7150040341** CELER PROY OPTIPRO 50W DALI 2 SIM 25º 5000K C2
Proyector asimétrico marca CELER modelo OPTIPRO C2 de 50W de potencia, flujo útil 5.750 lm, temperatura de color 5.000k e IRC>80. Óptica 25º. IP65 e IK08. Clase I. Alimentación 220/240 VAC, regulable DALI2. Dimensiones 435x368x60mm. Vida útil 50.000h L80B10, temperatura de funcionamiento de -20 a +45 ºC , color negro. Peso 5,03Kg.

**D7150040342** CELER PROY OPTIPRO 50W DALI 2 SIM. 60º 3000K C2
Proyector asimétrico marca CELER modelo OPTIPRO C2 de 50W de potencia, flujo útil 5.600 lm, temperatura de color 3.000k e IRC>80. Óptica 60º. IP65 e IK08. Clase I. Alimentación 220/240 VAC, regulable DALI2. Dimensiones 435x368x60mm. Vida útil 50.000h L80B10, temperatura de funcionamiento de -20 a +45 ºC , color negro. Peso 5,03Kg.

**D7150040343** CELER PROY OPTIPRO 50W DALI 2 SIM. 60º 4000K C2
Proyector asimétrico marca CELER modelo OPTIPRO C2 de 50W de potencia, flujo útil 5.750 lm, temperatura de color 4.000k e IRC>80. Óptica 60º. IP65 e IK08. Clase I. Alimentación 220/240 VAC, regulable DALI2. Dimensiones 435x368x60mm. Vida útil 50.000h L80B10, temperatura de funcionamiento de -20 a +45 ºC , color negro. Peso 5,03Kg.

**D7150040344** CELER PROY OPTIPRO 50W DALI 2 SIM. 60º 5000K C2
Proyector asimétrico marca CELER modelo OPTIPRO C2 de 50W de potencia, flujo útil 5.750 lm, temperatura de color 5.000k e IRC>80. Óptica 60º. IP65 e IK08. Clase I. Alimentación 220/240 VAC, regulable DALI2. Dimensiones 435x368x60mm. Vida útil 50.000h L80B10, temperatura de funcionamiento de -20 a +45 ºC , color negro. Peso 5,03Kg.

**D7150040500** CELER PROY OPTIPRO 80W 11200LM 3000K ASIM. 88X150º C2
Proyector asimétrico marca CELER modelo C2 de 80W de potencia, flujo útil 11.200 lm, temperatura de color 3.000K e IRC >80. Óptica asimétrica 88ºx150º . IP65 e IK08. Clase I. Alimentación 220/240 VAC, no regulable. Dimensiones 368x435x60mm. Vida útil 50.000h L80B10, temperatura de funcionamiento de -20 a +45 ºC , color negro.

**D7150040501** CELER PROY OPTIPRO 80W 11500LM 4000K ASIM. 88X150º C2
Proyector asimétrico marca CELER modelo C2 de 80W de potencia, flujo útil 11.500 lm, temperatura de color 4.000K e IRC >80. Óptica asimétrica 88ºx150º . IP65 e IK08. Clase I. Alimentación 220/240 VAC, no regulable. Dimensiones 368x435x60mm. Vida útil 50.000h L80B10, temperatura de funcionamiento de -20 a +45 ºC , color negro.

**D7150040502** CELER PROY OPTIPRO 80W 11500LM 5000K ASIM. 88X150º C2
Proyector asimétrico marca CELER modelo C2 de 80W de potencia, flujo útil 11.500 lm, temperatura de color 5.000K e IRC >80. Óptica asimétrica 88ºx150º . IP65 e IK08. Clase I. Alimentación 220/240 VAC, no regulable. Dimensiones 368x435x60mm. Vida útil 50.000h L80B10, temperatura de funcionamiento de -20 a +45 ºC , color negro.

**D7150040503** CELER PROY OPTIPRO 135W 18600LM 3000K ASIM. 88X150º C2
Proyector asimétrico marca CELER modelo C2 de 135W de potencia, flujo útil 18.600 lm, temperatura de color 3.000K e IRC >80. Óptica asimétrica 88ºx150º . IP65 e IK08. Clase I. Alimentación 220/240 VAC, no regulable. Dimensiones 368x435x60mm. Vida útil 50.000h L80B10, temperatura de funcionamiento de -20 a +45 ºC , color negro.

**D7150040504** CELER PROY OPTIPRO 135W 18900LM 4000K ASIM. 88X150º C2
Proyector asimétrico marca CELER modelo C2 de 135W de potencia, flujo útil 18.900 lm, temperatura de color 4.000K e IRC >80. Óptica asimétrica 88ºx150º . IP65 e IK08. Clase I. Alimentación 220/240 VAC, no regulable. Dimensiones 368x435x60mm. Vida útil 50.000h L80B10, temperatura de funcionamiento de -20 a +45 ºC , color negro.

**D7150040505** CELER PROY OPTIPRO 135W 18900LM 5000K ASIM. 88X150º C2
Proyector asimétrico marca CELER modelo C2 de 135W de potencia, flujo útil 18.900 lm, temperatura de color 5.000K e IRC >80. Óptica asimétrica 88ºx150º . IP65 e IK08. Clase I. Alimentación 220/240 VAC, no regulable. Dimensiones 368x435x60mm. Vida útil 50.000h L80B10, temperatura de funcionamiento de -20 a +45 ºC , color negro.

**D7150040506** CELER PROY OPTIPRO 180W 25200LM 4000K ASIM. 88X150º C2
Proyector asimétrico marca CELER modelo C2 de 180W de potencia, flujo útil 25.200 lm, temperatura de color 4.000K e IRC >80. Óptica asimétrica 88ºx150º . IP65 e IK08. Clase I. Alimentación 220/240 VAC, no regulable. Dimensiones 368x542x60mm. Vida útil 50.000h L80B10, temperatura de funcionamiento de -20 a +45 ºC , color negro.

**D7150040507** CELER PROY OPTIPRO 180W 25200LM 5000K ASIM. 88X150º C2
Proyector asimétrico marca CELER modelo C2 de 180W de potencia, flujo útil 25.200 lm, temperatura de color 5.000K e IRC >80. Óptica asimétrica 88ºx150º . IP65 e IK08. Clase I. Alimentación 220/240 VAC, no regulable. Dimensiones 368x542x60mm. Vida útil 50.000h L80B10, temperatura de funcionamiento de -20 a +45 ºC , color negro.

**D7150040508** CELER PROY OPTIPRO 210W 29400LM 4000K ASIM. 88X150º C2
Proyector asimétrico marca CELER modelo C2 de 210W de potencia, flujo útil 29.400 lm, temperatura de color 4.000K e IRC >80. Óptica asimétrica 88ºx150º . IP65 e IK08. Clase I. Alimentación 220/240 VAC, no regulable. Dimensiones 368x542x60mm. Vida útil 50.000h L80B10, temperatura de funcionamiento de -20 a +45 ºC , color negro.

**D7150040509** CELER PROY OPTIPRO 210W 29400LM 5000K ASIM. 88X150º C2
Proyector asimétrico marca CELER modelo C2 de 210W de potencia, flujo útil 29.400 lm, temperatura de color 5.000K e IRC >80. Óptica asimétrica 88ºx150º . IP65 e IK08. Clase I. Alimentación 220/240 VAC, no regulable. Dimensiones 368x542x60mm. Vida útil 50.000h L80B10, temperatura de funcionamiento de -20 a +45 ºC , color negro.

**D7150040510** CELER PROY OPTIPRO 240W 33600LM 4000K ASIM. 88X150º C2
Proyector asimétrico marca CELER modelo C2 de 240W de potencia, flujo útil 33.600 lm, temperatura de color 4.000K e IRC >80. Óptica asimétrica 88ºx150º . IP65 e IK08. Clase I. Alimentación 220/240 VAC, no regulable. Dimensiones 368x542x60mm. Vida útil 50.000h L80B10, temperatura de funcionamiento de -20 a +45 ºC , color negro.

**D7150040511** CELER PROY OPTIPRO 240W 33600LM 5000K ASIM. 88X150º C2
Proyector asimétrico marca CELER modelo C2 de 240W de potencia, flujo útil 33.600 lm, temperatura de color 5.000K e IRC >80. Óptica asimétrica 88ºx150º . IP65 e IK08. Clase I. Alimentación 220/240 VAC, no regulable. Dimensiones 368x542x60mm. Vida útil 50.000h L80B10, temperatura de funcionamiento de -20 a +45 ºC , color negro.

**D7150040520** CELER PROY OPTIPRO 80W 11200LM 3000K SIM. 25º C2
Proyector asimétrico marca CELER modelo C2 de 80W de potencia, flujo útil 11.200 lm, temperatura de color 3.000K e IRC >80. Óptica asimétrica 25ºº . IP65 e IK08. Clase I. Alimentación 220/240 VAC, no regulable. Dimensiones 368x435x60mm. Vida útil 50.000h L80B10, temperatura de funcionamiento de -20 a +45 ºC , color negro.

**D7150040521** CELER PROY OPTIPRO 80W 11500LM 4000K SIM. 25º C2
Proyector asimétrico marca CELER modelo C2 de 80W de potencia, flujo útil 11.500 lm, temperatura de color 4.000K e IRC >80. Óptica asimétrica 25ºº . IP65 e IK08. Clase I. Alimentación 220/240 VAC, no regulable. Dimensiones 368x435x60mm. Vida útil 50.000h L80B10, temperatura de funcionamiento de -20 a +45 ºC , color negro.

**D7150040522** CELER PROY OPTIPRO 80W 11500LM 5000K SIM. 25º C2
Proyector asimétrico marca CELER modelo C2 de 80W de potencia, flujo útil 11.500 lm, temperatura de color 5.000K e IRC >80. Óptica asimétrica 25ºº . IP65 e IK08. Clase I. Alimentación 220/240 VAC, no regulable. Dimensiones 368x435x60mm. Vida útil 50.000h L80B10, temperatura de funcionamiento de -20 a +45 ºC , color negro.

**D7150040523** CELER PROY OPTIPRO 135W 18600LM 3000K SIM. 25º C2
Proyector asimétrico marca CELER modelo C2 de 135W de potencia, flujo útil 18.600 lm, temperatura de color 3.000K e IRC >80. Óptica asimétrica 25ºº . IP65 e IK08. Clase I. Alimentación 220/240 VAC, no regulable. Dimensiones 368x435x60mm. Vida útil 50.000h L80B10, temperatura de funcionamiento de -20 a +45 ºC , color negro.

**D7150040524** CELER PROY OPTIPRO 135W 18900LM 4000K SIM. 25º C2
Proyector asimétrico marca CELER modelo C2 de 135W de potencia, flujo útil 18.900 lm, temperatura de color 4.000K e IRC >80. Óptica asimétrica 25ºº . IP65 e IK08. Clase I. Alimentación 220/240 VAC, no regulable. Dimensiones 368x435x60mm. Vida útil 50.000h L80B10, temperatura de funcionamiento de -20 a +45 ºC , color negro.

**D7150040525** CELER PROY OPTIPRO 135W 18900LM 5000K SIM. 25º C2
Proyector asimétrico marca CELER modelo C2 de 135W de potencia, flujo útil 18.900 lm, temperatura de color 5.000K e IRC >80. Óptica asimétrica 25ºº . IP65 e IK08. Clase I. Alimentación 220/240 VAC, no regulable. Dimensiones 368x435x60mm. Vida útil 50.000h L80B10, temperatura de funcionamiento de -20 a +45 ºC , color negro.

**D7150040526** CELER PROY OPTIPRO 180W 25200LM 4000K SIM. 25º C2
Proyector asimétrico marca CELER modelo C2 de 180W de potencia, flujo útil 25.200 lm, temperatura de color 4.000K e IRC >80. Óptica asimétrica 25ºº . IP65 e IK08. Clase I. Alimentación 220/240 VAC, no regulable. Dimensiones 368x542x60mm. Vida útil 50.000h L80B10, temperatura de funcionamiento de -20 a +45 ºC , color negro.

**D7150040527** CELER PROY OPTIPRO 180W 25200LM 5000K SIM. 25º C2
Proyector asimétrico marca CELER modelo C2 de 180W de potencia, flujo útil 25.200 lm, temperatura de color 5.000K e IRC >80. Óptica asimétrica 25ºº . IP65 e IK08. Clase I. Alimentación 220/240 VAC, no regulable. Dimensiones 368x542x60mm. Vida útil 50.000h L80B10, temperatura de funcionamiento de -20 a +45 ºC , color negro.

**D7150040528** CELER PROY OPTIPRO 210W 29400LM 4000K SIM. 25º C2
Proyector asimétrico marca CELER modelo C2 de 210W de potencia, flujo útil 29.400 lm, temperatura de color 4.000K e IRC >80. Óptica asimétrica 25ºº . IP65 e IK08. Clase I. Alimentación 220/240 VAC, no regulable. Dimensiones 368x542x60mm. Vida útil 50.000h L80B10, temperatura de funcionamiento de -20 a +45 ºC , color negro.

**D7150040529** CELER PROY OPTIPRO 210W 29400LM 5000K SIM. 25º C2
Proyector asimétrico marca CELER modelo C2 de 210W de potencia, flujo útil 29.400 lm, temperatura de color 5.000K e IRC >80. Óptica asimétrica 25ºº . IP65 e IK08. Clase I. Alimentación 220/240 VAC, no regulable. Dimensiones 368x542x60mm. Vida útil 50.000h L80B10, temperatura de funcionamiento de -20 a +45 ºC , color negro.

**D7150040530** CELER PROY OPTIPRO 240W 33600LM 4000K SIM. 25º C2
Proyector asimétrico marca CELER modelo C2 de 240W de potencia, flujo útil 33.600 lm, temperatura de color 4.000K e IRC >80. Óptica asimétrica 25ºº . IP65 e IK08. Clase I. Alimentación 220/240 VAC, no regulable. Dimensiones 368x542x60mm. Vida útil 50.000h L80B10, temperatura de funcionamiento de -20 a +45 ºC , color negro.

**D7150040531** CELER PROY OPTIPRO 240W 33600LM 5000K SIM. 25º C2
Proyector asimétrico marca CELER modelo C2 de 240W de potencia, flujo útil 33.600 lm, temperatura de color 5.000K e IRC >80. Óptica asimétrica 25ºº . IP65 e IK08. Clase I. Alimentación 220/240 VAC, no regulable. Dimensiones 368x542x60mm. Vida útil 50.000h L80B10, temperatura de funcionamiento de -20 a +45 ºC , color negro.

**D7150040540** CELER PROY OPTIPRO 80W 11200LM 3000K SIM. 60º C2
Proyector asimétrico marca CELER modelo C2 de 80W de potencia, flujo útil 11.200 lm, temperatura de color 3.000K e IRC >80. Óptica asimétrica 60ºº . IP65 e IK08. Clase I. Alimentación 220/240 VAC, no regulable. Dimensiones 368x435x60mm. Vida útil 50.000h L80B10, temperatura de funcionamiento de -20 a +45 ºC , color negro.

**D7150040541** CELER PROY OPTIPRO 80W 11500LM 4000K SIM. 60º C2
Proyector asimétrico marca CELER modelo C2 de 80W de potencia, flujo útil 11.500 lm, temperatura de color 4.000K e IRC >80. Óptica asimétrica 60ºº . IP65 e IK08. Clase I. Alimentación 220/240 VAC, no regulable. Dimensiones 368x435x60mm. Vida útil 50.000h L80B10, temperatura de funcionamiento de -20 a +45 ºC , color negro.

**D7150040542** CELER PROY OPTIPRO 80W 11500LM 5000K SIM. 60º C2
Proyector asimétrico marca CELER modelo C2 de 80W de potencia, flujo útil 11.500 lm, temperatura de color 5.000K e IRC >80. Óptica asimétrica 60ºº . IP65 e IK08. Clase I. Alimentación 220/240 VAC, no regulable. Dimensiones 368x435x60mm. Vida útil 50.000h L80B10, temperatura de funcionamiento de -20 a +45 ºC , color negro.

**D7150040543** CELER PROY OPTIPRO 135W 18600LM 3000K SIM. 60º C2
Proyector asimétrico marca CELER modelo C2 de 135W de potencia, flujo útil 18.600 lm, temperatura de color 3.000K e IRC >80. Óptica asimétrica 60ºº . IP65 e IK08. Clase I. Alimentación 220/240 VAC, no regulable. Dimensiones 368x435x60mm. Vida útil 50.000h L80B10, temperatura de funcionamiento de -20 a +45 ºC , color negro.

**D7150040544** CELER PROY OPTIPRO 135W 18900LM 4000K SIM. 60º C2
Proyector asimétrico marca CELER modelo C2 de 135W de potencia, flujo útil 18.900 lm, temperatura de color 4.000K e IRC >80. Óptica asimétrica 60ºº . IP65 e IK08. Clase I. Alimentación 220/240 VAC, no regulable. Dimensiones 368x435x60mm. Vida útil 50.000h L80B10, temperatura de funcionamiento de -20 a +45 ºC , color negro.

**D7150040545** CELER PROY OPTIPRO 135W 18900LM 5000K SIM. 60º C2
Proyector asimétrico marca CELER modelo C2 de 135W de potencia, flujo útil 18.900 lm, temperatura de color 5.000K e IRC >80. Óptica asimétrica 60ºº . IP65 e IK08. Clase I. Alimentación 220/240 VAC, no regulable. Dimensiones 368x435x60mm. Vida útil 50.000h L80B10, temperatura de funcionamiento de -20 a +45 ºC , color negro.

**D7150040546** CELER PROY OPTIPRO 180W 25200LM 4000K SIM. 60º C2
Proyector asimétrico marca CELER modelo C2 de 180W de potencia, flujo útil 25.200 lm, temperatura de color 4.000K e IRC >80. Óptica asimétrica 60ºº . IP65 e IK08. Clase I. Alimentación 220/240 VAC, no regulable. Dimensiones 368x542x60mm. Vida útil 50.000h L80B10, temperatura de funcionamiento de -20 a +45 ºC , color negro.

**D7150040547** CELER PROY OPTIPRO 180W 25200LM 5000K SIM. 60º C2
Proyector asimétrico marca CELER modelo C2 de 180W de potencia, flujo útil 25.200 lm, temperatura de color 5.000K e IRC >80. Óptica asimétrica 60ºº . IP65 e IK08. Clase I. Alimentación 220/240 VAC, no regulable. Dimensiones 368x542x60mm. Vida útil 50.000h L80B10, temperatura de funcionamiento de -20 a +45 ºC , color negro.

**D7150040548** CELER PROY OPTIPRO 210W 29400LM 4000K SIM. 60º C2
Proyector asimétrico marca CELER modelo C2 de 210W de potencia, flujo útil 29.400 lm, temperatura de color 4.000K e IRC >80. Óptica asimétrica 60ºº . IP65 e IK08. Clase I. Alimentación 220/240 VAC, no regulable. Dimensiones 368x542x60mm. Vida útil 50.000h L80B10, temperatura de funcionamiento de -20 a +45 ºC , color negro.

**D7150040549** CELER PROY OPTIPRO 210W 29400LM 5000K SIM. 60º C2
Proyector asimétrico marca CELER modelo C2 de 210W de potencia, flujo útil 29.400 lm, temperatura de color 5.000K e IRC >80. Óptica asimétrica 60ºº . IP65 e IK08. Clase I. Alimentación 220/240 VAC, no regulable. Dimensiones 368x542x60mm. Vida útil 50.000h L80B10, temperatura de funcionamiento de -20 a +45 ºC , color negro.

**D7150040550** CELER PROY OPTIPRO 240W 33600LM 4000K SIM. 60º C2
Proyector asimétrico marca CELER modelo C2 de 240W de potencia, flujo útil 33.600 lm, temperatura de color 4.000K e IRC >80. Óptica asimétrica 60ºº . IP65 e IK08. Clase I. Alimentación 220/240 VAC, no regulable. Dimensiones 368x542x60mm. Vida útil 50.000h L80B10, temperatura de funcionamiento de -20 a +45 ºC , color negro.

**D7150040551** CELER PROY OPTIPRO 240W 33600LM 5000K SIM. 60º C2
Proyector asimétrico marca CELER modelo C2 de 240W de potencia, flujo útil 33.600 lm, temperatura de color 5.000K e IRC >80. Óptica asimétrica 60ºº . IP65 e IK08. Clase I. Alimentación 220/240 VAC, no regulable. Dimensiones 368x542x60mm. Vida útil 50.000h L80B10, temperatura de funcionamiento de -20 a +45 ºC , color negro.

**D7150040560** CELER PROY OPTIPRO 80W 11200LM 3000K ASIM 24X115º DALI 2 C2
Proyector asimétrico marca CELER modelo C2 de 80W de potencia, flujo útil 11.200 lm, temperatura de color 3.000K e IRC >80. Óptica asimétrica 24ºx115º . IP65 e IK08. Clase I. Alimentación 220/240 VAC, regulable DALI. Dimensiones 368x435x60mm. Vida útil 50.000h L80B10, temperatura de funcionamiento de -20 a +45 ºC , color negro.

**D7150040561** CELER PROY OPTIPRO 80W 11500LM 4000K ASIM 24X115º DALI 2 C2
Proyector asimétrico marca CELER modelo C2 de 80W de potencia, flujo útil 11.500 lm, temperatura de color 4.000K e IRC >80. Óptica asimétrica 24ºx115º . IP65 e IK08. Clase I. Alimentación 220/240 VAC, regulable DALI. Dimensiones 368x435x60mm. Vida útil 50.000h L80B10, temperatura de funcionamiento de -20 a +45 ºC , color negro.

**D7150040562** CELER PROY OPTIPRO 80W 11500LM 5000K ASIM 24X115º DALI 2 C2
Proyector asimétrico marca CELER modelo C2 de 80W de potencia, flujo útil 11.500 lm, temperatura de color 5.000K e IRC >80. Óptica asimétrica 24ºx115º . IP65 e IK08. Clase I. Alimentación 220/240 VAC, regulable DALI. Dimensiones 368x435x60mm. Vida útil 50.000h L80B10, temperatura de funcionamiento de -20 a +45 ºC , color negro.

**D7150040563** CELER PROY OPTIPRO 135W 18600LM 3000K ASIM 24X115º DALI 2 C2
Proyector asimétrico marca CELER modelo C2 de 135W de potencia, flujo útil 18.600 lm, temperatura de color 3.000K e IRC >80. Óptica asimétrica 24ºx115º . IP65 e IK08. Clase I. Alimentación 220/240 VAC, regulable DALI. Dimensiones 368x435x60mm. Vida útil 50.000h L80B10, temperatura de funcionamiento de -20 a +45 ºC , color negro.

**D7150040564** CELER PROY OPTIPRO 135W 18900LM 4000K ASIM 24X115º DALI 2 C2
Proyector asimétrico marca CELER modelo C2 de 135W de potencia, flujo útil 18.900 lm, temperatura de color 4.000K e IRC >80. Óptica asimétrica 24ºx115º . IP65 e IK08. Clase I. Alimentación 220/240 VAC, regulable DALI. Dimensiones 368x435x60mm. Vida útil 50.000h L80B10, temperatura de funcionamiento de -20 a +45 ºC , color negro.

**D7150040565** CELER PROY OPTIPRO 135W 18900LM 5000K ASIM 24X115º DALI 2 C2
Proyector asimétrico marca CELER modelo C2 de 135W de potencia, flujo útil 18.900 lm, temperatura de color 5.000K e IRC >80. Óptica asimétrica 24ºx115º . IP65 e IK08. Clase I. Alimentación 220/240 VAC, regulable DALI. Dimensiones 368x435x60mm. Vida útil 50.000h L80B10, temperatura de funcionamiento de -20 a +45 ºC , color negro.

**D7150040566** CELER PROY OPTIPRO 180W 25200LM 4000K ASIM 24X115º DALI 2 C2
Proyector asimétrico marca CELER modelo C2 de 180W de potencia, flujo útil 25.200 lm, temperatura de color 4.000K e IRC >80. Óptica asimétrica 24ºx115º . IP65 e IK08. Clase I. Alimentación 220/240 VAC, regulable DALI. Dimensiones 368x542x60mm. Vida útil 50.000h L80B10, temperatura de funcionamiento de -20 a +45 ºC , color negro.

**D7150040567** CELER PROY OPTIPRO 180W 25200LM 5000K ASIM 24X115º DALI 2 C2
Proyector asimétrico marca CELER modelo C2 de 180W de potencia, flujo útil 25.200 lm, temperatura de color 5.000K e IRC >80. Óptica asimétrica 24ºx115º . IP65 e IK08. Clase I. Alimentación 220/240 VAC, regulable DALI. Dimensiones 368x542x60mm. Vida útil 50.000h L80B10, temperatura de funcionamiento de -20 a +45 ºC , color negro.

**D7150040568** CELER PROY OPTIPRO 210W 29400LM 4000K ASIM 24X115º DALI 2 C2
Proyector asimétrico marca CELER modelo C2 de 210W de potencia, flujo útil 29.400 lm, temperatura de color 4.000K e IRC >80. Óptica asimétrica 24ºx115º . IP65 e IK08. Clase I. Alimentación 220/240 VAC, regulable DALI. Dimensiones 368x542x60mm. Vida útil 50.000h L80B10, temperatura de funcionamiento de -20 a +45 ºC , color negro.

**D7150040569** CELER PROY OPTIPRO 210W 29400LM 5000K ASIM 24X115º DALI 2 C2
Proyector asimétrico marca CELER modelo C2 de 210W de potencia, flujo útil 29.400 lm, temperatura de color 5.000K e IRC >80. Óptica asimétrica 24ºx115º . IP65 e IK08. Clase I. Alimentación 220/240 VAC, regulable DALI. Dimensiones 368x542x60mm. Vida útil 50.000h L80B10, temperatura de funcionamiento de -20 a +45 ºC , color negro.

**D7150040570** CELER PROY OPTIPRO 240W 33600LM 4000K ASIM 24X115º DALI 2 C2
Proyector asimétrico marca CELER modelo C2 de 240W de potencia, flujo útil 33.600 lm, temperatura de color 4.000K e IRC >80. Óptica asimétrica 24ºx115º . IP65 e IK08. Clase I. Alimentación 220/240 VAC, regulable DALI. Dimensiones 368x542x60mm. Vida útil 50.000h L80B10, temperatura de funcionamiento de -20 a +45 ºC , color negro.

**D7150040571** CELER PROY OPTIPRO 240W 33600LM 5000K ASIM 24X115º DALI 2 C2
Proyector asimétrico marca CELER modelo C2 de 240W de potencia, flujo útil 33.600 lm, temperatura de color 5.000K e IRC >80. Óptica asimétrica 24ºx115º . IP65 e IK08. Clase I. Alimentación 220/240 VAC, regulable DALI. Dimensiones 368x542x60mm. Vida útil 50.000h L80B10, temperatura de funcionamiento de -20 a +45 ºC , color negro.

**D7150040580** CELER PROY OPTIPRO 80W 11200LM 3000K ASIM 88X150º DALI 2 C2
Proyector asimétrico marca CELER modelo C2 de 80W de potencia, flujo útil 11.200 lm, temperatura de color 3.000K e IRC >80. Óptica asimétrica 88ºx150º . IP65 e IK08. Clase I. Alimentación 220/240 VAC, regulable DALI. Dimensiones 368x435x60mm. Vida útil 50.000h L80B10, temperatura de funcionamiento de -20 a +45 ºC , color negro.

**D7150040581** CELER PROY OPTIPRO 80W 11500LM 4000K ASIM 88X150º DALI 2 C2
Proyector asimétrico marca CELER modelo C2 de 80W de potencia, flujo útil 11.500 lm, temperatura de color 4.000K e IRC >80. Óptica asimétrica 88ºx150º . IP65 e IK08. Clase I. Alimentación 220/240 VAC, regulable DALI. Dimensiones 368x435x60mm. Vida útil 50.000h L80B10, temperatura de funcionamiento de -20 a +45 ºC , color negro.

**D7150040582** CELER PROY OPTIPRO 80W 11500LM 5000K ASIM 88X150º DALI 2 C2
Proyector asimétrico marca CELER modelo C2 de 80W de potencia, flujo útil 11.500 lm, temperatura de color 5.000K e IRC >80. Óptica asimétrica 88ºx150º . IP65 e IK08. Clase I. Alimentación 220/240 VAC, regulable DALI. Dimensiones 368x435x60mm. Vida útil 50.000h L80B10, temperatura de funcionamiento de -20 a +45 ºC , color negro.

**D7150040583** CELER PROY OPTIPRO 135W 18600LM 3000K ASIM 88X150º DALI 2 C2
Proyector asimétrico marca CELER modelo C2 de 135W de potencia, flujo útil 18.600 lm, temperatura de color 3.000K e IRC >80. Óptica asimétrica 88ºx150º . IP65 e IK08. Clase I. Alimentación 220/240 VAC, regulable DALI. Dimensiones 368x435x60mm. Vida útil 50.000h L80B10, temperatura de funcionamiento de -20 a +45 ºC , color negro.

**D7150040584** CELER PROY OPTIPRO 135W 18900LM 4000K ASIM 88X150º DALI 2 C2
Proyector asimétrico marca CELER modelo C2 de 135W de potencia, flujo útil 18.900 lm, temperatura de color 4.000K e IRC >80. Óptica asimétrica 88ºx150º . IP65 e IK08. Clase I. Alimentación 220/240 VAC, regulable DALI. Dimensiones 368x435x60mm. Vida útil 50.000h L80B10, temperatura de funcionamiento de -20 a +45 ºC , color negro.

**D7150040585** CELER PROY OPTIPRO 135W 18900LM 5000K ASIM 88X150º DALI 2 C2
Proyector asimétrico marca CELER modelo C2 de 135W de potencia, flujo útil 18.900 lm, temperatura de color 5.000K e IRC >80. Óptica asimétrica 88ºx150º . IP65 e IK08. Clase I. Alimentación 220/240 VAC, regulable DALI. Dimensiones 368x435x60mm. Vida útil 50.000h L80B10, temperatura de funcionamiento de -20 a +45 ºC , color negro.

**D7150040586** CELER PROY OPTIPRO 180W 25200LM 4000K ASIM 88X150º DALI 2 C2
Proyector asimétrico marca CELER modelo C2 de 180W de potencia, flujo útil 25.200 lm, temperatura de color 4.000K e IRC >80. Óptica asimétrica 88ºx150º . IP65 e IK08. Clase I. Alimentación 220/240 VAC, regulable DALI. Dimensiones 368x542x60mm. Vida útil 50.000h L80B10, temperatura de funcionamiento de -20 a +45 ºC , color negro.

**D7150040587** CELER PROY OPTIPRO 180W 25200LM 5000K ASIM 88X150º DALI 2 C2
Proyector asimétrico marca CELER modelo C2 de 180W de potencia, flujo útil 25.200 lm, temperatura de color 5.000K e IRC >80. Óptica asimétrica 88ºx150º . IP65 e IK08. Clase I. Alimentación 220/240 VAC, regulable DALI. Dimensiones 368x542x60mm. Vida útil 50.000h L80B10, temperatura de funcionamiento de -20 a +45 ºC , color negro.

**D7150040588** CELER PROY OPTIPRO 210W 29400LM 4000K ASIM 88X150º DALI 2 C2
Proyector asimétrico marca CELER modelo C2 de 210W de potencia, flujo útil 29.400 lm, temperatura de color 4.000K e IRC >80. Óptica asimétrica 88ºx150º . IP65 e IK08. Clase I. Alimentación 220/240 VAC, regulable DALI. Dimensiones 368x542x60mm. Vida útil 50.000h L80B10, temperatura de funcionamiento de -20 a +45 ºC , color negro.

**D7150040589** CELER PROY OPTIPRO 210W 29400LM 5000K ASIM 88X150º DALI 2 C2
Proyector asimétrico marca CELER modelo C2 de 210W de potencia, flujo útil 29.400 lm, temperatura de color 5.000K e IRC >80. Óptica asimétrica 88ºx150º . IP65 e IK08. Clase I. Alimentación 220/240 VAC, regulable DALI. Dimensiones 368x542x60mm. Vida útil 50.000h L80B10, temperatura de funcionamiento de -20 a +45 ºC , color negro.

**D7150040590** CELER PROY OPTIPRO 240W 33600LM 4000K ASIM 88X150º DALI 2 C2
Proyector asimétrico marca CELER modelo C2 de 240W de potencia, flujo útil 33.600 lm, temperatura de color 4.000K e IRC >80. Óptica asimétrica 88ºx150º . IP65 e IK08. Clase I. Alimentación 220/240 VAC, regulable DALI. Dimensiones 368x542x60mm. Vida útil 50.000h L80B10, temperatura de funcionamiento de -20 a +45 ºC , color negro.

**D7150040591** CELER PROY OPTIPRO 240W 33600LM 5000K ASIM 88X150º DALI 2 C2
Proyector asimétrico marca CELER modelo C2 de 240W de potencia, flujo útil 33.600 lm, temperatura de color 5.000K e IRC >80. Óptica asimétrica 88ºx150º . IP65 e IK08. Clase I. Alimentación 220/240 VAC, regulable DALI. Dimensiones 368x542x60mm. Vida útil 50.000h L80B10, temperatura de funcionamiento de -20 a +45 ºC , color negro.

**D7150040600** CELER PROY OPTIPRO 80W 11200LM 3000K SIM. 25º DALI 2 C2
Proyector asimétrico marca CELER modelo C2 de 80W de potencia, flujo útil 11.200 lm, temperatura de color 3.000K e IRC >80. Óptica asimétrica 25ºº . IP65 e IK08. Clase I. Alimentación 220/240 VAC, regulable DALI. Dimensiones 368x435x60mm. Vida útil 50.000h L80B10, temperatura de funcionamiento de -20 a +45 ºC , color negro.

**D7150040601** CELER PROY OPTIPRO 80W 11500LM 4000K SIM. 25º DALI 2 C2
Proyector asimétrico marca CELER modelo C2 de 80W de potencia, flujo útil 11.500 lm, temperatura de color 4.000K e IRC >80. Óptica asimétrica 25ºº . IP65 e IK08. Clase I. Alimentación 220/240 VAC, regulable DALI. Dimensiones 368x435x60mm. Vida útil 50.000h L80B10, temperatura de funcionamiento de -20 a +45 ºC , color negro.

**D7150040602** CELER PROY OPTIPRO 80W 11500LM 5000K SIM. 25º DALI 2 C2
Proyector asimétrico marca CELER modelo C2 de 80W de potencia, flujo útil 11.500 lm, temperatura de color 5.000K e IRC >80. Óptica asimétrica 25ºº . IP65 e IK08. Clase I. Alimentación 220/240 VAC, regulable DALI. Dimensiones 368x435x60mm. Vida útil 50.000h L80B10, temperatura de funcionamiento de -20 a +45 ºC , color negro.

**D7150040603** CELER PROY OPTIPRO 135W 18600LM 3000K SIM. 25º DALI 2 C2
Proyector asimétrico marca CELER modelo C2 de 135W de potencia, flujo útil 18.600 lm, temperatura de color 3.000K e IRC >80. Óptica asimétrica 25ºº . IP65 e IK08. Clase I. Alimentación 220/240 VAC, regulable DALI. Dimensiones 368x435x60mm. Vida útil 50.000h L80B10, temperatura de funcionamiento de -20 a +45 ºC , color negro.

**D7150040604** CELER PROY OPTIPRO 135W 18900LM 4000K SIM. 25º DALI 2 C2
Proyector asimétrico marca CELER modelo C2 de 135W de potencia, flujo útil 18.900 lm, temperatura de color 4.000K e IRC >80. Óptica asimétrica 25ºº . IP65 e IK08. Clase I. Alimentación 220/240 VAC, regulable DALI. Dimensiones 368x435x60mm. Vida útil 50.000h L80B10, temperatura de funcionamiento de -20 a +45 ºC , color negro.

**D7150040605** CELER PROY OPTIPRO 135W 18900LM 5000K SIM. 25º DALI 2 C2
Proyector asimétrico marca CELER modelo C2 de 135W de potencia, flujo útil 18.900 lm, temperatura de color 5.000K e IRC >80. Óptica asimétrica 25ºº . IP65 e IK08. Clase I. Alimentación 220/240 VAC, regulable DALI. Dimensiones 368x435x60mm. Vida útil 50.000h L80B10, temperatura de funcionamiento de -20 a +45 ºC , color negro.

**D7150040606** CELER PROY OPTIPRO 180W 25200LM 4000K SIM. 25º DALI 2 C2
Proyector asimétrico marca CELER modelo C2 de 180W de potencia, flujo útil 25.200 lm, temperatura de color 4.000K e IRC >80. Óptica asimétrica 25ºº . IP65 e IK08. Clase I. Alimentación 220/240 VAC, regulable DALI. Dimensiones 368x542x60mm. Vida útil 50.000h L80B10, temperatura de funcionamiento de -20 a +45 ºC , color negro.

**D7150040607** CELER PROY OPTIPRO 180W 25200LM 5000K SIM. 25º DALI 2 C2
Proyector asimétrico marca CELER modelo C2 de 180W de potencia, flujo útil 25.200 lm, temperatura de color 5.000K e IRC >80. Óptica asimétrica 25ºº . IP65 e IK08. Clase I. Alimentación 220/240 VAC, regulable DALI. Dimensiones 368x542x60mm. Vida útil 50.000h L80B10, temperatura de funcionamiento de -20 a +45 ºC , color negro.

**D7150040608** CELER PROY OPTIPRO 210W 29400LM 4000K SIM. 25º DALI 2 C2
Proyector asimétrico marca CELER modelo C2 de 210W de potencia, flujo útil 29.400 lm, temperatura de color 4.000K e IRC >80. Óptica asimétrica 25ºº . IP65 e IK08. Clase I. Alimentación 220/240 VAC, regulable DALI. Dimensiones 368x542x60mm. Vida útil 50.000h L80B10, temperatura de funcionamiento de -20 a +45 ºC , color negro.

**D7150040609** CELER PROY OPTIPRO 210W 29400LM 5000K SIM. 25º DALI 2 C2
Proyector asimétrico marca CELER modelo C2 de 210W de potencia, flujo útil 29.400 lm, temperatura de color 5.000K e IRC >80. Óptica asimétrica 25ºº . IP65 e IK08. Clase I. Alimentación 220/240 VAC, regulable DALI. Dimensiones 368x542x60mm. Vida útil 50.000h L80B10, temperatura de funcionamiento de -20 a +45 ºC , color negro.

**D7150040610** CELER PROY OPTIPRO 240W 33600LM 4000K SIM. 25º DALI 2 C2
Proyector asimétrico marca CELER modelo C2 de 240W de potencia, flujo útil 33.600 lm, temperatura de color 4.000K e IRC >80. Óptica asimétrica 25ºº . IP65 e IK08. Clase I. Alimentación 220/240 VAC, regulable DALI. Dimensiones 368x542x60mm. Vida útil 50.000h L80B10, temperatura de funcionamiento de -20 a +45 ºC , color negro.

**D7150040611** CELER PROY OPTIPRO 240W 33600LM 5000K SIM. 25º DALI 2 C2
Proyector asimétrico marca CELER modelo C2 de 240W de potencia, flujo útil 33.600 lm, temperatura de color 5.000K e IRC >80. Óptica asimétrica 25ºº . IP65 e IK08. Clase I. Alimentación 220/240 VAC, regulable DALI. Dimensiones 368x542x60mm. Vida útil 50.000h L80B10, temperatura de funcionamiento de -20 a +45 ºC , color negro.

**D7150040620** CELER PROY OPTIPRO 80W 11200LM 3000K SIM. 60º DALI 2 C2
Proyector asimétrico marca CELER modelo C2 de 80W de potencia, flujo útil 11.200 lm, temperatura de color 3.000K e IRC >80. Óptica asimétrica 60ºº . IP65 e IK08. Clase I. Alimentación 220/240 VAC, regulable DALI. Dimensiones 368x435x60mm. Vida útil 50.000h L80B10, temperatura de funcionamiento de -20 a +45 ºC , color negro.

**D7150040621** CELER PROY OPTIPRO 80W 11500LM 4000K SIM. 60º DALI 2 C2
Proyector asimétrico marca CELER modelo C2 de 80W de potencia, flujo útil 11.500 lm, temperatura de color 4.000K e IRC >80. Óptica asimétrica 60ºº . IP65 e IK08. Clase I. Alimentación 220/240 VAC, regulable DALI. Dimensiones 368x435x60mm. Vida útil 50.000h L80B10, temperatura de funcionamiento de -20 a +45 ºC , color negro.

**D7150040622** CELER PROY OPTIPRO 80W 11500LM 5000K SIM. 60º DALI 2 C2
Proyector asimétrico marca CELER modelo C2 de 80W de potencia, flujo útil 11.500 lm, temperatura de color 5.000K e IRC >80. Óptica asimétrica 60ºº . IP65 e IK08. Clase I. Alimentación 220/240 VAC, regulable DALI. Dimensiones 368x435x60mm. Vida útil 50.000h L80B10, temperatura de funcionamiento de -20 a +45 ºC , color negro.

**D7150040623** CELER PROY OPTIPRO 135W 18600LM 3000K SIM. 60º DALI 2 C2
Proyector asimétrico marca CELER modelo C2 de 135W de potencia, flujo útil 18.600 lm, temperatura de color 3.000K e IRC >80. Óptica asimétrica 60ºº . IP65 e IK08. Clase I. Alimentación 220/240 VAC, regulable DALI. Dimensiones 368x435x60mm. Vida útil 50.000h L80B10, temperatura de funcionamiento de -20 a +45 ºC , color negro.

**D7150040624** CELER PROY OPTIPRO 135W 18900LM 4000K SIM. 60º DALI 2 C2
Proyector asimétrico marca CELER modelo C2 de 135W de potencia, flujo útil 18.900 lm, temperatura de color 4.000K e IRC >80. Óptica asimétrica 60ºº . IP65 e IK08. Clase I. Alimentación 220/240 VAC, regulable DALI. Dimensiones 368x435x60mm. Vida útil 50.000h L80B10, temperatura de funcionamiento de -20 a +45 ºC , color negro.

**D7150040625** CELER PROY OPTIPRO 135W 18900LM 5000K SIM. 60º DALI 2 C2
Proyector asimétrico marca CELER modelo C2 de 135W de potencia, flujo útil 18.900 lm, temperatura de color 5.000K e IRC >80. Óptica asimétrica 60ºº . IP65 e IK08. Clase I. Alimentación 220/240 VAC, regulable DALI. Dimensiones 368x435x60mm. Vida útil 50.000h L80B10, temperatura de funcionamiento de -20 a +45 ºC , color negro.

**D7150040626** CELER PROY OPTIPRO 180W 25200LM 4000K SIM. 60º DALI 2 C2
Proyector asimétrico marca CELER modelo C2 de 180W de potencia, flujo útil 25.200 lm, temperatura de color 4.000K e IRC >80. Óptica asimétrica 60ºº . IP65 e IK08. Clase I. Alimentación 220/240 VAC, regulable DALI. Dimensiones 368x542x60mm. Vida útil 50.000h L80B10, temperatura de funcionamiento de -20 a +45 ºC , color negro.

**D7150040627** CELER PROY OPTIPRO 180W 25200LM 5000K SIM. 60º DALI 2 C2
Proyector asimétrico marca CELER modelo C2 de 180W de potencia, flujo útil 25.200 lm, temperatura de color 5.000K e IRC >80. Óptica asimétrica 60ºº . IP65 e IK08. Clase I. Alimentación 220/240 VAC, regulable DALI. Dimensiones 368x542x60mm. Vida útil 50.000h L80B10, temperatura de funcionamiento de -20 a +45 ºC , color negro.

**D7150040628** CELER PROY OPTIPRO 210W 29400LM 4000K SIM. 60º DALI 2 C2
Proyector asimétrico marca CELER modelo C2 de 210W de potencia, flujo útil 29.400 lm, temperatura de color 4.000K e IRC >80. Óptica asimétrica 60ºº . IP65 e IK08. Clase I. Alimentación 220/240 VAC, regulable DALI. Dimensiones 368x542x60mm. Vida útil 50.000h L80B10, temperatura de funcionamiento de -20 a +45 ºC , color negro.

**D7150040629** CELER PROY OPTIPRO 210W 29400LM 5000K SIM. 60º DALI 2 C2
Proyector asimétrico marca CELER modelo C2 de 210W de potencia, flujo útil 29.400 lm, temperatura de color 5.000K e IRC >80. Óptica asimétrica 60ºº . IP65 e IK08. Clase I. Alimentación 220/240 VAC, regulable DALI. Dimensiones 368x542x60mm. Vida útil 50.000h L80B10, temperatura de funcionamiento de -20 a +45 ºC , color negro.

**D7150040630** CELER PROY OPTIPRO 240W 33600LM 4000K SIM. 60º DALI 2 C2
Proyector asimétrico marca CELER modelo C2 de 240W de potencia, flujo útil 33.600 lm, temperatura de color 4.000K e IRC >80. Óptica asimétrica 60ºº . IP65 e IK08. Clase I. Alimentación 220/240 VAC, regulable DALI. Dimensiones 368x542x60mm. Vida útil 50.000h L80B10, temperatura de funcionamiento de -20 a +45 ºC , color negro.

**D7150040631** CELER PROY OPTIPRO 240W 33600LM 5000K SIM. 60º DALI 2 C2
Proyector asimétrico marca CELER modelo C2 de 240W de potencia, flujo útil 33.600 lm, temperatura de color 5.000K e IRC >80. Óptica asimétrica 60ºº . IP65 e IK08. Clase I. Alimentación 220/240 VAC, regulable DALI. Dimensiones 368x542x60mm. Vida útil 50.000h L80B10, temperatura de funcionamiento de -20 a +45 ºC , color negro.

**D7150040368** CELER PROY OPTIPRO 300W DALI 2 ASIM. 24x115º 4000K C2
Proyector asimétrico marca CELER modelo OPTIPRO C2 de 300W de potencia, flujo útil 42.000 lm, temperatura de color 4.000k e IRC>80. Óptica 24ºx115º. IP65 e IK08. Clase I. Alimentación 220/240 VAC, regulable DALI2. Dimensiones 542x368x60mm. Vida útil 50.000h L80B10, temperatura de funcionamiento de -20 a +45 ºC , color negro. Peso 7,52Kg.

**D7150040369** CELER PROY OPTIPRO 300W DALI 2 ASIM. 24x115º 5000K C2
Proyector asimétrico marca CELER modelo OPTIPRO C2 de 300W de potencia, flujo útil 42.000 lm, temperatura de color 5.000k e IRC>80. Óptica 24ºx115º. IP65 e IK08. Clase I. Alimentación 220/240 VAC, regulable DALI2. Dimensiones 542x368x60mm. Vida útil 50.000h L80B10, temperatura de funcionamiento de -20 a +45 ºC , color negro. Peso 7,52Kg.

**D7150040370** CELER PROY OPTIPRO 300W DALI 2 ASIM. 88x150º 4000K C2
Proyector asimétrico marca CELER modelo OPTIPRO C2 de 300W de potencia, flujo útil 42.000 lm, temperatura de color 4.000k e IRC>80. Óptica 88ºX150º. IP65 e IK08. Clase I. Alimentación 220/240 VAC, regulable DALI2. Dimensiones 542x368x60mm. Vida útil 50.000h L80B10, temperatura de funcionamiento de -20 a +45 ºC , color negro. Peso 7,52Kg.

**D7150040371** CELER PROY OPTIPRO 300W DALI 2 ASIM. 88x150º 5000K C2
Proyector asimétrico marca CELER modelo OPTIPRO C2 de 300W de potencia, flujo útil 42.000 lm, temperatura de color 5.000k e IRC>80. Óptica 88ºX150º. IP65 e IK08. Clase I. Alimentación 220/240 VAC, regulable DALI2. Dimensiones 542x368x60mm. Vida útil 50.000h L80B10, temperatura de funcionamiento de -20 a +45 ºC , color negro. Peso 7,52Kg.

**D7150040372** CELER PROY OPTIPRO 300W DALI 2 SIM 25º 4000K C2
Proyector asimétrico marca CELER modelo OPTIPRO C2 de 300W de potencia, flujo útil 42.000 lm, temperatura de color 4.000k e IRC>80. Óptica 25º. IP65 e IK08. Clase I. Alimentación 220/240 VAC, regulable DALI2. Dimensiones 542x368x60mm. Vida útil 50.000h L80B10, temperatura de funcionamiento de -20 a +45 ºC , color negro. Peso 7,52Kg.

**D7150040373** CELER PROY OPTIPRO 300W DALI 2 SIM 25º 5000K C2
Proyector asimétrico marca CELER modelo OPTIPRO C2 de 300W de potencia, flujo útil 42.000 lm, temperatura de color 5.000k e IRC>80. Óptica 25º. IP65 e IK08. Clase I. Alimentación 220/240 VAC, regulable DALI2. Dimensiones 542x368x60mm. Vida útil 50.000h L80B10, temperatura de funcionamiento de -20 a +45 ºC , color negro. Peso 7,52Kg.

**D7150040374** CELER PROY OPTIPRO 300W DALI 2 SIM. 60º 4000K C2
Proyector asimétrico marca CELER modelo OPTIPRO C2 de 300W de potencia, flujo útil 42.000 lm, temperatura de color 4.000k e IRC>80. Óptica 60º. IP65 e IK08. Clase I. Alimentación 220/240 VAC, regulable DALI2. Dimensiones 542x368x60mm. Vida útil 50.000h L80B10, temperatura de funcionamiento de -20 a +45 ºC , color negro. Peso 7,52Kg.

**D7150040375** CELER PROY OPTIPRO 300W DALI 2 SIM. 60º 5000K C2
Proyector asimétrico marca CELER modelo OPTIPRO C2 de 300W de potencia, flujo útil 42.000 lm, temperatura de color 5.000k e IRC>80. Óptica 60º. IP65 e IK08. Clase I. Alimentación 220/240 VAC, regulable DALI2. Dimensiones 542x368x60mm. Vida útil 50.000h L80B10, temperatura de funcionamiento de -20 a +45 ºC , color negro. Peso 7,52Kg.

**D7100045640** CELER PROYECTOR LEDEXT SLIM 20W SENS PIR IP65 3000K NEGRO C3
Proyector exterior LEDEXT SLIM con sensor PIR, marca Celer. Proyector con protección IP65 para su instalación en exterior. Flujo útil 2.000 lm con 20W de potencia. Temperatura de color: 3.000K (blanco cálido). CRI>80. Color negro. Medidas: 198x190x53mm. Peso: 0,95kg. IK08. Alimentación 220V-240VAC. Vida útil 50.000h L70.

**D7100045641** CELER PROYECTOR LEDEXT SLIM 20W SENS PIR IP65 4000K NEGRO C3
Proyector exterior LEDEXT SLIM con sensor PIR, marca Celer. Proyector con protección IP65 para su instalación en exterior. Flujo útil 2.000 lm con 20W de potencia. Temperatura de color: 4.000K (blanco neutro). CRI>80. Color negro. Medidas: 198x190x53mm. Peso: 0,95kg. IK08. Alimentación 220V-240VAC. Vida útil 50.000h L70.

**D7100045250** CELER PROYECTOR LEDEXT SLIM 9W 3000K IP65 NEGRO 1000LM C3
Proyector exterior LEDEXT SLIM C3, marca Celer. Proyector con protección IP65 para su instalación en exterior. Flujo útil 1.000 lm con 10W de potencia. Temperatura de color: 3.000K (blanco cálido). CRI>80. Color negro. Medidas: 150x155x26mm. Peso: 0,5kg. IK08. Alimentación 220V-240VAC. Vida útil 50.000h L70.

**D7100045251** CELER PROYECTOR LEDEXT SLIM 9W 4000K IP65 NEGRO 1000LM C3
Proyector exterior LEDEXT SLIM C3, marca Celer. Proyector con protección IP65 para su instalación en exterior. Flujo útil 1.000 lm con 10W de potencia. Temperatura de color: 4.000K (blanco neutro). CRI>80. Color negro. Medidas: 150x155x26mm. Peso: 0,5kg. IK08. Alimentación 220V-240VAC. Vida útil 50.000h L70.

**D7100045252** CELER PROYECTOR LEDEXT SLIM 9W 5500K IP65 NEGRO 1000LM C3
Proyector exterior LEDEXT SLIM C3, marca Celer. Proyector con protección IP65 para su instalación en exterior. Flujo útil 1.000 lm con 10W de potencia. Temperatura de color: 5.500K (blanco frío). CRI>80. Color negro. Medidas: 150x155x26mm. Peso: 0,5kg. IK08. Alimentación 220V-240VAC. Vida útil 50.000h L70.

**D7100045253** CELER PROYECTOR LEDEXT SLIM 17W 3000K IP65 NEGRO 2000LM C3
Proyector exterior LEDEXT SLIM C3, marca Celer. Proyector con protección IP65 para su instalación en exterior. Flujo útil 2.000 lm con 20W de potencia. Temperatura de color: 3.000K (blanco cálido). CRI>80. Color negro. Medidas: 160x198x34mm. Peso: 0,9kg. IK08. Alimentación 220V-240VAC. Vida útil 50.000h L70.

**D7100045254** CELER PROYECTOR LEDEXT SLIM 17W 4000K IP65 NEGRO 2000LM C3
Proyector exterior LEDEXT SLIM C3, marca Celer. Proyector con protección IP65 para su instalación en exterior. Flujo útil 2.000 lm con 20W de potencia. Temperatura de color: 4.000K (blanco neutro). CRI>80. Color negro. Medidas: 160x198x34mm. Peso: 0,9kg. IK08. Alimentación 220V-240VAC. Vida útil 50.000h L70.

**D7100045255** CELER PROYECTOR LEDEXT SLIM 17W 5500K IP65 NEGRO 2000LM C3
Proyector exterior LEDEXT SLIM C3, marca Celer. Proyector con protección IP65 para su instalación en exterior. Flujo útil 2.000 lm con 20W de potencia. Temperatura de color: 5.500K (blanco frío). CRI>80. Color negro. Medidas: 160x198x34mm. Peso: 0,9kg. IK08. Alimentación 220V-240VAC. Vida útil 50.000h L70.

**D7100045256** CELER PROYECTOR LEDEXT SLIM 25W 3000K IP65 NEGRO 3000LM C3
Proyector exterior LEDEXT SLIM C3, marca Celer. Proyector con protección IP65 para su instalación en exterior. Flujo útil 3.000 lm con 30W de potencia. Temperatura de color: 3.000K (blanco cálido). CRI>80. Color negro. Medidas: 215x230x36mm. Peso: 1,2kg. IK08. Alimentación 220V-240VAC. Vida útil 50.000h L70.

**D7100045257** CELER PROYECTOR LEDEXT SLIM 25W 4000K IP65 NEGRO 3000LM C3
Proyector exterior LEDEXT SLIM C3, marca Celer. Proyector con protección IP65 para su instalación en exterior. Flujo útil 3.000 lm con 30W de potencia. Temperatura de color: 4.000K (blanco neutro). CRI>80. Color negro. Medidas: 215x230x36mm. Peso: 1,2kg. IK08. Alimentación 220V-240VAC. Vida útil 50.000h L70.

**D7100045258** CELER PROYECTOR LEDEXT SLIM 25W 5500K IP65 NEGRO 3000LM C3
Proyector exterior LEDEXT SLIM C3, marca Celer. Proyector con protección IP65 para su instalación en exterior. Flujo útil 3.000 lm con 30W de potencia. Temperatura de color: 5.500K (blanco frío). CRI>80. Color negro. Medidas: 215x230x36mm. Peso: 1,2kg. IK08. Alimentación 220V-240VAC. Vida útil 50.000h L70.

**D7100045259** CELER PROYECTOR LEDEXT SLIM 9W 3000K IP65 BLANCO 1000LM C3
Proyector exterior LEDEXT SLIM C3, marca Celer. Proyector con protección IP65 para su instalación en exterior. Flujo útil 1.000 lm con 10W de potencia. Temperatura de color: 3.000K (blanco cálido). CRI>80. Color blanco. Medidas: 150x155x26mm. Peso: 0,5kg. IK08. Alimentación 220V-240VAC. Vida útil 50.000h L70.

**D7100045260** CELER PROYECTOR LEDEXT SLIM 9W 4000K IP65 BLANCO 1000LM C3
Proyector exterior LEDEXT SLIM C3, marca Celer. Proyector con protección IP65 para su instalación en exterior. Flujo útil 1.000 lm con 10W de potencia. Temperatura de color: 4.000K (blanco neutro). CRI>80. Color blanco. Medidas: 150x155x26mm. Peso: 0,5kg. IK08. Alimentación 220V-240VAC. Vida útil 50.000h L70.

**D7100045261** CELER PROYECTOR LEDEXT SLIM 9W 5500K IP65 BLANCO 1000LM C3
Proyector exterior LEDEXT SLIM C3, marca Celer. Proyector con protección IP65 para su instalación en exterior. Flujo útil 1.000 lm con 10W de potencia. Temperatura de color: 5.500K (blanco frío). CRI>80. Color blanco. Medidas: 150x155x26mm. Peso: 0,5kg. IK08. Alimentación 220V-240VAC. Vida útil 50.000h L70.

**D7100045262** CELER PROYECTOR LEDEXT SLIM 17W 3000K IP65 BLANCO 2000LM C3
Proyector exterior LEDEXT SLIM C3, marca Celer. Proyector con protección IP65 para su instalación en exterior. Flujo útil 2.000 lm con 20W de potencia. Temperatura de color: 3.000K (blanco cálido). CRI>80. Color blanco. Medidas: 160x198x34mm. Peso: 0,9kg. IK08. Alimentación 220V-240VAC. Vida útil 50.000h L70.

**D7100045263** CELER PROYECTOR LEDEXT SLIM 17W 4000K IP65 BLANCO 2000LM C3
Proyector exterior LEDEXT SLIM C3, marca Celer. Proyector con protección IP65 para su instalación en exterior. Flujo útil 2.000 lm con 20W de potencia. Temperatura de color: 4.000K (blanco neutro). CRI>80. Color blanco. Medidas: 160x198x34mm. Peso: 0,9kg. IK08. Alimentación 220V-240VAC. Vida útil 50.000h L70.

**D7100045264** CELER PROYECTOR LEDEXT SLIM 17W 5500K IP65 BLANCO 2000LM C3
Proyector exterior LEDEXT SLIM C3, marca Celer. Proyector con protección IP65 para su instalación en exterior. Flujo útil 2.000 lm con 20W de potencia. Temperatura de color: 5.500K (blanco frío). CRI>80. Color blanco. Medidas: 160x198x34mm. Peso: 0,9kg. IK08. Alimentación 220V-240VAC. Vida útil 50.000h L70.

**D7100045265** CELER PROYECTOR LEDEXT SLIM 25W 3000K IP65 BLANCO 3000LM C3
Proyector exterior LEDEXT SLIM C3, marca Celer. Proyector con protección IP65 para su instalación en exterior. Flujo útil 3.000 lm con 30W de potencia. Temperatura de color: 3.000K (blanco cálido). CRI>80. Color blanco. Medidas: 215x230x36mm. Peso: 1,2kg. IK08. Alimentación 220V-240VAC. Vida útil 50.000h L70.

**D7100045266** CELER PROYECTOR LEDEXT SLIM 25W 4000K IP65 BLANCO 3000LM C3
Proyector exterior LEDEXT SLIM C3, marca Celer. Proyector con protección IP65 para su instalación en exterior. Flujo útil 3.000 lm con 30W de potencia. Temperatura de color: 4.000K (blanco neutro). CRI>80. Color blanco. Medidas: 215x230x36mm. Peso: 1,2kg. IK08. Alimentación 220V-240VAC. Vida útil 50.000h L70.

**D7100045267** CELER PROYECTOR LEDEXT SLIM 25W 5500K IP65 BLANCO 3000LM C3
Proyector exterior LEDEXT SLIM C3, marca Celer. Proyector con protección IP65 para su instalación en exterior. Flujo útil 3.000 lm con 30W de potencia. Temperatura de color: 5.500K (blanco frío). CRI>80. Color blanco. Medidas: 215x230x36mm. Peso: 1,2kg. IK08. Alimentación 220V-240VAC. Vida útil 50.000h L70.

**D7100045268** CELER PROYECTOR LEDEXT SLIM 42W 3000K IP65 NEGRO 5500LM C3
Proyector exterior LEDEXT SLIM C3, marca Celer. Proyector con protección IP65 para su instalación en exterior. Flujo útil 5.000 lm con 50W de potencia. Temperatura de color: 3.000K (blanco cálido). CRI>80. Color negro. Medidas: 280x300x48mm. Peso: 2,2kg. IK08. Alimentación 220V-240VAC. Vida útil 50.000h L70.

**D7100045269** CELER PROYECTOR LEDEXT SLIM 42W 4000K IP65 NEGRO 5500LM C3
Proyector exterior LEDEXT SLIM C3, marca Celer. Proyector con protección IP65 para su instalación en exterior. Flujo útil 5.000 lm con 50W de potencia. Temperatura de color: 4.000K (blanco neutro). CRI>80. Color negro. Medidas: 280x300x48mm. Peso: 2,2kg. IK08. Alimentación 220V-240VAC. Vida útil 50.000h L70.

**D7100045270** CELER PROYECTOR LEDEXT SLIM 42W 5500K IP65 NEGRO 5700LM C3
Proyector exterior LEDEXT SLIM C3, marca Celer. Proyector con protección IP65 para su instalación en exterior. Flujo útil 5.000 lm con 50W de potencia. Temperatura de color: 5.500K (blanco frío). CRI>80. Color negro. Medidas: 280x300x48mm. Peso: 2,2kg. IK08. Alimentación 220V-240VAC. Vida útil 50.000h L70.

**D7100045271** CELER PROYECTOR LEDEXT SLIM 42W 3000K IP65 BLANCO 5500LM C3
Proyector exterior LEDEXT SLIM C3, marca Celer. Proyector con protección IP65 para su instalación en exterior. Flujo útil 5.000 lm con 50W de potencia. Temperatura de color: 3.000K (blanco cálido). CRI>80. Color blanco. Medidas: 280x300x48mm. Peso: 2,2kg. IK08. Alimentación 220V-240VAC. Vida útil 50.000h L70.

**D7100045272** CELER PROYECTOR LEDEXT SLIM 42W 4000K IP65 BLANCO 5500LM C3
Proyector exterior LEDEXT SLIM C3, marca Celer. Proyector con protección IP65 para su instalación en exterior. Flujo útil 5.000 lm con 50W de potencia. Temperatura de color: 4.000K (blanco neutro). CRI>80. Color blanco. Medidas: 280x300x48mm. Peso: 2,2kg. IK08. Alimentación 220V-240VAC. Vida útil 50.000h L70.

**D7100045273** CELER PROYECTOR LEDEXT SLIM 42W 5500K IP65 BLANCO 5700LM C3
Proyector exterior LEDEXT SLIM C3, marca Celer. Proyector con protección IP65 para su instalación en exterior. Flujo útil 5.000 lm con 50W de potencia. Temperatura de color: 5.500K (blanco frío). CRI>80. Color blanco. Medidas: 280x300x48mm. Peso: 2,2kg. IK08. Alimentación 220V-240VAC. Vida útil 50.000h L70.

**D7150040920** CELER SOPORTE PROYECTOR 10W-75W RECTO 600MM BASE 100X100
Soporte para proyector de hasta 50W, de 600mm de longitud y base 100x100.

**D7150040921** CELER SOPORTE PROYECTOR 10W-75W RECTO 900MM BASE 100X100
Soporte para proyector de hasta 50W, de 900mm de longitud y base 100x100.

**D7258040185** CASAMBI XPRESS WHITE PULSADOR 8X
Pulsador inalámbrico Casambi modelo XPRESS LR blanco. Con 4 botones programables (escenas, individual, grupos, secuencias) más 2 botones de regulación y otros 2 botones programables por la APP de Casambi.

**D7251800186** CASAMBI XPRESS-LR-BLACK
Pulsador inalámbrico Casambi modelo XPRESS LR negro. Con 4 botones programables (escenas, individual, grupos, secuencias) más 2 botones de regulación y otros 2 botones programables por la APP de Casambi.

**D7251800069** SCEMTEC SC-TI-CAS 4X PULS CASAMBI
Módulo Casambi con 4 entradas de pulsadores normalmente abiertos. IP20. Programable mediante la app Bluetooth de Casambi

**D5101050000** ROLLO 3M AUTOBLOCK CINTA METALICA + 8 TORNILLOS
Rollo de cinta metálica de 3m, con 8 tornillos.

**D7150055500** CELER LUM SONNIG 30W 2200K 40X148° PROGRAM P-SON-?
Conjunto solar autónomo all-in-one marca Celer modelo Sonnig de 30W. Temperatura de color 2200K y óptica asimétrica 40x148º. Emite 4.800lm. Fijación horizontal y vertical D60mm con posibilidad de inclinación. IP65 e IK08. Vida estimada 50.000h L80B10. Con sensor de presencia PIR integrado y curva nocturna de programación personalizable. Medidas: 796x422x342mm.

**D7150055501** CELER LUM SONNIG 30W 2700K 40X148° PROGRAM P-SON-?
Conjunto solar autónomo all-in-one marca Celer modelo Sonnig de 30W. Temperatura de color 2700K y óptica asimétrica 40x148º. Emite 5.300lm. Fijación horizontal y vertical D60mm con posibilidad de inclinación. IP65 e IK08. Vida estimada 50.000h L80B10. Con sensor de presencia PIR integrado y curva nocturna de programación personalizable. Medidas: 796x422x342mm.

**D7150055502** CELER LUM SONNIG 30W 3000K 40X148° PROGRAM P-SON-?
Conjunto solar autónomo all-in-one marca Celer modelo Sonnig de 30W. Temperatura de color 3000K y óptica asimétrica 40x148º. Emite 5.500lm. Fijación horizontal y vertical D60mm con posibilidad de inclinación. IP65 e IK08. Vida estimada 50.000h L80B10. Con sensor de presencia PIR integrado y curva nocturna de programación personalizable. Medidas: 796x422x342mm.

**D7150055503** CELER LUM SONNIG 30W 4000K 40X148° PROGRAM P-SON-?
Conjunto solar autónomo all-in-one marca Celer modelo Sonnig de 30W. Temperatura de color 4000K y óptica asimétrica 40x148º. Emite 5.700lm. Fijación horizontal y vertical D60mm con posibilidad de inclinación. IP65 e IK08. Vida estimada 50.000h L80B10. Con sensor de presencia PIR integrado y curva nocturna de programación personalizable. Medidas: 796x422x342mm.

**D7150055504** CELER LUM SONNIG 30W 2200K 55X145° PROGRAM P-SON-?
Conjunto solar autónomo all-in-one marca Celer modelo Sonnig de 30W. Temperatura de color 2200K y óptica asimétrica 55x145º. Emite 4.800lm. Fijación horizontal y vertical D60mm con posibilidad de inclinación. IP65 e IK08. Vida estimada 50.000h L80B10. Con sensor de presencia PIR integrado y curva nocturna de programación personalizable. Medidas: 796x422x342mm.

**D7150055505** CELER LUM SONNIG 30W 2700K 55X145° PROGRAM P-SON-?
Conjunto solar autónomo all-in-one marca Celer modelo Sonnig de 30W. Temperatura de color 2700K y óptica asimétrica 55x145º. Emite 5.300lm. Fijación horizontal y vertical D60mm con posibilidad de inclinación. IP65 e IK08. Vida estimada 50.000h L80B10. Con sensor de presencia PIR integrado y curva nocturna de programación personalizable. Medidas: 796x422x342mm.

**D7150055506** CELER LUM SONNIG 30W 3000K 55X145° PROGRAM P-SON-?
Conjunto solar autónomo all-in-one marca Celer modelo Sonnig de 30W. Temperatura de color 3000K y óptica asimétrica 55x145º. Emite 5.500lm. Fijación horizontal y vertical D60mm con posibilidad de inclinación. IP65 e IK08. Vida estimada 50.000h L80B10. Con sensor de presencia PIR integrado y curva nocturna de programación personalizable. Medidas: 796x422x342mm.

**D7150055507** CELER LUM SONNIG 30W 4000K 55X145° PROGRAM P-SON-?
Conjunto solar autónomo all-in-one marca Celer modelo Sonnig de 30W. Temperatura de color 4000K y óptica asimétrica 55x145º. Emite 5.700lm. Fijación horizontal y vertical D60mm con posibilidad de inclinación. IP65 e IK08. Vida estimada 50.000h L80B10. Con sensor de presencia PIR integrado y curva nocturna de programación personalizable. Medidas: 796x422x342mm.

**D7150055508** CELER LUM SONNIG 50W 2200K 40X148° PROGRAM P-SON-?
Conjunto solar autónomo all-in-one marca Celer modelo Sonnig de 50W. Temperatura de color 2200K y óptica asimétrica 40x148º. Emite 7.500lm. Fijación horizontal y vertical D60mm con posibilidad de inclinación. IP65 e IK08. Vida estimada 50.000h L80B10. Con sensor de presencia PIR integrado y curva nocturna de programación personalizable. Medidas: 1.100x422x342mm.

**D7150055509** CELER LUM SONNIG 50W 2700K 40X148° PROGRAM P-SON-?
Conjunto solar autónomo all-in-one marca Celer modelo Sonnig de 50W. Temperatura de color 2700K y óptica asimétrica 40x148º. Emite 8.200lm. Fijación horizontal y vertical D60mm con posibilidad de inclinación. IP65 e IK08. Vida estimada 50.000h L80B10. Con sensor de presencia PIR integrado y curva nocturna de programación personalizable. Medidas: 1.100x422x342mm.

**D7150055510** CELER LUM SONNIG 50W 3000K 40X148° PROGRAM P-SON-?
Conjunto solar autónomo all-in-one marca Celer modelo Sonnig de 50W. Temperatura de color 3000K y óptica asimétrica 40x148º. Emite 8.500lm. Fijación horizontal y vertical D60mm con posibilidad de inclinación. IP65 e IK08. Vida estimada 50.000h L80B10. Con sensor de presencia PIR integrado y curva nocturna de programación personalizable. Medidas: 1.100x422x342mm.

**D7150055511** CELER LUM SONNIG 50W 4000K 40X148° PROGRAM P-SON-?
Conjunto solar autónomo all-in-one marca Celer modelo Sonnig de 50W. Temperatura de color 4000K y óptica asimétrica 40x148º. Emite 8.700lm. Fijación horizontal y vertical D60mm con posibilidad de inclinación. IP65 e IK08. Vida estimada 50.000h L80B10. Con sensor de presencia PIR integrado y curva nocturna de programación personalizable. Medidas: 1.100x422x342mm.

**D7150055512** CELER LUM SONNIG 50W 2200K 55X145° PROGRAM P-SON-?
Conjunto solar autónomo all-in-one marca Celer modelo Sonnig de 50W. Temperatura de color 2200K y óptica asimétrica 55x145º. Emite 7.500lm. Fijación horizontal y vertical D60mm con posibilidad de inclinación. IP65 e IK08. Vida estimada 50.000h L80B10. Con sensor de presencia PIR integrado y curva nocturna de programación personalizable. Medidas: 1.100x422x342mm.

**D7150055513** CELER LUM SONNIG 50W 2700K 55X145° PROGRAM P-SON-?
Conjunto solar autónomo all-in-one marca Celer modelo Sonnig de 50W. Temperatura de color 2700K y óptica asimétrica 55x145º. Emite 8.200lm. Fijación horizontal y vertical D60mm con posibilidad de inclinación. IP65 e IK08. Vida estimada 50.000h L80B10. Con sensor de presencia PIR integrado y curva nocturna de programación personalizable. Medidas: 1.100x422x342mm.

**D7150055514** CELER LUM SONNIG 50W 3000K 55X145° PROGRAM P-SON-?
Conjunto solar autónomo all-in-one marca Celer modelo Sonnig de 50W. Temperatura de color 3000K y óptica asimétrica 55x145º. Emite 8.500lm. Fijación horizontal y vertical D60mm con posibilidad de inclinación. IP65 e IK08. Vida estimada 50.000h L80B10. Con sensor de presencia PIR integrado y curva nocturna de programación personalizable. Medidas: 1.100x422x342mm.

**D7150055515** CELER LUM SONNIG 50W 4000K 55X145° PROGRAM P-SON-?
Conjunto solar autónomo all-in-one marca Celer modelo Sonnig de 50W. Temperatura de color 4000K y óptica asimétrica 55x145º. Emite 8.700lm. Fijación horizontal y vertical D60mm con posibilidad de inclinación. IP65 e IK08. Vida estimada 50.000h L80B10. Con sensor de presencia PIR integrado y curva nocturna de programación personalizable. Medidas: 1.100x422x342mm.

**D7250080076** CELER MANDO PROGRAMACIÓN LUMINARIA SOLAR SONNIG
Mando programación luminaria solar SONNIG

**D7150030000** CELER PIQUETA JARDIN PARA GU10
Piqueta para jardín marca Celer con portalámparas GU10. IP65 e IK06. Clase I. Acabado: gris antracita. Medidas: 108x65x420mm. Peso: 0,389kg Alimentación: 220V-240V

**D7150030001** CELER PIQUETA JARDIN LED INTEGRADO 3000K 12W
Piqueta para jardín marca Celer con LED integrado. Potencia 12W. Temperatura de color 3.000K (blanco cálido). Flujo útil 1.000lm. IP65 e IK06. Clase I. Acabado: gris antracita. Medidas: 165x92,5x348,5mm. Peso: 1Kg. Alimentación: 220V-240V. Vida útil 30.000h L80.

**D7150030002** CELER PIQUETA JARDIN LED INTEGRADO 4000K 12W
Piqueta para jardín marca Celer con LED integrado. Potencia 12W. Temperatura de color 4.000K (blanco neutro). Flujo útil 1.000lm. IP65 e IK06. Clase I. Acabado: gris antracita. Medidas: 165x92,5x348,5mm. Peso: 1Kg. Alimentación: 220V-240V. Vida útil 30.000h L80.

**D7150030003** CELER PIQUETA JARDIN LED HAZ AJUSTABLE 3000K 8W CRI>90
Piqueta para jardín marca CELER de haz ajustable. IP65 e IK06. AcabadoNegro. Medidas: 165x92,5x348,5mm. Alimentación: 220V-240V no regulable.

**D7150030010** CELER APLIQUE EXTERIOR PARED G9 BIPIN GRIS ANTRACITA
Aplique exterior de pared marca Celer, para lámpara Bipin G9. Potencia máxima 5W. IP54 e IK06. Clase I. Acabado gris antracita. Medidas: 80x114x102mm. Peso: 0,467kg Alimentación: 220V-240V.

**D7150030014** CELER APLIQUE EXTERIOR PARED REDONDO GRIS ANTRACITA
Aplique exterior de pared marca Celer modelo Redondo. Potencia 3W. Temperatura de color 3.000K (blanco cálido). Flujo útil 160lm con una apertura de 70º. IP65 e IK06. Clase I. Acabado: gris antracita. Medidas: Ø120x37mm. Peso: 0,217Kg. Alimentación: 220V-240V. IRC>80. Vida útil 30.000h L80.

**D7150030020** CELER APLIQUE EXTERIOR PARED NUMERO 3W GRIS ANTR
Aplique exterior de pared marca Celer modelo Número. Potencia 4,5W. Temperatura de color 3.000K (blanco cálido). Flujo útil 160lm con una apertura de 96º. IP54. Acabado: gris antracita. Medidas: 150x200x36mm. Peso: 0,97Kg. IRC 80. Alimentación: 220V-240V. Vida útil 35.000h L70

**D7150030021** CELER APLIQUE EXTERIOR PARED NUMERO 3W BLANCO
Aplique exterior de pared marca Celer modelo Número. Potencia 4,5W. Temperatura de color 3.000K (blanco cálido). Flujo útil 160lm con una apertura de 96º. IP54. Acabado: blanco. Medidas: 150x200x36mm. Peso: 0,97Kg. IRC 80. Alimentación: 220V-240V. Vida útil 35.000h L70

**D7150030022** CELER APLIQUE EXTERIOR PARED CUBO 10W 3000K GRIS ANTR
Aplique exterior de pared marca Celer modelo Cubo. Potencia 13W. Temperatura de color 3.000K (blanco cálido). Flujo útil 580lm con una apertura de 48º. IP54. Acabado: gris antracita. Medidas: 130x154x168mm. Peso: 1,58Kg. IRC 80. Alimentación: 220V-240V. Vida útil 35.000h L70

**D7150030023** CELER APLIQUE EXTERIOR PARED CUBO 10W 3000K BLANCO
Aplique exterior de pared marca Celer modelo Cubo. Potencia 13W. Temperatura de color 3.000K (blanco cálido). Flujo útil 680lm con una apertura de 48º. IP54. Acabado: blanco. Medidas: 130x154x168mm. Peso: 1,58Kg. IRC 80. Alimentación: 220V-240V. Vida útil 35.000h L70

**D7150030030** CELER APLIQUE EXTERIOR PARED CUADRADO 2X6W UP/DOWN GRIS ANTR
Aplique exterior de pared Up&Down cuadrado marca Celer. Potencia 2x6W. Temperatura de color 3.000K (blanco cálido). Flujo útil 750lm con una apertura de 73º. IP54 e IK06. Clase I. Acabado: gris antracita. Medidas: 240x106x94mm. Peso: 1,05Kg. Alimentación: 220V-240V. Vida útil 35.000h L80

**D7150030031** CELER APLIQUE EXTERIOR PARED REDONDO 3W 300LM GRIS ANTRAC
Aplique de pared redondo marca CELER. Fabricado en Aluminio color gris antracita. Medidas: Ø160x31mm, IP65.

**D7150030032** CELER APLIQUE EXTERIOR PARED CUADRADO 3W GRIS ANTRAC
Aplique de pared cuadrado marca CELER. Fabricado en Aluminio color gris antracita. Medidas:160x31x27mm, IP65.

**D7150030033** CELER APLIQUE EXTERIOR PARED HORIZONTAL 6W GRIS ANTRAC
Aplique de pared horizontal marca CELER. Fabricado en Aluminio color gris antracita. Medidas:220x57x53mm, IP65.

**D7150030034** CELER APLIQUE EXTERIOR PARED REDONDO DOWN GU10 GRIS ANTRACIT
Aplique exterior de pared GU10 redondo marca Celer. Potencia máxima 11W. Acabado: gris antracita. IP54 e IK06. Medidas: 80x93x68mm. Peso: 0,278Kg. Alimentación: 220V-240V.

**D7150030035** CELER APLIQUE EXTERIOR PARED REDONDO UP/DOWN 2XGU10 GRIS AN
Aplique exterior de pared Up&Down GU10 redondo marca Celer. Potencia máxima 2x11W. Acabado: gris antracita. IP54 e IK06. Medidas: 150x93x68mm. Peso: 0,461Kg. Alimentación: 220V-240V.

**D7150030040** CELER BOLARDO EXTERIOR RING 6W 3000K 500MM
Bolardo exterior de 500mm modelo Ring, marca CELER de 6W de y temperatura de color 3.000K. Medidas : Ø108mm y 500 de altura. IP65 e IK06. En color gris antracita.

**D7150030041** CELER BOLARDO EXTERIOR RING 6W 3000K 800MM
Bolardo exterior de 500mm modelo Ring, marca CELER de 6W de y temperatura de color 3.000K. Medidas : Ø108mm y 800 de altura. IP65 e IK06. En color gris antracita.

**D7150030042** CELER BOLARDO EXTERIOR STAR 3X6W 3000K 500MM
Bolardo exterior de 500mm modelo STAR, marca CELER de 18W de y temperatura de color 3.000K. Medidas : Ø120mm y 500 de altura con IP65 e IK06.En color gris antracita.

**D7150030043** CELER BOLARDO EXTERIOR STAR 3X6W 3000K 800MM
Bolardo exterior de 500mm modelo STAR, marca CELER de 18W de y temperatura de color 3.000K. Medidas : Ø120mm y 800 de altura con IP65 e IK06.En color gris antracita.

**D7150030045** CELER BALIZA EXTERIOR FALL 6W 3000K 500MM
Baliza exterior de 500mm modelo Fall, marca CELER de 6W de y temperatura de color 3.000K. Flujo útil 380lm. Medidas : 140x80x500mm. IP54 e IK06.

**D7150030046** CELER BALIZA EXTERIOR FALL 6W 3000K 800MM
Baliza exterior de 800mm modelo Fall, marca CELER de 6W de y temperatura de color 3.000K. Flujo útil 380lm. Medidas : 140x80x800mm. IP54 e IK06.

**D7150030050** CELER BALIZA EXTERIOR HOLE 13,5W 3000K 500MM IP65 GRIS ANTRA
Baliza exterior de 500mm modelo Hole, marca CELER de 13,5W de y temperatura de color 3.000K. Con luz indirecta. Flujo útil 430lm. Medidas : 150x78x500mm. IP65 e IK10. Acabado gris antracita

**D7150030051** CELER BALIZA EXTERIOR HOLE 13,5W 3000K 900MM IP65 GRIS ANTRA
Baliza exterior de 900mm modelo Hole, marca CELER de 13,5W de y temperatura de color 3.000K. Con luz indirecta. Flujo útil 430lm. Medidas : 150x78x900mm. IP65 e IK10. Acabado gris antracita

**D7150030130** CELER APLIQUE PARED DUAL 12,5W 3000K 500MM IP54 GRIS ANTRACI
Aplique de pared exterior LED, marca Celer modelo DUAL de 12,5W. Con 1 luz indirecta (hacia la pared) y un foco orientable. Temperatura de color: 3.000K. Haz de 110º y 94º. Flujo útil 823. Protección IP54. Medidas: 45x88x490mm. Peso: 1,25kg. Alimentación: 220V-240V. IRC>80. Temperatura de funcionamiento -20 a 40º. Vida útil 50.000h L80. Clase I. Acabado gris antracita

**D7000075005** CELER POOL LAMPARA LED PISCINA PAR56 MOD. 18W 5000K IP68 ABS
Lámpara para piscina en ABS marca Celer modelo POOL PAR56 de 18w. Temperatura de color 5.000K. IP68. Emite 1.800lm. Para piscinas con nicho PAR56 tanto de interior como de exterior. Dimensiones Ø177x38,5mm. Alimentación 12VAC.

**D7000075006** CELER POOL LAMPARA LED PISCINA PAR56 MODUL.18W RGB IP68 ABS
Lámpara para piscina en ABS marca Celer modelo POOL PAR56 de 18w. Temperatura de color RGB. IP68. Para piscinas con nicho PAR56 tanto de interior como de exterior. Dimensiones Ø177x38,5mm. Alimentación 12VAC.

**D7150075002** CELER POOL LED EMPOT. PISCINA CON NICHO 3W 120º 5000K IP68
Luminaria empotrable para piscina con nicho marca Celer modelo POOL NE LED de 3w. Temperatura de color 5.000K. Cuerpo de ABS. IP68. Dimensiones Ø103x136mm

**D7150075003** CELER POOL LED EMPOT. PISCINA CON NICHO 3W 120º RGB IP68
Luminaria empotrable para piscina con nicho marca Celer modelo POOL NE LED RGB de 3w. Cuerpo de ABS. IP68. Dimensiones Ø103x136mm

**D7150075005** CELER POOL LED SUPERF. PISCINA HORMIGON 12W 120º 5000K IP68
Luminaria de superficie para piscina marca Celer modelo POOL de 12w. Temperatura de color 5.000K (blanco frío). Cuerpo de ABS. IP68 e Ik08. Dimensiones Ø150x32,5mm

**D7150075004** CELER POOL LED SUPERF. PISCINA HORMIGON 30W 120º 5000K IP68
Luminaria de superficie para piscina marca Celer modelo POOL de 30w. Temperatura de color 5.000K. Cuerpo de ABS. IP68. Dimensiones Ø290x49,5mm

**D7150075006** CELER POOL LED SUPERFICIE PISCINA HORMIGON 12W 120º RGB IP68
Luminaria de superficie para piscina marca Celer modelo POOL RGB de 12w. Cuerpo de ABS. IP68 e Ik08. Dimensiones Ø150x32,5mm

**D7150075001** CELER POOL LED SUPERF. PISCINA HORMIGON 24W 120º RGB IP68
Luminaria de superficie para piscina marca Celer modelo POOL RGB de 24w. Cuerpo de ABS. IP68. Dimensiones Ø290x49,5mm

**D7000075101** CELER POOL LAMPARA LED PISCINA PAR56 18W 120º 5000K IP68 ABS
Lámpara para piscina en Inox marca Celer modelo POOL PAR56 de 18w. Temperatura de color 5.000K. Emite 1.800lm IP68. Para piscinas con nicho Par56 tanto de interior como de exterior. Dimensiones Ø177x102mm. Alimentación 12VAC.

**D7000075102** CELER POOL LAMPARA LED PISCINA PAR56 18W 120º RGB IP68 ABS
Lámpara para piscina en Inox marca Celer modelo POOL PAR56 de 18w. Temperatura de color RGB. IP68. Para piscinas con nicho Par56 tanto de interior como de exterior. Dimensiones Ø177x102mm. Alimentación 12VAC.

**D7250075006** CELER POOL ARO SUPERFICIE PISCINA PARA PAR56 MODULAR IP68
Aro de superficie para lámpara Pool Par56, marca Celer. IP68

**D7250075007** CELER POOL ANCLAJE PISCINA HORMIGON PARA PAR56 MODULAR
Anclaje para lámpara Pool Par56, marca Celer, para piscina de hormigón

**D7250075008** CELER POOL ANCLAJE PISCINA VINILO PARA PAR56 MODULAR
Anclaje para lámpara Pool Par56, marca Celer, para piscina de vinilo

**D7250075009** CELER POOL ANCLAJE PISCINA FIBRA VID. PARA PAR56 MODULAR
Anclaje para lámpara Pool Par56, marca Celer, para piscina de fibra de vidrio

**D7250650048** u TRAFO MONOF TR28 5.2 40VA 0-230-400-460±15/12-24V IP20
Transformador DF TR28 5.2 40 VA.

**D7250650050** u TRAFO MONOF TR28 5.2 63VA 0-230-400-460±15/12-24V IP20
Transformador DF TR28 5.2 63 VA.

**D7250650052** u TRAFO MONOF TR28 5.2 100VA 0-230-400-460±15/12-24V IP20
Transformador DF TR28 5.2 100 VA.

**D7250650051** u TRAFO MONOF TR28 5.2 160VA 0-230-400-460±15/12-24V IP20
Transformador DF TR28 5.2 160 VA.

**D7200005000** CELER EMERGENCIA LED 60LM 1H IP65 NP/P
Luminaria de emergencia IP65 Marca Celer de 60lm NP. Con 1h de autonomía. Clase II. Protección IP65 e IK07. Para funcionamiento Permante o No Permanente (mediante accesorio puente incluido). Dimensiones: 262x98x38mm.

**D7200005001** CELER EMERGENCIA LED 110LM 1H IP65 NP/P
Luminaria de emergencia IP65 Marca Celer de 110lm NP. Con 1h de autonomía. Clase II. Protección IP65 e IK07. Para funcionamiento Permante o No Permanente (mediante accesorio puente incluido). Dimensiones: 262x98x38mm.

**D7200005002** CELER EMERGENCIA LED 150LM 1H IP65 NP/P
Luminaria de emergencia IP65 Marca Celer de 150lm NP. Con 1h de autonomía. Clase II. Protección IP65 e IK07. Para funcionamiento Permante o No Permanente (mediante accesorio puente incluido). Dimensiones: 262x98x38mm.

**D7200005003** CELER EMERGENCIA LED 200LM 1H IP65 NP/P
Luminaria de emergencia IP65 Marca Celer de 200lm NP. Con 1h de autonomía. Clase II. Protección IP65 e IK07. Para funcionamiento Permante o No Permanente (mediante accesorio puente incluido). Dimensiones: 262x98x38mm.

**D7200005004** CELER EMERGENCIA LED 300LM 1H IP65 NP/P
Luminaria de emergencia IP65 Marca Celer de 300lm NP. Con 1h de autonomía. Clase II. Protección IP65 e IK07. Para funcionamiento Permante o No Permanente (mediante accesorio puente incluido). Dimensiones: 262x98x38mm.

**D7200010000** CELER EMERGENCIA LED 60LM 1H IP65 AUTOTEST NP/P
Luminaria de emergencia IP65 con autotest Marca Celer de 60lm NP. Con 1h de autonomía. Clase II. Protección IP65 e IK07. Para funcionamiento Permante o No Permanente (mediante accesorio puente incluido). Dimensiones: 262x98x38mm.

**D7200010001** CELER EMERGENCIA LED 110LM 1H IP65 AUTOTEST NP/P
Luminaria de emergencia IP65 con autotest Marca Celer de 110lm NP. Con 1h de autonomía. Clase II. Protección IP65 e IK07. Para funcionamiento Permante o No Permanente (mediante accesorio puente incluido). Dimensiones: 262x98x38mm.

**D7200010002** CELER EMERGENCIA LED 150LM 1H IP65 AUTOTEST NP/P
Luminaria de emergencia IP65 con autotest Marca Celer de 150lm NP. Con 1h de autonomía. Clase II. Protección IP65 e IK07. Para funcionamiento Permante o No Permanente (mediante accesorio puente incluido). Dimensiones: 262x98x38mm.

**D7200010003** CELER EMERGENCIA LED 200LM 1H IP65 AUTOTEST NP/P
Luminaria de emergencia IP65 con autotest Marca Celer de 200lm NP. Con 1h de autonomía. Clase II. Protección IP65 e IK07. Para funcionamiento Permante o No Permanente (mediante accesorio puente incluido). Dimensiones: 262x98x38mm.

**D7200010004** CELER EMERGENCIA LED 300LM 1H IP65 AUTOTEST NP/P
Luminaria de emergencia IP65 con autotest Marca Celer de 300lm NP. Con 1h de autonomía. Clase II. Protección IP65 e IK07. Para funcionamiento Permante o No Permanente (mediante accesorio puente incluido). Dimensiones: 262x98x38mm.

**D7200010010** CELER EMERGENCIA LED 60LM 1H IP65 AUTOTEST NP/P NEGRO
luminaria de emergencia IP65 con autotest Marca Celer de 60lm NP. Con 1h de autonomía. Clase II. Protección IP65 e IK07. Para funcionamiento Permante o No Permanente (mediante accesorio puente incluido). Dimensiones: 262x98x38mm. Color negro.

**D7200010011** CELER EMERGENCIA LED 110LM 1H IP65 AUTOTEST NP/P NEGRO
luminaria de emergencia IP65 con autotest Marca Celer de 110lm NP. Con 1h de autonomía. Clase II. Protección IP65 e IK07. Para funcionamiento Permante o No Permanente (mediante accesorio puente incluido). Dimensiones: 262x98x38mm. Color negro.

**D7200010020** CELER EMERGENCIA LED 160LM 1H IP20 AUTOTEST NP/P MOON
Emergencia decorativa para montaje en pared marca CELER modelo Moon de 160lm. Con 1h de autonomía. Clase II. Protección IP20 e IK07. Funcionamiento no permanente. Dimensiones: 181x150x28mm . Color blanco

**D7200010021** CELER EMERGENCIA LED 160LM 1H IP20 AUTOTEST NP/P BRICK
Emergencia decorativa para montaje en pared marca CELER modelo Brick de 160lm. Con 1h de autonomía. Clase II. Protección IP20 e IK07. Funcionamiento no permanente. Dimensiones: 181x87x28mm . Color blanco

**D7200010022** CELER EMERGENCIA LED TUBE 180LM 1H IP20 AUTOTEST NP BLANCO
Emergencia decorativa para montaje en techo marca CELER modelo Tube color blanco, de 180lm. Con 1h de autonomía. Clase II. Protección IP20 e IK07. Funcionamiento no permanente. Dimensiones: Ø80x160mm .

**D7200010025** CELER EMERGENCIA LED TUBE 150LM 1H IP20 AUTOTEST NP NEGRO
Emergencia decorativa para montaje en techo marca CELER modelo Tube color negro, de 150lm. Con 1h de autonomía. Clase II. Protección IP20 e IK07. Funcionamiento no permanente. Dimensiones: Ø80x160mm

**D7200015000** CELER EMERGENCIA EMP. TECHO LED 3W 200LM 3H IP20 AUTOTEST
Downlight de emergencia con autotest marca Celer de 150lm. Con 3h de autonomía. Clase II. Protección IP65 e IK07. Para funcionamiento no permanente. Dimensiones: Ø60x50mm (lámpara) 170,2x42,5mm (driver)

**D7200015001** CELER EMERGENCIA EMP. TECHO LED 3W 200LM 3H IP20 NO-AUTOTEST
Emergencia redonda empotrable en techo marca CELER de 150lm. Con 3h de autonomía. Clase II. Protección IP65 e IK07. Funcionamiento no permanente. Dimensiones: Ø60x50mm (lámpara) y 170,2x42,5mm (driver). Con lentes antipánico y pasillo

**D7200015100** CELER EMERGENCIA EMP. TECHO LED 3W 150LM IP20 AUTOTEST NG
Emergencia redonda empotrable en techo marca CELER de 150lm, con Autotest, color negro. Con 3h de autonomía. Clase II. Protección IP20 e IK07. Funcionamiento no permanente. Dimensiones: Ø60x50mm (lámpara) y 170,2x42,5mm (driver). Con lentes antipánico y pasillo

**D7200015101** CELER EMERGENCIA EMP. TECHO LED 3W 150LM IP20 NO-AUTOTEST NG
Emergencia redonda empotrable en techo marca CELER de 150lm, color negro. Con 3h de autonomía. Clase II. Protección IP20 e IK07. Funcionamiento no permanente. Dimensiones: Ø60x50mm (lámpara) y 170,2x42,5mm (driver). Con lentes antipánico y pasillo

**D7200041002** CELER PROYECTOR EMERGENCIA LED 2000LM 1,5H IP65 NP AUTOTEST
Proyector de emergencia IP65 marca CELER de 2.000lm, con 2 focos LED. Con 1,5 h de autonomía. Funcionamiento no permanente con función autotest. Consumo de 9W y haz de apertura de 110º. Medidas: 298x330,9x79mm .Temperatura de funcionamiento de 0ºC a 40ºC

**D7200041000** CELER PROYECTOR EMERGENCIA LED 2700LM 1,5H IP65 NP AUTOTEST
Proyector de emergencia IP65 marca CELER de 2.700lm, con 2 focos LED. Con 1,5 h de autonomía. Funcionamiento no permanente con función autotest. Consumo de 12W y haz de apertura de 110º. Medidas: 298x330,9x79mm

**D7200090000** CELER EMERGENCIA MARCO PARA EMPOTRAR
Marco para empotrar luminaria de emergencia Marca Celer.

**D7200090001** CELER PEGATINA PVC EMERGENCIA SALIDA
Pegatina "Salida" para luminaria de emergencia Celer

**D7200090002** CELER PEGATINA PVC EMERGENCIA SALIDA EMERGENCIA
Pegatina "Salida emergencia" para luminaria de emergencia Celer

**D7200090003** CELER PEGATINA PVC EMERGENCIA FLECHA LATERAL
Pegatina "flecha lateral" para luminaria de emergencia Celer

**D7200090004** CELER PEGATINA PVC EMERGENCIA FLECHA DCHA SALIDA
Pegatina "flecha derecha salida" para luminaria de emergencia Celer

**D7200090005** CELER PEGATINA PVC EMERGENCIA FLECHA IZQ SALIDA
Pegatina "flecha izquierda salida" para luminaria de emergencia Celer

**D7200090006** CELER PEGATINA PVC EMERGENCIA FLECHA ABAJO
Pegatina "flecha abajo" para luminaria de emergencia Celer

**D7200090100** CELER EMERGENCIA MARCO PARA EMPOTRAR NEGRO
Marco para empotrar emergencia marca Celer, color negro

**D7860010010** CELER DETECTOR MOVIMIENTO PARED EMPOTRAR 9M/1,8 160º
Detector de movimiento para pared marca Celer. IP20. Instalación empotrada. Haz de detección de 160º. Distancia máxima de 9m. Para alturas de 1 a 1,8m. Temporización y sensibilidad luminosa ajustables. Para lámparas o luminarias LED, fluorescentes o convencionales. Carga máxima de 150W en LED y fluorescencia y 300W en incandescencia. Corte 48.5mm.

**D7860010015** CELER DETECTOR MOVIMIENTO PARED 12M/2,5 180º
Detector de movimiento para pared marca Celer. IP44. Instalación de superficie. Haz de detección de 180º. Distancia máxima de 12m. Para alturas de 1.8 a 2.5m. Temporización y sensibilidad luminosa ajustables. Para lámparas o luminarias LED, fluorescentes o convencionales. Carga máxima de 400W en LED y fluorescencia y 800W en incandescencia.

**D7860010020** CELER DETECTOR MOVIMIENTO PARED 12M/2,5 180° IP65
Detector de movimiento para pared marca Celer. IP65. Instalación de superficie. Haz de detección de 180º. Distancia máxima de 12m. Para alturas de 1.8 a 2.5m. Temporización y sensibilidad luminosa ajustables. Para lámparas o luminarias LED, fluorescentes o convencionales. Carga máxima de 300W en LED y fluorescencia y 1.200W en incandescencia. .

**D7860010025** CELER DETECTOR MOVIMIENTO PARED 14M/2,5 240º LARGO ALCANCE
Detector de movimiento para pared marca Celer de largo alcance. IP65. Instalación de superficie. Haz de detección de 240º. Distancia máxima de 14m. Para alturas de 1.8 a 2.5m. Temporización y sensibilidad luminosa ajustables. Para lámparas o luminarias LED, fluorescentes o convencionales. Carga máxima de 1.000W en LED y fluorescencia y 2.000W en incandescencia.

**D7860010030** CELER DETECTOR MOVIMIENTO PARED 12M/2,5 DOS ZONAS 180º/360º
Detector de movimiento para pared marca Celer con haz de detección de 2 zonas (180º frontal y 360º inferior). IP44. Instalación de superficie. Distancia máxima de 12m. Para alturas de 1.8 a 2.5m. Temporización y sensibilidad luminosa ajustables. Para lámparas o luminarias LED, fluorescentes o convencionales. Carga máxima de 400W en LED y fluorescencia y 800W en incandescencia.

**D7860010115** CELER DETECTOR MOVIMIENTO PARED 12M/2,5 180º NEGRO
Detector de movimiento para pared marca Celer, color negro. IP44. Instalación de superficie. Haz de detección de 180º. Distancia máxima de 12m. Para alturas de 1.8 a 2.5m. Temporización y sensibilidad luminosa ajustables. Para lámparas o luminarias LED, fluorescentes o convencionales. Carga máxima de 400W en LED y fluorescencia y 800W en incandescencia.

**D7860015010** CELER DETECTOR MOVIMIENTO TECHO SUPERF Ø6M/4 360°
Detector de movimiento para techo marca Celer, para instalación de superficie. IP20. Haz de detección de 360º. Distancia máxima de 6m. Para alturas de 2.2 a 4m. Temporización y sensibilidad luminosa ajustables. Para lámparas o luminarias LED, fluorescentes o convencionales. Carga máxima de 1.000W en LED y fluorescencia y 2.00W en incandescencia.

**D7860015015** CELER DETECTOR MOVIMIENTO TECHO SUPERF MAX Ø12M/4 360°
Detector de movimiento para techo marca Celer, para instalación de superficie. IP20. Haz de detección de 360º. Distancia máxima de 12m. Para alturas de 2.2 a 4m. Temporización y sensibilidad luminosa ajustables. Para lámparas o luminarias LED, fluorescentes o convencionales. Carga máxima de 300W en LED y fluorescencia y 1.200W en incandescencia.

**D7860015110** CELER DETECTOR MOVIMIENTO TECHO SUPERF Ø6M/4 360° NEGRO
Detector de movimiento para techo marca Celer, para instalación de superficie, color negro. IP20. Haz de detección de 360º. Distancia máxima de 6m. Para alturas de 2.2 a 4m. Temporización y sensibilidad luminosa ajustables. Para lámparas o luminarias LED, fluorescentes o convencionales. Carga máxima de 1.000W en LED y fluorescencia y 2.00W en incandescencia.

**D7860015115** CELER DETECTOR MOVIMIENTO TECHO SUPERF MAX Ø12M/4 360° NEGRO
Detector de movimiento para techo marca Celer, para instalación de superficie, color negro. IP20. Haz de detección de 360º. Distancia máxima de 12m. Para alturas de 2.2 a 4m. Temporización y sensibilidad luminosa ajustables. Para lámparas o luminarias LED, fluorescentes o convencionales. Carga máxima de 300W en LED y fluorescencia y 1.200W en incandescencia.

**D7860020006** CELER DETECTOR MOVIMIENTO TECHO EMPOTRAR Ø8M/4 360° C2
Detector de movimiento para techo marca Celer, para instalación empotrada. IP20. Haz de detección de 360º. Distancia máxima de 8m. Para alturas de 2.2 a 4m. Temporización y sensibilidad luminosa ajustables. Para lámparas o luminarias LED, fluorescentes o convencionales. Carga máxima 600W en LED y fluorescencia y 1.200W en incancescencia. Diámetro de corte 65mm.

**D7860020055** CELER DETECTOR MOVIMIENTO TECHO EMPOTRAR MAX Ø12M/4 360°
Detector de movimiento para techo marca Celer, para instalación empotrada. IP20. Haz de detección de 360º. Distancia máxima de 12m. Para alturas de 2.2 a 4m. Temporización y sensibilidad luminosa ajustables. Para lámparas o luminarias LED, fluorescentes o convencionales. Carga máxima 300W en LED y fluorescencia y 1.200W en incancescencia. Diámetro de corte 65mm.

**D7860020060** CELER DETECTOR MOVIMIENTO TECHO EMPOT. MINI Ø6M/4 360° BL C2
Detector de movimiento para techo marca Celer, para instalación empotrada. IP20. Haz de detección de 360º. Distancia máxima de 6m. Para alturas de 2.2 a 4m. Temporización y sensibilidad luminosa ajustables. Para lámparas o luminarias LED, fluorescentes o convencionales. Carga máxima 400W en LED y fluorescencia y 800W en incancescencia. Diámetro de corte 42mm.

**D7860020061** CELER DETECTOR MOVIMIENTO TECHO EMPOT. Ø8M/4 360° COMPACTO
Detector de movimiento para techo marca Celer, para instalación empotrada. IP20. Haz de detección de 360º. Distancia máxima de 8m. Para alturas de 2.2 a 4m. Temporización y sensibilidad luminosa ajustables. Para lámparas o luminarias LED, fluorescentes o convencionales. Carga máxima 600W en LED y fluorescencia y 1.200W en incancescencia. Diámetro de corte 63-66mm.

**D7860020062** CELER DETECTOR MOVIMIENTO TECHO EMPOT. Ø8M/4 360° ABATIBLE
Detector de movimiento abatible para techo marca Celer, para instalación empotrada. IP20. Haz de detección de 360º. Distancia máxima de 8m. Para alturas de 2.2 a 4m. Temporización y sensibilidad luminosa ajustables. Para lámparas o luminarias LED, fluorescentes o convencionales. Carga máxima 400W en LED y fluorescencia y 800W en incancescencia. Diámetro de corte 67-70mm.

**D7860020063** CELER DETECTOR MOVIMIENTO TECHO EMPOT. MINI Ø6M/4 360° NG C2
Detector de movimiento para techo marca Celer, para instalación empotrada, modelo mini color negro. IP20. Haz de detección de 360º. Distancia máxima de 6m. Para alturas de 2.2 a 4m. Temporización y sensibilidad luminosa ajustables. Para lámparas o luminarias LED, fluorescentes o convencionales. Carga máxima 400W en LED y fluorescencia y 800W en incancescencia. Diámetro de corte 44mm.

**D7860020106** CELER DETECTOR MOVIMIENTO TECHO EMPOT. Ø8M/4 360° C2 NEGRO
Detector de movimiento para techo marca Celer, para instalación empotrada, color negro. IP20. Haz de detección de 360º. Distancia máxima de 8m. Para alturas de 2.2 a 4m. Temporización y sensibilidad luminosa ajustables. Para lámparas o luminarias LED, fluorescentes o convencionales. Carga máxima 600W en LED y fluorescencia y 1.200W en incancescencia. Diámetro de corte 65 mm.

**D7860030000** CELER DETECTOR MOVIMIENTO OCULTO ALTA FREC 16M/2,5 360°
Detector de movimiento oculto en pared o techo marca Celer, para instalación empotrada. Con funcionamiento por alta frecuencia (5.8GHz). IP20. Haz de detección de 360º en techo y 180º en pared. Distancia máxima de 16m. Para alturas de 1.5 a 3.5m en techo y de 2.2 a 4m en pared. Alta capacidad de atravesar materiales (excepto metales). Detección a larga distancia y regulación crepuscular si se instala mirando a exteriores. Para lámparas o luminarias LED, fluorescentes o convencionales. Carga máxima 300W en LED y fluorescencia y 1.200W en incandescencia. Dimensiones 67x39.4x25mm

**D7250045006** CELER AMPLIFICADOR TIRA DIGITAL SPI PREMIUM
Amplificador para tira digital SPI Premium, marca Celer

**D7250045007** CELER SMART CONTROLADOR TIRA DIGITAL SPI RF WIFI PREMIUM
Controlador para tira digital SPI RF Wifi Premium, marca Celer

**D7250045010** CELER SMART CONTROLADOR PERSIANA/CORTINA WIFI
Controlador para persianas, cortinas y estores marca Celer. Funcionamiento a 230v. Regulación mediante app Celer Light o mediante pulsador

**D7250045860** CELER SMART DIMMER RF TRIAC WIFI
Unidad de control inalámbrico RF Wifi Celer Smart para el encendido, apagado y regulación de luminarias por corte de fase (TRIAC) de hasta 200W de potencia total. 256 niveles de regulacion suave. Tensión alimentación 100-240VCA. Entrada opcional de interruptor externo. IP20. Alcance comunicación 30m por BLE. Configuración y control mediante APP gratuita Celer Smart en nube con soporte de encendido/apagado, retraso en el encendido/apagado de la luz y función temporizador. Control por voz compatible con Amazon ECHO y altavoz inteligente Tall Genie. Compatible con mandos reguladores RF 2,4GHz Celer. Protección contra sobrecalentamiento/sobrecarga que se restablece automáticamente.

**D7250045865** CELER SMART CONTROLADOR TIRA LED RF 5 EN 1 WIFI
Unidad de control inalámbrico RF Wifi Celer Smart para tiras LED RGBTW (5 canales) por PWM. Tensión alimentación y salida 12-24VDC. Corriente máxima de salida 3A por canal. Entrada opcional de interruptor externo. IP20. Alcance comunicación 30m por BLE. Configuración y control mediante APP gratuita Celer Smart en nube con soporte de encendido/apagado, color RGB y temperatura de color, nivel de brillo, retraso en el encendido/apagado de la luz y función temporizador. Control por voz compatible con Amazon ECHO y altavoz inteligente Tall Genie. Compatible con mandos reguladores RF 2,4GHz Celer. Protección contra polaridad inversa y sobrecalentamiento.

**D7250045870** CELER SMART INTERRUPTOR ON/OFF RF WIFI
Unidad de control inalámbrico RF Wifi Celer Smart interruptor relé para el encendido y apagado de cualquier luminaria LED o carga de hasta 1,5A. Tensión alimentación 100-240VCA. Entrada opcional de interruptor externo. IP20. Alcance comunicación 30m por BLE. Configuración y control mediante APP gratuita Celer Smart en nube con soporte de encendido/apagado, retraso en el encendido/apagado de la luz y función temporizador. Control por voz compatible con Amazon ECHO y altavoz inteligente Tall Genie. Compatible con mandos reguladores RF 2,4GHz Celer. Protección contra sobrecalentamiento/sobrecarga que se restablece automáticamente.

**D7250045871** CELER SMART CONVERTIDOR DALI 2 BUS WIFI
Unidad de control polivalente y fuente de alimentación para BUS DALI. Controlable mediante pulsador y la apliación CELER LIGHT. Direcciona hasta 50 equipos en modo broadcast.

**D7100010900** CELER VENTILADOR TECHO MISTRAL DC 35W 1200MM 6 VEL BLANCO
Ventilador de techo marca Celer modelo Mistral. Color blanco. De 1,220mm de diámtero y 300mm de altura. Con cuerpo de acero y 3 palas de ABS. IP20. Motor DC. 6 velocidades. Consumo desde 3W hasta 40W en función de la velocidad seleccionada. Con función inversa, para funcionamiento tanto en verano como en invierno.

**D7100010901** CELER VENTILADOR TECHO MISTRAL DC 35W 1200MM 6 VEL NEGRO
Ventilador de techo marca Celer modelo Mistral. Color negro. De 1,220mm de diámtero y 300mm de altura. Con cuerpo de acero y 3 palas de ABS. IP20. Motor DC. 6 velocidades. Consumo desde 3W hasta 40W en función de la velocidad seleccionada. Con función inversa, para funcionamiento tanto en verano como en invierno.

**D7100010905** CELER VENTILADOR TECHO CIERZO DC 40W WIFI LED 3CCT BLANCO
Ventilador de techo con luz marca Celer modelo Cierzo. Color blanco. De 1.320mm de diámtero y 320mm de altura. Con cuerpo de acero y 3 palas de ABS. IP20. Motor DC. 6 velocidades. Consumo desde 3W hasta 40W en función de la velocidad seleccionada. Con función inversa, para funcionamiento tanto en verano como en invierno. Con plafón LED de 24W con temperatura de color seleccionable (2.700K-3.500K-5.330K) mediante APP Celer Smart

**D7100010906** CELER VENTILADOR TECHO CIERZO DC 40W WIFI LED 3CCT MADERA
Ventilador de techo con luz marca Celer modelo Cierzo. Color madera. De 1.320mm de diámtero y 320mm de altura. Con cuerpo de acero y 3 palas de ABS. IP20. Motor DC. 6 velocidades. Consumo desde 3W hasta 40W en función de la velocidad seleccionada. Con función inversa, para funcionamiento tanto en verano como en invierno. Con plafón LED de 24W con temperatura de color seleccionable (2.700K-3.500K-5.330K) mediante APP Celer Smart

**D7100010920** CELER VENTILADOR TECHO RETRACTIL DC 32W LED 3CCT BLANCO
Ventilador de techo retráctil marca Celer. Color blanco. De 1.067mm de diámetro y 520mm de altura. Con cuerpo de acero y 3 palas retráctiles de ABS. IP20. Motor DC. 6 velocidades. Con plafón led de 1.500lm y temperatura de color seleccionable mediante switch 3.000K/4.000K. Consumo de hasta 32W en función de la velocidad seleccionada. Con función inversa, para funcionamiento tanto en verano como en invierno.

**D7100010921** CELER VENTILADOR TECHO RETRACTIL DC 32W LED 3CCT NEGRO
Ventilador de techo retráctil marca Celer. Color negro. De 1.067mm de diámetro y 520mm de altura. Con cuerpo de acero y 3 palas retráctiles de ABS. IP20. Motor DC. 6 velocidades. Con plafón led de 1.500lm y temperatura de color seleccionable mediante switch 3.000K/4.000K. Consumo de hasta 32W en función de la velocidad seleccionada. Con función inversa, para funcionamiento tanto en verano como en invierno.

**D7100010922** CELER VENTILADOR TECHO RETRACTIL DC 32W LED 3CCT MADERA
Ventilador de techo retráctil marca Celer. Color madera. De 1.067mm de diámetro y 500mm de altura. Con cuerpo de acero y 3 palas retráctiles de ABS. IP20. Motor DC. 6 velocidades. Con plafón led de 1.500lm y temperatura de color seleccionable mediante switch 3.000K/4.000K. Consumo de hasta 32W en función de la velocidad seleccionada. Con función inversa, para funcionamiento tanto en verano como en invierno.

**D7100010911** CELER VENTILADOR TECHO INDUSTRIAL ASPROMAX 100W 3M 6VEL NG
Ventilador de techo industrial marca Celer modelo Aspromax. Color negro. De 3.045mm de diámtero y 850mm de altura. Con cuerpo de acero y 3 palas de ABS. IP20. Motor DC. 6 velocidades. Consumo desde 15,5W hasta 100W en función de la velocidad seleccionada. Con función inversa, para funcionamiento tanto en verano como en invierno. Peso 19,4KG. Incluye tijas de 610mm y 915mm y mando a distancia.

**D7100096001** CELER MANDO A DISTANCIA VENTILADOR MISTRAL
Mando a distancia para ventilador modelo Mistral de Celer blanco

**D7100096002** CELER MANDO A DISTANCIA VENTILADOR CIERZO
Mando a distancia para ventilador modelo Cierzo de Celer

**D7100096003** CELER MANDO A DISTANCIA VENTILADOR NO SMART NEGRO
Mando a distancia para ventilador modelo Mistral de Celer negro

**D7100096000** CELER MANDO DE PARED VENTILADOR MISTRAL
Mando de pared para ventilador modelo Mistral de Celer

**D7100096010** CELER CONTROLADOR MANDO A DIST. VENTILADOR MISTRAL
Controlador para ventilador modelo Mistral de Celer

**D7100096011** CELER CONTROLADOR MANDO A DIST. VENTILADOR CIERZO
Controlador para ventilador modelo Cierzo de Celer

**D7100096012** CELER CONTROLADOR PARA VENTILADOR RETRACTIL
Controlador para ventilador retráctil marca Celer

**D7100096030** CELER TIJA 3M VENTILADOR INDUSTRIAL ASPROMAX CELER
Tija de 3m para ventilador Aspromax
